# 2026 LV-Texte mit ZTV DEMO
Leistungsbeschreibung (GAEB DA XML 3.3, DA81)
Projekt: VRM_4
Währung: EUR
Erstellt mit: GXML Toolbox V3.3 R20220330, ORCA AVA 26.0.8 26.00.08, 05.11.2025

## 1 LV-Texte 2026 - DEMO KGR 300+500 | DREIPLUS

### Gewerk 000 Baustelleneinrichtung

#### Titel 000.01 BE - Gesamt für AN, vollumfänglich

**000.01.0010 Baustelleneinrichtung AN, vollumfänglich**
Menge: 0,000 St
DIN 276-18: 391
Leistungsbereiche: 000

**000.01.0020 Baustelleneinrichtung AN vollumfänglich, vorhalten + betreiben**
Menge: 0,000 StWo
DIN 276-18: 391
Leistungsbereiche: 000

#### Titel 000.02 BE - Einzelleistungen (über AN-Nutzung hinaus)

**000.02.0010 Einholen öffentlich-rechtliche Genehmigung für BE**
Menge: 0,000 m2
DIN 276-18: 391
Leistungsbereiche: 000

**000.02.0020 Einholen öffentlich-rechtliche Genehmigung für BE, Folgezeit**
Menge: 0,000 m2Wo
DIN 276-18: 391
Leistungsbereiche: 000

#### Titel 000.03 BE - Baustellen-Videobewachung

**000.03.0010 Auf-/Abbau Kameraturm Netzstrom**
Menge: 0,000 St
DIN 276-18: 391
Leistungsbereiche: 000

**000.03.0020 Auf-/Abbau Kameraturm PV/Akku**
Menge: 0,000 St
DIN 276-18: 391
Leistungsbereiche: 000

**000.03.0030 Betrieb Kameraturm netzstromversorgt**
Menge: 0,000 StWo
DIN 276-18: 391
Leistungsbereiche: 000

**000.03.0040 Betrieb Kameraturm netzstromunabhängig**
Menge: 0,000 StWo
DIN 276-18: 391
Leistungsbereiche: 000

**000.03.0050 Umsetzen Kameraturm netzstromversorgt**
Menge: 0,000 psch
DIN 276-18: 391
Leistungsbereiche: 000

**000.03.0060 Umsetzen Kameraturm netzstromunabhängig**
Menge: 0,000 psch
DIN 276-18: 391
Leistungsbereiche: 000

#### Titel 000.04 BE - Bauleitungs-, Mannschafts-, Lager-, WC-Container

**000.04.0010 Gründung Container 1st.**
Menge: 0,000 St
DIN 276-18: 391
Leistungsbereiche: 000

**000.04.0020 Gründung Container 2st.**
Menge: 0,000 St
DIN 276-18: 391
Leistungsbereiche: 000

**000.04.0030 Gründung Container 3st.**
Menge: 0,000 St
DIN 276-18: 391
Leistungsbereiche: 000

**000.04.0040 Bürocontainer, 15,00m2**
Menge: 0,000 St
DIN 276-18: 391
Leistungsbereiche: 000

**000.04.0050 Bürocontainer, 15,00m2, vorhalten + betreiben**
Menge: 0,000 StWo
DIN 276-18: 391
Leistungsbereiche: 000

**000.04.0060 Bürocontainer, 30,00m2**
Menge: 0,000 St
DIN 276-18: 391
Leistungsbereiche: 000

**000.04.0070 Bürocontainer, 30,00m2, vorhalten + betreiben**
Menge: 0,000 StWo
DIN 276-18: 391
Leistungsbereiche: 000

**000.04.0080 Bürocontainer mit WC, 15,00m2**
Menge: 0,000 St
DIN 276-18: 391
Leistungsbereiche: 000

**000.04.0090 Bürocontainer mit WC, 15,00m2, vorhalten + betreiben**
Menge: 0,000 StWo
DIN 276-18: 391
Leistungsbereiche: 000

**000.04.0100 Besprechungscontainer, 30,00m2**
Menge: 0,000 St
DIN 276-18: 391
Leistungsbereiche: 000

**000.04.0110 Besprechungscontainer, 30,00m2, vorhalten + betreiben**
Menge: 0,000 StWo
DIN 276-18: 391
Leistungsbereiche: 000

**000.04.0120 Besprechungscontainer, 45,00m2**
Menge: 0,000 St
DIN 276-18: 391
Leistungsbereiche: 000

**000.04.0130 Besprechungscontainer, 45,00m2, vorhalten + betreiben**
Menge: 0,000 StWo
DIN 276-18: 391
Leistungsbereiche: 000

**000.04.0140 Sanitätscontainer, 15,00m2**
Menge: 0,000 St
DIN 276-18: 391
Leistungsbereiche: 000

**000.04.0150 Sanitätscontainer, 15,00m2, vorhalten + betreiben**
Menge: 0,000 StWo
DIN 276-18: 391
Leistungsbereiche: 000

**000.04.0160 Sanitärcontainer, WC-Anlage, 15,00m2**
Menge: 0,000 St
DIN 276-18: 391
Leistungsbereiche: 000

**000.04.0170 Sanitärcontainer, WC-Anlage, 15,00m2, vorhalten + betreiben**
Menge: 0,000 StWo
DIN 276-18: 391
Leistungsbereiche: 000

**000.04.0180 Sanitärcontainer, WC-Anlage, 30,00m2**
Menge: 0,000 St
DIN 276-18: 391
Leistungsbereiche: 000

**000.04.0190 Sanitärcontainer, WC-Anlage, 30,00m2, vorhalten + betreiben**
Menge: 0,000 StWo
DIN 276-18: 391
Leistungsbereiche: 000

**000.04.0200 WC-/Teeküchencontainer, 15,00m2**
Menge: 0,000 St
DIN 276-18: 391
Leistungsbereiche: 000

**000.04.0210 WC-/Teeküchencontainer, 15,00m2, vorhalten + betreiben**
Menge: 0,000 StWo
DIN 276-18: 391
Leistungsbereiche: 000

**000.04.0220 Chemie-Toilette**
Menge: 0,000 St
DIN 276-18: 391
Leistungsbereiche: 000

**000.04.0230 Chemie-Toilette, vorhalten + betreiben**
Menge: 0,000 StWo
DIN 276-18: 391
Leistungsbereiche: 000

**000.04.0240 Mannschafts-/Umkleidecontainer, 15,00m2**
Menge: 0,000 St
DIN 276-18: 391
Leistungsbereiche: 000

**000.04.0250 Mannschafts-/Umkleidecontainer, 15,00m2, vorhalten + betreiben**
Menge: 0,000 StWo
DIN 276-18: 391
Leistungsbereiche: 000

**000.04.0260 Mannschafts-/Umkleidecontainer, 15,00m2**
Menge: 0,000 St
DIN 276-18: 391
Leistungsbereiche: 000

**000.04.0270 Mannschafts-/Umkleidecontainer, 15,00m2, vorhalten + betreiben**
Menge: 0,000 StWo
DIN 276-18: 391
Leistungsbereiche: 000

**000.04.0280 Mannschafts-/Umkleidecontainer, 30,00m2**
Menge: 0,000 St
DIN 276-18: 391
Leistungsbereiche: 000

**000.04.0290 Mannschafts-/Umkleidecontainer, 30,00m2, vorhalten + betreiben**
Menge: 0,000 StWo
DIN 276-18: 391
Leistungsbereiche: 000

**000.04.0300 EDV-/Teeküchencontainer, 15,00m2**
Menge: 0,000 St
DIN 276-18: 391
Leistungsbereiche: 000

**000.04.0310 EDV-/Teeküchencontainer, 15,00m2, vorhalten + betreiben**
Menge: 0,000 StWo
DIN 276-18: 391
Leistungsbereiche: 000

**000.04.0320 Material-Lagercontainer, 9,00m2**
Menge: 0,000 St
DIN 276-18: 391
Leistungsbereiche: 000

**000.04.0330 Material-Lagercontainer, 9,00m2, vorhalten + betreiben**
Menge: 0,000 StWo
DIN 276-18: 391
Leistungsbereiche: 000

**000.04.0340 Werkzeug-/Materiallagercontainer, 15,00m2**
Menge: 0,000 St
DIN 276-18: 391
Leistungsbereiche: 000

**000.04.0350 Werkzeug-/Materiallagercontainer, 15,00m2, vorhalten + betreiben**
Menge: 0,000 StWo
DIN 276-18: 391
Leistungsbereiche: 000

**000.04.0360 Treppen, Galerien, Flur-/Verteilungscontainer**
Menge: 0,000 St
DIN 276-18: 391
Leistungsbereiche: 000

**000.04.0370 Treppen, Galerien, Flur-/Verteilungscontainer, vorhalten + betreiben**
Menge: 0,000 StWo
DIN 276-18: 391
Leistungsbereiche: 000

**000.04.0380 Erschließungstreppe**
Menge: 0,000 St
DIN 276-18: 391
Leistungsbereiche: 000

**000.04.0390 Erschließungstreppe, vorhalten**
Menge: 0,000 StWo
DIN 276-18: 391
Leistungsbereiche: 000

**000.04.0400 Galerie und Überdach**
Menge: 0,000 m
DIN 276-18: 391
Leistungsbereiche: 000

**000.04.0410 Galerie und Überdach, vorhalten**
Menge: 0,000 mWo
DIN 276-18: 391
Leistungsbereiche: 000

#### Titel 000.05 BE - Ausstattung der BE

**000.05.0010 TK/IT-Ausstattung der BE**
Menge: 0,000 St
DIN 276-18: 391
Leistungsbereiche: 000

**000.05.0020 TK/IT-Ausstattung, vorhalten + betreiben**
Menge: 0,000 StWo
DIN 276-18: 391
Leistungsbereiche: 000

**000.05.0030 Besprechungscontainer EDV-Ausstattung**
Menge: 0,000 St
DIN 276-18: 391
Leistungsbereiche: 000

**000.05.0040 Besprechungscont. EDV vorhalten + betreiben**
Menge: 0,000 StWo
DIN 276-18: 391
Leistungsbereiche: 000

**000.05.0050 Arbeitsplatz EDV-Verkabelung**
Menge: 0,000 St
DIN 276-18: 391
Leistungsbereiche: 000

**000.05.0060 Arbeitsplatz EDV-Verkabelung vorhalten + betreiben**
Menge: 0,000 StWo
DIN 276-18: 391
Leistungsbereiche: 000

**000.05.0070 Wachschutz-Container (bauseitig gestellt) EDV-Verkabelung**
Menge: 0,000 St
DIN 276-18: 391
Leistungsbereiche: 000

**000.05.0080 Wachschutz-Container EDV-Verkabelung vorhalten + betreiben**
Menge: 0,000 StWo
DIN 276-18: 391
Leistungsbereiche: 000

**000.05.0090 Kamera-Verkabelung**
Menge: 0,000 St
DIN 276-18: 391
Leistungsbereiche: 000

**000.05.0100 Kamera-Verkabelung vorhalten + betreiben**
Menge: 0,000 StWo
DIN 276-18: 391
Leistungsbereiche: 000

#### Titel 000.06 BE - Turmdrehkrane

**000.06.0010 Turmdrehkran, H=>25,00m, L=>30,00m, >1t**
Menge: 0,000 St
DIN 276-18: 391
Leistungsbereiche: 000

**000.06.0020 Vorhaltung Turmdrehkran, H=>25,00m, L=>30,00m, >1t**
Menge: 0,000 StWo
DIN 276-18: 391
Leistungsbereiche: 000

**000.06.0030 Turmdrehkran, H=>30,00m, L=>40,00m, >1,1t**
Menge: 0,000 St
DIN 276-18: 391
Leistungsbereiche: 000

**000.06.0040 Vorhaltung Turmdrehkran, H=>30,00m, L=>40,00m, >1,1t**
Menge: 0,000 StWo
DIN 276-18: 391
Leistungsbereiche: 000

**000.06.0050 Turmdrehkran, H=>33,00m, L=>50,00m, >1,2t**
Menge: 0,000 St
DIN 276-18: 391
Leistungsbereiche: 000

**000.06.0060 Vorhaltung Turmdrehkran, H=>33,00m, L=>50,00m, >1,2t**
Menge: 0,000 StWo
DIN 276-18: 391
Leistungsbereiche: 000

#### Titel 000.07 BE - Medienversorgung (Bauwasser/-strom)

**000.07.0010 Bauwasserversorgung**
Menge: 0,000 St
DIN 276-18: 391
Leistungsbereiche: 000

**000.07.0020 Bauwasserversorgung, vorhalten + betreiben**
Menge: 0,000 StWo
DIN 276-18: 391
Leistungsbereiche: 000

**000.07.0030 Abwasserentsorgung**
Menge: 0,000 St
DIN 276-18: 391
Leistungsbereiche: 000

**000.07.0040 Abwasserentsorgung, vorhalten + betreiben**
Menge: 0,000 StWo
DIN 276-18: 391
Leistungsbereiche: 000

**000.07.0050 Baustromversorgung**
Menge: 0,000 St
DIN 276-18: 391
Leistungsbereiche: 000

**000.07.0060 Baustromanschluss, vorhalten + betreiben**
Menge: 0,000 StWo
DIN 276-18: 391
Leistungsbereiche: 000

**000.07.0070 TK/DSL/LTE-Versorgung der BE**
Menge: 0,000 St
DIN 276-18: 391
Leistungsbereiche: 000

**000.07.0080 TK/DSL/LTE-Versorgung der BE, vorhalten + betreiben**
Menge: 0,000 StWo
DIN 276-18: 391
Leistungsbereiche: 000

#### Titel 000.08 BE - Baustraßen, Gehwegüberfahrten

**000.08.0010 Baustraße als Schutz vorhandener Beläge mit Rückbau**
Menge: 0,000 m2
DIN 276-18: 391
Leistungsbereiche: 000

**000.08.0020 Baustraße aus Recyclingmaterial**
Menge: 0,000 m2
DIN 276-18: 391
Leistungsbereiche: 000

**000.08.0030 Baustraße, Bitumentragschicht**
Menge: 0,000 m2
DIN 276-18: 391
Leistungsbereiche: 000

**000.08.0040 Schutzabdeckung Pflaster mit Holzbohlen**
Menge: 0,000 m2
DIN 276-18: 391
Leistungsbereiche: 000

**000.08.0050 Schutzabdeckung Pflaster, aus Bitumen**
Menge: 0,000 m2
DIN 276-18: 391
Leistungsbereiche: 000

#### Titel 000.09 BE - Bauzaun, Passantenschutz, Schrammbord

**000.09.0010 Bauzaun (geschlossen)**
Menge: 0,000 m
DIN 276-18: 391
Leistungsbereiche: 000

**000.09.0020 Bauzaun (geschlossen), vorhalten + betreiben**
Menge: 0,000 mWo
DIN 276-18: 391
Leistungsbereiche: 000

**000.09.0030 Bauzauntür, 1flg, Holz, 1,00m**
Menge: 0,000 St
DIN 276-18: 391
Leistungsbereiche: 000

**000.09.0040 Bauzauntür, 1flg, Holz, 1,00m, vorhalten + betreiben**
Menge: 0,000 StWo
DIN 276-18: 391
Leistungsbereiche: 000

**000.09.0050 Bauzauntor, 2flg, Holz, 4,00m**
Menge: 0,000 St
DIN 276-18: 391
Leistungsbereiche: 000

**000.09.0060 Bauzauntor, 2flg, Holz, 4,00m, vorhalten + betreiben**
Menge: 0,000 StWo
DIN 276-18: 391
Leistungsbereiche: 000

**000.09.0070 Mobilbauzaun, H=2,00m**
Menge: 0,000 m
DIN 276-18: 391
Leistungsbereiche: 000

**000.09.0080 Mobilbauzaun, H=2,00m, vorhalten + betreiben**
Menge: 0,000 mWo
DIN 276-18: 391
Leistungsbereiche: 000

**000.09.0090 Tür, Mobilbauzaun, 1flg, 1,00m**
Menge: 0,000 St
DIN 276-18: 391
Leistungsbereiche: 000

**000.09.0100 Tür, Mobilbauzaun, 1flg, 1,00m, vorhalten + betreiben**
Menge: 0,000 StWo
DIN 276-18: 391
Leistungsbereiche: 000

**000.09.0110 Tor, Mobilbauzaun, 4,00m**
Menge: 0,000 St
DIN 276-18: 391
Leistungsbereiche: 000

**000.09.0120 Tor, Mobilbauzaun, 2flg, 4,00m, vorhalten + betreiben**
Menge: 0,000 StWo
DIN 276-18: 391
Leistungsbereiche: 000

**000.09.0130 Fußgängertunnel mit Schutzdach**
Menge: 0,000 m
DIN 276-18: 391
Leistungsbereiche: 000

**000.09.0140 Fußgängertunnel mit Schutzdach, vorhalten + betreiben**
Menge: 0,000 mWo
DIN 276-18: 391
Leistungsbereiche: 000

**000.09.0150 Schrammbord**
Menge: 0,000 m
DIN 276-18: 391
Leistungsbereiche: 000

**000.09.0160 Schrammbord, vorhalten + betreiben**
Menge: 0,000 mWo
DIN 276-18: 391
Leistungsbereiche: 000

#### Titel 000.10 BE - Schutzmaßnahmen (Außen + Innen)

**000.10.0010 Baumschutz, Holz, H=3,00m**
Menge: 0,000 St
DIN 276-18: 391
Leistungsbereiche: 000

**000.10.0020 Baumschutz, Holz, H=3,00m, vorhalten + betreiben**
Menge: 0,000 StWo
DIN 276-18: 391
Leistungsbereiche: 000

**000.10.0030 Baumschutz Polsterung, Ø<50cm**
Menge: 0,000 St
DIN 276-18: 391
Leistungsbereiche: 000

**000.10.0040 Baumschutz Polsterung, vorhalten + betreiben**
Menge: 0,000 StWo
DIN 276-18: 391
Leistungsbereiche: 000

#### Titel 000.11 BE - Sonstiges

**000.11.0010 Verkehrssicherung der Baustelle**
Menge: 0,000 St
DIN 276-18: 391
Leistungsbereiche: 000

**000.11.0020 Verkehrssicherung vorhalten + betreiben**
Menge: 0,000 StWo
DIN 276-18: 391
Leistungsbereiche: 000

**000.11.0030 Bautafel ca. 5,00x3,00m**
Menge: 0,000 St
DIN 276-18: 391
Leistungsbereiche: 000

**000.11.0040 Schnurgerüst und Einmessung**
Menge: 0,000 psch
DIN 276-18: 391
Leistungsbereiche: 000

**000.11.0050 Höhenfestpunkt einschl. Fundament**
Menge: 0,000 St
DIN 276-18: 391
Leistungsbereiche: 000

#### Titel 000.12 Bauschuttbeseitigung

**000.12.0010 Absetzcontainer, Bauschutt, 7,00m3**
Menge: 0,000 St
DIN 276-18: 396
Leistungsbereiche: 000

**000.12.0020 Absetzcontainer, einschl. Deckel, Bauschutt, 7,00m3**
Menge: 0,000 St
DIN 276-18: 396
Leistungsbereiche: 000

**000.12.0030 Abrollcontainer, Bauschutt, 10,00m3, An- und Abfuhr, Grundstandzeit**
Menge: 0,000 St
DIN 276-18: 396
Leistungsbereiche: 000

**000.12.0040 Abrollcontainer, 30,00m3, An- und Abfuhr, Grundstandzeit**
Menge: 0,000 St
DIN 276-18: 396
Leistungsbereiche: 000

**000.12.0050 Sortierung/Entsorgung, Baumisch, mineralisch, AVV 170107**
Menge: 0,000 t
DIN 276-18: 396
Leistungsbereiche: 000

**000.12.0060 Sortierung/Entsorgung, Kunststoff, AVV 170203**
Menge: 0,000 t
DIN 276-18: 396
Leistungsbereiche: 000

**000.12.0070 Sortierung/Entsorgung, Bitumen, AVV 170302**
Menge: 0,000 t
DIN 276-18: 396
Leistungsbereiche: 000

**000.12.0080 Sortierung/Entsorgung, Gips, AVV 170802**
Menge: 0,000 t
DIN 276-18: 396
Leistungsbereiche: 000

**000.12.0090 Sortierung/Entsorgung, Baumisch, AVV 170904**
Menge: 0,000 t
DIN 276-18: 396
Leistungsbereiche: 000

**000.12.0100 Sortierung/Entsorgung, Holz, AVV 170201**
Menge: 0,000 t
DIN 276-18: 396
Leistungsbereiche: 000

**000.12.0110 Sortierung/Entsorgung, Dämmung (neu), AVV 170604**
Menge: 0,000 t
DIN 276-18: 396
Leistungsbereiche: 000

**000.12.0120 Sortierung/Entsorgung, Eisen + Stahl, AVV 170405**
Menge: 0,000 t
DIN 276-18: 396
Leistungsbereiche: 000

**000.12.0130 Müllwart 8h/Tag**
Menge: 0,000 Mon
DIN 276-18: 396
Leistungsbereiche: 000

**000.12.0140 Müllwart 12h/Tag**
Menge: 0,000 Mon
DIN 276-18: 396
Leistungsbereiche: 000

**000.12.0150 Abfallpersonal 8h/Tag**
Menge: 0,000 Mon
DIN 276-18: 396
Leistungsbereiche: 000

**000.12.0160 Abfallpersonal 12h/Tag**
Menge: 0,000 Mon
DIN 276-18: 396
Leistungsbereiche: 000

#### Titel 000.13 Winterbau-Heizanlage

*Hinweis: Baubeschreibung Winterbauheizung*

**000.13.0010 Bauheizung, Ölheizgerät**
Menge: 0,000 St
DIN 276-18: 397
Leistungsbereiche: 000

**000.13.0020 Bauheizung, Ölheizgerät, vorhalten + betreiben**
Menge: 0,000 StWo
DIN 276-18: 397
Leistungsbereiche: 000

**000.13.0030 Umsetzung Ölheizgeräte**
Menge: 0,000 St
DIN 276-18: 397
Leistungsbereiche: 000

**000.13.0040 Lieferung + Befüllen Heizöltank**
Menge: 0,000 l
DIN 276-18: 397
Leistungsbereiche: 000

#### Titel 000.14 BE für Umbaumaßnahmen

**000.14.0010 Staubschutzwände, Folie + Holz-UK**
Menge: 0,000 m2
DIN 276-18: 398
Leistungsbereiche: 000

**000.14.0020 Schlupftür**
Menge: 0,000 St
DIN 276-18: 398
Leistungsbereiche: 000

**000.14.0030 Massive Schutzwand als Einbruchschutz**
Menge: 0,000 m2
DIN 276-18: 398
Leistungsbereiche: 000

**000.14.0040 Schlupftür als Einbruchschutz**
Menge: 0,000 St
DIN 276-18: 398
Leistungsbereiche: 000

**000.14.0050 Bautür (behelfsmäßig), Stahlblech**
Menge: 0,000 St
DIN 276-18: 398
Leistungsbereiche: 000

**000.14.0060 Schutz Einbauteile**
Menge: 0,000 m2
DIN 276-18: 398
Leistungsbereiche: 000

**000.14.0070 Schutz Bodenbeläge, Hartfaser**
Menge: 0,000 m2
DIN 276-18: 398
Leistungsbereiche: 000

**000.14.0080 Schutz Treppenstufen, Hartfaser**
Menge: 0,000 St
DIN 276-18: 398
Leistungsbereiche: 000

**000.14.0090 Abdeckung von Öffnungen**
Menge: 0,000 St
DIN 276-18: 398
Leistungsbereiche: 000

**000.14.0100 Absturzsicherung Decken-/Podestränder, Holz**
Menge: 0,000 m
DIN 276-18: 398
Leistungsbereiche: 000

**000.14.0110 Fensteröffnungen schließen, Folie**
Menge: 0,000 m2
DIN 276-18: 398
Leistungsbereiche: 000

**000.14.0120 Schuttrutsche aus Kunststoffrohren, D=60cm**
Menge: 0,000 m
DIN 276-18: 398
Leistungsbereiche: 000

**000.14.0130 Fußgängerbrücke, Holz, 1,00x2,50m**
Menge: 0,000 St
DIN 276-18: 398
Leistungsbereiche: 000

#### Titel 000.15 Feierlichkeiten

**000.15.0010 Feierliche Grundsteinlegung, 50 Personen alles inklusive**
Menge: 0,000 St
DIN 276-18: 763
Leistungsbereiche: 000

**000.15.0020 Richtfest, 50 Personen alle inklusive**
Menge: 0,000 St
DIN 276-18: 763
Leistungsbereiche: 000

#### Titel 000.16 Personalversorgung

**000.16.0010 Bier für Bauleitung**
Menge: 0,000 St
DIN 276-18: 763
Leistungsbereiche: 000

#### Titel 000.90 Stundenlohnarbeiten

*Hinweis: ABRECHNUNGSHINWEIS Stundenlohnarbeiten*

**000.90.0010 Stundensatz: Fachwerker**
*** Bedarfsposition ohne GB
Menge: 0,000 h
DIN 276-18: 399
Leistungsbereiche: 000

**000.90.0020 Stundensatz: Bauhelfer**
*** Bedarfsposition ohne GB
Menge: 0,000 h
DIN 276-18: 399
Leistungsbereiche: 000

#### Titel 000.99 Kostenberechnungspauschale

**000.99.0010 Kostenberechnungspauschale: Baustelleneinrichtung**
Menge: 0,000 psch
DIN 276-18: 399
Leistungsbereiche: 000

### Gewerk 001 Gerüstarbeiten

#### Titel 001.01 Vorbereitende Leistungen

**001.01.0010 Gerüst - Technische Bearbeitung**
Menge: 0,000 psch
DIN 276-18: 392
Leistungsbereiche: 001

**001.01.0020 flächige Abbohlung**
Menge: 0,000 m2
DIN 276-18: 392
Leistungsbereiche: 001

#### Titel 001.02 Arbeitsgerüste

*Hinweis: ARBEITSGERÜSTE*

*Hinweis: Allgemeine Angaben zur Gerüstaufstellung*

**001.02.0010 Fassadengerüst, LK3, W06**
Menge: 0,000 m2
DIN 276-18: 392
Leistungsbereiche: 001

**001.02.0020 Fassadengerüst, LK3, W06, Gebrauchsüberlassung**
Menge: 0,000 m2Wo
DIN 276-18: 392
Leistungsbereiche: 001

**001.02.0030 Fassadengerüst, LK3, W06, Fanglage**
Menge: 0,000 m2
DIN 276-18: 392
Leistungsbereiche: 001

**001.02.0040 Fassadengerüst, LK3, W06, Fanglage, Gebrauchsüberlassung**
Menge: 0,000 m2Wo
DIN 276-18: 392
Leistungsbereiche: 001

**001.02.0050 Fassadengerüst, LK4, W09**
Menge: 0,000 m2
DIN 276-18: 392
Leistungsbereiche: 001

**001.02.0060 Fassadengerüst, LK4, W09, Gebrauchsüberlassung**
Menge: 0,000 m2Wo
DIN 276-18: 392
Leistungsbereiche: 001

**001.02.0070 Fassadengerüst, LK5, W09**
Menge: 0,000 m2
DIN 276-18: 392
Leistungsbereiche: 001

**001.02.0080 Fassadengerüst, LK5, W09, Gebrauchsüberlassung**
Menge: 0,000 m2Wo
DIN 276-18: 392
Leistungsbereiche: 001

**001.02.0090 Zulage Handtransport**
Menge: 0,000 m2
DIN 276-18: 392
Leistungsbereiche: 001

**001.02.0100 Zulage Gerüststellung, geneigte Dachfläche**
Menge: 0,000 m
DIN 276-18: 392
Leistungsbereiche: 001

*Hinweis: GERÜSTPLANEN*

**001.02.0110 Gerüstplanen (guter Gebrauchszustand)**
Menge: 0,000 m2
DIN 276-18: 392
Leistungsbereiche: 001

**001.02.0120 Gerüstplanen, Gebrauchsüberlassung**
Menge: 0,000 m2Wo
DIN 276-18: 392
Leistungsbereiche: 001

**001.02.0130 Gerüstplanen (fabrikneuer Zustand)**
Menge: 0,000 m2
DIN 276-18: 392
Leistungsbereiche: 001

**001.02.0140 Gerüstplanen (fabrikneu), Gebrauchsüberlassung**
Menge: 0,000 m2Wo
DIN 276-18: 392
Leistungsbereiche: 001

**001.02.0150 Gerüstnetze**
Menge: 0,000 m2
DIN 276-18: 392
Leistungsbereiche: 001

**001.02.0160 Staubschutznetze, Gebrauchsüberlassung**
Menge: 0,000 m2Wo
DIN 276-18: 392
Leistungsbereiche: 001

*Hinweis: GERÜSTBAUTEILE, -ERWEITERUNGEN*

**001.02.0170 Belagsverbreiterung 30cm innen**
Menge: 0,000 m
DIN 276-18: 392
Leistungsbereiche: 001

**001.02.0180 Belagsverbreiterung 30cm innen, Gebrauchsüberlassung**
Menge: 0,000 mWo
DIN 276-18: 392
Leistungsbereiche: 001

**001.02.0190 Belagsverbreiterung 70cm innen**
Menge: 0,000 m
DIN 276-18: 392
Leistungsbereiche: 001

**001.02.0200 Belagsverbreiterung 70cm innen, Gebrauchsüberlassung**
Menge: 0,000 mWo
DIN 276-18: 392
Leistungsbereiche: 001

**001.02.0210 zusätzlicher Seitenschutz, innen**
Menge: 0,000 m
DIN 276-18: 392
Leistungsbereiche: 001

**001.02.0220 zusätzlicher Seitenschutz, innen, Gebrauchsüberlassung**
Menge: 0,000 mWo
DIN 276-18: 392
Leistungsbereiche: 001

**001.02.0230 Fanggerüst, <20°**
Menge: 0,000 m
DIN 276-18: 392
Leistungsbereiche: 001

**001.02.0240 Fanggerüst, Gebrauchsüberlassung**
Menge: 0,000 mWo
DIN 276-18: 392
Leistungsbereiche: 001

**001.02.0250 Dachfanggerüst, >20°**
Menge: 0,000 m
DIN 276-18: 392
Leistungsbereiche: 001

**001.02.0260 Dachfanggerüst, Gebrauchsüberlassung**
Menge: 0,000 mWo
DIN 276-18: 392
Leistungsbereiche: 001

**001.02.0270 Überbrückungsträger, LK3**
Menge: 0,000 m
DIN 276-18: 392
Leistungsbereiche: 001

**001.02.0280 Überbrückungsträger, LK3, Gebrauchsüberlassung**
Menge: 0,000 mWo
DIN 276-18: 392
Leistungsbereiche: 001

**001.02.0290 Überbrückungsträger, LK4**
Menge: 0,000 m
DIN 276-18: 392
Leistungsbereiche: 001

**001.02.0300 Überbrückungsträger, LK4, Gebrauchsüberlassung**
Menge: 0,000 mWo
DIN 276-18: 392
Leistungsbereiche: 001

**001.02.0310 Überbrückungsträger, LK5**
Menge: 0,000 m
DIN 276-18: 392
Leistungsbereiche: 001

**001.02.0320 Überbrückungsträger, LK5, Gebrauchsüberlassung**
Menge: 0,000 mWo
DIN 276-18: 392
Leistungsbereiche: 001

**001.02.0330 Leitergang, zusätzlich**
Menge: 0,000 St
DIN 276-18: 392
Leistungsbereiche: 001

**001.02.0340 Leitergang, Gebrauchsüberlassung**
Menge: 0,000 StWo
DIN 276-18: 392
Leistungsbereiche: 001

*Hinweis: GERÜSTANKER*

**001.02.0350 Temporäre Sondergerüstanker, Überbrückung Dämmung**
Menge: 0,000 m2
DIN 276-18: 392
Leistungsbereiche: 001

**001.02.0360 Temporäre Sondergerüstanker, Gebrauchsüberlassung**
Menge: 0,000 m2Wo
DIN 276-18: 392
Leistungsbereiche: 001

#### Titel 001.03 Sonderkonstruktionen und -formen

*Hinweis: AUFZUGSTURM, BAUAUFZUG, TREPPENTURM*

**001.03.0010 Aufzugsturm im Fassadengerüst**
Menge: 0,000 m
DIN 276-18: 392
Leistungsbereiche: 001

**001.03.0020 Aufzugsturm, Gebrauchsüberlassung**
Menge: 0,000 mWo
DIN 276-18: 392
Leistungsbereiche: 001

**001.03.0030 Aufzugsturm frei stehend**
Menge: 0,000 St
DIN 276-18: 392
Leistungsbereiche: 001

**001.03.0040 Aufzugsturm frei stehend, Gebrauchsüberlassung**
Menge: 0,000 StWo
DIN 276-18: 392
Leistungsbereiche: 001

**001.03.0050 Bauaufzug, vertikal**
Menge: 0,000 St
DIN 276-18: 392
Leistungsbereiche: 001

**001.03.0060 Bauaufzug, <12,00m, Gebrauchsüberlassung**
Menge: 0,000 StWo
DIN 276-18: 392
Leistungsbereiche: 001

**001.03.0070 Einmastenaufzug, <20,00m**
Menge: 0,000 St
DIN 276-18: 392
Leistungsbereiche: 001

**001.03.0080 Einmastenaufzug, Gebrauchsüberlassung**
Menge: 0,000 StWo
DIN 276-18: 392
Leistungsbereiche: 001

**001.03.0090 Zweimastenaufzug, <30,00m**
Menge: 0,000 St
DIN 276-18: 392
Leistungsbereiche: 001

**001.03.0100 Zweimastenaufzug, Gebrauchsüberlassung**
Menge: 0,000 StWo
DIN 276-18: 392
Leistungsbereiche: 001

**001.03.0110 Treppenturm**
Menge: 0,000 m
DIN 276-18: 392
Leistungsbereiche: 001

**001.03.0120 Treppenturm, Gebrauchsüberlassung**
Menge: 0,000 mWo
DIN 276-18: 392
Leistungsbereiche: 001

*Hinweis: SCHUTZKONSTRUKTIONEN*

**001.03.0130 auskragendes Schutzdach, B=2,00m**
Menge: 0,000 m
DIN 276-18: 392
Leistungsbereiche: 001

**001.03.0140 Auskragung Schutzdach, Gebrauchsüberlassung**
Menge: 0,000 mWo
DIN 276-18: 392
Leistungsbereiche: 001

**001.03.0150 Fußgängerschutztunnel, B=1,30m**
Menge: 0,000 m
DIN 276-18: 392
Leistungsbereiche: 001

**001.03.0160 Fußgängerschutztunnel, Gebrauchsüberlassung**
Menge: 0,000 mWo
DIN 276-18: 392
Leistungsbereiche: 001

*Hinweis: PERSONENAUFFANGNETZE*

**001.03.0170 Personenauffangnetz, horizontal**
Menge: 0,000 m2
DIN 276-18: 392
Leistungsbereiche: 001

**001.03.0180 Personenauffangnetz, Gebrauchsüberlassung**
Menge: 0,000 m2Wo
DIN 276-18: 392
Leistungsbereiche: 001

*Hinweis: ARBEITSEBENE AUFZUGSSCHACHT*

**001.03.0190 Montagebühne Aufzug, 1,80x2,60m, entsorgen**
Menge: 0,000 St
DIN 276-18: 392
Leistungsbereiche: 001

**001.03.0200 Montagebühne Aufzug, 1,80x2,60m, überlassen**
Menge: 0,000 St
DIN 276-18: 392
Leistungsbereiche: 001

*Hinweis: BAUTEILGERÜSTE*

**001.03.0210 Schornsteinrüstung in Schrägdach**
Menge: 0,000 St
DIN 276-18: 392
Leistungsbereiche: 001

**001.03.0220 Schornsteinrüstung, Gebrauchsüberlassung**
Menge: 0,000 StWo
DIN 276-18: 392
Leistungsbereiche: 001

**001.03.0230 Raumrüstung Treppenhauskopf**
Menge: 0,000 St
DIN 276-18: 392
Leistungsbereiche: 001

**001.03.0240 Raumrüstung Treppenhauskopf, Gebrauchsüberlassung**
Menge: 0,000 StWo
DIN 276-18: 392
Leistungsbereiche: 001

#### Titel 001.04 Raumgerüste/Arbeitsplattformen

**001.04.0010 Raumfachwerkgerüst, innen, Leergerüst**
Menge: 0,000 m3
DIN 276-18: 392
Leistungsbereiche: 001

**001.04.0020 Leergerüst, Gebrauchsüberlassung**
Menge: 0,000 m3Wo
DIN 276-18: 392
Leistungsbereiche: 001

**001.04.0030 Raumgerüst als Standgerüst**
Menge: 0,000 m3
DIN 276-18: 392
Leistungsbereiche: 001

**001.04.0040 Raumgerüst, Gebrauchsüberlassung**
Menge: 0,000 m3Wo
DIN 276-18: 392
Leistungsbereiche: 001

**001.04.0050 Arbeitsplattform auf Raumgerüst**
Menge: 0,000 m2
DIN 276-18: 392
Leistungsbereiche: 001

**001.04.0060 Arbeitsplattform, Gebrauchsüberlassung**
Menge: 0,000 m2Wo
DIN 276-18: 392
Leistungsbereiche: 001

#### Titel 001.05 Hubbühnen, Höhenzugangstechnik

**001.05.0010 Gelenkteleskopbühne, selbstfahrend, H=25,00m**
Menge: 0,000 St
DIN 276-18: 392
Leistungsbereiche: 001

**001.05.0020 Gelenkteleskopbühne, selbstfahrend, Tag**
Menge: 0,000 d
DIN 276-18: 392
Leistungsbereiche: 001

**001.05.0030 Teleskopbühne, Anhänger, H=10,00m**
Menge: 0,000 St
DIN 276-18: 392
Leistungsbereiche: 001

**001.05.0040 Teleskopbühne, Anhänger, Tag**
Menge: 0,000 d
DIN 276-18: 392
Leistungsbereiche: 001

**001.05.0050 Scherenhubbühne, selbstfahrend, H=12,00m**
Menge: 0,000 St
DIN 276-18: 392
Leistungsbereiche: 001

**001.05.0060 Scherenhubbühne, selbstfahrend, Tag**
Menge: 0,000 d
DIN 276-18: 392
Leistungsbereiche: 001

**001.05.0070 Zweimastenaufzug, bis 100m, 2000kg**
Menge: 0,000 St
DIN 276-18: 392
Leistungsbereiche: 001

**001.05.0080 Zweimastenaufzug, Gebrauchsüberlassung**
Menge: 0,000 StWo
DIN 276-18: 392
Leistungsbereiche: 001

**001.05.0090 Rollgerüst, H=4,00m, B=0,70m**
Menge: 0,000 St
DIN 276-18: 392
Leistungsbereiche: 001

**001.05.0100 Rollgerüst, H=4,00m, B=0,70m, Tag**
Menge: 0,000 d
DIN 276-18: 392
Leistungsbereiche: 001

#### Titel 001.90 Stundenlohnarbeiten

*Hinweis: ABRECHNUNGSHINWEIS Stundenlohnarbeiten*

**001.90.0010 Stundensatz: Fachwerker**
*** Bedarfsposition ohne GB
Menge: 0,000 h
DIN 276-18: 392
Leistungsbereiche: 001

**001.90.0020 Stundensatz: Bauhelfer**
*** Bedarfsposition ohne GB
Menge: 0,000 h
DIN 276-18: 392
Leistungsbereiche: 001

#### Titel 001.99 Kostenberechnungspauschale

**001.99.0010 Kostenberechnungspauschale: Gerüstbauarbeiten**
Menge: 0,000 psch
DIN 276-18: 392
Leistungsbereiche: 001

### Gewerk 002 Erdarbeiten

#### Titel 002.01 Baubeschreibung/Baugrund

*Hinweis: Kurzbaubeschreibung Erdarbeiten*

*Hinweis: Definition Homogenbereiche*

#### Titel 002.02 Beprobung, Analytik, Dokumentation

**002.02.0010 Vorerkundung nach BBodSchV**
Menge: 0,000 psch
DIN 276-18: 721
Leistungsbereiche: 002

**002.02.0020 Untersuchung nach BaustoffmantelV**
Menge: 0,000 psch
DIN 276-18: 721
Leistungsbereiche: 002

**002.02.0030 Haufwerksbildung auf Grundstück**
Menge: 0,000 m3
DIN 276-18: 721
Leistungsbereiche: 002

**002.02.0040 Haufwerksbildung Platz des AN**
Menge: 0,000 m3
DIN 276-18: 721
Leistungsbereiche: 002

**002.02.0050 Lastplattendruckversuch**
Menge: 0,000 St
DIN 276-18: 744
Leistungsbereiche: 002

**002.02.0060 Abschlussvermessung Baugrube**
Menge: 0,000 psch
DIN 276-18: 745
Leistungsbereiche: 002

**002.02.0070 Dokumentation nach Ersatzbaustoffmantelverordnung**
Menge: 0,000 psch
DIN 276-18: 745
Leistungsbereiche: 002

#### Titel 002.03 Vorbereitende Maßnahmen

**002.03.0010 vorbereitende Leistungen**
Menge: 0,000 psch
DIN 276-18: 219
Leistungsbereiche: 002

**002.03.0020 Baufeld Mineralschutt beräumen (AVV 170107)**
Menge: 0,000 t
DIN 276-18: 219
Leistungsbereiche: 002

**002.03.0030 Baufeld Metallabfall beräumen (AVV 170407)**
Menge: 0,000 t
DIN 276-18: 219
Leistungsbereiche: 002

**002.03.0040 Baufeld Sperrmüll beräumen (AVV 200307)**
Menge: 0,000 m3
DIN 276-18: 219
Leistungsbereiche: 002

**002.03.0050 Einholung Fällgenehmigung**
Menge: 0,000 St
DIN 276-18: 214
Leistungsbereiche: 003

**002.03.0060 Baum, StU<80cm, fällen, entsorgen**
Menge: 0,000 St
DIN 276-18: 214
Leistungsbereiche: 003

**002.03.0070 Baum, StU>80cm, fällen, entsorgen**
Menge: 0,000 St
DIN 276-18: 214
Leistungsbereiche: 003

**002.03.0080 Baumstubben, StU<80cm, roden, entsorgen**
Menge: 0,000 St
DIN 276-18: 214
Leistungsbereiche: 003

**002.03.0090 Baum, StU<80cm, fällen, roden, entsorgen**
Menge: 0,000 St
DIN 276-18: 214
Leistungsbereiche: 003

**002.03.0100 Baum, StU>80cm, fällen, roden, entsorgen**
Menge: 0,000 St
DIN 276-18: 214
Leistungsbereiche: 003

**002.03.0110 Sträucher roden, H=<1,50m**
Menge: 0,000 St
DIN 276-18: 214
Leistungsbereiche: 003

**002.03.0120 Sträucher roden, H=>1,50m**
Menge: 0,000 St
DIN 276-18: 214
Leistungsbereiche: 003

**002.03.0130 Heckenpflanzung, 1reihig, roden, H=<1,50m**
Menge: 0,000 m
DIN 276-18: 214
Leistungsbereiche: 003

**002.03.0140 Heckenpflanzung, 1reihig, roden, H=>1,50m**
Menge: 0,000 m
DIN 276-18: 214
Leistungsbereiche: 003

**002.03.0150 Heckenpflanzung, 2reihig, roden, H=<1,50m**
Menge: 0,000 m
DIN 276-18: 214
Leistungsbereiche: 003

**002.03.0160 Heckenpflanzung, 2reihig, roden, H=>1,50m**
Menge: 0,000 m
DIN 276-18: 214
Leistungsbereiche: 003

**002.03.0170 Staudenpflanzungen entfernen**
Menge: 0,000 m2
DIN 276-18: 214
Leistungsbereiche: 003

**002.03.0180 Vegetationsschicht entfernen**
Menge: 0,000 m2
DIN 276-18: 214
Leistungsbereiche: 003

#### Titel 002.10 Oberboden (OLDSCHOOL)

**002.10.0010 Abtrag Oberboden**
Menge: 0,000 m3
DIN 276-18: 311
Leistungsbereiche: 002

**002.10.0020 Lagerung Oberboden <50,00m**
Menge: 0,000 m3
DIN 276-18: 311
Leistungsbereiche: 002

**002.10.0030 Lagerung Oberboden <75,00m**
Menge: 0,000 m3
DIN 276-18: 311
Leistungsbereiche: 002

**002.10.0040 Lagerung Oberboden <100,00m**
Menge: 0,000 m3
DIN 276-18: 311
Leistungsbereiche: 002

**002.10.0050 Begrünung Oberbodenmieten > 2 Monate**
Menge: 0,000 m2
DIN 276-18: 311
Leistungsbereiche: 002

**002.10.0060 Oberboden, <50,00m gelagert, andecken**
Menge: 0,000 m3
DIN 276-18: 311
Leistungsbereiche: 002

**002.10.0070 Oberboden, <75,00m gelagert, andecken**
Menge: 0,000 m3
DIN 276-18: 311
Leistungsbereiche: 002

**002.10.0080 Oberboden, <100,00m gelagert, andecken**
Menge: 0,000 m3
DIN 276-18: 311
Leistungsbereiche: 002

**002.10.0090 Oberboden, Anfuhr, andecken**
Menge: 0,000 m3
DIN 276-18: 311
Leistungsbereiche: 002

**002.10.0100 Abfuhr Oberboden, BM-0 entsorgen**
Menge: 0,000 t
DIN 276-18: 311
Leistungsbereiche: 002

**002.10.0110 Abfuhr Oberboden, BM-F1 entsorgen**
Menge: 0,000 t
DIN 276-18: 311
Leistungsbereiche: 002

**002.10.0120 Abfuhr Oberboden, BM-F2 entsorgen**
Menge: 0,000 t
DIN 276-18: 311
Leistungsbereiche: 002

**002.10.0130 Abfuhr Oberboden, BM-F3 entsorgen**
Menge: 0,000 t
DIN 276-18: 311
Leistungsbereiche: 002

#### Titel 002.11 Oberboden (VOB-konform)

**002.11.0010 Abtrag Oberboden**
Menge: 0,000 m3
DIN 276-18: 311
Leistungsbereiche: 002

**002.11.0020 Lagerung Oberboden <50,00m**
Menge: 0,000 m3
DIN 276-18: 311
Leistungsbereiche: 002

**002.11.0030 Lagerung Oberboden <75,00m**
Menge: 0,000 m3
DIN 276-18: 311
Leistungsbereiche: 002

**002.11.0040 Lagerung Oberboden <100,00m**
Menge: 0,000 m3
DIN 276-18: 311
Leistungsbereiche: 002

**002.11.0050 Begrünung Oberbodenmieten > 2 Monate**
Menge: 0,000 m2
DIN 276-18: 311
Leistungsbereiche: 002

**002.11.0060 Oberboden, <50,00m gelagert, andecken**
Menge: 0,000 m3
DIN 276-18: 311
Leistungsbereiche: 002

**002.11.0070 Oberboden, <75,00m gelagert, andecken**
Menge: 0,000 m3
DIN 276-18: 311
Leistungsbereiche: 002

**002.11.0080 Oberboden, <100,00m gelagert, andecken**
Menge: 0,000 m3
DIN 276-18: 311
Leistungsbereiche: 002

**002.11.0090 Oberboden, Anfuhr, andecken**
Menge: 0,000 m3
DIN 276-18: 311
Leistungsbereiche: 002

**002.11.0100 Oberboden, BM-0 entsorgen**
Menge: 0,000 t
DIN 276-18: 311
Leistungsbereiche: 002

**002.11.0110 Oberboden, BM-F1 entsorgen**
Menge: 0,000 t
DIN 276-18: 311
Leistungsbereiche: 002

**002.11.0120 Oberboden, BM-F2 entsorgen**
Menge: 0,000 t
DIN 276-18: 311
Leistungsbereiche: 002

**002.11.0130 Oberboden, BM-F3 entsorgen**
Menge: 0,000 t
DIN 276-18: 311
Leistungsbereiche: 002

#### Titel 002.20 Erdarbeiten (OLDSCHOOL)

*Hinweis: SCHÜRFEN/ERKUNDUNG*

**002.20.0010 Schürfgrube mit Wiederanfüllung (St)**
Menge: 0,000 St
DIN 276-18: 319
Leistungsbereiche: 002

**002.20.0020 Schürfgrube mit Wiederanfüllung (m3)**
Menge: 0,000 m3
DIN 276-18: 319
Leistungsbereiche: 002

*Hinweis: AUSHUB*

**002.20.0030 Baugrubenaushub, Bodenklasse 3-4**
Menge: 0,000 m3
DIN 276-18: 311
Leistungsbereiche: 002

**002.20.0040 Baugrubenaushub, Bodenklasse 5-6**
Menge: 0,000 m3
DIN 276-18: 311
Leistungsbereiche: 002

**002.20.0050 Restaushub Sohle 50cm, Bodenklasse 3-4**
Menge: 0,000 m3
DIN 276-18: 311
Leistungsbereiche: 002

**002.20.0060 Restaushub Sohle 50cm, Bodenklasse 5-6**
Menge: 0,000 m3
DIN 276-18: 311
Leistungsbereiche: 002

**002.20.0070 Fundamentaushub, Bodenklasse 3-4**
Menge: 0,000 m3
DIN 276-18: 322
Leistungsbereiche: 002

**002.20.0080 Fundamentaushub, Bodenklasse 5-6**
Menge: 0,000 m3
DIN 276-18: 322
Leistungsbereiche: 002

**002.20.0090 Handaushub Bodenklasse 3**
Menge: 0,000 m3
DIN 276-18: 311
Leistungsbereiche: 002

**002.20.0100 Handaushub Bodenklasse 4**
Menge: 0,000 m3
DIN 276-18: 311
Leistungsbereiche: 002

**002.20.0110 Böschungssicherung**
Menge: 0,000 m2
DIN 276-18: 311
Leistungsbereiche: 002

**002.20.0120 Zulage Aufhaldung nach Bodenklassen**
Menge: 0,000 m3
DIN 276-18: 311
Leistungsbereiche: 002

*Hinweis: PLANUM*

**002.20.0130 Planum und Verdichtung waagerechte Baugrubensohle**
Menge: 0,000 m2
DIN 276-18: 311
Leistungsbereiche: 002

**002.20.0140 Planum und Verdichtung geneigte Baugrubensohle**
Menge: 0,000 m2
DIN 276-18: 311
Leistungsbereiche: 002

*Hinweis: SEITLICHE LAGERUNG FÜR WIEDEREINBAU*

**002.20.0150 Lagerung Baugrubenaushub <50,00m**
Menge: 0,000 m2
DIN 276-18: 311
Leistungsbereiche: 002

**002.20.0160 Lagerung Baugrubenaushub <75,00m**
Menge: 0,000 m2
DIN 276-18: 311
Leistungsbereiche: 002

**002.20.0170 Lagerung Baugrubenaushub <100m**
Menge: 0,000 m2
DIN 276-18: 311
Leistungsbereiche: 002

**002.20.0180 Begrünung Aushubmiete > 2 Monate**
Menge: 0,000 m2
DIN 276-18: 311
Leistungsbereiche: 002

*Hinweis: ENTSORGUNG BODENMATERIAL*

**002.20.0190 Entsorgung Bodenklasse 3-4, BM-0**
Menge: 0,000 t
DIN 276-18: 311
Leistungsbereiche: 002

**002.20.0200 Entsorgung Bodenklasse 3-4, BM-F1**
Menge: 0,000 t
DIN 276-18: 311
Leistungsbereiche: 002

**002.20.0210 Entsorgung Bodenklasse 3-4, BM-F2**
Menge: 0,000 t
DIN 276-18: 311
Leistungsbereiche: 002

**002.20.0220 Entsorgung Bodenklasse 3-4, BM-F3**
Menge: 0,000 t
DIN 276-18: 311
Leistungsbereiche: 002

**002.20.0230 Entsorgung Bodenklasse 5-6, BM-0**
Menge: 0,000 t
DIN 276-18: 311
Leistungsbereiche: 002

**002.20.0240 Entsorgung Bodenklasse 5-6, BM-F1**
Menge: 0,000 t
DIN 276-18: 311
Leistungsbereiche: 002

**002.20.0250 Entsorgung Bodenklasse 5-6, BM-F2**
Menge: 0,000 t
DIN 276-18: 311
Leistungsbereiche: 002

**002.20.0260 Entsorgung Bodenklasse 5-6, BM-F3**
Menge: 0,000 t
DIN 276-18: 311
Leistungsbereiche: 002

*Hinweis: ANFÜLLMATERIAL*

**002.20.0270 Anfüll-Liefermaterial BM-0**
Menge: 0,000 m3
DIN 276-18: 311
Leistungsbereiche: 002

**002.20.0280 Anfüll-Liefermaterial BM-F1**
Menge: 0,000 m3
DIN 276-18: 311
Leistungsbereiche: 002

**002.20.0290 Anfüll-Liefermaterial RC-1**
Menge: 0,000 m3
DIN 276-18: 311
Leistungsbereiche: 002

**002.20.0300 Anfüll-Liefermaterial RC-3**
Menge: 0,000 m3
DIN 276-18: 311
Leistungsbereiche: 002

*Hinweis: AUFFÜLLMATERIAL*

**002.20.0310 Auffüll-Liefermaterial BM-0**
Menge: 0,000 m3
DIN 276-18: 311
Leistungsbereiche: 002

**002.20.0320 Auffüll-Liefermaterial BM-F1**
Menge: 0,000 m3
DIN 276-18: 311
Leistungsbereiche: 002

**002.20.0330 Auffüll-Liefermaterial RC-1**
Menge: 0,000 m3
DIN 276-18: 311
Leistungsbereiche: 002

**002.20.0340 Auffüll-Liefermaterial RC-3**
Menge: 0,000 m3
DIN 276-18: 311
Leistungsbereiche: 002

*Hinweis: WIEDEREINBAU BODEN*

**002.20.0350 Wiedereinbau seitlich gelagerten Bodenmaterials**
Menge: 0,000 m3
DIN 276-18: 311
Leistungsbereiche: 002

*Hinweis: ROHR- UND KABELGRÄBEN*

**002.20.0360 Rohrgrabenaushub, 0,00<1,25m**
Menge: 0,000 m
DIN 276-18: 311
Leistungsbereiche: 002

**002.20.0370 Rohrgrabenaushub, 1,25<1,75m, Verbau**
Menge: 0,000 m
DIN 276-18: 311
Leistungsbereiche: 002

**002.20.0380 Rohrgrabenaushub, 1,75<2,50m, Verbau**
Menge: 0,000 m
DIN 276-18: 311
Leistungsbereiche: 002

**002.20.0390 Rohrgrabenaushub, Handschachtung**
Menge: 0,000 m3
DIN 276-18: 311
Leistungsbereiche: 002

**002.20.0400 Verfüllung Rohrgräben Liefermaterial**
Menge: 0,000 m3
DIN 276-18: 311
Leistungsbereiche: 002

**002.20.0410 Rohrbettung, Sand**
Menge: 0,000 m3
DIN 276-18: 311
Leistungsbereiche: 002

*Hinweis: HINDERNISSE*

**002.20.0420 Hindernis aus Mauerwerk abbrechen + entsorgen**
Menge: 0,000 m3
DIN 276-18: 329
Leistungsbereiche: 002

**002.20.0430 Hindernis aus Stahlbeton abbrechen + entsorgen**
Menge: 0,000 m3
DIN 276-18: 329
Leistungsbereiche: 002

*Hinweis: BODENAUSTAUSCH UND -VERBESSERUNG*

**002.20.0440 Geotextil, 1lg, GRK 4**
Menge: 0,000 m2
DIN 276-18: 321
Leistungsbereiche: 002

**002.20.0450 Bodenverfestigung, d=10cm**
Menge: 0,000 m2
DIN 276-18: 321
Leistungsbereiche: 002

**002.20.0460 Bodenverfestigung, d=20cm**
Menge: 0,000 m2
DIN 276-18: 321
Leistungsbereiche: 002

*Hinweis: TRAG- UND DÄMMSCHICHTEN*

**002.20.0470 Bettungspolster, Sand, d=50cm**
Menge: 0,000 m3
DIN 276-18: 321
Leistungsbereiche: 002

**002.20.0480 Schottertragschicht, d=30cm**
Menge: 0,000 m3
DIN 276-18: 321
Leistungsbereiche: 002

**002.20.0490 Kies-Schotter-Tragschicht, d=30cm**
Menge: 0,000 m3
DIN 276-18: 321
Leistungsbereiche: 002

**002.20.0500 Schaumglasschotter, t=20cm**
Menge: 0,000 m2
DIN 276-18: 321
Leistungsbereiche: 002

**002.20.0510 Schaumglasschotter, t=30cm**
Menge: 0,000 m2
DIN 276-18: 321
Leistungsbereiche: 002

**002.20.0520 Schaumglasschotter, t=40cm**
Menge: 0,000 m3
DIN 276-18: 321
Leistungsbereiche: 002

**002.20.0530 Schaumglasschotter, t=50cm**
Menge: 0,000 m3
DIN 276-18: 321
Leistungsbereiche: 002

*Hinweis: RÜTTELSTOPFVERDICHTUNG*

**002.20.0540 Baustelleneinrichtung**
Menge: 0,000 psch
DIN 276-18: 321
Leistungsbereiche: 002

**002.20.0550 statische Berechnung**
Menge: 0,000 psch
DIN 276-18: 321
Leistungsbereiche: 002

**002.20.0560 Einmessung Stopfpunkte**
Menge: 0,000 St
DIN 276-18: 321
Leistungsbereiche: 002

**002.20.0570 Rüttelstopfverdichtung**
Menge: 0,000 m
DIN 276-18: 321
Leistungsbereiche: 002

**002.20.0580 Zugabematerial**
Menge: 0,000 t
DIN 276-18: 321
Leistungsbereiche: 002

**002.20.0590 Leerschlagsstrecken**
Menge: 0,000 m
DIN 276-18: 321
Leistungsbereiche: 002

**002.20.0600 Kolonnenstunde**
Menge: 0,000 h
DIN 276-18: 321
Leistungsbereiche: 002

**002.20.0610 Kolonnenstillstandsstunde**
Menge: 0,000 h
DIN 276-18: 321
Leistungsbereiche: 002

#### Titel 002.21 Erdarbeiten (VOB-konform)

*Hinweis: SCHÜRFEN/ERKUNDUNG*

**002.21.0010 Schürfgrube mit Wiederanfüllung (St)**
Menge: 0,000 St
DIN 276-18: 319
Leistungsbereiche: 002

**002.21.0020 Schürfgrube mit Wiederanfüllung (m3)**
Menge: 0,000 m3
DIN 276-18: 319
Leistungsbereiche: 002

*Hinweis: AUSHUB*

**002.21.0030 Baugrubenaushub, Bodenklasse 3-4**
Menge: 0,000 m3
DIN 276-18: 311
Leistungsbereiche: 002

**002.21.0040 Baugrubenaushub, Bodenklasse 5-6**
Menge: 0,000 m3
DIN 276-18: 311
Leistungsbereiche: 002

**002.21.0050 Restaushub Sohle 50cm, Bodenklasse 3-4**
Menge: 0,000 m3
DIN 276-18: 311
Leistungsbereiche: 002

**002.21.0060 Restaushub Sohle 50cm, Bodenklasse 5-6**
Menge: 0,000 m3
DIN 276-18: 311
Leistungsbereiche: 002

**002.21.0070 Fundamentaushub, Bodenklasse 3-4**
Menge: 0,000 m3
DIN 276-18: 322
Leistungsbereiche: 002

**002.21.0080 Fundamentaushub, Bodenklasse 5-6**
Menge: 0,000 m3
DIN 276-18: 322
Leistungsbereiche: 002

**002.21.0090 Handaushub Bodenklasse 3**
Menge: 0,000 m3
DIN 276-18: 311
Leistungsbereiche: 002

**002.21.0100 Handaushub Bodenklasse 4**
Menge: 0,000 m3
DIN 276-18: 311
Leistungsbereiche: 002

**002.21.0110 Böschungssicherung**
Menge: 0,000 m2
DIN 276-18: 311
Leistungsbereiche: 002

**002.21.0120 Zulage Aufhaldung nach Bodenklassen**
Menge: 0,000 m3
DIN 276-18: 311
Leistungsbereiche: 002

*Hinweis: PLANUM*

**002.21.0130 Planum und Verdichtung waagerechte Baugrubensohle**
Menge: 0,000 m2
DIN 276-18: 311
Leistungsbereiche: 002

**002.21.0140 Planum und Verdichtung geneigte Baugrubensohle**
Menge: 0,000 m2
DIN 276-18: 311
Leistungsbereiche: 002

*Hinweis: SEITLICHE LAGERUNG FÜR WIEDEREINBAU*

**002.21.0150 Lagerung Baugrubenaushub <50,00m**
Menge: 0,000 m3
DIN 276-18: 311
Leistungsbereiche: 002

**002.21.0160 Lagerung Baugrubenaushub <75,00m**
Menge: 0,000 m3
DIN 276-18: 311
Leistungsbereiche: 002

**002.21.0170 Lagerung Baugrubenaushub <100m**
Menge: 0,000 m3
DIN 276-18: 311
Leistungsbereiche: 002

**002.21.0180 Begrünung Aushubmiete > 2 Monate**
Menge: 0,000 m2
DIN 276-18: 311
Leistungsbereiche: 002

*Hinweis: ENTSORGUNG BODENMATERIAL*

**002.21.0190 Entsorgung Bodenklasse 3-4, BM-0**
Menge: 0,000 t
DIN 276-18: 311
Leistungsbereiche: 002

**002.21.0200 Entsorgung Bodenklasse 3-4, BM-F1**
Menge: 0,000 t
DIN 276-18: 311
Leistungsbereiche: 002

**002.21.0210 Entsorgung Bodenklasse 3-4, BM-F2**
Menge: 0,000 t
DIN 276-18: 311
Leistungsbereiche: 002

**002.21.0220 Entsorgung Bodenklasse 3-4, BM-F3**
Menge: 0,000 t
DIN 276-18: 311
Leistungsbereiche: 002

**002.21.0230 Entsorgung Bodenklasse 5-6, BM-0**
Menge: 0,000 t
DIN 276-18: 311
Leistungsbereiche: 002

**002.21.0240 Entsorgung Bodenklasse 5-6, BM-F1**
Menge: 0,000 t
DIN 276-18: 311
Leistungsbereiche: 002

**002.21.0250 Entsorgung Bodenklasse 5-6, BM-F2**
Menge: 0,000 t
DIN 276-18: 311
Leistungsbereiche: 002

**002.21.0260 Entsorgung Bodenklasse 5-6, BM-F3**
Menge: 0,000 t
DIN 276-18: 311
Leistungsbereiche: 002

*Hinweis: ANFÜLLMATERIAL*

**002.21.0270 Anfüll-Liefermaterial BM-0**
Menge: 0,000 m3
DIN 276-18: 311
Leistungsbereiche: 002

**002.21.0280 Anfüll-Liefermaterial BM-F1**
Menge: 0,000 m3
DIN 276-18: 311
Leistungsbereiche: 002

**002.21.0290 Anfüll-Liefermaterial RC-1**
Menge: 0,000 m3
DIN 276-18: 311
Leistungsbereiche: 002

**002.21.0300 Anfüll-Liefermaterial RC-3**
Menge: 0,000 m3
DIN 276-18: 311
Leistungsbereiche: 002

*Hinweis: AUFFÜLLMATERIAL*

**002.21.0310 Auffüll-Liefermaterial BM-0**
Menge: 0,000 m3
DIN 276-18: 311
Leistungsbereiche: 002

**002.21.0320 Auffüll-Liefermaterial BM-F1**
Menge: 0,000 m3
DIN 276-18: 311
Leistungsbereiche: 002

**002.21.0330 Auffüll-Liefermaterial RC-1**
Menge: 0,000 m3
DIN 276-18: 311
Leistungsbereiche: 002

**002.21.0340 Auffüll-Liefermaterial RC-3**
Menge: 0,000 m3
DIN 276-18: 311
Leistungsbereiche: 002

*Hinweis: WIEDEREINBAU BODEN*

**002.21.0350 Wiedereinbau seitlich gelagerten Bodenmaterials**
Menge: 0,000 m3
DIN 276-18: 311
Leistungsbereiche: 002

*Hinweis: ROHR- UND KABELGRÄBEN*

**002.21.0360 Rohrgrabenaushub, 0,00<1,25m**
Menge: 0,000 m
DIN 276-18: 311
Leistungsbereiche: 002

**002.21.0370 Rohrgrabenaushub, 1,25<1,75m, Verbau**
Menge: 0,000 m
DIN 276-18: 311
Leistungsbereiche: 002

**002.21.0380 Rohrgrabenaushub, 1,75<2,50m, Verbau**
Menge: 0,000 m
DIN 276-18: 311
Leistungsbereiche: 002

**002.21.0390 Rohrgrabenaushub, Handschachtung**
Menge: 0,000 m3
DIN 276-18: 311
Leistungsbereiche: 002

**002.21.0400 Rohrbettung, Sand**
Menge: 0,000 m3
DIN 276-18: 311
Leistungsbereiche: 002

**002.21.0410 Verfüllung Rohrgräben Liefermaterial**
Menge: 0,000 m3
DIN 276-18: 311
Leistungsbereiche: 002

*Hinweis: HINDERNISSE*

**002.21.0420 Hindernis aus Mauerwerk abbrechen + entsorgen**
Menge: 0,000 m3
DIN 276-18: 329
Leistungsbereiche: 002

**002.21.0430 Hindernis aus Stahlbeton abbrechen + entsorgen**
Menge: 0,000 m3
DIN 276-18: 329
Leistungsbereiche: 002

*Hinweis: BODENAUSTAUSCH UND -VERBESSERUNG*

**002.21.0440 Geotextil, 1lg, GRK 4**
Menge: 0,000 m2
DIN 276-18: 321
Leistungsbereiche: 002

**002.21.0450 Bodenverfestigung, d=10cm**
Menge: 0,000 m2
DIN 276-18: 321
Leistungsbereiche: 002

**002.21.0460 Bodenverfestigung, d=20cm**
Menge: 0,000 m2
DIN 276-18: 321
Leistungsbereiche: 002

*Hinweis: TRAG- UND DÄMMSCHICHTEN*

**002.21.0470 Bettungspolster, Sand, d=50cm**
Menge: 0,000 m3
DIN 276-18: 321
Leistungsbereiche: 002

**002.21.0480 Schottertragschicht, d=30cm**
Menge: 0,000 m3
DIN 276-18: 321
Leistungsbereiche: 002

**002.21.0490 Kies-Schotter-Tragschicht, d=30cm**
Menge: 0,000 m3
DIN 276-18: 321
Leistungsbereiche: 002

**002.21.0500 Schaumglasschotter, t=20cm**
Menge: 0,000 m2
DIN 276-18: 321
Leistungsbereiche: 002

**002.21.0510 Schaumglasschotter, t=30cm**
Menge: 0,000 m2
DIN 276-18: 321
Leistungsbereiche: 002

**002.21.0520 Schaumglasschotter, t=40cm**
Menge: 0,000 m3
DIN 276-18: 321
Leistungsbereiche: 002

**002.21.0530 Schaumglasschotter, t=50cm**
Menge: 0,000 m3
DIN 276-18: 321
Leistungsbereiche: 002

*Hinweis: RÜTTELSTOPFVERDICHTUNG*

**002.21.0540 Baustelleneinrichtung**
Menge: 0,000 psch
DIN 276-18: 321
Leistungsbereiche: 002

**002.21.0550 statische Berechnung**
Menge: 0,000 psch
DIN 276-18: 321
Leistungsbereiche: 002

**002.21.0560 Einmessung Stopfpunkte**
Menge: 0,000 St
DIN 276-18: 321
Leistungsbereiche: 002

**002.21.0570 Rüttelstopfverdichtung**
Menge: 0,000 m
DIN 276-18: 321
Leistungsbereiche: 002

**002.21.0580 Zugabematerial**
Menge: 0,000 t
DIN 276-18: 321
Leistungsbereiche: 002

**002.21.0590 Leerschlagsstrecken**
Menge: 0,000 m
DIN 276-18: 321
Leistungsbereiche: 002

**002.21.0600 Kolonnenstunde**
Menge: 0,000 h
DIN 276-18: 321
Leistungsbereiche: 002

**002.21.0610 Kolonnenstillstandsstunde**
Menge: 0,000 h
DIN 276-18: 321
Leistungsbereiche: 002

#### Titel 002.30 Erdarbeiten Bestandsgebäude

*Hinweis: BODENAUSHUB*

**002.30.0010 Handaushub Sohle in Bestand, H=50cm**
Menge: 0,000 m3
DIN 276-18: 324
Leistungsbereiche: 002

**002.30.0020 Handaushub Fundament in Bestand, H=50cm**
Menge: 0,000 m3
DIN 276-18: 322
Leistungsbereiche: 002

**002.30.0030 Handaushub Unterfangung in Bestand, H=50cm**
Menge: 0,000 m3
DIN 276-18: 322
Leistungsbereiche: 002

**002.30.0040 Maschinenaushub Sohle in Bestand, H=50cm**
Menge: 0,000 m3
DIN 276-18: 324
Leistungsbereiche: 002

**002.30.0050 Maschinenaushub Fundament in Bestand, H=50cm**
Menge: 0,000 m3
DIN 276-18: 322
Leistungsbereiche: 002

*Hinweis: BODENEINBAU*

**002.30.0060 Handeinbau kapillarbrech. Kies, d=20cm, innen**
Menge: 0,000 m3
DIN 276-18: 311
Leistungsbereiche: 002

**002.30.0070 Hinterfüllung Fundament, Handarbeit, Liefermaterial, innen**
Menge: 0,000 m3
DIN 276-18: 311
Leistungsbereiche: 002

**002.30.0080 Maschin. Einbau kapillarbrech. Kies, d=20cm, innen**
Menge: 0,000 m3
DIN 276-18: 311
Leistungsbereiche: 002

**002.30.0090 Maschin. Hinterfüllung Fundament, Handarbeit, Liefermaterial, innen**
Menge: 0,000 m3
DIN 276-18: 311
Leistungsbereiche: 002

#### Titel 002.90 Stundenlohnarbeiten

*Hinweis: ABRECHNUNGSHINWEIS Stundenlohnarbeiten*

**002.90.0010 Stundensatz: Fachwerker**
*** Bedarfsposition ohne GB
Menge: 0,000 h
DIN 276-18: 329
Leistungsbereiche: 002

**002.90.0020 Stundensatz: Bauhelfer**
*** Bedarfsposition ohne GB
Menge: 0,000 h
DIN 276-18: 329
Leistungsbereiche: 002

#### Titel 002.99 Kostenberechnungspauschale

**002.99.0010 Kostenberechnungspauschale: Erdarbeiten**
Menge: 0,000 psch
DIN 276-18: 319
Leistungsbereiche: 002

### Gewerk 003 Landschaftsbauarbeiten

#### Titel 003.01 Herrichten/Abbruch

##### Untertitel 003.01.01 Fällarbeiten

**003.01.01.0010 Fällgenehmigung**
Menge: 0,000 St
DIN 276-18: 214
Leistungsbereiche: 003

**003.01.01.0020 Baum, StU<80cm, fällen, entsorgen**
Menge: 0,000 St
DIN 276-18: 214
Leistungsbereiche: 003

**003.01.01.0030 Baum, StU>80cm, fällen, entsorgen**
Menge: 0,000 St
DIN 276-18: 214
Leistungsbereiche: 003

**003.01.01.0040 Baumstubben, StU<80cm, roden, entsorgen**
Menge: 0,000 St
DIN 276-18: 214
Leistungsbereiche: 003

**003.01.01.0050 Baum, StU<80cm, fällen, roden, entsorgen**
Menge: 0,000 St
DIN 276-18: 214
Leistungsbereiche: 003

**003.01.01.0060 Baum, StU>80cm, fällen, roden, entsorgen**
Menge: 0,000 St
DIN 276-18: 214
Leistungsbereiche: 003

**003.01.01.0070 Sträucher roden, H=<1,50m**
Menge: 0,000 St
DIN 276-18: 214
Leistungsbereiche: 003

**003.01.01.0080 Sträucher roden, H=>1,50m**
Menge: 0,000 St
DIN 276-18: 214
Leistungsbereiche: 003

**003.01.01.0090 Heckenpflanzung, 1reihig, roden, H=<1,50m**
Menge: 0,000 m
DIN 276-18: 214
Leistungsbereiche: 003

**003.01.01.0100 Heckenpflanzung, 1reihig, roden, H=>1,50m**
Menge: 0,000 m
DIN 276-18: 214
Leistungsbereiche: 003

**003.01.01.0110 Heckenpflanzung, 2reihig, roden, H=<1,50m**
Menge: 0,000 m
DIN 276-18: 214
Leistungsbereiche: 003

**003.01.01.0120 Heckenpflanzung, 2reihig, roden, H=>1,50m**
Menge: 0,000 m
DIN 276-18: 214
Leistungsbereiche: 003

**003.01.01.0130 Staudenpflanzungen entfernen**
Menge: 0,000 m2
DIN 276-18: 214
Leistungsbereiche: 003

**003.01.01.0140 Vegetationsschicht entfernen**
Menge: 0,000 m2
DIN 276-18: 214
Leistungsbereiche: 003

##### Untertitel 003.01.02 Abbruch befestigter Flächen

*Hinweis: ASPHALTFLÄCHEN*

**003.01.02.0010 Fahrbahnfläche, Asphalt, einschl. Unterbau abbrechen**
Menge: 0,000 m2
DIN 276-18: 594
Leistungsbereiche: 080

**003.01.02.0020 Asphalt fräsen, entsorgen, T=4cm**
Menge: 0,000 m2
DIN 276-18: 594
Leistungsbereiche: 080

**003.01.02.0030 Asphalt fräsen, entsorgen, T=8-12cm**
Menge: 0,000 m2
DIN 276-18: 594
Leistungsbereiche: 080

**003.01.02.0040 Asphaltoberbau schneiden, T=12cm**
Menge: 0,000 m
DIN 276-18: 594
Leistungsbereiche: 080

*Hinweis: BETONFLÄCHEN*

**003.01.02.0050 Fahrbahnfläche, Beton, einschl. Unterbau abbrechen**
Menge: 0,000 m2
DIN 276-18: 594
Leistungsbereiche: 080

**003.01.02.0060 Betonoberfläche schneiden, T=25cm**
Menge: 0,000 m
DIN 276-18: 594
Leistungsbereiche: 080

*Hinweis: PFLASTERFLÄCHEN*

**003.01.02.0070 Betonverbundsteine aufnehmen, lagern**
Menge: 0,000 m2
DIN 276-18: 594
Leistungsbereiche: 080

**003.01.02.0080 Betonverbundsteine aufnehmen, entsorgen**
Menge: 0,000 m2
DIN 276-18: 594
Leistungsbereiche: 080

**003.01.02.0090 Mosaikpflaster, Sand/Splittbett, aufnehmen, lagern**
Menge: 0,000 m2
DIN 276-18: 594
Leistungsbereiche: 080

**003.01.02.0100 Mosaikpflaster, Sand/Splittbett, aufnehmen, entsorgen**
Menge: 0,000 m2
DIN 276-18: 594
Leistungsbereiche: 080

**003.01.02.0110 Mosaikpflaster, Mörtelbett, aufnehmen, lagern**
Menge: 0,000 m2
DIN 276-18: 594
Leistungsbereiche: 080

**003.01.02.0120 Mosaikpflaster, Mörtelbett, aufnehmen, entsorgen**
Menge: 0,000 m2
DIN 276-18: 594
Leistungsbereiche: 080

**003.01.02.0130 Kleinsteinpflaster, Sand/Splittbett, aufnehmen, lagern**
Menge: 0,000 m2
DIN 276-18: 594
Leistungsbereiche: 080

**003.01.02.0140 Kleinsteinpflaster, Sand/Splittbett, aufnehmen, entsorgen**
Menge: 0,000 m2
DIN 276-18: 594
Leistungsbereiche: 080

**003.01.02.0150 Kleinsteinpflaster, Mörtelbett, aufnehmen, lagern**
Menge: 0,000 m2
DIN 276-18: 594
Leistungsbereiche: 080

**003.01.02.0160 Kleinsteinpflaster, Mörtelbett, aufnehmen, entsorgen**
Menge: 0,000 m2
DIN 276-18: 594
Leistungsbereiche: 080

**003.01.02.0170 Großsteinpflaster, Sand/Splittbett, aufnehmen, lagern**
Menge: 0,000 m2
DIN 276-18: 594
Leistungsbereiche: 080

**003.01.02.0180 Großsteinpflaster, Sand/Splittbett, aufnehmen, entsorgen**
Menge: 0,000 m2
DIN 276-18: 594
Leistungsbereiche: 080

**003.01.02.0190 Großsteinpflaster, Mörtelbett, aufnehmen, lagern**
Menge: 0,000 m2
DIN 276-18: 594
Leistungsbereiche: 080

**003.01.02.0200 Großsteinpflaster, Mörtelbett, aufnehmen, entsorgen**
Menge: 0,000 m2
DIN 276-18: 594
Leistungsbereiche: 080

**003.01.02.0210 Rasengittersteine aufnehmen, lagern**
Menge: 0,000 m2
DIN 276-18: 594
Leistungsbereiche: 080

**003.01.02.0220 Rasengittersteine aufnehmen, entsorgen**
Menge: 0,000 m2
DIN 276-18: 594
Leistungsbereiche: 080

**003.01.02.0230 Betonplatten aufnehmen, lagern**
Menge: 0,000 m2
DIN 276-18: 594
Leistungsbereiche: 080

**003.01.02.0240 Betonplatten aufnehmen, entsorgen**
Menge: 0,000 m2
DIN 276-18: 594
Leistungsbereiche: 080

*Hinweis: TRAGSCHICHTEN*

**003.01.02.0250 Schottertragschicht, d=20cm, ausbauen, lagern**
Menge: 0,000 m2
DIN 276-18: 594
Leistungsbereiche: 080

**003.01.02.0260 Schottertragschicht, d=20cm, ausbauen, entsorgen**
Menge: 0,000 m2
DIN 276-18: 594
Leistungsbereiche: 080

**003.01.02.0270 Schottertragschicht, d=25cm, ausbauen, lagern**
Menge: 0,000 m2
DIN 276-18: 594
Leistungsbereiche: 080

**003.01.02.0280 Schottertragschicht, d=25cm, ausbauen, entsorgen**
Menge: 0,000 m2
DIN 276-18: 594
Leistungsbereiche: 080

*Hinweis: FROSTSCHUTZSCHICHTEN*

**003.01.02.0290 Frostschutzschicht, d=20cm, ausbauen, lagern**
Menge: 0,000 m2
DIN 276-18: 594
Leistungsbereiche: 080

**003.01.02.0300 Frostschutzschicht, d=20cm, ausbauen, entsorgen**
Menge: 0,000 m2
DIN 276-18: 594
Leistungsbereiche: 080

**003.01.02.0310 Frostschutzschicht, d=25cm, ausbauen, lagern**
Menge: 0,000 m2
DIN 276-18: 594
Leistungsbereiche: 080

**003.01.02.0320 Frostschutzschicht, d=25cm, ausbauen, entsorgen**
Menge: 0,000 m2
DIN 276-18: 594
Leistungsbereiche: 080

*Hinweis: BORDE, KANTENSTEINE*

**003.01.02.0330 Betonhochbord aufnehmen, lagern**
Menge: 0,000 m
DIN 276-18: 594
Leistungsbereiche: 080

**003.01.02.0340 Betonhochbord aufnehmen, entsorgen**
Menge: 0,000 m
DIN 276-18: 594
Leistungsbereiche: 080

**003.01.02.0350 Betontiefbord aufnehmen, lagern**
Menge: 0,000 m
DIN 276-18: 594
Leistungsbereiche: 080

**003.01.02.0360 Betontiefbord aufnehmen, entsorgen**
Menge: 0,000 m
DIN 276-18: 594
Leistungsbereiche: 080

**003.01.02.0370 Betonkantenstein aufnehmen, lagern**
Menge: 0,000 m
DIN 276-18: 594
Leistungsbereiche: 080

**003.01.02.0380 Betonkantenstein aufnehmen, entsorgen**
Menge: 0,000 m
DIN 276-18: 594
Leistungsbereiche: 080

*Hinweis: SONSTIGES*

**003.01.02.0390 Fundament/MW abbrechen, entsorgen**
Menge: 0,000 m3
DIN 276-18: 594
Leistungsbereiche: 080

**003.01.02.0400 Fundament/Stb abbrechen, entsorgen**
Menge: 0,000 m3
DIN 276-18: 594
Leistungsbereiche: 080

**003.01.02.0410 Hofablauf, KS, ausbauen, lagern**
Menge: 0,000 St
DIN 276-18: 594
Leistungsbereiche: 080

**003.01.02.0420 Hofablauf, KS, ausbauen, entsorgen**
Menge: 0,000 St
DIN 276-18: 594
Leistungsbereiche: 080

**003.01.02.0430 Hofablauf, Polymerbeton, ausbauen, lagern**
Menge: 0,000 St
DIN 276-18: 594
Leistungsbereiche: 080

**003.01.02.0440 Hofablauf, Polymerbeton, ausbauen, entsorgen**
Menge: 0,000 St
DIN 276-18: 594
Leistungsbereiche: 080

**003.01.02.0450 Straßenablauf, KS, ausbauen, lagern**
Menge: 0,000 St
DIN 276-18: 594
Leistungsbereiche: 080

**003.01.02.0460 Straßenablauf, KS, ausbauen, entsorgen**
Menge: 0,000 St
DIN 276-18: 594
Leistungsbereiche: 080

**003.01.02.0470 Straßenablauf, Beton, ausbauen, lagern**
Menge: 0,000 St
DIN 276-18: 594
Leistungsbereiche: 080

**003.01.02.0480 Straßenablauf, Beton, ausbauen, entsorgen**
Menge: 0,000 St
DIN 276-18: 594
Leistungsbereiche: 080

##### Untertitel 003.01.03 Abbruch unbefestigter Flächen

**003.01.03.0010 Wurzelstöcke roden, entsorgen**
Menge: 0,000 St
DIN 276-18: 214
Leistungsbereiche: 003

**003.01.03.0020 Anfahrt, Einrichtung Wurzelfräse**
Menge: 0,000 psch
DIN 276-18: 214
Leistungsbereiche: 003

**003.01.03.0030 Wurzelstöcke ausfräsen, StU<40cm, t=30cm**
Menge: 0,000 St
DIN 276-18: 214
Leistungsbereiche: 003

**003.01.03.0040 Wurzelstöcke ausfräsen, StU<40cm, t=50cm**
Menge: 0,000 St
DIN 276-18: 214
Leistungsbereiche: 003

**003.01.03.0050 Wurzelstöcke ausfräsen, StU<80cm, t=80cm**
Menge: 0,000 St
DIN 276-18: 214
Leistungsbereiche: 003

**003.01.03.0060 Wurzelstöcke ausfräsen, StU<100cm, t=80cm**
Menge: 0,000 St
DIN 276-18: 214
Leistungsbereiche: 003

**003.01.03.0070 Grasnarbe abräumen**
Menge: 0,000 m2
DIN 276-18: 214
Leistungsbereiche: 003

**003.01.03.0080 Oberboden abtragen, entsorgen**
Menge: 0,000 m2
DIN 276-18: 214
Leistungsbereiche: 003

##### Untertitel 003.01.04 Abbruch Ausstattungen, Einbauten, Einfriedungen

**003.01.04.0010 Abbruch Müllbox, Beton, ca. 3,00m3**
Menge: 0,000 St
DIN 276-18: 594
Leistungsbereiche: 003

**003.01.04.0020 Rückbau Poller**
Menge: 0,000 St
DIN 276-18: 594
Leistungsbereiche: 003

**003.01.04.0030 Abbruch Winkelstützelement, 50/100cm**
Menge: 0,000 m
DIN 276-18: 594
Leistungsbereiche: 003

**003.01.04.0040 Abbruch Winkelstützelement, 95/180cm**
Menge: 0,000 m
DIN 276-18: 594
Leistungsbereiche: 003

**003.01.04.0050 Abbruch Blockstufen, L=1,20m**
Menge: 0,000 St
DIN 276-18: 594
Leistungsbereiche: 003

**003.01.04.0060 Abbruch Zaunanlage, Maschendraht, H=1,20m**
Menge: 0,000 m
DIN 276-18: 594
Leistungsbereiche: 003

**003.01.04.0070 Abbruch Zaunanlage, Maschendraht, H=2,00m**
Menge: 0,000 m
DIN 276-18: 594
Leistungsbereiche: 003

**003.01.04.0080 Rückbau Tür/Tor, 1flg, Maschendraht, H=1,20m**
Menge: 0,000 St
DIN 276-18: 594
Leistungsbereiche: 003

**003.01.04.0090 Rückbau Tür/Tor, 1flg, Maschendraht, H=2,00m**
Menge: 0,000 St
DIN 276-18: 594
Leistungsbereiche: 003

**003.01.04.0100 Rückbau Tür/Tor, 2flg, Maschendraht, H=1,20m**
Menge: 0,000 St
DIN 276-18: 594
Leistungsbereiche: 003

**003.01.04.0110 Rückbau Tür/Tor, 2flg, Maschendraht, H=2,00m**
Menge: 0,000 St
DIN 276-18: 594
Leistungsbereiche: 003

**003.01.04.0120 Abbruch Zaunanlage, Stabmatten, H=1,20m**
Menge: 0,000 m
DIN 276-18: 594
Leistungsbereiche: 003

**003.01.04.0130 Abbruch Zaunanlage, Stabmatten, H=2,00m**
Menge: 0,000 m
DIN 276-18: 594
Leistungsbereiche: 003

**003.01.04.0140 Rückbau Tür/Tor, 1flg, Stabmatten, H=1,20m**
Menge: 0,000 St
DIN 276-18: 594
Leistungsbereiche: 003

**003.01.04.0150 Rückbau Tür/Tor, 1flg, Stabmatten, H=2,00m**
Menge: 0,000 St
DIN 276-18: 594
Leistungsbereiche: 003

**003.01.04.0160 Rückbau Tür/Tor, 2flg, Stabmatten, H=1,20m**
Menge: 0,000 St
DIN 276-18: 594
Leistungsbereiche: 003

**003.01.04.0170 Rückbau Tür/Tor, 2flg, Stabmatten, H=2,00m**
Menge: 0,000 St
DIN 276-18: 594
Leistungsbereiche: 003

**003.01.04.0180 Abbruch Zaunanlage, Holz, H=1,20m**
Menge: 0,000 m
DIN 276-18: 594
Leistungsbereiche: 003

**003.01.04.0190 Rückbau Tür/Tor, 1flg, Holz, H=1,20m**
Menge: 0,000 St
DIN 276-18: 594
Leistungsbereiche: 003

**003.01.04.0200 Rückbau Tür/Tor, 2flg, Holz, H=1,20m**
Menge: 0,000 St
DIN 276-18: 594
Leistungsbereiche: 003

#### Titel 003.02 Erdarbeiten

##### Untertitel 003.02.01 Bodenarbeiten befestigte Flächen

**003.02.01.0010 Bodenabtrag mit Abfuhr**
Menge: 0,000 m3
DIN 276-18: 511
Leistungsbereiche: 080

**003.02.01.0020 Grobplanum**
Menge: 0,000 m2
DIN 276-18: 511
Leistungsbereiche: 080

**003.02.01.0030 Auffüllung, Lagermaterial, Bodenklasse 3**
Menge: 0,000 m3
DIN 276-18: 511
Leistungsbereiche: 080

**003.02.01.0040 Auffüllung, Liefermaterial, Bodenklasse 3**
Menge: 0,000 m3
DIN 276-18: 511
Leistungsbereiche: 080

**003.02.01.0050 Feinplanum Fahrbahn**
Menge: 0,000 m2
DIN 276-18: 532
Leistungsbereiche: 080

**003.02.01.0060 Feinplanum Geh- und Radweg**
Menge: 0,000 m2
DIN 276-18: 531
Leistungsbereiche: 080

##### Untertitel 003.02.02 Bodenarbeiten Vegetationsflächen

**003.02.02.0010 Bodenabtrag für Pflanzflächen, T=30cm**
Menge: 0,000 m3
DIN 276-18: 511
Leistungsbereiche: 003

**003.02.02.0020 Auffüllung, Lagermaterial, Bodenklasse 3**
Menge: 0,000 m3
DIN 276-18: 511
Leistungsbereiche: 003

**003.02.02.0030 Auffüllung, Liefermaterial, Bodenklasse 3**
Menge: 0,000 m3
DIN 276-18: 511
Leistungsbereiche: 003

**003.02.02.0040 Vegetationstragschicht maschinell lockern**
Menge: 0,000 m2
DIN 276-18: 571
Leistungsbereiche: 003

**003.02.02.0050 Vegetationstragschicht lockern, Hand**
Menge: 0,000 m2
DIN 276-18: 571
Leistungsbereiche: 003

**003.02.02.0060 Feinplanie für unbefestigte Flächen**
Menge: 0,000 m2
DIN 276-18: 571
Leistungsbereiche: 003

**003.02.02.0070 Zulage Geländemodellierung Böschung**
Menge: 0,000 m2
DIN 276-18: 571
Leistungsbereiche: 003

**003.02.02.0080 Zulage Geländemodellierung Graben**
Menge: 0,000 m
DIN 276-18: 571
Leistungsbereiche: 003

**003.02.02.0090 Bodenverbesserung durch Düngung**
Menge: 0,000 m2
DIN 276-18: 571
Leistungsbereiche: 003

**003.02.02.0100 Oberboden liefern**
Menge: 0,000 m3
DIN 276-18: 511
Leistungsbereiche: 003

**003.02.02.0110 Oberboden andecken, d=15cm**
Menge: 0,000 m2
DIN 276-18: 571
Leistungsbereiche: 003

**003.02.02.0120 Oberboden andecken, d=30cm**
Menge: 0,000 m2
DIN 276-18: 571
Leistungsbereiche: 003

**003.02.02.0130 Oberboden andecken, d=40cm**
Menge: 0,000 m2
DIN 276-18: 571
Leistungsbereiche: 003

##### Untertitel 003.02.03 Rohrgrabenaushub Abwasserleitungen

*Hinweis: Hinweise für den LV-Ersteller*

**003.02.03.0010 Rohrgrabenaushub, T=<1,25m, lösen, lagern**
Menge: 0,000 m
DIN 276-18: 511
Leistungsbereiche: 002

**003.02.03.0020 Rohrgrabenaushub, T=<1,75m, Verbau, lösen, lagern**
Menge: 0,000 m
DIN 276-18: 511
Leistungsbereiche: 002

**003.02.03.0030 Rohrgrabenaushub, T=<2,50m, Verbau, lösen, lagern**
Menge: 0,000 m
DIN 276-18: 511
Leistungsbereiche: 002

**003.02.03.0040 Rohrgrabenaushub, T=<1,25m, Handschachtung**
Menge: 0,000 m3
DIN 276-18: 511
Leistungsbereiche: 002

**003.02.03.0050 Schachtaushub, T=<1,25m, lösen, lagern**
Menge: 0,000 m3
DIN 276-18: 511
Leistungsbereiche: 002

**003.02.03.0060 Schachtaushub, T=<1,75m, Verbau, lösen, lagern**
Menge: 0,000 m3
DIN 276-18: 511
Leistungsbereiche: 002

**003.02.03.0070 Schachtaushub, T=<2,50m, Verbau, lösen, lagern**
Menge: 0,000 m3
DIN 276-18: 511
Leistungsbereiche: 002

**003.02.03.0080 Rohrbettung, Sand**
Menge: 0,000 m3
DIN 276-18: 511
Leistungsbereiche: 002

**003.02.03.0090 Trassenwarnband**
Menge: 0,000 m
DIN 276-18: 511
Leistungsbereiche: 002

**003.02.03.0100 Verfüllung Rohrgräben/Schächte, Lagermaterial**
Menge: 0,000 m3
DIN 276-18: 511
Leistungsbereiche: 002

**003.02.03.0110 Verfüllung Rohrgräben/Schächte, Liefermaterial**
Menge: 0,000 m3
DIN 276-18: 511
Leistungsbereiche: 002

#### Titel 003.03 Vegetationsflächen

##### Untertitel 003.03.01 Pflanzarbeiten

*Hinweis: BÄUME/SOLITÄRE*

*Hinweis: Hinweis für den LV-Ersteller, Baumpflanzungen*

**003.03.01.0010 Pflanzgrube Baum/Solitär, maschinell, m. Bodenverbesserung**
Menge: 0,000 m3
DIN 276-18: 571
Leistungsbereiche: 004

**003.03.01.0020 Pflanzgrube Baum/Solitär, Hand, m. Bodenverbesserung**
Menge: 0,000 m3
DIN 276-18: 571
Leistungsbereiche: 004

**003.03.01.0030 Pflanzgrube Baum/Solitär, maschinell, m. Substrat**
Menge: 0,000 m3
DIN 276-18: 571
Leistungsbereiche: 004

**003.03.01.0040 Pflanzgrube Baum/Solitär, Hand, m. Substrat**
Menge: 0,000 m3
DIN 276-18: 571
Leistungsbereiche: 004

**003.03.01.0050 Pflanzloch Baum, STU 12-18**
Menge: 0,000 St
DIN 276-18: 571
Leistungsbereiche: 004

**003.03.01.0060 Pflanzloch Baum, STU 18-25**
Menge: 0,000 St
DIN 276-18: 571
Leistungsbereiche: 004

**003.03.01.0070 Pflanzloch Baum, STU 25-30**
Menge: 0,000 St
DIN 276-18: 571
Leistungsbereiche: 004

**003.03.01.0080 Pflanzloch Solitär**
Menge: 0,000 St
DIN 276-18: 571
Leistungsbereiche: 004

**003.03.01.0090 Baum, lagernd, setzen, STU 12-18**
Menge: 0,000 St
DIN 276-18: 573
Leistungsbereiche: 004

**003.03.01.0100 Baum, lagernd, setzen, STU 18-25**
Menge: 0,000 St
DIN 276-18: 573
Leistungsbereiche: 004

**003.03.01.0110 Baum, lagernd, setzen, STU 25-30**
Menge: 0,000 St
DIN 276-18: 573
Leistungsbereiche: 004

**003.03.01.0120 Solitär, lagernd, setzen, H=125-150cm**
Menge: 0,000 St
DIN 276-18: 573
Leistungsbereiche: 004

**003.03.01.0130 Pflanzloch verfüllen, Ober-/Unterboden**
Menge: 0,000 m3
DIN 276-18: 573
Leistungsbereiche: 004

**003.03.01.0140 Pflanzloch verfüllen, verbesserter Ober-/Unterboden**
Menge: 0,000 m3
DIN 276-18: 573
Leistungsbereiche: 004

**003.03.01.0150 Pflanzloch verfüllen, Substrat**
Menge: 0,000 m3
DIN 276-18: 573
Leistungsbereiche: 004

**003.03.01.0160 Gehölzverankerung, Schrägpfahl**
Menge: 0,000 St
DIN 276-18: 573
Leistungsbereiche: 004

**003.03.01.0170 Gehölzverankerung, Baumpfahl**
Menge: 0,000 St
DIN 276-18: 573
Leistungsbereiche: 004

**003.03.01.0180 Gehölzverankerung, Standard-Zweibock**
Menge: 0,000 St
DIN 276-18: 573
Leistungsbereiche: 004

**003.03.01.0190 Gehölzverankerung, Standard-Dreibock**
Menge: 0,000 St
DIN 276-18: 573
Leistungsbereiche: 004

**003.03.01.0200 Gehölzverankerung, Standard-Vierbock**
Menge: 0,000 St
DIN 276-18: 573
Leistungsbereiche: 004

**003.03.01.0210 Ballenverankerung, Unterflur, StU= bis 20cm**
Menge: 0,000 St
DIN 276-18: 573
Leistungsbereiche: 004

**003.03.01.0220 Ballenverankerung, Unterflur, StU= bis 35cm**
Menge: 0,000 St
DIN 276-18: 573
Leistungsbereiche: 004

**003.03.01.0230 Ballenverankerung, Unterflur, StU= bis 75cm**
Menge: 0,000 St
DIN 276-18: 573
Leistungsbereiche: 004

**003.03.01.0240 Stammschutz mit Stammschutzfarbe**
Menge: 0,000 St
DIN 276-18: 573
Leistungsbereiche: 004

**003.03.01.0250 Stammschutz mit Matten**
Menge: 0,000 St
DIN 276-18: 573
Leistungsbereiche: 004

**003.03.01.0260 Stammschutz mit Drahtgeflecht**
Menge: 0,000 St
DIN 276-18: 573
Leistungsbereiche: 004

**003.03.01.0270 Stammschutz mit Fichtenholz**
Menge: 0,000 St
DIN 276-18: 573
Leistungsbereiche: 004

**003.03.01.0280 Baumpflanzung, Komplettleistung, ohne Baum, STU 12-18**
Menge: 0,000 St
DIN 276-18: 573
Leistungsbereiche: 004

**003.03.01.0290 Baumpflanzung, Komplettleistung, ohne Baum, STU 18-25**
Menge: 0,000 St
DIN 276-18: 573
Leistungsbereiche: 004

**003.03.01.0300 Baumpflanzung, Komplettleistung, ohne Baum, STU 25-30**
Menge: 0,000 St
DIN 276-18: 573
Leistungsbereiche: 004

*Hinweis: HECKEN*

**003.03.01.0310 Pflanzgraben für Hecken**
Menge: 0,000 m
DIN 276-18: 571
Leistungsbereiche: 004

**003.03.01.0320 Pflanzloch für Hecken**
Menge: 0,000 St
DIN 276-18: 573
Leistungsbereiche: 004

**003.03.01.0330 Hecke, lagernd, setzen**
Menge: 0,000 St
DIN 276-18: 573
Leistungsbereiche: 004

*Hinweis: STRÄUCHER*

**003.03.01.0340 Pflanzloch für Sträucher**
Menge: 0,000 St
DIN 276-18: 571
Leistungsbereiche: 004

**003.03.01.0350 Sträucher, lagernd, setzen**
Menge: 0,000 St
DIN 276-18: 573
Leistungsbereiche: 004

*Hinweis: STAUDEN; BODENDECKER; GRÄSER*

**003.03.01.0360 Bodendecker, Stauden, Gräser, lagernd, setzen**
Menge: 0,000 St
DIN 276-18: 573
Leistungsbereiche: 004

*Hinweis: RANKPFLANZEN*

**003.03.01.0370 Rank-/Schling-/Kletterpflanzen, lagernd, setzen**
Menge: 0,000 St
DIN 276-18: 573
Leistungsbereiche: 004

*Hinweis: BLUMENZWIEBELN/-KNOLLEN*

**003.03.01.0380 Blumenzwiebel/Knollen, lagernd, stecken**
Menge: 0,000 St
DIN 276-18: 573
Leistungsbereiche: 004

*Hinweis: SONSTIGES*

**003.03.01.0390 Vegetationsfläche abdecken, Rindenmulch**
Menge: 0,000 m2
DIN 276-18: 573
Leistungsbereiche: 004

##### Untertitel 003.03.02 Pflanzen - NUR LIEFERUNG

*Hinweis: Hinweise für LV-Ersteller, Wichtige Abkürzungen*

*Hinweis: Begriffserklärungen*

*Hinweis: BÄUME*

**003.03.02.0010 Acer campestre, Ho, 3xv, mDb, StU=12-14cm**
Menge: 0,000 St
DIN 276-18: 573
Leistungsbereiche: 004

**003.03.02.0020 Acer campestre, Ho, 3xv, mDb, StU=14-16cm**
Menge: 0,000 St
DIN 276-18: 573
Leistungsbereiche: 004

**003.03.02.0030 Acer campestre, Ho, 3xv, mDb, StU=16-18cm**
Menge: 0,000 St
DIN 276-18: 573
Leistungsbereiche: 004

**003.03.02.0040 Acer campestre, Ho, 3xv, mDb, StU=18-20cm**
Menge: 0,000 St
DIN 276-18: 573
Leistungsbereiche: 004

**003.03.02.0050 Acer campestre, Ho, 4xv, mDb, StU=20-25cm**
Menge: 0,000 St
DIN 276-18: 573
Leistungsbereiche: 004

**003.03.02.0060 Carpinus betulus, Ho, 3xv, mDb, StU=12-14cm**
Menge: 0,000 St
DIN 276-18: 573
Leistungsbereiche: 004

**003.03.02.0070 Carpinus betulus, Ho, 3xv, mDb, StU=14-16cm**
Menge: 0,000 St
DIN 276-18: 573
Leistungsbereiche: 004

**003.03.02.0080 Carpinus betulus, Ho, 3xv, mDb, StU=16-18cm**
Menge: 0,000 St
DIN 276-18: 573
Leistungsbereiche: 004

**003.03.02.0090 Carpinus betulus, Ho, 3xv, mDb, StU=18-20cm**
Menge: 0,000 St
DIN 276-18: 573
Leistungsbereiche: 004

**003.03.02.0100 Carpinus betulus, Ho, 3xv, mDb, StU=20-25cm**
Menge: 0,000 St
DIN 276-18: 573
Leistungsbereiche: 004

**003.03.02.0110 Carpinus betulus "Fastigiata", Ho, 3xv, mDb, StU=12-14cm**
Menge: 0,000 St
DIN 276-18: 573
Leistungsbereiche: 004

**003.03.02.0120 Carpinus betulus "Fastigiata", Ho, 3xv, mDb, StU=14-16cm**
Menge: 0,000 St
DIN 276-18: 573
Leistungsbereiche: 004

**003.03.02.0130 Carpinus betulus "Fastigiata", Ho, 3xv, mDb, StU=16-18cm**
Menge: 0,000 St
DIN 276-18: 573
Leistungsbereiche: 004

**003.03.02.0140 Carpinus betulus "Fastigiata", Ho, 3xv, mDb, StU=18-20cm**
Menge: 0,000 St
DIN 276-18: 573
Leistungsbereiche: 004

**003.03.02.0150 Carpinus betulus "Fastigiata", Ho, 4xv, mDb, StU=16-18cm**
Menge: 0,000 St
DIN 276-18: 573
Leistungsbereiche: 004

**003.03.02.0160 Carpinus betulus "Fastigiata", Ho, 4xv, mDb, StU=18-20cm**
Menge: 0,000 St
DIN 276-18: 573
Leistungsbereiche: 004

**003.03.02.0170 Malus "Liset", Ho, 4xv, mDb, StU=20-25cm**
Menge: 0,000 St
DIN 276-18: 573
Leistungsbereiche: 004

**003.03.02.0180 Malus "floribunda", Ho, 4xv, mDb, StU=20-25cm**
Menge: 0,000 St
DIN 276-18: 573
Leistungsbereiche: 004

**003.03.02.0190 Prunus avium, Ho, 3xv, mDb, StU=12-14cm**
Menge: 0,000 St
DIN 276-18: 573
Leistungsbereiche: 004

**003.03.02.0200 Prunus avium, Ho, 3xv, mDb, StU=14-16cm**
Menge: 0,000 St
DIN 276-18: 573
Leistungsbereiche: 004

**003.03.02.0210 Prunus avium, Ho, 3xv, mDb, StU=16-18cm**
Menge: 0,000 St
DIN 276-18: 573
Leistungsbereiche: 004

**003.03.02.0220 Prunus avium, Ho, 3xv, mDb, StU=18-20cm**
Menge: 0,000 St
DIN 276-18: 573
Leistungsbereiche: 004

**003.03.02.0230 Prunus avium, Ho, 3xv, mDb, StU=20-25cm**
Menge: 0,000 St
DIN 276-18: 573
Leistungsbereiche: 004

**003.03.02.0240 Prunus hybrida "Accolade", Form, 5xv, mDb**
Menge: 0,000 St
DIN 276-18: 573
Leistungsbereiche: 004

*Hinweis: SOLITÄR*

**003.03.02.0250 Amelanchier lamarckii, Sol, 3xv, mB, H=125-150cm**
Menge: 0,000 St
DIN 276-18: 573
Leistungsbereiche: 004

**003.03.02.0260 Amelanchier lamarckii, Sol, 3xv, mDb, H=150-200cm**
Menge: 0,000 St
DIN 276-18: 573
Leistungsbereiche: 004

**003.03.02.0270 Amelanchier ovalis, Sol, 3xv, mDb, H=150-175cm**
Menge: 0,000 St
DIN 276-18: 573
Leistungsbereiche: 004

**003.03.02.0280 Cornus alba "Sibirica", Sol, 3xv, mB, H=125-150 cm**
Menge: 0,000 St
DIN 276-18: 573
Leistungsbereiche: 004

**003.03.02.0290 Cornus mas, Sol, 3xv, mB, H=125-150cm**
Menge: 0,000 St
DIN 276-18: 573
Leistungsbereiche: 004

**003.03.02.0300 Cornus mas, Sol, 3xv, mDb, H=150-175cm**
Menge: 0,000 St
DIN 276-18: 573
Leistungsbereiche: 004

**003.03.02.0310 Cornus stolonifera, Sol, 3xv, mB, H=125-150cm**
Menge: 0,000 St
DIN 276-18: 573
Leistungsbereiche: 004

**003.03.02.0320 Fothergilla gardenii, Sol, 4xv, ew, mB, H=80-100cm**
Menge: 0,000 St
DIN 276-18: 573
Leistungsbereiche: 004

**003.03.02.0330 Hydrangea serrata "Preziosa", Sol, H=100-125cm**
Menge: 0,000 St
DIN 276-18: 573
Leistungsbereiche: 004

**003.03.02.0340 Lonicera ledebourii, Sol, 3xv, mB, H=150-200cm**
Menge: 0,000 St
DIN 276-18: 573
Leistungsbereiche: 004

**003.03.02.0350 Quercus turneri "Pseudoturneri", Sol, 5xv**
Menge: 0,000 St
DIN 276-18: 573
Leistungsbereiche: 004

**003.03.02.0360 Rhododendron hybrida "Le Progrés", H=90-100cm**
Menge: 0,000 St
DIN 276-18: 573
Leistungsbereiche: 004

**003.03.02.0370 Syringa "Josée", Sol, 4xv, mDb, H=200-250cm**
Menge: 0,000 St
DIN 276-18: 573
Leistungsbereiche: 004

**003.03.02.0380 Taxus baccata, Kugel, 6xv, mDb, H=100-120cm**
Menge: 0,000 St
DIN 276-18: 573
Leistungsbereiche: 004

**003.03.02.0390 Viburnum tinus, Sol, 3xv, mB, H=50-60cm**
Menge: 0,000 St
DIN 276-18: 573
Leistungsbereiche: 004

*Hinweis: HECKEN*

**003.03.02.0400 Carpinus betulus, 3xv, mDb, H=200cm**
Menge: 0,000 St
DIN 276-18: 573
Leistungsbereiche: 004

**003.03.02.0410 Fagus sylvatica, He, 2xv, mB, H=80-100cm**
Menge: 0,000 St
DIN 276-18: 573
Leistungsbereiche: 004

**003.03.02.0420 Ligustrum vulgare, He, 2xv, mB, H=80-100cm**
Menge: 0,000 St
DIN 276-18: 573
Leistungsbereiche: 004

**003.03.02.0430 Ligustrum vulg. "Atrovirens", He, 2xv, mB, H=125-150cm**
Menge: 0,000 St
DIN 276-18: 573
Leistungsbereiche: 004

**003.03.02.0440 Stephanandra incisa "Crispa", He, 2xv, mB, H=80-100cm**
Menge: 0,000 St
DIN 276-18: 573
Leistungsbereiche: 004

**003.03.02.0450 Taxus baccata, 4xv, mDb, H=100cm**
Menge: 0,000 St
DIN 276-18: 573
Leistungsbereiche: 004

**003.03.02.0460 Taxus baccata, 5xv, mDb, H=150cm**
Menge: 0,000 St
DIN 276-18: 573
Leistungsbereiche: 004

*Hinweis: STRÄUCHER*

**003.03.02.0470 Ligustrum vulgare, Str, 2xv, mB, H=80-100cm**
Menge: 0,000 St
DIN 276-18: 573
Leistungsbereiche: 004

**003.03.02.0480 Spiraea arguta, Str, v, oB, 4Tr, H=60-100cm**
Menge: 0,000 St
DIN 276-18: 573
Leistungsbereiche: 004

**003.03.02.0490 Viburnum davidii, Str, 2xv, mB, H=30-40cm**
Menge: 0,000 St
DIN 276-18: 573
Leistungsbereiche: 004

*Hinweis: KLETTERPFLANZEN*

**003.03.02.0500 Clematis montana "Rubens"**
Menge: 0,000 St
DIN 276-18: 573
Leistungsbereiche: 004

**003.03.02.0510 Parthenocissus quinquefolia**
Menge: 0,000 St
DIN 276-18: 573
Leistungsbereiche: 004

*Hinweis: STAUDEN, GRÄSER, FARNE*

**003.03.02.0520 Aruncus dioicus**
Menge: 0,000 St
DIN 276-18: 573
Leistungsbereiche: 004

**003.03.02.0530 Bergenia-Hybride "Herbstblüte"**
Menge: 0,000 St
DIN 276-18: 573
Leistungsbereiche: 004

**003.03.02.0540 Brunnera macrophylla**
Menge: 0,000 St
DIN 276-18: 573
Leistungsbereiche: 004

**003.03.02.0550 Carex conica "Snowline"**
Menge: 0,000 St
DIN 276-18: 573
Leistungsbereiche: 004

**003.03.02.0560 Carex morrowii "Variegata"**
Menge: 0,000 St
DIN 276-18: 573
Leistungsbereiche: 004

**003.03.02.0570 Carex pendula**
Menge: 0,000 St
DIN 276-18: 573
Leistungsbereiche: 004

**003.03.02.0580 Carex sylvatica**
Menge: 0,000 St
DIN 276-18: 573
Leistungsbereiche: 004

**003.03.02.0590 Cimicifuga acerina "Compacta"**
Menge: 0,000 St
DIN 276-18: 573
Leistungsbereiche: 004

**003.03.02.0600 Cimicifuga racemosa var. cordifolia**
Menge: 0,000 St
DIN 276-18: 573
Leistungsbereiche: 004

**003.03.02.0610 Dicentra eximia**
Menge: 0,000 St
DIN 276-18: 573
Leistungsbereiche: 004

**003.03.02.0620 Epimedium versicolor "Sulphureum"**
Menge: 0,000 St
DIN 276-18: 573
Leistungsbereiche: 004

**003.03.02.0630 Geranium endressii**
Menge: 0,000 St
DIN 276-18: 573
Leistungsbereiche: 004

**003.03.02.0640 Hedera helix, Con, 3Tr, H=30-40cm**
Menge: 0,000 St
DIN 276-18: 573
Leistungsbereiche: 004

**003.03.02.0650 Helleborus-Orientalis-Hybriden**
Menge: 0,000 St
DIN 276-18: 573
Leistungsbereiche: 004

**003.03.02.0660 Hosta ventricosa**
Menge: 0,000 St
DIN 276-18: 573
Leistungsbereiche: 004

**003.03.02.0670 Hypericum androsaemum**
Menge: 0,000 St
DIN 276-18: 573
Leistungsbereiche: 004

**003.03.02.0680 Matteuccia struthiopteris**
Menge: 0,000 St
DIN 276-18: 573
Leistungsbereiche: 004

**003.03.02.0690 Miscanthus sinensis "Kleine Fontäne"**
Menge: 0,000 St
DIN 276-18: 573
Leistungsbereiche: 004

**003.03.02.0700 Omphalodes verna**
Menge: 0,000 St
DIN 276-18: 573
Leistungsbereiche: 004

**003.03.02.0710 Phyllitis scolopendrium**
Menge: 0,000 St
DIN 276-18: 573
Leistungsbereiche: 004

**003.03.02.0720 Polystichum aculeatum**
Menge: 0,000 St
DIN 276-18: 573
Leistungsbereiche: 004

**003.03.02.0730 Vinca minor**
Menge: 0,000 St
DIN 276-18: 573
Leistungsbereiche: 004

**003.03.02.0740 Waldsteinia ternata**
Menge: 0,000 St
DIN 276-18: 573
Leistungsbereiche: 004

*Hinweis: ROSEN*

**003.03.02.0750 Rosa "White Roadrunner"**
Menge: 0,000 St
DIN 276-18: 573
Leistungsbereiche: 004

**003.03.02.0760 Rosa "Pink Roadrunner"**
Menge: 0,000 St
DIN 276-18: 573
Leistungsbereiche: 004

*Hinweis: BLUMENZWIEBELN*

**003.03.02.0770 Anemone nemorosa**
Menge: 0,000 St
DIN 276-18: 573
Leistungsbereiche: 004

**003.03.02.0780 Eranthis hyemalis**
Menge: 0,000 St
DIN 276-18: 573
Leistungsbereiche: 004

**003.03.02.0790 Galanthus nivalis**
Menge: 0,000 St
DIN 276-18: 573
Leistungsbereiche: 004

**003.03.02.0800 Hyacinthoides non-scripta**
Menge: 0,000 St
DIN 276-18: 573
Leistungsbereiche: 004

**003.03.02.0810 Narcissus poeticus**
Menge: 0,000 St
DIN 276-18: 573
Leistungsbereiche: 004

**003.03.02.0820 Tulipa turkestanica**
Menge: 0,000 St
DIN 276-18: 573
Leistungsbereiche: 004

##### Untertitel 003.03.03 Rasenarbeiten

*Hinweis: Hinweis für den LV-Ersteller*

**003.03.03.0010 Rasenansaatfläche düngen, mineralisch**
Menge: 0,000 m2
DIN 276-18: 571
Leistungsbereiche: 004

**003.03.03.0020 Rasenansaatfläche lockern/fräsen**
Menge: 0,000 m2
DIN 276-18: 571
Leistungsbereiche: 004

**003.03.03.0030 Feinplanie für Rasenansaat**
Menge: 0,000 m2
DIN 276-18: 571
Leistungsbereiche: 004

**003.03.03.0040 Feinplanie nacharbeiten, von Hand, für Rasen**
Menge: 0,000 m2
DIN 276-18: 571
Leistungsbereiche: 004

**003.03.03.0050 Feinplanie für Fertig-/Rollrasen**
Menge: 0,000 m2
DIN 276-18: 571
Leistungsbereiche: 004

**003.03.03.0060 Rasenansaat, Zierrasen**
Menge: 0,000 m2
DIN 276-18: 574
Leistungsbereiche: 004

**003.03.03.0070 Rasenansaat, Gebrauchsrasen**
Menge: 0,000 m2
DIN 276-18: 574
Leistungsbereiche: 004

**003.03.03.0080 Rasenansaat, Strapazierrasen, Sport-/Spielflächen**
Menge: 0,000 m2
DIN 276-18: 574
Leistungsbereiche: 004

**003.03.03.0090 Rasenansaat, Strapazierrasen, Parkplätze**
Menge: 0,000 m2
DIN 276-18: 574
Leistungsbereiche: 004

**003.03.03.0100 Rasenansaat, Landschaftsrasen**
Menge: 0,000 m2
DIN 276-18: 574
Leistungsbereiche: 004

**003.03.03.0110 Fertig-/Rollrasen**
Menge: 0,000 m2
DIN 276-18: 574
Leistungsbereiche: 004

##### Untertitel 003.03.04 Pflege

*Hinweis: FERTIGSTELLUNGSPFLEGE*

**003.03.04.0010 Fertigstellungspflege Pflanzflächen**
Menge: 0,000 m2
DIN 276-18: 573
Leistungsbereiche: 003

**003.03.04.0020 Fertigstellungspflege Bäume**
Menge: 0,000 St
DIN 276-18: 573
Leistungsbereiche: 003

**003.03.04.0030 Fertigstellungspflege Rasenflächen**
Menge: 0,000 m2
DIN 276-18: 574
Leistungsbereiche: 003

**003.03.04.0040 Fertigstellungspflege Fertigrasenflächen**
Menge: 0,000 m2
DIN 276-18: 574
Leistungsbereiche: 003

*Hinweis: ENTWICKLUNGSPFLEGE*

**003.03.04.0050 Entwicklungspflege Pflanzflächen, 1 Jahr**
Menge: 0,000 m2
DIN 276-18: 579
Leistungsbereiche: 003

**003.03.04.0060 Entwicklungspflege Bäume, 1 Jahr**
Menge: 0,000 St
DIN 276-18: 579
Leistungsbereiche: 003

**003.03.04.0070 Entwicklungspflege Rasenflächen, 1 Jahr**
Menge: 0,000 m2
DIN 276-18: 579
Leistungsbereiche: 003

##### Untertitel 003.03.05 Einfassungen

*Hinweis: KANTENSTEINE*

**003.03.05.0010 Rasenkantenstein, 50x25x5cm**
Menge: 0,000 m
DIN 276-18: 579
Leistungsbereiche: 003

**003.03.05.0020 Rasenkantenstein, 100x25x6cm**
Menge: 0,000 m
DIN 276-18: 579
Leistungsbereiche: 003

*Hinweis: FLACHSTAHLBAND*

**003.03.05.0030 Flachstahlband, verz., Randeinfassung, H=100mm**
Menge: 0,000 m
DIN 276-18: 579
Leistungsbereiche: 003

**003.03.05.0040 Flachstahlband, unverz., Randeinfassung, H=100mm**
Menge: 0,000 m
DIN 276-18: 579
Leistungsbereiche: 003

**003.03.05.0050 Flachstahlband, Corten, Randeinfassung, H=100mm**
Menge: 0,000 m
DIN 276-18: 579
Leistungsbereiche: 003

**003.03.05.0060 Flachstahlband, VA, Randeinfassung, H=100mm**
Menge: 0,000 m
DIN 276-18: 579
Leistungsbereiche: 003

**003.03.05.0070 Flachband, Alu, Randeinfassung, H=100mm**
Menge: 0,000 m
DIN 276-18: 579
Leistungsbereiche: 003

*Hinweis: HOLZEINFASSUNG*

**003.03.05.0080 Holzeinfassung, Eiche**
Menge: 0,000 m
DIN 276-18: 579
Leistungsbereiche: 003

#### Titel 003.04 Befestigte Flächen

##### Untertitel 003.04.01 Frostschutzschicht

*Hinweis: STRASSEN*

**003.04.01.0010 Frostschutzschicht, Schotter/Splitt, 0/32, d=20cm**
Menge: 0,000 m2
DIN 276-18: 532
Leistungsbereiche: 080

**003.04.01.0020 Frostschutzschicht, gebr.Naturstein, 0/32, d=27cm**
Menge: 0,000 m2
DIN 276-18: 532
Leistungsbereiche: 080

**003.04.01.0030 Frostschutzschicht, Naturstein/Kies, 0/32, d=30cm**
Menge: 0,000 m2
DIN 276-18: 532
Leistungsbereiche: 080

**003.04.01.0040 Frostschutzschicht, nat./künstl. Material, 0/32, d=50cm**
Menge: 0,000 m2
DIN 276-18: 532
Leistungsbereiche: 080

**003.04.01.0050 Frostschutzschicht, Schotter, 0/56, d=30cm**
Menge: 0,000 m2
DIN 276-18: 532
Leistungsbereiche: 080

**003.04.01.0060 Frostschutzschicht, RC-1, 0/56, d=30cm**
Menge: 0,000 m2
DIN 276-18: 532
Leistungsbereiche: 080

**003.04.01.0070 Frostschutzschicht, RC-2, 0/56, d=30cm**
Menge: 0,000 m2
DIN 276-18: 532
Leistungsbereiche: 080

*Hinweis: WEGE*

**003.04.01.0080 Frostschutzschicht, Schotter, 0/56, d=20cm**
Menge: 0,000 m2
DIN 276-18: 531
Leistungsbereiche: 080

**003.04.01.0090 Frostschutzschicht, RC1, 0/56, d=20cm**
Menge: 0,000 m2
DIN 276-18: 531
Leistungsbereiche: 080

**003.04.01.0100 Frostschutzschicht, RC2, 0/56, d=20cm**
Menge: 0,000 m2
DIN 276-18: 531
Leistungsbereiche: 080

**003.04.01.0110 Frostschutzschicht, Sand, d=20cm**
Menge: 0,000 m2
DIN 276-18: 531
Leistungsbereiche: 080

*Hinweis: SONSTIGES*

**003.04.01.0120 Mehr-/Minderkosten Frostschutz, Kiessand, je 5cm**
Menge: 0,000 m2
DIN 276-18: 531
Leistungsbereiche: 080

**003.04.01.0130 Mehr-/Minderkosten Frostschutz, Schotter, 0/56, je 5cm**
Menge: 0,000 m2
DIN 276-18: 531
Leistungsbereiche: 080

**003.04.01.0140 Mehr-/Minderkosten Frostschutz, RC, 0/56, je 5cm**
Menge: 0,000 m2
DIN 276-18: 531
Leistungsbereiche: 080

**003.04.01.0150 Lastplattendruckversuch, statisch**
Menge: 0,000 St
DIN 276-18: 532
Leistungsbereiche: 080

**003.04.01.0160 Lastplattendruckversuch, dynamisch**
Menge: 0,000 St
DIN 276-18: 532
Leistungsbereiche: 080

##### Untertitel 003.04.02 Kies- und Schottertragschicht

*Hinweis: STRASSEN*

**003.04.02.0010 Schotter-Tragschicht, 0/45, d=15cm**
Menge: 0,000 m2
DIN 276-18: 532
Leistungsbereiche: 080

**003.04.02.0020 Schotter-Tragschicht, 0/45, d=20cm**
Menge: 0,000 m2
DIN 276-18: 532
Leistungsbereiche: 080

**003.04.02.0030 Schotter-Tragschicht, 0/45, d=25cm**
Menge: 0,000 m2
DIN 276-18: 532
Leistungsbereiche: 080

**003.04.02.0040 Schotter-Tragschicht, 0/45, d=30cm**
Menge: 0,000 m2
DIN 276-18: 532
Leistungsbereiche: 080

**003.04.02.0050 Tragschicht, RC-1, 0/32, d=15cm**
Menge: 0,000 m2
DIN 276-18: 532
Leistungsbereiche: 080

**003.04.02.0060 Tragschicht, RC-1, 0/32, d=20cm**
Menge: 0,000 m2
DIN 276-18: 532
Leistungsbereiche: 080

**003.04.02.0070 Tragschicht, RC-1, 0/32,d=25cm**
Menge: 0,000 m2
DIN 276-18: 532
Leistungsbereiche: 080

**003.04.02.0080 Tragschicht, RC-1, 0/32, d=30cm**
Menge: 0,000 m2
DIN 276-18: 532
Leistungsbereiche: 080

**003.04.02.0090 Tragschicht, RC-2, 0/32, d=15cm**
Menge: 0,000 m2
DIN 276-18: 532
Leistungsbereiche: 080

**003.04.02.0100 Tragschicht, RC-2, 0/32, d=20cm**
Menge: 0,000 m2
DIN 276-18: 532
Leistungsbereiche: 080

**003.04.02.0110 Tragschicht, RC-2, 0/32,d=25cm**
Menge: 0,000 m2
DIN 276-18: 532
Leistungsbereiche: 080

**003.04.02.0120 Tragschicht, RC-2, 0/32, d=30cm**
Menge: 0,000 m2
DIN 276-18: 532
Leistungsbereiche: 080

**003.04.02.0130 Dränbeton-Tragschicht, d=15cm**
Menge: 0,000 m2
DIN 276-18: 532
Leistungsbereiche: 080

**003.04.02.0140 Dränbeton-Tragschicht, d=20cm**
Menge: 0,000 m2
DIN 276-18: 532
Leistungsbereiche: 080

*Hinweis: WEGE*

**003.04.02.0150 Schotter-Tragschicht, 0/45, d=15cm**
Menge: 0,000 m2
DIN 276-18: 531
Leistungsbereiche: 080

**003.04.02.0160 Schotter-Tragschicht, 0/45, d=25cm**
Menge: 0,000 m2
DIN 276-18: 531
Leistungsbereiche: 080

**003.04.02.0170 Wegetragschicht, RC-1, 0/32, d=15cm**
Menge: 0,000 m2
DIN 276-18: 532
Leistungsbereiche: 080

**003.04.02.0180 Wegetragschicht, RC-1, 0/32, d=20cm**
Menge: 0,000 m2
DIN 276-18: 532
Leistungsbereiche: 080

**003.04.02.0190 Wegetragschicht, RC-2, 0/32, d=15cm**
Menge: 0,000 m2
DIN 276-18: 532
Leistungsbereiche: 080

**003.04.02.0200 Wegetragschicht, RC-2, 0/32, d=20cm**
Menge: 0,000 m2
DIN 276-18: 532
Leistungsbereiche: 080

*Hinweis: SONSTIGES*

**003.04.02.0210 Mehr-/Minderkosten RC-Tragschicht, 0/32, je 5cm**
Menge: 0,000 m2
DIN 276-18: 532
Leistungsbereiche: 080

**003.04.02.0220 Mehr-/Minderkosten Schotter-Tragschicht, 0/45, je 5cm**
Menge: 0,000 m2
DIN 276-18: 532
Leistungsbereiche: 080

**003.04.02.0230 Mehr-/Minderkosten Dränbeton-Tragschicht, je 5cm**
Menge: 0,000 m2
DIN 276-18: 532
Leistungsbereiche: 080

##### Untertitel 003.04.03 Wassergebundene Wegedecke

*Hinweis: EINZELSCHICHTEN*

**003.04.03.0010 Kies-Tragschicht, d=25cm**
Menge: 0,000 m2
DIN 276-18: 531
Leistungsbereiche: 080

**003.04.03.0020 Schotter-Tragschicht, d=25cm**
Menge: 0,000 m2
DIN 276-18: 531
Leistungsbereiche: 080

**003.04.03.0030 Kies-Schotter-Tragschicht, d=15cm**
Menge: 0,000 m2
DIN 276-18: 531
Leistungsbereiche: 080

**003.04.03.0040 Dynamische Schicht, wassergebundene Wegedecke, d=6cm**
Menge: 0,000 m2
DIN 276-18: 531
Leistungsbereiche: 080

**003.04.03.0050 Deckschicht wassergebundene Wegedecke, d=5cm**
Menge: 0,000 m2
DIN 276-18: 531
Leistungsbereiche: 080

**003.04.03.0060 Deckschicht wassergebundene Wegedecke, d=10cm**
Menge: 0,000 m2
DIN 276-18: 531
Leistungsbereiche: 080

*Hinweis: KOMPLETTAUFBAUTEN*

**003.04.03.0070 Wassergebundene Wegedecke, 1schichtig**
Menge: 0,000 m2
DIN 276-18: 531
Leistungsbereiche: 080

**003.04.03.0080 Wassergebundene Wegedecke, 2schichtig**
Menge: 0,000 m2
DIN 276-18: 531
Leistungsbereiche: 080

**003.04.03.0090 Wassergebundene Wegedecke, 3schichtig**
Menge: 0,000 m2
DIN 276-18: 531
Leistungsbereiche: 080

##### Untertitel 003.04.04 Asphaltarbeiten

*Hinweis: STRASSENBELAG - KOMPLETT*

*Hinweis: Hinweis*

**003.04.04.0010 Asphaltbelag, Splittmastix, d=26cm, 14/8/4cm, Bk32**
Menge: 0,000 m2
DIN 276-18: 532
Leistungsbereiche: 080

**003.04.04.0020 Asphaltbelag, Gussasphalt, d=26cm, 14/9/3cm, Bk32**
Menge: 0,000 m2
DIN 276-18: 532
Leistungsbereiche: 080

**003.04.04.0030 Asphaltbelag, Splittmastix, d=22cm, 10/8,5/2,5cm, Bk10**
Menge: 0,000 m2
DIN 276-18: 532
Leistungsbereiche: 080

**003.04.04.0040 Asphaltbelag, Splittmastix, d=22cm, 10/8/10cm, Bk10**
Menge: 0,000 m2
DIN 276-18: 532
Leistungsbereiche: 080

**003.04.04.0050 Asphaltbelag, Splittmastix, d=20cm, 10/6,5/3,5cm, Bk3,2**
Menge: 0,000 m2
DIN 276-18: 532
Leistungsbereiche: 080

**003.04.04.0060 Asphaltbelag, Asphaltbeton, d=20cm, 10/6/4cm, Bk3,2**
Menge: 0,000 m2
DIN 276-18: 532
Leistungsbereiche: 080

**003.04.04.0070 Asphaltbelag, Asphaltbeton, d=16cm, 12/4cm, Bk1,8**
Menge: 0,000 m2
DIN 276-18: 532
Leistungsbereiche: 080

**003.04.04.0080 Asphaltbelag, Gussasphalt, d=16cm, 13/3cm, Bk1,8**
Menge: 0,000 m2
DIN 276-18: 532
Leistungsbereiche: 080

**003.04.04.0090 Asphaltbelag, Asphaltbeton, d=14cm, 10/4cm, Bk1,0**
Menge: 0,000 m2
DIN 276-18: 532
Leistungsbereiche: 080

**003.04.04.0100 Asphaltbelag, Splittmastix, d= 14cm, 11/3cm, Bk1,0**
Menge: 0,000 m2
DIN 276-18: 532
Leistungsbereiche: 080

**003.04.04.0110 Asphaltbelag, Asphaltbeton, d=12cm, 9/3cm, Bk0,3**
Menge: 0,000 m2
DIN 276-18: 532
Leistungsbereiche: 080

**003.04.04.0120 Asphaltbelag, Asphaltbeton, d=12cm, 8/4cm, Bk0,3**
Menge: 0,000 m2
DIN 276-18: 532
Leistungsbereiche: 080

*Hinweis: GEH- UND RADWEGBELAG - KOMPLETT*

*Hinweis: Hinweis*

**003.04.04.0130 Asphaltbelag, Asphaltbeton, d=10cm, 8/2cm, Geh-/Radweg**
Menge: 0,000 m2
DIN 276-18: 531
Leistungsbereiche: 080

**003.04.04.0140 Asphaltbelag, Gussasphalt, d=10cm, 8/2cm, Geh-/Radweg**
Menge: 0,000 m2
DIN 276-18: 531
Leistungsbereiche: 080

*Hinweis: EINZELSCHICHTEN*

*Hinweis: ASPHALTTRAGSCHICHTEN*

**003.04.04.0150 Asphalttragschicht, AC32 TS, d=14cm**
Menge: 0,000 m2
DIN 276-18: 532
Leistungsbereiche: 080

**003.04.04.0160 Asphalttragschicht, AC32 TS, d=12cm**
Menge: 0,000 m2
DIN 276-18: 532
Leistungsbereiche: 080

**003.04.04.0170 Asphalttragschicht, AC32 TS, d=10cm**
Menge: 0,000 m2
DIN 276-18: 532
Leistungsbereiche: 080

**003.04.04.0180 Asphalttragschicht, AC32 TS, d=8cm**
Menge: 0,000 m2
DIN 276-18: 532
Leistungsbereiche: 080

**003.04.04.0190 Asphalttragschicht, AC32 TN, d=14cm**
Menge: 0,000 m2
DIN 276-18: 532
Leistungsbereiche: 080

**003.04.04.0200 Asphalttragschicht, AC32 TN, d=12cm**
Menge: 0,000 m2
DIN 276-18: 532
Leistungsbereiche: 080

**003.04.04.0210 Asphalttragschicht, AC32 TN, d=10cm**
Menge: 0,000 m2
DIN 276-18: 532
Leistungsbereiche: 080

**003.04.04.0220 Asphalttragschicht, AC22 TN, d=14cm**
Menge: 0,000 m2
DIN 276-18: 532
Leistungsbereiche: 080

**003.04.04.0230 Asphalttragschicht, AC22 TN, d=12cm**
Menge: 0,000 m2
DIN 276-18: 532
Leistungsbereiche: 080

**003.04.04.0240 Asphalttragschicht, AC22 TN, d=10cm**
Menge: 0,000 m2
DIN 276-18: 532
Leistungsbereiche: 080

*Hinweis: ASPHALTBINDERSCHICHTEN*

**003.04.04.0250 Asphaltbinderschicht, AC 22 BS, d=10cm**
Menge: 0,000 m2
DIN 276-18: 532
Leistungsbereiche: 080

**003.04.04.0260 Asphaltbinderschicht, AC 22 BS, d=9cm**
Menge: 0,000 m2
DIN 276-18: 532
Leistungsbereiche: 080

**003.04.04.0270 Asphaltbinderschicht, AC 22 BS, d=8cm**
Menge: 0,000 m2
DIN 276-18: 532
Leistungsbereiche: 080

**003.04.04.0280 Asphaltbinderschicht, AC 16 BS, d=7cm**
Menge: 0,000 m2
DIN 276-18: 532
Leistungsbereiche: 080

**003.04.04.0290 Asphaltbinderschicht, AC 16 BS, d=6cm**
Menge: 0,000 m2
DIN 276-18: 532
Leistungsbereiche: 080

*Hinweis: ASPHALTDECKSCHICHTEN*

**003.04.04.0300 Asphaltdeckschicht, Splittmastix SMA 11 S, d=4cm**
Menge: 0,000 m2
DIN 276-18: 532
Leistungsbereiche: 080

**003.04.04.0310 Asphaltdeckschicht, Splittmastix SMA 11 S, d=3,5cm**
Menge: 0,000 m2
DIN 276-18: 532
Leistungsbereiche: 080

**003.04.04.0320 Asphaltdeckschicht, Splittmastix SMA 8 S, d=4cm**
Menge: 0,000 m2
DIN 276-18: 532
Leistungsbereiche: 080

**003.04.04.0330 Asphaltdeckschicht, Splittmastix SMA 8 S, d=3,5cm**
Menge: 0,000 m2
DIN 276-18: 532
Leistungsbereiche: 080

**003.04.04.0340 Asphaltdeckschicht, Splittmastix SMA 8 S, d=3cm**
Menge: 0,000 m2
DIN 276-18: 532
Leistungsbereiche: 080

**003.04.04.0350 Asphaltdeckschicht, Splittmastix SMA 8 N, d=3,5cm**
Menge: 0,000 m2
DIN 276-18: 532
Leistungsbereiche: 080

**003.04.04.0360 Asphaltdeckschicht, Splittmastix SMA 8 N, d=3cm**
Menge: 0,000 m2
DIN 276-18: 532
Leistungsbereiche: 080

**003.04.04.0370 Asphaltdeckschicht, Gussasphalt MA 8 N, d=3cm**
Menge: 0,000 m2
DIN 276-18: 532
Leistungsbereiche: 080

**003.04.04.0380 Asphaltdeckschicht, Gussasphalt MA 5 N, d=2cm**
Menge: 0,000 m2
DIN 276-18: 532
Leistungsbereiche: 080

**003.04.04.0390 Asphaltdeckschicht, Asphaltbeton AC 11 DS, d=5cm**
Menge: 0,000 m2
DIN 276-18: 532
Leistungsbereiche: 080

**003.04.04.0400 Asphaltdeckschicht, Asphaltbeton AC 11 DS, d=4cm**
Menge: 0,000 m2
DIN 276-18: 532
Leistungsbereiche: 080

**003.04.04.0410 Asphaltdeckschicht, Asphaltbeton AC 11 DN, d=4cm**
Menge: 0,000 m2
DIN 276-18: 532
Leistungsbereiche: 080

**003.04.04.0420 Asphaltdeckschicht, Asphaltbeton AC 8 DN, d=4cm**
Menge: 0,000 m2
DIN 276-18: 532
Leistungsbereiche: 080

**003.04.04.0430 Asphaltdeckschicht, Asphaltbeton AC 8 DN, d=3cm**
Menge: 0,000 m2
DIN 276-18: 532
Leistungsbereiche: 080

**003.04.04.0440 Asphaltdeckschicht, Asphaltbeton AC 5 DL, d=3cm**
Menge: 0,000 m2
DIN 276-18: 532
Leistungsbereiche: 080

**003.04.04.0450 Asphaltdeckschicht, Asphaltbeton AC 5 DL, d=2cm**
Menge: 0,000 m2
DIN 276-18: 532
Leistungsbereiche: 080

*Hinweis: BITUMENEMULSION*

**003.04.04.0460 Bitumenemulsion, C40B5-S**
Menge: 0,000 m2
DIN 276-18: 532
Leistungsbereiche: 080

**003.04.04.0470 Bitumenemulsion, C60BP4-S**
Menge: 0,000 m2
DIN 276-18: 532
Leistungsbereiche: 080

*Hinweis: SONSTIGES*

**003.04.04.0480 Deckschicht abstumpfen, Brechsand/Splitt 1/3**
Menge: 0,000 m2
DIN 276-18: 532
Leistungsbereiche: 080

**003.04.04.0490 Randabdichtung, Bindemittel 25/55-55A, d= bis 5cm**
Menge: 0,000 m
DIN 276-18: 532
Leistungsbereiche: 080

**003.04.04.0500 Randabdichtung, Bindemittel 25/55-55A, d=5-10cm**
Menge: 0,000 m
DIN 276-18: 532
Leistungsbereiche: 080

**003.04.04.0510 Mehrkosten Randabdichtung, Bindemittel 25/55-55A, je weitere 5cm**
Menge: 0,000 m
DIN 276-18: 532
Leistungsbereiche: 080

**003.04.04.0520 Randabdichtung, Bindemittel 70/100, d= bis 5cm**
Menge: 0,000 m
DIN 276-18: 532
Leistungsbereiche: 080

**003.04.04.0530 Randabdichtung, Bindemittel 70/100, d=5-10cm**
Menge: 0,000 m
DIN 276-18: 532
Leistungsbereiche: 080

**003.04.04.0540 Mehrkosten Randabdichtung, Bindemittel 70/100, je weitere 5cm**
Menge: 0,000 m
DIN 276-18: 532
Leistungsbereiche: 080

**003.04.04.0550 Fugenband, schmelzbar**
Menge: 0,000 m
DIN 276-18: 532
Leistungsbereiche: 080

**003.04.04.0560 Fuge Deckschicht, nachträglich schneiden, t=35mm**
Menge: 0,000 m
DIN 276-18: 532
Leistungsbereiche: 080

**003.04.04.0570 Fuge Deck-/Binderschicht, nachträglich schneiden, t=55mm**
Menge: 0,000 m
DIN 276-18: 532
Leistungsbereiche: 080

##### Untertitel 003.04.05 Pflasterarbeiten

*Hinweis: Hinweis für den LV-Ersteller*

*Hinweis: NATURSTEINBELÄGE*

**003.04.05.0010 Pflasterflächen, Mosaikpflaster, Granit**
Menge: 0,000 m2
DIN 276-18: 532
Leistungsbereiche: 080

**003.04.05.0020 Pflasterflächen, Kleinpflaster, Granit**
Menge: 0,000 m2
DIN 276-18: 532
Leistungsbereiche: 080

**003.04.05.0030 Pflasterflächen, Großpflaster, Granit**
Menge: 0,000 m2
DIN 276-18: 532
Leistungsbereiche: 080

**003.04.05.0040 Mosaikpflaster, Sandbettung, Wiedereinbau**
Menge: 0,000 m2
DIN 276-18: 532
Leistungsbereiche: 080

**003.04.05.0050 Kleinpflaster, Sandbettung, Wiedereinbau**
Menge: 0,000 m2
DIN 276-18: 532
Leistungsbereiche: 080

**003.04.05.0060 Großpflaster, Sandbettung, Wiedereinbau**
Menge: 0,000 m2
DIN 276-18: 532
Leistungsbereiche: 080

**003.04.05.0070 Zulage Verlegung in Bögen**
Menge: 0,000 m2
DIN 276-18: 532
Leistungsbereiche: 080

**003.04.05.0080 Zulage Verlegung in Mörtelbett**
Menge: 0,000 m2
DIN 276-18: 532
Leistungsbereiche: 080

*Hinweis: BETONSTEINBELÄGE*

**003.04.05.0090 Beton-Rechteckpflaster, 20x10x8cm**
Menge: 0,000 m2
DIN 276-18: 532
Leistungsbereiche: 080

**003.04.05.0100 Beton-Rechteckpflaster, 20x10x10cm**
Menge: 0,000 m2
DIN 276-18: 532
Leistungsbereiche: 080

**003.04.05.0110 Beton-Quadratpflaster, 20x20x8cm**
Menge: 0,000 m2
DIN 276-18: 532
Leistungsbereiche: 080

**003.04.05.0120 Beton-Quadratpflaster, 20x20x10cm**
Menge: 0,000 m2
DIN 276-18: 532
Leistungsbereiche: 080

**003.04.05.0130 Doppel-T-Verbundpflaster, 20x14x8cm**
Menge: 0,000 m2
DIN 276-18: 532
Leistungsbereiche: 080

**003.04.05.0140 Doppel-T-Verbundpflaster, 20x14x10cm**
Menge: 0,000 m2
DIN 276-18: 532
Leistungsbereiche: 080

**003.04.05.0150 Wabensteinpflaster, 6eck, 24,4x21,2x8cm**
Menge: 0,000 m2
DIN 276-18: 532
Leistungsbereiche: 080

**003.04.05.0160 Wabensteinpflaster, 6eck, 24,4x21,2x10cm**
Menge: 0,000 m2
DIN 276-18: 532
Leistungsbereiche: 080

**003.04.05.0170 Betonpflaster, 4 verschiedene Abmessungen**
Menge: 0,000 m2
DIN 276-18: 532
Leistungsbereiche: 080

**003.04.05.0180 Betonpflasterplatten, 60x40x8cm**
Menge: 0,000 m2
DIN 276-18: 532
Leistungsbereiche: 080

**003.04.05.0190 Betonpflasterplatten, 20x20x8cm**
Menge: 0,000 m2
DIN 276-18: 532
Leistungsbereiche: 080

**003.04.05.0200 Randausbildung Betonpflasterplatten**
Menge: 0,000 m
DIN 276-18: 532
Leistungsbereiche: 080

**003.04.05.0210 Zulage farbige Ausführung**
Menge: 0,000 m2
DIN 276-18: 532
Leistungsbereiche: 080

**003.04.05.0220 Zulage Verlegung in Fischgrät**
Menge: 0,000 m2
DIN 276-18: 532
Leistungsbereiche: 080

*Hinweis: RASENGITTER*

**003.04.05.0230 Rasengittersteine, Kunststoff, 40x40x3,5cm**
Menge: 0,000 m2
DIN 276-18: 532
Leistungsbereiche: 080

**003.04.05.0240 Rasengittersteine, Kunststoff, 50x50x4cm**
Menge: 0,000 m2
DIN 276-18: 532
Leistungsbereiche: 080

**003.04.05.0250 Rasengittersteine, Kunststoff, 50x50x5cm**
Menge: 0,000 m2
DIN 276-18: 532
Leistungsbereiche: 080

**003.04.05.0260 Rasengittersteine, Beton, 60x40x8cm**
Menge: 0,000 m2
DIN 276-18: 532
Leistungsbereiche: 080

**003.04.05.0270 Rasengittersteine, Beton, 60x40x10cm**
Menge: 0,000 m2
DIN 276-18: 532
Leistungsbereiche: 080

*Hinweis: SONSTIGES*

**003.04.05.0280 Zulage Verlegung als Streifen im Mörtelbett**
Menge: 0,000 m
DIN 276-18: 532
Leistungsbereiche: 080

**003.04.05.0290 Zulage zementgeschlämmt anstelle sandgeschlämmt**
Menge: 0,000 m2
DIN 276-18: 532
Leistungsbereiche: 080

**003.04.05.0300 Zulage Randausbildung rund anstelle eckig**
Menge: 0,000 m
DIN 276-18: 532
Leistungsbereiche: 080

**003.04.05.0310 Verbundsteinpflaster wieder einbauen**
Menge: 0,000 m2
DIN 276-18: 532
Leistungsbereiche: 080

**003.04.05.0320 Anarbeiten an rechteckige Einbauten, <2500cm2**
Menge: 0,000 St
DIN 276-18: 532
Leistungsbereiche: 080

**003.04.05.0330 Anarbeiten an rechteckige Einbauten, <10000cm2**
Menge: 0,000 St
DIN 276-18: 532
Leistungsbereiche: 080

**003.04.05.0340 Anarbeiten an runde Einbauten, D=<50cm**
Menge: 0,000 St
DIN 276-18: 532
Leistungsbereiche: 080

**003.04.05.0350 Anarbeiten an runde Einbauten, D=<100cm**
Menge: 0,000 St
DIN 276-18: 532
Leistungsbereiche: 080

**003.04.05.0360 Anarbeiten an Rinnen, Kantensteine**
Menge: 0,000 m
DIN 276-18: 532
Leistungsbereiche: 080

##### Untertitel 003.04.06 Plattenbeläge

*Hinweis: EINZELPLATTEN*

**003.04.06.0010 Trittplattenbelag, Beton, Sand/Splitt, 30x30x4cm**
Menge: 0,000 St
DIN 276-18: 531
Leistungsbereiche: 080

**003.04.06.0020 Trittplattenbelag, Beton, Sand/Splitt, 40x40x5cm**
Menge: 0,000 St
DIN 276-18: 531
Leistungsbereiche: 080

**003.04.06.0030 Trittplattenbelag, Beton, Sand/Splitt, 50x50x5cm**
Menge: 0,000 St
DIN 276-18: 531
Leistungsbereiche: 080

**003.04.06.0040 Trittplattenbelag, Beton, Sand/Splitt, 60x60x10cm**
Menge: 0,000 St
DIN 276-18: 531
Leistungsbereiche: 080

**003.04.06.0050 Trittplattenbelag, Beton, Sand/Splitt, 90x60x12cm**
Menge: 0,000 St
DIN 276-18: 531
Leistungsbereiche: 080

**003.04.06.0060 Trittplattenbelag, 2schichtig, Sand/Splitt, 30x30x4cm**
Menge: 0,000 St
DIN 276-18: 531
Leistungsbereiche: 080

**003.04.06.0070 Trittplattenbelag, 2schichtig, Sand/Splitt, 40x40x5cm**
Menge: 0,000 St
DIN 276-18: 531
Leistungsbereiche: 080

**003.04.06.0080 Trittplattenbelag, 2schichtig, Sand/Splitt, 50x50x5cm**
Menge: 0,000 St
DIN 276-18: 531
Leistungsbereiche: 080

**003.04.06.0090 Trittplattenbelag, 2schichtig, Sand/Splitt, 60x60x10cm**
Menge: 0,000 St
DIN 276-18: 531
Leistungsbereiche: 080

**003.04.06.0100 Trittplattenbelag, 2schichtig, Sand/Splitt, 90x60x12cm**
Menge: 0,000 St
DIN 276-18: 531
Leistungsbereiche: 080

**003.04.06.0110 Trittplattenbelag, 2schichtig, Drainbeton, 90x60x12cm**
Menge: 0,000 St
DIN 276-18: 531
Leistungsbereiche: 080

*Hinweis: FLÄCHE*

**003.04.06.0120 Plattenbelag, Beton, Sand/Splitt, 30x30x4cm**
Menge: 0,000 m2
DIN 276-18: 531
Leistungsbereiche: 080

**003.04.06.0130 Plattenbelag, Beton, Sand/Splitt, 40x40x5cm**
Menge: 0,000 m2
DIN 276-18: 531
Leistungsbereiche: 080

**003.04.06.0140 Plattenbelag, Beton, Sand/Splitt, 50x50x5cm**
Menge: 0,000 m2
DIN 276-18: 531
Leistungsbereiche: 080

**003.04.06.0150 Plattenbelag, Beton, Sand/Splitt, 60x60x10cm**
Menge: 0,000 m2
DIN 276-18: 531
Leistungsbereiche: 080

**003.04.06.0160 Plattenbelag, Beton, Sand/Splitt, 90x60x12cm**
Menge: 0,000 m2
DIN 276-18: 531
Leistungsbereiche: 080

**003.04.06.0170 Plattenbelag, 2schichtig, Sand/Splitt, 60x60x4cm**
Menge: 0,000 m2
DIN 276-18: 531
Leistungsbereiche: 080

**003.04.06.0180 Plattenbelag, 2schichtig, Drainbeton, 90x60x12cm**
Menge: 0,000 m2
DIN 276-18: 531
Leistungsbereiche: 080

**003.04.06.0190 Plattenbelag, 2schichtig, Sand/Splitt, 40x40x4 und 60x40x4cm**
Menge: 0,000 m2
DIN 276-18: 531
Leistungsbereiche: 080

**003.04.06.0200 Plattenbelag, 2schichtig, Sand/Splitt, 40x40x8 und 60x40x8cm**
Menge: 0,000 m2
DIN 276-18: 531
Leistungsbereiche: 080

**003.04.06.0210 Plattenbelag, 2schichtig, Mörtelbett, 40x40x4 und 60x40x4cm**
Menge: 0,000 m2
DIN 276-18: 531
Leistungsbereiche: 080

##### Untertitel 003.04.07 Borde, Einfassungen

*Hinweis: TIEFBORDSTEINE*

**003.04.07.0010 Tiefbordstein, Beton, eins. Rückenstütze, 8x25x100cm**
Menge: 0,000 m
DIN 276-18: 532
Leistungsbereiche: 080

**003.04.07.0020 Tiefbordstein, Beton, eins. Rückenstütze, 10x30x100cm**
Menge: 0,000 m
DIN 276-18: 532
Leistungsbereiche: 080

**003.04.07.0030 Tiefbordstein, Beton, beids. Rückenstütze, 8x25x100cm**
Menge: 0,000 m
DIN 276-18: 532
Leistungsbereiche: 080

**003.04.07.0040 Tiefbordstein, Beton, beids. Rückenstütze, 10x30x100cm**
Menge: 0,000 m
DIN 276-18: 532
Leistungsbereiche: 080

**003.04.07.0050 Zulage: Tiefbordstein, offene Fugen**
Menge: 0,000 m
DIN 276-18: 532
Leistungsbereiche: 080

**003.04.07.0060 Zulage: Tiefbordstein, gerundete Verlegung**
Menge: 0,000 m
DIN 276-18: 532
Leistungsbereiche: 080

**003.04.07.0070 Zulage: Tiefbordstein, abgesenkt**
Menge: 0,000 m
DIN 276-18: 532
Leistungsbereiche: 080

*Hinweis: HOCHBORDSTEINE*

**003.04.07.0080 Hochbordsteine, Beton, eins. Rückenstütze, 15x25x100cm**
Menge: 0,000 m
DIN 276-18: 532
Leistungsbereiche: 080

**003.04.07.0090 Hochbordsteine, Beton, eins. Rückenstütze, 15x30x100cm**
Menge: 0,000 m
DIN 276-18: 532
Leistungsbereiche: 080

**003.04.07.0100 Hochbordsteine, Beton, eins. Rückenstütze, 18x30x100cm**
Menge: 0,000 m
DIN 276-18: 532
Leistungsbereiche: 080

**003.04.07.0110 Hochbordsteine, Beton, beids. Rückenstütze, 15x25x100cm**
Menge: 0,000 m
DIN 276-18: 532
Leistungsbereiche: 080

**003.04.07.0120 Hochbordsteine, Beton, beids. Rückenstütze, 15x30x100cm**
Menge: 0,000 m
DIN 276-18: 532
Leistungsbereiche: 080

**003.04.07.0130 Hochbordsteine, Beton, beids. Rückenstütze, 18x30x100cm**
Menge: 0,000 m
DIN 276-18: 532
Leistungsbereiche: 080

**003.04.07.0140 Zulage Hochbordstein, offene Fugen**
Menge: 0,000 m
DIN 276-18: 532
Leistungsbereiche: 080

**003.04.07.0150 Zulage Hochbordstein, gerundete Verlegung**
Menge: 0,000 m
DIN 276-18: 532
Leistungsbereiche: 080

**003.04.07.0160 Zulage Hochbordstein, abgesenkt**
Menge: 0,000 m
DIN 276-18: 532
Leistungsbereiche: 080

*Hinweis: KANTENSTEINE*

**003.04.07.0170 Rasenkantenstein, 50x25x5cm**
Menge: 0,000 m
DIN 276-18: 531
Leistungsbereiche: 080

**003.04.07.0180 Rasenkantenstein, 100x25x6cm**
Menge: 0,000 m
DIN 276-18: 531
Leistungsbereiche: 080

*Hinweis: FLACHSTAHLBAND*

**003.04.07.0190 Flachstahlband, verz., Randeinfassung, H=100mm**
Menge: 0,000 m
DIN 276-18: 531
Leistungsbereiche: 080

**003.04.07.0200 Flachstahlband, unverz., Randeinfassung, H=100mm**
Menge: 0,000 m
DIN 276-18: 531
Leistungsbereiche: 080

**003.04.07.0210 Flachstahlband, Corten, Randeinfassung, H=100mm**
Menge: 0,000 m
DIN 276-18: 531
Leistungsbereiche: 080

**003.04.07.0220 Flachstahlband, VA, Randeinfassung, H=100mm**
Menge: 0,000 m
DIN 276-18: 531
Leistungsbereiche: 080

**003.04.07.0230 Flachband, Alu, Randeinfassung, H=100mm**
Menge: 0,000 m
DIN 276-18: 531
Leistungsbereiche: 080

##### Untertitel 003.04.08 Markierungsarbeiten

*Hinweis: EIN-/ZWEIKOMPONENTENFARBE*

**003.04.08.0010 Pkw-Stellplatzmarkierung, Farbe, B=120mm**
Menge: 0,000 m
DIN 276-18: 534
Leistungsbereiche: 080

**003.04.08.0020 Pkw-Stellplatznummerierung, Farbe, H=150mm**
Menge: 0,000 St
DIN 276-18: 534
Leistungsbereiche: 080

**003.04.08.0030 Markierung/Linierung, Farbe, B=500mm**
Menge: 0,000 m
DIN 276-18: 534
Leistungsbereiche: 080

**003.04.08.0040 Flächenmarkierung, Farbe**
Menge: 0,000 m2
DIN 276-18: 534
Leistungsbereiche: 080

**003.04.08.0050 Richtungspfeile, Farbe, L=5,00m**
Menge: 0,000 St
DIN 276-18: 534
Leistungsbereiche: 080

**003.04.08.0060 Piktogramm, Farbe, 70x100cm**
Menge: 0,000 St
DIN 276-18: 534
Leistungsbereiche: 080

*Hinweis: HEISSPLASTIK*

**003.04.08.0070 Pkw-Stellplatzmarkierung, Heißplastik, B=120mm**
Menge: 0,000 m
DIN 276-18: 534
Leistungsbereiche: 080

**003.04.08.0080 Pkw-Stellplatznummerierung, Heißplastik, H=150mm**
Menge: 0,000 St
DIN 276-18: 534
Leistungsbereiche: 080

**003.04.08.0090 Markierung/Linierung, Heißplastik, B=500mm**
Menge: 0,000 m
DIN 276-18: 534
Leistungsbereiche: 080

**003.04.08.0100 Flächenmarkierung, Heißplastik**
Menge: 0,000 m2
DIN 276-18: 534
Leistungsbereiche: 080

**003.04.08.0110 Richtungspfeile, Heißplastik, L=5,00m**
Menge: 0,000 St
DIN 276-18: 534
Leistungsbereiche: 080

**003.04.08.0120 Piktogramm, Heißplastik, 70x100cm**
Menge: 0,000 St
DIN 276-18: 534
Leistungsbereiche: 080

*Hinweis: KALTPLASTIK*

**003.04.08.0130 Pkw-Stellplatzmarkierung, Kaltplastik, B=120mm**
Menge: 0,000 m
DIN 276-18: 534
Leistungsbereiche: 080

**003.04.08.0140 Pkw-Stellplatznummerierung, Kaltplastik, H=150mm**
Menge: 0,000 St
DIN 276-18: 534
Leistungsbereiche: 080

**003.04.08.0150 Markierung/Linierung, Kaltplastik, B=500mm**
Menge: 0,000 m
DIN 276-18: 534
Leistungsbereiche: 080

**003.04.08.0160 Flächenmarkierung, Kaltplastik**
Menge: 0,000 m2
DIN 276-18: 534
Leistungsbereiche: 080

**003.04.08.0170 Richtungspfeile, Kaltplastik, L=5,00m**
Menge: 0,000 St
DIN 276-18: 534
Leistungsbereiche: 080

**003.04.08.0180 Piktogramm, Kaltplastik, 70x100cm**
Menge: 0,000 St
DIN 276-18: 534
Leistungsbereiche: 080

*Hinweis: MARKIERUNGSFOLIE*

**003.04.08.0190 Pkw-Stellplatzmarkierung, Markierungsfolie, B=120mm**
Menge: 0,000 m
DIN 276-18: 534
Leistungsbereiche: 080

**003.04.08.0200 Pkw-Stellplatznummerierung, Markierungsfolie, H=150mm**
Menge: 0,000 St
DIN 276-18: 534
Leistungsbereiche: 080

**003.04.08.0210 Markierung/Linierung, Markierungsfolie, B=500mm**
Menge: 0,000 m
DIN 276-18: 534
Leistungsbereiche: 080

**003.04.08.0220 Flächenmarkierung, Markierungsfolie**
Menge: 0,000 m2
DIN 276-18: 534
Leistungsbereiche: 080

**003.04.08.0230 Richtungspfeile, Markierungsfolie, L=5,00m**
Menge: 0,000 St
DIN 276-18: 534
Leistungsbereiche: 080

**003.04.08.0240 Piktogramm, Markierungsfolie, 70x100cm**
Menge: 0,000 St
DIN 276-18: 534
Leistungsbereiche: 080

##### Untertitel 003.04.09 Schüttungen

*Hinweis: TRAUFSTREIFEN/SCHÜTTUNG, KIES*

**003.04.09.0010 Traufstreifen, Geröllkies 54/72, BxT=20x30cm**
Menge: 0,000 m
DIN 276-18: 533
Leistungsbereiche: 003

**003.04.09.0020 Traufstreifen, Geröllkies 54/72, BxT=50x30cm**
Menge: 0,000 m
DIN 276-18: 533
Leistungsbereiche: 003

**003.04.09.0030 Traufstreifen, Geröllkies 54/72, BxT=80x30cm**
Menge: 0,000 m
DIN 276-18: 533
Leistungsbereiche: 003

**003.04.09.0040 Traufstreifen, Flusskies 8/32, BxT=20x30cm**
Menge: 0,000 m
DIN 276-18: 533
Leistungsbereiche: 003

**003.04.09.0050 Traufstreifen, Flusskies 8/32, BxT=50x30cm**
Menge: 0,000 m
DIN 276-18: 533
Leistungsbereiche: 003

**003.04.09.0060 Traufstreifen, Flusskies 8/32, BxT=80x30cm**
Menge: 0,000 m
DIN 276-18: 533
Leistungsbereiche: 003

**003.04.09.0070 Traufstreifen, Marmorkies 16/25, BxT=20x30cm**
Menge: 0,000 m
DIN 276-18: 533
Leistungsbereiche: 003

**003.04.09.0080 Traufstreifen, Marmorkies 16/25, BxT=50x30cm**
Menge: 0,000 m
DIN 276-18: 533
Leistungsbereiche: 003

**003.04.09.0090 Traufstreifen, Marmorkies 16/25, BxT=80x30cm**
Menge: 0,000 m
DIN 276-18: 533
Leistungsbereiche: 003

**003.04.09.0100 Schüttung, Geröllkies 54/72, T=30cm**
Menge: 0,000 m2
DIN 276-18: 533
Leistungsbereiche: 003

*Hinweis: TRAUFSTREIFEN/SCHÜTTUNG, BASALT*

**003.04.09.0110 Schüttung, Basalt 32/64, T=20cm**
Menge: 0,000 m2
DIN 276-18: 533
Leistungsbereiche: 003

*Hinweis: TRAUFSTREIFEN/SCHÜTTUNG, GRANIT*

**003.04.09.0120 Traufstreifen, Granitsplitt/Schotter, BxT=30x20cm**
Menge: 0,000 m
DIN 276-18: 533
Leistungsbereiche: 003

**003.04.09.0130 Traufstreifen, Granitsplitt/Schotter, BxT=45x20cm**
Menge: 0,000 m
DIN 276-18: 533
Leistungsbereiche: 003

**003.04.09.0140 Schüttung, Granitsplitt/Schotter, T=20cm**
Menge: 0,000 m2
DIN 276-18: 533
Leistungsbereiche: 003

##### Untertitel 003.04.10 Schotterrasen

**003.04.10.0010 Schotterrasen, Kat. N1, d=15cm**
Menge: 0,000 m2
DIN 276-18: 531
Leistungsbereiche: 080

**003.04.10.0020 Schotterrasen, Kat. N2+3, d=20cm**
Menge: 0,000 m2
DIN 276-18: 532
Leistungsbereiche: 080

**003.04.10.0030 Schotterrasen, Kat. N FW, d=20cm**
Menge: 0,000 m2
DIN 276-18: 532
Leistungsbereiche: 080

#### Titel 003.05 Entwässerung, Versickerung

##### Untertitel 003.05.01 Dränagepackung

**003.05.01.0010 Dränagepackung, Kies, 8/32mm, BxH=<30/30cm**
Menge: 0,000 m
DIN 276-18: 525
Leistungsbereiche: 010

##### Untertitel 003.05.02 Mulden

*Hinweis: RINNEN - PFLASTER, PLATTEN*

**003.05.02.0010 Muldenrinne, Betonplatten, 30x33x12cm**
Menge: 0,000 m
DIN 276-18: 532
Leistungsbereiche: 080

**003.05.02.0020 Rinne, Betonpflastersteine, 2reihig, B=20cm**
Menge: 0,000 m
DIN 276-18: 532
Leistungsbereiche: 080

**003.05.02.0030 Rinne, Betonpflastersteine, 3reihig, B=30cm**
Menge: 0,000 m
DIN 276-18: 532
Leistungsbereiche: 080

**003.05.02.0040 Rinne, Granitpflastersteinen, 2reihig, B=32cm**
Menge: 0,000 m
DIN 276-18: 532
Leistungsbereiche: 080

**003.05.02.0050 Rinne, Granitpflastersteinen, 3reihig, B=48cm**
Menge: 0,000 m
DIN 276-18: 532
Leistungsbereiche: 080

##### Untertitel 003.05.03 Fassadenrinnen

*Hinweis: FIXE BAUHÖHE*

**003.05.03.0010 Fassadenrinne, Stahl verz., B=<130mm, H=75/100mm**
Menge: 0,000 m
DIN 276-18: 551
Leistungsbereiche: 080

**003.05.03.0020 Fassadenrinne, Stahl verz., B=155mm, H=75/100mm**
Menge: 0,000 m
DIN 276-18: 551
Leistungsbereiche: 080

**003.05.03.0030 Fassadenrinne, Stahl verz., B=200mm, H=75mm**
Menge: 0,000 m
DIN 276-18: 551
Leistungsbereiche: 080

**003.05.03.0040 Fassadenrinne, VA, B=100mm, H=75/100mm**
Menge: 0,000 m
DIN 276-18: 551
Leistungsbereiche: 080

**003.05.03.0050 Fassadenrinne, VA, B=130mm, H=75**
Menge: 0,000 m
DIN 276-18: 551
Leistungsbereiche: 080

**003.05.03.0060 Fassadenrinne, VA, B=155mm, H=75/100mm**
Menge: 0,000 m
DIN 276-18: 551
Leistungsbereiche: 080

**003.05.03.0070 Fassadenrinne, VA, B=200mm, H=75mm**
Menge: 0,000 m
DIN 276-18: 551
Leistungsbereiche: 080

*Hinweis: HÖHENVERSTELLBAR*

**003.05.03.0080 Fassadenrinne, Stahl verz., B=<130mm, höhenverstellbar, H=55-108mm**
Menge: 0,000 m
DIN 276-18: 551
Leistungsbereiche: 080

**003.05.03.0090 Fassadenrinne, Stahl verz., B=<130mm, höhenverstellbar, H=108-168mm**
Menge: 0,000 m
DIN 276-18: 551
Leistungsbereiche: 080

**003.05.03.0100 Fassadenrinne, Stahl verz., B=155mm, höhenverstellbar, H=55-108mm**
Menge: 0,000 m
DIN 276-18: 551
Leistungsbereiche: 080

**003.05.03.0110 Fassadenrinne, Stahl verz., B=155mm, höhenverstellbar, H=108-168mm**
Menge: 0,000 m
DIN 276-18: 551
Leistungsbereiche: 080

**003.05.03.0120 Fassadenrinne, Stahl verz., B=200mm, höhenverstellbar, H=55-108mm**
Menge: 0,000 m
DIN 276-18: 551
Leistungsbereiche: 080

**003.05.03.0130 Fassadenrinne, Stahl verz., B=200mm, höhenverstellbar, H=108-168mm**
Menge: 0,000 m
DIN 276-18: 551
Leistungsbereiche: 080

**003.05.03.0140 Fassadenrinne, Stahl verz., B=250mm, höhenverstellbar, H=55-108mm**
Menge: 0,000 m
DIN 276-18: 551
Leistungsbereiche: 080

**003.05.03.0150 Fassadenrinne, Stahl verz., B=250mm, höhenverstellbar, H=108-168mm**
Menge: 0,000 m
DIN 276-18: 551
Leistungsbereiche: 080

**003.05.03.0160 Fassadenrinne, VA, B=<130mm, höhenverstellbar, H=55-78mm**
Menge: 0,000 m
DIN 276-18: 551
Leistungsbereiche: 080

**003.05.03.0170 Fassadenrinne, VA, B=<130mm, höhenverstellbar, H=78-108mm**
Menge: 0,000 m
DIN 276-18: 551
Leistungsbereiche: 080

**003.05.03.0180 Fassadenrinne, VA, B=<130mm, höhenverstellbar, H=108-168mm**
Menge: 0,000 m
DIN 276-18: 551
Leistungsbereiche: 080

**003.05.03.0190 Fassadenrinne, VA, B=155mm, höhenverstellbar, H=55-78mm**
Menge: 0,000 m
DIN 276-18: 551
Leistungsbereiche: 080

**003.05.03.0200 Fassadenrinne, VA, B=155mm, höhenverstellbar, H=78-108mm**
Menge: 0,000 m
DIN 276-18: 551
Leistungsbereiche: 080

**003.05.03.0210 Fassadenrinne, VA, B=155mm, höhenverstellbar, H=108-168mm**
Menge: 0,000 m
DIN 276-18: 551
Leistungsbereiche: 080

**003.05.03.0220 Fassadenrinne, VA, B=200mm, höhenverstellbar, H=55-78mm**
Menge: 0,000 m
DIN 276-18: 551
Leistungsbereiche: 080

**003.05.03.0230 Fassadenrinne, VA, B=200mm, höhenverstellbar, H=78-108mm**
Menge: 0,000 m
DIN 276-18: 551
Leistungsbereiche: 080

**003.05.03.0240 Fassadenrinne, VA, B=200mm, höhenverstellbar, H=108-168mm**
Menge: 0,000 m
DIN 276-18: 551
Leistungsbereiche: 080

**003.05.03.0250 Fassadenrinne, VA, B=250mm, höhenverstellbar, H=55-78mm**
Menge: 0,000 m
DIN 276-18: 551
Leistungsbereiche: 080

**003.05.03.0260 Fassadenrinne, VA, B=250mm, höhenverstellbar, H=78-108mm**
Menge: 0,000 m
DIN 276-18: 551
Leistungsbereiche: 080

**003.05.03.0270 Fassadenrinne, VA, B=250mm, höhenverstellbar, H=108-168mm**
Menge: 0,000 m
DIN 276-18: 551
Leistungsbereiche: 080

##### Untertitel 003.05.04 Entwässerungsrinnen

*Hinweis: RINNEN - POLYMERBETON*

**003.05.04.0010 Entwässerungsrinne, Kante verz., NW100**
Menge: 0,000 m
DIN 276-18: 551
Leistungsbereiche: 080

**003.05.04.0020 Entwässerungsrinne, Kante verz., NW150**
Menge: 0,000 m
DIN 276-18: 551
Leistungsbereiche: 080

**003.05.04.0030 Entwässerungsrinne, Kante verz., NW200**
Menge: 0,000 m
DIN 276-18: 551
Leistungsbereiche: 080

**003.05.04.0040 Entwässerungsrinne, Kante verz., NW300**
Menge: 0,000 m
DIN 276-18: 551
Leistungsbereiche: 080

**003.05.04.0050 Entwässerungsrinne, Kante VA, NW100**
Menge: 0,000 m
DIN 276-18: 551
Leistungsbereiche: 080

**003.05.04.0060 Entwässerungsrinne, Kante VA, NW150**
Menge: 0,000 m
DIN 276-18: 551
Leistungsbereiche: 080

**003.05.04.0070 Entwässerungsrinne, Kante VA, NW200**
Menge: 0,000 m
DIN 276-18: 551
Leistungsbereiche: 080

**003.05.04.0080 Entwässerungsrinne, Kante VA, NW300**
Menge: 0,000 m
DIN 276-18: 551
Leistungsbereiche: 080

**003.05.04.0090 Flachrinne, Polymerbeton, Kante verz., NW100**
Menge: 0,000 m
DIN 276-18: 551
Leistungsbereiche: 080

**003.05.04.0100 Flachrinne, Polymerbeton, Kante verz., NW150**
Menge: 0,000 m
DIN 276-18: 551
Leistungsbereiche: 080

**003.05.04.0110 Flachrinne, Polymerbeton, Kante verz., NW200**
Menge: 0,000 m
DIN 276-18: 551
Leistungsbereiche: 080

**003.05.04.0120 Flachrinne, Polymerbeton, Kante VA, NW100**
Menge: 0,000 m
DIN 276-18: 551
Leistungsbereiche: 080

**003.05.04.0130 Flachrinne, Polymerbeton, Kante VA, NW150**
Menge: 0,000 m
DIN 276-18: 551
Leistungsbereiche: 080

**003.05.04.0140 Flachrinne, Polymerbeton, Kante VA, NW200**
Menge: 0,000 m
DIN 276-18: 551
Leistungsbereiche: 080

*Hinweis: EINLAUFKASTEN*

**003.05.04.0150 Einlaufkasten, Polymerbeton, Kante verz., NW100**
Menge: 0,000 St
DIN 276-18: 551
Leistungsbereiche: 080

**003.05.04.0160 Einlaufkasten, Polymerbeton, Kante verz., NW150**
Menge: 0,000 St
DIN 276-18: 551
Leistungsbereiche: 080

**003.05.04.0170 Einlaufkasten, Polymerbeton, Kante verz., NW200**
Menge: 0,000 St
DIN 276-18: 551
Leistungsbereiche: 080

**003.05.04.0180 Einlaufkasten, Polymerbeton, Kante verz., NW300**
Menge: 0,000 St
DIN 276-18: 551
Leistungsbereiche: 080

**003.05.04.0190 Einlaufkasten, Polymerbeton, Kante VA, NW100**
Menge: 0,000 St
DIN 276-18: 551
Leistungsbereiche: 080

**003.05.04.0200 Einlaufkasten, Polymerbeton, Kante VA, NW150**
Menge: 0,000 St
DIN 276-18: 551
Leistungsbereiche: 080

**003.05.04.0210 Einlaufkasten, Polymerbeton, Kante VA, NW200**
Menge: 0,000 St
DIN 276-18: 551
Leistungsbereiche: 080

**003.05.04.0220 Einlaufkasten, Polymerbeton, Kante VA, NW300**
Menge: 0,000 St
DIN 276-18: 551
Leistungsbereiche: 080

**003.05.04.0230 Einlaufkasten Flachrinne, Polymerbeton, Kante verz., NW100**
Menge: 0,000 St
DIN 276-18: 551
Leistungsbereiche: 080

**003.05.04.0240 Einlaufkasten Flachrinne, Polymerbeton, Kante verz., NW150**
Menge: 0,000 St
DIN 276-18: 551
Leistungsbereiche: 080

**003.05.04.0250 Einlaufkasten Flachrinne, Polymerbeton, Kante verz., NW200**
Menge: 0,000 St
DIN 276-18: 551
Leistungsbereiche: 080

**003.05.04.0260 Einlaufkasten Flachrinne, Polymerbeton, Kante VA, NW100**
Menge: 0,000 St
DIN 276-18: 551
Leistungsbereiche: 080

**003.05.04.0270 Einlaufkasten Flachrinne, Polymerbeton, Kante VA, NW150**
Menge: 0,000 St
DIN 276-18: 551
Leistungsbereiche: 080

**003.05.04.0280 Einlaufkasten Flachrinne, Polymerbeton, Kante VA, NW200**
Menge: 0,000 St
DIN 276-18: 551
Leistungsbereiche: 080

*Hinweis: ABDECKUNGEN*

**003.05.04.0290 Abdeckung, Stegrost, Stahl verz., A15, NW100**
Menge: 0,000 m
DIN 276-18: 551
Leistungsbereiche: 080

**003.05.04.0300 Abdeckung, Stegrost, Stahl verz., C250, NW100**
Menge: 0,000 m
DIN 276-18: 551
Leistungsbereiche: 080

**003.05.04.0310 Abdeckung, Stegrost, VA, A15, NW100**
Menge: 0,000 m
DIN 276-18: 551
Leistungsbereiche: 080

**003.05.04.0320 Abdeckung, Stegrost, VA, C250, NW100**
Menge: 0,000 m
DIN 276-18: 551
Leistungsbereiche: 080

**003.05.04.0330 Abdeckung, Stegrost, Gusseisen, B125, NW100**
Menge: 0,000 m
DIN 276-18: 551
Leistungsbereiche: 080

**003.05.04.0340 Abdeckung, Stegrost, Gusseisen, C250, NW100**
Menge: 0,000 m
DIN 276-18: 551
Leistungsbereiche: 080

**003.05.04.0350 Abdeckung, Stegrost, Gusseisen, C250, NW150**
Menge: 0,000 m
DIN 276-18: 551
Leistungsbereiche: 080

**003.05.04.0360 Abdeckung, Stegrost, Gusseisen, C250, NW200**
Menge: 0,000 m
DIN 276-18: 551
Leistungsbereiche: 080

**003.05.04.0370 Abdeckung, Stegrost, Gusseisen, C250, NW300**
Menge: 0,000 m
DIN 276-18: 551
Leistungsbereiche: 080

**003.05.04.0380 Abdeckung, Stegrost, Gusseisen, D400, NW100**
Menge: 0,000 m
DIN 276-18: 551
Leistungsbereiche: 080

**003.05.04.0390 Abdeckung, Stegrost, Gusseisen, D400, NW150**
Menge: 0,000 m
DIN 276-18: 551
Leistungsbereiche: 080

**003.05.04.0400 Abdeckung, Stegrost, Gusseisen, D400, NW200**
Menge: 0,000 m
DIN 276-18: 551
Leistungsbereiche: 080

**003.05.04.0410 Abdeckung, Stegrost, Gusseisen, D400, NW300**
Menge: 0,000 m
DIN 276-18: 551
Leistungsbereiche: 080

**003.05.04.0420 Abdeckung, Stegrost, Gusseisen, E600, NW100**
Menge: 0,000 m
DIN 276-18: 551
Leistungsbereiche: 080

**003.05.04.0430 Abdeckung, Stegrost, Gusseisen, E600, NW150**
Menge: 0,000 m
DIN 276-18: 551
Leistungsbereiche: 080

**003.05.04.0440 Abdeckung, Stegrost, Gusseisen, E600, NW200**
Menge: 0,000 m
DIN 276-18: 551
Leistungsbereiche: 080

**003.05.04.0450 Abdeckung, Stegrost, Gusseisen, E600, NW300**
Menge: 0,000 m
DIN 276-18: 551
Leistungsbereiche: 080

**003.05.04.0460 Abdeckung, Schlitzrahmen, Stahl verz., C250, NW100**
Menge: 0,000 m
DIN 276-18: 551
Leistungsbereiche: 080

**003.05.04.0470 Abdeckung, Schlitzrahmen, Stahl verz., C250, NW150**
Menge: 0,000 m
DIN 276-18: 551
Leistungsbereiche: 080

**003.05.04.0480 Abdeckung, Schlitzrahmen, Stahl verz., C250, NW200**
Menge: 0,000 m
DIN 276-18: 551
Leistungsbereiche: 080

**003.05.04.0490 Abdeckung, Schlitzrahmen, Stahl verz., D400, NW100**
Menge: 0,000 m
DIN 276-18: 551
Leistungsbereiche: 080

**003.05.04.0500 Abdeckung, Schlitzrahmen, Stahl verz., D400, NW150**
Menge: 0,000 m
DIN 276-18: 551
Leistungsbereiche: 080

**003.05.04.0510 Abdeckung, Schlitzrahmen, Stahl verz., D400, NW200**
Menge: 0,000 m
DIN 276-18: 551
Leistungsbereiche: 080

**003.05.04.0520 Abdeckung, Schlitzrahmen, VA, C250, NW100**
Menge: 0,000 m
DIN 276-18: 551
Leistungsbereiche: 080

**003.05.04.0530 Abdeckung, Schlitzrahmen, VA, C250, NW150**
Menge: 0,000 m
DIN 276-18: 551
Leistungsbereiche: 080

**003.05.04.0540 Abdeckung, Schlitzrahmen, VA, C250, NW200**
Menge: 0,000 m
DIN 276-18: 551
Leistungsbereiche: 080

**003.05.04.0550 Abdeckung, Schlitzrahmen, VA, D400, NW100**
Menge: 0,000 m
DIN 276-18: 551
Leistungsbereiche: 080

**003.05.04.0560 Abdeckung, Schlitzrahmen, VA, D400, NW150**
Menge: 0,000 m
DIN 276-18: 551
Leistungsbereiche: 080

**003.05.04.0570 Abdeckung, Schlitzrahmen, VA, D400, NW200**
Menge: 0,000 m
DIN 276-18: 551
Leistungsbereiche: 080

##### Untertitel 003.05.05 Einläufe

*Hinweis: PUNKT/HOFABLÄUFE*

**003.05.05.0010 Punktablauf, Kunststoff, Kunststoffrost, B125, 250x250x205mm**
Menge: 0,000 St
DIN 276-18: 551
Leistungsbereiche: 080

**003.05.05.0020 Punktablauf, Kunststoff, Maschenrost, Stahl verz., B125, 250x250x205mm**
Menge: 0,000 St
DIN 276-18: 551
Leistungsbereiche: 080

**003.05.05.0030 Punktablauf, Polymerbeton, Rahmen Guss, B125, 300x300x400mm**
Menge: 0,000 St
DIN 276-18: 551
Leistungsbereiche: 080

**003.05.05.0040 Punktablauf, Polymerbeton, Rahmen verz., B125, 294x294x400mm**
Menge: 0,000 St
DIN 276-18: 551
Leistungsbereiche: 080

**003.05.05.0050 Aufsatzkasten Punktablauf, Polymerbeton, B125, H=232mm**
Menge: 0,000 St
DIN 276-18: 551
Leistungsbereiche: 080

**003.05.05.0060 Punktablauf, Polymerbeton, Rahmen Guss, D400, 300x300x275mm**
Menge: 0,000 St
DIN 276-18: 551
Leistungsbereiche: 080

**003.05.05.0070 Punktablauf, Polymerbeton, Rahmen Guss, D400, 300x300x580mm**
Menge: 0,000 St
DIN 276-18: 551
Leistungsbereiche: 080

**003.05.05.0080 Zwischenteil Punktablauf, Polymerbeton, D400, H=290mm**
Menge: 0,000 St
DIN 276-18: 551
Leistungsbereiche: 080

**003.05.05.0090 Hofablauf, Kunststoff, lagernd, einbauen**
Menge: 0,000 St
DIN 276-18: 551
Leistungsbereiche: 080

*Hinweis: STRASSENABLÄUFE*

**003.05.05.0100 Straßenablauf, Kunststoff PP, H=700mm**
Menge: 0,000 St
DIN 276-18: 551
Leistungsbereiche: 080

**003.05.05.0110 Zwischenteil, Kunststoff PP, H=350mm**
Menge: 0,000 St
DIN 276-18: 551
Leistungsbereiche: 080

**003.05.05.0120 Aufstockelement, Kunststoff PP, 300x500x120mm**
Menge: 0,000 St
DIN 276-18: 551
Leistungsbereiche: 080

**003.05.05.0130 Aufstockelement, Kunststoff PP, 500x500x120mm**
Menge: 0,000 St
DIN 276-18: 551
Leistungsbereiche: 080

**003.05.05.0140 Aufsatz mit Rost, Gusseisen, C250, 300x500mm**
Menge: 0,000 St
DIN 276-18: 551
Leistungsbereiche: 080

**003.05.05.0150 Aufsatz mit Rost, Gusseisen, D400, 300x500mm**
Menge: 0,000 St
DIN 276-18: 551
Leistungsbereiche: 080

**003.05.05.0160 Aufsatz mit Rost, Gusseisen, D400, 500x500mm**
Menge: 0,000 St
DIN 276-18: 551
Leistungsbereiche: 080

##### Untertitel 003.05.06 Rigolen

**003.05.06.0010 Bodenaushub, Bodenklasse 3-4, lagern**
Menge: 0,000 m3
DIN 276-18: 511
Leistungsbereiche: 003

**003.05.06.0020 Sauberkeitsschicht, Kies, t=5cm**
Menge: 0,000 m2
DIN 276-18: 524
Leistungsbereiche: 003

**003.05.06.0030 Verfüllung, Lagermaterial**
Menge: 0,000 m3
DIN 276-18: 511
Leistungsbereiche: 003

**003.05.06.0040 Versickerungsanlage (Rigole), H=0,60m**
Menge: 0,000 m3
DIN 276-18: 525
Leistungsbereiche: 003

**003.05.06.0050 Revisionsschacht, Gussabdeckung, H=1,00m**
Menge: 0,000 St
DIN 276-18: 525
Leistungsbereiche: 003

#### Titel 003.06 Ausstattung und Einbauten

##### Untertitel 003.06.01 Treppen

**003.06.01.0010 Blockstufe, Sichtbeton, BxHxL=31x19x110cm**
Menge: 0,000 St
DIN 276-18: 544
Leistungsbereiche: 003

**003.06.01.0020 Blockstufe, Sichtbeton, BxHxL=31x19x130cm**
Menge: 0,000 St
DIN 276-18: 544
Leistungsbereiche: 003

**003.06.01.0030 Blockstufe, Sichtbeton, BxHxL=31x19x150cm**
Menge: 0,000 St
DIN 276-18: 544
Leistungsbereiche: 003

**003.06.01.0040 Blockstufe, Sichtbeton, BxH=31x19cm**
Menge: 0,000 m
DIN 276-18: 544
Leistungsbereiche: 003

**003.06.01.0050 Treppenanlage, Betonblockstufen, 3Stg, B=1,10m**
Menge: 0,000 St
DIN 276-18: 544
Leistungsbereiche: 003

**003.06.01.0060 Treppenanlage, Beton, 3Stg, B=1,25m**
Menge: 0,000 St
DIN 276-18: 544
Leistungsbereiche: 003

**003.06.01.0070 Treppenanlage, Beton, 5Stg, B=1,25m**
Menge: 0,000 St
DIN 276-18: 544
Leistungsbereiche: 003

##### Untertitel 003.06.02 Geländer im Außenbereich

*Hinweis: SENKRECHTE FÜLLSTÄBE, STAHLHANDLAUF*

**003.06.02.0010 Geländer, Füllstäbe, Handlauf, verzinkt, H=0,90m**
Menge: 0,000 m
DIN 276-18: 544
Leistungsbereiche: 003

**003.06.02.0020 Geländer, Füllstäbe, Handlauf, verz.+pulv., H=0,90m**
Menge: 0,000 m
DIN 276-18: 544
Leistungsbereiche: 003

**003.06.02.0030 Geländer, Füllstäbe, Handlauf, VA, H=0,90m**
Menge: 0,000 m
DIN 276-18: 544
Leistungsbereiche: 003

*Hinweis: KNIESTABGELÄNDER*

**003.06.02.0040 Geländer, Kniestab, Handlauf, verzinkt, H=0,90m**
Menge: 0,000 m
DIN 276-18: 544
Leistungsbereiche: 003

**003.06.02.0050 Geländer, Kniestab, Handlauf, verz.+pulv., H=0,90m**
Menge: 0,000 m
DIN 276-18: 544
Leistungsbereiche: 003

**003.06.02.0060 Zulage je weitere Querstrebe**
Menge: 0,000 m
DIN 276-18: 544
Leistungsbereiche: 003

**003.06.02.0070 Geländer, Kniestab, Handlauf, VA, H=0,90m**
Menge: 0,000 m
DIN 276-18: 544
Leistungsbereiche: 003

**003.06.02.0080 Zulage je weitere Querstrebe VA**
Menge: 0,000 m
DIN 276-18: 544
Leistungsbereiche: 003

*Hinweis: TREPPENHANDLAUF*

**003.06.02.0090 Treppenhandlauf, freistehend, verzinkt, H=0,90m**
Menge: 0,000 m
DIN 276-18: 544
Leistungsbereiche: 003

**003.06.02.0100 Treppenhandlauf, freistehend, verz.+pulv., H=0,90m**
Menge: 0,000 m
DIN 276-18: 544
Leistungsbereiche: 003

**003.06.02.0110 Treppenhandlauf, freistehend, VA, H=0,90m**
Menge: 0,000 m
DIN 276-18: 544
Leistungsbereiche: 003

*Hinweis: ZULAGEN, ALLGEMEIN*

**003.06.02.0120 Zulage Stahl-Handlaufenden abgerundet**
Menge: 0,000 St
DIN 276-18: 544
Leistungsbereiche: 003

**003.06.02.0130 Zulage VA-Handlaufenden abgerundet**
Menge: 0,000 St
DIN 276-18: 544
Leistungsbereiche: 003

##### Untertitel 003.06.03 Sitzbänke

*Hinweis: OHNE RÜCKENLEHNE*

**003.06.03.0010 Sitzbank Fichte, L=1,80m**
Menge: 0,000 St
DIN 276-18: 561
Leistungsbereiche: 003

**003.06.03.0020 Sitzbank, Lärche, L=1,80m**
Menge: 0,000 St
DIN 276-18: 561
Leistungsbereiche: 003

**003.06.03.0030 Sitzbank, Beton/Holz Kiefer, L=1,80m**
Menge: 0,000 St
DIN 276-18: 561
Leistungsbereiche: 003

*Hinweis: MIT RÜCKENLEHNE*

**003.06.03.0040 Sitzbank, Rückenlehne, Fichte, L=1,80m**
Menge: 0,000 St
DIN 276-18: 561
Leistungsbereiche: 003

**003.06.03.0050 Sitzbank, Rückenlehne, Gußeisen/Holz Lärche, L=1,80m**
Menge: 0,000 St
DIN 276-18: 561
Leistungsbereiche: 003

**003.06.03.0060 Sitzbank, Rückenlehne, Beton/Holz Kiefer, L=1,80m**
Menge: 0,000 St
DIN 276-18: 561
Leistungsbereiche: 003

##### Untertitel 003.06.04 Fahrradbügel

*Hinweis: RUNDROHR*

**003.06.04.0010 Fahrrad-Bügel, RR, 500x800mm, Zn**
Menge: 0,000 St
DIN 276-18: 561
Leistungsbereiche: 003

**003.06.04.0020 Fahrrad-Bügel, RR, 500x800mm, VA**
Menge: 0,000 St
DIN 276-18: 561
Leistungsbereiche: 003

**003.06.04.0030 Fahrrad-Bügel, RR, Holm, 1000x800mm, Zn**
Menge: 0,000 St
DIN 276-18: 561
Leistungsbereiche: 003

**003.06.04.0040 Fahrrad-Bügel, RR, Holm, 1000x800mm, Zn+beschichtet**
Menge: 0,000 St
DIN 276-18: 561
Leistungsbereiche: 003

**003.06.04.0050 Fahrrad-Bügel, RR, 1000x950mm, Zn**
Menge: 0,000 St
DIN 276-18: 561
Leistungsbereiche: 003

**003.06.04.0060 Fahrrad-Bügel, RR, 1000x950mm, VA**
Menge: 0,000 St
DIN 276-18: 561
Leistungsbereiche: 003

**003.06.04.0070 Fahrrad-Bügel, RR, Holm, 1000x950mm, Zn**
Menge: 0,000 St
DIN 276-18: 561
Leistungsbereiche: 003

**003.06.04.0080 Fahrrad-Bügel, RR, Holm, 1000x950mm, VA**
Menge: 0,000 St
DIN 276-18: 561
Leistungsbereiche: 003

*Hinweis: FLACHSTAHL*

**003.06.04.0090 Fahrrad-Bügel, FS, 850x850mm, Zn**
Menge: 0,000 St
DIN 276-18: 561
Leistungsbereiche: 003

**003.06.04.0100 Fahrrad-Bügel, FS, 850x850mm, Zn+beschichtet**
Menge: 0,000 St
DIN 276-18: 561
Leistungsbereiche: 003

**003.06.04.0110 Fahrrad-Bügel, FS, 850x850mm, VA**
Menge: 0,000 St
DIN 276-18: 561
Leistungsbereiche: 003

**003.06.04.0120 Fahrrad-Bügel, FS, Holm, 850x850mm, Zn**
Menge: 0,000 St
DIN 276-18: 561
Leistungsbereiche: 003

**003.06.04.0130 Fahrrad-Bügel, FS, Holm, 850x850mm, Zn+beschichtet**
Menge: 0,000 St
DIN 276-18: 561
Leistungsbereiche: 003

**003.06.04.0140 Fahrrad-Bügel, FS, Querholm, 850x850mm, VA**
Menge: 0,000 St
DIN 276-18: 561
Leistungsbereiche: 003

*Hinweis: REIHENPARKER*

**003.06.04.0150 Reihenparker, hoch/tief, 2 Fahrräder**
Menge: 0,000 St
DIN 276-18: 561
Leistungsbereiche: 003

**003.06.04.0160 Reihenparker, hoch/tief, 3 Fahrräder**
Menge: 0,000 St
DIN 276-18: 561
Leistungsbereiche: 003

**003.06.04.0170 Reihenparker, hoch/tief, 4 Fahrräder**
Menge: 0,000 St
DIN 276-18: 561
Leistungsbereiche: 003

**003.06.04.0180 Reihenparker, hoch/tief, 5 Fahrräder**
Menge: 0,000 St
DIN 276-18: 561
Leistungsbereiche: 003

##### Untertitel 003.06.05 Abfallbehälter/Ascher

**003.06.05.0010 Abfallbehälter, Stahl, rund, 40L**
Menge: 0,000 St
DIN 276-18: 561
Leistungsbereiche: 003

**003.06.05.0020 Abfallbehälter, Stahl, eckig, 40L**
Menge: 0,000 St
DIN 276-18: 561
Leistungsbereiche: 003

**003.06.05.0030 Abfallbehälter mit Ascher, Stahl, eckig, 40L**
Menge: 0,000 St
DIN 276-18: 561
Leistungsbereiche: 003

**003.06.05.0040 Standascher, Stahl, eckig, 4,3L**
Menge: 0,000 St
DIN 276-18: 561
Leistungsbereiche: 003

##### Untertitel 003.06.06 Mülleinhausung

**003.06.06.0010 Mülltonnenbox, 1türig, Stahlblech, ca. 0,70x0,80x1,20m**
Menge: 0,000 St
DIN 276-18: 561
Leistungsbereiche: 003

**003.06.06.0020 Mülltonnenbox, 2türig, Stahlblech, ca. 1,30x0,80x1,20m**
Menge: 0,000 St
DIN 276-18: 561
Leistungsbereiche: 003

**003.06.06.0030 Mülltonnenbox, 3türig, Stahlblech, ca. 2,00x0,80x1,20m**
Menge: 0,000 St
DIN 276-18: 561
Leistungsbereiche: 003

**003.06.06.0040 Müllplatzeinhausung, Stahl/Alu, 4,60x4,20x2,40m**
Menge: 0,000 St
DIN 276-18: 561
Leistungsbereiche: 003

**003.06.06.0050 Müllplatzeinhausung, Stahl/Holz, 4,60x4,20x2,40m**
Menge: 0,000 St
DIN 276-18: 561
Leistungsbereiche: 003

##### Untertitel 003.06.07 Fahnenmast

*Hinweis: FAHNENMAST OHNE AUSLEGER*

**003.06.07.0010 Fahnenmast, D=90mm, L=7,00m**
Menge: 0,000 St
DIN 276-18: 561
Leistungsbereiche: 003

**003.06.07.0020 Fahnenmast, D=90mm, L=8,00m**
Menge: 0,000 St
DIN 276-18: 561
Leistungsbereiche: 003

*Hinweis: FAHNENMAST MIT AUSLEGER*

**003.06.07.0030 Fahnenmast, D=90mm, L=7,00m**
Menge: 0,000 St
DIN 276-18: 561
Leistungsbereiche: 003

**003.06.07.0040 Fahnenmast, D=90mm, L=8,00m**
Menge: 0,000 St
DIN 276-18: 561
Leistungsbereiche: 003

##### Untertitel 003.06.08 Pflanztröge

*Hinweis: PFLANZTRÖGE*

**003.06.08.0010 Pflanztrog, Fiberglas, 60x60x60cm**
Menge: 0,000 St
DIN 276-18: 561
Leistungsbereiche: 003

**003.06.08.0020 Pflanztrog, Fiberglas, 120x50x60cm**
Menge: 0,000 St
DIN 276-18: 561
Leistungsbereiche: 003

**003.06.08.0030 Pflanztrog, Fiberglas, 200x50x60cm**
Menge: 0,000 St
DIN 276-18: 561
Leistungsbereiche: 003

**003.06.08.0040 Pflanztrog, Alu, 60x60x60cm**
Menge: 0,000 St
DIN 276-18: 561
Leistungsbereiche: 003

**003.06.08.0050 Pflanztrog, Alu, 120x50x60cm**
Menge: 0,000 St
DIN 276-18: 561
Leistungsbereiche: 003

**003.06.08.0060 Pflanztrog, Alu, 200x50x60cm**
Menge: 0,000 St
DIN 276-18: 561
Leistungsbereiche: 003

**003.06.08.0070 Pflanztrog, Cortenstahl, 60x60x60cm**
Menge: 0,000 St
DIN 276-18: 561
Leistungsbereiche: 003

**003.06.08.0080 Pflanztrog, Cortenstahl, 120x50x60cm**
Menge: 0,000 St
DIN 276-18: 561
Leistungsbereiche: 003

**003.06.08.0090 Pflanztrog, Cortenstahl, 200x50x60cm**
Menge: 0,000 St
DIN 276-18: 561
Leistungsbereiche: 003

**003.06.08.0100 Pflanztrog, Faserzement, 60x60x60cm**
Menge: 0,000 St
DIN 276-18: 561
Leistungsbereiche: 003

**003.06.08.0110 Pflanztrog, Faserzement, 100x60x60cm**
Menge: 0,000 St
DIN 276-18: 561
Leistungsbereiche: 003

**003.06.08.0120 Pflanztrog, Faserzement, 180x60x60cm**
Menge: 0,000 St
DIN 276-18: 561
Leistungsbereiche: 003

*Hinweis: SUBSTRAT*

**003.06.08.0130 Trogfüllung, Substrat**
Menge: 0,000 m3
DIN 276-18: 561
Leistungsbereiche: 003

##### Untertitel 003.06.09 Spielgeräte

*Hinweis: GERÄTE*

**003.06.09.0010 Sandkasteneinfassung, Holzpalisaden, D=18cm**
Menge: 0,000 m
DIN 276-18: 562
Leistungsbereiche: 003

**003.06.09.0020 Sandkasteneinfassung, Rundholz, D=0,20m**
Menge: 0,000 m
DIN 276-18: 562
Leistungsbereiche: 003

**003.06.09.0030 Sandkasteneinfassung, Kantholz, 3lg, H=0,27m**
Menge: 0,000 m
DIN 276-18: 562
Leistungsbereiche: 003

**003.06.09.0040 Spielsand einschl. Unterbau**
Menge: 0,000 m2
DIN 276-18: 562
Leistungsbereiche: 003

**003.06.09.0050 Spielgerät Federwippe**
Menge: 0,000 St
DIN 276-18: 562
Leistungsbereiche: 003

**003.06.09.0060 Vogelnestschaukel**
Menge: 0,000 St
DIN 276-18: 562
Leistungsbereiche: 003

**003.06.09.0070 Schaukel-Set für 2 Schaukeln, Holz**
Menge: 0,000 St
DIN 276-18: 562
Leistungsbereiche: 003

**003.06.09.0080 Schaukel-Set für 2 Schaukeln, Stahl**
Menge: 0,000 St
DIN 276-18: 562
Leistungsbereiche: 003

**003.06.09.0090 Rutsche, Metall, H=2,00m**
Menge: 0,000 St
DIN 276-18: 562
Leistungsbereiche: 003

**003.06.09.0100 Spielkombination, 6,30x6,50x3,60m**
Menge: 0,000 St
DIN 276-18: 562
Leistungsbereiche: 003

**003.06.09.0110 Gesamt-Ingebrauchnahmeprüfung Spielplatz**
Menge: 0,000 psch
DIN 276-18: 562
Leistungsbereiche: 003

*Hinweis: FALLSCHUTZ*

**003.06.09.0120 Fallschutzplatten, Gummigranulat, 500x500x30mm**
Menge: 0,000 m2
DIN 276-18: 536
Leistungsbereiche: 003

**003.06.09.0130 Fallschutzplatten, Gummigranulat, 500x500x45mm**
Menge: 0,000 m2
DIN 276-18: 536
Leistungsbereiche: 003

**003.06.09.0140 Fallschutzplatten, Gummigranulat, 500x500x65mm**
Menge: 0,000 m2
DIN 276-18: 536
Leistungsbereiche: 003

**003.06.09.0150 Fallschutzplatten, Gummigranulat, 500x500x80mm**
Menge: 0,000 m2
DIN 276-18: 536
Leistungsbereiche: 003

**003.06.09.0160 Fallschutz, Holzhackschnitzel, d= mind. 200mm**
Menge: 0,000 m2
DIN 276-18: 536
Leistungsbereiche: 003

**003.06.09.0170 Fallschutz, Holzhackschnitzel, d= mind. 300mm**
Menge: 0,000 m2
DIN 276-18: 536
Leistungsbereiche: 003

**003.06.09.0180 Fallschutz, Sand, d= mind. 200mm**
Menge: 0,000 m2
DIN 276-18: 536
Leistungsbereiche: 003

**003.06.09.0190 Fallschutz, Sand, d= mind. 300mm**
Menge: 0,000 m2
DIN 276-18: 536
Leistungsbereiche: 003

##### Untertitel 003.06.10 Absperrungen

*Hinweis: POLLER*

**003.06.10.0010 Stahlpoller, starr, VA, D=90mm, H=90cm**
Menge: 0,000 St
DIN 276-18: 561
Leistungsbereiche: 080

**003.06.10.0020 Stahlpoller, herausnehmbar, VA, D=90mm, H=90cm**
Menge: 0,000 St
DIN 276-18: 561
Leistungsbereiche: 080

**003.06.10.0030 Stahlpoller, manuell versenkbar, VA, D=90mm, H=90cm**
Menge: 0,000 St
DIN 276-18: 561
Leistungsbereiche: 080

**003.06.10.0040 Stahlpoller, halbautom. versenkbar, VA, D=90mm, H=90cm**
Menge: 0,000 St
DIN 276-18: 561
Leistungsbereiche: 080

**003.06.10.0050 Stahlpoller, manuell versenkbar, VA, D=140mm, H=90cm**
Menge: 0,000 St
DIN 276-18: 561
Leistungsbereiche: 080

**003.06.10.0060 Stahlpoller, halbautom. versenkbar, VA, D=140mm, H=90cm**
Menge: 0,000 St
DIN 276-18: 561
Leistungsbereiche: 080

**003.06.10.0070 Stahlpoller, starr, Stahl, D=273mm, H=50cm**
Menge: 0,000 St
DIN 276-18: 561
Leistungsbereiche: 080

**003.06.10.0080 Stahlpoller, starr, Stahl, D=273mm, H=90cm**
Menge: 0,000 St
DIN 276-18: 561
Leistungsbereiche: 080

**003.06.10.0090 Stahlpoller, herausnehmbar, Stahl, D=273mm, H=90cm**
Menge: 0,000 St
DIN 276-18: 561
Leistungsbereiche: 080

*Hinweis: SPERRPFOSTEN, EINBETONIERT*

**003.06.10.0100 Sperrpfosten, starr, Stahl, 70x70mm, H=90cm**
Menge: 0,000 St
DIN 276-18: 561
Leistungsbereiche: 080

**003.06.10.0110 Sperrpfosten, herausnehmbar, Stahl, 70x70mm, H=90cm**
Menge: 0,000 St
DIN 276-18: 561
Leistungsbereiche: 080

**003.06.10.0120 Sperrpfosten, kippbar, Stahl, 70x70mm, H=90cm**
Menge: 0,000 St
DIN 276-18: 561
Leistungsbereiche: 080

**003.06.10.0130 Sperrpfosten, heraus-/kippbar, Stahl, 70x70mm, H=90cm**
Menge: 0,000 St
DIN 276-18: 561
Leistungsbereiche: 080

**003.06.10.0140 Sperrpfosten, starr, Stahl, D=76mm, H=90cm**
Menge: 0,000 St
DIN 276-18: 561
Leistungsbereiche: 080

**003.06.10.0150 Sperrpfosten, herausnehmbar, Stahl, 70x70mm, H=90cm**
Menge: 0,000 St
DIN 276-18: 561
Leistungsbereiche: 080

*Hinweis: SPERRPFOSTEN, AUFGEDÜBELT*

**003.06.10.0160 Sperrpfosten, starr, Stahl, 70x70mm, H=90cm**
Menge: 0,000 St
DIN 276-18: 561
Leistungsbereiche: 080

**003.06.10.0170 Sperrpfosten, kippbar, Stahl, 70x70mm, H=90cm**
Menge: 0,000 St
DIN 276-18: 561
Leistungsbereiche: 080

**003.06.10.0180 Sperrpfosten, starr, Stahl, D=76mm, H=90cm**
Menge: 0,000 St
DIN 276-18: 561
Leistungsbereiche: 080

**003.06.10.0190 Sperrpfosten, kippbar, Stahl, D=76mm, H=90cm**
Menge: 0,000 St
DIN 276-18: 561
Leistungsbereiche: 080

*Hinweis: ZUBEHÖR*

**003.06.10.0200 Kettenöse**
Menge: 0,000 St
DIN 276-18: 561
Leistungsbereiche: 080

**003.06.10.0210 Absperrkette, Stahl feuerverz.**
Menge: 0,000 m
DIN 276-18: 561
Leistungsbereiche: 080

**003.06.10.0220 Absperrkette, Stahl feuerverz.+beschichtet**
Menge: 0,000 m
DIN 276-18: 561
Leistungsbereiche: 080

*Hinweis: GESCHWINDIGKEITSHEMMER*

**003.06.10.0230 Geschwindigkeitshemmer, Alu, H=35mm**
Menge: 0,000 St
DIN 276-18: 561
Leistungsbereiche: 080

**003.06.10.0240 Geschwindigkeitshemmer, Alu, H=60mm**
Menge: 0,000 St
DIN 276-18: 561
Leistungsbereiche: 080

##### Untertitel 003.06.11 Schilder

*Hinweis: Hinweise für den LV-Ersteller*

**003.06.11.0010 Schilderpfosten, Stahl, D=60,3mm, L=2,00m**
Menge: 0,000 St
DIN 276-18: 563
Leistungsbereiche: 080

**003.06.11.0020 Schilderpfosten, Stahl, D=60,3mm, L=2,50m**
Menge: 0,000 St
DIN 276-18: 563
Leistungsbereiche: 080

**003.06.11.0030 Schilderpfosten, Stahl, D=60,3mm, L=3,00m**
Menge: 0,000 St
DIN 276-18: 563
Leistungsbereiche: 080

**003.06.11.0040 Schilderpfosten, Stahl, D=60,3mm, L=3,50m**
Menge: 0,000 St
DIN 276-18: 563
Leistungsbereiche: 080

**003.06.11.0050 Schilderpfosten, Stahl, D=60,3mm, L=4,00m**
Menge: 0,000 St
DIN 276-18: 563
Leistungsbereiche: 080

**003.06.11.0060 Schilderpfosten, Stahl, D=76mm, L=2,00m**
Menge: 0,000 St
DIN 276-18: 563
Leistungsbereiche: 080

**003.06.11.0070 Schilderpfosten, Stahl, D=76mm, L=2,50m**
Menge: 0,000 St
DIN 276-18: 563
Leistungsbereiche: 080

**003.06.11.0080 Schilderpfosten, Stahl, D=76mm, L=3,00m**
Menge: 0,000 St
DIN 276-18: 563
Leistungsbereiche: 080

**003.06.11.0090 Schilderpfosten, Stahl, D=76mm, L=3,50m**
Menge: 0,000 St
DIN 276-18: 563
Leistungsbereiche: 080

**003.06.11.0100 Schilderpfosten, Stahl, D=76mm, L=4,00m**
Menge: 0,000 St
DIN 276-18: 563
Leistungsbereiche: 080

**003.06.11.0110 Verkehrsschild "Parkplatz", 420x420mm**
Menge: 0,000 St
DIN 276-18: 563
Leistungsbereiche: 080

**003.06.11.0120 Verkehrsschild "Parkplatz", 600x600mm**
Menge: 0,000 St
DIN 276-18: 563
Leistungsbereiche: 080

**003.06.11.0130 Verkehrsschild "Absolutes Halteverbot", D=420mm**
Menge: 0,000 St
DIN 276-18: 563
Leistungsbereiche: 080

**003.06.11.0140 Verkehrsschild "Absolutes Halteverbot", D=600mm**
Menge: 0,000 St
DIN 276-18: 563
Leistungsbereiche: 080

**003.06.11.0150 Verkehrsschild "Zulässige Höchstgeschwindigkeit", D=420mm**
Menge: 0,000 St
DIN 276-18: 563
Leistungsbereiche: 080

**003.06.11.0160 Verkehrsschild "Zulässige Höchstgeschwindigkeit", D=600mm**
Menge: 0,000 St
DIN 276-18: 563
Leistungsbereiche: 080

**003.06.11.0170 Verkehrsschild "Verbot der Einfahrt", D=420mm**
Menge: 0,000 St
DIN 276-18: 563
Leistungsbereiche: 080

**003.06.11.0180 Verkehrsschild "Verbot der Einfahrt", D=600mm**
Menge: 0,000 St
DIN 276-18: 563
Leistungsbereiche: 080

**003.06.11.0190 Verkehrsschild "Vorfahrt gewähren!", SL630mm**
Menge: 0,000 St
DIN 276-18: 563
Leistungsbereiche: 080

**003.06.11.0200 Verkehrsschild "Vorfahrt gewähren!", SL900mm**
Menge: 0,000 St
DIN 276-18: 563
Leistungsbereiche: 080

**003.06.11.0210 Verkehrsschild "Stoppschild", 900x900mm**
Menge: 0,000 St
DIN 276-18: 563
Leistungsbereiche: 080

**003.06.11.0220 Hinweisschild "Feuerwehrzufahrt", 594x210mm**
Menge: 0,000 St
DIN 276-18: 563
Leistungsbereiche: 080

**003.06.11.0230 Hinweisschild "Löschwasserentnahmestelle", 420x148mm**
Menge: 0,000 St
DIN 276-18: 563
Leistungsbereiche: 080

**003.06.11.0240 Hinweisschild "Fläche für die Feuerwehr",594x210mm**
Menge: 0,000 St
DIN 276-18: 563
Leistungsbereiche: 080

**003.06.11.0250 Hinweisschild "Rettungswege für die Feuerwehr freihalten", 500x500mm**
Menge: 0,000 St
DIN 276-18: 563
Leistungsbereiche: 080

**003.06.11.0260 Hinweisschild "Unterflurhydrant", 210x600mm**
Menge: 0,000 St
DIN 276-18: 563
Leistungsbereiche: 080

**003.06.11.0270 Fluchtwegschild "Sammelplatz", 400x400mm**
Menge: 0,000 St
DIN 276-18: 563
Leistungsbereiche: 080

#### Titel 003.07 Einfriedungen

##### Untertitel 003.07.01 Zäune

*Hinweis: DOPPELSTABMATTENZAUN; 6/5/6*

**003.07.01.0010 Doppelstabmattenzaun, 6/5/6, H=0,80m**
Menge: 0,000 m
DIN 276-18: 541
Leistungsbereiche: 003

**003.07.01.0020 Doppelstabmattenzaun, 6/5/6, H=1,00m**
Menge: 0,000 m
DIN 276-18: 541
Leistungsbereiche: 003

**003.07.01.0030 Doppelstabmattenzaun, 6/5/6, H=1,20m**
Menge: 0,000 m
DIN 276-18: 541
Leistungsbereiche: 003

**003.07.01.0040 Doppelstabmattenzaun, 6/5/6, H=1,40m**
Menge: 0,000 m
DIN 276-18: 541
Leistungsbereiche: 003

**003.07.01.0050 Doppelstabmattenzaun, 6/5/6, H=1,60m**
Menge: 0,000 m
DIN 276-18: 541
Leistungsbereiche: 003

**003.07.01.0060 Doppelstabmattenzaun, 6/5/6, H=1,80m**
Menge: 0,000 m
DIN 276-18: 541
Leistungsbereiche: 003

**003.07.01.0070 Doppelstabmattenzaun, 6/5/6, H=2,00m**
Menge: 0,000 m
DIN 276-18: 541
Leistungsbereiche: 003

**003.07.01.0080 Eingangstür, 1flg, 1,00x0,80m**
Menge: 0,000 St
DIN 276-18: 541
Leistungsbereiche: 003

**003.07.01.0090 Eingangstür, 1flg, 1,00x1,00m**
Menge: 0,000 St
DIN 276-18: 541
Leistungsbereiche: 003

**003.07.01.0100 Eingangstür, 1flg, 1,00x1,20m**
Menge: 0,000 St
DIN 276-18: 541
Leistungsbereiche: 003

**003.07.01.0110 Eingangstür, 1flg, 1,00x1,40m**
Menge: 0,000 St
DIN 276-18: 541
Leistungsbereiche: 003

**003.07.01.0120 Eingangstür, 1flg, 1,00x1,60m**
Menge: 0,000 St
DIN 276-18: 541
Leistungsbereiche: 003

**003.07.01.0130 Eingangstür, 1flg, 1,00x1,80m**
Menge: 0,000 St
DIN 276-18: 541
Leistungsbereiche: 003

**003.07.01.0140 Eingangstür, 1flg, 1,00x2,00m**
Menge: 0,000 St
DIN 276-18: 541
Leistungsbereiche: 003

**003.07.01.0150 Eingangstür, 1flg, 1,25x0,80m**
Menge: 0,000 St
DIN 276-18: 541
Leistungsbereiche: 003

**003.07.01.0160 Eingangstür, 1flg, 1,25x1,00m**
Menge: 0,000 St
DIN 276-18: 541
Leistungsbereiche: 003

**003.07.01.0170 Eingangstür, 1flg, 1,25x1,20m**
Menge: 0,000 St
DIN 276-18: 541
Leistungsbereiche: 003

**003.07.01.0180 Eingangstür, 1flg, 1,25x1,40m**
Menge: 0,000 St
DIN 276-18: 541
Leistungsbereiche: 003

**003.07.01.0190 Eingangstür, 1flg, 1,25x1,60m**
Menge: 0,000 St
DIN 276-18: 541
Leistungsbereiche: 003

**003.07.01.0200 Eingangstür, 1flg, 1,25x1,80m**
Menge: 0,000 St
DIN 276-18: 541
Leistungsbereiche: 003

**003.07.01.0210 Eingangstür, 1flg, 1,25x2,00m**
Menge: 0,000 St
DIN 276-18: 541
Leistungsbereiche: 003

**003.07.01.0220 Eingangstor, 2flg, 2,00x0,80m**
Menge: 0,000 St
DIN 276-18: 541
Leistungsbereiche: 003

**003.07.01.0230 Eingangstor, 2flg, 2,00x1,00m**
Menge: 0,000 St
DIN 276-18: 541
Leistungsbereiche: 003

**003.07.01.0240 Eingangstor, 2flg, 2,00x1,20m**
Menge: 0,000 St
DIN 276-18: 541
Leistungsbereiche: 003

**003.07.01.0250 Eingangstor, 2flg, 2,00x1,40m**
Menge: 0,000 St
DIN 276-18: 541
Leistungsbereiche: 003

**003.07.01.0260 Eingangstor, 2flg, 2,00x1,60m**
Menge: 0,000 St
DIN 276-18: 541
Leistungsbereiche: 003

**003.07.01.0270 Eingangstor, 2flg, 2,00x1,80m**
Menge: 0,000 St
DIN 276-18: 541
Leistungsbereiche: 003

**003.07.01.0280 Eingangstor, 2flg, 2,00x2,00m**
Menge: 0,000 St
DIN 276-18: 541
Leistungsbereiche: 003

**003.07.01.0290 Eingangstor, 2flg, 2,50x0,80m**
Menge: 0,000 St
DIN 276-18: 541
Leistungsbereiche: 003

**003.07.01.0300 Eingangstor, 2flg, 2,50x1,00m**
Menge: 0,000 St
DIN 276-18: 541
Leistungsbereiche: 003

**003.07.01.0310 Eingangstor, 2flg, 2,50x1,20m**
Menge: 0,000 St
DIN 276-18: 541
Leistungsbereiche: 003

**003.07.01.0320 Eingangstor, 2flg, 2,50x1,40m**
Menge: 0,000 St
DIN 276-18: 541
Leistungsbereiche: 003

**003.07.01.0330 Eingangstor, 2flg, 2,50x1,60m**
Menge: 0,000 St
DIN 276-18: 541
Leistungsbereiche: 003

**003.07.01.0340 Eingangstor, 2flg, 2,50x1,80m**
Menge: 0,000 St
DIN 276-18: 541
Leistungsbereiche: 003

**003.07.01.0350 Eingangstor, 2flg, 2,50x2,00m**
Menge: 0,000 St
DIN 276-18: 541
Leistungsbereiche: 003

**003.07.01.0360 Eingangstor, 2flg, 3,00x0,80m**
Menge: 0,000 St
DIN 276-18: 541
Leistungsbereiche: 003

**003.07.01.0370 Eingangstor, 2flg, 3,00x1,00m**
Menge: 0,000 St
DIN 276-18: 541
Leistungsbereiche: 003

**003.07.01.0380 Eingangstor, 2flg, 3,00x1,20m**
Menge: 0,000 St
DIN 276-18: 541
Leistungsbereiche: 003

**003.07.01.0390 Eingangstor, 2flg, 3,00x1,40m**
Menge: 0,000 St
DIN 276-18: 541
Leistungsbereiche: 003

**003.07.01.0400 Eingangstor, 2flg, 3,00x1,60m**
Menge: 0,000 St
DIN 276-18: 541
Leistungsbereiche: 003

**003.07.01.0410 Eingangstor, 2flg, 3,00x1,80m**
Menge: 0,000 St
DIN 276-18: 541
Leistungsbereiche: 003

**003.07.01.0420 Eingangstor, 2flg, 3,00x2,00m**
Menge: 0,000 St
DIN 276-18: 541
Leistungsbereiche: 003

**003.07.01.0430 Eingangstor, 2flg, 3,50x0,80m**
Menge: 0,000 St
DIN 276-18: 541
Leistungsbereiche: 003

**003.07.01.0440 Eingangstor, 2flg, 3,50x1,00m**
Menge: 0,000 St
DIN 276-18: 541
Leistungsbereiche: 003

**003.07.01.0450 Eingangstor, 2flg, 3,50x1,20m**
Menge: 0,000 St
DIN 276-18: 541
Leistungsbereiche: 003

**003.07.01.0460 Eingangstor, 2flg, 3,50x1,40m**
Menge: 0,000 St
DIN 276-18: 541
Leistungsbereiche: 003

**003.07.01.0470 Eingangstor, 2flg, 3,50x1,60m**
Menge: 0,000 St
DIN 276-18: 541
Leistungsbereiche: 003

**003.07.01.0480 Eingangstor, 2flg, 3,50x1,80m**
Menge: 0,000 St
DIN 276-18: 541
Leistungsbereiche: 003

**003.07.01.0490 Eingangstor, 2flg, 3,50x2,00m**
Menge: 0,000 St
DIN 276-18: 541
Leistungsbereiche: 003

**003.07.01.0500 Eingangstor, 2flg, 4,00x0,80m**
Menge: 0,000 St
DIN 276-18: 541
Leistungsbereiche: 003

**003.07.01.0510 Eingangstor, 2flg, 4,00x1,00m**
Menge: 0,000 St
DIN 276-18: 541
Leistungsbereiche: 003

**003.07.01.0520 Eingangstor, 2flg, 4,00x1,20m**
Menge: 0,000 St
DIN 276-18: 541
Leistungsbereiche: 003

**003.07.01.0530 Eingangstor, 2flg, 4,00x1,40m**
Menge: 0,000 St
DIN 276-18: 541
Leistungsbereiche: 003

**003.07.01.0540 Eingangstor, 2flg, 4,00x1,60m**
Menge: 0,000 St
DIN 276-18: 541
Leistungsbereiche: 003

**003.07.01.0550 Eingangstor, 2flg, 4,00x1,80m**
Menge: 0,000 St
DIN 276-18: 541
Leistungsbereiche: 003

**003.07.01.0560 Eingangstor, 2flg, 4,00x2,00m**
Menge: 0,000 St
DIN 276-18: 541
Leistungsbereiche: 003

*Hinweis: DOPPELSTABMATTENZAUN; 8/6/8*

**003.07.01.0570 Doppelstabmattenzaun, 8/6/8, H=0,80m**
Menge: 0,000 m
DIN 276-18: 541
Leistungsbereiche: 003

**003.07.01.0580 Doppelstabmattenzaun, 8/6/8, H=1,00m**
Menge: 0,000 m
DIN 276-18: 541
Leistungsbereiche: 003

**003.07.01.0590 Doppelstabmattenzaun, 8/6/8, H=1,20m**
Menge: 0,000 m
DIN 276-18: 541
Leistungsbereiche: 003

**003.07.01.0600 Doppelstabmattenzaun, 8/6/8, H=1,40m**
Menge: 0,000 m
DIN 276-18: 541
Leistungsbereiche: 003

**003.07.01.0610 Doppelstabmattenzaun, 8/6/8, H=1,60m**
Menge: 0,000 m
DIN 276-18: 541
Leistungsbereiche: 003

**003.07.01.0620 Doppelstabmattenzaun, 8/6/8, H=1,80m**
Menge: 0,000 m
DIN 276-18: 541
Leistungsbereiche: 003

**003.07.01.0630 Doppelstabmattenzaun, 8/6/8, H=2,00m**
Menge: 0,000 m
DIN 276-18: 541
Leistungsbereiche: 003

**003.07.01.0640 Eingangstür, 8/6/8, 1flg, 1,00x0,80m**
Menge: 0,000 St
DIN 276-18: 541
Leistungsbereiche: 003

**003.07.01.0650 Eingangstür, 8/6/8, 1flg, 1,00x1,00m**
Menge: 0,000 St
DIN 276-18: 541
Leistungsbereiche: 003

**003.07.01.0660 Eingangstür, 8/6/8, 1flg, 1,00x1,20m**
Menge: 0,000 St
DIN 276-18: 541
Leistungsbereiche: 003

**003.07.01.0670 Eingangstür, 8/6/8, 1flg, 1,00x1,40m**
Menge: 0,000 St
DIN 276-18: 541
Leistungsbereiche: 003

**003.07.01.0680 Eingangstür, 8/6/8, 1flg, 1,00x1,60m**
Menge: 0,000 St
DIN 276-18: 541
Leistungsbereiche: 003

**003.07.01.0690 Eingangstür, 8/6/8, 1flg, 1,00x1,80m**
Menge: 0,000 St
DIN 276-18: 541
Leistungsbereiche: 003

**003.07.01.0700 Eingangstür, 8/6/8, 1flg, 1,00x2,00m**
Menge: 0,000 St
DIN 276-18: 541
Leistungsbereiche: 003

**003.07.01.0710 Eingangstür, 8/6/8, 1flg, 1,25x0,80m**
Menge: 0,000 St
DIN 276-18: 541
Leistungsbereiche: 003

**003.07.01.0720 Eingangstür, 8/6/8, 1flg, 1,25x1,00m**
Menge: 0,000 St
DIN 276-18: 541
Leistungsbereiche: 003

**003.07.01.0730 Eingangstür, 8/6/8, 1flg, 1,25x1,20m**
Menge: 0,000 St
DIN 276-18: 541
Leistungsbereiche: 003

**003.07.01.0740 Eingangstür, 8/6/8, 1flg, 1,25x1,40m**
Menge: 0,000 St
DIN 276-18: 541
Leistungsbereiche: 003

**003.07.01.0750 Eingangstür, 8/6/8, 1flg, 1,25x1,60m**
Menge: 0,000 St
DIN 276-18: 541
Leistungsbereiche: 003

**003.07.01.0760 Eingangstür, 8/6/8, 1flg, 1,25x1,80m**
Menge: 0,000 St
DIN 276-18: 541
Leistungsbereiche: 003

**003.07.01.0770 Eingangstür, 8/6/8, 1flg, 1,25x2,00m**
Menge: 0,000 St
DIN 276-18: 541
Leistungsbereiche: 003

**003.07.01.0780 Eingangstor, 8/6/8, 2flg, 2,00x0,80m**
Menge: 0,000 St
DIN 276-18: 541
Leistungsbereiche: 003

**003.07.01.0790 Eingangstor, 8/6/8, 2flg, 2,00x1,00m**
Menge: 0,000 St
DIN 276-18: 541
Leistungsbereiche: 003

**003.07.01.0800 Eingangstor, 8/6/8, 2flg, 2,00x1,20m**
Menge: 0,000 St
DIN 276-18: 541
Leistungsbereiche: 003

**003.07.01.0810 Eingangstor, 8/6/8, 2flg, 2,00x1,40m**
Menge: 0,000 St
DIN 276-18: 541
Leistungsbereiche: 003

**003.07.01.0820 Eingangstor, 8/6/8, 2flg, 2,00x1,60m**
Menge: 0,000 St
DIN 276-18: 541
Leistungsbereiche: 003

**003.07.01.0830 Eingangstor, 8/6/8, 2flg, 2,00x1,80m**
Menge: 0,000 St
DIN 276-18: 541
Leistungsbereiche: 003

**003.07.01.0840 Eingangstor, 8/6/8, 2flg, 2,00x2,00m**
Menge: 0,000 St
DIN 276-18: 541
Leistungsbereiche: 003

**003.07.01.0850 Eingangstor, 8/6/8, 2flg, 2,50x0,80m**
Menge: 0,000 St
DIN 276-18: 541
Leistungsbereiche: 003

**003.07.01.0860 Eingangstor, 8/6/8, 2flg, 2,50x1,00m**
Menge: 0,000 St
DIN 276-18: 541
Leistungsbereiche: 003

**003.07.01.0870 Eingangstor, 8/6/8, 2flg, 2,50x1,20m**
Menge: 0,000 St
DIN 276-18: 541
Leistungsbereiche: 003

**003.07.01.0880 Eingangstor, 8/6/8, 2flg, 2,50x1,40m**
Menge: 0,000 St
DIN 276-18: 541
Leistungsbereiche: 003

**003.07.01.0890 Eingangstor, 8/6/8, 2flg, 2,50x1,60m**
Menge: 0,000 St
DIN 276-18: 541
Leistungsbereiche: 003

**003.07.01.0900 Eingangstor, 8/6/8, 2flg, 2,50x1,80m**
Menge: 0,000 St
DIN 276-18: 541
Leistungsbereiche: 003

**003.07.01.0910 Eingangstor, 8/6/8, 2flg, 2,50x2,00m**
Menge: 0,000 St
DIN 276-18: 541
Leistungsbereiche: 003

**003.07.01.0920 Eingangstor, 8/6/8, 2flg, 3,00x0,80m**
Menge: 0,000 St
DIN 276-18: 541
Leistungsbereiche: 003

**003.07.01.0930 Eingangstor, 8/6/8, 2flg, 3,00x1,00m**
Menge: 0,000 St
DIN 276-18: 541
Leistungsbereiche: 003

**003.07.01.0940 Eingangstor, 8/6/8, 2flg, 3,00x1,20m**
Menge: 0,000 St
DIN 276-18: 541
Leistungsbereiche: 003

**003.07.01.0950 Eingangstor, 8/6/8, 2flg, 3,00x1,40m**
Menge: 0,000 St
DIN 276-18: 541
Leistungsbereiche: 003

**003.07.01.0960 Eingangstor, 8/6/8, 2flg, 3,00x1,60m**
Menge: 0,000 St
DIN 276-18: 541
Leistungsbereiche: 003

**003.07.01.0970 Eingangstor, 8/6/8, 2flg, 3,00x1,80m**
Menge: 0,000 St
DIN 276-18: 541
Leistungsbereiche: 003

**003.07.01.0980 Eingangstor, 8/6/8, 2flg, 3,00x2,00m**
Menge: 0,000 St
DIN 276-18: 541
Leistungsbereiche: 003

**003.07.01.0990 Eingangstor, 8/6/8, 2flg, 3,50x0,80m**
Menge: 0,000 St
DIN 276-18: 541
Leistungsbereiche: 003

**003.07.01.1000 Eingangstor, 8/6/8, 2flg, 3,50x1,00m**
Menge: 0,000 St
DIN 276-18: 541
Leistungsbereiche: 003

**003.07.01.1010 Eingangstor, 8/6/8, 2flg, 3,50x1,20m**
Menge: 0,000 St
DIN 276-18: 541
Leistungsbereiche: 003

**003.07.01.1020 Eingangstor, 8/6/8, 2flg, 3,50x1,40m**
Menge: 0,000 St
DIN 276-18: 541
Leistungsbereiche: 003

**003.07.01.1030 Eingangstor, 8/6/8, 2flg, 3,50x1,60m**
Menge: 0,000 St
DIN 276-18: 541
Leistungsbereiche: 003

**003.07.01.1040 Eingangstor, 8/6/8, 2flg, 3,50x1,80m**
Menge: 0,000 St
DIN 276-18: 541
Leistungsbereiche: 003

**003.07.01.1050 Eingangstor, 8/6/8, 2flg, 3,50x2,00m**
Menge: 0,000 St
DIN 276-18: 541
Leistungsbereiche: 003

**003.07.01.1060 Eingangstor, 8/6/8, 2flg, 4,00x0,80m**
Menge: 0,000 St
DIN 276-18: 541
Leistungsbereiche: 003

**003.07.01.1070 Eingangstor, 8/6/8, 2flg, 4,00x1,00m**
Menge: 0,000 St
DIN 276-18: 541
Leistungsbereiche: 003

**003.07.01.1080 Eingangstor, 8/6/8, 2flg, 4,00x1,20m**
Menge: 0,000 St
DIN 276-18: 541
Leistungsbereiche: 003

**003.07.01.1090 Eingangstor, 8/6/8, 2flg, 4,00x1,40m**
Menge: 0,000 St
DIN 276-18: 541
Leistungsbereiche: 003

**003.07.01.1100 Eingangstor, 8/6/8, 2flg, 4,00x1,60m**
Menge: 0,000 St
DIN 276-18: 541
Leistungsbereiche: 003

**003.07.01.1110 Eingangstor, 8/6/8, 2flg, 4,00x1,80m**
Menge: 0,000 St
DIN 276-18: 541
Leistungsbereiche: 003

**003.07.01.1120 Eingangstor, 8/6/8, 2flg, 4,00x2,00m**
Menge: 0,000 St
DIN 276-18: 541
Leistungsbereiche: 003

**003.07.01.1130 Eingangstor, 8/6/8, 2flg, 5,00x0,80m**
Menge: 0,000 St
DIN 276-18: 541
Leistungsbereiche: 003

**003.07.01.1140 Eingangstor, 8/6/8, 2flg, 5,00x1,00m**
Menge: 0,000 St
DIN 276-18: 541
Leistungsbereiche: 003

**003.07.01.1150 Eingangstor, 8/6/8, 2flg, 5,00x1,20m**
Menge: 0,000 St
DIN 276-18: 541
Leistungsbereiche: 003

**003.07.01.1160 Eingangstor, 8/6/8, 2flg, 5,00x1,40m**
Menge: 0,000 St
DIN 276-18: 541
Leistungsbereiche: 003

**003.07.01.1170 Eingangstor, 8/6/8, 2flg, 5,00x1,60m**
Menge: 0,000 St
DIN 276-18: 541
Leistungsbereiche: 003

**003.07.01.1180 Eingangstor, 8/6/8, 2flg, 5,00x1,80m**
Menge: 0,000 St
DIN 276-18: 541
Leistungsbereiche: 003

**003.07.01.1190 Eingangstor, 8/6/8, 2flg, 5,00x2,00m**
Menge: 0,000 St
DIN 276-18: 541
Leistungsbereiche: 003

*Hinweis: MASCHENDRAHTZAUN*

**003.07.01.1200 Maschendrahtzaun, H=1,00m**
Menge: 0,000 m
DIN 276-18: 541
Leistungsbereiche: 003

**003.07.01.1210 Maschendrahtzaun, H=1,25m**
Menge: 0,000 m
DIN 276-18: 541
Leistungsbereiche: 003

**003.07.01.1220 Maschendrahtzaun, H=1,50m**
Menge: 0,000 m
DIN 276-18: 541
Leistungsbereiche: 003

**003.07.01.1230 Maschendrahtzaun, H=1,75m**
Menge: 0,000 m
DIN 276-18: 541
Leistungsbereiche: 003

**003.07.01.1240 Maschendrahtzaun, H=2,00m**
Menge: 0,000 m
DIN 276-18: 541
Leistungsbereiche: 003

**003.07.01.1250 Eingangstür, 1flg, 1,00x1,00m**
Menge: 0,000 St
DIN 276-18: 541
Leistungsbereiche: 003

**003.07.01.1260 Eingangstür, 1flg, 1,00x1,25m**
Menge: 0,000 St
DIN 276-18: 541
Leistungsbereiche: 003

**003.07.01.1270 Eingangstür, 1flg, 1,00x1,50m**
Menge: 0,000 St
DIN 276-18: 541
Leistungsbereiche: 003

**003.07.01.1280 Eingangstür, 1flg, 1,00x1,75m**
Menge: 0,000 St
DIN 276-18: 541
Leistungsbereiche: 003

**003.07.01.1290 Eingangstür, 1flg, 1,00x2,00m**
Menge: 0,000 St
DIN 276-18: 541
Leistungsbereiche: 003

**003.07.01.1300 Eingangstür, 1flg, 1,25x1,00m**
Menge: 0,000 St
DIN 276-18: 541
Leistungsbereiche: 003

**003.07.01.1310 Eingangstür, 1flg, 1,25x1,25m**
Menge: 0,000 St
DIN 276-18: 541
Leistungsbereiche: 003

**003.07.01.1320 Eingangstür, 1flg, 1,25x1,50m**
Menge: 0,000 St
DIN 276-18: 541
Leistungsbereiche: 003

**003.07.01.1330 Eingangstür, 1flg, 1,25x1,75m**
Menge: 0,000 St
DIN 276-18: 541
Leistungsbereiche: 003

**003.07.01.1340 Eingangstür, 1flg, 1,25x2,00m**
Menge: 0,000 St
DIN 276-18: 541
Leistungsbereiche: 003

**003.07.01.1350 Eingangstor, 2flg, 3,00x1,00m**
Menge: 0,000 St
DIN 276-18: 541
Leistungsbereiche: 003

**003.07.01.1360 Eingangstor, 2flg, 3,00x1,25m**
Menge: 0,000 St
DIN 276-18: 541
Leistungsbereiche: 003

**003.07.01.1370 Eingangstor, 2flg, 3,00x1,50m**
Menge: 0,000 St
DIN 276-18: 541
Leistungsbereiche: 003

**003.07.01.1380 Eingangstor, 2flg, 3,00x1,75m**
Menge: 0,000 St
DIN 276-18: 541
Leistungsbereiche: 003

**003.07.01.1390 Eingangstor, 2flg, 3,00x2,00m**
Menge: 0,000 St
DIN 276-18: 541
Leistungsbereiche: 003

**003.07.01.1400 Eingangstor, 2flg, 4,00x1,00m**
Menge: 0,000 St
DIN 276-18: 541
Leistungsbereiche: 003

**003.07.01.1410 Eingangstor, 2flg, 4,00x1,25m**
Menge: 0,000 St
DIN 276-18: 541
Leistungsbereiche: 003

**003.07.01.1420 Eingangstor, 2flg, 4,00x1,50m**
Menge: 0,000 St
DIN 276-18: 541
Leistungsbereiche: 003

**003.07.01.1430 Eingangstor, 2flg, 4,00x1,75m**
Menge: 0,000 St
DIN 276-18: 541
Leistungsbereiche: 003

**003.07.01.1440 Eingangstor, 2flg, 4,00x2,00m**
Menge: 0,000 St
DIN 276-18: 541
Leistungsbereiche: 003

*Hinweis: GABIONENZAUN*

**003.07.01.1450 Gabionenzaun, H=0,80m**
Menge: 0,000 m
DIN 276-18: 541
Leistungsbereiche: 003

**003.07.01.1460 Gabionenzaun, H=1,00m**
Menge: 0,000 m
DIN 276-18: 541
Leistungsbereiche: 003

**003.07.01.1470 Gabionenzaun, H=1,20m**
Menge: 0,000 m
DIN 276-18: 541
Leistungsbereiche: 003

**003.07.01.1480 Gabionenzaun, H=1,60m**
Menge: 0,000 m
DIN 276-18: 541
Leistungsbereiche: 003

**003.07.01.1490 Gabionenzaun, H=2,00m**
Menge: 0,000 m
DIN 276-18: 541
Leistungsbereiche: 003

##### Untertitel 003.07.02 Winkelstützmauern

**003.07.02.0010 Winkelstützmauer, Beton, HxBxT=55x30x12cm**
Menge: 0,000 m
DIN 276-18: 543
Leistungsbereiche: 003

**003.07.02.0020 Winkelstützmauer, Beton, HxBxT=105x55x12cm**
Menge: 0,000 m
DIN 276-18: 543
Leistungsbereiche: 003

**003.07.02.0030 Winkelstützmauer, Beton, HxBxT=130x70x12cm**
Menge: 0,000 m
DIN 276-18: 543
Leistungsbereiche: 003

**003.07.02.0040 Winkelstützmauer, Beton, HxBxT=180x95x12cm**
Menge: 0,000 m
DIN 276-18: 543
Leistungsbereiche: 003

**003.07.02.0050 Winkelstützmauer, Beton, HxBxT=205x110x12cm**
Menge: 0,000 m
DIN 276-18: 543
Leistungsbereiche: 003

**003.07.02.0060 Winkelstützmauer, Beton, Außenecke, HxBxT=55x30x12cm**
Menge: 0,000 St
DIN 276-18: 543
Leistungsbereiche: 003

**003.07.02.0070 Winkelstützmauer, Beton, Außenecke, HxBxT=105x50x12cm**
Menge: 0,000 St
DIN 276-18: 543
Leistungsbereiche: 003

**003.07.02.0080 Winkelstützmauer, Beton, Außenecke, HxBxT=130x50x12cm**
Menge: 0,000 St
DIN 276-18: 543
Leistungsbereiche: 003

**003.07.02.0090 Winkelstützmauer, Beton, Außenecke, HxBxT=155x50x12cm**
Menge: 0,000 St
DIN 276-18: 543
Leistungsbereiche: 003

##### Untertitel 003.07.03 Gabionen

**003.07.03.0010 Gabionen einschl. Füllung, H=1,00m, B=0,30m**
Menge: 0,000 m
DIN 276-18: 543
Leistungsbereiche: 003

**003.07.03.0020 Gabionen einschl. Füllung, H=1,00m, B=0,50m**
Menge: 0,000 m
DIN 276-18: 543
Leistungsbereiche: 003

**003.07.03.0030 Gabionen einschl. Füllung, H=1,25m, B=0,30m**
Menge: 0,000 m
DIN 276-18: 543
Leistungsbereiche: 003

**003.07.03.0040 Gabionen einschl. Füllung, H=1,25m, B=0,50m**
Menge: 0,000 m
DIN 276-18: 543
Leistungsbereiche: 003

#### Titel 003.99 Kostenberechnungspauschale

**003.99.0010 Kostenberechnungspauschale: Landschaftsbauarbeiten**
Menge: 0,000 psch
DIN 276-18: 599
Leistungsbereiche: 003

### Gewerk 004 Landschaftsbauarbeiten - Pflanzen

#### Titel 004.01 Pflanzen - NUR LIEFERUNG

*Hinweis: Hinweise für LV-Ersteller, Wichtige Abkürzungen*

*Hinweis: Begriffserklärungen*

*Hinweis: BÄUME*

**004.01.0010 Acer campestre, Ho, 3xv, mDb, StU=12-14cm**
Menge: 0,000 St
DIN 276-18: 573
Leistungsbereiche: 004

**004.01.0020 Acer campestre, Ho, 3xv, mDb, StU=14-16cm**
Menge: 0,000 St
DIN 276-18: 573
Leistungsbereiche: 004

**004.01.0030 Acer campestre, Ho, 3xv, mDb, StU=16-18cm**
Menge: 0,000 St
DIN 276-18: 573
Leistungsbereiche: 004

**004.01.0040 Acer campestre, Ho, 3xv, mDb, StU=18-20cm**
Menge: 0,000 St
DIN 276-18: 573
Leistungsbereiche: 004

**004.01.0050 Acer campestre, Ho, 4xv, mDb, StU=20-25cm**
Menge: 0,000 St
DIN 276-18: 573
Leistungsbereiche: 004

**004.01.0060 Carpinus betulus, Ho, 3xv, mDb, StU=12-14cm**
Menge: 0,000 St
DIN 276-18: 573
Leistungsbereiche: 004

**004.01.0070 Carpinus betulus, Ho, 3xv, mDb, StU=14-16cm**
Menge: 0,000 St
DIN 276-18: 573
Leistungsbereiche: 004

**004.01.0080 Carpinus betulus, Ho, 3xv, mDb, StU=16-18cm**
Menge: 0,000 St
DIN 276-18: 573
Leistungsbereiche: 004

**004.01.0090 Carpinus betulus, Ho, 3xv, mDb, StU=18-20cm**
Menge: 0,000 St
DIN 276-18: 573
Leistungsbereiche: 004

**004.01.0100 Carpinus betulus, Ho, 3xv, mDb, StU=20-25cm**
Menge: 0,000 St
DIN 276-18: 573
Leistungsbereiche: 004

**004.01.0110 Carpinus betulus "Fastigiata", Ho, 3xv, mDb, StU=12-14cm**
Menge: 0,000 St
DIN 276-18: 573
Leistungsbereiche: 004

**004.01.0120 Carpinus betulus "Fastigiata", Ho, 3xv, mDb, StU=14-16cm**
Menge: 0,000 St
DIN 276-18: 573
Leistungsbereiche: 004

**004.01.0130 Carpinus betulus "Fastigiata", Ho, 3xv, mDb, StU=16-18cm**
Menge: 0,000 St
DIN 276-18: 573
Leistungsbereiche: 004

**004.01.0140 Carpinus betulus "Fastigiata", Ho, 3xv, mDb, StU=18-20cm**
Menge: 0,000 St
DIN 276-18: 573
Leistungsbereiche: 004

**004.01.0150 Carpinus betulus "Fastigiata", Ho, 4xv, mDb, StU=16-18cm**
Menge: 0,000 St
DIN 276-18: 573
Leistungsbereiche: 004

**004.01.0160 Carpinus betulus "Fastigiata", Ho, 4xv, mDb, StU=18-20cm**
Menge: 0,000 St
DIN 276-18: 573
Leistungsbereiche: 004

**004.01.0170 Malus "Liset", Ho, 4xv, mDb, StU=20-25cm**
Menge: 0,000 St
DIN 276-18: 573
Leistungsbereiche: 004

**004.01.0180 Malus "floribunda", Ho, 4xv, mDb, StU=20-25cm**
Menge: 0,000 St
DIN 276-18: 573
Leistungsbereiche: 004

**004.01.0190 Prunus avium, Ho, 3xv, mDb, StU=12-14cm**
Menge: 0,000 St
DIN 276-18: 573
Leistungsbereiche: 004

**004.01.0200 Prunus avium, Ho, 3xv, mDb, StU=14-16cm**
Menge: 0,000 St
DIN 276-18: 573
Leistungsbereiche: 004

**004.01.0210 Prunus avium, Ho, 3xv, mDb, StU=16-18cm**
Menge: 0,000 St
DIN 276-18: 573
Leistungsbereiche: 004

**004.01.0220 Prunus avium, Ho, 3xv, mDb, StU=18-20cm**
Menge: 0,000 St
DIN 276-18: 573
Leistungsbereiche: 004

**004.01.0230 Prunus avium, Ho, 3xv, mDb, StU=20-25cm**
Menge: 0,000 St
DIN 276-18: 573
Leistungsbereiche: 004

**004.01.0240 Prunus hybrida "Accolade", Form, 5xv, mDb**
Menge: 0,000 St
DIN 276-18: 573
Leistungsbereiche: 004

*Hinweis: SOLITÄR*

**004.01.0250 Amelanchier lamarckii, Sol, 3xv, mB, H=125-150cm**
Menge: 0,000 St
DIN 276-18: 573
Leistungsbereiche: 004

**004.01.0260 Amelanchier lamarckii, Sol, 3xv, mDb, H=150-200cm**
Menge: 0,000 St
DIN 276-18: 573
Leistungsbereiche: 004

**004.01.0270 Amelanchier ovalis, Sol, 3xv, mDb, H=150-175cm**
Menge: 0,000 St
DIN 276-18: 573
Leistungsbereiche: 004

**004.01.0280 Cornus alba "Sibirica", Sol, 3xv, mB, H=125-150 cm**
Menge: 0,000 St
DIN 276-18: 573
Leistungsbereiche: 004

**004.01.0290 Cornus mas, Sol, 3xv, mB, H=125-150cm**
Menge: 0,000 St
DIN 276-18: 573
Leistungsbereiche: 004

**004.01.0300 Cornus mas, Sol, 3xv, mDb, H=150-175cm**
Menge: 0,000 St
DIN 276-18: 573
Leistungsbereiche: 004

**004.01.0310 Cornus stolonifera, Sol, 3xv, mB, H=125-150cm**
Menge: 0,000 St
DIN 276-18: 573
Leistungsbereiche: 004

**004.01.0320 Fothergilla gardenii, Sol, 4xv, ew, mB, H=80-100cm**
Menge: 0,000 St
DIN 276-18: 573
Leistungsbereiche: 004

**004.01.0330 Hydrangea serrata "Preziosa", Sol, H=100-125cm**
Menge: 0,000 St
DIN 276-18: 573
Leistungsbereiche: 004

**004.01.0340 Lonicera ledebourii, Sol, 3xv, mB, H=150-200cm**
Menge: 0,000 St
DIN 276-18: 573
Leistungsbereiche: 004

**004.01.0350 Quercus turneri "Pseudoturneri", Sol, 5xv**
Menge: 0,000 St
DIN 276-18: 573
Leistungsbereiche: 004

**004.01.0360 Rhododendron hybrida "Le Progrés", H=90-100cm**
Menge: 0,000 St
DIN 276-18: 573
Leistungsbereiche: 004

**004.01.0370 Syringa "Josée", Sol, 4xv, mDb, H=200-250cm**
Menge: 0,000 St
DIN 276-18: 573
Leistungsbereiche: 004

**004.01.0380 Taxus baccata, Kugel, 6xv, mDb, H=100-120cm**
Menge: 0,000 St
DIN 276-18: 573
Leistungsbereiche: 004

**004.01.0390 Viburnum tinus, Sol, 3xv, mB, H=50-60cm**
Menge: 0,000 St
DIN 276-18: 573
Leistungsbereiche: 004

*Hinweis: HECKEN*

**004.01.0400 Carpinus betulus, 3xv, mDb, H=200cm**
Menge: 0,000 St
DIN 276-18: 573
Leistungsbereiche: 004

**004.01.0410 Fagus sylvatica, He, 2xv, mB, H=80-100cm**
Menge: 0,000 St
DIN 276-18: 573
Leistungsbereiche: 004

**004.01.0420 Ligustrum vulgare, He, 2xv, mB, H=80-100cm**
Menge: 0,000 St
DIN 276-18: 573
Leistungsbereiche: 004

**004.01.0430 Ligustrum vulg. "Atrovirens", He, 2xv, mB, H=125-150cm**
Menge: 0,000 St
DIN 276-18: 573
Leistungsbereiche: 004

**004.01.0440 Stephanandra incisa "Crispa", He, 2xv, mB, H=80-100cm**
Menge: 0,000 St
DIN 276-18: 573
Leistungsbereiche: 004

**004.01.0450 Taxus baccata, 4xv, mDb, H=100cm**
Menge: 0,000 St
DIN 276-18: 573
Leistungsbereiche: 004

**004.01.0460 Taxus baccata, 5xv, mDb, H=150cm**
Menge: 0,000 St
DIN 276-18: 573
Leistungsbereiche: 004

*Hinweis: STRÄUCHER*

**004.01.0470 Ligustrum vulgare, Str, 2xv, mB, H=80-100cm**
Menge: 0,000 St
DIN 276-18: 573
Leistungsbereiche: 004

**004.01.0480 Spiraea arguta, Str, v, oB, 4Tr, H=60-100cm**
Menge: 0,000 St
DIN 276-18: 573
Leistungsbereiche: 004

**004.01.0490 Viburnum davidii, Str, 2xv, mB, H=30-40cm**
Menge: 0,000 St
DIN 276-18: 573
Leistungsbereiche: 004

*Hinweis: KLETTERPFLANZEN*

**004.01.0500 Clematis montana "Rubens"**
Menge: 0,000 St
DIN 276-18: 573
Leistungsbereiche: 004

**004.01.0510 Parthenocissus quinquefolia**
Menge: 0,000 St
DIN 276-18: 573
Leistungsbereiche: 004

*Hinweis: STAUDEN, GRÄSER, FARNE*

**004.01.0520 Aruncus dioicus**
Menge: 0,000 St
DIN 276-18: 573
Leistungsbereiche: 004

**004.01.0530 Bergenia-Hybride "Herbstblüte"**
Menge: 0,000 St
DIN 276-18: 573
Leistungsbereiche: 004

**004.01.0540 Brunnera macrophylla**
Menge: 0,000 St
DIN 276-18: 573
Leistungsbereiche: 004

**004.01.0550 Carex conica "Snowline"**
Menge: 0,000 St
DIN 276-18: 573
Leistungsbereiche: 004

**004.01.0560 Carex morrowii "Variegata"**
Menge: 0,000 St
DIN 276-18: 573
Leistungsbereiche: 004

**004.01.0570 Carex pendula**
Menge: 0,000 St
DIN 276-18: 573
Leistungsbereiche: 004

**004.01.0580 Carex sylvatica**
Menge: 0,000 St
DIN 276-18: 573
Leistungsbereiche: 004

**004.01.0590 Cimicifuga acerina "Compacta"**
Menge: 0,000 St
DIN 276-18: 573
Leistungsbereiche: 004

**004.01.0600 Cimicifuga racemosa var. cordifolia**
Menge: 0,000 St
DIN 276-18: 573
Leistungsbereiche: 004

**004.01.0610 Dicentra eximia**
Menge: 0,000 St
DIN 276-18: 573
Leistungsbereiche: 004

**004.01.0620 Epimedium versicolor "Sulphureum"**
Menge: 0,000 St
DIN 276-18: 573
Leistungsbereiche: 004

**004.01.0630 Geranium endressii**
Menge: 0,000 St
DIN 276-18: 573
Leistungsbereiche: 004

**004.01.0640 Hedera helix, Con, 3Tr, H=30-40cm**
Menge: 0,000 St
DIN 276-18: 573
Leistungsbereiche: 004

**004.01.0650 Helleborus-Orientalis-Hybriden**
Menge: 0,000 St
DIN 276-18: 573
Leistungsbereiche: 004

**004.01.0660 Hosta ventricosa**
Menge: 0,000 St
DIN 276-18: 573
Leistungsbereiche: 004

**004.01.0670 Hypericum androsaemum**
Menge: 0,000 St
DIN 276-18: 573
Leistungsbereiche: 004

**004.01.0680 Matteuccia struthiopteris**
Menge: 0,000 St
DIN 276-18: 573
Leistungsbereiche: 004

**004.01.0690 Miscanthus sinensis "Kleine Fontäne"**
Menge: 0,000 St
DIN 276-18: 573
Leistungsbereiche: 004

**004.01.0700 Omphalodes verna**
Menge: 0,000 St
DIN 276-18: 573
Leistungsbereiche: 004

**004.01.0710 Phyllitis scolopendrium**
Menge: 0,000 St
DIN 276-18: 573
Leistungsbereiche: 004

**004.01.0720 Polystichum aculeatum**
Menge: 0,000 St
DIN 276-18: 573
Leistungsbereiche: 004

**004.01.0730 Vinca minor**
Menge: 0,000 St
DIN 276-18: 573
Leistungsbereiche: 004

**004.01.0740 Waldsteinia ternata**
Menge: 0,000 St
DIN 276-18: 573
Leistungsbereiche: 004

*Hinweis: ROSEN*

**004.01.0750 Rosa "White Roadrunner"**
Menge: 0,000 St
DIN 276-18: 573
Leistungsbereiche: 004

**004.01.0760 Rosa "Pink Roadrunner"**
Menge: 0,000 St
DIN 276-18: 573
Leistungsbereiche: 004

*Hinweis: BLUMENZWIEBELN*

**004.01.0770 Anemone nemorosa**
Menge: 0,000 St
DIN 276-18: 573
Leistungsbereiche: 004

**004.01.0780 Eranthis hyemalis**
Menge: 0,000 St
DIN 276-18: 573
Leistungsbereiche: 004

**004.01.0790 Galanthus nivalis**
Menge: 0,000 St
DIN 276-18: 573
Leistungsbereiche: 004

**004.01.0800 Hyacinthoides non-scripta**
Menge: 0,000 St
DIN 276-18: 573
Leistungsbereiche: 004

**004.01.0810 Narcissus poeticus**
Menge: 0,000 St
DIN 276-18: 573
Leistungsbereiche: 004

**004.01.0820 Tulipa turkestanica**
Menge: 0,000 St
DIN 276-18: 573
Leistungsbereiche: 004

### Gewerk 006 Spezialtiefbauarbeiten

#### Titel 006.01 Trägerbohlwand-Verbau

*Hinweis: ARBEITSVORBEREITUNG*

*Hinweis: Ausführungsbeschreibung Berliner Verbau*

**006.01.0010 Baustelleneinrichtung Trägerbohlwand**
Menge: 0,000 psch
DIN 276-18: 312
Leistungsbereiche: 006

**006.01.0020 Baustraße für Einbringegerät**
Menge: 0,000 m2
DIN 276-18: 312
Leistungsbereiche: 006

**006.01.0030 Arbeitsplanum für Einbringegerät**
Menge: 0,000 m2
DIN 276-18: 312
Leistungsbereiche: 006

**006.01.0040 Rückbau Baustraße / Arbeitsebene**
Menge: 0,000 m2
DIN 276-18: 312
Leistungsbereiche: 006

**006.01.0050 statische Berechnung Trägerbohlwand**
Menge: 0,000 psch
DIN 276-18: 312
Leistungsbereiche: 006

*Hinweis: TRÄGERBOHLWANDVERBAU, MATERIAL VERBLEIBEND*

**006.01.0060 TBW-Verbau, frei krg., Träger gerammt, WH <1,50m, verbleibend**
Menge: 0,000 m2
DIN 276-18: 312
Leistungsbereiche: 006

**006.01.0070 TBW-Verbau, frei krg., Träger gerammt, WH <3,00m, verbleibend**
Menge: 0,000 m2
DIN 276-18: 312
Leistungsbereiche: 006

**006.01.0080 TBW-Verbau, frei krg., Träger gerüttelt, WH <1,50m, verbleibend**
Menge: 0,000 m2
DIN 276-18: 312
Leistungsbereiche: 006

**006.01.0090 TBW-Verbau, frei krg., Träger gerüttelt, WH <3,00m, verbleibend**
Menge: 0,000 m2
DIN 276-18: 312
Leistungsbereiche: 006

**006.01.0100 TBW-Verbau, frei krg., Träger gepresst, WH <1,50m, verbleibend**
Menge: 0,000 m2
DIN 276-18: 312
Leistungsbereiche: 006

**006.01.0110 TBW-Verbau, frei krg., Träger gepresst, WH <3,00m, verbleibend**
Menge: 0,000 m2
DIN 276-18: 312
Leistungsbereiche: 006

**006.01.0120 TBW-Verbau, frei krg., Träger eingestellt, WH <1,50m, verbleibend**
Menge: 0,000 m2
DIN 276-18: 312
Leistungsbereiche: 006

**006.01.0130 TBW-Verbau, frei krg., Träger eingestellt, WH <3,00m, verbleibend**
Menge: 0,000 m2
DIN 276-18: 312
Leistungsbereiche: 006

**006.01.0140 Träger abbrennen, T=1,00m**
Menge: 0,000 St
DIN 276-18: 312
Leistungsbereiche: 006

**006.01.0150 Träger abbrennen, T=2,00m**
Menge: 0,000 St
DIN 276-18: 312
Leistungsbereiche: 006

*Hinweis: TRÄGERBOHLWANDVERBAU, MATERIAL RÜCKBAU*

**006.01.0160 TBW-Verbau, frei krg.,Träger gerammt, WH <1,50m, Rückbau**
Menge: 0,000 m2
DIN 276-18: 312
Leistungsbereiche: 006

**006.01.0170 TBW-Verbau, frei krg., Träger gerammt, WH <3,00m, Rückbau**
Menge: 0,000 m2
DIN 276-18: 312
Leistungsbereiche: 006

**006.01.0180 TBW-Verbau, frei krg., Träger gerüttelt, WH <1,50m, Rückbau**
Menge: 0,000 m2
DIN 276-18: 312
Leistungsbereiche: 006

**006.01.0190 TBW-Verbau, frei krg., Träger gerüttelt, WH <3,00m, Rückbau**
Menge: 0,000 m2
DIN 276-18: 312
Leistungsbereiche: 006

**006.01.0200 TBW-Verbau, frei krg., Träger gepresst, WH <1,50m, Rückbau**
Menge: 0,000 m2
DIN 276-18: 312
Leistungsbereiche: 006

**006.01.0210 TBW-Verbau, frei krg., Träger gepresst, WH <3,00m, Rückbau**
Menge: 0,000 m2
DIN 276-18: 312
Leistungsbereiche: 006

**006.01.0220 TBW-Verbau, frei krg., Träger eingestellt, WH <1,50m, Rückbau**
Menge: 0,000 m2
DIN 276-18: 312
Leistungsbereiche: 006

**006.01.0230 TBW-Verbau, frei krg., Träger eingestellt, WH <3,00m, Rückbau**
Menge: 0,000 m2
DIN 276-18: 312
Leistungsbereiche: 006

*Hinweis: VORHALTUNG, EINBAUTEILE, SONSTIGES*

**006.01.0240 TBW-Verbau, Vorhaltung**
Menge: 0,000 m2Wo
DIN 276-18: 312
Leistungsbereiche: 006

**006.01.0250 Gurtkonstruktion, Trägerbohlwand**
Menge: 0,000 t
DIN 276-18: 312
Leistungsbereiche: 006

**006.01.0260 Gurtkonstruktion, Vorhaltung**
Menge: 0,000 tWo
DIN 276-18: 312
Leistungsbereiche: 006

**006.01.0270 Aussteifungskonstruktion Trägerbohlwand**
Menge: 0,000 t
DIN 276-18: 312
Leistungsbereiche: 006

**006.01.0280 Aussteiffungskonstruktion, Vorhaltung**
Menge: 0,000 tWo
DIN 276-18: 312
Leistungsbereiche: 006

**006.01.0290 Erschwernis Durchbohren Hindernisse, D=<500mm**
Menge: 0,000 m
DIN 276-18: 312
Leistungsbereiche: 006

#### Titel 006.02 Spundwandverbau

*Hinweis: ARBEITSVORBEREITUNG*

*Hinweis: Ausführungsbeschreibung Spundwandverbau*

**006.02.0010 Baustelleneinrichtung Spundbohlen**
Menge: 0,000 psch
DIN 276-18: 312
Leistungsbereiche: 006

**006.02.0020 Baustraße für Einbringegerät**
Menge: 0,000 m2
DIN 276-18: 312
Leistungsbereiche: 006

**006.02.0030 Arbeitsplanum für Einbringegerät**
Menge: 0,000 m2
DIN 276-18: 312
Leistungsbereiche: 006

**006.02.0040 Rückbau Baustraße/Arbeitsebene**
Menge: 0,000 m2
DIN 276-18: 312
Leistungsbereiche: 006

**006.02.0050 statische Berechnung Spundbohlenwand**
Menge: 0,000 psch
DIN 276-18: 312
Leistungsbereiche: 006

**006.02.0060 Probe-Einbringung Spundbohlen**
Menge: 0,000 psch
DIN 276-18: 312
Leistungsbereiche: 006

*Hinweis: SPUNDBOHLENVERBAU - SPUNDWANDVERBAU*

**006.02.0070 Spundbohlenverbau, frei krg., Bohlen gerammt**
Menge: 0,000 m2
DIN 276-18: 312
Leistungsbereiche: 006

**006.02.0080 Spundbohlenverbau, frei krg., Bohlen gerüttelt**
Menge: 0,000 m2
DIN 276-18: 312
Leistungsbereiche: 006

**006.02.0090 Spundbohlenverbau, frei krg., Bohlen gepresst**
Menge: 0,000 m2
DIN 276-18: 312
Leistungsbereiche: 006

**006.02.0100 Richtungswechsel Spundwand**
Menge: 0,000 St
DIN 276-18: 312
Leistungsbereiche: 006

**006.02.0110 Öffnung in Spundwand für Ankerdurchführung**
Menge: 0,000 St
DIN 276-18: 312
Leistungsbereiche: 006
Zeitansatz: 1,91

**006.02.0120 Spundwandbohle nach Maß**
Menge: 0,000 m
DIN 276-18: 312
Leistungsbereiche: 006

**006.02.0130 Stahlspundwand ziehen**
Menge: 0,000 m2
DIN 276-18: 312
Leistungsbereiche: 006

**006.02.0140 verlängerte Vorhaltung Spundwand**
Menge: 0,000 m2Wo
DIN 276-18: 312
Leistungsbereiche: 006

**006.02.0150 Abtrennen der Spundwand**
Menge: 0,000 m
DIN 276-18: 312
Leistungsbereiche: 006

**006.02.0160 Zulage im Boden belassene Stahlspundbohlen**
Menge: 0,000 m2
DIN 276-18: 312
Leistungsbereiche: 006

**006.02.0170 Ausbetonieren Spundwand**
Menge: 0,000 m2
DIN 276-18: 312
Leistungsbereiche: 006

**006.02.0180 Gurtkonstruktion, Spundwände**
Menge: 0,000 t
DIN 276-18: 312
Leistungsbereiche: 006

**006.02.0190 Gurtkonstruktion, Vorhaltung**
Menge: 0,000 tWo
DIN 276-18: 312
Leistungsbereiche: 006

**006.02.0200 Aussteifungskonstruktion Spundwand**
Menge: 0,000 t
DIN 276-18: 312
Leistungsbereiche: 006

**006.02.0210 Aussteiffungskonstruktion, Vorhaltung**
Menge: 0,000 tWo
DIN 276-18: 312
Leistungsbereiche: 006

#### Titel 006.03 Bohrpfähle

*Hinweis: ARBEITSVORBEREITUNG*

*Hinweis: VORLEISTUNGEN*

**006.03.0010 Statische Berechnung Bohrpfähle**
Menge: 0,000 psch
DIN 276-18: 323
Leistungsbereiche: 006

**006.03.0020 Baustelleneinrichtung Bohrpfähle**
Menge: 0,000 psch
DIN 276-18: 323
Leistungsbereiche: 006

**006.03.0030 Baustraße für Drehbohrgerät**
Menge: 0,000 m2
DIN 276-18: 323
Leistungsbereiche: 006

**006.03.0040 Arbeitsplanum für Drehbohrgerät**
Menge: 0,000 m2
DIN 276-18: 323
Leistungsbereiche: 006

**006.03.0050 Rückbau Baustraße/Arbeitsplanunm**
Menge: 0,000 m2
DIN 276-18: 323
Leistungsbereiche: 006

**006.03.0060 Einmessung der Bohrpunkte**
Menge: 0,000 psch
DIN 276-18: 323
Leistungsbereiche: 006

**006.03.0070 Einmessung der Bohrpfähle**
Menge: 0,000 psch
DIN 276-18: 323
Leistungsbereiche: 006

**006.03.0080 Leerbohrung, Bohrpfähle, Ø500mm**
Menge: 0,000 m
DIN 276-18: 323
Leistungsbereiche: 006

**006.03.0090 Leerbohrung, Bohrpfähle, Ø600mm**
Menge: 0,000 m
DIN 276-18: 323
Leistungsbereiche: 006

**006.03.0100 Leerbohrung, Bohrpfähle, Ø800mm**
Menge: 0,000 m
DIN 276-18: 323
Leistungsbereiche: 006

**006.03.0110 Leerbohrung, Bohrpfähle, Ø1000mm**
Menge: 0,000 m
DIN 276-18: 323
Leistungsbereiche: 006

**006.03.0120 Leerbohrung, Bohrpfähle, Ø1200mm**
Menge: 0,000 m
DIN 276-18: 323
Leistungsbereiche: 006

**006.03.0130 Durchbohren Hindernisse, Mauerwerk, Ø500mm**
Menge: 0,000 m
DIN 276-18: 323
Leistungsbereiche: 006

**006.03.0140 Durchbohren Hindernisse, Mauerwerk, Ø600mm**
Menge: 0,000 m
DIN 276-18: 323
Leistungsbereiche: 006

**006.03.0150 Durchbohren Hindernisse, Mauerwerk, Ø800mm**
Menge: 0,000 m
DIN 276-18: 323
Leistungsbereiche: 006

**006.03.0160 Durchbohren Hindernisse, Mauerwerk, Ø1000mm**
Menge: 0,000 m
DIN 276-18: 323
Leistungsbereiche: 006

**006.03.0170 Durchbohren Hindernisse, Mauerwerk, Ø1200mm**
Menge: 0,000 m
DIN 276-18: 323
Leistungsbereiche: 006

**006.03.0180 Durchbohren Hindernisse, Stb., Ø500mm**
Menge: 0,000 m
DIN 276-18: 323
Leistungsbereiche: 006

**006.03.0190 Durchbohren Hindernisse, Stb., Ø600mm**
Menge: 0,000 m
DIN 276-18: 323
Leistungsbereiche: 006

**006.03.0200 Durchbohren Hindernisse, Stb., Ø800mm**
Menge: 0,000 m
DIN 276-18: 323
Leistungsbereiche: 006

**006.03.0210 Durchbohren Hindernisse, Stb., Ø1000mm**
Menge: 0,000 m
DIN 276-18: 323
Leistungsbereiche: 006

**006.03.0220 Durchbohren Hindernisse, Stb., Ø1200mm**
Menge: 0,000 m
DIN 276-18: 323
Leistungsbereiche: 006

**006.03.0230 Bohrschablone überschnittene Bohrpfahlwand, Ø800mm**
Menge: 0,000 m
DIN 276-18: 312
Leistungsbereiche: 006

**006.03.0240 Bohrschablone überschnittene Bohrpfahlwand, Ø1000mm**
Menge: 0,000 m
DIN 276-18: 312
Leistungsbereiche: 006

**006.03.0250 Bohrschablone überschnittene Bohrpfahlwand, Ø1200mm**
Menge: 0,000 m
DIN 276-18: 312
Leistungsbereiche: 006

**006.03.0260 Bohrschablone tangierende Bohrpfahlwand, Ø800mm**
Menge: 0,000 m
DIN 276-18: 312
Leistungsbereiche: 006

**006.03.0270 Bohrschablone tangierende Bohrpfahlwand, Ø1000mm**
Menge: 0,000 m
DIN 276-18: 312
Leistungsbereiche: 006

**006.03.0280 Bohrschablone tangierende Bohrpfahlwand, Ø1200mm**
Menge: 0,000 m
DIN 276-18: 312
Leistungsbereiche: 006

*Hinweis: EINZELBOHRPFÄHLE*

**006.03.0290 Ortbeton-Bohrpfahl, C30/37, Ø500mm**
Menge: 0,000 m
DIN 276-18: 323
Leistungsbereiche: 006

**006.03.0300 Ortbeton-Bohrpfahl, C30/37, Ø600mm**
Menge: 0,000 m
DIN 276-18: 323
Leistungsbereiche: 006

**006.03.0310 Ortbeton-Bohrpfahl, C30/37, Ø800mm**
Menge: 0,000 m
DIN 276-18: 323
Leistungsbereiche: 006

**006.03.0320 Ortbeton-Bohrpfahl, C30/37, Ø1000mm**
Menge: 0,000 m
DIN 276-18: 323
Leistungsbereiche: 006

**006.03.0330 Ortbeton-Bohrpfahl, C30/37, Ø1200mm**
Menge: 0,000 m
DIN 276-18: 323
Leistungsbereiche: 006

**006.03.0340 Ortbeton-Verdrängungsbohrpfahl, C30/37, Ø510mm**
Menge: 0,000 m
DIN 276-18: 323
Leistungsbereiche: 006

**006.03.0350 Ortbeton-Verdrängungsbohrpfahl, C30/37, Ø610mm**
Menge: 0,000 m
DIN 276-18: 323
Leistungsbereiche: 006

*Hinweis: BOHRPFAHLWÄNDE*

**006.03.0360 Überschnittene Bohrpfahlwand, C30/37, Ø800mm**
Menge: 0,000 m2
DIN 276-18: 312
Leistungsbereiche: 006

**006.03.0370 Überschnittene Bohrpfahlwand, C30/37, Ø1000mm**
Menge: 0,000 m2
DIN 276-18: 312
Leistungsbereiche: 006

**006.03.0380 Überschnittene Bohrpfahlwand, C30/37, Ø1200mm**
Menge: 0,000 m2
DIN 276-18: 312
Leistungsbereiche: 006

**006.03.0390 Tangierende Bohrpfahlwand, C30/37, Ø800mm**
Menge: 0,000 m2
DIN 276-18: 312
Leistungsbereiche: 006

**006.03.0400 Tangierende Bohrpfahlwand, C30/37, Ø1.000m**
Menge: 0,000 m2
DIN 276-18: 312
Leistungsbereiche: 006

**006.03.0410 Tangierende Bohrpfahlwand, C30/37, Ø1200mm**
Menge: 0,000 m2
DIN 276-18: 312
Leistungsbereiche: 006

**006.03.0420 Gurtkonstruktion, Bohrpfahlwände**
Menge: 0,000 t
DIN 276-18: 312
Leistungsbereiche: 006

**006.03.0430 Gurtkonstruktion, Vorhaltung**
Menge: 0,000 tWo
DIN 276-18: 312
Leistungsbereiche: 006

**006.03.0440 Aussteifungskonstruktion Bohrpfahlwand**
Menge: 0,000 t
DIN 276-18: 312
Leistungsbereiche: 006

**006.03.0450 Aussteiffungskonstruktion, Vorhaltung**
Menge: 0,000 tWo
DIN 276-18: 312
Leistungsbereiche: 006

**006.03.0460 Öffnung in Bohrpfahlwand für Ankerdurchführung**
Menge: 0,000 St
DIN 276-18: 312
Leistungsbereiche: 006
Zeitansatz: 1,91

**006.03.0470 Egalisierung Bohrpfahlwand Spritzbeton**
Menge: 0,000 m2
DIN 276-18: 312
Leistungsbereiche: 006

*Hinweis: ZULAGEN, BEWEHRUNG*

**006.03.0480 Zulage Pfahlbetongüte C35/45**
Menge: 0,000 m3
DIN 276-18: 323
Leistungsbereiche: 006

**006.03.0490 Pfahlbewehrung**
Menge: 0,000 t
DIN 276-18: 323
Leistungsbereiche: 006

**006.03.0500 Zulage örtlicher Bewehrungskorb, Ø500mm**
Menge: 0,000 St
DIN 276-18: 323
Leistungsbereiche: 006

**006.03.0510 Zulage örtlicher Bewehrungskorb, Ø600mm**
Menge: 0,000 St
DIN 276-18: 323
Leistungsbereiche: 006

**006.03.0520 Zulage örtlicher Bewehrungskorb, Ø800mm**
Menge: 0,000 St
DIN 276-18: 323
Leistungsbereiche: 006

**006.03.0530 Zulage örtlicher Bewehrungskorb, Ø1000mm**
Menge: 0,000 St
DIN 276-18: 323
Leistungsbereiche: 006

**006.03.0540 Zulage örtlicher Bewehrungskorb, Ø1200mm**
Menge: 0,000 St
DIN 276-18: 323
Leistungsbereiche: 006

**006.03.0550 Steckträger in Bohrpfahlwand**
Menge: 0,000 t
DIN 276-18: 323
Leistungsbereiche: 006

*Hinweis: PROBEN UND UNTERSUCHUNGEN*

**006.03.0560 statische Probebelastung**
Menge: 0,000 psch
DIN 276-18: 323
Leistungsbereiche: 006

**006.03.0570 dynamische Integritätsprüfung Bohrpfähle**
Menge: 0,000 St
DIN 276-18: 323
Leistungsbereiche: 006

**006.03.0580 Stillstandszeit Bohrgerät, Ø =800mm**
Menge: 0,000 h
DIN 276-18: 323
Leistungsbereiche: 006

**006.03.0590 Stillstandszeit Bohrgerät, Ø =1200mm**
Menge: 0,000 h
DIN 276-18: 323
Leistungsbereiche: 006

#### Titel 006.04 Mikropfähle

*Hinweis: VORLEISTUNGEN*

**006.04.0010 statische Berechnung Kleinbohrpfähle**
Menge: 0,000 psch
DIN 276-18: 323
Leistungsbereiche: 006

**006.04.0020 Baustelleneinrichtung Kleinbohrpfähle**
Menge: 0,000 psch
DIN 276-18: 323
Leistungsbereiche: 006

**006.04.0030 Baustraße für Drehbohrgerät**
Menge: 0,000 m2
DIN 276-18: 323
Leistungsbereiche: 006

**006.04.0040 Arbeitsplanum für Drehbohrgerät**
Menge: 0,000 m2
DIN 276-18: 323
Leistungsbereiche: 006

**006.04.0050 Rückbau Arbeitsplanunm**
Menge: 0,000 m2
DIN 276-18: 323
Leistungsbereiche: 006

**006.04.0060 technische Bearbeitung**
Menge: 0,000 psch
DIN 276-18: 323
Leistungsbereiche: 006

*Hinweis: MIKROPFÄHLE*

**006.04.0070 GEWI-Verpresspfahl, Ø<300mm**
Menge: 0,000 m
DIN 276-18: 323
Leistungsbereiche: 006

**006.04.0080 Rohrverpresspfahl, Ø<300mm**
Menge: 0,000 m
DIN 276-18: 323
Leistungsbereiche: 006

**006.04.0090 dynamische Integritätsprüfung Mikrobohrpfähle**
Menge: 0,000 St
DIN 276-18: 323
Leistungsbereiche: 006

#### Titel 006.05 Schlitzwände

*Hinweis: ARBEITSVORBEREITUNG*

*Hinweis: VORLEISTUNGEN*

**006.05.0010 Statische Berechnung Schlitzwand**
Menge: 0,000 psch
DIN 276-18: 312
Leistungsbereiche: 006

**006.05.0020 Baustelleneinrichtung Schlitzwände**
Menge: 0,000 psch
DIN 276-18: 312
Leistungsbereiche: 006

**006.05.0030 Baustraße für Schlitzwandbagger**
Menge: 0,000 m2
DIN 276-18: 312
Leistungsbereiche: 006

**006.05.0040 Arbeitsplanum für Schlitzwandgreifer**
Menge: 0,000 m2
DIN 276-18: 312
Leistungsbereiche: 006

**006.05.0050 Rückbau Arbeitsplanunm**
Menge: 0,000 m2
DIN 276-18: 312
Leistungsbereiche: 006

**006.05.0060 Einmessung der Schlitzwände**
Menge: 0,000 psch
DIN 276-18: 312
Leistungsbereiche: 006

**006.05.0070 Leerschlitz, Schlitzwand, D=80cm**
Menge: 0,000 m2
DIN 276-18: 312
Leistungsbereiche: 006

**006.05.0080 Leerschlitz, Schlitzwand, D=100cm**
Menge: 0,000 m2
DIN 276-18: 312
Leistungsbereiche: 006

**006.05.0090 Leerschlitz, Schlitzwand, D=120cm**
Menge: 0,000 m2
DIN 276-18: 312
Leistungsbereiche: 006

**006.05.0100 Leitwand Schlitzwand, doppelseitig, H=150cm, B=40cm**
Menge: 0,000 m
DIN 276-18: 312
Leistungsbereiche: 006

*Hinweis: SCHLITZWÄNDE*

**006.05.0110 Schlitzwand, C30/37, D=80cm**
Menge: 0,000 m2
DIN 276-18: 312
Leistungsbereiche: 006

**006.05.0120 Schlitzwand, C30/37, D=100cm**
Menge: 0,000 m2
DIN 276-18: 312
Leistungsbereiche: 006

**006.05.0130 Schlitzwand, C30/37, D=120cm**
Menge: 0,000 m2
DIN 276-18: 312
Leistungsbereiche: 006

**006.05.0140 Gurtkonstruktion, Schlitzwände**
Menge: 0,000 t
DIN 276-18: 312
Leistungsbereiche: 006

**006.05.0150 Gurtkonstruktion, Vorhaltung**
Menge: 0,000 tWo
DIN 276-18: 312
Leistungsbereiche: 006

**006.05.0160 Aussteifungskonstruktion Schlitzwand**
Menge: 0,000 t
DIN 276-18: 312
Leistungsbereiche: 006

**006.05.0170 Aussteifungskonstruktion, Vorhaltung**
Menge: 0,000 tWo
DIN 276-18: 312
Leistungsbereiche: 006

**006.05.0180 Öffnung in Schlitzwand für Ankerdurchführung**
Menge: 0,000 St
DIN 276-18: 312
Leistungsbereiche: 006
Zeitansatz: 1,91

*Hinweis: ZULAGEN, BEWEHRUNG*

**006.05.0190 Schlitzwandbewehrung**
Menge: 0,000 t
DIN 276-18: 312
Leistungsbereiche: 006

#### Titel 006.06 Düsenstrahlverfahren (HDI)

*Hinweis: ARBEITSVORBEREITUNG*

*Hinweis: VORLEISTUNGEN*

**006.06.0010 statische Berechnung Düsenstrahlverfahren**
Menge: 0,000 psch
DIN 276-18: 321
Leistungsbereiche: 006

**006.06.0020 Baustelleneinrichtung Düsenstrahlarbeiten**
Menge: 0,000 psch
DIN 276-18: 321
Leistungsbereiche: 006

**006.06.0030 Probekörper, Düsenstrahlverfahren, Rundsäule < Ø60cm**
Menge: 0,000 St
DIN 276-18: 321
Leistungsbereiche: 006

**006.06.0040 Einmessung der Bohrpunkte**
Menge: 0,000 psch
DIN 276-18: 321
Leistungsbereiche: 006

*Hinweis: DÜSENSTRAHLELEMENTE*

**006.06.0050 Bohrung für Düsenstrahlelement, L=<1,00m**
Menge: 0,000 m
DIN 276-18: 321
Leistungsbereiche: 006

**006.06.0060 Bohrung für Düsenstrahlelement, L=<3,00m**
Menge: 0,000 m
DIN 276-18: 321
Leistungsbereiche: 006

**006.06.0070 Bohrung für Düsenstrahlelement, L=<5,00m**
Menge: 0,000 m
DIN 276-18: 321
Leistungsbereiche: 006

**006.06.0080 Bohrung für Düsenstrahlelement, L=<10,00m**
Menge: 0,000 m
DIN 276-18: 321
Leistungsbereiche: 006

**006.06.0090 Unterfangung, Düsenstrahlverfahren, Rundsäule < Ø600mm**
Menge: 0,000 m
DIN 276-18: 321
Leistungsbereiche: 006

**006.06.0100 Unterfangung, Düsenstrahlverfahren, Rundsäule < Ø800mm**
Menge: 0,000 m
DIN 276-18: 321
Leistungsbereiche: 006

**006.06.0110 Unterfangung, Düsenstrahlverfahren, Rundsäule < Ø1.000m**
Menge: 0,000 m
DIN 276-18: 321
Leistungsbereiche: 006

**006.06.0120 Unterfangung, Düsenstrahlverfahren, Rundsäule < Ø1.200cm**
Menge: 0,000 m
DIN 276-18: 321
Leistungsbereiche: 006

**006.06.0130 Dichtsohle, Düsenstrahlverfahren, Rundsäulen, t=1,00m**
Menge: 0,000 m2
DIN 276-18: 321
Leistungsbereiche: 006

**006.06.0140 Dichtwand, Düsenstrahlverfahren, Rundsäulen, H=4,00m**
Menge: 0,000 m
DIN 276-18: 321
Leistungsbereiche: 006

#### Titel 006.07 Verpressanker

*Hinweis: ARBEITSVORBEREITUNG*

*Hinweis: VORLEISTUNGEN*

**006.07.0010 statische Berechnung Verpressanker**
Menge: 0,000 psch
DIN 276-18: 312
Leistungsbereiche: 006

**006.07.0020 Baustelleneinrichtung Verpressankerarbeiten**
Menge: 0,000 psch
DIN 276-18: 312
Leistungsbereiche: 006

*Hinweis: VERPRESSANKER*

**006.07.0030 Verpressanker für Rückverankerung**
Menge: 0,000 m
DIN 276-18: 312
Leistungsbereiche: 006

**006.07.0040 Ablösegebühr für Anker**
Menge: 0,000 St
DIN 276-18: 312
Leistungsbereiche: 006

**006.07.0050 Eignungsprüfung Verpressanker**
Menge: 0,000 St
DIN 276-18: 312
Leistungsbereiche: 006

**006.07.0060 Anker entspannen**
Menge: 0,000 St
DIN 276-18: 312
Leistungsbereiche: 006

#### Titel 006.08 Bodenverbesserung

*Hinweis: ARBEITSVORBEREITUNG*

*Hinweis: VORLEISTUNGEN*

**006.08.0010 statische Bemessung Tiefenrüttelverfahren**
Menge: 0,000 psch
DIN 276-18: 321
Leistungsbereiche: 006

**006.08.0020 Baustelleneinrichtung Tiefenrüttelarbeiten**
Menge: 0,000 psch
DIN 276-18: 321
Leistungsbereiche: 006

**006.08.0030 Baustraße für Tiefenrüttelgeräte**
Menge: 0,000 m2
DIN 276-18: 321
Leistungsbereiche: 006

**006.08.0040 Arbeitsplanum für Tiefenrüttelgeräte**
Menge: 0,000 m2
DIN 276-18: 321
Leistungsbereiche: 006

**006.08.0050 Rückbau Arbeitsplanunm**
Menge: 0,000 m2
DIN 276-18: 321
Leistungsbereiche: 006

**006.08.0060 Einmessung der Ansatzpunkte**
Menge: 0,000 psch
DIN 276-18: 321
Leistungsbereiche: 006

**006.08.0070 Leerstrecke, Tiefrüttelarbeiten**
Menge: 0,000 m
DIN 276-18: 321
Leistungsbereiche: 006

*Hinweis: TIEFENRÜTTELSÄULEN*

**006.08.0080 Rütteldruckverdichtung, Bodenverbesserung, T=<10,00m**
Menge: 0,000 m
DIN 276-18: 321
Leistungsbereiche: 006

**006.08.0090 Rüttelstopfverdichtung, Bodenverbesserung, T=<10,00m, D=60cm**
Menge: 0,000 m
DIN 276-18: 321
Leistungsbereiche: 006

#### Titel 006.90 Stundenlohnarbeiten

*Hinweis: Vorbemerkungen Kolonnenstunden*

**006.90.0010 Kolonnenstunden für unvorhergesehene Leistungen**
*** Bedarfsposition ohne GB
Menge: 0,000 h
DIN 276-18: 329
Leistungsbereiche: 006

**006.90.0020 Kolonnenstunden bei Stillstandszeiten**
*** Bedarfsposition ohne GB
Menge: 0,000 h
DIN 276-18: 329
Leistungsbereiche: 006

#### Titel 006.99 Kostenberechnungspauschale

**006.99.0010 Kostenberechnungspauschale: Spezialtiefbau**
Menge: 0,000 psch
DIN 276-18: 329
Leistungsbereiche: 006

### Gewerk 008 Wasserhaltungsarbeiten

#### Titel 008.01 Offene Wasserhaltung

**008.01.0010 technische Planung + wasserrechtlicher Antrag**
Menge: 0,000 psch
DIN 276-18: 313
Leistungsbereiche: 008

**008.01.0020 Wasserhaltung, offen**
Menge: 0,000 psch
DIN 276-18: 313
Leistungsbereiche: 008

**008.01.0030 Wasserhaltung, offen, Vorhaltung**
Menge: 0,000 Wo
DIN 276-18: 313
Leistungsbereiche: 008

**008.01.0040 Zulage redundante, netzunabhängige Ausführung**
Menge: 0,000 psch
DIN 276-18: 313
Leistungsbereiche: 008

**008.01.0050 offener Pumpensumpf, T=1,00m, Ø1000mm**
Menge: 0,000 St
DIN 276-18: 313
Leistungsbereiche: 008

**008.01.0060 Sickerleitung, WH offen, DN150**
Menge: 0,000 m
DIN 276-18: 313
Leistungsbereiche: 008

**008.01.0070 übererdige Abwasserleitungen**
Menge: 0,000 m
DIN 276-18: 313
Leistungsbereiche: 008

**008.01.0080 Vorhaltung Abwasserleitungen**
Menge: 0,000 mWo
DIN 276-18: 313
Leistungsbereiche: 008

#### Titel 008.02 Geschlossene Wasserhaltung

**008.02.0010 technische Planung + wasserrechtlicher Antrag**
Menge: 0,000 psch
DIN 276-18: 313
Leistungsbereiche: 008

**008.02.0020 Wasserhaltung, Schwerkraftbrunnen, Flachbrunnen**
Menge: 0,000 psch
DIN 276-18: 313
Leistungsbereiche: 008

**008.02.0030 Wasserhaltung, Schwerkraftbrunnen, Tiefbrunnen**
Menge: 0,000 psch
DIN 276-18: 313
Leistungsbereiche: 008

**008.02.0040 Wasserhaltung, Vakuumbrunnen**
Menge: 0,000 psch
DIN 276-18: 313
Leistungsbereiche: 008

**008.02.0050 Wasserhaltung, geschlossen, Vorhaltung**
Menge: 0,000 Wo
DIN 276-18: 313
Leistungsbereiche: 008

**008.02.0060 Vorhaltung Abwasserleitungen**
Menge: 0,000 mWo
DIN 276-18: 313
Leistungsbereiche: 008

**008.02.0070 übererdige Abwasserleitungen**
Menge: 0,000 m
DIN 276-18: 313
Leistungsbereiche: 008

**008.02.0080 Zulage redundante, netzunabhängige Ausführung**
Menge: 0,000 psch
DIN 276-18: 313
Leistungsbereiche: 008

#### Titel 008.99 Kostenberechnungspauschale

**008.99.0010 Kostenberechnungspauschale: Wasserhaltungsarbeiten**
Menge: 0,000 psch
DIN 276-18: 319
Leistungsbereiche: 008

### Gewerk 010 Drän-/Versickerarbeiten

#### Titel 010.01 Dränagearbeiten

**010.01.0010 Dränleitung, PVC-U, DN100**
Menge: 0,000 m
DIN 276-18: 326
Leistungsbereiche: 010

**010.01.0020 Dränleitung, PVC-U, DN125**
Menge: 0,000 m
DIN 276-18: 326
Leistungsbereiche: 010

**010.01.0030 Dränleitung, PVC-U, DN150**
Menge: 0,000 m
DIN 276-18: 326
Leistungsbereiche: 010

**010.01.0040 Dränleitung, PVC-U, DN200**
Menge: 0,000 m
DIN 276-18: 326
Leistungsbereiche: 010

**010.01.0050 Dränleitung, PVC-U, DN250**
Menge: 0,000 m
DIN 276-18: 326
Leistungsbereiche: 010

**010.01.0060 Drän-Kontrollschacht, PVC, ohne Sandfang, DN300**
Menge: 0,000 St
DIN 276-18: 326
Leistungsbereiche: 010

**010.01.0070 Drän-Kontrollschacht, PVC, mit Sandfang, DN300**
Menge: 0,000 St
DIN 276-18: 326
Leistungsbereiche: 010

**010.01.0080 Schachtaufsetzrohr, DN300 aus PVC (U)**
Menge: 0,000 St
DIN 276-18: 326
Leistungsbereiche: 010

**010.01.0090 T-Stück, PVC-U, DN100**
Menge: 0,000 St
DIN 276-18: 326
Leistungsbereiche: 010

**010.01.0100 T-Stück, PVC-U, DN125**
Menge: 0,000 St
DIN 276-18: 326
Leistungsbereiche: 010

**010.01.0110 T-Stück, PVC-U, DN150**
Menge: 0,000 St
DIN 276-18: 326
Leistungsbereiche: 010

**010.01.0120 T-Stück, PVC-U, DN200**
Menge: 0,000 St
DIN 276-18: 326
Leistungsbereiche: 010

**010.01.0130 T-Stück, PVC-U, DN250**
Menge: 0,000 St
DIN 276-18: 326
Leistungsbereiche: 010

**010.01.0140 Abzweig, 45°, PVC-U, DN100**
Menge: 0,000 St
DIN 276-18: 326
Leistungsbereiche: 010

**010.01.0150 Abzweig, 45°, PVC-U, DN125**
Menge: 0,000 St
DIN 276-18: 326
Leistungsbereiche: 010

**010.01.0160 Abzweig, 45°, PVC-U, DN150**
Menge: 0,000 St
DIN 276-18: 326
Leistungsbereiche: 010

**010.01.0170 Abzweig, 45°, PVC-U, DN200**
Menge: 0,000 St
DIN 276-18: 326
Leistungsbereiche: 010

**010.01.0180 Abzweig, 45°, PVC-U, DN250**
Menge: 0,000 St
DIN 276-18: 326
Leistungsbereiche: 010

**010.01.0190 Reduktionsmuffe, PVC-U, DN125/DN100**
Menge: 0,000 St
DIN 276-18: 326
Leistungsbereiche: 010

**010.01.0200 Reduktionsmuffe, PVC-U, DN150/DN125**
Menge: 0,000 St
DIN 276-18: 326
Leistungsbereiche: 010

**010.01.0210 Reduktionsmuffe, PVC-U, DN200/DN150**
Menge: 0,000 St
DIN 276-18: 326
Leistungsbereiche: 010

**010.01.0220 Reduktionsmuffe, PVC-U, DN250/DN200**
Menge: 0,000 St
DIN 276-18: 326
Leistungsbereiche: 010

**010.01.0230 Reduktionsmuffe, PVC-U, DN300/DN250**
Menge: 0,000 St
DIN 276-18: 326
Leistungsbereiche: 010

**010.01.0240 Übergabeschacht, DN1000, Konus, DN600**
Menge: 0,000 St
DIN 276-18: 326
Leistungsbereiche: 010

**010.01.0250 Schachtring Beton d=1000mm, H=250mm**
Menge: 0,000 St
DIN 276-18: 326
Leistungsbereiche: 010

**010.01.0260 Schachtring Beton d=1000mm, H=500mm**
Menge: 0,000 St
DIN 276-18: 326
Leistungsbereiche: 010

**010.01.0270 Schachtring Beton d=1000mm, H=1000mm**
Menge: 0,000 St
DIN 276-18: 326
Leistungsbereiche: 010

#### Titel 010.99 Kostenberechnungspauschale

**010.99.0010 Kostenberechnungspauschale: Dränarbeiten**
Menge: 0,000 psch
DIN 276-18: 326
Leistungsbereiche: 010

### Gewerk 012 Mauerarbeiten

#### Titel 012.01 Abdichtungen, Kimmschichten, Fugen

**012.01.0010 Querschnittsabdichtung, d=11,5cm**
Menge: 0,000 m
DIN 276-18: 331
Leistungsbereiche: 012

**012.01.0020 Querschnittsabdichtung, d=17,5cm**
Menge: 0,000 m
DIN 276-18: 331
Leistungsbereiche: 012

**012.01.0030 Querschnittsabdichtung, d=24cm**
Menge: 0,000 m
DIN 276-18: 331
Leistungsbereiche: 012

**012.01.0040 Querschnittsabdichtung, d=30cm**
Menge: 0,000 m
DIN 276-18: 331
Leistungsbereiche: 012

**012.01.0050 Querschnittsabdichtung, d=36,5cm**
Menge: 0,000 m
DIN 276-18: 331
Leistungsbereiche: 012

**012.01.0060 ausgleichende Kimmschicht, d=11,5cm**
Menge: 0,000 m
DIN 276-18: 331
Leistungsbereiche: 012

**012.01.0070 ausgleichende Kimmschicht, d=17,5cm**
Menge: 0,000 m
DIN 276-18: 331
Leistungsbereiche: 012

**012.01.0080 ausgleichende Kimmschicht, d=24cm**
Menge: 0,000 m
DIN 276-18: 331
Leistungsbereiche: 012

**012.01.0090 ausgleichende Kimmschicht, d=30cm**
Menge: 0,000 m
DIN 276-18: 331
Leistungsbereiche: 012

**012.01.0100 ausgleichende Kimmschicht, d=36,5cm**
Menge: 0,000 m
DIN 276-18: 331
Leistungsbereiche: 012

**012.01.0110 ISO-Kimmschicht, d=11,5cm**
Menge: 0,000 m
DIN 276-18: 331
Leistungsbereiche: 012

**012.01.0120 ISO-Kimmschicht, d=17,5cm**
Menge: 0,000 m
DIN 276-18: 331
Leistungsbereiche: 012

**012.01.0130 ISO-Kimmschicht, d=24cm**
Menge: 0,000 m
DIN 276-18: 331
Leistungsbereiche: 012

**012.01.0140 ISO-Kimmschicht, d=30cm**
Menge: 0,000 m
DIN 276-18: 331
Leistungsbereiche: 012

**012.01.0150 ISO-Kimmschicht, d=36,5cm**
Menge: 0,000 m
DIN 276-18: 331
Leistungsbereiche: 012

#### Titel 012.02 Ziegel-MW

*Hinweis: HINWEIS zur LV-Erstellung*

*Hinweis: ZIEGEL-MW (MZ, HLZ, LHLZ)*

**012.02.0010 MW, Vollziegel, Mz 12-1,6, d=11,5cm**
Menge: 0,000 m2
DIN 276-18: 341
Leistungsbereiche: 012

**012.02.0020 MW, Vollziegel, Mz 12-1,6, d=17,5cm**
Menge: 0,000 m2
DIN 276-18: 341
Leistungsbereiche: 012

**012.02.0030 MW, Vollziegel, Mz 12-1,6, d=24cm**
Menge: 0,000 m2
DIN 276-18: 341
Leistungsbereiche: 012

**012.02.0040 MW, Vollziegel, Mz 12-1,6, d=36,5cm**
Menge: 0,000 m2
DIN 276-18: 341
Leistungsbereiche: 012

**012.02.0050 MW, Vollziegel, Mz 20-1,8, d=11,5cm**
Menge: 0,000 m2
DIN 276-18: 341
Leistungsbereiche: 012

**012.02.0060 MW, Vollziegel, Mz 20-1,8, d=17,5cm**
Menge: 0,000 m2
DIN 276-18: 341
Leistungsbereiche: 012

**012.02.0070 MW, Vollziegel, Mz 20-1,8, d=24cm**
Menge: 0,000 m2
DIN 276-18: 341
Leistungsbereiche: 012

**012.02.0080 MW, Vollziegel, Mz 20-1,8, d=36,5cm**
Menge: 0,000 m2
DIN 276-18: 341
Leistungsbereiche: 012

**012.02.0090 MW, Vollziegel, Mz 28-2,0, d=11,5cm**
Menge: 0,000 m2
DIN 276-18: 341
Leistungsbereiche: 012

**012.02.0100 MW, Vollziegel, Mz 28-2,0, d=17,5cm**
Menge: 0,000 m2
DIN 276-18: 341
Leistungsbereiche: 012

**012.02.0110 MW, Vollziegel, Mz 28-2,0, d=24cm**
Menge: 0,000 m2
DIN 276-18: 341
Leistungsbereiche: 012

**012.02.0120 MW, Vollziegel, Mz 28-2,0, d=36,5cm**
Menge: 0,000 m2
DIN 276-18: 341
Leistungsbereiche: 012

**012.02.0130 Pfeiler-MW, Vollziegel, Mz 20-1,8, <1000cm2**
Menge: 0,000 m
DIN 276-18: 341
Leistungsbereiche: 012

**012.02.0140 Pfeiler-MW, Vollziegel, Mz 28-2,0, <1000cm2**
Menge: 0,000 m
DIN 276-18: 341
Leistungsbereiche: 012

**012.02.0150 MW, HLz 10-0,8, d=11,5cm**
Menge: 0,000 m2
DIN 276-18: 341
Leistungsbereiche: 012

**012.02.0160 MW, HLz 10-0,8, d=17,5cm**
Menge: 0,000 m2
DIN 276-18: 341
Leistungsbereiche: 012

**012.02.0170 MW, HLz 10-0,8, d=24cm**
Menge: 0,000 m2
DIN 276-18: 341
Leistungsbereiche: 012

**012.02.0180 MW, HLz 10-0,8, d=36,5cm**
Menge: 0,000 m2
DIN 276-18: 341
Leistungsbereiche: 012

**012.02.0190 MW, HLz 12-1,2, d=11,5cm**
Menge: 0,000 m2
DIN 276-18: 341
Leistungsbereiche: 012

**012.02.0200 MW, HLz 12-1,2, d=17,5cm**
Menge: 0,000 m2
DIN 276-18: 341
Leistungsbereiche: 012

**012.02.0210 MW, HLz 12-1,2, d=24cm**
Menge: 0,000 m2
DIN 276-18: 341
Leistungsbereiche: 012

**012.02.0220 MW, HLz 12-1,2, d=36,5cm**
Menge: 0,000 m2
DIN 276-18: 341
Leistungsbereiche: 012

**012.02.0230 MW, HLz 20-1,4, d=11,5cm**
Menge: 0,000 m2
DIN 276-18: 341
Leistungsbereiche: 012

**012.02.0240 MW, HLz 20-1,4, d=17,5cm**
Menge: 0,000 m2
DIN 276-18: 341
Leistungsbereiche: 012

**012.02.0250 MW, HLz 20-1,4, d=24cm**
Menge: 0,000 m2
DIN 276-18: 341
Leistungsbereiche: 012

**012.02.0260 MW, HLz 20-1,4, d=36,5cm**
Menge: 0,000 m2
DIN 276-18: 341
Leistungsbereiche: 012

**012.02.0270 Pfeiler-MW, HLz 12-1,2, <1000cm2**
Menge: 0,000 m3
DIN 276-18: 343
Leistungsbereiche: 012

**012.02.0280 Pfeiler-MW, HLz 20-1,4, <1000cm2**
Menge: 0,000 m3
DIN 276-18: 343
Leistungsbereiche: 012

**012.02.0290 Mauerwerk, LHLz T8, AW, d=30cm**
Menge: 0,000 m2
DIN 276-18: 331
Leistungsbereiche: 012

**012.02.0300 Mauerwerk, LHLz T8, AW, d=36,5cm**
Menge: 0,000 m2
DIN 276-18: 331
Leistungsbereiche: 012

**012.02.0310 Mauerwerk, LHLz T8, AW, d=42,5cm**
Menge: 0,000 m2
DIN 276-18: 331
Leistungsbereiche: 012

**012.02.0320 Mauerwerk, LHLz S8, AW, d=36,5cm**
Menge: 0,000 m2
DIN 276-18: 331
Leistungsbereiche: 012

**012.02.0330 Mauerwerk, LHLz S8, AW, d=42,5cm**
Menge: 0,000 m2
DIN 276-18: 331
Leistungsbereiche: 012

**012.02.0340 Mauerwerk, LHLz S8, AW, d=49cm**
Menge: 0,000 m2
DIN 276-18: 331
Leistungsbereiche: 012

**012.02.0350 Mauerwerk, LHLz S9, AW, d=36,5cm**
Menge: 0,000 m2
DIN 276-18: 331
Leistungsbereiche: 012

**012.02.0360 Mauerwerk, LHLz S9, AW, d=42,5cm**
Menge: 0,000 m2
DIN 276-18: 331
Leistungsbereiche: 012

**012.02.0370 Pfeiler-MW, LHLz T8, <1000cm2**
Menge: 0,000 m
DIN 276-18: 333
Leistungsbereiche: 012

**012.02.0380 Pfeiler-MW, LHLz S8, <1000cm2**
Menge: 0,000 m
DIN 276-18: 333
Leistungsbereiche: 012

**012.02.0390 Pfeiler-MW, LHLz S9, <1000cm2**
Menge: 0,000 m
DIN 276-18: 333
Leistungsbereiche: 012

*Hinweis: STÜRZE UND ROLLLADENKÄSTEN*

**012.02.0400 Ziegelflachsturz, L=<2,76m, d=11,5cm**
Menge: 0,000 m
DIN 276-18: 344
Leistungsbereiche: 012

**012.02.0410 Ziegelflachsturz, L=<2,76m, d=17,5cm**
Menge: 0,000 m
DIN 276-18: 344
Leistungsbereiche: 012

**012.02.0420 Ziegelflachsturz, L=<2,76m, d=24cm**
Menge: 0,000 m
DIN 276-18: 344
Leistungsbereiche: 012

**012.02.0430 Ziegelflachsturz, L=<2,76m, d=36,5cm**
Menge: 0,000 m
DIN 276-18: 344
Leistungsbereiche: 012

**012.02.0440 Wärmedämmflachsturz, L=<2,76m, d=30cm**
Menge: 0,000 m
DIN 276-18: 334
Leistungsbereiche: 012

**012.02.0450 Wärmedämmflachsturz, L=<2,76m, d=36,5cm**
Menge: 0,000 m
DIN 276-18: 334
Leistungsbereiche: 012

**012.02.0460 Wärmedämmflachsturz, L=<2,76m, d=42,5cm**
Menge: 0,000 m
DIN 276-18: 334
Leistungsbereiche: 012

**012.02.0470 Wärmedämm-U-Schale, d=36,5cm**
Menge: 0,000 m
DIN 276-18: 334
Leistungsbereiche: 012

**012.02.0480 Wärmedämm-U-Schale, d=42,5cm**
Menge: 0,000 m
DIN 276-18: 334
Leistungsbereiche: 012

**012.02.0490 Deckenrandstein LHLz, H= bis 25cm**
Menge: 0,000 m
DIN 276-18: 331
Leistungsbereiche: 012

**012.02.0500 Rollladenkasten LHLz, L=<1,51m, d=30cm**
Menge: 0,000 m
DIN 276-18: 338
Leistungsbereiche: 012

**012.02.0510 Rollladenkasten LHLz, L=<1,51m, d=36,5cm**
Menge: 0,000 m
DIN 276-18: 338
Leistungsbereiche: 012

**012.02.0520 Rollladenkasten LHLz, L=<1,51m, d=42,5cm**
Menge: 0,000 m
DIN 276-18: 338
Leistungsbereiche: 012

**012.02.0530 Gurtwicklerstein**
Menge: 0,000 St
DIN 276-18: 338
Leistungsbereiche: 012

#### Titel 012.03 Kalksandstein-MW

*Hinweis: HINWEIS zur LV-Erstellung*

*Hinweis: KALKSANDSTEIN-MW*

**012.03.0010 Mauerwerk, KSV, 12-1,8, d=11,5cm**
Menge: 0,000 m2
DIN 276-18: 341
Leistungsbereiche: 012

**012.03.0020 Mauerwerk, KSV, 12-1,8, d=17,5cm**
Menge: 0,000 m2
DIN 276-18: 341
Leistungsbereiche: 012

**012.03.0030 Mauerwerk, KSV, 12-1,8, d=20cm**
Menge: 0,000 m2
DIN 276-18: 341
Leistungsbereiche: 012

**012.03.0040 Mauerwerk, KSV, 12-1,8, d=24cm**
Menge: 0,000 m2
DIN 276-18: 341
Leistungsbereiche: 012

**012.03.0050 Mauerwerk, KSV, 12-1,8, d=30cm**
Menge: 0,000 m2
DIN 276-18: 341
Leistungsbereiche: 012

**012.03.0060 Mauerwerk, KSV, 12-1,8, d=36,5cm**
Menge: 0,000 m2
DIN 276-18: 341
Leistungsbereiche: 012

**012.03.0070 Mauerwerk, KSV, 20-2,0, d=11,5cm**
Menge: 0,000 m2
DIN 276-18: 341
Leistungsbereiche: 012

**012.03.0080 Mauerwerk, KSV, 20-2,0, d=17,5cm**
Menge: 0,000 m2
DIN 276-18: 341
Leistungsbereiche: 012

**012.03.0090 Mauerwerk, KSV, 20-2,0, d=20cm**
Menge: 0,000 m2
DIN 276-18: 341
Leistungsbereiche: 012

**012.03.0100 Mauerwerk, KSV, 20-2,0, d=24cm**
Menge: 0,000 m2
DIN 276-18: 341
Leistungsbereiche: 012

**012.03.0110 Mauerwerk, KSV, 20-2,0, d=30cm**
Menge: 0,000 m2
DIN 276-18: 341
Leistungsbereiche: 012

**012.03.0120 Mauerwerk, KSV, 20-2,0, d=36,5cm**
Menge: 0,000 m2
DIN 276-18: 341
Leistungsbereiche: 012

**012.03.0130 Mauerwerk, KSV, 28-2,0, d=11,5cm**
Menge: 0,000 m2
DIN 276-18: 341
Leistungsbereiche: 012

**012.03.0140 Mauerwerk, KSV, 28-2,0, d=17,5cm**
Menge: 0,000 m2
DIN 276-18: 341
Leistungsbereiche: 012

**012.03.0150 Mauerwerk, KSV, 28-2,0, d=20cm**
Menge: 0,000 m2
DIN 276-18: 341
Leistungsbereiche: 012

**012.03.0160 Mauerwerk, KSV, 28-2,0, d=24cm**
Menge: 0,000 m2
DIN 276-18: 341
Leistungsbereiche: 012

**012.03.0170 Mauerwerk, KSV, 28-2,0, d=30cm**
Menge: 0,000 m2
DIN 276-18: 341
Leistungsbereiche: 012

**012.03.0180 Mauerwerk, KSV, 28-2,0, d=36,5cm**
Menge: 0,000 m2
DIN 276-18: 341
Leistungsbereiche: 012

**012.03.0190 Pfeiler-MW, KSV, 12-1,8, <1000cm2**
Menge: 0,000 m3
DIN 276-18: 343
Leistungsbereiche: 012

**012.03.0200 Pfeiler-MW, KSV, 20-2,0, <1000cm2**
Menge: 0,000 m3
DIN 276-18: 343
Leistungsbereiche: 012

**012.03.0210 Pfeiler-MW, KSV, 28-2,0, <1000cm2**
Menge: 0,000 m3
DIN 276-18: 343
Leistungsbereiche: 012

**012.03.0220 Mauerwerk, KSL, 12-1,4, d=11,5cm**
Menge: 0,000 m2
DIN 276-18: 341
Leistungsbereiche: 012

**012.03.0230 Mauerwerk, KSL, 12-1,4, d=17,5cm**
Menge: 0,000 m2
DIN 276-18: 341
Leistungsbereiche: 012

**012.03.0240 Mauerwerk, KSL, 12-1,4, d=20cm**
Menge: 0,000 m2
DIN 276-18: 341
Leistungsbereiche: 012

**012.03.0250 Mauerwerk, KSL, 12-1,4, d=24cm**
Menge: 0,000 m2
DIN 276-18: 341
Leistungsbereiche: 012

**012.03.0260 Mauerwerk, KSL, 12-1,4, d=30cm**
Menge: 0,000 m2
DIN 276-18: 341
Leistungsbereiche: 012

**012.03.0270 Mauerwerk, KSL, 12-1,4, d=36,5cm**
Menge: 0,000 m2
DIN 276-18: 341
Leistungsbereiche: 012

**012.03.0280 Mauerwerk, KSL, 12-1,6, d=11,5cm**
Menge: 0,000 m2
DIN 276-18: 341
Leistungsbereiche: 012

**012.03.0290 Mauerwerk, KSL, 12-1,6, d=17,5cm**
Menge: 0,000 m2
DIN 276-18: 341
Leistungsbereiche: 012

**012.03.0300 Mauerwerk, KSL, 12-1,6, d=20cm**
Menge: 0,000 m2
DIN 276-18: 341
Leistungsbereiche: 012

**012.03.0310 Mauerwerk, KSL, 12-1,6, d=24cm**
Menge: 0,000 m2
DIN 276-18: 341
Leistungsbereiche: 012

**012.03.0320 Mauerwerk, KSL, 12-1,6, d=30cm**
Menge: 0,000 m2
DIN 276-18: 341
Leistungsbereiche: 012

**012.03.0330 Mauerwerk, KSL, 12-1,6, d=36,5cm**
Menge: 0,000 m2
DIN 276-18: 341
Leistungsbereiche: 012

**012.03.0340 Pfeiler-MW, KSL, 12-1,4, <1000cm2**
Menge: 0,000 m3
DIN 276-18: 343
Leistungsbereiche: 012

**012.03.0350 Pfeiler-MW, KSL, 12-1,6, <1000cm2**
Menge: 0,000 m3
DIN 276-18: 343
Leistungsbereiche: 012

**012.03.0360 Mauerwerk, KS XL-PE, 16-1,8, d=11,5cm**
Menge: 0,000 m2
DIN 276-18: 341
Leistungsbereiche: 012

**012.03.0370 Mauerwerk, KS XL-PE, 16-1,8, d=17,5cm**
Menge: 0,000 m2
DIN 276-18: 341
Leistungsbereiche: 012

**012.03.0380 Mauerwerk, KS XL-PE, 16-1,8, d=20cm**
Menge: 0,000 m2
DIN 276-18: 341
Leistungsbereiche: 012

**012.03.0390 Mauerwerk, KS XL-PE, 16-1,8, d=24cm**
Menge: 0,000 m2
DIN 276-18: 341
Leistungsbereiche: 012

**012.03.0400 Mauerwerk, KS XL-PE, 16-1,8, d=30cm**
Menge: 0,000 m2
DIN 276-18: 341
Leistungsbereiche: 012

**012.03.0410 Mauerwerk, KS XL-PE, 16-1,8, d=36,5cm**
Menge: 0,000 m2
DIN 276-18: 341
Leistungsbereiche: 012

**012.03.0420 Mauerwerk, KS XL-PE, 16-2,0, d=11,5cm**
Menge: 0,000 m2
DIN 276-18: 341
Leistungsbereiche: 012

**012.03.0430 Mauerwerk, KS XL-PE, 16-2,0, d=17,5cm**
Menge: 0,000 m2
DIN 276-18: 341
Leistungsbereiche: 012

**012.03.0440 Mauerwerk, KS XL-PE, 16-2,0, d=20cm**
Menge: 0,000 m2
DIN 276-18: 341
Leistungsbereiche: 012

**012.03.0450 Mauerwerk, KS XL-PE, 16-2,0, d=24cm**
Menge: 0,000 m2
DIN 276-18: 341
Leistungsbereiche: 012

**012.03.0460 Mauerwerk, KS XL-PE, 16-2,0, d=30cm**
Menge: 0,000 m2
DIN 276-18: 341
Leistungsbereiche: 012

**012.03.0470 Mauerwerk, KS XL-PE, 16-2,0, d=36,5cm**
Menge: 0,000 m2
DIN 276-18: 341
Leistungsbereiche: 012

**012.03.0480 Mauerwerk, KS XL-PE, 20-2,0, d=11,5cm**
Menge: 0,000 m2
DIN 276-18: 341
Leistungsbereiche: 012

**012.03.0490 Mauerwerk, KS XL-PE, 20-2,0, d=17,5cm**
Menge: 0,000 m2
DIN 276-18: 341
Leistungsbereiche: 012

**012.03.0500 Mauerwerk, KS XL-PE, 20-2,0, d=20cm**
Menge: 0,000 m2
DIN 276-18: 341
Leistungsbereiche: 012

**012.03.0510 Mauerwerk, KS XL-PE, 20-2,0, d=24cm**
Menge: 0,000 m2
DIN 276-18: 341
Leistungsbereiche: 012

**012.03.0520 Mauerwerk, KS XL-PE, 20-2,0, d=30cm**
Menge: 0,000 m2
DIN 276-18: 341
Leistungsbereiche: 012

**012.03.0530 Mauerwerk, KS XL-PE, 20-2,0, d=36,5cm**
Menge: 0,000 m2
DIN 276-18: 341
Leistungsbereiche: 012

**012.03.0540 Pfeiler-MW, KS-PE, 16-1,8, <1000cm2**
Menge: 0,000 m
DIN 276-18: 343
Leistungsbereiche: 012

**012.03.0550 Pfeiler-MW, KS-PE, 16-2,0, <1000cm2**
Menge: 0,000 m
DIN 276-18: 343
Leistungsbereiche: 012

**012.03.0560 Pfeiler-MW, KS-PE, 20-2,0, <1000cm2**
Menge: 0,000 m
DIN 276-18: 343
Leistungsbereiche: 012

*Hinweis: STÜRZE UND ROLLLADENKÄSTEN*

**012.03.0570 KS-Flachsturz, L< 2,76m, d=11,5cm**
Menge: 0,000 m
DIN 276-18: 344
Leistungsbereiche: 012

**012.03.0580 KS-Flachsturz, L< 2,76m, d=17,5cm**
Menge: 0,000 m
DIN 276-18: 344
Leistungsbereiche: 012

**012.03.0590 KS-Flachsturz, L< 2,76m, d=20cm**
Menge: 0,000 m
DIN 276-18: 344
Leistungsbereiche: 012

**012.03.0600 KS-Flachsturz, L< 2,76m, d=24cm**
Menge: 0,000 m
DIN 276-18: 344
Leistungsbereiche: 012

**012.03.0610 KS-Flachsturz, L< 2,76m, d=30cm**
Menge: 0,000 m
DIN 276-18: 344
Leistungsbereiche: 012

**012.03.0620 KS-Flachsturz, L< 2,76m, d=36,5cm**
Menge: 0,000 m
DIN 276-18: 344
Leistungsbereiche: 012

**012.03.0630 KS-FT-Sturz, L=<1,75m, H=<50cm, d=11,5cm**
Menge: 0,000 m
DIN 276-18: 344
Leistungsbereiche: 012

**012.03.0640 KS-FT-Sturz, L=<1,75m, H=<50cm, d=17,5cm**
Menge: 0,000 m
DIN 276-18: 344
Leistungsbereiche: 012

**012.03.0650 KS-FT-Sturz, L=<1,75m, H=<50cm, d=20cm**
Menge: 0,000 m
DIN 276-18: 344
Leistungsbereiche: 012

**012.03.0660 KS-FT-Sturz, L=<1,75m, H=<50cm, d=24cm**
Menge: 0,000 m
DIN 276-18: 344
Leistungsbereiche: 012

**012.03.0670 KS-FT-Sturz, L=<1,75m, H=<50cm, d=30cm**
Menge: 0,000 m
DIN 276-18: 344
Leistungsbereiche: 012

**012.03.0680 KS-FT-Sturz, L=<1,75m, H=<50cm, d=36,5cm**
Menge: 0,000 m
DIN 276-18: 344
Leistungsbereiche: 012

**012.03.0690 KS-U-Schale, H=24cm, d=11,5cm**
Menge: 0,000 m
DIN 276-18: 344
Leistungsbereiche: 012

**012.03.0700 KS-U-Schale, H=24cm, d=17,5cm**
Menge: 0,000 m
DIN 276-18: 344
Leistungsbereiche: 012

**012.03.0710 KS-U-Schale, H=24cm, d=20cm**
Menge: 0,000 m
DIN 276-18: 344
Leistungsbereiche: 012

**012.03.0720 KS-U-Schale, H=24cm, d=24cm**
Menge: 0,000 m
DIN 276-18: 344
Leistungsbereiche: 012

**012.03.0730 KS-U-Schale, H=24cm, d=30cm**
Menge: 0,000 m
DIN 276-18: 344
Leistungsbereiche: 012

**012.03.0740 KS-U-Schale, H=24cm, d=36,5cm**
Menge: 0,000 m
DIN 276-18: 344
Leistungsbereiche: 012

#### Titel 012.04 Porenbeton-MW

*Hinweis: HINWEIS zur LV-Erstellung*

*Hinweis: PORENBETON*

**012.04.0010 Mauerwerk, PP 2-0,35, d=17,5cm**
Menge: 0,000 m2
DIN 276-18: 331
Leistungsbereiche: 012

**012.04.0020 Mauerwerk, PP 2-0,35, d=24cm**
Menge: 0,000 m2
DIN 276-18: 331
Leistungsbereiche: 012

**012.04.0030 Mauerwerk, PP 2-0,35, d=30cm**
Menge: 0,000 m2
DIN 276-18: 331
Leistungsbereiche: 012

**012.04.0040 Mauerwerk, PP 2-0,35, d=36,5cm**
Menge: 0,000 m2
DIN 276-18: 331
Leistungsbereiche: 012

**012.04.0050 Mauerwerk, PP 2-0,35, d=42,5cm**
Menge: 0,000 m2
DIN 276-18: 331
Leistungsbereiche: 012

**012.04.0060 Mauerwerk, PP 4-0,50, d=17,5cm**
Menge: 0,000 m2
DIN 276-18: 331
Leistungsbereiche: 012

**012.04.0070 Mauerwerk, PP 4-0,50, d=24cm**
Menge: 0,000 m2
DIN 276-18: 331
Leistungsbereiche: 012

**012.04.0080 Mauerwerk, PP 4-0,50, d=30cm**
Menge: 0,000 m2
DIN 276-18: 331
Leistungsbereiche: 012

**012.04.0090 Mauerwerk, PP 4-0,50, d=36,5cm**
Menge: 0,000 m2
DIN 276-18: 331
Leistungsbereiche: 012

**012.04.0100 Mauerwerk, PP 4-0,50, d=42,5cm**
Menge: 0,000 m2
DIN 276-18: 331
Leistungsbereiche: 012

**012.04.0110 Mauerwerk, PP 6-0,65, d=17,5cm**
Menge: 0,000 m2
DIN 276-18: 331
Leistungsbereiche: 012

**012.04.0120 Mauerwerk, PP 6-0,65, d=24cm**
Menge: 0,000 m2
DIN 276-18: 331
Leistungsbereiche: 012

**012.04.0130 Mauerwerk, PP 6-0,65, d=30cm**
Menge: 0,000 m2
DIN 276-18: 331
Leistungsbereiche: 012

**012.04.0140 Mauerwerk, PP 6-0,65, d=36,5cm**
Menge: 0,000 m2
DIN 276-18: 331
Leistungsbereiche: 012

**012.04.0150 Mauerwerk, PP 6-0,65, d=42,5cm**
Menge: 0,000 m2
DIN 276-18: 331
Leistungsbereiche: 012

**012.04.0160 Brandwand, PPW 2-0,35, bewehrt, d=20cm**
Menge: 0,000 m2
DIN 276-18: 331
Leistungsbereiche: 012

**012.04.0170 Brandwand, PPW 4-0,50, bewehrt, d=20cm**
Menge: 0,000 m2
DIN 276-18: 331
Leistungsbereiche: 012

**012.04.0180 Brandwand, PPW 6-0,65, bewehrt, d=20cm**
Menge: 0,000 m2
DIN 276-18: 331
Leistungsbereiche: 012

**012.04.0190 Pfeiler-MW, PP, 2-0,35, <1000cm2**
Menge: 0,000 m
DIN 276-18: 333
Leistungsbereiche: 012

**012.04.0200 Pfeiler-MW, PP, 4-0,50, <1000cm2**
Menge: 0,000 m
DIN 276-18: 333
Leistungsbereiche: 012

**012.04.0210 Pfeiler-MW, PP, 6-0,65, <1000cm2**
Menge: 0,000 m
DIN 276-18: 333
Leistungsbereiche: 012

*Hinweis: STÜRZE UND ROLLLADENKÄSTEN*

**012.04.0220 PP-Flachsturz, L=< 2,76m, d=17,5cm**
Menge: 0,000 m
DIN 276-18: 331
Leistungsbereiche: 012

**012.04.0230 PP-Flachsturz, L=< 2,76m, d=24cm**
Menge: 0,000 m
DIN 276-18: 331
Leistungsbereiche: 012

**012.04.0240 PP-Flachsturz, L=< 2,76m, d=30cm**
Menge: 0,000 m
DIN 276-18: 331
Leistungsbereiche: 012

**012.04.0250 PP-Flachsturz, L=< 2,76m, d=36,5cm**
Menge: 0,000 m
DIN 276-18: 331
Leistungsbereiche: 012

**012.04.0260 PP-Flachsturz, L=< 2,76m, d=42,5cm**
Menge: 0,000 m
DIN 276-18: 331
Leistungsbereiche: 012

**012.04.0270 PP-U-Schale, H= bis 25cm, d=17,5cm**
Menge: 0,000 m
DIN 276-18: 331
Leistungsbereiche: 012

**012.04.0280 PP-U-Schale, H= bis 25cm, d=24cm**
Menge: 0,000 m
DIN 276-18: 331
Leistungsbereiche: 012

**012.04.0290 PP-U-Schale, H= bis 25cm, d=30cm**
Menge: 0,000 m
DIN 276-18: 331
Leistungsbereiche: 012

**012.04.0300 PP-U-Schale, H= bis 25cm, d=36,5cm**
Menge: 0,000 m
DIN 276-18: 331
Leistungsbereiche: 012

**012.04.0310 PP-U-Schale, H= bis 25cm, d=42,5cm**
Menge: 0,000 m
DIN 276-18: 331
Leistungsbereiche: 012

**012.04.0320 Rollladenkasten PP, L=<3,51m, d=36,5cm**
Menge: 0,000 m
DIN 276-18: 338
Leistungsbereiche: 012

**012.04.0330 Rollladenkasten PP, L=<3,51m, d=42,5cm**
Menge: 0,000 m
DIN 276-18: 338
Leistungsbereiche: 012

**012.04.0340 Deckenrandstein PP, H=<25cm**
Menge: 0,000 m
DIN 276-18: 331
Leistungsbereiche: 012

**012.04.0350 gleitender Wandanschluss/Brandwand**
Menge: 0,000 m
DIN 276-18: 339
Leistungsbereiche: 012

#### Titel 012.05 Öffnungen

*Hinweis: ÖFFNUNGEN ANLEGEN*

**012.05.0010 Öffnung anlegen, 11,5cm, <2,50m2, ohne Anschlag**
Menge: 0,000 St
DIN 276-18: 344
Leistungsbereiche: 012

**012.05.0020 Öffnung anlegen, 11,5cm, <5,00m2, ohne Anschlag**
Menge: 0,000 St
DIN 276-18: 344
Leistungsbereiche: 012

**012.05.0030 Öffnung anlegen, 17,5cm, <2,50m2, ohne Anschlag**
Menge: 0,000 St
DIN 276-18: 344
Leistungsbereiche: 012

**012.05.0040 Öffnung anlegen, 17,5cm, <5,00m2, ohne Anschlag**
Menge: 0,000 St
DIN 276-18: 344
Leistungsbereiche: 012

**012.05.0050 Öffnung anlegen, 24cm, <2,50m2, ohne Anschlag**
Menge: 0,000 St
DIN 276-18: 344
Leistungsbereiche: 012

**012.05.0060 Öffnung anlegen, 24cm, <5,00m2, ohne Anschlag**
Menge: 0,000 St
DIN 276-18: 334
Leistungsbereiche: 012

**012.05.0070 Öffnung anlegen, 30cm, <2,50m2, ohne Anschlag**
Menge: 0,000 St
DIN 276-18: 334
Leistungsbereiche: 012

**012.05.0080 Öffnung anlegen, 30cm, <5,00m2, ohne Anschlag**
Menge: 0,000 St
DIN 276-18: 334
Leistungsbereiche: 012

**012.05.0090 Öffnung anlegen, 36,5cm, <2,50m2, ohne Anschlag**
Menge: 0,000 St
DIN 276-18: 334
Leistungsbereiche: 012

**012.05.0100 Öffnung anlegen, 36,5cm, <5,00m2, ohne Anschlag**
Menge: 0,000 St
DIN 276-18: 334
Leistungsbereiche: 012

**012.05.0110 Öffnung anlegen, 42,5cm, <2,50m2, ohne Anschlag**
Menge: 0,000 St
DIN 276-18: 334
Leistungsbereiche: 012

**012.05.0120 Öffnung anlegen, 42,5cm, <5,00m2, ohne Anschlag**
Menge: 0,000 St
DIN 276-18: 334
Leistungsbereiche: 012

*Hinweis: BETON FT-STÜRZE*

**012.05.0130 Beton-FT-Sturz, L=< 3,51m, d=11,5cm**
Menge: 0,000 m
DIN 276-18: 334
Leistungsbereiche: 012

**012.05.0140 Beton-FT-Sturz, L=< 3,51m, d=17,5cm**
Menge: 0,000 m
DIN 276-18: 334
Leistungsbereiche: 012

**012.05.0150 Beton-FT-Sturz, L=< 3,51m, d=24cm**
Menge: 0,000 m
DIN 276-18: 334
Leistungsbereiche: 012

**012.05.0160 Beton-FT-Sturz, L=< 3,51m, d=36,5cm**
Menge: 0,000 m
DIN 276-18: 334
Leistungsbereiche: 012

**012.05.0170 Beton-FT-Sturz, L=< 3,51m, d=42,5cm**
Menge: 0,000 m
DIN 276-18: 334
Leistungsbereiche: 012

#### Titel 012.06 Wandausformungen

**012.06.0010 Fugenglattstrich Mauerwerk**
Menge: 0,000 m2
DIN 276-18: 345
Leistungsbereiche: 012

**012.06.0020 Zulage verringerte Toleranzen Mauerwerk**
Menge: 0,000 m2
DIN 276-18: 341
Leistungsbereiche: 012

**012.06.0030 Zulage Höhe über 3,50m**
Menge: 0,000 m2
DIN 276-18: 341
Leistungsbereiche: 012

**012.06.0040 Zulage Mauerwerk rund**
Menge: 0,000 m2
DIN 276-18: 341
Leistungsbereiche: 012

**012.06.0050 freies Wandende**
Menge: 0,000 m
DIN 276-18: 341
Leistungsbereiche: 012

**012.06.0060 Wandanschluss, Stb-Decke**
Menge: 0,000 m
DIN 276-18: 341
Leistungsbereiche: 012

**012.06.0070 Wandanschluss, EI30, Stb-Decke**
Menge: 0,000 m
DIN 276-18: 342
Leistungsbereiche: 012

**012.06.0080 Wandanschluss, EI90, Stb-Decke**
Menge: 0,000 m
DIN 276-18: 342
Leistungsbereiche: 012

**012.06.0090 BW-Anschluss, EI90-M, Stb-Decke, L-Profil grund.**
Menge: 0,000 m
DIN 276-18: 342
Leistungsbereiche: 012

**012.06.0100 BW-Anschluss, EI90-M, Stb-Decke, L-Profil verz.**
Menge: 0,000 m
DIN 276-18: 342
Leistungsbereiche: 012

**012.06.0110 vertikaler BW-Anschluss, EI90-M, Wand-Wand, L-Profil grund.**
Menge: 0,000 m
DIN 276-18: 341
Leistungsbereiche: 012

**012.06.0120 vertikaler BW-Anschluss, EI90-M, Wand-Wand, L-Profil verz.**
Menge: 0,000 m
DIN 276-18: 341
Leistungsbereiche: 012

**012.06.0130 Eckausbildung rechtwinklig**
Menge: 0,000 m
DIN 276-18: 342
Leistungsbereiche: 012

**012.06.0140 Eckausbildung schrägwinklig**
Menge: 0,000 m
DIN 276-18: 342
Leistungsbereiche: 012

**012.06.0150 Schrägen Giebelwände**
Menge: 0,000 m
DIN 276-18: 335
Leistungsbereiche: 012

**012.06.0160 Wandanschluss Mauerwerk, stumpf**
Menge: 0,000 m
DIN 276-18: 335
Leistungsbereiche: 012

**012.06.0170 Drahtanker, Edelstahl**
Menge: 0,000 m2
DIN 276-18: 335
Leistungsbereiche: 012

**012.06.0180 Haustrennwandplatte, MiWo, d=30mm**
Menge: 0,000 m2
DIN 276-18: 335
Leistungsbereiche: 012

**012.06.0190 Auflagermauerwerk verbessert**
Menge: 0,000 St
DIN 276-18: 341
Leistungsbereiche: 012

#### Titel 012.07 Weitere Lstg. Mehrschichtwände

**012.07.0010 Vorputz, Laibungen bis 25cm**
Menge: 0,000 m
DIN 276-18: 334
Leistungsbereiche: 012

**012.07.0020 Laibung mit Anschlag, mehrreihiges MW**
Menge: 0,000 m
DIN 276-18: 334
Leistungsbereiche: 012

**012.07.0030 hochdämmende Vorbau-Montagezarge**
Menge: 0,000 m
DIN 276-18: 334
Leistungsbereiche: 012

**012.07.0040 Laibungsziegel, d=36,5cm, ohne Anschlag**
Menge: 0,000 m
DIN 276-18: 334
Leistungsbereiche: 012

**012.07.0050 Laibungsstein, d=42,5cm, ohne Anschlag**
Menge: 0,000 m
DIN 276-18: 334
Leistungsbereiche: 012

**012.07.0060 Anschlagsstein, Ziegel-MW, 12x6cm**
Menge: 0,000 m
DIN 276-18: 334
Leistungsbereiche: 012

**012.07.0070 Anschlagsstein, Ziegel-MW, 17,5x6cm**
Menge: 0,000 m
DIN 276-18: 334
Leistungsbereiche: 012

**012.07.0080 Laibungsstein, PP, d=30cm, ohne Anschlag**
Menge: 0,000 m
DIN 276-18: 334
Leistungsbereiche: 012

**012.07.0090 Laibungsstein, PP, d=36,5cm, ohne Anschlag**
Menge: 0,000 m
DIN 276-18: 334
Leistungsbereiche: 012

**012.07.0100 Laibungsstein, PP, d=42,5cm, ohne Anschlag**
Menge: 0,000 m
DIN 276-18: 334
Leistungsbereiche: 012

**012.07.0110 Anschlagstein, PP, d=30cm**
Menge: 0,000 m
DIN 276-18: 334
Leistungsbereiche: 012

**012.07.0120 Anschlagstein, PP, d=36,5cm**
Menge: 0,000 m
DIN 276-18: 334
Leistungsbereiche: 012

**012.07.0130 Anschlagstein, PP, d=42,5cm**
Menge: 0,000 m
DIN 276-18: 334
Leistungsbereiche: 012

#### Titel 012.08 Durchbrüche, Schlitze, Kernbohrungen

*Hinweis: SCHLITZE, WANDDURCHBRÜCHE*

**012.08.0010 Wandschlitze in massives MW, 5x3cm, vertikal**
Menge: 0,000 m
DIN 276-18: 349
Leistungsbereiche: 012

**012.08.0020 Wandschlitze in leichtes MW, 5x3cm, vertikal**
Menge: 0,000 m
DIN 276-18: 349
Leistungsbereiche: 012

**012.08.0030 Wandschlitze in massives MW, 10x5cm, vertikal**
Menge: 0,000 m
DIN 276-18: 349
Leistungsbereiche: 012

**012.08.0040 Wandschlitze in leichtes MW, 10x5cm, vertikal**
Menge: 0,000 m
DIN 276-18: 349
Leistungsbereiche: 012

**012.08.0050 Wandschlitze massives MW, 10x10cm, vertikal**
Menge: 0,000 m
DIN 276-18: 349
Leistungsbereiche: 012

**012.08.0060 Wandschlitze in leichtes MW, 10x10cm, vertikal**
Menge: 0,000 m
DIN 276-18: 349
Leistungsbereiche: 012

**012.08.0070 Wanddurchbrüche <2000cm2**
Menge: 0,000 St
DIN 276-18: 349
Leistungsbereiche: 012

**012.08.0080 Wanddurchbrüche <3500cm2**
Menge: 0,000 St
DIN 276-18: 349
Leistungsbereiche: 012

**012.08.0090 Wanddurchbrüche <5000cm2**
Menge: 0,000 St
DIN 276-18: 349
Leistungsbereiche: 012

*Hinweis: KERNBOHRUNGEN*

**012.08.0100 Anfahrtpauschale Kernbohrung**
Menge: 0,000 St
DIN 276-18: 394
Leistungsbereiche: 012

**012.08.0110 Kernbohrung in Mauerwerk, Ø70mm**
Menge: 0,000 cm
DIN 276-18: 394
Leistungsbereiche: 012

**012.08.0120 Kernbohrung in Mauerwerk, Ø100mm**
Menge: 0,000 cm
DIN 276-18: 394
Leistungsbereiche: 012

**012.08.0130 Kernbohrung in Mauerwerk, Ø125mm**
Menge: 0,000 cm
DIN 276-18: 394
Leistungsbereiche: 012

**012.08.0140 Kernbohrung in Mauerwerk, Ø150mm**
Menge: 0,000 cm
DIN 276-18: 394
Leistungsbereiche: 012

**012.08.0150 Kernbohrung in Mauerwerk, Ø200mm**
Menge: 0,000 cm
DIN 276-18: 394
Leistungsbereiche: 012

**012.08.0160 Kernbohrung in Mauerwerk, Ø250mm**
Menge: 0,000 cm
DIN 276-18: 394
Leistungsbereiche: 012

#### Titel 012.09 Nachträgliche Öffnungen, Auflager

*Hinweis: NACHTR. ÖFFNUNGEN IN BESTANDSWÄNDEN*

**012.09.0010 Türöffnung Bestands-MW herstellen, 1flg, d=<17,5cm**
Menge: 0,000 St
DIN 276-18: 395
Leistungsbereiche: 012

**012.09.0020 Türöffnung Bestands-MW herstellen, 2flg, d=<17,5cm**
Menge: 0,000 St
DIN 276-18: 395
Leistungsbereiche: 012

**012.09.0030 Türöffnung Bestands-MW herstellen, 1flg, d=24cm**
Menge: 0,000 St
DIN 276-18: 395
Leistungsbereiche: 012

**012.09.0040 Türöffnung Bestands-MW herstellen, 2flg, d=24cm**
Menge: 0,000 St
DIN 276-18: 395
Leistungsbereiche: 012

**012.09.0050 Türöffnung Bestands-MW herstellen, 1flg, d=36,5cm**
Menge: 0,000 St
DIN 276-18: 395
Leistungsbereiche: 012

**012.09.0060 Türöffnung Bestands-MW herstellen, 2flg, d=36,5cm**
Menge: 0,000 St
DIN 276-18: 395
Leistungsbereiche: 012

**012.09.0070 Türöffnung Bestands-MW herstellen, 1flg, d=49cm**
Menge: 0,000 St
DIN 276-18: 395
Leistungsbereiche: 012

**012.09.0080 Türöffnung Bestands-MW herstellen, 2flg, d=49cm**
Menge: 0,000 St
DIN 276-18: 395
Leistungsbereiche: 012

**012.09.0090 Laibungen nachträgliche Öffnungen**
Menge: 0,000 m2
DIN 276-18: 395
Leistungsbereiche: 012

*Hinweis: ÖFFNUNGEN SCHLIESSEN*

**012.09.0100 Öffnungen MW schließen, <400cm2, d=17,5cm**
Menge: 0,000 St
DIN 276-18: 395
Leistungsbereiche: 012

**012.09.0110 Öffnungen MW schließen, <400cm2, d=24cm**
Menge: 0,000 St
DIN 276-18: 395
Leistungsbereiche: 012

**012.09.0120 Öffnungen MW schließen, <400cm2, d=36,5cm**
Menge: 0,000 St
DIN 276-18: 395
Leistungsbereiche: 012

**012.09.0130 Öffnungen MW schließen, <400cm2, d=49cm**
Menge: 0,000 St
DIN 276-18: 395
Leistungsbereiche: 012

**012.09.0140 Öffnungen MW schließen, <1600cm2, d=17,5cm**
Menge: 0,000 St
DIN 276-18: 395
Leistungsbereiche: 012

**012.09.0150 Öffnungen MW schließen, <1600cm2, d=24cm**
Menge: 0,000 St
DIN 276-18: 395
Leistungsbereiche: 012

**012.09.0160 Öffnungen MW schließen, <1600cm2, d=36,5cm**
Menge: 0,000 St
DIN 276-18: 395
Leistungsbereiche: 012

**012.09.0170 Öffnungen MW schließen, <1600cm2, d=49cm**
Menge: 0,000 St
DIN 276-18: 395
Leistungsbereiche: 012

**012.09.0180 Öffnungen MW schließen, <3000cm2, d=17,5cm**
Menge: 0,000 St
DIN 276-18: 395
Leistungsbereiche: 012

**012.09.0190 Öffnungen MW schließen, <3000cm2, d=24cm**
Menge: 0,000 St
DIN 276-18: 395
Leistungsbereiche: 012

**012.09.0200 Öffnungen MW schließen, <3000cm2, d=36,5cm**
Menge: 0,000 St
DIN 276-18: 395
Leistungsbereiche: 012

**012.09.0210 Öffnungen MW schließen, <3000cm2, d=49cm**
Menge: 0,000 St
DIN 276-18: 395
Leistungsbereiche: 012

**012.09.0220 Öffnungen MW schließen, >3000cm2, d=17,5cm**
Menge: 0,000 m2
DIN 276-18: 395
Leistungsbereiche: 012

**012.09.0230 Öffnungen MW schließen, >3000cm2, d=24cm**
Menge: 0,000 m2
DIN 276-18: 395
Leistungsbereiche: 012

**012.09.0240 Öffnungen MW schließen, >3000cm2, d=36,5cm**
Menge: 0,000 m2
DIN 276-18: 395
Leistungsbereiche: 012

**012.09.0250 Öffnungen MW schließen, >3000cm2, d=49cm**
Menge: 0,000 m2
DIN 276-18: 395
Leistungsbereiche: 012

**012.09.0260 Türöffnungen, 1flg, MW schließen, d=17,5cm**
Menge: 0,000 St
DIN 276-18: 395
Leistungsbereiche: 012

**012.09.0270 Türöffnungen, 1flg, MW schließen, d=24cm**
Menge: 0,000 St
DIN 276-18: 395
Leistungsbereiche: 012

**012.09.0280 Türöffnungen, 1flg, MW schließen, d=36,5cm**
Menge: 0,000 St
DIN 276-18: 395
Leistungsbereiche: 012

**012.09.0290 Türöffnungen, 1flg, MW schließen, d=49cm**
Menge: 0,000 St
DIN 276-18: 395
Leistungsbereiche: 012

**012.09.0300 Türöffnungen, 2flg, MW schließen, d=17,5cm**
Menge: 0,000 St
DIN 276-18: 395
Leistungsbereiche: 012

**012.09.0310 Türöffnungen, 2flg, MW schließen, d=24cm**
Menge: 0,000 St
DIN 276-18: 395
Leistungsbereiche: 012

**012.09.0320 Türöffnungen, 2flg, MW schließen, d=36,5cm**
Menge: 0,000 St
DIN 276-18: 395
Leistungsbereiche: 012

**012.09.0330 Türöffnungen, 2flg, MW schließen, d=49cm**
Menge: 0,000 St
DIN 276-18: 395
Leistungsbereiche: 012

*Hinweis: AUFLAGER; VERZAHNUNG*

**012.09.0340 Nachträgliche Auflagertaschen, 30x50x25cm**
Menge: 0,000 St
DIN 276-18: 395
Leistungsbereiche: 012

**012.09.0350 Deckenauflager nachträglich, T=12cm**
Menge: 0,000 m
DIN 276-18: 395
Leistungsbereiche: 012

**012.09.0360 Druckschwelle, C25/30, LxBxH=35x24x50cm**
Menge: 0,000 St
DIN 276-18: 395
Leistungsbereiche: 012

**012.09.0370 Verzahnung stemmen, d= bis 17,5cm**
Menge: 0,000 m
DIN 276-18: 395
Leistungsbereiche: 012

**012.09.0380 Verzahnung stemmen, d= bis 24cm**
Menge: 0,000 m
DIN 276-18: 395
Leistungsbereiche: 012

**012.09.0390 Verzahnung stemmen, d= bis 36,5cm**
Menge: 0,000 m
DIN 276-18: 395
Leistungsbereiche: 012

**012.09.0400 Verzahnung stemmen, d= bis 49cm**
Menge: 0,000 m
DIN 276-18: 395
Leistungsbereiche: 012

**012.09.0410 Maueranschlussschiene gedübelt, 28/15**
Menge: 0,000 m
DIN 276-18: 349
Leistungsbereiche: 012

#### Titel 012.10 Vormauerschalen

**012.10.0010 Musterfläche Vormauerschale, ca. 6,00m2**
*** Bedarfsposition ohne GB
Menge: 0,000 St
DIN 276-18: 335
Leistungsbereiche: 012

**012.10.0020 Fußpunkt Vormauerschale**
Menge: 0,000 m
DIN 276-18: 335
Leistungsbereiche: 012

**012.10.0030 Zulage Dämmung Brandwand nicht brennbar**
Menge: 0,000 m2
DIN 276-18: 335
Leistungsbereiche: 012

**012.10.0040 Zulage Dämmung nicht brennbar + feuchteunempfindlich**
Menge: 0,000 m2
DIN 276-18: 335
Leistungsbereiche: 012

**012.10.0050 Drahtanker gedübelt, Edelstahl**
Menge: 0,000 m2
DIN 276-18: 335
Leistungsbereiche: 012

**012.10.0060 Vormauerschale VMz, 2DF, MW 160mm**
Menge: 0,000 m2
DIN 276-18: 335
Leistungsbereiche: 012

**012.10.0070 Vormauerschale VMz, NF, MW 160mm**
Menge: 0,000 m2
DIN 276-18: 335
Leistungsbereiche: 012

**012.10.0080 Vormauerschale KS-Vb, NF, MW 160mm**
Menge: 0,000 m2
DIN 276-18: 335
Leistungsbereiche: 012

**012.10.0090 Vormauerschale KS-Vb, 2DF, MW 160mm**
Menge: 0,000 m2
DIN 276-18: 335
Leistungsbereiche: 012

**012.10.0100 Mehr-/Minderstärke,MW-Dämmung, 20mm**
Menge: 0,000 m2
DIN 276-18: 335
Leistungsbereiche: 012

**012.10.0110 Laibung Stein, T=11,5cm**
Menge: 0,000 m
DIN 276-18: 335
Leistungsbereiche: 012

**012.10.0120 Laibung WD+Luftschicht+Stein, T=30cm**
Menge: 0,000 m
DIN 276-18: 335
Leistungsbereiche: 012

**012.10.0130 FT-Sturz Vormauerschale, T=11,5cm, L= bis 1,50m**
Menge: 0,000 m
DIN 276-18: 335
Leistungsbereiche: 012

**012.10.0140 FT-Sturz Vormauerschale, T=11,5cm, L= bis 2,50m**
Menge: 0,000 m
DIN 276-18: 335
Leistungsbereiche: 012

**012.10.0150 FT-Sturz Vormauerschale, T=30cm, L= bis 1,50m**
Menge: 0,000 m
DIN 276-18: 335
Leistungsbereiche: 012

**012.10.0160 FT-Sturz Vormauerschale, T=30cm, L= bis 2,50m**
Menge: 0,000 m
DIN 276-18: 335
Leistungsbereiche: 012

**012.10.0170 L-Winkel Sturz Rollschicht, <2,50m**
Menge: 0,000 m
DIN 276-18: 335
Leistungsbereiche: 012

**012.10.0180 L-Winkel Abfangung Vormauerschale**
Menge: 0,000 m
DIN 276-18: 335
Leistungsbereiche: 012

**012.10.0190 L-Winkel Abfangung Vormauerschale, rund**
Menge: 0,000 m
DIN 276-18: 335
Leistungsbereiche: 012

**012.10.0200 Fensterbank Rollschicht**
Menge: 0,000 m
DIN 276-18: 335
Leistungsbereiche: 012

**012.10.0210 Bekleidung Riemchen aus Vollsteinen**
Menge: 0,000 m2
DIN 276-18: 335
Leistungsbereiche: 012

**012.10.0220 Bekleidung, WD, Riemchen aus Vollsteinen**
Menge: 0,000 m2
DIN 276-18: 335
Leistungsbereiche: 012

**012.10.0230 Rollschicht, Fensterbank-FT, ca. 360x115mm**
Menge: 0,000 m
DIN 276-18: 335
Leistungsbereiche: 012

**012.10.0240 Bewegungsfuge, Kompriband**
Menge: 0,000 m
DIN 276-18: 335
Leistungsbereiche: 012

**012.10.0250 Bewegungsfuge, dauerelastisch**
Menge: 0,000 m
DIN 276-18: 335
Leistungsbereiche: 012

**012.10.0260 Mäanderfuge, dauerelastisch**
Menge: 0,000 m
DIN 276-18: 335
Leistungsbereiche: 012

**012.10.0270 Zulage Mauerwerk rund, R=10,00m**
Menge: 0,000 m2
DIN 276-18: 335
Leistungsbereiche: 012

**012.10.0280 Schrägen Giebelwände**
Menge: 0,000 m
DIN 276-18: 335
Leistungsbereiche: 012

**012.10.0290 Hydrophobierung Vormauerschale**
Menge: 0,000 m2
DIN 276-18: 335
Leistungsbereiche: 012

**012.10.0300 "Anti-Graffiti"-Oberflächenimprägnierung**
Menge: 0,000 m2
DIN 276-18: 335
Leistungsbereiche: 012

**012.10.0310 Dauergerüstanker, Edelstahl, MW**
Menge: 0,000 St
DIN 276-18: 335
Leistungsbereiche: 012

#### Titel 012.11 Glasbausteinwand

**012.11.0010 Glasbausteinwand, 115x115x80mm**
Menge: 0,000 m2
DIN 276-18: 342
Leistungsbereiche: 012

**012.11.0020 Glasbausteinwand, 115x240x80mm**
Menge: 0,000 m2
DIN 276-18: 342
Leistungsbereiche: 012

**012.11.0030 Glasbausteinwand, 190x190x80mm**
Menge: 0,000 psch
DIN 276-18: 342
Leistungsbereiche: 012

**012.11.0040 Glasbausteinwand, 240x240x80mm**
Menge: 0,000 m2
DIN 276-18: 342
Leistungsbereiche: 012

**012.11.0050 Glasbausteinwand, 300x300x100mm, F90**
Menge: 0,000 m2
DIN 276-18: 342
Leistungsbereiche: 012

**012.11.0060 Wandhalteschienenprofil**
Menge: 0,000 m
DIN 276-18: 342
Leistungsbereiche: 012

**012.11.0070 Gleitende Deckenanschlussfuge**
Menge: 0,000 m
DIN 276-18: 342
Leistungsbereiche: 012

**012.11.0080 Zulage Glasbausteinmauerwerk, rund**
Menge: 0,000 m2
DIN 276-18: 342
Leistungsbereiche: 012

**012.11.0090 Glasbausteinschwingflügel**
Menge: 0,000 St
DIN 276-18: 342
Leistungsbereiche: 012

#### Titel 012.12 Bestandsfassaden

*Hinweis: VORBEREITUNG, REINIGUNG*

**012.12.0010 Untersuchung Bestandsfassade, Doku**
Menge: 0,000 m2
DIN 276-18: 395
Leistungsbereiche: 012

**012.12.0020 Reinigung Niederdruckwassersandstrahl**
Menge: 0,000 m2
DIN 276-18: 395
Leistungsbereiche: 012

**012.12.0030 Reinigung Hochdruckheißwasserstrahl**
Menge: 0,000 m2
DIN 276-18: 395
Leistungsbereiche: 012

*Hinweis: INSTANDSETZUNG*

**012.12.0040 vollflächige Mauerwerksverfugung, Erneuerung**
Menge: 0,000 m2
DIN 276-18: 395
Leistungsbereiche: 012

**012.12.0050 teilflächige Mauerwerksverfugung, Ausbesserung**
Menge: 0,000 m2
DIN 276-18: 395
Leistungsbereiche: 012

**012.12.0060 Austausch einzelne Mauersteine**
Menge: 0,000 St
DIN 276-18: 395
Leistungsbereiche: 012

**012.12.0070 Austausch einzelne Sondersteine**
Menge: 0,000 St
DIN 276-18: 395
Leistungsbereiche: 012

**012.12.0080 Austausch glasierte Sondersteine**
Menge: 0,000 St
DIN 276-18: 395
Leistungsbereiche: 012

**012.12.0090 Schadstellen Mauerwerkssteine bis 25cm2**
Menge: 0,000 St
DIN 276-18: 395
Leistungsbereiche: 012

*Hinweis: STÜRZE; ÖFFNUNGEN*

**012.12.0100 Stürze Stahlträger Rost sanieren**
Menge: 0,000 m
DIN 276-18: 395
Leistungsbereiche: 012

**012.12.0110 Stürze Stahlträger erneuern**
Menge: 0,000 m
DIN 276-18: 395
Leistungsbereiche: 012

**012.12.0120 Öffnung erstellen, Korbbogen, Sichtmauerwerksfassade**
Menge: 0,000 St
DIN 276-18: 395
Leistungsbereiche: 012

**012.12.0130 Öffnung schließen Sichtmauerwerksfassade**
Menge: 0,000 St
DIN 276-18: 395
Leistungsbereiche: 012

**012.12.0140 Fensterbleche ausbauen, Abwässerung erneuern**
Menge: 0,000 m
DIN 276-18: 395
Leistungsbereiche: 012

**012.12.0150 Risssanierung durch Verpressung**
Menge: 0,000 m
DIN 276-18: 395
Leistungsbereiche: 012

**012.12.0160 Risssanierung, Verpressen, Spiralanker**
Menge: 0,000 m
DIN 276-18: 395
Leistungsbereiche: 012

**012.12.0170 Sanierung Auflager, neu ausmauern**
Menge: 0,000 St
DIN 276-18: 395
Leistungsbereiche: 012

*Hinweis: NACHTRÄGL. ABDICHTUNG*

**012.12.0180 horizontale Abdichtung, Paraffininjektage, <12cm**
Menge: 0,000 m
DIN 276-18: 395
Leistungsbereiche: 012

**012.12.0190 horizontale Abdichtung, Paraffininjektage, <24cm**
Menge: 0,000 m
DIN 276-18: 395
Leistungsbereiche: 012

**012.12.0200 horizontale Abdichtung, Paraffininjektage, <30cm**
Menge: 0,000 m
DIN 276-18: 395
Leistungsbereiche: 012

**012.12.0210 horizontale Abdichtung, Paraffininjektage, <36,5cm**
Menge: 0,000 m
DIN 276-18: 395
Leistungsbereiche: 012

**012.12.0220 horizontale Abdichtung, Niederdruckinjektage, <120cm**
Menge: 0,000 m
DIN 276-18: 395
Leistungsbereiche: 012

**012.12.0230 Hohlräume füllen, Zementsuspension**
Menge: 0,000 l
DIN 276-18: 395
Leistungsbereiche: 012

*Hinweis: OBERFLÄCHEN*

**012.12.0240 Hydrophobierung Bestandsmauerwerksfassade**
Menge: 0,000 m2
DIN 276-18: 335
Leistungsbereiche: 012

**012.12.0250 "Anti-Graffiti"-Oberflächenimprägnierung**
Menge: 0,000 m2
DIN 276-18: 335
Leistungsbereiche: 012

#### Titel 012.13 Vollgipsplattenwände

**012.13.0010 Vollgipsplattenwand, 60mm, 39dB**
Menge: 0,000 m2
DIN 276-18: 342
Leistungsbereiche: 012

**012.13.0020 Vollgipsplattenwand, 80mm, 39dB**
Menge: 0,000 m2
DIN 276-18: 342
Leistungsbereiche: 012

**012.13.0030 Vollgipsplattenwand, 100mm, 39dB**
Menge: 0,000 m2
DIN 276-18: 342
Leistungsbereiche: 012

**012.13.0040 Zulage Hydrophobierung**
Menge: 0,000 m2
DIN 276-18: 342
Leistungsbereiche: 012

**012.13.0050 gleitender Deckenanschluss, seitlicher Winkel**
Menge: 0,000 m
DIN 276-18: 342
Leistungsbereiche: 012

**012.13.0060 Türöffnung, bis 0,885x2,135m**
Menge: 0,000 St
DIN 276-18: 342
Leistungsbereiche: 012

#### Titel 012.90 Stundenlohnarbeiten

*Hinweis: ABRECHNUNGSHINWEIS Stundenlohnarbeiten*

**012.90.0010 Stundensatz: Fachwerker**
*** Bedarfsposition ohne GB
Menge: 0,000 h
DIN 276-18: 339
Leistungsbereiche: 012

**012.90.0020 Stundensatz: Bauhelfer**
*** Bedarfsposition ohne GB
Menge: 0,000 h
DIN 276-18: 339
Leistungsbereiche: 012

#### Titel 012.99 Pauschale für Rückstellungen

**012.99.0010 Kostenberechnungspauschale: Mauerarbeiten**
Menge: 0,000 psch
DIN 276-18: 399
Leistungsbereiche: 012

### Gewerk 013 Betonarbeiten

#### Titel 013.01 Unterfangungen

**013.01.0010 Unterfangung mit Stb**
Menge: 0,000 m3
DIN 276-18: 321
Leistungsbereiche: 013

#### Titel 013.02 Tragschichten, Trennlagen

*Hinweis: MINERALSCHICHTEN*

**013.02.0010 Kiesfilterschicht, t=30cm**
Menge: 0,000 m2
DIN 276-18: 321
Leistungsbereiche: 013

**013.02.0020 Kies-Schotter-Tragschicht, t=30cm**
Menge: 0,000 m2
DIN 276-18: 321
Leistungsbereiche: 013

**013.02.0030 Tragschicht, Recyclingmaterial, t=30cm**
Menge: 0,000 m2
DIN 276-18: 321
Leistungsbereiche: 013

*Hinweis: SCHAUMGLASSCHOTTER*

**013.02.0040 Schaumglasschotter, t=20cm**
Menge: 0,000 m2
DIN 276-18: 321
Leistungsbereiche: 013

**013.02.0050 Schaumglasschotter, t=30cm**
Menge: 0,000 m2
DIN 276-18: 321
Leistungsbereiche: 013

**013.02.0060 Schaumglasschotter, t=40cm**
Menge: 0,000 m3
DIN 276-18: 321
Leistungsbereiche: 013

**013.02.0070 Schaumglasschotter, t=50cm**
Menge: 0,000 m3
DIN 276-18: 321
Leistungsbereiche: 013

**013.02.0080 alternative Bettung Schaumglasschotter, t=50cm**
Menge: 0,000 m3
DIN 276-18: 321
Leistungsbereiche: 013

**013.02.0090 alternative Lagerung Schaumglasschotter, t=30cm**
Menge: 0,000 m3
DIN 276-18: 321
Leistungsbereiche: 013

*Hinweis: TRENNLAGEN*

**013.02.0100 Sauberkeitsschicht aus Noppenbahn aus Polyethylen**
Menge: 0,000 m2
DIN 276-18: 325
Leistungsbereiche: 013

**013.02.0110 Trennlage, PE-Folie, 0,2mm, 2lg**
Menge: 0,000 m2
DIN 276-18: 325
Leistungsbereiche: 013

*Hinweis: PRÜFUNGEN*

**013.02.0120 Tragfähigkeitsprüfung, statischer Plattendruckversuch**
Menge: 0,000 St
DIN 276-18: 329
Leistungsbereiche: 013

**013.02.0130 Tragfähigkeitsprüfung, dynamischer Plattendruckversuch**
Menge: 0,000 St
DIN 276-18: 329
Leistungsbereiche: 013

#### Titel 013.03 Gründung

*Hinweis: VORBEREITUNG*

**013.03.0010 Sauberkeitsschicht, C8/10, X0, t=8cm**
Menge: 0,000 m2
DIN 276-18: 325
Leistungsbereiche: 013

**013.03.0020 Füllbeton, C8/10, X0**
Menge: 0,000 m3
DIN 276-18: 325
Leistungsbereiche: 013

*Hinweis: STREIFEN- UND EINZELFUNDAMENTE*

**013.03.0030 Streifenfundamente, Stb, C16/20, XC2**
Menge: 0,000 m3
DIN 276-18: 322
Leistungsbereiche: 013

**013.03.0040 Einzelfundamente, C12/15, X0, unbewehrt**
Menge: 0,000 m3
DIN 276-18: 322
Leistungsbereiche: 013

**013.03.0050 Einzelfundamente, Stb, C20/25, XC2**
Menge: 0,000 m3
DIN 276-18: 322
Leistungsbereiche: 013

**013.03.0060 Einzelfundamente, Stb, C25/30, XC2**
Menge: 0,000 m3
DIN 276-18: 322
Leistungsbereiche: 013

**013.03.0070 Schalung, Streifenfundamente**
Menge: 0,000 m2
DIN 276-18: 322
Leistungsbereiche: 013

*Hinweis: FUNDAMENTAUSSPARUNGEN*

**013.03.0080 Fundamentaussparung nicht schubfest, DN70**
Menge: 0,000 St
DIN 276-18: 322
Leistungsbereiche: 013

**013.03.0090 Fundamentaussparung nicht schubfest, DN100**
Menge: 0,000 St
DIN 276-18: 322
Leistungsbereiche: 013

**013.03.0100 Fundamentaussparung nicht schubfest, DN125**
Menge: 0,000 St
DIN 276-18: 322
Leistungsbereiche: 013

**013.03.0110 Fundamentaussparung nicht schubfest, DN150**
Menge: 0,000 St
DIN 276-18: 322
Leistungsbereiche: 013

**013.03.0120 Fundamentaussparung nicht schubfest, DN200**
Menge: 0,000 St
DIN 276-18: 322
Leistungsbereiche: 013

**013.03.0130 Fundamentaussparung nicht schubfest, DN250**
Menge: 0,000 St
DIN 276-18: 322
Leistungsbereiche: 013

**013.03.0140 Fundamentaussparung schubfest, DN70**
Menge: 0,000 St
DIN 276-18: 322
Leistungsbereiche: 013

**013.03.0150 Fundamentaussparung schubfest, DN100**
Menge: 0,000 St
DIN 276-18: 322
Leistungsbereiche: 013

**013.03.0160 Fundamentaussparung schubfest, DN200**
Menge: 0,000 St
DIN 276-18: 322
Leistungsbereiche: 013

*Hinweis: KÖCHERFUNDAMENTE*

**013.03.0170 Schalung, Einzel-/Köcherfundamente**
Menge: 0,000 m2
DIN 276-18: 322
Leistungsbereiche: 013

**013.03.0180 Köcherfundament, Stb, C30/37, XC4, ohne Schalung**
Menge: 0,000 m3
DIN 276-18: 322
Leistungsbereiche: 013

**013.03.0190 Blockfundamente mit Köcheraussparung, C25/30**
Menge: 0,000 m3
DIN 276-18: 322
Leistungsbereiche: 013

**013.03.0200 Fundamentköchereinsätze, < 60x70x90cm**
Menge: 0,000 St
DIN 276-18: 322
Leistungsbereiche: 013

**013.03.0210 Fundamentköchereinsätze, konisch, 70x70x55cm**
Menge: 0,000 St
DIN 276-18: 322
Leistungsbereiche: 013

**013.03.0220 Fundamentköchereinsätze, konisch, 90x80x100cm**
Menge: 0,000 St
DIN 276-18: 322
Leistungsbereiche: 013

**013.03.0230 Verfüllen Köcheraussparung, <70x70x55cm**
Menge: 0,000 St
DIN 276-18: 322
Leistungsbereiche: 013

**013.03.0240 Verfüllen Köcheraussparung, <90x80x100cm**
Menge: 0,000 St
DIN 276-18: 322
Leistungsbereiche: 013

*Hinweis: PFAHLKÖPFE/-ROSTE*

**013.03.0250 Pfahlkopfbalken, Stb, C25/30WU**
Menge: 0,000 m3
DIN 276-18: 323
Leistungsbereiche: 013

**013.03.0260 Schalung, Pfahlkopfbalken, rau**
Menge: 0,000 m2
DIN 276-18: 323
Leistungsbereiche: 013

#### Titel 013.04 Bodenplatten

*Hinweis: BETONBODENPLATTEN*

**013.04.0010 Bodenplatte, C30/37, WU, t=25cm, Keller**
Menge: 0,000 m3
DIN 276-18: 322
Leistungsbereiche: 013

**013.04.0020 Bodenplatte, C30/37, WU, t=25cm, Tiefgarage**
Menge: 0,000 m3
DIN 276-18: 322
Leistungsbereiche: 013

**013.04.0030 Bodenplatte, C30/37, WO, t=20cm, Keller**
Menge: 0,000 m3
DIN 276-18: 322
Leistungsbereiche: 013

**013.04.0040 Bodenplatte, C30/37, WO, t=20cm, Tiefgarage**
Menge: 0,000 m3
DIN 276-18: 322
Leistungsbereiche: 013

**013.04.0050 Bodenplatte, C30/37, WU, t=60cm, Keller**
Menge: 0,000 m3
DIN 276-18: 322
Leistungsbereiche: 013

**013.04.0060 Bodenplatte, C30/37, WO, t=60cm, Tiefgarage**
Menge: 0,000 m3
DIN 276-18: 322
Leistungsbereiche: 013

**013.04.0070 Bodenplatte, C30/37, WU, t=60cm, Tiefgarage**
Menge: 0,000 m3
DIN 276-18: 322
Leistungsbereiche: 013

**013.04.0080 Zulage Neigung Bodenplatte**
Menge: 0,000 m2
DIN 276-18: 322
Leistungsbereiche: 013

**013.04.0090 Schalung, Bodenplatte, Plattenränder**
Menge: 0,000 m2
DIN 276-18: 322
Leistungsbereiche: 013

**013.04.0100 Zulage Schalung Bodenplattenränder, rund, R=<10,00m**
Menge: 0,000 m2
DIN 276-18: 322
Leistungsbereiche: 013

**013.04.0110 Höhenversprung Bodenplatte, oberseitig H=15cm**
Menge: 0,000 m
DIN 276-18: 322
Leistungsbereiche: 013

**013.04.0120 Zulage hoher Frost-Tausalz-Widerstand, XF4**
Menge: 0,000 m3
DIN 276-18: 322
Leistungsbereiche: 013

*Hinweis: OBERFLÄCHEN BETONBODENPLATTEN*

**013.04.0130 Flügelglätten**
Menge: 0,000 m2
DIN 276-18: 322
Leistungsbereiche: 013

**013.04.0140 Oberflächenvergütung, vakuumieren**
Menge: 0,000 m2
DIN 276-18: 322
Leistungsbereiche: 013

**013.04.0150 Oberfläche Fischgrätriffelung**
Menge: 0,000 m2
DIN 276-18: 322
Leistungsbereiche: 013

**013.04.0160 Oberflächenvergütung Natriumsilikat**
Menge: 0,000 m2
DIN 276-18: 322
Leistungsbereiche: 013

*Hinweis: ENTWÄSSERUNG BODENPLATTE*

**013.04.0170 Aussparung für Entwässerungsrinne, 26x29cm**
Menge: 0,000 m
DIN 276-18: 322
Leistungsbereiche: 013

**013.04.0180 Aussparung für Entwässerungsrinne, 36x40cm**
Menge: 0,000 m
DIN 276-18: 322
Leistungsbereiche: 013

**013.04.0190 Einbau bauseits Bodeneinlauf, ca. 20x20cm**
Menge: 0,000 St
DIN 276-18: 322
Leistungsbereiche: 013

**013.04.0200 Verdunstungsrinne, 20x3cm**
Menge: 0,000 m
DIN 276-18: 322
Leistungsbereiche: 013

**013.04.0210 Pumpensumpf mit Abdeckung, 100x100x120cm**
Menge: 0,000 St
DIN 276-18: 322
Leistungsbereiche: 013

**013.04.0220 Pumpensumpf mit Abdeckung, 80x80x80cm**
Menge: 0,000 St
DIN 276-18: 322
Leistungsbereiche: 013

*Hinweis: EINBAUTEILE BODENPLATTE*

**013.04.0230 Schrammbord C30/37, Stb, glatt, 35x15cm**
Menge: 0,000 m
DIN 276-18: 322
Leistungsbereiche: 013

**013.04.0240 Einbau Rampenheizung**
Menge: 0,000 m2
DIN 276-18: 322
Leistungsbereiche: 013

**013.04.0250 Bewegungsfuge, Bodenplatte, t=20cm**
Menge: 0,000 m
DIN 276-18: 322
Leistungsbereiche: 013

*Hinweis: INDUSTRIEBODENPLATTEN*

**013.04.0260 Industriebodenplatte Faserbeton C30/37, t=25cm**
Menge: 0,000 m2
DIN 276-18: 322
Leistungsbereiche: 013
Zeitansatz: 0,35

**013.04.0270 Stahlfaserbewehrung HE 55/35**
Menge: 0,000 t
DIN 276-18: 322
Leistungsbereiche: 013

**013.04.0280 Hartstoffschicht Korundeinstreuung**
Menge: 0,000 t
DIN 276-18: 325
Leistungsbereiche: 013

**013.04.0290 Industriebodensystem, Walzbeton, t=25cm**
Menge: 0,000 m2
DIN 276-18: 322
Leistungsbereiche: 013

**013.04.0300 Mehrstärke Walzbeton, <1cm**
Menge: 0,000 m2
DIN 276-18: 322
Leistungsbereiche: 013

**013.04.0310 Zulage Neigung Bodenplatte**
Menge: 0,000 m2
DIN 276-18: 322
Leistungsbereiche: 013

**013.04.0320 Schalung, Bodenplatte, Plattenränder**
Menge: 0,000 m2
DIN 276-18: 322
Leistungsbereiche: 013

**013.04.0330 Zulage Schalung Bodenplattenränder, rund, R=<10,00m**
Menge: 0,000 m2
DIN 276-18: 322
Leistungsbereiche: 013

**013.04.0340 Einbau FT für Überladebrücke**
Menge: 0,000 St
DIN 276-18: 322
Leistungsbereiche: 013

**013.04.0350 Hartstoffestrich, frisch, CT-C70-F9-A3, 15mm**
Menge: 0,000 m2
DIN 276-18: 324
Leistungsbereiche: 013

**013.04.0360 Hartstoff-Schnellestrich, frisch, CT-C60-F8-A3, 15mm**
Menge: 0,000 m2
DIN 276-18: 324
Leistungsbereiche: 013

**013.04.0370 Hartstoffestrich, frisch, CT-C70-F9-A1,5, 15mm**
Menge: 0,000 m2
DIN 276-18: 324
Leistungsbereiche: 013

#### Titel 013.05 Wände

*Hinweis: BETONWÄNDE*

**013.05.0010 Außenwände, Stb, C20/25, WO, t=30cm**
Menge: 0,000 m3
DIN 276-18: 331
Leistungsbereiche: 013

**013.05.0020 Außenwände, Stb, C25/30, XC3, t=24cm**
Menge: 0,000 m3
DIN 276-18: 331
Leistungsbereiche: 013

**013.05.0030 Außenwände, Stb, C25/30 WU, t=25cm**
Menge: 0,000 m3
DIN 276-18: 331
Leistungsbereiche: 013

**013.05.0040 Innenwände, Stb, C20/25 WO, XC1, t=20cm**
Menge: 0,000 m3
DIN 276-18: 341
Leistungsbereiche: 013

**013.05.0050 Innenwände, Stb, C20/25 WO, XC1, t=24cm**
Menge: 0,000 m3
DIN 276-18: 341
Leistungsbereiche: 013

**013.05.0060 Aufzugsschachtwände, C20/25, XC1, t=25cm**
Menge: 0,000 m3
DIN 276-18: 341
Leistungsbereiche: 013

**013.05.0070 Außenwände, Stb, C25/30, XC3, t=36cm**
Menge: 0,000 m3
DIN 276-18: 331
Leistungsbereiche: 013

**013.05.0080 Außenwände, Stb, C30/37 WU, t=30cm**
Menge: 0,000 m3
DIN 276-18: 331
Leistungsbereiche: 013

*Hinweis: WANDSCHALUNG*

**013.05.0090 Schalung, glatt, Wände, 2häuptig**
Menge: 0,000 m2
DIN 276-18: 341
Leistungsbereiche: 013

**013.05.0100 Schalung, glatt, Wände, 1häuptig**
Menge: 0,000 m2
DIN 276-18: 341
Leistungsbereiche: 013

**013.05.0110 Zulage Wandschalung, SB2**
Menge: 0,000 m2
DIN 276-18: 341
Leistungsbereiche: 013

**013.05.0120 Zulage Wandschalung, SB3**
Menge: 0,000 m2
DIN 276-18: 341
Leistungsbereiche: 013

**013.05.0130 Zulage Wandschalung, gekrümmt, 2häuptig**
Menge: 0,000 m2
DIN 276-18: 341
Leistungsbereiche: 013

**013.05.0140 Zulage Wandschalung, gekrümmt, 1häuptig**
Menge: 0,000 m2
DIN 276-18: 341
Leistungsbereiche: 013

**013.05.0150 Randschalung Öffnungen, t=<30cm**
Menge: 0,000 m
DIN 276-18: 341
Leistungsbereiche: 013

**013.05.0160 Haustrennwandplatte, Mineralwolle, t=30mm**
Menge: 0,000 m2
DIN 276-18: 335
Leistungsbereiche: 013

**013.05.0170 Aufzugsschachtschalung, 1fach Wand, 2häuptig**
Menge: 0,000 m2
DIN 276-18: 341
Leistungsbereiche: 013

**013.05.0180 Aufzugsschachtschalung, Doppelwand**
Menge: 0,000 m2
DIN 276-18: 341
Leistungsbereiche: 013

*Hinweis: HOHLWÄNDE*

**013.05.0190 FT-Hohlwände, C30/37WU, t=26cm**
Menge: 0,000 m2
DIN 276-18: 331
Leistungsbereiche: 013

**013.05.0200 FT-Hohlwände, C30/37, t=25cm**
Menge: 0,000 m2
DIN 276-18: 341
Leistungsbereiche: 013

**013.05.0210 FT-Hohlwände, C30/37WU, t=30cm**
Menge: 0,000 m2
DIN 276-18: 331
Leistungsbereiche: 013

**013.05.0220 FT-Hohlwände, C30/37WU, t=35cm**
Menge: 0,000 m2
DIN 276-18: 331
Leistungsbereiche: 013

**013.05.0230 Randschalung Öffnung, Hohlwände, t=25cm**
Menge: 0,000 m
DIN 276-18: 341
Leistungsbereiche: 013

**013.05.0240 FT-Fugenelement, WU-Wand**
Menge: 0,000 m
DIN 276-18: 331
Leistungsbereiche: 013

**013.05.0250 Trennfugenplatte, Gebäudetrennfuge, 30mm**
Menge: 0,000 m2
DIN 276-18: 335
Leistungsbereiche: 013

*Hinweis: WANDDURCHBRÜCHE*

**013.05.0260 Wanddurchbruch, Stb-Wände, Ortbeton, <400cm2**
Menge: 0,000 St
DIN 276-18: 341
Leistungsbereiche: 013

**013.05.0270 Wanddurchbruch, Stb-Wände, Ortbeton, <1600cm2**
Menge: 0,000 St
DIN 276-18: 341
Leistungsbereiche: 013

**013.05.0280 Wanddurchbruch, Stb-Wände, Ortbeton, <3000cm2**
Menge: 0,000 St
DIN 276-18: 341
Leistungsbereiche: 013

**013.05.0290 Wanddurchbruch, Stb-Wände, FT, <400cm2**
Menge: 0,000 St
DIN 276-18: 341
Leistungsbereiche: 013

**013.05.0300 Wanddurchbruch, Stb-Wände, FT, <1600cm**
Menge: 0,000 St
DIN 276-18: 341
Leistungsbereiche: 013

**013.05.0310 Wanddurchbruch, Stb-Wände, FT, <3000cm2**
Menge: 0,000 St
DIN 276-18: 341
Leistungsbereiche: 013

#### Titel 013.06 Stützen

*Hinweis: STÜTZENBETON*

**013.06.0010 Stützen, Stb, C25/30, XC1, <1200cm2**
Menge: 0,000 m3
DIN 276-18: 343
Leistungsbereiche: 013

**013.06.0020 Stützen, Stb, C25/30 WU, XC1, <1200cm2**
Menge: 0,000 m3
DIN 276-18: 333
Leistungsbereiche: 013

*Hinweis: STÜTZENSCHALUNG*

**013.06.0030 Schalung, rechteckig, glatt, Stützen, <1200cm2**
Menge: 0,000 m2
DIN 276-18: 343
Leistungsbereiche: 013

**013.06.0040 Schalung, rund, Stahl, Stützen, Ø<30cm**
Menge: 0,000 m2
DIN 276-18: 343
Leistungsbereiche: 013

**013.06.0050 Schalung, rund, Stahl, Stützen, Ø<50cm**
Menge: 0,000 m2
DIN 276-18: 343
Leistungsbereiche: 013

**013.06.0060 Schalung, rund, Pappe, Stützen, Ø<30cm**
Menge: 0,000 m2
DIN 276-18: 343
Leistungsbereiche: 013

**013.06.0070 Schalung, rund, Pappe, Stützen, Ø<50cm**
Menge: 0,000 m2
DIN 276-18: 343
Leistungsbereiche: 013

**013.06.0080 Sichtbetonschalung, SB2, Stützen, <1200cm2**
Menge: 0,000 m2
DIN 276-18: 343
Leistungsbereiche: 013

**013.06.0090 Sichtbetonschalung, SB3, Stützen, <1200cm2**
Menge: 0,000 m2
DIN 276-18: 343
Leistungsbereiche: 013

*Hinweis: RUNDSTÜTZEN EINSCHL. SCHALUNG*

**013.06.0100 Stb-Stützen, Ø30cm, C30/37, XC1, glatt**
Menge: 0,000 m
DIN 276-18: 343
Leistungsbereiche: 013

**013.06.0110 Stb-Stützen, Ø30cm, C30/37, XC1, SB2**
Menge: 0,000 m
DIN 276-18: 343
Leistungsbereiche: 013

**013.06.0120 Stb-Stützen, Ø30cm, C30/37, XC1, SB3**
Menge: 0,000 m
DIN 276-18: 343
Leistungsbereiche: 013

*Hinweis: KONSOLEN; AUFLAGER*

**013.06.0130 Zulage Auflagerkonsole Ortbetonstütze <30x30x30cm**
Menge: 0,000 St
DIN 276-18: 343
Leistungsbereiche: 013

**013.06.0140 Zulage Auflagerkonsole Ortbetonsütze <40x40x40cm**
Menge: 0,000 St
DIN 276-18: 343
Leistungsbereiche: 013

*Hinweis: STAHLVERBUNDSTÜTZEN*

**013.06.0150 Stahlverbundstütze, rechteckig, 30x50cm, H=3,50m**
Menge: 0,000 St
DIN 276-18: 343
Leistungsbereiche: 013

**013.06.0160 Stahlverbundstütze, rund, Ø16,5 cm, H=3,50m**
Menge: 0,000 St
DIN 276-18: 343
Leistungsbereiche: 013

**013.06.0170 Stahlverbundstütze, quadratisch, 260x260mm, H=7,00m**
Menge: 0,000 St
DIN 276-18: 343
Leistungsbereiche: 013

#### Titel 013.07 Decken

*Hinweis: DECKENBETON*

**013.07.0010 Decken, Stb, C20/25, XC1, t=20cm**
Menge: 0,000 m3
DIN 276-18: 351
Leistungsbereiche: 013

**013.07.0020 Decken, Stb, C20/25, XC1, t=25cm**
Menge: 0,000 m3
DIN 276-18: 351
Leistungsbereiche: 013

**013.07.0030 Decken, Stb, C20/25, XC1, t=30cm**
Menge: 0,000 m3
DIN 276-18: 351
Leistungsbereiche: 013

*Hinweis: DECKENSCHALUNG*

**013.07.0040 Schalung, glatt, Decken**
Menge: 0,000 m2
DIN 276-18: 351
Leistungsbereiche: 013

**013.07.0050 Deckenrandschalung, <20cm**
Menge: 0,000 m
DIN 276-18: 351
Leistungsbereiche: 013

**013.07.0060 Deckenrandschalung, <25cm**
Menge: 0,000 m
DIN 276-18: 351
Leistungsbereiche: 013

**013.07.0070 Deckenrandschalung, <30cm**
Menge: 0,000 m
DIN 276-18: 351
Leistungsbereiche: 013

**013.07.0080 Höhenversprung, 10cm, Stb-Decken, SB2**
Menge: 0,000 m
DIN 276-18: 351
Leistungsbereiche: 013

**013.07.0090 Höhenversprung, 25cm, Stb-Decken, SB2**
Menge: 0,000 m
DIN 276-18: 351
Leistungsbereiche: 013

**013.07.0100 Zulage Deckenschalung, SB2**
Menge: 0,000 m2
DIN 276-18: 351
Leistungsbereiche: 013

**013.07.0110 Zulage Deckenschalung, SB3**
Menge: 0,000 m2
DIN 276-18: 351
Leistungsbereiche: 013

*Hinweis: ELEMENTDECKEN*

**013.07.0120 Elementdecken, C25/30, t=6+14cm**
Menge: 0,000 m2
DIN 276-18: 351
Leistungsbereiche: 013

**013.07.0130 Elementdecken, C25/30, t=6+19cm**
Menge: 0,000 m2
DIN 276-18: 351
Leistungsbereiche: 013

**013.07.0140 Elementdecken, C30/37, t=6+24cm**
Menge: 0,000 m2
DIN 276-18: 351
Leistungsbereiche: 013

*Hinweis: STAHLVERBUNDTAFELDECKEN*

**013.07.0150 Stahltafelverbunddecken, t=10cm**
Menge: 0,000 m2
DIN 276-18: 351
Leistungsbereiche: 013

*Hinweis: DECKENDURCHBRÜCHE*

**013.07.0160 Deckendurchbruch, Ortbetondecke, <400cm2**
Menge: 0,000 St
DIN 276-18: 351
Leistungsbereiche: 013

**013.07.0170 Deckendurchbruch, Ortbetondecke, <1600cm2**
Menge: 0,000 St
DIN 276-18: 351
Leistungsbereiche: 013

**013.07.0180 Deckendurchbruch, Ortbetondecke, <3000cm2**
Menge: 0,000 St
DIN 276-18: 351
Leistungsbereiche: 013

**013.07.0190 Deckendurchbruch, Stb-FT-Decke, <400cm2**
Menge: 0,000 St
DIN 276-18: 351
Leistungsbereiche: 013

**013.07.0200 Deckendurchbruch, Stb-FT-Decke, <1600cm2**
Menge: 0,000 St
DIN 276-18: 351
Leistungsbereiche: 013

**013.07.0210 Deckendurchbruch, Stb-FT-Decke, <3000cm2**
Menge: 0,000 St
DIN 276-18: 351
Leistungsbereiche: 013

#### Titel 013.08 Unterzüge

**013.08.0010 Unterzüge, Stb, C20/25, XC1**
Menge: 0,000 m3
DIN 276-18: 351
Leistungsbereiche: 013

**013.08.0020 Unterzüge, Stb, C30/37, XC1**
Menge: 0,000 m3
DIN 276-18: 351
Leistungsbereiche: 013

*Hinweis: SCHALUNG*

**013.08.0030 Schalung, glatt, Unterzüge, Attika, Stürze**
Menge: 0,000 m2
DIN 276-18: 351
Leistungsbereiche: 013

**013.08.0040 Zulage Schalung, SB2, Unterzüge**
Menge: 0,000 m2
DIN 276-18: 351
Leistungsbereiche: 013

**013.08.0050 Zulage Schalung, SB3, Unterzüge**
Menge: 0,000 m2
DIN 276-18: 351
Leistungsbereiche: 013

**013.08.0060 Schalung für runde Bauteile, R=5,00m**
Menge: 0,000 m2
DIN 276-18: 351
Leistungsbereiche: 013

**013.08.0070 Linienkonsole, C35/45, XC1, BxT=25x30cm**
Menge: 0,000 m
DIN 276-18: 351
Leistungsbereiche: 013

*Hinweis: AUSSPARUNGEN, ÖFFNUNGEN*

**013.08.0080 Öffnung in Unterzug, <250cm2**
Menge: 0,000 St
DIN 276-18: 351
Leistungsbereiche: 013

**013.08.0090 Öffnung in Unterzug, <400cm2**
Menge: 0,000 St
DIN 276-18: 351
Leistungsbereiche: 013

**013.08.0100 Öffnung in Unterzug, <1000cm2**
Menge: 0,000 St
DIN 276-18: 351
Leistungsbereiche: 013

**013.08.0110 Öffnung in Unterzug, d=<100mm**
Menge: 0,000 St
DIN 276-18: 351
Leistungsbereiche: 013

**013.08.0120 Öffnung in Unterzug, d=<150mm**
Menge: 0,000 St
DIN 276-18: 351
Leistungsbereiche: 013

**013.08.0130 Öffnung in Unterzug, d=<250mm**
Menge: 0,000 St
DIN 276-18: 351
Leistungsbereiche: 013

**013.08.0140 Öffnung in Unterzug, d=<100mm, schubfest**
Menge: 0,000 St
DIN 276-18: 351
Leistungsbereiche: 013

**013.08.0150 Öffnung in Unterzug, d=<150mm, schubfest**
Menge: 0,000 St
DIN 276-18: 351
Leistungsbereiche: 013

**013.08.0160 Öffnung in Unterzug, d=<200mm, schubfest**
Menge: 0,000 St
DIN 276-18: 351
Leistungsbereiche: 013

*Hinweis: STAHLVERBUNDTRÄGER*

**013.08.0170 Stahlverbundträger, rechteckig, 50x140cm**
Menge: 0,000 m
DIN 276-18: 351
Leistungsbereiche: 013

**013.08.0180 Stahlverbundträger, rechteckig, 75x85cm**
Menge: 0,000 m
DIN 276-18: 351
Leistungsbereiche: 013

#### Titel 013.09 Treppen und Podeste

*Hinweis: ORTBETONAUSFÜHRUNG*

**013.09.0010 Treppe, Ortbeton, gerade, 15Stg, t=16cm**
Menge: 0,000 m2
DIN 276-18: 352
Leistungsbereiche: 013

**013.09.0020 Treppe, Ortbeton, gerade, 15Stg, t=18cm**
Menge: 0,000 m2
DIN 276-18: 352
Leistungsbereiche: 013

**013.09.0030 Diffrerenztreppe, 2Stg, Schalung, B=1,25m**
Menge: 0,000 St
DIN 276-18: 352
Leistungsbereiche: 013

**013.09.0040 Diffrerenztreppe, 3Stg, Schalung, B=1,25m**
Menge: 0,000 St
DIN 276-18: 352
Leistungsbereiche: 013

**013.09.0050 Podeste, Ortbeton, Schalung, d=20cm**
Menge: 0,000 m2
DIN 276-18: 352
Leistungsbereiche: 013

*Hinweis: FERTIGTEILAUSFÜHRUNG*

*Hinweis: Treppenläufe, 1lfg, gerade*

**013.09.0060 FT-Treppe, 8Stg, BxLxH=100x265x18cm**
Menge: 0,000 St
DIN 276-18: 352
Leistungsbereiche: 013

**013.09.0070 FT-Treppe, 9Stg, BxLxH=100x300x18cm**
Menge: 0,000 St
DIN 276-18: 352
Leistungsbereiche: 013

**013.09.0080 FT-Treppe, 10Stg, BxLxH=100x330x18cm**
Menge: 0,000 St
DIN 276-18: 352
Leistungsbereiche: 013

**013.09.0090 FT-Treppe, 12Stg, BxLxH=100x400x18cm**
Menge: 0,000 St
DIN 276-18: 352
Leistungsbereiche: 013

**013.09.0100 FT-Treppe, 14Stg, BxLxH=100x465x18cm**
Menge: 0,000 St
DIN 276-18: 351
Leistungsbereiche: 013

**013.09.0110 FT-Treppe, 8Stg, BxLxH=150x265x18cm**
Menge: 0,000 St
DIN 276-18: 352
Leistungsbereiche: 013

**013.09.0120 FT-Treppe, 9Stg, BxLxH=150x300x18cm**
Menge: 0,000 St
DIN 276-18: 352
Leistungsbereiche: 013

**013.09.0130 FT-Treppe, 10Stg, BxLxH=150x330x18cm**
Menge: 0,000 St
DIN 276-18: 352
Leistungsbereiche: 013

**013.09.0140 FT-Treppe, 12Stg, BxLxH=150x400x18cm**
Menge: 0,000 St
DIN 276-18: 352
Leistungsbereiche: 013

**013.09.0150 FT-Treppe, 14Stg, BxLxH=150x465x18cm**
Menge: 0,000 St
DIN 276-18: 352
Leistungsbereiche: 013

*Hinweis: Treppenläufe, gewendelt*

**013.09.0160 FT-Treppe, 5Stg, BxLxH=100x170x18cm, 1/4gewendelt**
Menge: 0,000 St
DIN 276-18: 352
Leistungsbereiche: 013

**013.09.0170 FT-Treppe, 16Stg, BxLxH=100x480x22cm, 1/4gewendelt**
Menge: 0,000 St
DIN 276-18: 352
Leistungsbereiche: 013

**013.09.0180 FT-Treppe, 17Stg, BxLxH=100x590x18cm, 1/2gewendelt**
Menge: 0,000 St
DIN 276-18: 352
Leistungsbereiche: 013

*Hinweis: Treppen, mehrläufig*

**013.09.0190 FT-Winkeltreppe, 17Stg, BxLxH=100x550x25cm**
Menge: 0,000 St
DIN 276-18: 352
Leistungsbereiche: 013

**013.09.0200 FT-Treppe, 3lfg, 17Stg, BxLxH=100x700x22cm**
Menge: 0,000 St
DIN 276-18: 352
Leistungsbereiche: 013

*Hinweis: FT-Podestplatten*

**013.09.0210 FT-Podestplatte, Stb, C20/25, XC1, d=20cm**
Menge: 0,000 m2
DIN 276-18: 352
Leistungsbereiche: 013

*Hinweis: Besondere Treppenform*

**013.09.0220 FT-Falttreppe, 14Stg, BxLxT=100x420x18cm**
Menge: 0,000 St
DIN 276-18: 351
Leistungsbereiche: 013

*Hinweis: TRITTSCHALLSCHUTZ*

**013.09.0230 Trittschalltrennung, Lauf/Bodenplatte**
Menge: 0,000 m
DIN 276-18: 351
Leistungsbereiche: 013

**013.09.0240 Trittschalltrennung, Lauf/Podest**
Menge: 0,000 m
DIN 276-18: 351
Leistungsbereiche: 013

**013.09.0250 Trittschalltrennung, FT-Podest/Wand**
Menge: 0,000 St
DIN 276-18: 351
Leistungsbereiche: 013

**013.09.0260 Trittschalltrennung, Wendeltreppe/Wand**
Menge: 0,000 St
DIN 276-18: 351
Leistungsbereiche: 013

**013.09.0270 Trittschallfugenplatte**
Menge: 0,000 m
DIN 276-18: 351
Leistungsbereiche: 013

*Hinweis: BEWEHRUNGSANSCHLÜSSE*

**013.09.0280 Bewehrungsanschluss, Lauf/Podest**
Menge: 0,000 St
DIN 276-18: 351
Leistungsbereiche: 013

**013.09.0290 Bewehrungsanschluss, Podest/Wand**
Menge: 0,000 St
DIN 276-18: 351
Leistungsbereiche: 013

#### Titel 013.10 Öffnungen und Aussparungen

*Hinweis: WANDSCHLITZE*

**013.10.0010 Wandschlitz in Beton, Schalung, 3x5cm**
Menge: 0,000 m
DIN 276-18: 349
Leistungsbereiche: 013

**013.10.0020 Wandschlitz in Beton, Schalung, 5x5cm**
Menge: 0,000 m
DIN 276-18: 349
Leistungsbereiche: 013

**013.10.0030 Wandschlitz in Beton, Schalung, 5x10cm**
Menge: 0,000 m
DIN 276-18: 349
Leistungsbereiche: 013

**013.10.0040 Wandschlitz in Beton, Schalung, 10x10cm**
Menge: 0,000 m
DIN 276-18: 349
Leistungsbereiche: 013

**013.10.0050 Wandschlitz HK-Anbindung, Schalung, 20x10x40cm**
Menge: 0,000 St
DIN 276-18: 349
Leistungsbereiche: 013

**013.10.0060 Wandschlitz in Beton, nachträglich, 3x3cm**
Menge: 0,000 m
DIN 276-18: 349
Leistungsbereiche: 013

**013.10.0070 Wandschlitz in Beton, nachträglich, 3x5cm**
Menge: 0,000 m
DIN 276-18: 349
Leistungsbereiche: 013

**013.10.0080 Wandschlitz in Beton, nachträglich, 5x5cm**
Menge: 0,000 m
DIN 276-18: 349
Leistungsbereiche: 013

**013.10.0090 Wandschlitz in Beton, nachträglich, 5x10cm**
Menge: 0,000 m
DIN 276-18: 349
Leistungsbereiche: 013

**013.10.0100 Wandschlitz in Beton, nachträglich, 10x10cm**
Menge: 0,000 m
DIN 276-18: 349
Leistungsbereiche: 013

*Hinweis: KERNBOHRUNGEN*

**013.10.0110 Anfahrtpauschale Betonbearbeitung**
Menge: 0,000 St
DIN 276-18: 359
Leistungsbereiche: 013

**013.10.0120 Kernbohrung in Stb, Ø70mm**
Menge: 0,000 cm
DIN 276-18: 359
Leistungsbereiche: 013

**013.10.0130 Kernbohrung in Stb, Ø100mm**
Menge: 0,000 cm
DIN 276-18: 359
Leistungsbereiche: 013

**013.10.0140 Kernbohrung in Stb, Ø125mm**
Menge: 0,000 cm
DIN 276-18: 359
Leistungsbereiche: 013

**013.10.0150 Kernbohrung in Stb, Ø150mm**
Menge: 0,000 cm
DIN 276-18: 359
Leistungsbereiche: 013

**013.10.0160 Kernbohrung in Stb, Ø200mm**
Menge: 0,000 cm
DIN 276-18: 359
Leistungsbereiche: 013

**013.10.0170 Kernbohrung in Stb, Ø250mm**
Menge: 0,000 cm
DIN 276-18: 359
Leistungsbereiche: 013

**013.10.0180 Kernbohrung in Stb, Ø300mm**
Menge: 0,000 cm
DIN 276-18: 359
Leistungsbereiche: 013

**013.10.0190 Zulage Stahlschnitte Kernbohrung**
Menge: 0,000 St
DIN 276-18: 359
Leistungsbereiche: 013

*Hinweis: BETONSÄGEN*

**013.10.0200 Betonsägeschnitte, Schnitttiefe, <25cm**
Menge: 0,000 m
DIN 276-18: 359
Leistungsbereiche: 013

**013.10.0210 Betonsägeschnitte, Schnitttiefe, >25<30cm**
Menge: 0,000 m
DIN 276-18: 359
Leistungsbereiche: 013

**013.10.0220 Betonsägeschnitte, Schnitttiefe, >30<35cm**
Menge: 0,000 m
DIN 276-18: 359
Leistungsbereiche: 013

**013.10.0230 Betonsägeschnitte, Schnitttiefe, >35<40cm**
Menge: 0,000 m
DIN 276-18: 359
Leistungsbereiche: 013

**013.10.0240 Zulage Stahlschnitte Betonsägen**
Menge: 0,000 St
DIN 276-18: 359
Leistungsbereiche: 013

*Hinweis: DURCHBRÜCHE SCHLIESSEN*

**013.10.0250 Durchbrüche schließen, < 900cm2, d=<25cm**
Menge: 0,000 St
DIN 276-18: 359
Leistungsbereiche: 013

**013.10.0260 Durchbrüche schließen, < 1600cm2, d=<25cm**
Menge: 0,000 St
DIN 276-18: 359
Leistungsbereiche: 013

**013.10.0270 Durchbrüche schließen, < 2500cm2, d=<25cm**
Menge: 0,000 St
DIN 276-18: 359
Leistungsbereiche: 013

**013.10.0280 Durchbrüche schließen, < 6000cm2, d=<25cm**
Menge: 0,000 St
DIN 276-18: 359
Leistungsbereiche: 013

*Hinweis: KRANDECKEL*

**013.10.0290 Zulage Krandeckel in Geschossdecke**
Menge: 0,000 St
DIN 276-18: 359
Leistungsbereiche: 013

*Hinweis: WAND- UND DECKENDURCHBRÜCHE*

**013.10.0300 Wanddurchbruch, Stb-Wände, Ortbeton, <400cm2**
Menge: 0,000 St
DIN 276-18: 341
Leistungsbereiche: 013

**013.10.0310 Wanddurchbruch, Stb-Wände, Ortbeton, <1600cm2**
Menge: 0,000 St
DIN 276-18: 341
Leistungsbereiche: 013

**013.10.0320 Wanddurchbruch, Stb-Wände, Ortbeton, <3000cm2**
Menge: 0,000 St
DIN 276-18: 341
Leistungsbereiche: 013

**013.10.0330 Wanddurchbruch, Stb-Wände, FT, <400cm2**
Menge: 0,000 St
DIN 276-18: 341
Leistungsbereiche: 013

**013.10.0340 Wanddurchbruch, Stb-Wände, FT, <1600cm**
Menge: 0,000 St
DIN 276-18: 341
Leistungsbereiche: 013

**013.10.0350 Wanddurchbruch, Stb-Wände, FT, <3000cm2**
Menge: 0,000 St
DIN 276-18: 341
Leistungsbereiche: 013

**013.10.0360 Deckendurchbruch, Ortbetondecke, <400cm2**
Menge: 0,000 St
DIN 276-18: 351
Leistungsbereiche: 013

**013.10.0370 Deckendurchbruch, Ortbetondecke, <1600cm2**
Menge: 0,000 St
DIN 276-18: 351
Leistungsbereiche: 013

**013.10.0380 Deckendurchbruch, Ortbetondecke, <3000cm2**
Menge: 0,000 St
DIN 276-18: 351
Leistungsbereiche: 013

**013.10.0390 Deckendurchbruch, Stb-FT-Decke, <400cm2**
Menge: 0,000 St
DIN 276-18: 351
Leistungsbereiche: 013

**013.10.0400 Deckendurchbruch, Stb-FT-Decke, <1600cm2**
Menge: 0,000 St
DIN 276-18: 351
Leistungsbereiche: 013

**013.10.0410 Deckendurchbruch, Stb-FT-Decke, <3000cm2**
Menge: 0,000 St
DIN 276-18: 351
Leistungsbereiche: 013

#### Titel 013.11 WU-Ausführung, FBVS

*Hinweis: WU-ARBEITSFUGEN*

**013.11.0020 Arbeitsfuge, Bitumenschweißbahn, Boden - Wände**
Menge: 0,000 m
DIN 276-18: 325
Leistungsbereiche: 013

**013.11.0030 Arbeitsfuge, Bitumenschweißbahn, Wand-Wand**
Menge: 0,000 m
DIN 276-18: 325
Leistungsbereiche: 013

**013.11.0040 Arbeitsfuge, Fugenblech, 250mm**
Menge: 0,000 m
DIN 276-18: 325
Leistungsbereiche: 013

**013.11.0050 Arbeitsfugenband, innenliegend, PVC, 250mm**
Menge: 0,000 m
DIN 276-18: 325
Leistungsbereiche: 013

**013.11.0060 Arbeitsfugenband, außenliegend, PVC, 250mm**
Menge: 0,000 m
DIN 276-18: 325
Leistungsbereiche: 013

**013.11.0070 Blech-Ortbeton-Sollbruchelement**
Menge: 0,000 m
DIN 276-18: 325
Leistungsbereiche: 013

**013.11.0080 Blech-Ortbeton-Sollbruchelement, T-Formteil**
Menge: 0,000 St
DIN 276-18: 325
Leistungsbereiche: 013

**013.11.0090 Blech-Ortbeton-Sollbruchelement, Eck-Formteil**
Menge: 0,000 St
DIN 276-18: 325
Leistungsbereiche: 013

**013.11.0100 PVC-Ortbeton-Sollbruchelement**
Menge: 0,000 m
DIN 276-18: 325
Leistungsbereiche: 013

**013.11.0110 PVC-Ortbeton-Sollbruchelement, T-Formteil**
Menge: 0,000 St
DIN 276-18: 325
Leistungsbereiche: 013

**013.11.0120 PVC-Ortbeton-Sollbruchelement, Eck-Formteil**
Menge: 0,000 St
DIN 276-18: 325
Leistungsbereiche: 013

**013.11.0130 Injektionsschlauch, 1fach**
Menge: 0,000 m
DIN 276-18: 325
Leistungsbereiche: 013

**013.11.0140 Injektionsschlauch, 2fach**
Menge: 0,000 m
DIN 276-18: 325
Leistungsbereiche: 013

**013.11.0150 Injektionsschlauch, 3fach**
Menge: 0,000 m
DIN 276-18: 325
Leistungsbereiche: 013

*Hinweis: WU-BEWEGUNGSFUGEN*

**013.11.0160 Bewegungsfugenband, innenliegend, PVC, 250mm**
Menge: 0,000 m
DIN 276-18: 325
Leistungsbereiche: 013

**013.11.0170 Bewegungsfugenband, außenliegend, PVC, 250mm**
Menge: 0,000 m
DIN 276-18: 325
Leistungsbereiche: 013

**013.11.0180 Klemmflanschprofil, 1seitig, Folie**
Menge: 0,000 m
DIN 276-18: 325
Leistungsbereiche: 013

**013.11.0190 Klemmflanschprofil, 2seitig, Folie**
Menge: 0,000 m
DIN 276-18: 325
Leistungsbereiche: 013

**013.11.0200 Klemmflanschprofil, Eck-Formteil, 1seitig**
Menge: 0,000 St
DIN 276-18: 325
Leistungsbereiche: 013

**013.11.0210 Klemmflanschprofil, T-Formteil, 1seitig**
Menge: 0,000 St
DIN 276-18: 325
Leistungsbereiche: 013

**013.11.0220 Klemmflanschprofil, Eck-Formteil, 2seitig**
Menge: 0,000 St
DIN 276-18: 325
Leistungsbereiche: 013

**013.11.0230 Klemmflanschprofil, T-Formteil, 2seitig**
Menge: 0,000 St
DIN 276-18: 325
Leistungsbereiche: 013

*Hinweis: FRISCHBETONVERBUNDFOLIENSYSTEM (FBVFS)*

**013.11.0240 FBVS-Abdichtung, horizontal, LK2**
Menge: 0,000 m2
DIN 276-18: 325
Leistungsbereiche: 013

**013.11.0250 FBVS-Abdichtung, vertikal, LK2**
Menge: 0,000 m2
DIN 276-18: 325
Leistungsbereiche: 013

**013.11.0260 FBVS-Eckausbildung**
Menge: 0,000 St
DIN 276-18: 325
Leistungsbereiche: 013

**013.11.0270 FBVS-Eckausbildung, angevoutet**
Menge: 0,000 St
DIN 276-18: 325
Leistungsbereiche: 013

**013.11.0280 FBVS Übergang Sohle/Wand**
Menge: 0,000 m
DIN 276-18: 325
Leistungsbereiche: 013

**013.11.0290 FBVS oberer Abschluss; Verwahrung**
Menge: 0,000 m
DIN 276-18: 325
Leistungsbereiche: 013

**013.11.0300 FBVS Überdeckung Bewegungsfuge <10mm Fugenbewegung**
Menge: 0,000 m
DIN 276-18: 325
Leistungsbereiche: 013

**013.11.0310 FBVS-Rohrdurchführung <130mm Dichtmanschette**
Menge: 0,000 St
DIN 276-18: 325
Leistungsbereiche: 013

**013.11.0320 FBVS-Rohrdurchführung <210mm Dichtmanschette**
Menge: 0,000 St
DIN 276-18: 325
Leistungsbereiche: 013

**013.11.0330 FBVS-Rohrdurchführung <130mm Los-Festflansch**
Menge: 0,000 St
DIN 276-18: 325
Leistungsbereiche: 013

**013.11.0340 FBVS-Rohrdurchführung <210mm Los-Festflansch**
Menge: 0,000 St
DIN 276-18: 325
Leistungsbereiche: 013

**013.11.0350 FBVS-Schalungsankerpunkte**
Menge: 0,000 m2
DIN 276-18: 325
Leistungsbereiche: 013

#### Titel 013.12 Leichtbeton

**013.12.0010 Leichtbetonwände, LC16/18, t=25cm**
Menge: 0,000 m3
DIN 276-18: 342
Leistungsbereiche: 013

**013.12.0020 Leichtbetonwände, LC25/28, t=25cm**
Menge: 0,000 m3
DIN 276-18: 342
Leistungsbereiche: 013

**013.12.0030 Leichtbetondecken, LC25/28, t=18cm**
Menge: 0,000 m3
DIN 276-18: 351
Leistungsbereiche: 013

**013.12.0040 Leichtbeton, ausgleichend, Decke, LC16/18, t=14cm**
Menge: 0,000 m3
DIN 276-18: 351
Leistungsbereiche: 013

#### Titel 013.13 Schwerbeton, Strahlenschutzbeton

*Hinweis: NACHWEISE, VORBEREITUNG*

**013.13.0010 technische Bearbeitung (Werkplanung)**
Menge: 0,000 psch
DIN 276-18: 397
Leistungsbereiche: 013

**013.13.0020 Übereinstimmungsnachweis**
Menge: 0,000 psch
DIN 276-18: 397
Leistungsbereiche: 013

**013.13.0030 Eigenüberwachung mit Nachweis**
Menge: 0,000 psch
DIN 276-18: 397
Leistungsbereiche: 013

*Hinweis: WÄNDE, STÜTZEN*

**013.13.0040 Wand-Schwerbeton, Baryt, 3,4g/cm3, d=<150cm**
Menge: 0,000 m3
DIN 276-18: 397
Leistungsbereiche: 013

**013.13.0050 Wand-Schwerbeton, Magnetit, 3,6g/cm3, d=<150cm**
Menge: 0,000 m3
DIN 276-18: 397
Leistungsbereiche: 013

**013.13.0060 Laibungsschalung, glatt, für Schwerbeton**
Menge: 0,000 m2
DIN 276-18: 397
Leistungsbereiche: 013
Zeitansatz: 0,80

**013.13.0070 Bleiplatteneinlage in Stb-Wänden**
Menge: 0,000 t
DIN 276-18: 397
Leistungsbereiche: 013

*Hinweis: DECKEN*

**013.13.0080 Decken-Schwerbeton, Baryt, 3,4g/cm3, d=<90cm**
Menge: 0,000 m3
DIN 276-18: 397
Leistungsbereiche: 013

**013.13.0090 Decken-Schwerbeton, Magnetit, 3,6g/cm3, d=<90cm**
Menge: 0,000 m3
DIN 276-18: 397
Leistungsbereiche: 013

**013.13.0100 Deckenschalung, glatt, für Schwerbeton**
Menge: 0,000 m2
DIN 276-18: 397
Leistungsbereiche: 013
Zeitansatz: 0,80

**013.13.0110 Deckenrandschalung, glatt, für Schwerbeton**
Menge: 0,000 m2
DIN 276-18: 397
Leistungsbereiche: 013
Zeitansatz: 0,80

**013.13.0120 Bleiplatteneinlage in Stb-Decken**
Menge: 0,000 t
DIN 276-18: 397
Leistungsbereiche: 013

*Hinweis: EINBAUTEILE*

**013.13.0130 Füllung Strahlenschutztore Baryt, 3,4g/cm3**
Menge: 0,000 m3
DIN 276-18: 397
Leistungsbereiche: 013

**013.13.0140 Füllung Strahlenschutztore Magnetit, 3,6g/cm3**
Menge: 0,000 m3
DIN 276-18: 397
Leistungsbereiche: 013

*Hinweis: ZULAGEN*

**013.13.0150 Zulage Schalung für Schwerbeton, 1häuptig, Wand**
Menge: 0,000 m2
DIN 276-18: 397
Leistungsbereiche: 013

**013.13.0160 Zulage Schalung für Schwerbeton, 2häuptig, Wand**
Menge: 0,000 m2
DIN 276-18: 397
Leistungsbereiche: 013

**013.13.0170 Zulage Schalung für Schwerbeton, Decken**
Menge: 0,000 m2
DIN 276-18: 397
Leistungsbereiche: 013

**013.13.0180 Zulage Schalung für Schwerbeton, Laibungen/Türöffnungen**
Menge: 0,000 m2
DIN 276-18: 397
Leistungsbereiche: 013

**013.13.0190 Zulage Schalung für Schwerbeton, Deckenrandschalung**
Menge: 0,000 m2
DIN 276-18: 397
Leistungsbereiche: 013

#### Titel 013.14 Konsol- und Traggerüste

*Hinweis: KONSOL-HÄNGEGERÜST*

**013.14.0010 Konsolgerüst, LK4, B=0,90m**
Menge: 0,000 m
DIN 276-18: 392
Leistungsbereiche: 013

**013.14.0020 Konsolgerüst, Gebrauchsüberlassung**
Menge: 0,000 mWo
DIN 276-18: 392
Leistungsbereiche: 013

*Hinweis: TRAGGERÜST FÜR SCHALUNG*

**013.14.0030 statischer Nachweis Belastungsklase B1**
Menge: 0,000 St
DIN 276-18: 392
Leistungsbereiche: 013

**013.14.0040 statischer Nachweis Belastungsklase B2**
Menge: 0,000 St
DIN 276-18: 392
Leistungsbereiche: 013

**013.14.0050 Unterzug-Traggerüst B nach DIN EN 12812**
Menge: 0,000 m
DIN 276-18: 392
Leistungsbereiche: 013

**013.14.0060 Unterzug-Traggerüst, Gebrauchsüberlassung**
Menge: 0,000 mWo
DIN 276-18: 392
Leistungsbereiche: 013

**013.14.0070 Decken-Traggerüst B nach DIN EN 12812**
Menge: 0,000 m²
DIN 276-18: 392
Leistungsbereiche: 013

**013.14.0080 Decken-Traggerüst, Gebrauchsüberlassung**
Menge: 0,000 m2Wo
DIN 276-18: 392
Leistungsbereiche: 013

*Hinweis: ARBEITSEBENE AUFZUGSSCHACHT*

**013.14.0090 Arbeitsebene Aufzug, 1,80x2,60m Rückbau**
Menge: 0,000 St
DIN 276-18: 392
Leistungsbereiche: 013

**013.14.0100 Montagebühne Aufzugsschacht, 1,80x2,60m**
Menge: 0,000 St
DIN 276-18: 392
Leistungsbereiche: 013

#### Titel 013.15 Stb.-Fertigteile

*Hinweis: DACHBINDER*

**013.15.0010 FT-Satteldachbinder, L=16,50m, H=1,65x1,85m**
Menge: 0,000 St
DIN 276-18: 361
Leistungsbereiche: 013

**013.15.0020 FT-Satteldachbinder, L=10,75m, H=44-55cm**
Menge: 0,000 St
DIN 276-18: 351
Leistungsbereiche: 013

**013.15.0030 FT-Flachdachbinder, L=31,00m, H=2,30m**
Menge: 0,000 St
DIN 276-18: 361
Leistungsbereiche: 013

**013.15.0040 FT-Pultdachbinder, L=11,90m, H=1,20-1,75m**
Menge: 0,000 St
DIN 276-18: 361
Leistungsbereiche: 013

**013.15.0050 FT-Binder, trapezförmig, L=11,90m, BxH=35x20x60cm**
Menge: 0,000 St
DIN 276-18: 361
Leistungsbereiche: 013

*Hinweis: BALKEN, UNTERZÜGE*

**013.15.0060 FT-Unterzug, L=13,00m, BxH=50x200cm**
Menge: 0,000 St
DIN 276-18: 351
Leistungsbereiche: 013

**013.15.0070 FT-Balken, L=6,00m, BxH=40x50cm**
Menge: 0,000 St
DIN 276-18: 351
Leistungsbereiche: 013

**013.15.0080 FT-Balken, L=7,50m, BxH=40x80cm**
Menge: 0,000 St
DIN 276-18: 351
Leistungsbereiche: 013

**013.15.0090 FT-Balken, L=12,00m, BxH=40x80cm**
Menge: 0,000 St
DIN 276-18: 351
Leistungsbereiche: 013

**013.15.0100 FT-Balken, L=16,50m, BxH=80x175cm**
Menge: 0,000 St
DIN 276-18: 351
Leistungsbereiche: 013

**013.15.0110 FT-Randträger, L=7,00m, BxH=30x220cm**
Menge: 0,000 St
DIN 276-18: 351
Leistungsbereiche: 013

*Hinweis: AUSSPARUNGEN, ÖFFNUNGEN, LÖSCHEN*

**013.15.0120 Öffnung in Unterzug, <250cm2**
Menge: 0,000 St
DIN 276-18: 351
Leistungsbereiche: 013

**013.15.0130 Öffnung in Unterzug, <400cm2**
Menge: 0,000 St
DIN 276-18: 351
Leistungsbereiche: 013

**013.15.0140 Öffnung in Unterzug, <1000cm2**
Menge: 0,000 St
DIN 276-18: 351
Leistungsbereiche: 013

**013.15.0150 Öffnung in Unterzug, d=<100mm**
Menge: 0,000 St
DIN 276-18: 351
Leistungsbereiche: 013

**013.15.0160 Öffnung in Unterzug, d=<150mm**
Menge: 0,000 St
DIN 276-18: 351
Leistungsbereiche: 013

**013.15.0170 Öffnung in Unterzug, d=<250mm**
Menge: 0,000 St
DIN 276-18: 351
Leistungsbereiche: 013

**013.15.0180 Öffnung in Unterzug, d=<100mm, schubfest**
Menge: 0,000 St
DIN 276-18: 351
Leistungsbereiche: 013

**013.15.0190 Öffnung in Unterzug, d=<150mm, schubfest**
Menge: 0,000 St
DIN 276-18: 351
Leistungsbereiche: 013

**013.15.0200 Öffnung in Unterzug, d=<200mm, schubfest**
Menge: 0,000 St
DIN 276-18: 351
Leistungsbereiche: 013

*Hinweis: FT-STÜTZEN*

**013.15.0210 FT-Stütze, H=3,20m, 24x24cm, SB2**
Menge: 0,000 St
DIN 276-18: 343
Leistungsbereiche: 013

**013.15.0220 FT-Stütze, H=10,00m, 40x40cm, SB2**
Menge: 0,000 St
DIN 276-18: 343
Leistungsbereiche: 013

**013.15.0230 FT-Stütze, H=10,00m, 45x45cm, SB2**
Menge: 0,000 St
DIN 276-18: 343
Leistungsbereiche: 013

**013.15.0240 FT-Stütze, H=12,00m, 50x50cm, SB2**
Menge: 0,000 St
DIN 276-18: 343
Leistungsbereiche: 013

**013.15.0250 FT-Stütze, H=12,00m, 60x60cm, SB2**
Menge: 0,000 St
DIN 276-18: 343
Leistungsbereiche: 013

**013.15.0260 FT-Rundstütze, H=10,00m, Ø60cm, SB2**
Menge: 0,000 St
DIN 276-18: 343
Leistungsbereiche: 013

**013.15.0270 Zulage Auflagerkonsole Ortbetonstütze <30x30x30cm**
Menge: 0,000 St
DIN 276-18: 343
Leistungsbereiche: 013

**013.15.0280 Zulage Auflagerkonsole Ortbetonstütze <40x40x40cm**
Menge: 0,000 St
DIN 276-18: 343
Leistungsbereiche: 013

**013.15.0290 Auflagerkonsole Ortbetonstütze <40x40x40cm**
Menge: 0,000 St
DIN 276-18: 343
Leistungsbereiche: 013

*Hinweis: FT-LICHTSCHÄCHTE*

**013.15.0300 FT-Lichtschacht mit Boden + Rost, 175x170x90cm**
Menge: 0,000 St
DIN 276-18: 339
Leistungsbereiche: 013

**013.15.0310 FT-Lichtschacht mit Boden + Rost, 120x130x70cm**
Menge: 0,000 St
DIN 276-18: 339
Leistungsbereiche: 013

**013.15.0320 FT-Lichtschacht, offen, mit Rost, 175x170x90cm**
Menge: 0,000 St
DIN 276-18: 339
Leistungsbereiche: 013

**013.15.0330 FT-Lichtschacht, offen, mit Rost, 120x130x70cm**
Menge: 0,000 St
DIN 276-18: 339
Leistungsbereiche: 013

**013.15.0340 FT-Lichtschacht, offen, mit Rost, 120x75x45cm**
Menge: 0,000 St
DIN 276-18: 339
Leistungsbereiche: 013

*Hinweis: FT-AUSSENWÄNDE*

**013.15.0350 FT-Wand, Sandwichfassade, 20+14+8cm**
Menge: 0,000 m2
DIN 276-18: 335
Leistungsbereiche: 013

**013.15.0360 FT-Wand, Öffnung <2,50m2 mit Laibung**
Menge: 0,000 St
DIN 276-18: 335
Leistungsbereiche: 013

**013.15.0370 FT-Wand, Tür-/Fensteröffnung, >2,50m2**
Menge: 0,000 St
DIN 276-18: 335
Leistungsbereiche: 013

**013.15.0380 FT-Wand, Tür-/Fensterlaibung**
Menge: 0,000 m
DIN 276-18: 335
Leistungsbereiche: 013

**013.15.0390 FT-Wand, Außenecke**
Menge: 0,000 m
DIN 276-18: 335
Leistungsbereiche: 013

**013.15.0400 FT-Vordach, d=20cm, 3,00x2,00m**
Menge: 0,000 St
DIN 276-18: 351
Leistungsbereiche: 013

*Hinweis: FT-DECKEN*

**013.15.0410 FT-Deckenplatten, Spannbeton, t=18cm**
Menge: 0,000 m2
DIN 276-18: 351
Leistungsbereiche: 013

**013.15.0420 FT-Deckenplatten, Spannbeton, t=26cm**
Menge: 0,000 m2
DIN 276-18: 351
Leistungsbereiche: 013

**013.15.0430 FT-Deckenplatten, Spannbeton, t=40cm**
Menge: 0,000 m2
DIN 276-18: 351
Leistungsbereiche: 013

**013.15.0440 FT-Deckenplatte, TT-Profil, H=48cm**
Menge: 0,000 m2
DIN 276-18: 351
Leistungsbereiche: 013

**013.15.0450 FT-Deckenplatte, TT-Profil, H=81cm**
Menge: 0,000 m2
DIN 276-18: 351
Leistungsbereiche: 013

**013.15.0460 FT-Deckenplatte, TT-Profil, H=118cm**
Menge: 0,000 m2
DIN 276-18: 351
Leistungsbereiche: 013

**013.15.0470 FT-Balkonplatte, 1,20x2,00m**
Menge: 0,000 St
DIN 276-18: 351
Leistungsbereiche: 013

**013.15.0480 FT-Balkonplatte, 1,50x3,00m**
Menge: 0,000 St
DIN 276-18: 351
Leistungsbereiche: 013

**013.15.0490 FT-Balkonplatte, 1,75x3,50m**
Menge: 0,000 St
DIN 276-18: 351
Leistungsbereiche: 013

**013.15.0500 FT-Balkonplatte, 2,50x7,50m**
Menge: 0,000 St
DIN 276-18: 351
Leistungsbereiche: 013

*Hinweis: ÜBERLADEBRÜCKE*

**013.15.0510 Stb-FT-Überladebrücke, ca. 370x425x160m**
Menge: 0,000 St
DIN 276-18: 359
Leistungsbereiche: 013

#### Titel 013.16 Dämmungen

*Hinweis: DÄMMUNGEN UNTER BODENPLATTEN*

**013.16.0010 Dämmung Bodenplatte, XPS, 60mm**
Menge: 0,000 m2
DIN 276-18: 324
Leistungsbereiche: 013

**013.16.0020 Dämmung Bodenplatte, XPS, 80mm**
Menge: 0,000 m2
DIN 276-18: 324
Leistungsbereiche: 013

**013.16.0030 Dämmung Bodenplatte, XPS, 100mm**
Menge: 0,000 m2
DIN 276-18: 324
Leistungsbereiche: 013

**013.16.0040 Dämmung Bodenplatte, XPS, 120mm**
Menge: 0,000 m2
DIN 276-18: 324
Leistungsbereiche: 013

**013.16.0050 Dämmung Bodenplatte, CG, 60mm**
Menge: 0,000 m2
DIN 276-18: 324
Leistungsbereiche: 013

**013.16.0060 Dämmung Bodenplatte, CG, 80mm**
Menge: 0,000 m2
DIN 276-18: 324
Leistungsbereiche: 013

**013.16.0070 Dämmung Bodenplatte, CG, 100mm**
Menge: 0,000 m2
DIN 276-18: 324
Leistungsbereiche: 013

**013.16.0080 Dämmung Bodenplatte, CG, 120mm**
Menge: 0,000 m2
DIN 276-18: 324
Leistungsbereiche: 013

**013.16.0090 Dämmung Bodenplatte, CG, 60mm, Heißbitumen**
Menge: 0,000 m2
DIN 276-18: 324
Leistungsbereiche: 013

**013.16.0100 Dämmung Bodenplatte, CG, 80mm, Heißbitumen**
Menge: 0,000 m2
DIN 276-18: 324
Leistungsbereiche: 013

**013.16.0110 Dämmung Bodenplatte, CG, 100mm, Heißbitumen**
Menge: 0,000 m2
DIN 276-18: 324
Leistungsbereiche: 013

**013.16.0120 Dämmung Bodenplatte, CG, 120mm, Heißbitumen**
Menge: 0,000 m2
DIN 276-18: 324
Leistungsbereiche: 013

*Hinweis: DÄMMUNGEN AN WÄNDEN*

**013.16.0130 Wanddämmung, Perimeter, XPS, 60mm**
Menge: 0,000 m2
DIN 276-18: 335
Leistungsbereiche: 013

**013.16.0140 Wanddämmung, Perimeter, XPS, 80mm**
Menge: 0,000 m2
DIN 276-18: 335
Leistungsbereiche: 013

**013.16.0150 Wanddämmung, Perimeter, XPS, 100mm**
Menge: 0,000 m2
DIN 276-18: 335
Leistungsbereiche: 013

**013.16.0160 Wanddämmung, Perimeter, XPS, 120mm**
Menge: 0,000 m2
DIN 276-18: 335
Leistungsbereiche: 013

**013.16.0170 Wanddämmung, Perimeter, CG, 60mm**
Menge: 0,000 m2
DIN 276-18: 335
Leistungsbereiche: 013

**013.16.0180 Wanddämmung, Perimeter, CG, 80mm**
Menge: 0,000 m2
DIN 276-18: 335
Leistungsbereiche: 013

**013.16.0190 Wanddämmung, Perimeter, CG, 100mm**
Menge: 0,000 m2
DIN 276-18: 335
Leistungsbereiche: 013

**013.16.0200 Wanddämmung, Perimeter, CG, 120mm**
Menge: 0,000 m2
DIN 276-18: 335
Leistungsbereiche: 013

**013.16.0210 Haustrennwandplatte 30mm**
Menge: 0,000 m2
DIN 276-18: 335
Leistungsbereiche: 013

*Hinweis: DÄMMUNGEN AN DECKEN*

**013.16.0220 Deckendämmung, MW, kaschiert, gedübelt, 80mm**
Menge: 0,000 m2
DIN 276-18: 354
Leistungsbereiche: 013

**013.16.0230 Deckendämmung, MW, kaschiert, gedübelt, 100mm**
Menge: 0,000 m2
DIN 276-18: 354
Leistungsbereiche: 013

**013.16.0240 Deckendämmung, MW, kaschiert, gedübelt, 120mm**
Menge: 0,000 m2
DIN 276-18: 354
Leistungsbereiche: 013

**013.16.0250 Deckendämmung, MW, kaschiert, gedübelt, 140mm**
Menge: 0,000 m2
DIN 276-18: 354
Leistungsbereiche: 013

**013.16.0260 Deckendämmung, MW, kaschiert, Schienen, 80mm**
Menge: 0,000 m2
DIN 276-18: 354
Leistungsbereiche: 013

**013.16.0270 Deckendämmung, MW, kaschiert, Schienen, 100mm**
Menge: 0,000 m2
DIN 276-18: 354
Leistungsbereiche: 013

**013.16.0280 Deckendämmung, MW, kaschiert, Schienen, 120mm**
Menge: 0,000 m2
DIN 276-18: 354
Leistungsbereiche: 013

**013.16.0290 Deckendämmung, MW, kaschiert, Schienen, 140mm**
Menge: 0,000 m2
DIN 276-18: 354
Leistungsbereiche: 013

**013.16.0300 Außenecken Deckendämmung Blechprofil**
Menge: 0,000 m
DIN 276-18: 354
Leistungsbereiche: 013

**013.16.0310 Außenecken Dämmstoffformteil**
Menge: 0,000 m
DIN 276-18: 354
Leistungsbereiche: 013

#### Titel 013.17 Einlegearbeiten Elektro

**013.17.0010 Elektroinstallationsrohr, Ø16mm**
Menge: 0,000 m
DIN 276-18: 444
Leistungsbereiche: 013

**013.17.0020 Elektroinstallationsrohr, Ø20mm**
Menge: 0,000 m
DIN 276-18: 444
Leistungsbereiche: 013

**013.17.0030 Elektroinstallationsrohr, Ø25mm**
Menge: 0,000 m
DIN 276-18: 444
Leistungsbereiche: 013

**013.17.0040 Elektroinstallationsrohr, Ø32mm**
Menge: 0,000 m
DIN 276-18: 444
Leistungsbereiche: 013

**013.17.0050 Elektroinstallationsrohr, Ø40mm**
Menge: 0,000 m
DIN 276-18: 444
Leistungsbereiche: 013

**013.17.0060 Elektroinstallationsrohr, Ø50mm**
Menge: 0,000 m
DIN 276-18: 444
Leistungsbereiche: 013

**013.17.0070 Gerätedose für Betoneinbau, 71x71x68mm**
Menge: 0,000 St
DIN 276-18: 444
Leistungsbereiche: 013

**013.17.0080 Einbaukasten für Betoneinbau, 85x91x53mm**
Menge: 0,000 St
DIN 276-18: 444
Leistungsbereiche: 013

**013.17.0090 Einbaukasten für Betoneinbau, 142x142x70mm**
Menge: 0,000 St
DIN 276-18: 444
Leistungsbereiche: 013

#### Titel 013.18 Bewehrung, Baustahl

*Hinweis: ANMERKUNG: Bewehrungsansätze/-preis*

*Hinweis: BEWEHRUNG GLOBAL*

**013.18.0010 Betonstabstahl, B500S**
Menge: 0,000 t
DIN 276-18: 399
Leistungsbereiche: 013

**013.18.0020 Betonmattenstahl, B500M**
Menge: 0,000 t
DIN 276-18: 399
Leistungsbereiche: 013

**013.18.0030 Betonstab-/-mattenstahl für FT**
Menge: 0,000 t
DIN 276-18: 399
Leistungsbereiche: 013

**013.18.0040 Spannstahl für Spannbeton-FT**
Menge: 0,000 t
DIN 276-18: 399
Leistungsbereiche: 013

**013.18.0050 Zulage Bewehrungseinbau innerhalb Gebäuden**
Menge: 0,000 t
DIN 276-18: 399
Leistungsbereiche: 013

*Hinweis: BEWEHRUNG DIFFERENZIERT*

**013.18.0060 Betonstabstahl, Ø8mm, Balken**
Menge: 0,000 t
DIN 276-18: 351
Leistungsbereiche: 013

**013.18.0070 Betonstabstahl, Ø10mm, Balken**
Menge: 0,000 t
DIN 276-18: 351
Leistungsbereiche: 013

**013.18.0080 Betonstabstahl, Ø12mm, Balken**
Menge: 0,000 t
DIN 276-18: 351
Leistungsbereiche: 013

**013.18.0090 Betonstabstahl, Ø>12mm, Balken**
Menge: 0,000 t
DIN 276-18: 351
Leistungsbereiche: 013

**013.18.0100 Betonmattenstahl, Balken**
Menge: 0,000 t
DIN 276-18: 351
Leistungsbereiche: 013

**013.18.0110 Betonstabstahl, Ø8mm, Wände**
Menge: 0,000 t
DIN 276-18: 331
Leistungsbereiche: 013

**013.18.0120 Betonstabstahl, Ø10mm, Wände**
Menge: 0,000 t
DIN 276-18: 331
Leistungsbereiche: 013

**013.18.0130 Betonstabstahl, Ø12mm, Wände**
Menge: 0,000 t
DIN 276-18: 331
Leistungsbereiche: 013

**013.18.0140 Betonstabstahl, Ø>12mm, Wände**
Menge: 0,000 t
DIN 276-18: 331
Leistungsbereiche: 013

**013.18.0150 Betonmattenstahl, Wände**
Menge: 0,000 t
DIN 276-18: 331
Leistungsbereiche: 013

**013.18.0160 Betonstabstahl, Ø8mm, Decken**
Menge: 0,000 t
DIN 276-18: 351
Leistungsbereiche: 013

**013.18.0170 Betonstabstahl, Ø10mm, Decken**
Menge: 0,000 t
DIN 276-18: 351
Leistungsbereiche: 013

**013.18.0180 Betonstabstahl, Ø12mm, Decken**
Menge: 0,000 t
DIN 276-18: 351
Leistungsbereiche: 013

**013.18.0190 Betonstabstahl, Ø>12mm, Decken**
Menge: 0,000 t
DIN 276-18: 351
Leistungsbereiche: 013

**013.18.0200 Betonmattenstahl, Decken**
Menge: 0,000 t
DIN 276-18: 351
Leistungsbereiche: 013

**013.18.0210 Betonstabstahl, Ø8mm, Dachdecken**
Menge: 0,000 t
DIN 276-18: 361
Leistungsbereiche: 013

**013.18.0220 Betonstabstahl, Ø10mm, Dachdecken**
Menge: 0,000 t
DIN 276-18: 361
Leistungsbereiche: 013

**013.18.0230 Betonstabstahl, Ø12mm, Dachdecken**
Menge: 0,000 t
DIN 276-18: 361
Leistungsbereiche: 013

**013.18.0240 Betonstabstahl, Ø>12mm, Dachdecken**
Menge: 0,000 t
DIN 276-18: 361
Leistungsbereiche: 013

**013.18.0250 Betonmattenstahl, Dachdecken**
Menge: 0,000 t
DIN 276-18: 361
Leistungsbereiche: 013

*Hinweis: DÜBELLEISTEN, SCHUBBEWEHRUNG*

**013.18.0260 Dübelleiste, HDB-10/185-2/280**
Menge: 0,000 St
DIN 276-18: 351
Leistungsbereiche: 013

**013.18.0270 Dübelleiste, HDB-12/205-2/315**
Menge: 0,000 St
DIN 276-18: 351
Leistungsbereiche: 013

**013.18.0280 Dübelleiste, HDB-12/205-3/472**
Menge: 0,000 St
DIN 276-18: 351
Leistungsbereiche: 013

**013.18.0290 Dübelleiste, HDB-12/215-2/300**
Menge: 0,000 St
DIN 276-18: 351
Leistungsbereiche: 013

**013.18.0300 Dübelleiste, HDB-12/215-3/450**
Menge: 0,000 St
DIN 276-18: 351
Leistungsbereiche: 013

**013.18.0310 Dübelleiste, HDB-14/205-2/315**
Menge: 0,000 St
DIN 276-18: 351
Leistungsbereiche: 013

**013.18.0320 Dübelleiste, HDB-14/215-2/300**
Menge: 0,000 St
DIN 276-18: 351
Leistungsbereiche: 013

**013.18.0330 Dübelleiste, HDB-14/215-3/450**
Menge: 0,000 St
DIN 276-18: 351
Leistungsbereiche: 013

**013.18.0340 Dübelleiste, HDB-14/275-2/400**
Menge: 0,000 St
DIN 276-18: 351
Leistungsbereiche: 013

**013.18.0350 Dübelleiste, HDB-14/275-3/600**
Menge: 0,000 St
DIN 276-18: 351
Leistungsbereiche: 013

**013.18.0360 Dübelleiste, HDB-14/285-2/420**
Menge: 0,000 St
DIN 276-18: 351
Leistungsbereiche: 013

**013.18.0370 Dübelleiste, HDB-16/275-2/400**
Menge: 0,000 St
DIN 276-18: 351
Leistungsbereiche: 013

**013.18.0380 Dübelleiste, HDB-16/275-3/600**
Menge: 0,000 St
DIN 276-18: 351
Leistungsbereiche: 013

**013.18.0390 Dübelleiste, HDB-20/275-2/400**
Menge: 0,000 St
DIN 276-18: 351
Leistungsbereiche: 013

**013.18.0400 Dübelleiste, HDB-20/275-3/600**
Menge: 0,000 St
DIN 276-18: 351
Leistungsbereiche: 013

**013.18.0410 Dübelleiste, HDB-20/285-2/420**
Menge: 0,000 St
DIN 276-18: 351
Leistungsbereiche: 013

**013.18.0420 Dübelleiste, HDB-20/285-3/630**
Menge: 0,000 St
DIN 276-18: 351
Leistungsbereiche: 013

**013.18.0430 Dübelleiste, HDB-20/305-2/440**
Menge: 0,000 St
DIN 276-18: 351
Leistungsbereiche: 013

**013.18.0440 Dübelleiste, HDB-20/305-3/660**
Menge: 0,000 St
DIN 276-18: 351
Leistungsbereiche: 013

**013.18.0450 Dübelleiste, HDB-25/285-2/420**
Menge: 0,000 St
DIN 276-18: 351
Leistungsbereiche: 013

**013.18.0460 Dübelleiste, HDB-25/285-3/630**
Menge: 0,000 St
DIN 276-18: 351
Leistungsbereiche: 013

**013.18.0470 Dübelleiste, HDB-25/345-2/440**
Menge: 0,000 St
DIN 276-18: 351
Leistungsbereiche: 013

**013.18.0480 Dübelleiste, HDB-25/455-2/640**
Menge: 0,000 St
DIN 276-18: 351
Leistungsbereiche: 013

**013.18.0490 Dübelleiste, HDB-25/455-3/960**
Menge: 0,000 St
DIN 276-18: 351
Leistungsbereiche: 013

**013.18.0500 Dübelleiste, 10-160-5/A600**
Menge: 0,000 St
DIN 276-18: 351
Leistungsbereiche: 013

**013.18.0510 Dübelleiste, 10-160-6/A720**
Menge: 0,000 St
DIN 276-18: 351
Leistungsbereiche: 013

**013.18.0520 Dübelleiste, 10-160-7/A840**
Menge: 0,000 St
DIN 276-18: 351
Leistungsbereiche: 013

**013.18.0530 Dübelleiste, 10-160-8/A960**
Menge: 0,000 St
DIN 276-18: 351
Leistungsbereiche: 013

**013.18.0540 Dübelleiste, 10-190-4/A560**
Menge: 0,000 St
DIN 276-18: 351
Leistungsbereiche: 013

**013.18.0550 Dübelleiste, 12-160-6/A720**
Menge: 0,000 St
DIN 276-18: 351
Leistungsbereiche: 013

**013.18.0560 Dübelleiste, 12-160-8/A960**
Menge: 0,000 St
DIN 276-18: 351
Leistungsbereiche: 013

**013.18.0570 Schubdorn, längsverschieblich**
Menge: 0,000 St
DIN 276-18: 351
Leistungsbereiche: 013

**013.18.0580 Schubdorn, längs-/querverschieblich**
Menge: 0,000 St
DIN 276-18: 351
Leistungsbereiche: 013

*Hinweis: ISOKÖRBE*

**013.18.0590 ISO-Korb, Stb-Balkonplatte, frei auskragend**
Menge: 0,000 m
DIN 276-18: 351
Leistungsbereiche: 013

**013.18.0600 ISO-Korb-Eck, Stb-Balkonplatte, frei auskragend**
Menge: 0,000 St
DIN 276-18: 351
Leistungsbereiche: 013

**013.18.0610 ISO-Korb, Stahlträger, frei auskragend, KS14**
Menge: 0,000 St
DIN 276-18: 351
Leistungsbereiche: 013

**013.18.0620 ISO-Korb, Stahlträger, frei auskragend, KS20**
Menge: 0,000 St
DIN 276-18: 351
Leistungsbereiche: 013

**013.18.0630 ISO-Korb, Anschluss Stb-Attika**
Menge: 0,000 St
DIN 276-18: 361
Leistungsbereiche: 013

*Hinweis: SONDERBEWEHRUNG*

**013.18.0640 Anschweißplatte für Geländerbefestigung**
Menge: 0,000 St
DIN 276-18: 359
Leistungsbereiche: 013

**013.18.0650 Rückbiegeanschluss 180/10/150/1250**
Menge: 0,000 m
DIN 276-18: 399
Leistungsbereiche: 013

**013.18.0660 Rückbiegeanschluss 180/12/150/1250**
Menge: 0,000 m
DIN 276-18: 399
Leistungsbereiche: 013

**013.18.0670 Rückbiegeanschluss 220/12/100-1250**
Menge: 0,000 m
DIN 276-18: 399
Leistungsbereiche: 013

**013.18.0680 Bewehrungsanschluss, Schraubmuffe, Ø14mm**
Menge: 0,000 St
DIN 276-18: 399
Leistungsbereiche: 013

**013.18.0690 Bewehrungsanschluss, Schraubmuffe, Ø20mm**
Menge: 0,000 St
DIN 276-18: 399
Leistungsbereiche: 013

**013.18.0700 Bewehrungsanschluss, Schraubmuffe, Ø25mm**
Menge: 0,000 St
DIN 276-18: 399
Leistungsbereiche: 013

**013.18.0710 Bewehrungsanschluss, Schraubmuffe, Ø28mm**
Menge: 0,000 St
DIN 276-18: 399
Leistungsbereiche: 013

**013.18.0720 Bewehrungsanschluss, Schraubmuffe, Ø32mm**
Menge: 0,000 St
DIN 276-18: 399
Leistungsbereiche: 013

*Hinweis: NACHTRÄGLICHE BEWEHRUNGSANSCHLÜSSE*

**013.18.0730 Einklebe-Stabbewehrung t=10mm, L=30cm**
Menge: 0,000 St
DIN 276-18: 331
Leistungsbereiche: 013

**013.18.0740 Einklebe-Stabbewehrung t=12mm, L=30cm**
Menge: 0,000 St
DIN 276-18: 331
Leistungsbereiche: 013

**013.18.0750 Einklebe-Stabbewehrung t=12mm, L=50cm**
Menge: 0,000 St
DIN 276-18: 331
Leistungsbereiche: 013

**013.18.0760 Einklebe-Stabbewehrung t=16mm, L=50cm**
Menge: 0,000 St
DIN 276-18: 331
Leistungsbereiche: 013

**013.18.0770 Einklebe-Stabbewehrung t=16mm, L=70cm**
Menge: 0,000 St
DIN 276-18: 331
Leistungsbereiche: 013

**013.18.0780 Einklebe-Stabbewehrung t=20mm, L=70cm**
Menge: 0,000 St
DIN 276-18: 331
Leistungsbereiche: 013

**013.18.0790 Einklebe-Stabbewehrung t=24mm, L=70cm**
Menge: 0,000 St
DIN 276-18: 331
Leistungsbereiche: 013

#### Titel 013.19 Formstahl, Kleineisenteile, Ankerschienen

**013.19.0010 Stahlkonstruktion, Profil-Walzstahl, grundiert**
Menge: 0,000 t
DIN 276-18: 399
Leistungsbereiche: 013

**013.19.0020 Stahlkonstruktion, Profil-Walzstahl, verzinkt**
Menge: 0,000 t
DIN 276-18: 399
Leistungsbereiche: 013

**013.19.0030 Stahlkonstruktion, Hohlprofile, grundiert**
Menge: 0,000 t
DIN 276-18: 399
Leistungsbereiche: 013

**013.19.0040 Stahlkonstruktion, Hohlprofile, verzinkt**
Menge: 0,000 t
DIN 276-18: 399
Leistungsbereiche: 013

**013.19.0050 Kleineisenteile, grundiert**
Menge: 0,000 kg
DIN 276-18: 399
Leistungsbereiche: 013

**013.19.0060 Kleineisenteile, feuerverzinkt**
Menge: 0,000 kg
DIN 276-18: 399
Leistungsbereiche: 013

**013.19.0070 Kleineisenteile, Edelstahl, V4A**
Menge: 0,000 kg
DIN 276-18: 399
Leistungsbereiche: 013

**013.19.0080 Ankerschiene, verzinkt, Kurzstück, HTA40/25**
Menge: 0,000 St
DIN 276-18: 359
Leistungsbereiche: 013

**013.19.0090 Maueranschlussschiene, HMS25/15D**
Menge: 0,000 m
DIN 276-18: 342
Leistungsbereiche: 013

**013.19.0100 Maueranschlussschiene, HTA28/15**
Menge: 0,000 m
DIN 276-18: 342
Leistungsbereiche: 013

**013.19.0110 Maueranschlussschiene, HTA38/17**
Menge: 0,000 m
DIN 276-18: 342
Leistungsbereiche: 013

**013.19.0120 Maueranschlussschiene, angedübelt, HL28/15**
Menge: 0,000 m
DIN 276-18: 342
Leistungsbereiche: 013

#### Titel 013.20 Einbauteile

**013.20.0010 Kellerfenster, 1flg, verzinkter Stahl, 100x70cm**
Menge: 0,000 St
DIN 276-18: 334
Leistungsbereiche: 013

**013.20.0020 Kellerfenster, 1flg, D/K, Kunststoff, 100x80cm**
Menge: 0,000 St
DIN 276-18: 334
Leistungsbereiche: 013

**013.20.0030 Kellerfenster, 1flg, Kipp, Kunststoff, 100x60cm**
Menge: 0,000 St
DIN 276-18: 334
Leistungsbereiche: 013

**013.20.0040 Entwässerungsrinne, Gussgitterrost, 15x15cm**
Menge: 0,000 m
DIN 276-18: 411
Leistungsbereiche: 013

**013.20.0050 Entwässerungsrinne, Gussgitterrost, 20x20cm**
Menge: 0,000 m
DIN 276-18: 411
Leistungsbereiche: 013

**013.20.0060 Entwässerungsrinne, Gussgitterrost, 25x25cm**
Menge: 0,000 m
DIN 276-18: 411
Leistungsbereiche: 013

**013.20.0070 Entwässerungsrinne, Blechstegrost, 15x15cm**
Menge: 0,000 m
DIN 276-18: 411
Leistungsbereiche: 013

**013.20.0080 Kellerlichtschacht Kunststoff (GFK)**
Menge: 0,000 St
DIN 276-18: 339
Leistungsbereiche: 013

**013.20.0090 Aufstockelement Kellerlichtschacht (GFK), 30cm**
Menge: 0,000 St
DIN 276-18: 339
Leistungsbereiche: 013

**013.20.0100 bauseitige bereitgestellte Einbauteile einbauen**
Menge: 0,000 St
DIN 276-18: 392
Leistungsbereiche: 013

#### Titel 013.21 Hauseinführungen und Wanddurchführungen

*Hinweis: GEBÄUDEEINFÜHRUNGEN*

**013.21.0010 Rohrdurchführung, WU, DN100**
Menge: 0,000 St
DIN 276-18: 325
Leistungsbereiche: 013

**013.21.0020 Rohrdurchführung, WU, DN200**
Menge: 0,000 St
DIN 276-18: 325
Leistungsbereiche: 013

**013.21.0030 Mehrsparteneinführung, 3 Anschlüsse, Bodenplatte, WU**
Menge: 0,000 St
DIN 276-18: 325
Leistungsbereiche: 013

**013.21.0040 Mehrsparteneinführung, 4 Anschlüsse, Bodenplatte, WU**
Menge: 0,000 St
DIN 276-18: 325
Leistungsbereiche: 013

**013.21.0050 Verlängerungsrohre für Mehrspartenelement**
Menge: 0,000 m
DIN 276-18: 325
Leistungsbereiche: 013

*Hinweis: WANDDURCHFÜHRUNG WU*

**013.21.0060 Rohrdurchführung, Faserzement, WU, 105-145mm**
Menge: 0,000 St
DIN 276-18: 339
Leistungsbereiche: 013

**013.21.0070 Rohrdurchführung, Faserzement, WU, 146-190mm**
Menge: 0,000 St
DIN 276-18: 339
Leistungsbereiche: 013

**013.21.0080 Rohrdurchführung, Faserzement, WU, 191-233mm**
Menge: 0,000 St
DIN 276-18: 339
Leistungsbereiche: 013

**013.21.0090 Rohrdurchführung, Faserzement, WU, 234-288mm**
Menge: 0,000 St
DIN 276-18: 339
Leistungsbereiche: 013

**013.21.0100 Rohrdurchführung, Faserzement, WU, 289-339mm**
Menge: 0,000 St
DIN 276-18: 339
Leistungsbereiche: 013

**013.21.0110 Mehrsparteneinführung, 3 Anschlüsse, Wände**
Menge: 0,000 St
DIN 276-18: 339
Leistungsbereiche: 013

**013.21.0120 Mehrsparteneinführung, 4 Anschlüsse, Wände**
Menge: 0,000 St
DIN 276-18: 339
Leistungsbereiche: 013

*Hinweis: WANDDURCHFÜHRUNG*

**013.21.0130 Rohrdurchführung, Faserzement, Lose-/Festflansch, DN100**
Menge: 0,000 St
DIN 276-18: 339
Leistungsbereiche: 013

**013.21.0140 Rohrdurchführung, Faserzement, Lose-/Festflansch, DN150**
Menge: 0,000 St
DIN 276-18: 339
Leistungsbereiche: 013

**013.21.0150 Rohrdurchführung, Faserzement, Lose-/Festflansch, DN200**
Menge: 0,000 St
DIN 276-18: 339
Leistungsbereiche: 013

**013.21.0160 Rohrdurchführung, Faserzement, Lose-/Festflansch, DN250**
Menge: 0,000 St
DIN 276-18: 339
Leistungsbereiche: 013

**013.21.0170 Rohrdurchführung, PP, DN100**
Menge: 0,000 m
DIN 276-18: 339
Leistungsbereiche: 013

**013.21.0180 Rohrdurchführung, PP, DN150**
Menge: 0,000 m
DIN 276-18: 339
Leistungsbereiche: 013

**013.21.0190 Rohrdurchführung, PP, DN200**
Menge: 0,000 m
DIN 276-18: 339
Leistungsbereiche: 013

**013.21.0200 Rohrdurchführung, PP, DN250**
Menge: 0,000 m
DIN 276-18: 339
Leistungsbereiche: 013

#### Titel 013.22 WU-, Werkstattplanung, Baustellenüberwachung

**013.22.0010 Fremdüberwachung BII-Baustelle**
Menge: 0,000 psch
DIN 276-18: 769
Leistungsbereiche: 013

**013.22.0020 Mitwirkung BBQ nach DIN 1045-1000**
Menge: 0,000 psch
DIN 276-18: 397
Leistungsbereiche: 013

**013.22.0030 Schalungs- und Betonierabschnittsplanung Sichtbeton SB3/ SB4**
Menge: 0,000 psch
DIN 276-18: 397
Leistungsbereiche: 013

#### Titel 013.23 Einheitspreisliste

*Hinweis: MATERIALANSÄTZE*

**013.23.0010 Materialsatz: Beton C8/10**
*** Bedarfsposition ohne GB
Menge: 0,000 m3
DIN 276-18: 399
Leistungsbereiche: 013

**013.23.0020 Materialsatz: Beton C12/15**
*** Bedarfsposition ohne GB
Menge: 0,000 m3
DIN 276-18: 399
Leistungsbereiche: 013

**013.23.0030 Materialsatz: Beton C20/25**
*** Bedarfsposition ohne GB
Menge: 0,000 m3
DIN 276-18: 399
Leistungsbereiche: 013

**013.23.0040 Materialsatz: Beton C30/37**
*** Bedarfsposition ohne GB
Menge: 0,000 m3
DIN 276-18: 399
Leistungsbereiche: 013

**013.23.0050 Materialsatz: Portlandzement (CEM I) 32,50**
*** Bedarfsposition ohne GB
Menge: 0,000 t
DIN 276-18: 399
Leistungsbereiche: 013

**013.23.0060 Materialsatz: Portlandzement (CEM I) 42,50**
*** Bedarfsposition ohne GB
Menge: 0,000 t
DIN 276-18: 399
Leistungsbereiche: 013

**013.23.0070 Materialsatz: Hochofenzement (CEM III)**
*** Bedarfsposition ohne GB
Menge: 0,000 t
DIN 276-18: 399
Leistungsbereiche: 013

**013.23.0080 Materialsatz: Hochofenzement (CEM IIIA)**
*** Bedarfsposition ohne GB
Menge: 0,000 t
DIN 276-18: 399
Leistungsbereiche: 013

**013.23.0090 Materialsatz: Kalkschotter, lose, trocken, 3-5mm**
*** Bedarfsposition ohne GB
Menge: 0,000 m3
DIN 276-18: 399
Leistungsbereiche: 013

**013.23.0100 Materialsatz: Brechsand, 0-3mm**
*** Bedarfsposition ohne GB
Menge: 0,000 m3
DIN 276-18: 399
Leistungsbereiche: 013

**013.23.0110 Materialsatz: Betonsand**
*** Bedarfsposition ohne GB
Menge: 0,000 m3
DIN 276-18: 399
Leistungsbereiche: 013

**013.23.0120 Materialsatz: Betonkies, WBZ**
*** Bedarfsposition ohne GB
Menge: 0,000 m3
DIN 276-18: 399
Leistungsbereiche: 013

**013.23.0130 Materialsatz: Sand, 0-2mm**
*** Bedarfsposition ohne GB
Menge: 0,000 t
DIN 276-18: 399
Leistungsbereiche: 013

**013.23.0140 Materialsatz: Betonkies, 2-32mm**
*** Bedarfsposition ohne GB
Menge: 0,000 t
DIN 276-18: 399
Leistungsbereiche: 013

**013.23.0150 Materialsatz: Betonstab-/-mattensahl, B500S+M**
*** Bedarfsposition ohne GB
Menge: 0,000 kg
DIN 276-18: 399
Leistungsbereiche: 013

**013.23.0160 Materialsatz: Betonstahlmatten, 500/550 (M) RK**
*** Bedarfsposition ohne GB
Menge: 0,000 kg
DIN 276-18: 399
Leistungsbereiche: 013

**013.23.0170 Materialsatz: Betonstahlmatten, DIN488, B500M**
*** Bedarfsposition ohne GB
Menge: 0,000 kg
DIN 276-18: 399
Leistungsbereiche: 013

**013.23.0180 Materialsatz: Betonstahl 500 (S) RK**
*** Bedarfsposition ohne GB
Menge: 0,000 kg
DIN 276-18: 399
Leistungsbereiche: 013

**013.23.0190 Materialsatz: Abstandhalter**
*** Bedarfsposition ohne GB
Menge: 0,000 kg
DIN 276-18: 399
Leistungsbereiche: 013

**013.23.0200 Materialsatz: Profilstahl**
*** Bedarfsposition ohne GB
Menge: 0,000 kg
DIN 276-18: 399
Leistungsbereiche: 013

**013.23.0210 Materialsatz: Kleineisenteile, grundiert**
*** Bedarfsposition ohne GB
Menge: 0,000 kg
DIN 276-18: 399
Leistungsbereiche: 013

**013.23.0220 Materialsatz: Kleineisenteile, feuerverzinkt**
*** Bedarfsposition ohne GB
Menge: 0,000 kg
DIN 276-18: 399
Leistungsbereiche: 013

**013.23.0230 Materialsatz: Kleineisenteile, V4A**
*** Bedarfsposition ohne GB
Menge: 0,000 kg
DIN 276-18: 399
Leistungsbereiche: 013

**013.23.0240 Materialsatz: Schalungsbretter, 24mm**
*** Bedarfsposition ohne GB
Menge: 0,000 m2
DIN 276-18: 399
Leistungsbereiche: 013

**013.23.0250 Materialsatz: Kantholz, verschiedene Abmessungen**
*** Bedarfsposition ohne GB
Menge: 0,000 m3
DIN 276-18: 399
Leistungsbereiche: 013

**013.23.0260 Materialsatz: Betonplatte, 30x30cm, 5cm**
*** Bedarfsposition ohne GB
Menge: 0,000 m2
DIN 276-18: 399
Leistungsbereiche: 013

**013.23.0270 Materialsatz: Schaltafeln, 24mm**
*** Bedarfsposition ohne GB
Menge: 0,000 m2
DIN 276-18: 399
Leistungsbereiche: 013

**013.23.0280 Materialsatz: Hartfaserplatten, 4mm**
*** Bedarfsposition ohne GB
Menge: 0,000 m2
DIN 276-18: 399
Leistungsbereiche: 013

**013.23.0290 Materialsatz: Nägel**
*** Bedarfsposition ohne GB
Menge: 0,000 kg
DIN 276-18: 399
Leistungsbereiche: 013

*Hinweis: GERÄTESÄTZE MIT BEDIENPERSONAL*

**013.23.0300 Stundensatz: Turmdrehkran Typ 91 EC**
*** Bedarfsposition ohne GB
Menge: 0,000 h
DIN 276-18: 399
Leistungsbereiche: 013

**013.23.0310 Stundensatz: Turmdrehkran Typ 120 EC-H**
*** Bedarfsposition ohne GB
Menge: 0,000 h
DIN 276-18: 399
Leistungsbereiche: 013

**013.23.0320 Stundensatz: Betonpumpe bis 30,00m3**
*** Bedarfsposition ohne GB
Menge: 0,000 h
DIN 276-18: 399
Leistungsbereiche: 013

**013.23.0330 Stundensatz: Lkw 7,5t mit Bedienung**
*** Bedarfsposition ohne GB
Menge: 0,000 h
DIN 276-18: 399
Leistungsbereiche: 013

**013.23.0340 Stundensatz: 3-Achser-Lkw**
*** Bedarfsposition ohne GB
Menge: 0,000 h
DIN 276-18: 399
Leistungsbereiche: 013

**013.23.0350 Stundensatz: 3-Achser-Lkw mit Tandem-Anhänger**
*** Bedarfsposition ohne GB
Menge: 0,000 h
DIN 276-18: 399
Leistungsbereiche: 013

**013.23.0360 Stundensatz: Lkw-Kipper 5t mit Ladegerät**
*** Bedarfsposition ohne GB
Menge: 0,000 h
DIN 276-18: 399
Leistungsbereiche: 013

**013.23.0370 Stundensatz: Kleintransporter, 1,5t**
*** Bedarfsposition ohne GB
Menge: 0,000 h
DIN 276-18: 399
Leistungsbereiche: 013

**013.23.0380 Stundensatz: Bagger mit Bedienung**
*** Bedarfsposition ohne GB
Menge: 0,000 h
DIN 276-18: 399
Leistungsbereiche: 013

**013.23.0390 Stundensatz: Mobilkran**
*** Bedarfsposition ohne GB
Menge: 0,000 h
DIN 276-18: 399
Leistungsbereiche: 013

**013.23.0400 Stundensatz: Betonpumpe, 30,00m3**
*** Bedarfsposition ohne GB
Menge: 0,000 h
DIN 276-18: 399
Leistungsbereiche: 013

**013.23.0410 Stundensatz: Autokran, 150tm**
*** Bedarfsposition ohne GB
Menge: 0,000 h
DIN 276-18: 399
Leistungsbereiche: 013

**013.23.0420 Stundensatz: Minibagger, 1,5 oder 3,5t**
*** Bedarfsposition ohne GB
Menge: 0,000 h
DIN 276-18: 399
Leistungsbereiche: 013

*Hinweis: GERÄTESÄTZE OHNE BEDIENPERSONAL*

**013.23.0430 Stundensatz: Kompressor mit Abbruchhammer**
*** Bedarfsposition ohne GB
Menge: 0,000 h
DIN 276-18: 399
Leistungsbereiche: 013

**013.23.0440 Stundensatz: Kompressor mit 2 Abbruchhämmern**
*** Bedarfsposition ohne GB
Menge: 0,000 h
DIN 276-18: 399
Leistungsbereiche: 013

**013.23.0450 Stundensatz: Abbauhammer, elektrisch**
*** Bedarfsposition ohne GB
Menge: 0,000 h
DIN 276-18: 399
Leistungsbereiche: 013

**013.23.0460 Stundensatz: Winkelschleifer, Motorsäge**
*** Bedarfsposition ohne GB
Menge: 0,000 h
DIN 276-18: 399
Leistungsbereiche: 013

**013.23.0470 Stundensatz: Fugenschneider bis 10KW**
*** Bedarfsposition ohne GB
Menge: 0,000 h
DIN 276-18: 399
Leistungsbereiche: 013

**013.23.0480 Stundensatz: Fugenschneider über 10KW**
*** Bedarfsposition ohne GB
Menge: 0,000 h
DIN 276-18: 399
Leistungsbereiche: 013

**013.23.0490 Stundensatz: Fugenschneider bis 10KW**
*** Bedarfsposition ohne GB
Menge: 0,000 h
DIN 276-18: 399
Leistungsbereiche: 013

**013.23.0500 Stundensatz: Boschhammer, Flex, Motorsäge**
*** Bedarfsposition ohne GB
Menge: 0,000 h
DIN 276-18: 399
Leistungsbereiche: 013

**013.23.0510 Stundensatz: Kleinstromaggregat**
*** Bedarfsposition ohne GB
Menge: 0,000 h
DIN 276-18: 399
Leistungsbereiche: 013

#### Titel 013.90 Stundenlohnarbeiten

*Hinweis: ABRECHNUNGSHINWEIS Stundenlohnarbeiten*

**013.90.0010 Stundensatz: Werkpolier**
*** Bedarfsposition ohne GB
Menge: 0,000 h
DIN 276-18: 399
Leistungsbereiche: 013

**013.90.0020 Stundensatz: Fachwerker**
*** Bedarfsposition ohne GB
Menge: 0,000 h
DIN 276-18: 399
Leistungsbereiche: 013

**013.90.0030 Stundensatz: Bauhelfer**
*** Bedarfsposition ohne GB
Menge: 0,000 h
DIN 276-18: 399
Leistungsbereiche: 013

#### Titel 013.99 Kostenberechnungspauschale

**013.99.0010 Kostenberechnungspauschale: Beton-/Stb-Arbeiten**
Menge: 0,000 psch
DIN 276-18: 399
Leistungsbereiche: 013

### Gewerk 014 Natur-/Betonwerksteinarbeiten

#### Titel 014.01 Vorbereitende Arbeiten

*Hinweis: UNTERGRUNDVORBEREITUNG*

**014.01.0010 Messung, Estrichfeuchte**
Menge: 0,000 psch
DIN 276-18: 353
Leistungsbereiche: 014

**014.01.0020 Reinigung des Untergrundes**
Menge: 0,000 m2
DIN 276-18: 353
Leistungsbereiche: 014

**014.01.0030 Untergrundvorbereitung, Kugelstrahlen**
Menge: 0,000 m2
DIN 276-18: 353
Leistungsbereiche: 014

**014.01.0040 Untergrundvorbereitung, Fräsen**
Menge: 0,000 m2
DIN 276-18: 353
Leistungsbereiche: 014

**014.01.0050 Calciumsulfatestrich anschleifen**
Menge: 0,000 m2
DIN 276-18: 353
Leistungsbereiche: 014

**014.01.0060 Risse im Estrich schließen**
Menge: 0,000 m
DIN 276-18: 353
Leistungsbereiche: 014

**014.01.0070 Haftgrund, nicht saugende Untergründe**
Menge: 0,000 m2
DIN 276-18: 353
Leistungsbereiche: 014

**014.01.0080 Tiefgrund, saugende Untergründe**
Menge: 0,000 m2
DIN 276-18: 353
Leistungsbereiche: 014

*Hinweis: UNTERGRUNDAUSGLEICH*

**014.01.0090 Nivellierausgleich, bis 5mm**
Menge: 0,000 m2
DIN 276-18: 353
Leistungsbereiche: 014

**014.01.0100 Nivellierausgleich, 6-10mm**
Menge: 0,000 m2
DIN 276-18: 353
Leistungsbereiche: 014

**014.01.0110 Nivellierausgleich, 11-20mm**
Menge: 0,000 m2
DIN 276-18: 353
Leistungsbereiche: 014

**014.01.0120 Verbundestrich, 5kN, 50mm**
Menge: 0,000 m2
DIN 276-18: 353
Leistungsbereiche: 014

**014.01.0130 Estrich auf Trennschicht, 5kN, 60mm, F5**
Menge: 0,000 m2
DIN 276-18: 353
Leistungsbereiche: 014

**014.01.0140 Gefällespachtel, außen, >1,5%, geschliffen**
Menge: 0,000 m2
DIN 276-18: 353
Leistungsbereiche: 014

**014.01.0150 Gefällespachtel, außen, >2-3%, rau**
Menge: 0,000 m2
DIN 276-18: 353
Leistungsbereiche: 014

**014.01.0160 Entkopplungsmatte**
Menge: 0,000 m2
DIN 276-18: 353
Leistungsbereiche: 014

*Hinweis: ABDICHTUNGEN AUF ROHBÖDEN*

**014.01.0170 Bodenabdichtung Bahn, W2-I, innen**
Menge: 0,000 m2
DIN 276-18: 353
Leistungsbereiche: 018

**014.01.0180 Bodenabdichtung Bahn, W3-I, innen**
Menge: 0,000 m2
DIN 276-18: 353
Leistungsbereiche: 018

**014.01.0190 Sockelaufkantung/Wandanschluss Bahnenabdichtung**
Menge: 0,000 m
DIN 276-18: 353
Leistungsbereiche: 018

**014.01.0200 Innenecke Sockelaufkantung/Wandanschluss Bahnenabdichtung**
Menge: 0,000 St
DIN 276-18: 353
Leistungsbereiche: 018

**014.01.0210 Gefälle in Türlaibung**
Menge: 0,000 St
DIN 276-18: 353
Leistungsbereiche: 018

**014.01.0220 Türanschluss Sockelaufkantung/Wandanschluss Bahnenabdichtung**
Menge: 0,000 St
DIN 276-18: 353
Leistungsbereiche: 018

**014.01.0230 Durchdringung <DN50 Bahnenabdichtung**
Durchdringung
Menge: 0,000 St
DIN 276-18: 353
Leistungsbereiche: 018

**014.01.0240 Durchdringung <DN125 Bahnenabdichtung**
Durchdringung
Menge: 0,000 St
DIN 276-18: 353
Leistungsbereiche: 018

**014.01.0250 Rohrkasten <20/20cm auf Rohboden**
Menge: 0,000 St
DIN 276-18: 353
Leistungsbereiche: 018

*Hinweis: FLÜSSIGE ABDICHTUNGEN IM VERBUND (AIV-F)*

**014.01.0260 Bodenabdichtung flüssig W1-I (AIV-F)**
Menge: 0,000 m2
DIN 276-18: 353
Leistungsbereiche: 018

**014.01.0270 Wandabdichtung flüssig W1-I (AIV-F)**
Menge: 0,000 m2
DIN 276-18: 342
Leistungsbereiche: 018

**014.01.0280 Bodenabdichtung flüssig W2-I (AIV-F)**
Menge: 0,000 m2
DIN 276-18: 353
Leistungsbereiche: 018

**014.01.0290 Wandabdichtung flüssig W2-I (AIV-F)**
Menge: 0,000 m2
DIN 276-18: 342
Leistungsbereiche: 018

**014.01.0300 Bodenabdichtung flüssig W3-I (AIV-F)**
Menge: 0,000 m2
DIN 276-18: 353
Leistungsbereiche: 018

**014.01.0310 Wandabdichtung flüssig W3-I (AIV-F)**
Menge: 0,000 m2
DIN 276-18: 342
Leistungsbereiche: 018

**014.01.0320 Bodenabdichtung flüssig W3-I(AIV-F) chem beansprucht**
Menge: 0,000 m2
DIN 276-18: 353
Leistungsbereiche: 018

**014.01.0330 Wandabdichtung flüssig W3-I (AIV-F) chem.beansprucht**
Menge: 0,000 m2
DIN 276-18: 342
Leistungsbereiche: 018

**014.01.0340 Bodenabdichtung flüssig W3-I(AIV-F) Fett-beansprucht**
Menge: 0,000 m2
DIN 276-18: 353
Leistungsbereiche: 018

**014.01.0350 Wandabdichtung flüssig W3-I (AIV-F) Fett-beansprucht**
Menge: 0,000 m2
DIN 276-18: 342
Leistungsbereiche: 018

**014.01.0360 Sockelaufkantung/Wandanschluss Flüssigabdichtung**
Menge: 0,000 m
DIN 276-18: 353
Leistungsbereiche: 018

**014.01.0370 Innenecke Sockelaufkantung/Wandanschluss Flüssigabdichtung**
Menge: 0,000 St
DIN 276-18: 353
Leistungsbereiche: 018

**014.01.0380 Türanschluss Sockelaufkantung/Wandanschluss Flüssigabdichtung**
Menge: 0,000 St
DIN 276-18: 353
Leistungsbereiche: 018

**014.01.0390 Gefälle in Türlaibung**
Menge: 0,000 St
DIN 276-18: 353
Leistungsbereiche: 018

**014.01.0400 Armatur/Wandauslass in Flüssigabdichtung**
Menge: 0,000 St
DIN 276-18: 353
Leistungsbereiche: 018

**014.01.0410 Durchdringung Einlauf Flüssigabdichtung**
Menge: 0,000 St
DIN 276-18: 353
Leistungsbereiche: 018

**014.01.0420 Durchdringung Rinne Flüssigabdichtung**
Menge: 0,000 m
DIN 276-18: 353
Leistungsbereiche: 018

**014.01.0430 Wannendichtungsprofil Flüssigabdichtung**
Menge: 0,000 m
DIN 276-18: 353
Leistungsbereiche: 018

**014.01.0440 Rohr <DN 50 Flüssigabdichtung**
Rohr
Menge: 0,000 St
DIN 276-18: 353
Leistungsbereiche: 018

**014.01.0450 Rohr <DN 125 Flüssigabdichtung**
Rohr
Menge: 0,000 St
DIN 276-18: 353
Leistungsbereiche: 018

**014.01.0460 Rohrkasten <20/20cm auf Unterboden**
Menge: 0,000 m
DIN 276-18: 353
Leistungsbereiche: 018

*Hinweis: BAHNENABDICHTUNGEN IM VERBUND (AIV-B)*

**014.01.0470 Bodenabdichtung Bahn W1-I (AIV-B)**
Menge: 0,000 m2
DIN 276-18: 353
Leistungsbereiche: 018

**014.01.0480 Wandabdichtung Bahn W1-I (AIV-B)**
Menge: 0,000 m2
DIN 276-18: 342
Leistungsbereiche: 018

**014.01.0490 Bodenabdichtung Bahn W2-I (AIV-B)**
Menge: 0,000 m2
DIN 276-18: 353
Leistungsbereiche: 018

**014.01.0500 Wandabdichtung Bahn W2-I (AIV-B)**
Menge: 0,000 m2
DIN 276-18: 342
Leistungsbereiche: 018

**014.01.0510 Wandabdichtung Bahn W3-I (AIV-B)**
Menge: 0,000 m2
DIN 276-18: 342
Leistungsbereiche: 018

**014.01.0520 Sockelaufkantung/Wandanschluss Bahnenabdichtung**
Menge: 0,000 m
DIN 276-18: 353
Leistungsbereiche: 018

**014.01.0530 Innenecke Sockelaufkantung/Wandanschluss Flüssigabdichtung**
Menge: 0,000 St
DIN 276-18: 353
Leistungsbereiche: 018

**014.01.0540 Türanschluss Sockelaufkantung/Wandanschluss Flüssigabdichtung**
Menge: 0,000 St
DIN 276-18: 353
Leistungsbereiche: 018

**014.01.0550 Gefälle in Türlaibung**
Menge: 0,000 St
DIN 276-18: 353
Leistungsbereiche: 018

**014.01.0560 Armatur/Wandauslass in Bahnenabdichtung**
Menge: 0,000 St
DIN 276-18: 353
Leistungsbereiche: 018

**014.01.0570 Durchdringung Einlauf bahnenförmige Abdichtung**
Menge: 0,000 St
DIN 276-18: 353
Leistungsbereiche: 018

**014.01.0580 Durchdringung Rinne bahnenförmige Abdichtung**
Menge: 0,000 m
DIN 276-18: 353
Leistungsbereiche: 018

**014.01.0590 Wannendichtungsprofil bahnenförmige Abdichtung**
Menge: 0,000 m
DIN 276-18: 353
Leistungsbereiche: 018

**014.01.0600 Rohrkasten <20/20cm auf Unterboden**
Menge: 0,000 m
DIN 276-18: 353
Leistungsbereiche: 018

*Hinweis: TRITTSCHALLVERBESSERUNG*

**014.01.0610 Entkopplungsmatte**
Menge: 0,000 m2
DIN 276-18: 353
Leistungsbereiche: 014

#### Titel 014.02 Bodenbeläge im Innenbereich

*Hinweis: NERO ASSOLUTO*

**014.02.0010 Boden, Nero Assoluto, Dünnbett, 30x30x3cm, R9**
Menge: 0,000 m2
DIN 276-18: 353
Leistungsbereiche: 014

**014.02.0020 Boden, Nero Assoluto, Dünnbett, 40x40x3cm, R9**
Menge: 0,000 m2
DIN 276-18: 353
Leistungsbereiche: 014

**014.02.0030 Boden, Nero Assoluto, Dünnbett, 60x60x3cm, R9**
Menge: 0,000 m2
DIN 276-18: 353
Leistungsbereiche: 014

**014.02.0040 Boden, Nero Assoluto, Dünnbett, 40x60x3cm, R9**
Menge: 0,000 m2
DIN 276-18: 353
Leistungsbereiche: 014

**014.02.0050 Boden, Nero Assoluto, Dünnbett, Bahn, 10-30cm, R9**
Menge: 0,000 m2
DIN 276-18: 353
Leistungsbereiche: 014

*Hinweis: Sockel*

**014.02.0060 Sockel, Nero Assoluto, H=8cm, d=15mm**
Menge: 0,000 m
DIN 276-18: 353
Leistungsbereiche: 014

*Hinweis: Treppen und Podeste*

**014.02.0070 Podest, Nero Assoluto, Dünnbett, 30x30x3cm, R9**
Menge: 0,000 m2
DIN 276-18: 353
Leistungsbereiche: 014

**014.02.0080 Podest, Nero Assoluto, Dünnbett, 40x40x3cm, R9**
Menge: 0,000 m2
DIN 276-18: 353
Leistungsbereiche: 014

**014.02.0090 Podest, Nero Assoluto, Dünnbett, 60x60x3cm, R9**
Menge: 0,000 m2
DIN 276-18: 353
Leistungsbereiche: 014

**014.02.0100 Podest, Nero Assoluto, Dünnbett, 40x60x3cm, R9**
Menge: 0,000 m2
DIN 276-18: 353
Leistungsbereiche: 014

**014.02.0110 Podestrand, Nero Assoluto, d=3cm**
Menge: 0,000 m
DIN 276-18: 353
Leistungsbereiche: 014

**014.02.0120 Tritt-/Setzstufe, Nero Assoluto, rechteckig**
Menge: 0,000 m
DIN 276-18: 353
Leistungsbereiche: 014

**014.02.0130 Tritt-/Setzstufe, Nero Assoluto, Trapez**
Menge: 0,000 m
DIN 276-18: 353
Leistungsbereiche: 014

**014.02.0140 Stufensockel, Nero Assoluto, H=8cm, d=10mm**
Menge: 0,000 m
DIN 276-18: 353
Leistungsbereiche: 014

**014.02.0150 Bischofsmütze, Nero Assoluto, H=8cm, d=15mm**
Menge: 0,000 St
DIN 276-18: 353
Leistungsbereiche: 014

**014.02.0160 Winkelstufe, gerade, Nero Assoluto, d=3cm**
Menge: 0,000 St
DIN 276-18: 353
Leistungsbereiche: 014

**014.02.0170 Winkelstufe, gewendelt, Trapez, Nero Assoluto, d=3cm**
Menge: 0,000 St
DIN 276-18: 353
Leistungsbereiche: 014

*Hinweis: PADANG BLACK*

**014.02.0180 Boden, Padang Black, Dünnbett, 30x30x3cm, R9**
Menge: 0,000 m2
DIN 276-18: 353
Leistungsbereiche: 014

**014.02.0190 Boden, Padang Black, Dünnbett, 40x40x3cm, R9**
Menge: 0,000 m2
DIN 276-18: 353
Leistungsbereiche: 014

**014.02.0200 Boden, Padang Black, Dünnbett, 60x60x3cm, R9**
Menge: 0,000 m2
DIN 276-18: 353
Leistungsbereiche: 014

**014.02.0210 Boden, Padang Black, Dünnbett, 40x60x3cm, R9**
Menge: 0,000 m2
DIN 276-18: 353
Leistungsbereiche: 014

**014.02.0220 Boden, Padang Black, Dünnbett, Bahn, 10-30cm, R9**
Menge: 0,000 m2
DIN 276-18: 353
Leistungsbereiche: 014

*Hinweis: Sockel*

**014.02.0230 Sockel, Padang Black, H=8cm, d=15mm**
Menge: 0,000 m
DIN 276-18: 353
Leistungsbereiche: 014

*Hinweis: Treppen und Podeste*

**014.02.0240 Winkelstufe, gerade, Marmor weiß, d=3cm**
Menge: 0,000 St
DIN 276-18: 353
Leistungsbereiche: 014

**014.02.0250 Podest, Padang Black, Dünnbett, 30x30x3cm, R9**
Menge: 0,000 m2
DIN 276-18: 353
Leistungsbereiche: 014

**014.02.0260 Podest, Padang Black, Dünnbett, 40x40x3cm, R9**
Menge: 0,000 m2
DIN 276-18: 353
Leistungsbereiche: 014

**014.02.0270 Podest, Padang Black, Dünnbett, 60x60x3cm, R9**
Menge: 0,000 m2
DIN 276-18: 353
Leistungsbereiche: 014

**014.02.0280 Podest, Padang Black, Dünnbett, 40x60x3cm, R9**
Menge: 0,000 m2
DIN 276-18: 353
Leistungsbereiche: 014

**014.02.0290 Podestrand, Padang Black, d=3cm**
Menge: 0,000 m
DIN 276-18: 353
Leistungsbereiche: 014

**014.02.0300 Tritt-/Setzstufe, Padang Black, rechteckig**
Menge: 0,000 m
DIN 276-18: 353
Leistungsbereiche: 014

**014.02.0310 Tritt-/Setzstufe, Padang Black, Trapez**
Menge: 0,000 m
DIN 276-18: 353
Leistungsbereiche: 014

**014.02.0320 Stufensockel, Padang Black, H=8cm, d=10mm**
Menge: 0,000 m
DIN 276-18: 353
Leistungsbereiche: 014

**014.02.0330 Bischofsmütze, Padang Black, H=8cm, d=15mm**
Menge: 0,000 St
DIN 276-18: 353
Leistungsbereiche: 014

**014.02.0340 Winkelstufe, gerade, Padang Black, d=3cm**
Menge: 0,000 St
DIN 276-18: 353
Leistungsbereiche: 014

**014.02.0350 Winkelstufe, gewendelt, Trapez, Padang Black, d=3cm**
Menge: 0,000 St
DIN 276-18: 353
Leistungsbereiche: 014

*Hinweis: BIANCO SARDO*

**014.02.0360 Boden, Bianco Sardo, Dünnbett, 30x30x3cm, R9**
Menge: 0,000 m2
DIN 276-18: 353
Leistungsbereiche: 014

**014.02.0370 Boden, Bianco Sardo, Dünnbett, 40x40x3cm, R9**
Menge: 0,000 m2
DIN 276-18: 353
Leistungsbereiche: 014

**014.02.0380 Boden, Bianco Sardo, Dünnbett, 60x60x3cm, R9**
Menge: 0,000 m2
DIN 276-18: 353
Leistungsbereiche: 014

**014.02.0390 Boden, Bianco Sardo, Dünnbett, 40x60x3cm, R9**
Menge: 0,000 m2
DIN 276-18: 353
Leistungsbereiche: 014

**014.02.0400 Boden, Bianco Sardo, Dünnbett, Bahn, 10-30cm, R9**
Menge: 0,000 m2
DIN 276-18: 353
Leistungsbereiche: 014

*Hinweis: Sockel*

**014.02.0410 Sockel, Bianco Sardo, H=8cm, d=15mm**
Menge: 0,000 m
DIN 276-18: 353
Leistungsbereiche: 014

*Hinweis: Treppen und Podeste*

**014.02.0420 Podest, Bianco Sardo, Dünnbett, 30x30x3cm, R9**
Menge: 0,000 m2
DIN 276-18: 353
Leistungsbereiche: 014

**014.02.0430 Podest, Bianco Sardo, Dünnbett, 40x40x3cm, R9**
Menge: 0,000 m2
DIN 276-18: 353
Leistungsbereiche: 014

**014.02.0440 Podest, Bianco Sardo, Dünnbett, 60x60x3cm, R9**
Menge: 0,000 m2
DIN 276-18: 353
Leistungsbereiche: 014

**014.02.0450 Podest, Bianco Sardo, Dünnbett, 40x60x3cm, R9**
Menge: 0,000 m2
DIN 276-18: 353
Leistungsbereiche: 014

**014.02.0460 Podestrand, Bianco Sardo, d=3cm**
Menge: 0,000 m
DIN 276-18: 353
Leistungsbereiche: 014

**014.02.0470 Tritt-/Setzstufe, Bianco Sardo, rechteckig**
Menge: 0,000 m
DIN 276-18: 353
Leistungsbereiche: 014

**014.02.0480 Tritt-/Setzstufe, Bianco Sardo, Trapez**
Menge: 0,000 m
DIN 276-18: 353
Leistungsbereiche: 014

**014.02.0490 Stufensockel, Bianco Sardo, H=8cm, d=10mm**
Menge: 0,000 m
DIN 276-18: 353
Leistungsbereiche: 014

**014.02.0500 Bischofsmütze, Bianco Sardo, H=8cm, d=10mm**
Menge: 0,000 St
DIN 276-18: 353
Leistungsbereiche: 014

**014.02.0510 Winkelstufe, gerade, Bianco Sardo, d=3cm**
Menge: 0,000 St
DIN 276-18: 353
Leistungsbereiche: 014

**014.02.0520 Winkelstufe, gewendelt, Trapez, Bianco Sardo, d=3cm**
Menge: 0,000 St
DIN 276-18: 353
Leistungsbereiche: 014

*Hinweis: WEISSER MARMOR*

**014.02.0530 Boden, Marmor, weiß, Dünnbett, 30x30x3cm, R9**
Menge: 0,000 m2
DIN 276-18: 353
Leistungsbereiche: 014

**014.02.0540 Boden, Marmor, weiß, Dünnbett, 40x40x3cm, R9**
Menge: 0,000 m2
DIN 276-18: 353
Leistungsbereiche: 014

**014.02.0550 Boden, Marmor, weiß, Dünnbett, 60x60x3cm, R9**
Menge: 0,000 m2
DIN 276-18: 353
Leistungsbereiche: 014

**014.02.0560 Boden, Marmor, weiß, Dünnbett, 40x60x3cm, R9**
Menge: 0,000 m2
DIN 276-18: 353
Leistungsbereiche: 014

**014.02.0570 Boden, Marmor, weiß, Dünnbett, Bahn, 10-30cm, R9**
Menge: 0,000 m2
DIN 276-18: 353
Leistungsbereiche: 014

*Hinweis: Sockel*

**014.02.0580 Sockel, Marmor, weiß, H=8cm, d=15mm**
Menge: 0,000 m
DIN 276-18: 353
Leistungsbereiche: 014

*Hinweis: Treppen und Podeste*

**014.02.0590 Podest, Marmor, weiß, Dünnbett, 30x30x3cm, R9**
Menge: 0,000 m2
DIN 276-18: 353
Leistungsbereiche: 014

**014.02.0600 Podest, Marmor, weiß, Dünnbett, 40x40x3cm, R9**
Menge: 0,000 m2
DIN 276-18: 353
Leistungsbereiche: 014

**014.02.0610 Podest, Marmor, weiß, Dünnbett, 60x60x3cm, R9**
Menge: 0,000 m2
DIN 276-18: 353
Leistungsbereiche: 014

**014.02.0620 Podest, Marmor, weiß, Dünnbett, 40x60x3cm, R9**
Menge: 0,000 m2
DIN 276-18: 353
Leistungsbereiche: 014

**014.02.0630 Podestrand, Marmor, weiß, d=3cm**
Menge: 0,000 m
DIN 276-18: 353
Leistungsbereiche: 014

**014.02.0640 Tritt-/Setzstufe, Marmor, weiß, rechteckig**
Menge: 0,000 m
DIN 276-18: 353
Leistungsbereiche: 014

**014.02.0650 Tritt-/Setzstufe, Marmor, weiß, Trapez**
Menge: 0,000 m
DIN 276-18: 353
Leistungsbereiche: 014

**014.02.0660 Stufensockel, Marmor, weiß, H=8cm, d=10mm**
Menge: 0,000 m
DIN 276-18: 353
Leistungsbereiche: 014

**014.02.0670 Bischofsmütze, Marmor, weiß, H=8cm, d=10mm**
Menge: 0,000 St
DIN 276-18: 353
Leistungsbereiche: 014

**014.02.0680 Winkelstufe, gerade, Marmor weiß, d=3cm**
Menge: 0,000 St
DIN 276-18: 353
Leistungsbereiche: 014

**014.02.0690 Winkelstufe, gewendelt, Trapez, Marmor weiß, d=3cm**
Menge: 0,000 St
DIN 276-18: 353
Leistungsbereiche: 014

*Hinweis: OBERNKIRCHNER SANDSTEIN*

**014.02.0700 Boden, Oberkirchner Sandstein, Dünnbett, 30x30x3cm, R9**
Menge: 0,000 m2
DIN 276-18: 353
Leistungsbereiche: 014

**014.02.0710 Boden, Oberkirchner Sandstein, Dünnbett, 40x40x3cm, R9**
Menge: 0,000 m2
DIN 276-18: 353
Leistungsbereiche: 014

**014.02.0720 Boden, Oberkirchner Sandstein, Dünnbett, 60x60x3cm, R9**
Menge: 0,000 m2
DIN 276-18: 353
Leistungsbereiche: 014

**014.02.0730 Boden, Oberkirchner Sandstein, Dünnbett, 40x60x3cm, R9**
Menge: 0,000 m2
DIN 276-18: 353
Leistungsbereiche: 014

**014.02.0740 Boden, Oberkirchner Sandstein, Dünnbett, Bahn, 10-30cm, R9**
Menge: 0,000 m2
DIN 276-18: 353
Leistungsbereiche: 014

*Hinweis: Sockel*

**014.02.0750 Sockel, Oberkirchner Sandstein, H=8cm, d=15mm**
Menge: 0,000 m
DIN 276-18: 353
Leistungsbereiche: 014

*Hinweis: Treppen und Podeste*

**014.02.0760 Podest, Oberkirchener Sandstein, Dünnbett, 30x30x3cm, R9**
Menge: 0,000 m2
DIN 276-18: 353
Leistungsbereiche: 014

**014.02.0770 Podest, Oberkirchener Sandstein, Dünnbett, 40x40x3cm, R9**
Menge: 0,000 m2
DIN 276-18: 353
Leistungsbereiche: 014

**014.02.0780 Podest, Oberkirchener Sandstein, Dünnbett, 60x60x3cm, R9**
Menge: 0,000 m2
DIN 276-18: 353
Leistungsbereiche: 014

**014.02.0790 Podest, Oberkirchener Sandstein, Dünnbett, 40x60x3cm, R9**
Menge: 0,000 m2
DIN 276-18: 353
Leistungsbereiche: 014

**014.02.0800 Podestrand, Oberkirchner Sandstein, d=3cm**
Menge: 0,000 m
DIN 276-18: 353
Leistungsbereiche: 014

**014.02.0810 Tritt-/Setzstufe, Oberkirchener Sandstein, rechteckig**
Menge: 0,000 m
DIN 276-18: 353
Leistungsbereiche: 014

**014.02.0820 Tritt-/Setzstufe, Oberkirchener Sandstein, Trapez**
Menge: 0,000 m
DIN 276-18: 353
Leistungsbereiche: 014

**014.02.0830 Stufensockel, Oberkirchener Sandstein, H=8cm, d=10mm**
Menge: 0,000 m
DIN 276-18: 353
Leistungsbereiche: 014

**014.02.0840 Bischofsmütze, Oberkirchener Sandstein, H=8cm, d=10mm**
Menge: 0,000 St
DIN 276-18: 353
Leistungsbereiche: 014

**014.02.0850 Winkelstufe, gerade, Oberkirchener Sandstein, d=3cm**
Menge: 0,000 St
DIN 276-18: 353
Leistungsbereiche: 014

**014.02.0860 Winkelstufe, gewendelt, Trapez, Oberkirchener Sandstein, d=3cm**
Menge: 0,000 St
DIN 276-18: 353
Leistungsbereiche: 014

*Hinweis: TRAVERTIN*

**014.02.0870 Boden, Travertin, Dünnbett, 30x30x3cm, R9**
Menge: 0,000 m2
DIN 276-18: 353
Leistungsbereiche: 014

**014.02.0880 Boden, Travertin, Dünnbett, 40x40x3cm, R9**
Menge: 0,000 m2
DIN 276-18: 353
Leistungsbereiche: 014

**014.02.0890 Boden, Travertin, Dünnbett, 60x60x3cm, R9**
Menge: 0,000 m2
DIN 276-18: 353
Leistungsbereiche: 014

**014.02.0900 Boden, Travertin, Dünnbett, 40x60x3cm, R9**
Menge: 0,000 m2
DIN 276-18: 353
Leistungsbereiche: 014

**014.02.0910 Boden, Travertin, Dünnbett, Bahn, 10-30cm, R9**
Menge: 0,000 m2
DIN 276-18: 353
Leistungsbereiche: 014

*Hinweis: Sockel*

**014.02.0920 Sockel, Travertin, H=8cm, d=15mm**
Menge: 0,000 m
DIN 276-18: 353
Leistungsbereiche: 014

*Hinweis: Treppen und Podeste*

**014.02.0930 Podest, Travertin, Dünnbett, 30x30x3cm, R9**
Menge: 0,000 m2
DIN 276-18: 353
Leistungsbereiche: 014

**014.02.0940 Podest, Travertin, Dünnbett, 40x40x3cm, R9**
Menge: 0,000 m2
DIN 276-18: 353
Leistungsbereiche: 014

**014.02.0950 Podest, Travertin, Dünnbett, 60x60x3cm, R9**
Menge: 0,000 m2
DIN 276-18: 353
Leistungsbereiche: 014

**014.02.0960 Podest, Travertin, Dünnbett, 40x60x3cm, R9**
Menge: 0,000 m2
DIN 276-18: 353
Leistungsbereiche: 014

**014.02.0970 Podestrand, Travertin, d=3cm**
Menge: 0,000 m
DIN 276-18: 353
Leistungsbereiche: 014

**014.02.0980 Tritt-/Setzstufe, Travertin, rechteckig**
Menge: 0,000 m
DIN 276-18: 353
Leistungsbereiche: 014

**014.02.0990 Tritt-/Setzstufe, Travertin, Trapez**
Menge: 0,000 m
DIN 276-18: 353
Leistungsbereiche: 014

**014.02.1000 Stufensockel, Travertin, H=8cm, d=10mm**
Menge: 0,000 m
DIN 276-18: 353
Leistungsbereiche: 014

**014.02.1010 Bischofsmütze, Travertin, H=8cm, d=10mm**
Menge: 0,000 St
DIN 276-18: 353
Leistungsbereiche: 014

**014.02.1020 Winkelstufe, gerade, Travertin, d=3cm**
Menge: 0,000 St
DIN 276-18: 353
Leistungsbereiche: 014

**014.02.1030 Winkelstufe, gewendelt, Trapez, Travertin, d=3cm**
Menge: 0,000 St
DIN 276-18: 353
Leistungsbereiche: 014

*Hinweis: THEUMARER FRUCHTSCHIEFER*

**014.02.1040 Boden, Theumaer Fruchtschiefer, Dünnbett, 30x30x3cm, R9**
Menge: 0,000 m2
DIN 276-18: 353
Leistungsbereiche: 014

**014.02.1050 Boden, Theumaer Fruchtschiefer, Dünnbett, 40x40x3cm, R9**
Menge: 0,000 m2
DIN 276-18: 353
Leistungsbereiche: 014

**014.02.1060 Boden, Theumaer Fruchtschiefer, Dünnbett, 60x60x3cm, R9**
Menge: 0,000 m2
DIN 276-18: 353
Leistungsbereiche: 014

**014.02.1070 Boden, Theumaer Fruchtschiefer, Dünnbett, 40x60x3cm, R9**
Menge: 0,000 m2
DIN 276-18: 353
Leistungsbereiche: 014

**014.02.1080 Boden, Theumaer Fruchtschiefer, Dünnbett, Bahn, 10-30cm, R9**
Menge: 0,000 m2
DIN 276-18: 353
Leistungsbereiche: 014

*Hinweis: Sockel*

**014.02.1090 Sockel, Theumaer Fruchtschiefer, H=8cm, d=15mm**
Menge: 0,000 m
DIN 276-18: 353
Leistungsbereiche: 014

*Hinweis: Treppen und Podeste*

**014.02.1100 Podest, Theumaer Fruchtschiefer, Dünnbett, 30x30x3cm, R9**
Menge: 0,000 m2
DIN 276-18: 353
Leistungsbereiche: 014

**014.02.1110 Podest, Theumaer Fruchtschiefer, Dünnbett, 40x40x3cm, R9**
Menge: 0,000 m2
DIN 276-18: 353
Leistungsbereiche: 014

**014.02.1120 Podest, Theumaer Fruchtschiefer, Dünnbett, 60x60x3cm, R9**
Menge: 0,000 m2
DIN 276-18: 353
Leistungsbereiche: 014

**014.02.1130 Podest, Theumaer Fruchtschiefer, Dünnbett, 40x60x3cm, R9**
Menge: 0,000 m2
DIN 276-18: 353
Leistungsbereiche: 014

**014.02.1140 Podestrand, Theumaer Fruchtschiefer, d=3cm**
Menge: 0,000 m
DIN 276-18: 353
Leistungsbereiche: 014

**014.02.1150 Tritt-/Setzstufe, Theumaer Fruchtschiefer, rechteckig**
Menge: 0,000 m
DIN 276-18: 353
Leistungsbereiche: 014

**014.02.1160 Tritt-/Setzstufe, Theumaer Fruchtschiefer, Trapez**
Menge: 0,000 m
DIN 276-18: 353
Leistungsbereiche: 014

**014.02.1170 Stufensockel, Theumaer Fruchtschiefer, H=8cm, d=10mm**
Menge: 0,000 m
DIN 276-18: 353
Leistungsbereiche: 014

**014.02.1180 Bischofsmütze, Theumaer Fruchtschiefer, H=8cm, d=10mm**
Menge: 0,000 St
DIN 276-18: 353
Leistungsbereiche: 014

**014.02.1190 Winkelstufe, gerade, Theumaer Fruchtschiefer, d=3cm**
Menge: 0,000 St
DIN 276-18: 353
Leistungsbereiche: 014

**014.02.1200 Winkelstufe, gewendelt, Trapez, Theumaer Fruchtschiefer, d=3cm**
Menge: 0,000 St
DIN 276-18: 353
Leistungsbereiche: 014

*Hinweis: ZULAGEN, SONSTIGE LEISTUNGEN*

**014.02.1210 Zulage Verlegung Mittelbett**
Menge: 0,000 m2
DIN 276-18: 353
Leistungsbereiche: 014

**014.02.1220 Zulage Verlegung Dickbett**
Menge: 0,000 m2
DIN 276-18: 353
Leistungsbereiche: 014

**014.02.1230 Zulage Diagonalverlegung**
Menge: 0,000 m2
DIN 276-18: 353
Leistungsbereiche: 014

**014.02.1240 Zulage Randfries orthogonal, Diagonalverlegung**
Menge: 0,000 m
DIN 276-18: 353
Leistungsbereiche: 014

**014.02.1250 Zulage Gefälleschnitte, 1,00m2**
Menge: 0,000 St
DIN 276-18: 353
Leistungsbereiche: 014

**014.02.1260 Zulage R10 anstelle R9**
Menge: 0,000 m2
DIN 276-18: 353
Leistungsbereiche: 014

**014.02.1270 Zulage Ebenheitstoleranzen, 50%**
Menge: 0,000 m2
DIN 276-18: 353
Leistungsbereiche: 014

**014.02.1280 Sockelleiste, runde Wandflächen**
Menge: 0,000 m
DIN 276-18: 353
Leistungsbereiche: 014

**014.02.1290 Sockelleiste, Rundstütze, Ø bis 60cm**
Menge: 0,000 St
DIN 276-18: 353
Leistungsbereiche: 014

**014.02.1300 Stufenvorderkante, gestockt**
Menge: 0,000 m
DIN 276-18: 353
Leistungsbereiche: 014

**014.02.1310 Stufenvorderkante, Pilzprofile**
Menge: 0,000 m
DIN 276-18: 353
Leistungsbereiche: 014

**014.02.1320 Stufenvorderkante, Edelstahlprofil**
Menge: 0,000 m
DIN 276-18: 353
Leistungsbereiche: 014

**014.02.1330 Zulage Aufzugskabinen-Bodenbelag**
Menge: 0,000 m2
DIN 276-18: 353
Leistungsbereiche: 014

*Hinweis: Einbauteile*

**014.02.1340 Sockel, Edelstahl, Stütze, Ø300mm, H=100mm**
Menge: 0,000 St
DIN 276-18: 353
Leistungsbereiche: 014

#### Titel 014.03 Bodenbeläge im Außenbereich

*Hinweis: BASALT SCHWARZ*

**014.03.0010 Boden, Basalt schwarz, Splittbett, 30x30x4cm, R10**
Menge: 0,000 m2
DIN 276-18: 353
Leistungsbereiche: 014

**014.03.0020 Boden, Basalt schwarz, Splittbett, 40x40x4cm, R10**
Menge: 0,000 m2
DIN 276-18: 353
Leistungsbereiche: 014

*Hinweis: Sockel*

**014.03.0030 Sockelleiste, Basalt schwarz, H=8cm**
Menge: 0,000 m
DIN 276-18: 353
Leistungsbereiche: 014

*Hinweis: Treppen und Podeste*

**014.03.0040 Podestbelag, Basalt schwarz, Verbund, 30x30x4cm, R10**
Menge: 0,000 m2
DIN 276-18: 353
Leistungsbereiche: 014

**014.03.0050 Podestbelag, Basalt schwarz, Verbund, 40x40x4cm, R10**
Menge: 0,000 m2
DIN 276-18: 353
Leistungsbereiche: 014

**014.03.0060 Tritt-/Setzstufe, Basalt schwarz, Verbund, d=4cm, R10**
Menge: 0,000 m
DIN 276-18: 353
Leistungsbereiche: 014

**014.03.0070 Stufensockel, Basalt schwarz, H=8cm, d=15mm**
Menge: 0,000 m
DIN 276-18: 353
Leistungsbereiche: 014

**014.03.0080 Winkelstufe, gerade, Basalt schwarz, Verbund, d=3cm**
Menge: 0,000 St
DIN 276-18: 353
Leistungsbereiche: 014

**014.03.0090 Blockstufe, Basalt schwarz, Verbund, 30x18cm**
Menge: 0,000 St
DIN 276-18: 353
Leistungsbereiche: 014

*Hinweis: BIANCO SARDO*

**014.03.0100 Boden, Bianco Sardo, Splittbett, 30x30x4cm, R10**
Menge: 0,000 m2
DIN 276-18: 353
Leistungsbereiche: 014

**014.03.0110 Boden, Bianco Sardo, Splittbett, 40x40x4cm, R10**
Menge: 0,000 m2
DIN 276-18: 353
Leistungsbereiche: 014

*Hinweis: Sockel*

**014.03.0120 Sockelleiste, Bianco Sardo, H=8cm**
Menge: 0,000 m
DIN 276-18: 353
Leistungsbereiche: 014

*Hinweis: Treppen und Podeste*

**014.03.0130 Podestbelag, Bianco Sardo, Verbund, 30x30x4cm, R10**
Menge: 0,000 m2
DIN 276-18: 353
Leistungsbereiche: 014

**014.03.0140 Podestbelag, Bianco Sardo, Verbund, 40x40x4cm, R10**
Menge: 0,000 m2
DIN 276-18: 353
Leistungsbereiche: 014

**014.03.0150 Tritt-/Setzstufe, Bianco Sardo, Verb, d=4cm, R10**
Menge: 0,000 m
DIN 276-18: 353
Leistungsbereiche: 014

**014.03.0160 Stufensockel, Bianco Sardo, H=8cm, d=15mm**
Menge: 0,000 m
DIN 276-18: 353
Leistungsbereiche: 014

**014.03.0170 Winkelstufe, gerade, Bianco Sardo, Verbund, d=3cm**
Menge: 0,000 St
DIN 276-18: 353
Leistungsbereiche: 014

**014.03.0180 Blockstufe, Bianco Sardo, Verbund, 30x18cm**
Menge: 0,000 St
DIN 276-18: 353
Leistungsbereiche: 014

*Hinweis: SCHWARZER GRANIT*

**014.03.0190 Boden, Granit schwarz, Splittbett, 30x30x4cm, R10**
Menge: 0,000 m2
DIN 276-18: 353
Leistungsbereiche: 014

**014.03.0200 Boden, Granit schwarz, Splittbett, 40x40x4cm, R10**
Menge: 0,000 m2
DIN 276-18: 353
Leistungsbereiche: 014

*Hinweis: Sockel*

**014.03.0210 Sockelleiste, Granit schwarz, H=8cm**
Menge: 0,000 m
DIN 276-18: 353
Leistungsbereiche: 014

*Hinweis: Treppen und Podeste*

**014.03.0220 Podestbelag, Granit schwarz, Verbund, 30x30x4cm, R10**
Menge: 0,000 m2
DIN 276-18: 353
Leistungsbereiche: 014

**014.03.0230 Podestbelag, Granit schwarz, Verbund, 40x40x4cm, R10**
Menge: 0,000 m2
DIN 276-18: 353
Leistungsbereiche: 014

**014.03.0240 Tritt-/Setzstufe, Granit schwarz, Verbund, d=4cm, R10**
Menge: 0,000 m
DIN 276-18: 353
Leistungsbereiche: 014

**014.03.0250 Stufensockel, Granit schwarz, H=8cm, d=15mm**
Menge: 0,000 m
DIN 276-18: 353
Leistungsbereiche: 014

**014.03.0260 Winkelstufe, qerade, Granit schwarz, Verbund, d=3cm**
Menge: 0,000 St
DIN 276-18: 353
Leistungsbereiche: 014

**014.03.0270 Blockstufe, Granit schwarz, Verbund, 30x18cm**
Menge: 0,000 St
DIN 276-18: 353
Leistungsbereiche: 014

*Hinweis: SONSTIGES - ZULAGEN*

**014.03.0280 Zulage Verlegung Stelzlager, H=<50mm**
Menge: 0,000 m2
DIN 276-18: 353
Leistungsbereiche: 014

**014.03.0290 Zulage Verlegung Stelzlager, H=<100mm**
Menge: 0,000 m2
DIN 276-18: 353
Leistungsbereiche: 014

**014.03.0300 Zulage Verlegung Stelzlager, H=<150mm**
Menge: 0,000 m2
DIN 276-18: 353
Leistungsbereiche: 014

*Hinweis: Einbauteile*

**014.03.0310 Dränmatte**
Menge: 0,000 m2
DIN 276-18: 353
Leistungsbereiche: 014

*Hinweis: Anarbeitungen/Aussparungen*

**014.03.0320 Randanschnitt, gerade, anstelle Kiesstreifen**
Menge: 0,000 m
DIN 276-18: 353
Leistungsbereiche: 014

**014.03.0330 Randanschnitt, schräg, anstelle Kiesstreifen**
Menge: 0,000 m
DIN 276-18: 353
Leistungsbereiche: 014

**014.03.0340 Randanschnitt, rund, R=>2,00m, anstelle Kiesstreifen**
Menge: 0,000 m
DIN 276-18: 353
Leistungsbereiche: 014

**014.03.0350 Aussparung, <0,10m2, Naturwerksteinboden**
Menge: 0,000 St
DIN 276-18: 353
Leistungsbereiche: 014

**014.03.0360 Aussparung, >0,10m2, Naturwerksteinboden**
Menge: 0,000 St
DIN 276-18: 353
Leistungsbereiche: 014

#### Titel 014.04 Wandbeläge im Innenbereich

*Hinweis: NERO ASSOLUTO*

**014.04.0010 Wand, Nero Assoluto, Dünnbett, 40x60x1cm**
Menge: 0,000 m2
DIN 276-18: 345
Leistungsbereiche: 014

**014.04.0020 Wand, Nero Assoluto, Dünnbett, Bahn, 30cm, d=1cm**
Menge: 0,000 m2
DIN 276-18: 345
Leistungsbereiche: 014

**014.04.0030 Wand, Nero Assoluto, Dünnbett, Bahn, 10-30cm, d=1cm**
Menge: 0,000 m2
DIN 276-18: 345
Leistungsbereiche: 014

*Hinweis: PADANG BLACK*

**014.04.0040 Wand, Padang Black, Dünnbett, 40x60x1cm**
Menge: 0,000 m2
DIN 276-18: 345
Leistungsbereiche: 014

**014.04.0050 Wand, Padang Black, Dünnbett, Bahn, 30cm, d=1cm**
Menge: 0,000 m2
DIN 276-18: 345
Leistungsbereiche: 014

**014.04.0060 Wand, Padang Black, Dünnbett, Bahn, 10-30cm, d=1cm**
Menge: 0,000 m2
DIN 276-18: 345
Leistungsbereiche: 014

*Hinweis: BIANCO SARDO*

**014.04.0070 Wand, Bianco Sardo, Dünnbett, 40x60x1cm**
Menge: 0,000 m2
DIN 276-18: 345
Leistungsbereiche: 014

**014.04.0080 Wand, Bianco Sardo, Dünnbett, Bahn, 30cm, d=1cm**
Menge: 0,000 m2
DIN 276-18: 345
Leistungsbereiche: 014

**014.04.0090 Wand, Bianco Sardo, Dünnbett, Bahn, 10-30cm, d=1cm**
Menge: 0,000 m2
DIN 276-18: 345
Leistungsbereiche: 014

*Hinweis: MARMOR, WEISS*

**014.04.0100 Wand, Marmor, weiß, Dünnbett, 40x60x1cm**
Menge: 0,000 m2
DIN 276-18: 345
Leistungsbereiche: 014

**014.04.0110 Wand, Marmor, weiß, Dünnbett, Bahn, 30cm, d=1cm**
Menge: 0,000 m2
DIN 276-18: 345
Leistungsbereiche: 014

**014.04.0120 Wand, Marmor, weiß, Dünnbett, Bahn, 10-30cm, d=1cm**
Menge: 0,000 m2
DIN 276-18: 345
Leistungsbereiche: 014

*Hinweis: OBERKIRCHNER SANDSTEIN*

**014.04.0130 Wand, Oberkirchener Sandstein, Dünnbett, 40x60x1cm**
Menge: 0,000 m2
DIN 276-18: 345
Leistungsbereiche: 014

**014.04.0140 Wand, Oberkirchener Sandstein, Dünnbett, Bahn, 30cm, d=1cm**
Menge: 0,000 m2
DIN 276-18: 345
Leistungsbereiche: 014

**014.04.0150 Wand, Oberkirchener Sandstein, Dünnbett, Bahn, 10-30cm, d=1cm**
Menge: 0,000 m2
DIN 276-18: 345
Leistungsbereiche: 014

*Hinweis: TRAVERTIN*

**014.04.0160 Wand, Travertin, Dünnbett, 40x60x1cm**
Menge: 0,000 m2
DIN 276-18: 345
Leistungsbereiche: 014

**014.04.0170 Wand, Travertin, Dünnbett, Bahn, 30cm, d=1cm**
Menge: 0,000 m2
DIN 276-18: 345
Leistungsbereiche: 014

**014.04.0180 Wand, Travertin, Dünnbett, Bahn, 10-30cm, d=1cm**
Menge: 0,000 m2
DIN 276-18: 345
Leistungsbereiche: 014

*Hinweis: THEUMAER FRUCHTSCHIEFER*

**014.04.0190 Wand, Theumaer Fruchtschiefer, Dünnbett, 40x60x1cm**
Menge: 0,000 m2
DIN 276-18: 345
Leistungsbereiche: 014

**014.04.0200 Wand, Theumaer Fruchtschiefer, Dünnbett, Bahn, 30cm, d=1cm**
Menge: 0,000 m2
DIN 276-18: 345
Leistungsbereiche: 014

**014.04.0210 Wand, Theumaer Fruchtschiefer, Dünnbett, Bahn, 10-30cm, d=1cm**
Menge: 0,000 m2
DIN 276-18: 345
Leistungsbereiche: 014

*Hinweis: ZULAGEN*

**014.04.0220 Zulage Verlegung Dickbett**
Menge: 0,000 m2
DIN 276-18: 345
Leistungsbereiche: 014

*Hinweis: SONSTIGES*

**014.04.0230 Aufzugsportal, Laibung, d=40mm**
Menge: 0,000 St
DIN 276-18: 345
Leistungsbereiche: 014

**014.04.0240 Fensterbank, Nero Assoluto, innen, d=40mm**
Menge: 0,000 m
DIN 276-18: 345
Leistungsbereiche: 014

**014.04.0250 Fensterbank, Padang Black, innen, d=40mm**
Menge: 0,000 m
DIN 276-18: 345
Leistungsbereiche: 014

**014.04.0260 Fensterbank, Bianco Sardo, innen, d=40mm**
Menge: 0,000 m
DIN 276-18: 345
Leistungsbereiche: 014

**014.04.0270 Fensterbank, Marmor, weiß, innen, d=40mm**
Menge: 0,000 m
DIN 276-18: 345
Leistungsbereiche: 014

**014.04.0280 Fensterbank, Oberkirchner Sandstein, innen, d=40mm**
Menge: 0,000 m
DIN 276-18: 345
Leistungsbereiche: 014

**014.04.0290 Fensterbank, Travertin, innen, d=40mm**
Menge: 0,000 m
DIN 276-18: 345
Leistungsbereiche: 014

**014.04.0300 Fensterbank, Theumaer Fruchtschiefer, innen, d=40mm**
Menge: 0,000 m
DIN 276-18: 345
Leistungsbereiche: 014

#### Titel 014.05 Fensterbank

**014.05.0010 Fensterbank, Granit, außen, d=40mm**
Menge: 0,000 m
DIN 276-18: 334
Leistungsbereiche: 014

**014.05.0020 Fensterbank, Sandstein, außen, d=40mm**
Menge: 0,000 m
DIN 276-18: 334
Leistungsbereiche: 014

**014.05.0030 Fensterbank, Kalkstein, außen, d=40mm**
Menge: 0,000 m
DIN 276-18: 334
Leistungsbereiche: 014

**014.05.0040 Fensterbank, Granit, innen, d=40mm**
Menge: 0,000 m
DIN 276-18: 334
Leistungsbereiche: 014

#### Titel 014.06 Anarbeitung, An-/Abschlüsse

*Hinweis: EINBAUTEILE*

**014.06.0010 Aufzugsbelag, d=20mm**
Menge: 0,000 m2
DIN 276-18: 353
Leistungsbereiche: 014

**014.06.0020 Bodentank belegen, eckig, bis 600x600mm**
Menge: 0,000 St
DIN 276-18: 353
Leistungsbereiche: 014

**014.06.0030 Bodentank belegen, rund, <300mm**
Menge: 0,000 St
DIN 276-18: 353
Leistungsbereiche: 014

*Hinweis: ANARBEITUNGEN/AUSSPARUNGEN (BODENFLÄCHEN)*

**014.06.0040 Anarbeitung an Rundstütze, Ø40cm**
Menge: 0,000 St
DIN 276-18: 353
Leistungsbereiche: 014

**014.06.0050 Anarbeitung an Stütze, 25x25cm**
Menge: 0,000 St
DIN 276-18: 353
Leistungsbereiche: 014

**014.06.0060 Anarbeitung an Bodeneinlauf**
Menge: 0,000 St
DIN 276-18: 353
Leistungsbereiche: 014

**014.06.0070 Anarbeitung an Bodenablaufrinne**
Menge: 0,000 St
DIN 276-18: 353
Leistungsbereiche: 014

**014.06.0080 Anarbeitung Schrägen**
Menge: 0,000 m
DIN 276-18: 353
Leistungsbereiche: 014

**014.06.0090 Anarbeitung Rundung, R=>0,50m**
Menge: 0,000 m
DIN 276-18: 353
Leistungsbereiche: 014

**014.06.0100 Anarbeitung Rundung, R=>2,00m**
Menge: 0,000 m
DIN 276-18: 353
Leistungsbereiche: 014

**014.06.0110 Aussparung, eckig, >0,10m2, 35x35cm**
Menge: 0,000 St
DIN 276-18: 353
Leistungsbereiche: 014

**014.06.0120 Aussparung, rund, >0,10m2, Ø35cm**
Menge: 0,000 St
DIN 276-18: 353
Leistungsbereiche: 014

**014.06.0130 Bohrung, Naturstein, Ø bis 20mm**
Menge: 0,000 St
DIN 276-18: 353
Leistungsbereiche: 014

**014.06.0140 Öffnung nachträglich, Ø bis 12cm**
Menge: 0,000 St
DIN 276-18: 353
Leistungsbereiche: 014

*Hinweis: AUSSCHNITTE (WANDFLÄCHEN)*

**014.06.0150 Aussparung, eckig, <0,50m2**
Menge: 0,000 St
DIN 276-18: 353
Leistungsbereiche: 014

**014.06.0160 Aussparung, rund, <0,50m2, Ø80cm**
Menge: 0,000 St
DIN 276-18: 353
Leistungsbereiche: 014

*Hinweis: AUSSCHNITTE, BOHRUNGEN (WASCHTISCHANLAGEN)*

**014.06.0170 Ausschnitt, eckig, bis 600x400mm**
Menge: 0,000 St
DIN 276-18: 353
Leistungsbereiche: 014

**014.06.0180 Ausschnitt, oval**
Menge: 0,000 St
DIN 276-18: 353
Leistungsbereiche: 014

**014.06.0190 Ausschnitt, rund, <150mm**
Menge: 0,000 St
DIN 276-18: 353
Leistungsbereiche: 014

**014.06.0200 Ausschnitt,rechteckig, bis 30x250mm**
Menge: 0,000 St
DIN 276-18: 353
Leistungsbereiche: 014

**014.06.0210 Bohrung, <40mm**
Menge: 0,000 St
DIN 276-18: 353
Leistungsbereiche: 014

**014.06.0220 Steckdosen-/Schalterbohrung, 62mm**
Menge: 0,000 St
DIN 276-18: 353
Leistungsbereiche: 014

#### Titel 014.07 Profile, Fugen

*Hinweis: PROFILE*

**014.07.0010 Abschlussprofil, V2A, H=10mm**
Menge: 0,000 m
DIN 276-18: 345
Leistungsbereiche: 014

**014.07.0020 Abschlussprofil, Messing, H=10mm**
Menge: 0,000 m
DIN 276-18: 345
Leistungsbereiche: 014

**014.07.0030 Abschlussprofil, Alu, H=10mm**
Menge: 0,000 m
DIN 276-18: 345
Leistungsbereiche: 014

**014.07.0040 Trennschiene/-winkel, V2A, H=40mm**
Menge: 0,000 m
DIN 276-18: 353
Leistungsbereiche: 014

**014.07.0050 Trennschiene/-winkel, V2A, gebogen, H=40mm**
Menge: 0,000 m
DIN 276-18: 353
Leistungsbereiche: 014

**014.07.0060 Trennschiene/-winkel, V2A, H=70mm**
Menge: 0,000 m
DIN 276-18: 353
Leistungsbereiche: 014

**014.07.0070 Trennschiene/-winkel, V2A, gebogen, H=70mm**
Menge: 0,000 m
DIN 276-18: 353
Leistungsbereiche: 014

**014.07.0080 Trennschiene/-winkel, Messing, H=40mm**
Menge: 0,000 m
DIN 276-18: 353
Leistungsbereiche: 014

**014.07.0090 Trennschiene/-winkel, Messing, gebogen, H=40mm**
Menge: 0,000 m
DIN 276-18: 353
Leistungsbereiche: 014

**014.07.0100 Trennschiene/-winkel, Messing, H=70mm**
Menge: 0,000 m
DIN 276-18: 353
Leistungsbereiche: 014

**014.07.0110 Trennschiene/-winkel, Messing, gebogen, H=70mm**
Menge: 0,000 m
DIN 276-18: 353
Leistungsbereiche: 014

**014.07.0120 L-Profil, V2A, 120x100x4mm**
Menge: 0,000 m
DIN 276-18: 353
Leistungsbereiche: 014

**014.07.0130 L-Profil, V2A, 140x100x4mm**
Menge: 0,000 m
DIN 276-18: 353
Leistungsbereiche: 014

**014.07.0140 L-Profil, brünierter Stahl, 120x100x4mm**
Menge: 0,000 m
DIN 276-18: 353
Leistungsbereiche: 014

**014.07.0150 L-Profil, brünierter Stahl, 140x100x4mm**
Menge: 0,000 m
DIN 276-18: 353
Leistungsbereiche: 014

**014.07.0160 Eckschutzprofil, V2A, 40x40mm**
Menge: 0,000 m
DIN 276-18: 345
Leistungsbereiche: 014

**014.07.0170 Eckschutzprofil, Alu, 40x40mm**
Menge: 0,000 m
DIN 276-18: 345
Leistungsbereiche: 014

**014.07.0180 Dehnungsfugenprofil, V2A, H=8mm**
Menge: 0,000 m
DIN 276-18: 353
Leistungsbereiche: 014

**014.07.0190 Dehnungsfugenprofil, V2A, bis H=23mm**
Menge: 0,000 m
DIN 276-18: 353
Leistungsbereiche: 014

**014.07.0200 Dehnungsfugenprofil, V2A, bis H=43mm**
Menge: 0,000 m
DIN 276-18: 353
Leistungsbereiche: 014

**014.07.0210 Dehnungsfugenprofil, Messing, H=8mm**
Menge: 0,000 m
DIN 276-18: 353
Leistungsbereiche: 014

**014.07.0220 Dehnungsfugenprofil, Messing, bis H=23mm**
Menge: 0,000 m
DIN 276-18: 353
Leistungsbereiche: 014

**014.07.0230 Dehnungsfugenprofil, Messing, bis H=43mm**
Menge: 0,000 m
DIN 276-18: 353
Leistungsbereiche: 014

**014.07.0240 Dehnungsfugenprofil, Alu, H=8mm**
Menge: 0,000 m
DIN 276-18: 353
Leistungsbereiche: 014

**014.07.0250 Dehnungsfugenprofil, Alu, bis H=23mm**
Menge: 0,000 m
DIN 276-18: 353
Leistungsbereiche: 014

**014.07.0260 Dehnungsfugenprofil, Alu, bis H=43mm**
Menge: 0,000 m
DIN 276-18: 353
Leistungsbereiche: 014

**014.07.0270 Bauwerkstrennfuge, Profil, B=30mm, V2A**
Menge: 0,000 m
DIN 276-18: 353
Leistungsbereiche: 014

**014.07.0280 Bauwerkstrennfuge, Profil, B=30mm, Messing**
Menge: 0,000 m
DIN 276-18: 353
Leistungsbereiche: 014

*Hinweis: FUGEN*

**014.07.0290 dauerelastische Verfugung, Naturwerkstein**
Menge: 0,000 m
DIN 276-18: 353
Leistungsbereiche: 014

#### Titel 014.08 Einbauteile

*Hinweis: WASCHTISCHE*

**014.08.0010 Waschtisch, Giallo Veneziano, 60x4cm**
Menge: 0,000 m
DIN 276-18: 381
Leistungsbereiche: 014

**014.08.0020 Waschtisch, Bianco Sardo, 60x4cm**
Menge: 0,000 m
DIN 276-18: 381
Leistungsbereiche: 014

**014.08.0030 Waschtisch, Kunstmarmor, 60x4cm**
Menge: 0,000 m
DIN 276-18: 381
Leistungsbereiche: 014

*Hinweis: WASCHTISCHANLAGEN MIT AUSSCHNITTEN*

*Hinweis: Nero Assoluto*

**014.08.0040 Waschtischanlage, Nero Assoluto, 147,5x55x4cm**
Menge: 0,000 St
DIN 276-18: 381
Leistungsbereiche: 014

**014.08.0050 Waschtischanlage, Nero Assoluto, 200x60x4cm**
Menge: 0,000 St
DIN 276-18: 381
Leistungsbereiche: 014

**014.08.0060 Waschtischanlage, Nero Assoluto, 150x60x4cm**
Menge: 0,000 St
DIN 276-18: 381
Leistungsbereiche: 014

**014.08.0070 Waschtischanlage, Nero Assoluto, 100x60x4cm**
Menge: 0,000 St
DIN 276-18: 381
Leistungsbereiche: 014

*Hinweis: Marmor, weiss*

**014.08.0080 Waschtischanlage, Marmor, weiß, 147,5x55x4cm**
Menge: 0,000 St
DIN 276-18: 381
Leistungsbereiche: 014

**014.08.0090 Waschtischanlage, Marmor, weiß, 200x60x4cm**
Menge: 0,000 St
DIN 276-18: 381
Leistungsbereiche: 014

**014.08.0100 Waschtischanlage, Marmor, weiß, 150x60x4cm**
Menge: 0,000 St
DIN 276-18: 381
Leistungsbereiche: 014

**014.08.0110 Waschtischanlage, Marmor, weiß, 100x60x4cm**
Menge: 0,000 St
DIN 276-18: 381
Leistungsbereiche: 014

*Hinweis: Schiefer*

**014.08.0120 Waschtischanlage, Schiefer, 147,5x55x4cm**
Menge: 0,000 St
DIN 276-18: 381
Leistungsbereiche: 014

**014.08.0130 Waschtischanlage, Schiefer, 200x60x4cm**
Menge: 0,000 St
DIN 276-18: 381
Leistungsbereiche: 014

**014.08.0140 Waschtischanlage, Schiefer, 150x60x4cm**
Menge: 0,000 St
DIN 276-18: 381
Leistungsbereiche: 014

**014.08.0150 Waschtischanlage, Schiefer, 100x60x4cm**
Menge: 0,000 St
DIN 276-18: 381
Leistungsbereiche: 014

*Hinweis: Kunstmarmor*

**014.08.0160 Waschtischanlage, Kunstmarmor, 147,5x55x4cm**
Menge: 0,000 St
DIN 276-18: 381
Leistungsbereiche: 014

**014.08.0170 Waschtischanlage, Kunstmarmor, 200x60x4cm**
Menge: 0,000 St
DIN 276-18: 381
Leistungsbereiche: 014

**014.08.0180 Waschtischanlage, Kunstmarmor, 150x60x4cm**
Menge: 0,000 St
DIN 276-18: 381
Leistungsbereiche: 014

**014.08.0190 Waschtischanlage, Kunstmarmor, 100x60x4cm**
Menge: 0,000 St
DIN 276-18: 381
Leistungsbereiche: 014

*Hinweis: KÜCHENARBEITSPLATTEN*

**014.08.0200 Küchenarbeitsplatte, Nero Assoluto, 250x60x3cm**
Menge: 0,000 St
DIN 276-18: 381
Leistungsbereiche: 014

**014.08.0210 Küchenarbeitsplatte, Marmor, weiß, 250x60x3cm**
Menge: 0,000 St
DIN 276-18: 381
Leistungsbereiche: 014

**014.08.0220 Küchenarbeitsplatte, Schiefer, 250x60x3cm**
Menge: 0,000 St
DIN 276-18: 381
Leistungsbereiche: 014

*Hinweis: SAUBERLAUFZONE*

**014.08.0230 Sauberlaufzone, Edelstahl, 40x60cm, Ripsprofil**
Menge: 0,000 St
DIN 276-18: 353
Leistungsbereiche: 014

**014.08.0240 Sauberlaufzone, Edelstahl, 60x80cm, Ripsprofil**
Menge: 0,000 St
DIN 276-18: 353
Leistungsbereiche: 014

**014.08.0250 Sauberlaufzone, Edelstahl, 100x150cm, Ripsprofil**
Menge: 0,000 St
DIN 276-18: 353
Leistungsbereiche: 014

**014.08.0260 Sauberlaufzone, Edelstahl, 150x200cm, Ripsprofil**
Menge: 0,000 St
DIN 276-18: 353
Leistungsbereiche: 014

**014.08.0270 Sauberlaufzone, Edelstahl, 200x300cm, Ripsprofil**
Menge: 0,000 St
DIN 276-18: 353
Leistungsbereiche: 014

**014.08.0280 Sauberlaufzone, Edelstahl, 40x60cm, Gummiprofil**
Menge: 0,000 St
DIN 276-18: 353
Leistungsbereiche: 014

**014.08.0290 Sauberlaufzone, Edelstahl, 60x80cm, Gummiprofil**
Menge: 0,000 St
DIN 276-18: 353
Leistungsbereiche: 014

**014.08.0300 Sauberlaufzone, Edelstahl, 100x150cm, Gummiprofil**
Menge: 0,000 St
DIN 276-18: 353
Leistungsbereiche: 014

**014.08.0310 Sauberlaufzone, Edelstahl, 150x200cm, Gummiprofil**
Menge: 0,000 St
DIN 276-18: 353
Leistungsbereiche: 014

**014.08.0320 Sauberlaufzone, Edelstahl, 200x300cm, Gummiprofil**
Menge: 0,000 St
DIN 276-18: 353
Leistungsbereiche: 014

**014.08.0330 Sauberlaufzone, Edelstahl, 40x60cm, Bürstenprofil**
Menge: 0,000 St
DIN 276-18: 353
Leistungsbereiche: 014

**014.08.0340 Sauberlaufzone, Edelstahl, 60x80cm, Bürstenprofil**
Menge: 0,000 St
DIN 276-18: 353
Leistungsbereiche: 014

**014.08.0350 Sauberlaufzone, Edelstahl, 100x150cm, Bürstenprofil**
Menge: 0,000 St
DIN 276-18: 353
Leistungsbereiche: 014

**014.08.0360 Sauberlaufzone, Edelstahl, 150x200cm, Bürstenprofil**
Menge: 0,000 St
DIN 276-18: 353
Leistungsbereiche: 014

**014.08.0370 Sauberlaufzone, Edelstahl, 200x300cm, Bürstenprofil**
Menge: 0,000 St
DIN 276-18: 353
Leistungsbereiche: 014

#### Titel 014.09 Instandsetzungsarbeiten

*Hinweis: BODENBELÄGE*

**014.09.0010 Spachtelmasse vollständig entfernen**
Menge: 0,000 m2
DIN 276-18: 353
Leistungsbereiche: 014

**014.09.0020 Bodenbelag, Naturwerkstein, reinigen, Bestand**
Menge: 0,000 m2
DIN 276-18: 353
Leistungsbereiche: 014

**014.09.0030 Podestbelag, Naturwerkstein, reinigen, Bestand**
Menge: 0,000 m2
DIN 276-18: 353
Leistungsbereiche: 014

**014.09.0040 Tritt-/Setzstufe, Naturwerkstein, reinigen, Bestand**
Menge: 0,000 m
DIN 276-18: 353
Leistungsbereiche: 014

**014.09.0050 Bodenbelag, Naturwerkstein, Löcher ausbessern, <15mm**
Menge: 0,000 St
DIN 276-18: 353
Leistungsbereiche: 014

**014.09.0060 Bodenbelag, Naturwerkstein, schleifen C220**
Menge: 0,000 m2
DIN 276-18: 353
Leistungsbereiche: 014

**014.09.0070 Bodenbelag, Naturwerkstein, polieren**
Menge: 0,000 m2
DIN 276-18: 353
Leistungsbereiche: 014

**014.09.0080 Vierung, Naturwerkstein, bis 5x5cm**
Menge: 0,000 St
DIN 276-18: 353
Leistungsbereiche: 014

**014.09.0090 Vierung, Naturwerkstein, bis 10x10cm**
Menge: 0,000 St
DIN 276-18: 353
Leistungsbereiche: 014

**014.09.0100 Vierung, Naturwerkstein, bis 15x10cm**
Menge: 0,000 St
DIN 276-18: 353
Leistungsbereiche: 014

**014.09.0110 Einzelplatten, Naturwerkstein, erneuern**
Menge: 0,000 St
DIN 276-18: 353
Leistungsbereiche: 014

*Hinweis: SOCKELPLATTEN*

**014.09.0120 Sockelplatten, Naturwerkstein, reinigen**
Menge: 0,000 m
DIN 276-18: 353
Leistungsbereiche: 014

**014.09.0130 Sockelplatten, Naturwerkstein, erneuern**
Menge: 0,000 St
DIN 276-18: 353
Leistungsbereiche: 014

*Hinweis: WANDBELÄGE*

**014.09.0140 Wandbelag, Naturwerkstein, reinigen, Bestand**
Menge: 0,000 m2
DIN 276-18: 345
Leistungsbereiche: 014

**014.09.0150 Fensterbank, Naturwerkstein, reinigen, Bestand**
Menge: 0,000 m2
DIN 276-18: 345
Leistungsbereiche: 014

**014.09.0160 Wandbelag, Naturwerkstein, Löcher ausbessern, <15mm**
Menge: 0,000 St
DIN 276-18: 345
Leistungsbereiche: 014

**014.09.0170 Wandbelag, Naturwerkstein, schleifen C220**
Menge: 0,000 m2
DIN 276-18: 345
Leistungsbereiche: 014

**014.09.0180 Wandbelag, Naturwerkstein, polieren**
Menge: 0,000 m2
DIN 276-18: 345
Leistungsbereiche: 014

**014.09.0190 Vierung, Naturwerkstein, bis 5x5cm**
Menge: 0,000 St
DIN 276-18: 345
Leistungsbereiche: 014

**014.09.0200 Vierung, Naturwerkstein, bis 10x10cm**
Menge: 0,000 St
DIN 276-18: 345
Leistungsbereiche: 014

**014.09.0210 Vierung, Naturwerkstein, bis 15x10cm**
Menge: 0,000 St
DIN 276-18: 345
Leistungsbereiche: 014

**014.09.0220 Einzelplatten, Naturstein, erneuern**
Menge: 0,000 St
DIN 276-18: 345
Leistungsbereiche: 014

*Hinweis: SONSTIGES*

**014.09.0230 Fensterbank, Kalkstein aufarbeiten**
Menge: 0,000 m
DIN 276-18: 334
Leistungsbereiche: 014

**014.09.0240 dauerelastische Verfugung erneuern, Naturwerkstein**
Menge: 0,000 m
DIN 276-18: 334
Leistungsbereiche: 014

#### Titel 014.10 Oberflächenbehandlung

*Hinweis: BODENBELÄGE UND TREPPEN*

**014.10.0010 Imprägnierung, Boden, Naturwerkstein**
Menge: 0,000 m2
DIN 276-18: 353
Leistungsbereiche: 014

**014.10.0020 Imprägnierung, farbtonvertiefend, Boden, Naturwerkstein**
Menge: 0,000 m2
DIN 276-18: 353
Leistungsbereiche: 014

**014.10.0030 Glanzversiegelung, Boden, Naturwerkstein**
Menge: 0,000 m2
DIN 276-18: 353
Leistungsbereiche: 014

**014.10.0040 Fluatierung, Boden, Naturwerkstein**
Menge: 0,000 m2
DIN 276-18: 353
Leistungsbereiche: 014

**014.10.0050 nachpolieren, Boden, Naturwerkstein**
Menge: 0,000 m2
DIN 276-18: 353
Leistungsbereiche: 014

**014.10.0060 schleifen und polieren, Naturwerkstein**
Menge: 0,000 m2
DIN 276-18: 353
Leistungsbereiche: 014

*Hinweis: WANDBELÄGE*

**014.10.0070 Imprägnierung, Wand, Naturwerkstein**
Menge: 0,000 m2
DIN 276-18: 345
Leistungsbereiche: 014

**014.10.0080 "Anti-Graffiti"-Oberflächenimprägnierung**
Menge: 0,000 m2
DIN 276-18: 335
Leistungsbereiche: 014

#### Titel 014.11 Schutzabdeckungen

**014.11.0010 Schutzabdeckung, Boden, Vlies + OSB**
Menge: 0,000 m2
DIN 276-18: 393
Leistungsbereiche: 014

**014.11.0020 Schutzabdeckung, Boden, Alukarton**
Menge: 0,000 m2
DIN 276-18: 393
Leistungsbereiche: 014

**014.11.0030 Schutzabdeckung, Tritt-/Setzstufen, Vlies + OSB**
Menge: 0,000 m2
DIN 276-18: 393
Leistungsbereiche: 014

**014.11.0040 Schutzabdeckung, Trittstufen, Karton**
Menge: 0,000 m
DIN 276-18: 393
Leistungsbereiche: 014

#### Titel 014.20 Betonwerkstein Bodenbeläge im Innenbereich

**014.20.0010 Boden, Betonwerkstein, Dünnbett, 30x30x3cm, R9**
Menge: 0,000 m2
DIN 276-18: 353
Leistungsbereiche: 014

**014.20.0020 Boden, Betonwerkstein, Dünnbett, 40x40x3cm, R9**
Menge: 0,000 m2
DIN 276-18: 353
Leistungsbereiche: 014

**014.20.0030 Boden, Betonwerkstein, Dünnbett, 50x50x3cm, R9**
Menge: 0,000 m2
DIN 276-18: 353
Leistungsbereiche: 014

**014.20.0040 Boden, Betonwerkstein, Dünnbett, 40x60x3cm, R9**
Menge: 0,000 m2
DIN 276-18: 353
Leistungsbereiche: 014

*Hinweis: SOCKEL*

**014.20.0050 Sockel, Betonwerkstein, H=8cm, d=15mm**
Menge: 0,000 m
DIN 276-18: 353
Leistungsbereiche: 014

*Hinweis: TREPPEN UND PODESTE*

**014.20.0060 Podest, Betonwerkstein, Dünnbett, 30x30x3cm, R9**
Menge: 0,000 m2
DIN 276-18: 353
Leistungsbereiche: 014

**014.20.0070 Podest, Betonwerkstein, Dünnbett, 40x40x3cm, R9**
Menge: 0,000 m2
DIN 276-18: 353
Leistungsbereiche: 014

**014.20.0080 Podest, Betonwerkstein, Dünnbett, 50x50x3cm, R9**
Menge: 0,000 m2
DIN 276-18: 353
Leistungsbereiche: 014

**014.20.0090 Podest, Betonwerkstein, Dünnbett, 40x60x3cm, R9**
Menge: 0,000 m2
DIN 276-18: 353
Leistungsbereiche: 014

**014.20.0100 Podestrand, Betonwerkstein, d=30mm**
Menge: 0,000 m
DIN 276-18: 353
Leistungsbereiche: 014

**014.20.0110 Tritt-/Setzstufe, Betonwerkstein, d=30mm, R9**
Menge: 0,000 m
DIN 276-18: 353
Leistungsbereiche: 014

**014.20.0120 Stufensockel, Betonwerkstein, H=8cm, d=15mm**
Menge: 0,000 m
DIN 276-18: 353
Leistungsbereiche: 014

**014.20.0130 Bischofsmütze, Betonwerkstein, H=8cm, d=15mm**
Menge: 0,000 St
DIN 276-18: 353
Leistungsbereiche: 014

**014.20.0140 Winkelstufe, gerade, Betonwerkstein, d=3cm**
Menge: 0,000 St
DIN 276-18: 353
Leistungsbereiche: 014

*Hinweis: SONSTIGES - ZULAGEN, EINBAUTEILE, ANARBEITUNGEN*

*Hinweis: Flächen*

**014.20.0150 Zulage Verlegung Mittelbett**
Menge: 0,000 m2
DIN 276-18: 353
Leistungsbereiche: 014

**014.20.0160 Zulage Verlegung Dickbett**
Menge: 0,000 m2
DIN 276-18: 353
Leistungsbereiche: 014

**014.20.0170 Zulage Diagonalverlegung**
Menge: 0,000 m2
DIN 276-18: 353
Leistungsbereiche: 014

**014.20.0180 Zulage Randfries orthogonal, bei Diagonalverlegung**
Menge: 0,000 m
DIN 276-18: 353
Leistungsbereiche: 014

**014.20.0190 Zulage Gefälleschnitte, 1,00m2**
Menge: 0,000 St
DIN 276-18: 353
Leistungsbereiche: 014

**014.20.0200 Zulage R10 anstelle R9**
Menge: 0,000 m2
DIN 276-18: 353
Leistungsbereiche: 014

**014.20.0210 Zulage Ebenheitstoleranzen, 50%**
Menge: 0,000 m2
DIN 276-18: 353
Leistungsbereiche: 014

**014.20.0220 Sockelleiste, runde Wandflächen**
Menge: 0,000 m
DIN 276-18: 353
Leistungsbereiche: 014

**014.20.0230 Sockelleiste, Rundstütze, Ø bis 60cm**
Menge: 0,000 St
DIN 276-18: 353
Leistungsbereiche: 014

**014.20.0240 Stufenvorderkante, gestockt**
Menge: 0,000 m
DIN 276-18: 353
Leistungsbereiche: 014

**014.20.0250 Stufenvorderkante, Pilzprofile**
Menge: 0,000 m
DIN 276-18: 353
Leistungsbereiche: 014

**014.20.0260 Stufenvorderkante, Edelstahlprofil**
Menge: 0,000 m
DIN 276-18: 353
Leistungsbereiche: 014

*Hinweis: Einbauteile*

**014.20.0270 Sockel, Edelstahl, Stütze, Ø300mm, H=10cm**
Menge: 0,000 St
DIN 276-18: 353
Leistungsbereiche: 014

#### Titel 014.21 Betonwerkstein Wandbeläge im Innenbereich

**014.21.0010 Wand, Betonwerkstein, Dünnbett, 40x60x1cm**
Menge: 0,000 m2
DIN 276-18: 345
Leistungsbereiche: 014

**014.21.0020 Wand, Betonwerkstein, Dünnbett, Bahn, 30cm, d=1cm**
Menge: 0,000 m2
DIN 276-18: 345
Leistungsbereiche: 014

**014.21.0030 Wand, Betonwerkstein, Dünnbett, Bahn, 10-30cm, d=1cm**
Menge: 0,000 m2
DIN 276-18: 345
Leistungsbereiche: 014

*Hinweis: ZULAGEN*

**014.21.0040 Zulage Verlegung Dickbett**
Menge: 0,000 m2
DIN 276-18: 345
Leistungsbereiche: 014

*Hinweis: LAIBUNGEN*

**014.21.0050 Aufzugsportal, Laibung, d=40mm**
Menge: 0,000 St
DIN 276-18: 345
Leistungsbereiche: 014

#### Titel 014.22 Betonwerkstein Fensterbank

**014.22.0010 Fensterbank, Betonwerkstein, außen, d=40mm**
Menge: 0,000 m
DIN 276-18: 334
Leistungsbereiche: 014

**014.22.0020 Fensterbank, Betonwerkstein, innen, d=40mm**
Menge: 0,000 m
DIN 276-18: 334
Leistungsbereiche: 014

#### Titel 014.23 Betonwerkstein Bodenbeläge im Außenbereich

*Hinweis: BETONWERKSTEIN*

**014.23.0010 Betonwerkstein, Splittbett, 30x30cm, d=40mm, R10**
Menge: 0,000 m2
DIN 276-18: 353
Leistungsbereiche: 014

**014.23.0020 Betonwerkstein, Splittbett, 40x40cm, d=40mm, R10**
Menge: 0,000 m2
DIN 276-18: 353
Leistungsbereiche: 014

**014.23.0030 Betonwerkstein, vergütet, Splittbett, 30x30cm, d=40mm, R10**
Menge: 0,000 m2
DIN 276-18: 353
Leistungsbereiche: 014

**014.23.0040 Betonwerkstein, vergütet, Splittbett, 40x40cm, d=40mm, R10**
Menge: 0,000 m2
DIN 276-18: 353
Leistungsbereiche: 014

**014.23.0050 Betonwerkstein, kalibriert, Verbund, 30x30xcm, R10**
Menge: 0,000 m2
DIN 276-18: 353
Leistungsbereiche: 014

**014.23.0060 Betonwerkstein, kalibriert, Verbund, 40x40x4,5cm, R10**
Menge: 0,000 m2
DIN 276-18: 353
Leistungsbereiche: 014

*Hinweis: Treppen und Podeste*

**014.23.0070 Podest, Betonwerkstein, Verbund, 30x30x4cm, R10**
Menge: 0,000 m2
DIN 276-18: 353
Leistungsbereiche: 014

**014.23.0080 Podest, Betonwerkstein, Verbund, 40x40x4,5cm, R10**
Menge: 0,000 m2
DIN 276-18: 353
Leistungsbereiche: 014

**014.23.0090 Podest, Betonwerkstein, kalibriert, Verbund, 40x40x4,5, R10**
Menge: 0,000 m2
DIN 276-18: 353
Leistungsbereiche: 014

**014.23.0100 Podest, Betonwerkstein, kalibriert, Verbund, 30x30x4cm, R10**
Menge: 0,000 m2
DIN 276-18: 353
Leistungsbereiche: 014

**014.23.0110 Tritt/Setzstufe, Betonwerkstein, Verbund, d=40mm, R10**
Menge: 0,000 m
DIN 276-18: 353
Leistungsbereiche: 014

**014.23.0120 Blockstufe, Betonwerkstein, Verbund, 30x18cm**
Menge: 0,000 m
DIN 276-18: 353
Leistungsbereiche: 014

*Hinweis: WASCHBETONPLATTEN*

**014.23.0130 Waschbetonplatten, Splittbett, 50x50cm, d=40mm**
Menge: 0,000 m2
DIN 276-18: 353
Leistungsbereiche: 014

**014.23.0140 Waschbetonplatten, Splittbett, 40x40cm, d=40mm**
Menge: 0,000 m2
DIN 276-18: 353
Leistungsbereiche: 014

*Hinweis: Treppen und Podeste*

**014.23.0150 Podest, Waschbetonplatten, Verbund, 40x40x4cm, R10**
Menge: 0,000 m2
DIN 276-18: 353
Leistungsbereiche: 014

**014.23.0160 Podest, Waschbetonplatten, Verbund, 50x50x4cm, R10**
Menge: 0,000 m2
DIN 276-18: 353
Leistungsbereiche: 014

**014.23.0170 Tritt-/Setzstufe, Waschbeton, Verbund, d=40mm, R10**
Menge: 0,000 m
DIN 276-18: 353
Leistungsbereiche: 014

**014.23.0180 Blockstufe, Waschbeton, Verbund, 30x18cm**
Menge: 0,000 m
DIN 276-18: 353
Leistungsbereiche: 014

*Hinweis: SONSTIGES - ZULAGEN, EINBAUTEILE, ANARBEITUNGEN*

*Hinweis: Flächen*

**014.23.0190 Zulage Verlegung Stelzlager**
Menge: 0,000 m2
DIN 276-18: 353
Leistungsbereiche: 014

*Hinweis: Einbauteile*

**014.23.0200 Dränmatte**
Menge: 0,000 m2
DIN 276-18: 353
Leistungsbereiche: 014

*Hinweis: Anarbeitungen/Aussparungen*

**014.23.0210 Randanschnitt, gerade anstelle Kiesstreifen**
Menge: 0,000 m
DIN 276-18: 353
Leistungsbereiche: 014

**014.23.0220 Randanschnitt, schräg anstelle Kiesstreifen**
Menge: 0,000 m
DIN 276-18: 353
Leistungsbereiche: 014

**014.23.0230 Randanschnitt, rund, R=>2,00m, anstelle Kiesstreifen**
Menge: 0,000 m
DIN 276-18: 353
Leistungsbereiche: 014

**014.23.0240 Aussparung, <0,10m2, Betonwerksteinboden**
Menge: 0,000 St
DIN 276-18: 353
Leistungsbereiche: 014

**014.23.0250 Aussparung, >0,10m2, Betonwerksteinboden**
Menge: 0,000 St
DIN 276-18: 353
Leistungsbereiche: 014

#### Titel 014.24 Betonwerkstein Betonpflaster

**014.24.0010 Pflasterflächen, Granit-Kleinpflaster**
Menge: 0,000 m2
DIN 276-18: 324
Leistungsbereiche: 014

**014.24.0020 Betonverbundpflaster, 10x20x8cm**
Menge: 0,000 m2
DIN 276-18: 324
Leistungsbereiche: 014

**014.24.0030 Betonpflaster, Sand/Splitt, 20x10-20x8cm**
Menge: 0,000 m2
DIN 276-18: 324
Leistungsbereiche: 014

**014.24.0040 Wabensteinpflaster, 6eck**
Menge: 0,000 m2
DIN 276-18: 324
Leistungsbereiche: 014

**014.24.0050 Wabensteine, Kunststoff, 38x56x5cm**
Menge: 0,000 m2
DIN 276-18: 324
Leistungsbereiche: 014

**014.24.0060 Betonpflasterplatten, 60x40x8cm, grau**
Menge: 0,000 m2
DIN 276-18: 324
Leistungsbereiche: 014

**014.24.0070 Betonpflasterplatten, 60x40x8cm, anthrazit**
Menge: 0,000 m2
DIN 276-18: 324
Leistungsbereiche: 014

**014.24.0080 Betonpflasterplatten, 20x20x8cm**
Menge: 0,000 m2
DIN 276-18: 324
Leistungsbereiche: 014

**014.24.0090 Betonpflasterplattenstreifen, 20x30x8cm**
Menge: 0,000 m
DIN 276-18: 324
Leistungsbereiche: 014

**014.24.0100 Zulage Verlegung im Mörtelbett**
Menge: 0,000 m
DIN 276-18: 324
Leistungsbereiche: 014

**014.24.0110 Zulage zementgeschlämmte Fugen**
Menge: 0,000 m2
DIN 276-18: 324
Leistungsbereiche: 014

**014.24.0120 Zulage Schuppenbogenverband**
Menge: 0,000 m2
DIN 276-18: 324
Leistungsbereiche: 014

**014.24.0130 Zulage Randausbildung rund**
Menge: 0,000 m
DIN 276-18: 324
Leistungsbereiche: 014

**014.24.0140 Verbundsteinpflaster wieder einbauen**
Menge: 0,000 m2
DIN 276-18: 324
Leistungsbereiche: 014

**014.24.0150 Zulage Pflastarbeiten im Gebäude**
Menge: 0,000 m2
DIN 276-18: 324
Leistungsbereiche: 014

#### Titel 014.25 Betonwerkstein Anarbeiten, An-/Abschlüsse

*Hinweis: EINBAUTEILE*

**014.25.0010 Zulage Aufzugsbelag, d=<20mm**
Menge: 0,000 m2
DIN 276-18: 353
Leistungsbereiche: 014

**014.25.0020 Bodentank belegen, eckig, 600x600mm**
Menge: 0,000 St
DIN 276-18: 353
Leistungsbereiche: 014

**014.25.0030 Bodentank belegen, rund, bis 300mm**
Menge: 0,000 St
DIN 276-18: 353
Leistungsbereiche: 014

*Hinweis: ANARBEITUNGEN/AUSSPARUNGEN*

**014.25.0040 Anarbeitung an Rundstütze, >0,10m2, Ø40cm**
Menge: 0,000 St
DIN 276-18: 353
Leistungsbereiche: 014

**014.25.0050 Anarbeitung an Stütze, >0,50cm2**
Menge: 0,000 St
DIN 276-18: 353
Leistungsbereiche: 014

**014.25.0060 Anarbeitung an Bodeneinlauf**
Menge: 0,000 St
DIN 276-18: 353
Leistungsbereiche: 014

**014.25.0070 Anarbeitung an Bodenablaufrinne**
Menge: 0,000 St
DIN 276-18: 353
Leistungsbereiche: 014

**014.25.0080 Anarbeitung Schrägen**
Menge: 0,000 m
DIN 276-18: 353
Leistungsbereiche: 014

**014.25.0090 Anarbeitung Rundung, R=>0,50m**
Menge: 0,000 m
DIN 276-18: 353
Leistungsbereiche: 014

**014.25.0100 Anarbeitung Rundung, R=>2,00m**
Menge: 0,000 m
DIN 276-18: 353
Leistungsbereiche: 014

**014.25.0110 Aussparung, eckig, <35x35cm**
Menge: 0,000 St
DIN 276-18: 353
Leistungsbereiche: 014

**014.25.0120 Aussparung, rund, Ø bis 35cm**
Menge: 0,000 St
DIN 276-18: 353
Leistungsbereiche: 014

**014.25.0130 Bohrung, Betonwerkstein, Ø bis 20mm**
Menge: 0,000 St
DIN 276-18: 353
Leistungsbereiche: 014

**014.25.0140 Öffnung nachträglich, Ø bis 12cm**
Menge: 0,000 St
DIN 276-18: 353
Leistungsbereiche: 014

**014.25.0150 Steckdosen-/Schalterbohrung, 62mm**
Menge: 0,000 St
DIN 276-18: 353
Leistungsbereiche: 014

#### Titel 014.26 Betonwerkstein Einbauteile

*Hinweis: SAUBERLAUFZONE*

**014.26.0010 Sauberlaufzone, Edelstahl, 40x60cm, Ripsprofil**
Menge: 0,000 St
DIN 276-18: 353
Leistungsbereiche: 014

**014.26.0020 Sauberlaufzone, Edelstahl, 60x80cm, Ripsprofil**
Menge: 0,000 St
DIN 276-18: 353
Leistungsbereiche: 014

**014.26.0030 Sauberlaufzone, Edelstahl, 100x150cm, Ripsprofil**
Menge: 0,000 St
DIN 276-18: 353
Leistungsbereiche: 014

**014.26.0040 Sauberlaufzone, Edelstahl, 150x200cm, Ripsprofil**
Menge: 0,000 St
DIN 276-18: 353
Leistungsbereiche: 014

**014.26.0050 Sauberlaufzone, Edelstahl, 200x300cm, Ripsprofil**
Menge: 0,000 St
DIN 276-18: 353
Leistungsbereiche: 014

**014.26.0060 Sauberlaufzone, Edelstahl, 40x60cm, Gummiprofil**
Menge: 0,000 St
DIN 276-18: 353
Leistungsbereiche: 014

**014.26.0070 Sauberlaufzone, Edelstahl, 60x80cm, Gummiprofil**
Menge: 0,000 St
DIN 276-18: 353
Leistungsbereiche: 014

**014.26.0080 Sauberlaufzone, Edelstahl, 100x150cm, Gummiprofil**
Menge: 0,000 St
DIN 276-18: 353
Leistungsbereiche: 014

**014.26.0090 Sauberlaufzone, Edelstahl, 150x200cm, Gummiprofil**
Menge: 0,000 St
DIN 276-18: 353
Leistungsbereiche: 014

**014.26.0100 Sauberlaufzone, Edelstahl, 200x300cm, Gummiprofil**
Menge: 0,000 St
DIN 276-18: 353
Leistungsbereiche: 014

**014.26.0110 Sauberlaufzone, Edelstahl, 40x60cm, Bürstenprofil**
Menge: 0,000 St
DIN 276-18: 353
Leistungsbereiche: 014

**014.26.0120 Sauberlaufzone, Edelstahl, 60x80cm, Bürstenprofil**
Menge: 0,000 St
DIN 276-18: 353
Leistungsbereiche: 014

**014.26.0130 Sauberlaufzone, Edelstahl, 100x150cm, Bürstenprofil**
Menge: 0,000 St
DIN 276-18: 353
Leistungsbereiche: 014

**014.26.0140 Sauberlaufzone, Edelstahl, 150x200cm, Bürstenprofil**
Menge: 0,000 St
DIN 276-18: 353
Leistungsbereiche: 014

**014.26.0150 Sauberlaufzone, Edelstahl, 200x300cm, Bürstenprofil**
Menge: 0,000 St
DIN 276-18: 353
Leistungsbereiche: 014

#### Titel 014.27 Betonwerkstein Profile, Fugen

*Hinweis: PROFILE*

**014.27.0010 Abschlussprofil, V2A, H=10mm**
Menge: 0,000 m
DIN 276-18: 345
Leistungsbereiche: 014

**014.27.0020 Abschlussprofil, Messing, H=10mm**
Menge: 0,000 m
DIN 276-18: 345
Leistungsbereiche: 014

**014.27.0030 Abschlussprofil, Alu, H=10mm**
Menge: 0,000 m
DIN 276-18: 345
Leistungsbereiche: 014

**014.27.0040 Trennschiene/-winkel, V2A, H=40mm**
Menge: 0,000 m
DIN 276-18: 353
Leistungsbereiche: 014

**014.27.0050 Trennschiene/-winkel, V2A, gebogen, H=40mm**
Menge: 0,000 m
DIN 276-18: 353
Leistungsbereiche: 014

**014.27.0060 Trennschiene/-winkel, V2A, H=70mm**
Menge: 0,000 m
DIN 276-18: 353
Leistungsbereiche: 014

**014.27.0070 Trennschiene/-winkel, V2A, gebogen, H=70mm**
Menge: 0,000 m
DIN 276-18: 353
Leistungsbereiche: 014

**014.27.0080 Trennschiene/-winkel, Messing, H=40mm**
Menge: 0,000 m
DIN 276-18: 353
Leistungsbereiche: 014

**014.27.0090 Trennschiene/-winkel, Messing, gebogen, H=40mm**
Menge: 0,000 m
DIN 276-18: 353
Leistungsbereiche: 014

**014.27.0100 Trennschiene/-winkel, Messing, H=70mm**
Menge: 0,000 m
DIN 276-18: 353
Leistungsbereiche: 014

**014.27.0110 Trennschiene/-winkel, Messing, gebogen, H=70mm**
Menge: 0,000 m
DIN 276-18: 353
Leistungsbereiche: 014

**014.27.0120 L-Profil, V2A, 120x100x4mm**
Menge: 0,000 m
DIN 276-18: 353
Leistungsbereiche: 014

**014.27.0130 L-Profil, V2A, 140x100x4mm**
Menge: 0,000 m
DIN 276-18: 353
Leistungsbereiche: 014

**014.27.0140 L-Profil, brünierter Stahl, 120x100x4mm**
Menge: 0,000 m
DIN 276-18: 353
Leistungsbereiche: 014

**014.27.0150 L-Profil, brünierter Stahl, 140x100x4mm**
Menge: 0,000 m
DIN 276-18: 353
Leistungsbereiche: 014

**014.27.0160 Eckschutzprofil, V2A, 40x40mm**
Menge: 0,000 m
DIN 276-18: 345
Leistungsbereiche: 014

**014.27.0170 Eckschutzprofil, Alu, 40x40mm**
Menge: 0,000 m
DIN 276-18: 345
Leistungsbereiche: 014

**014.27.0180 Dehnungsfugenprofil, V2A, H=8mm**
Menge: 0,000 m
DIN 276-18: 353
Leistungsbereiche: 014

**014.27.0190 Dehnungsfugenprofil, V2A, bis H=23mm**
Menge: 0,000 m
DIN 276-18: 353
Leistungsbereiche: 014

**014.27.0200 Dehnungsfugenprofil, V2A, bis H=43mm**
Menge: 0,000 m
DIN 276-18: 353
Leistungsbereiche: 014

**014.27.0210 Dehnungsfugenprofil, Messing, H=8mm**
Menge: 0,000 m
DIN 276-18: 353
Leistungsbereiche: 014

**014.27.0220 Dehnungsfugenprofil, Messing, bis H=23mm**
Menge: 0,000 m
DIN 276-18: 353
Leistungsbereiche: 014

**014.27.0230 Dehnungsfugenprofil, Messing, bis H=43mm**
Menge: 0,000 m
DIN 276-18: 353
Leistungsbereiche: 014

**014.27.0240 Dehnungsfugenprofil, Alu, H=8mm**
Menge: 0,000 m
DIN 276-18: 353
Leistungsbereiche: 014

**014.27.0250 Dehnungsfugenprofil, Alu, bis H=23mm**
Menge: 0,000 m
DIN 276-18: 353
Leistungsbereiche: 014

**014.27.0260 Dehnungsfugenprofil, Alu, bis H=43mm**
Menge: 0,000 m
DIN 276-18: 353
Leistungsbereiche: 014

**014.27.0270 Bauwerkstrennfuge, Profil, B=30mm, V2A**
Menge: 0,000 m
DIN 276-18: 353
Leistungsbereiche: 014

**014.27.0280 Bauwerkstrennfuge, Profil, B=30mm, Messing**
Menge: 0,000 m
DIN 276-18: 353
Leistungsbereiche: 014

*Hinweis: FUGEN*

**014.27.0290 dauerelastische Verfugung, Betonwerkstein**
Menge: 0,000 m
DIN 276-18: 353
Leistungsbereiche: 014

#### Titel 014.28 Betonwerkstein Oberflächenbehandlung

*Hinweis: BODENBELÄGE UND TREPPEN*

**014.28.0010 Imprägnierung, Boden, Betonwerkstein**
Menge: 0,000 m2
DIN 276-18: 353
Leistungsbereiche: 014

**014.28.0020 Imprägnierung, farbtonvertiefend, Boden, Betonwerkstein**
Menge: 0,000 m2
DIN 276-18: 353
Leistungsbereiche: 014

**014.28.0030 Glanzversiegelung, Boden, Betonwerkstein**
Menge: 0,000 m2
DIN 276-18: 353
Leistungsbereiche: 014

**014.28.0040 Fluatierung, Boden, Betonwerkstein**
Menge: 0,000 m2
DIN 276-18: 353
Leistungsbereiche: 014

**014.28.0050 nachpolieren, Boden, Betonwerkstein**
Menge: 0,000 m2
DIN 276-18: 353
Leistungsbereiche: 014

*Hinweis: WANDBELÄGE*

**014.28.0060 Imprägnierung, Wand, Betonwerkstein**
Menge: 0,000 m2
DIN 276-18: 345
Leistungsbereiche: 014

**014.28.0070 "Anti-Graffiti"-Oberflächenimprägnierung**
Menge: 0,000 m2
DIN 276-18: 339
Leistungsbereiche: 014

#### Titel 014.29 Betonwerkstein Schutzabdeckungen

**014.29.0010 Schutzabdeckung, Boden, Vlies + OSB**
Menge: 0,000 m2
DIN 276-18: 393
Leistungsbereiche: 014

**014.29.0020 Schutzabdeckung, Boden, Alukarton**
Menge: 0,000 m2
DIN 276-18: 393
Leistungsbereiche: 014

**014.29.0030 Schutzabdeckung, Tritt-/Setzstufen, Vlies + OSB**
Menge: 0,000 m2
DIN 276-18: 393
Leistungsbereiche: 014

**014.29.0040 Schutzabdeckung, Trittstufen, Karton**
Menge: 0,000 m
DIN 276-18: 393
Leistungsbereiche: 014

#### Titel 014.30 Betonwerkstein Instandsetzungsarbeiten

*Hinweis: ABBRUCH*

**014.30.0010 Betonwerksteinboden ausbauen, lagern**
Menge: 0,000 m2
DIN 276-18: 395
Leistungsbereiche: 014

*Hinweis: BODENBELÄGE*

**014.30.0020 Spachtelmasse vollständig entfernen**
Menge: 0,000 m2
DIN 276-18: 395
Leistungsbereiche: 014

**014.30.0030 Bodenbelag, Betonwerkstein, reinigen, ausbessern**
Menge: 0,000 m2
DIN 276-18: 395
Leistungsbereiche: 014

**014.30.0040 Tritt-/Setzstufe, Naturwerkstein, reinigen, ausbessern**
Menge: 0,000 m
DIN 276-18: 353
Leistungsbereiche: 014

**014.30.0050 Podestbelag, Betonwerkstein, reinigen, Bestand**
Menge: 0,000 m2
DIN 276-18: 395
Leistungsbereiche: 014

**014.30.0060 Tritt-/Setzstufe, Betonwerkstein, reinigen, Bestand**
Menge: 0,000 m
DIN 276-18: 353
Leistungsbereiche: 014

**014.30.0070 Einzelplatten, Betonwerkstein, erneuern**
Menge: 0,000 m2
DIN 276-18: 395
Leistungsbereiche: 014

**014.30.0080 Bodenbelag, Betonwerkstein, polieren**
Menge: 0,000 St
DIN 276-18: 395
Leistungsbereiche: 014

*Hinweis: SOCKELPLATTEN*

**014.30.0090 Sockelplatten, Betonwerkstein, erneuern**
Menge: 0,000 St
DIN 276-18: 395
Leistungsbereiche: 014

**014.30.0100 Sockelplatten, Naturwerkstein, reinigen**
Menge: 0,000 m
DIN 276-18: 395
Leistungsbereiche: 014

*Hinweis: SONSTIGES*

**014.30.0110 dauerelastische Verfugung erneuern, Betonwerkstein**
Menge: 0,000 m
DIN 276-18: 395
Leistungsbereiche: 014

#### Titel 014.90 Stundenlohnarbeiten

*Hinweis: ABRECHNUNGSHINWEIS Stundenlohnarbeiten*

**014.90.0010 Stundensatz: Fachwerker**
*** Bedarfsposition ohne GB
Menge: 0,000 h
DIN 276-18: 399
Leistungsbereiche: 014

**014.90.0020 Stundensatz: Bauhelfer**
*** Bedarfsposition ohne GB
Menge: 0,000 h
DIN 276-18: 399
Leistungsbereiche: 014

#### Titel 014.99 Kostenberechnungspauschale

**014.99.0010 Kostenberechnungspauschale: Naturwerksteinarbeiten**
Menge: 0,000 psch
DIN 276-18: 399
Leistungsbereiche: 014

**014.99.0020 Kostenberechnungspauschale: Betonwerksteinarbeiten**
Menge: 0,000 psch
DIN 276-18: 399
Leistungsbereiche: 014

### Gewerk 016 Zimmer-/Holzbauarbeiten

#### Titel 016.01 Dachkonstruktion

*Hinweis: HOLZ*

**016.01.0010 Bauschnittholz, Nadelholz C24, S10, GK1**
Menge: 0,000 m3
DIN 276-18: 361
Leistungsbereiche: 016

**016.01.0020 Brettschichtholz (BSH), Fichte, GL 24c Si**
Menge: 0,000 m3
DIN 276-18: 361
Leistungsbereiche: 016

**016.01.0030 Brettschichtholz (BSH), Fichte, GL 24h Si**
Menge: 0,000 m3
DIN 276-18: 361
Leistungsbereiche: 016

**016.01.0040 Brettschichtholz (BSH), Fichte, GL 28c Si**
Menge: 0,000 m3
DIN 276-18: 361
Leistungsbereiche: 016

**016.01.0050 Konstruktionsvollholz (KVH), Fichte/Tanne C24 Si, S10**
Menge: 0,000 m3
DIN 276-18: 361
Leistungsbereiche: 016

**016.01.0060 Konstruktionsvollholz (KVH), Fichte/Tanne C24 NSi, S10**
Menge: 0,000 m3
DIN 276-18: 361
Leistungsbereiche: 016

*Hinweis: BEARBEITUNGEN*

**016.01.0070 Abbund Bauholz für Dachkonstruktion**
Menge: 0,000 m
DIN 276-18: 361
Leistungsbereiche: 016

**016.01.0080 Zulage Abbund Gratsparren-/Kehlbalken**
Menge: 0,000 St
DIN 276-18: 361
Leistungsbereiche: 016

**016.01.0090 Sparren-/Pfettenköpfe, Si**
Menge: 0,000 St
DIN 276-18: 361
Leistungsbereiche: 016

**016.01.0100 Zulage Abbund Sichtbereiche**
Menge: 0,000 m3
DIN 276-18: 361
Leistungsbereiche: 016

**016.01.0110 Sparren-/Pfettenköpfe, Si einschl. Oberfläche**
Menge: 0,000 St
DIN 276-18: 361
Leistungsbereiche: 016

**016.01.0120 Vorbeugender chemischer Holzschutz, Iv, Prüfzeichen, Fichte/Tanne**
Menge: 0,000 m3
DIN 276-18: 361
Leistungsbereiche: 016

*Hinweis: BAUTEILE*

**016.01.0130 Dachgaube als Flachdach-/Schleppgaube 1,50x1,10m**
Menge: 0,000 St
DIN 276-18: 361
Leistungsbereiche: 016

**016.01.0140 Dachgaube als Flachdach-/Schleppgaube 2,50x1,25m**
Menge: 0,000 St
DIN 276-18: 361
Leistungsbereiche: 016

**016.01.0150 Dachgaube als Satteldach-/Spitzdachgaube 2,00x1,25m**
Menge: 0,000 St
DIN 276-18: 361
Leistungsbereiche: 016

**016.01.0160 Dachgaube als Satteldach-/Spitzdachgaube 3,00x1,60m**
Menge: 0,000 St
DIN 276-18: 361
Leistungsbereiche: 016

**016.01.0170 Dachgaube als Trapezdachgaube 1,50x1,25m**
Menge: 0,000 St
DIN 276-18: 361
Leistungsbereiche: 016

**016.01.0180 Dachgaube als Trapezdachgaube 2,50x1,48m**
Menge: 0,000 St
DIN 276-18: 361
Leistungsbereiche: 016

**016.01.0190 Dachgaube als Walmdachgaube 3,00x1,50m**
Menge: 0,000 St
DIN 276-18: 361
Leistungsbereiche: 016

**016.01.0200 Dachgaube als Walmdachgaube 4,00x1,75m**
Menge: 0,000 St
DIN 276-18: 361
Leistungsbereiche: 016

**016.01.0210 Dachgaube als Fledermausgaube 5,00x1,25m**
Menge: 0,000 St
DIN 276-18: 361
Leistungsbereiche: 016

**016.01.0220 Dachgaube als Fledermausgaube 7,00x1,25m**
Menge: 0,000 St
DIN 276-18: 361
Leistungsbereiche: 016

**016.01.0230 Wechsel Dachfenster, < 80x150cm, neu**
Menge: 0,000 St
DIN 276-18: 362
Leistungsbereiche: 016

**016.01.0240 Wechsel Dachfenster, <100x150cm, neu**
Menge: 0,000 St
DIN 276-18: 362
Leistungsbereiche: 016

**016.01.0250 Wechsel Dachfenster, <120x180cm, neu**
Menge: 0,000 St
DIN 276-18: 362
Leistungsbereiche: 016

**016.01.0260 Einschubtreppe, Holz, 2tlg, gedämmt, 70/140cm**
Menge: 0,000 St
DIN 276-18: 359
Leistungsbereiche: 016

**016.01.0270 Scherentreppe, Aluminium, 1tlg, 70/140cm**
Menge: 0,000 St
DIN 276-18: 359
Leistungsbereiche: 016

*Hinweis: STAHLKONSTRUKTIONEN*

**016.01.0280 Stahlkonstruktion Dach, S235JR**
Menge: 0,000 t
DIN 276-18: 361
Leistungsbereiche: 016

**016.01.0290 Korrosionsschutz C3 Stahlkonstruktion**
Menge: 0,000 t
DIN 276-18: 361
Leistungsbereiche: 016

**016.01.0300 Brandschutzbeschichtung, Stahl, F30/R30**
Menge: 0,000 m2
DIN 276-18: 361
Leistungsbereiche: 016

*Hinweis: BEFESTIGUNGSMITTEL*

**016.01.0310 Pauschale konstruktiv erford. Befestigungsmittel**
Menge: 0,000 psch
DIN 276-18: 361
Leistungsbereiche: 016

**016.01.0320 Holzschraube Zn <6x140mm**
Menge: 0,000 St
DIN 276-18: 361
Leistungsbereiche: 016

**016.01.0330 Holzschraube Zn <8x200mm**
Menge: 0,000 St
DIN 276-18: 361
Leistungsbereiche: 016

**016.01.0340 Holzschraube Zn <8x300mm**
Menge: 0,000 St
DIN 276-18: 361
Leistungsbereiche: 016

**016.01.0350 Holzschraube Zn <8x400mm**
Menge: 0,000 St
DIN 276-18: 361
Leistungsbereiche: 016

**016.01.0360 Holzschraube Zn <10x200mm**
Menge: 0,000 St
DIN 276-18: 361
Leistungsbereiche: 016

**016.01.0370 Holzschraube Zn <10x300mm**
Menge: 0,000 St
DIN 276-18: 361
Leistungsbereiche: 016

**016.01.0380 Holzschraube Zn <10x400mm**
Menge: 0,000 St
DIN 276-18: 361
Leistungsbereiche: 016

**016.01.0390 Holzschraube A2 <6x140mm**
Menge: 0,000 St
DIN 276-18: 361
Leistungsbereiche: 016

**016.01.0400 Holzschraube A2 <8x200mm**
Menge: 0,000 St
DIN 276-18: 361
Leistungsbereiche: 016

**016.01.0410 Holzschraube A2 <8x300mm**
Menge: 0,000 St
DIN 276-18: 361
Leistungsbereiche: 016

**016.01.0420 Holzschraube A2 <8x400mm**
Menge: 0,000 St
DIN 276-18: 361
Leistungsbereiche: 016

**016.01.0430 Holzschraube A2 <10x200mm**
Menge: 0,000 St
DIN 276-18: 361
Leistungsbereiche: 016

**016.01.0440 Holzschraube A2 <10x300mm**
Menge: 0,000 St
DIN 276-18: 361
Leistungsbereiche: 016

**016.01.0450 Holzschraube A2 <10x400mm**
Menge: 0,000 St
DIN 276-18: 361
Leistungsbereiche: 016

**016.01.0460 Holzschraube A4 <6x140mm**
Menge: 0,000 St
DIN 276-18: 361
Leistungsbereiche: 016

**016.01.0470 Holzschraube A4 <8x200mm**
Menge: 0,000 St
DIN 276-18: 361
Leistungsbereiche: 016

**016.01.0480 Holzschraube A4 <8x300mm**
Menge: 0,000 St
DIN 276-18: 361
Leistungsbereiche: 016

**016.01.0490 Holzschraube A4 <8x400mm**
Menge: 0,000 St
DIN 276-18: 361
Leistungsbereiche: 016

**016.01.0500 Holzschraube A4 <10x200mm**
Menge: 0,000 St
DIN 276-18: 361
Leistungsbereiche: 016

**016.01.0510 Holzschraube A4 <10x300mm**
Menge: 0,000 St
DIN 276-18: 361
Leistungsbereiche: 016

**016.01.0520 Holzschraube A4 <10x400mm**
Menge: 0,000 St
DIN 276-18: 361
Leistungsbereiche: 016

**016.01.0530 Epoxid-Verbundanker M12-M16, Ankerstange**
Menge: 0,000 St
DIN 276-18: 361
Leistungsbereiche: 016

**016.01.0540 Epoxid-Verbundanker M20-M24, Ankerstange**
Menge: 0,000 St
DIN 276-18: 361
Leistungsbereiche: 016

**016.01.0550 Epoxid-Verbundanker M30, Ankerstange**
Menge: 0,000 St
DIN 276-18: 361
Leistungsbereiche: 016

**016.01.0560 Injektionsmörtel M12-M16, Ankerstange**
Menge: 0,000 St
DIN 276-18: 361
Leistungsbereiche: 016

**016.01.0570 Injektionsmörtel M20-M30, Ankerstange**
Menge: 0,000 St
DIN 276-18: 361
Leistungsbereiche: 016

**016.01.0580 Stahl-Befestigungsmittel, galvanisch verzinkt**
Menge: 0,000 kg
DIN 276-18: 361
Leistungsbereiche: 016

**016.01.0590 Stahl-Befestigungsmittel, feuerverzinkt**
Menge: 0,000 kg
DIN 276-18: 361
Leistungsbereiche: 016

**016.01.0600 Befestigungsmittel, V2A/Edelstahl**
Menge: 0,000 kg
DIN 276-18: 361
Leistungsbereiche: 016

**016.01.0610 Windrispenband, feuerverzinkt, 40x2mm**
Menge: 0,000 m
DIN 276-18: 361
Leistungsbereiche: 016

*Hinweis: PFOSTENANKER/ STÜTZENFUESSE*

**016.01.0620 Stützenfuß, U-Stahlprofil </=120mm, einbetoniert**
Stützenfuß, U-Stahlprofil
Menge: 0,000 St
DIN 276-18: 361
Leistungsbereiche: 016

**016.01.0630 Stützenfuß, U-Stahlprofil </=180mm, einbetoniert**
Stützenfuß, U-Stahlprofil
Menge: 0,000 St
DIN 276-18: 361
Leistungsbereiche: 016

**016.01.0640 Stützenfuß, Form H </=120mm, einbetoniert**
Stützenfuß, Form H
Menge: 0,000 St
DIN 276-18: 361
Leistungsbereiche: 016

**016.01.0650 Stützenfuß, Form H </=180mm, einbetoniert**
Stützenfuß, Form H
Menge: 0,000 St
DIN 276-18: 361
Leistungsbereiche: 016

**016.01.0660 Stützenfuß, Form P </=120mm, angedübelt**
Stützenfuß, Form P
Menge: 0,000 St
DIN 276-18: 361
Leistungsbereiche: 016

**016.01.0670 Stützenfuß, Form P </=180mm, angedübelt**
Stützenfuß, Form P
Menge: 0,000 St
DIN 276-18: 361
Leistungsbereiche: 016

**016.01.0680 Stützenfuß, Form T </=120mm, angedübelt**
Stützenfuß, Form T
Menge: 0,000 St
DIN 276-18: 361
Leistungsbereiche: 016

**016.01.0690 Stützenfuß, Form T </=180mm, angedübelt**
Stützenfuß, Form T
Menge: 0,000 St
DIN 276-18: 361
Leistungsbereiche: 016

#### Titel 016.02 Schalungen und Verkleidungen, Dach

**016.02.0010 Dachschalung Rauspund Nadelholz N+F, d=24mm**
Menge: 0,000 m2
DIN 276-18: 363
Leistungsbereiche: 016

**016.02.0020 Dachschalung Bretter Nadelholz, d=24mm, sägerau**
Menge: 0,000 m2
DIN 276-18: 363
Leistungsbereiche: 016

**016.02.0030 Dachschalung Bretter Nadelholz, d=28mm, sägerau**
Menge: 0,000 m2
DIN 276-18: 363
Leistungsbereiche: 016

**016.02.0040 Dachschalung Holzwerkstoffplatte, OSB/4, NuF, d=22mm**
Menge: 0,000 m2
DIN 276-18: 363
Leistungsbereiche: 016

**016.02.0050 Dachschalung Holzwerkstoffplatte, OSB/4, NuF, d=25mm**
Menge: 0,000 m2
DIN 276-18: 363
Leistungsbereiche: 016

**016.02.0060 Dachschalung Holzwerkstoffplatte, OSB/4, NuF, d=30mm**
Menge: 0,000 m2
DIN 276-18: 363
Leistungsbereiche: 016

**016.02.0070 Unterdachschalung, Fichte, NF, Si, d=19mm, lasiert**
Menge: 0,000 m2
DIN 276-18: 363
Leistungsbereiche: 016

**016.02.0080 Unterdachschalung, Lärche, NF, Si, d=19mm**
Menge: 0,000 m2
DIN 276-18: 363
Leistungsbereiche: 016

**016.02.0090 Traufkasten, Schalung, Si, NF, >/=18mm**
Menge: 0,000 m2
DIN 276-18: 363
Leistungsbereiche: 016

**016.02.0100 Traufkasten, Schalung, Si, NF, >/=18mm, lasiert**
Menge: 0,000 m2
DIN 276-18: 363
Leistungsbereiche: 016

**016.02.0110 Bekleidung Gaubenwange Lärche, sägerau**
Menge: 0,000 m2
DIN 276-18: 363
Leistungsbereiche: 016

**016.02.0120 Bekleidung Gaubenwange Lärche, lasiert**
Menge: 0,000 m2
DIN 276-18: 363
Leistungsbereiche: 016

#### Titel 016.03 Schalungen und Bekleidungen, Wand

**016.03.0010 Rhombus-Schalung, Lärche, WD180mm**
Menge: 0,000 m2
DIN 276-18: 335
Leistungsbereiche: 016

**016.03.0020 Boden-Deckel-Schalung, Lärche rauh, WD180mm**
Menge: 0,000 m2
DIN 276-18: 335
Leistungsbereiche: 016

**016.03.0030 Boden-Deckel-Schalung, Lärche gehobelt, WD180mm**
Menge: 0,000 m2
DIN 276-18: 335
Leistungsbereiche: 016

**016.03.0040 Deckleisten-Schalung, Lärche gehobelt, WD180mm**
Menge: 0,000 m2
DIN 276-18: 335
Leistungsbereiche: 016

**016.03.0050 Profilbrett-Schalung, Lärche gehobelt, WD180mm**
Menge: 0,000 m2
DIN 276-18: 335
Leistungsbereiche: 016

**016.03.0060 Stülpschalung, Lärche gehobelt, WD180mm**
Menge: 0,000 m2
DIN 276-18: 335
Leistungsbereiche: 016

**016.03.0070 Rhombus-Leisten, Lärche, WD180mm**
Menge: 0,000 m2
DIN 276-18: 335
Leistungsbereiche: 016

**016.03.0080 Eckausbildung, stumpfer Gehrungsstoß**
Menge: 0,000 m
DIN 276-18: 335
Leistungsbereiche: 016

**016.03.0090 Eckausbildung, offener Gehrungsstoß**
Menge: 0,000 m
DIN 276-18: 335
Leistungsbereiche: 016

**016.03.0100 Eckausbildung, Aluminiumeckprofil**
Menge: 0,000 m
DIN 276-18: 335
Leistungsbereiche: 016

**016.03.0110 Eckausbildung, VA-Eckprofil**
Menge: 0,000 m
DIN 276-18: 335
Leistungsbereiche: 016

**016.03.0120 Eckausbildung, Deckbretter**
Menge: 0,000 m
DIN 276-18: 335
Leistungsbereiche: 016

**016.03.0130 Schrägschnitte Außenwandbekleidung**
Menge: 0,000 St
DIN 276-18: 335
Leistungsbereiche: 016

**016.03.0140 Laibungs-/Sturzbretter Öffnung <1,00m2**
Menge: 0,000 m
DIN 276-18: 335
Leistungsbereiche: 016

**016.03.0150 Laibungs-/Sturzbretter Öffnung <1,80m2**
Menge: 0,000 m
DIN 276-18: 335
Leistungsbereiche: 016

**016.03.0160 Laibungs-/Sturzbretter Öffnung <3,00m2**
Menge: 0,000 m
DIN 276-18: 335
Leistungsbereiche: 016

**016.03.0170 Abschluss Außenwandbekleidung Sockel**
Menge: 0,000 m
DIN 276-18: 335
Leistungsbereiche: 016

**016.03.0180 Insektenschutzgitter, Kunststoff-Winkelprofil**
Menge: 0,000 m
DIN 276-18: 335
Leistungsbereiche: 016

**016.03.0190 Insektenschutzgitter, Aluminium-Winkelprofil**
Menge: 0,000 m
DIN 276-18: 335
Leistungsbereiche: 016

**016.03.0200 Insektenschutzgitter, bandverzinktes Winkelprofil**
Menge: 0,000 m
DIN 276-18: 335
Leistungsbereiche: 016

**016.03.0210 Insektenschutzgitter, VA-Winkelprofil**
Menge: 0,000 m
DIN 276-18: 335
Leistungsbereiche: 016

**016.03.0220 Außenwandbekleidung, Durchdringung </= Ø100mm**
Außenwandbekleidung, Durchdringung
Menge: 0,000 St
DIN 276-18: 335
Leistungsbereiche: 016

**016.03.0230 Revisionsklappe in Außenwandbekleidung**
Menge: 0,000 St
DIN 276-18: 335
Leistungsbereiche: 016

**016.03.0240 Horiz. Brandsperre Außenwandbekleidung**
Menge: 0,000 m
DIN 276-18: 335
Leistungsbereiche: 016

**016.03.0250 Formteil horiz. Brandsperre Außenwandbekleidung**
Menge: 0,000 St
DIN 276-18: 335
Leistungsbereiche: 016

#### Titel 016.04 Dämmungen

*Hinweis: ZWISCHENSPARRENDÄMMUNG*

**016.04.0010 Zwischensparrendämmung, Glaswolle, d=120mm**
Menge: 0,000 m2
DIN 276-18: 361
Leistungsbereiche: 016

**016.04.0020 Zwischensparrendämmung, Glaswolle, d=140mm**
Menge: 0,000 m2
DIN 276-18: 361
Leistungsbereiche: 016

**016.04.0030 Zwischensparrendämmung, Glaswolle, d=160mm**
Menge: 0,000 m2
DIN 276-18: 361
Leistungsbereiche: 016

**016.04.0040 Zwischensparrendämmung, Glaswolle, d=180mm**
Menge: 0,000 m2
DIN 276-18: 361
Leistungsbereiche: 016

**016.04.0050 Zwischensparrendämmung, Glaswolle, d=200mm**
Menge: 0,000 m2
DIN 276-18: 361
Leistungsbereiche: 016

**016.04.0060 Zwischensparrendämmung, Glaswolle, d=220mm**
Menge: 0,000 m2
DIN 276-18: 361
Leistungsbereiche: 016

**016.04.0070 Zwischensparrendämmung, Glaswolle, d=240mm**
Menge: 0,000 m2
DIN 276-18: 361
Leistungsbereiche: 016

**016.04.0080 Zwischensparrendämmung, Steinwolle, d=120mm**
Menge: 0,000 m2
DIN 276-18: 361
Leistungsbereiche: 016

**016.04.0090 Zwischensparrendämmung, Steinwolle, d=140mm**
Menge: 0,000 m2
DIN 276-18: 361
Leistungsbereiche: 016

**016.04.0100 Zwischensparrendämmung, Steinwolle, d=160mm**
Menge: 0,000 m2
DIN 276-18: 361
Leistungsbereiche: 016

**016.04.0110 Zwischensparrendämmung, Steinwolle, d=180mm**
Menge: 0,000 m2
DIN 276-18: 361
Leistungsbereiche: 016

**016.04.0120 Zwischensparrendämmung, Steinwolle, d=200mm**
Menge: 0,000 m2
DIN 276-18: 361
Leistungsbereiche: 016

**016.04.0130 Zwischensparrendämmung, Steinwolle, d=220mm**
Menge: 0,000 m2
DIN 276-18: 361
Leistungsbereiche: 016

**016.04.0140 Zwischensparrendämmung, Steinwolle, d=240mm**
Menge: 0,000 m2
DIN 276-18: 361
Leistungsbereiche: 016

**016.04.0150 Zwischensparrendämmung, Holzfaser, d=120mm**
Menge: 0,000 m2
DIN 276-18: 361
Leistungsbereiche: 016

**016.04.0160 Zwischensparrendämmung, Holzfaser, d=140mm**
Menge: 0,000 m2
DIN 276-18: 361
Leistungsbereiche: 016

**016.04.0170 Zwischensparrendämmung, Holzfaser, d=160mm**
Menge: 0,000 m2
DIN 276-18: 361
Leistungsbereiche: 016

**016.04.0180 Zwischensparrendämmung, Holzfaser, d=180mm**
Menge: 0,000 m2
DIN 276-18: 361
Leistungsbereiche: 016

**016.04.0190 Zwischensparrendämmung, Holzfaser, d=200mm**
Menge: 0,000 m2
DIN 276-18: 361
Leistungsbereiche: 016

**016.04.0200 Zwischensparrendämmung, Holzfaser, d=220mm**
Menge: 0,000 m2
DIN 276-18: 361
Leistungsbereiche: 016

**016.04.0210 Zwischensparrendämmung, Holzfaser, d=240mm**
Menge: 0,000 m2
DIN 276-18: 361
Leistungsbereiche: 016

**016.04.0220 Zwischensparrendämmung, Hanffaser, d=120mm**
Menge: 0,000 m2
DIN 276-18: 361
Leistungsbereiche: 016

**016.04.0230 Zwischensparrendämmung, Hanffaser, d=140mm**
Menge: 0,000 m2
DIN 276-18: 361
Leistungsbereiche: 016

**016.04.0240 Zwischensparrendämmung, Hanffaser, d=160mm**
Menge: 0,000 m2
DIN 276-18: 361
Leistungsbereiche: 016

**016.04.0250 Zwischensparrendämmung, Hanffaser, d=180mm**
Menge: 0,000 m2
DIN 276-18: 361
Leistungsbereiche: 016

**016.04.0260 Zwischensparrendämmung, Hanffaser, d=200mm**
Menge: 0,000 m2
DIN 276-18: 361
Leistungsbereiche: 016

**016.04.0270 Zwischensparrendämmung, Hanffaser, d=220mm**
Menge: 0,000 m2
DIN 276-18: 361
Leistungsbereiche: 016

**016.04.0280 Zwischensparrendämmung, Hanffaser, d=240mm**
Menge: 0,000 m2
DIN 276-18: 361
Leistungsbereiche: 016

**016.04.0290 Zwischensparrendämmung, Schafwolle, d=120mm**
Menge: 0,000 m2
DIN 276-18: 361
Leistungsbereiche: 016

**016.04.0300 Zwischensparrendämmung, Schafwolle, d=140mm**
Menge: 0,000 m2
DIN 276-18: 361
Leistungsbereiche: 016

**016.04.0310 Zwischensparrendämmung, Schafwolle, d=180mm**
Menge: 0,000 m2
DIN 276-18: 361
Leistungsbereiche: 016

**016.04.0320 Zwischensparrendämmung, Zellulose, d=140mm**
Menge: 0,000 m2
DIN 276-18: 361
Leistungsbereiche: 016

**016.04.0330 Zwischensparrendämmung, Zellulose, d=160mm**
Menge: 0,000 m2
DIN 276-18: 361
Leistungsbereiche: 016

**016.04.0340 Zwischensparrendämmung, Zellulose, d=200mm**
Menge: 0,000 m2
DIN 276-18: 361
Leistungsbereiche: 016

**016.04.0350 Zwischensparrendämmung, Zellulose, d=240mm**
Menge: 0,000 m2
DIN 276-18: 361
Leistungsbereiche: 016

**016.04.0360 Dampfbremse, Innenbereich Dach**
Menge: 0,000 m2
DIN 276-18: 361
Leistungsbereiche: 016

**016.04.0370 Dampfsperre, Innenbereich Dach**
Menge: 0,000 m2
DIN 276-18: 361
Leistungsbereiche: 016

**016.04.0380 Dachflächenfenster, Dampfbremse/Dampfsperre anarbeiten**
Menge: 0,000 St
DIN 276-18: 361
Leistungsbereiche: 016

*Hinweis: DECKENDÄMMUNG*

**016.04.0390 Dachboden-Dämmplatte, Steinwolle, d=140mm, Dampfbremsfolie**
Menge: 0,000 m2
DIN 276-18: 353
Leistungsbereiche: 016

**016.04.0400 Dachboden-Dämmplatte, Steinwolle, d=160mm, Dampfbremsfolie**
Menge: 0,000 m2
DIN 276-18: 353
Leistungsbereiche: 016

**016.04.0410 Dachboden-Dämmplatte, Steinwolle, d=200mm, Dampfbremsfolie**
Menge: 0,000 m2
DIN 276-18: 353
Leistungsbereiche: 016

**016.04.0420 Dachboden-Dämmplatte, Steinwolle, d=240mm, Dampfbremsfolie**
Menge: 0,000 m2
DIN 276-18: 353
Leistungsbereiche: 016

**016.04.0430 Wärmedämmung, Gefach Holzbalkendecke, Glaswolle, d=100mm**
Menge: 0,000 m2
DIN 276-18: 353
Leistungsbereiche: 016

**016.04.0440 Wärmedämmung, Gefach Holzbalkendecke, Glaswolle, d=120mm**
Menge: 0,000 m2
DIN 276-18: 353
Leistungsbereiche: 016

**016.04.0450 Wärmedämmung, Gefach Holzbalkendecke, Glaswolle, d=140mm**
Menge: 0,000 m2
DIN 276-18: 353
Leistungsbereiche: 016

#### Titel 016.05 Dachbinder

**016.05.0010 Technische Bearbeitung**
Menge: 0,000 psch
DIN 276-18: 399
Leistungsbereiche: 016

**016.05.0020 Nagelplattenbinder, Pultdachbinder, L=11,50m**
Menge: 0,000 St
DIN 276-18: 361
Leistungsbereiche: 016

**016.05.0030 Nagelplattenbinder, Dreiecksbinder, L=18,30m**
Menge: 0,000 St
DIN 276-18: 361
Leistungsbereiche: 016

#### Titel 016.06 Holzfertigteilbauweise

*Hinweis: AUSSENWÄNDE*

**016.06.0010 Außenwand Holztafelbau, WDVS, d=295mm, >47dB**
Menge: 0,000 m2
DIN 276-18: 337
Leistungsbereiche: 016

**016.06.0020 Außenwand Holztafelbau Deckenstirnbekleidung**
Menge: 0,000 m
DIN 276-18: 337
Leistungsbereiche: 016

**016.06.0030 Außenwand Holztafelbau Nivellierschwelle, KVH**
Menge: 0,000 m
DIN 276-18: 337
Leistungsbereiche: 016

**016.06.0040 Türöffnung, Außenwand, 1flg**
Menge: 0,000 St
DIN 276-18: 334
Leistungsbereiche: 016

**016.06.0050 Türöffnung, Außenwand, 2flg**
Menge: 0,000 St
DIN 276-18: 334
Leistungsbereiche: 016

**016.06.0060 Fensteröffnung, Außenwand, <1,00m2**
Menge: 0,000 St
DIN 276-18: 334
Leistungsbereiche: 016

**016.06.0070 Fensteröffnung, Außenwand, <1,80m2**
Menge: 0,000 St
DIN 276-18: 334
Leistungsbereiche: 016

**016.06.0080 Fensteröffnung, Außenwand, <2,50m2**
Menge: 0,000 St
DIN 276-18: 334
Leistungsbereiche: 016

**016.06.0090 Laibungsaussparung Außenwandlüfter (ALD)**
Menge: 0,000 St
DIN 276-18: 334
Leistungsbereiche: 016

**016.06.0100 Wanddurchbruch Außenwand <400cm2**
Menge: 0,000 St
DIN 276-18: 334
Leistungsbereiche: 016

**016.06.0110 Wanddurchbruch Außenwand <1200cm2**
Menge: 0,000 St
DIN 276-18: 334
Leistungsbereiche: 016

*Hinweis: INNENWÄNDE HOLZTAFELBAU*

**016.06.0120 Innenwand, tragend, Holztafelbau, d=130mm, 38-40dB**
Menge: 0,000 m2
DIN 276-18: 346
Leistungsbereiche: 016

**016.06.0130 Innenwand, tragend, Holztafelbau, Feuchtraum, d=190mm**
Menge: 0,000 m2
DIN 276-18: 346
Leistungsbereiche: 016

**016.06.0140 Innenwand, nichttragend, Holztafelbau, d=110mm**
Menge: 0,000 m2
DIN 276-18: 346
Leistungsbereiche: 016

**016.06.0150 Türöffnung, Innenwand, 1flg**
Menge: 0,000 St
DIN 276-18: 344
Leistungsbereiche: 016

**016.06.0160 Türöffnung, Innenwand, 2flg**
Menge: 0,000 St
DIN 276-18: 344
Leistungsbereiche: 016

**016.06.0170 Wanddurchbruch Innenwand, <400cm2**
Menge: 0,000 St
DIN 276-18: 344
Leistungsbereiche: 016

**016.06.0180 Wanddurchbruch Innenwand, <1200cm2**
Menge: 0,000 St
DIN 276-18: 344
Leistungsbereiche: 016

**016.06.0190 Wanddurchbruch Innenwand, Laibung, <400cm2**
Menge: 0,000 St
DIN 276-18: 344
Leistungsbereiche: 016

**016.06.0200 Wanddurchbruch Innenwand, Laibung, <1200cm2**
Menge: 0,000 St
DIN 276-18: 344
Leistungsbereiche: 016

**016.06.0210 Nachtr. Bohrung Holztafelbauwand, </=100mm**
Nachtr. Bohrung Holztafelbauwand,
Menge: 0,000 St
DIN 276-18: 344
Leistungsbereiche: 016

**016.06.0220 Nachtr. Bohrung Holztafelbauwand, </=125mm**
Nachtr. Bohrung Holztafelbauwand,
Menge: 0,000 St
DIN 276-18: 344
Leistungsbereiche: 016

**016.06.0230 Nachtr. Bohrung Holztafelbauwand, </=200mm**
Nachtr. Bohrung Holztafelbauwand,
Menge: 0,000 St
DIN 276-18: 344
Leistungsbereiche: 016

**016.06.0240 Nachtr. Bohrung Holztafelbauwand, </=250mm**
Nachtr. Bohrung Holztafelbauwand,
Menge: 0,000 St
DIN 276-18: 344
Leistungsbereiche: 016

*Hinweis: DECKEN*

**016.06.0250 Geschossdecke/CLT-Hohlkastenelement, L<= 6,00m, REI60**
Menge: 0,000 m2
DIN 276-18: 351
Leistungsbereiche: 016

**016.06.0260 Geschossdecke/CLT-Hohlkastenelement, L</=10,00m, REI90**
Geschossdecke/CLT-Hohlkastenelement, L
Menge: 0,000 m2
DIN 276-18: 351
Leistungsbereiche: 016

**016.06.0270 Geschossdecke/CLT-Hohlkastenelement, REI60, Gefach-Schallschutz**
Menge: 0,000 m2
DIN 276-18: 351
Leistungsbereiche: 016

**016.06.0280 Geschossdecke/CLT-Hohlkastenelement, REI90, Gefach-Schallschutz**
Menge: 0,000 m2
DIN 276-18: 351
Leistungsbereiche: 016

**016.06.0290 Brettsperrholz-Rippenelement als Geschossdecke, L</=6,00m, REI60**
Brettsperrholz-Rippenelement als Geschossdecke, L
Menge: 0,000 m2
DIN 276-18: 351
Leistungsbereiche: 016

**016.06.0300 Brettsperrholz-Rippenelement als Geschossdecke, L</=10,00m, REI90**
Brettsperrholz-Rippenelement als Geschossdecke, L
Menge: 0,000 m2
DIN 276-18: 351
Leistungsbereiche: 016

**016.06.0310 CLT-Massivholzelement als Geschossdecke, L</=8,00m, REI60**
CLT-Massivholzelement als Geschossdecke, L
Menge: 0,000 m2
DIN 276-18: 351
Leistungsbereiche: 016

**016.06.0320 CLT-Massivholzelement als Geschossdecke, L</=10,00m, REI90**
CLT-Massivholzelement als Geschossdecke, L
Menge: 0,000 m2
DIN 276-18: 351
Leistungsbereiche: 016

**016.06.0330 BSH-Massivholzelement als Geschossdecke, L</=8,00m, REI60**
BSH-Massivholzelement als Geschossdecke, L
Menge: 0,000 m2
DIN 276-18: 351
Leistungsbereiche: 016

**016.06.0340 BSH-Massivholzelement als Geschossdecke, L</=10,00m, REI90**
BSH-Massivholzelement als Geschossdecke, L
Menge: 0,000 m2
DIN 276-18: 351
Leistungsbereiche: 016

**016.06.0350 Zulage Einlegebrett für Decken-Hohlkastenelement**
Menge: 0,000 m
DIN 276-18: 351
Leistungsbereiche: 016

**016.06.0360 Zulage Fremdfeder für Decken-Hohlkastenelement**
Menge: 0,000 m
DIN 276-18: 351
Leistungsbereiche: 016

**016.06.0370 Schüttung für Geschossdecke, Schallschutz**
Menge: 0,000 m2
DIN 276-18: 351
Leistungsbereiche: 016

**016.06.0380 UV-Schutz für Holzoberfläche, Si**
Menge: 0,000 m2
DIN 276-18: 351
Leistungsbereiche: 016

**016.06.0390 Wasserabweisende Beschichtung, Deckenelemente**
Menge: 0,000 m2
DIN 276-18: 351
Leistungsbereiche: 016

**016.06.0400 Regensichere Funktionsbahn, Feuchteschutz**
Menge: 0,000 m2
DIN 276-18: 351
Leistungsbereiche: 016

**016.06.0410 Wasserfeste Stoßabklebung**
Menge: 0,000 m
DIN 276-18: 351
Leistungsbereiche: 016

**016.06.0420 Abbund/Schrägschnitt Holz-Elementdecke, Massivholz**
Menge: 0,000 m
DIN 276-18: 351
Leistungsbereiche: 016

**016.06.0430 Abbund/Rundung Holz-Elementdecke, Massivholz, </= 5,00m**
Abbund/Rundung Holz-Elementdecke, Massivholz,
Menge: 0,000 m
DIN 276-18: 351
Leistungsbereiche: 016

**016.06.0440 Aussparung, Massivholz-Deckenelement, <100cm2**
Menge: 0,000 St
DIN 276-18: 351
Leistungsbereiche: 016

**016.06.0450 Aussparung in Massivholz-Deckenelement, <500cm2**
Menge: 0,000 St
DIN 276-18: 351
Leistungsbereiche: 016

*Hinweis: HOHLKASTEN-STAHLTRÄGER FÜR HYBRIDVERBINDUNG*

**016.06.0460 Deckengleicher Hohlkasten-Stahlträger für Hybridverbindung, HBV-Decke**
Menge: 0,000 m
DIN 276-18: 351
Leistungsbereiche: 016

**016.06.0470 Auflagerkonsole für Hohlkasten-Stahlträger/Verbundträger**
Menge: 0,000 St
DIN 276-18: 351
Leistungsbereiche: 016

**016.06.0480 Ankerbolzen Torsionsfessel für Hohlkasten-Stahlträger**
Menge: 0,000 St
DIN 276-18: 351
Leistungsbereiche: 016

**016.06.0490 Abschalblech für HBV-Deckenränder**
Menge: 0,000 m
DIN 276-18: 351
Leistungsbereiche: 016

*Hinweis: HBV-DECKE, NEU*

**016.06.0500 Holz-Beton-Verbunddecke, neu, Fertigteil**
Menge: 0,000 m2
DIN 276-18: 351
Leistungsbereiche: 016

#### Titel 016.07 Sanierung und Ausbau/Aufstockung

**016.07.0010 Dachschalung, Rauspund, neu, volllflächig**
Menge: 0,000 m2
DIN 276-18: 361
Leistungsbereiche: 016

**016.07.0020 Dachschalung, Rauspund, neu, teilflächig**
Menge: 0,000 m2
DIN 276-18: 361
Leistungsbereiche: 016

**016.07.0030 Erneuerung Dachsparren, 10x14cm, KVH-NSi**
Menge: 0,000 St
DIN 276-18: 361
Leistungsbereiche: 016

**016.07.0040 Erneuerung Schiftsparren, 16x18cm, KVH-NSi**
Menge: 0,000 m
DIN 276-18: 361
Leistungsbereiche: 016

**016.07.0050 Sanierung Deckenbalken, Anlaschungen Holz, Teilbereiche**
Menge: 0,000 m
DIN 276-18: 351
Leistungsbereiche: 016

**016.07.0060 Ertüchtigung Deckenbalken, Anlaschungen S235JR Baustahl**
Menge: 0,000 m
DIN 276-18: 351
Leistungsbereiche: 016

**016.07.0070 Erneuerung Fußschwelle, <12x14cm**
Menge: 0,000 m
DIN 276-18: 361
Leistungsbereiche: 016

**016.07.0080 Holz-Beton-Verbunddecke/Deckenertüchtigung Bestand**
Menge: 0,000 m2
DIN 276-18: 351
Leistungsbereiche: 016

**016.07.0090 HB-Decke, Abschottung in Geschossdeckenebene, F60**
Menge: 0,000 St
DIN 276-18: 352
Leistungsbereiche: 016

**016.07.0100 BSH-Decke, vertikale Einzeldurchführung Leitungen, F60**
Menge: 0,000 St
DIN 276-18: 352
Leistungsbereiche: 016

**016.07.0110 BSH-Decke, vertikale Leitungsdurchführung, Brandschutzstein, F90**
Menge: 0,000 St
DIN 276-18: 352
Leistungsbereiche: 016

**016.07.0120 BSH-Decke, Leitungsdurchführung, BS-Bekleidung, Brandschutzstein, F90**
Menge: 0,000 St
DIN 276-18: 352
Leistungsbereiche: 016

**016.07.0130 Holzbau, Mauersperrbahn, Bitumenbahn besandet**
Menge: 0,000 m
DIN 276-18: 369
Leistungsbereiche: 016

**016.07.0140 Bolzenanker, Holzbauteile, Befestigung auf Beton**
Menge: 0,000 St
DIN 276-18: 369
Leistungsbereiche: 016

#### Titel 016.90 Stundenlohnarbeiten

*Hinweis: ABRECHNUNGSHINWEIS Stundenlohnarbeiten*

**016.90.0010 Stundensatz: Fachwerker**
*** Bedarfsposition ohne GB
Menge: 0,000 h
DIN 276-18: 399
Leistungsbereiche: 016

**016.90.0020 Stundensatz: Bauhelfer**
*** Bedarfsposition ohne GB
Menge: 0,000 h
DIN 276-18: 399
Leistungsbereiche: 016

#### Titel 016.99 Kostenberechnungspauschale

**016.99.0010 Kostenberechnungspauschale: Zimmer-/Holzbauarbeiten**
Menge: 0,000 psch
DIN 276-18: 399
Leistungsbereiche: 016

### Gewerk 017 Stahlbauarbeiten

#### Titel 017.01 Stahlbau

**017.01.0010 technische Bearbeitung, Statik**
Menge: 0,000 psch
DIN 276-18: 361
Leistungsbereiche: 017

**017.01.0020 Stahlkonstruktion, Profilstahl**
Menge: 0,000 t
DIN 276-18: 361
Leistungsbereiche: 017

**017.01.0030 Stahlkonstruktion, Hohlprofile**
Menge: 0,000 t
DIN 276-18: 361
Leistungsbereiche: 017

**017.01.0040 Stahlkonstruktion, geschweißte Träger**
Menge: 0,000 t
DIN 276-18: 361
Leistungsbereiche: 017

**017.01.0050 Zulage Stahlbauteile, feuerverzinkt**
Menge: 0,000 t
DIN 276-18: 361
Leistungsbereiche: 017

**017.01.0060 thermisch getrennter Anschluss, Isokorb**
Menge: 0,000 St
DIN 276-18: 361
Leistungsbereiche: 017

**017.01.0070 Verankerung Stützenfüße**
Menge: 0,000 St
DIN 276-18: 361
Leistungsbereiche: 017

**017.01.0080 Zugstabsystem mit Kreisscheibe, Ø48mm, S520, L=3000mm**
Menge: 0,000 St
DIN 276-18: 361
Leistungsbereiche: 017

**017.01.0090 Zugstabsystem mit Kreisscheibe, Ø36mm, S520, L=3000mm**
Menge: 0,000 St
DIN 276-18: 361
Leistungsbereiche: 017

**017.01.0100 Zugstabsystem mit Kreisscheibe, Ø24mm, S520, L=3000mm**
Menge: 0,000 St
DIN 276-18: 361
Leistungsbereiche: 017

**017.01.0110 Zugstabsystem mit Kreisscheibe, Ø12mm, S355, L=3000mm**
Menge: 0,000 St
DIN 276-18: 361
Leistungsbereiche: 017

**017.01.0120 Zugstabsystem mit Kreuzmuffe, Ø48mm, S520, L=6000mm**
Menge: 0,000 St
DIN 276-18: 361
Leistungsbereiche: 017

**017.01.0130 Zugstabsystem mit Kreuzmuffe, Ø36mm, S520, L=6000mm**
Menge: 0,000 St
DIN 276-18: 361
Leistungsbereiche: 017

**017.01.0140 Zugstabsystem mit Kreuzmuffe, Ø24mm, S520, L=6000mm**
Menge: 0,000 St
DIN 276-18: 361
Leistungsbereiche: 017

**017.01.0150 Zugstabsystem mit Kreuzmuffe, Ø12mm, S355, L=6000mm**
Menge: 0,000 St
DIN 276-18: 361
Leistungsbereiche: 017

*Hinweis: BESCHICHTUNGEN, KORROSIONSSCHUTZ*

**017.01.0160 Farbbeschichtung Außenbereich für Profilstahl**
Menge: 0,000 t
DIN 276-18: 361
Leistungsbereiche: 017

**017.01.0170 Farbbeschichtung Innenbereich für Profilstahl**
Menge: 0,000 t
DIN 276-18: 361
Leistungsbereiche: 017

**017.01.0180 Farbbeschichtung verzinkter Bauteile**
Menge: 0,000 m2
DIN 276-18: 361
Leistungsbereiche: 017

**017.01.0190 Zulage Eisenglimmer**
Menge: 0,000 t
DIN 276-18: 361
Leistungsbereiche: 017

**017.01.0200 Zulage Eisenglimmer**
Menge: 0,000 m2
DIN 276-18: 361
Leistungsbereiche: 017

**017.01.0210 Brandschutzbeschichtung, Stahl, F30/R30**
Menge: 0,000 m2
DIN 276-18: 361
Leistungsbereiche: 017

**017.01.0220 Brandschutzbeschichtung, Stahl, F60/R60**
Menge: 0,000 m2
DIN 276-18: 361
Leistungsbereiche: 017

**017.01.0230 Brandschutzbeschichtung, Stahl, F90/R90**
Menge: 0,000 m2
DIN 276-18: 361
Leistungsbereiche: 017

**017.01.0240 Brandschutzbeschichtung, Zugstangen, 24-36mm**
Menge: 0,000 m
DIN 276-18: 361
Leistungsbereiche: 017

#### Titel 017.02 Trapezblech - Dach

**017.02.0010 technische Bearbeitung**
Menge: 0,000 psch
DIN 276-18: 369
Leistungsbereiche: 017

**017.02.0020 Personenauffangnetz, horizontal**
Menge: 0,000 m2
DIN 276-18: 392
Leistungsbereiche: 017

**017.02.0030 Personenauffangnetz, Gebrauchsüberlassung**
Menge: 0,000 m2Wo
DIN 276-18: 392
Leistungsbereiche: 017

**017.02.0040 Trapezblechvordach, Profil T40.1, T=0,75mm**
Menge: 0,000 m2
DIN 276-18: 351
Leistungsbereiche: 017

**017.02.0050 Trapezblechdachd., Profil T106.1, T=0,88mm**
Menge: 0,000 m2
DIN 276-18: 361
Leistungsbereiche: 017

**017.02.0060 Trapezblechdachd., Profil T106.1, T=1,00mm**
Menge: 0,000 m2
DIN 276-18: 361
Leistungsbereiche: 017

**017.02.0070 Trapezblechdachd., Profil T106.1, T=1,25mm**
Menge: 0,000 m2
DIN 276-18: 361
Leistungsbereiche: 017

**017.02.0080 Trapezblechdachdecke, Profil T135.1, T=0,88mm**
Menge: 0,000 m2
DIN 276-18: 361
Leistungsbereiche: 017

**017.02.0090 Trapezblechdachdecke, Profil T135.1, T=1mm**
Menge: 0,000 m2
DIN 276-18: 361
Leistungsbereiche: 017

**017.02.0100 Trapezblechdachdecke, Profil T135.1, T=1,25mm**
Menge: 0,000 m2
DIN 276-18: 361
Leistungsbereiche: 017

**017.02.0110 Trapezblechdachdecke, Profil T150.1A, T=0,88mm**
Menge: 0,000 m2
DIN 276-18: 361
Leistungsbereiche: 017

**017.02.0120 Trapezblechdachdecke, Profil T150.1A, T=1,00mm**
Menge: 0,000 m2
DIN 276-18: 361
Leistungsbereiche: 017

**017.02.0130 Trapezblechdachdecke, Profil T150.1A, T=1,25mm**
Menge: 0,000 m2
DIN 276-18: 361
Leistungsbereiche: 017

**017.02.0140 Zulage vollflächig schubfestes Verlegen**
Menge: 0,000 m2
DIN 276-18: 361
Leistungsbereiche: 017

**017.02.0150 Zulage Steglochung, Akustik**
Menge: 0,000 m2
DIN 276-18: 361
Leistungsbereiche: 017

**017.02.0160 Zulage Volllochung, Akustik**
Menge: 0,000 m2
DIN 276-18: 361
Leistungsbereiche: 017

**017.02.0170 Zulage Vlies**
Menge: 0,000 m2
DIN 276-18: 361
Leistungsbereiche: 017

**017.02.0180 Randbereiche, 2lg. Verlegung**
Menge: 0,000 m2
DIN 276-18: 361
Leistungsbereiche: 017

**017.02.0190 Firstausbildung, Trapezblech**
Menge: 0,000 m
DIN 276-18: 361
Leistungsbereiche: 017

**017.02.0200 Randeinfassprofil, Trapezblech**
Menge: 0,000 m
DIN 276-18: 361
Leistungsbereiche: 017

**017.02.0210 Wand-/Attikaanschluss, Stahlblech, T=1mm**
Menge: 0,000 m
DIN 276-18: 361
Leistungsbereiche: 017

**017.02.0220 Öffnung Trapezblechdach, 1,00x1,00m**
Menge: 0,000 St
DIN 276-18: 361
Leistungsbereiche: 017

**017.02.0230 Öffnung Trapezblechdach, 1,50x1,50m**
Menge: 0,000 St
DIN 276-18: 361
Leistungsbereiche: 017

**017.02.0240 Öffnung Trapezblechdach, 2,00x2,00m**
Menge: 0,000 St
DIN 276-18: 361
Leistungsbereiche: 017

**017.02.0250 Öffnung Trapezblechdach, 2,50x2,50m**
Menge: 0,000 St
DIN 276-18: 361
Leistungsbereiche: 017

**017.02.0260 Öffnung Trapezblechdach, 1,50x6,00m**
Menge: 0,000 St
DIN 276-18: 361
Leistungsbereiche: 017

**017.02.0270 Öffnung Trapezblechdach, 2,20x10,00m**
Menge: 0,000 St
DIN 276-18: 361
Leistungsbereiche: 017

**017.02.0280 Durchdringung, Trapezblech, rund, Ø<100mm**
Menge: 0,000 St
DIN 276-18: 361
Leistungsbereiche: 017

**017.02.0290 Durchdringung, Trapezblech, rund, Ø<150mm**
Menge: 0,000 St
DIN 276-18: 361
Leistungsbereiche: 017

**017.02.0300 Durchdringung, Trapezblech, rechteckig, 100x100mm**
Menge: 0,000 St
DIN 276-18: 361
Leistungsbereiche: 017

**017.02.0310 Durchdringung, Trapezblech, rechteckig, 200x200mm**
Menge: 0,000 St
DIN 276-18: 361
Leistungsbereiche: 017

**017.02.0320 Durchdringung, Trapezblech, rechteckig, 300x300mm**
Menge: 0,000 St
DIN 276-18: 361
Leistungsbereiche: 017

#### Titel 017.03 Blechelemente - Wand

**017.03.0010 technische Bearbeitung, Statik, Verlegeplan**
Menge: 0,000 psch
DIN 276-18: 335
Leistungsbereiche: 017

*Hinweis: KASSETTENWAND MIT TRAPEZBLECHAUSSENSCHALE*

**017.03.0020 Stahlunterkonstruktion Kassettenwand**
Menge: 0,000 t
DIN 276-18: 335
Leistungsbereiche: 017

**017.03.0030 Tragschale Kassettenwand, B 140/600, WD 120mm**
Menge: 0,000 m2
DIN 276-18: 335
Leistungsbereiche: 017

**017.03.0040 Außenschale, Stahltrapezprofil 35/207**
Menge: 0,000 m2
DIN 276-18: 335
Leistungsbereiche: 017

**017.03.0050 Sockelausbildung Trapezblechaußenschale**
Menge: 0,000 m
DIN 276-18: 335
Leistungsbereiche: 017

**017.03.0060 Eckausbildung, Trapezblechaußenschale**
Menge: 0,000 m
DIN 276-18: 335
Leistungsbereiche: 017

**017.03.0070 Tür-/Fensterabschluss Trapezblechschale**
Menge: 0,000 m
DIN 276-18: 335
Leistungsbereiche: 017

*Hinweis: KASSETTENWAND, STECKPANEEL-AUSSENSCHALE*

**017.03.0080 Stahlunterkonstruktion Kassetten-/Paneelwand**
Menge: 0,000 t
DIN 276-18: 335
Leistungsbereiche: 017

**017.03.0090 Stahlblechkassetten-Paneelwand, WD 160mm**
Menge: 0,000 m2
DIN 276-18: 335
Leistungsbereiche: 017

**017.03.0100 Stahlblechkassetten-Paneelwand, WD 120mm**
Menge: 0,000 m2
DIN 276-18: 335
Leistungsbereiche: 017

**017.03.0110 Zulage Eckausbildung, Kassettenwand**
Menge: 0,000 m2
DIN 276-18: 335
Leistungsbereiche: 017

**017.03.0120 Anschluss Stahlblechkassettenwand an WDVS**
Menge: 0,000 m
DIN 276-18: 335
Leistungsbereiche: 017

**017.03.0130 Fußpunkt Stahlblechkassettenwand/PR-Fassade**
Menge: 0,000 m
DIN 276-18: 335
Leistungsbereiche: 017

**017.03.0140 Fußpunkt Stahlblech-Kassettenwand/WDVS**
Menge: 0,000 m
DIN 276-18: 335
Leistungsbereiche: 017

**017.03.0150 Vordach, Stahlkonstruktion, ca. 4,80x3,50m**
Menge: 0,000 St
DIN 276-18: 335
Leistungsbereiche: 017

**017.03.0160 Attikaausbildung, H=1100mm**
Menge: 0,000 m
DIN 276-18: 335
Leistungsbereiche: 017

**017.03.0170 Durchbruch Notüberläufe, <120x120mm**
Menge: 0,000 St
DIN 276-18: 335
Leistungsbereiche: 017

**017.03.0180 Durchbruch Notüberläufe, 200x200mm**
Menge: 0,000 St
DIN 276-18: 335
Leistungsbereiche: 017

**017.03.0190 Durchbruch Notüberläufe, 300x300mm**
Menge: 0,000 St
DIN 276-18: 335
Leistungsbereiche: 017

**017.03.0200 Attikaabdeckung, Z=1100mm**
Menge: 0,000 m
DIN 276-18: 335
Leistungsbereiche: 017

**017.03.0210 Dehnungsausgleich, Attikaabdeckung**
Menge: 0,000 St
DIN 276-18: 335
Leistungsbereiche: 017

**017.03.0220 Eckausbildung, Attikaabdeckung**
Menge: 0,000 St
DIN 276-18: 335
Leistungsbereiche: 017

**017.03.0230 Endausbildung, Attikaabdeckung**
Menge: 0,000 St
DIN 276-18: 335
Leistungsbereiche: 017

**017.03.0240 Unterkonstruktion für Firmenlogo**
Menge: 0,000 kg
DIN 276-18: 335
Leistungsbereiche: 017

**017.03.0250 Ausschnitte, 100x100mm**
Menge: 0,000 St
DIN 276-18: 335
Leistungsbereiche: 017

**017.03.0260 Ausschnitte, 250x250mm**
Menge: 0,000 St
DIN 276-18: 335
Leistungsbereiche: 017

**017.03.0270 Ausschnitte, rund, DN100**
Menge: 0,000 St
DIN 276-18: 335
Leistungsbereiche: 017

*Hinweis: SANDWICHELEMENTWAND*

**017.03.0280 Stahlunterkonstruktion, Sandwichelementwand**
Menge: 0,000 t
DIN 276-18: 335
Leistungsbereiche: 017

**017.03.0290 Sandwichelementwand, d=100mm**
Menge: 0,000 m2
DIN 276-18: 335
Leistungsbereiche: 017

**017.03.0300 Eckausbildung, Sandwichelementwand**
Menge: 0,000 m
DIN 276-18: 335
Leistungsbereiche: 017

**017.03.0310 Sockelausbildung Sandwichelementwand**
Menge: 0,000 m
DIN 276-18: 335
Leistungsbereiche: 017

**017.03.0320 Tür-/Fensterabschluss Sandwichelementwand**
Menge: 0,000 m
DIN 276-18: 335
Leistungsbereiche: 017

**017.03.0330 Attikaausbildung Sandwichelementwand**
Menge: 0,000 m
DIN 276-18: 335
Leistungsbereiche: 017

**017.03.0340 Ausschnitte, 100x100mm**
Menge: 0,000 St
DIN 276-18: 335
Leistungsbereiche: 017

**017.03.0350 Ausschnitte, 250x250mm**
Menge: 0,000 St
DIN 276-18: 335
Leistungsbereiche: 017

**017.03.0360 Ausschnitte, rund, DN100**
Menge: 0,000 St
DIN 276-18: 335
Leistungsbereiche: 017

#### Titel 017.90 Stundenlohnarbeiten

*Hinweis: ABRECHNUNGSHINWEIS Stundenlohnarbeiten*

**017.90.0010 Stundensatz: Fachwerker**
*** Bedarfsposition ohne GB
Menge: 0,000 h
DIN 276-18: 399
Leistungsbereiche: 017

**017.90.0020 Stundensatz: Bauhelfer**
*** Bedarfsposition ohne GB
Menge: 0,000 h
DIN 276-18: 399
Leistungsbereiche: 017

#### Titel 017.99 Kostenberechnungspauschale

**017.99.0010 Kostenberechnungspauschale: Stahlbauarbeiten**
Menge: 0,000 psch
DIN 276-18: 399
Leistungsbereiche: 017

### Gewerk 018 Abdichtungsarbeiten

#### Titel 018.01 Vorbereitende Arbeiten

**018.01.0010 Untergrund reinigen, grobe Verschmutzung**
Menge: 0,000 m2
DIN 276-18: 335
Leistungsbereiche: 018

#### Titel 018.02 DIN 18532 - Verkehrsflächen

*Hinweis: ABDICHTUNGEN*

**018.02.0010 Bitu.-Abdichtung 1a, unter Nutzschicht, frei bewittert**
Menge: 0,000 m2
DIN 276-18: 363
Leistungsbereiche: 018

**018.02.0020 FLK-Abdichtung 1a, unter Nutzschicht, frei bewittert**
Menge: 0,000 m2
DIN 276-18: 363
Leistungsbereiche: 018

**018.02.0030 Bitu.-Abdichtung 1b, direkt genutzt, Zwischendecks, PKW, Leicht-LKW**
Menge: 0,000 m2
DIN 276-18: 353
Leistungsbereiche: 018

**018.02.0040 FLK-Abdichtung 1b, direkt genutzt, Zwischendecks, PKW, Leicht-LKW**
Menge: 0,000 m2
DIN 276-18: 353
Leistungsbereiche: 018

**018.02.0050 Bitu.-Abdichtung 2a, unter WD (XPS), Parkdächer, PKW**
Menge: 0,000 m2
DIN 276-18: 363
Leistungsbereiche: 018

**018.02.0060 FLK-Abdichtung 2a, unter WD (XPS), Parkdächer, PKW**
Menge: 0,000 m2
DIN 276-18: 363
Leistungsbereiche: 018

**018.02.0070 Bitu.-Abdichtung 2b, auf WD (CG), Parkdächer, PKW**
Menge: 0,000 m2
DIN 276-18: 363
Leistungsbereiche: 018

*Hinweis: MEHRSTÄRKEN, ZULAGEN*

**018.02.0080 Mehrstärke XPS-Wärmedämmung, Bauweise 2a**
Menge: 0,000 m2
DIN 276-18: 363
Leistungsbereiche: 018

**018.02.0090 Mehrstärke CG-Wärmedämmung, Bauweise 2b**
Menge: 0,000 m2
DIN 276-18: 363
Leistungsbereiche: 018

**018.02.0100 Zulage Versiegelung anstelle Grundierung**
Menge: 0,000 m2
DIN 276-18: 363
Leistungsbereiche: 018

**018.02.0110 Trenn-/Gleitlage auf Abdichtung**
Menge: 0,000 m2
DIN 276-18: 353
Leistungsbereiche: 018

**018.02.0130 Zulage Abdichtung unter Schrammbord**
Menge: 0,000 m2
DIN 276-18: 363
Leistungsbereiche: 018

**018.02.0140 Abschottung Abdichtung Bauweise 2b**
Menge: 0,000 m2
DIN 276-18: 363
Leistungsbereiche: 018

*Hinweis: ANSCHLÜSSE, FUGEN*

**018.02.0150 Wandanschluss Bitumenbahn ohne WD. H=<30cm**
Menge: 0,000 m2
DIN 276-18: 363
Leistungsbereiche: 018

**018.02.0160 Wandanschluss Bitumenbahn mit WD, H=<30cm**
Menge: 0,000 m2
DIN 276-18: 363
Leistungsbereiche: 018

**018.02.0170 Durchdringungsanschluss FLK ohne WD. H=<30cm**
Menge: 0,000 m2
DIN 276-18: 363
Leistungsbereiche: 018

**018.02.0180 Bewegungsfuge, Typ I, bitum. Abdichtung**
Menge: 0,000 m
DIN 276-18: 363
Leistungsbereiche: 021

**018.02.0190 Bewegungsfuge, Typ II, bitum. Abdichtung**
Menge: 0,000 m
DIN 276-18: 363
Leistungsbereiche: 021

**018.02.0200 Instandhaltungsplan**
Menge: 0,000 psch
DIN 276-18: 363
Leistungsbereiche: 018

#### Titel 018.03 DIN 18533 - Erdberührte Bauteile

*Hinweis: EINWIRKUNGSKLASSE W1-E (Bodenfeuchte, Kapillarfeuchte)*

**018.03.0010 Abdichtung, Bitumen, R500, W1.1, Bodenfeuchte**
Menge: 0,000 m2
DIN 276-18: 335
Leistungsbereiche: 018

**018.03.0020 Abdichtung, MDS, W1.1, Bodenfeuchte**
Menge: 0,000 m2
DIN 276-18: 335
Leistungsbereiche: 018

**018.03.0030 Abdichtung, PMBC, W1.2, nicht drückendes Wasser**
Menge: 0,000 m2
DIN 276-18: 335
Leistungsbereiche: 018

**018.03.0040 Abdichtung, Bitumen.V13, W1.2, Bodenfeuchte + nicht drückendes Wasser**
Menge: 0,000 m2
DIN 276-18: 335
Leistungsbereiche: 018

**018.03.0050 Abdichtung, MDS, W1.2, Bodenfeuchte + nicht drückendes Wasser**
Menge: 0,000 m2
DIN 276-18: 335
Leistungsbereiche: 018

*Hinweis: EINWIRKUNGSKLASSE W2-E (Drückendes Wasser)*

**018.03.0060 Abdichtung, Bitumen, W2.1, mäßige Einwirkung, drück. Wasser, <3,00m**
Menge: 0,000 m2
DIN 276-18: 335
Leistungsbereiche: 018

**018.03.0070 Abdichtung, PVC, W2.1, mäßige Einwirkung, drück. Wasser, <3,00m**
Menge: 0,000 m2
DIN 276-18: 335
Leistungsbereiche: 018

**018.03.0080 Abdichtung, Bitumen, W2.2, hohe Einwirkung, drück. Wasser, 3,00-4,00m**
Menge: 0,000 m2
DIN 276-18: 335
Leistungsbereiche: 018

**018.03.0090 Abdichtung, Bitumen, W2.2, hohe Einwirkung, drück. Wasser, 4,00-9,00m**
Menge: 0,000 m2
DIN 276-18: 335
Leistungsbereiche: 018

**018.03.0100 Abdichtung, PVC, W2.2, hohe Einwirkung, drück. Wasser, 4,00-9,00m**
Menge: 0,000 m2
DIN 276-18: 335
Leistungsbereiche: 018

*Hinweis: EINWIRKUNGSKLASSE W3-E (erdübeschüttete Decken <100mm)*

**018.03.0110 Abdichtung, Bitumen, W3, nicht drückendes Wasser**
Menge: 0,000 m2
DIN 276-18: 363
Leistungsbereiche: 018

**018.03.0120 Abdichtung, PVC, W3, nicht drückendes Wasser**
Menge: 0,000 m2
DIN 276-18: 363
Leistungsbereiche: 018

*Hinweis: EINWIRKUNGSKLASSE W4-E (Wandsockel)*

**018.03.0130 Abdichtung, Bitumen, W4, Spritzwasser**
Menge: 0,000 m2
DIN 276-18: 335
Leistungsbereiche: 018

**018.03.0140 Abdichtung, PVC, W4, Spritzwasser**
Menge: 0,000 m2
DIN 276-18: 335
Leistungsbereiche: 018

*Hinweis: ANARBEITUNGEN, HOHLKEHLEN*

**018.03.0150 Durchdringung, W1.2, Klebeflansch, <300mm**
Menge: 0,000 St
DIN 276-18: 335
Leistungsbereiche: 018

**018.03.0160 Durchdringung, W2.1, Klebeflansch, <300mm**
Menge: 0,000 St
DIN 276-18: 335
Leistungsbereiche: 018

**018.03.0170 Durchdringung, W2.2, Lose-/Festflansch, <300mm**
Menge: 0,000 St
DIN 276-18: 335
Leistungsbereiche: 018

**018.03.0180 Dichtungskehle, PMBC**
Menge: 0,000 m
DIN 276-18: 335
Leistungsbereiche: 018

**018.03.0190 Hohlkehle, Mörtel + MDS**
Menge: 0,000 m
DIN 276-18: 335
Leistungsbereiche: 018

**018.03.0200 Hohlkehle, Mörtel + Abdichtungsbahn**
Menge: 0,000 m
DIN 276-18: 335
Leistungsbereiche: 018

*Hinweis: SCHUTZSCHICHTEN*

**018.03.0210 Gleitschicht Wandabdichtung**
Menge: 0,000 m2
DIN 276-18: 335
Leistungsbereiche: 018

**018.03.0220 Schutzschicht Noppenbahn Wandabdichtung**
Menge: 0,000 m2
DIN 276-18: 335
Leistungsbereiche: 018

**018.03.0230 Schutzschicht Dopplelnoppenbahn Wandabdichtung**
Menge: 0,000 m2
DIN 276-18: 335
Leistungsbereiche: 018

**018.03.0240 Schutzschicht Kombibahn Wandabdichtung**
Menge: 0,000 m2
DIN 276-18: 335
Leistungsbereiche: 018

**018.03.0250 Schutzschicht Perimeterdämmung Wandabdichtung**
Menge: 0,000 m2
DIN 276-18: 335
Leistungsbereiche: 018

#### Titel 018.04 DIN 18534 - Innenraumabdichtungen

*Hinweis: ABDICHTUNGEN AUF ROHBÖDEN*

**018.04.0010 Bodenabdichtung Bahn, W2-I, innen**
Menge: 0,000 m2
DIN 276-18: 353
Leistungsbereiche: 018

**018.04.0020 Bodenabdichtung Bahn, W3-I, innen**
Menge: 0,000 m2
DIN 276-18: 353
Leistungsbereiche: 018

**018.04.0030 Sockelaufkantung/Wandanschluss Bahnenabdichtung**
Menge: 0,000 m
DIN 276-18: 353
Leistungsbereiche: 018

**018.04.0040 Innenecke Sockelaufkantung/Wandanschluss Bahnenabdichtung**
Menge: 0,000 St
DIN 276-18: 353
Leistungsbereiche: 018

**018.04.0050 Gefälle in Türlaibung**
Menge: 0,000 St
DIN 276-18: 353
Leistungsbereiche: 018

**018.04.0060 Türanschluss Sockelaufkantung/Wandanschluss Bahnenabdichtung**
Menge: 0,000 St
DIN 276-18: 353
Leistungsbereiche: 018

**018.04.0070 Durchdringung <DN50 Bahnenabdichtung**
Durchdringung
Menge: 0,000 St
DIN 276-18: 353
Leistungsbereiche: 018

**018.04.0080 Durchdringung <DN125 Bahnenabdichtung**
Durchdringung
Menge: 0,000 St
DIN 276-18: 353
Leistungsbereiche: 018

**018.04.0090 Rohrkasten <20/20cm auf Rohboden**
Menge: 0,000 St
DIN 276-18: 353
Leistungsbereiche: 018

*Hinweis: FLÜSSIGE ABDICHTUNGEN IM VERBUND (AIV-F)*

**018.04.0100 Bodenabdichtung flüssig W1-I (AIV-F)**
Menge: 0,000 m2
DIN 276-18: 353
Leistungsbereiche: 018

**018.04.0110 Wandabdichtung flüssig W1-I (AIV-F)**
Menge: 0,000 m2
DIN 276-18: 342
Leistungsbereiche: 018

**018.04.0120 Bodenabdichtung flüssig W2-I (AIV-F)**
Menge: 0,000 m2
DIN 276-18: 353
Leistungsbereiche: 018

**018.04.0130 Wandabdichtung flüssig W2-I (AIV-F)**
Menge: 0,000 m2
DIN 276-18: 342
Leistungsbereiche: 018

**018.04.0140 Bodenabdichtung flüssig W3-I (AIV-F)**
Menge: 0,000 m2
DIN 276-18: 353
Leistungsbereiche: 018

**018.04.0150 Wandabdichtung flüssig W3-I (AIV-F)**
Menge: 0,000 m2
DIN 276-18: 342
Leistungsbereiche: 018

**018.04.0160 Bodenabdichtung flüssig W3-I(AIV-F) chem beansprucht**
Menge: 0,000 m2
DIN 276-18: 353
Leistungsbereiche: 018

**018.04.0170 Wandabdichtung flüssig W3-I (AIV-F) chem.beansprucht**
Menge: 0,000 m2
DIN 276-18: 342
Leistungsbereiche: 018

**018.04.0180 Bodenabdichtung flüssig W3-I(AIV-F) Fett-beansprucht**
Menge: 0,000 m2
DIN 276-18: 353
Leistungsbereiche: 018

**018.04.0190 Wandabdichtung flüssig W3-I (AIV-F) Fett-beansprucht**
Menge: 0,000 m2
DIN 276-18: 342
Leistungsbereiche: 018

**018.04.0200 Sockelaufkantung/Wandanschluss Flüssigabdichtung**
Menge: 0,000 m
DIN 276-18: 353
Leistungsbereiche: 018

**018.04.0210 Innenecke Sockelaufkantung/Wandanschluss Flüssigabdichtung**
Menge: 0,000 St
DIN 276-18: 353
Leistungsbereiche: 018

**018.04.0220 Türanschluss Sockelaufkantung/Wandanschluss Flüssigabdichtung**
Menge: 0,000 St
DIN 276-18: 353
Leistungsbereiche: 018

**018.04.0230 Gefälle in Türlaibung**
Menge: 0,000 St
DIN 276-18: 353
Leistungsbereiche: 018

**018.04.0240 Armatur/Wandauslass in Flüssigabdichtung**
Menge: 0,000 St
DIN 276-18: 353
Leistungsbereiche: 018

**018.04.0250 Durchdringung Einlauf Flüssigabdichtung**
Menge: 0,000 St
DIN 276-18: 353
Leistungsbereiche: 018

**018.04.0260 Durchdringung Rinne Flüssigabdichtung**
Menge: 0,000 m
DIN 276-18: 353
Leistungsbereiche: 018

**018.04.0270 Wannendichtungsprofil Flüssigabdichtung**
Menge: 0,000 m
DIN 276-18: 353
Leistungsbereiche: 018

**018.04.0280 Rohr <DN 50 Flüssigabdichtung**
Rohr
Menge: 0,000 St
DIN 276-18: 353
Leistungsbereiche: 018

**018.04.0290 Rohr <DN 125 Flüssigabdichtung**
Rohr
Menge: 0,000 St
DIN 276-18: 353
Leistungsbereiche: 018

**018.04.0300 Rohrkasten <20/20cm auf Unterboden**
Menge: 0,000 m
DIN 276-18: 353
Leistungsbereiche: 018

*Hinweis: BAHNENABDICHTUNGEN IM VERBUND (AIV-B)*

**018.04.0310 Bodenabdichtung Bahn W1-I (AIV-B)**
Menge: 0,000 m2
DIN 276-18: 353
Leistungsbereiche: 018

**018.04.0320 Wandabdichtung Bahn W1-I (AIV-B)**
Menge: 0,000 m2
DIN 276-18: 342
Leistungsbereiche: 018

**018.04.0330 Bodenabdichtung Bahn W2-I (AIV-B)**
Menge: 0,000 m2
DIN 276-18: 353
Leistungsbereiche: 018

**018.04.0340 Wandabdichtung Bahn W2-I (AIV-B)**
Menge: 0,000 m2
DIN 276-18: 342
Leistungsbereiche: 018

**018.04.0350 Wandabdichtung Bahn W3-I (AIV-B)**
Menge: 0,000 m2
DIN 276-18: 342
Leistungsbereiche: 018

**018.04.0360 Sockelaufkantung/Wandanschluss Bahnenabdichtung**
Menge: 0,000 m
DIN 276-18: 353
Leistungsbereiche: 018

**018.04.0370 Innenecke Sockelaufkantung/Wandanschluss Flüssigabdichtung**
Menge: 0,000 St
DIN 276-18: 353
Leistungsbereiche: 018

**018.04.0380 Türanschluss Sockelaufkantung/Wandanschluss Flüssigabdichtung**
Menge: 0,000 St
DIN 276-18: 353
Leistungsbereiche: 018

**018.04.0390 Gefälle in Türlaibung**
Menge: 0,000 St
DIN 276-18: 353
Leistungsbereiche: 018

**018.04.0400 Armatur/Wandauslass in Bahnenabdichtung**
Menge: 0,000 St
DIN 276-18: 353
Leistungsbereiche: 018

**018.04.0410 Durchdringung Einlauf bahnenförmige Abdichtung**
Menge: 0,000 St
DIN 276-18: 353
Leistungsbereiche: 018

**018.04.0420 Durchdringung Rinne bahnenförmige Abdichtung**
Menge: 0,000 m
DIN 276-18: 353
Leistungsbereiche: 018

**018.04.0430 Wannendichtungsprofil bahnenförmige Abdichtung**
Menge: 0,000 m
DIN 276-18: 353
Leistungsbereiche: 018

**018.04.0440 Rohrkasten <20/20cm auf Unterboden**
Menge: 0,000 m
DIN 276-18: 353
Leistungsbereiche: 018

#### Titel 018.05 DIN 18535 - Behälter, Tanks, Schwimmbecken

*Hinweis: ABDICHTUNG VON BEHÄLTER, TANKS*

**018.05.0010 Behälterabdichtung, Bitumen, W1-B, <5,00m**
Menge: 0,000 m2
DIN 276-18: 381
Leistungsbereiche: 018

**018.05.0020 Behälterabdichtung, Bitumen, W3-B, >10,00m**
Menge: 0,000 m2
DIN 276-18: 381
Leistungsbereiche: 018

**018.05.0030 Behälterabdichtung, PVC, W1-B, <5,00m**
Menge: 0,000 m2
DIN 276-18: 381
Leistungsbereiche: 018

**018.05.0040 Behälterabdichtung, PVC, W2-B, <10,00m**
Menge: 0,000 m2
DIN 276-18: 381
Leistungsbereiche: 018

**018.05.0050 Behälterabdichtung, PVC, W3-B, >10,00m**
Menge: 0,000 m2
DIN 276-18: 381
Leistungsbereiche: 018

**018.05.0060 Behälterabdichtung, FLK, W2-B, <10,00m**
Menge: 0,000 m2
DIN 276-18: 381
Leistungsbereiche: 018

**018.05.0070 Behälterabdichtung, MDS, W1-B, nicht rissüberbrückend**
Menge: 0,000 m2
DIN 276-18: 381
Leistungsbereiche: 018

**018.05.0080 Behälterabdichtung, MDS, W2-B, rissüberbrückend**
Menge: 0,000 m2
DIN 276-18: 381
Leistungsbereiche: 018

**018.05.0090 Behälterabdichtung, MDS, W2-B, nicht rissüberbrückend**
Menge: 0,000 m2
DIN 276-18: 381
Leistungsbereiche: 018

*Hinweis: SCHUTZLAGEN*

**018.05.0100 Schutzlage, Vlies, 300g/m2**
Menge: 0,000 m2
DIN 276-18: 381
Leistungsbereiche: 018

**018.05.0110 Schutzlage, Geotextil, 300g/m2**
Menge: 0,000 m2
DIN 276-18: 381
Leistungsbereiche: 018

**018.05.0120 Schutzlage, Bautenschutzmatte, 6mm**
Menge: 0,000 m2
DIN 276-18: 381
Leistungsbereiche: 018

**018.05.0130 Schutzlage, PVC, >1mm**
Menge: 0,000 m2
DIN 276-18: 381
Leistungsbereiche: 018

*Hinweis: ANARBEITUNGEN, ABSCHLÜSSE*

**018.05.0140 Abdichtung Pumpensumpf <60/60/60cm**
Menge: 0,000 St
DIN 276-18: 381
Leistungsbereiche: 018

**018.05.0150 Abdichtung Pumpensumpf <100/100/60cm**
Menge: 0,000 St
DIN 276-18: 381
Leistungsbereiche: 018

**018.05.0160 Hohlkehle**
Menge: 0,000 m
DIN 276-18: 381
Leistungsbereiche: 018

**018.05.0170 Abdichtungsabschluss, Klemmschiene**
Menge: 0,000 m
DIN 276-18: 381
Leistungsbereiche: 018

**018.05.0180 Abdichtungsabschluss, Klemmprofil**
Menge: 0,000 m
DIN 276-18: 381
Leistungsbereiche: 018

**018.05.0190 Anarbeitung an Durchdringung, rund, <100mm**
Menge: 0,000 St
DIN 276-18: 381
Leistungsbereiche: 018

**018.05.0200 Fugenabdichtung, Dichtband**
Menge: 0,000 m
DIN 276-18: 381
Leistungsbereiche: 018

**018.05.0210 Abdichtungsabschluss, verzinkter Lose-/Festflanschprofil**
Menge: 0,000 m
DIN 276-18: 381
Leistungsbereiche: 018

**018.05.0220 Abdichtungsabschluss, VA-Lose-/Festflansch**
Menge: 0,000 m
DIN 276-18: 381
Leistungsbereiche: 018

**018.05.0230 Durchdringung, Lose-/Festflansch, DN150, 20x20cm**
Menge: 0,000 St
DIN 276-18: 381
Leistungsbereiche: 018

**018.05.0240 Durchdringung, Klebeflansch, DN150, 20x20cm**
Menge: 0,000 St
DIN 276-18: 381
Leistungsbereiche: 018

**018.05.0250 Anarbeitung an Durchdringung, rund, <110mm**
Menge: 0,000 St
DIN 276-18: 381
Leistungsbereiche: 018

**018.05.0260 Anarbeitung an Durchdringung, rund, <155mm**
Menge: 0,000 St
DIN 276-18: 381
Leistungsbereiche: 018

**018.05.0270 Anarbeitung an Durchdringung, rund, <215mm**
Menge: 0,000 St
DIN 276-18: 381
Leistungsbereiche: 018

**018.05.0280 Bodenablauf eindichten,Vlies <250mm**
Menge: 0,000 St
DIN 276-18: 381
Leistungsbereiche: 018

**018.05.0290 Bodenablauf eindichten, Dichtmanschette**
Menge: 0,000 St
DIN 276-18: 381
Leistungsbereiche: 018

**018.05.0300 Kantenschutz, Verbundblechwinkel**
Menge: 0,000 m
DIN 276-18: 381
Leistungsbereiche: 018

**018.05.0310 Kantenschutz, Trennvlies**
Menge: 0,000 m2
DIN 276-18: 381
Leistungsbereiche: 018

**018.05.0320 Zwischenbefestigung, Stahlprofil, verzinkt**
Menge: 0,000 m
DIN 276-18: 381
Leistungsbereiche: 018

*Hinweis: LECKAGE-SICHERHEIT*

**018.05.0330 Probebefüllung**
Menge: 0,000 psch
DIN 276-18: 381
Leistungsbereiche: 018

**018.05.0340 Dichtigkeitsprüfung Behälter mit Elektroimpulsverfahren**
Menge: 0,000 m2
DIN 276-18: 381
Leistungsbereiche: 018

#### Titel 018.06 Dämmungen, Schutzbahnen

*Hinweis: DÄMMUNGEN UNTER BODENPLATTEN*

**018.06.0010 Dämmung Bodenplatte, XPS, 60mm**
Menge: 0,000 m2
DIN 276-18: 324
Leistungsbereiche: 018

**018.06.0020 Dämmung Bodenplatte, XPS, 80mm**
Menge: 0,000 m2
DIN 276-18: 324
Leistungsbereiche: 018

**018.06.0030 Dämmung Bodenplatte, XPS, 100mm**
Menge: 0,000 m2
DIN 276-18: 324
Leistungsbereiche: 018

**018.06.0040 Dämmung Bodenplatte, XPS, 120mm**
Menge: 0,000 m2
DIN 276-18: 324
Leistungsbereiche: 018

**018.06.0050 Dämmung Bodenplatte, CG, 60mm**
Menge: 0,000 m2
DIN 276-18: 324
Leistungsbereiche: 018

**018.06.0060 Dämmung Bodenplatte, CG, 80mm**
Menge: 0,000 m2
DIN 276-18: 324
Leistungsbereiche: 018

**018.06.0070 Dämmung Bodenplatte, CG, 100mm**
Menge: 0,000 m2
DIN 276-18: 324
Leistungsbereiche: 018

**018.06.0080 Dämmung Bodenplatte, CG, 120mm**
Menge: 0,000 m2
DIN 276-18: 324
Leistungsbereiche: 018

**018.06.0090 Dämmung Bodenplatte, CG, 60mm, Heißbitumen**
Menge: 0,000 m2
DIN 276-18: 324
Leistungsbereiche: 018

**018.06.0100 Dämmung Bodenplatte, CG, 80mm, Heißbitumen**
Menge: 0,000 m2
DIN 276-18: 324
Leistungsbereiche: 018

**018.06.0110 Dämmung Bodenplatte, CG, 100mm, Heißbitumen**
Menge: 0,000 m2
DIN 276-18: 324
Leistungsbereiche: 018

**018.06.0120 Dämmung Bodenplatte, CG, 120mm, Heißbitumen**
Menge: 0,000 m2
DIN 276-18: 324
Leistungsbereiche: 018

*Hinweis: DÄMMUNGEN AN WÄNDEN*

**018.06.0130 Wanddämmung, Perimeter, XPS, 60mm**
Menge: 0,000 m2
DIN 276-18: 335
Leistungsbereiche: 018

**018.06.0140 Wanddämmung, Perimeter, XPS, 80mm**
Menge: 0,000 m2
DIN 276-18: 335
Leistungsbereiche: 018

**018.06.0150 Wanddämmung, Perimeter, XPS, 100mm**
Menge: 0,000 m2
DIN 276-18: 335
Leistungsbereiche: 018

**018.06.0160 Wanddämmung, Perimeter, XPS, 120mm**
Menge: 0,000 m2
DIN 276-18: 335
Leistungsbereiche: 018

**018.06.0170 Wanddämmung, Perimeter, CG, 60mm**
Menge: 0,000 m2
DIN 276-18: 335
Leistungsbereiche: 018

**018.06.0180 Wanddämmung, Perimeter, CG, 80mm**
Menge: 0,000 m2
DIN 276-18: 335
Leistungsbereiche: 018

**018.06.0190 Wanddämmung, Perimeter, CG, 100mm**
Menge: 0,000 m2
DIN 276-18: 335
Leistungsbereiche: 018

**018.06.0200 Wanddämmung, Perimeter, CG, 120mm**
Menge: 0,000 m2
DIN 276-18: 335
Leistungsbereiche: 018

#### Titel 018.90 Stundenlohnarbeiten

*Hinweis: ABRECHNUNGSHINWEIS Stundenlohnarbeiten*

**018.90.0010 Stundensatz: Fachwerker**
*** Bedarfsposition ohne GB
Menge: 0,000 h
DIN 276-18: 329
Leistungsbereiche: 018

**018.90.0020 Stundensatz: Bauhelfer**
*** Bedarfsposition ohne GB
Menge: 0,000 h
DIN 276-18: 329
Leistungsbereiche: 018

#### Titel 018.99 Kostenberechnungspauschale

**018.99.0010 Kostenberechnungspauschale: Abdichtungsarbeiten**
Menge: 0,000 psch
DIN 276-18: 399
Leistungsbereiche: 018

### Gewerk 020 Dachdeckungsarbeiten

#### Titel 020.01 Vorbereitende Maßnahmen

*Hinweis: ABBRUCH*

**020.01.0010 Abbruch + Entsorgung Dachdeckung + Dachentwässerung**
Menge: 0,000 m2
DIN 276-18: 394
Leistungsbereiche: 020

**020.01.0020 Abbruch + Entsorgung Dachdeckung**
Menge: 0,000 m2
DIN 276-18: 394
Leistungsbereiche: 020

**020.01.0030 Abbruch + Entsorgung Dachrinne**
Menge: 0,000 m
DIN 276-18: 394
Leistungsbereiche: 020

**020.01.0040 Abbruch + Entsorgung Fallrohr**
Menge: 0,000 m
DIN 276-18: 394
Leistungsbereiche: 020

**020.01.0050 Abbruch + Entsorgung Dachdeckung Flach-/Schleppdachgaube, B=<1,50m**
Menge: 0,000 St
DIN 276-18: 394
Leistungsbereiche: 020

**020.01.0060 Abbruch + Entsorgung Dachdeckung Flach-/Schleppdachgaube, B=<2,50m**
Menge: 0,000 St
DIN 276-18: 394
Leistungsbereiche: 020

**020.01.0070 Abbruch + Entsorgung Dachdeckung Sattel-/Spitzdachgaube, B=<1,50m**
Menge: 0,000 St
DIN 276-18: 394
Leistungsbereiche: 020

**020.01.0080 Abbruch + Entsorgung Dachdeckung Sattel-/Spitzdachgaube, B=<2,50m**
Menge: 0,000 St
DIN 276-18: 394
Leistungsbereiche: 020

**020.01.0090 Abbruch Dachflächenfenster, <1,00m2**
Menge: 0,000 St
DIN 276-18: 394
Leistungsbereiche: 020

**020.01.0100 Abbruch Dachflächenfenster, <2,00m2**
Menge: 0,000 St
DIN 276-18: 394
Leistungsbereiche: 020

**020.01.0110 Abbruch Schornstein über Dach, H=<3,00m, 1zügig**
Menge: 0,000 St
DIN 276-18: 394
Leistungsbereiche: 020

**020.01.0120 Abbruch Schornstein über Dach, H=<5,00m, 1zügig**
Menge: 0,000 St
DIN 276-18: 394
Leistungsbereiche: 020

**020.01.0130 Abbruch Schornstein über Dach, H=<3,00m, 2-3zügig**
Menge: 0,000 St
DIN 276-18: 394
Leistungsbereiche: 020

**020.01.0140 Abbruch Schornstein über Dach, H=<5,00m, 2-3zügig**
Menge: 0,000 St
DIN 276-18: 394
Leistungsbereiche: 020

**020.01.0150 Abbruch Schornstein unter Dach, H=<3,50m, 1zügig**
Menge: 0,000 St
DIN 276-18: 394
Leistungsbereiche: 020

**020.01.0160 Abbruch Schornstein unter Dach, H=<5,00m, 1zügig**
Menge: 0,000 St
DIN 276-18: 394
Leistungsbereiche: 020

**020.01.0170 Abbruch Schornstein unter Dach, H=<3,50m, 2-3zügig**
Menge: 0,000 St
DIN 276-18: 394
Leistungsbereiche: 020

**020.01.0180 Abbruch Schornstein unter Dach, H=<5,00m, 2-3zügig**
Menge: 0,000 St
DIN 276-18: 394
Leistungsbereiche: 020

#### Titel 020.02 Unterdach, Unterbau, Unterdeckung

*Hinweis: SICHTSCHALUNG*

**020.02.0010 Trauf-/Ortgangschalung roh**
Menge: 0,000 m2
DIN 276-18: 363
Leistungsbereiche: 020

**020.02.0020 Trauf-/Ortgangschalung endbeh.**
Menge: 0,000 m2
DIN 276-18: 363
Leistungsbereiche: 020

**020.02.0030 Zulage Schalung polygonal**
Menge: 0,000 m2
DIN 276-18: 363
Leistungsbereiche: 020

**020.02.0040 Traufkasten, Sichtschalung, roh., Abwicklung 1000mm**
Menge: 0,000 m
DIN 276-18: 363
Leistungsbereiche: 020

**020.02.0050 Traufkasten, Sichtschalung, endbeh., Abwicklung 1000mm**
Menge: 0,000 m
DIN 276-18: 363
Leistungsbereiche: 020

*Hinweis: UNTERDACHSCHALUNG*

**020.02.0060 Dachschalung auf Sparren, Nut + Feder, d=22mm**
Menge: 0,000 m2
DIN 276-18: 363
Leistungsbereiche: 020

**020.02.0070 Dachschalung auf Sparren, Nut + Feder, d=24mm**
Menge: 0,000 m2
DIN 276-18: 363
Leistungsbereiche: 020

**020.02.0080 Dachschalung auf Sparren, Nut + Feder, d=28mm**
Menge: 0,000 m2
DIN 276-18: 363
Leistungsbereiche: 020

**020.02.0090 OSB auf Sparren, Nut + Feder, d=18mm**
Menge: 0,000 m2
DIN 276-18: 363
Leistungsbereiche: 020

**020.02.0100 OSB auf Sparren, Nut + Feder, d=22mm**
Menge: 0,000 m2
DIN 276-18: 363
Leistungsbereiche: 020

**020.02.0110 Holzfaserdämmplatte auf Sparren, Nut + Feder, d=22mm**
Menge: 0,000 m2
DIN 276-18: 363
Leistungsbereiche: 020

*Hinweis: UNTERSPANNUNG*

**020.02.0120 Unterspannbahn, PP-Vlies**
Menge: 0,000 m2
DIN 276-18: 363
Leistungsbereiche: 020

*Hinweis: UNTERDECKUNG*

**020.02.0130 Unterdeckung, Bitumenbahn**
Menge: 0,000 m2
DIN 276-18: 363
Leistungsbereiche: 020

**020.02.0140 Unterdeckung, Polyolefin, diffusionsoffen**
Menge: 0,000 m2
DIN 276-18: 363
Leistungsbereiche: 020

**020.02.0150 Unterdeckung, Polyolefin, Kehlen, Grate**
Menge: 0,000 m
DIN 276-18: 363
Leistungsbereiche: 020

**020.02.0160 Durchdringung <250mm, Unterdeckung, Polyolefin**
Menge: 0,000 St
DIN 276-18: 363
Leistungsbereiche: 020

*Hinweis: UNTERDACH, WASSERDICHT*

**020.02.0170 Unterdach, wasserdicht, Bitumen, 2lg**
Menge: 0,000 m2
DIN 276-18: 363
Leistungsbereiche: 020

**020.02.0180 Unterdach, wasserdicht, Vlies mit TPU**
Menge: 0,000 m2
DIN 276-18: 363
Leistungsbereiche: 020

**020.02.0190 Unterdach, Vlies mit TPU, Kehlen, Grate**
Menge: 0,000 m
DIN 276-18: 363
Leistungsbereiche: 020

**020.02.0200 Durchdringung <250mm, Unterdach, Vlies mit TPU**
Menge: 0,000 St
DIN 276-18: 363
Leistungsbereiche: 020

*Hinweis: LATTUNGEN*

**020.02.0210 Lattung/Konterlattung, e=<80cm, <11,00m**
Menge: 0,000 m2
DIN 276-18: 363
Leistungsbereiche: 020

**020.02.0220 Lattung/Konterlattung, e=<80cm, >11,00m**
Menge: 0,000 m2
DIN 276-18: 363
Leistungsbereiche: 020

**020.02.0230 Lattung/Konterlattung, e=<100cm, <11,00m**
Menge: 0,000 m2
DIN 276-18: 363
Leistungsbereiche: 020

**020.02.0240 Lattung/Konterlattung, e=<100cm, >11,00m**
Menge: 0,000 m2
DIN 276-18: 363
Leistungsbereiche: 020

**020.02.0250 Lattung/Konterlattung, Biberschwanz-Doppeldeckung**
Menge: 0,000 m2
DIN 276-18: 363
Leistungsbereiche: 020

**020.02.0260 Lattung, 30x50mm, imprägniert, LW 280-350mm**
Menge: 0,000 m2
DIN 276-18: 363
Leistungsbereiche: 020

**020.02.0270 Lattung, 40x60mm, imprägniert, LW 280-350mm**
Menge: 0,000 m2
DIN 276-18: 363
Leistungsbereiche: 020

*Hinweis: TRAUFE, BRANDWAND*

**020.02.0280 Traufe mit Insektenschutz aus Kunststoff**
Menge: 0,000 m
DIN 276-18: 363
Leistungsbereiche: 020

**020.02.0290 Traufe mit Insektenschutz aus Metall**
Menge: 0,000 m
DIN 276-18: 363
Leistungsbereiche: 020

**020.02.0300 Zulage nicht brennbare Lattung über Brandwand**
Menge: 0,000 m
DIN 276-18: 363
Leistungsbereiche: 020

#### Titel 020.03 Dämmung

*Hinweis: ZWISCHENSPARRENDÄMMUNG*

**020.03.0010 Zwischensparrendämmung, Glaswolle, d=120mm**
Menge: 0,000 m2
DIN 276-18: 361
Leistungsbereiche: 020

**020.03.0020 Zwischensparrendämmung, Glaswolle, d=140mm**
Menge: 0,000 m2
DIN 276-18: 361
Leistungsbereiche: 020

**020.03.0030 Zwischensparrendämmung, Glaswolle, d=160mm**
Menge: 0,000 m2
DIN 276-18: 361
Leistungsbereiche: 020

**020.03.0040 Zwischensparrendämmung, Glaswolle, d=180mm**
Menge: 0,000 m2
DIN 276-18: 361
Leistungsbereiche: 020

**020.03.0050 Zwischensparrendämmung, Glaswolle, d=200mm**
Menge: 0,000 m2
DIN 276-18: 361
Leistungsbereiche: 020

**020.03.0060 Zwischensparrendämmung, Glaswolle, d=220mm**
Menge: 0,000 m2
DIN 276-18: 361
Leistungsbereiche: 020

**020.03.0070 Zwischensparrendämmung, Glaswolle, d=240mm**
Menge: 0,000 m2
DIN 276-18: 361
Leistungsbereiche: 020

**020.03.0080 Zwischensparrendämmung, Steinwolle, d=120mm**
Menge: 0,000 m2
DIN 276-18: 361
Leistungsbereiche: 020

**020.03.0090 Zwischensparrendämmung, Steinwolle, d=140mm**
Menge: 0,000 m2
DIN 276-18: 361
Leistungsbereiche: 020

**020.03.0100 Zwischensparrendämmung, Steinwolle, d=160mm**
Menge: 0,000 m2
DIN 276-18: 361
Leistungsbereiche: 020

**020.03.0110 Zwischensparrendämmung, Steinwolle, d=180mm**
Menge: 0,000 m2
DIN 276-18: 361
Leistungsbereiche: 020

**020.03.0120 Zwischensparrendämmung, Steinwolle, d=200mm**
Menge: 0,000 m2
DIN 276-18: 361
Leistungsbereiche: 020

**020.03.0130 Zwischensparrendämmung, Steinwolle, d=220mm**
Menge: 0,000 m2
DIN 276-18: 361
Leistungsbereiche: 020

**020.03.0140 Zwischensparrendämmung, Steinwolle, d=240mm**
Menge: 0,000 m2
DIN 276-18: 361
Leistungsbereiche: 020

**020.03.0150 Zwischensparrendämmung, Holzfaser, d=120mm**
Menge: 0,000 m2
DIN 276-18: 361
Leistungsbereiche: 020

**020.03.0160 Zwischensparrendämmung, Holzfaser, d=140mm**
Menge: 0,000 m2
DIN 276-18: 361
Leistungsbereiche: 020

**020.03.0170 Zwischensparrendämmung, Holzfaser, d=160mm**
Menge: 0,000 m2
DIN 276-18: 361
Leistungsbereiche: 020

**020.03.0180 Zwischensparrendämmung, Holzfaser, d=180mm**
Menge: 0,000 m2
DIN 276-18: 361
Leistungsbereiche: 020

**020.03.0190 Zwischensparrendämmung, Holzfaser, d=200mm**
Menge: 0,000 m2
DIN 276-18: 361
Leistungsbereiche: 020

**020.03.0200 Zwischensparrendämmung, Holzfaser, d=220mm**
Menge: 0,000 m2
DIN 276-18: 361
Leistungsbereiche: 020

**020.03.0210 Zwischensparrendämmung, Holzfaser, d=240mm**
Menge: 0,000 m2
DIN 276-18: 361
Leistungsbereiche: 020

**020.03.0220 Zwischensparrendämmung, Hanffaser, d=120mm**
Menge: 0,000 m2
DIN 276-18: 361
Leistungsbereiche: 020

**020.03.0230 Zwischensparrendämmung, Hanffaser, d=140mm**
Menge: 0,000 m2
DIN 276-18: 361
Leistungsbereiche: 020

**020.03.0240 Zwischensparrendämmung, Hanffaser, d=160mm**
Menge: 0,000 m2
DIN 276-18: 361
Leistungsbereiche: 020

**020.03.0250 Zwischensparrendämmung, Hanffaser, d=180mm**
Menge: 0,000 m2
DIN 276-18: 361
Leistungsbereiche: 020

**020.03.0260 Zwischensparrendämmung, Hanffaser, d=200mm**
Menge: 0,000 m2
DIN 276-18: 361
Leistungsbereiche: 020

**020.03.0270 Zwischensparrendämmung, Hanffaser, d=220mm**
Menge: 0,000 m2
DIN 276-18: 361
Leistungsbereiche: 020

**020.03.0280 Zwischensparrendämmung, Hanffaser, d=240mm**
Menge: 0,000 m2
DIN 276-18: 361
Leistungsbereiche: 020

**020.03.0290 Zwischensparrendämmung, Schafwolle, d=120mm**
Menge: 0,000 m2
DIN 276-18: 361
Leistungsbereiche: 020

**020.03.0300 Zwischensparrendämmung, Schafwolle, d=140mm**
Menge: 0,000 m2
DIN 276-18: 361
Leistungsbereiche: 020

**020.03.0310 Zwischensparrendämmung, Schafwolle, d=180mm**
Menge: 0,000 m2
DIN 276-18: 361
Leistungsbereiche: 020

**020.03.0320 Zwischensparrendämmung, Zellulose, d=140mm, Dampfbremse**
Menge: 0,000 m2
DIN 276-18: 361
Leistungsbereiche: 020

**020.03.0330 Zwischensparrendämmung, Zellulose, d=160mm, Dampfbremse**
Menge: 0,000 m2
DIN 276-18: 361
Leistungsbereiche: 020

**020.03.0340 Zwischensparrendämmung, Zellulose, d=200mm, Dampfbremse**
Menge: 0,000 m2
DIN 276-18: 361
Leistungsbereiche: 020

**020.03.0350 Zwischensparrendämmung, Zellulose, d=240mm, Dampfbremse**
Menge: 0,000 m2
DIN 276-18: 361
Leistungsbereiche: 020

*Hinweis: UNTERSPARRENDÄMMUNG*

**020.03.0360 Untersparrendämmung, Glaswolle, d=30mm**
Menge: 0,000 m2
DIN 276-18: 363
Leistungsbereiche: 020

**020.03.0370 Untersparrendämmung, Glaswolle, d=40mm**
Menge: 0,000 m2
DIN 276-18: 363
Leistungsbereiche: 020

**020.03.0380 Untersparrendämmung, Glaswolle, d=50mm**
Menge: 0,000 m2
DIN 276-18: 363
Leistungsbereiche: 020

**020.03.0390 Untersparrendämmung, Glaswolle, d=60mm**
Menge: 0,000 m2
DIN 276-18: 363
Leistungsbereiche: 020

*Hinweis: AUFSPARRENDÄMMUNG*

**020.03.0400 Aufsparrendämmung/Unterdeckung, d=60mm**
Menge: 0,000 m2
DIN 276-18: 363
Leistungsbereiche: 020

**020.03.0410 Aufsparrendämmung/Unterdeckung, d=80mm**
Menge: 0,000 m2
DIN 276-18: 363
Leistungsbereiche: 020

**020.03.0420 Aufsparrendämmung/Unterdeckung, d=100mm**
Menge: 0,000 m2
DIN 276-18: 363
Leistungsbereiche: 020

**020.03.0430 Aufsparrendämmung/Unterdeckung, d=120mm**
Menge: 0,000 m2
DIN 276-18: 363
Leistungsbereiche: 020

**020.03.0440 Aufsparrendämmung, Steinwolle, d=100mm**
Menge: 0,000 m2
DIN 276-18: 363
Leistungsbereiche: 020

**020.03.0450 Aufsparrendämmung, Steinwolle, d=120mm**
Menge: 0,000 m2
DIN 276-18: 363
Leistungsbereiche: 020

**020.03.0460 Aufsparrendämmung, PUR, 100mm**
Menge: 0,000 m2
DIN 276-18: 363
Leistungsbereiche: 020

**020.03.0470 Aufsparrendämmung, PUR, 120mm**
Menge: 0,000 m2
DIN 276-18: 363
Leistungsbereiche: 020

*Hinweis: DAMPFBREMSE; DAMPFSPERRE*

**020.03.0480 Dampfbremsfolie, PE, 0,2mm**
Menge: 0,000 m2
DIN 276-18: 363
Leistungsbereiche: 020

**020.03.0490 Dampfbremsfolie, PA, Klimamembran**
Menge: 0,000 m2
DIN 276-18: 363
Leistungsbereiche: 020

**020.03.0500 Manschette, Kabeldurchführung, <DN25**
Manschette, Kabeldurchführung,
Menge: 0,000 St
DIN 276-18: 363
Leistungsbereiche: 020

**020.03.0510 Manschette, Rohrdurchführung, über DN25 bis DN200**
Menge: 0,000 St
DIN 276-18: 363
Leistungsbereiche: 020

**020.03.0520 Manschette, Schalter/Steckdose**
Menge: 0,000 St
DIN 276-18: 363
Leistungsbereiche: 020

**020.03.0530 Anschluss an Massivwände**
Menge: 0,000 m
DIN 276-18: 363
Leistungsbereiche: 020

#### Titel 020.04 Dachdeckungen Dachziegel, Dachstein, Reet

*Hinweis: ZIEGEL-/BETONSTEINDECKUNG*

**020.04.0010 Biberschwanz-Doppeldeckung**
Menge: 0,000 m2
DIN 276-18: 363
Leistungsbereiche: 020

**020.04.0020 Kronengebinde an First und Traufe**
Menge: 0,000 m
DIN 276-18: 363
Leistungsbereiche: 020

**020.04.0030 Biberschwanz-Kronendeckung**
Menge: 0,000 m2
DIN 276-18: 363
Leistungsbereiche: 020

**020.04.0040 Biberschwanzdeckung, eingebunde Kehle**
Menge: 0,000 m
DIN 276-18: 363
Leistungsbereiche: 020

**020.04.0050 Biberschwanzdeckung, Nockenkehle**
Menge: 0,000 m
DIN 276-18: 363
Leistungsbereiche: 020

**020.04.0060 Hohlpfannendeckung**
Menge: 0,000 m2
DIN 276-18: 363
Leistungsbereiche: 020

**020.04.0070 Hohlpfannendeckung, Dreipfannenkehle**
Menge: 0,000 m
DIN 276-18: 363
Leistungsbereiche: 020

**020.04.0080 Hohlstrangfalzziegeldeckung**
Menge: 0,000 m2
DIN 276-18: 363
Leistungsbereiche: 020

**020.04.0090 Doppelmuldenfalzziegeldeckung**
Menge: 0,000 m2
DIN 276-18: 363
Leistungsbereiche: 020

**020.04.0100 Großfalzziegeldeckung**
Menge: 0,000 m2
DIN 276-18: 363
Leistungsbereiche: 020

**020.04.0110 Flachziegeldeckung**
Menge: 0,000 m2
DIN 276-18: 363
Leistungsbereiche: 020

**020.04.0120 Zulage Dachziegel engobiert**
Menge: 0,000 m2
DIN 276-18: 363
Leistungsbereiche: 020

**020.04.0130 Zulage Dachziegel spezialengobiert**
Menge: 0,000 m2
DIN 276-18: 363
Leistungsbereiche: 020

**020.04.0140 Zulage Dachziegel glasiert**
Menge: 0,000 m2
DIN 276-18: 363
Leistungsbereiche: 020

**020.04.0150 Betonsteindeckung, eben mit Längsfalz**
Menge: 0,000 m2
DIN 276-18: 363
Leistungsbereiche: 020

**020.04.0160 Betonsteindeckung, Doppelmuldenfalz**
Menge: 0,000 m2
DIN 276-18: 363
Leistungsbereiche: 020

**020.04.0170 Grate/Kehlen beidecken**
Menge: 0,000 m
DIN 276-18: 363
Leistungsbereiche: 020

**020.04.0180 Biegekehle**
Menge: 0,000 m
DIN 276-18: 363
Leistungsbereiche: 020

**020.04.0190 untergelegte Dachkehle, Zinkblech**
Menge: 0,000 m
DIN 276-18: 363
Leistungsbereiche: 020

**020.04.0200 Anschluss an aufgehende Bauteile**
Menge: 0,000 m
DIN 276-18: 363
Leistungsbereiche: 020

**020.04.0210 Anschluss vertiefte Rinne**
Menge: 0,000 m
DIN 276-18: 363
Leistungsbereiche: 020

*Hinweis: FORMSTEINE*

**020.04.0220 First-/Gratausbildung, belüftet**
Menge: 0,000 m
DIN 276-18: 363
Leistungsbereiche: 020

**020.04.0230 Firstanfänger, -ender**
Menge: 0,000 St
DIN 276-18: 363
Leistungsbereiche: 020

**020.04.0240 Fristkreuzung**
Menge: 0,000 St
DIN 276-18: 363
Leistungsbereiche: 020

**020.04.0250 Ortgangsanfänger**
Menge: 0,000 St
DIN 276-18: 363
Leistungsbereiche: 020

**020.04.0260 Gratanfänger**
Menge: 0,000 St
DIN 276-18: 363
Leistungsbereiche: 020

**020.04.0270 Walmkappe**
Menge: 0,000 St
DIN 276-18: 363
Leistungsbereiche: 020

**020.04.0280 Ortgang**
Menge: 0,000 m
DIN 276-18: 363
Leistungsbereiche: 020

**020.04.0290 Pultdachfirst**
Menge: 0,000 m
DIN 276-18: 363
Leistungsbereiche: 020

**020.04.0300 Pultdachanfänger, -ender**
Menge: 0,000 St
DIN 276-18: 363
Leistungsbereiche: 020

**020.04.0310 Mansardziegel oder -stein**
Menge: 0,000 m
DIN 276-18: 363
Leistungsbereiche: 020

**020.04.0320 Dachkehle**
Menge: 0,000 m
DIN 276-18: 363
Leistungsbereiche: 020

**020.04.0330 Zulage Belüftungsdachziegel oder -stein**
Menge: 0,000 St
DIN 276-18: 363
Leistungsbereiche: 020

**020.04.0340 Zulage Dunstrohr, Formziegel oder -stein**
Menge: 0,000 St
DIN 276-18: 363
Leistungsbereiche: 020

**020.04.0350 Zulage Dunstrohr, Kunststoff**
Menge: 0,000 St
DIN 276-18: 363
Leistungsbereiche: 020

**020.04.0360 Zulage Antennendurchgang**
Menge: 0,000 St
DIN 276-18: 363
Leistungsbereiche: 020

**020.04.0370 Zulage Formteil/Schneefang**
Menge: 0,000 St
DIN 276-18: 363
Leistungsbereiche: 020

**020.04.0380 Zulage Durchführung Abgasrohr**
Menge: 0,000 St
DIN 276-18: 363
Leistungsbereiche: 020

**020.04.0390 Halterung PV-Anlage**
Menge: 0,000 St
DIN 276-18: 363
Leistungsbereiche: 020

**020.04.0400 baus. Halterung PV-Anlage, nachträglich**
Menge: 0,000 St
DIN 276-18: 363
Leistungsbereiche: 020

*Hinweis: FASERZEMENTDECKUNG*

**020.04.0410 Faserzementdeckung, Doppeldeckung, 20x40cm**
Menge: 0,000 m2
DIN 276-18: 363
Leistungsbereiche: 020

**020.04.0420 Faserzementdeckung, Doppeldeckung, 30x60cm**
Menge: 0,000 m2
DIN 276-18: 363
Leistungsbereiche: 020

**020.04.0430 Faserzementdeckung, dt. Deckung, 30x30cm**
Menge: 0,000 m2
DIN 276-18: 363
Leistungsbereiche: 020

**020.04.0440 Faserzementdeckung, Rhombusdeckung, 40x44cm**
Menge: 0,000 m2
DIN 276-18: 363
Leistungsbereiche: 020

**020.04.0450 Faserzementdeckung, Spitzschablone, 30x30cm**
Menge: 0,000 m2
DIN 276-18: 363
Leistungsbereiche: 020

**020.04.0460 Traufeindeckung, Faserzement, Ansetzerplatten**
Menge: 0,000 m
DIN 276-18: 363
Leistungsbereiche: 020

**020.04.0470 Traufeindeckung, Faserzement, eingespitzt**
Menge: 0,000 m
DIN 276-18: 363
Leistungsbereiche: 020

**020.04.0480 Traufeindeckung, Faserzement, eingebunden**
Menge: 0,000 m
DIN 276-18: 363
Leistungsbereiche: 020

**020.04.0490 Traufeindeckung, Faserzement, Ansetzer + Traufgebinde**
Menge: 0,000 m
DIN 276-18: 363
Leistungsbereiche: 020

**020.04.0500 Firstdeckung, Faserzement, einfache Seitenüberdeckung**
Menge: 0,000 m
DIN 276-18: 363
Leistungsbereiche: 020

**020.04.0510 Firstausbildung mit Lüftung, Faserzement**
Menge: 0,000 m
DIN 276-18: 363
Leistungsbereiche: 020

**020.04.0520 Firstausbildung mit Linienlüftung, Faserzement**
Menge: 0,000 m
DIN 276-18: 363
Leistungsbereiche: 020

**020.04.0530 Pultdachfirst, Faserzement, einfache Seitenüberdeckung**
Menge: 0,000 m
DIN 276-18: 363
Leistungsbereiche: 020

**020.04.0540 Ortdeckung, Faserzement, eingebunden**
Menge: 0,000 m
DIN 276-18: 363
Leistungsbereiche: 020

**020.04.0550 Ortdeckung, Faserzement, auslaufend**
Menge: 0,000 m
DIN 276-18: 363
Leistungsbereiche: 020

**020.04.0560 Gratdeckung, Faserzement, aufgelegt**
Menge: 0,000 m
DIN 276-18: 363
Leistungsbereiche: 020

**020.04.0570 Gratdeckung, Faserzement, eingebunden**
Menge: 0,000 m
DIN 276-18: 363
Leistungsbereiche: 020

**020.04.0580 Blechkehle, Faserzement**
Menge: 0,000 m
DIN 276-18: 363
Leistungsbereiche: 020

**020.04.0590 Unterlegte Plattenkehle, Faserzement**
Menge: 0,000 m
DIN 276-18: 363
Leistungsbereiche: 020

**020.04.0600 Eingebundene Plattenkehle, Faserzement**
Menge: 0,000 m
DIN 276-18: 363
Leistungsbereiche: 020

**020.04.0610 Entlüfterstutzen, Faserzementdeckung**
Menge: 0,000 St
DIN 276-18: 363
Leistungsbereiche: 020

**020.04.0620 Antennenduchganng, Faserzementdeckung**
Menge: 0,000 St
DIN 276-18: 363
Leistungsbereiche: 020

*Hinweis: FASERZEMENTWELLPLATTENDECKUNG*

**020.04.0630 Faserzement-Wellplattendeckung, 177x51mm**
Menge: 0,000 m2
DIN 276-18: 363
Leistungsbereiche: 020

**020.04.0640 Satteldachfirst, Faserzement-Wellplatten**
Menge: 0,000 m
DIN 276-18: 363
Leistungsbereiche: 020

**020.04.0650 First-/Gratausbildung, Faserzementkappen**
Menge: 0,000 m
DIN 276-18: 363
Leistungsbereiche: 020

**020.04.0660 Satteldachfirst belüftet, Faserzement-Wellplatten**
Menge: 0,000 m
DIN 276-18: 363
Leistungsbereiche: 020

**020.04.0670 Pultdachfirst, Faserzement-Wellplatten**
Menge: 0,000 m
DIN 276-18: 363
Leistungsbereiche: 020

**020.04.0680 Traufenzahnleiste, Faserzement-Wellplatten**
Menge: 0,000 m
DIN 276-18: 363
Leistungsbereiche: 020

**020.04.0690 Traufenlüftungskamm, Faserzement-Wellplatten**
Menge: 0,000 m
DIN 276-18: 363
Leistungsbereiche: 020

**020.04.0700 Traufenfußstücke, Faserzement-Wellplatten**
Menge: 0,000 m
DIN 276-18: 363
Leistungsbereiche: 020

**020.04.0710 Ortgang, Faserzement-Wellplatten, Giebelwinkel**
Menge: 0,000 m
DIN 276-18: 363
Leistungsbereiche: 020

**020.04.0720 untergelegte Kehle, Faserzement-Wellplatten**
Menge: 0,000 m
DIN 276-18: 363
Leistungsbereiche: 020

**020.04.0730 Wandanschluss, traufseitig**
Menge: 0,000 m
DIN 276-18: 363
Leistungsbereiche: 020

**020.04.0740 Wandanschluss, firstseitig**
Menge: 0,000 m
DIN 276-18: 363
Leistungsbereiche: 020

**020.04.0750 Wandanschluss, seitlich, untergedeckt**
Menge: 0,000 m
DIN 276-18: 363
Leistungsbereiche: 020

**020.04.0760 Wandanschluss, seitlich, übergedeckt**
Menge: 0,000 m
DIN 276-18: 363
Leistungsbereiche: 020

**020.04.0770 Entlüfterstutzen**
Menge: 0,000 St
DIN 276-18: 363
Leistungsbereiche: 020
Zeitansatz: 0,25

**020.04.0780 Antennendurchgang**
Menge: 0,000 St
DIN 276-18: 363
Leistungsbereiche: 020
Zeitansatz: 0,25

*Hinweis: SCHIEFERDECKUNG*

**020.04.0790 Schieferdeckung, altdt. Deckung, normaler Hieb**
Menge: 0,000 m2
DIN 276-18: 363
Leistungsbereiche: 020

**020.04.0800 Schieferdeckung, Schuppen, 30x25cm**
Menge: 0,000 m2
DIN 276-18: 363
Leistungsbereiche: 020

**020.04.0810 Schieferdeckung, Bogenschnitt, 30x30cm**
Menge: 0,000 m2
DIN 276-18: 363
Leistungsbereiche: 020

**020.04.0820 Schieferdeckung, Doppeldeckung, 20x40cm**
Menge: 0,000 m2
DIN 276-18: 363
Leistungsbereiche: 020

**020.04.0830 Mehr-/Minderkosten vorkonfektionierte Steine**
Menge: 0,000 m2
DIN 276-18: 363
Leistungsbereiche: 020

**020.04.0840 Traufeindeckung, Schiefer, eingebundener Fuß**
Menge: 0,000 m
DIN 276-18: 363
Leistungsbereiche: 020

**020.04.0850 Traufeindeckung, Schiefer, Ansetzersteine**
Menge: 0,000 m
DIN 276-18: 363
Leistungsbereiche: 020

**020.04.0860 Firstdeckung, Schiefer, aufgelegt**
Menge: 0,000 m
DIN 276-18: 363
Leistungsbereiche: 020

**020.04.0870 Ortdeckung, Schiefer, eingebunden**
Menge: 0,000 m
DIN 276-18: 363
Leistungsbereiche: 020

**020.04.0880 Ortdeckung, Schiefer, auslaufend**
Menge: 0,000 m
DIN 276-18: 363
Leistungsbereiche: 020

**020.04.0890 Ortdeckung, Schiefer, aufgelegt**
Menge: 0,000 m
DIN 276-18: 363
Leistungsbereiche: 020

**020.04.0900 Gratdeckung, Schiefer, eingebunden**
Menge: 0,000 m
DIN 276-18: 363
Leistungsbereiche: 020

**020.04.0910 Gratdeckung, Schiefer, aufgelegt**
Menge: 0,000 m
DIN 276-18: 363
Leistungsbereiche: 020

**020.04.0920 Unterlegte Plattenkehle, Schiefer**
Menge: 0,000 m
DIN 276-18: 363
Leistungsbereiche: 020

**020.04.0930 Hauptkehle, Schiefer, eingebunden**
Menge: 0,000 m
DIN 276-18: 363
Leistungsbereiche: 020

**020.04.0940 Herz-/Rechteckkehle, Schiefer, eingebunden**
Menge: 0,000 m
DIN 276-18: 363
Leistungsbereiche: 020

**020.04.0950 Entlüfterstutzen, Schieferdeckung**
Menge: 0,000 St
DIN 276-18: 363
Leistungsbereiche: 020

*Hinweis: REETDACHDECKUNG*

**020.04.0960 Überprüfung Reet, Materialcharge**
Menge: 0,000 psch
DIN 276-18: 363
Leistungsbereiche: 020

**020.04.0970 Dachdeckung, Reet, genäht, d=30cm, 55°**
Menge: 0,000 m2
DIN 276-18: 363
Leistungsbereiche: 020

**020.04.0980 Dachdeckung, Reet, gebunden, d=30cm, 55°**
Menge: 0,000 m2
DIN 276-18: 363
Leistungsbereiche: 020

**020.04.0990 Zulage Reet Traufe, d=40cm**
Menge: 0,000 m
DIN 276-18: 363
Leistungsbereiche: 020

**020.04.1000 Zulage Reet Ortgang, d=30cm**
Menge: 0,000 m
DIN 276-18: 363
Leistungsbereiche: 020

**020.04.1010 Zulage Reet Grate, d=30cm**
Menge: 0,000 m
DIN 276-18: 363
Leistungsbereiche: 020

**020.04.1020 Zulage Reet verzogene Kehle, d=45cm**
Menge: 0,000 m
DIN 276-18: 363
Leistungsbereiche: 020

**020.04.1030 Heidefirst mit Entlüfter, Kehrband**
Menge: 0,000 m
DIN 276-18: 363
Leistungsbereiche: 020

**020.04.1040 Heidefirst-Entlüfter, DN100**
Menge: 0,000 St
DIN 276-18: 363
Leistungsbereiche: 020

**020.04.1050 Treetdeckung Schornstein, Katzentreppe, 45x45cm**
Menge: 0,000 St
DIN 276-18: 363
Leistungsbereiche: 020

**020.04.1060 Reet Strangentlüftung, DN100**
Menge: 0,000 St
DIN 276-18: 363
Leistungsbereiche: 020

**020.04.1070 Reetanarbeitung Spannpfahl für Blitzschutzanlage**
Menge: 0,000 St
DIN 276-18: 363
Leistungsbereiche: 020

**020.04.1080 Überprüfung Reet, jährlich**
Menge: 0,000 psch
DIN 276-18: 363
Leistungsbereiche: 020

**020.04.1090 Wartung Reet, jährlich**
Menge: 0,000 m2
DIN 276-18: 363
Leistungsbereiche: 020

*Hinweis: EINBAUTEILE, ZUBEHÖR*

**020.04.1100 Schneefanggitter mit Schneefangstützen**
Menge: 0,000 m
DIN 276-18: 363
Leistungsbereiche: 020

**020.04.1110 Sicherheitsdachhaken**
Menge: 0,000 St
DIN 276-18: 363
Leistungsbereiche: 020

**020.04.1120 Einzeltrittrost, verzinkt, farbbeschichtet, 25x80cm**
Menge: 0,000 St
DIN 276-18: 369
Leistungsbereiche: 020

**020.04.1130 Einzeltrittrost, verzinkt, farbbeschichtet, 25x45cm**
Menge: 0,000 St
DIN 276-18: 369
Leistungsbereiche: 020

*Hinweis: SONSTIGES*

**020.04.1140 Zulage Gauben**
Menge: 0,000 m2
DIN 276-18: 363
Leistungsbereiche: 020

**020.04.1150 Zulage Kleinflächen**
Menge: 0,000 m2
DIN 276-18: 363
Leistungsbereiche: 020

#### Titel 020.05 Wandbekleidungen

*Hinweis: WANDBEKLEIDUNGEN*

**020.05.0010 Wandbekleidung, Faserzemt, dt. Deckung, 30x30cm**
Menge: 0,000 m2
DIN 276-18: 335
Leistungsbereiche: 020

**020.05.0020 Wandbekleidung, Faserzement, Wabendeckung, 25x25cm**
Menge: 0,000 m2
DIN 276-18: 335
Leistungsbereiche: 020

**020.05.0030 Wandbekleidung, Faserzement, waagerecht, 20x20cm**
Menge: 0,000 m2
DIN 276-18: 335
Leistungsbereiche: 020

**020.05.0040 Wandbekleidung, Schiefer, Schuppen, 20x15cm**
Menge: 0,000 m2
DIN 276-18: 335
Leistungsbereiche: 020

**020.05.0050 Wandbekleidung, Schiefer, Bogenschnitt, 30x30cm**
Menge: 0,000 m2
DIN 276-18: 335
Leistungsbereiche: 020

**020.05.0060 Wandbekleidung, Schiefer, Doppeldeckung, 30x20cm**
Menge: 0,000 m2
DIN 276-18: 335
Leistungsbereiche: 020

**020.05.0070 seitliche Anschlüsse, Ecken, eingebunden**
Menge: 0,000 m
DIN 276-18: 335
Leistungsbereiche: 020

**020.05.0080 seitliche Anschlüsse, Ecken, auslaufend**
Menge: 0,000 m
DIN 276-18: 335
Leistungsbereiche: 020

**020.05.0090 oberer Abschluss, aufgelegt**
Menge: 0,000 m
DIN 276-18: 335
Leistungsbereiche: 020

**020.05.0100 unterer Abschluss, mit Überstand**
Menge: 0,000 m
DIN 276-18: 335
Leistungsbereiche: 020

**020.05.0110 Laibungen, Faserzement, B= bis 200mm**
Menge: 0,000 m
DIN 276-18: 335
Leistungsbereiche: 020

#### Titel 020.06 Dachflächenfenster

*Hinweis: Schnittstellendefinition*

*Hinweis: VORBEREITUNG*

**020.06.0010 Wechsel für Dachflächenfenster**
Menge: 0,000 St
DIN 276-18: 362
Leistungsbereiche: 020

**020.06.0020 Ausschnitt in Dachdeckung für Dachflächenfenster**
Menge: 0,000 St
DIN 276-18: 362
Leistungsbereiche: 020

**020.06.0030 Zulage 2er Kombi-Eindeckrahmen**
Menge: 0,000 m
DIN 276-18: 362
Leistungsbereiche: 020

**020.06.0040 Zulage 3er Kombi-Eindeckrahmen**
Menge: 0,000 m
DIN 276-18: 362
Leistungsbereiche: 020

*Hinweis: HOLZ-DACHFLÄCHENFENSTER*

**020.06.0050 Dachflächenfenster, Holz, Schwing, 55x100cm, 2fach-Vergl**
Menge: 0,000 St
DIN 276-18: 362
Leistungsbereiche: 020

**020.06.0060 Dachflächenfenster, Holz, Schwing, 70x120cm, 2fach-Vergl**
Menge: 0,000 St
DIN 276-18: 362
Leistungsbereiche: 020

**020.06.0070 Dachflächenfenster, Holz, Schwing, 80x140cm, 2fach-Vergl**
Menge: 0,000 St
DIN 276-18: 362
Leistungsbereiche: 020

**020.06.0080 Dachflächenfenster, Holz, Schwing, 95x160cm, 2fach-Vergl**
Menge: 0,000 St
DIN 276-18: 362
Leistungsbereiche: 020

**020.06.0090 Dachflächenfenster, Holz, Klapp-Schwing, 55x100cm, 2fach-Vergl**
Menge: 0,000 St
DIN 276-18: 362
Leistungsbereiche: 020

**020.06.0100 Dachflächenfenster, Holz, Klapp-Schwing, 70x120cm, 2fach-Vergl**
Menge: 0,000 St
DIN 276-18: 362
Leistungsbereiche: 020

**020.06.0110 Dachflächenfenster, Holz, Klapp-Schwing, 80x140cm, 2fach-Vergl**
Menge: 0,000 St
DIN 276-18: 362
Leistungsbereiche: 020

**020.06.0120 Dachflächenfenster, Holz, Klapp-Schwing, 95x160cm, 2fach-Vergl**
Menge: 0,000 St
DIN 276-18: 362
Leistungsbereiche: 020

*Hinweis: KUNSTSTOFF-DACHFLÄCHENFENSTER*

**020.06.0130 Dachflächenfenster, Kunststoff, Schwing, 55x100cm, 3fach-Vergl**
Menge: 0,000 St
DIN 276-18: 362
Leistungsbereiche: 020

**020.06.0140 Dachflächenfenster, Kunststoff, Schwing, 70x120cm, 3fach-Vergl**
Menge: 0,000 St
DIN 276-18: 362
Leistungsbereiche: 020

**020.06.0150 Dachflächenfenster, Kunststoff, Schwing, 80x140cm, 3fach-Vergl**
Menge: 0,000 St
DIN 276-18: 362
Leistungsbereiche: 020

**020.06.0160 Dachflächenfenster, Kunststoff, Schwing, 95x160cm, 3fach-Vergl**
Menge: 0,000 St
DIN 276-18: 362
Leistungsbereiche: 020

**020.06.0170 Dachflächenfenster, Kunststoff, Klapp-Schwing, 55x100cm, 3fach-Vergl**
Menge: 0,000 St
DIN 276-18: 362
Leistungsbereiche: 020

**020.06.0180 Dachflächenfenster, Kunststoff, Klapp-Schwing, 70x120cm, 3fach-Vergl**
Menge: 0,000 St
DIN 276-18: 362
Leistungsbereiche: 020

**020.06.0190 Dachflächenfenster, Kunststoff, Klapp-Schwing, 80x140cm, 3fach-Vergl**
Menge: 0,000 St
DIN 276-18: 362
Leistungsbereiche: 020

**020.06.0200 Dachflächenfenster, Kunststoff, Klapp-Schwing, 95x160cm, 3fach-Vergl**
Menge: 0,000 St
DIN 276-18: 362
Leistungsbereiche: 020

*Hinweis: ANTRIEB, BETÄTIGUNG*

**020.06.0210 Zulage elektrische Öffenbarkeit, Funkfernbedienung**
Menge: 0,000 St
DIN 276-18: 362
Leistungsbereiche: 020

**020.06.0220 Zulage elektrische Öffenbarkeit über Solarbetrieb**
Menge: 0,000 St
DIN 276-18: 362
Leistungsbereiche: 020

**020.06.0230 Zulage Dachfenster als RWA**
Menge: 0,000 St
DIN 276-18: 362
Leistungsbereiche: 020

**020.06.0240 Bedienpad Fenster/Sonnenschutz**
Menge: 0,000 St
DIN 276-18: 362
Leistungsbereiche: 020

*Hinweis: SONNENSCHUTZ - ROLLO*

**020.06.0250 Rollladen DFF elektromotorisch, 55x100cm**
Menge: 0,000 St
DIN 276-18: 366
Leistungsbereiche: 020

**020.06.0260 Rollladen DFF elektromotorisch, 70x120cm**
Menge: 0,000 St
DIN 276-18: 366
Leistungsbereiche: 020

**020.06.0270 Rollladen DFF elektromotorisch, 80x140cm**
Menge: 0,000 St
DIN 276-18: 366
Leistungsbereiche: 020

**020.06.0280 Rollladen DFF elektromotorisch, 95x160cm**
Menge: 0,000 St
DIN 276-18: 366
Leistungsbereiche: 020

**020.06.0290 Rollladen DFF Solar, 55x100cm**
Menge: 0,000 St
DIN 276-18: 366
Leistungsbereiche: 020

**020.06.0300 Rollladen DFF Solar, 70x120cm**
Menge: 0,000 St
DIN 276-18: 366
Leistungsbereiche: 020

**020.06.0310 Rollladen DFF Solar, 80x140cm**
Menge: 0,000 St
DIN 276-18: 366
Leistungsbereiche: 020

**020.06.0320 Rollladen DFF Solar, 95x160cm**
Menge: 0,000 St
DIN 276-18: 366
Leistungsbereiche: 020

*Hinweis: SONNENSCHUTZ - MARKISE*

**020.06.0330 Markise DFF manuell, 55x100cm**
Menge: 0,000 St
DIN 276-18: 366
Leistungsbereiche: 020

**020.06.0340 Markise DFF manuell, 70x120cm**
Menge: 0,000 St
DIN 276-18: 366
Leistungsbereiche: 020

**020.06.0350 Markise DFF manuell, 80x140cm**
Menge: 0,000 St
DIN 276-18: 366
Leistungsbereiche: 020

**020.06.0360 Markise DFF manuell, 95x160cm**
Menge: 0,000 St
DIN 276-18: 366
Leistungsbereiche: 020

**020.06.0370 Markise DFF elektromotorisch, 55x100cm**
Menge: 0,000 St
DIN 276-18: 366
Leistungsbereiche: 020

**020.06.0380 Markise DFF elektromotorisch, 70x120cm**
Menge: 0,000 St
DIN 276-18: 366
Leistungsbereiche: 020

**020.06.0390 Markise DFF elektromotorisch, 80x140cm**
Menge: 0,000 St
DIN 276-18: 366
Leistungsbereiche: 020

**020.06.0400 Markise DFF elektromotorisch, 95x160cm**
Menge: 0,000 St
DIN 276-18: 366
Leistungsbereiche: 020

**020.06.0410 Markise DFF Solar, 55x100cm**
Menge: 0,000 St
DIN 276-18: 366
Leistungsbereiche: 020

**020.06.0420 Markise DFF Solar, 70x120cm**
Menge: 0,000 St
DIN 276-18: 366
Leistungsbereiche: 020

**020.06.0430 Markise DFF Solar, 80x140cm**
Menge: 0,000 St
DIN 276-18: 366
Leistungsbereiche: 020

**020.06.0440 Markise DFF Solar, 95x160cm**
Menge: 0,000 St
DIN 276-18: 366
Leistungsbereiche: 020

*Hinweis: LICHTSCHUTZ - INNENROLLO*

**020.06.0450 Innenrollo DFF manuell, 55x100cm**
Menge: 0,000 St
DIN 276-18: 366
Leistungsbereiche: 020

**020.06.0460 Innenrollo DFF manuell, 70x120cm**
Menge: 0,000 St
DIN 276-18: 366
Leistungsbereiche: 020

**020.06.0470 Innenrollo DFF manuell, 80x140cm**
Menge: 0,000 St
DIN 276-18: 366
Leistungsbereiche: 020

**020.06.0480 Innenrollo DFF manuell, 95x160cm**
Menge: 0,000 St
DIN 276-18: 366
Leistungsbereiche: 020

**020.06.0490 Innenrollo DFF elektromotorisch, 55x100cm**
Menge: 0,000 St
DIN 276-18: 366
Leistungsbereiche: 020

**020.06.0500 Innenrollo DFF elektromotorisch, 70x120cm**
Menge: 0,000 St
DIN 276-18: 366
Leistungsbereiche: 020

**020.06.0510 Innenrollo DFF elektromotorisch, 80x140cm**
Menge: 0,000 St
DIN 276-18: 366
Leistungsbereiche: 020

**020.06.0520 Innenrollo DFF elektromotorisch, 95x160cm**
Menge: 0,000 St
DIN 276-18: 366
Leistungsbereiche: 020

*Hinweis: INSEKTENSCHUTZ-ROLLO*

**020.06.0530 Insektenschutzrollo DFF manuell, 55x100cm**
Menge: 0,000 St
DIN 276-18: 366
Leistungsbereiche: 020

**020.06.0540 Insektenschutzrollo DFF manuell, 70x120cm**
Menge: 0,000 St
DIN 276-18: 366
Leistungsbereiche: 020

**020.06.0550 Insektenschutzrollo DFF manuell, 80x120cm**
Menge: 0,000 St
DIN 276-18: 366
Leistungsbereiche: 020

**020.06.0560 Insektenschutzrollo DFF manuell, 95x160cm**
Menge: 0,000 St
DIN 276-18: 366
Leistungsbereiche: 020

*Hinweis: INNENFUTTER*

**020.06.0570 Innenfutter DFF 55x100cm**
Menge: 0,000 St
DIN 276-18: 362
Leistungsbereiche: 020

**020.06.0580 Innenfutter DFF 70x120cm**
Menge: 0,000 St
DIN 276-18: 362
Leistungsbereiche: 020

**020.06.0590 Innenfutter DFF 80x140cm**
Menge: 0,000 St
DIN 276-18: 362
Leistungsbereiche: 020

**020.06.0600 Innenfutter DFF 95x160cm**
Menge: 0,000 St
DIN 276-18: 362
Leistungsbereiche: 020

#### Titel 020.07 Taubenvergrämung

**020.07.0010 Taubenvergrämung, VA-Federstahldraht**
Menge: 0,000 m
DIN 276-18: 369
Leistungsbereiche: 020

#### Titel 020.90 Stundenlohnarbeiten

*Hinweis: ABRECHNUNGSHINWEIS Stundenlohnarbeiten*

**020.90.0010 Stundensatz: Fachwerker**
*** Bedarfsposition ohne GB
Menge: 0,000 h
DIN 276-18: 369
Leistungsbereiche: 020

**020.90.0020 Stundensatz: Bauhelfer**
*** Bedarfsposition ohne GB
Menge: 0,000 h
DIN 276-18: 369
Leistungsbereiche: 020

#### Titel 020.99 Kostenberechnungspauschale

**020.99.0010 Kostenberechnungspauschale: Dachdeckungsarbeiten**
Menge: 0,000 psch
DIN 276-18: 399
Leistungsbereiche: 020

### Gewerk 021 +++ DEMO Dachabdichtungsarbeiten +++

*Hinweis: ZTV Dachabdichtungsarbeiten*
Zusätzliche Technische Vertragsbedingungen
Dachabdichtungsarbeiten

1 Grundlagen
Für die Leistungen dieses Gewerks gelten die VOB Teil C, insbesondere ATV DIN 18336 Abdichtungsarbeiten, und die Allgemein Anerkannten Regeln der Technik.

Ergänzend hierzu gelten die Regelwerke der nachstehend genannten Herausgeber in der zum Zeitpunkt der Ausführung gültigen Fassung als Grundlage von Kalkulation und Arbeitsausführung:
- AGI: Arbeitsgemeinschaft Industriebau e. V.
- bga: Beratungsstelle für Gussasphaltanwendung e. V.,
- DBV: Deutscher Beton- und Bautechnik-Verein e. V.,
- Deutsche Bauchemie e. V.,
- DGUV: Deutsche Gesetzliche Unfallversicherung e. V.,
- FLL: Forschungsgesellschaft Landschaftsentwicklung Landschaftsbau e. V.,
- GDA: Gesamtverband der Aluminiumindustrie e. V.,
- RAL: Deutsches Institut für Gütesicherung und Kennzeichnung e. V.,
- vdd: Industrieverband Bitumen-Dach- und Dichtungsbahnen e. V.,
- ZVDH: Zentralverband des Deutschen Dachdeckerhandwerks e. V.

Aufgrund der unterschiedlichen Auffassungen zur Bedeutung der koexisistierenden Regelwerke DIN 18531 und Fachregeln für Dächer mit Abdichtungen des Deutschen Dachdeckerhandwerks wird klargestellt, dass eine Ausführung, die in völliger Übereinstimmung mit den Fachregeln des Dachdeckerhandwerks steht, aufgrund der langen und positiven Erfahrung, die mit der Anwendung dieses Regelwerks einhergeht, als nicht mangelbehaftet und technisch gleichwertig zur DIN 18531 betrachtet wird.

2 Vorbereitung und Planung
Innerhalb von 10 Tagen nach Auftragserhalt, in jedem Fall jedoch rechtzeitig vor Materialdisposition und Ausführungsbeginn, wird der AN dem AG unaufgefordert den Teil seiner späteren Dokumentation übergeben, aus dem alle bauaufsichtlichen Zulassungen, Prüfzeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, Unterstützungen, Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Der AN prüft im Rahmen seiner Werkstatt- und Montageplanung eigenverantwortlich die bauseitige Untergrundbeschaffenheit auf Eignung für die beschriebenen Abdichtungsarbeiten. Die Untergrundeignungsprüfung bezieht sich dabei neben der ggf. erforderlichen Haftzugfestigkeit auf Ebenheit, Toleranzen, Materialverträglichkeiten und Planität bzw. das erforderliche Gefälle von Flächen, um spätere Pfützen auf der Abdichtung zu vermeiden. Die Überprüfung hat auch hinsichtlich der Materialkompatibilität zu geplanten Folgeleistungen zu erfolgen.

Vor Beginn der Arbeiten ist vom AN eine Werkstatt- und Montageplanung zu erstellen und dem AG vor Ausführung zur Prüfung und Freigabe vorzulegen. Bestandteil der Werkstatt- und Montageplanung des AN sind u. a.:
- Erarbeitung sämtlicher Detailpunkte, Elementstöße, Verbindungen, Befestigungen, toleranzaufnehmende Anschlüsse,
- Berechnung und Ausführung der Windsogsicherung für Dachbeläge und -befestigungen,
- Bemessung, Anzahl und Anordnung von Notüberläufen und Zonierungen gegen Wasserunterläufigkeit
- bauphysikalische Berechnungen (soweit nicht vorhanden), wie z. B. Berechnungen zu Dampfdurchgang, Bauteilfeuchte und Wärmedämmwerten aller von ihm gedämmten oder mit Dampfsperren oder -bremsen zu versehenden Einbaubereiche. Ihm nicht bekannte Eingabewerte für die Berechnung fragt der AN beim AG bei Erfordernis ab,
- Prüfung vorhandener und geplanter Anschlusshöhen, auch für Anstaubewässerung und erkennbar nachfolgende Dachbeläge
- Prüfung der Anforderungen des baulichen Brandschutzes, insbesondere im Bereich oberhalb von Brandwänden und an allen Dachdurchdringungen

Vor Ausführung der Arbeiten hat der AN die genannten Höhen und die Maßgenauigkeit des Rohbodens eigenverantwortlich durch Nivellement festzustellen. Bei Überschreitung der Toleranzgrenzen ist der Auftraggeber zu verständigen.

3 Ausführung und Konstruktion
3.1 Allgemeine Hinweise
Sofern in den der Ausschreibung beigefügten Unterlagen keine anderen Qualitäten beschrieben sind, gelten Anwendungsklasse 2 und im Regelwerk des Dachdeckerhandwerks genannte Abdichtungsbaustoffe als Mindestqualität vereinbart.

Der AN überprüft vor Ausführungsbeginn unaufgefordert die Anforderungen an erforderliche Abdichtungen in Bezug auf:
- Bodenbeschaffenheit/Versickerungsfähigkeit,
- Eindringtiefe/Eintauchtiefe,
- Wasserbeanspruchungsklasse,
- Rissklasse,
- Rissüberbrückungsklasse,
sowie bei Fugen auf die Verformungsklassen anhand der Setzungsberechnungen des Statikers und/oder des Baugrundgutachters.

AG-seitige Angaben zu Art und Ausführung der Abdichtungsarbeiten sind vom AN auf Grundlage des aktuellen Normungsstandes zu prüfen oder, soweit nicht vorhanden, selbstständig zu erarbeiten.

Der AN hat ausreichend Vorhaltematerial bereitzuhalten, um bei witterungsbedingten Unterbrechungen die zum Teil fertiggestellten Leistungen bis zur Übergabe zu schützen.

Die Entfernung von Tagwasser gehört zu den Leistungen des AN. Untergründe müssen vor Arbeitsausführung vollständig abgetrocknet sein. Dies gilt bei Trapezblechen auch für die Tiefsicken, um langfristig entstehenden Weißrost zu vermeiden.

3.2 Besondere Anforderungen an die Ausführung der Dachabdichtungsarbeiten
Die Abdichtung ist so aufzubringen und ggf. zu schützen, dass bei Arbeitsunterbrechungen kein Niederschlagswasser in den Schichtaufbau gelangen kann.

Die Sicherung durch provisorische Abdeckungen ist besonders im Bereich von Durchdringungen der Dachhaut vorzunehmen.

Soweit die Lage von Dacheinläufen und Notüberläufen eine Anstaubewässerung während der Bauzeit des AN für den Dachabdichtungsaufbau auf der Dampfsperre erwarten lässt, ist die Dampfsperre vom AN als Notabdichtung auszuführen.

Werden Dampfsperren als Notabdichtung verwendet, muss vor zeitlich versetzter Ausführung nachfolgender Abdichtungsarbeiten vom AN zunächst unaufgefordert eine Dichtheitsprüfung erfolgen. Ein Prüfprotokoll ist dem AG zu übergeben.

Es ist vom AN durch Schutzmaßnahmen sicherzustellen, dass die Abdichtung im Bereich von Zugängen, Austritten und Wartungswegen während der Bauzeit nicht durch scharfkantige Transport- und Arbeitsgeräte beschädigt werden kann.

Mängel und Schäden an bereits abgenommenen Abdichtungsflächen müssen sofort nach Erkennen und vor ihrer Ausbesserung dem AG gemeldet werden.

3.3 Planung, Konstruktion und Bemessung
Sämtliche Dachneigungen sind grundsätzlich mit mindestens 2 % Gefälle auszuführen. Neben dem Quergefälle ist auch ein Längsgefälle von mindestens 1 % vorzusehen. Die Gefälleausbildung ist, wenn nicht innerhalb der Konstruktion vorgesehen, mittels Gefälledämmung herzustellen.

Zur Entlastung von Anschlüssen und Fugen ist ein ausreichendes Gegengefälle von > 1,00 m Länge vorzusehen. Das Gefälle ist so zu planen, dass die konstruktiven Dehnungs- und Bewegungsfugen im Bereich der Hochpunkte liegen und kein Wasser auf der Abdichtungsfläche verbleibt.

Dächer sind, soweit in der nachfolgenden Leistungsbeschreibung nicht abweichend angegeben, in der Anwendungsklasse K2 nach DIN 18531 oder in Analogie nach Flachdachrichtlinie auszuführen.

Die Oberkante von Maschinenfundamenten und Aufständerungen für Technikgeräte muss mindestens 50 cm über dem Dachaufbaupaket einschließlich Oberflächenschutz liegen, um die Revisionierbarkeit der Abdichtungen auch unter Gerätesockeln zu gewährleisten. Sind diese Vorgaben nicht einzuhalten, teilt der AN dies dem AG rechtzeitig vor Ausführung der Arbeiten mit und meldet Bedenken hiergegen an.

Technische Anlagen, die auf der Dachfläche aufgestellt werden, sollen nach Möglichkeit auf Fundamentplatten, die auf der Abdichtung liegen, aufgestellt werden. Eine Durchdringung der Abdichtung mit Stützenfüßen, Geländerpfosten etc. soll vermieden werden. Bei gedämmten Dachaufbauten erfragt der AN unaufgefordert die Lage von Maschinenfundamenten rechtzeitig vor Ausführung. Die Wärmedämmung unter den Fundamentplatten ist druckfest und in mindestens 40 mm Mehrstärke gegenüber der nebenliegenden Gefälledämmung in waagerechter Oberfläche auszubilden, um das Zusammendrücken und eine Pfützenbildung unterhalb der Maschinenfundamente zu vermeiden. Findet der AN andere Ausführungen auf der Baustelle vor, so teilt er dies dem AG rechtzeitig vor Ausführung mit.

3.4 Untergrund

Fertigteilplattenfugen sind vor dem Einbau von Abdichtungen vom AN oberflächeneben zu vermörteln und mit einem mindestens 20 cm breiten Schleppstreifen zu versehen. Erforderlichenfalls sind zur Überbrückung größerer Distanzen Blechstreifen oder -winkel zu verwenden.

Bei Verwendung von nicht bitumen- bzw. ölbeständigen Kunststoffbahnen sind ggf. bei Sanierungsmaßnahmen vorhandene Reste solcher Materialien vollständig zu entfernen oder durch Trennlagen abzudecken.

Der Untergrund für die Dachbeläge ist entsprechend den Anforderungen zu reinigen. Pfützen sind vom AN im Rahmen seiner Leistungen mit Polymerheißbitumen auszugleichen.

3.5 Dachhaut
Dächer mit Abdichtungen auf wasserdurchlässigen Dämmschichten mit Dampfsperren sind in der Dämmebene nach DIN 18531-1, Punkt 6.15 in Felder von ca. 100,00 m2 Größe, jedoch je Dachablaufeinzugsbereich, zu zonieren, um eventuelle Unterläufigkeiten eingrenzen zu können. Der AN hat Revisionspläne für die Zonierung zu erstellen und dem AG zu übergeben.

Die Bekiesung von Dachflächen darf erst nach einer Sichtprüfung durch die Bauleitung erfolgen, der AN schuldet bei allseitig umschlossenen Dachflächen eine Probe-Anstaubewässerung zum Nachweis der Dichtigkeit.

3.6 Dämmungen und Dampfsperren
Diffusionsäquivalente Luftschichtdicke (sd-Wert) und Begriffe:
- diffusionsoffen:  0,50 m < sd
- Dampfbremse:  0,50 m < sd < 1.500 m
- Dampfsperre:  sd > 1.500 m

Dampfbremsen und Dampfsperren sind konvektionsdicht zu verlegen, durchdringende Befestigungen sind nur dann zulässig, wenn die Durchdringungen ihrerseits überdeckt werden.
An wärmegedämmten Attiken sind Dampfsperren bis auf die Oberseiten hochzuführen.

Um Dachabläufe herum sind Dämmungen im Durchmesser der Abdichtungsflansche so weit in der Höhe zu reduzieren, dass durch die Flansche keine Aufdickung entsteht, die den Wasserablauf behindert.

Wärmedämmungen sind > 50 cm um Dachabläufe herum mineralisch und nicht brennbar auszubilden.

An allen Durchdringungen, An- und Abschlüssen brandschutzqualifizierter Bauteile sind in Anlehnung an DIN 18234 nicht brennbare Dämmungen in folgendem Mindestumfang auszuführen:
B mind. 12 cm  mindestens an jeder Durchdringung
1,00x1,00 m um Durchdringungen < 30x30 cm oder d < 30 cm
B > 0,50 cm um Durchdringungen > 30x30 cm oder d > 30 cm

Soweit Fundamente haustechnischer Anlagen auf der Dachhaut zu liegen kommen, ist die Druckfestigkeit der Wärmedämmung im Hinblick auf die zu erwartenden Flächengewichte zu wählen.

Dämmstoffplatten sollen mit Stufenfalz versehen sein. Sind solche Platten nicht erhältlich, ist die Dämmung 2-lg. mit versetzten Stößen auszuführen. Sofern die Fugen von Wärmedämmplatten nicht dicht gestoßen sind, sind sie durch Schäumen oder Stopfen nachzudämmen.

Alle mit der konstruktiven Dachdecke homogen verbundenen Bauteile, z. B. Attiken, Aufkantungen etc., sind nach vorherigem Aufbringen der Dampfsperre auch ohne besondere Erwähnung wärmezudämmen. Bei Öffnungen in der Dachfläche (z. B. an Lichtbändern, Lüftern etc.) sind die freien Ränder der Wärmedämmung zu kaschieren.

Polystyrolschaumdämmplatten für Umkehrdächer sind nur in extrudierter Herstellung zu verwenden. Es sind unter ökologischen Aspekten nur kohlenstoffgeschäumte extrudierte Polystyroldämmstoffplatten zulässig.

3.7 Mechanische Befestigungen
Mechanische Befestigungen auf nagelbaren Untergründen sind entsprechend den Flachdachrichtlinien vorzunehmen. Soweit mechanische Befestigungen auf Spannbetonbauteilen ausgeführt werden sollen, holt der AN unaufgefordert vom AG Auskunft darüber ein, wie an den Spannbetonbauteilen befestigt werden kann.

Bei mehrlagigen Abdichtungen sind Befestigungselemente ausschließlich in Überdeckungsbereichen vorzusehen.

3.8 Einbauten, Einbauteile
Alle Durchführungen und Abläufe, die Folien- oder Bahnenabdichtungen durchdringen, sind mit Klebe- bzw. Klemmflansch abzudichten. Gegebenenfalls erforderliche Verstärkungen sind zu beachten.

Der Abstand von Einbauteilen untereinander und zu aufgehenden Bauteilen muss mindestens 30 cm betragen, um ein ordnungsgemäßes Eindichten der Flansche zu gewährleisten. Sind Bauteile in geringerem Abstand eingebaut, so teilt der AN dies dem AG rechtzeitig vor Ausführung mit und meldet Bedenken hiergegen an. Dies betrifft insbesondere auch Dunstrohre und Einläufe an Attiken.

Dacheinläufe müssen revisionierbar, d. h. Abdeckungen (z. B. Roste) herausnehmbar sein.

Der AN prüft das Vorhandensein erforderlicher Notüberläufe und - zumindest überschlägig - deren Bemessung.

3.9 Fugen/Anschlüsse
Stöße und Fugen sind so auszuführen, dass Dehnungen bei gleichzeitiger Sicherstellung der Wasserdichtheit spannungsfrei aufgenommen werden können. Bewegungsfugen sind durchgehend anzuordnen, hiervon sind auch Dampfsperren betroffen.

Der AN erfragt unaufgefordert die zu erwartenden Fugenbewegungen rechtzeitig vor Ausführungsbeginn, um Abdichtungsschlaufen erforderlicher Größe ausbilden zu können.

Soweit in der Leistungsbeschreibung nicht anders beschrieben, ist die Ausführung von Abdeckungen und Ortgangausbildungen so zu wählen, dass an der Fassade keine Verschmutzungen durch herablaufendes Wasser entstehen können. Überstände sollen mindestens 40 mm betragen, wenn an anderer Stelle nichts Abweichendes geregelt ist.

Abdichtungen auf der Oberseite von Attiken sind bis auf die Außenseite zu führen, sodass die Wandköpfe oder Attiken dachseitig vollständig eingedichtet sind.

Metallanschlüsse, die in der wasserführenden Ebene bituminös eingedichteter Dächer liegen, müssen einen Schutzanstrich gegen Bitumenkorrosion erhalten. Der Schutzanstrich ist mindestens 2 cm über die wasserführende Ebene zu führen.

3.10 Schutzschichten und -maßnahmen
Im Gegensatz zu Schutzschichten dienen Schutzmaßnahmen dem vorübergehenden Schutz der Abdichtung durch geeignete Maßnahmen während der Bauarbeiten, in Abhängigkeit von der Beanspruchung. Sie müssen auf die erwartete Dauer des maßgebenden Bauzustandes abgestimmt sein.

Material, Art und Dichte von Schutzschichten sind in Abhängigkeit von den zu erwartenden Beanspruchungen und den örtlichen Gegebenheiten auszuwählen.

Besondere Aufmerksamkeit ist bei Verwendung abgleitfähiger Schutzschichten oder -lagen nötig, da diese vom ausführenden Personal immer wieder gerne einmal an die Wand genagelt werden und damit die gerade erstellten Abdichtungen zerstört werden.

Kies kommt ausschließlich als gewaschener Rollkies zur Ausführung, Bruchkies, Grobsplitt oder Schotter sind nicht zulässig.

3.11 Lichtkuppeln, Rauchabzüge, Dachausstiege
Weichen die angebotenen RWA-Anlagen im Falle eines Nebenangebotes von den ausgeschriebenen Anforderungen ab, sind mindestens die verlangten aerodynamisch wirksamen Rauchabzugsflächen zu erbringen.

Das gilt auch dann, wenn in der Ausschreibung lediglich die Rahmengröße vorgegeben ist. Der AN führt, auch bei Verwendung der AG-seitig vorgegebenen RWA, unaufgefordert und rechtzeitig vor Ausführung den Nachweis der geometrisch wirksamen Öffnungsfläche.

3.11.1 Vollständigkeit
Je Dachebene ist mindestens eine Lichtkuppel/RWA mit einem Dachausstiegsbeschlag zu versehen.

Sofern in der nachfolgenden Leistungsbeschreibung keine näheren Angaben zur Betätigungsart von Rauchabzügen vorgegeben sind, ist von elektrisch betätigte Anlagen mit Lüftungsfunktion auszugehen.

Sind Lichtkuppeln beschrieben, so verstehen sie sich einschließlich Holzbohlenkranz, Eindeckrahmen, Montage- und Anschlussset, Beschlägen, Betätigungsstangen etc. als vollständige, eingebaute und in die Dachabdichtung eingearbeitete Leistung. Innere Zierbekleidungen/Laibungsbekleidungen sind nur dann Leistungsbestandteil, wenn sie ausdrücklich beschrieben sind.

3.11.2 Einbau von Lichtkuppeln
Der AN prüft unaufgefordert vor Bestellung der Lichtkuppeln und Aufsatzkränze, ob eine Freigabe des Herstellers für die vorhandene Dachneigung vorliegt.

In den Anschlussbereichen ist eine Kerndämmung vorzunehmen; das gilt auch dann, wenn Dämmplatten in anderen Dicken ausgeschrieben sind. Alle Randanschlüsse zur Dampfsperre/Dampfbremse sind vollflächig dicht zu verkleben.

3.11.3 Ausführung der Anschlüsse
Soweit Innenverkleidungen ausgeschrieben sind, sind diese als Fertigprodukte aus dem Lieferprogramm des Dachflächenherstellers zu verwenden.

3.11.4 RWA und motorisch betätigte Lichtkuppeln
Im Leistungsumfang des AN sind bei Ausführung von RWAs je nach System folgende Komponenten zu liefern und einzubauen:
- Elektrisch ausgelöste oder betätigte RWA, Kuppeln und Dachflächenfenster müssen in ihrer Steuerung über mindestens einen freien, nicht belegten potenzialfreien Steuerungskontakt für "auf" und "zu" verfügen, um so die Möglichkeit zum Abschluss an BMA-Buskoppler zu ermöglichen und um damit in eine Brandfall-Steuerungsmatrix einbezogen werden zu können,
- Auslösestation, Leitungen, angeblockte Thermatik bei Auslösung über eine CO2-Patrone,
- Inbetriebnahmebescheinigung und Abnahme durch anerkannten Sachverständigen.

Die folgenden Schnittstellen für Lieferung und Montage sind für elektromotorisch betätigte Dachflächenfenster und Lichtkuppeln zu beachten:
- Aufsetzkranz:  AN
- Eindichten:  AN
- RWA, Kuppel, Dachflächenfenster:  AN
- Motor, Antrieb:  AN
- Steuerung:  AN
- Taster ("Scheibe einschlagen", grau):  AN
- UP-Verkabelung:  bauseitig
- 230-V-Anschlusspunkt:  bauseitig
- elektr. Verdrahtung, Schaltung:  AN
- Inbetriebnahme, ggf. Prüfbuch,
 ggf. Sachverständigenabnahme: AN

Dachflächenfenster mit elektromotorischer Lüftungsfunktion, die außerhalb von Wohneinheiten (bspw. in Treppenräumen) zum Einbau gelangen, sind mit Wind- und Regenwächtern auszustatten.
Sind diese weder im Leistungspositionstext beschrieben noch bauseitig vorhanden, bietet der AN diese dem AG rechtzeitig vor Ausführungsbeginn als zusätzliche Leistung an.

3.12 Sanierung
Bei Dacherneuerungsarbeiten darf grundsätzlich nur so weit gearbeitet werden, dass bei Tagwasseranfall und jeden Arbeitstag zu Arbeitsende die vollständige Dichtigkeit des Daches gewährleistet ist.

3.13 Absturzsicherungen
Die wärmegedämmte Ausführung von Absturzsicherungen in wärmegedämmten Dächern gehört ebenso zu den Leistungen des AN wie das Einarbeiten in die Abdichtung.

3.14 Beläge und begehbare Dächer
3.14.1 Balkon- und Terrassenbeläge aus Holz
Balkonbeläge aus Holz werden ausschließlich mit thermobehandelten, dauerhaltbar gemachten einheimischen Harthölzern für Belag und Unterkonstruktion ausgeführt. Sämtliche Hölzer mit FSC-Siegel.
Belag aus Thermoholzdielen in gleichmäßigen Längen, nach Möglichkeit nicht unter 2,50 m Einzellänge im laufenden Verband, planeben verlegt. Materialstärke > 25 mm.
Befestigung mittels gleichmäßig-kontrolliert eingesenkter Edelstahlschrauben mit geometrischem Schraubbild.
Unterkonstruktion aus thermobehandelten, FSC-zertifizierten Kanthölzern mit Mindestkantenlänge 80 mm. Dränlage aus feuchtigkeitsunempfindlichen Auflagern aus XPS-Dämmstoff, Auflagergröße mindestens 12 x 12 cm. Alle Belagoberflächen und Stirnseiten geölt.

3.14.2 Balkon- und Terrassenbeläge aus Werkstein
Werksteinbeläge im Außenbereich sind gleitfähig, ohne geschlossene Fugen und Klebemörtelverbund auszuführen. Die Verlegung von Werksteinplatten auf Drainagekieslagerung ist nur dann zulässig, wenn an den Plattenbelag angrenzende Rinnen und Einläufe einen eigenen Anschluss an das Entwässerungssystem mit Gefälle und Rohrbegleitheizung besitzen. Sind Werksteinbeläge auf Kies beschrieben, so prüft der AN rechtzeitig vor Bauausführung die vorgenannten Voraussetzungen und meldet bei Erfordernis rechtzeitig vor Leistungsbeginn Bedenken gegen die Vorleistung an.

Aufgeständerte, nicht auf Drainagepackung eingebaute Plattenbeläge sind mit Stelzlagern zum Höhen- und Gefälleausgleich anstelle Mörtelsäckchen auszuführen. Eine Auflagerung auf Mörtelsäckchen ist aufgrund mangelnder Dauerhaftigkeit ausdrücklich untersagt. Die Breite von Fugen zwischen auf Stelzlagern verlegten Werksteinplattten muss mindestens 5 mm betragen und gleichmäßig (< 1 mm Differenz) angeordnet sein.

Beläge aus Werksteinen im Außenbereich sind auch in der Belagsebene zu entwässern. Der AN wählt die Rasteranordnung der Beläge in Hinblick auf die Anarbeitung der Aufstockelemente der Bodeneinläufe und nur nachrangig der Belagränder. Müssen Platten zur Anarbeitung von Einläufen, Aufstockelementen oder Rinnen ausgenommen werden, so sind hierfür vom AN Auswechselungskonstruktionen aus feuerverzinktem Stahl zu verwenden, die sämtliche Plattenanschnitte dauerhaft in ihrer Lage fixieren.

Sofern Werksteinplatten auf Wunsch des AG oberhalb von Bodeneinläufen ohne Aufstockelement eingebaut werden, sind diese Platten, zwar unauffällig, jedoch eindeutig und besonders zu kennzeichnen, um die spätere Auffindbarkeit der Einläufe unter den Belägen sicherzustellen. Ist diesbezüglich keine andere Ausführungsart ausdrücklich vorgegeben, so sollen die oberhalb verdeckter Einläufe liegenden Platten allseitig umlaufend wahrnehmbarere Randfasen (>8mm) in gleichmäßiger Breite erhalten.

Werksteinbeläge im Außenbereich müssen auch im Bereich des Wohnungsbaus mit der nach DGUV für Arbeitsstätten erforderlichen Rutschhemmung für Plattenbeläge im Außenbereich von R11 oder R10 V4 ausgestattet sein. Erfüllt das ausgeschriebene Material nicht die diesbezüglichenRutschhemmungsanforderung, so meldet der AN rechtzeitig vor diesbezüglicher Materialdisposition Bedenken gegen die Ausführung an.

*Hinweis: HINWEIS zur LV-Erstellung Dachabdichtungsarbeiten*
Diese Hinweise dienen nur dem Ersteller eines Leistungsverzeichnisses und sollen nicht als Dokument in das LV übernommen werden!

Regelwerke
Dachabdichtungen werden nach den folgenden Regelwerken behandelt:
1. DIN 18531,
2. Fachregel für Abdichtungen (Flachdachrichtlinie) des Deutschen Dachdeckerhandwerks.

Menschen, die sich im Bereich der Dachabdichtungen gut auskennen und sehr viel Engagement in ihre Profession stecken, meinen, das Problem identifiziert zu haben, dass mit Erscheinen der aktuellen Fassung der DIN 18531 die (sich inhaltlich wirklich nur marginal unterscheidende) Flachdachrichtline nicht mehr Stand der Technik sei. - Wenn es den Autoren dieser Publikationen hilft ...

Alle anderen, nicht ganz so hochprofessionellen Planer, Ausschreiber, Bauleiter und Dachdecker werden einfach weiter mit der Koexistenz zweier nahezu inhaltsgleicher Regelwerke leben können und müssen.

DIN 18531 gilt für die Planung und Ausführung von Abdichtungen genutzter und nicht genutzter Dächer bei Neubauten, Instandhaltung und Erneuerung. Die Norm gilt für:

nicht genutzte Dächer
- flache und flach geneigte Dachflächen, die nur zum Zweck der Wartung begangen werden,
- Dachterrassen mit ext. Begrünung,

genutzte Dächer
- begehbare Dachflächen,
- Dächer mit Anstaubewässerung < 100 mm,
- Dächer mit TGA-/Solaranlagen.

In der Norm sind zwei Arten der mechanischen und zwei Arten der thermischen Beanspruchung der Dachabdichtung aus dem Untergrund genannt. Die Wahl der Abdichtungsstoffe oder -bahnen richtet sich im Wesentlichen nach diesen Beanspruchungen, daher sollte die Art der Beanspruchung der Abdichtungen in den Leistungstexten angegeben sein.

Stufe I, hohe mechanische Einwirkung
- Beanspruchungen aus elementförmigen Untergründen (Betondielen, Betonfertigteile, harte Dämmstoffe (XPS, Foamglas), soweit diese Fugen aufweisen, deren Bewegungen sich auf die Abdichtung auswirken können.
- Holz- und Holzwerkstoffschalungen.
- Trapezblechkonstruktionen.

Stufe II, mäßige mechanische Einwirkung
- Diese Beanspruchungsstufe liegt vor, wenn die vorgenannten Bedingungen unterschritten bzw. nicht erfüllt werden.

Stufe A, hohe thermische Einwirkung
- Als thermisch beansprucht gelten Dachabdichtungen ohne Oberflächenschutz oder nur mit leichtem Oberflächenschutz.

Stufe B, mäßige thermische Einwirkung
- Als mäßig beansprucht gelten Abdichtungen, bei denen keine starken Aufheizungen, schnelle Temperaturänderungen oder direkte Witterungsbeanspruchungen auftreten, z. B. Abdichtungen unter Kiesschüttung, Umkehrdächer und extensiv begrünte Dächer.

Weiterhin werden in der DIN 18531 zwei Anwendungsklassen definiert, die je nach Definition, Anforderung und Einsatzzweck zur Anwendung gelangen:
K1 als Standardausführung,
K2 als höherwertige Ausführung.

Die Anwendungsklasse ist bei der Planung festzulegen und sollte mit dem Bauherrn abgestimmt werden. Die Ausführung der Dachdetails muss der Anwendungsklasse des Daches entsprechen.

"Die Fachregel für Abdichtungen" (FD-RL) des DDH macht es sich an dieser Stelle ganz lebenspraktisch einfach und definiert nur Materialien und Ausführungen, die den höheren Anforderungen der K2 nach DIN 18531-1 entsprechen.

Weitere Unterschiede zwischen Flachdachrichtlinie und DIN 18531 sind per Aktualitätsstand 2018-10:
- Die FD-RL kennt keine Anwendungsklassen (mehr) in aktueller Fassung (da ohnehin K2 vom Markt verlangt würde und üblich sei).
- Die FD-RL kennt keine Beanspruchungsklassen (mehr) in aktueller Fassung.
- Das Mindestgefälle ist in der FD-RL mit 2 % angegeben, aber Unterschreitungen sind in "begründeten Fällen" gefällelos möglich. DIN 18531 lässt hingegen Gefälle < 2 % in K1 zu, wenn mit Stoffen nach K2 gebaut wird.
- Nach FD-RL sind keine Abdichtungen mehr in Verbindung mit Gussasphalt möglich.
- Kunststoffabdichtungsbahnen nach FD-RL müssen mind. 1,5 mm dick sein, nach DIN in K1 nur 1,2 mm.
- Die einfache Dachbahn V60 S4 ist nach FD-RL nicht mehr zulässig, nach DIN hingegen noch als untere Lage bei Abdichtungen nach K1.
- Die Bahnen G 200 S4 (gewebeverstärkt) und PV 200 S5 (polyestervliesverstärkt) sind nach FD-RL nur noch unter schwerem Oberflächenschutz zulässig. Nach DIN sind diese Bahnen als untere Lage noch in K1 auch ohne schweren Oberflächenschutz zulässig.

Dachneigung/Gefälle
DIN 18531 definiert Folgendes zur erforderlichen Mindestdachneigung:

Gefälle - Allgemeines
> 2 % Soll-Mindestgefälle als Regelangabe,
< 5 % mit Pfützenbildung im Bereich Stöße ist zu rechnen aufgrund von Stößen, Ebenheitstoleranzen, Durchbiegungen,
> 5 % Mindestdachneigung zur Vermeidung von Pfützen.

Gefälle für Klasse 1
0 % Gefälle sind zulässig, soweit "Auswahl der Abdichtung" mit Stoffen der Klasse 2 erfolgt.

Gefälle für Klasse 2
> 2 % Mindestdachneigung,
> 1 % Quergefälle in Kehlen.

Anschlusshöhen
DIN 18531 definiert Folgendes zu den erforderlichen Mindestanschlusshöhen:

... an aufgehenden Bauteilen
15 cm für genutzte Dächer,
15 cm für nicht genutzte Dächer < 5° (8,8 %),
10 cm für nicht genutzte Dächer > 5° (8,8 %).

... an Dachrändern
10 cm für genutzte Dächer,
10 cm für nicht genutzte Dächer < 5° (8,8 %),
5 cm für nicht genutzte Dächer > 5° (8,8 %).

... an Türen
15 cm Regelanschlusshöhe,
5 cm mit angeschlossener Linienentwässerung vor der Tür,
2 cm als Sonderkonstruktion ohne Dichtigkeit!

Bewegungsfugen
Auch Bewegungsfugen sind in zwei unterschiedliche Klassen eingeteilt, die entsprechend in der Leistungsbeschreibung angegeben sein sollten, da sie sehr unterschiedliche Bauausführungen mit entsprechend unterschiedlichen Kosten bedingen.

Fugentyp I
Fugen für langsam ablaufende und einmalige oder selten wiederkehrende Bewegungen wie z. B. Setzungsbewegungen. Die Bewegungen sollten nicht überschreiten:
- 5 mm bei Abdichtungen mit verschweißten Bitumen- und Elastomer-Bitumenbahnen sowie FLK,
- 10 mm bei Abdichtungen mit lose verlegten Bahnen.

Fugentyp II
Fugen für schnell ablaufende und häufig wiederholte Bewegungen (keine thermische wirksame Schutzschicht in der Fugenüberdeckung).

Maßnahmen gegen Wasserunterläufigkeit
Schäden durch Unterläufigkeit der Abdichtungen sollen besonders bei größeren Dächern, jedoch stets bei Anwendungsklasse K2, mit planerischen Maßnahmen minimiert werden durch vollflächige Verklebung auf wasserdichtem Untergrund oder regelmäßige Abschottung innerhalb der Dämmstoffebene.

Die Lage der Schottungen ist zu planen und zu dokumentieren.

Schutz der Abdichtung
Wartungswege und -flächen auf nicht genutzten Dächern erfordern eine Schutzlage. Die Abdichtungsschicht ist bei genutzten Dächern gegen mechanische Beschädigung zu schützen. Schutzschichten sind unverzüglich nach Fertigstellung der Abdichtung aufzubringen. Abdichtungen unter Auflagerflächen von technischen Anlagen und Solaranlagen sind mit einer Schutzschicht zu schützen. Oberflächenschutz aus Kies bedingt bei einlagiger Abdichtung eine gesonderte Schutzlage.

Dachflächenfenster und Lichtkuppeln Rauchabzug vs. NRWG
Je nach Bauwerk können unterschiedliche Anforderungen an Dachöffnungen zur Entrauchung bestehen: In Regelbauten (bspw. Wohnungsbau) wird - je nach Gebäudetyp und -höhe - lediglich eine Öffnung zur Rauch- ableitung gefordert, während in einigen geregelten Sonderbauten, so etwa Industriebauten und Verkaufsstätten, natürliche Rauchabzugsgeräte gefordert sind.

Der große Unterschied zwischen diesen Öffnungsarten besteht darin, dass bei der einfachen Öffnung lediglich der erforderliche geometrische Öffnungsquerschnitt gefordert wird, wohingegen beim natürlichen Rauch- und Wärmeabzugsgerät (NRWG) nach DIN 18232 und DIN EN 12101 eine geometrisch w i r k sa m e Fläche gefordert ist.

Die Summe der Öffnungsquerschnitte einer Öffnung zur Rauchableitung (= Summe von Öffnungshöhe an der Frontseite und seitlichen Öffnungsdreiecken zwischen Front- und Rückseite) wird in den Bauordnungen für Wohnungsbauten in der Regel mit 5% der größten Grundfläche des darunterliegenden Treppenraums, mindestens jedoch 0,5 m2 angegeben

Konzeptionell bedingt, weisen die NRWG über die Kuppel herausstehende Luftleitbleche ("Spoiler") auf, die eine Entrauchung unabhängig von bspw. Windverhältnissen zuverlässig gewährleisten sollen. Gemäß Zulassung müssen NRWG einen Öffnungswinkel > 140° aufweisen, also nahezu vollständig auf die dahinterliegende Dachfläche umschlagen können. Dies bedingt planerisch entsprechende Einbausituationen, die eine Dachfläche frei von Sekuranten, Rohrbelüftern, Lüftungskanälen und -geräten etc., nochmal so groß wie das NRWG selbst, erforderlich machen. NRWG werden gemäß Anforderung zu einer definierten rauchfreien Schicht im Brandraum bemessen und bedürfen einer definierten Nachströmöffnung (i.d.R. beim Industriebau über öffnende Tore, deren Öffnungshöhe definiert wird und die über eine Wirkprinzipmatrix in Abhängigkeit von den NRWG anzusteuern sind.

Unabhängig von der Art der Entrauchungseinrichtung sind Fernbetätigungen erforderlich, die entweder elektrischer oder pneumatischer Art sein können. Bei elektrischen Antrieben handelt es sich in der Regel um 24V-Spindelmotoren, die den Rauchabzug auffahren und die eines 230V-Netzanschlusses sowie einer Akkupufferung zum Funktionserhalt benötigen. Die Verkabelung zwischen Akkupufferung und Spindelmotor ist dabei gleichfalls mit Funktionserhalt E30 auszuführen.

Pneumatische Betätigungen funktionieren über Treibgaspatronen, die mechanisch über Handhebel ausgelöst werden und einen CO2-Druckstoß in einen Hubzylinder der Rauchabzugseinrichtung geben, sodass die Kuppel von dem Druckstoß aufgestoßen wird.

Vorteile der elektrischen Betätigung sind höherer Komfort und geringere Inspektionskosten, der Nachteil gegenüber der pneumatischen Öffnung besteht in einem höheren Baupreis. Die Öffnungsgrößen pneumatischer NRWG sind über das Gewicht der aufzusprengenden Kuppeln begrenzt.

Beide Betägigungsarten (pneumatisch und elektrisch), können bei beiden Arten der Rauchabzugsöffnungen (einfache Rauchabzugsöffnung und NRWG) zusätzlich mit einem Dachausstiegsbeschlag ausgebildet werden, wenn die nebenliegende Dachfläche durch eine Kuppel beispielweise für Dachrevisionsarbeiten erreicht werden soll. Ebenso können beide Betätigungsarten mit einer elektrischen Belüftungsfunktion ausgestattet werden, die es ermöglicht, die Entrauchungsöffnungen auch außerhalb von Brandereignissen als natürliche Belüftung oder zur nächtlichen sommerlichen Wärmeableitung zu nutzen. Der Aufwand für eine elektrische Belüftungsfunktion ist bei bereits vorhandener elektrischer Rauchableitungsöffnung selbstverständlich  geringer, als bei einer pneumatischen Betätigung.

Für die Entrauchung sind als Handauslösung hinter Glas liegende Taster im Zugangsbereich, auf höchster Ebene und ggf. alle zwei Geschosse erforderlich. Für Belüftungsfunktion sind neben Auf/Zu-Tastern auch Wind- und Regenwächter erforderlich, dafür sind die Lieferungs- und Montageschnittstellen zu klären!
NRWG nach DIN 18232 und DIN EN 12101 benötigen darüber hinaus automatische Betätigungen, die in der Praxis entweder über Brandmeldeanlagen (bei elektrischer Betätigung) oder thermische Schmelzelemente (ähnlich wie in Sprinklerköpfen bei pneumatischer Betätigung) ausgeführt werden.

Öffnungen in Dachflächen müssen Anforderungen an die Sicherung gegen Durchsturz von Personen genügen. Dies kann über entsprechend ausgebildete Kuppeln, über Umwehrungen auf der Dachebene (hier den Platzbedarf der > 140° öffnenden Kuppeln von NRWG beachten!) oder über unter Dach liegende Gitter (die sowohl als Gitter selbst, wie auch in den Befestigungsmitteln entsprechend nachgewiesen sein müssen) gewährleistet werden.

Werden Anforderungen an die Einbruchhemmung von Lichtkuppeln gestellt, sind zusätzliche Gitter gegen unbefugtes Eindringen unterhalb der Kuppeln anzubringen, die dann auch in Bezug auf Ausführung, aber auch auf Befestigungsmittel und -untergrund die entsprechenden Prüfungen nach EN 1627 durchlaufen haben müssen, um eine RC-Klassifizierung zu erhalten. In Hinsicht auf den Versicherungsschutz sollte hier von etwaigen Bastellösungen abgesehen werden.

Abrechnungshinweis "Sandwich-Positionen"
- In der Regel ist die Größe der Flächen, die mit Voranstrich,
- Dampfsperre,
- Wärmedämmung,
- untererer und obere Abdichtungslage,
- Auflast oder Begrünung
belegt werden, nahezu identisch. Daher bietet es sich für eine vereinfachte Abrechnung an, diese Leistungen in einer "Sandwich-Position" zusammenzufassen, die dann jedoch alle Leistungsbestandteile benennen und spezifizieren muss. Kleinflächige Abweichungen beispielsweise in den Oberbelägen (wie etwa Kiesflächen im Gründach) können dann mit einer Zulageposition erfasst werden.

Durch den Einsatz von "Sandwich-Positionen" wird das Leistungsverzeichnis kompakter, ist für den Bieter schneller auszufüllen und die Leistungen werden in der Regel günstiger angeboten als in vielen kleinteiligen Einzelpositionen.

Absturz- und Durchsturzsicherungen: Anschlageinrichtungsklassen nach DIN EN 795

Anschlageinrichtung Typ A
Anschlageinrichtung, die, wenn sie montiert ist, einen oder mehrere ortsfeste(n) Anschlagpunkt(e) enthält und für deren Befestigung an der baulichen Einrichtung (ein) baulich verankerte(s) Befestigungsmittel oder (ein) Befestigungselement(e) erforderlich ist/sind.

Anschlageinrichtung Typ B
Anschlageinrichtung mit einem oder mehreren ortsfesten Anschlagpunkt(en), für deren Befestigung an der baulichen Einrichtung kein(e) baulich verankertes/verankerten Befestigungsmittel oder Befestigungselement(e) erforderlich ist/sind.

Anschlageinrichtung Typ C
Anschlageinrichtung mit einer flexiblen Führung, die um höchstens 15° zur Horizontalen abweicht (gemessen zwischen End- und Zwischenverankerung an jeder beliebigen Stelle entlang ihrer Länge).

Anschlageinrichtung Typ D
Anschlageinrichtung mit einer festen Führung, die um höchstens 15° zur Horizontalen abweicht (gemessen zwischen End- und Zwischenverankerung an jeder beliebigen Stelle entlang ihrer Länge)

Anschlageinrichtung Typ E
Anschlageinrichtung zur Verwendung auf Flächen mit einer Neigung von bis zu 5° zur Horizontalen, deren Funktion ausschließlich auf ihrem Gewicht und der Reibung zwischen der Anschlageinrichtung selbst und der Fläche beruht.

#### Titel 021.01 Vorbereitende Arbeiten

**021.01.0010 Planung und Prüfung**
Planung der Dachabdichtung und Prüfung der baulichen Gegebenheiten.

Planung und Prüfung
- Berechnung Windsogsicherung/Statik
- Werkstatt- und Montageplanung
- Prüfung bauliche Gegebenheiten; u. a. Abstände von Durchdringungen, Einbauhöhen Abläufe und Notüberläufe, Aufkantungshöhen
- Entwässerungsberechnung für Einläufe, Abläufe und Notüberläufe für die Normal- und die Jahrhundertregenspende

Größe Dachfläche: ??? m2 (ohne Balkone, TG-Decken)
Höhe über Gelände: ??? m
Menge: 0,000 psch
DIN 276-18: 363
Leistungsbereiche: 021

**021.01.0020 Untergrundprüfung**
Vollflächige Prüfung des Untergrunds.

Prüfung auf
- Ebenheit/Pfützenbildung
- Vorhandenes Gefälle
- Verbliebene Befestigungsmittel, Nägel, Schraubköpfe
- Risse im Untergrund
- Feuchtigkeit im Untergrund
- Entwässerungsmöglichkeit Tagwasser während der Ausführung der Abdichtungsarbeiten

Zweck: Untergrundprüfung zum Aufbau einer flächigen Dachabdichtung
Vorleistung: Rohbetondecke
Folgeleistung: Dachabdichtung

Ausführungsort: ???

Hinweis: Die Leistung ist vom AN 5 Arbeitstage vor Beginn der Abdichtungsarbeiten zu erbringen, ggf. bestehende Bedenken gegen die Vorleistung sind dem AG unverzüglich anzuzeigen.
Menge: 0,000 m2
DIN 276-18: 363
Leistungsbereiche: 021

**021.01.0030 Untergrund reinigen, grobe Verschmutzung**
Vorhandenen Untergrund von groben Verschmutzungen reinigen.

Zweck: Vorbereitung für Abdichtung
Vorleistung: Freilegen der abzudichtenden Flächen
Folgeleistung: Abdichtung
Untergrund: MW, Beton

Ausführungsort: ???

Hinweis: Diese Position gelangt nur nach ausdrücklicher Leistungsabforderung durch die Bauleitung zur Ausführung/Abrechnung!
Menge: 0,000 m2
DIN 276-18: 363
Leistungsbereiche: 021

**021.01.0040 Ausgleich Heißbitumen <0,50m2**
Untergrundausgleich mit Heißbitumen für Flächen kleiner als 0,50 m2.

Zweck: Herstellung eines weitgehend ebenen und pfützenfreien Untergrunds
Vorleistung: Rohbetondecke
Folgeleistung: Dachabdichtung
Pfützengröße: bis 0,50 m2

Ausführungsort: ???

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Menge: 0,000 St
DIN 276-18: 363
Leistungsbereiche: 021

**021.01.0050 Ausgleich Heißbitumen <1,00m2**
Untergrundausgleich mit Heißbitumen für Flächen kleiner als 1,00 m2.

Zweck: Herstellung eines weitgehend ebenen und pfützenfreien Untergrunds
Vorleistung: Rohbetondecke
Folgeleistung: Dachabdichtung
Pfützengröße: über 0,50 m2, bis 1,00 m2

Ausführungsort: ???

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Menge: 0,000 St
DIN 276-18: 363
Leistungsbereiche: 021

**021.01.0060 Ausgleich Heißbitumen <2,00m2**
Untergrundausgleich mit Heißbitumen für Flächen kleiner als 2,00 m2.

Zweck: Herstellung eines weitgehend ebenen und pfützenfreien Untergrunds
Vorleistung: Rohbetondecke
Folgeleistung: Dachabdichtung
Pfützengröße: über 1,00 m2, bis 2,00 m2

Ausführungsort: ???

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Menge: 0,000 St
DIN 276-18: 363
Leistungsbereiche: 021

**021.01.0070 Toleranzausgleich Untergrund Heißbitumen**
Toleranzausgleich des Untergrundes mit Heißbitumen.

Leistungsumfang
- Nivellement zur Feststellung vorhandener Toleranzen
- Abgleich mit ggf. herzustellendem Gefälle
- Teilflächiger Ausgleich von Pfützen und Unebenheiten bis 25 mm Höhe nach Erfordernis mit Spachtelmasse oder Heißbitumen nach Wahl des AN

Zweck: Untergrundvorbereitung zur Vermeidung späterer Pfützenbildung
Vorleistung: Betondecke, bzw. -bodenplatte mit zulässigen Toleranzen nach DIN 18202
Folgeleistung: Dampfsperre, bzw. 1. Abdichtungslage

Ausführungsort: ???

Hinweis: Aufmaß und Abrechnung gelten für die gesamte abzudichtende Fläche (ohne Aufkantungen); Ausführung des Toleranzausgleichs lediglich punktuell/ teilflächig nach örtlicher Erfordernis.

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Menge: 0,000 m2
DIN 276-18: 363
Leistungsbereiche: 021

#### Titel 021.02 Ungedämmt

*Hinweis: UNTERGRUND HOLZSCHALUNG*

**021.02.0010 bitum. Dachabdichtung, 2lg, Holzschalung**
Bituminöse Dachabdichtung in 2-lg. Ausführung auf Holzschalung.

Leistungsumfang
- Voranstrich
- untere Abdichtungslage
- obere Abdichtungslage
- Windsogsicherung

Zweck: Dachabdichtung
Beanspruchung: mech. hoch: Holzschalung,
 therm. hoch: freie Bewitterung
Vorleistung: Holzverschalung, ohne Dämmung
Folgeleistung: endfertig
Abdichtung: 2-lg., untere Lage mechanisch befestigt
Untere Lage: DU PYE-KTP-KSP-2,8
Obere Lage: DO PYE-PV 250 S5, oberseitig beschiefert
Voranstrich: bituminös

Einbauort: ???
Menge: 0,000 m2
DIN 276-18: 363
Leistungsbereiche: 021

**021.02.0020 bitum. Dachabdichtung, 2lg, Trapezblech**
Bituminöse Dachabdichtung in 2-lg. Ausführung ohne Wärmedämmung auf Trapezblech-Dachdecke.

Leistungsbestandteile
- bituminöser Voranstrich
- Unterlagen von Längs- und Querstößen
- 2-lg. bituminöse Abdichtung
- Windsogsicherung

Zweck: Dachabdichtung
Beanspruchung: mech. hoch (Trapezblech)
 therm. hoch (freie Bewitterung)
Vorleistung: Trapezblechdachdecke
Abdichtung: 2-lg.
Untere Lage: DU-KSP 2.8
Obere Lage: DO PYE-G 200 S5 WF

Einbauort: ???
Menge: 0,000 m2
DIN 276-18: 363
Leistungsbereiche: 021

#### Titel 021.03 Gedämmt

*Hinweis: UNTERGRUND TRAPEZBLECH*

*Hinweis: Bitumenabdichtung*

**021.03.0010 bitum. Dachabdichtung, 2lg, MW, d=140mm, Trapezblech**
Bituminöse Dachabdichtung in 2-lg. Ausführung mit Mineralwolldämmung auf Trapezblech.

Leistungsbestandteile
- Durchtrittschutz verz. Blech > 0,88 mm unter Querstößen der Dampfsperrbahn
- bituminöser Voranstrich
- durchtrittsichere Dampfsperre
- mineralische Dämmung A1
- 2-lg. bituminöse Abdichtung
- Windsogsicherung

Zweck: Dachabdichtung, Wärmeschutz
Beanspruchung: mech. hoch: Trapezblech
 therm. hoch: freie Bewitterung
Vorleistung: Trapezblechdachdecke
Folgeleistung: Lagesicherung durch Auflast
Sickenfüller: Wärmedämmung Mineralwolle
Dampfsperre: KSD-BLR (durchtrittsicher, brandlastreduziert)
Dämmung: Mineralwolledämmung (MW) nach DIN EN 13162, verklebt
WLS: 040
Schmelzpunkt: ab 1.000 °C
Anwendungsgebiet: DAA, dm nach DIN 4108-10
Baustoffklasse: A1 nach DIN 4102 bzw. EN 13501
Dämmstärke: 140 mm
Abdichtung: 2-lg.
Untere Lage: PYE-PV 200 S4 (Mineralfaserunterlagsbahn) verschweißt
Obere Lage: PYE-PV 200 S5 WF

Einbauort: ???

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Menge: 0,000 m2
DIN 276-18: 363
Leistungsbereiche: 021

**021.03.0020 bitum. Dachabdichtung, 2lg, MW, d=200mm, Trapezblech**
Bituminöse Dachabdichtung in 2-lg. Ausführung mit Mineralwolldämmung auf Trapezblech.

Leistungsbestandteile
- Durchtrittschutz verz. Blech > 0,88 mm unter Querstößen der Dampfsperrbahn
- bituminöser Voranstrich
- durchtrittsichere Dampfsperre
- mineralische Dämmung A1
- 2-lg. bituminöse Abdichtung
- Windsogsicherung

Zweck: Dachabdichtung, Wärmeschutz
Beanspruchung: mech. hoch (Trapezblech)
 therm. hoch (freie Bewitterung)
Vorleistung: Trapezblechdachdecke
Folgeleistung: Lagesicherung durch Auflast
Sickenfüller: Wärmedämmung Mineralwolle
Dampfsperre: KSD-BLR (durchtrittsicher, brandlastreduziert)
Dämmung: Mineralwolledämmung (MW) nach DIN EN 13162, verklebt
WLS: 040
Schmelzpunkt: ab 1.000 °C
Anwendungsgebiet: DAA, dm nach DIN 4108-10
Baustoffklasse: A1 nach DIN 4102 bzw. EN 13501
Dämmstärke: 200 mm
Abdichtung: 2-lg.
Untere Lage: DU/E1 PYE-PV 200 S4 (Mineralfaserunterlagsbahn) verschweißt
Obere Lage: PYE-PV 200 S5 WF

Einbauort: ???
Menge: 0,000 m2
DIN 276-18: 363
Leistungsbereiche: 021

**021.03.0030 bitum. Dachabdichtung, 2lg, EPS, d=140mm, Trapezblech**
Bituminöse Dachabdichtung in 2-lg. Ausführung mit expandiertem Polystyrol auf Trapezblech.

Leistungsbestandteile
- Durchtrittschutz verz. Blech > 0,88 mm unter Querstößen der Dampfsperrbahn
- bituminöser Voranstrich
- durchtrittsichere Dampfsperre
- EPS-Dämmung
- 2-lg. bituminöse Abdichtung
- Windsogsicherung

Zweck: Dachabdichtung, Wärmeschutz
Beanspruchung: mech. hoch (Trapezblech)
 therm. hoch (freie Bewitterung)
Vorleistung: Trapezblechdachdecke
Folgeleistung: Lagesicherung durch Auflast
Dampfsperre: KSD-BLR (durchtrittsicher, brandlastreduziert)
Dämmung: expandierte
 Polystyrolhartschaumplatten (EPS) nach DIN EN 13163, bitumenkaschiert
WLS: 032
Anwendungsgebiet: DAA, dm nach DIN 4108-10
Baustoffklasse: B1/E nach DIN 4102 bzw. EN 13501
Dämmstärke: 140 mm
Abdichtung: 2-lg.
Untere Lage: DU/ PYE - KTG KSP - 2,8
Obere Lage: PYE-PV 200 S5 WF

Einbauort: ???

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Menge: 0,000 m2
DIN 276-18: 363
Leistungsbereiche: 021

**021.03.0040 bitum. Dachabdichtung, 2lg, EPS, d=200mm, Trapezblech**
Bituminöse Dachabdichtung in 2-lg. Ausführung mit expandiertem Polystyrol auf Trapezblech.

Leistungsbestandteile
- Durchtrittschutz verz. Blech > 0,88 mm unter Querstößen der Dampfsperrbahn
- bituminöser Voranstrich
- durchtrittsichere Dampfsperre
- EPS-Dämmung
- 2-lg. bituminöse Abdichtung
- Windsogsicherung

Zweck: Dachabdichtung, Wärmeschutz
Beanspruchung: mech. hoch (Trapezblech)
 therm. hoch (freie Bewitterung)
Vorleistung: Trapezblechdachdecke
Folgeleistung: Lagesicherung durch Auflast
Dampfsperre: KSD-BLR (durchtrittsicher, brandlastreduziert)
Dämmung: expandierte
 Polystyrolhartschaumplatten (EPS) nach DIN EN 13163, bitumenkaschiert
WLS: 032
Anwendungsgebiet: DAA, dm nach DIN 4108-10
Baustoffklasse: B1/E nach DIN 4102 bzw. EN 13501
Dämmstärke: 200 mm
Abdichtung: 2-lg.
Untere Lage: DU PYE - KTG KSP - 2,8
Obere Lage: PYE-PV 200 S5 WF
Einbauort: ???

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Menge: 0,000 m2
DIN 276-18: 363
Leistungsbereiche: 021

*Hinweis: Kunststoffabdichtung*

**021.03.0070 Kunststoffabdichtung, PVC-P, MW, d=140mm, Trapezblech**
Kunststoffabdichtung auf Basis von Polyvinylchloridbahnen mit Mineralwolldämmung.

Leistungsbestandteile
- Durchtrittschutz verz. Blech > 0,88 mm unter Querstößen der Dampfsperrbahn
- bituminöser Voranstrich
- durchtrittsichere Dampfsperre
- mineralische Dämmung A1
- 1-lg. Kunststoffabdichtung
- Windsogsicherung

Zweck: Dachabdichtung, Wärmeschutz
Beanspruchung: mech. hoch (Trapezblech)
 therm. hoch (freie Bewitterung)
Vorleistung: Trapezblechdachdecke
Folgeleistung: Lagesicherung durch Auflast
Dampfsperre: KSD-BLR Kaltselbstklebende Dampfsperrbahn (durchtrittsicher, brandlastreduziert)
Dämmung: Mineralwolledämmung (MW) nach DIN EN 13162, verklebt gemäß Windsognachweis
WLS: 035
Schmelzpunkt: ab 1.000 °C
Anwendungsgebiet: DAA, dm nach DIN 4108-10
Baustoffklasse: A1 nach DIN 4102 bzw. EN 13501
Dämmstärke: 140 mm
Abdichtung: DE-PVC-P-BV-V-(PV) -1,2

Einbauort: ???

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Menge: 0,000 m2
DIN 276-18: 363
Leistungsbereiche: 021

**021.03.0080 Kunststoffabdichtung, PVC-P, EPS, d=140mm, Trapezblech**
Kunststoffabdichtung auf Basis von Polyvinylchlorid mit expandiertem Polystyrol.

Leistungsbestandteile
- Durchtrittschutz verz. Blech > 0,88 mm unter Querstößen der Dampfsperrbahn
- bituminöser Voranstrich
- durchtrittsichere Dampfsperre
- EPS-Dämmung
- 1-lg. Kunststoffabdichtungsbahn
- Windsogsicherung

Zweck: Dachabdichtung, Wärmeschutz
Beanspruchung: mech. hoch (Trapezblech)
 therm. hoch (freie Bewitterung)
Vorleistung: Trapezblechdachdecke
Folgeleistung: Lagesicherung durch Auflast
Dampfsperre: Kaltselbstklebende Dampfsperrbahn KSD durchtrittsicher
Dämmung: expandierte
 Polystyrolhartschaumplatten (EPS) nach DIN EN 13163, verklebt gemäß Windsognachweis
WLS: 035
Anwendungsgebiet: DAA, dm nach DIN 4108-10
Baustoffklasse: B1/E nach DIN 4102 bzw. EN 13501
Dämmstärke: 140 mm
Trennlage: Rohglasvliesauflage 120 g/m2
Abdichtung: DE-PVC-P-BV-V-(PV) -1,2

Einbauort: ???

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Menge: 0,000 m2
DIN 276-18: 363
Leistungsbereiche: 021

*Hinweis: UNTERGRUND ORTBETON*

*Hinweis: Bitumenabdichtung*

**021.03.0090 bitum. Dachabdichtung, 2lg, MW, d=140mm, Betondecke**
Bituminöse Dachabdichtung in 2-lg. Ausführung mit Mineralwolldämmung auf Ortbetondecke.

Leistungsbestandteile
- Überprüfung des Untergrunds auf Gefälle und Pfützenbildung, Ausgleich von Unebenheiten mit Heißbitumen bis ca. 2 cm
- bituminöser Voranstrich
- aluminiumkaschierte Dampfsperre
- MW-Wärmedämmung
- 2-lg. bituminöse Abdichtung
- Windsogsicherung

Zweck: Dachabdichtung, Wärmeschutz
Beanspruchung: mech. mäßig (Ortbeton)
 therm. hoch (freie Bewitterung)
Vorleistung: Ortbetondachdecke
Folgeleistung: Lagesicherung durch Auflast
Dampfsperre: G200 S4 AL
Dämmung: Mineralwolledämmung (MW) nach DIN EN 13162, verklebt gemäß Windsogsicherungsnachweis
WLS: 040
Schmelzpunkt: ab 1.000 °C
Anwendungsgebiet: DAA, dm nach DIN 4108-10
Baustoffklasse: A1 nach DIN 4102 bzw. EN 13501
Dämmstärke: 140 mm
Abdichtung: 2-lg.
Untere Lage: DU PYE-KTG-KSP-2,8
Obere Lage: DO PYE-Cu01-S5 wurzelfest

Einbauort: ???

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Menge: 0,000 m2
DIN 276-18: 363
Leistungsbereiche: 021

**021.03.0100 bitum. Dachabdichtung, 2lg, MW, d=200mm, Betondecke**
Bituminöse Dachabdichtung in 2-lg. Ausführung mit Mineralwolldämmung auf Ortbetondecke.

Leistungsbestandteile
- Überprüfung des Untergrunds auf Gefälle und Pfützenbildung, Ausgleich von Unebenheiten mit Heißbitumen bis ca. 2 cm
- bituminöser Voranstrich
- aluminiumkaschierte Dampfsperre
- MW-Wärmedämmung
- 2-lg. bituminöse Abdichtung
- Windsogsicherung

Zweck: Dachabdichtung, Wärmeschutz
Beanspruchung: mech. mäßig (Ortbeton)
 therm. hoch (freie Bewitterung)
Vorleistung: Ortbetondachdecke
Folgeleistung: Lagesicherung durch Auflast
Dampfsperre: G200 S4 AL
Dämmung: Mineralwolledämmung (MW) nach DIN EN 13162, verklebt gemäß Windsogsicherungsnachweis
WLS: 040
Schmelzpunkt: ab 1.000 °C
Anwendungsgebiet: DAA, dm nach DIN 4108-10
Baustoffklasse: A1 nach DIN 4102 bzw. EN 13501
Dämmstärke: 200 mm
Abdichtung: 2-lg.
Untere Lage: DU PYE-KTG-KSP-2,8
Obere Lage: DO PYE-Cu01-S5 wurzelfest

Einbauort: ???

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Menge: 0,000 m2
DIN 276-18: 363
Leistungsbereiche: 021

**021.03.0110 bitum. Dachabdichtung, 2lg, EPS, 032, d=140mm, Betondecke**
Bituminöse Dachabdichtung in 2-lg. Ausführung mit expandiertem Polystyrol auf Ortbetondecke.

Leistungsbestandteile
- Überprüfung des Untergrunds auf Gefälle und Pfützenbildung, Ausgleich von Unebenheiten mit Heißbitumen bis ca. 2 cm
- bituminöser Voranstrich
- aluminiumkaschierte Dampfsperre
- gegen Windsog verklebte Wärmedämmung
- 2-lg. bituminöse Abdichtung
- Windsogsicherung

Zweck: Dachabdichtung, Wärmeschutz
Beanspruchung: mech. mäßig (Ortbeton)
 therm. hoch (freie Bewitterung)
Vorleistung: Ortbetondachdecke
Folgeleistung: Lagesicherung durch Auflast
Dampfsperre: G200 S4 AL
Dämmung: expandierte
 Polystyrolhartschaumplatten (EPS) nach DIN EN 13163, bitumenkaschiert
WLS: 032, verklebt nach Windsogberechnung
Anwendungsgebiet: DAA, dm nach DIN 4108-10
Baustoffklasse: B1/E nach DIN 4102 bzw. EN 13501
Dämmstärke: 140 mm
Abdichtung: 2-lg.
Untere Lage: DU PYE-KTG-KSP-2,8
Obere Lage: DO PYE-Cu01-S5 wurzelfest

Einbauort: ???

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Menge: 0,000 m2
DIN 276-18: 363
Leistungsbereiche: 021

**021.03.0120 bitum. Dachabdichtung, 2lg, EPS, 032, d=200mm, Betondecke**
Bituminöse Dachabdichtung in 2-lg. Ausführung mit expandiertem Polystyrol auf Ortbetondecke.

Leistungsbestandteile
- Überprüfung des Untergrunds auf Gefälle und Pfützenbildung, Ausgleich von Unebenheiten mit Heißbitumen bis ca. 2 cm
- bituminöser Voranstrich
- aluminiumkaschierte Dampfsperre
- gegen Windsog verklebte Wärmedämmung
- 2-lg. bituminöse Abdichtung
- Windsogsicherung

Zweck: Dachabdichtung, Wärmeschutz
Beanspruchung: mech. mäßig (Ortbeton)
 therm. hoch (freie Bewitterung)
Vorleistung: Ortbetondachdecke
Folgeleistung: Lagesicherung durch Auflast
Dampfsperre: G200 S4 AL
Dämmung: expandierte
 Polystyrolhartschaumplatten (EPS) nach DIN EN 13163, bitumenkaschiert
WLS: 032, verklebt nach Windsogberechnung
Anwendungsgebiet: DAA, dm nach DIN 4108-10
Baustoffklasse: B1/E nach DIN 4102 bzw. EN 13501
Dämmstärke: 200 mm
Abdichtung: 2-lg.
Untere Lage: DU PYE-KTG-KSP-2,8
Obere Lage: DO PYE-Cu01-S5 wurzelfest

Einbauort: ???

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Menge: 0,000 m2
DIN 276-18: 363
Leistungsbereiche: 021

**021.03.0130 bitum. Dachabdichtung, 2lg, EPS, 035, d=140mm, Betondecke**
Bituminöse Dachabdichtung in 2-lg. Ausführung mit expandiertem Polystyrol auf Ortbetondecke.

Leistungsbestandteile
- Überprüfung des Untergrunds auf Gefälle und Pfützenbildung, Ausgleich von Unebenheiten mit Heißbitumen bis ca. 2 cm
- bituminöser Voranstrich
- aluminiumkaschierte Dampfsperre
- gegen Windsog verklebte Wärmedämmung
- 2-lg. bituminöse Abdichtung
- Windsogsicherung

Zweck: Dachabdichtung, Wärmeschutz
Beanspruchung: mech. mäßig (Ortbeton)
 therm. hoch (freie Bewitterung)
Vorleistung: Ortbetondachdecke
Folgeleistung: Lagesicherung durch Auflast
Dampfsperre: G200 S4 AL
Dämmung: expandierte
 Polystyrolhartschaumplatten (EPS) nach DIN EN 13163, bitumenkaschiert
WLS: 035, verklebt nach Windsogberechnung
Anwendungsgebiet: DAA, dm nach DIN 4108-10
Baustoffklasse: B1/E nach DIN 4102 bzw. EN 13501
Dämmstärke: 140 mm
Abdichtung: 2-lg.
Untere Lage: DU PYE-KTG-KSP-2,8
Obere Lage: DO PYE-Cu01-S5 wurzelfest

Einbauort: ???

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Menge: 0,000 m2
DIN 276-18: 363
Leistungsbereiche: 021

**021.03.0140 bitum. Dachabdichtung, 2lg, EPS, 035, d=200mm, Betondecke**
Bituminöse Dachabdichtung in 2-lg. Ausführung mit expandiertem Polystyrol auf Ortbetondecke.

Leistungsbestandteile
- Überprüfung des Untergrunds auf Gefälle und Pfützenbildung, Ausgleich von Unebenheiten mit Heißbitumen bis ca. 2 cm
- bituminöser Voranstrich
- aluminiumkaschierte Dampfsperre
- gegen Windsog verklebte Wärmedämmung
- 2-lg. bituminöse Abdichtung
- Windsogsicherung

Zweck: Dachabdichtung, Wärmeschutz
Beanspruchung: mech. mäßig (Ortbeton)
 therm. hoch (freie Bewitterung)
Vorleistung: Ortbetondachdecke
Folgeleistung: Lagesicherung durch Auflast
Dampfsperre: G200 S4 AL
Dämmung: expandierte
 Polystyrolhartschaumplatten (EPS) nach DIN EN 13163, bitumenkaschiert
WLS: 035, verklebt nach Windsogberechnung
Anwendungsgebiet: DAA, dm nach DIN 4108-10
Baustoffklasse: B1/E nach DIN 4102 bzw. EN 13501
Dämmstärke: 200 mm
Abdichtung: 2-lg.
Untere Lage: DU PYE-KTG-KSP-2,8
Obere Lage: DO PYE-Cu01-S5 wurzelfest

Einbauort: ???

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Menge: 0,000 m2
DIN 276-18: 363
Leistungsbereiche: 021

**021.03.0150 bitum. Dachabdichtung, 2lg, PUR, 025, d=140mm, Betondecke**
Bituminöse Dachabdichtung in 2-lg. Ausführung mit Polyurethan-Hartschaumdämmung auf Ortbetondecke.

Leistungsbestandteile
- bituminöser Voranstrich
- Überprüfung des Untergrunds auf Gefälle und Pfützenbildung, Ausgleich von Unebenheiten mit Heißbitumen bis ca. 2 cm
- aluminiumkaschierte Dampfsperre
- PUR-Dämmung
- 2-lg. bituminöse Abdichtung

Zweck: Dachabdichtung, Wärmeschutz
Beanspruchung: mech. mäßig (Ortbeton)
 therm. mäßig (Gründachaufbau)
Vorleistung: Ortbetondachdecke
Folgeleistung: Lagesicherung durch Gründachaufbau
Dampfsperre: G200 S4 AL
Dämmung: Polyurethanhartschaumplatten (PUR) mit umlaufendem Stufenfalz nach DIN EN 13165, verklebt gemäß Windsogsicherungsnachweis
WLS: 025
Anwendungsgebiet: DAA, dh nach DIN 4108-10
Baustoffklasse: B2/E nach DIN 4102 bzw. EN 13501
Dämmstärke: 140 mm
Abdichtung: 2-lg.
Untere Lage: DU PYE-KTG-KSP-2,8
Obere Lage: DO PYE-Cu01-S5 wurzelfest

Einbauort: ???

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Menge: 0,000 m2
DIN 276-18: 363
Leistungsbereiche: 021

**021.03.0160 bitum. Dachabdichtung, 2lg, PUR, 025, d=200mm, Betondecke**
Bituminöse Dachabdichtung in 2-lg. Ausführung mit Polyurethan-Hartschaumdämmung auf Ortbetondecke.

Leistungsbestandteile
- bituminöser Voranstrich
- Überprüfung des Untergrunds auf Gefälle und Pfützenbildung, Ausgleich von Unebenheiten mit Heißbitumen bis ca. 2 cm
- aluminiumkaschierte Dampfsperre
- PUR-Dämmung
- 2-lg. bituminöse Abdichtung

Zweck: Dachabdichtung, Wärmeschutz
Beanspruchung: mech. mäßig (Ortbeton)
 therm. mäßig (Gründachaufbau)
Vorleistung: Ortbetondachdecke
Folgeleistung: Lagesicherung durch Gründachaufbau
Dampfsperre: G200 S4 AL
Dämmung: Polyurethanhartschaumplatten (PUR) mit umlaufendem Stufenfalz nach DIN EN 13165, verklebt gemäß Windsogsicherungsnachweis
WLS: 025
Anwendungsgebiet: DAA, dh nach DIN 4108-10
Baustoffklasse: B2/E nach DIN 4102 bzw. EN 13501
Dämmstärke: 200 mm
Abdichtung: 2-lg.
Untere Lage: DU PYE-KTG-KSP-2,8
Obere Lage: DO PYE-Cu01-S5 wurzelfest

Einbauort: ???

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Menge: 0,000 m2
DIN 276-18: 363
Leistungsbereiche: 021

**021.03.0170 bitum. Dachabdichtung, 2lg, CG, d=140mm, Betondecke**
Bituminöse Dachabdichtung in 2-lg. Ausführung mit Schaumglasdämmung.

Leistungsbestandteile
- Überprüfung des Untergrunds auf Gefälle und Pfützenbildung, Ausgleich von Unebenheiten mit Heißbitumen bis ca. 2 cm
- bituminöser Voranstrich
- Dämmung
- Windsogsicherung
- 2-lg. bituminöse Abdichtung

Zweck: Dachabdichtung, Wärmeschutz
Beanspruchung: mech. mäßig (Ortbeton)
 therm. mäßig (Gründachaufbau)
Vorleistung: Stb.-Dachdecke
Folgeleistung: z. B. Dachterrassenbelag, Gründach
Dämmung: Schaumglas (CG) nach DIN EN 13167 in Heißbitumen verlegt
WLS: 040
Anwendungsgebiet: DAA, ds nach DIN 4108-10
Baustoffklasse: A1 nach DIN 4102 bzw. EN 13501
Dämmstärke: 140 mm
Abdichtung: 2-lg.
Untere Lage: DU PYE-KTG-KSP-2,8
Obere Lage: DO PYE-Cu01-S5 wurzelfest

Einbauort: ???

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Menge: 0,000 m2
DIN 276-18: 363
Leistungsbereiche: 021

**021.03.0180 bitum. Dachabdichtung, 2lg, CG, d=200mm, Betondecke**
Bituminöse Dachabdichtung in 2-lg. Ausführung mit Schaumglasdämmung auf Ortbetondecke.

Leistungsbestandteile
- Überprüfung des Untergrunds auf Gefälle und Pfützenbildung, Ausgleich von Unebenheiten mit Heißbitumen bis ca. 2 cm
- bituminöser Voranstrich
- Dämmung
- Windsogsicherung
- 2-lg. bituminöse Abdichtung

Zweck: Dachabdichtung, Wärmeschutz
Beanspruchung: mech. mäßig (Ortbeton)
 therm. mäßig (Gründachaufbau)
Vorleistung: Stb.-Dachdecke
Folgeleistung: z. B. Dachterrassenbelag, Gründach
Dämmung: Schaumglas (CG) nach DIN EN 13167 in Heißbitumen verlegt
WLS: 040
Anwendungsgebiet: DAA, ds nach DIN 4108-10
Baustoffklasse: A1 nach DIN 4102 bzw. EN 13501
Dämmstärke: 200 mm
Abdichtung: 2-lg.
Untere Lage: DU PYE-KTG-KSP-2,8
Obere Lage: DO PYE-Cu01-S5 wurzelfest

Einbauort: ???

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Menge: 0,000 m2
DIN 276-18: 363
Leistungsbereiche: 021

**021.03.0190 Umkehrdach, bitum. Dachabdichtung, 2lg, XPS, d=140mm**
Umkehrdach, 2-lg. bituminöse Dachabdichtung mit extrudierter Polystyroldämmung, unterlaufsicher.

Leistungsbestandteile
- Mechanisches Abtragen loser Bestandteile des Untergrunds (Kugelstrahlen o. glw.)
- Entfernen von Graten, Stufen etc.
- Eignungsprüfung des Untergrundes (Ebenheit, Abreißfestigkeit, Rautiefe, Feuchtigkeit)
- Versiegelung
- bituminöser Voranstrich
- 2-lg. bituminöse Abdichtung
- Dämmung

Zweck: Dachabdichtung, Wärmeschutz
Beanspruchung: mech. mäßig (Ortbeton)
 therm. mäßig (Gründachaufbau)
Vorleistung: Stb.-Dachdecke
Folgeleistung: z. B. Kiesauflast, Terrassen- oder Gründachaufbau
Abdichtung: 2-lg.
Untere Lage: DU PYE-G 200 S4
Obere Lage: DO PYE-PV 200 S5 WF
Einbau: Gieß- und Einwalzverfahren, unterlaufsicher
Dämmung: extrudierter Polystyrolhartschaum, XPS nach DIN EN 13164 mit umlaufendem Stufenfalz
WLS: 035
Anwendungsgebiet: DUK, dh nach DIN 4108-10
Baustoffklasse: B1/E nach DIN 4102 bzw. EN 13501
Dämmstärke: 140 mm

Einbauort: ???

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Menge: 0,000 m2
DIN 276-18: 363
Leistungsbereiche: 021

**021.03.0200 Umkehrdach, bitum. Dachabdichtung, 2lg, XPS, d=200mm**
Umkehrdach, 2-lg. bituminöse Dachabdichtung mit extrudierter Polystyroldämmung, unterlaufsicher.

Leistungsbestandteile
- Mechanisches Abtragen loser Bestandteile des Untergrunds (Kugelstrahlen o. glw.)
- Entfernen von Graten, Stufen etc.
- Füllen von Vertiefungen > 5 mm mittels Mörtel
- Eignungsprüfung des Untergrundes (Ebenheit, Abreißfestigkeit, Rautiefe, Feuchtigkeit)
- Versiegelung
- bituminöser Voranstrich
- 2-lg. bituminöse Abdichtung
- Dämmung

Zweck: Dachabdichtung, Wärmeschutz
Beanspruchung: mech. mäßig (Ortbeton)
 therm. mäßig (Gründachaufbau)
Vorleistung: Stb.-Dachdecke
Folgeleistung: z. B. Kiesauflast, Terrassen- oder Gründachaufbau
Abdichtung: 2-lg.
Untere Lage: DU PYE-G 200 S4
Obere Lage: DO PYE-PV 200 S5 WF
Einbau: Gieß- und Einwalzverfahren, unterlaufsicher
Dämmung: extrudierter Polystyrolhartschaum, XPS nach DIN EN 13164 mit umlaufendem Stufenfalz
WLS: 035
Anwendungsgebiet: DUK, dh nach DIN 4108-10
Baustoffklasse: B1/E nach DIN 4102 bzw. EN 13501
Dämmstärke: 200 mm

Einbauort: ???

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Menge: 0,000 m2
DIN 276-18: 363
Leistungsbereiche: 021

*Hinweis: Kunststoffabdichtung*

**021.03.0210 Kunststoffabdichtung, EVA, EPS, 035, d=140mm**
Kunststoffabdichtung auf Basis von Ethylen-Vinylacetat mit expandierter Polystyroldämmung auf Ortbetondecke.

Leistungsbestandteile
- bituminöser Voranstrich
- Dampfsperre
- Dämmung
- Trennlage
- 1-lg. Kunststoffabdichtung

Zweck: Dachabdichtung, Wärmeschutz
Beanspruchung: mech. mäßig (Ortbeton)
 therm. mäßig (Gründachaufbau)
Vorleistung: Stb.-Dachdecke
Folgeleistung: Lagesicherung durch Gründachaufbau
Dampfsperre: V 60 S4 - Al 0,1
Dämmung: expandierte
 Polystyrolhartschaumplatten (EPS) nach DIN EN 13163
WLS: 035
Anwendungsgebiet: DAA, dm nach DIN 4108-10
Baustoffklasse: B1/E nach DIN 4102 bzw. EN 13501
Dämmstärke: 140 mm
Abdichtung: DE-EVA-BV-K-PV-1,5
Kaschierung: unterseitig, Polyestervlies
Abdichtung: 1-lg.

Einbauort: ???

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Menge: 0,000 m2
DIN 276-18: 363
Leistungsbereiche: 021

*Hinweis: MEHR-/MINDERSTÄRKEN DÄMMUNG*

**021.03.0220 Mehr-/Minderstärken, MW-Dämmung, 10mm**
Mehr-/Minderstärken für Mineralwolldämmung, Abrechnung je 10 mm Höhe. Wärmeleitstufe wie Hauptposition.

Hauptposition: ???

Einbauort: ???
Menge: 0,000 m2
DIN 276-18: 363
Leistungsbereiche: 021

**021.03.0230 Mehr-/Minderstärken, EPS-Dämmung, 10mm**
Mehr-/Minderstärken für EPS-Wärmedämmung, Abrechnung je 10 mm Höhe. Wärmeleitstufe wie Hauptposition.

Hauptposition: ???

Einbauort: ???
Menge: 0,000 m2
DIN 276-18: 363
Leistungsbereiche: 021

**021.03.0240 Mehr-/Minderstärken, PUR-Dämmung, 10mm**
Mehr-/Minderstärken für PUR-Wärmedämmung, Abrechnung je 10 mm Höhe. Wärmeleitstufe wie Hauptposition.

Hauptposition: ???

Einbauort: ???
Menge: 0,000 m2
DIN 276-18: 363
Leistungsbereiche: 021

**021.03.0250 Mehr-/Minderstärken, CG-Dämmung, 10mm**
Mehr-/Minderstärken für CG-Wärmedämmung, Abrechnung je 10 mm Höhe. Wärmeleitstufe wie Hauptposition.

Hauptposition: ???

Einbauort: ???
Menge: 0,000 m2
DIN 276-18: 363
Leistungsbereiche: 021

**021.03.0260 Mehr-/Minderstärken, XPS-Dämmung, 10mm**
Mehr-/Minderstärken für XPS-Dämmung, Abrechnung je 10 mm Höhe. Wärmeleitstufe wie Hauptposition.

Hauptposition: ???

Einbauort: ???
Menge: 0,000 m2
DIN 276-18: 363
Leistungsbereiche: 021

*Hinweis: ZULAGEN, SONSTIGES*

**021.03.0270 Zulage Gefälledämmung, MW**
Zulage für die Ausführung mit Gefälle gegenüber gleichmäßiger Dämmstärke bei Dämmstoff Mineralwolle.

Zweck: Entwässerung
Vorleistung: Wärmedämmung, d= ??? mm
Zulage für: Mehrstärken Wärmedämmung, Einbau von Kehl- und Gratplatten, gem. Gefälleplanung
Gefälle: ca. 2 %
Mehrstärke Dämmung: 60 mm im Mittel
Dämmung: Mineralwolledämmung (MW) nach DIN EN 13162, wie in der Hauptposition

Einbauort: ???

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Menge: 0,000 m2
DIN 276-18: 363
Leistungsbereiche: 021

**021.03.0280 Zulage Gefälledämmung, EPS**
Zulage für die Ausführung mit Gefälle gegenüber gleichmäßiger Dämmstärke bei Dämmstoff expandiertes Polystyrol.

Zweck: Entwässerung
Vorleistung: Wärmedämmung, d= ??? mm
Zulage für: Mehrstärken Wärmedämmung, Einbau von Kehl- und Gratplatten, gem. Gefälleplanung
Gefälle: ca. 2 %
Mehrstärke Dämmung: 60 mm im Mittel
Dämmung: expandierte Polystyrolhartschaumplatten (EPS) nach DIN EN 13163, wie in der Hauptposition
WLS: wie Hauptposition

Einbauort: ???

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Menge: 0,000 m2
DIN 276-18: 363
Leistungsbereiche: 021

**021.03.0290 Zulage Gefälledämmung, PUR**
Zulage für die Ausführung mit Gefälle gegenüber gleichmäßiger Dämmstärke bei Dämmstoff Polyurethan.

Zweck: Entwässerung
Vorleistung: Wärmedämmung, d= ??? mm
Zulage für: Mehrstärken Wärmedämmung, Einbau von Kehl- und Gratplatten, gem. Gefälleplanung
Gefälle: ca. 2 %
Mehrstärke Dämmung: 60 mm im Mittel
Dämmung: Polyurethanhartschaumplatten (PUR) nach DIN EN 13165, wie in der Hauptposition
Wärmeleitstufe: wie Hauptposition

Einbauort: ???

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Menge: 0,000 m2
DIN 276-18: 363
Leistungsbereiche: 021

**021.03.0300 Zulage Gefälledämmung, CG**
Zulage für die Ausführung mit Gefälle gegenüber gleichmäßiger Dämmstärke bei Dämmstoff Schaumglas.

Zweck: Entwässerung
Vorleistung: Wärmedämmung, d= ??? mm
Zulage für: Mehrstärken Wärmedämmung, Einbau von Kehl- und Gratplatten, gem. Gefälleplanung
Gefälle: ca. 2 %
Mehrstärke Dämmung: 60 mm im Mittel
Dämmung: Schaumglas (CG) nach DIN EN 13167, wie in der Hauptposition
Wärmeleitstufe: wie Hauptposition

Einbauort: ???

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Menge: 0,000 m2
DIN 276-18: 363
Leistungsbereiche: 021

**021.03.0310 Zulage Dampfsperre als Notabdichtung**
Zulage für den Mehraufwand der Ausführung der Dampfsperre als Notabdichtung während der Bauzeit.

Leistungsbestandteile
- Mech. abtragende Behandlung des Untergrunds (kugelstrahlen oder Fräsen)
- Untergrundausgleich
- Rautiefen- und Zugfestigkeitsmessung je 500m2
- Grundierung mit Epoxydharzanstrich
- Vollflächiges Einschwemmen der Dichtungsbahn in Heißbitumen
- Einsatz Dichtungsbahn aus Polymerbitumen mit reißfester Trägereinlage für hohe mechanische und thermische Belastung (bspw. PYE-Cu01 S5 anstelle V60S4 AL)
- Stauwasserfreier Anschluss an die Entwässerung
- Regelmäßige Überprüfung und ggf. Ausbesserung während der Bauphase
- Vollflächige Prüfung und Überarbeitung vor Ausführung der endgültigen Bauwerksabdichtung

Zweck: behelfsmäßige Abdichtung
Beanspruchung: Witterung
Vorleistung: Dampfsperrbahn ausgerüstet als Funktionsebene zum Schutz vor Kondensation in der Wärmedämmschicht im fertigen Zustand des Daches
Ausführung nach: DIN 18531-1 (Pkt. 6.14 als vollflächige Maßnahme)

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Menge: 0,000 m2
DIN 276-18: 363
Leistungsbereiche: 021

**021.03.0320 Zulage Brandüberschlagsstreifen MW**
Zulage für die Ausführung der Dachdämmung mit Mineralwolle anstelle brennbarer Dämmung oberhalb Brandwände.

Zweck: Brandschutz (Anforderung nach LBO)
Dämmung: Mineralwolle (MW) nach DIN EN 13162
Schmelzpunkt: ab 1.000 °C
Baustoffklasse: A1/A2-s1,d0 nach DIN 4102 bzw. EN 13501
WLS: 040
Streifenbreite: 1,00 m
Lage: oberhalb von Brandwänden

Einbauort: ???

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Menge: 0,000 m
DIN 276-18: 363
Leistungsbereiche: 021

**021.03.0330 Zulage hohe Druckfestigkeit XPS**
Zulage für die Ausführung mit extrudiertem Polystyrol hoher Druckfestigkeit anstelle expandiertem Polystyrol.

Zweck: erhöhte Druckfestigkeit, Lastaufnahme
Folgeleistung: Maschinenfundamente
Dämmung: bspw. extrudierter Polystyrolhartschaum, XPS nach DIN EN 13164 oder expandiertes Polystyrol EPS
Anwendungsgebiet: DAA, dh nach DIN 4108-10
Baustoffklasse: B1/E nach DIN 4102 bzw. EN 13501
WLS: 035
Druckfestigkeit: 200 kpa bei 10 % Stauchung
Dämmstärke: 110 % Dämmstoffhöhe (wg. Stauchung) + 3 cm höher als Gefällehochpunkt
Einbau: Teilbereiche von ca. 3,00 m2 bis ca. 20 m2 unter Maschinenfundamentent

Einbauort: ???

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Menge: 0,000 m2
DIN 276-18: 363
Leistungsbereiche: 021

**021.03.0340 Zulage hohe Druckfestigkeit Mineralschaum**
Zulage für die Ausführung mit Mineralschaumdämmsteinen für eine hohe Druckfestigkeit gegenüber Mineralwolle.

Zweck: hohe Druckfestigkeit
Folgeleistung: Maschinenfundamente
Dämmung: Mineralschaumdämmsteine
Anwendungsgebiet: DAA, dh nach DIN 4108-10
Baustoffklasse: A1/E nach DIN 4102 bzw. EN 13501
WLS: 045
Druckfestigkeit: 500 kpa bei 10 % Stauchung
Dämmstärke: 3 cm höher als Gefällehochpunkt

Einbauort: ???
Menge: 0,000 m2
DIN 276-18: 363
Leistungsbereiche: 021

**021.03.0350 Schwingungsdämpfung Kautschukunterlage**
Schwingungsdämpfung mithilfe von Kautschukplatten.

Leistungsbestandteil
- hochelastische Kautschukplatte zur Dämpfung mech. Schwingungen

Zweck: Schwingungsdämpfung, Körperschalldämmung
Beanspruchung: Mechanische Schwingungen
Vorleistung: bitum. Dachabdichtung
Folgeleistung: Maschinenfundamente
Größe: ca. 500x250x25 mm
Einbausituation: Anzahl, Typ und Lage gem. Vorgabe Fachplanung

Einbauort: ???
Menge: 0,000 St
DIN 276-18: 363
Leistungsbereiche: 021

**021.03.0360 Probe-Anstaubewässerung**
Probe-Anstaubewässerung.

Leistungsumfang
- technische Abnahme durch die Bauleitung
- Kosten für den Wasserverbrauch
- prov. Verschluss sämtl. Abläufe und Durchdringungen

Zweck: Dichtheitsprüfung
Vorleistung: Dachabdichtung
Folgeleistung: Bautenschutzmatten
Anstauhöhe: ca. 10 cm
Anstaudauer: 5 Tage

Ausführungsort: ???
Menge: 0,000 m2
DIN 276-18: 363
Leistungsbereiche: 021

**021.03.0370 Dichtigkeitsprüfung mittlels Elektroimpulsverfahren**
Dichtigkeitsprüfung mittels Elektroimpulsverfahren.

Leistungsumfang
- Verlegung Ringleitung im Randbereich der zu untersuchenden Fläche
- Verbinden Elektroimpulsgeber mit Ringleitung
- Herstellen Potential
- Punktgenaue Ortung der Unterschiede im Potential mittels eines Elektroimpulsmessgerätes
- Protokollieren der Dichtigkeitsprüfung gemeinsam mit dem AG

Zweck:  Lokalisieren von Leckagen
Vorleistung:  Abdichtung
Folgeleistung:  extensive Dachbegrünung

Ortsangabe:  ???
Menge: 0,000 m2
DIN 276-18: 363
Leistungsbereiche: 021

**021.03.0380 Zonierung Felder <300,00m2**
Zulage für die Zonierung von Flachdachflächen in der Dämmlage zur Leckageeingrenzung.

Leistungsbestandteile
- vollflächiges Einschweißen von Abkantungen der Abdichtung in Höhe der Dämmstoffstärke
- Anschluss an Dampfsperre/Notabdichtung
- 1 wärmegedämmter Kontrollschacht je Abschnitt
- Aufmaß- und Dokumentationsplanung der Zonierungslage

Zweck: Unterteilung der Dachabdichtung in Zonen zur Leckageeingrenzung
Feldgröße: bis 300,00 m2
Ausführung: gem. DIN 18531-1, Punkt 6.15 um Einläufe herum

Abrechnung nach Dachfläche.

Einbauort: ???
Menge: 0,000 m2
DIN 276-18: 363
Leistungsbereiche: 021

**021.03.0390 Zulage Zonierung, Dachabdichtung, Felder <100,00m2**
Zulage für die Zonierung von Flachdachflächen in der Dämmlage zur Leckageeingrenzung.

Leistungsbestandteile
- vollflächiges Einschweißen von Abkantungen der Abdichtung in Höhe der Dämmstoffstärke
- Anschluss an Dampfsperre/Notabdichtung
- 1 wärmegedämmter Kontrollschacht je Abschnitt
- Aufmaß- und Dokumentationsplanung der Zonierungslage

Zweck: Unterteilung der Dachabdichtung in Zonen zur Leckageeingrenzung
Feldgröße: bis 100,00 m2
Ausführung: gem. DIN 18531-1, Punkt 6.14 um Einläufe herum
Abrechnung: nach m2 Dachfläche (ohne Aufkantungen)

Einbauort: ???
Menge: 0,000 m2
DIN 276-18: 363
Leistungsbereiche: 021

**021.03.0400 Zulage mechanische Befestigung Dachabdichtung**
Zulage für die mechanische Befestigung der Dachabdichtung gegenüber auflastgesichertem Dachaufbau.

Leistungsumfang
- Berechnung
- Flächenausführung
- Verdichtete Befestigung an Rändern und Ecken

Leistungsbestandteil
- Befestigungsmittel

Zweck: Windsogsicherung
Beanspruchung: Horizontallasten
Vorleistung: Dachabdichtung
Folgeleistung: Bautenschutzmatte
Untergrund: Holzschalung, Stahlbeton oder Trapezblech
Befestigungsart: genagelt mit Breitkopfstiften oder trittfest geschraubt mit Lastverteiltellern, Befestigungsmittel verdeckt und vor Bewitterung geschützt durch obere Lage

Einbauort: ???

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Menge: 0,000 m2
DIN 276-18: 363
Leistungsbereiche: 021

*Hinweis: ANSCHLÜSSE*

**021.03.0410 Attikaaufkantung, 2lg bitum, EPS, H=55cm**
2-lg. bituminöse Abdichtungsaufkantung mit expandiertem Polystyrol an Attiken mit einer Höhe von 55 cm.

Leistungsbestandteile
- Voranstrich und Dampfsperre bis Außenkante Attikakrone
- Wärmedämmschicht, vertikal, mechanisch befestigt
- Wärmedämmkeil im Kehlbereich
- 2-lg. bituminöse Dachabdichtung bis Außenkante der Attikakrone einschl. mechanischer Befestigung

Zweck: Abdichtung von aufgehenden Bauteilen
Beanspruchung: Witterung
Vorleistung: Attika, Stb. oder MW
Folgeleistung: Attikaverblechung
Wärmedämmung: Polystyrolhartschaum (EPS), ca. 100 mm
Aufkantungshöhe: bis ca. 55 cm

Einbauort: ???

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Menge: 0,000 m
DIN 276-18: 363
Leistungsbereiche: 021

**021.03.0420 Attikaaufkantung, 2lg bitum, PUR, H=55cm**
2-lg. bituminöse Abdichtungsaufkantung mit Polyurethan-Hartschaum an Attiken mit einer Höhe von 55 cm.

Leistungsbestandteile
- Voranstrich und Dampfsperre bis Außenkante Attikakrone
- Wärmedämmschicht, vertikal, mechanisch befestigt
- Wärmedämmkeil im Kehlbereich
- 2-lg. bituminöse Dachabdichtung bis Außenkante der Attikakrone einschl. mechanischer Befestigung

Zweck: Abdichtung von aufgehenden Bauteilen
Beanspruchung: Witterung
Vorleistung: Attika, Stb. oder MW
Folgeleistung: Attikaverblechung
Wärmedämmung: Polyurethanhartschaum (PUR), ca. 100 mm
Aufkantungshöhe: bis ca. 55 cm

Einbauort: ???

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Menge: 0,000 m
DIN 276-18: 363
Leistungsbereiche: 021

**021.03.0430 Attikaaufkantung, 2lg bitum, CG, H=55cm**
2-lg. bituminöse Abdichtungsaufkantung mit Schaumglas an Attiken mit einer Höhe von 55 cm.

Leistungsbestandteile
- Voranstrich bis Außenkante Attikakrone
- Wärmedämmschicht, vertikal, mechanisch befestigt
- Wärmedämmkeil im Kehlbereich
- 2-lg. bituminöse Dachabdichtung bis Außenkante der Attikakrone einschl. mechanischer Befestigung

Zweck: Abdichtung von aufgehenden Bauteilen
Beanspruchung: Witterung
Vorleistung: Attika, Stb. oder MW
Folgeleistung: Attikaverblechung
Wärmedämmung: Schaumglas (CG), ca. 100 mm
Aufkantungshöhe: bis ca. 55 cm

Einbauort: ???

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Menge: 0,000 m
DIN 276-18: 363
Leistungsbereiche: 021

**021.03.0440 Attikaaufkantung, 2lg bitum MW, UK Attikaverblechung**
2-lg. bituminöse Abdichtungsaufkantung mit Mineralwolle an Attiken einschl. Unterkonstruktion für Attikaverblechung.

Leistungsbestandteile
- Voranstrich und Dampfsperre bis Außenkante Attikakrone
- Wärmedämmkeil im Kehlbereich Attika/Rohdecke
- Wärmedämmschicht, vertikal, mechanisch befestigt
- Unterleghölzer auf Attikakrone, Regelabstand ca. 100 cm, Zwischenräume vollsatt mit Dämmmaterial
- Durchlaufende Holzbohle auf Unterleghölzern
- 2-lg. Abdichtung auf vertikaler Dämmung bis über Holzbohle geführt einschl. mechanischer Befestigung

Zweck: Abdichtung von aufgehenden Bauteilen
Beanspruchung: Witterung
Vorleistung: Attika, Stb. oder MW
Folgeleistung: Attikaverblechung
Wärmedämmung: Mineralwolle, d= 60 mm
Aufkantungshöhe: bis ca. 55 cm
Holzbohle (Krone): OSB III oder Holzbohle, imprägniert

Einbauort: ???
Menge: 0,000 m
DIN 276-18: 363
Leistungsbereiche: 021

**021.03.0450 Attikaaufkantung, 1lg, Kunststoff, EPS, H=85cm**
1-lg. Kunststoffabdichtungsaufkantung mit expandiertem Polystyrol an Attiken mit einer Höhe von 85 cm.

Leistungsbestandteile
- Voranstrich und Dampfsperre bis Außenkante Attikakrone
- Wärmedämmschicht, vertikal, mechanisch befestigt
- Wärmedämmkeil im Kehlbereich
- 1-lg. Kunststoffdachabdichtung bis Außenkante der Attikakrone einschl. mechanischer Befestigung
- Folienverbundblech auf der Attika unter der Abdichtung, 3-fach gekantet, mit Tropfkante, Zuschnitt ca. 500 mm

Zweck: Abdichtung von aufgehenden Bauteilen
Beanspruchung: Witterung
Vorleistung: Attika, Stb. oder MW
Folgeleistung: Attikaverblechung
Wärmedämmung: Polystyrolhartschaum (EPS), ca. 100 mm
Aufkantungshöhe: bis ca. 85 cm

Einbauort: ???
Menge: 0,000 m
DIN 276-18: 363
Leistungsbereiche: 021

**021.03.0460 Wandaufkantung, 2lg bitum, H=50cm**
2-lg. bituminöse Abdichtungsaufkantung an aufgehenden, ungedämmten Wänden in einer Höhe von 50 cm.

Leistungsbestandteile
- Voranstrich und Dampfsperre an Wand hochführen
- Wärmedämmkeil ca. 50x50 mm im Kehlbereich
- 2-lg. Abdichtung an Wand hochführen einschl. mechanischer Befestigung mit Klemmschiene
- Überhangblech mit Tropfkante und elastischer Versiegelung

Zweck: Abdichtung von aufgehenden Bauteilen
Beanspruchung: Witterung
Vorleistung: Stb.-/MW-Wände
Folgeleistung: endfertige Leistung
Aufkantungshöhe: bis ca. 50 cm

Einbauort: ???
Menge: 0,000 m
DIN 276-18: 363
Leistungsbereiche: 021

**021.03.0470 Wandaufkantung, 2lg bitum, EPS, H=50cm**
2-lg. bituminöse Abdichtungsaufkantung mit expandiertem Polystyrol an aufgehenden, gedämmten Wänden in einer Höhe von 50 cm.

Leistungsbestandteile
- Voranstrich und Dampfsperre an Wand hochführen
- Wärmedämmschicht, vertikal, mechanisch befestigt
- Wärmedämmkeil ca. 50x50 mm im Kehlbereich
- 2-lg. Abdichtung an Wand hochführen einschl. mechanischer Befestigung mit Klemmschiene
- Überhangblech mit Tropfkante und elastischer Versiegelung

Zweck: Abdichtung von aufgehenden Bauteilen
Beanspruchung: Witterung
Vorleistung: Stb.-/MW-Wände
Folgeleistung: endfertige Leistung
Wärmedämmung: Polystyrolhartschaum (EPS), ca. 100 mm
Aufkantungshöhe: bis ca. 50 cm

Einbauort: ???
Menge: 0,000 m
DIN 276-18: 363
Leistungsbereiche: 021

**021.03.0480 Wandaufkantung, 2lg bitum, PUR, H=50cm**
2-lg. bituminöse Abdichtungsaufkantung mit Polyurethan-Hartschaum an aufgehenden, gedämmten Wänden in einer Höhe von 50 cm.

Leistungsbestandteile
- Voranstrich und Dampfsperre an Wand hochführen
- Wärmedämmschicht, vertikal, mechanisch befestigt
- Wärmedämmkeil ca. 50x50 mm im Kehlbereich
- 2-lg. Abdichtung an Wand hochführen einschl. mechanischer Befestigung mit Klemmschiene
- Überhangblech mit Tropfkante und elastischer Versiegelung

Zweck: Abdichtung von aufgehenden Bauteilen
Beanspruchung: Witterung
Vorleistung: Stb.-/MW-Wände
Folgeleistung: endfertige Leistung
Wärmedämmung: Polyurethanhartschaum (PUR), ca. 100 mm
Aufkantungshöhe: bis ca. 50 cm

Einbauort: ???
Menge: 0,000 m
DIN 276-18: 363
Leistungsbereiche: 021

**021.03.0490 Wandaufkantung, 2lg bitum, MW, H=50cm**
2-lg. bituminöse Abdichtungsaufkantung mit Mineralwolle an aufgehenden, gedämmten Wänden in einer Höhe von 50 cm.

Leistungsbestandteile
- Voranstrich und Dampfsperre an Wand hochführen
- Wärmedämmschicht, vertikal, mechanisch befestigt
- Wärmedämmkeil ca. 50x50 mm im Kehlbereich
- 2-lg. Abdichtung an Wand hochführen einschl. mechanischer Befestigung mit Klemmschiene
- Überhangblech mit Tropfkante und elastischer Versiegelung

Zweck: Abdichtung von aufgehenden Bauteilen
Beanspruchung: Witterung
Vorleistung: Stb.-/MW-Wände
Folgeleistung: endfertige Leistung
Wärmedämmung: Mineralwolle Baustoffkl. "A", ca. 100 mm
Aufkantungshöhe: bis ca. 50 cm

Einbauort: ???
Menge: 0,000 m
DIN 276-18: 363
Leistungsbereiche: 021

**021.03.0500 Überdeckung ISO-Korb-Balkonanschluss**
Abdichtungsüberdeckung der beweglichen Anschlussfuge von Balkon- und Loggienfertigteilen.

Leistungsbestandteile
- Säubern, freiräumen von Mörtelresten
- Fuge/ISO-Korb überdecken mit Schleppstreifen
- Hochflexible, 2-lg. Flüssigabdichtung mit Vlieseinlage
- Schutzabdeckung aus Z-förmig gekantetem Aluminiumblech

Zweck: Abdichtung Isokorb-Anschlussfuge, Vermeidung von Hinterläufigkeit
Vorleistung: Fertigteil mit Isokorbanschluss
Fugentyp: I nach DIN 18531
Verformung: bis 5 mm
Abwicklung: ca. 30 cm Breite gesamt

Einbauort: ???
Menge: 0,000 m
DIN 276-18: 363
Leistungsbereiche: 021

**021.03.0510 Wandaufkantung, Anschluss an Außentür**
Anschluss der Abdichtungs-Wandaufkantung Außentüren.

Zweck: Herstellung dichten Anschlusses bis OK Türschwelle
Vorleistung: Türelement (PVC, Aluminium oder Holz)
Material: Flüssigfolie
Anschlusshöhe: < 350 mm

Einbauort: ???

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Menge: 0,000 m
DIN 276-18: 363
Leistungsbereiche: 021

*Hinweis: DURCHDRINGUNGEN*

**021.03.0520 Dachdurchdringung, Klebeflansch, <500cm2**
Anarbeiten Dachdurchdringung an Klebeflansch.

Leistungsumfang
- Anarbeiten und Anpassen von Dachabdichtung an Dachdurchdringung
- Eindichten Klebeflansch

Zweck: Abdichtung von Dachdurchdringungen
Vorleistung: TGA-Installationen mit Flansch
Folgeleistung: Dachabdichtung
Querschnitt: bis einschließlich 500 cm2

Einbauort: ???

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Menge: 0,000 St
DIN 276-18: 363
Leistungsbereiche: 021

**021.03.0530 Dachdurchdringung, Klebeflansch, <1500cm2**
Herstellen von Dachdurchdringung an Klebeflansch.

Leistungsumfang
- Anarbeiten und Anpassen von Dachabdichtung an Dachdurchdringung
- Eindichten Klebeflansch

Zweck: Abdichtung von Dachdurchdringungen
Vorleistung: TGA-Installationen mit Flansch
Folgeleistung: Dachabdichtung
Querschnitt: von 500 cm2 bis 1.500 cm2

Einbauort: ???

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Menge: 0,000 St
DIN 276-18: 363
Leistungsbereiche: 021

**021.03.0540 Dachdurchdringung, Klebeflansch, <4000cm2**
Anarbeiten Dachdurchdringung an Klebeflansch.

Leistungsumfang
- Anarbeiten und Anpassen von Dachabdichtung an Dachdurchdringung
- Eindichten Klebeflansch

Zweck: Abdichtung von Dachdurchdringungen
Vorleistung: TGA-Installationen mit Flansch
Folgeleistung: Dachabdichtung
Querschnitt: von 1.500 bis 4.000 cm2

Einbauort: ???

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Menge: 0,000 St
DIN 276-18: 363
Leistungsbereiche: 021

**021.03.0550 Dachdurchdringung, Klebeflansch, >4000cm2**
Anarbeiten Dachdurchdringung an Klebeflansch.

Leistungsumfang
- Anarbeiten und Anpassen von Dachabdichtung an Dachdurchdringung
- Eindichten Klebeflansch

Zweck: Abdichtung von Dachdurchdringungen
Vorleistung: TGA-Installationen mit Flansch
Folgeleistung: Dachabdichtung
Querschnitt: über 4.000 cm2

Einbauort: ???

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Menge: 0,000 m
DIN 276-18: 363
Leistungsbereiche: 021

**021.03.0560 Dachdurchdringung, Klemmflansch, <500cm2**
Anarbeiten Dachdurchdringung an Klemmflansch.

Leistungsumfang
- Anarbeiten und Anpassen von Dachabdichtung an Dachdurchdringung
- Eindichten Klemmflansch

Zweck: Abdichtung von Dachdurchdringungen
Vorleistung: TGA-Installation mit Flansch
Folgeleistung: Dachabdichtung
Querschnitt: bis einschließlich 500 cm2

Einbauort: ???

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Menge: 0,000 St
DIN 276-18: 363
Leistungsbereiche: 021

**021.03.0570 Dachdurchdringung, Klemmflansch, <1500cm2**
Anarbeiten Dachdurchdringung an Klemmflansch.

Leistungsumfang
- Anarbeiten und Anpassen von Dachabdichtung an Dachdurchdringung
- Eindichten Klemmflansch

Zweck: Abdichtung von Dachdurchdringungen
Vorleistung: TGA-Installationen mit Flansch
Folgeleistung: Dachabdichtung
Querschnitt: von 500 bis 1.500 cm2

Einbauort: ???

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Menge: 0,000 St
DIN 276-18: 363
Leistungsbereiche: 021

**021.03.0580 Dachdurchdringung, Klemmflansch, <4000cm2**
Anarbeiten Dachdurchdringung an Klemmflansch.

Leistungsumfang
- Anarbeiten und Anpassen von Dachabdichtung an Dachdurchdringung
- Eindichten Klemmflansch

Zweck: Abdichtung von Dachdurchdringungen
Vorleistung: TGA-Installationen mit Flansch
Folgeleistung: Dachabdichtung
Querschnitt: von 1.500 bis 4.000 cm2

Einbauort: ???

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Menge: 0,000 St
DIN 276-18: 363
Leistungsbereiche: 021

**021.03.0590 Dachdurchdringung, Klemmflansch, >4000cm2**
Anarbeiten Dachdurchdringung an Klemmflansch.

Leistungsumfang
- Anarbeiten und Anpassen von Dachabdichtung an Dachdurchdringung
- Eindichten Klemmflansch

Zweck: Abdichtung von Dachdurchdringungen
Vorleistung: TGA-Installation mit Flansch
Folgeleistung: Dachabdichtung
Querschnitt: über 4.000 cm2

Einbauort: ???

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Menge: 0,000 m
DIN 276-18: 363
Leistungsbereiche: 021

**021.03.0600 Dachdurchdringung, Aufkantung, Klemmschiene, <500cm2**
Dachdurchdringung mit hochgeführter Aufkantung.

Leistungsumfang
- Anarbeiten und Anpassen von Dachabdichtung an Dachdurchdringung

Leistungsbestandteile
- hochgeführte Aufkantung
- Klemmschiene
- elastische Versiegelung

Zweck: Abdichtung von Dachdurchdringungen
Vorleistung: TGA-Installationen
Folgeleistung: Dachabdichtung
Querschnitt: bis einschließlich 500 cm2

Einbauort: ???
Menge: 0,000 St
DIN 276-18: 363
Leistungsbereiche: 021

**021.03.0610 Dachdurchdringung, Aufkantung, Klemmschiene, <1500cm2**
Dachdurchdringung mit hochgeführter Aufkantung.

Leistungsumfang
- Anarbeiten und Anpassen von Dachabdichtung an Dachdurchdringung

Leistungsbestandteile
- hochgeführte Aufkantung
- Klemmschiene
- elastische Versiegelung

Zweck: Abdichtung von Dachdurchdringungen
Vorleistung: TGA-Installationen
Folgeleistung: Dachabdichtung
Querschnitt: von 500 bis 1.500 cm2

Einbauort: ???
Menge: 0,000 St
DIN 276-18: 363
Leistungsbereiche: 021

**021.03.0620 Dachdurchdringung, Aufkantung, Klemmschiene, <4000cm2**
Anarbeiten Dachdurchdringung mit hochgeführter Aufkantung.

Leistungsumfang
- Anarbeiten und Anpassen von Dachabdichtung an Dachdurchdringung

Leistungsbestandteile
- hochgeführte Aufkantung
- Klemmschiene
- elastische Versiegelung

Zweck: Abdichtung von Dachdurchdringungen
Vorleistung: TGA-Installationen
Folgeleistung: Dachabdichtung
Querschnitt: von 1.500 bis 4.000 cm2

Einbauort: ???
Menge: 0,000 St
DIN 276-18: 363
Leistungsbereiche: 021

**021.03.0630 Dachdurchdringung, Aufkantung, Klemmschiene, >4000cm2**
Herstellen von Dachdurchdringung mit hochgeführter Aufkantung.

Leistungsumfang
- Anarbeiten und Anpassen von Dachabdichtung an Dachdurchdringung

Leistungsbestandteile
- hochgeführte Aufkantung
- Klemmschiene
- elastische Versiegelung

Zweck: Abdichtung von Dachdurchdringungen
Vorleistung: TGA-Installationen
Folgeleistung: Dachabdichtung
Querschnitt: über 4.000 cm2

Einbauort: ???
Menge: 0,000 m
DIN 276-18: 363
Leistungsbereiche: 021

**021.03.0640 Dachdurchdringung, Flüssigkunststoff, <500cm2**
Dachdurchdringung mit Flüssigkunststoff.

Leistungsumfang
- Anarbeiten und Anpassen von Dachabdichtung an Dachdurchdringung
- Flüssigkunststoff

Zweck: Abdichtung von Dachdurchdringungen
Vorleistung: TGA-Installationen
Folgeleistung: Dachabdichtung
Querschnitt: bis einschließlich 500 cm2

Einbauort: ???
Menge: 0,000 St
DIN 276-18: 363
Leistungsbereiche: 021

**021.03.0650 Dachdurchdringung, Flüssigkunststoff, >500cm2**
Dachdurchdringung mit Flüssigkunststoff.

Leistungsumfang
- Anarbeiten und Anpassen von Dachabdichtung an Dachdurchdringung
- Flüssigkunststoff

Zweck: Abdichtung von Dachdurchdringungen
Vorleistung: TGA-Installationen
Folgeleistung: Dachabdichtung
Querschnitt: von 500 bis 1.500 cm2

Einbauort: ???
Menge: 0,000 St
DIN 276-18: 363
Leistungsbereiche: 021

**021.03.0660 Dachdurchdringung, Flüssigkunststoff, <4000cm2**
Dachdurchdringung mit Flüssigkunststoff.

Leistungsumfang
- Anarbeiten und Anpassen von Dachabdichtung an Dachdurchdringung

Leistungsbestandteil
- Flüssigkunststoff

Zweck: Abdichtung von Dachdurchdringungen
Vorleistung: TGA-Installationen
Folgeleistung: Dachabdichtung
Querschnitt: von 1.500 bis 4.000 cm2

Einbauort: ???
Menge: 0,000 St
DIN 276-18: 363
Leistungsbereiche: 021

**021.03.0670 Dachdurchdringung, Flüssigkunststoff, >4000cm2**
Dachdurchdringung mit Flüssigkunststoff.

Leistungsumfang
- Anarbeiten und Anpassen von Dachabdichtung an Dachdurchdringung

Leistungsbestandteil
- Flüssigkunststoff

Zweck: Abdichtung von Dachdurchdringungen
Vorleistung: TGA-Installationen
Folgeleistung: Dachabdichtung
Querschnitt: über 4.000 cm2

Einbauort: ???
Menge: 0,000 m
DIN 276-18: 363
Leistungsbereiche: 021

**021.03.0680 Sickenfüller, MW, Trapezblechdach**
Sickenfüller aus Mineralwolledämmung auf Trapezblechdach.

Leistungsbestandteil
- Sickenfüller Mineralwolle

Zweck: Wärme-, Schall- und Brandschutz im Bereich von Trapezblechdachanschlüssen und -durchdringungen
Vorleistung: Stahltrapezblechdachdecke
Folgeleistung: Warmdachaufbau
Dämmung: Mineralwolledämmung (MW) nach DIN EN 13162
WLS: 040
Schmelzpunkt: ab 1.000 °C
Baustoffklasse: A1 nach DIN 4102 bzw. EN 13501
Sickenhöhe: 83-158 mm
Sickenbreite unten: ca. 40 mm
Sickenbreite oben: ca. 129-163 mm

Anwendungsort: ???

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Menge: 0,000 m
DIN 276-18: 363
Leistungsbereiche: 021

**021.03.0690 Eindichtung von Sekuranten**
Abdichtungsanschluss von Sekuranten, einschl. Anpassung und Anschluss an Dachabdichtung und Dachaufbau der Vorpositionen.

Einbauort: Dächer Bauteil A/B/C
Menge: 0,000 St
DIN 276-18: 363
Leistungsbereiche: 021

*Hinweis: FUGEN*

**021.03.0700 Bewegungsfuge, Typ I, bitum Abdichtung**
Überdeckung Bewegungsfuge, Typ I nach DIN 18531-3 in bituminöser Abdichtung.

Leistungsbestandteile
- Schleppstreifen unterhalb der Dampfsperre
- Schleppstreifen unterhalb der verklebten Abdichtungsbahnen
- Trennung Wärmedämmschicht über Fuge

Zweck: Ausgleich von Setzungsbewegungen und Längenänderungen aus jahreszeitlichen Temperaturschwankungen
Beanspruchung: langsam und einmalig bzw. selten wiederholt ablaufende Bewegungen
Vorleistung: Wärmedämmung
Folgeleistung: Bautenschutzmatte
Schleppstreifen: B über 200 mm
Bewegungen: max. bis einschl. 5 mm bei verklebten bzw. bis einschl. 10 mm bei lose verlegten Abdichtungen

Einbauort: ???

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Menge: 0,000 m
DIN 276-18: 363
Leistungsbereiche: 021

**021.03.0710 Bewegungsfuge, Typ II, bitum Abdichtung**
Bewegungsfuge, dem Typ II nach DIN 18531-3 entsprechend in der bituminösen Abdichtung.

Leistungsbestandteile
- Schlaufenartige Anordnung eines Zulagestreifens auf der Dampfsperre
- Beidseitig der Fuge zusätzliche Dämmstoffkeile zur Anhebung der Abdichtung
- Fuge mit Dämmstoff ausgefüllt
- Rundschnur oberhalb der Fuge auf der Wärmedämmung
- Zulage Schweißbahnstreifen auf unterer und oberer Lage der Abdichtung

Zweck: Ausgleich von Setzungsbewegungen und Längenänderungen aus jahreszeitlichen Temperaturschwankungen
Beanspruchung: Schnell und häufig wiederholt ablaufende Bewegungen
Vorleistung: Wärmedämmung
Folgeleistung: Bautenschutzmatte
Schleppstreifen: B über 200 mm
Bewegungen: max. bis einschl. 5 mm bei verklebten bzw. bis einschl. 10 mm bei lose verlegten Abdichtungen

Einbauort: ???

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Menge: 0,000 m
DIN 276-18: 363
Leistungsbereiche: 021

**021.03.0720 Bewegungsfuge, Typ I, Kunststoffabdichtung**
Bewegungsfuge, dem Typ I nach DIN 18531-3 entsprechend in der Kunststoffabdichtung.

Leistungsbestandteile
- Schleppstreifen unterhalb der Dampfsperre
- Schleppstreifen unterhalb der verklebten Abdichtungsbahnen
- Trennung Wärmedämmschicht über Fuge

Zweck: Ausgleich von Setzungsbewegungen und Längenänderungen aus jahreszeitlichen Temperaturschwankungen
Beanspruchung: langsam und einmalig bzw. selten wiederholt ablaufende Bewegungen
Vorleistung: Wärmedämmung
Folgeleistung: Bautenschutzmatte
Schleppstreifen: B über 200 mm
Bewegungen: max. bis einschl. 5 mm bei verklebten bzw. bis einschl. 10 mm bei lose verlegten Abdichtungen

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Menge: 0,000 m
DIN 276-18: 363
Leistungsbereiche: 021

**021.03.0730 Bewegungsfuge, Typ II, Kunststoffabdichtung**
Bewegungsfuge, dem Typ II nach DIN 18531-3 entsprechend in der Kunststoffabdichtung.

Leistungsbestandteile
- Schlaufenartige Anordnung eines Zulagestreifens auf der Dampfsperre
- Beidseitig der Fuge zusätzliche Dämmstoffkeile zur Anhebung der Abdichtung
- Fuge mit Dämmstoff ausgefüllt
- Rundschnur oberhalb der Fuge auf der Wärmedämmung
- Anordnung Zulage-Streifen auf 1-lg. Abdichtungsbahn als Schlaufe verklebt

Zweck: Ausgleich von Setzungsbewegungen und Längenänderungen aus jahreszeitlichen Temperaturschwankungen
Beanspruchung: Schnell und häufig wiederholt ablaufende Bewegungen
Vorleistung: Wärmedämmung
Folgeleistung: Bautenschutzmatte
Schleppstreifen: B über 200 mm
Bewegungen: max. bis einschl. 5 mm bei verklebten bzw. bis einschl. 10 mm bei lose verlegten Abdichtungen

Einbauort: ???

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Menge: 0,000 m
DIN 276-18: 363
Leistungsbereiche: 021

**021.03.0740 Bewegungsfuge, Typ II, 2K-Abdichtungsharz, PMMA**
Bewegungsfuge, dem Typ II nach DIN 18531-5 entsprechend in Flüssigabdichtung aus zweikomponentigem Abdichtungsharz auf Polymethylmetacrylat-Basis.

Leistungsbestandteile
- Schlaufenartige Anordnung eines Zulagestreifens auf der Dampfsperre
- Beidseitig der Fuge zusätzliche Dämmstoffkeile zur Anhebung der Abdichtung
- Fuge mit Dämmstoff ausgefüllt
- Rundschnur oberhalb der Fuge auf der Wärmedämmung
- Untergrundvorbereitung
- Grundierung untere Abdichtungsebene
- pigmentiertes Abdichtungsharz
- Einbettung Vlies
- zweite Schicht Abdichtungsharz

Zweck: Ausgleich von Setzungsbewegungen und Längenänderungen aus jahreszeitlichen Temperaturschwankungen
Beanspruchung: Schnell und häufig wiederholt ablaufende Bewegungen
Vorleistung: Wärmedämmung
Folgeleistung: Bautenschutzmatte
Materialbasis: Polymethylmethacrylatbasis (PMMA)
Vliesdichte: 110 g/m2
Abdichtungsverbrauch: 3-4 kg/m2
Trockenschichtdicke: mind. 2,10 mm
Bewegungen: max. bis einschl. 5 mm bei verklebten bzw. bis einschl. 10 mm bei lose verlegten Abdichtungen
Eigenschaften: naht- und fugenlos, temperaturflexibel, wasserdicht, perforationsbeständig, uv-beständig, Alkali-beständig, elastisch rissüberbrückend, durchwurzelungsfest
Baustoffklasse: B2/E nach DIN 4102 bzw. EN 13501

Einbauort: ???
Menge: 0,000 m
DIN 276-18: 363
Leistungsbereiche: 021

**021.03.0750 Bewegungsfuge, Typ II, UP-Abdichtungsharz**
Bewegungsfuge, dem Typ II nach DIN 18531-5 entsprechend in Flüssigabdichtung auf Basis flexibler ungesättigter Polyesterharze.

Leistungsbestandteile
- Schlaufenartige Anordnung eines Zulagestreifens auf der Dampfsperre
- Beidseitig der Fuge zusätzliche Dämmstoffkeile zur Anhebung der Abdichtung
- Fuge mit Dämmstoff ausgefüllt
- Rundschnur oberhalb der Fuge auf der Wärmedämmung
- Untergrundvorbereitung
- Grundierung untere Abdichtungsebene
- pigmentiertes Abdichtungsharz
- Einbettung Vlies
- zweite Schicht Abdichtungsharz

Zweck: Ausgleich von Setzungsbewegungen und Längenänderungen aus jahreszeitlichen Temperaturschwankungen
Beanspruchung: Schnell und häufig wiederholt ablaufende Bewegungen
Vorleistung: Wärmedämmung
Folgeleistung: Bautenschutzmatte
Materialbasis: flexible ungesättigte Polyesterharze
Vliesdichte: > 110 g/m2
Abdichtungsverbrauch: 3-4 kg/m2
Trockenschichtdicke: mind. 2,10 mm
Bewegungen: max. bis einschl. 5 mm bei verklebten bzw. bis einschl. 10 mm bei lose verlegten Abdichtungen
Eigenschaften: naht- und fugenlos, temperaturflexibel, wasserdicht, perforationsbeständig, uv-beständig, Alkali-beständig, elastisch rissüberbrückend, durchwurzelungsfest
Baustoffklasse: B2/E nach DIN 4102 bzw. EN 13501

Einbauort: ???
Menge: 0,000 m
DIN 276-18: 363
Leistungsbereiche: 021

**021.03.0760 Bewegungsfuge, Typ II, 1K-Abdichtungsharz, PUR**
Bewegungsfuge, dem Typ II nach DIN 18531-5 entsprechend in Flüssigabdichtung auf Basis Polyurethanharze-1K

Leistungsbestandteile
- Schlaufenartige Anordnung eines Zulagestreifens auf der Dampfsperre
- Beidseitig der Fuge zusätzliche Dämmstoffkeile zur Anhebung der Abdichtung
- Fuge mit Dämmstoff ausgefüllt
- Rundschnur oberhalb der Fuge auf der Wärmedämmung
- Untergrundvorbereitung/ Grundierung untere Abdichtungsebene
- pigmentiertes Abdichtungsharz
- Einbettung Vlies
- zweite Schicht Abdichtungsharz

Zweck: Ausgleich von Setzungsbewegungen und Längenänderungen aus jahreszeitlichen Temperaturschwankungen
Beanspruchung: Schnell und häufig wiederholt ablaufende Bewegungen
Vorleistung: Wärmedämmung
Folgeleistung: Bautenschutzmatte
Materialbasis: Polyurethanharzbasis, einkomponentig
Vliesdichte: > 110 g/m2
Abdichtungsverbrauch: 3-4 kg/m2
Trockenschichtdicke: mind. 2,10 mm
Bewegungen: max. bis einschl. 5 mm bei verklebten bzw. bis einschl. 10 mm bei lose verlegten Abdichtungen
Eigenschaften: naht- und fugenlos, temperaturflexibel, wasserdicht, perforationsbeständig, uv-beständig, Alkali-beständig, elastisch rissüberbrückend, durchwurzelungsfest
Baustoffklasse: B2/E nach DIN 4102 bzw. EN 13501

Einbauort: ???
Menge: 0,000 m
DIN 276-18: 363
Leistungsbereiche: 021

#### Titel 021.04 Dachbeläge

*Hinweis: KIESAUFLAST*

**021.04.0010 Auflast, Kiesschüttung, 16-32mm, d=5cm**
Auflast aus Kiesschüttung mit einer Körnung von 16 bis 32 mm.

Leistungsbestandteile
- Kiesschüttung
- Trenn- bzw. Schutzlage

Zweck: Auflast/Windsogsicherung gem. statischem Nachweis
Beanspruchung: Witterung
Vorleistung: Dachabdichtung
Folgeleistung: endfertig
Trennschicht: Polyethylenvlies, ca. 65 g/m2
Kies: Körnung 16-32 mm
Einbaustärke: mind. 5 cm
Einbauhöhe: bis ??? m über OK Gelände

Einbauort: ???

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Menge: 0,000 m2
DIN 276-18: 363
Leistungsbereiche: 021

**021.04.0020 Auflast, Kiesschüttung, 16-32mm, d=12cm**
Auflast aus Kiesschüttung mit einer Körnung von 16 bis 32 mm.

Leistungsbestandteile
- Kiesschüttung
- Trenn- bzw. Schutzlage

Zweck: Auflast/Windsogsicherung gem. statischem Nachweis
Beanspruchung: Witterung
Folgeleistung: endfertig
Trennschicht: Polyethylenvlies, ca. 65 g/m2
Kies: Körnung 16-32 mm
Einbaustärke: ca. 12 cm
Einbauhöhe: bis ??? m über OK Gelände

Einbauort: ???

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Menge: 0,000 m2
DIN 276-18: 363
Leistungsbereiche: 021

**021.04.0030 Auflast, Kiesschüttung, 16-32mm, d=22cm**
Auflast aus Kiesschüttung mit einer Körnung von 16 bis 32 mm.

Leistungsbestandteile
- Kiesschüttung
- Trenn- bzw. Schutzlage

Zweck: Auflast/Windsogsicherung gem. statischem Nachweis
Beanspruchung: Witterung
Vorleistung: Dachabdichtung
Folgeleistung: endfertig
Trennschicht: Polyethylenvlies, ca. 65 g/m2
Kies: Körnung 16-32 mm
Einbaustärke: ca. 22 cm
Einbauhöhe: bis ??? m über OK Gelände

Einbauort: ???

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Menge: 0,000 m2
DIN 276-18: 363
Leistungsbereiche: 021

*Hinweis: PLATTENBELÄGE*

**021.04.0040 Betonplatten als Auflast, 40x40x4cm**
Betongehwegplatten als Dachauflast.

Leistungsbestandteile
- Bautenschutzmatte
- Betonplatten

Zweck: Lagesicherung der Abdichtung in den Eckbereichen gem. statischem Nachweis
Beanspruchung: Witterung, Windsog
Vorleistung: Dachabdichtung
Folgeleistung: endfertig
Plattengröße: ca. 40x40x4 cm
Schutzlage: Bautenschutzmatte d= über 6 mm
Einbauhöhe: bis ??? m über OK Gelände

Einbauort: ???

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Menge: 0,000 m2
DIN 276-18: 363
Leistungsbereiche: 021

**021.04.0050 Betonplatten, 40x40x4cm, grau, Splittbett**
Betongehwegplatten, grau, als Gehbelag und Windsogsicherung.

Leistungsbestandteile
- Schutz- und Drainageschicht
- Splittbett
- Betonplatten

Zweck: Terrassenbelag
Beanspruchung: Witterung, Verkehrslasten, Windsog
Vorleistung: Dachabdichtung
Folgeleistung: endfertige Oberfläche
Schutzlage: Bautenschutzmatte d= über 6 mm
Dränage: Kunststoff, unverrottbar, d= 16 mm
Plattengröße: 40x40x4 cm
Farbton: grau
Rutschfestigkeit: R11
Splittbett: Basaltsplitt, 2-8 mm, d= 70 mm
Max. zulässige Nutzlast: 1 KN/m2 (Nutzungskategorie H) gem. DIN EN 1991-1-1
Einbauhöhe: bis ??? m über OK Gelände

Einbauort: ???
Menge: 0,000 m2
DIN 276-18: 363
Leistungsbereiche: 021

**021.04.0060 Betonplatten, 40x40x5cm, glasiert, Splittbett**
Betongehwegplatten, glasiert, als Gehbelag und Windsogsicherung.

Leistungsbestandteile
- Schutz- und Drainageschicht
- Splittbett
- Betonplatten

Zweck: Terrassenbelag
Beanspruchung: Witterung
Vorleistung: Dachabdichtung
Folgeleistung: endfertige Oberfläche
Schutzlage: Bautenschutzmatte d= über 6 mm
Dränage: Kunststoff, unverrottbar, d= 16 mm
Plattengröße: 40x40x5 cm
Farbton: weiß, glasierte Oberfläche
Rutschfestigkeit: R11
Splittbett: Basaltsplitt, 2-8 mm, d= 70 mm
Max. zulässige Nutzlast: 1 KN/m2 (Nutzungskategorie H) gem. DIN EN 1991-1-1
Einbauhöhe: bis ??? m über OK Gelände

Einbauort: ???
Menge: 0,000 m2
DIN 276-18: 363
Leistungsbereiche: 021

**021.04.0070 Betonplatten, 40x40x4cm, grau, Stelzlager**
Betongehwegplatten, grau, als Gehbelag auf Stelzlagern.

Leistungsbestandteile
- Bautenschutzmatte
- Stelzlager
- Betonplatten

Zweck: Terrassenbelag
Beanspruchung: Witterung
Vorleistung: Dachabdichtung
Folgeleistung: endfertige Oberfläche
Schutzlage: Bautenschutzmatte d= über 6 mm
Plattengröße: 40x40x4 cm
Farbton: grau
Rutschfestigkeit: R11
Stelzlager: Kunststoff, höhenverstellbar 35-70 mm
Max. zulässige Nutzlast: 1 KN/m2 (Nutzungskategorie H) gem. DIN EN 1991-1-1
Einbauhöhe: bis ??? m über OK Gelände

Einbauort: ???
Menge: 0,000 m2
DIN 276-18: 363
Leistungsbereiche: 021

**021.04.0080 Betonplatten, 40x40x5cm, glasiert, Stelzlager**
Betongehwegplatten, glasiert, als Gehbelag auf Stelzlagern.

Leistungsbestandteile
- Bautenschutzmatte
- Stelzlager
- Betonplatten

Zweck: Terrassenbelag
Vorleistung: Dachabdichtung
Folgeleistung: endfertige Oberfläche
Schutzlage: Bautenschutzmatte d= über 6 mm
Plattengröße: 40x40x5 cm
Farbton: weiß, glasierte Oberfläche
Rutschfestigkeit: R11
Stelzlager: Kunststoff, höhenverstellbar 35-70 mm
Max. zulässige Nutzlast: 1 KN/m2 (Nutzungskategorie H) gem. DIN EN 1991-1-1
Einbauhöhe: bis ??? m über OK Gelände

Einbauort: ???
Menge: 0,000 m2
DIN 276-18: 363
Leistungsbereiche: 021

**021.04.0090 Randausbildung, Kies, Fangleiste, B=50cm**
Randausbildung aus Kies mit Fangleiste.

Leistungsbestandteile
- Schutzlage
- Kiesschüttung aus Grobkies
- Trennung durch Kiesfangleiste

Zweck: Randausbildung Plattenbeläge und Gründächer, Brandschutz an Dachdurchbrüchen
Beanspruchung: Verkehrslasten
Vorleistung: Dachabdichtung
Folgeleistung: endfertig
Schutzlage: Bautenschutzmatte d= über 6 mm
Kiesmaterial: Körnung 16-32 mm, gewaschen
Kiesfangleiste: L-Winkel aus verzinktem Stahlblech, gelocht, L-Profil, H= 150 mm
Einbauhöhe: ca. 8 cm
Breite Kiesstreifen: über 50 cm

Einbauort: ???

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Menge: 0,000 m
DIN 276-18: 363
Leistungsbereiche: 021

**021.04.0100 Betonplatten für Wartungwege, 40x40x4cm**
Betongehwegplatten als Wartungswege.

Zweck: Begehung der Dachfläche zu Wartungszwecken bei nicht begehbaren Dachflächen
Beanspruchung: Verkehrslasten
Vorleistung: Dachabdichtung
Folgeleistung: endfertig
Plattengröße: ca. 40x40x4 cm
Schutzlage: Bautenschutzmatte d= über 6 mm
Rutschfestigkeit: R11
Max. zulässige Nutzlast: 1 KN
Einbauhöhe: bis ??? m über OK Gelände

Einbauort: ???
Menge: 0,000 m2
DIN 276-18: 363
Leistungsbereiche: 021

**021.04.0110 Anpassen An-/Abschluss, Betonplatten, rund**
Anpassen Betonplatten an runde An- oder Abschlüsse.

Ausführungsort: ???
Menge: 0,000 m
DIN 276-18: 363
Leistungsbereiche: 021

**021.04.0120 Anpassen An-/Abschluss, Betonplatten, schräg**
Anpassen Betonplatten an schräge An- oder Abschlüsse.

Ausführungsort: ???
Menge: 0,000 m
DIN 276-18: 363
Leistungsbereiche: 021

*Hinweis: HOLZBELÄGE*

**021.04.0130 Terrassenbelag, Douglasie, 27x142mm**
Terrassen-/Loggienbelag aus Douglasie.

Leistungsumfang
- Streifen aus Bautenschutzmatten als Unterlage
- Gefälleausgleich des Untergrunds
- Distanzleisten ín Gefällerichtung
- Tragleisten quer zur Gefällerichtung
- Terrassenbelag Holzdielen

Zweck: Gehbelag auf Terrassen/Loggien
Beanspruchung: Personenverkehr
Vorleistung: Betondecke im Gefälle, Dämmung, Bahnenabdichtung
Folgeleistung: endfertig
Material: Douglasie, 1-seitig geriffelt, 1-seitig gezahnt, Kanten gefast
Dauerhaftigkeit: Kernholz gegen Pilzbefall nach DIN EN 350, Klasse 2-3
Härte: 27 N/mm2 nach Brinell
Querschnitt: ca. 27x145 mm
Untere Tragleisten: Douglasie samt Gefälleausgleich 1,5 %, Abstand e < 50 cm, BxH > 60x60 mm
Obere Tragleisten: Douglasie, Abstand e < 50 cm, BxH > 60x60 mm
Befestigung: Schrauben, V2A, versenkt
Fugenbreite: 5-8 mm
Länge Dielen: mind. 3,00 m (versetzte Stöße; fallende Längen)
Max. zulässige Nutzlast: 1 KN/m2 (Nutzungskategorie H) gem. DIN EN 1991-1-1
Einbauhöhe: bis ??? m über OK Gelände

Einbauort: ???

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Menge: 0,000 m2
DIN 276-18: 363
Leistungsbereiche: 021

**021.04.0140 Terrassenbelag, sibirische Lärche, 27x145mm**
Terrassen-/Loggienbelag aus sibirischer Lärche.

Leistungsumfang
- Streifen aus Bautenschutzmatten als Unterlage
- Gefälleausgleich des Untergrunds
- Distanzleisten ín Gefällerichtung
- Tragleisten quer zur Gefällerichtung
- Terrassenbelag Holzdielen

Zweck: Gehbelag auf Terrassen/Loggien
Beanspruchung: Personenverkehr
Vorleistung: Betondecke im Gefälle, Dämmung, Bahnenabdichtung
Folgeleistung: endfertig
Material: sibirische Lärche, 1-seitig geriffelt, 1-seitig gezahnt, Kanten gefast
Dauerhaftigkeit: Kernholz gegen Pilzbefall nach DIN EN 350, Klasse 2-3
Härte: 27 N/mm2 nach Brinell
Querschnitt: ca. 27x145 mm
Untere Tragleisten: sibirische Lärche samt Gefälleausgleich 1,5 %, Abstand e < 50 cm, BxH > 60x60 mm
Obere Tragleisten: sibirische Lärche, Abstand e < 50 cm, BxH > 60x60 mm
Befestigung: Schrauben, V2A, versenkt
Fugenbreite: 5-8 mm
Länge Dielen: mind. 3,00 m (versetzte Stöße; fallende Längen)
Max. zulässige Nutzlast: 1 KN/m2 (Nutzungskategorie H) gem. DIN EN 1991-1-1
Einbauhöhe: bis ??? m über OK Gelände

Einbauort: ???

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Menge: 0,000 m2
DIN 276-18: 363
Leistungsbereiche: 021

**021.04.0150 Terrassenbelag, Bangkirai, 25x145mm**
Terrassen-/Loggienbelag aus Bangkiraiholz.

Leistungsumfang
- Streifen aus Bautenschutzmatten als Unterlage
- Gefälleausgleich des Untergrunds
- Distanzleisten in Gefällerichtung
- Tragleisten quer zur Gefällerichtung
- Terrassenbelag Holzdielen

Zweck: Gehbelag auf Terrassen/Loggien
Beanspruchung: gelegentlicher Personenverkehr
Vorleistung: Betondecke im Gefälle, Dämmung, Bahnenabdichtung
Folgeleistung: endfertig
Material: Original Bangkirai aus kontrolliertem Anbau, 2-seitig Rillenprofil, Kanten gefast
Dauerhaftigkeit: Kernholz gegen Pilzbefall nach DIN EN 350, Klasse 2-3
Härte: 63 N/mm2 nach Brinell
Querschnitt: ca. 27x145 mm
Tragleisten: Bangkirai samt Gefälleausgleich 1,5 %, Abstand e < 50 cm, BxH > 60x60 mm
Tragleisten: Bangkirai, Abstand e < 50 cm, BxH > 60x60 mm
Befestigung: Schrauben, V2A, versenkt
Fugenbreite: 5-8 mm
Länge Dielen: mind. 3,00 m (versetzte Stöße)
Max. zulässige Nutzlast: 1 KN/m2 (Nutzungskategorie H) gem. DIN EN 1991-1-1
Einbauhöhe: bis ??? m über OK Gelände

Einbauort: ???

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Menge: 0,000 m2
DIN 276-18: 363
Leistungsbereiche: 021

**021.04.0160 Terrassenbelag, IPE, 21x145mm**
Terrassen-/Loggienbelag aus Ipe-Holz.

Material:  Original IPE aus kontrolliertem Anbau, 1-seitig Rillenprofil, Kanten gefast
Dauerhaftigkeit: Kernholz gegen Pilzbefall nach DIN EN 350, Klasse 1-2
Härte: 48-60 N/mm2 nach Brinell
Querschnitt: ca. 21x145 mm
Unterkonstruktion: Kanthölzer Bangkirai samt Gefälleausgleich 1,5 %, Abstand e < 50 cm
Befestigung: Schrauben, V2A, versenkt
Fugenbreite: 5-8 mm
Profile: durchlaufend, nicht gestoßen
Länge: bis ca. 5,00 m
Max. zulässige Nutzlast: 1 KN/m2 (Nutzungskategorie H) gem. DIN EN 1991-1-1
Einbauhöhe: bis ??? m über OK Gelände

Einbauort: ???
Menge: 0,000 m2
DIN 276-18: 363
Leistungsbereiche: 021

**021.04.0170 Terrassenbelag, Thermobuche, 25x130mm**
Terrassen-/Loggienbelag aus Thermoholz.

Material: Thermisch behandeltes Buchenholz, Sichtseite fein geriffelt, Kanten gefast
Dauerhaftigkeit: gegen Pilzbefall nach DIN EN 350, Klasse 1-2
Rohdichte: ca. 580 kg/m3
Querschnitt: ca. 25x130 mm
Unterkonstruktion: Kanthölzer Thermo Buche samt Gefälleausgleich 1,5 %, Abstand e < 50 cm
Befestigung: Schrauben, V2A, versenkt
Fugenbreite: 5-8 mm
Profile: durchlaufend, nicht gestoßen
Länge: bis ca. 3,00 m
Max. zulässige Nutzlast: 1 KN/m2 (Nutzungskategorie H) gem. DIN EN 1991-1-1
Einbauhöhe: bis ??? m über OK Gelände

Einbauort: ???
Menge: 0,000 m2
DIN 276-18: 363
Leistungsbereiche: 021

**021.04.0180 Terrassenbelag, WPC-Dielen, 23x144mm**
Terrassen-/Loggienbelag aus WPC-Dielen.

Material: Holz-/Kunststoff Verbundwerkstoff mit ca. 60-70 % Holzanteil (Holzmehl) und hochverdichtetem Polyethylen
Oberfläche: geriffelt oder strukturiert
Dauerhaftigkeit: gegen Pilzbefall nach DIN EN 350, Klasse 1
Rohdichte: ca. 1.300 kg/m3
Querschnitt: ca. 23x144 mm
Unterkonstruktion: Kanthölzer WPC samt Gefälleausgleich 1,5 %, Abstand e < 50 cm
Befestigung: Schrauben, V2A, versenkt
Fugenbreite: 5-8 mm
Profile: durchlaufend, nicht gestoßen
Länge: bis ca. 4,80 m
Max. zulässige Nutzlast: 1 KN/m2 (Nutzungskategorie H) gem. DIN EN 1991-1-1
Einbauhöhe: bis ??? m über OK Gelände

Einbauort: ???
Menge: 0,000 m2
DIN 276-18: 363
Leistungsbereiche: 021

**021.04.0190 Anpassen Anschluss, Terrassenbelag, rund**
Anpassen des Terassenbelags an runde An- oder Abschlüsse.

Ausführungsort: ???
Menge: 0,000 m
DIN 276-18: 363
Leistungsbereiche: 021

**021.04.0200 Anpassen Anschluss, Terrassenbelag, schräg**
Anpassen des Terassenbelags an schräge An- oder Abschlüsse.

Ausführungsort: ???
Menge: 0,000 m
DIN 276-18: 363
Leistungsbereiche: 021

**021.04.0210 Revisionsöffnung, Terassenbelag**
Revisionsöffnung im Terassenbelag.

Leistungsbestandteile
- Herstellung Ausschnitt
- Unterlegung der Ränder mit Holz
- Einsatz aus Terrassenbelagsdielen

Zweck: Wartung von Dachabläufen/ Balkonabläufen
Beanspruchung: Verkehrslasten
Ausschnitt: ca. 30x30 cm, quadratisch
Optische Anforderung: unauffällig
Beschlag: ohne (nur eingelegt)

Einbauort: ???
Menge: 0,000 St
DIN 276-18: 363
Leistungsbereiche: 021

#### Titel 021.05 Dachbegrünung

*Hinweis: EXTENSIV*

**021.05.0010 extensive Dachbegrünung, komplett, 10-25cm, 100-300kg/m2**
Extensive Dachbegrünung als Komplettaufbau in einer Gesamtaufbauhöhe von 10-25 cm.

Leistungsbestandteile
- Schutz- und Speichervlies
- Festkörperdränagematte
- Kombikontrollschacht über den Dacheinläufen
- Filtervlies
- Extensivsubstrat als Tragschicht, Dicke 10-25 cm
- Sprossenansaat

Zweck: Verbesserung Gebäudeklima, Verwitterungsschutz Dachabdichtung
Beanspruchung: Witterung
Vorleistung: durchwurzelungsfeste Dachabdichtung
Folgeleistung: endfertig
Schutz-/Speichervlies: Kunststoff PP/PET, ca. 350 g/m2
Dränagematte: Kunststoff HDPE, d= ca. 4 cm, ca. 2,3 kg/m2
Kontrollschacht: Kunststoff, Schachtwände mit Einlaufschlitzen, Querschnitt ca. 37x37 cm
Filtervlies: Kunststoff PP, ca. 105 g/m2, vertikale Wasserdurchlässigkeit nach FLL-Richtlinie
Extensivsubstrat: gem. FLL-Richtlinie u. a. aus Blähton, -schiefer, Lava, Bims und Grünschnittkompost
Ansaat: Kräutersaatgut und Sedumsprossen
Gesamtaufbauhöhe: ca. 10-25 cm
Flächengewicht: ca. 100-300 kg/m2
Einbauhöhe: bis ??? m über OK Gelände
Einbausituation: Flachdächer bis 5° Dachneigung

Einbauort: ???

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Menge: 0,000 m2
DIN 276-18: 363
Leistungsbereiche: 021

**021.05.0020 extensive leichte Dachbegrünung, komplett, 5cm, 50kg/m2**
Extensive leichte Dachbegrünung als Komplettaufbau in einer Gesamtaufbauhöhe von 5 cm.

Leistungsbestandteile
- Schutz- und Speichervlies
- Festkörperdränagematte
- Kombikontrollschacht über den Dacheinläufen
- Extensivsubstrat als Drän- und Vegetationstragschicht, Dicke ca. 3 cm
- Extensivbegrünung mit Vegetationsmatte

Zweck: Verbesserung Gebäudeklima, Verwitterungsschutz Dachabdichtung
Beanspruchung: Witterung
Vorleistung: durchwurzelungsfeste Dachabdichtung
Folgeleistung: endfertig
Schutz-/Speichervlies: Kunststoff PP/PET, ca. 300 g/m2
Dränagematte: Kunststoff HDPE, d= ca. 2,50 cm, ca. 1,35 kg/m2
Kontrollschacht: Aluminium, Höhe 50 mm, Querschnitt
 ca. 45x45 cm
Extensivsubstrat: Leichtsubstrat gem. FLL-Richtlinie, aus Bims
Vegetationsmatte: Gewebeträger mit vorkultivierter Moos-Sedumvegetation, Dicke ca. 1,5-2,5 cm
Gesamtaufbauhöhe: ca. 5 cm
Gewicht: ca. 50 kg/m2
Einbauhöhe: bis ??? m über OK Gelände
Einbausituation: Flachdächer bis 5° Dachneigung

Einbauort: ???
Menge: 0,000 m2
DIN 276-18: 363
Leistungsbereiche: 021

*Hinweis: INTENSIV*

**021.05.0030 intensive Dachbegrünung, komplett, 60-100cm, 700-1300kg/m2**
Intensive Dachbegrünung als Komplettaufbau in einer Gesamtaufbauhöhe von 60-100 cm.

Leistungsbestandteile
- Schutz- und Speichervlies
- Dränschicht
- Wasserleitsystem
- Filtervlies
- Untersubstrat
- Intensiv- oder Rasensubstrat

Vorleistung: durchwurzelungsfeste Dachabdichtung
Folgeleistung: bauseitige Pflanzungen aus Stauden und Gehölzern
Schutz-/Speichervlies: Kunststoff PP/PES, ca. 900 g/m2
Dränschicht: Blähschiefer, Körnung 8-16 mm, Dicke ca. 15 cm
Wasserleitsystem: Kunststoffleitprofile, zusammensteckbar, geschlitzt, kombiniert mit Kontrollschächten über den Einläufen, gem. Entwässerungsberechnung
Filtervlies: Kunststoff PP, ca. 105 g/m2, vertikale Wasserdurchlässigkeit nach FLL-Richtlinie
Untersubstrat: als Füllschicht, Dicke 29-69 cm gem. FLL-Richtlinie u. a. aus Blähton, -schiefer, Lava, Bims und Porlith
Intensiv-/Rasensubstrat: als Vegetationsschicht für nachfolgende Bepflanzung/ Rasenansaat, Dicke 15-25 cm
Gesamtaufbauhöhe: ca. 60-100 cm
Gewicht: ca. 700-1.300 kg/m2
Einbauhöhe: bis ??? m über OK Gelände
Einbausituation: Flachdächer von 1-5° Dachneigung

Einbauort: ???

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Menge: 0,000 m2
DIN 276-18: 363
Leistungsbereiche: 021

*Hinweis: GRÜNDACH ZUBEHÖR*

**021.05.0040 Randausbildung, Kies, Fangleiste, B=50cm**
Randausbildung aus Kies mit Fangleiste.

Leistungsbestandteile
- Schutzlage
- Kiesschüttung aus Grobkies
- Trennung durch Kiesfangleiste

Zweck: Randausbildung Plattenbeläge und Gründächer, Brandschutz an Dachdurchbrüchen
Beanspruchung: Verkehrslasten
Vorleistung: Dachabdichtung
Folgeleistung: endfertig
Schutzlage: Bautenschutzmatte d= über 6 mm
Kiesmaterial: Körnung 16-32 mm, gewaschen
Kiesfangleiste: L-Winkel aus verzinktem Stahlblech, gelocht, L-Profil, H= 150 mm
Einbauhöhe: ca. 8 cm
Breite Kiesstreifen: über 50 cm

Einbauort: ???

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Menge: 0,000 m
DIN 276-18: 363
Leistungsbereiche: 021

**021.05.0050 Kontrollschacht, 37x37cm**
Kontrollschacht für Retensionsdach mit abnehmbarem, verschließbarem Deckel, druckverteilendem Aufstandsflansch sowie umlaufender Schlitzlochung liefern und über den Dacheinläufen bzw. Notabläufen einbauen.

Material: Kunststoff, Schachtwände mit Einlaufschlitzen
Größe:: Querschnitt ca. 37x37 cm

Einbauort:  über Dacheinläufen (Haupt-/Notentwässerung)

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Menge: 0,000 St
DIN 276-18: 363
Leistungsbereiche: 021

#### Titel 021.06 Lichtkuppeln/ RWA

*Hinweis: LICHTKUPPELN/RWA*

*Hinweis: Schnittstellendefinition*
Für Dachausstiege, Dachflächenfenster und Lichtkuppeln, auch mit RWA-, bzw. NRG-Funktion, gelten folgende Schnittstellen:

Leistung
Kuppel* AN
Antriebsmotor* AN
Steuerung liefern AN
Steuerung aufklemmen ELT
Taster liefern ELT
Taster aufklemmen ELT
Kabel (AP, UP, E30 etc.) ELT
Rauchmelder liefern AN
Rauchmelder aufklemmen ELT
Inbetriebnahme/Doku/Prüfbuch AN
Laibungsbekleidung innen bauseitig
CO-Druckleitung liefern AN
CO-Druckleitung verlegen AN

Definitionen
*= Liefern, Einbauen und Eindichten samt ggf. erforderlicher Eindeckrahmen, Holzbohlenkranz etc.
AN= Bieter, bzw. Auftragnehmer dieser Vergabeeinheit
ELT= bauseitig beauftragtes Elektrogewerk
bauseitig= Drittgewerk im Auftrag des AG

*Hinweis: ZWEISCHALIG*

**021.06.0010 Lichtkuppel, 2schalig, starr, opal, 100x100cm**
2-schalige, opale, starre Lichtkuppel.

Leistungsbestandteile
- wärmegedämmter Aufsetzkranz
- Holzbohlenkranz
- Lichtkuppel
- Anarbeitung an die Abdichtung

Zweck: Belichtung Innenräume
Beanspruchung: Witterung
Vorleistung: Öffnung in Dachkonstruktion
Folgeleistung: Laibung Gipskarton
Größe: 100x100 cm
Kuppel: opale Polycarbonatverglasung (PC), 2-schalig, starr, U,t < 2,70 W/m2K
Baustoffklasse: B1/B-s2,d0 nach DIN 4102 bzw. EN 13501
Beschlag: starr
Aufsetzkranz: GFK, wärmegedämmt, H= ca. 50 cm, mit Klebeflansch

Einbauort: ???
Menge: 0,000 St
DIN 276-18: 362
Leistungsbereiche: 021

**021.06.0020 Lichtkuppel, 2schalig, starr, opal, 120x150cm**
2-schalige, opale, starre Lichtkuppel.

Leistungsbestandteile
- wärmegedämmter Aufsetzkranz
- Holzbohlenkranz
- Lichtkuppel
- Anarbeitung an die Abdichtung

Zweck: Belichtung Innenräume
Beanspruchung: Witterung
Vorleistung: Öffnung in Dachkonstruktion
Folgeleistung: Laibung Gipskarton
Größe: 120x150 cm
Kuppel: opale Polycarbonatverglasung (PC), 2-schalig, starr, U,t < 2,70 W/m2K
Baustoffklasse: B1/B-s2,d0 nach DIN 4102 bzw. EN 13501
Beschlag: starr
Aufsetzkranz: GFK, wärmegedämmt, H= ca. 50 cm, mit Klebeflansch

Einbauort: ???
Menge: 0,000 St
DIN 276-18: 362
Leistungsbereiche: 021

**021.06.0030 Lichtkuppel, 2schalig, starr, opal, 150x150cm**
2-schalige, opale, starre Lichtkuppel.

Leistungsbestandteile
- wärmegedämmter Aufsetzkranz
- Holzbohlenkranz
- Lichtkuppel
- Anarbeitung an die Abdichtung

Zweck: Belichtung Innenräume
Beanspruchung: Witterung
Vorleistung: Öffnung in Dachkonstruktion
Folgeleistung: Laibung Gipskarton
Größe: 150x150 cm
Kuppel: opale Polycarbonatverglasung (PC), 2-schalig, starr, U,t < 2,70 W/m2K
Baustoffklasse: B1/B-s2,d0 nach DIN 4102 bzw. EN 13501
Beschlag: starr
Aufsetzkranz: GFK, wärmegedämmt, H= ca. 50 cm, mit Klebeflansch

Einbauort: ???
Menge: 0,000 St
DIN 276-18: 362
Leistungsbereiche: 021

**021.06.0040 Lichtkuppel, 2schalig, starr, opal, 150x200cm**
2-schalige, opale, starre Lichtkuppel.

Leistungsbestandteile
- wärmegedämmter Aufsetzkranz
- Holzbohlenkranz
- Lichtkuppel
- Anarbeitung an die Abdichtung

Zweck: Belichtung Innenräume
Beanspruchung: Witterung
Vorleistung: Öffnung in Dachkonstruktion
Folgeleistung: Laibung Gipskarton
Größe: 150x200 cm
Kuppel: opale Polycarbonatverglasung (PC), 2-schalig, starr, U,t < 2,70 W/m2K
Baustoffklasse: B1/B-s2,d0 nach DIN 4102 bzw. EN 13501
Beschlag: starr
Aufsetzkranz: GFK, wärmegedämmt, H= ca. 50 cm, mit Klebeflansch

Einbauort: ???
Menge: 0,000 St
DIN 276-18: 362
Leistungsbereiche: 021

**021.06.0050 Lichtkuppel, 2schalig, starr, opal, Ø100cm**
2-schalige, opale, starre Lichtkuppel.

Leistungsbestandteile
- wärmegedämmter Aufsetzkranz
- Holzbohlenkranz
- Lichtkuppel
- Anarbeitung an die Abdichtung

Zweck: Belichtung Innenräume
Beanspruchung: Witterung
Vorleistung: Öffnung in Dachkonstruktion
Folgeleistung: Laibung Gipskarton
Durchmesser: 100 cm
Kuppel: rund, opale Polycarbonatverglasung (PC), 2-schalig, starr, U, t < 2,70 W/m2K
Baustoffklasse: B1/B-s2,d0 nach DIN 4102 bzw. EN 13501
Beschlag: starr
Aufsetzkranz: GFK, wärmegedämmt, H= ca. 50 cm, mit Klebeflansch

Einbauort: ???
Menge: 0,000 St
DIN 276-18: 362
Leistungsbereiche: 021

**021.06.0060 Lichtkuppel, 2schalig, starr, opal, Ø120cm**
2-schalige, opale, starre Lichtkuppel.

Leistungsbestandteile
- wärmegedämmter Aufsetzkranz
- Holzbohlenkranz
- Lichtkuppel
- Anarbeitung an die Abdichtung

Zweck: Belichtung Innenräume
Beanspruchung: Witterung
Vorleistung: Öffnung in Dachkonstruktion
Folgeleistung: Laibung Gipskarton
Durchmesser: 120 cm
Kuppel: rund, opale Polycarbonatverglasung (PC), 2-schalig, starr, U,t < 2,70 W/m2K
Baustoffklasse: B1/B-s2,d0 nach DIN 4102 bzw. EN 13501
Beschlag: starr
Aufsetzkranz: GFK, wärmegedämmt, H= ca. 50 cm, mit Klebeflansch

Einbauort: ???
Menge: 0,000 St
DIN 276-18: 362
Leistungsbereiche: 021

**021.06.0070 Lichtkuppel, 2schalig, starr, opal, Ø150cm**
2-schalige, opale, starre Lichtkuppel.

Leistungsbestandteile
- wärmegedämmter Aufsetzkranz
- Holzbohlenkranz
- Lichtkuppel
- Anarbeitung an die Abdichtung

Zweck: Belichtung Innenräume
Beanspruchung: Witterung
Vorleistung: Öffnung in Dachkonstruktion
Folgeleistung: Laibung Gipskarton
Durchmesser: 150 cm
Kuppel: rund, opale Polycarbonatverglasung (PC), 2-schalig, starr, U,t < 2,70 W/m2K
Baustoffklasse: B1/B-s2,d0 nach DIN 4102 bzw. EN 13501
Beschlag: starr
Aufsetzkranz: GFK, wärmegedämmt, H= ca. 50 cm, mit Klebeflansch

Einbauort: ???
Menge: 0,000 St
DIN 276-18: 362
Leistungsbereiche: 021

**021.06.0080 Lichtkuppel, 2schalig, starr, klar, 100x100cm**
2-schalige, klare, starre Lichtkuppel.

Leistungsbestandteile
- wärmegedämmter Aufsetzkranz
- Holzbohlenkranz
- Lichtkuppel
- Anarbeitung an die Abdichtung

Zweck: Belichtung Innenräume
Beanspruchung: Witterung
Vorleistung: Öffnung in Dachkonstruktion
Folgeleistung: Laibung Gipskarton
Größe: 100x100 cm
Kuppel: durchsichtige, klare Polycarbonatverglasung (PC), 2-schalig, starr, U,t < 2,70 W/m2K
Baustoffklasse: B1/B-s2,d0 nach DIN 4102 bzw. EN 13501
Beschlag: starr
Aufsetzkranz: GFK, wärmegedämmt, H= ca. 50 cm, mit Klebeflansch

Einbauort: ???
Menge: 0,000 St
DIN 276-18: 362
Leistungsbereiche: 021

**021.06.0090 Lichtkuppel, 2schalig, starr, klar, 120x150cm**
2-schalige, klare, starre Lichtkuppel.

Leistungsbestandteile
- wärmegedämmter Aufsetzkranz
- Holzbohlenkranz
- Lichtkuppel
- Anarbeitung an die Abdichtung

Zweck: Belichtung Innenräume
Beanspruchung: Witterung
Vorleistung: Öffnung in Dachkonstruktion
Folgeleistung: Laibung Gipskarton
Größe: 120x150 cm
Kuppel: durchsichtige, klare Polycarbonatverglasung (PC), 2-schalig, starr, U,t < 2,70 W/m2K
Baustoffklasse: B1/B-s2,d0 nach DIN 4102 bzw. EN 13501
Beschlag: starr
Aufsetzkranz: GFK, wärmegedämmt, H= ca. 50 cm, mit Klebeflansch

Einbauort: ???
Menge: 0,000 St
DIN 276-18: 362
Leistungsbereiche: 021

**021.06.0100 Lichtkuppel, 2schalig, starr, klar, 150x150cm**
2-schalige, klare, starre Lichtkuppel.

Leistungsbestandteile
- wärmegedämmter Aufsetzkranz
- Holzbohlenkranz
- Lichtkuppel
- Anarbeitung an die Abdichtung

Zweck: Belichtung Innenräume
Beanspruchung: Witterung
Vorleistung: Öffnung in Dachkonstruktion
Folgeleistung: Laibung Gipskarton
Größe: 150x150 cm
Kuppel: durchsichtige, klare Polycarbonatverglasung (PC), 2-schalig, starr, U,t < 2,70 W/m2K
Baustoffklasse: B1/B-s2,d0 nach DIN 4102 bzw. EN 13501
Beschlag: starr
Aufsetzkranz: GFK, wärmegedämmt, H= ca. 50 cm, mit Klebeflansch

Einbauort: ???
Menge: 0,000 St
DIN 276-18: 362
Leistungsbereiche: 021

**021.06.0110 Lichtkuppel, 2schalig, starr, klar, 150x200cm**
2-schalige, klare, starre Lichtkuppel.

Leistungsbestandteile
- wärmegedämmter Aufsetzkranz
- Holzbohlenkranz
- Lichtkuppel
- Anarbeitung an die Abdichtung

Zweck: Belichtung Innenräume
Beanspruchung: Witterung
Vorleistung: Öffnung in Dachkonstruktion
Folgeleistung: Laibung Gipskarton
Größe: 150x200 cm
Kuppel: durchsichtige, klare Polycarbonatverglasung (PC), 2-schalig, starr, U,t < 2,70 W/m2K
Baustoffklasse: B1/B-s2,d0 nach DIN 4102 bzw. EN 13501
Beschlag: starr
Aufsetzkranz: GFK, wärmegedämmt, H= ca. 50 cm, mit Klebeflansch

Einbauort: ???
Menge: 0,000 St
DIN 276-18: 362
Leistungsbereiche: 021

**021.06.0120 Lichtkuppel, 2schalig, starr, klar, Ø100cm**
Zweischalige, klare, starre Lichtkuppel.

Leistungsbestandteile
- wärmegedämmter Aufsetzkranz
- Holzbohlenkranz
- Lichtkuppel
- Anarbeitung an die Abdichtung

Zweck: Belichtung Innenräume
Beanspruchung: Witterung
Vorleistung: Öffnung in Dachkonstruktion
Folgeleistung: Laibung Gipskarton
Durchmesser: 100 cm
Kuppel: runde, durchsichtige, klare Polycarbonatverglasung (PC), 2-schalig, starr, U,t < 2,70 W/m2K
Baustoffklasse: B1/B-s2,d0 nach DIN 4102 bzw. EN 13501
Beschlag: starr
Aufsetzkranz: GFK, wärmegedämmt, H= ca. 50 cm, mit Klebeflansch

Einbauort: ???
Menge: 0,000 St
DIN 276-18: 362
Leistungsbereiche: 021

**021.06.0130 Lichtkuppel, 2schalig, starr, klar, Ø120cm**
Zweischalige, klare, starre Lichtkuppel.

Leistungsbestandteile
- wärmegedämmter Aufsetzkranz
- Holzbohlenkranz
- Lichtkuppel
- Anarbeitung an die Abdichtung

Zweck: Belichtung Innenräume
Beanspruchung: Witterung
Vorleistung: Öffnung in Dachkonstruktion
Folgeleistung: Laibung Gipskarton
Durchmesser: 120 cm
Kuppel: runde, durchsichtige, klare Polycarbonatverglasung (PC), 2-schalig, starr, U,t < 2,70 W/m2K
Baustoffklasse: B1/B-s2,d0 nach DIN 4102 bzw. EN 13501
Beschlag: starr
Aufsetzkranz: GFK, wärmegedämmt, H= ca. 50 cm, mit Klebeflansch

Einbauort: ???
Menge: 0,000 St
DIN 276-18: 362
Leistungsbereiche: 021

**021.06.0140 Lichtkuppel, 2schalig, starr, klar, Ø150cm**
Zweischalige, klare, starre Lichtkuppel.

Leistungsbestandteile
- wärmegedämmter Aufsetzkranz
- Holzbohlenkranz
- Lichtkuppel
- Anarbeitung an die Abdichtung

Zweck: Belichtung Innenräume
Beanspruchung: Witterung
Vorleistung: Öffnung in Dachkonstruktion
Folgeleistung: Laibung Gipskarton
Durchmesser: 150 cm
Kuppel: runde, durchsichtige, klare Polycarbonatverglasung (PC), 2-schalig, starr, U,t < 2,70 W/m2K
Baustoffklasse: B1/B-s2,d0 nach DIN 4102 bzw. EN 13501
Beschlag: starr
Aufsetzkranz: GFK, wärmegedämmt, H= ca. 50 cm, mit Klebeflansch

Einbauort: ???
Menge: 0,000 St
DIN 276-18: 362
Leistungsbereiche: 021

*Hinweis: DREISCHALIG*

**021.06.0150 Lichtkuppel, 3schalig, starr, opal, 100x100cm**
Dreischalige, opale, starre Lichtkuppel.

Leistungsbestandteile
- wärmegedämmter Aufsetzkranz
- Holzbohlenkranz
- Lichtkuppel
- Anarbeitung an die Abdichtung

Zweck: Belichtung Innenräume
Beanspruchung: Witterung
Vorleistung: Öffnung in Dachkonstruktion
Folgeleistung: Laibung Gipskarton
Größe: 100x100 cm
Kuppel: opale Polycarbonatverglasung (PC), 3-schalig, starr, U,t < 2,30 W/m2K
Baustoffklasse: B1/B-s2,d0 nach DIN 4102 bzw. EN 13501
Beschlag: starr
Aufsetzkranz: GFK, wärmegedämmt, H= ca. 50 cm, mit Klebeflansch

Einbauort: ???
Menge: 0,000 St
DIN 276-18: 362
Leistungsbereiche: 021

**021.06.0160 Lichtkuppel, 3schalig, starr, opal, 120x150cm**
Dreischalige, opale, starre Lichtkuppel.

Leistungsbestandteile
- wärmegedämmter Aufsetzkranz
- Holzbohlenkranz
- Lichtkuppel
- Anarbeitung an die Abdichtung

Zweck: Belichtung Innenräume
Beanspruchung: Witterung
Vorleistung: Öffnung in Dachkonstruktion
Folgeleistung: Laibung Gipskarton
Größe: 120x150 cm
Kuppel: opale Polycarbonatverglasung (PC), 3-schalig, starr, U,t < 2,30 W/m2K
Baustoffklasse: B1/B-s2,d0 nach DIN 4102 bzw. EN 13501
Beschlag: starr
Aufsetzkranz: GFK, wärmegedämmt, H= ca. 50 cm, mit Klebeflansch

Einbauort: ???
Menge: 0,000 St
DIN 276-18: 362
Leistungsbereiche: 021

**021.06.0170 Lichtkuppel, 3schalig, starr, opal, 150x150cm**
Dreischalige, opale, starre Lichtkuppel.

Leistungsbestandteile
- wärmegedämmter Aufsetzkranz
- Holzbohlenkranz
- Lichtkuppel
- Anarbeitung an die Abdichtung

Zweck: Belichtung Innenräume
Beanspruchung: Witterung
Vorleistung: Öffnung in Dachkonstruktion
Folgeleistung: Laibung Gipskarton
Größe: 150x150 cm
Kuppel: opale Polycarbonatverglasung (PC), 3-schalig, starr, U,t < 2,30 W/m2K
Baustoffklasse: B1/B-s2,d0 nach DIN 4102 bzw. EN 13501
Beschlag: starr
Aufsetzkranz: GFK, wärmegedämmt, H= ca. 50 cm, mit Klebeflansch

Einbauort: ???
Menge: 0,000 St
DIN 276-18: 362
Leistungsbereiche: 021

**021.06.0180 Lichtkuppel, 3schalig, starr, opal, 150x200cm**
Dreischalige, opale, starre Lichtkuppel.

Leistungsbestandteile
- wärmegedämmter Aufsetzkranz
- Holzbohlenkranz
- Lichtkuppel
- Anarbeitung an die Abdichtung

Zweck: Belichtung Innenräume
Beanspruchung: Witterung
Vorleistung: Öffnung in Dachkonstruktion
Folgeleistung: Laibung Gipskarton
Größe: 150x200 cm
Kuppel: opale Polycarbonatverglasung (PC), 3-schalig, starr, U,t < 2,30 W/m2K
Baustoffklasse: B1/B-s2,d0 nach DIN 4102 bzw. EN 13501
Beschlag: starr
Aufsetzkranz: GFK, wärmegedämmt, H= ca. 50 cm, mit Klebeflansch

Einbauort: ???
Menge: 0,000 St
DIN 276-18: 362
Leistungsbereiche: 021

**021.06.0190 Lichtkuppel, 3schalig, starr, opal, Ø100cm**
Dreischalige, opale, starre Lichtkuppel.

Leistungsbestandteile
- wärmegedämmter Aufsetzkranz
- Holzbohlenkranz
- Lichtkuppel
- Anarbeitung an die Abdichtung

Zweck: Belichtung Innenräume
Beanspruchung: Witterung
Vorleistung: Öffnung in Dachkonstruktion
Folgeleistung: Laibung Gipskarton
Durchmesser: 100 cm
Kuppel: rund, opale Polycarbonatverglasung (PC), 3-schalig, starr, U,t < 2,30 W/m2K
Baustoffklasse: B1/B-s2,d0 nach DIN 4102 bzw. EN 13501
Beschlag: starr
Aufsetzkranz: GFK, wärmegedämmt, H= ca. 50 cm, mit Klebeflansch

Einbauort: ???
Menge: 0,000 St
DIN 276-18: 362
Leistungsbereiche: 021

**021.06.0200 Lichtkuppel, 3schalig, starr, opal, Ø120cm**
Dreischalige, opale, starre Lichtkuppel.

Leistungsbestandteile
- wärmegedämmter Aufsetzkranz
- Holzbohlenkranz
- Lichtkuppel
- Anarbeitung an die Abdichtung

Zweck: Belichtung Innenräume
Beanspruchung: Witterung
Vorleistung: Öffnung in Dachkonstruktion
Folgeleistung: Laibung Gipskarton
Durchmesser: 120 cm
Kuppel: rund, opale Polycarbonatverglasung (PC), 3-schalig, starr, U,t < 2,30 W/m2K
Baustoffklasse: B1/B-s2,d0 nach DIN 4102 bzw. EN 13501
Beschlag: starr
Aufsetzkranz: GFK, wärmegedämmt, H= ca. 50 cm, mit Klebeflansch

Einbauort: ???
Menge: 0,000 St
DIN 276-18: 362
Leistungsbereiche: 021

**021.06.0210 Lichtkuppel, 3schalig, starr, opal, Ø150cm**
Dreischalige, opale, starre Lichtkuppel.

Leistungsbestandteile
- wärmegedämmter Aufsetzkranz
- Holzbohlenkranz
- Lichtkuppel
- Anarbeitung an die Abdichtung

Zweck: Belichtung Innenräume
Beanspruchung: Witterung
Vorleistung: Öffnung in Dachkonstruktion
Folgeleistung: Laibung Gipskarton
Durchmesser: 150 cm
Kuppel: rund, opale Polycarbonatverglasung (PC), 3-schalig, starr, U,t < 2,30 W/m2K
Baustoffklasse: B1/B-s2,d0 nach DIN 4102 bzw. EN 13501
Beschlag: starr
Aufsetzkranz: GFK, wärmegedämmt, H= ca. 50 cm, mit Klebeflansch

Einbauort: ???
Menge: 0,000 St
DIN 276-18: 362
Leistungsbereiche: 021

**021.06.0220 Lichtkuppel, 3schalig, starr, klar, 100x100cm**
Dreischalige, klare, starre Lichtkuppel.

Leistungsbestandteile
- wärmegedämmter Aufsetzkranz
- Holzbohlenkranz
- Lichtkuppel
- Anarbeitung an die Abdichtung

Zweck: Belichtung Innenräume
Beanspruchung: Witterung
Vorleistung: Öffnung in Dachkonstruktion
Folgeleistung: Laibung Gipskarton
Größe: 100x100 cm
Kuppel: durchsichtige, klare Polycarbonatverglasung (PC), 3-schalig, starr, U,t < 2,30 W/m2K
Baustoffklasse: B1/B-s2,d0 nach DIN 4102 bzw. EN 13501
Aufsetzkranz: GFK, wärmegedämmt, H= ca. 50 cm, mit Klebeflansch

Einbauort: ???
Menge: 0,000 St
DIN 276-18: 362
Leistungsbereiche: 021

**021.06.0230 Lichtkuppel, 3schalig, starr, klar, 120x150cm**
Dreischalige, klare, starre Lichtkuppel.

Leistungsbestandteile
- wärmegedämmter Aufsetzkranz
- Holzbohlenkranz
- Lichtkuppel
- Anarbeitung an die Abdichtung

Zweck: Belichtung Innenräume
Beanspruchung: Witterung
Vorleistung: Öffnung in Dachkonstruktion
Folgeleistung: Laibung Gipskarton
Größe: 120x150 cm
Kuppel: durchsichtige, klare Polycarbonatverglasung (PC), 3-schalig, starr, U,t < 2,30 W/m2K
Baustoffklasse: B1/B-s2,d0 nach DIN 4102 bzw. EN 13501
Aufsetzkranz: GFK, wärmegedämmt, H= ca. 50 cm, mit Klebeflansch

Einbauort: ???
Menge: 0,000 St
DIN 276-18: 362
Leistungsbereiche: 021

**021.06.0240 Lichtkuppel, 3schalig, starr, klar, 150x150cm**
Dreischalige, klare, starre Lichtkuppel.

Leistungsbestandteile
- wärmegedämmter Aufsetzkranz
- Holzbohlenkranz
- Lichtkuppel
- Anarbeitung an die Abdichtung

Zweck: Belichtung Innenräume
Beanspruchung: Witterung
Vorleistung: Öffnung in Dachkonstruktion
Folgeleistung: Laibung Gipskarton
Größe: 150x150 cm
Kuppel: durchsichtige, klare Polycarbonatverglasung (PC), 3-schalig, starr, U,t < 2,30 W/m2K
Baustoffklasse: B1/B-s2,d0 nach DIN 4102 bzw. EN 13501
Aufsetzkranz: GFK, wärmegedämmt, H= ca. 50 cm, mit Klebeflansch

Einbauort: ???
Menge: 0,000 St
DIN 276-18: 362
Leistungsbereiche: 021

**021.06.0250 Lichtkuppel, 3schalig, starr, klar, 150x200cm**
Dreischalige, klare, starre Lichtkuppel.

Leistungsbestandteile
- wärmegedämmter Aufsetzkranz
- Holzbohlenkranz
- Lichtkuppel
- Anarbeitung an die Abdichtung

Zweck: Belichtung Innenräume
Beanspruchung: Witterung
Vorleistung: Öffnung in Dachkonstruktion
Folgeleistung: Laibung Gipskarton
Größe: 150x200 cm
Kuppel: durchsichtige, klare Polycarbonatverglasung (PC), 2-schalig, starr, U,t < 2,30 W/m2K
Baustoffklasse: B1/B-s2,d0 nach DIN 4102 bzw. EN 13501
Aufsetzkranz: GFK, wärmegedämmt, H= ca. 50 cm, mit Klebeflansch

Einbauort: ???
Menge: 0,000 St
DIN 276-18: 362
Leistungsbereiche: 021

**021.06.0260 Lichtkuppel, 3schalig, starr, klar, Ø100cm**
Dreischalige, klare, starre Lichtkuppel.

Leistungsbestandteile
- wärmegedämmter Aufsetzkranz
- Holzbohlenkranz
- Lichtkuppel
- Anarbeitung an die Abdichtung

Zweck: Belichtung Innenräume
Beanspruchung: Witterung
Vorleistung: Öffnung in Dachkonstruktion
Folgeleistung: Laibung Gipskarton
Durchmesser: 100 cm
Kuppel: runde, durchsichtige, klare Polycarbonatverglasung (PC), 2-schalig, starr, U,t < 2,30 W/m2K
Baustoffklasse: B1/B-s2,d0 nach DIN 4102 bzw. EN 13501
Aufsetzkranz: GFK, wärmegedämmt, H= ca. 50 cm, mit Klebeflansch

Einbauort: ???
Menge: 0,000 St
DIN 276-18: 362
Leistungsbereiche: 021

**021.06.0270 Lichtkuppel, 3schalig, starr, klar, Ø120cm**
Dreischalige, klare, starre Lichtkuppel.

Leistungsbestandteile
- wärmegedämmter Aufsetzkranz
- Holzbohlenkranz
- Lichtkuppel
- Anarbeitung an die Abdichtung

Zweck: Belichtung Innenräume
Beanspruchung: Witterung
Vorleistung: Öffnung in Dachkonstruktion
Folgeleistung: Laibung Gipskarton
Durchmesser: 120 cm
Kuppel: runde, durchsichtige, klare Polycarbonatverglasung (PC), 2-schalig, starr, U,t < 2,30 W/m2K
Baustoffklasse: B1/B-s2,d0 nach DIN 4102 bzw. EN 13501
Aufsetzkranz: GFK, wärmegedämmt, H= ca. 50 cm, mit Klebeflansch

Einbauort: ???
Menge: 0,000 St
DIN 276-18: 362
Leistungsbereiche: 021

**021.06.0280 Lichtkuppel, 3schalig, starr, klar, Ø150cm**
Dreischalige, klare, starre Lichtkuppel.

Leistungsbestandteile
- wärmegedämmter Aufsetzkranz
- Holzbohlenkranz
- Lichtkuppel
- Anarbeitung an die Abdichtung

Zweck: Belichtung Innenräume
Beanspruchung: Witterung
Vorleistung: Öffnung in Dachkonstruktion
Folgeleistung: Laibung Gipskarton
Durchmesser: 150 cm
Kuppel: runde, durchsichtige, klare Polycarbonatverglasung (PC), 2-schalig, starr, U,t < 2,30 W/m2K
Baustoffklasse: B1/B-s2,d0 nach DIN 4102 bzw. EN 13501
Aufsetzkranz: GFK, wärmegedämmt, H= ca. 50 cm, mit Klebeflansch

Einbauort: ???
Menge: 0,000 St
DIN 276-18: 362
Leistungsbereiche: 021

*Hinweis: VIERSCHALIG*

**021.06.0290 Lichtkuppel, 4schalig, starr, klar, 100x100cm**
Vierschalige, klare, starre Lichtkuppel.

Leistungsbestandteile
- wärmegedämmter Aufsetzkranz
- Holzbohlenkranz
- Lichtkuppel
- Anarbeitung an die Abdichtung

Zweck: Belichtung Innenräume
Beanspruchung: Witterung
Vorleistung: Öffnung in Dachkonstruktion
Folgeleistung: Laibung Gipskarton
Größe: 100x100 cm
Kuppel: durchsichtige, klare Polycarbonatverglasung (PC), 4-schalig, starr, U,t < 1,70 W/m2K
Baustoffklasse: B1/B-s2,d0 nach DIN 4102 bzw. EN 13501
Aufsetzkranz: GFK, wärmegedämmt, H= ca. 50 cm, mit Klebeflansch

Einbauort: ???
Menge: 0,000 St
DIN 276-18: 362
Leistungsbereiche: 021

**021.06.0300 Lichtkuppel, 4schalig, starr, klar, 120x150cm**
Vierschalige, klare, starre Lichtkuppel.

Leistungsbestandteile
- wärmegedämmter Aufsetzkranz
- Holzbohlenkranz
- Lichtkuppel
- Anarbeitung an die Abdichtung

Zweck: Belichtung Innenräume
Beanspruchung: Witterung
Vorleistung: Öffnung in Dachkonstruktion
Folgeleistung: Laibung Gipskarton
Größe: 120x150 cm
Kuppel: durchsichtige, klare Polycarbonatverglasung (PC), 4-schalig, starr, U,t < 1,70 W/m2K
Baustoffklasse: B1/B-s2,d0 nach DIN 4102 bzw. EN 13501
Aufsetzkranz: GFK, wärmegedämmt, H= ca. 50 cm, mit Klebeflansch

Einbauort: ???
Menge: 0,000 St
DIN 276-18: 362
Leistungsbereiche: 021

**021.06.0310 Lichtkuppel, 4schalig, starr, klar, 150x150cm**
Vierschalige, klare, starre Lichtkuppel.

Leistungsbestandteile
- wärmegedämmter Aufsetzkranz
- Holzbohlenkranz
- Lichtkuppel
- Anarbeitung an die Abdichtung

Zweck: Belichtung Innenräume
Beanspruchung: Witterung
Vorleistung: Öffnung in Dachkonstruktion
Folgeleistung: Laibung Gipskarton
Größe: 150x150 cm
Kuppel: durchsichtige, klare Polycarbonatverglasung (PC), 4-schalig, starr, U,t < 1,70 W/m2K
Baustoffklasse: B1/B-s2,d0 nach DIN 4102 bzw. EN 13501
Aufsetzkranz: GFK, wärmegedämmt, H= ca. 50 cm, mit Klebeflansch

Einbauort: ???
Menge: 0,000 St
DIN 276-18: 362
Leistungsbereiche: 021

**021.06.0320 Lichtkuppel, 4schalig, starr, klar, 150x200cm**
Vierschalige, klare, starre Lichtkuppel.

Leistungsbestandteile
- wärmegedämmter Aufsetzkranz
- Holzbohlenkranz
- Lichtkuppel
- Anarbeitung an die Abdichtung

Zweck: Belichtung Innenräume
Beanspruchung: Witterung
Vorleistung: Öffnung in Dachkonstruktion
Folgeleistung: Laibung Gipskarton
Größe: 150x200 cm
Kuppel: durchsichtige, klare Polycarbonatverglasung (PC), 4-schalig, starr, U,t < 1,70 W/m2K
Baustoffklasse: B1/B-s2,d0 nach DIN 4102 bzw. EN 13501
Aufsetzkranz: GFK, wärmegedämmt, H= ca. 50 cm, mit Klebeflansch

Einbauort: ???
Menge: 0,000 St
DIN 276-18: 362
Leistungsbereiche: 021

*Hinweis: ZULAGEN*

**021.06.0330 Zulage Öffnung manuell**
Zulage für Lichtkuppeln mit manueller Öffnungsfunktion anstelle starrer Standardausführung.

Leistungsbestandteile
- Öffnungsklappbeschlag
- Mech. Spindelantrieb
- Handkurbelstange

Einbauort: ???
Menge: 0,000 St
DIN 276-18: 362
Leistungsbereiche: 021

**021.06.0340 Zulage Öffnung man. Dachausstieg**
Zulage für die Ausführung von Lichtkuppeln mit Dachausstiegsbeschlag gegenüber starrer Standardausführung oder Öffnungsbeschlag ohne Ausstiegsfunktion.

Leistungsbestandteile
- Aushängbarer Antrieb
- Gasdruckfeder
- Leitereinhangvorrichtung
- Abschließbarer Leiterhaken an Wand

Einbauort: ???

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Menge: 0,000 St
DIN 276-18: 362
Leistungsbereiche: 021

**021.06.0350 Zulage Öffnung elektromot. Lüftung (m. Wetterzentrale)**
Zulage für den Mehraufwand der Ausführung von Lichtkuppeln mit elektromotorischer Öffnungsfunktion (ohne RWA-Funktionalität) für Lüftung gegenüber starrer Standardausführung.

Leistungsbestandteile
- Öffnungsklappbeschlag
- Elektrischer Spindelantrieb, bei Erfordernis mit Trafo
- Wind- und Regenwächter, Steuerung

Hinweis: Stromversorgung, Taster und Steuerleitungen werden bauseitig hergestellt.

Funktion: Lüftung
Keine Funktion: Rauchabzug

Einbauort: ???

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Menge: 0,000 St
DIN 276-18: 362
Leistungsbereiche: 021

**021.06.0360 Zulage Öffnung elektromot. RWA**
Zulage für die Ausführung von Lichtkuppeln mit elektromotorischer Öffnung als Rauch- und Wärmeabzugsanlage gegenüber starrer Standardausführung.

Leistungsbestandteile
- Öffnungsbeschlag
- Elektromotorischer Antrieb
- Rauch-Wärme-Melder
- Steuerzentrale mit Akkupufferung
- Beistellung 2 Taster für Elektrogewerk
- Inbetriebnahme und Dokumentation

Zweck: RWA (Rauch-Wärme-Abzug) elektromotorisch

Hinweis: Kabelzuführung 230 V und Kabelverlegung zu Tastern erfolgen bauseitig.

Einbauort: ???

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Menge: 0,000 St
DIN 276-18: 362
Leistungsbereiche: 021

**021.06.0370 Zulage Öffnung elektromot. RWA+Lüftung**
Zulage für die Ausführung von Lichtkuppeln mit elektromotorischer Öffnung als Rauch- und Wärmeabzugsanlage gegenüber starrer Standardausführung.

Leistungsbestandteile:
- Öffnungsbeschlag
- Elektromotorischer Antrieb
- Rauch-Wärme-Melder
- Steuerzentrale mit Akkupufferung
- Beistellung 2 Taster für Elektrogewerk
- Wind- und Regenwächter
- Inbetriebnahme und Dokumentation

Zweck: RWA (Rauch-Wärme-Abzug) und Lüftungsfunktion, jeweils elektromotorisch

Hinweis: Kabelzuführung 230 V, zu den RWA-Tastern und Wetterzentrale erfolgen bauseitig.

Einbauort: ???

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Menge: 0,000 St
DIN 276-18: 362
Leistungsbereiche: 021

**021.06.0380 Zulage Öffnung pneumatisch CO2 RWA**
Zulage für die Ausführung von Lichtkuppeln als pneumatisch betätigte Rauch- und Wärmeabzugsanlage gegenüber starrer Standardausführung.

ggf. erforderliche Handauslösestation gem. gesonderter Position.

Leistungsumfang
- Öffnungsbeschlag für Lichtkuppel
- pneumatischer Hubzylinder
- thermisch gesteuerte Auslösestation mit CO2-Patrone
- Ersatzpatrone CO2
- Inbetriebnahme und Dokumentation

Funktion: Öffnungsfunktion (ohne Lüftung)
Betätigung: pneumatisch über CO2-Patrone
Auslösung: thermisch
Anbringungsort: unter Dach, nahe Lichtkuppel
Leitungslänge: < 5,00 m

Einbauort: ???
Menge: 0,000 St
DIN 276-18: 362
Leistungsbereiche: 021

**021.06.0390 Zulage Alarmstation m. Handauslösung CO2**
Handbetätigte Auslösevorrichtung für pneumatisch betätigte Rauch- und Wärmeabzugsanlage als Zulage zur Position "Öffnung pnaumatisch CO2 RWA".

Leistungsumfang
- Stahlblechgehäuse
- Auslösevorrichtung
- CO2-Patrone
- Ersatzpatrone und -scheibe
- Leitung und Leitungsweg
- Inbetriebnahme und Dokumentation

Gehäuse: Stahlblech, pulverlackiert,
 abschließbar
Funktion: Öffnungsfunktion (ohne Lüftung)
Betätigung: pneumatisch über CO2-Patrone
Auslösung: Handauslösung über Zuggriff
Fehlbedienungsschutz: Glasscheibe zum Einschlagen
Anbringungsort: in ca. 1,20 m Höhe
Leitungslänge: < 30,00 m
Abrechnungshinweis: Multi- oder Kombi-Alarmstationen (gleichzeitige Auslösung mehrerer Kuppeln) werden je angesteuerter Kuppel (und nicht je Alarmstation) abgerechnet.

Einbauort: ???
Menge: 0,000 St
DIN 276-18: 362
Leistungsbereiche: 021

*Hinweis: DURCHSTURZSICHERUNGEN*

**021.06.0400 Durchsturzsicherung, 100x100cm**
Durchsturzsicherung für Lichtkuppeln aus dem Systemzubehör des Hersellers der Lichtkuppeln.

Zweck: Sicherung von Verkehrswegen und Arbeitsbereichen auf und unter Flachdächern
Ausführung: Stahlgitter, verzinkt
Vorleistung: Lichtkuppel, Rohdecke
Gitterweite: max. 200 mm
Gitterstäbe: mind. d= 10 mm
Größe Lichtkuppel: 100x100 cm

Einbauort: ???

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Menge: 0,000 St
DIN 276-18: 362
Leistungsbereiche: 021

**021.06.0410 Durchsturzsicherung, 120x150cm**
Durchsturzsicherung für Lichtkuppeln aus dem Systemzubehör des Hersellers der Lichtkuppeln.

Zweck: Sicherung von Verkehrswegen und Arbeitsbereichen auf und unter Flachdächern
Ausführung: Stahlgitter, verzinkt
Vorleistung: Lichtkuppel, Rohdecke
Gitterweite: max. 200 mm
Gitterstäbe: mind. d= 10 mm
Größe Lichtkuppel: 120x150 cm

Einbauort: ???

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Menge: 0,000 St
DIN 276-18: 362
Leistungsbereiche: 021

**021.06.0420 Durchsturzsicherung, 150x150cm**
Durchsturzsicherung für Lichtkuppeln aus dem Systemzubehör des Hersellers der Lichtkuppeln.

Zweck: Sicherung von Verkehrswegen und Arbeitsbereichen auf und unter Flachdächern
Ausführung: Stahlgitter, verzinkt
Vorleistung: Lichtkuppel, Rohdecke
Gitterweite: max. 200 mm
Gitterstäbe: mind. d= 10 mm
Größe Lichtkuppel: 150x150 cm

Einbauort: ???

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Menge: 0,000 St
DIN 276-18: 362
Leistungsbereiche: 021

**021.06.0430 Durchsturzsicherung, 150x200cm**
Durchsturzsicherung für Lichtkuppeln aus dem Systemzubehör des Hersellers der Lichtkuppeln.

Zweck: Sicherung von Verkehrswegen und Arbeitsbereichen auf und unter Flachdächern
Ausführung: Stahlgitter, verzinkt
Vorleistung: Lichtkuppel, Rohdecke
Gitterweite: max. 200 mm
Gitterstäbe: mind. d= 10 mm
Größe Lichtkuppel: 150x200 cm

Einbauort: ???

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Menge: 0,000 St
DIN 276-18: 362
Leistungsbereiche: 021

*Hinweis: SONSTIGES*

**021.06.0440 Dachaustiegsleiter, Wandhalterung, Alu, H<= 3,50m**
Dachausstiegsleiter aus Aluminium mit Einhängehaken und Wandhalterung.

Dachausstiegshöhe: bis 3,50 m über OKF
Leiterlänge: ca. 4,30 m

Einbauort: ???
Menge: 0,000 St
DIN 276-18: 362
Leistungsbereiche: 021

**021.06.0450 Holzbohlenkranz, Lichtkuppel, 100x100cm, H=14cm**
Holzbohlenkranz in Vorbereitung auf den Einbau von Lichtkuppeln.

Leistungsbestandteil
- Holzbohlen einschl. Befestigungsmittel

Zweck: Auflager Lichtkuppel
Vorleistung: Stahlbetondecke mit Deckendurchbruch
Folgeleistung: Lichtkuppel
Abmessungen: 100x100 cm
Höhe: 14 cm

Einbauort: ???

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Menge: 0,000 St
DIN 276-18: 362
Leistungsbereiche: 021

**021.06.0460 Holzbohlenkranz, Lichtkuppel, 100x100cm, H=18cm**
Holzbohlenkranz in Vorbereitung auf den Einbau von Lichtkuppeln.

Leistungsbestandteil
- Holzbohlen einschl. Befestigungsmittel

Zweck: Auflager Lichtkuppel
Vorleistung: Stahlbetondecke mit Deckendurchbruch
Folgeleistung: Lichtkuppel
Abmessungen: 100x100 cm
Höhe: 18 cm

Einbauort: ???

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Menge: 0,000 St
DIN 276-18: 362
Leistungsbereiche: 021

**021.06.0470 Holzbohlenkranz, Lichtkuppel, 100x100cm, H=20cm**
Holzbohlenkranz in Vorbereitung auf den Einbau von Lichtkuppeln.

Leistungsbestandteil
- Holzbohlen einschl. Befestigungsmittel

Zweck: Auflager Lichtkuppel
Vorleistung: Stahlbetondecke mit Deckendurchbruch
Folgeleistung: Lichtkuppel
Abmessungen: 100x100 cm
Höhe: 20 cm

Einbauort: ???

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Menge: 0,000 St
DIN 276-18: 362
Leistungsbereiche: 021

#### Titel 021.07 Natürliche Rauch-/Wärmeabzugsgeräte (NRWG)

*Hinweis: Schnittstellendefinition*
Für Dachausstiege, Dachflächenfenster und Lichtkuppeln, auch mit RWA-, bzw. NRG-Funktion, gelten folgende Schnittstellen:

Leistung
Kuppel* AN
Antriebsmotor* AN
Steuerung liefern AN
Steuerung aufklemmen ELT
Taster liefern ELT
Taster aufklemmen ELT
Kabel (AP, UP, E30 etc.) ELT
Rauchmelder liefern AN
Rauchmelder aufklemmen ELT
Inbetriebnahme/Doku/Prüfbuch AN
Laibungsbekleidung innen bauseitig
CO-Druckleitung liefern AN
CO-Druckleitung verlegen AN

Definitionen
*= Liefern, Einbauen und Eindichten samt ggf. erforderlicher Eindeckrahmen, Holzbohlenkranz etc.
AN= Bieter, bzw. Auftragnehmer dieser Vergabeeinheit
ELT= bauseitig beauftragtes Elektrogewerk
bauseitig= Drittgewerk im Auftrag des AG

*Hinweis: ZWEISCHALIG EINZELKUPPEL*

**021.07.0010 Rauch-/Wärmeabzug, 2schalig, starr, opal, 100x100cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 2-schalig, U,t < 2,40 W/m2K gem. DIN EN 1873
Baustoffklasse: B1/B-s2,d0 nach DIN 4102 bzw. EN 13501

Aufsetzkranz
Material: GFK, wärmegedämmt
Höhe: H > ca. 30 cm
Abdichtungsanschluss: Klebeflansch

Geometrische Anforderungen
Erf. geometrisch
wirksame Fläche: > 0,65 m2
Größe: ca. 100x100 cm

Ortsangabe: ???
Menge: 0,000 St
DIN 276-18: 362
Leistungsbereiche: 021

**021.07.0020 Rauch-/Wärmeabzug, 2schalig, starr, opal, 120x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 2-schalig, U,t < 2,40 W/m2K gem. DIN EN 1873
Baustoffklasse: B1/B-s2,d0 nach DIN 4102 bzw. EN 13501

Aufsetzkranz
Material: GFK, wärmegedämmt
Höhe: H > ca. 30 cm
Abdichtungsanschluss: Klebeflansch

Geometrische Anforderungen
Erf. geometrisch
wirksame Fläche: > 0,65 m2
Größe: ca. 120x150 cm

Ortsangabe: ???
Menge: 0,000 St
DIN 276-18: 362
Leistungsbereiche: 021

**021.07.0030 Rauch-/Wärmeabzug, 2schalig, starr, opal, 150x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 2-schalig, U,t < 2,40 W/m2K gem. DIN EN 1873
Baustoffklasse: B1/B-s2,d0 nach DIN 4102 bzw. EN 13501

Aufsetzkranz
Material: GFK, wärmegedämmt
Höhe: H > ca. 30 cm
Abdichtungsanschluss: Klebeflansch

Geometrische Anforderungen
Erf. geometrisch
wirksame Fläche: > 0,65 m2
Größe: ca. 150x150 cm

Ortsangabe: ???
Menge: 0,000 St
DIN 276-18: 362
Leistungsbereiche: 021

**021.07.0040 Rauch-/Wärmeabzug, 2schalig, starr, opal, 150x200cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 2-schalig, U,t < 2,40 W/m2K gem. DIN EN 1873
Baustoffklasse: B1/B-s2,d0 nach DIN 4102 bzw. EN 13501

Aufsetzkranz
Material: GFK, wärmegedämmt
Höhe: H > ca. 30 cm
Abdichtungsanschluss: Klebeflansch

Geometrische Anforderungen
Erf. geometrisch
wirksame Fläche: > 0,65 m2
Größe: ca. 150x200 cm

Ortsangabe: ???
Menge: 0,000 St
DIN 276-18: 362
Leistungsbereiche: 021

**021.07.0050 Rauch-/Wärmeabzug, 2schalig, starr, klar, 100x100cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 2-schalig, U,t < 2,40 W/m2K gem. DIN EN 1873
Baustoffklasse: B1/B-s2,d0 nach DIN 4102 bzw. EN 13501

Aufsetzkranz
Material: GFK, wärmegedämmt
Höhe: H > ca. 30 cm
Abdichtungsanschluss: Klebeflansch

Geometrische Anforderungen
Erf. geometrisch
wirksame Fläche: > 0,65 m2
Größe: ca. 100x100 cm

Ortsangabe: ???
Menge: 0,000 St
DIN 276-18: 362
Leistungsbereiche: 021

**021.07.0060 Rauch-/Wärmeabzug, 2schalig, starr, klar, 120x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 2-schalig, U,t < 2,40 W/m2K gem. DIN EN 1873
Baustoffklasse: B1/B-s2,d0 nach DIN 4102 bzw. EN 13501

Aufsetzkranz
Material: GFK, wärmegedämmt
Höhe: H > ca. 30 cm
Abdichtungsanschluss: Klebeflansch

Geometrische Anforderungen
Erf. geometrisch
wirksame Fläche: > 0,65 m2
Größe: ca. 120x150 cm

Ortsangabe: ???
Menge: 0,000 St
DIN 276-18: 362
Leistungsbereiche: 021

**021.07.0070 Rauch-/Wärmeabzug, 2schalig, starr, klar, 150x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 2-schalig, U,t < 2,40 W/m2K gem. DIN EN 1873
Baustoffklasse: B1/B-s2,d0 nach DIN 4102 bzw. EN 13501

Aufsetzkranz
Material: GFK, wärmegedämmt
Höhe: H > ca. 30 cm
Abdichtungsanschluss: Klebeflansch

Geometrische Anforderungen
Erf. geometrisch
wirksame Fläche: > 0,65 m2
Größe: ca. 150x150 cm

Ortsangabe: ???
Menge: 0,000 St
DIN 276-18: 362
Leistungsbereiche: 021

**021.07.0080 Rauch-/Wärmeabzug, 2schalig, starr, klar, 150x200cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 2-schalig, U,t < 2,40 W/m2K gem. DIN EN 1873
Baustoffklasse: B1/B-s2,d0 nach DIN 4102 bzw. EN 13501

Aufsetzkranz
Material: GFK, wärmegedämmt
Höhe: H > ca. 30 cm
Abdichtungsanschluss: Klebeflansch

Geometrische Anforderungen
Erf. geometrisch
wirksame Fläche: > 0,65 m2
Größe: ca. 150x200 cm

Ortsangabe: ???
Menge: 0,000 St
DIN 276-18: 362
Leistungsbereiche: 021

*Hinweis: DREISCHALIG EINZELKUPPEL*

**021.07.0090 Rauch-/Wärmeabzug, 3schalig, starr, opal, 100x100cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 3-schalig, U,t < 1,90 W/m2K gem. DIN EN 1873
Baustoffklasse: B1/B-s2,d0 nach DIN 4102 bzw. EN 13501

Aufsetzkranz
Material: GFK, wärmegedämmt
Höhe: H > ca. 30 cm
Abdichtungsanschluss: Klebeflansch

Geometrische Anforderungen
Erf. geometrisch
wirksame Fläche: > 0,65 m2
Größe: ca. 100x100 cm

Ortsangabe: ???
Menge: 0,000 St
DIN 276-18: 362
Leistungsbereiche: 021

**021.07.0100 Rauch-/Wärmeabzug, 3schalig, starr, opal, 120x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 3-schalig, U,t < 1,90 W/m2K gem. DIN EN 1873
Baustoffklasse: B1/B-s2,d0 nach DIN 4102 bzw. EN 13501

Aufsetzkranz
Material: GFK, wärmegedämmt
Höhe: H > ca. 30 cm
Abdichtungsanschluss: Klebeflansch

Geometrische Anforderungen
Erf. geometrisch
wirksame Fläche: > 0,65 m2
Größe: ca. 120x150 cm

Ortsangabe: ???
Menge: 0,000 St
DIN 276-18: 362
Leistungsbereiche: 021

**021.07.0110 Rauch-/Wärmeabzug, 3schalig, starr, opal, 150x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 3-schalig, U,t < 1,90 W/m2K gem. DIN EN 1873
Baustoffklasse: B1/B-s2,d0 nach DIN 4102 bzw. EN 13501

Aufsetzkranz
Material: GFK, wärmegedämmt
Höhe: H > ca. 30 cm
Abdichtungsanschluss: Klebeflansch

Geometrische Anforderungen
Erf. geometrisch
wirksame Fläche: > 0,65 m2
Größe: ca. 150x150 cm

Ortsangabe: ???
Menge: 0,000 St
DIN 276-18: 362
Leistungsbereiche: 021

**021.07.0120 Rauch-/Wärmeabzug, 3schalig, starr, opal, 150x200cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 3-schalig, U,t < 1,90 W/m2K gem. DIN EN 1873
Baustoffklasse: B1/B-s2,d0 nach DIN 4102 bzw. EN 13501

Aufsetzkranz
Material: GFK, wärmegedämmt
Höhe: H > ca. 30 cm
Abdichtungsanschluss: Klebeflansch

Geometrische Anforderungen
Erf. geometrisch
wirksame Fläche: > 0,65 m2
Größe: ca. 150x200 cm

Ortsangabe: ???
Menge: 0,000 St
DIN 276-18: 362
Leistungsbereiche: 021

**021.07.0130 Rauch-/Wärmeabzug, 3schalig, starr, klar, 100x100cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 3-schalig, U,t < 1,90 W/m2K gem. DIN EN 1873
Baustoffklasse: B1/B-s2,d0 nach DIN 4102 bzw. EN 13501

Aufsetzkranz
Material: GFK, wärmegedämmt
Höhe: H > ca. 30 cm
Abdichtungsanschluss: Klebeflansch

Geometrische Anforderungen
Erf. geometrisch
wirksame Fläche: > 0,65 m2
Größe: ca. 100x100 cm

Ortsangabe: ???
Menge: 0,000 St
DIN 276-18: 362
Leistungsbereiche: 021

**021.07.0140 Rauch-/Wärmeabzug, 3schalig, starr, klar, 120x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 3-schalig, U,t < 1,90 W/m2K gem. DIN EN 1873
Baustoffklasse: B1/B-s2,d0 nach DIN 4102 bzw. EN 13501

Aufsetzkranz
Material: GFK, wärmegedämmt
Höhe: H > ca. 30 cm
Abdichtungsanschluss: Klebeflansch

Geometrische Anforderungen
Erf. geometrisch
wirksame Fläche: > 0,65 m2
Größe: ca. 120x150 cm

Ortsangabe: ???
Menge: 0,000 St
DIN 276-18: 362
Leistungsbereiche: 021

**021.07.0150 Rauch-/Wärmeabzug, 3schalig, starr, klar, 150x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 3-schalig, U,t < 1,90 W/m2K gem. DIN EN 1873
Baustoffklasse: B1/B-s2,d0 nach DIN 4102 bzw. EN 13501

Aufsetzkranz
Material: GFK, wärmegedämmt
Höhe: H > ca. 30 cm
Abdichtungsanschluss: Klebeflansch

Geometrische Anforderungen
Erf. geometrisch
wirksame Fläche: > 0,65 m2
Größe: ca. 150x150 cm

Ortsangabe: ???
Menge: 0,000 St
DIN 276-18: 362
Leistungsbereiche: 021

**021.07.0160 Rauch-/Wärmeabzug, 3schalig, starr, klar, 150x200cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 3-schalig, U,t < 1,90 W/m2K gem. DIN EN 1873
Baustoffklasse: B1/B-s2,d0 nach DIN 4102 bzw. EN 13501

Aufsetzkranz
Material: GFK, wärmegedämmt
Höhe: H > ca. 30 cm
Abdichtungsanschluss: Klebeflansch

Geometrische Anforderungen
Erf. geometrisch
wirksame Fläche: > 0,65 m2
Größe: ca. 150x200 cm

Ortsangabe: ???
Menge: 0,000 St
DIN 276-18: 362
Leistungsbereiche: 021

*Hinweis: VIERSCHALIG EINZELKUPPEL*

**021.07.0170 Rauch-/Wärmeabzug, 4schalig, starr, opal, 100x100cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 4-schalig, U,t < 1,60 W/m2K gem. DIN EN 1873
Baustoffklasse: B1/B-s2,d0 nach DIN 4102 bzw. EN 13501

Aufsetzkranz
Material: GFK, wärmegedämmt
Höhe: H > ca. 30 cm
Abdichtungsanschluss: Klebeflansch

Geometrische Anforderungen
Erf. geometrisch
wirksame Fläche: > 0,65 m2
Größe: ca. 100x100 cm

Ortsangabe: ???
Menge: 0,000 St
DIN 276-18: 362
Leistungsbereiche: 021

**021.07.0180 Rauch-/Wärmeabzug, 4schalig, starr, opal, 120x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 4-schalig, U,t < 1,60 W/m2K gem. DIN EN 1873
Baustoffklasse: B1/B-s2,d0 nach DIN 4102 bzw. EN 13501

Aufsetzkranz
Material: GFK, wärmegedämmt
Höhe: H > ca. 30 cm
Abdichtungsanschluss: Klebeflansch

Geometrische Anforderungen
Erf. geometrisch
wirksame Fläche: > 0,65 m2
Größe: ca. 120x150 cm

Ortsangabe: ???
Menge: 0,000 St
DIN 276-18: 362
Leistungsbereiche: 021

**021.07.0190 Rauch-/Wärmeabzug, 4schalig, starr, opal, 150x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 4-schalig, U,t < 1,60 W/m2K gem. DIN EN 1873
Baustoffklasse: B1/B-s2,d0 nach DIN 4102 bzw. EN 13501

Aufsetzkranz
Material: GFK, wärmegedämmt
Höhe: H > ca. 30 cm
Abdichtungsanschluss: Klebeflansch

Geometrische Anforderungen
Erf. geometrisch
wirksame Fläche: > 0,65 m2
Größe: ca. 150x150 cm

Ortsangabe: ???
Menge: 0,000 St
DIN 276-18: 362
Leistungsbereiche: 021

**021.07.0200 Rauch-/Wärmeabzug, 4schalig, starr, opal, 150x200cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 4-schalig, U,t < 1,60 W/m2K gem. DIN EN 1873
Baustoffklasse: B1/B-s2,d0 nach DIN 4102 bzw. EN 13501

Aufsetzkranz
Material: GFK, wärmegedämmt
Höhe: H > ca. 30 cm
Abdichtungsanschluss: Klebeflansch

Geometrische Anforderungen
Erf. geometrisch
wirksame Fläche: > 0,65 m2
Größe: ca. 150x200 cm

Ortsangabe: ???
Menge: 0,000 St
DIN 276-18: 362
Leistungsbereiche: 021

**021.07.0210 Rauch-/Wärmeabzug, 4schalig, starr, klar, 100x100cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 4-schalig, U,t < 1,60 W/m2K gem. DIN EN 1873
Baustoffklasse: B1/B-s2,d0 nach DIN 4102
 bzw. EN 13501

Aufsetzkranz
Material: GFK, wärmegedämmt
Höhe: H > ca. 30 cm
Abdichtungsanschluss: Klebeflansch

Geometrische Anforderungen
Erf. geometrisch
wirksame Fläche: > 0,65 m2
Größe: ca. 100x100 cm

Ortsangabe: ???
Menge: 0,000 St
DIN 276-18: 362
Leistungsbereiche: 021

**021.07.0220 Rauch-/Wärmeabzug, 4schalig, starr, klar, 120x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 4-schalig, U,t < 1,60 W/m2K gem. DIN EN 1873
Baustoffklasse: B1/B-s2,d0 nach DIN 4102 bzw. EN 13501

Aufsetzkranz
Material: GFK, wärmegedämmt
Höhe: H > ca. 30 cm
Abdichtungsanschluss: Klebeflansch

Geometrische Anforderungen
Erf. geometrisch
wirksame Fläche: > 0,65 m2
Größe: ca. 120x150 cm

Ortsangabe: ???
Menge: 0,000 St
DIN 276-18: 362
Leistungsbereiche: 021

**021.07.0230 Rauch-/Wärmeabzug, 4schalig, starr, klar, 150x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 4-schalig, U,t < 1,60 W/m2K gem. DIN EN 1873
Baustoffklasse: B1/B-s2,d0 nach DIN 4102 bzw. EN 13501

Aufsetzkranz
Material: GFK, wärmegedämmt
Höhe: H= > ca. 30 cm
Abdichtungsanschluss: Klebeflansch

Geometrische Anforderungen
Erf. geometrisch
wirksame Fläche: > 0,65 m2
Größe: ca. 150x150 cm

Ortsangabe: ???
Menge: 0,000 St
DIN 276-18: 362
Leistungsbereiche: 021

**021.07.0240 Rauch-/Wärmeabzug, 4schalig, starr, klar, 150x200cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 4-schalig, U,t < 1,60 W/m2K gem. DIN EN 1873
Baustoffklasse: B1/B-s2,d0 nach DIN 4102 bzw. EN 13501

Aufsetzkranz
Material: GFK, wärmegedämmt
Höhe: H= > ca. 30 cm
Abdichtungsanschluss: Klebeflansch

Geometrische Anforderungen
Erf. geometrisch
wirksame Fläche: > 0,65 m2
Größe: ca. 150x200 cm

Ortsangabe: ???
Menge: 0,000 St
DIN 276-18: 362
Leistungsbereiche: 021

*Hinweis: DUNKELKLAPPE EINZELKUPPEL*

**021.07.0250 Rauch-/Wärmeabzug, Dunkelklappe, 100x100cm**
*** Bedarfsposition ohne GB
Natürliches Rauch- und Wärmeabzugsgerät (NRWG) mit Öffnungsbeschlag. Betätigung nach gesonderter Zulageposition.

Leistungsbestandteile
- wärmegedämmter Aufsetzkranz
- Dunkelkuppel lichtdicht
- Windleitbleche
- Anarbeitung an die Abdichtung
- Erstinbetriebnahme/Dokumentation
- Übergabe Reservepatrone

Zweck: Natürliches Rauch- und Wärmeabzugsgerät nach EN 12101
Vorleistung: Öffnung in Dachkonstruktion
Folgeleistung: Laibung Gipskarton
Einbauhöhe: < 25,00 m ü. OK Gelände
Windlastzone: II nach EN 1991-1-4

Kuppel
Ausführung: Decklage Aluminium U,t < 0,60 W/m2K gem. DIN EN 1873
Baustoffklasse: mind. B1/B-s2,d0 nach DIN 4102 bzw. EN 13501
Ausführung als: harte Bedachung

Aufsetzkranz
Material: GFK, wärmegedämmt
Höhe: H= > ca. 30 cm
Abdichtungsanschluss: Klebeflansch

Geometrische Anforderungen
Erf. geometrisch
wirksame Fläche: > 0,65 m2
Größe: ca. 100x100 cm

Ortsangabe: ???
Menge: 0,000 St
DIN 276-18: 362
Leistungsbereiche: 021

*Hinweis: BESCHLÄGE UND BETÄTIGUNGEN*

**021.07.0260 Zulage Öffnung Spindelmotor NRWG**
Zulage für die Ausführung von Lichtkuppeln mit elektromotorischer Öffnung als NRWG (natürliches Rauch- und Wärmeabzugsgerät gem. EN 12101) gegenüber starrer Standardausführung.

Leistungsbestandteile
- Öffnungsbeschlag
- Elektromotorischer Antrieb als Spindelmotor
- ggf. erforderlicher Trafo
- Rauch-Wärme-Melder
- Steuerzentrale mit Akkupufferung
- Beistellung 2 Taster für Elektrogewerk
- Inbetriebnahme

Zweck: RWA (Rauch-Wärme-Abzug)
 elektromotorisch
Funktionen: elektromotorisch auf/zu
Austattung: Potenzialfreie Kontakte zur Ansteuerung BMA/GLT zur Betätigung der Nachtströmung

Hinweis: Kabelzuführung 230 V und Kabelverlegung zu Tastern erfolgen bauseitig.

Einbauort: ???
Menge: 0,000 St
DIN 276-18: 362
Leistungsbereiche: 021

**021.07.0270 Zulage Öffnung Kettenmotor NRWG**
Zulage für die Ausführung von Lichtkuppeln mit elektromotorischer Öffnung als NRWG (natürliches Rauch- und Wärmeabzugsgerät gem. EN 12101) gegenüber starrer Standardausführung.

Leistungsbestandteile
- Öffnungsbeschlag
- Elektromotorischer Antrieb als Kettenmotor
- ggf. erforderlicher Trafo
- Rauch-Wärme-Melder
- Steuerzentrale mit Akkupufferung
- Beistellung 2 Taster für Elektrogewerk
- Inbetriebnahme

Zweck: RWA (Rauch-Wärme-Abzug)
 elektromotorisch
Funktionen: elektromotorisch auf/zu
Ausstattung: Potenzialfreie Kontakte zur Ansteuerung BMA/GLT zur Betätigung der Nachtströmung

Hinweis: Kabelzuführung 230 V und Kabelverlegung zu Tastern erfolgen bauseitig.

Einbauort: ???
Menge: 0,000 St
DIN 276-18: 362
Leistungsbereiche: 021

**021.07.0280 Zulage Öffnung Außenwetterstation Lüftung**
Zulage für die Ausführung von NRWG mit Elektroantrieb für den Mehraufwand einer Komfort-Lüftungsfunktion anstelle reiner NRWG-Funktion.
NRWG und Elektroantrieb über gesonderte Positionen.

Leistungsbestandteile
- Erweiterte Steuerzentrale mit Akkupufferung für Lüftungsfunktion und NRWG-Funktion
- Wind- und Regenwächter
- Inbetriebnahme

Zweck: RWA (Rauch-Wärme-Abzug) und Lüftungsfunktion, jeweils elektromotorisch

Hinweis: Kabelzuführung 230 V, zu den RWA-Tastern, Lüftungstastern und Wetterzentrale erfolgen bauseitig.

Einbauort: ???
Menge: 0,000 St
DIN 276-18: 362
Leistungsbereiche: 021

**021.07.0290 Zulage Öffnung Dachausstieg**
Zulage für die Ausführung von Lichtkuppeln mit Dachausstiegsbeschlag gegenüber starrer Standardausführung oder Öffnungsbeschlag ohne Ausstiegsfunktion.

Leistungsbestandteile
- Aushängbarer Antrieb
- Gasdruckfeder
- Leitereinhangvorrichtung
- Abschließbarer Leiterhaken an Wand

Einbauort: ???

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Menge: 0,000 St
DIN 276-18: 362
Leistungsbereiche: 021

**021.07.0300 Zulage Öffnung elektromot. RWA**
Zulage für die Ausführung von Lichtkuppeln mit elektromotorischer Öffnung als Rauch- und Wärmeabzugsanlage gegenüber starrer Standardausführung.

Leistungsbestandteile
- Öffnungsbeschlag
- Elektromotorischer Antrieb
- Rauch-Wärme-Melder
- Steuerzentrale mit Akkupufferung
- Beistellung 2 Taster für Elektrogewerk
- Inbetriebnahme und Dokumentation

Zweck: RWA (Rauch-Wärme-Abzug) elektromotorisch

Hinweis: Kabelzuführung 230 V und Kabelverlegung zu Tastern erfolgen bauseitig.

Einbauort: ???

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Menge: 0,000 St
DIN 276-18: 362
Leistungsbereiche: 021

**021.07.0310 Zulage Öffnung elektromot. RWA+Lüftung**
Zulage für die Ausführung von Lichtkuppeln mit elektromotorischer Öffnung als Rauch- und Wärmeabzugsanlage gegenüber starrer Standardausführung.

Leistungsbestandteile
- Öffnungsbeschlag
- Elektromotorischer Antrieb
- Rauch-Wärme-Melder
- Steuerzentrale mit Akkupufferung
- Beistellung 2 Taster für Elektrogewerk
- Wind- und Regenwächter
- Inbetriebnahme und Dokumentation

Zweck: RWA (Rauch-Wärme-Abzug) und Lüftungsfunktion, jeweils elektromotorisch

Hinweis: Kabelzuführung 230 V, zu den RWA-Tastern und Wetterzentrale erfolgen bauseitig.

Einbauort: ???

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Menge: 0,000 St
DIN 276-18: 362
Leistungsbereiche: 021

**021.07.0320 Zulage Öffnung pneumatisch CO2 RWA**
Zulage für die Ausführung von Lichtkuppeln als pneumatisch betätigte Rauch- und Wärmeabzugsanlage gegenüber starrer Standardausführung.
Ggf. erforderliche Handauslösestation gem. gesonderter Position.

Leistungsumfang
- Öffnungsbeschlag für Lichtkuppel
- pneumatischer Hubzylinder
- thermisch gesteuerte Auslösestation mit CO2-Patrone
- Ersatzpatrone CO2
- Inbetriebnahme und Dokumentation

Funktion: Öffnungsfunktion (ohne Lüftung)
Betätigung: pneumatisch über CO2-Patrone
Auslösung: thermisch
Anbringungsort: unter Dach, nahe Lichtkuppel
Leitungslänge: < 5,00 m

Einbauort: ???
Menge: 0,000 St
DIN 276-18: 362
Leistungsbereiche: 021

**021.07.0330 Durchsturzgitter, 100x100cm**
Durchsturzsicherung für NRWG in Form eines verschweißten Maschengitters als Personenschutzeinrichtung.

Oberfläche: pulverbeschichtet, weiß
Anforderung: geprüft nach GS-Bau-18 (> 600 Joule)
Maschenweite: < 10x10 cm
Nenngröße: 100x100 cm
Menge: 0,000 St
DIN 276-18: 362
Leistungsbereiche: 021

**021.07.0340 Durchsturzgitter, 100x100cm, öffenbar, Dachausstieg**
Durchsturzsicherung für NRWG in Form eines verschweißten Maschengitters als öffenbare Personenschutzeinrichtung für Dachausstiege.

Oberfläche: pulverbeschichtet, weiß
Anforderung: geprüft nach GS-Bau-18 (> 600 Joule) öffenbar als Dachausstieg
Maschenweite: < 10x10 cm
Nenngröße: 100x100 cm
Menge: 0,000 St
DIN 276-18: 362
Leistungsbereiche: 021

**021.07.0350 Einbruchschutz, Gitter, 100x100cm**
Einbruchschutz für NRWG in Form eines verschweißten Maschengitters als Personenschutzeinrichtung.

Oberfläche: pulverbeschichtet, weiß
Anforderung: RC2 nach EN 1627 durchsturzsicher GS-Bau-18
Maschenweite: < 10x10 cm
Nenngröße: 100x100 cm
Menge: 0,000 St
DIN 276-18: 362
Leistungsbereiche: 021

#### Titel 021.08 Firstlichtbänder

**021.08.0010 Firstlichtband, Ug<2,4**
Firstlichtband, bogenförmig.

Leistungsbestandteile
- wärmegedämmter Aufsetzkranz
- Firstlichtband
- Anarbeitung an die Abdichtung/Deckung

Zweck: Belichtung Innenräume
Beanspruchung: Witterung
Vorleistung: Öffnung in Sandwichplatte/
 Auswechselung in Dachkonstruktion
Folgeleistung: endfertig
Wärmedurchgang: Ug ≤ 2,4 W/(m2K), Uw ≤ 2,6 W/(m2K)
Brandschutz: Zugelassen als harte Bedachung, Prüfung nach DIN 18234-4; Abs.3.4 (ohne umlaufenden Kiesstreifen)
Ausschmelzbare Fläche: Zulassung nach DIN 18230 als ausschmelzbare Fläche (RWA)
Baustoffklasse: B2 DIN 4102 bzw. E, d0 nach EN 13501
Hagelschlag: Klasse HW5 nach VKF 2009

Rahmen/Profile
Tragsprossen: Aluminiumhohlprofile, gebogen
Grundprofil: therm. isolierte Aluprofile mit integrierter Wasserableitung raumseitiger Blendrahmen
Deckleisten: Grund- und Klemmleisten mit EPDM-Dichtprofilen

Kuppel/Verglasung
Material: klare Hohlkammer-Polycarbonatverglasung (PC)

Geometrie/Maße
Ausführung: starr
Geometrie: gewölbt, bogenförmig
Lichtbandbreite: ca. 140 cm

Einbauort: ???
Menge: 0,000 m
DIN 276-18: 362
Leistungsbereiche: 021

**021.08.0020 Firstlichtband, Ug<2,4, Zulage Anfänger**
Zulage für den Mehraufwand von Anfängern (Giebeln), passend zu zuvor beschriebenem Firstlichtband.

Leistungsbestandteile
- wärmegedämmter Aufsetzkranz
- 2x Anfänger für Firstlichtband
- Anarbeitung an die Abdichtung/Deckung/Firstlichtband

Zweck: Giebel/Lichtband-Ende
Wärmedurchgang: Ug ≤ 2,4 W/(m2K)

Geometrie/Maße
Ausführung: starr
Geometrie: gewölbt, bogenförmig
Lichtbandbreite: ca. 140 cm

Abrechnung 1x je Lichtbandelement (1 Lichtband benötigt 2 Giebel).

Einbauort: ???
Menge: 0,000 St
DIN 276-18: 362
Leistungsbereiche: 021

**021.08.0030 Firstlichtband, Ug<2,4, Zulage Öffnungsflügel elektr.**
Zulage für den Mehraufwand elektromotorisch betriebener Öffnungsflügel, passend zu zuvor beschriebenem Firstlichtband.

Hinweis: 230V-Verkabelung und Betätigungstasterverkabelung wird dem AN bauseitig bis 3,50 m Höhe gestellt, ist vom AN eigenverantwortlich bis zum Anschluss-/ Übergabepunkt zu verziehen und aufzuklemmen.

Leistungsbestandteile
- Auswechselung im Festrahmen des Lichtbands für Flügel
- Klappflügel
- elektromotorischer Antrieb
- ggf. erforderlicher Trafo für Niedervoltantrieb
- Anarbeitung an die Abdichtung/Deckung/Firstlichtband

Zweck: Raumbelüftung
Wärmedurchgang: Ug ≤ 2,4 W/(m2K)

Geometrie/Maße
Ausführung: Klappflügel
Flügelgeometrie: gewölbt, bogenförmig
Teilung: einteiliger Flügel
Öffnungshöhe: > 0,50 m
Flügelgröße: > 1,00 m2
Lichtbandbreite: ca. 140 cm

Abrechnung je Flügel.

Einbauort: ???
Menge: 0,000 St
DIN 276-18: 362
Leistungsbereiche: 021

**021.08.0040 Firstlichtband, Ug<2,4, Zulage 2flg NRWG-Öffnung elektr.**
Zulage für den Mehraufwand elektromotorisch betriebener Öffnungsflügel, passend zu zuvor beschriebenem Firstlichtband.

Hinweis: 230V-Verkabelung und Betätigungstasterverkabelung wird dem AN bauseitig bis 3,50 m Höhe gestellt, ist vom AN eigenverantwortlich bis zum Anschluss-/ Übergabepunkt zu verziehen und aufzuklemmen.

Leistungsbestandteile
- Auswechselung im Festrahmen des Lichtbands für Flügel
- 2 symmetrische Klappflügel, zentral öffnend
- 2-facher elektromotorischer Antrieb
- ggf. erforderlicher Trafo für Niedervoltantrieb
- Windleitbleche
- Anarbeitung an die Abdichtung/Deckung/Firstlichtband

Zweck: Raumbelüftung
Wärmedurchgang: Ug <= 2,4 W/(m2K)

Geometrie/Maße
Ausführung: Klappflügel
Flügelgeometrie: gewölbt, bogenförmig
Teilung: einteiliger Flügel
Öffnungswinkel: 90°
Öffnungsgröße: > 1,50 m2
geometr. wirks Fläche: > 1,00 m2
Lichtbandbreite: ca. 140 cm

Abrechnung je Flügel.

Einbauort: ???
Menge: 0,000 St
DIN 276-18: 362
Leistungsbereiche: 021

**021.08.0050 Firstlichtband, Ug<1,6**
Firstlichtband, bogenförmig.

Leistungsbestandteile
- wärmegedämmter Aufsetzkranz
- Firstlichtband
- Anarbeitung an die Abdichtung/Deckung

Zweck: Belichtung Innenräume
Beanspruchung: Witterung
Vorleistung: Öffnung in Sandwichplatte/
 Auswechselung in Dachkonstruktion
Folgeleistung: endfertig
Wärmedurchgang: Ug ≤ 1,6 W/(m2K), Uw ≤ 1,8 W/(m2K)
Brandschutz: Zugelassen als harte Bedachung, Prüfung nach DIN 18234-4; Abs.3.4 (ohne umlaufenden Kiesstreifen)
Ausschmelzbare Fläche: Zulassung nach DIN 18230 als ausschmelzbare Fläche (RWA)
Baustoffklasse: B2 DIN 4102 bzw. E, d0 nach EN 13501
Hagelschlag: Klasse HW5 nach VKF 2009

Rahmen/Profile
Tragsprossen: Aluminiumhohlprofile, gebogen
Grundprofil: therm. isolierte Aluprofile mit integrierter Wasserableitung raumseitiger Blendrahmen
Deckleisten: Grund- und Klemmleisten mit EPDM-Dichtprofilen

Kuppel/Verglasung
Material: klare Hohlkammer-Polycarbonatverglasung (PC),g > 35 %
Ausführung: starr
Geometrie: gewölbt, bogenförmig
Lichtbandbreite: ca. 140 cm

Einbauort: ???
Menge: 0,000 m
DIN 276-18: 362
Leistungsbereiche: 021

**021.08.0060 Firstlichtband, Ug<1,6, Zulage Anfänger**
Zulage für den Mehraufwand von Anfängern (Giebeln), passend zu zuvor beschriebenem Firstlichtband.

Leistungsbestandteile
- wärmegedämmter Aufsetzkranz
- 2x Anfänger für Firstlichtband
- Anarbeitung an die Abdichtung/Deckung/Firstlichtband

Zweck: Giebel/Lichtband-Ende
Wärmedurchgang: Ug ≤ 1,6 W/(m2K)

Geometrie/Maße
Ausführung: starr
Geometrie: gewölbt, bogenförmig
Lichtbandbreite: ca. 140 cm

Abrechnung 1x je Lichtbandelement (1 Lichtband benötigt 2
Giebel).

Einbauort: ???
Menge: 0,000 St
DIN 276-18: 362
Leistungsbereiche: 021

**021.08.0070 Firstlichtband, Ug<1,6, Zulage Öffnungsflügel elektr.**
Zulage für den Mehraufwand elektromotorisch betriebener Öffnungsflügel, passend zu zuvor beschriebenem Firstlichtband.

Hinweis: 230V-Verkabelung und Betätigungstasterverkabelung wird dem AN bauseitig bis 3,50 m Höhe gestellt, ist vom AN eigenverantwortlich bis zum Anschluss-/Übergabepunkt zu verziehen und aufzuklemmen.

Leistungsbestandteile
- Auswechselung im Festrahmen des Lichtbands für Flügel
- Klappflügel
- elektromotorischer Antrieb
- ggf. erforderlicher Trafo für Niedervoltantrieb
- Anarbeitung an die Abdichtung/Deckung/Firstlichtband

Zweck: Raumbelüftung
Wärmedurchgang: Ug ≤ 1,6 W/(m2K)

Geometrie/Maße
Ausführung: Klappflügel
Teilung: einteiliger Flügel
Flügelgeometrie: gewölbt, bogenförmig
Öffnungshöhe: > 0,50 m
Flügelgröße: > 1,00 m2
Lichtbandbreite: ca. 140 cm

Abrechnung je Flügel.

Einbauort: ???
Menge: 0,000 St
DIN 276-18: 362
Leistungsbereiche: 021

**021.08.0080 Firstlichtband, Ug<1,6, Zulage 2flg NRWG-Öffnung elektr.**
Zulage für den Mehraufwand elektromotorisch betriebener Öffnungsflügel, passend zu zuvor beschriebenem Firstlichtband.

Hinweis: 230V-Verkabelung und Betätigungstasterverkabelung wird dem AN bauseitig bis 3,50 m Höhe gestellt, ist vom AN eigenverantwortlich bis zum Anschluss-/Übergabepunkt zu verziehen und aufzuklemmen.

Leistungsbestandteile
- Auswechselung im Festrahmen des Lichtbands für Flügel
- 2 symmetrische Klappflügel, zentral öffnend
- 2-facher elektromotorischer Antrieb
- ggf. erforderlicher Trafo für Niedervoltantrieb
- Windleitbleche
- Anarbeitung an die Abdichtung/Deckung/Firstlichtband

Zweck: Raumbelüftung
Wärmedurchgang: Ug ≤ 1,6 W/(m2K)

Geometrie/Maße
Ausführung: Klappflügel
Flügelgeometrie: gewölbt, bogenförmig
Teilung: einteiliger Flügel
Öffnungswinkel: 90°
Öffnungsgröße: > 1,50 m2
geometr. wirks Fläche: > 1,00 m2
Lichtbandbreite: ca. 140 cm

Abrechnung je Flügel.

Einbauort: ???
Menge: 0,000 St
DIN 276-18: 362
Leistungsbereiche: 021

**021.08.0090 Firstlichtband, NRWG-Steuerung**
Firstlichtband, NRWG-Steuerung.

Leistungsbestandteile
- Steuerzentrale, akkugepuffert
- E30-Verkabelung zwischen Steuerzentrale und Antrieben
- Deckenrauchmelder
- Aufklemmen
- Inbetriebnahme
- Dokumentation

Zweck: Ausstattung Firstlichtband mit NRWG-Funktion
Vorleistung: Lichtband mit NRWG-elektromotrisch angetriebenen Flügeln aus ges. Position
Folgeleistung: endfertig
Ausstattung: 2x potenzialfreier Kontakt für Aufschaltung BMA/GLT
Ausführung: als Zentralsteuerung für alle NRWG einer Dachfläche
Menge: 0,000 St
DIN 276-18: 362
Leistungsbereiche: 021

**021.08.0100 Firstlichtband, unterseitige Durchsturzsicherung**
Unterseitige Durchsturzsicherung für Firstlichtband aus dem Systemzubehör des Lichtbandherstellers.

Zweck: Sicherung von Verkehrswegen und Arbeitsbereichen auf und unter Flachdächern
Ausführung: Stahlgitter, verzinkt
Vorleistung: Firstlichtband
Gitterweite: max. 200 mm
Lichtbandbreite: ca. 140 cm

Einbauort: ???
Menge: 0,000 m
DIN 276-18: 362
Leistungsbereiche: 021

#### Titel 021.09 Flüssigabdichtung

**021.09.0010 Flüssigabdichtung, 2K-Abdichtungsharz, PMMA**
Flüssigabdichtung aus zweikomponentigem Abdichtungsharz auf Polymethylmetacrylat-Basis.

Leistungsbestandteile
- Untergrundvorbereitung
- pigmentierter Abdichtungsharz
- Einbettung Vlies

Zweck: Bauwerksabdichtung nach DIN 18531
 auf Flachdächern und Balkonen
Vorleistung: Beton oder Estrich
Folgeleistung: Schutzvlies bei Auflegen bzw.
 Aufständern von Fremdbelägen
Materialbasis: Polymethylmethacrylatbasis (PMMA)
Untergrundvorb.: Kugelstrahlen oder Fräsen, nach Wahl des AN, Epoxidharzvoranstrich
Vliesdichte: 110 g/m2
Abdichtungsverbrauch: 3-4 kg/m2
Trockenschichtdicke: mind. 2,10 mm
Einbau: auf bis zu 90° geneigten Flächen
Eigenschaften: naht- und fugenlos,
 temperaturflexibel, wasserdicht,
 perforationsbeständig, uv-beständig,
 Alkali-beständig, elastisch
 rissüberbrückend,
 durchwurzelungsfest
Baustoffklasse: B2/E nach DIN 4102 bzw. EN 13501

Einbauort: ???
Menge: 0,000 m2
DIN 276-18: 363
Leistungsbereiche: 021

**021.09.0020 Sockel, 2K-Abdichtungsharz, PMMA, H=30cm**
Flüssigabdichtung aus zweikomponentigem Abdichtungsharz auf Polymethylmethacrylat-Basis im Sockelbereich.

Leistungsbestandteile
- Flüssigabdichtung Sockel
- Hohlekehlausbildung

Sockelhöhe: 30 cm

Einbauort: ???

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Menge: 0,000 m
DIN 276-18: 363
Leistungsbereiche: 021

**021.09.0030 Dachdurchdringung, PMMA, <500cm2**
Anarbeiten an Dachdurchdringung mit PMMA.

Leistungsumfang
- Anarbeiten von Dachabdichtung an Dachdurchdringung
- Flüssigkunststoff

Zweck: Abdichtung von Dachdurchdringungen
Vorleistung: TGA-Installationen
Querschnitt: bis einschließlich 500 cm2

Einbauort: ???

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Menge: 0,000 St
DIN 276-18: 363
Leistungsbereiche: 021

**021.09.0040 Dachdurchdringung, PMMA, <1500cm2**
Anarbeiten an Dachdurchdringung mit PMMA.

Leistungsumfang
- Anarbeiten von Dachabdichtung an Dachdurchdringung
- Flüssigkunststoff

Zweck: Abdichtung von Dachdurchdringungen
Vorleistung: TGA-Installationen
Querschnitt: bis einschließlich 1.500 cm2

Einbauort: ???

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Menge: 0,000 St
DIN 276-18: 363
Leistungsbereiche: 021

**021.09.0050 Dachdurchdringung, PMMA, <4000cm2**
Anarbeiten an Dachdurchdringung mit PMMA.

Leistungsumfang
- Anarbeiten von Dachabdichtung an Dachdurchdringung
- Flüssigkunststoff

Zweck: Abdichtung von Dachdurchdringungen
Vorleistung: TGA-Installationen
Querschnitt: bis einschließlich 4.000 cm2

Einbauort: ???

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Menge: 0,000 St
DIN 276-18: 363
Leistungsbereiche: 021

**021.09.0060 Dachdurchdringung, PMMA, >4000cm2**
Anarbeiten an Dachdurchdringung mit PMMA.

Leistungsumfang
- Anarbeiten von Dachabdichtung an Dachdurchdringung
- Flüssigkunststoff

Zweck: Abdichtung von Dachdurchdringungen
Vorleistung: TGA-Installationen
Querschnitt: bis einschließlich 4.000 cm2

Einbauort: ???

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Menge: 0,000 St
DIN 276-18: 363
Leistungsbereiche: 021

**021.09.0070 Dachdurchdringung, UP, <500cm2**
Anarbeiten an Dachdurchdringung.

Leistungsumfang
- Untergrundprüfung und -vorbehandlung
- Abdichtungsformteil (Manschette) oder individuelle Ausbildung
- Anarbeiten Flächenabdichtung an Durchdringung

Zweck: Abdichtung von Dachdurchdringungen
Vorleistung: TGA-Installationen
Material: ungesättigte Polyesterharze (UP)
Querschnitt: bis einschließlich 500 cm2

Einbauort: ???
Menge: 0,000 St
DIN 276-18: 363
Leistungsbereiche: 021

**021.09.0080 Dachdurchdringung, UP, <1500cm2**
Anarbeiten an Dachdurchdringung mit flexiblen ungesättigten Polyesterharze (UP).

Leistungsumfang
- Anarbeiten von Dachabdichtung an Dachdurchdringung
- Flüssigkunststoff

Zweck: Abdichtung von Dachdurchdringungen
Vorleistung: TGA-Installationen
Querschnitt: bis einschließlich 1.500 cm2

Einbauort: ???
Menge: 0,000 St
DIN 276-18: 363
Leistungsbereiche: 021

**021.09.0090 Dachdurchdringung, UP, <4000cm2**
Anarbeiten an Dachdurchdringung mit flexiblen ungesättigten Polyesterharze (UP).

Leistungsumfang
- Anarbeiten von Dachabdichtung an Dachdurchdringung
- Flüssigkunststoff

Zweck: Abdichtung von Dachdurchdringungen
Vorleistung: TGA-Installationen
Querschnitt: bis einschließlich 4.000 cm2

Einbauort: ???
Menge: 0,000 St
DIN 276-18: 363
Leistungsbereiche: 021

**021.09.0100 Dachdurchdringung, UP, >4000cm2**
Anarbeiten an Dachdurchdringung mit flexiblen ungesättigten Polyesterharze (UP).

Leistungsumfang
- Anarbeiten von Dachabdichtung an Dachdurchdringung
- Flüssigkunststoff

Zweck: Abdichtung von Dachdurchdringungen
Vorleistung: TGA-Installationen
Querschnitt: bis einschließlich 4.000 cm2

Einbauort: ???
Menge: 0,000 St
DIN 276-18: 363
Leistungsbereiche: 021

**021.09.0110 Dachdurchdringung, PUR-1K, <500cm2**
Anarbeiten an Dachdurchdringung mit einkomponentigem Polyurethanharz.

Leistungsumfang
- Anarbeiten von Dachabdichtung an Dachdurchdringung
- Flüssigkunststoff

Zweck: Abdichtung von Dachdurchdringungen
Vorleistung: TGA-Installationen
Querschnitt: bis einschließlich 500 cm2

Einbauort: ???
Menge: 0,000 St
DIN 276-18: 363
Leistungsbereiche: 021

**021.09.0120 Dachdurchdringung, PUR-1K, <1500cm2**
Anarbeiten an Dachdurchdringung mit einkomponentigem Polyurethanharz.

Leistungsumfang
- Anarbeiten von Dachabdichtung an Dachdurchdringung
- Flüssigkunststoff

Zweck: Abdichtung von Dachdurchdringungen
Vorleistung: TGA-Installationen
Querschnitt: bis einschließlich 1.500 cm2

Einbauort: ???
Menge: 0,000 St
DIN 276-18: 363
Leistungsbereiche: 021

**021.09.0130 Dachdurchdringung, PUR-1K, <4000cm2**
Anarbeiten an Dachdurchdringung mit einkomponentigem Polyurethanharz.

Leistungsumfang
- Anarbeiten von Dachabdichtung an Dachdurchdringung
- Flüssigkunststoff

Zweck: Abdichtung von Dachdurchdringungen
Vorleistung: TGA-Installationen
Querschnitt: bis einschließlich 4.000 cm2

Einbauort: ???
Menge: 0,000 St
DIN 276-18: 363
Leistungsbereiche: 021

**021.09.0140 Dachdurchdringung, PUR-1K, >4000cm2**
Anarbeiten an Dachdurchdringung mit einkomponentigem Polyurethanharz.

Leistungsumfang
- Anarbeiten von Dachabdichtung an Dachdurchdringung
- Flüssigkunststoff

Zweck: Abdichtung von Dachdurchdringungen
Vorleistung: TGA-Installationen
Querschnitt: bis einschließlich 4.000 cm2

Einbauort: ???
Menge: 0,000 St
DIN 276-18: 363
Leistungsbereiche: 021

**021.09.0150 Dachdurchdringung, PUR-2K, <500cm2**
Anarbeiten an Dachdurchdringung mit zweikomponentigem Polyurethanharz.

Leistungsumfang
- Untergrundprüfung und -vorbehandlung
- Abdichtungsformteil (Manschette) oder individuelle Ausbildung
- Anarbeiten Flächenabdichtung an Durchdringung

Zweck: Abdichtung von Dachdurchdringungen
Vorleistung: TGA-Installationen
Material: 2K-PUR (Polyurethanharz)
Trocknung: schnell abbindend
Querschnitt: bis einschließlich 500 cm2

Einbauort: ???
Menge: 0,000 St
DIN 276-18: 363
Leistungsbereiche: 021

**021.09.0160 Sockel, 2K-Abdichtungsharz, PMBC, H=30cm**
Flüssigabdichtung aus zweikomponentigem Abdichtungsharz auf Basis polymermodifizierter Bitumendickbeschichtung im Sockelbereich, zur Herstellung eines vollflächigen Verbunds mit dem Untergrund.

Leistungsbestandteile
- Flüssigabdichtung Sockel, 2 Aufträge
- Verstärkungseinlage
- Hohlkehlausbildung

Zweck: Abdichtung erdüberdeckter Wandaufkantung
Beanspruchung: Wasserdruck
Ausführung: DIN 18533
Wassereínwirkung: W4-E
Vorleistung: Voranstrich/Untergrundvorbehandlung
Folgeleistung: ggf. Auftragen mineralischer Dichtungsschlämme
Sockelhöhe: 30 cm

Einbauort: ???

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Menge: 0,000 m
DIN 276-18: 363
Leistungsbereiche: 021

**021.09.0170 Sockel, 2K-Abdichtungsharz, MDS, H=30cm**
Flüssigabdichtung aus zweikomponentigem Abdichtungsharz auf Basis mineralischer Dichtschlämme im Sockelbereich, zur Herstellung eines vollflächigen Verbunds mit dem Untergrund.

Leistungsbestandteile
- Flüssigabdichtung Sockel, 2 Aufträge frisch-in-frisch
- Verstärkungseinlage
- Hohlekehlausbildung

Zweck
Beanspruchung: Wasserdruck
Vorleistung: Voranstrich/Untergrundvorbehandlung
Folgeleistung: ggf. Auftragen mineralischer Dichtungsschlämme
Ausführung: nach DIN 18533
Wassereinwirkung: W4-E
Sockelhöhe: 30 cm

Einbauort: ???

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Menge: 0,000 m
DIN 276-18: 363
Leistungsbereiche: 021

#### Titel 021.10 Flachdachabläufe/Einbauteile

*Hinweis: ABLÄUFE SENKRECHT*

**021.10.0010 FD-Ablauf, PUR, Klebeflansch, 2tlg, senkr., DN80**
Flachdachablauf mit Klebeflansch, zweiteilig, senkrecht.

Leistungsumfang
- Bemessung durch AN
- Voranstrich
- Flachdachablauf einschl. Klebeflansch
- Aufstockelement einschl. Klebeflansch
- Einmörtelung
- Anarbeiten an Flächenabdichtung
- Siebeinheit

Zweck: Dachentwässerung
Beanspruchung: Regenwasser
Vorleistung: Deckendurchbruch (Rohbau)
Material: Polyurethan
Nenndurchmesser: 80 mm
Ablaufleistung: mind. 5,0 l/s
Einbausituation: Warmdachaufbau

Einbauort: ???

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Menge: 0,000 St
DIN 276-18: 363
Leistungsbereiche: 021

**021.10.0020 FD-Ablauf, PUR, Klebeflansch, 2tlg, senkr., DN100**
Flachdachablauf mit Klebeflansch, zweiteilig, senkrecht.

Leistungsumfang
- Bemessung durch AN
- Voranstrich
- Flachdachablauf einschl. Klebeflansch
- Aufstockelement einschl. Klebeflansch
- Einmörtelung
- Anarbeiten an Flächenabdichtung
- Siebeinheit

Zweck: Dachentwässerung
Beanspruchung: Regenwasser
Vorleistung: Deckendurchbruch (Rohbau)
Material: Polyurethan
Nenndurchmesser: 100 mm
Ablaufleistung: mind. 5,0 l/s
Einbausituation: Warmdachaufbau

Einbauort: ???

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Menge: 0,000 St
DIN 276-18: 363
Leistungsbereiche: 021

**021.10.0030 FD-Ablauf, PUR, Klebeflansch, 2tlg, senkr., DN125**
Flachdachablauf mit Klebeflansch, zweiteilig, senkrecht.

Leistungsumfang
- Bemessung durch AN
- Voranstrich
- Flachdachablauf einschl. Klebeflansch
- Aufstockelement einschl. Klebeflansch
- Einmörtelung
- Anarbeiten an Flächenabdichtung
- Siebeinheit

Zweck: Dachentwässerung
Beanspruchung: Regenwasser
Vorleistung: Deckendurchbruch (Rohbau)
Material: Polyurethan
Nenndurchmesser: 125 mm
Ablaufleistung: mind. 5,0 l/s
Einbausituation: Warmdachaufbau

Einbauort: ???

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Menge: 0,000 St
DIN 276-18: 363
Leistungsbereiche: 021

**021.10.0040 FD-Ablauf, PUR, Klemmflansch, 1tlg, senkr., DN80**
Flachdachablauf mit Klemmflansch, einteilig, senkrecht.

Leistungsumfang
- Bemessung durch AN
- Voranstrich
- Flachdachablauf einschl. Los-Fest-Flansch
- Einmörtelung
- Anarbeiten an Flächenabdichtung
- Siebeinheit

Zweck: Dachentwässerung
Beanspruchung: Regenwasser
Vorleistung: Aussparung Wärmedämmung
Material: Polyurethan
Nenndurchmesser: 80 mm
Ablaufleistung: mind. 5,0 l/s
Einbausituation: Warmdachaufbau

Einbauort: ???

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Menge: 0,000 St
DIN 276-18: 363
Leistungsbereiche: 021

**021.10.0050 FD-Ablauf, PUR, Klemmflansch, 1tlg, senkr., DN100**
Flachdachablauf mit Klemmflansch, einteilig, senkrecht.

Leistungsumfang
- Bemessung durch AN
- Voranstrich
- Flachdachablauf einschl. Los-Fest-Flansch
- Einmörtelung
- Anarbeiten an Flächenabdichtung
- Siebeinheit

Zweck: Dachentwässerung
Beanspruchung: Regenwasser
Vorleistung: Aussparung Wärmedämmung
Material: Polyurethan
Nenndurchmesser: 100 mm
Ablaufleistung: mind. 5,0 l/s
Einbausituation: Warmdachaufbau

Einbauort: ???

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Menge: 0,000 St
DIN 276-18: 363
Leistungsbereiche: 021

**021.10.0060 FD-Ablauf, PUR, Klemmflansch, 1tlg, senkr., DN125**
Flachdachablauf mit Klemmflansch, einteilig, senkrecht.

Leistungsumfang
- Bemessung durch AN
- Voranstrich
- Flachdachablauf einschl. Los-Fest-Flansch
- Einmörtelung
- Anarbeiten an Flächenabdichtung
- Siebeinheit

Zweck: Dachentwässerung
Beanspruchung: Regenwasser
Vorleistung: Aussparung Wärmedämmung
Material: Polyurethan
Nenndurchmesser: 125 mm
Ablaufleistung: mind. 5,0 l/s
Einbausituation: Warmdachaufbau

Einbauort: ???

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Menge: 0,000 St
DIN 276-18: 363
Leistungsbereiche: 021

**021.10.0070 FD-Ablauf, VA, Klebeflansch, 2tlg, senkr., DN70**
Brandschutz-Flachdachablauf mit Klebeflansch, zweiteilig, senkrecht.

Leistungsumfang
- Bemessung durch AN
- Voranstrich
- Flachdachablauf einschl. Klebeflansch
- Aufstockelement einschl. Klebeflansch
- Einmörtelung
- Anarbeiten an Flächenabdichtung
- Siebeinheit

Zweck: Dachentwässerung
Beanspruchung: Regenwasser
Vorleistung: Deckendurchbruch (Rohbau)
Material: Edelstahl 1.4301
Baustoffklasse: A1 "Brandschutz-Ablauf"
Nenndurchmesser: 70 mm
Ablaufleistung: mind. 5,0 l/s
Einbausituation: Warmdachaufbau, neben
 Brandwänden und in
 Brandüberschlagsbereichen

Einbauort: ???

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Menge: 0,000 St
DIN 276-18: 363
Leistungsbereiche: 021

**021.10.0080 FD-Ablauf, VA, Klebeflansch, 2tlg, senkr., DN100**
Brandschutz-Flachdachablauf mit Klebeflansch, zweiteilig, senkrecht.

Leistungsumfang
- Bemessung durch AN
- Voranstrich
- Flachdachablauf einschl. Klebeflansch
- Aufstockelement einschl. Klebeflansch
- Einmörtelung
- Anarbeiten an Flächenabdichtung
- Siebeinheit

Zweck: Dachentwässerung
Beanspruchung: Regenwasser
Vorleistung: Deckendurchbruch (Rohbau)
Material: Edelstahl 1.4301
Baustoffklasse: A1 "Brandschutz-Ablauf"
Nenndurchmesser: 100 mm
Ablaufleistung: mind. 6,0 l/s
Einbausituation: Warmdachaufbau, neben Brandwänden und in Brandüberschlagsbereichen

Einbauort: ???

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Menge: 0,000 St
DIN 276-18: 363
Leistungsbereiche: 021

**021.10.0090 FD-Ablauf, VA, Klebeflansch, 2tlg, senkr., DN125**
Brandschutz-Flachdachablauf mit Klebeflansch, zweiteilig, senkrecht.

Leistungsumfang
- Bemessung durch AN
- Voranstrich
- Flachdachablauf einschl. Klebeflansch
- Aufstockelement einschl. Klebeflansch
- Einmörtelung
- Anarbeiten an Flächenabdichtung
- Siebeinheit

Zweck: Dachentwässerung
Beanspruchung: Regenwasser
Vorleistung: Deckendurchbruch (Rohbau)
Material: Edelstahl 1.4301
Baustoffklasse: A1 "Brandschutz-Ablauf"
Nenndurchmesser: 125 mm
Ablaufleistung: mind. 9,0 l/s
Einbausituation: Warmdachaufbau
Einbausituation: Warmdachaufbau, neben
 Brandwänden und in
 Brandüberschlagsbereichen

Einbauort: ???

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Menge: 0,000 St
DIN 276-18: 363
Leistungsbereiche: 021

**021.10.0100 FD-Ablauf, VA, Klemmflansch, 1tlg, senkr., DN70**
Brandschutz-Flachdachablauf mit Klemmflansch, einteilig, senkrecht.

Leistungsumfang
- Bemessung durch AN
- Voranstrich
- Flachdachablauf einschl. Los-Fest-Flansch
- Einmörtelung
- Anarbeiten an Flächenabdichtung
- Siebeinheit

Zweck: Dachentwässerung
Beanspruchung: Regenwasser
Vorleistung: Aussparung Wärmedämmung
Material: Edelstahl 1.4301
Baustoffklasse: A1 "Brandschutz-Ablauf"
Nenndurchmesser: 80 mm
Ablaufleistung: mind. 5,0 l/s
Einbausituation: Warmdachaufbau, neben
 Brandwänden und in
 Brandüberschlagsbereichen

Einbauort: ???

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Menge: 0,000 St
DIN 276-18: 363
Leistungsbereiche: 021

**021.10.0110 FD-Ablauf, VA, Klemmflansch, 1tlg, senkr., DN100**
Brandschutz-Flachdachablauf mit Klemmflansch, einteilig, senkrecht.

Leistungsumfang
- Bemessung durch AN
- Voranstrich
- Flachdachablauf einschl. Los-Fest-Flansch
- Einmörtelung
- Anarbeiten an Flächenabdichtung
- Siebeinheit

Zweck: Dachentwässerung
Beanspruchung: Regenwasser
Vorleistung: Aussparung Wärmedämmung
Material: Edelstahl 1.4301
Baustoffklasse: A1 "Brandschutz-Ablauf"
Nenndurchmesser: 100 mm
Ablaufleistung: mind. 5,0 l/s
Einbausituation: Warmdachaufbau, neben
 Brandwänden und in
 Brandüberschlagsbereichen

Einbauort: ???

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Menge: 0,000 St
DIN 276-18: 363
Leistungsbereiche: 021

**021.10.0120 FD-Ablauf, VA, Klemmflansch, 1tlg, senkr., DN125**
Brandschutz-Flachdachablauf mit Klemmflansch, einteilig, senkrecht.

Leistungsumfang
- Bemessung durch AN
- Voranstrich
- Flachdachablauf einschl. Los-Fest-Flansch
- Einmörtelung
- Anarbeiten an Flächenabdichtung
- Siebeinheit

Zweck: Dachentwässerung
Beanspruchung: Regenwasser
Vorleistung: Aussparung Wärmedämmung
Material: Edelstahl 1.4301
Baustoffklasse: A1 "Brandschutz-Ablauf"
Nenndurchmesser: 125 mm
Einbausituation: Warmdachaufbau, neben
 Brandwänden und in
 Brandüberschlagsbereichen

Einbauort: ???

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Menge: 0,000 St
DIN 276-18: 363
Leistungsbereiche: 021

*Hinweis: ABLÄUFE SEITLICH*

**021.10.0130 FD-Ablauf, PUR, Klebeflansch, 2tlg, seitlich, DN80**
Flachdachablauf mit Klebeflansch, zweiteilig, mit seitlichem Attikadurchgang.

Leistungsumfang
- Bemessung durch AN
- Voranstrich
- Flachdachablauf einschl. Klebeflansch
- Aufstockelement einschl. Klebeflansch
- Einmörtelung
- Anarbeiten an Flächenabdichtung
- Siebeinheit

Zweck: Dachentwässerung
Beanspruchung: Regenwasser
Vorleistung: Attikadurchbruch (Rohbau)
Material: Polyurethan
Nenndurchmesser: 80 mm
Ablaufleistung: mind. 5,0 l/s
Einbausituation: Warmdachaufbau

Einbauort: ???

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Menge: 0,000 St
DIN 276-18: 363
Leistungsbereiche: 021

**021.10.0140 FD-Ablauf, PUR, Klebeflansch, 2tlg, seitlich, DN100**
Flachdachablauf mit Klebeflansch, zweiteilig, mit seitlichem Attikadurchgang.

Leistungsumfang
- Bemessung durch AN
- Voranstrich
- Flachdachablauf einschl. Klebeflansch
- Aufstockelement einschl. Klebeflansch
- Einmörtelung
- Anarbeiten an Flächenabdichtung
- Siebeinheit

Zweck: Dachentwässerung
Beanspruchung: Regenwasser
Vorleistung: Attikadurchbruch (Rohbau)
Material: Polyurethan
Nenndurchmesser: 100 mm
Ablaufleistung: mind. 5,0 l/s
Einbausituation: Warmdachaufbau

Einbauort: ???

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Menge: 0,000 St
DIN 276-18: 363
Leistungsbereiche: 021

**021.10.0150 FD-Ablauf, PUR, Klebeflansch, 2tlg, seitlich, DN125**
Flachdachablauf mit Klebeflansch, zweiteilig, mit seitlichem Attikadurchgang.

Leistungsumfang
- Bemessung durch AN
- Voranstrich
- Flachdachablauf einschl. Klebeflansch
- Aufstockelement einschl. Klebeflansch
- Einmörtelung
- Anarbeiten an Flächenabdichtung
- Siebeinheit

Zweck: Dachentwässerung
Beanspruchung: Regenwasser
Vorleistung: Attikadurchbruch (Rohbau)
Material: Polyurethan
Nenndurchmesser: 125 mm
Ablaufleistung: mind. 5,0 l/s
Einbausituation: Warmdachaufbau

Einbauort: ???

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Menge: 0,000 St
DIN 276-18: 363
Leistungsbereiche: 021

**021.10.0160 FD-Ablauf, PUR, Klemmflansch, 1tlg, seitlich, DN80**
Flachdachablauf mit Klemmflansch, einteilig, mit seitlichem Attikadurchgang.

Leistungsumfang
- Bemessung durch AN
- Voranstrich
- Flachdachablauf einschl. Los-Fest-Flansch
- Einmörtelung
- Anarbeiten an Flächenabdichtung
- Siebeinheit

Zweck: Dachentwässerung
Beanspruchung: Regenwasser
Vorleistung: Aussparung Wärmedämmung,
 Attikadurchbruch (Rohbau)
Material: Polyurethan
Nenndurchmesser: 80 mm
Ablaufleistung: mind. 5,0 l/s
Einbausituation: Warmdachaufbau

Einbauort: ???

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Menge: 0,000 St
DIN 276-18: 363
Leistungsbereiche: 021

**021.10.0170 FD-Ablauf, PUR, Klemmflansch, 1tlg, seitlich, DN100**
Flachdachablauf mit Klemmflansch, einteilig, mit seitlichem Attikadurchgang.

Leistungsumfang
- Bemessung durch AN
- Voranstrich
- Flachdachablauf einschl. Los-Fest-Flansch
- Einmörtelung
- Anarbeiten an Flächenabdichtung
- Siebeinheit

Zweck: Dachentwässerung
Beanspruchung: Regenwasser
Vorleistung: Aussparung Wärmedämmung,
 Attikadurchbruch (Rohbau)
Material: Polyurethan
Nenndurchmesser: 100 mm
Ablaufleistung: mind. 5,0 l/s
Einbausituation: Warmdachaufbau

Einbauort: ???

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Menge: 0,000 St
DIN 276-18: 363
Leistungsbereiche: 021

**021.10.0180 FD-Ablauf, PUR, Klemmflansch, 1tlg, seitlich, DN125**
Flachdachablauf mit Klemmflansch, einteilig, mit seitlichem Attikadurchgang.

Leistungsumfang
- Bemessung durch AN
- Voranstrich
- Flachdachablauf einschl. Los-Fest-Flansch
- Einmörtelung
- Anarbeiten an Flächenabdichtung
- Siebeinheit

Zweck: Dachentwässerung
Beanspruchung: Regenwasser
Vorleistung: Aussparung Wärmedämmung,
 Attikadurchbruch (Rohbau)
Material: Polyurethan
Nenndurchmesser: 125 mm
Ablaufleistung: mind. 5,0 l/s
Einbausituation: Warmdachaufbau

Einbauort: ???

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Menge: 0,000 St
DIN 276-18: 363
Leistungsbereiche: 021

**021.10.0190 FD-Ablauf, VA, Klebeflansch, 2tlg, seitlich, DN70**
Brandschutz-Flachdachablauf mit Klebeflansch, zweiteilig, seitlicher Ablauf.

Leistungsumfang
- Bemessung durch AN
- Voranstrich
- Flachdachablauf einschl. Klebeflansch
- Aufstockelement einschl. Klebeflansch
- Einmörtelung
- Anarbeiten an Flächenabdichtung
- Siebeinheit

Zweck: Dachentwässerung
Beanspruchung: Regenwasser
Vorleistung: Deckendurchbruch (Rohbau)
Material: Edelstahl 1.4301
Baustoffklasse: A1 "Brandschutz-Ablauf"
Nenndurchmesser: 70 mm
Ablaufleistung: mind. 5,0 l/s
Einbausituation: Warmdachaufbau, neben
 Brandwänden und in
 Brandüberschlagsbereichen

Einbauort: ???

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Menge: 0,000 St
DIN 276-18: 363
Leistungsbereiche: 021

**021.10.0200 FD-Ablauf, VA, Klebeflansch, 2tlg, seitlich, DN100**
Brandschutz-Flachdachablauf mit Klebeflansch, zweiteilig, seitlicher Ablauf.

Leistungsumfang
- Bemessung durch AN
- Voranstrich
- Flachdachablauf einschl. Klebeflansch
- Aufstockelement einschl. Klebeflansch
- Einmörtelung
- Anarbeiten an Flächenabdichtung
- Siebeinheit

Zweck: Dachentwässerung
Beanspruchung: Regenwasser
Vorleistung: Deckendurchbruch (Rohbau)
Material: Edelstahl 1.4301
Baustoffklasse: A1 "Brandschutz-Ablauf"
Nenndurchmesser: 100 mm
Ablaufleistung: mind. 6,0 l/s
Einbausituation: Warmdachaufbau, neben Brandwänden und in Brandüberschlagsbereichen

Einbauort: ???

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Menge: 0,000 St
DIN 276-18: 363
Leistungsbereiche: 021

**021.10.0210 FD-Ablauf, VA, Klebeflansch, 2tlg, seitlich, DN125**
Brandschutz-Flachdachablauf mit Klebeflansch, zweiteilig, seitlicher Ablauf.

Leistungsumfang
- Bemessung durch AN
- Voranstrich
- Flachdachablauf einschl. Klebeflansch
- Aufstockelement einschl. Klebeflansch
- Einmörtelung
- Anarbeiten an Flächenabdichtung
- Siebeinheit

Zweck: Dachentwässerung
Beanspruchung: Regenwasser
Vorleistung: Deckendurchbruch (Rohbau)
Material: Edelstahl 1.4301
Baustoffklasse: A1 "Brandschutz-Ablauf"
Nenndurchmesser: 125 mm
Ablaufleistung: mind. 9,0 l/s
Einbausituation: Warmdachaufbau
Einbausituation: Warmdachaufbau, neben
 Brandwänden und in
 Brandüberschlagsbereichen

Einbauort: ???

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Menge: 0,000 St
DIN 276-18: 363
Leistungsbereiche: 021

**021.10.0220 FD-Ablauf, VA, Klemmflansch, 1tlg, seitlich, DN70**
Brandschutz-Flachdachablauf mit Klemmflansch, einteilig, seitlicher Ablauf.

Leistungsumfang
- Bemessung durch AN
- Voranstrich
- Flachdachablauf einschl. Los-Fest-Flansch
- Einmörtelung
- Anarbeiten an Flächenabdichtung
- Siebeinheit

Zweck: Dachentwässerung
Beanspruchung: Regenwasser
Vorleistung: Aussparung Wärmedämmung
Material: Edelstahl 1.4301
Baustoffklasse: A1 "Brandschutz-Ablauf"
Nenndurchmesser: 80 mm
Ablaufleistung: mind. 5,0 l/s
Einbausituation: Warmdachaufbau, neben
 Brandwänden und in
 Brandüberschlagsbereichen

Einbauort: ???

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Menge: 0,000 St
DIN 276-18: 363
Leistungsbereiche: 021

**021.10.0230 FD-Ablauf, VA, Klemmflansch, 1tlg, seitlich, DN100**
Brandschutz-Flachdachablauf mit Klemmflansch, einteilig, seitlicher Ablauf.

Leistungsumfang
- Bemessung durch AN
- Voranstrich
- Flachdachablauf einschl. Los-Fest-Flansch
- Einmörtelung
- Anarbeiten an Flächenabdichtung
- Siebeinheit

Zweck: Dachentwässerung
Beanspruchung: Regenwasser
Vorleistung: Aussparung Wärmedämmung
Material: Edelstahl 1.4301
Baustoffklasse: A1 "Brandschutz-Ablauf"
Nenndurchmesser: 100 mm
Ablaufleistung: mind. 5,0 l/s
Einbausituation: Warmdachaufbau, neben
 Brandwänden und in
 Brandüberschlagsbereichen

Einbauort: ???

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Menge: 0,000 St
DIN 276-18: 363
Leistungsbereiche: 021

**021.10.0240 FD-Ablauf, VA, Klemmflansch, 1tlg, seitlich, DN125**
Brandschutz-Flachdachablauf mit Klemmflansch, einteilig, seitlicher Ablauf.

Leistungsumfang
- Bemessung durch AN
- Voranstrich
- Flachdachablauf einschl. Los-Fest-Flansch
- Einmörtelung
- Anarbeiten an Flächenabdichtung
- Siebeinheit

Zweck: Dachentwässerung
Beanspruchung: Regenwasser
Vorleistung: Aussparung Wärmedämmung
Material: Edelstahl 1.4301
Baustoffklasse: A1 "Brandschutz-Ablauf"
Nenndurchmesser: 125 mm
Einbausituation: Warmdachaufbau, neben
 Brandwänden und in
 Brandüberschlagsbereichen

Einbauort: ???

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Menge: 0,000 St
DIN 276-18: 363
Leistungsbereiche: 021

*Hinweis: NOTÜBERLÄUFE*

**021.10.0250 Speier, Zn, DN40**
Wasserspeier als Notentwässerung mit Rundrohr.

Leistungsumfang
- Bemessung durch AN
- Speierelement mit Winkelflansch
- Schutzabdeckung
- Einmörtelung
- Anarbeiten an Flächenabdichtung

Zweck: Dachentwässerung
Beanspruchung: Regenwasser
Vorleistung: Attikadurchbruch (Rohbau)
Folgeleistung: Anarbeiten der Dachabdichtung
Material: Titanzink
Nenndurchmesser: 40 mm
Länge: 800 mm
Ablaufleistung: mind. 5,0 l/s
Einbausituation: Warmdachaufbau

Einbauort: Balkone

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Menge: 0,000 St
DIN 276-18: 363
Leistungsbereiche: 021

**021.10.0260 Speier, Zn, DN50**
Wasserspeier als Notentwässerung mit Rundrohr.

Leistungsumfang
- Bemessung durch AN
- Speierelement mit Winkelflansch
- Schutzabdeckung
- Einmörtelung
- Anarbeiten an Flächenabdichtung

Zweck: Dachentwässerung
Beanspruchung: Regenwasser
Vorleistung: Attikadurchbruch (Rohbau)
Folgeleistung: Anarbeiten der Dachabdichtung
Material: Titanzink
Nenndurchmesser: 50 mm
Länge: 800 mm
Ablaufleistung: mind. 5,0 l/s
Einbausituation: Warmdachaufbau

Einbauort: Balkone

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Menge: 0,000 St
DIN 276-18: 363
Leistungsbereiche: 021

**021.10.0270 Speier, Zn, DN70**
Wasserspeier als Notentwässerung mit Rundrohr.

Leistungsumfang
- Bemessung durch AN
- Speierelement mit Winkelflansch
- Schutzabdeckung
- Einmörtelung
- Anarbeiten an Flächenabdichtung

Zweck: Dachentwässerung
Beanspruchung: Regenwasser
Vorleistung: Attikadurchbruch (Rohbau)
Folgeleistung: Anarbeiten der Dachabdichtung
Material: Titanzink
Nenndurchmesser: 70 mm
Länge: 800 mm
Ablaufleistung: mind. 5,0 l/s
Einbausituation: Warmdachaufbau

Einbauort: Balkone

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Menge: 0,000 St
DIN 276-18: 363
Leistungsbereiche: 021

**021.10.0280 Speier, Zn, DN100**
Wasserspeier als Notentwässerung mit Rundrohr.

Leistungsumfang
- Bemessung durch AN
- Speierelement mit Winkelflansch
- Schutzabdeckung
- Einmörtelung
- Anarbeiten an Flächenabdichtung

Zweck: Dachentwässerung
Beanspruchung: Regenwasser
Vorleistung: Attikadurchbruch (Rohbau)
Folgeleistung: Anarbeiten der Dachabdichtung
Material: Titanzink
Nenndurchmesser: 100 mm
Länge: 800 mm
Ablaufleistung: mind. 5,0 l/s
Einbausituation: Warmdachaufbau

Einbauort: ???

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Menge: 0,000 St
DIN 276-18: 363
Leistungsbereiche: 021

**021.10.0290 Speier, Zn, Rechteckrohr, 100x100mm**
Wasserspeier als Notentwässerung mit Titanzink-Rechteckrundrohr.

Leistungsumfang
- Bemessung durch AN
- Speierelement mit Winkelflansch
- Schutzabdeckung
- Einmörtelung
- Anarbeiten an Flächenabdichtung

Zweck: Dachentwässerung
Beanspruchung: Regenwasser
Vorleistung: Attikadurchbruch (Rohbau)
Folgeleistung: Anarbeiten der Dachabdichtung
Material: Titanzink, gekantet, gelötet
Abmessungen: 200x100 mm
Länge: bis 800 mm
Ablaufleistung: mind. 5,0 l/s
Einbausituation: Warmdachaufbau

Einbauort: ???

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Menge: 0,000 St
DIN 276-18: 363
Leistungsbereiche: 021

**021.10.0300 Speier, Zn, Rechteckrohr, 200x100mm**
Wasserspeier als Notentwässerung mit Rechteckrohr.

LLeistungsumfang
- Bemessung durch AN
- Speierelement mit Winkelflansch
- Schutzabdeckung
- Einmörtelung
- Anarbeiten an Flächenabdichtung

Zweck: Dachentwässerung
Beanspruchung: Regenwasser
Vorleistung: Attikadurchbruch (Rohbau)
Folgeleistung: Anarbeiten der Dachabdichtung
Material: Titanzink, gekantet, gelötet
Abmessungen: 200x100 mm
Länge: 800 mm
Ablaufleistung: mind. 5,0 l/s
Einbausituation: Warmdachaufbau

Einbauort: ???

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Menge: 0,000 St
DIN 276-18: 363
Leistungsbereiche: 021

**021.10.0310 Speier, Zn, Rechteckrohr, 300x100mm**
Wasserspeier als Notentwässerung mit Rechteckrohr.

Leistungsumfang
- Bemessung durch AN
- Speierelement mit Winkelflansch
- Schutzabdeckung
- Einmörtelung
- Anarbeiten an Flächenabdichtung

Zweck: Dachentwässerung
Beanspruchung: Regenwasser
Vorleistung: Attikadurchbruch (Rohbau)
Folgeleistung: Anarbeiten der Dachabdichtung
Material: Titanzink, gekantet, gelötet
Abmessungen: 300x100 mm
Länge: 800 mm
Ablaufleistung: mind. 5,0 l/s
Einbausituation: Warmdachaufbau

Einbauort: ???

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Menge: 0,000 St
DIN 276-18: 363
Leistungsbereiche: 021

**021.10.0320 Notüberlauf, PVC, DN70**
Flachdach-Notüberlauf zum Anschluss in die Flachdachabdichtung.

Leistungsumfang
- Bemessung durch AN
- Voranstrich
- Speierelement mit Winkelflansch
- Schutzabdeckung
- Einmörtelung
- Anarbeiten an Flächenabdichtung
- Siebeinheit
- Aufstockelement

Zweck: Dachentwässerung
Beanspruchung: Regenwasser
Vorleistung: Attikadurchbruch (Rohbau)
Folgeleistung: Anarbeiten der Dachabdichtung
Material: Polyvinylchlorid (PVC)
Nenndurchmesser: 70 mm
Länge: 300 mm
Ablaufleistung: mind. 5,0 l/s
Einbausituation: Warmdachaufbau

Einbauort: ???

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Menge: 0,000 St
DIN 276-18: 363
Leistungsbereiche: 021

**021.10.0330 Notüberlauf, PVC, DN100**
Flachdach-Notüberlauf zum Anschluss in die Flachdachabdichtung.

Leistungsumfang
- Bemessung durch AN
- Voranstrich
- Speierelement mit Winkelflansch
- Schutzabdeckung
- Einmörtelung
- Anarbeiten an Flächenabdichtung
- Siebeinheit
- Aufstockelement

Zweck: Dachentwässerung
Beanspruchung: Regenwasser
Vorleistung: Attikadurchbruch (Rohbau)
Folgeleistung: Anarbeiten der Dachabdichtung
Material: Polyvinylchlorid (PVC)
Nenndurchmesser: 100 mm
Länge: 300 mm
Ablaufleistung: mind. 5,0 l/s
Einbausituation: Warmdachaufbau

Einbauort: ???

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Menge: 0,000 St
DIN 276-18: 363
Leistungsbereiche: 021

**021.10.0340 Notüberlauf, PVC, DN125**
Flachdach-Notüberlauf zum Anschluss in die Flachdachabdichtung.

Leistungsumfang
- Bemessung durch AN
- Voranstrich
- Speierelement mit Winkelflansch
- Schutzabdeckung
- Einmörtelung
- Anarbeiten an Flächenabdichtung
- Siebeinheit
- Aufstockelement

Zweck: Dachentwässerung
Beanspruchung: Regenwasser
Vorleistung: Attikadurchbruch (Rohbau)
Folgeleistung: Anarbeiten der Dachabdichtung
Material: Polyvinylchlorid (PVC)
Nenndurchmesser: 125 mm
Länge: 300 mm
Ablaufleistung: mind. 5,0 l/s
Einbausituation: Warmdachaufbau

Einbauort: ???

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Menge: 0,000 St
DIN 276-18: 363
Leistungsbereiche: 021

**021.10.0350 Notüberlauf, PVC, DN150**
Flachdach-Notüberlauf zum Anschluss in die Flachdachabdichtung.

Leistungsumfang
- Bemessung durch AN
- Voranstrich
- Speierelement mit Winkelflansch
- Schutzabdeckung
- Einmörtelung
- Anarbeiten an Flächenabdichtung
- Siebeinheit
- Aufstockelement

Zweck: Dachentwässerung
Beanspruchung: Regenwasser
Vorleistung: Attikadurchbruch (Rohbau)
Folgeleistung: Anarbeiten der Dachabdichtung
Material: Polyvinylchlorid (PVC)
Nenndurchmesser: 150 mm
Länge: 300 mm
Ablaufleistung: mind. 5,0 l/s
Einbausituation: Warmdachaufbau

Einbauort: ???

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Menge: 0,000 St
DIN 276-18: 363
Leistungsbereiche: 021

*Hinweis: FLACHDACHENTLÜFTER*

**021.10.0360 Flachdachentlüfter, NW=100mm**
Flachdachentlüfterelement zum Anschluss in die Flachdachabdichtung.

Leistungsbestandteile
- Klebeflasch
- Aufstockelement
- Abdeckhaube

Zweck: Belüftung/Trocknung des Flachdachaufbaus
Vorleistung: Wärmedämmung
Folgeleistung: Dachabdichtung
Nennweite: bis ca. 100 mm

Einbauort: ???

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Menge: 0,000 St
DIN 276-18: 363
Leistungsbereiche: 021

*Hinweis: KABEL- UND ROHRDURCHFÜHRUNGEN*

**021.10.0370 Schwanenhals für Leitungsdurchtritt DN25**
Flachdachdurchführung als Schwanenhals, komplett mit Anschlussmanschette zum Anschluss der Kunststoffabdichtung.

Leistungsumfang
- Schwanenhals-Formteil
- Dichtflansch als Überwurf
- Einbau
- Anarbeiten an Abdichtung

Zweck: hinterlaufsicherer Durchtritt von Kabeln und Leitungen durch die Dachabdichtung
Vorleistung; Dampfsperre/Dachabdichtung
Folgeleistung: Kabeldurchfädelung (bauseitig) Schrumpfschlauchdichtung zum Kabel (bauseitig)
Material: Verzinktes Stahlrohr
Durchmesser: DN 25
Form: "Spazierstock"-Bogen, Kabelaustritt nach unten
Eindichtung: Flansch in Höhe Dampfsperre, Flansch in Höhe Dachabdichtung
Radius: mind. 25 cm
Material: Stahl, verzinkt oder Edelstahl

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Menge: 0,000 St
DIN 276-18: 363
Leistungsbereiche: 021
Zeitansatz: 0,25

**021.10.0380 Schwanenhals für Leitungsdurchtritt DN50**
Flachdachdurchführung als Schwanenhals, komplett mit Anschlussmanschette zum Anschluss der Kunststoffabdichtung.

Leistungsumfang
- Schwanenhals-Formteil
- Dichtflansch als Überwurf
- Einbau
- Anarbeiten an Abdichtung

Zweck: hinterlaufsicherer Durchtritt von Kabeln und Leitungen durch die Dachabdichtung
Vorleistung; Dampfsperre/Dachabdichtung
Folgeleistung: Kabeldurchfädelung (bauseitig) Schrumpfschlauchdichtung zum Kabel (bauseitig)
Material: Verzinktes Stahlrohr
Durchmesser: DN 50
Form: "Spazierstock"-Bogen, Kabelaustritt nach unten
Eindichtung: Flansch in Höhe Dampfsperre, Flansch in Höhe Dachabdichtung
Radius: mind. 30 cm
Material: Stahl, verzinkt oder Edelstahl

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Menge: 0,000 St
DIN 276-18: 363
Leistungsbereiche: 021
Zeitansatz: 0,25

**021.10.0390 Schwanenhals für Leitungsdurchtritt DN75**
Flachdachdurchführung als Schwanenhals, komplett mit Anschlussmanschette zum Anschluss der Kunststoffabdichtung.

Leistungsumfang
- Schwanenhals-Formteil
- Dichtflansch als Überwurf
- Einbau
- Anarbeiten an Abdichtung

Zweck: hinterlaufsicherer Durchtritt von Kabeln und Leitungen durch die Dachabdichtung
Vorleistung; Dampfsperre/Dachabdichtung
Folgeleistung: Kabeldurchfädelung (bauseitig) Schrumpfschlauchdichtung zum Kabel (bauseitig)
Material: Verzinktes Stahlrohr
Durchmesser: DN 75
Form: "Spazierstock"-Bogen, Kabelaustritt nach unten
Eindichtung: Flansch in Höhe Dampfsperre
 Flansch in Höhe Dachabdichtung
Radius: mind. 45 cm
Material: Stahl, verzinkt oder Edelstahl

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Menge: 0,000 St
DIN 276-18: 363
Leistungsbereiche: 021
Zeitansatz: 0,25

*Hinweis: ENTWÄSSERUNGSRINNEN*

**021.10.0400 Entwässerungsrinne, V2A-Rost, B=15cm, A15**
Entwässerungsrinne mit V2A-Gitterrostabdeckung, Belastungsklasse A15.

Leistungsbestandteil
- Entwässerungsrinne
- Anschluss an die innenliegende Entwässerung
- Gitterrostabdeckung

Zweck: Entwässerung
Beanspruchung: Verkehrslasten durch Personen
Höhe: ca. 15 cm
Breite: ca. 15 cm
Rinnenkörper: Faserzement
Gitterrostabdeckung: Edelstahl, V2A
Belastungsklasse: A15
Einbausituation: vor Fassaden

Einbauort: ???

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Menge: 0,000 m
DIN 276-18: 363
Leistungsbereiche: 021

**021.10.0410 Entwässerungsrinne, Stahlrost, B=15cm, A15**
Entwässerungsrinne mit Stahlrostabdeckung, Belastungsklasse A15.

Leistungsumfang
- Anschluss an die innenliegende Entwässerung

Leistungsbestandteil
- Gitterrostabdeckung

Zweck: Entwässerung
Beanspruchung: Verkehrslasten durch Personen
Höhe: ca. 15 cm
Breite: ca. 15 cm
Rinnenkörper: Polymerbeton
Gitterrostabdeckung: Stahl, verzinkt
Belastungsklasse: A15
Einbausituation: vor Fassaden

Einbauort: ???

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Menge: 0,000 m
DIN 276-18: 363
Leistungsbereiche: 021

**021.10.0420 Entwässerungsrinne, Gussrost, B=15cm, C250**
Entwässerungsrinne mit Gussrostabdeckung in einer Breite von 15 cm ausgelegt für die Belastungsklasse A15.

Leistungsumfang
- Anschluss an die innenliegende Entwässerung

Leistungsbestandteil
- Gitterrostabdeckung

Zweck: Entwässerung
Beanspruchung: Verkehrslasten durch Personen
Höhe: ca. 15 cm
Breite: ca. 15 cm
Rinnenkörper: Polymerbeton
Gitterrostabdeckung: Gusseisen
Belastungsklasse: C250
Einbausituation: vor Fassaden

Einbauort: ???

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Menge: 0,000 m
DIN 276-18: 363
Leistungsbereiche: 021

#### Titel 021.11 Personensicherung

*Hinweis: DACHRANDGELÄNDER*

**021.11.0010 Dachrandgeländer, fest, aufgeschweißt**
Sicherheitsgeländer als Absturzsicherung, aufgeschweißt auf Bitumenbahn, durchdringungsfrei.

Leistungsbestandteile
- Auslegerschiene
- Pfostenmodul
- Geländerholm
- Zwischenholm

Zweck: Absturzsicherung am Dachrand
Vorleistung: Flachdach mit Bitumenabdichtung
Folgeleistung: endfertig
Schutzklasse: A nach DIN 13374
Höhe: mind. 1,10 m ü. OKF
Holmenabstand: < 470 mm
Aufstellung: senkrecht
Befestigung: Bitumenpatches (bauseitig), aufgeschweißt
Ausführung: fest, nicht klappbar
Material: Aluminium

Einbauort: ???

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Menge: 0,000 m
DIN 276-18: 369
Leistungsbereiche: 021

**021.11.0020 Dachrandgeländer, fest, geklebt**
Sicherheitsgeländer als klappbare Absturzsicherung, geklebt auf Dachfolie, durchdringungsfrei.

Leistungsbestandteile
- Auslegerschiene
- Pfostenmodul
- Geländerholm
- Zwischenholm

Zweck: Absturzsicherung am Dachrand
Vorleistung: Flachdach mit Folienabdichtung
Folgeleistung: endfertig
Schutzklasse: A nach DIN 13374
Höhe: mind. 1,10 m ü. OKF
Holmenabstand: < 470 mm
Aufstellung: senkrecht
Befestigung: Folienpatches (bauseitig), geklebt
Ausführung: fest, nicht klappbar
Material: Aluminium

Einbauort: ???

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Menge: 0,000 m
DIN 276-18: 369
Leistungsbereiche: 021

**021.11.0030 Dachrandgeländer, fest, Auflast bauseitig**
Sicherheitsgeländer als Absturzsicherung, befestigt durch bauseitige Auflast, durchdringungsfrei.

Leistungsbestandteile
- Auslegerschiene mit Lastaufnahmeflächen
- Schutzvlies
- Pfostenmodul
- Geländerholm
- Zwischenholm

Zweck: Absturzsicherung am Dachrand
Vorleistung: Flachdach mit 0-5° Dachneigung
Folgeleistung: Dachbegrünung, Kies
Schutzklasse: A nach DIN 13374
Höhe: mind. 1,10 m ü. OKF
Holmenabstand: < 470 mm
Aufstellung: senkrecht
Befestigung: durch Gegengewicht wie z. B. Dachbegrünung oder Kies
Ausführung: fest, nicht klappbar
Material: Aluminium

Einbauort: ???

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Menge: 0,000 m
DIN 276-18: 369
Leistungsbereiche: 021

**021.11.0040 Dachrandgeländer, fest, Auflast Systemgewichte**
Sicherheitsgeländer als Absturzsicherung, befestigt durch Auflast mit Systemgewichten, durchdringungsfrei.

Leistungsbestandteile
- Schutzvlies
- Systemgewichte
- Pfosten
- Geländerholm
- Zwischenholm

Zweck: Absturzsicherung am Dachrand
Vorleistung: Flachdach mit 0-5° Dachneigung
Folgeleistung: endfertig
Schutzklasse: A nach DIN 13374
Höhe: mind. 1,10 m ü OKF
Holmenabstand: < 470 mm
Aufstellung: senkrecht
Befestigung: durch Systemgewichte
Ausführung: fest, nicht klappbar
Material: Aluminium

Einbauort: ???

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Menge: 0,000 m
DIN 276-18: 369
Leistungsbereiche: 021

**021.11.0050 Dachrandgeländer, klappbar, aufgeschweißt**
Sicherheitsgeländer als klappbare Absturzsicherung, aufgeschweißt auf Bitumenbahn, durchdringungsfrei.

Leistungsbestandteile
- Auslegerschiene
- Pfosten, klappbar
- Geländerholm
- Zwischenholm

Zweck: Absturzsicherung am Dachrand
Vorleistung: Flachdach mit 0-5° Dachneigung
Folgeleistung: endfertig
Schutzklasse: A nach DIN 13374
Höhe: mind. 1,10 m ü. OKF
Holmenabstand: < 470 mm
Aufstellung: senkrecht oder mit Innenneigung
Befestigung: Bitumenpatches (bauseitig), aufgeschweißt
Ausführung: klappbar, umlegbar
Material: Aluminium

Einbauort: ???

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Menge: 0,000 m
DIN 276-18: 369
Leistungsbereiche: 021

**021.11.0060 Dachrandgeländer, klappbar, geklebt**
Sicherheitsgeländer als klappbare Absturzsicherung, geklebt auf Dachfolie, durchdringungsfrei.

Leistungsbestandteile
- Auslegerschiene
- Pfosten, klappbar
- Geländerholm
- Zwischenholm

Zweck: Absturzsicherung am Dachrand
Vorleistung: Flachdach mit 0-5° Dachneigung
Folgeleistung: endfertig
Schutzklasse: A nach DIN 13374
Höhe: mind. 1,10 m ü. OKF
Holmenabstand: < 470 mm
Aufstellung: senkrecht oder mit Innenneigung
Befestigung: Folienpatches (bauseitig), geklebt
Ausführung: klappbar, umlegbar
Material: Aluminium

Einbauort: ???

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Menge: 0,000 m
DIN 276-18: 369
Leistungsbereiche: 021

**021.11.0070 Dachrandgeländer, klappbar, Auflast bauseitig**
Sicherheitsgeländer als klappbare Absturzsicherung, befestigt durch bauseitige Auflast, durchdringungsfrei.

Leistungsbestandteile
- Auslegerschiene mit Lastaufnahmeflächen
- Pfosten, klappbar
- Geländerholm
- Zwischenholm

Zweck: Absturzsicherung am Dachrand
Vorleistung: Flachdach mit 0-5° Dachneigung
Folgeleistung: Dachbegrünung, Kies
Schutzklasse: A nach DIN 13374
Höhe: mind. 1,10 m ü. OKF
Holmenabstand: < 470 mm
Aufstellung: senkrecht oder mit Innenneigung
Befestigung: durch Gegengewicht wie z. B. Dachbegrünung oder Kies
Ausführung: klappbar, umlegbar
Material: Aluminium

Einbauort: ???

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Menge: 0,000 m
DIN 276-18: 369
Leistungsbereiche: 021

**021.11.0080 Dachrandgeländer, klappbar, Auflast Systemgewichte**
Sicherheitsgeländer als klappbare Absturzsicherung, befestigt durch Auflast mit Systemgewichten, durchdringungsfrei.

Leistungsbestandteile
- Auslegerschiene
- Systemgewichte
- Pfosten, klappbar
- Geländerholm
- Zwischenholm

Zweck: Absturzsicherung am Dachrand
Vorleistung: Flachdach mit 0-5° Dachneigung
Folgeleistung: endfertig
Schutzklasse: A nach DIN 13374
Höhe: mind. 1,10 m ü. OKF
Holmenabstand: < 470 mm
Aufstellung: senkrecht oder mit Innenneigung
Befestigung: durch Systemgewichte
Ausführung: klappbar, umlegbar
Material: Aluminium

Einbauort: ???

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Menge: 0,000 m
DIN 276-18: 369
Leistungsbereiche: 021

**021.11.0090 Eckstück, Dachrandgeländer**
Eckelement für Dachrandgeländer, zweiteilig, für Geländer- und Zwischenholm einschl. Befestigungsset.

Zweck: Ausführung von Ecken und Kurven
Material: Aluminium

Einbauort: ???
Menge: 0,000 St
DIN 276-18: 369
Leistungsbereiche: 021

**021.11.0100 Bordbrett, Dachrandgeländer, >150mm**
Bordbrett für Dachrandgeländer.

Zweck: Absturzsicherung am Dachrand
Vorleistung: Flachdach ohne Attika oder Umrandung
Folgeleistung: endfertig
Höhe: mind. 150 mm von OKF
Zwischenräume: < 20 mm
Material: Holz

Einbauort: ???
Menge: 0,000 m
DIN 276-18: 369
Leistungsbereiche: 021

*Hinweis: LICHTKUPPELGELÄNDER*

**021.11.0110 Schutzgeländer, Lichtkuppel, aufgeschweisst**
Schutzgeländer für Lichtkuppeln, zum Aufschweißen auf Bitumenabdichtung, durchdringungsfrei.

Zweck: Absturzsicherung für nicht durchtrittsichere Lichtkuppeln
Vorleistung: Lichtkuppel, Flachdach mit Bitumenfolie
Folgeleistung: endfertig
Material: Alu
Befestigung: aufgeschweißt auf Bitumenfolie
Umwehrungsgröße: ca 2,50x2,50 m
Höhe: mind. 1,10 m ü. OKF

Einbauort: ???
Menge: 0,000 St
DIN 276-18: 334
Leistungsbereiche: 031

**021.11.0120 Schutzgeländer, Lichtkuppel, geklebt**
Schutzgeländer für Lichtkuppeln, zum Kleben auf Folienabdichtung, durchdringungsfrei.

Zweck: Absturzsicherung für nicht durchtrittsichere Lichtkuppeln
Vorleistung: Lichtkuppel, Flachdach mit Folienabdichtung
Folgeleistung: endfertig
Material: Alu
Befestigung: geklebt auf Folienabdichtung
Umwehrungsgröße: ca 2,50x2,50 m
Höhe: mind. 1,10 m ü. OKF

Einbauort: ???
Menge: 0,000 St
DIN 276-18: 334
Leistungsbereiche: 031

**021.11.0130 Schutzgeländer, Lichtkuppel, Auflast bauseit.**
Schutzgeländer für Lichtkuppeln, befestigt durch bauseitiges Auflast, durchdringungsfrei.

Zweck: Absturzsicherung für nicht durchtrittsichere Lichtkuppeln
Vorleistung: Lichtkuppel, Flachdach
Folgeleistung: Dachbegrünung, Kies
Material: Alu
Befestigung: durch Gegengewicht wie z. B. Dachbegrünung oder Kies
Umwehrungsgröße: ca 2,50x2,50 m
Höhe: mind. 1,10 m ü. OKF

Einbauort: ???
Menge: 0,000 St
DIN 276-18: 334
Leistungsbereiche: 031

**021.11.0140 Schutzgeländer, Lichtkuppel, Auflast Systemgewichte**
Schutzgeländer für Lichtkuppeln, befestigt durch Auflast mit Systemgewichten, durchdringungsfrei.

Zweck: Absturzsicherung für nicht durchtrittsichere Lichtkuppeln
Vorleistung: Lichtkuppel, Flachdach
Folgeleistung: endfertig
Material: Alu
Befestigung: mit Systemgewichten
Umwehrungsgröße: ca. 2,50x2,50 m
Höhe: mind. 1,10 m ü. OKF

Einbauort: ???
Menge: 0,000 St
DIN 276-18: 334
Leistungsbereiche: 031

*Hinweis: EINZELANSCHLAGPUNKTE*

**021.11.0150 Einzelanschlagpunkt, aufgeschweißt**
Einzelanschlagpunkt aufgeschweißt auf Bitumenbahn, nach DIN EN 795, durchdringungsfrei.

Leistungsbestandteile
- Anschlagpunkt mit Öse
- Querstreben zur Aufnahme des Bitumenpatches

Zweck: Absturzsicherungspunkt zum Einhängen eines Sicherungsseils einer persönlichen Schutzausrüstung
Vorleistung: Flachdach mit Bitumenabdichtung
Folgeleistung: endfertig
Typ: A nach DIN EN 795
Befestigungsart: Bitumenpatch (bauseitig), aufgeschweißt

Einbauort: ???
Menge: 0,000 St
DIN 276-18: 369
Leistungsbereiche: 021

**021.11.0160 Einzelanschlagpunkt, geklebt**
Einzelanschlagpunkt geklebt auf Dachfolie,nach DIN EN 795, durchdringungsfrei.

Leistungsbestandteile
- Anschlagpunkt mit Öse
- Querstreben zur Aufnahme des Folienpatches

Zweck: Absturzsicherungspunkt zum Einhängen eines Sicherungsseils einer persönlichen Schutzausrüstung
Vorleistung: Flachdach mit Folienabdichtung
Folgeleistung: endfertig
Typ: A nach DIN EN 795
Befestigungsart: Folienpatch (bauseitig), geklebt

Einbauort: ???
Menge: 0,000 St
DIN 276-18: 369
Leistungsbereiche: 021

**021.11.0170 Einzelanschlagpunkt, Auflast bauseitig**
Einzelanschlagpunkt befestigt durch bauseitige Auflast, nach DIN EN 795, durchdringungsfrei.

Leistungsbestandteile
- Anschlagpunkt mit Öse
- Querstreben
- Vliesmatte

Zweck: Absturzsicherungspunkt zum Einhängen eines Sicherungsseils einer persönlichen Schutzausrüstung
Vorleistung: Flachdach
Folgeleistung: Dachbegrünung, Kies
Typ: E nach DIN EN 795
Befestigung: durch Gegengewicht wie z. B. Dachbegrünung oder Kies

Einbauort: ???
Menge: 0,000 St
DIN 276-18: 369
Leistungsbereiche: 021

**021.11.0180 Einzelanschlagpunkt, Klebeanker, gedämmt**
Einzelanschlagpunkt für gedämmte Flachdächer als Klebeanker im Beton nach DIN EN 795.

Leistungsbestandteile
- Anschlagpunkt mit Öse
- Einarbeitung in Dachabdichtung

Zweck: Absturzsicherungspunkt zum Einhängen eines Sicherungsseils einer persönlichen Schutzausrüstung
Vorleistung: Flachdach (Stb.)
Folgeleistung: endfertig
Typ: A nach DIN EN 795
Material: Edelstahl
Befestigungsart: Klebeanker im Beton
Dachaufbauhöhe: ca. 25-40 cm

Einbauort: ???

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Menge: 0,000 St
DIN 276-18: 369
Leistungsbereiche: 021

**021.11.0190 Einzelanschlagpunkt, Klebeanker, ungedämmt**
Einzelanschlagpunkt für ungedämmte Flachdächer als Klebeanker im Beton nach DIN EN 795.

Leistungsbestandteile
- Anschlagpunkt mit Öse
- Einarbeitung in Dachabdichtung

Zweck: Absturzsicherungspunkt zum Einhängen eines Sicherungsseils einer persönlichen Schutzausrüstung
Vorleistung: Flachdach (Stb.)
Folgeleistung: endfertig
Typ: A nach DIN EN 795
Material: Edelstahl
Befestigungsart: Klebeanker im Beton
Dachaufbauhöhe: ca. 10 cm

Einbauort: ???
Menge: 0,000 St
DIN 276-18: 369
Leistungsbereiche: 021

**021.11.0200 Einzelanschlagpunkt, Stahlträger, klemmverschraubt**
Einzelanschlagpunkt für Stahlträger, befestigt mit Trägerklemmen nach DIN EN 795.

Zweck: Absturzsicherungspunkt zum Einhängen eines Sicherungsseils einer persönlichen Schutzausrüstung
Vorleistung: Stahlträger
Folgeleistung: endfertig
Typ: B nach DIN EN 795
Material: Edelstahl
Befestigungsart: klemmverschraubt

Einbauort: ???
Menge: 0,000 St
DIN 276-18: 369
Leistungsbereiche: 021

**021.11.0210 Einzelanschlagpunkt, Trapezblech, gedämmt**
Einzelanschlagpunkt für gedämmte Trapezbleche nach DIN EN 795.

Leistungsbestandteile
- Anschlagpunkt mit Öse
- Ausfüllung mit Dämmung

Zweck: Absturzsicherungspunkt zum Einhängen eines Sicherungsseils einer persönlichen Schutzausrüstung
Vorleistung: Sandwich oder Trapezblechdach
Folgeleistung: endfertig
Typ: A nach DIN EN 795
Material: Edelstahl
Befestigungsart: verschraubt
Dachaufbauhöhe: ca. 30-50 cm

Einbauort: ???

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Menge: 0,000 St
DIN 276-18: 369
Leistungsbereiche: 021

**021.11.0220 Einzelanschlagpunkt, Holz, gedämmt**
Einzelanschlagpunkt für gedämmte Flachdächer aus Holz nach DIN EN 795

Leistungsbestandteile
- Anschlagpunkt mit Öse
- Ausfüllung mit Dämmung

Zweck: Absturzsicherungspunkt zum Einhängen eines Sicherungsseils einer persönlichen Schutzausrüstung
Vorleistung: tragende Holzkonstruktion, Wärmedämmung
Folgeleistung: endfertig
Material: Edelstahl
Befestigungsart: verschraubt
Dachaufbauhöhe: ca. 30-50 cm

Einbauort: ???
Menge: 0,000 St
DIN 276-18: 369
Leistungsbereiche: 021

**021.11.0230 Zulage Dämmhaube**
Zulage für die Ausführung der zuvor beschriebenen Anschlagpunkten mit einer Wärmeschutzhaube gegenüber einer ungedämmter Ausführung.
Menge: 0,000 St
DIN 276-18: 369
Leistungsbereiche: 021

**021.11.0240 Seil, 10,00m, persönliche Schutzausrüstung**
Seil für die mobile Montage, mit Karabiner und Falldämpfer als Bestandteil persönlicher Schutzausrüstung.

Leistungsbestandteile
- Sicherheitsseil
- 2 Anschlagkarabiner
- Falldämpfer

Zweck: Sicherung bei Begehungen oder Arbeiten auf dem Dach gem. DIN EN 795 und Bau-BG
Länge: ca. 10,00 m

Einbauort: ???
Menge: 0,000 St
DIN 276-18: 369
Leistungsbereiche: 021

**021.11.0250 Auffang-Gurt, persönliche Schutzausrüstung**
Auffanggurt einschl. Verbindungsseil mit Falldämpfer und Karabiner als Bestandteil persönlicher Schutzausrüstung.

Leistungsbestandteile
- Verbindungsseil
- 2-Karabiner
- Falldämpfer
- Auffanggurt

Zweck: Sicherung bei Begehungen oder Arbeiten auf dem Dach gem. DIN EN 795 und Bau-BG
Seillänge: bis ca. 2,00 m

Einbauort: ???
Menge: 0,000 St
DIN 276-18: 369
Leistungsbereiche: 021

*Hinweis: SEILSICHERUNGSSYSTEME*

**021.11.0260 Seil, Edelstahl**
Drahtseil als Bestandteil eines Seilsicherungssystems.

Zweck: Absturzsicherung zum Einhängen
 eines Sicherungsseils einer persönlichen Schutzausrüstung
Vorleistung: End-, oder Zwischenverankerung
Folgeleistung: Seilgleiter
Typ: C nach DIN EN 795

Einbauort: ???
Menge: 0,000 m
DIN 276-18: 369
Leistungsbereiche: 021

**021.11.0270 Zwischenverankerung, überfahrbar**
Zwischenverankerung als Bestandteil eines überfahrbaren Seilsicherungssystems.

Zweck: Absturzsicherung zum Einhängen
 eines Sicherungsseils einer persönlichen Schutzausrüstung
Vorleistung: Einzelanschlagpunkt
Folgeleistung: Sicherungsseil
Typ: C nach DIN EN 795

Einbauort: ???
Menge: 0,000 St
DIN 276-18: 369
Leistungsbereiche: 021

**021.11.0280 Endstück mit Zugentlastung**
Endbefestigungselement mit Zugentlastung als Bestandsteil eines Seilsicherungssystems.

Zweck: Reduktion der dynamischen Lasten, Kraftableitung
Vorleistung: Sicherungsseil
Folgeleistung: endfertig
Typ: C nach DIN EN 795

Einbauort: ???
Menge: 0,000 St
DIN 276-18: 369
Leistungsbereiche: 021

**021.11.0290 Seilgleiter**
Rollengleiter für nicht überfahrbare Seilsicherungssysteme.

Vorleistung: Seilsicherungssystem
Folgeleistung: persönliche Schutzausrüstung
Typ: C nach DIN EN 795

Einbauort: ???
Menge: 0,000 St
DIN 276-18: 369
Leistungsbereiche: 021

**021.11.0300 Seilgleiter, überfahrbar**
Rollengleiter für überfahrbare Seilsicherungssysteme, abnehmbar.

Vorleistung: Seilsicherungssystem
Folgeleistung: persönliche Schutzausrüstung
Typ: C nach DIN EN 795

Einbauort: ???
Menge: 0,000 St
DIN 276-18: 369
Leistungsbereiche: 021

*Hinweis: SCHIENENSICHERUNGSSYSTEME*

**021.11.0310 Schiene, Alu**
Aluminiumschiene als Bestandteil eines Schienensicherungssystems, Befestigungspunkt in separate Position.

Zweck: Absturzsicherung zum Einhängen eines Sicherungsseils einer persönlichen Schutzausrüstung
Vorleistung: End- oder Zwischenhalter
Folgeleistung: Schienengleiter
Typ: D nach DIN EN 795

Einbauort: ???
Menge: 0,000 m
DIN 276-18: 369
Leistungsbereiche: 021

**021.11.0320 Kurvenelement, Schienensicherungssystem**
Horizontalkurvenelement für Schienensicherungssysteme.

Zweck: Kurvenausbildung für Schienensicherungssysteme
Vorleistung: Schiene
Folgeleistung: Scheinengleiter
Typ: D nach DIN EN 795

Einbauort: ???
Menge: 0,000 St
DIN 276-18: 369
Leistungsbereiche: 021

**021.11.0330 3-Wege-Weiche, Schienensicherungssystem**
3-Wege-Weiche für Schienensicherungssysteme.

Leistungsbestandteile
- 3-Wege-Weiche
- Stütze

Zweck: Streckenführung innerhalb einem Schienensicherungssystems
Vorleistung: Flachdach
Folgeleistung: endfertig
Typ: D nach DIN EN 795

Einbauort: ???
Menge: 0,000 St
DIN 276-18: 369
Leistungsbereiche: 021

**021.11.0340 Zwischenhalter**
Zwischenhalter für Schienensichreungssysteme.

Zweck: Absturzsicherung zum Einhängen eines Sicherungsseils einer persönlichen Schutzausrüstung
Vorleistung: Einzelanschlagpunkt
Folgeleistung: Schienensicherungssystem
Befestigung: am Einzelanschlagpunkt, verschraubt
Typ: D nach DIN EN 795

Einbauort: ???
Menge: 0,000 St
DIN 276-18: 369
Leistungsbereiche: 021

**021.11.0350 Endbefestigung**
Endbefestigungselement für Schienensichreungssysteme.

Zweck: Absturzsicherung zum Einhängen eines Sicherungsseils einer persönlichen Schutzausrüstung
Vorleistung: Einzelanschlagpunkt
Folgeleistung: Schienensicherungssystem
Befestigung: am Einzelanschlagpunkt, verschraubt
Typ: D nach DIN EN 795

Einbauort: ???
Menge: 0,000 St
DIN 276-18: 369
Leistungsbereiche: 021

**021.11.0360 Schienengleiter**
Schienengleiter für Schienensicherungssysteme.

Zweck: Absturzsicherung zum Einhängen
 eines Sicherungsseils einer persönlichen Schutzausrüstung
Vorleistung: Schienensicherungssystem
Folgeleistung: persönliche Schutzausrüstung
Typ: D nach DIN EN 795

Einbauort: ???
Menge: 0,000 St
DIN 276-18: 369
Leistungsbereiche: 021

#### Titel 021.80 Wartung

**021.80.0010 Wartung Dachflächen**
Wartung von Flachdachflächen nach DIN 18531-4.

Leistungsumfang
- Sichtprüfung
- Beseitigung von Verunreinigung und Bewuchs
- Beseitigung Kiesverwehungen
- Reinigung Abläufe und Rinnen
- Reinigung von Be- und Entlüftungsöffnungen
- Prüfung und ggf. Erneuerung dauerelastischer Fugen
- Wartungsdokumentation zum Erhalt der Gewährleistung

Zweck: Sicherstellung der dauerhaften Funktionsfähigkeit von Abdichtungen
Wartungszyklus: 1x jährlich

Abrechnung jährlich nach m2 Dachfläche.

Ausführungsort: ???
Menge: 0,000 m2
DIN 276-18: 369
Leistungsbereiche: 021

**021.80.0020 Wartung extensiv begrünte Dachflächen**
Wartung von extensiv begrünten Flachdachflächen.

Leistungsumfang
- Sichtprüfung
- Beseitigung Verunreinigungen und Laub
- Beseitigung Kiesverwehungen
- Durcharbeiten Bewuchs, Entfernen nicht erwünschter Aussamungen
- Mähen, Düngen, Nachsaat/Nachpflanzung bei Fehlstellen
- Reinigung Abläufe und Rinnen
- Reinigung von Be- und Entlüftungsöffnungen
- Prüfung und ggf. Erneuerung dauerelastische Fugen
- Wartungsdokumentation zum Erhalt der Gewährleistung.

Zweck: Sicherstellung der dauerhaften Funktionsfähigkeit von Abdichtungen und Begrünungen
Wartungszyklen: 1-2x jährlich

Abrechnung jährlich nach m2 Dachfläche.

Ausführungsort: ???
Menge: 0,000 m2
DIN 276-18: 369
Leistungsbereiche: 021

**021.80.0030 Wartung intensiv begrünte Dachflächen**
Wartung von intensiv begrünten Flachdachflächen.

Leistungsumfang
- Sichtprüfung
- Beseitigung Verunreinigungen und Laub
- Beseitigung Kiesverwehungen
- Durcharbeiten Bewuchs, Entfernen nicht erwünschter Aussamungen
- Mähen, Düngen, Nachsaat/Nachpflanzung bei Fehlstellen
- Schnittarbeiten, Mulchen
- Nachrichten von Verankerungen
- Reinigung Abläufe und Rinnen
- Reinigung von Be- und Entlüftungsöffnungen
- Prüfung und ggf. Erneuerung dauerelastische Fugen
- Erneuerung dauerelastische Fugen
- Wartungsdokumentation zum Erhalt der Gewährleistung.

Zweck: Sicherstellung der dauerhaften Funktionsfähigkeit von Abdichtungen und Begrünungen
Wartungszyklen: 4-8x jährlich

Abrechnung jährlich nach m2 Dachfläche.

Ausführungsort: ???
Menge: 0,000 m2
DIN 276-18: 369
Leistungsbereiche: 021

**021.80.0040 Wartung RWA**
Wartung von Rauch- und Wärmeabzugsanlagen.

Leistungsumfang
- Wartung aller Anbauteile und Funktionsbestandteile; Prüfung nach GUV/ASR/BGV

Leistungsbestandteile
- Fehlerbericht und Prüfbuchdokumentation durch anerkannten Sachverständigen
- Wartungsdokumentation zum Erhalt der Gewährleistung.

Zweck: vorbeugender Brandschutz
Wartungszyklus: 1x jährlich

Abrechnung je St RWA pro Jahr.

Ausführungsort: ???
Menge: 0,000 St
DIN 276-18: 369
Leistungsbereiche: 021

#### Titel 021.90 Stundenlohnarbeiten

*Hinweis: ABRECHNUNGSHINWEIS Stundenlohnarbeiten*
Stundenlöhne enthalten die Zulagen für Feiertags-, Samstags- und Sonntagsarbeit sowie für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm- und Abbrucharbeiten etc,. gelangen grundsätzlich nur die Stundensätze für Bauhelfer zur Abrechnung.

Die vom AN angegebenen Stundensätze werden als Grundlage wechselseitiger Zeitaufwandsverrechnung zwischen AN und AG herangezogen.

**021.90.0010 Stundensatz: Fachwerker**
*** Bedarfsposition ohne GB
Stundensatz für Leistungen, welche nicht in den Positionen erfasst sind und nur auf ausdrückliche Anweisung der Bauleitung gegen Nachweis zur Ausführung kommen.

Fachwerker
Menge: 0,000 h
DIN 276-18: 369
Leistungsbereiche: 021

**021.90.0020 Stundensatz: Bauhelfer**
*** Bedarfsposition ohne GB
Stundensatz für Leistungen, welche nicht in den Positionen erfasst sind und nur auf ausdrückliche Anweisung der Bauleitung gegen Nachweis zur Ausführung kommen.

Bauhelfer
Menge: 0,000 h
DIN 276-18: 369
Leistungsbereiche: 021

#### Titel 021.99 Kostenberechnungspauschale

**021.99.0010 Kostenberechnungspauschale: Dachabdichtungsarbeiten**
Diese Position ist NICHT in einem Leistungsverzeichnis, sondern nur in einer Kostenberechnung zu verwenden. Sie dient dazu, die in einer Kostenberechnung nicht erfassten kleinteiligen Leistungen, die in einem späteren Leistungsverzeichnis separat und detailliert zu erfassen sind, pauschal zu bewerten, so unter anderem:
- Berechnungen zur Windsogsicherheit
- Vollflächige Untersuchung der abzudichtenden Flächen auf Gefälle und Pfützenbildung, Ausgleich von Unebenheiten bis 2 cm
- Sämtliche Fugen-, Kehl- und Eckausbildungen
- Abschluss- und Verwahrprofile im oberen Abschluss von Wandabdichtungen
- Das Anarbeiten bauseits vorhandener Durchbrüche wie Haustechnikinstallationen, Abwasserrohre usw., soweit zum Zeitpunkt der Angebotsabgabe erkennbar, sonst im Umfang wie bei anderen Gebäuden der gleichen Art zu erwarten
- Schutzmaßnahmen/-schichten nach DIN 18531-18535, soweit zum Zeitpunkt Angebotsabgabe erkennbar
- Jegliche Aufwendungen zum Schutz gegen Tagwasser
- Schutzabdeckungen für andere Bauteile zur Vermeidung derer Verschmutzung
- Prüfung von Vorleistungen/Einbauteilen anderer Unternehmer in Bezug auf fachgerecht verstellbare Anschlüsse
- Probeanstaubewässerung über 5 Tage für alle allseitig angeschlossenen Dachflächen
- Berechnung der Entwässerung (Freispiegel) und Notüberläufe nach DIN 1986-100 und DIN EN 12056 mit Ermittlung der Anstauhöhe
- Prüfung der örtlichen Verhältnisse in Bezug auf erforderliche Anstau- und Aufkantungshöhen
- Planung, Ausführung und Dokumentation der Zonierung der Dachflächen nach DIN 18531-1, Punkt 6.10
- Planung Gefälledämmung
- Planung der Montageorte für die Sekuranten
- Ausführung von Dampfsperren als Notabdichtung bei allseitig umschlossenen Dachflächen oder an zu erwartender Pfützenbildung

Unser Kalkulationsvorschlag (objektbezogen anzupassen)
- 5 % der vorstehenden Gewerkesumme
Menge: 0,000 psch
DIN 276-18: 399
Leistungsbereiche: 021

### Gewerk 022 Klempnerarbeiten

#### Titel 022.01 Rinnen, Fallleitungen,Standrohre

*Hinweis: RINNEN*

**022.01.0010 Hängedachrinne, halbrund, Zn, Z=200mm**
Menge: 0,000 m
DIN 276-18: 363
Leistungsbereiche: 022

**022.01.0020 Hängedachrinne, halbrund, Zn, Z=250mm**
Menge: 0,000 m
DIN 276-18: 363
Leistungsbereiche: 022

**022.01.0030 Hängedachrinne, halbrund, Zn, Z=333mm**
Menge: 0,000 m
DIN 276-18: 363
Leistungsbereiche: 022

**022.01.0040 Hängedachrinne, halbrund, Zn, Z=400mm**
Menge: 0,000 m
DIN 276-18: 363
Leistungsbereiche: 022

**022.01.0050 Hängedachrinne, halbrund, Cu, Z=200mm**
Menge: 0,000 m
DIN 276-18: 363
Leistungsbereiche: 022

**022.01.0060 Hängedachrinne, halbrund, Cu, Z=250mm**
Menge: 0,000 m
DIN 276-18: 363
Leistungsbereiche: 022

**022.01.0070 Hängedachrinne, halbrund, Cu, Z=333mm**
Menge: 0,000 m
DIN 276-18: 363
Leistungsbereiche: 022

**022.01.0080 Hängedachrinne, halbrund, Cu, Z=400mm**
Menge: 0,000 m
DIN 276-18: 363
Leistungsbereiche: 022

**022.01.0090 Hängedachrinne, halbrund, Alu, Z=200mm**
Menge: 0,000 m
DIN 276-18: 363
Leistungsbereiche: 022

**022.01.0100 Hängedachrinne, halbrund, Alu, Z=250mm**
Menge: 0,000 m
DIN 276-18: 363
Leistungsbereiche: 022

**022.01.0110 Hängedachrinne, halbrund, Alu, Z=333mm**
Menge: 0,000 m
DIN 276-18: 363
Leistungsbereiche: 022

**022.01.0120 Hängedachrinne, halbrund, Alu, Z=400mm**
Menge: 0,000 m
DIN 276-18: 363
Leistungsbereiche: 022

**022.01.0130 Hängedachrinne, kastenförmig, Zn, Z=250mm**
Menge: 0,000 m
DIN 276-18: 363
Leistungsbereiche: 022

**022.01.0140 Hängedachrinne, kastenförmig, Zn, Z=333mm**
Menge: 0,000 m
DIN 276-18: 363
Leistungsbereiche: 022

**022.01.0150 Hängedachrinne, kastenförmig, Zn, Z=400mm**
Menge: 0,000 m
DIN 276-18: 363
Leistungsbereiche: 022

**022.01.0160 Hängedachrinne, kastenförmig, Cu, Z=250mm**
Menge: 0,000 m
DIN 276-18: 363
Leistungsbereiche: 022

**022.01.0170 Hängedachrinne, kastenförmig, Cu, Z=333mm**
Menge: 0,000 m
DIN 276-18: 363
Leistungsbereiche: 022

**022.01.0180 Hängedachrinne, kastenförmig, Alu, Z=250mm**
Menge: 0,000 m
DIN 276-18: 363
Leistungsbereiche: 022

**022.01.0190 Hängedachrinne, kastenförmig, Alu, Z=333mm**
Menge: 0,000 m
DIN 276-18: 363
Leistungsbereiche: 022

**022.01.0200 Hängedachrinne, kastenförmig, Alu, Z=400mm**
Menge: 0,000 m
DIN 276-18: 363
Leistungsbereiche: 022

**022.01.0210 Kastenrinne, innenliegend, Zn, Z=333mm**
Menge: 0,000 m
DIN 276-18: 363
Leistungsbereiche: 022

**022.01.0220 Kastenrinne, innenliegend, Zn, Z=400mm**
Menge: 0,000 m
DIN 276-18: 363
Leistungsbereiche: 022

**022.01.0230 Kastenrinne, innenliegend, Zn, Z=500mm**
Menge: 0,000 m
DIN 276-18: 363
Leistungsbereiche: 022

**022.01.0240 Kastenrinne, innenliegend, Cu, Z=333mm**
Menge: 0,000 m
DIN 276-18: 363
Leistungsbereiche: 022

**022.01.0250 Kastenrinne, innenliegend, Cu, Z=400mm**
Menge: 0,000 m
DIN 276-18: 363
Leistungsbereiche: 022

**022.01.0260 Kastenrinne, innenliegend, Cu, Z=500mm**
Menge: 0,000 m
DIN 276-18: 363
Leistungsbereiche: 022

**022.01.0270 Kastenrinne, innenliegend, Alu, Z=333mm**
Menge: 0,000 m
DIN 276-18: 363
Leistungsbereiche: 022

**022.01.0280 Kastenrinne, innenliegend, Alu, Z=400mm**
Menge: 0,000 m
DIN 276-18: 363
Leistungsbereiche: 022

**022.01.0290 Kastenrinne, innenliegend, Alu, Z=500mm**
Menge: 0,000 m
DIN 276-18: 363
Leistungsbereiche: 022

*Hinweis: FALLLEITUNGEN*

**022.01.0300 Regenfallleitung, rund, Zn, DN60**
Menge: 0,000 m
DIN 276-18: 363
Leistungsbereiche: 022

**022.01.0310 Regenfallleitung, rund, Zn, DN80**
Menge: 0,000 m
DIN 276-18: 363
Leistungsbereiche: 022

**022.01.0320 Regenfallleitung, rund, Zn, DN100**
Menge: 0,000 m
DIN 276-18: 363
Leistungsbereiche: 022

**022.01.0330 Regenfallleitung, rund, Zn, DN120**
Menge: 0,000 m
DIN 276-18: 363
Leistungsbereiche: 022

**022.01.0340 Regenfallleitung, rund, Cu, DN60**
Menge: 0,000 m
DIN 276-18: 363
Leistungsbereiche: 022

**022.01.0350 Regenfallleitung, rund, Cu, DN80**
Menge: 0,000 m
DIN 276-18: 363
Leistungsbereiche: 022

**022.01.0360 Regenfallleitung, rund, Cu, DN100**
Menge: 0,000 m
DIN 276-18: 363
Leistungsbereiche: 022

**022.01.0370 Regenfallleitung, rund, DN120**
Menge: 0,000 m
DIN 276-18: 363
Leistungsbereiche: 022

**022.01.0380 Regenfallleitung, rund, Alu, DN60**
Menge: 0,000 m
DIN 276-18: 363
Leistungsbereiche: 022

**022.01.0390 Regenfallleitung, rund, Alu, DN80**
Menge: 0,000 m
DIN 276-18: 363
Leistungsbereiche: 022

**022.01.0400 Regenfallleitung, rund, Alu, DN100**
Menge: 0,000 m
DIN 276-18: 363
Leistungsbereiche: 022

**022.01.0410 Regenfallleitung, rund, Alu, DN120**
Menge: 0,000 m
DIN 276-18: 363
Leistungsbereiche: 022

**022.01.0420 Regenfallleitung, quadratisch, Zn, 80mm**
Menge: 0,000 m
DIN 276-18: 363
Leistungsbereiche: 022

**022.01.0430 Regenfallleitung, quadratisch, Zn, 100mm**
Menge: 0,000 m
DIN 276-18: 363
Leistungsbereiche: 022

**022.01.0440 Regenfallleitung, quadratisch, Cu, 80mm**
Menge: 0,000 m
DIN 276-18: 363
Leistungsbereiche: 022

**022.01.0450 Regenfallleitung, quadratisch, Cu, 100mm**
Menge: 0,000 m
DIN 276-18: 363
Leistungsbereiche: 022

**022.01.0460 Regenfallleitung, quadratisch, Alu, 80mm**
Menge: 0,000 m
DIN 276-18: 363
Leistungsbereiche: 022

**022.01.0470 Regenfallleitung, quadratisch, Alu, 100mm**
Menge: 0,000 m
DIN 276-18: 363
Leistungsbereiche: 022

*Hinweis: STANDROHRE*

**022.01.0480 Standrohr, Stahl, verzinkt, DN100, 1,00m**
Menge: 0,000 St
DIN 276-18: 363
Leistungsbereiche: 022

**022.01.0490 Standrohr, Stahl, verzinkt, DN100, 2,00m**
Menge: 0,000 St
DIN 276-18: 363
Leistungsbereiche: 022

**022.01.0500 Standrohr, Stahl, verzinkt, DN120, 1,00m**
Menge: 0,000 St
DIN 276-18: 363
Leistungsbereiche: 022

**022.01.0510 Standrohr, Stahl, verzinkt, DN120, 2,00m**
Menge: 0,000 St
DIN 276-18: 363
Leistungsbereiche: 022

**022.01.0520 Standrohr, Cu, DN100, 1,00m**
Menge: 0,000 St
DIN 276-18: 363
Leistungsbereiche: 022

**022.01.0530 Standrohr, Cu, DN100, 2,00m**
Menge: 0,000 St
DIN 276-18: 363
Leistungsbereiche: 022

**022.01.0540 Standrohr, Cu, DN120, 1,00m**
Menge: 0,000 St
DIN 276-18: 363
Leistungsbereiche: 022

**022.01.0550 Standrohr, Cu, DN120, 2,00m**
Menge: 0,000 St
DIN 276-18: 363
Leistungsbereiche: 022

*Hinweis: FORMTEILE*

**022.01.0560 Bewegungsausgleich, Dachrinne, EPDM, Z=250mm**
Menge: 0,000 St
DIN 276-18: 363
Leistungsbereiche: 022

**022.01.0570 Bewegungsausgleich, Dachrinne, EPDM, Z=333mm**
Menge: 0,000 St
DIN 276-18: 363
Leistungsbereiche: 022

**022.01.0580 Bewegungsausgleich, innenliegende Dachrinne, EPDM, Z=500mm**
Menge: 0,000 St
DIN 276-18: 363
Leistungsbereiche: 022

**022.01.0590 Bewegungsausgleich, Schiebenaht**
Menge: 0,000 St
DIN 276-18: 363
Leistungsbereiche: 022

**022.01.0600 Rinnenwinkel, 90°, Z=333mm**
Menge: 0,000 St
DIN 276-18: 363
Leistungsbereiche: 022

**022.01.0610 Zulage Rinnenwinkel, 90°, Z=500mm**
Menge: 0,000 St
DIN 276-18: 363
Leistungsbereiche: 022

**022.01.0620 Rinnenboden, Zn, Z=333mm**
Menge: 0,000 St
DIN 276-18: 363
Leistungsbereiche: 022

**022.01.0630 Rinnenboden, Zn, Z=500mm**
Menge: 0,000 St
DIN 276-18: 363
Leistungsbereiche: 022

**022.01.0640 Rinnenboden, Cu, Z=333mm**
Menge: 0,000 St
DIN 276-18: 363
Leistungsbereiche: 022

**022.01.0650 Rinnenboden, Cu, Z=500mm**
Menge: 0,000 St
DIN 276-18: 363
Leistungsbereiche: 022

**022.01.0660 Rinnenboden, Alu, Z=333mm**
Menge: 0,000 St
DIN 276-18: 363
Leistungsbereiche: 022

**022.01.0670 Rinnenboden, Alu, Z=500mm**
Menge: 0,000 St
DIN 276-18: 363
Leistungsbereiche: 022

**022.01.0680 Fallrohranschluss, Trichter, halbrund, Zn, Z250**
Menge: 0,000 St
DIN 276-18: 363
Leistungsbereiche: 022

**022.01.0690 Fallrohranschluss, Trichter, halbrund, Zn, Z333**
Menge: 0,000 St
DIN 276-18: 363
Leistungsbereiche: 022

**022.01.0700 Fallrohranschluss, Trichter, kastenförmig, Zn, Z250**
Menge: 0,000 St
DIN 276-18: 363
Leistungsbereiche: 022

**022.01.0710 Fallrohranschluss, Trichter, kastenförmig, Zn, Z333**
Menge: 0,000 St
DIN 276-18: 363
Leistungsbereiche: 022

**022.01.0720 Fallrohranschluss, Trichter, halbrund, Cu, Z250**
Menge: 0,000 St
DIN 276-18: 363
Leistungsbereiche: 022

**022.01.0730 Fallrohranschluss, Trichter, halbrund, Cu, Z333**
Menge: 0,000 St
DIN 276-18: 363
Leistungsbereiche: 022

**022.01.0740 Fallrohranschluss, Trichter, kastenförmig, Cu, Z250**
Menge: 0,000 St
DIN 276-18: 363
Leistungsbereiche: 022

**022.01.0750 Fallrohranschluss, Trichter, kastenförmig, Cu, Z333**
Menge: 0,000 St
DIN 276-18: 363
Leistungsbereiche: 022

**022.01.0760 Fallrohranschluss, Trichter, halbrund, Alu, Z250**
Menge: 0,000 St
DIN 276-18: 363
Leistungsbereiche: 022

**022.01.0770 Fallrohranschluss, Trichter, halbrund, Alu, Z333**
Menge: 0,000 St
DIN 276-18: 363
Leistungsbereiche: 022

**022.01.0780 Fallrohranschluss, Trichter, kastenförmig, Alu, Z250**
Menge: 0,000 St
DIN 276-18: 363
Leistungsbereiche: 022

**022.01.0790 Fallrohranschluss, Trichter, kastenförmig, Alu, Z333**
Menge: 0,000 St
DIN 276-18: 363
Leistungsbereiche: 022

**022.01.0800 Fallrohranschluss, Rinnenkasten, Zn**
Menge: 0,000 St
DIN 276-18: 363
Leistungsbereiche: 022

**022.01.0810 Fallrohranschluss, Rinnenkasten, Cu**
Menge: 0,000 St
DIN 276-18: 363
Leistungsbereiche: 022

**022.01.0820 Fallrohranschluss, Rinnenkasten, Alu**
Menge: 0,000 St
DIN 276-18: 363
Leistungsbereiche: 022

**022.01.0830 Fallrohranschluss, Gliederbogen, Zn, 550mm, DN80**
Menge: 0,000 St
DIN 276-18: 363
Leistungsbereiche: 022

**022.01.0840 Fallrohranschluss, Gliederbogen, Zn, 1100mm, DN80**
Menge: 0,000 St
DIN 276-18: 363
Leistungsbereiche: 022

**022.01.0850 Fallrohranschluss, Gliederbogen, Zn, 550mm, DN100**
Menge: 0,000 St
DIN 276-18: 363
Leistungsbereiche: 022

**022.01.0860 Fallrohranschluss, Gliederbogen, Zn, 1100mm, DN100**
Menge: 0,000 St
DIN 276-18: 363
Leistungsbereiche: 022

**022.01.0870 Fallrohranschluss, Gliederbogen, Zn, 550mm, DN120**
Menge: 0,000 St
DIN 276-18: 363
Leistungsbereiche: 022

**022.01.0880 Fallrohranschluss, Gliederbogen, Zn, 1100mm, DN120**
Menge: 0,000 St
DIN 276-18: 363
Leistungsbereiche: 022

**022.01.0890 Fallrohranschluss, Gliederbogen, Cu, 550mm, DN80**
Menge: 0,000 St
DIN 276-18: 363
Leistungsbereiche: 022

**022.01.0900 Fallrohranschluss, Gliederbogen, Cu, 1100mm, DN80**
Menge: 0,000 St
DIN 276-18: 363
Leistungsbereiche: 022

**022.01.0910 Fallrohranschluss, Gliederbogen, Cu, 550mm, DN100**
Menge: 0,000 St
DIN 276-18: 363
Leistungsbereiche: 022

**022.01.0920 Fallrohranschluss, Gliederbogen, Cu, 1100mm, DN100**
Menge: 0,000 St
DIN 276-18: 363
Leistungsbereiche: 022

**022.01.0930 Fallrohranschluss, Gliederbogen, Cu, 550mm, DN120**
Menge: 0,000 St
DIN 276-18: 363
Leistungsbereiche: 022

**022.01.0940 Fallrohranschluss, Gliederbogen, Cu, 1100mm, DN120**
Menge: 0,000 St
DIN 276-18: 363
Leistungsbereiche: 022

**022.01.0950 Doppelrohrbogen, Zn, DN60**
Menge: 0,000 St
DIN 276-18: 363
Leistungsbereiche: 022

**022.01.0960 Fallrohranschluss, Doppelrohrbogen, halbrund, Zn, DN80**
Menge: 0,000 St
DIN 276-18: 363
Leistungsbereiche: 022

**022.01.0970 Fallrohranschluss, Doppelrohrbogen, halbrund, Zn, DN100**
Menge: 0,000 St
DIN 276-18: 363
Leistungsbereiche: 022

**022.01.0980 Fallrohranschluss, Doppelrohrbogen, halbrund, Zn, DN120**
Menge: 0,000 St
DIN 276-18: 363
Leistungsbereiche: 022

**022.01.0990 Fallrohranschluss, Doppelrohrbogen, kastenförmig, Zn, 80mm**
Menge: 0,000 St
DIN 276-18: 363
Leistungsbereiche: 022

**022.01.1000 Fallrohranschluss, Doppelrohrbogen, kastenförmig, Zn, 100mm**
Menge: 0,000 St
DIN 276-18: 363
Leistungsbereiche: 022

**022.01.1010 Fallrohranschluss, Doppelrohrbogen, kastenförmig, Zn, 120mm**
Menge: 0,000 St
DIN 276-18: 363
Leistungsbereiche: 022

**022.01.1020 Fallrohranschluss, Doppelrohrbogen, halbrund, Cu, DN60**
Menge: 0,000 St
DIN 276-18: 363
Leistungsbereiche: 022

**022.01.1030 Fallrohranschluss, Doppelrohrbogen, halbrund, Cu, DN80**
Menge: 0,000 St
DIN 276-18: 363
Leistungsbereiche: 022

**022.01.1040 Fallrohranschluss, Doppelrohrbogen, halbrund, Cu, DN100**
Menge: 0,000 St
DIN 276-18: 363
Leistungsbereiche: 022

**022.01.1050 Fallrohranschluss, Doppelrohrbogen, halbrund, Cu, DN120**
Menge: 0,000 St
DIN 276-18: 363
Leistungsbereiche: 022

**022.01.1060 Fallrohranschluss, Doppelrohrbogen, kastenförmig, Cu, 80mm**
Menge: 0,000 St
DIN 276-18: 363
Leistungsbereiche: 022

**022.01.1070 Fallrohranschluss, Doppelrohrbogen, kastenförmig, Cu, 100mm**
Menge: 0,000 St
DIN 276-18: 363
Leistungsbereiche: 022

**022.01.1080 Fallrohranschluss, Doppelrohrbogen, kastenförmig, Cu, 120mm**
Menge: 0,000 St
DIN 276-18: 363
Leistungsbereiche: 022

**022.01.1090 Fallrohranschluss, Doppelrohrbogen, halbrund, Alu, DN60**
Menge: 0,000 St
DIN 276-18: 363
Leistungsbereiche: 022

**022.01.1100 Fallrohranschluss, Doppelrohrbogen, halbrund, Alu, DN80**
Menge: 0,000 St
DIN 276-18: 363
Leistungsbereiche: 022

**022.01.1110 Fallrohranschluss, Doppelrohrbogen, halbrund, Alu, DN100**
Menge: 0,000 St
DIN 276-18: 363
Leistungsbereiche: 022

**022.01.1120 Fallrohranschluss, Doppelrohrbogen, halbrund, Alu, DN120**
Menge: 0,000 St
DIN 276-18: 363
Leistungsbereiche: 022

**022.01.1130 Fallrohranschluss, Doppelrohrbogen, kastenförmig, Alu, 80mm**
Menge: 0,000 St
DIN 276-18: 363
Leistungsbereiche: 022

**022.01.1140 Fallrohranschluss, Doppelrohrbogen, kastenförmig, Alu, 100mm**
Menge: 0,000 St
DIN 276-18: 363
Leistungsbereiche: 022

**022.01.1150 Fallrohranschluss, Doppelrohrbogen, kastenförmig, Alu, 120mm**
Menge: 0,000 St
DIN 276-18: 363
Leistungsbereiche: 022

**022.01.1160 Fallrohranschluss, Schrägstutzen, konisch, Zn, Z333**
Menge: 0,000 St
DIN 276-18: 363
Leistungsbereiche: 022

**022.01.1170 Fallrohranschluss, Schrägstutzen, konisch, Zn, Z400**
Menge: 0,000 St
DIN 276-18: 363
Leistungsbereiche: 022

**022.01.1180 Fallrohranschluss, Schrägstutzen, konisch, Cu, Z333**
Menge: 0,000 St
DIN 276-18: 363
Leistungsbereiche: 022

**022.01.1190 Fallrohranschluss, Schrägstutzen, konisch, Cu, Z400**
Menge: 0,000 St
DIN 276-18: 363
Leistungsbereiche: 022

**022.01.1200 Fallrohranschluss, Schrägstutzen, zylindrisch, Alu, Z250**
Menge: 0,000 St
DIN 276-18: 363
Leistungsbereiche: 022

**022.01.1210 Fallrohranschluss, Schrägstutzen, zylindrisch, Alu, Z333**
Menge: 0,000 St
DIN 276-18: 363
Leistungsbereiche: 022

**022.01.1220 Fallrohranschluss, Schrägstutzen, zylindrisch, Alu, Z400**
Menge: 0,000 St
DIN 276-18: 363
Leistungsbereiche: 022

#### Titel 022.02 Balkonentwässerung

*Hinweis: BALKONABLÄUFE*

*Hinweis: Fertigteilbalkone ohne Abdichtung*

**022.02.0010 Direktablauf, senkrecht, ohne Abdichtung, <DN50**
Direktablauf, senkrecht, ohne Abdichtung,
Menge: 0,000 St
DIN 276-18: 363
Leistungsbereiche: 022

**022.02.0020 Direktablauf, senkrecht, ohne Abdichtung, <DN80**
Direktablauf, senkrecht, ohne Abdichtung,
Menge: 0,000 St
DIN 276-18: 363
Leistungsbereiche: 022

**022.02.0030 Direktablauf, seitlich, ohne Abdichtung, <DN50**
Direktablauf, seitlich, ohne Abdichtung,
Menge: 0,000 St
DIN 276-18: 363
Leistungsbereiche: 022

**022.02.0040 Direktablauf, seitlich, ohne Abdichtung, <DN80**
Direktablauf, seitlich, ohne Abdichtung,
Menge: 0,000 St
DIN 276-18: 363
Leistungsbereiche: 022

*Hinweis: Balkonabläufe für Bahnenabdichtung*

**022.02.0050 Einzelablauf, senkrecht, Bahnenabdichtung, <DN50**
Einzelablauf, senkrecht, Bahnenabdichtung,
Menge: 0,000 St
DIN 276-18: 363
Leistungsbereiche: 022

**022.02.0060 Einzelablauf, senkrecht, Bahnenabdichtung, <DN80**
Einzelablauf, senkrecht, Bahnenabdichtung,
Menge: 0,000 St
DIN 276-18: 363
Leistungsbereiche: 022

**022.02.0070 Einzelablauf, seitlich, Bahnenabdichtung, <DN50**
Einzelablauf, seitlich, Bahnenabdichtung,
Menge: 0,000 St
DIN 276-18: 363
Leistungsbereiche: 022

**022.02.0080 Einzelablauf, seitlich, Bahnenabdichtung, <DN80**
Einzelablauf, seitlich, Bahnenabdichtung,
Menge: 0,000 St
DIN 276-18: 363
Leistungsbereiche: 022

**022.02.0090 Direktablauf, senkrecht, Bahnenabdichtung, <DN50**
Direktablauf, senkrecht, Bahnenabdichtung,
Menge: 0,000 St
DIN 276-18: 363
Leistungsbereiche: 022

**022.02.0100 Direktablauf, senkrecht, Bahnenabdichtung, <DN80**
Direktablauf, senkrecht, Bahnenabdichtung,
Menge: 0,000 St
DIN 276-18: 363
Leistungsbereiche: 022

**022.02.0110 Direktablauf, seitlich, Bahnenabdichtung, <DN50**
Direktablauf, seitlich, Bahnenabdichtung,
Menge: 0,000 St
DIN 276-18: 363
Leistungsbereiche: 022

**022.02.0120 Direktablauf, seitlich, Bahnenabdichtung, <DN80**
Direktablauf, seitlich, Bahnenabdichtung,
Menge: 0,000 St
DIN 276-18: 363
Leistungsbereiche: 022

*Hinweis: Balkonabläufe für Flüssigabdichtung*

**022.02.0130 Einzelablauf, senkrecht, Flüssigabdichtung, <DN50**
Einzelablauf, senkrecht, Flüssigabdichtung,
Menge: 0,000 St
DIN 276-18: 363
Leistungsbereiche: 022

**022.02.0140 Einzelablauf, senkrecht, Flüssigabdichtung, <DN80**
Einzelablauf, senkrecht, Flüssigabdichtung,
Menge: 0,000 St
DIN 276-18: 363
Leistungsbereiche: 022

**022.02.0150 Einzelablauf, seitlich, Flüssigabdichtung, <DN50**
Einzelablauf, seitlich, Flüssigabdichtung,
Menge: 0,000 St
DIN 276-18: 363
Leistungsbereiche: 022

**022.02.0160 Einzelablauf, seitlich, Flüssigabdichtung, <DN80**
Einzelablauf, seitlich, Flüssigabdichtung,
Menge: 0,000 St
DIN 276-18: 363
Leistungsbereiche: 022

**022.02.0170 Direktablauf, senkrecht, Flüssigabdichtung, <DN50**
Direktablauf, senkrecht, Flüssigabdichtung,
Menge: 0,000 St
DIN 276-18: 363
Leistungsbereiche: 022

**022.02.0180 Direktlablauf, senkrecht, Flüssigabdichtung, <DN80**
Direktlablauf, senkrecht, Flüssigabdichtung,
Menge: 0,000 St
DIN 276-18: 363
Leistungsbereiche: 022

**022.02.0190 Direktablauf, seitlich, Flüssigabdichtung, <DN50**
Direktablauf, seitlich, Flüssigabdichtung,
Menge: 0,000 St
DIN 276-18: 363
Leistungsbereiche: 022

**022.02.0200 Direktablauf, seitlich, Flüssigabdichtung, <DN80**
Direktablauf, seitlich, Flüssigabdichtung,
Menge: 0,000 St
DIN 276-18: 363
Leistungsbereiche: 022

*Hinweis: ANSCHLUSS ABLÄUFE*

**022.02.0210 Anschluss Balkonablauf DN50**
Menge: 0,000 St
DIN 276-18: 363
Leistungsbereiche: 022

**022.02.0220 Anschluss Balkonablauf DN80**
Menge: 0,000 St
DIN 276-18: 363
Leistungsbereiche: 022

*Hinweis: FALLROHRE*

**022.02.0230 Ablaufrohr, feuerverzinkter Stahl, <DN50**
Ablaufrohr, feuerverzinkter Stahl,
Menge: 0,000 m
DIN 276-18: 363
Leistungsbereiche: 022

**022.02.0240 Ablaufrohr, feuerverzinker Stahl, <DN80**
Ablaufrohr, feuerverzinker Stahl,
Menge: 0,000 m
DIN 276-18: 363
Leistungsbereiche: 022

*Hinweis: STANDROHRE*

**022.02.0250 Standrohr, Stahl, verzinkt, DN70, 1,00m**
Menge: 0,000 St
DIN 276-18: 363
Leistungsbereiche: 022

**022.02.0260 Standrohr, Stahl, verzinkt, DN70, 2,00m**
Menge: 0,000 St
DIN 276-18: 363
Leistungsbereiche: 022

**022.02.0270 Standrohr, Stahl, verzinkt, DN100, 1,00m**
Menge: 0,000 St
DIN 276-18: 363
Leistungsbereiche: 022

**022.02.0280 Standrohr, Stahl, verzinkt, DN100, 2,00m**
Menge: 0,000 St
DIN 276-18: 363
Leistungsbereiche: 022

*Hinweis: FORMTEILE*

**022.02.0290 Bogen, feuerverzinkter Stahl, <DN50**
Bogen, feuerverzinkter Stahl,
Menge: 0,000 St
DIN 276-18: 363
Leistungsbereiche: 022

**022.02.0300 Bogen, feuerverzinkter Stahl, <DN80**
Bogen, feuerverzinkter Stahl,
Menge: 0,000 St
DIN 276-18: 363
Leistungsbereiche: 022

**022.02.0310 Abzweig, feuerverzinkter Stahl, <DN50**
Abzweig, feuerverzinkter Stahl,
Menge: 0,000 St
DIN 276-18: 363
Leistungsbereiche: 022

**022.02.0320 Abzweig, feuerverzinkter Stahl, <DN80**
Abzweig, feuerverzinkter Stahl,
Menge: 0,000 St
DIN 276-18: 363
Leistungsbereiche: 022

**022.02.0330 Reinigungsöffnung ,<DN50**
Reinigungsöffnung,
Menge: 0,000 St
DIN 276-18: 363
Leistungsbereiche: 022

**022.02.0340 Reinigungsöffnung, <DN80**
Reinigungsöffnung,
Menge: 0,000 St
DIN 276-18: 363
Leistungsbereiche: 022

**022.02.0350 Reduzierstück, <DN80**
Reduzierstück,
Menge: 0,000 St
DIN 276-18: 363
Leistungsbereiche: 022

#### Titel 022.03 Dachränder, Attiken

**022.03.0010 Traufblech, Zn, Z=200mm**
Menge: 0,000 m
DIN 276-18: 363
Leistungsbereiche: 022

**022.03.0020 Traufblech, Zn, Z=250mm**
Menge: 0,000 m
DIN 276-18: 363
Leistungsbereiche: 022

**022.03.0030 Traufblech, Zn, Z=333mm**
Menge: 0,000 m
DIN 276-18: 363
Leistungsbereiche: 022

**022.03.0040 Traufblech, Zn, Z=400mm**
Menge: 0,000 m
DIN 276-18: 363
Leistungsbereiche: 022

**022.03.0050 Traufblech, Cu, Z=200mm**
Menge: 0,000 m
DIN 276-18: 363
Leistungsbereiche: 022

**022.03.0060 Traufblech, Cu, Z=250mm**
Menge: 0,000 m
DIN 276-18: 363
Leistungsbereiche: 022

**022.03.0070 Traufblech, Cu, Z=333mm**
Menge: 0,000 m
DIN 276-18: 363
Leistungsbereiche: 022

**022.03.0080 Traufblech, Cu, Z=400mm**
Menge: 0,000 m
DIN 276-18: 363
Leistungsbereiche: 022

**022.03.0090 Traufblech, Alu, Z=200mm**
Menge: 0,000 m
DIN 276-18: 363
Leistungsbereiche: 022

**022.03.0100 Traufblech, Alu, Z=250mm**
Menge: 0,000 m
DIN 276-18: 363
Leistungsbereiche: 022

**022.03.0110 Traufblech, Alu, Z=333mm**
Menge: 0,000 m
DIN 276-18: 363
Leistungsbereiche: 022

**022.03.0120 Traufblech, Alu, Z=400mm**
Menge: 0,000 m
DIN 276-18: 363
Leistungsbereiche: 022

**022.03.0130 Ortgangblech, Zn, Z=250mm**
Menge: 0,000 m
DIN 276-18: 363
Leistungsbereiche: 022

**022.03.0140 Ortgangblech, Zn, Z=333mm**
Menge: 0,000 m
DIN 276-18: 363
Leistungsbereiche: 022

**022.03.0150 Ortgangblech, Zn, Z=400mm**
Menge: 0,000 m
DIN 276-18: 363
Leistungsbereiche: 022

**022.03.0160 Ortgangblech, Cu, Z=250mm**
Menge: 0,000 m
DIN 276-18: 363
Leistungsbereiche: 022

**022.03.0170 Ortgangblech, Cu, Z=333mm**
Menge: 0,000 m
DIN 276-18: 363
Leistungsbereiche: 022

**022.03.0180 Ortgangblech, Cu, Z=400mm**
Menge: 0,000 m
DIN 276-18: 363
Leistungsbereiche: 022

**022.03.0190 Ortgangblech, Alu, Z=250mm**
Menge: 0,000 m
DIN 276-18: 363
Leistungsbereiche: 022

**022.03.0200 Ortgangblech, Alu, Z=333mm**
Menge: 0,000 m
DIN 276-18: 363
Leistungsbereiche: 022

**022.03.0210 Ortgangblech, Alu, Z=400mm**
Menge: 0,000 m
DIN 276-18: 363
Leistungsbereiche: 022

**022.03.0220 Kehlblech, eben, Zn, Z=500mm**
Menge: 0,000 m
DIN 276-18: 363
Leistungsbereiche: 022

**022.03.0230 Kehlblech, vertieft, Zn, Z=666mm**
Menge: 0,000 m
DIN 276-18: 363
Leistungsbereiche: 022

**022.03.0240 Kehlblech, eben, Cu, Z bis 500mm**
Menge: 0,000 m
DIN 276-18: 363
Leistungsbereiche: 022

**022.03.0250 Kehlblech, vertieft, Cu, Z=666mm**
Menge: 0,000 m
DIN 276-18: 363
Leistungsbereiche: 022

**022.03.0260 seitlicher Wandanschluss, flach, Zn, Z=666mm**
Menge: 0,000 m
DIN 276-18: 363
Leistungsbereiche: 022

**022.03.0270 seitlicher Wandanschluss, vertieft, Zn, Z=1000mm**
Menge: 0,000 m
DIN 276-18: 363
Leistungsbereiche: 022

**022.03.0280 seitlicher Wandanschluss, flach, Cu, Z=666mm**
Menge: 0,000 m
DIN 276-18: 363
Leistungsbereiche: 022

**022.03.0290 seitlicher Wandanschluss, vertieft, Cu, Z=1000mm**
Menge: 0,000 m
DIN 276-18: 363
Leistungsbereiche: 022

**022.03.0300 Wandanschluss, Flachdachabdeckung, Zn, Z=750mm**
Menge: 0,000 m
DIN 276-18: 363
Leistungsbereiche: 022

**022.03.0310 Wandanschluss, Flachdachabdeckung, Cu, Z=750mm**
Menge: 0,000 m
DIN 276-18: 363
Leistungsbereiche: 022

**022.03.0320 Schleppblech Flachdach/Steildach, Z=500mm**
Menge: 0,000 m
DIN 276-18: 363
Leistungsbereiche: 022

**022.03.0330 Gesimsabdeckung, Zn, Z=200mm**
Menge: 0,000 m
DIN 276-18: 335
Leistungsbereiche: 022

**022.03.0340 Gesimsabdeckung, Zn, Z=333mm**
Menge: 0,000 m
DIN 276-18: 335
Leistungsbereiche: 022

**022.03.0350 Gesimsabdeckung, Cu, Z=200mm**
Menge: 0,000 m
DIN 276-18: 335
Leistungsbereiche: 022

**022.03.0360 Gesimsabdeckung, Cu, Z=333mm**
Menge: 0,000 m
DIN 276-18: 335
Leistungsbereiche: 022

**022.03.0370 Dehnungsausgleich, Gesimsabdeckung**
Menge: 0,000 St
DIN 276-18: 363
Leistungsbereiche: 022

**022.03.0380 Eckausbildung, Gesimsabdeckung, Z=200mm**
Menge: 0,000 St
DIN 276-18: 363
Leistungsbereiche: 022

**022.03.0390 Eckausbildung, Gesimsabdeckung, Z=333mm**
Menge: 0,000 St
DIN 276-18: 363
Leistungsbereiche: 022

**022.03.0400 Eckausbildung, Attikablech, Z=666mm**
Menge: 0,000 St
DIN 276-18: 363
Leistungsbereiche: 022

**022.03.0410 Gesimsabdeckung, rund**
Menge: 0,000 m
DIN 276-18: 363
Leistungsbereiche: 022

**022.03.0420 Attikaabdeckung, Zn, Z=666mm**
Menge: 0,000 m
DIN 276-18: 363
Leistungsbereiche: 022

**022.03.0430 Attikaabdeckung, Zn, Z=1000mm**
Menge: 0,000 m
DIN 276-18: 363
Leistungsbereiche: 022

**022.03.0440 Attikaabdeckung, Cu, Z=666mm**
Menge: 0,000 m
DIN 276-18: 363
Leistungsbereiche: 022

**022.03.0450 Attikaabdeckung, Cu, Z=1000mm**
Menge: 0,000 m
DIN 276-18: 363
Leistungsbereiche: 022

**022.03.0460 Attikaabdeckung, Alu, Z=666mm**
Menge: 0,000 m
DIN 276-18: 363
Leistungsbereiche: 022

**022.03.0470 Attikaabdeckung, Alu, Z=1000mm**
Menge: 0,000 m
DIN 276-18: 363
Leistungsbereiche: 022

**022.03.0480 Dehnungsausgleich, Attikablech, Z=666mm**
Menge: 0,000 St
DIN 276-18: 363
Leistungsbereiche: 022

**022.03.0490 Dehnungsausgleich, Attikablech, Z=1000mm**
Menge: 0,000 St
DIN 276-18: 363
Leistungsbereiche: 022

**022.03.0500 Eckausbildung, Attikablech, Z=666mm**
Menge: 0,000 St
DIN 276-18: 363
Leistungsbereiche: 022

**022.03.0510 Eckausbildung, Attikablech, Z=1000mm**
Menge: 0,000 St
DIN 276-18: 363
Leistungsbereiche: 022

**022.03.0520 T-Stoßausbildung, Attikablech, Z<666mm**
Menge: 0,000 St
DIN 276-18: 363
Leistungsbereiche: 022

**022.03.0530 T-Stoßausbildung, Attikablech, Z=1000mm**
Menge: 0,000 St
DIN 276-18: 363
Leistungsbereiche: 022

**022.03.0540 Zulage Attikaabdeckung, rund**
Menge: 0,000 m
DIN 276-18: 363
Leistungsbereiche: 022

#### Titel 022.04 Außenfensterbänke

**022.04.0010 Außenfensterbank, Zn, T= bis 200mm**
Menge: 0,000 m
DIN 276-18: 334
Leistungsbereiche: 022

**022.04.0020 Außenfensterbank, Zn, T= bis 260mm**
Menge: 0,000 m
DIN 276-18: 334
Leistungsbereiche: 022

**022.04.0030 Außenfensterbank, Cu, T= bis 200mm**
Menge: 0,000 m
DIN 276-18: 334
Leistungsbereiche: 022

**022.04.0040 Außenfensterbank, Cu, T= bis 260mm**
Menge: 0,000 m
DIN 276-18: 334
Leistungsbereiche: 022

**022.04.0050 Außenfensterbank, Alu, T= bis 200mm**
Menge: 0,000 m
DIN 276-18: 334
Leistungsbereiche: 022

**022.04.0060 Außenfensterbank, Alu, T= bis 260mm**
Menge: 0,000 m
DIN 276-18: 334
Leistungsbereiche: 022

**022.04.0070 Außenfensterbank, Alu, Kunststoff-Endkappen, T= bis 200mm**
Menge: 0,000 m
DIN 276-18: 334
Leistungsbereiche: 022

**022.04.0080 Außenfensterbank, Alu, Kunststoff-Endkappen, T= bis 260mm**
Menge: 0,000 m
DIN 276-18: 334
Leistungsbereiche: 022

**022.04.0090 Zulage Dehnungsausgleich, geteilte Fensterbank**
Menge: 0,000 St
DIN 276-18: 334
Leistungsbereiche: 022

**022.04.0100 Zulage Außenfensterbank, rund**
Menge: 0,000 m
DIN 276-18: 334
Leistungsbereiche: 022

**022.04.0110 Schutzlackbeschichtung abziehbar**
Menge: 0,000 m
DIN 276-18: 334
Leistungsbereiche: 022

#### Titel 022.05 Metalldächer, Wandbekleidungen

*Hinweis: TRENNLAGEN*

**022.05.0010 Trennlage, strukturiert, diffussionsoffen**
Menge: 0,000 m2
DIN 276-18: 335
Leistungsbereiche: 022

**022.05.0020 Trennlage, Glasvliesbitumendachbahn**
Menge: 0,000 m2
DIN 276-18: 363
Leistungsbereiche: 022

*Hinweis: DÄCHER*

**022.05.0030 Doppelstehfalzdeckung, Zn, 0,8mm**
Menge: 0,000 m2
DIN 276-18: 363
Leistungsbereiche: 022

**022.05.0040 Doppelstehfalzdeckung, Cu, 0,6mm**
Menge: 0,000 m2
DIN 276-18: 363
Leistungsbereiche: 022

**022.05.0050 Doppelstehfalzdeckung, Alu, 0,7mm**
Menge: 0,000 m2
DIN 276-18: 363
Leistungsbereiche: 022

**022.05.0060 Winkelstehfalzdeckung, Zn, 0,8mm**
Menge: 0,000 m2
DIN 276-18: 363
Leistungsbereiche: 022

**022.05.0070 Winkelstehfalzdeckung, Cu, 0,6mm**
Menge: 0,000 m2
DIN 276-18: 363
Leistungsbereiche: 022

**022.05.0080 Winkelstehfalzdeckung, Alu, 0,7mm**
Menge: 0,000 m2
DIN 276-18: 363
Leistungsbereiche: 022

**022.05.0090 Leistenfalzdeckung, dt. System, Zn, 0,8mm**
Menge: 0,000 m2
DIN 276-18: 363
Leistungsbereiche: 022

**022.05.0100 Leistenfalzdeckung, dt. System, Cu, 0,6mm**
Menge: 0,000 m2
DIN 276-18: 363
Leistungsbereiche: 022

**022.05.0110 Leistenfalzdeckung, dt. System, Alu, 0,7mm**
Menge: 0,000 m2
DIN 276-18: 363
Leistungsbereiche: 022

**022.05.0120 Leistenfalzdeckung, Klick-System, Zn, 0,8mm**
Menge: 0,000 m2
DIN 276-18: 363
Leistungsbereiche: 022

**022.05.0130 Zulage konische Schare**
Menge: 0,000 m2
DIN 276-18: 363
Leistungsbereiche: 022

**022.05.0140 Zulage gewölbte Schare**
Menge: 0,000 m2
DIN 276-18: 363
Leistungsbereiche: 022

**022.05.0150 Zulage Scharanpassung schräg**
Menge: 0,000 m
DIN 276-18: 363
Leistungsbereiche: 022

**022.05.0160 Satteldachfirst mit Entlüftung**
Menge: 0,000 m
DIN 276-18: 363
Leistungsbereiche: 022

**022.05.0170 Ortgang, Profilblende**
Menge: 0,000 m
DIN 276-18: 363
Leistungsbereiche: 022

**022.05.0180 Traufstreifen, gekantet**
Menge: 0,000 m
DIN 276-18: 363
Leistungsbereiche: 022

**022.05.0190 Gratausbildung mit Abdeckleiste**
Menge: 0,000 m
DIN 276-18: 363
Leistungsbereiche: 022

**022.05.0200 Kehlausbildung, vertieft, B=500mm**
Menge: 0,000 m
DIN 276-18: 363
Leistungsbereiche: 022

**022.05.0210 Kehlausbildung, Winkelblech, B=600mm**
Menge: 0,000 m
DIN 276-18: 363
Leistungsbereiche: 022

**022.05.0220 Anschluss aufgehendes Bauteil, Verwahrung**
Menge: 0,000 m
DIN 276-18: 363
Leistungsbereiche: 022

**022.05.0230 Durchdringung, Blechdach, <200cm2**
Menge: 0,000 St
DIN 276-18: 363
Leistungsbereiche: 022

**022.05.0240 Durchdringung, Blechdach, <500cm2**
Menge: 0,000 St
DIN 276-18: 363
Leistungsbereiche: 022

**022.05.0250 Zulage Durchdringung im Falzbereich**
Menge: 0,000 St
DIN 276-18: 363
Leistungsbereiche: 022

**022.05.0260 Einzellüfter, gewölbt, Zn, 0,8mm**
Menge: 0,000 St
DIN 276-18: 363
Leistungsbereiche: 022

**022.05.0270 Einzellüfter, gewölbt, Cu, 0,8mm**
Menge: 0,000 St
DIN 276-18: 363
Leistungsbereiche: 022

**022.05.0280 Einzellüfter, gewölbt, Alu, 0,8mm**
Menge: 0,000 St
DIN 276-18: 363
Leistungsbereiche: 022

**022.05.0290 Schneefangsystem, Stahlrohr, verzinkt**
Menge: 0,000 m
DIN 276-18: 369
Leistungsbereiche: 022

**022.05.0300 Schneefangsystem, Kupferrohr**
Menge: 0,000 m
DIN 276-18: 369
Leistungsbereiche: 022

**022.05.0310 Schneefangsystem, Alurohr**
Menge: 0,000 m
DIN 276-18: 369
Leistungsbereiche: 022

*Hinweis: WANDBEKLEIDUNGEN*

**022.05.0320 Wandbekleidung, Winkelstehfalz, Zn, 0,8mm**
Menge: 0,000 m2
DIN 276-18: 335
Leistungsbereiche: 022

**022.05.0330 Wandbekleidung, Winkelstehfalz, Cu, 0,8mm**
Menge: 0,000 m2
DIN 276-18: 335
Leistungsbereiche: 022

**022.05.0340 Wandbekleidung, Winkelstehfalz, Alu, 0,7mm**
Menge: 0,000 m2
DIN 276-18: 335
Leistungsbereiche: 022

**022.05.0350 Wandbekleidung, Doppelstehfalz, Zn, 0,8mm**
Menge: 0,000 m2
DIN 276-18: 335
Leistungsbereiche: 022

**022.05.0360 Wandbekleidung, Doppelstehfalz, Cu, 0,8mm**
Menge: 0,000 m2
DIN 276-18: 335
Leistungsbereiche: 022

**022.05.0370 Wandbekleidung, Doppelstehfalz, Alu, 0,7mm**
Menge: 0,000 m2
DIN 276-18: 335
Leistungsbereiche: 022

**022.05.0380 Wandbekleidung, Quadratraute, Zn, 0,7mm**
Menge: 0,000 m2
DIN 276-18: 335
Leistungsbereiche: 022

**022.05.0390 Wandbekleidung, Quadratraute, Cu, 0,7mm**
Menge: 0,000 m2
DIN 276-18: 335
Leistungsbereiche: 022

**022.05.0400 Wandbekleidung, Quadratraute, Alu, 0,7mm**
Menge: 0,000 m2
DIN 276-18: 335
Leistungsbereiche: 022

**022.05.0410 Unterer/Oberer Fassadenabschluss, Stehfalz**
Menge: 0,000 m
DIN 276-18: 335
Leistungsbereiche: 022

**022.05.0420 Fassadenabschluss, Rautenbekleidung**
Menge: 0,000 m
DIN 276-18: 335
Leistungsbereiche: 022

**022.05.0430 Laibungsbekleidung**
Menge: 0,000 m
DIN 276-18: 335
Leistungsbereiche: 022

**022.05.0440 Außenecke, Stehfalzbekleidung**
Menge: 0,000 m
DIN 276-18: 335
Leistungsbereiche: 022

**022.05.0450 Innenecke, Stehfalzbekleidung**
Menge: 0,000 m
DIN 276-18: 335
Leistungsbereiche: 022

**022.05.0460 Durchdringung, Wandbekleidung, <200cm2**
Menge: 0,000 St
DIN 276-18: 335
Leistungsbereiche: 022

**022.05.0470 Durchdringung, Wandbekleidung, <500cm2**
Menge: 0,000 St
DIN 276-18: 335
Leistungsbereiche: 022

**022.05.0480 Zulage Durchdringung im Falzbereich**
Menge: 0,000 St
DIN 276-18: 335
Leistungsbereiche: 022

#### Titel 022.90 Stundenlohnarbeiten

*Hinweis: ABRECHNUNGSHINWEIS Stundenlohnarbeiten*

**022.90.0010 Stundensatz: Fachwerker**
*** Bedarfsposition ohne GB
Menge: 0,000 h
DIN 276-18: 369
Leistungsbereiche: 022

**022.90.0020 Stundensatz: Bauhelfer**
*** Bedarfsposition ohne GB
Menge: 0,000 h
DIN 276-18: 369
Leistungsbereiche: 022

#### Titel 022.99 Kostenberechnungspauschale

**022.99.0010 Kostenberechnungspauschale: Klempnerarbeiten**
Menge: 0,000 psch
DIN 276-18: 399
Leistungsbereiche: 022

### Gewerk 023 Putz-/Stuckarbeiten, WDVS

#### Titel 023.01 Vorbereitende Arbeiten

**023.01.0010 Grundierung, stark saugend**
Menge: 0,000 m2
DIN 276-18: 345
Leistungsbereiche: 023

**023.01.0020 Haftgrundbeschichtung Beton**
Menge: 0,000 m2
DIN 276-18: 345
Leistungsbereiche: 023

**023.01.0030 Spritzbewurf, nicht voll deckend**
Menge: 0,000 m2
DIN 276-18: 345
Leistungsbereiche: 023

**023.01.0040 Unterputz, je 10mm**
Menge: 0,000 m2
DIN 276-18: 345
Leistungsbereiche: 023

**023.01.0050 Vorputz, Laibungen bis 25cm**
Menge: 0,000 m
DIN 276-18: 345
Leistungsbereiche: 023

**023.01.0060 Schutz durch Abkleben/Abziehlack**
Menge: 0,000 m2
DIN 276-18: 334
Leistungsbereiche: 023

#### Titel 023.02 Innenputz

*Hinweis: WÄNDE*

**023.02.0010 Wandputz, PII, Q2**
Menge: 0,000 m2
DIN 276-18: 345
Leistungsbereiche: 023

**023.02.0020 Wandputz, PIII, Q2**
Menge: 0,000 m2
DIN 276-18: 345
Leistungsbereiche: 023

**023.02.0030 Wandputz, PIV, Q2**
Menge: 0,000 m2
DIN 276-18: 345
Leistungsbereiche: 023

**023.02.0040 Wandputz, PII, Q2 mit Untergrundvorbehandlung**
Menge: 0,000 m2
DIN 276-18: 345
Leistungsbereiche: 023

**023.02.0050 Wandputz, PIII, Q2 mit Untergrundvorbehandlung**
Menge: 0,000 m2
DIN 276-18: 345
Leistungsbereiche: 023

**023.02.0060 Wandputz, PIV, Q2 mit Untergrundvorbehandlung**
Menge: 0,000 m2
DIN 276-18: 345
Leistungsbereiche: 023

**023.02.0070 Dünnlagenputz, Wand, PII, Q2**
Menge: 0,000 m2
DIN 276-18: 345
Leistungsbereiche: 023

**023.02.0080 Dünnlagenputz, Wand, PIV, Q2**
Menge: 0,000 m2
DIN 276-18: 345
Leistungsbereiche: 023

**023.02.0090 Wischputz/Rapputz bis 10mm, PII**
Menge: 0,000 m2
DIN 276-18: 345
Leistungsbereiche: 023

**023.02.0100 Laibungsputz, PIV bis 25cm**
Menge: 0,000 m
DIN 276-18: 345
Leistungsbereiche: 023

**023.02.0110 Laibungsputz, P IV bis 40cm**
Menge: 0,000 m
DIN 276-18: 345
Leistungsbereiche: 023

**023.02.0120 Laibungsputz, PI bis PIII, bis 25cm, VA**
Menge: 0,000 m
DIN 276-18: 345
Leistungsbereiche: 023

**023.02.0130 Laibungsputz, PI bis PIII, bis 40cm, VA**
Menge: 0,000 m
DIN 276-18: 345
Leistungsbereiche: 023

**023.02.0140 Laibungen, Dünnlagenputz, bis 25cm**
Menge: 0,000 m
DIN 276-18: 345
Leistungsbereiche: 023

**023.02.0150 Laibungen, Dünnlagenputz, bis 40cm**
Menge: 0,000 m
DIN 276-18: 345
Leistungsbereiche: 023

*Hinweis: STÜTZEN*

**023.02.0160 Putz, Stb-Stützen, eckig, PII, Q2**
Menge: 0,000 m2
DIN 276-18: 345
Leistungsbereiche: 023

**023.02.0170 Putz, Stb-Stützen, eckig, PIII, Q2**
Menge: 0,000 m2
DIN 276-18: 345
Leistungsbereiche: 023

**023.02.0180 Putz, Stb-Stützen, eckig, PIV, Q2**
Menge: 0,000 m2
DIN 276-18: 345
Leistungsbereiche: 023

**023.02.0190 Putz, Stb-Stützen, rund, PII, Q2**
Menge: 0,000 m2
DIN 276-18: 345
Leistungsbereiche: 023

**023.02.0200 Putz, Stb-Stützen, rund, PIV, Q2**
Menge: 0,000 m2
DIN 276-18: 345
Leistungsbereiche: 023

**023.02.0210 Dünnlagenputz, Stb-Stützen, eckig, PII, Q2**
Menge: 0,000 m2
DIN 276-18: 343
Leistungsbereiche: 023

**023.02.0220 Dünnlagenputz, Stb-Stützen, eckig, PIV, Q2**
Menge: 0,000 m2
DIN 276-18: 343
Leistungsbereiche: 023

**023.02.0230 Dünnlagenputz, Stb-Stützen, rund, PII, Q2**
Menge: 0,000 m2
DIN 276-18: 343
Leistungsbereiche: 023

**023.02.0240 Dünnlagenputz, Stb-Stützen, rund, PIV, Q2**
Menge: 0,000 m2
DIN 276-18: 343
Leistungsbereiche: 023

*Hinweis: DECKEN/UNTERZÜGE*

**023.02.0250 Deckenputz, PII, Q2**
Menge: 0,000 m2
DIN 276-18: 354
Leistungsbereiche: 023

**023.02.0260 Deckenputz, PII, Q3, Kühldecke**
Menge: 0,000 m2
DIN 276-18: 354
Leistungsbereiche: 023

**023.02.0270 Deckenputz, PIV, Q2**
Menge: 0,000 m2
DIN 276-18: 354
Leistungsbereiche: 023

**023.02.0280 Deckenputz, PII, Q2 mit Untergrundvorbehandlung**
Menge: 0,000 m2
DIN 276-18: 354
Leistungsbereiche: 023

**023.02.0290 Deckenputz, PIII, Q2, mit Untergrundvorbehandlung**
Menge: 0,000 m2
DIN 276-18: 354
Leistungsbereiche: 023

**023.02.0300 Deckenputz, PIV, Q2 mit Untergrundvorbehandlung**
Menge: 0,000 m2
DIN 276-18: 354
Leistungsbereiche: 023

**023.02.0310 Dünnlagenputz, Stb-Decken, PII, Q2**
Menge: 0,000 m2
DIN 276-18: 354
Leistungsbereiche: 023

**023.02.0320 Dünnlagenputz, Stb-Decken, PIV, Q2**
Menge: 0,000 m2
DIN 276-18: 354
Leistungsbereiche: 023

**023.02.0330 Deckenputz Unterzüge, PII, Q2**
Menge: 0,000 m2
DIN 276-18: 354
Leistungsbereiche: 023

**023.02.0340 Deckenputz Unterzüge, PIV, Q2**
Menge: 0,000 m2
DIN 276-18: 354
Leistungsbereiche: 023

**023.02.0350 Dünnlagenputz, Stb-Unterzüge, PII, Q2**
Menge: 0,000 m2
DIN 276-18: 354
Leistungsbereiche: 023

**023.02.0360 Dünnlagenputz, Stb-Unterzüge, PIV, Q2**
Menge: 0,000 m2
DIN 276-18: 354
Leistungsbereiche: 023

**023.02.0370 schallabsorbierender Deckenputz**
Menge: 0,000 m2
DIN 276-18: 354
Leistungsbereiche: 023

*Hinweis: TREPPEN*

**023.02.0380 Putz, PII, Treppenuntersichten/-wangen**
Menge: 0,000 m2
DIN 276-18: 354
Leistungsbereiche: 023

**023.02.0390 Putz, PIV, Treppenuntersichten/-wangen**
Menge: 0,000 m2
DIN 276-18: 354
Leistungsbereiche: 023

**023.02.0400 Dünnlagenputz, PII, Treppenuntersichten**
Menge: 0,000 m2
DIN 276-18: 354
Leistungsbereiche: 023

**023.02.0410 Dünnlagenputz, PIV, Treppenuntersichten**
Menge: 0,000 m2
DIN 276-18: 354
Leistungsbereiche: 023

**023.02.0420 Treppenanschlussfuge**
Menge: 0,000 m
DIN 276-18: 354
Leistungsbereiche: 023

**023.02.0430 Wandanschlussfuge Treppenlauf-Wand**
Menge: 0,000 m
DIN 276-18: 345
Leistungsbereiche: 023

*Hinweis: SCHLITZE/WD SCHLIESSEN*

*Hinweis: IM ZUGE PUTZARBEITEN*

**023.02.0440 Schlitze schließen, Normalmörtel, <25cm2**
Menge: 0,000 m
DIN 276-18: 345
Leistungsbereiche: 023

**023.02.0450 Schlitze schließen, Normalmörtel, <100cm2**
Menge: 0,000 m
DIN 276-18: 345
Leistungsbereiche: 023

**023.02.0460 Schlitze schließen, Normalmörtel, <200cm2**
Menge: 0,000 m
DIN 276-18: 345
Leistungsbereiche: 023

**023.02.0470 Schlitze schließen, Dämmmörtel, <25cm2**
Menge: 0,000 m
DIN 276-18: 345
Leistungsbereiche: 023

**023.02.0480 Schlitze schließen, Dämmmörtel, <100cm2**
Menge: 0,000 m
DIN 276-18: 345
Leistungsbereiche: 023

**023.02.0490 Schlitze schließen, Dämmmörtel, <200cm2**
Menge: 0,000 m
DIN 276-18: 345
Leistungsbereiche: 023

**023.02.0500 HK-Wandanbindung schließen, Normalmörtel**
Menge: 0,000 m
DIN 276-18: 345
Leistungsbereiche: 023

**023.02.0510 HK-Wandanbindung schließen, Dämmmörtel**
Menge: 0,000 m
DIN 276-18: 345
Leistungsbereiche: 023

*Hinweis: NACHTRÄGLICHE AUSFÜHRUNG*

**023.02.0520 Schlitze nachträglich, Normalmörtel, <25cm2**
Menge: 0,000 m
DIN 276-18: 345
Leistungsbereiche: 023

**023.02.0530 Schlitze nachträglich, Normalmörtel, <100cm2**
Menge: 0,000 m
DIN 276-18: 345
Leistungsbereiche: 023

**023.02.0540 Schlitze nachträglich, Normalmörtel, <200cm2**
Menge: 0,000 m
DIN 276-18: 345
Leistungsbereiche: 023

**023.02.0550 Schlitze nachträglich, Dämmmörtel, <25cm2**
Menge: 0,000 m
DIN 276-18: 345
Leistungsbereiche: 023

**023.02.0560 Schlitze nachträglich, Dämmmörtel, <100cm2**
Menge: 0,000 m
DIN 276-18: 345
Leistungsbereiche: 023

**023.02.0570 Schlitze nachträglich, Dämmmörtel, <200cm2**
Menge: 0,000 m
DIN 276-18: 345
Leistungsbereiche: 023

**023.02.0580 HK-Wandanbindung nachträglich, Normalmörtel**
Menge: 0,000 m
DIN 276-18: 345
Leistungsbereiche: 023

**023.02.0590 HK-Wandanbindung nachträglich, Dämmmörtel**
Menge: 0,000 m
DIN 276-18: 345
Leistungsbereiche: 023

**023.02.0600 Beiputz Kleinflächen nachträglich, Normalmörtel, <400cm2**
Menge: 0,000 St
DIN 276-18: 345
Leistungsbereiche: 023

**023.02.0610 Beiputz Kleinflächen nachträglich, Normalmörtel, <1000cm2**
Menge: 0,000 St
DIN 276-18: 345
Leistungsbereiche: 023

**023.02.0620 Beiputz Kleinflächen nachträglich, Normalmörtel, <1,00m2**
Menge: 0,000 St
DIN 276-18: 345
Leistungsbereiche: 023

*Hinweis: EINBAUTEILE*

**023.02.0630 Eckschutzprofil, d=15mm**
Menge: 0,000 m
DIN 276-18: 345
Leistungsbereiche: 023

**023.02.0640 Eckschutzprofil, Dünnlagenputz, 3-5mm**
Menge: 0,000 m
DIN 276-18: 345
Leistungsbereiche: 023

**023.02.0650 Eckschutzprofil, Edelstahl, d=15mm**
Menge: 0,000 m
DIN 276-18: 345
Leistungsbereiche: 023

**023.02.0660 Schattenfugenprofil**
Menge: 0,000 m
DIN 276-18: 345
Leistungsbereiche: 023

**023.02.0670 Putzabschlussprofil**
Menge: 0,000 m
DIN 276-18: 345
Leistungsbereiche: 023

**023.02.0680 Putzabschlussprofil mit Dichtlippe**
Menge: 0,000 m
DIN 276-18: 345
Leistungsbereiche: 023

**023.02.0690 Dehnfugenprofil**
Menge: 0,000 m
DIN 276-18: 345
Leistungsbereiche: 023

*Hinweis: ZULAGEN, SONSTIGES*

**023.02.0700 Zulage Wand, gekrümmt**
Menge: 0,000 m2
DIN 276-18: 345
Leistungsbereiche: 023

**023.02.0710 Zulage Lehrenputz**
Menge: 0,000 m2
DIN 276-18: 345
Leistungsbereiche: 023

**023.02.0720 Zulage Lehrenputz, VA-Profile**
Menge: 0,000 m2
DIN 276-18: 345
Leistungsbereiche: 023

**023.02.0730 Fensterbank einputzen, innen**
Menge: 0,000 m
DIN 276-18: 345
Leistungsbereiche: 023

**023.02.0740 Unterschnitt, Wandputz**
Menge: 0,000 m
DIN 276-18: 345
Leistungsbereiche: 023

**023.02.0750 Zulage Putz PII/III, Q3 statt Q2**
Menge: 0,000 m2
DIN 276-18: 345
Leistungsbereiche: 023

**023.02.0760 Zulage Putz PII/III, Q4 statt Q2**
Menge: 0,000 m2
DIN 276-18: 345
Leistungsbereiche: 023

**023.02.0770 Zulage Putz PIV, Q3 statt Q2**
Menge: 0,000 m2
DIN 276-18: 345
Leistungsbereiche: 023

**023.02.0780 Zulage Putz PIV, Q4 statt Q2**
Menge: 0,000 m2
DIN 276-18: 345
Leistungsbereiche: 023

**023.02.0790 Mehr-/Minderstärke, PII, 10mm**
Menge: 0,000 m2
DIN 276-18: 345
Leistungsbereiche: 023

**023.02.0800 Mehr-/Minderstärke, PIII, 10mm**
Menge: 0,000 m2
DIN 276-18: 345
Leistungsbereiche: 023

**023.02.0810 Mehr-/Minderstärke, PIV, 10mm**
Menge: 0,000 m2
DIN 276-18: 345
Leistungsbereiche: 023

**023.02.0820 Überspannung Glasfasergewebe**
Menge: 0,000 m2
DIN 276-18: 345
Leistungsbereiche: 023

**023.02.0830 Streckmetallgewebe, verzinkt**
Menge: 0,000 m2
DIN 276-18: 345
Leistungsbereiche: 023

**023.02.0840 Diagonalbewehrung Fensteröffnung**
Menge: 0,000 St
DIN 276-18: 345
Leistungsbereiche: 023

**023.02.0850 dauerelastische Verfugung**
Menge: 0,000 m
DIN 276-18: 345
Leistungsbereiche: 023

#### Titel 023.03 Außenputz

*Hinweis: SOCKEL*

**023.03.0010 Sperranstrich + Sockelputz, PIII, 2lg**
Menge: 0,000 m2
DIN 276-18: 335
Leistungsbereiche: 023

**023.03.0020 Mehr-/Minderstärke, PIII, 10mm**
Menge: 0,000 m2
DIN 276-18: 345
Leistungsbereiche: 023

*Hinweis: WÄNDE*

**023.03.0030 Außenwandputz, PII, 2lg**
Menge: 0,000 m2
DIN 276-18: 335
Leistungsbereiche: 023

**023.03.0040 Außenwandputz, PII + Kunstharz, 2lg**
Menge: 0,000 m2
DIN 276-18: 335
Leistungsbereiche: 023

**023.03.0050 Zulage Sonderfarbton Außenputz**
Menge: 0,000 m2
DIN 276-18: 335
Leistungsbereiche: 023

**023.03.0060 Egalisierungsanstrich**
Menge: 0,000 m2
DIN 276-18: 335
Leistungsbereiche: 023

**023.03.0070 Mehr-/Minderstärke, PII, 10mm**
Menge: 0,000 m2
DIN 276-18: 345
Leistungsbereiche: 023

**023.03.0080 Außenwandsockelputz, PIII, 2lg**
Menge: 0,000 m2
DIN 276-18: 335
Leistungsbereiche: 023

**023.03.0090 Laibungsputz, Profile, bis 25cm**
Menge: 0,000 m
DIN 276-18: 335
Leistungsbereiche: 023

**023.03.0100 Laibungsputz, Profile, bis 55cm**
Menge: 0,000 m
DIN 276-18: 335
Leistungsbereiche: 023

**023.03.0110 Faschenputz**
Menge: 0,000 m
DIN 276-18: 335
Leistungsbereiche: 023

**023.03.0120 Anti-Graffiti-Oberfläche**
Menge: 0,000 m2
DIN 276-18: 335
Leistungsbereiche: 023

**023.03.0130 Fensterabwässerungen**
Menge: 0,000 m
DIN 276-18: 335
Leistungsbereiche: 023

**023.03.0140 Diagonalbewehrung Fensteröffnung**
Menge: 0,000 St
DIN 276-18: 355
Leistungsbereiche: 023

*Hinweis: DECKEN*

**023.03.0150 Außendeckenputz, PII, 2lg**
Menge: 0,000 m2
DIN 276-18: 354
Leistungsbereiche: 023

**023.03.0160 Mehr-/Minderstärke, PII, 10mm**
Menge: 0,000 m2
DIN 276-18: 345
Leistungsbereiche: 023

*Hinweis: EINBAUTEILE*

**023.03.0170 Eckschutzprofil, d=20mm**
Menge: 0,000 m
DIN 276-18: 335
Leistungsbereiche: 023

**023.03.0180 Putzabschlussprofil**
Menge: 0,000 m
DIN 276-18: 345
Leistungsbereiche: 023

**023.03.0190 Putzabschlussprofil mit Dichtlippe**
Menge: 0,000 m
DIN 276-18: 345
Leistungsbereiche: 023

**023.03.0200 Dehnfugenprofil**
Menge: 0,000 m
DIN 276-18: 345
Leistungsbereiche: 023

#### Titel 023.04 Innendämmung

*Hinweis: WÄNDE*

**023.04.0010 Wanddämmung, Mineralschaum, A1, d=60mm, Putz**
Menge: 0,000 m2
DIN 276-18: 336
Leistungsbereiche: 023

**023.04.0020 Wanddämmung, Mineralschaum, A1, d=80mm, Putz**
Menge: 0,000 m2
DIN 276-18: 336
Leistungsbereiche: 023

**023.04.0030 Wanddämmung, Mineralschaum, A1, d=100mm, Putz**
Menge: 0,000 m2
DIN 276-18: 336
Leistungsbereiche: 023

**023.04.0040 Wanddämmung, Mineralschaum, A1, d=120mm, Putz**
Menge: 0,000 m2
DIN 276-18: 336
Leistungsbereiche: 023

**023.04.0050 Laibungen, Mineralschaum, 50mm, bis 25cm**
Menge: 0,000 m
DIN 276-18: 335
Leistungsbereiche: 023

**023.04.0060 Laibungen, Mineralschaum, 50mm, bis 40cm**
Menge: 0,000 m
DIN 276-18: 335
Leistungsbereiche: 023

**023.04.0070 Wanddämmung, HWL, A2, d=50mm**
Menge: 0,000 m2
DIN 276-18: 336
Leistungsbereiche: 023

**023.04.0080 Wanddämmung, HWL, A2, d=60mm**
Menge: 0,000 m2
DIN 276-18: 336
Leistungsbereiche: 023

**023.04.0090 Wanddämmung, HWL, A2, d=100mm**
Menge: 0,000 m2
DIN 276-18: 336
Leistungsbereiche: 023

**023.04.0100 Wandputz, armiert, auf HWL-Dämmplatten**
Menge: 0,000 m2
DIN 276-18: 336
Leistungsbereiche: 023

**023.04.0110 Wanddämmung, Schaumglas, A1, d=60mm, Putz**
Menge: 0,000 m2
DIN 276-18: 336
Leistungsbereiche: 023

**023.04.0120 Wanddämmung, Schaumglas, A1, d=80mm, Putz**
Menge: 0,000 m2
DIN 276-18: 336
Leistungsbereiche: 023

**023.04.0130 Wanddämmung, Schaumglas, A1, d=100mm, Putz**
Menge: 0,000 m2
DIN 276-18: 336
Leistungsbereiche: 023

**023.04.0140 Wanddämmung, Schaumglas, A1, d=120mm, Putz**
Menge: 0,000 m2
DIN 276-18: 336
Leistungsbereiche: 023

**023.04.0150 Wanddämmung, Schaumglas, A1, d=140mm, Putz**
Menge: 0,000 m2
DIN 276-18: 336
Leistungsbereiche: 023

**023.04.0160 Wanddämmung, Schaumglas, A1, d=160mm, Putz**
Menge: 0,000 m2
DIN 276-18: 336
Leistungsbereiche: 023

**023.04.0170 Wanddämmung, Mineralwolle, A1, d=60mm, Putz**
Menge: 0,000 m2
DIN 276-18: 336
Leistungsbereiche: 023

**023.04.0180 Wanddämmung, Mineralwolle, A1, d=80mm, Putz**
Menge: 0,000 m2
DIN 276-18: 336
Leistungsbereiche: 023

**023.04.0190 Wanddämmung, Mineralwolle, A1, d=100mm, Putz**
Menge: 0,000 m2
DIN 276-18: 336
Leistungsbereiche: 023

**023.04.0200 Wanddämmung, Mineralwolle, A1, d=120mm, Putz**
Menge: 0,000 m2
DIN 276-18: 336
Leistungsbereiche: 023

**023.04.0210 Wanddämmung, Hartschaum (XPS), d=100mm**
Menge: 0,000 m2
DIN 276-18: 345
Leistungsbereiche: 023

**023.04.0220 Wanddämmung, Hartschaum (XPS), d=200mm**
Menge: 0,000 m2
DIN 276-18: 345
Leistungsbereiche: 023

*Hinweis: DECKEN*

**023.04.0230 Deckendämmung, Mineralschaum, A1, d=60mm, Putz**
Menge: 0,000 m2
DIN 276-18: 354
Leistungsbereiche: 023

**023.04.0240 Deckendämmung, Mineralschaum, A1, d=80mm, Putz**
Menge: 0,000 m2
DIN 276-18: 354
Leistungsbereiche: 023

**023.04.0250 Deckendämmung, Mineralschaum, A1, d=100mm, Putz**
Menge: 0,000 m2
DIN 276-18: 354
Leistungsbereiche: 023

**023.04.0260 Deckendämmung, Mineralschaum, A1, d=120mm, Putz**
Menge: 0,000 m2
DIN 276-18: 354
Leistungsbereiche: 023

**023.04.0270 Deckendämmung, HWL, A2, d=50mm**
Menge: 0,000 m2
DIN 276-18: 354
Leistungsbereiche: 023

**023.04.0280 Deckendämmung, HWL, A2, d=60mm**
Menge: 0,000 m2
DIN 276-18: 354
Leistungsbereiche: 023

**023.04.0290 Deckendämmung, HWL, A2, d=100mm**
Menge: 0,000 m2
DIN 276-18: 354
Leistungsbereiche: 023

**023.04.0300 Deckenputz, armiert, auf HWL-Dämmplatten**
Menge: 0,000 m2
DIN 276-18: 354
Leistungsbereiche: 023

**023.04.0310 Deckendämmung, Schaumglas, A1, d=60mm, Putz**
Menge: 0,000 m2
DIN 276-18: 354
Leistungsbereiche: 023

**023.04.0320 Deckendämmung, Schaumglas, A1, d=80mm, Putz**
Menge: 0,000 m2
DIN 276-18: 354
Leistungsbereiche: 023

**023.04.0330 Deckendämmung, Schaumglas, A1, d=100mm, Putz**
Menge: 0,000 m2
DIN 276-18: 354
Leistungsbereiche: 023

**023.04.0340 Deckendämmung, Schaumglas, A1, d=120mm, Putz**
Menge: 0,000 m2
DIN 276-18: 354
Leistungsbereiche: 023

**023.04.0350 Deckendämmung, Schaumglas, A1, d=140mm, Putz**
Menge: 0,000 m2
DIN 276-18: 354
Leistungsbereiche: 023

**023.04.0360 Deckendämmung, Schaumglas, A1, d=160mm, Putz**
Menge: 0,000 m2
DIN 276-18: 354
Leistungsbereiche: 023

**023.04.0370 Deckendämmung, Mineralwolle, A1, d=60mm, Putz**
Menge: 0,000 m2
DIN 276-18: 354
Leistungsbereiche: 023

**023.04.0380 Deckendämmung, Mineralwolle, A1, d=80mm, Putz**
Menge: 0,000 m2
DIN 276-18: 354
Leistungsbereiche: 023

**023.04.0390 Deckendämmung, Mineralwolle, A1, d=100mm, Putz**
Menge: 0,000 m2
DIN 276-18: 354
Leistungsbereiche: 023

**023.04.0400 Deckendämmung, Mineralwolle, A1, d=120mm, Putz**
Menge: 0,000 m2
DIN 276-18: 354
Leistungsbereiche: 023

*Hinweis: UNTERZÜGE*

**023.04.0410 Dämmung UZ, Mineralschaum, A1, d=60mm, Putz**
Menge: 0,000 m2
DIN 276-18: 354
Leistungsbereiche: 023

**023.04.0420 Dämmung UZ, Mineralschaum, A1, d=80mm, Putz**
Menge: 0,000 m2
DIN 276-18: 354
Leistungsbereiche: 023

**023.04.0430 Dämmung UZ, Mineralschaum, A1, d=100mm, Putz**
Menge: 0,000 m2
DIN 276-18: 354
Leistungsbereiche: 023

**023.04.0440 Dämmung UZ, Mineralschaum, A1, d=120mm, Putz**
Menge: 0,000 m2
DIN 276-18: 354
Leistungsbereiche: 023

**023.04.0450 Dämmung, Unterzüge, HWL, A2, d=50mm**
Menge: 0,000 m2
DIN 276-18: 354
Leistungsbereiche: 023

**023.04.0460 Dämmung, Unterzüge, HWL, A2, d=60mm**
Menge: 0,000 m2
DIN 276-18: 354
Leistungsbereiche: 023

**023.04.0470 Dämmung, Unterzüge, HWL, A2, d=100mm**
Menge: 0,000 m2
DIN 276-18: 354
Leistungsbereiche: 023

**023.04.0480 Putz auf UZ, armiert, auf HWL-Dämmplatten**
Menge: 0,000 m2
DIN 276-18: 354
Leistungsbereiche: 023

**023.04.0490 Dämmung UZ, Schaumglas, A1, d=60mm, Putz**
Menge: 0,000 m2
DIN 276-18: 354
Leistungsbereiche: 023

**023.04.0500 Dämmung UZ, Schaumglas, A1, d=80mm, Putz**
Menge: 0,000 m2
DIN 276-18: 354
Leistungsbereiche: 023

**023.04.0510 Dämmung UZ, Schaumglas, A1, d=100mm, Putz**
Menge: 0,000 m2
DIN 276-18: 354
Leistungsbereiche: 023

**023.04.0520 Dämmung UZ, Schaumglas, A1, d=120mm, Putz**
Menge: 0,000 m2
DIN 276-18: 354
Leistungsbereiche: 023

**023.04.0530 Dämmung UZ, Schaumglas, A1, d=140mm, Putz**
Menge: 0,000 m2
DIN 276-18: 354
Leistungsbereiche: 023

**023.04.0540 Dämmung UZ, Schaumglas, A1, d=160mm, Putz**
Menge: 0,000 m2
DIN 276-18: 354
Leistungsbereiche: 023

**023.04.0550 Dämmung UZ, Mineralwolle, A1, d=60mm, Putz**
Menge: 0,000 m2
DIN 276-18: 354
Leistungsbereiche: 023

**023.04.0560 Dämmung UZ, Mineralwolle, A1, d=80mm, Putz**
Menge: 0,000 m2
DIN 276-18: 354
Leistungsbereiche: 023

**023.04.0570 Dämmung UZ, Mineralwolle, A1, d=100mm, Putz**
Menge: 0,000 m2
DIN 276-18: 354
Leistungsbereiche: 023

**023.04.0580 Dämmung UZ, Mineralwolle, A1, d=120mm, Putz**
Menge: 0,000 m2
DIN 276-18: 354
Leistungsbereiche: 023

*Hinweis: EINBAUTEILE*

**023.04.0590 Kantenschutz, Gewebewinkel**
Menge: 0,000 m
DIN 276-18: 336
Leistungsbereiche: 023

**023.04.0600 Kantenschutz, verzinktes Stahlblech, H=50mm**
Menge: 0,000 m
DIN 276-18: 336
Leistungsbereiche: 023

**023.04.0610 Kantenschutz, verzinktes Stahlblech, H=60mm**
Menge: 0,000 m
DIN 276-18: 336
Leistungsbereiche: 023

**023.04.0620 Kantenschutz, verzinktes Stahlblech, H=100mm**
Menge: 0,000 m
DIN 276-18: 336
Leistungsbereiche: 023

**023.04.0630 Kantenschutz, verzinktes Stahlblech, H=120mm**
Menge: 0,000 m
DIN 276-18: 336
Leistungsbereiche: 023

#### Titel 023.05 WDVS

**023.05.0010 Dübelstatik, Werkstatt-/Montageplanung**
Menge: 0,000 psch
DIN 276-18: 336
Leistungsbereiche: 023

*Hinweis: MINERALISCHE DÄMMUNG*

**023.05.0020 WDVS, Wand, Miwo, A2, d=60mm**
Menge: 0,000 m2
DIN 276-18: 335
Leistungsbereiche: 023

**023.05.0030 WDVS, Wand, Miwo, A2, d=100mm**
Menge: 0,000 m2
DIN 276-18: 335
Leistungsbereiche: 023

**023.05.0040 WDVS, Wand, Miwo, A2, d=120mm**
Menge: 0,000 m2
DIN 276-18: 335
Leistungsbereiche: 023

**023.05.0050 WDVS, Wand, Miwo, A2, d=140mm**
Menge: 0,000 m2
DIN 276-18: 335
Leistungsbereiche: 023

**023.05.0060 WDVS, Wand, Miwo, A2, d=180mm**
Menge: 0,000 m2
DIN 276-18: 335
Leistungsbereiche: 023

**023.05.0070 WDVS, Decke, Miwo, A2, d=100mm**
Menge: 0,000 m2
DIN 276-18: 335
Leistungsbereiche: 023

**023.05.0080 WDVS, Decke, Miwo, A2, d=140mm**
Menge: 0,000 m2
DIN 276-18: 335
Leistungsbereiche: 023

**023.05.0090 WDVS, Bossenputz, MiWo, A2, d=180mm**
Menge: 0,000 m2
DIN 276-18: 335
Leistungsbereiche: 023

**023.05.0100 WDVS, Bossendämmung, MIWO, A2, d=180+20mm**
Menge: 0,000 m2
DIN 276-18: 335
Leistungsbereiche: 023

*Hinweis: POLYSTYROLDÄMMUNG*

**023.05.0110 WDVS, Wand, EPS, B1, d=60mm**
Menge: 0,000 m2
DIN 276-18: 335
Leistungsbereiche: 023

**023.05.0120 WDVS, Wand, EPS, B1, d=100mm**
Menge: 0,000 m2
DIN 276-18: 335
Leistungsbereiche: 023

**023.05.0130 WDVS, Wand, EPS, B1, d=120mm**
Menge: 0,000 m2
DIN 276-18: 335
Leistungsbereiche: 023

**023.05.0140 WDVS, Wand, EPS, B1, d=140mm**
Menge: 0,000 m2
DIN 276-18: 335
Leistungsbereiche: 023

**023.05.0150 WDVS, Wand, EPS, B1, d=180mm**
Menge: 0,000 m2
DIN 276-18: 335
Leistungsbereiche: 023

**023.05.0160 Zulage A1-System, Streifen, B=1,00m**
Menge: 0,000 m2
DIN 276-18: 335
Leistungsbereiche: 023

**023.05.0170 Zulage Brandriegel, A1, horizontal**
Menge: 0,000 m
DIN 276-18: 335
Leistungsbereiche: 023

**023.05.0180 Zulage Verdübelung, B2-System**
Menge: 0,000 m2
DIN 276-18: 335
Leistungsbereiche: 023

**023.05.0190 WDVS, Bossendämmung, EPS, B2, d=180+20mm**
Menge: 0,000 m2
DIN 276-18: 335
Leistungsbereiche: 023

*Hinweis: ZULAGEN, EINBAUTEILE*

**023.05.0200 Zulage WDVS im Grundriss gerundet**
Menge: 0,000 m2
DIN 276-18: 335
Leistungsbereiche: 023

**023.05.0210 Zulage farbige Putzoberfläche**
Menge: 0,000 m2
DIN 276-18: 335
Leistungsbereiche: 023

**023.05.0220 Außenecke Gewebeeckwinkel**
Menge: 0,000 m
DIN 276-18: 335
Leistungsbereiche: 023

**023.05.0230 Kantenschutzprofil, Edelstahl, 50x50x1,5mm**
Menge: 0,000 m
DIN 276-18: 335
Leistungsbereiche: 023

**023.05.0240 Gebäudebewegungsfugen, WDVS**
Menge: 0,000 m
DIN 276-18: 335
Leistungsbereiche: 023

**023.05.0250 Zulage Putzträgerplatte**
Menge: 0,000 m
DIN 276-18: 335
Leistungsbereiche: 023

**023.05.0260 Zulage stoßfeste Oberfläche**
Menge: 0,000 m2
DIN 276-18: 335
Leistungsbereiche: 023

**023.05.0270 Anti-Graffiti-Oberfläche**
Menge: 0,000 m2
DIN 276-18: 335
Leistungsbereiche: 023

**023.05.0280 Aussparung WDVS, <0,50m2**
Menge: 0,000 St
DIN 276-18: 335
Leistungsbereiche: 023

**023.05.0290 Dauergerüstanker, Edelstahl, WDVS**
Menge: 0,000 St
DIN 276-18: 335
Leistungsbereiche: 023

*Hinweis: ÖFFNUNGEN, LAIBUNGEN*

**023.05.0300 Laibungen, WDVS, Profile, bis 15cm**
Menge: 0,000 m
DIN 276-18: 335
Leistungsbereiche: 023

**023.05.0310 Laibungen, WDVS, Profile, Fasche, bis 15cm**
Menge: 0,000 m
DIN 276-18: 335
Leistungsbereiche: 023

**023.05.0320 Laibungen, WDVS, Profile, bis 25cm**
Menge: 0,000 m
DIN 276-18: 335
Leistungsbereiche: 023

**023.05.0330 Laibungen, WDVS, Profile, Fasche, bis 25cm**
Menge: 0,000 m
DIN 276-18: 335
Leistungsbereiche: 023

**023.05.0340 Sohlbankdämmung, B=200mm**
Menge: 0,000 m
DIN 276-18: 335
Leistungsbereiche: 023

**023.05.0350 Anschluss Fensterelemente**
Menge: 0,000 m
DIN 276-18: 335
Leistungsbereiche: 023

**023.05.0360 Diagonalbewehrung Fensteröffnung**
Menge: 0,000 St
DIN 276-18: 335
Leistungsbereiche: 023

**023.05.0370 ALD im WDVS mit baus. Formteil**
Menge: 0,000 St
DIN 276-18: 335
Leistungsbereiche: 023

**023.05.0380 ALD im WDVS ohne baus. Formteil**
Menge: 0,000 St
DIN 276-18: 335
Leistungsbereiche: 023

**023.05.0390 Zulage Lisenen in WDVS**
Menge: 0,000 m
DIN 276-18: 335
Leistungsbereiche: 023

*Hinweis: WDVS-SOCKEL*

**023.05.0400 WDVS, Sockel, XPS, B1, mit Abdichtung, d=100mm**
Menge: 0,000 m2
DIN 276-18: 335
Leistungsbereiche: 023

**023.05.0410 WDVS, Sockel, CG, A1, d=100mm**
Menge: 0,000 m2
DIN 276-18: 335
Leistungsbereiche: 023

**023.05.0420 WDVS, Sockel, XPS, B1, d=100mm**
Menge: 0,000 m2
DIN 276-18: 335
Leistungsbereiche: 023

**023.05.0430 Zulage WDVS, Sockel, unters. schräg**
Menge: 0,000 m2
DIN 276-18: 335
Leistungsbereiche: 023

#### Titel 023.06 WDVS mit Klinkerriemchen

**023.06.0010 WDVS, EPS, 035, 160mm, Klinkerriemchen, Normalformat**
Menge: 0,000 m2
DIN 276-18: 335
Leistungsbereiche: 023

**023.06.0020 WDVS, EPS, 035, 160mm, Klinkerriemchen, Dünnformat**
Menge: 0,000 m2
DIN 276-18: 335
Leistungsbereiche: 023

**023.06.0030 WDVS, EPS, 035, 180mm, Klinkerriemchen, Normalformat**
Menge: 0,000 m2
DIN 276-18: 335
Leistungsbereiche: 023

**023.06.0040 WDVS, EPS, 035, 180mm, Klinkerriemchen, Dünnformat**
Menge: 0,000 m2
DIN 276-18: 335
Leistungsbereiche: 023

**023.06.0050 Zulage Sockel, XPS, 035, 160mm, Klinkerriemchen**
Menge: 0,000 m2
DIN 276-18: 335
Leistungsbereiche: 023

**023.06.0060 Zulage Eckausbildung, 90°, Klinkerriemchen**
Menge: 0,000 m
DIN 276-18: 335
Leistungsbereiche: 023

**023.06.0070 Zulage Brandriegel umlaufend, H=20cm**
Menge: 0,000 m
DIN 276-18: 335
Leistungsbereiche: 023

**023.06.0080 Laibungen, WDVS, Klinkerriemchen, Eckformteile**
Menge: 0,000 m
DIN 276-18: 335
Leistungsbereiche: 023

**023.06.0090 Laibungen, WDVS, Klinkerriemchen, Gehrung**
Menge: 0,000 m
DIN 276-18: 335
Leistungsbereiche: 023

**023.06.0100 Laibungen, WDVS, Klinkerriemchen, Alublech**
Menge: 0,000 m
DIN 276-18: 335
Leistungsbereiche: 023

**023.06.0110 Bewegungsfuge, dauerelastisch**
Menge: 0,000 m
DIN 276-18: 335
Leistungsbereiche: 023

**023.06.0120 ALD in Riemchen-WDVS mit baus. Formteil**
Menge: 0,000 St
DIN 276-18: 335
Leistungsbereiche: 023

**023.06.0130 ALD in Riemchen-WDVS ohne baus. Formteil**
Menge: 0,000 St
DIN 276-18: 335
Leistungsbereiche: 023

**023.06.0140 Anti-Graffiti-Oberfläche**
Menge: 0,000 m2
DIN 276-18: 335
Leistungsbereiche: 023

#### Titel 023.07 Instandsetzung, Abbruch

*Hinweis: INNENWÄNDE*

**023.07.0010 Innenwandputz abschlagen, Kleinflächen**
Menge: 0,000 m2
DIN 276-18: 394
Leistungsbereiche: 023

**023.07.0020 Innenwandputz abschlagen, großflächig**
Menge: 0,000 m2
DIN 276-18: 394
Leistungsbereiche: 023

**023.07.0030 Putzausbesserung innen, Wände, Q2, <250cm2**
Menge: 0,000 m2
DIN 276-18: 395
Leistungsbereiche: 023

**023.07.0040 Putzausbesserung innen, Wände, Q2, <2500cm2**
Menge: 0,000 m2
DIN 276-18: 395
Leistungsbereiche: 023

**023.07.0050 Putzstreifen ausbessern, Wände, Q2, <1,00m**
Menge: 0,000 m
DIN 276-18: 395
Leistungsbereiche: 023

**023.07.0060 Putzuntergrund, XPS-Platte, 20mm**
Menge: 0,000 m2
DIN 276-18: 395
Leistungsbereiche: 023

**023.07.0070 Wandputz, nachträglich, Kleinflächen, <250cm2**
Menge: 0,000 m2
DIN 276-18: 395
Leistungsbereiche: 023

**023.07.0080 Wandputz, nachträglich, Kleinflächen, <2500cm2**
Menge: 0,000 m2
DIN 276-18: 395
Leistungsbereiche: 023

**023.07.0090 Wandputz, nachträglich, Kleinflächen, <3,00m2**
Menge: 0,000 m2
DIN 276-18: 395
Leistungsbereiche: 023

**023.07.0100 Sanierputz, 2lg, hohe Salzbelastung, d=>25mm**
Menge: 0,000 m2
DIN 276-18: 395
Leistungsbereiche: 023

**023.07.0110 Sanierputz, 1lg, geringe Salzbelastung, d=>20mm**
Menge: 0,000 m2
DIN 276-18: 395
Leistungsbereiche: 023

**023.07.0120 Altputzwandflächen spachteln**
Menge: 0,000 m2
DIN 276-18: 395
Leistungsbereiche: 023

*Hinweis: DECKEN*

**023.07.0130 Innendeckenputz abschlagen, Kleinflächen**
Menge: 0,000 m2
DIN 276-18: 394
Leistungsbereiche: 023

**023.07.0140 Innendeckenputz abschlagen, großflächig**
Menge: 0,000 m2
DIN 276-18: 394
Leistungsbereiche: 023

**023.07.0150 Deckenputz erneuern, Kleinflächen <250cm2**
Menge: 0,000 m2
DIN 276-18: 395
Leistungsbereiche: 023

**023.07.0160 Deckenputz erneuern, Kleinflächen <2500cm2**
Menge: 0,000 m2
DIN 276-18: 395
Leistungsbereiche: 023

**023.07.0170 Deckenputz erneuern, Kleinflächen <3,00m2**
Menge: 0,000 m2
DIN 276-18: 395
Leistungsbereiche: 023

**023.07.0180 Deckenschlitz schließen, <25cm2**
Menge: 0,000 m2
DIN 276-18: 395
Leistungsbereiche: 023

**023.07.0190 Deckenputz, Gewölbedecke, PII, Q2**
Menge: 0,000 m2
DIN 276-18: 395
Leistungsbereiche: 023

**023.07.0200 Putzträgerdecke ausbessern, Q2, <1,00m2**
Menge: 0,000 m2
DIN 276-18: 395
Leistungsbereiche: 023

**023.07.0210 Altputzdeckenflächen spachteln**
Menge: 0,000 m2
DIN 276-18: 395
Leistungsbereiche: 023

*Hinweis: SONSTIGES*

**023.07.0220 Stahlumfassungszarge nachträglich einputzen**
Menge: 0,000 m
DIN 276-18: 395
Leistungsbereiche: 023

**023.07.0230 Stahleckzarge nachträglich einputzen**
Menge: 0,000 St
DIN 276-18: 395
Leistungsbereiche: 023

**023.07.0240 Stahlrahmentüren nachträglich einputzen**
Menge: 0,000 m
DIN 276-18: 395
Leistungsbereiche: 023

**023.07.0250 Laibungsputz, nachträglich bis 25cm**
Menge: 0,000 m
DIN 276-18: 395
Leistungsbereiche: 023

**023.07.0260 Laibungsputz, nachträglich bis 45cm**
Menge: 0,000 m
DIN 276-18: 395
Leistungsbereiche: 023

**023.07.0270 Fenster nachträglich einputzen, innen**
Menge: 0,000 m
DIN 276-18: 395
Leistungsbereiche: 023

**023.07.0280 Fensterbank nachträglich einputzen, innen**
Menge: 0,000 m
DIN 276-18: 395
Leistungsbereiche: 023

**023.07.0290 Unterschnitt, Wandputz für Abdichtung**
Menge: 0,000 m
DIN 276-18: 345
Leistungsbereiche: 023

**023.07.0300 Unterschnitt, Wandputz für Sockelleiste**
Menge: 0,000 m
DIN 276-18: 345
Leistungsbereiche: 023

*Hinweis: BRANDSCHUTZMASSNAHMEN*

**023.07.0310 Ummantelung Stahlträger, 3seitig, F90, H=<250mm**
Menge: 0,000 m
DIN 276-18: 395
Leistungsbereiche: 023

**023.07.0320 Ummantelung Stahlträger, 3seitig, F90, H=<400mm**
Menge: 0,000 m
DIN 276-18: 395
Leistungsbereiche: 023

**023.07.0330 Putz, Hohlziegeldecke, F90-Ertüchtigung**
Menge: 0,000 m2
DIN 276-18: 395
Leistungsbereiche: 023

**023.07.0340 Putz, Hohlsteindecke, F90-Ertüchtigung**
Menge: 0,000 m2
DIN 276-18: 395
Leistungsbereiche: 023

**023.07.0350 Brandschutzsanierung Stb-Decken, F90**
Menge: 0,000 m2
DIN 276-18: 395
Leistungsbereiche: 023

**023.07.0360 Brandschutzsanierung Stb-Unterzüge, F90**
Menge: 0,000 m2
DIN 276-18: 395
Leistungsbereiche: 023

**023.07.0370 Zulage Mehrstärke Brandschutzputz, je 5mm**
Menge: 0,000 m2
DIN 276-18: 395
Leistungsbereiche: 023

**023.07.0380 Abdichtung Rissverfüllung, Polyurethanharz**
Menge: 0,000 m
DIN 276-18: 395
Leistungsbereiche: 023

*Hinweis: AUSSENWÄNDE*

**023.07.0390 Außenputz abschlagen, Wand, kleinflächig**
Menge: 0,000 m2
DIN 276-18: 394
Leistungsbereiche: 023

**023.07.0400 Außenputz abschlagen, Wand, großflächig**
Menge: 0,000 m2
DIN 276-18: 394
Leistungsbereiche: 023

**023.07.0410 Außenputz, PII, kleinflächig, Bestandswände**
Menge: 0,000 m2
DIN 276-18: 395
Leistungsbereiche: 023

**023.07.0420 Außenputz, PII, großflächig, Bestandswände**
Menge: 0,000 m2
DIN 276-18: 395
Leistungsbereiche: 023

#### Titel 023.90 Stundenlohnarbeiten

*Hinweis: ABRECHNUNGSHINWEIS Stundenlohnarbeiten*

**023.90.0010 Stundensatz: Fachwerker**
*** Bedarfsposition ohne GB
Menge: 0,000 h
DIN 276-18: 399
Leistungsbereiche: 023

**023.90.0020 Stundensatz: Bauhelfer**
*** Bedarfsposition ohne GB
Menge: 0,000 h
DIN 276-18: 399
Leistungsbereiche: 023

#### Titel 023.99 Kostenberechnungspauschale

**023.99.0010 Kostenberechnungspauschale: Putz-/Stuckarbeiten**
Menge: 0,000 psch
DIN 276-18: 399
Leistungsbereiche: 023

**023.99.0020 Kostenberechnungspauschale: WDVS**
Menge: 0,000 psch
DIN 276-18: 399
Leistungsbereiche: 023

### Gewerk 024 Fliesen-/Plattenarbeiten

#### Titel 024.01 Vorbereitende Arbeiten

*Hinweis: UNTERGRUNDVORBEREITUNG*

**024.01.0010 Messung, Estrichfeuchte**
Menge: 0,000 psch
DIN 276-18: 353
Leistungsbereiche: 024

**024.01.0020 Untergrundvorbereitung, Kugelstrahlen**
Menge: 0,000 m2
DIN 276-18: 353
Leistungsbereiche: 024

**024.01.0030 Untergrundvorbereitung, Fräsen**
Menge: 0,000 m2
DIN 276-18: 353
Leistungsbereiche: 024

**024.01.0040 Calciumsulfatestrich anschleifen**
Menge: 0,000 m2
DIN 276-18: 353
Leistungsbereiche: 024

**024.01.0050 Haftgrund, nicht saugende Untergründe**
Menge: 0,000 m2
DIN 276-18: 353
Leistungsbereiche: 024

**024.01.0060 Tiefgrund, saugende Untergründe**
Menge: 0,000 m2
DIN 276-18: 353
Leistungsbereiche: 024

**024.01.0070 Risse im Estrich schließen**
Menge: 0,000 m
DIN 276-18: 353
Leistungsbereiche: 024

*Hinweis: UNTERGRUNDAUSGLEICH*

**024.01.0080 Nivellierausgleich, bis 5mm**
Menge: 0,000 m2
DIN 276-18: 353
Leistungsbereiche: 024

**024.01.0090 Nivellierausgleich, 6-10mm**
Menge: 0,000 m2
DIN 276-18: 353
Leistungsbereiche: 024

**024.01.0100 Nivellierausgleich, 11-20mm**
Menge: 0,000 m2
DIN 276-18: 353
Leistungsbereiche: 024

**024.01.0110 Verbundestrich, 5kN, 50mm**
Menge: 0,000 m2
DIN 276-18: 353
Leistungsbereiche: 024

**024.01.0120 Estrich auf Trennschicht, 5kN, 60mm, F5**
Menge: 0,000 m2
DIN 276-18: 353
Leistungsbereiche: 024

**024.01.0130 Gefällespachtel, außen, >1,5%, geschliffen**
Menge: 0,000 m2
DIN 276-18: 353
Leistungsbereiche: 024

**024.01.0140 Gefällespachtel, außen, >2-3%, rau**
Menge: 0,000 m2
DIN 276-18: 353
Leistungsbereiche: 024

*Hinweis: ABDICHTUNGEN AUF ROHBÖDEN*

**024.01.0150 Bodenabdichtung Bahn, W2-I, innen**
Menge: 0,000 m2
DIN 276-18: 353
Leistungsbereiche: 018

**024.01.0160 Bodenabdichtung Bahn, W3-I, innen**
Menge: 0,000 m2
DIN 276-18: 353
Leistungsbereiche: 018

**024.01.0170 Sockelaufkantung/Wandanschluss Bahnenabdichtung**
Menge: 0,000 m
DIN 276-18: 353
Leistungsbereiche: 018

**024.01.0180 Innenecke Sockelaufkantung/Wandanschluss Bahnenabdichtung**
Menge: 0,000 St
DIN 276-18: 353
Leistungsbereiche: 018

**024.01.0190 Gefälle in Türlaibung**
Menge: 0,000 St
DIN 276-18: 353
Leistungsbereiche: 018

**024.01.0200 Türanschluss Sockelaufkantung/Wandanschluss Bahnenabdichtung**
Menge: 0,000 St
DIN 276-18: 353
Leistungsbereiche: 018

**024.01.0210 Durchdringung <DN50 Bahnenabdichtung**
Durchdringung
Menge: 0,000 St
DIN 276-18: 353
Leistungsbereiche: 018

**024.01.0220 Durchdringung <DN125 Bahnenabdichtung**
Durchdringung
Menge: 0,000 St
DIN 276-18: 353
Leistungsbereiche: 018

**024.01.0230 Rohrkasten <20/20cm auf Rohboden**
Menge: 0,000 St
DIN 276-18: 353
Leistungsbereiche: 018

*Hinweis: FLÜSSIGE ABDICHTUNGEN IM VERBUND (AIV-F)*

**024.01.0240 Bodenabdichtung flüssig W1-I (AIV-F)**
Menge: 0,000 m2
DIN 276-18: 353
Leistungsbereiche: 018

**024.01.0250 Wandabdichtung flüssig W1-I (AIV-F)**
Menge: 0,000 m2
DIN 276-18: 342
Leistungsbereiche: 018

**024.01.0260 Bodenabdichtung flüssig W2-I (AIV-F)**
Menge: 0,000 m2
DIN 276-18: 353
Leistungsbereiche: 018

**024.01.0270 Wandabdichtung flüssig W2-I (AIV-F)**
Menge: 0,000 m2
DIN 276-18: 342
Leistungsbereiche: 018

**024.01.0280 Bodenabdichtung flüssig W3-I (AIV-F)**
Menge: 0,000 m2
DIN 276-18: 353
Leistungsbereiche: 018

**024.01.0290 Wandabdichtung flüssig W3-I (AIV-F)**
Menge: 0,000 m2
DIN 276-18: 342
Leistungsbereiche: 018

**024.01.0300 Bodenabdichtung flüssig W3-I(AIV-F) chem beansprucht**
Menge: 0,000 m2
DIN 276-18: 353
Leistungsbereiche: 018

**024.01.0310 Wandabdichtung flüssig W3-I (AIV-F) chem.beansprucht**
Menge: 0,000 m2
DIN 276-18: 342
Leistungsbereiche: 018

**024.01.0320 Bodenabdichtung flüssig W3-I(AIV-F) Fett-beansprucht**
Menge: 0,000 m2
DIN 276-18: 353
Leistungsbereiche: 018

**024.01.0330 Wandabdichtung flüssig W3-I (AIV-F) Fett-beansprucht**
Menge: 0,000 m2
DIN 276-18: 342
Leistungsbereiche: 018

**024.01.0340 Sockelaufkantung/Wandanschluss Flüssigabdichtung**
Menge: 0,000 m
DIN 276-18: 353
Leistungsbereiche: 018

**024.01.0350 Innenecke Sockelaufkantung/Wandanschluss Flüssigabdichtung**
Menge: 0,000 St
DIN 276-18: 353
Leistungsbereiche: 018

**024.01.0360 Türanschluss Sockelaufkantung/Wandanschluss Flüssigabdichtung**
Menge: 0,000 St
DIN 276-18: 353
Leistungsbereiche: 018

**024.01.0370 Gefälle in Türlaibung**
Menge: 0,000 St
DIN 276-18: 353
Leistungsbereiche: 018

**024.01.0380 Armatur/Wandauslass in Flüssigabdichtung**
Menge: 0,000 St
DIN 276-18: 353
Leistungsbereiche: 018

**024.01.0390 Durchdringung Einlauf Flüssigabdichtung**
Menge: 0,000 St
DIN 276-18: 353
Leistungsbereiche: 018

**024.01.0400 Durchdringung Rinne Flüssigabdichtung**
Menge: 0,000 m
DIN 276-18: 353
Leistungsbereiche: 018

**024.01.0410 Wannendichtungsprofil Flüssigabdichtung**
Menge: 0,000 m
DIN 276-18: 353
Leistungsbereiche: 018

**024.01.0420 Rohr <DN 50 Flüssigabdichtung**
Rohr
Menge: 0,000 St
DIN 276-18: 353
Leistungsbereiche: 018

**024.01.0430 Rohr <DN 125 Flüssigabdichtung**
Rohr
Menge: 0,000 St
DIN 276-18: 353
Leistungsbereiche: 018

**024.01.0440 Rohrkasten <20/20cm auf Unterboden**
Menge: 0,000 m
DIN 276-18: 353
Leistungsbereiche: 018

*Hinweis: BAHNENABDICHTUNGEN IM VERBUND (AIV-B)*

**024.01.0450 Bodenabdichtung Bahn W1-I (AIV-B)**
Menge: 0,000 m2
DIN 276-18: 353
Leistungsbereiche: 018

**024.01.0460 Wandabdichtung Bahn W1-I (AIV-B)**
Menge: 0,000 m2
DIN 276-18: 342
Leistungsbereiche: 018

**024.01.0470 Bodenabdichtung Bahn W2-I (AIV-B)**
Menge: 0,000 m2
DIN 276-18: 353
Leistungsbereiche: 018

**024.01.0480 Wandabdichtung Bahn W2-I (AIV-B)**
Menge: 0,000 m2
DIN 276-18: 342
Leistungsbereiche: 018

**024.01.0490 Wandabdichtung Bahn W3-I (AIV-B)**
Menge: 0,000 m2
DIN 276-18: 342
Leistungsbereiche: 018

**024.01.0500 Sockelaufkantung/Wandanschluss Bahnenabdichtung**
Menge: 0,000 m
DIN 276-18: 353
Leistungsbereiche: 018

**024.01.0510 Innenecke Sockelaufkantung/Wandanschluss Flüssigabdichtung**
Menge: 0,000 St
DIN 276-18: 353
Leistungsbereiche: 018

**024.01.0520 Türanschluss Sockelaufkantung/Wandanschluss Flüssigabdichtung**
Menge: 0,000 St
DIN 276-18: 353
Leistungsbereiche: 018

**024.01.0530 Gefälle in Türlaibung**
Menge: 0,000 St
DIN 276-18: 353
Leistungsbereiche: 018

**024.01.0540 Armatur/Wandauslass in Bahnenabdichtung**
Menge: 0,000 St
DIN 276-18: 353
Leistungsbereiche: 018

**024.01.0550 Durchdringung Einlauf bahnenförmige Abdichtung**
Menge: 0,000 St
DIN 276-18: 353
Leistungsbereiche: 018

**024.01.0560 Durchdringung Rinne bahnenförmige Abdichtung**
Menge: 0,000 m
DIN 276-18: 353
Leistungsbereiche: 018

**024.01.0570 Wannendichtungsprofil bahnenförmige Abdichtung**
Menge: 0,000 m
DIN 276-18: 353
Leistungsbereiche: 018

**024.01.0580 Rohrkasten <20/20cm auf Unterboden**
Menge: 0,000 m
DIN 276-18: 353
Leistungsbereiche: 018

*Hinweis: TRITTSCHALLVERBESSERUNG*

**024.01.0590 Entkopplungsmatte**
Menge: 0,000 m2
DIN 276-18: 353
Leistungsbereiche: 024

#### Titel 024.02 Bodenfliesen im Innenbereich

*Hinweis: FEINSTEINZEUG*

**024.02.0010 Bodenfliesen, 10x10cm, nicht kalibriert**
Menge: 0,000 m2
DIN 276-18: 353
Leistungsbereiche: 024

**024.02.0020 Bodenfliesen, 15x15cm, nicht kalibriert**
Menge: 0,000 m2
DIN 276-18: 353
Leistungsbereiche: 024

**024.02.0030 Bodenfliesen, 15x15cm, kalibriert, R12/V4**
Menge: 0,000 m2
DIN 276-18: 353
Leistungsbereiche: 024

**024.02.0040 Bodenfliesen, 20x20cm, nicht kalibriert**
Menge: 0,000 m2
DIN 276-18: 353
Leistungsbereiche: 024

**024.02.0050 Bodenfliesen, 30x30cm, nicht kalibriert**
Menge: 0,000 m2
DIN 276-18: 353
Leistungsbereiche: 024

**024.02.0060 Bodenfliesen, 30x60cm, nicht kalibriert**
Menge: 0,000 m2
DIN 276-18: 353
Leistungsbereiche: 024

**024.02.0070 Bodenfliesen, 20x20cm, kalibriert**
Menge: 0,000 m2
DIN 276-18: 353
Leistungsbereiche: 024

**024.02.0080 Bodenfliesen, 30x30cm, kalibriert**
Menge: 0,000 m2
DIN 276-18: 353
Leistungsbereiche: 024

**024.02.0090 Bodenfliesen, 30x60cm, kalibriert**
Menge: 0,000 m2
DIN 276-18: 353
Leistungsbereiche: 024

*Hinweis: SOCKEL*

**024.02.0100 Sockelleiste, Fliesen, H=10cm**
Menge: 0,000 m
DIN 276-18: 353
Leistungsbereiche: 024

*Hinweis: SPALTPLATTEN, MOSAIK, TERRACOTTA*

**024.02.0110 Spaltplatten, 10x20cm, nicht kalibiert**
Menge: 0,000 m2
DIN 276-18: 353
Leistungsbereiche: 024

**024.02.0120 Spaltplatten, 6eckig, L=100mm, nicht kalibriert**
Menge: 0,000 m2
DIN 276-18: 353
Leistungsbereiche: 024

**024.02.0130 Keramikmosaik, 2x2cm, nicht kalibriert**
Menge: 0,000 m2
DIN 276-18: 353
Leistungsbereiche: 024

**024.02.0140 Keramikmosaik, 2,5x2,5cm, nicht kalibriert**
Menge: 0,000 m2
DIN 276-18: 353
Leistungsbereiche: 024

**024.02.0150 Keramikmosaik, 5x5cm, nicht kalibriert**
Menge: 0,000 m2
DIN 276-18: 353
Leistungsbereiche: 024

**024.02.0160 Mosaikfliese, Metalloptik, 2x2cm, nicht kalibriert**
Menge: 0,000 m2
DIN 276-18: 353
Leistungsbereiche: 024

**024.02.0170 Mosaikfliese, Metalloptik, 2,5x2,5cm, nicht kalibriert**
Menge: 0,000 m2
DIN 276-18: 353
Leistungsbereiche: 024

**024.02.0180 Terracottafliesen, 10x20cm, nicht kalibriert**
Menge: 0,000 m2
DIN 276-18: 353
Leistungsbereiche: 024

**024.02.0190 Terracottafliesen, 20x20cm, nicht kalibriert**
Menge: 0,000 m2
DIN 276-18: 353
Leistungsbereiche: 024

**024.02.0200 Terracottafliesen, 30x30cm, nicht kalibriert**
Menge: 0,000 m2
DIN 276-18: 353
Leistungsbereiche: 024

*Hinweis: SOCKEL*

**024.02.0210 Sockelleiste, Terracotta, H=10cm**
Menge: 0,000 m
DIN 276-18: 353
Leistungsbereiche: 024

*Hinweis: RÜTTELBODEN*

**024.02.0220 Rüttelboden, 300x300x15mm, Verbund, Gruppe II**
Menge: 0,000 m2
DIN 276-18: 353
Leistungsbereiche: 024

**024.02.0230 Rüttelboden, 300x300x15mm, Verbund, Gruppe I**
Menge: 0,000 m2
DIN 276-18: 353
Leistungsbereiche: 024

**024.02.0240 Rüttelboden, 300x300x14mm, Trennlage, Gruppe III**
Menge: 0,000 m2
DIN 276-18: 353
Leistungsbereiche: 024

**024.02.0250 Rüttelboden, 300x300x15mm, Trennlage, Gruppe II**
Menge: 0,000 m2
DIN 276-18: 353
Leistungsbereiche: 024

**024.02.0260 Rüttelboden, 300x300x15mm, Trennlage, Gruppe I**
Menge: 0,000 m2
DIN 276-18: 353
Leistungsbereiche: 024

**024.02.0270 Rüttelboden, 300x300x14mm, Wärmedämmung, Gruppe III**
Menge: 0,000 m2
DIN 276-18: 353
Leistungsbereiche: 024

**024.02.0280 Zulage Rüttelboden, Baustahlgitter**
Menge: 0,000 m2
DIN 276-18: 353
Leistungsbereiche: 024

**024.02.0290 Zulage Rüttelboden, Kunststofffaserbewehrung**
Menge: 0,000 m2
DIN 276-18: 353
Leistungsbereiche: 024

*Hinweis: SOCKEL*

**024.02.0300 Sockelleiste, Fliesen, H=10cm**
Menge: 0,000 m
DIN 276-18: 353
Leistungsbereiche: 024

*Hinweis: STAHLANKERPLATTEN*

**024.02.0310 Stahlblechplatten, verzinkt, 2reihig, 300x300x3mm**
Menge: 0,000 m
DIN 276-18: 353
Leistungsbereiche: 024

**024.02.0320 Stahlblechplatten, V2A, 1reihig, 300x300x3mm**
Menge: 0,000 m
DIN 276-18: 353
Leistungsbereiche: 024

**024.02.0330 Stahlblechplatten, Edelstahl, 2reihig, 300x300x3mm**
Menge: 0,000 m
DIN 276-18: 353
Leistungsbereiche: 024

**024.02.0340 Stahlblechplatten, V4A, 1reihig, 300x300x3mm**
Menge: 0,000 m
DIN 276-18: 353
Leistungsbereiche: 024

**024.02.0350 Zulage R11 anstelle R10**
Menge: 0,000 m
DIN 276-18: 353
Leistungsbereiche: 024

*Hinweis: TREPPEN*

**024.02.0360 Tritt-/Setzstufen, R10/B, V2A-Schiene**
Menge: 0,000 m
DIN 276-18: 353
Leistungsbereiche: 024

**024.02.0370 Tritt-/Setzstufen, R10/B, V2A-Schiene, geradläufig**
Menge: 0,000 m
DIN 276-18: 353
Leistungsbereiche: 024

**024.02.0380 Tritt-/Setzstufen, R10/B, V2A-Schiene, gewendelt**
Menge: 0,000 m
DIN 276-18: 353
Leistungsbereiche: 024

**024.02.0390 Tritt-/Setzstufen, R10/B, V2A-Schiene, Rille**
Menge: 0,000 m
DIN 276-18: 353
Leistungsbereiche: 024

**024.02.0400 Trittstufen, R10/B, V2A-Schiene, Rille**
Menge: 0,000 m
DIN 276-18: 353
Leistungsbereiche: 024

**024.02.0410 Sockelfliesen, H=7cm, Treppenstufen**
Menge: 0,000 m
DIN 276-18: 353
Leistungsbereiche: 024

*Hinweis: FORMSTÜCKE*

**024.02.0420 Formstückfliese, H=10-20mm**
Menge: 0,000 m
DIN 276-18: 353
Leistungsbereiche: 024

**024.02.0430 Hohlkehlsockel, H=10cm, 10x10cm**
Menge: 0,000 m
DIN 276-18: 353
Leistungsbereiche: 024

**024.02.0440 Hohlkehlsockel, H=10cm, 10x15cm**
Menge: 0,000 m
DIN 276-18: 353
Leistungsbereiche: 024

**024.02.0450 Hohlkehlsockel, H=10cm, 10x20cm**
Menge: 0,000 m
DIN 276-18: 353
Leistungsbereiche: 024

**024.02.0460 Hohlkehlsockel Innen-/Außenecke**
Menge: 0,000 St
DIN 276-18: 353
Leistungsbereiche: 024

*Hinweis: ZULAGEN*

**024.02.0470 Zulage Verlegung Dickbett**
Menge: 0,000 m2
DIN 276-18: 353
Leistungsbereiche: 024

**024.02.0480 Zulage Verlegung Dickbett, Trennschicht**
Menge: 0,000 m2
DIN 276-18: 353
Leistungsbereiche: 024

**024.02.0490 Zulage Verlegung Dickbett, Dämmschicht**
Menge: 0,000 m2
DIN 276-18: 353
Leistungsbereiche: 024

**024.02.0500 Zulage Diagonalverlegung**
Menge: 0,000 m2
DIN 276-18: 353
Leistungsbereiche: 024

**024.02.0510 Zulage Verlegung Gefälle, 1seitig**
Menge: 0,000 m2
DIN 276-18: 353
Leistungsbereiche: 024

**024.02.0520 Zulage Verlegung Gefälle, 2seitig**
Menge: 0,000 m2
DIN 276-18: 353
Leistungsbereiche: 024

**024.02.0530 Zulage Gefälleschnitte, 1,00m2**
Menge: 0,000 St
DIN 276-18: 353
Leistungsbereiche: 024

**024.02.0540 Zulage Mehrstärke Mörtelbett, 1cm**
Menge: 0,000 m2
DIN 276-18: 353
Leistungsbereiche: 024

**024.02.0550 Zulage Epoxidharzverf, öl-, säure-, fettbest**
Menge: 0,000 m2
DIN 276-18: 353
Leistungsbereiche: 024

**024.02.0560 Zulage Epoxidharzverfugung, chemikalienbeständig**
Menge: 0,000 m2
DIN 276-18: 353
Leistungsbereiche: 024

**024.02.0570 Zulage Ebenheitstoleranzen, 50%**
Menge: 0,000 m2
DIN 276-18: 353
Leistungsbereiche: 024

**024.02.0580 Reserve Bodenfliesen innen**
Menge: 0,000 St
DIN 276-18: 353
Leistungsbereiche: 024

#### Titel 024.03 Bodenfliesen im Außenbereich

*Hinweis: FEINSTEINZEUG*

**024.03.0010 Bodenfliesen, außen, 20x20cm, R10**
Menge: 0,000 m2
DIN 276-18: 353
Leistungsbereiche: 024

**024.03.0020 Bodenfliesen, außen, 30x30cm, R10**
Menge: 0,000 m2
DIN 276-18: 353
Leistungsbereiche: 024

**024.03.0030 Bodenfliesen, außen, 40x40cm, R10**
Menge: 0,000 m2
DIN 276-18: 353
Leistungsbereiche: 024

**024.03.0040 Sockelleiste, Fliesen, H=10cm**
Menge: 0,000 m
DIN 276-18: 353
Leistungsbereiche: 024

*Hinweis: TREPPEN*

**024.03.0050 Tritt-/Setzstufen, R11/B, Rille**
Menge: 0,000 m
DIN 276-18: 353
Leistungsbereiche: 024

*Hinweis: ZULAGEN*

**024.03.0060 Zulage Verlegung Dickbett, Trennschicht**
Menge: 0,000 m2
DIN 276-18: 353
Leistungsbereiche: 024

**024.03.0070 Zulage Verlegung Dickbett, Dämmschicht**
Menge: 0,000 m2
DIN 276-18: 353
Leistungsbereiche: 024

**024.03.0080 Reserve Bodenfliesen außen**
Menge: 0,000 St
DIN 276-18: 353
Leistungsbereiche: 024

#### Titel 024.04 Wandfliesen im Innenbereich

*Hinweis: WANDFLIESEN*

**024.04.0010 Wandfliesen, 10x10cm, nicht kalibriert**
Menge: 0,000 m2
DIN 276-18: 345
Leistungsbereiche: 024

**024.04.0020 Wandfliesen, 15x15cm, nicht kalibriert**
Menge: 0,000 m2
DIN 276-18: 345
Leistungsbereiche: 024

**024.04.0030 Wandfliesen, 20x20cm, nicht kalibriert**
Menge: 0,000 m2
DIN 276-18: 345
Leistungsbereiche: 024

**024.04.0040 Wandfliesen, 30x30cm, nicht kalibriert**
Menge: 0,000 m2
DIN 276-18: 345
Leistungsbereiche: 024

**024.04.0050 Wandfliesen, 20x20cm, kalibriert**
Menge: 0,000 m2
DIN 276-18: 345
Leistungsbereiche: 024

**024.04.0060 Wandfliesen, 30x30cm, kalibriert**
Menge: 0,000 m2
DIN 276-18: 345
Leistungsbereiche: 024

**024.04.0070 Wandfliesen, 30x60cm, kalibriert**
Menge: 0,000 m2
DIN 276-18: 345
Leistungsbereiche: 024

**024.04.0080 Spaltplatte, 12x25cm, nicht kalibiert**
Menge: 0,000 m2
DIN 276-18: 345
Leistungsbereiche: 024

**024.04.0090 Keramikmosaik, 2x2cm, nicht kalibriert**
Menge: 0,000 m2
DIN 276-18: 345
Leistungsbereiche: 024

**024.04.0100 Keramikmosaik, 2,5x2,5cm, nicht kalibriert**
Menge: 0,000 m2
DIN 276-18: 345
Leistungsbereiche: 024

**024.04.0110 Keramikmosaik, 5x5cm, nicht kalibriert**
Menge: 0,000 m2
DIN 276-18: 345
Leistungsbereiche: 024

**024.04.0120 Glasmosaik, 2x2cm, nicht kalibriert**
Menge: 0,000 m2
DIN 276-18: 345
Leistungsbereiche: 024

**024.04.0130 Glasmosaik, 2,5x2,5cm, nicht kalibriert**
Menge: 0,000 m2
DIN 276-18: 345
Leistungsbereiche: 024

**024.04.0140 Mosaikfliese, Metalloptik, 2x2cm, nicht kalibriert**
Menge: 0,000 m2
DIN 276-18: 345
Leistungsbereiche: 024

**024.04.0150 Mosaikfliese, Metalloptik, 2,5x2,5cm, nicht kalibriert**
Menge: 0,000 m2
DIN 276-18: 345
Leistungsbereiche: 024

*Hinweis: SONSTIGES - ZULAGEN, EINBAUTEILE, ANARBEITUNGEN*

**024.04.0160 Reserve Wandfliesen innen**
Menge: 0,000 St
DIN 276-18: 345
Leistungsbereiche: 024

*Hinweis: FLÄCHEN*

**024.04.0170 Zulage Verlegung Dickbett**
Menge: 0,000 m2
DIN 276-18: 345
Leistungsbereiche: 024

*Hinweis: BORDÜREN*

**024.04.0180 Bordüre, H=3cm**
Menge: 0,000 m
DIN 276-18: 345
Leistungsbereiche: 024

**024.04.0190 Bordüre, H=6cm**
Menge: 0,000 m
DIN 276-18: 345
Leistungsbereiche: 024

**024.04.0200 Zulage Bordüre, H=10cm**
Menge: 0,000 m
DIN 276-18: 345
Leistungsbereiche: 024

*Hinweis: LAIBUNGEN*

**024.04.0210 Fensterlaibung, T=15cm**
Menge: 0,000 m
DIN 276-18: 336
Leistungsbereiche: 024

**024.04.0220 Fensterlaibung, T=30cm**
Menge: 0,000 m
DIN 276-18: 336
Leistungsbereiche: 024

#### Titel 024.05 Schwimmbecken

*Hinweis: UNTERGRUNDVORBEREITUNG*

**024.05.0010 Ausgleichsspachtel Becken**
Menge: 0,000 m2
DIN 276-18: 382
Leistungsbereiche: 024

**024.05.0020 Zementverbundestrich, Schwimmbecken, 20-40mm**
Menge: 0,000 m2
DIN 276-18: 382
Leistungsbereiche: 024

**024.05.0030 Abdichtung, Schwimmbecken, B, Reaktionsharz**
Menge: 0,000 m2
DIN 276-18: 382
Leistungsbereiche: 024

*Hinweis: SCHWIMMBECKEN: BODEN-/WANDFLIESEN*

**024.05.0040 Beckenfliesen, Boden, R10/A, 25x12,5cm, nicht kalibriert**
Menge: 0,000 m2
DIN 276-18: 382
Leistungsbereiche: 024

**024.05.0050 Beckenfliesen, Boden, R10/B, 25x12,5cm, nicht kalibriert**
Menge: 0,000 m2
DIN 276-18: 382
Leistungsbereiche: 024

**024.05.0060 Beckenfliesen, Wand, 25x12,5cm, nicht kalibriert**
Menge: 0,000 m2
DIN 276-18: 382
Leistungsbereiche: 024

**024.05.0070 Tritt-/Setzstufe, Beckenfliese, R11/C**
Menge: 0,000 m
DIN 276-18: 353
Leistungsbereiche: 024

**024.05.0080 Mosaikfliesen, Boden, R10/A, 2,5x2,5cm, nicht kalibriert**
Menge: 0,000 m2
DIN 276-18: 382
Leistungsbereiche: 024

**024.05.0090 Mosaikfliesen, Boden, R10/B, 2,5x2,5cm, nicht kalibriert**
Menge: 0,000 m2
DIN 276-18: 382
Leistungsbereiche: 024

**024.05.0100 Mosaikfliesen, Wand, 2,5x2,5cm, nicht kalibriert**
Menge: 0,000 m2
DIN 276-18: 382
Leistungsbereiche: 024

**024.05.0110 Tritt-/Setzstufe, Mosaikfliesen, R11/C**
Menge: 0,000 m
DIN 276-18: 353
Leistungsbereiche: 024

**024.05.0120 Glasmosaikfliesen, Boden, R10/A, 2,5x2,5cm, nicht kalibriert**
Menge: 0,000 m2
DIN 276-18: 382
Leistungsbereiche: 024

**024.05.0130 Glasmosaikfliesen, Boden, R10/B, 2,5x2,5cm, nicht kalibriert**
Menge: 0,000 m2
DIN 276-18: 382
Leistungsbereiche: 024

**024.05.0140 Glasmosaikfliesen, Wand, 2,5x2,5cm, nicht kalibriert**
Menge: 0,000 m2
DIN 276-18: 382
Leistungsbereiche: 024

**024.05.0150 Tritt-/Setzstufe, Glasmosaikfliesen, R11/C**
Menge: 0,000 m
DIN 276-18: 353
Leistungsbereiche: 024

**024.05.0160 Zulage Ebenheitstoleranzen, 50%**
Menge: 0,000 m2
DIN 276-18: 353
Leistungsbereiche: 024

*Hinweis: FORMSTÜCKE, SONDERAUSFÜHRUNGEN*

**024.05.0170 Markierungssteine, linienförmig**
Menge: 0,000 m
DIN 276-18: 382
Leistungsbereiche: 024

**024.05.0180 Markierungssteine, Einzelsteine**
Menge: 0,000 St
DIN 276-18: 382
Leistungsbereiche: 024

**024.05.0190 Beckenraststufe, bis 15cm**
Menge: 0,000 m
DIN 276-18: 382
Leistungsbereiche: 024

**024.05.0200 Rillenplatten, Trittstufen**
Menge: 0,000 m
DIN 276-18: 382
Leistungsbereiche: 024

*Hinweis: BECKENKOPFSYSTEME*

**024.05.0210 Beckenkopf, Finnland, B=75cm**
Menge: 0,000 m
DIN 276-18: 382
Leistungsbereiche: 024

**024.05.0220 Rinnenschale mit Ablauf, Finnland**
Menge: 0,000 St
DIN 276-18: 382
Leistungsbereiche: 024

**024.05.0230 Beckenkopf, Finnland, Innen-/Außenecke**
Menge: 0,000 St
DIN 276-18: 382
Leistungsbereiche: 024

**024.05.0240 Zulage Beckenkopf, Finnland, rund**
Menge: 0,000 m
DIN 276-18: 382
Leistungsbereiche: 024

**024.05.0250 Beckenkopf, Wiesbaden, hochliegend, B=30cm**
Menge: 0,000 m
DIN 276-18: 382
Leistungsbereiche: 024

**024.05.0260 Rinnenschale mit Ablauföffnung, Wiesbaden hochliegend**
Menge: 0,000 St
DIN 276-18: 382
Leistungsbereiche: 024

**024.05.0270 Beckenkopf, Wiesbaden hochliegend, Innen-/Außenecke**
Menge: 0,000 St
DIN 276-18: 382
Leistungsbereiche: 024

**024.05.0280 Zulage Beckenkopf, Wiesbaden hochliegend, rund**
Menge: 0,000 m
DIN 276-18: 382
Leistungsbereiche: 024

**024.05.0290 Beckenkopf, Wiesbaden tiefliegend**
Menge: 0,000 m
DIN 276-18: 382
Leistungsbereiche: 024

**024.05.0300 Rinnenschale mit Ablauföffnung, Wiesbaden tiefliegend**
Menge: 0,000 St
DIN 276-18: 382
Leistungsbereiche: 024

**024.05.0310 Beckenkopf, Wiesbaden tiefliegend, Innen-/Außenecke**
Menge: 0,000 St
DIN 276-18: 382
Leistungsbereiche: 024

**024.05.0320 Zulage Beckenkopf, Wiesbaden tiefliegend, rund**
Menge: 0,000 m
DIN 276-18: 382
Leistungsbereiche: 024

**024.05.0330 Reserve Fliesen**
Menge: 0,000 St
DIN 276-18: 382
Leistungsbereiche: 024

*Hinweis: ANARBEITUNGEN, DURCHDRINGUNGEN*

**024.05.0340 Beckenfliesen, runde Wandflächen**
Menge: 0,000 m
DIN 276-18: 382
Leistungsbereiche: 024

**024.05.0350 Anarbeitung Schrägen**
Menge: 0,000 m
DIN 276-18: 382
Leistungsbereiche: 024

**024.05.0360 Anarbeitung Rundung, R=>2,00m**
Menge: 0,000 m
DIN 276-18: 382
Leistungsbereiche: 024

#### Titel 024.06 Anarbeitung, An-/Abschlüsse

*Hinweis: EINBAUTEILE*

**024.06.0010 Aufzugsbelag, Fliesen**
Menge: 0,000 St
DIN 276-18: 353
Leistungsbereiche: 024

**024.06.0020 Bodentank belegen, eckig, 600x600mm**
Menge: 0,000 St
DIN 276-18: 353
Leistungsbereiche: 024

**024.06.0030 Bodentank belegen, rund, bis 300mm**
Menge: 0,000 St
DIN 276-18: 353
Leistungsbereiche: 024

*Hinweis: ANARBEITUNGEN/AUSSPARUNGEN*

**024.06.0040 Anpassung an Rundstütze, Ø<40cm**
Menge: 0,000 St
DIN 276-18: 353
Leistungsbereiche: 024

**024.06.0050 Anpassung an Stütze, >0,10m2, 35x35cm**
Menge: 0,000 St
DIN 276-18: 353
Leistungsbereiche: 024

**024.06.0060 Anarbeitung an Bodeneinlauf**
Menge: 0,000 St
DIN 276-18: 353
Leistungsbereiche: 024

**024.06.0070 Anarbeitung an Bodeneinlauf, Dickbett**
Menge: 0,000 St
DIN 276-18: 353
Leistungsbereiche: 024

**024.06.0080 Anarbeitung an Bodenablaufrinne**
Menge: 0,000 m
DIN 276-18: 353
Leistungsbereiche: 024

**024.06.0090 Anpassung Schrägen**
Menge: 0,000 m
DIN 276-18: 353
Leistungsbereiche: 024

**024.06.0100 Anpasung Rundung, R=>2,00m**
Menge: 0,000 m
DIN 276-18: 353
Leistungsbereiche: 024

**024.06.0110 Aussparung, eckig, >0,10m2, 35x35cm**
Menge: 0,000 St
DIN 276-18: 353
Leistungsbereiche: 024

**024.06.0120 Aussparung, rund, >0,10m2, Ø35cm**
Menge: 0,000 St
DIN 276-18: 353
Leistungsbereiche: 024

**024.06.0130 Bohrung, Fliesen, Ø bis 20mm**
Menge: 0,000 St
DIN 276-18: 353
Leistungsbereiche: 024

**024.06.0140 Öffnung nachträglich, Ø bis 12cm**
Menge: 0,000 St
DIN 276-18: 353
Leistungsbereiche: 024

**024.06.0150 Fliesen, Installationslöcher**
Menge: 0,000 St
DIN 276-18: 345
Leistungsbereiche: 024

**024.06.0160 Gehrungsschnitt, Außenecke**
Menge: 0,000 m
DIN 276-18: 353
Leistungsbereiche: 024

**024.06.0170 Sockelleiste, Stütze, rechteckig, Fliesen, H=10cm**
Menge: 0,000 St
DIN 276-18: 353
Leistungsbereiche: 024

**024.06.0180 Sockelleiste, Rundstütze, Fliesen, H=10cm**
Menge: 0,000 St
DIN 276-18: 353
Leistungsbereiche: 024

#### Titel 024.07 Profile, Fugen

*Hinweis: PROFILE*

**024.07.0010 Abschlussprofil, V2A, H=6-10mm**
Menge: 0,000 m
DIN 276-18: 345
Leistungsbereiche: 024

**024.07.0020 Abschlussprofil, Messing, H=6-10mm**
Menge: 0,000 m
DIN 276-18: 345
Leistungsbereiche: 024

**024.07.0030 Abschlussprofil, Alu, H=6-10mm**
Menge: 0,000 m
DIN 276-18: 345
Leistungsbereiche: 024

**024.07.0040 Abschlussprofil, PVC, H=6-10mm**
Menge: 0,000 m
DIN 276-18: 345
Leistungsbereiche: 024

**024.07.0050 Trennschiene/-winkel, V2A, H=6-10mm**
Menge: 0,000 m
DIN 276-18: 353
Leistungsbereiche: 024

**024.07.0060 Trennschiene/-winkel, V2A, gebogen, H=6-10mm**
Menge: 0,000 m
DIN 276-18: 353
Leistungsbereiche: 024

**024.07.0070 Trennschiene/-winkel, Messing, H=6-10mm**
Menge: 0,000 m
DIN 276-18: 353
Leistungsbereiche: 024

**024.07.0080 Trennschiene/-winkel, Messing, gebogen, H=6-10mm**
Menge: 0,000 m
DIN 276-18: 353
Leistungsbereiche: 024

**024.07.0090 Trennschiene/-winkel, Alu, H=6-10mm**
Menge: 0,000 m
DIN 276-18: 353
Leistungsbereiche: 024

**024.07.0100 L-Profil, Stahlblech, 110x90x4mm**
Menge: 0,000 m
DIN 276-18: 353
Leistungsbereiche: 024

**024.07.0110 Eckschutzprofil, V2A, 40x40mm**
Menge: 0,000 m
DIN 276-18: 345
Leistungsbereiche: 024

**024.07.0120 Eckschutzprofil, Alu, 40x40mm**
Menge: 0,000 m
DIN 276-18: 345
Leistungsbereiche: 024

**024.07.0130 Dehnungsfugenprofil, V2A, H=<90mm**
Menge: 0,000 m
DIN 276-18: 353
Leistungsbereiche: 024

**024.07.0140 Dehnungsfugenprofil, Messing, H=<90mm**
Menge: 0,000 m
DIN 276-18: 353
Leistungsbereiche: 024

**024.07.0150 Dehnungsfugenprofil, PVC, H=6-10mm**
Menge: 0,000 m
DIN 276-18: 353
Leistungsbereiche: 024

**024.07.0160 Bauwerkstrennfuge, Profil, B=30mm, V2A**
Menge: 0,000 m
DIN 276-18: 353
Leistungsbereiche: 024

**024.07.0170 Bauwerkstrennfuge, Profil, B=30mm, Alu**
Menge: 0,000 m
DIN 276-18: 353
Leistungsbereiche: 024

**024.07.0180 Bauwerkstrennfuge, Schwerlastprofil, B=50mm, Alu**
Menge: 0,000 m
DIN 276-18: 353
Leistungsbereiche: 024

**024.07.0190 Bauwerkstrennfuge, PE-Rundschnur, dauerelastisch**
Menge: 0,000 m
DIN 276-18: 353
Leistungsbereiche: 024

**024.07.0200 Bauwerkstrennfuge, wasserdicht, Profil, B=25mm, V2A**
Menge: 0,000 m
DIN 276-18: 353
Leistungsbereiche: 024

*Hinweis: FUGEN*

**024.07.0210 dauerelastische Verfugung, Fliesen**
Menge: 0,000 m
DIN 276-18: 345
Leistungsbereiche: 024

**024.07.0220 dauerelastische Verfugung, chemisch, hohe Beanspruchung**
Menge: 0,000 m
DIN 276-18: 345
Leistungsbereiche: 024

**024.07.0230 dauerelastische Verfugung, Schwimmbad**
Menge: 0,000 m
DIN 276-18: 382
Leistungsbereiche: 024

#### Titel 024.08 Einbauteile

*Hinweis: BADE-/DUSCHWANNEN*

**024.08.0010 Badewanne einmauern, 1seitig**
Menge: 0,000 St
DIN 276-18: 349
Leistungsbereiche: 024

**024.08.0020 Badewanne einmauern, 2seitig**
Menge: 0,000 St
DIN 276-18: 349
Leistungsbereiche: 024

**024.08.0030 Badewanne einmauern, 3seitig**
Menge: 0,000 St
DIN 276-18: 349
Leistungsbereiche: 024

**024.08.0040 Duschwanne einmauern, 1seitig**
Menge: 0,000 St
DIN 276-18: 349
Leistungsbereiche: 024

**024.08.0050 Duschwanne einmauern, 2seitig**
Menge: 0,000 St
DIN 276-18: 349
Leistungsbereiche: 024

**024.08.0060 Duschwanne einmauern, 3seitig**
Menge: 0,000 St
DIN 276-18: 349
Leistungsbereiche: 024

*Hinweis: REVISIONSTÜREN (M)*

**024.08.0070 Revisionsöffnung, magnetisch, 20x20cm**
Menge: 0,000 St
DIN 276-18: 349
Leistungsbereiche: 024

**024.08.0080 Revisionsöffnung, magnetisch, 40x40cm**
Menge: 0,000 St
DIN 276-18: 349
Leistungsbereiche: 024

**024.08.0090 Revisionsöffnung, magnetisch, 40x60cm**
Menge: 0,000 St
DIN 276-18: 349
Leistungsbereiche: 024

*Hinweis: KRISTIALLSPIEGEL*

**024.08.0100 Spiegelwandfläche, <2,00m2**
Menge: 0,000 St
DIN 276-18: 349
Leistungsbereiche: 024

**024.08.0110 Spiegelwandfläche, >2,00m2**
Menge: 0,000 m2
DIN 276-18: 349
Leistungsbereiche: 024

**024.08.0120 Kippspiegel, 500x600mm**
Menge: 0,000 St
DIN 276-18: 349
Leistungsbereiche: 024

**024.08.0130 Kristallspiegel, rechteckig, 600x400mm**
Menge: 0,000 St
DIN 276-18: 349
Leistungsbereiche: 024

**024.08.0140 Kristallspiegel, rechteckig, 600x800mm**
Menge: 0,000 St
DIN 276-18: 349
Leistungsbereiche: 024

**024.08.0150 Bohrung, Kristallspiegel, Ø bis 65mm**
Menge: 0,000 St
DIN 276-18: 349
Leistungsbereiche: 024

*Hinweis: SAUBERLAUFZONE*

**024.08.0160 Sauberlaufzone, Edelstahl, 40x60cm, Rauhaar-Ripsstreifen, H=<12mm**
Menge: 0,000 St
DIN 276-18: 353
Leistungsbereiche: 024

**024.08.0170 Sauberlaufzone, Edelstahl, 60x80cm, Rauhaar-Ripsstreifen, H=<12mm**
Menge: 0,000 St
DIN 276-18: 353
Leistungsbereiche: 024

**024.08.0180 Sauberlaufzone, Edelstahl, 100x150cm, Rauhaar-Ripsstreifen, H=<12mm**
Menge: 0,000 St
DIN 276-18: 353
Leistungsbereiche: 024

**024.08.0190 Sauberlaufzone, Edelstahl, 150x200cm, Rauhaar-Ripsstreifen, H=<12mm**
Menge: 0,000 St
DIN 276-18: 353
Leistungsbereiche: 024

**024.08.0200 Sauberlaufzone, Edelstahl, 200x300cm, Rauhaar-Ripsstreifen, H=<12mm**
Menge: 0,000 St
DIN 276-18: 353
Leistungsbereiche: 024

**024.08.0210 Sauberlaufzone, Edelstahl, 40x60cm, Gummiprofil, H=<12mm**
Menge: 0,000 St
DIN 276-18: 353
Leistungsbereiche: 024

**024.08.0220 Sauberlaufzone, Edelstahl, 60x80cm,Gummiprofil, H=<12mm**
Menge: 0,000 St
DIN 276-18: 353
Leistungsbereiche: 024

**024.08.0230 Sauberlaufzone, Edelstahl, 100x150cm, Gummiprofil, H=<12mm**
Menge: 0,000 St
DIN 276-18: 353
Leistungsbereiche: 024

**024.08.0240 Sauberlaufzone, Edelstahl, 150x200cm, Gummiprofil, H=<12mm**
Menge: 0,000 St
DIN 276-18: 353
Leistungsbereiche: 024

**024.08.0250 Sauberlaufzone, Edelstahl, 200x300cm, Gummiprofil, H=<12mm**
Menge: 0,000 St
DIN 276-18: 353
Leistungsbereiche: 024

**024.08.0260 Sauberlaufzone, Edelstahl, 40x60cm, Bürstenprofil, H=<12mm**
Menge: 0,000 St
DIN 276-18: 353
Leistungsbereiche: 024

**024.08.0270 Sauberlaufzone, Edelstahl, 60x80cm, Bürstenprofil, H=<12mm**
Menge: 0,000 St
DIN 276-18: 353
Leistungsbereiche: 024

**024.08.0280 Sauberlaufzone, Edelstahl, 100x150cm, Bürstenprofil, H=<12mm**
Menge: 0,000 St
DIN 276-18: 353
Leistungsbereiche: 024

**024.08.0290 Sauberlaufzone, Edelstahl, 150x200cm, Bürstenprofil, H=<12mm**
Menge: 0,000 St
DIN 276-18: 353
Leistungsbereiche: 024

**024.08.0300 Sauberlaufzone, Edelstahl, 200x300cm, Bürstenprofil, H=<12mm**
Menge: 0,000 St
DIN 276-18: 353
Leistungsbereiche: 024

**024.08.0310 Sauberlaufzone, Edelstahl, 40x60cm, Rauhaar-Ripsstreifen, H=>12mm**
Menge: 0,000 St
DIN 276-18: 353
Leistungsbereiche: 024

**024.08.0320 Sauberlaufzone, Edelstahl, 60x80cm, Rauhaar-Ripsstreifen, H=>12mm**
Menge: 0,000 St
DIN 276-18: 353
Leistungsbereiche: 024

**024.08.0330 Sauberlaufzone, Edelstahl, 100x150cm, Rauhaar-Ripsstreifen, H=>12mm**
Menge: 0,000 St
DIN 276-18: 353
Leistungsbereiche: 024

**024.08.0340 Sauberlaufzone, Edelstahl, 150x200cm, Rauhaar-Ripsstreifen, H=>12mm**
Menge: 0,000 St
DIN 276-18: 353
Leistungsbereiche: 024

**024.08.0350 Sauberlaufzone, Edelstahl, 200x300cm, Rauhaar-Ripsstreifen, H=>12mm**
Menge: 0,000 St
DIN 276-18: 353
Leistungsbereiche: 024

**024.08.0360 Sauberlaufzone, Edelstahl, 40x60cm, Gummiprofil, H=>12mm**
Menge: 0,000 St
DIN 276-18: 353
Leistungsbereiche: 024

**024.08.0370 Sauberlaufzone, Edelstahl, 60x80cm, Gummiprofil, H=>12mm**
Menge: 0,000 St
DIN 276-18: 353
Leistungsbereiche: 024

**024.08.0380 Sauberlaufzone, Edelstahl, 100x150cm, Gummiprofil, H=>12mm**
Menge: 0,000 St
DIN 276-18: 353
Leistungsbereiche: 024

**024.08.0390 Sauberlaufzone, Edelstahl, 150x200cm, Gummiprofil, H=>12mm**
Menge: 0,000 St
DIN 276-18: 353
Leistungsbereiche: 024

**024.08.0400 Sauberlaufzone, Edelstahl, 200x300cm, Gummiprofil, H=>12mm**
Menge: 0,000 St
DIN 276-18: 353
Leistungsbereiche: 024

**024.08.0410 Sauberlaufzone, Edelstahl, 40x60cm, Bürstenprofil, H=>12mm**
Menge: 0,000 St
DIN 276-18: 353
Leistungsbereiche: 024

**024.08.0420 Sauberlaufzone, Edelstahl, 60x80cm, Bürstenprofil, H=>12mm**
Menge: 0,000 St
DIN 276-18: 353
Leistungsbereiche: 024

**024.08.0430 Sauberlaufzone, Edelstahl, 100x150cm, Bürstenprofil, H=>12mm**
Menge: 0,000 St
DIN 276-18: 353
Leistungsbereiche: 024

**024.08.0440 Sauberlaufzone, Edelstahl, 150x200cm, Bürstenprofil, H=>12mm**
Menge: 0,000 St
DIN 276-18: 353
Leistungsbereiche: 024

**024.08.0450 Sauberlaufzone, Edelstahl, 200x300cm, Bürstenprofil, H=>12mm**
Menge: 0,000 St
DIN 276-18: 353
Leistungsbereiche: 024

#### Titel 024.09 Instandsetzungsarbeiten

*Hinweis: UNTERGRUNDVORBEREITUNG*

**024.09.0010 Verschluss Fußbodenentwässerung**
Menge: 0,000 St
DIN 276-18: 353
Leistungsbereiche: 024

**024.09.0020 Verschluss Rohrdurchführung**
Menge: 0,000 St
DIN 276-18: 353
Leistungsbereiche: 024

**024.09.0030 Verschluss Risse im Estrich**
Menge: 0,000 m
DIN 276-18: 353
Leistungsbereiche: 024

*Hinweis: UNTERGRUNDAUSGLEICH*

**024.09.0040 Nivelliermasse, 3-15mm, planeben**
Menge: 0,000 m2
DIN 276-18: 353
Leistungsbereiche: 024

**024.09.0050 Gefällespachtel, 1seitig, 0,5-1%**
Menge: 0,000 m2
DIN 276-18: 353
Leistungsbereiche: 024

**024.09.0060 Gefällespachtel, 2seitig, 0,5-1%**
Menge: 0,000 m2
DIN 276-18: 353
Leistungsbereiche: 024

**024.09.0070 Untergrundausgleich, spachteln, d= i. M. 15mm**
Menge: 0,000 m2
DIN 276-18: 353
Leistungsbereiche: 024

**024.09.0080 Untergrundausgleich, Wand, XPS-Platte, d= bis 20mm**
Menge: 0,000 m2
DIN 276-18: 345
Leistungsbereiche: 024

**024.09.0090 Untergrundausgleich, Wand, XPS-Platte, d= bis 30mm**
Menge: 0,000 m2
DIN 276-18: 345
Leistungsbereiche: 024

**024.09.0100 Wandputz, PII, Q2, Bestandswände**
Menge: 0,000 m2
DIN 276-18: 345
Leistungsbereiche: 024

*Hinweis: ABDICHTUNGSARBEITEN*

**024.09.0110 Abdichtung auf vorhandenen Fliesenboden, A**
Menge: 0,000 m2
DIN 276-18: 353
Leistungsbereiche: 024

*Hinweis: BELAGSARBEITEN*

**024.09.0120 Austausch, Wandfliesen**
Menge: 0,000 m2
DIN 276-18: 345
Leistungsbereiche: 024

**024.09.0130 Austausch, Bodenfliesen**
Menge: 0,000 m2
DIN 276-18: 353
Leistungsbereiche: 024

*Hinweis: EINBAUTEILE*

**024.09.0140 FE-Aufstockelement**
Menge: 0,000 St
DIN 276-18: 353
Leistungsbereiche: 024

#### Titel 024.10 Schutzabdeckungen

**024.10.0010 Schutzabdeckung, Boden, Vlies + OSB**
Menge: 0,000 m2
DIN 276-18: 393
Leistungsbereiche: 024

**024.10.0020 Schutzabdeckung, Boden, Alukarton**
Menge: 0,000 m2
DIN 276-18: 393
Leistungsbereiche: 024

**024.10.0030 Schutzabdeckung, Tritt-/Setzstufen, Vlies + OSB**
Menge: 0,000 m2
DIN 276-18: 393
Leistungsbereiche: 024

**024.10.0040 Schutzabdeckung, Trittstufen, Karton**
Menge: 0,000 m
DIN 276-18: 393
Leistungsbereiche: 024

#### Titel 024.90 Stundenlohnarbeiten

*Hinweis: ABRECHNUNGSHINWEIS Stundenlohnarbeiten*

**024.90.0010 Stundensatz: Fachwerker**
*** Bedarfsposition ohne GB
Menge: 0,000 h
DIN 276-18: 399
Leistungsbereiche: 024

**024.90.0020 Stundensatz: Bauhelfer**
*** Bedarfsposition ohne GB
Menge: 0,000 h
DIN 276-18: 399
Leistungsbereiche: 024

#### Titel 024.99 Kostenberechnungspauschale

**024.99.0010 Kostenberechnungspauschale: Fliesen-/Plattenarbeiten**
Menge: 0,000 psch
DIN 276-18: 399
Leistungsbereiche: 024

### Gewerk 025 Estricharbeiten

#### Titel 025.01 Vorbereitende Arbeiten

*Hinweis: UNTERGRUNDVORBEREITUNG*

**025.01.0010 Untergrundvorbereitung, Kugelstrahlen**
Menge: 0,000 m2
DIN 276-18: 353
Leistungsbereiche: 025

**025.01.0020 Untergrundvorbereitung, Fräsen**
Menge: 0,000 m2
DIN 276-18: 353
Leistungsbereiche: 025

**025.01.0030 Haftgrund, nicht saugende Untergründe**
Menge: 0,000 m2
DIN 276-18: 353
Leistungsbereiche: 025

**025.01.0040 Schrenzlage, Natronkraftpapier, PE-beschichtet, 100g/m2**
Menge: 0,000 m2
DIN 276-18: 353
Leistungsbereiche: 025

*Hinweis: UNTERGRUNDAUSGLEICH*

**025.01.0050 Nivellierausgleich, bis 5mm**
Menge: 0,000 m2
DIN 276-18: 353
Leistungsbereiche: 025

**025.01.0060 Nivellierausgleich, 6-10mm**
Menge: 0,000 m2
DIN 276-18: 353
Leistungsbereiche: 025

**025.01.0070 Nivellierausgleich, 11-20mm**
Menge: 0,000 m2
DIN 276-18: 353
Leistungsbereiche: 025

*Hinweis: AUSGLEICHSSCHÜTTUNG*

**025.01.0080 Gebundene Schüttung, 45-55mm**
Menge: 0,000 m2
DIN 276-18: 353
Leistungsbereiche: 025

**025.01.0090 Gebundene Schüttung, 55-65mm**
Menge: 0,000 m2
DIN 276-18: 353
Leistungsbereiche: 025

**025.01.0100 Gebundene Schüttung, 65-75mm**
Menge: 0,000 m2
DIN 276-18: 353
Leistungsbereiche: 025

*Hinweis: DAMPFBREMSE, DAMPFSPERRE, ABDICHTUNG*

**025.01.0110 Dampfbremse, PE-Folie 0,2mm**
Menge: 0,000 m2
DIN 276-18: 353
Leistungsbereiche: 025

**025.01.0120 Dampfsperre, PYPG 200 S4 Al 0,1**
Menge: 0,000 m2
DIN 276-18: 353
Leistungsbereiche: 025

**025.01.0130 Bodenabdichtung, 1lg, G 200 S4, mäßige Beanspruchung**
Menge: 0,000 m2
DIN 276-18: 353
Leistungsbereiche: 025

**025.01.0140 Hohlkehle**
Menge: 0,000 m
DIN 276-18: 353
Leistungsbereiche: 025

**025.01.0150 Randaufkantung, Bitumenbahnenabdichtung**
Menge: 0,000 m
DIN 276-18: 353
Leistungsbereiche: 025

#### Titel 025.02 Verbundestrich

*Hinweis: ZEMENTESTRICH (CT)*

**025.02.0010 Verbundestrich, CT, 5kN/m2, 35mm**
Menge: 0,000 m2
DIN 276-18: 353
Leistungsbereiche: 025

**025.02.0020 Verbundestrich, CT, >5kN/m2, 35mm**
Menge: 0,000 m2
DIN 276-18: 353
Leistungsbereiche: 025

**025.02.0030 Verbundestrich, CT, 5kN/m2, 50mm**
Menge: 0,000 m2
DIN 276-18: 353
Leistungsbereiche: 025

**025.02.0040 Verbundestrich, CT, >5kN/m2, 50mm**
Menge: 0,000 m2
DIN 276-18: 353
Leistungsbereiche: 025

*Hinweis: CALCIUMSULFATESTRICH (CA)*

**025.02.0050 Verbundestrich, CA, 5kN/m2, 35mm**
Menge: 0,000 m2
DIN 276-18: 353
Leistungsbereiche: 025

**025.02.0060 Verbundestrich, CA, 5kN/m2, 50mm**
Menge: 0,000 m2
DIN 276-18: 353
Leistungsbereiche: 025

*Hinweis: GUSSASPHALTESTRICH (AS)*

**025.02.0070 Verbundestrich, AS, 5kN/m2, 40mm, innen**
Menge: 0,000 m2
DIN 276-18: 353
Leistungsbereiche: 025

**025.02.0080 Feldfuge Gussasphaltfläche**
Menge: 0,000 m
DIN 276-18: 353
Leistungsbereiche: 025

**025.02.0090 Randfuge Gussasphalt**
Menge: 0,000 m
DIN 276-18: 353
Leistungsbereiche: 025

*Hinweis: GUSSASPHALT IN VERBINDUNG MIT ABDICHTUNG*

**025.02.0100 Gussasphalt als TG-Abdichtung und -belag**
Menge: 0,000 m2
DIN 276-18: 353
Leistungsbereiche: 025

**025.02.0110 Gussasphalt als Rampenabdichtung**
Menge: 0,000 m2
DIN 276-18: 353
Leistungsbereiche: 025

**025.02.0120 Randaufkantung 15cm für Abdichtung**
Menge: 0,000 m
DIN 276-18: 353
Leistungsbereiche: 025

**025.02.0130 Randaufkantung 50cm für Abdichtung/OS**
Menge: 0,000 m
DIN 276-18: 353
Leistungsbereiche: 025

**025.02.0140 Abdichtung Durchdringungen, Bitumen**
Menge: 0,000 St
DIN 276-18: 353
Leistungsbereiche: 025

**025.02.0150 Abdichtung Anschlüsse, Bitumen**
Menge: 0,000 m
DIN 276-18: 353
Leistungsbereiche: 025

**025.02.0160 Randfuge Gussasphalt**
Menge: 0,000 m
DIN 276-18: 353
Leistungsbereiche: 025

**025.02.0170 Feldfuge Gussasphalt**
Menge: 0,000 m
DIN 276-18: 353
Leistungsbereiche: 025

#### Titel 025.03 Estrich auf Trennlage

*Hinweis: ZEMENTESTRICH (CT)*

**025.03.0010 Estrich auf Trennlage, CT, 2kN/m2, 45mm**
Menge: 0,000 m2
DIN 276-18: 353
Leistungsbereiche: 025

**025.03.0020 Estrich auf Trennlage, CT, 2kN/m2, 40mm, F5**
Menge: 0,000 m2
DIN 276-18: 353
Leistungsbereiche: 025

**025.03.0030 Estrich auf Trennlage, CT, 3kN/m2, 65mm**
Menge: 0,000 m2
DIN 276-18: 353
Leistungsbereiche: 025

**025.03.0040 Estrich auf Trennlage, CT, 3kN/m2, 55mm, F5**
Menge: 0,000 m2
DIN 276-18: 353
Leistungsbereiche: 025

**025.03.0050 Estrich auf Trennlage, CT, 5kN/m2, 75mm**
Menge: 0,000 m2
DIN 276-18: 353
Leistungsbereiche: 025

**025.03.0060 Estrich auf Trennlage, CT, 5kN/m2, 65mm, F5**
Menge: 0,000 m2
DIN 276-18: 353
Leistungsbereiche: 025

*Hinweis: CALCIUMSULFATESTRICH (CA)*

**025.03.0070 Estrich auf Trennlage, CA, 2kN/m2, 45mm**
Menge: 0,000 m2
DIN 276-18: 353
Leistungsbereiche: 025

**025.03.0080 Estrich auf Trennlage, CA, 3kN/m2, 55mm**
Menge: 0,000 m2
DIN 276-18: 353
Leistungsbereiche: 025

**025.03.0090 Estrich auf Trennlage, CA, 3kN/m2, 60mm**
Menge: 0,000 m2
DIN 276-18: 353
Leistungsbereiche: 025

**025.03.0100 Estrich auf Trennlage, CA, 3kN/m2, 65mm**
Menge: 0,000 m2
DIN 276-18: 353
Leistungsbereiche: 025

**025.03.0110 Estrich auf Trennlage, CA, 5kN/m2, 65mm**
Menge: 0,000 m2
DIN 276-18: 353
Leistungsbereiche: 025

**025.03.0120 Estrich auf Trennlage, CA, 5kN/m2, 70mm**
Menge: 0,000 m2
DIN 276-18: 353
Leistungsbereiche: 025

**025.03.0130 Estrich auf Trennlage, CA, 5kN/m2, 80mm**
Menge: 0,000 m2
DIN 276-18: 353
Leistungsbereiche: 025

*Hinweis: GUSSASPHALTESTRICH (AS)*

**025.03.0140 Estrich auf Trennlage, AS, 3kN/m2, 30mm**
Menge: 0,000 m2
DIN 276-18: 353
Leistungsbereiche: 025

**025.03.0150 Estrich auf Trennlage, AS, 5kN/m2, 35mm**
Menge: 0,000 m2
DIN 276-18: 353
Leistungsbereiche: 025

#### Titel 025.04 Estrich auf Dämmung (schwimmend)

*Hinweis: ZEMENTESTRICH (CT) AUF WD*

**025.04.0010 Estrich auf WD, CT, 2kN/m2, 100mm**
Menge: 0,000 m2
DIN 276-18: 353
Leistungsbereiche: 025

**025.04.0020 Estrich auf WD, CT, 2kN/m2, 100mm, F5**
Menge: 0,000 m2
DIN 276-18: 353
Leistungsbereiche: 025

**025.04.0030 Estrich auf WD, CT, 2kN/m2, 120mm**
Menge: 0,000 m2
DIN 276-18: 353
Leistungsbereiche: 025

**025.04.0040 Estrich auf WD, CT, 2kN/m2, 120mm, F5**
Menge: 0,000 m2
DIN 276-18: 353
Leistungsbereiche: 025

**025.04.0050 Estrich auf WD, CT, 2kN/m2, 150mm**
Menge: 0,000 m2
DIN 276-18: 353
Leistungsbereiche: 025

**025.04.0060 Estrich auf WD, CT, 2kN/m2, 150mm, F5**
Menge: 0,000 m2
DIN 276-18: 353
Leistungsbereiche: 025

**025.04.0070 Estrich auf WD, CT, 2kN/m2, 180mm**
Menge: 0,000 m2
DIN 276-18: 353
Leistungsbereiche: 025

**025.04.0080 Estrich auf WD, CT, 2kN/m2, 180mm, F5**
Menge: 0,000 m2
DIN 276-18: 353
Leistungsbereiche: 025

**025.04.0090 Estrich auf WD, CT, 3kN/m2, 120mm**
Menge: 0,000 m2
DIN 276-18: 353
Leistungsbereiche: 025

**025.04.0100 Estrich auf WD, CT, 3kN/m2, 120mm, F5**
Menge: 0,000 m2
DIN 276-18: 353
Leistungsbereiche: 025

**025.04.0110 Estrich auf WD, CT, 3kN/m2, 140mm**
Menge: 0,000 m2
DIN 276-18: 353
Leistungsbereiche: 025

**025.04.0120 Estrich auf WD, CT, 3kN/m2, 140mm, F5**
Menge: 0,000 m2
DIN 276-18: 353
Leistungsbereiche: 025

**025.04.0130 Estrich auf WD, CT, 3kN/m2, 150mm**
Menge: 0,000 m2
DIN 276-18: 353
Leistungsbereiche: 025

**025.04.0140 Estrich auf WD, CT, 3kN/m2, 150mm, F5**
Menge: 0,000 m2
DIN 276-18: 353
Leistungsbereiche: 025

**025.04.0150 Estrich auf WD, CT, 3kN/m2, 160mm**
Menge: 0,000 m2
DIN 276-18: 353
Leistungsbereiche: 025

**025.04.0160 Estrich auf WD, CT, 3kN/m2, 160mm, F5**
Menge: 0,000 m2
DIN 276-18: 353
Leistungsbereiche: 025

**025.04.0170 Estrich auf WD, CT, 3kN/m2, 180mm**
Menge: 0,000 m2
DIN 276-18: 353
Leistungsbereiche: 025

**025.04.0180 Estrich auf WD, CT, 3kN/m2, 180mm, F5**
Menge: 0,000 m2
DIN 276-18: 353
Leistungsbereiche: 025

**025.04.0190 Estrich auf WD, CT, 5kN/m2, 120mm**
Menge: 0,000 m2
DIN 276-18: 353
Leistungsbereiche: 025

**025.04.0200 Estrich auf WD, CT, 5kN/m2, 120mm, F5**
Menge: 0,000 m2
DIN 276-18: 353
Leistungsbereiche: 025

**025.04.0210 Estrich auf WD, CT, 5kN/m2, 140mm**
Menge: 0,000 m2
DIN 276-18: 353
Leistungsbereiche: 025

**025.04.0220 Estrich auf WD, CT, 5kN/m2, 140mm, F5**
Menge: 0,000 m2
DIN 276-18: 353
Leistungsbereiche: 025

**025.04.0230 Estrich auf WD, CT, 5kN/m2, 150mm**
Menge: 0,000 m2
DIN 276-18: 353
Leistungsbereiche: 025

**025.04.0240 Estrich auf WD, CT, 5kN/m2, 150mm, F5**
Menge: 0,000 m2
DIN 276-18: 353
Leistungsbereiche: 025

**025.04.0250 Estrich auf WD, CT, 5kN/m2, 160mm**
Menge: 0,000 m2
DIN 276-18: 353
Leistungsbereiche: 025

**025.04.0260 Estrich auf WD, CT, 5kN/m2, 160mm, F5**
Menge: 0,000 m2
DIN 276-18: 353
Leistungsbereiche: 025

**025.04.0270 Estrich auf WD, CT, 5kN/m2, 180mm**
Menge: 0,000 m2
DIN 276-18: 353
Leistungsbereiche: 025

**025.04.0280 Estrich auf WD, CT, 5kN/m2, 180mm, F5**
Menge: 0,000 m2
DIN 276-18: 353
Leistungsbereiche: 025

*Hinweis: ZEMENTESTRICH (CT) AUF TSD + WD*

**025.04.0290 Estrich auf TSD/WD, CT, 2kN/m2, 100mm**
Menge: 0,000 m2
DIN 276-18: 353
Leistungsbereiche: 025

**025.04.0300 Estrich auf TSD/WD, CT, 2kN/m2, 100mm, F5**
Menge: 0,000 m2
DIN 276-18: 353
Leistungsbereiche: 025

**025.04.0310 Estrich auf TSD/WD, CT, 2kN/m2, 120mm**
Menge: 0,000 m2
DIN 276-18: 353
Leistungsbereiche: 025

**025.04.0320 Estrich auf TSD/WD, CT, 2kN/m2, 120mm, F5**
Menge: 0,000 m2
DIN 276-18: 353
Leistungsbereiche: 025

**025.04.0330 Estrich auf TSD/WD, CT, 2kN/m2, 150mm**
Menge: 0,000 m2
DIN 276-18: 353
Leistungsbereiche: 025

**025.04.0340 Estrich auf TSD/WD, CT, 2kN/m2, 150mm, F5**
Menge: 0,000 m2
DIN 276-18: 353
Leistungsbereiche: 025

**025.04.0350 Estrich auf TSD/WD, CT, 2kN/m2, 180mm**
Menge: 0,000 m2
DIN 276-18: 353
Leistungsbereiche: 025

**025.04.0360 Estrich auf TSD/WD, CT, 2kN/m2, 180mm, F5**
Menge: 0,000 m2
DIN 276-18: 353
Leistungsbereiche: 025

**025.04.0370 Estrich auf TSD/WD, CT, 3kN/m2, 120mm**
Menge: 0,000 m2
DIN 276-18: 353
Leistungsbereiche: 025

**025.04.0380 Estrich auf TSD/WD, CT, 3kN/m2, 120mm, F5**
Menge: 0,000 m2
DIN 276-18: 353
Leistungsbereiche: 025

**025.04.0390 Estrich auf TSD/WD, CT, 3kN/m2, 140mm**
Menge: 0,000 m2
DIN 276-18: 353
Leistungsbereiche: 025

**025.04.0400 Estrich auf TSD/WD, CT, 3kN/m2, 140mm, F5**
Menge: 0,000 m2
DIN 276-18: 353
Leistungsbereiche: 025

**025.04.0410 Estrich auf TSD/WD, CT, 3kN/m2, 150mm**
Menge: 0,000 m2
DIN 276-18: 353
Leistungsbereiche: 025

**025.04.0420 Estrich auf TSD/WD, CT, 3kN/m2, 150mm, F5**
Menge: 0,000 m2
DIN 276-18: 353
Leistungsbereiche: 025

**025.04.0430 Estrich auf TSD/WD, CT, 3kN/m2, 160mm**
Menge: 0,000 m2
DIN 276-18: 353
Leistungsbereiche: 025

**025.04.0440 Estrich auf TSD/WD, CT, 3kN/m2, 160mm, F5**
Menge: 0,000 m2
DIN 276-18: 353
Leistungsbereiche: 025

**025.04.0450 Estrich auf TSD/WD, CT, 3kN/m2, 180mm**
Menge: 0,000 m2
DIN 276-18: 353
Leistungsbereiche: 025

**025.04.0460 Estrich auf TSD/WD, CT, 3kN/m2, 180mm, F5**
Menge: 0,000 m2
DIN 276-18: 353
Leistungsbereiche: 025

**025.04.0470 Estrich auf TSD/WD, CT, 5kN/m2, 120mm**
Menge: 0,000 m2
DIN 276-18: 353
Leistungsbereiche: 025

**025.04.0480 Estrich auf TSD/WD, CT, 5kN/m2, 120mm, F5**
Menge: 0,000 m2
DIN 276-18: 353
Leistungsbereiche: 025

**025.04.0490 Estrich auf TSD/WD, CT, 5kN/m2, 140mm**
Menge: 0,000 m2
DIN 276-18: 353
Leistungsbereiche: 025

**025.04.0500 Estrich auf TSD/WD, CT, 5kN/m2, 140mm, F5**
Menge: 0,000 m2
DIN 276-18: 353
Leistungsbereiche: 025

**025.04.0510 Estrich auf TSD/WD, CT, 5kN/m2, 150mm**
Menge: 0,000 m2
DIN 276-18: 353
Leistungsbereiche: 025

**025.04.0520 Estrich auf TSD/WD, CT, 5kN/m2, 150mm, F5**
Menge: 0,000 m2
DIN 276-18: 353
Leistungsbereiche: 025

**025.04.0530 Estrich auf TSD/WD, CT, 5kN/m2, 160mm**
Menge: 0,000 m2
DIN 276-18: 353
Leistungsbereiche: 025

**025.04.0540 Estrich auf TSD/WD, CT, 5kN/m2, 160mm, F5**
Menge: 0,000 m2
DIN 276-18: 353
Leistungsbereiche: 025

**025.04.0550 Estrich auf TSD/WD, CT, 5kN/m2, 180mm**
Menge: 0,000 m2
DIN 276-18: 353
Leistungsbereiche: 025

**025.04.0560 Estrich auf TSD/WD, CT, 5kN/m2, 180mm, F5**
Menge: 0,000 m2
DIN 276-18: 353
Leistungsbereiche: 025

*Hinweis: CALCIUMSULFATESTRICH (CA) AUF TSD + WD*

**025.04.0570 Estrich auf TSD/WD, CA, 2kN/m2, 100mm**
Menge: 0,000 m2
DIN 276-18: 353
Leistungsbereiche: 025

**025.04.0580 Estrich auf TSD/WD, CA, 2kN/m2, 100mm, F5**
Menge: 0,000 m2
DIN 276-18: 353
Leistungsbereiche: 025

**025.04.0590 Estrich auf TSD/WD, CA, 2kN/m2, 120mm**
Menge: 0,000 m2
DIN 276-18: 353
Leistungsbereiche: 025

**025.04.0600 Estrich auf TSD/WD, CA, 2kN/m2, 120mm, F5**
Menge: 0,000 m2
DIN 276-18: 353
Leistungsbereiche: 025

**025.04.0610 Estrich auf TSD/WD, CA, 2kN/m2, 150mm**
Menge: 0,000 m2
DIN 276-18: 353
Leistungsbereiche: 025

**025.04.0620 Estrich auf TSD/WD, CA, 2kN/m2, 150mm, F5**
Menge: 0,000 m2
DIN 276-18: 353
Leistungsbereiche: 025

**025.04.0630 Estrich auf TSD/WD, CA, 2kN/m2, 180mm**
Menge: 0,000 m2
DIN 276-18: 353
Leistungsbereiche: 025

**025.04.0640 Estrich auf TSD/WD, CA, 2kN/m2, 180mm, F5**
Menge: 0,000 m2
DIN 276-18: 353
Leistungsbereiche: 025

**025.04.0650 Estrich auf TSD/WD, CA, 3kN/m2, 120mm**
Menge: 0,000 m2
DIN 276-18: 353
Leistungsbereiche: 025

**025.04.0660 Estrich auf TSD/WD, CA, 3kN/m2, 120mm, F5**
Menge: 0,000 m2
DIN 276-18: 353
Leistungsbereiche: 025

**025.04.0670 Estrich auf TSD/WD, CA, 3kN/m2, 140mm**
Menge: 0,000 m2
DIN 276-18: 353
Leistungsbereiche: 025

**025.04.0680 Estrich auf TSD/WD, CA, 3kN/m2, 140mm, F5**
Menge: 0,000 m2
DIN 276-18: 353
Leistungsbereiche: 025

**025.04.0690 Estrich auf TSD/WD, CA, 3kN/m2, 150mm**
Menge: 0,000 m2
DIN 276-18: 353
Leistungsbereiche: 025

**025.04.0700 Estrich auf TSD/WD, CA, 3kN/m2, 150mm, F5**
Menge: 0,000 m2
DIN 276-18: 353
Leistungsbereiche: 025

**025.04.0710 Estrich auf TSD/WD, CA, 3kN/m2, 160mm**
Menge: 0,000 m2
DIN 276-18: 353
Leistungsbereiche: 025

**025.04.0720 Estrich auf TSD/WD, CA, 3kN/m2, 160mm, F5**
Menge: 0,000 m2
DIN 276-18: 353
Leistungsbereiche: 025

**025.04.0730 Estrich auf TSD/WD, CA, 3kN/m2, 180mm**
Menge: 0,000 m2
DIN 276-18: 353
Leistungsbereiche: 025

**025.04.0740 Estrich auf TSD/WD, CA, 3kN/m2, 180mm, F5**
Menge: 0,000 m2
DIN 276-18: 353
Leistungsbereiche: 025

**025.04.0750 Estrich auf TSD/WD, CA, 5kN/m2, 120mm**
Menge: 0,000 m2
DIN 276-18: 353
Leistungsbereiche: 025

**025.04.0760 Estrich auf TSD/WD, CA, 5kN/m2, 120mm, F5**
Menge: 0,000 m2
DIN 276-18: 353
Leistungsbereiche: 025

**025.04.0770 Estrich auf TSD/WD, CA, 5kN/m2, 140mm**
Menge: 0,000 m2
DIN 276-18: 353
Leistungsbereiche: 025

**025.04.0780 Estrich auf TSD/WD, CA, 5kN/m2, 140mm, F5**
Menge: 0,000 m2
DIN 276-18: 353
Leistungsbereiche: 025

**025.04.0790 Estrich auf TSD/WD, CA, 5kN/m2, 150mm**
Menge: 0,000 m2
DIN 276-18: 353
Leistungsbereiche: 025

**025.04.0800 Estrich auf TSD/WD, CA, 5kN/m2, 150mm, F5**
Menge: 0,000 m2
DIN 276-18: 353
Leistungsbereiche: 025

**025.04.0810 Estrich auf TSD/WD, CA, 5kN/m2, 160mm**
Menge: 0,000 m2
DIN 276-18: 353
Leistungsbereiche: 025

**025.04.0820 Estrich auf TSD/WD, CA, 5kN/m2, 160mm, F5**
Menge: 0,000 m2
DIN 276-18: 353
Leistungsbereiche: 025

**025.04.0830 Estrich auf TSD/WD, CA, 5kN/m2, 180mm**
Menge: 0,000 m2
DIN 276-18: 353
Leistungsbereiche: 025

**025.04.0840 Estrich auf TSD/WD, CA, 5kN/m2, 180mm, F5**
Menge: 0,000 m2
DIN 276-18: 353
Leistungsbereiche: 025

*Hinweis: GUSSASPHALTESTRICH (AS) AUF TSD +WD*

**025.04.0850 Estrich auf TSD/WD, AS, 2kN/m2, 80mm**
Menge: 0,000 m2
DIN 276-18: 353
Leistungsbereiche: 025

**025.04.0860 Estrich auf TSD/WD, AS, 2kN/m2, 100mm**
Menge: 0,000 m2
DIN 276-18: 353
Leistungsbereiche: 025

**025.04.0870 Estrich auf TSD/WD, AS, 2kN/m2, 120mm**
Menge: 0,000 m2
DIN 276-18: 353
Leistungsbereiche: 025

**025.04.0880 Estrich auf TSD/WD, AS, 5kN/m2, 100mm**
Menge: 0,000 m2
DIN 276-18: 353
Leistungsbereiche: 025

#### Titel 025.05 Heizestrich

*Hinweis: ZEMENTHEIZESTRICH (CT) BAUART A*

**025.05.0010 Heizestrich, Bauart A, CT, 2kN/m2, 65mm**
Menge: 0,000 m2
DIN 276-18: 353
Leistungsbereiche: 025

**025.05.0020 Heizestrich, Bauart A, CT, 3kN/m2, 70mm**
Menge: 0,000 m2
DIN 276-18: 353
Leistungsbereiche: 025

*Hinweis: ZEMENTHEIZESTRICH (CT) BAUART B*

**025.05.0030 Heizestrich, Bauart B, CT, 2kN/m2, 50mm**
Menge: 0,000 m2
DIN 276-18: 353
Leistungsbereiche: 025

**025.05.0040 Heizestrich, Bauart B, CT, 3kN/m2, 65mm**
Menge: 0,000 m2
DIN 276-18: 353
Leistungsbereiche: 025

**025.05.0050 Heizestrich, Bauart B, CT, 3kN/m2, 85mm**
Menge: 0,000 m2
DIN 276-18: 353
Leistungsbereiche: 025

#### Titel 025.06 Fließestrich

*Hinweis: ZEMENTFLIESSETSRICH (CTF)*

**025.06.0010 Fließestrich auf TSD/WD, CTF, 3kN/m2, 185mm, F4**
Menge: 0,000 m2
DIN 276-18: 353
Leistungsbereiche: 025

**025.06.0020 Fließestrich auf TSD/WD, CTF, 5kN/m2, 140mm, F4**
Menge: 0,000 m2
DIN 276-18: 353
Leistungsbereiche: 025

**025.06.0030 Fließestrich auf TSD/WD, CTF, 5kN/m2, 195mm, F4**
Menge: 0,000 m2
DIN 276-18: 353
Leistungsbereiche: 025

*Hinweis: CALCIUMSULFATFLIESSESTRICH (CAF)*

**025.06.0040 Fließestrich im Verbund, CAF, 2kN/m2, 45mm, F4**
Menge: 0,000 m2
DIN 276-18: 353
Leistungsbereiche: 025

**025.06.0050 Fließestrich im Verbund, CAF, 3kN/m2, 50mm, F4**
Menge: 0,000 m2
DIN 276-18: 353
Leistungsbereiche: 025

**025.06.0060 Fließestrich im Verbund, CAF, 5kN/m2, 60mm, F4**
Menge: 0,000 m2
DIN 276-18: 353
Leistungsbereiche: 025

**025.06.0070 Fließestrich im Verbund, CAF, 5kN/m2, 60mm, F5**
Menge: 0,000 m2
DIN 276-18: 353
Leistungsbereiche: 025

**025.06.0080 Fließestrich auf TSD, CAF, 2kN/m2, 70mm, F4**
Menge: 0,000 m2
DIN 276-18: 353
Leistungsbereiche: 025

#### Titel 025.07 Industrieestrich

*Hinweis: EINSCHICHTIG*

**025.07.0010 Hartstoffestrich, nachträglich CT-C70-F9-A1,5, 30mm**
Menge: 0,000 m2
DIN 276-18: 353
Leistungsbereiche: 025

**025.07.0020 Hartstoffestrich, frisch, CT-C70-F9-A3, 15mm**
Menge: 0,000 m2
DIN 276-18: 353
Leistungsbereiche: 025

**025.07.0030 Hartstoffestrich, frisch, CT-C70-F9-A1,5, 15mm**
Menge: 0,000 m2
DIN 276-18: 353
Leistungsbereiche: 025

**025.07.0040 Hartstoff-Schnellestrich, frisch, CT-C60-F8-A3, 15mm**
Menge: 0,000 m2
DIN 276-18: 353
Leistungsbereiche: 025

*Hinweis: ZWEISCHICHTIG*

**025.07.0050 Hartstoffestrich, frisch CT-C70-F9-A1,5, 30mm**
Menge: 0,000 m2
DIN 276-18: 353
Leistungsbereiche: 025

**025.07.0060 Hartstoffestrich, erstarrt CT-C70-F9-A1,5, 30mm**
Menge: 0,000 m2
DIN 276-18: 353
Leistungsbereiche: 025

#### Titel 025.08 Fertigteilestrich

**025.08.0010 Gipsfaserplatten auf TSD, 2kN/m2, 30mm**
Menge: 0,000 m2
DIN 276-18: 353
Leistungsbereiche: 025

**025.08.0020 Holzspanplatte auf TSD, 2kN/m2, 35mm**
Menge: 0,000 m2
DIN 276-18: 353
Leistungsbereiche: 025

**025.08.0030 Zementestrichplatte auf TSD, 2kN/m2, 50mm**
Menge: 0,000 m2
DIN 276-18: 353
Leistungsbereiche: 025

#### Titel 025.09 Zulagen, Profile, Einbauteile, Sonstiges

*Hinweis: ZULAGEN*

**025.09.0010 Mehrstärken, CT, d=5mm**
Menge: 0,000 m2
DIN 276-18: 353
Leistungsbereiche: 025

**025.09.0020 Mehrstärken, CT, d=10mm**
Menge: 0,000 m2
DIN 276-18: 353
Leistungsbereiche: 025

**025.09.0030 Mehrstärken, CAF, d=5mm**
Menge: 0,000 m2
DIN 276-18: 353
Leistungsbereiche: 025

**025.09.0040 Mehrstärken, CAF, d=10mm**
Menge: 0,000 m2
DIN 276-18: 353
Leistungsbereiche: 025

**025.09.0050 Mehrstärken, AS-IC, d=5mm**
Menge: 0,000 m2
DIN 276-18: 353
Leistungsbereiche: 025

**025.09.0060 Mehrstärken, AS-IC, d=10mm**
Menge: 0,000 m2
DIN 276-18: 353
Leistungsbereiche: 025

**025.09.0070 Zulage Ebenheitstoleranzen, 50%**
Menge: 0,000 m2
DIN 276-18: 353
Leistungsbereiche: 025

**025.09.0080 Zulage Estrichbewehrung, kunststoffvergütete Glasfaser**
Menge: 0,000 m2
DIN 276-18: 353
Leistungsbereiche: 025

**025.09.0090 Zulage Estrichbewehrung, Stahlfasern**
Menge: 0,000 m2
DIN 276-18: 353
Leistungsbereiche: 025

**025.09.0100 Zulage Estrich-Schnellhärter**
Menge: 0,000 m2
DIN 276-18: 353
Leistungsbereiche: 025

**025.09.0110 Zulage Estrich im Gefälle, 1-D**
Menge: 0,000 m2
DIN 276-18: 353
Leistungsbereiche: 025

**025.09.0120 Zulage Estrich im Gefälle, 2-D**
Menge: 0,000 m2
DIN 276-18: 353
Leistungsbereiche: 025

**025.09.0130 Zulage Estrichoberflächen glätten**
Menge: 0,000 m2
DIN 276-18: 325
Leistungsbereiche: 025

**025.09.0140 Zulage Heizelemente in Rampen, AS**
Menge: 0,000 m2
DIN 276-18: 325
Leistungsbereiche: 025

**025.09.0150 Zulage Rampe, AS**
Menge: 0,000 m2
DIN 276-18: 353
Leistungsbereiche: 025

**025.09.0160 Zulage Randdämmstreifen Mineralwolle**
Menge: 0,000 m2
DIN 276-18: 353
Leistungsbereiche: 025

**025.09.0170 Zulage organische Haftbrücke**
Menge: 0,000 m2
DIN 276-18: 353
Leistungsbereiche: 025

**025.09.0180 Zulage Fertigstellung in mehreren Arbeitsgängen**
Menge: 0,000 St
DIN 276-18: 353
Leistungsbereiche: 025

**025.09.0190 Zulage händischer Anschliff**
Menge: 0,000 m2
DIN 276-18: 325
Leistungsbereiche: 025

**025.09.0200 Anarbeitung Kabel/Leitungen**
Menge: 0,000 m2
DIN 276-18: 353
Leistungsbereiche: 025

**025.09.0210 Aussparung, <0,50m2, Estrich**
Menge: 0,000 St
DIN 276-18: 353
Leistungsbereiche: 025

**025.09.0220 Aussparung, <0,10m2, Estrich**
Menge: 0,000 St
DIN 276-18: 353
Leistungsbereiche: 025

**025.09.0230 Bodeneinlauf anarbeiten, nachträglich**
Menge: 0,000 St
DIN 276-18: 353
Leistungsbereiche: 025

*Hinweis: PROFILE*

**025.09.0240 Schallschutztrennfuge mit Profil**
Menge: 0,000 m
DIN 276-18: 353
Leistungsbereiche: 025

**025.09.0250 Bauwerkstrennfuge, Profil, B=30mm, V2A**
Menge: 0,000 m
DIN 276-18: 353
Leistungsbereiche: 025

**025.09.0260 Bauwerkstrennfuge, Profil, B=30mm, Messing**
Menge: 0,000 m
DIN 276-18: 353
Leistungsbereiche: 025

**025.09.0270 Abstellwinkel, Stahl, H= bis 50mm**
Menge: 0,000 m
DIN 276-18: 353
Leistungsbereiche: 025

**025.09.0280 Abstellwinkel, Stahl, H= bis 100mm**
Menge: 0,000 m
DIN 276-18: 353
Leistungsbereiche: 025

**025.09.0290 Abstellwinkel, Stahl, H= bis 150mm**
Menge: 0,000 m
DIN 276-18: 353
Leistungsbereiche: 025

**025.09.0300 Abstellwinkel, Stahl, H= bis 180mm**
Menge: 0,000 m
DIN 276-18: 353
Leistungsbereiche: 025

**025.09.0310 Dehnfugenprofil, PVC, H=50mm**
Menge: 0,000 m
DIN 276-18: 353
Leistungsbereiche: 025

*Hinweis: EINBAUTEILE*

**025.09.0320 Schalungskörper, quadratisch, 25x25cm**
Menge: 0,000 St
DIN 276-18: 353
Leistungsbereiche: 025

**025.09.0330 Schalungskörper, rund, Ø<30cm**
Menge: 0,000 St
DIN 276-18: 353
Leistungsbereiche: 025

**025.09.0340 Anarbeitung an Bodeneinlauf**
Menge: 0,000 St
DIN 276-18: 353
Leistungsbereiche: 025

**025.09.0350 Anarbeitung an Bodenablaufrinne**
Menge: 0,000 St
DIN 276-18: 353
Leistungsbereiche: 025

*Hinweis: SONSTIGES*

**025.09.0360 Randabstellung Estrich, H= bis 20cm**
Menge: 0,000 m
DIN 276-18: 353
Leistungsbereiche: 025

**025.09.0370 Abschnitt Randdämmstreifenüberstand**
Menge: 0,000 m
DIN 276-18: 353
Leistungsbereiche: 025

**025.09.0380 Hartstoffeinstreuung, leichte Beanspruchung**
Menge: 0,000 m2
DIN 276-18: 353
Leistungsbereiche: 025

**025.09.0390 Hartstoffeinstreuung, mittlere Beanspruchung**
Menge: 0,000 m2
DIN 276-18: 353
Leistungsbereiche: 025

**025.09.0400 Hartstoffeinstreuung, schwere Beanspruchung**
Menge: 0,000 m2
DIN 276-18: 353
Leistungsbereiche: 025

**025.09.0410 Edelsplitteinstreuung, AS**
Menge: 0,000 m2
DIN 276-18: 353
Leistungsbereiche: 025

**025.09.0420 Fugen einschneiden, verfüllen, AS**
Menge: 0,000 m
DIN 276-18: 353
Leistungsbereiche: 025

**025.09.0430 Trennfuge für mobile Trennwand, >/=38dB**
Menge: 0,000 m
DIN 276-18: 353
Leistungsbereiche: 025

**025.09.0440 Estrichgefälle in Türlaibung**
Menge: 0,000 St
DIN 276-18: 353
Leistungsbereiche: 025

#### Titel 025.10 Instandsetzungsarbeiten

**025.10.0010 Verbundestrich abbrechen, d=40-60mm**
Menge: 0,000 m2
DIN 276-18: 394
Leistungsbereiche: 025

**025.10.0020 Zementestrich instandsetzen, mittlere Schäden**
Menge: 0,000 m2
DIN 276-18: 395
Leistungsbereiche: 025

**025.10.0030 Zementestrich ausbessern, <2,00m2**
Menge: 0,000 m2
DIN 276-18: 395
Leistungsbereiche: 025

**025.10.0040 Zementestrich ausbessern, >2,00m2**
Menge: 0,000 m2
DIN 276-18: 395
Leistungsbereiche: 025

**025.10.0050 Estrichfehlstellen schließen**
Menge: 0,000 St
DIN 276-18: 395
Leistungsbereiche: 025

**025.10.0060 Zementestrich austauschen, bis 40mm**
Menge: 0,000 m2
DIN 276-18: 395
Leistungsbereiche: 025

**025.10.0070 Bodenschlitze schließen, B=150-300mm**
Menge: 0,000 m
DIN 276-18: 395
Leistungsbereiche: 025

**025.10.0080 Bodenschlitze schließen, B= bis 550mm**
Menge: 0,000 m
DIN 276-18: 395
Leistungsbereiche: 025

**025.10.0090 Estrichhöhen angleichen, Streifen bis 1,00m**
Menge: 0,000 m
DIN 276-18: 395
Leistungsbereiche: 025

**025.10.0100 Rissaufweitung und -verdübelung**
Menge: 0,000 m
DIN 276-18: 395
Leistungsbereiche: 025

#### Titel 025.90 Stundenlohnarbeiten

*Hinweis: ABRECHNUNGSHINWEIS Stundenlohnarbeiten*

**025.90.0010 Stundensatz: Fachwerker**
*** Bedarfsposition ohne GB
Menge: 0,000 h
DIN 276-18: 359
Leistungsbereiche: 025

**025.90.0020 Stundensatz: Bauhelfer**
*** Bedarfsposition ohne GB
Menge: 0,000 h
DIN 276-18: 359
Leistungsbereiche: 025

#### Titel 025.99 Kostenberechnungspauschale

**025.99.0010 Kostenberechnungspauschale: Estrich-/Gussasphaltarbeiten**
Menge: 0,000 psch
DIN 276-18: 399
Leistungsbereiche: 025

### Gewerk 026 Fenster, Außentüren

#### Titel 026.01 Werkstatt- und Montageplanung

**026.01.0010 Technische Bearbeitung Außentüren und Fenster**
Menge: 0,000 psch
DIN 276-18: 339
Leistungsbereiche: 026

#### Titel 026.02 Holzfenster und -türen

*Hinweis: Ausführungsbeschreibung Holzfenster*

**026.02.0010 Holzfenster, 1flg, 88,5x138,5cm, U=1,26**
Menge: 0,000 St
DIN 276-18: 334
Leistungsbereiche: 026

**026.02.0020 Holzfenster, 1flg, 88,5x138,5cm, U=0,93**
Menge: 0,000 St
DIN 276-18: 334
Leistungsbereiche: 026

**026.02.0030 Holzfenster, 2flg, 163,5x138,5cm, U=1,26**
Menge: 0,000 St
DIN 276-18: 334
Leistungsbereiche: 026

**026.02.0040 Holzfenster, 2flg, 163,5x138,5cm, U=0,93**
Menge: 0,000 St
DIN 276-18: 334
Leistungsbereiche: 026

**026.02.0050 Holzfenster, 5tlg, 451x138,5cm, U=1,26**
Menge: 0,000 St
DIN 276-18: 334
Leistungsbereiche: 026

**026.02.0060 Holzfenster, 5tlg, 451x138,5cm, U=0,93**
Menge: 0,000 St
DIN 276-18: 334
Leistungsbereiche: 026

**026.02.0070 Holzfenstertür, 1flg, 113,5x226cm, U=1,26**
Menge: 0,000 St
DIN 276-18: 334
Leistungsbereiche: 026

**026.02.0080 Holzfenstertür, 1flg, 113,5x226cm, U=0,93**
Menge: 0,000 St
DIN 276-18: 334
Leistungsbereiche: 026

**026.02.0090 Holzfenstertür, 2tlg, 163,5x226cm, U=1,26**
Menge: 0,000 St
DIN 276-18: 334
Leistungsbereiche: 026

**026.02.0100 Holzfenstertür, 2tlg, 163,5x226cm, U=0,93**
Menge: 0,000 St
DIN 276-18: 334
Leistungsbereiche: 026

**026.02.0110 Holz-Hebe-/Schiebetür, 351x226cm, U=1,26**
Menge: 0,000 St
DIN 276-18: 334
Leistungsbereiche: 026

**026.02.0120 Holz-Hebe-/Schiebetür, 351x226cm, U=0,93**
Menge: 0,000 St
DIN 276-18: 334
Leistungsbereiche: 026

**026.02.0130 Holz-Hauseingangstür, 113,5x226cm**
Menge: 0,000 St
DIN 276-18: 334
Leistungsbereiche: 026

**026.02.0140 Holz-Hauseingangstür, SL, 163,5x226cm**
Menge: 0,000 St
DIN 276-18: 334
Leistungsbereiche: 026

**026.02.0150 Holz-Hauseingangstür, SL + OL, 163,5x251cm**
Menge: 0,000 St
DIN 276-18: 334
Leistungsbereiche: 026

*Hinweis: ZULAGEN FÜR HOLZFENSTER*

**026.02.0160 Zulage 30mm Holz-Rahmenverbreiterung**
Menge: 0,000 m
DIN 276-18: 334
Leistungsbereiche: 026

**026.02.0170 Zulage 60mm Holz-Rahmenverbreiterung**
Menge: 0,000 m
DIN 276-18: 334
Leistungsbereiche: 026

**026.02.0180 Zulage 100mm Holz-Rahmenverbreiterung**
Menge: 0,000 m
DIN 276-18: 334
Leistungsbereiche: 026

**026.02.0190 Zulage 150mm Holz-Rahmenverbreiterung**
Menge: 0,000 m
DIN 276-18: 334
Leistungsbereiche: 026

**026.02.0200 Zulage barrierefreie Systemtürschwelle**
Menge: 0,000 m
DIN 276-18: 334
Leistungsbereiche: 026

**026.02.0210 Zulage hochdämmende Vorbau-Montagezarge**
Menge: 0,000 m
DIN 276-18: 334
Leistungsbereiche: 026

**026.02.0220 Zulage Lüftungsfangschere**
Menge: 0,000 St
DIN 276-18: 334
Leistungsbereiche: 026

**026.02.0230 Zulage Montage Reedkontakt**
Menge: 0,000 St
DIN 276-18: 334
Leistungsbereiche: 026

**026.02.0240 Zulage Schallschutz R'w>35dB**
Menge: 0,000 m2
DIN 276-18: 334
Leistungsbereiche: 026

**026.02.0250 Zulage Beschläge, RC2N**
Menge: 0,000 St
DIN 276-18: 334
Leistungsbereiche: 026

**026.02.0260 Kalkulationsposition RC2**
Menge: 0,000 m2
DIN 276-18: 334
Leistungsbereiche: 026

**026.02.0270 Zulage Elemente in RC3**
Menge: 0,000 m2
DIN 276-18: 334
Leistungsbereiche: 026

**026.02.0280 Zulage Schallschutz R'w>40dB**
Menge: 0,000 m2
DIN 276-18: 334
Leistungsbereiche: 026

**026.02.0290 Zulage Nullschwelle Holz-Rahmentür**
Menge: 0,000 St
DIN 276-18: 334
Leistungsbereiche: 026

#### Titel 026.03 Holzfenster und -türen, Überarbeitung/Reparatur

*Hinweis: ÜBERARBEITUNG NACH AUFWANDSKLASSEN*

**026.03.0010 Holzeinfachfenster, Klasse A, <2,00m2**
Menge: 0,000 St
DIN 276-18: 334
Leistungsbereiche: 026

**026.03.0020 Holzkastenfenster, Klasse B, <2,00m2**
Menge: 0,000 St
DIN 276-18: 334
Leistungsbereiche: 026

**026.03.0030 Holzverbundfenster, Klasse C, <2,00m2**
Menge: 0,000 St
DIN 276-18: 334
Leistungsbereiche: 026

*Hinweis: ÜBERARBEITUNG FLÜGEL EINZELLEISTUNGEN*

**026.03.0040 Flügelfehlstellen Runddübelplättchen**
Menge: 0,000 St
DIN 276-18: 334
Leistungsbereiche: 026

**026.03.0050 Flügelfehlstellen Passtück**
Menge: 0,000 St
DIN 276-18: 334
Leistungsbereiche: 026

**026.03.0060 Wasserschenkel erneuern**
Menge: 0,000 St
DIN 276-18: 334
Leistungsbereiche: 026

**026.03.0070 Schlagleiste erneuern**
Menge: 0,000 St
DIN 276-18: 334
Leistungsbereiche: 026

**026.03.0080 Flügelunterstück erneuern**
Menge: 0,000 St
DIN 276-18: 334
Leistungsbereiche: 026

**026.03.0090 Flügelsprosse erneuern**
Menge: 0,000 St
DIN 276-18: 334
Leistungsbereiche: 026

**026.03.0100 Einfachflügel <1,00m2 erneuern**
Menge: 0,000 St
DIN 276-18: 334
Leistungsbereiche: 026

**026.03.0110 Verbundflügel <1,00m2 erneuern**
Menge: 0,000 St
DIN 276-18: 334
Leistungsbereiche: 026

*Hinweis: ÜBERARBEITUNG FESTRAHMEN EINZELLEISTUNGEN*

**026.03.0120 Festrahmenfehlstellen Runddübelplättchen**
Menge: 0,000 St
DIN 276-18: 334
Leistungsbereiche: 026

**026.03.0130 Festrahmenfehlstellen Passtück**
Menge: 0,000 St
DIN 276-18: 334
Leistungsbereiche: 026

**026.03.0140 Festrahmenunterstück erneuern**
Menge: 0,000 St
DIN 276-18: 334
Leistungsbereiche: 026

**026.03.0150 Kämpfer erneuern**
Menge: 0,000 St
DIN 276-18: 334
Leistungsbereiche: 026

**026.03.0160 Festrahmensprosse erneuern**
Menge: 0,000 St
DIN 276-18: 334
Leistungsbereiche: 026

*Hinweis: NACHBAU FENSTER*

**026.03.0170 Nachbau Kastenfenster, 2flg, <2,25m2**
Menge: 0,000 St
DIN 276-18: 334
Leistungsbereiche: 026

**026.03.0180 Nachbau Kastenfenster, 4flg, <2,75m2**
Menge: 0,000 St
DIN 276-18: 334
Leistungsbereiche: 026

**026.03.0190 Nachbau Kastenfenster, 6flg, <5,75m2**
Menge: 0,000 St
DIN 276-18: 334
Leistungsbereiche: 026

**026.03.0200 Nachbau Verbundfenster, 2flg, <2,25m2**
Menge: 0,000 St
DIN 276-18: 334
Leistungsbereiche: 026

**026.03.0210 Nachbau Verbundfenster, 4flg, <2,75m2**
Menge: 0,000 St
DIN 276-18: 334
Leistungsbereiche: 026

**026.03.0220 Nachbau Verbundfenster, 6flg, <5,75m2**
Menge: 0,000 St
DIN 276-18: 334
Leistungsbereiche: 026

*Hinweis: BESCHLÄGE*

**026.03.0230 Instandsetzung Beschläge, 2flg-Kastenfenster**
Menge: 0,000 St
DIN 276-18: 334
Leistungsbereiche: 026

**026.03.0240 Instandsetzung Beschläge, 4flg-Kastenfenster**
Menge: 0,000 St
DIN 276-18: 334
Leistungsbereiche: 026

**026.03.0250 Instandsetzung Beschläge, 6flg-Kastenfenster**
Menge: 0,000 St
DIN 276-18: 334
Leistungsbereiche: 026

**026.03.0260 Instandsetzung Beschläge, 2flg-Verbundfenster**
Menge: 0,000 St
DIN 276-18: 334
Leistungsbereiche: 026

**026.03.0270 Instandsetzung Beschläge, 4flg-Verbundfenster**
Menge: 0,000 St
DIN 276-18: 334
Leistungsbereiche: 026

**026.03.0280 Instandsetzung Beschläge, 6flg-Verbundfenster**
Menge: 0,000 St
DIN 276-18: 334
Leistungsbereiche: 026

**026.03.0290 Erneuerung Beschlag Vorreiber**
Menge: 0,000 St
DIN 276-18: 334
Leistungsbereiche: 026

**026.03.0300 Erneuerung Beschlag Olive**
Menge: 0,000 St
DIN 276-18: 334
Leistungsbereiche: 026

**026.03.0310 Erneuerung Beschlag aufliegender Stangenbeschlag**
Menge: 0,000 St
DIN 276-18: 334
Leistungsbereiche: 026

**026.03.0320 Erneuerung Beschlag innliegender Stangenbeschlag**
Menge: 0,000 St
DIN 276-18: 334
Leistungsbereiche: 026

**026.03.0330 Erneuerung Beschlag Dreh-Oberlichtbeschlag**
Menge: 0,000 St
DIN 276-18: 334
Leistungsbereiche: 026

**026.03.0340 Erneuerung Beschlag Kipp-Oberlichtbeschlag**
Menge: 0,000 St
DIN 276-18: 334
Leistungsbereiche: 026

**026.03.0350 Erneuerung Beschlag Fitschenband**
Menge: 0,000 St
DIN 276-18: 334
Leistungsbereiche: 026

**026.03.0360 Erneuerung Beschlag Einbohrband**
Menge: 0,000 St
DIN 276-18: 334
Leistungsbereiche: 026

**026.03.0370 Erneuerung Beschlag Holzknauf Griffolive**
Menge: 0,000 St
DIN 276-18: 334
Leistungsbereiche: 026

**026.03.0380 Erneuerung Sturmhaken und Öse**
Menge: 0,000 St
DIN 276-18: 334
Leistungsbereiche: 026

*Hinweis: VERGLASUNG*

**026.03.0390 Erneuerung Flügelverglasung <1,00m2**
Menge: 0,000 St
DIN 276-18: 334
Leistungsbereiche: 026

**026.03.0400 Erneuerung Flügelverglasung <2,00m2**
Menge: 0,000 St
DIN 276-18: 334
Leistungsbereiche: 026

**026.03.0410 Erneuerung Festverglasung <1,00m2**
Menge: 0,000 St
DIN 276-18: 334
Leistungsbereiche: 026

**026.03.0420 Erneuerung Festverglasung <2,00m2**
Menge: 0,000 St
DIN 276-18: 334
Leistungsbereiche: 026

*Hinweis: ENTLACKEN, LACKIERUNG*

**026.03.0430 entlacken 2flg, <2,25m2, eingebautes Kastenfenster**
Menge: 0,000 St
DIN 276-18: 334
Leistungsbereiche: 026

**026.03.0440 entlacken 4flg, <2,75m2, eingebautes Kastenfenster**
Menge: 0,000 St
DIN 276-18: 334
Leistungsbereiche: 026

**026.03.0450 entlacken 6flg, <5,75m2, eingebautes Kastenfenster**
Menge: 0,000 St
DIN 276-18: 334
Leistungsbereiche: 026

**026.03.0460 entlacken 2flg, <2,25m2, ausgebautes Kastenfenster**
Menge: 0,000 St
DIN 276-18: 334
Leistungsbereiche: 026

**026.03.0470 entlacken 4flg, <2,75m2, ausgebautes Kastenfenster**
Menge: 0,000 St
DIN 276-18: 334
Leistungsbereiche: 026

**026.03.0480 entlacken 6flg, <5,75m, ausgebautes Kastenfenster**
Menge: 0,000 St
DIN 276-18: 334
Leistungsbereiche: 026

**026.03.0490 Lackerneuerung 2flg, <2,25m2, eingebautes Kastenfenster**
Menge: 0,000 St
DIN 276-18: 334
Leistungsbereiche: 026

**026.03.0500 Lackerneuerung 4flg, <2,75m2, eingebautes Kastenfenster**
Menge: 0,000 St
DIN 276-18: 334
Leistungsbereiche: 026

**026.03.0510 Lackerneuerung 6flg, <5,75m2, eingebautes Kastenfenster**
Menge: 0,000 St
DIN 276-18: 334
Leistungsbereiche: 026

**026.03.0520 Lackerneuerung 2flg, <2,25m2, ausgebautes Kastenfenster**
Menge: 0,000 St
DIN 276-18: 334
Leistungsbereiche: 026

**026.03.0530 Lackerneuerung 4flg, <2,75m2, ausgebautes Kastenfenster**
Menge: 0,000 St
DIN 276-18: 334
Leistungsbereiche: 026

**026.03.0540 Lackerneuerung 6flg, <5,75m2, ausgebautes Kastenfenster**
Menge: 0,000 St
DIN 276-18: 334
Leistungsbereiche: 026

#### Titel 026.04 Kunststofffenster und -türen

*Hinweis: Ausführungsbeschreibung Kunststofffenster*

**026.04.0010 PVC-Fenster, 1flg, 88,5x138,5cm, U=1,27**
Menge: 0,000 St
DIN 276-18: 334
Leistungsbereiche: 026

**026.04.0020 PVC-Fenster, 1flg, 88,5x138,5cm, U=0,86**
Menge: 0,000 St
DIN 276-18: 334
Leistungsbereiche: 026

**026.04.0030 PVC-Fenster, 2flg, 163,5x138,5cm, U=1,27**
Menge: 0,000 St
DIN 276-18: 334
Leistungsbereiche: 026

**026.04.0040 PVC-Fenster, 2flg, 163,5x138,5cm, U=0,86**
Menge: 0,000 St
DIN 276-18: 334
Leistungsbereiche: 026

**026.04.0050 PVC-Fenster, 5tlg, 451x138,5cm, U=1,27**
Menge: 0,000 St
DIN 276-18: 334
Leistungsbereiche: 026

**026.04.0060 PVC-Fenster, 5tlg, 451x138,5cm, U=0,86**
Menge: 0,000 St
DIN 276-18: 334
Leistungsbereiche: 026

**026.04.0070 PVC-Fenstertür, 1flg, 113,5x226cm, U=1,27**
Menge: 0,000 St
DIN 276-18: 334
Leistungsbereiche: 026

**026.04.0080 PVC-Fenstertür, 1flg, 113,5x226cm, U=0,86**
Menge: 0,000 St
DIN 276-18: 334
Leistungsbereiche: 026

**026.04.0090 PVC-Fenstertür, 2tlg, 163,5x226cm, U=1,27**
Menge: 0,000 St
DIN 276-18: 334
Leistungsbereiche: 026

**026.04.0100 PVC-Fenstertür, 2tlg, 163,5x226cm, U=0,86**
Menge: 0,000 St
DIN 276-18: 334
Leistungsbereiche: 026

**026.04.0110 PVC-Hebe-/Schiebetür, 351x226cm, U=1,27**
Menge: 0,000 St
DIN 276-18: 334
Leistungsbereiche: 026

**026.04.0120 PVC-Hebe-/Schiebetür, 351x226cm, U=0,86**
Menge: 0,000 St
DIN 276-18: 334
Leistungsbereiche: 026

**026.04.0130 PVC-Hauseingangstür, 113,5x226cm**
Menge: 0,000 St
DIN 276-18: 334
Leistungsbereiche: 026

**026.04.0140 PVC-Hauseingangstür, SL, 163,5x226cm**
Menge: 0,000 St
DIN 276-18: 334
Leistungsbereiche: 026

**026.04.0150 PVC-Hauseingangstür, SL + OL, 163,5x251cm**
Menge: 0,000 St
DIN 276-18: 334
Leistungsbereiche: 026

*Hinweis: ZULAGEN FÜR KUNSTSTOFFFENSTER*

**026.04.0160 Zulage 30mm PVC-Rahmenverbreiterung**
Menge: 0,000 m
DIN 276-18: 334
Leistungsbereiche: 026

**026.04.0170 Zulage 60mm PVC-Rahmenverbreiterung**
Menge: 0,000 m
DIN 276-18: 334
Leistungsbereiche: 026

**026.04.0180 Zulage 100mm PVC-Rahmenverbreiterung**
Menge: 0,000 m
DIN 276-18: 334
Leistungsbereiche: 026

**026.04.0190 Zulage 150mm PVC-Rahmenverbreiterung**
Menge: 0,000 m
DIN 276-18: 334
Leistungsbereiche: 026

**026.04.0200 Zulage barrierefreie Systemtürschwelle**
Menge: 0,000 m
DIN 276-18: 334
Leistungsbereiche: 026

**026.04.0210 Zulage hochdämmende Vorbau-Montagezarge**
Menge: 0,000 m
DIN 276-18: 334
Leistungsbereiche: 026

**026.04.0220 Zulage Lüftungsfangschere**
Menge: 0,000 St
DIN 276-18: 334
Leistungsbereiche: 026

**026.04.0230 Zulage Montage Reedkontakt**
Menge: 0,000 St
DIN 276-18: 334
Leistungsbereiche: 026

**026.04.0240 Zulage Schallschutz R'w>35dB**
Menge: 0,000 m2
DIN 276-18: 334
Leistungsbereiche: 026

**026.04.0250 Zulage Beschläge, RC2N**
Menge: 0,000 St
DIN 276-18: 334
Leistungsbereiche: 026

**026.04.0260 Kalkulationsposition RC2**
Menge: 0,000 m2
DIN 276-18: 334
Leistungsbereiche: 026

**026.04.0270 Zulage Elemente in RC3**
Menge: 0,000 m2
DIN 276-18: 334
Leistungsbereiche: 026

**026.04.0280 Zulage Schallschutz R'w>40dB**
Menge: 0,000 m2
DIN 276-18: 334
Leistungsbereiche: 026

**026.04.0290 Zulage Nullschwelle PVC-Rahmentür**
Menge: 0,000 St
DIN 276-18: 334
Leistungsbereiche: 026

#### Titel 026.05 Alu-Fenster und -Türen

*Hinweis: Ausführungsbeschreibung Alufenster*

**026.05.0010 Alu-Fenster, 1flg, 88,5x138,5cm, Uw=1,3**
Menge: 0,000 St
DIN 276-18: 334
Leistungsbereiche: 026

**026.05.0020 Alu-Fenster, 1flg, 88,5x138,5cm, Uw=0,9**
Menge: 0,000 St
DIN 276-18: 334
Leistungsbereiche: 026

**026.05.0030 Alu-Fenster, 2flg, 163,5x138,5cm, Uw=1,3**
Menge: 0,000 St
DIN 276-18: 334
Leistungsbereiche: 026

**026.05.0040 Alu-Fenster, 2flg, 163,5x138,5cm, Uw=0,9**
Menge: 0,000 St
DIN 276-18: 334
Leistungsbereiche: 026

**026.05.0050 Alu-Fenster, 5tlg, 451x138,5cm, Uw=1,3**
Menge: 0,000 St
DIN 276-18: 334
Leistungsbereiche: 026

**026.05.0060 Alu-Fenster, 5tlg, 451x138,5cm, Uw=0,9**
Menge: 0,000 St
DIN 276-18: 334
Leistungsbereiche: 026

**026.05.0070 Alu-Verbundfenster, 1flg, 88,5x138,5cm**
Menge: 0,000 St
DIN 276-18: 334
Leistungsbereiche: 026

**026.05.0080 Alu-Verbundfenster, 2flg, 163,5x138,5cm**
Menge: 0,000 St
DIN 276-18: 334
Leistungsbereiche: 026

**026.05.0090 Alu-Verbundfenster, 5tlg, 451x138,5cm**
Menge: 0,000 St
DIN 276-18: 334
Leistungsbereiche: 026

**026.05.0100 Alu-Fenstertür, 1flg, 113,5x226cm, Uw=1,3**
Menge: 0,000 St
DIN 276-18: 334
Leistungsbereiche: 026

**026.05.0110 Alu-Fenstertür, 1flg, 113,5x226cm, Uw=0,9**
Menge: 0,000 St
DIN 276-18: 334
Leistungsbereiche: 026

**026.05.0120 Alu-Fenstertür, 2flg, 163,5x226cm, Uw=1,3**
Menge: 0,000 St
DIN 276-18: 334
Leistungsbereiche: 026

**026.05.0130 Alu-Fenstertür, 2flg, 163,5x226cm, Uw=0,9**
Menge: 0,000 St
DIN 276-18: 334
Leistungsbereiche: 026

**026.05.0140 Alu-Hebe-/Schiebetür, 351x226cm, Uw=1,3**
Menge: 0,000 St
DIN 276-18: 334
Leistungsbereiche: 026

**026.05.0150 Alu-Hebe-/Schiebetür, 351x226cm, Uw=0,9**
Menge: 0,000 St
DIN 276-18: 334
Leistungsbereiche: 026

**026.05.0160 Alu-Hauseingangstür, 113,5x226cm**
Menge: 0,000 St
DIN 276-18: 334
Leistungsbereiche: 026

**026.05.0170 Alu-Hauseingangstür, SL, 163,5x226cm**
Menge: 0,000 St
DIN 276-18: 334
Leistungsbereiche: 026

**026.05.0180 Alu-Hauseingangstür, SL + OL, 163,5x251cm**
Menge: 0,000 St
DIN 276-18: 334
Leistungsbereiche: 026

*Hinweis: ZULAGEN FÜR ALUFENSTER/-TÜREN*

**026.05.0190 Zulage 30mm Alu-Rahmenverbreiterung**
Menge: 0,000 m
DIN 276-18: 334
Leistungsbereiche: 026

**026.05.0200 Zulage 60mm Alu-Rahmenverbreiterung**
Menge: 0,000 m
DIN 276-18: 334
Leistungsbereiche: 026

**026.05.0210 Zulage 100mm Alu-Rahmenverbreiterung**
Menge: 0,000 m
DIN 276-18: 334
Leistungsbereiche: 026

**026.05.0220 Zulage 150mm Alu-Rahmenverbreiterung**
Menge: 0,000 m
DIN 276-18: 334
Leistungsbereiche: 026

**026.05.0230 Zulage hochdämmende Vorbau-Montagezarge**
Menge: 0,000 m
DIN 276-18: 334
Leistungsbereiche: 026

**026.05.0240 Zulage barrierefreie Systemtürschwelle**
Menge: 0,000 m
DIN 276-18: 334
Leistungsbereiche: 026

**026.05.0250 Zulage Montage Reedkontakt**
Menge: 0,000 St
DIN 276-18: 334
Leistungsbereiche: 026

**026.05.0260 Zulage Lüftungsfangschere**
Menge: 0,000 St
DIN 276-18: 334
Leistungsbereiche: 026

**026.05.0270 Zulage Beschläge, RC2N**
Menge: 0,000 St
DIN 276-18: 334
Leistungsbereiche: 026

**026.05.0280 Zulage Elemente in RC2**
Menge: 0,000 m2
DIN 276-18: 334
Leistungsbereiche: 026

**026.05.0290 Zulage Elemente in RC3**
Menge: 0,000 m2
DIN 276-18: 334
Leistungsbereiche: 026

**026.05.0300 Zulage erhöhte Schallschutzanforderung R'w>35dB**
Menge: 0,000 m2
DIN 276-18: 334
Leistungsbereiche: 026

**026.05.0310 Zulage erhöhte Schallschutzanforderung R'w>40dB**
Menge: 0,000 m2
DIN 276-18: 334
Leistungsbereiche: 026

**026.05.0320 Zulage Nullschwelle Alu-Rahmentür**
Menge: 0,000 St
DIN 276-18: 334
Leistungsbereiche: 026

#### Titel 026.06 Holz-Alu-Fenster und -Türen

*Hinweis: Ausführungsbeschreibung Holz-Alufenster*

**026.06.0010 Holz/Alu-Fenster, 1flg, 88,5x138,5cm, Uw=1,24**
Menge: 0,000 St
DIN 276-18: 334
Leistungsbereiche: 026

**026.06.0020 Holz/Alu-Fenster, 1flg, 88,5x138,5cm, Uw=0,85**
Menge: 0,000 St
DIN 276-18: 334
Leistungsbereiche: 026

**026.06.0030 Holz/Alu-Fenster, 2flg, 163,5x138,5cm, Uw=1,24**
Menge: 0,000 St
DIN 276-18: 334
Leistungsbereiche: 026

**026.06.0040 Holz/Alu-Fenster, 2flg, 163,5x138,5cm, Uw=0,85**
Menge: 0,000 St
DIN 276-18: 334
Leistungsbereiche: 026

**026.06.0050 Holz/Alu-Fenster, 5tlg, 451x138,5cm, Uw=1,24**
Menge: 0,000 St
DIN 276-18: 334
Leistungsbereiche: 026

**026.06.0060 Holz/Alu-Fenster, 5tlg, 451x138,5cm, Uw=0,85**
Menge: 0,000 St
DIN 276-18: 334
Leistungsbereiche: 026

**026.06.0070 Holz/Alu-Fenstertür, 113,5x226cm, Uw=1,24**
Menge: 0,000 St
DIN 276-18: 334
Leistungsbereiche: 026

**026.06.0080 Holz/Alu-Fenstertür, 113,5x226cm, Uw=0,85**
Menge: 0,000 St
DIN 276-18: 334
Leistungsbereiche: 026

**026.06.0090 Holz/Alu-Fenstertür, 2tlg, 163,5x226cm, Uw=1,24**
Menge: 0,000 St
DIN 276-18: 334
Leistungsbereiche: 026

**026.06.0100 Holz/Alu-Fenstertür, 2tlg, 163,5x226cm, Uw=0,85**
Menge: 0,000 St
DIN 276-18: 334
Leistungsbereiche: 026

**026.06.0110 Holz/Alu-Hebe-/Schiebetür, 351x226cm, Uw=1,24**
Menge: 0,000 St
DIN 276-18: 334
Leistungsbereiche: 026

**026.06.0120 Holz/Alu-Hebe-/Schiebetür, 351x226cm, Uw=0,85**
Menge: 0,000 St
DIN 276-18: 334
Leistungsbereiche: 026

**026.06.0130 Holz/Alu-Hauseingangstür, 113,5x226cm**
Menge: 0,000 St
DIN 276-18: 334
Leistungsbereiche: 026

**026.06.0140 Holz/Alu-Hauseingangstür, SL, 163,5x226cm**
Menge: 0,000 St
DIN 276-18: 334
Leistungsbereiche: 026

**026.06.0150 Holz/Alu-Hauseingangstür, SL + OL, 163,5x251cm**
Menge: 0,000 St
DIN 276-18: 334
Leistungsbereiche: 026

*Hinweis: ZULAGEN FÜR HOLZ-/ALUFENSTER*

**026.06.0160 Zulage 30mm Holz-Alu-Rahmenverbreiterung**
Menge: 0,000 m
DIN 276-18: 334
Leistungsbereiche: 026

**026.06.0170 Zulage 60mm Holz-Alu-Rahmenverbreiterung**
Menge: 0,000 m
DIN 276-18: 334
Leistungsbereiche: 026

**026.06.0180 Zulage 100mm Holz-Alu-Rahmenverbreiterung**
Menge: 0,000 m
DIN 276-18: 334
Leistungsbereiche: 026

**026.06.0190 Zulage 150mm Holz-Alu-Rahmenverbreiterung**
Menge: 0,000 m
DIN 276-18: 334
Leistungsbereiche: 026

**026.06.0200 Zulage hochdämmende Vorbau-Montagezarge**
Menge: 0,000 m
DIN 276-18: 334
Leistungsbereiche: 026

**026.06.0210 Zulage barrierefreie Systemtürschwelle**
Menge: 0,000 m
DIN 276-18: 334
Leistungsbereiche: 026

**026.06.0220 Zulage Lüftungsfangschere**
Menge: 0,000 St
DIN 276-18: 334
Leistungsbereiche: 026

**026.06.0230 Zulage Montage Reedkontakt**
Menge: 0,000 St
DIN 276-18: 334
Leistungsbereiche: 026

**026.06.0240 Zulage Beschläge, RC2N**
Menge: 0,000 St
DIN 276-18: 334
Leistungsbereiche: 026

**026.06.0250 Zulage Elemente in RC2**
Menge: 0,000 m2
DIN 276-18: 334
Leistungsbereiche: 026

**026.06.0260 Zulage Elemente in RC3**
Menge: 0,000 m2
DIN 276-18: 334
Leistungsbereiche: 026

**026.06.0270 Zulage erhöhte Schallschutzanforderung R'w>35dB**
Menge: 0,000 m2
DIN 276-18: 334
Leistungsbereiche: 026

**026.06.0280 Zulage erhöhte Schallschutzanforderung R'w>40dB**
Menge: 0,000 m2
DIN 276-18: 334
Leistungsbereiche: 026

**026.06.0290 Zulage Nullschwelle Holz-Alu-Rahmentür**
Menge: 0,000 St
DIN 276-18: 334
Leistungsbereiche: 026

#### Titel 026.07 Pfosten-Riegel-Fassade

*Hinweis: Ausführungsbeschreibung Alu-PR-Fassade*

**026.07.0010 Alu-PR-Fassade, Profilbreite 60mm**
Menge: 0,000 m2
DIN 276-18: 334
Leistungsbereiche: 026

**026.07.0020 Alu-PR-Fassade, Profilbreite 35mm**
Menge: 0,000 m2
DIN 276-18: 334
Leistungsbereiche: 026

**026.07.0030 Zulage Alu-Fensterelement, 1flg, 88,5x138,5cm**
Menge: 0,000 St
DIN 276-18: 334
Leistungsbereiche: 026

**026.07.0040 Zulage Alu-Glastürelement, 1flg, 113,5x251cm**
Menge: 0,000 St
DIN 276-18: 334
Leistungsbereiche: 026

**026.07.0050 Zulage Alu-Glastürelement, 2flg, 210x251cm**
Menge: 0,000 St
DIN 276-18: 334
Leistungsbereiche: 026

**026.07.0060 Außenfensterbank, Alu, T=<260mm**
Menge: 0,000 m
DIN 276-18: 334
Leistungsbereiche: 026

**026.07.0070 Mehrkosten, Alublech, Blindpaneel**
Menge: 0,000 m2
DIN 276-18: 334
Leistungsbereiche: 026

**026.07.0080 Zulage Öffnungsdämpfer/-begrenzer**
Menge: 0,000 St
DIN 276-18: 334
Leistungsbereiche: 026

**026.07.0090 Zulage elektromotorische Kippbetätigung**
Menge: 0,000 St
DIN 276-18: 334
Leistungsbereiche: 026

**026.07.0100 Zulage Verglasung in VSG**
Menge: 0,000 m2
DIN 276-18: 334
Leistungsbereiche: 026

**026.07.0110 Zulage 3fach-Verglasung**
Menge: 0,000 m2
DIN 276-18: 334
Leistungsbereiche: 026

**026.07.0120 Zulage Drücker EN1125, 1flg**
Menge: 0,000 St
DIN 276-18: 334
Leistungsbereiche: 026

**026.07.0130 Zulage Drücker EN1125, 2flg**
Menge: 0,000 St
DIN 276-18: 334
Leistungsbereiche: 026

**026.07.0140 Zulage Montage Reedkontakt**
Menge: 0,000 St
DIN 276-18: 334
Leistungsbereiche: 026

**026.07.0150 Zulage RC2, 1flg**
Menge: 0,000 St
DIN 276-18: 334
Leistungsbereiche: 026

**026.07.0160 Zulage RC2, 2flg**
Menge: 0,000 St
DIN 276-18: 334
Leistungsbereiche: 026

**026.07.0170 Zulage RC3, 1flg**
Menge: 0,000 St
DIN 276-18: 334
Leistungsbereiche: 026

**026.07.0180 Zulage RC3, 2flg**
Menge: 0,000 St
DIN 276-18: 334
Leistungsbereiche: 026

**026.07.0190 Zulage durchwurfhemmende Verglasung, P4A**
Menge: 0,000 m2
DIN 276-18: 334
Leistungsbereiche: 026

**026.07.0200 Zulage Schallschutz R'w>35dB**
Menge: 0,000 m2
DIN 276-18: 334
Leistungsbereiche: 026

**026.07.0210 Zulage Schallschutz R'w>40dB**
Menge: 0,000 m2
DIN 276-18: 334
Leistungsbereiche: 026

**026.07.0220 Zulage Lüftungsfangschere**
Menge: 0,000 St
DIN 276-18: 334
Leistungsbereiche: 026

#### Titel 026.08 Allgemeine Zulagen, Beschläge, materialunabhängig

**026.08.0010 einseitige Rollladenführungsschiene**
Menge: 0,000 m
DIN 276-18: 334
Leistungsbereiche: 026

**026.08.0020 beidseitige Rollladenführungsschiene**
Menge: 0,000 m
DIN 276-18: 334
Leistungsbereiche: 026

**026.08.0030 Zulage barrierefreie Schwelle**
Menge: 0,000 St
DIN 276-18: 334
Leistungsbereiche: 026

**026.08.0040 Zulage Beschlag Olive abschließbar**
Menge: 0,000 St
DIN 276-18: 334
Leistungsbereiche: 026

**026.08.0050 Zulage Beschlag Olive abnehmbar**
Menge: 0,000 St
DIN 276-18: 334
Leistungsbereiche: 026

**026.08.0060 Zulage Beschlag Kipp-vor-Dreh abschließbar**
Menge: 0,000 St
DIN 276-18: 334
Leistungsbereiche: 026

**026.08.0070 Zulage DK-Beschlag vollständigverdeckt**
Menge: 0,000 St
DIN 276-18: 334
Leistungsbereiche: 026

**026.08.0080 Zulage Öffnungsdämpfer/-begrenzer**
Menge: 0,000 St
DIN 276-18: 334
Leistungsbereiche: 026

**026.08.0090 Fensterfalzlüfter**
Menge: 0,000 St
DIN 276-18: 334
Leistungsbereiche: 026

**026.08.0100 Fensterrahmen-/Aufsatzlüfter**
Menge: 0,000 m
DIN 276-18: 334
Leistungsbereiche: 026

**026.08.0110 Zulage OTS, Gleitschiene, Gr. 4, 1flg**
Menge: 0,000 St
DIN 276-18: 334
Leistungsbereiche: 026

**026.08.0120 Zulage OTS, Gleitschiene, Gr. 4, 2flg**
Menge: 0,000 St
DIN 276-18: 334
Leistungsbereiche: 026

**026.08.0130 Zulage OTS, Gleitschiene, Gr. 5, 1flg**
Menge: 0,000 St
DIN 276-18: 334
Leistungsbereiche: 026

**026.08.0140 Zulage OTS, Gleitschiene, Gr. 5, 2flg**
Menge: 0,000 St
DIN 276-18: 334
Leistungsbereiche: 026

**026.08.0150 Zulage Bodentürschließer, Gr. 4, 1flg**
Menge: 0,000 St
DIN 276-18: 334
Leistungsbereiche: 026

**026.08.0160 Zulage Bodentürschließer, Gr. 5, 1flg**
Menge: 0,000 St
DIN 276-18: 334
Leistungsbereiche: 026

**026.08.0170 Drehflügeltürantrieb, 1flg**
Menge: 0,000 St
DIN 276-18: 334
Leistungsbereiche: 026

**026.08.0180 Drehflügeltürantrieb, 2flg**
Menge: 0,000 St
DIN 276-18: 334
Leistungsbereiche: 026

**026.08.0190 Zulage Motorschloss, 3-Punktverriegelung**
Menge: 0,000 St
DIN 276-18: 334
Leistungsbereiche: 026

**026.08.0200 Zulage Drücker EN1125, 1flg**
Menge: 0,000 St
DIN 276-18: 334
Leistungsbereiche: 026

**026.08.0210 Zulage Drücker EN1125, 2flg**
Menge: 0,000 St
DIN 276-18: 334
Leistungsbereiche: 026

**026.08.0220 Zulage Vorrüstung elektrischer Türöffner**
Menge: 0,000 St
DIN 276-18: 334
Leistungsbereiche: 026

**026.08.0230 Zulage Vorrüstung elektrischer Türantrieb**
Menge: 0,000 St
DIN 276-18: 334
Leistungsbereiche: 026

**026.08.0240 Fingerklemmschutz, Nebenschließkante**
Menge: 0,000 St
DIN 276-18: 334
Leistungsbereiche: 026

#### Titel 026.09 Wartung

*Hinweis: HINWEIS zu LV-Erstellung Wartung*

**026.09.0010 Wartung elektr. gesteuerte Türtechnik**
Menge: 0,000 St
DIN 276-18: 334
Leistungsbereiche: 026

**026.09.0020 Wartung manuelle Türtechnik**
Menge: 0,000 St
DIN 276-18: 334
Leistungsbereiche: 026

**026.09.0030 Wartung manuelle Fenstertechnik**
Menge: 0,000 psch
DIN 276-18: 334
Leistungsbereiche: 026

**026.09.0040 Wartung dauerelastische Anschlussfugen**
Menge: 0,000 psch
DIN 276-18: 334
Leistungsbereiche: 026

#### Titel 026.90 Stundenlohnarbeiten

*Hinweis: ABRECHNUNGSHINWEIS Stundenlohnarbeiten*

**026.90.0010 Stundensatz: Fachwerker**
*** Bedarfsposition ohne GB
Menge: 0,000 h
DIN 276-18: 339
Leistungsbereiche: 026

**026.90.0020 Stundensatz: Helfer**
*** Bedarfsposition ohne GB
Menge: 0,000 h
DIN 276-18: 339
Leistungsbereiche: 026

#### Titel 026.99 Kostenberechnungspauschale

**026.99.0010 Kostenberechnungspauschale: Fenster-/Außentürenarbeiten**
Menge: 0,000 psch
DIN 276-18: 399
Leistungsbereiche: 026

### Gewerk 027 Tischlerarbeiten

#### Titel 027.01 Fensterbänke, innen

##### Untertitel 027.01.01 Holz

**027.01.01.0010 Innenfensterbank, Eiche, 30x300mm**
Menge: 0,000 m
DIN 276-18: 334
Leistungsbereiche: 027

**027.01.01.0020 Innenfensterbank, Eiche, 40x400mm**
Menge: 0,000 m
DIN 276-18: 334
Leistungsbereiche: 027

**027.01.01.0030 Innenfensterbank mit Rinne, Eiche, 40x400mm**
Menge: 0,000 m
DIN 276-18: 334
Leistungsbereiche: 027

##### Untertitel 027.01.02 MDF

**027.01.02.0010 Innenfensterbank, MDF/HPL, 25x150mm**
Menge: 0,000 m
DIN 276-18: 334
Leistungsbereiche: 027

**027.01.02.0020 Innenfensterbank, MDF/HPL, 25x250mm**
Menge: 0,000 m
DIN 276-18: 334
Leistungsbereiche: 027

**027.01.02.0030 Innenfensterbank, MDF/HPL, 25x350mm**
Menge: 0,000 m
DIN 276-18: 334
Leistungsbereiche: 027

**027.01.02.0040 Innenfensterbank, MDF/HPL, 25x500mm**
Menge: 0,000 m
DIN 276-18: 334
Leistungsbereiche: 027

**027.01.02.0050 Innenfensterbank, L-Form, MDF/HPL, 25x150mm**
Menge: 0,000 m
DIN 276-18: 334
Leistungsbereiche: 027

**027.01.02.0060 Innenfensterbank, L-Form, MDF/HPL, 25x250mm**
Menge: 0,000 m
DIN 276-18: 334
Leistungsbereiche: 027

**027.01.02.0070 Innenfensterbank, L-Form, MDF/HPL, 25x350mm**
Menge: 0,000 m
DIN 276-18: 334
Leistungsbereiche: 027

**027.01.02.0080 Innenfensterbank, L-Form, MDF/HPL, 25x500mm**
Menge: 0,000 m
DIN 276-18: 334
Leistungsbereiche: 027

##### Untertitel 027.01.03 Zulagen

**027.01.03.0010 Zulage Eckausbildung Fensterbank**
Menge: 0,000 St
DIN 276-18: 334
Leistungsbereiche: 027

#### Titel 027.02 Treppen

##### Untertitel 027.02.01 Holzwangentreppen

*Hinweis: EINGESTEMMT*

**027.02.01.0010 Treppe, 1lfg, eingestemmt, Eiche, 7Stg, 1,00m**
Menge: 0,000 St
DIN 276-18: 351
Leistungsbereiche: 027

**027.02.01.0020 Treppe, 1lfg, eingestemmt, Kiefer, 7Stg, 1,00m**
Menge: 0,000 St
DIN 276-18: 351
Leistungsbereiche: 027

**027.02.01.0030 Treppe, 1lfg, eingestemmt, Rüster, 7Stg, 1,00m**
Menge: 0,000 St
DIN 276-18: 351
Leistungsbereiche: 027

**027.02.01.0040 Treppe, 2lfg, eingestemmt, Eiche, 15Stg, 1,00m**
Menge: 0,000 St
DIN 276-18: 351
Leistungsbereiche: 027

**027.02.01.0050 Treppe, 2lfg, eingestemmt, Kiefer, 15Stg, 1,00m**
Menge: 0,000 St
DIN 276-18: 351
Leistungsbereiche: 027

**027.02.01.0060 Treppe, 2lfg, eingestemmt, Rüster, 15Stg, 1,00m**
Menge: 0,000 St
DIN 276-18: 351
Leistungsbereiche: 027

**027.02.01.0070 Treppe, 1/4gewendelt, eingestemmt, Eiche, 15Stg, 1,00m**
Menge: 0,000 St
DIN 276-18: 351
Leistungsbereiche: 027

**027.02.01.0080 Treppe, 1/4gewendelt, eingestemmt, Kiefer, 15Stg, 1,00m**
Menge: 0,000 St
DIN 276-18: 351
Leistungsbereiche: 027

**027.02.01.0090 Treppe, 1/4gewendelt, eingestemmt, Rüster, 15Stg, 1,00m**
Menge: 0,000 St
DIN 276-18: 351
Leistungsbereiche: 027

**027.02.01.0100 Treppe, 1/2gewendelt, eingestemmt, Eiche, 15Stg, 1,00m**
Menge: 0,000 St
DIN 276-18: 351
Leistungsbereiche: 027

**027.02.01.0110 Treppe, 1/2gewendelt, eingestemmt, Kiefer, 15Stg, 1,00m**
Menge: 0,000 St
DIN 276-18: 351
Leistungsbereiche: 027

**027.02.01.0120 Treppe, 1/2gewendelt, eingestemmt, Rüster, 15Stg, 1,00m**
Menge: 0,000 St
DIN 276-18: 351
Leistungsbereiche: 027

*Hinweis: AUFGESATTELT*

**027.02.01.0130 Treppe, 1lfg, aufgesattelt, Eiche, 7Stg, 1,00m**
Menge: 0,000 St
DIN 276-18: 351
Leistungsbereiche: 027

**027.02.01.0140 Treppe, 1lfg, aufgesattelt, Kiefer, 7Stg, 1,00m**
Menge: 0,000 St
DIN 276-18: 351
Leistungsbereiche: 027

**027.02.01.0150 Treppe, 1lfg, aufgesattelt, Rüster, 7Stg, 1,00m**
Menge: 0,000 St
DIN 276-18: 351
Leistungsbereiche: 027

**027.02.01.0160 Treppe, 2lfg, aufgesattelt, Eiche, 15Stg, 1,00m**
Menge: 0,000 St
DIN 276-18: 351
Leistungsbereiche: 027

**027.02.01.0170 Treppe, 2lfg, aufgesattelt, Kiefer, 15Stg, 1,00m**
Menge: 0,000 St
DIN 276-18: 351
Leistungsbereiche: 027

**027.02.01.0180 Treppe, 2lfg, aufgesattelt, Rüster, 15Stg, 1,00m**
Menge: 0,000 St
DIN 276-18: 351
Leistungsbereiche: 027

**027.02.01.0190 Treppe, 1/4gewendelt, aufgesattelt, Eiche, 15Stg, 1,00m**
Menge: 0,000 St
DIN 276-18: 351
Leistungsbereiche: 027

**027.02.01.0200 Treppe, 1/4gewendelt, aufgesattelt, Kiefer, 15Stg, 1,00m**
Menge: 0,000 St
DIN 276-18: 351
Leistungsbereiche: 027

**027.02.01.0210 Treppe, 1/4gewendelt, aufgesattelt, Rüster, 15Stg, 1,00m**
Menge: 0,000 St
DIN 276-18: 351
Leistungsbereiche: 027

**027.02.01.0220 Treppe, 1/2gewendelt, aufgesattelt, Eiche, 15Stg, 1,00m**
Menge: 0,000 St
DIN 276-18: 351
Leistungsbereiche: 027

**027.02.01.0230 Treppe, 1/2gewendelt, aufgesattelt, Kiefer, 15Stg, 1,00m**
Menge: 0,000 St
DIN 276-18: 351
Leistungsbereiche: 027

**027.02.01.0240 Treppe, 1/2gewendelt, aufgesattelt, Rüster, 15Stg, 1,00m**
Menge: 0,000 St
DIN 276-18: 351
Leistungsbereiche: 027

##### Untertitel 027.02.02 Faltwerkstreppen

**027.02.02.0010 Treppe, 1lfg, Faltwerk, Eiche, 7Stg, 80cm**
Menge: 0,000 St
DIN 276-18: 351
Leistungsbereiche: 027

**027.02.02.0020 Treppe, 1lfg, Faltwerk, Rüster, 7Stg, 80cm**
Menge: 0,000 St
DIN 276-18: 351
Leistungsbereiche: 027

**027.02.02.0030 Treppe, 1lfg, Faltwerk, Eiche, 15Stg, 80cm**
Menge: 0,000 St
DIN 276-18: 351
Leistungsbereiche: 027

**027.02.02.0040 Treppe, 1lfg, Faltwerk, Rüster, 15Stg, 80cm**
Menge: 0,000 St
DIN 276-18: 351
Leistungsbereiche: 027

##### Untertitel 027.02.03 Raumspartreppen

**027.02.03.0010 Raumsparvollholztreppe, Fichte, 12Stg**
Menge: 0,000 St
DIN 276-18: 351
Leistungsbereiche: 027

##### Untertitel 027.02.04 Beläge

**027.02.04.0010 Tritt-/Setzstufe, gerade, Eiche, B=1,00m**
Menge: 0,000 St
DIN 276-18: 353
Leistungsbereiche: 027

**027.02.04.0020 Tritt-/Setzstufe, gerade, Kiefer, B=1,00m**
Menge: 0,000 St
DIN 276-18: 353
Leistungsbereiche: 027

**027.02.04.0030 Tritt-/Setzstufe, gerade, Rüster, B=1,00m**
Menge: 0,000 St
DIN 276-18: 353
Leistungsbereiche: 027

**027.02.04.0040 Tritt-/Setzstufe, gewendelt, Eiche, B=1,00m**
Menge: 0,000 St
DIN 276-18: 353
Leistungsbereiche: 027

**027.02.04.0050 Tritt-/Setzstufe, gewendelt, Kiefer, B=1,00m**
Menge: 0,000 St
DIN 276-18: 353
Leistungsbereiche: 027

**027.02.04.0060 Tritt-/Setzstufe, gewendelt, Rüster, B=1,00m**
Menge: 0,000 St
DIN 276-18: 353
Leistungsbereiche: 027

**027.02.04.0070 Podestbelag, Eiche, d=40mm**
Menge: 0,000 m2
DIN 276-18: 353
Leistungsbereiche: 027

**027.02.04.0080 Podestbelag, Kiefer, d=40mm**
Menge: 0,000 m2
DIN 276-18: 353
Leistungsbereiche: 027

**027.02.04.0090 Podestbelag, Rüster, d=40mm**
Menge: 0,000 m2
DIN 276-18: 353
Leistungsbereiche: 027

**027.02.04.0100 Sockelleiste, Eiche, 10x65mm**
Menge: 0,000 m
DIN 276-18: 353
Leistungsbereiche: 027

**027.02.04.0110 Sockelleiste, Eiche, 16x120mm**
Menge: 0,000 m
DIN 276-18: 353
Leistungsbereiche: 027

**027.02.04.0120 Sockelleiste, Eiche, 22x200mm**
Menge: 0,000 m
DIN 276-18: 353
Leistungsbereiche: 027

**027.02.04.0130 Sockelleiste, Kiefer, 10x65mm**
Menge: 0,000 m
DIN 276-18: 353
Leistungsbereiche: 027

**027.02.04.0140 Sockelleiste, Kiefer, 16x120mm**
Menge: 0,000 m
DIN 276-18: 353
Leistungsbereiche: 027

**027.02.04.0150 Sockelleiste, Kiefer, 22x200mm**
Menge: 0,000 m
DIN 276-18: 353
Leistungsbereiche: 027

**027.02.04.0160 Sockelleiste, Rüster, 10x65mm**
Menge: 0,000 m
DIN 276-18: 353
Leistungsbereiche: 027

**027.02.04.0170 Sockelleiste, Rüster, 16x120mm**
Menge: 0,000 m
DIN 276-18: 353
Leistungsbereiche: 027

**027.02.04.0180 Sockelleiste, Rüster, 22x200mm**
Menge: 0,000 m
DIN 276-18: 353
Leistungsbereiche: 027

##### Untertitel 027.02.05 Handläufe

**027.02.05.0010 Handlauf, gerade, Eiche, rechteckig, 60x20mm**
Menge: 0,000 m
DIN 276-18: 359
Leistungsbereiche: 027

**027.02.05.0020 Handlauf, gerade, Kiefer, rechteckig, 60x20mm**
Menge: 0,000 m
DIN 276-18: 359
Leistungsbereiche: 027

**027.02.05.0030 Handlauf, gerade, Rüster, rechteckig, 60x20mm**
Menge: 0,000 m
DIN 276-18: 359
Leistungsbereiche: 027

**027.02.05.0040 Handlauf, gerade, Eiche, rund, 42mm**
Menge: 0,000 m
DIN 276-18: 359
Leistungsbereiche: 027

**027.02.05.0050 Handlauf, gerade, Kiefer, rund, 42mm**
Menge: 0,000 m
DIN 276-18: 359
Leistungsbereiche: 027

**027.02.05.0060 Handlauf, gerade, Rüster, rund, 42mm**
Menge: 0,000 m
DIN 276-18: 359
Leistungsbereiche: 027

**027.02.05.0070 Handlauf, gerade, Eiche, profiliert, 45x80mm**
Menge: 0,000 m
DIN 276-18: 359
Leistungsbereiche: 027

**027.02.05.0080 Handlauf, gerade, Kiefer, profiliert, 45x80mm**
Menge: 0,000 m
DIN 276-18: 359
Leistungsbereiche: 027

**027.02.05.0090 Handlauf, gerade, Rüster, profiliert, 45x80mm**
Menge: 0,000 m
DIN 276-18: 359
Leistungsbereiche: 027

**027.02.05.0100 Handlauf, geschwungen, Eiche, rechteckig, 60x20mm**
Menge: 0,000 m
DIN 276-18: 359
Leistungsbereiche: 027

**027.02.05.0110 Handlauf, geschwungen, Kiefer, rechteckig, 60x20mm**
Menge: 0,000 m
DIN 276-18: 359
Leistungsbereiche: 027

**027.02.05.0120 Handlauf, geschwungen, Rüster, rechteckig, 60x20mm**
Menge: 0,000 m
DIN 276-18: 359
Leistungsbereiche: 027

**027.02.05.0130 Handlauf, geschwungen, Eiche, rund, 42mm**
Menge: 0,000 m
DIN 276-18: 359
Leistungsbereiche: 027

**027.02.05.0140 Handlauf, geschwungen, Kiefer, rund, 42mm**
Menge: 0,000 m
DIN 276-18: 359
Leistungsbereiche: 027

**027.02.05.0150 Handlauf, geschwungen, Rüster, rund, 42mm**
Menge: 0,000 m
DIN 276-18: 359
Leistungsbereiche: 027

**027.02.05.0160 Handlauf, geschwungen, Eiche, profiliert, 45x80mm**
Menge: 0,000 m
DIN 276-18: 359
Leistungsbereiche: 027

**027.02.05.0170 Handlauf, geschwungen, Kiefer, profiliert, 45x80mm**
Menge: 0,000 m
DIN 276-18: 359
Leistungsbereiche: 027

**027.02.05.0180 Handlauf, geschwungen, Rüster, profiliert, 45x80mm**
Menge: 0,000 m
DIN 276-18: 359
Leistungsbereiche: 027

**027.02.05.0190 Zulage Krümmling, Holzhandlauf**
Menge: 0,000 St
DIN 276-18: 359
Leistungsbereiche: 027

##### Untertitel 027.02.06 Treppengeländer

**027.02.06.0010 Geländer, gerade, Eiche, Rechteckhandlauf**
Menge: 0,000 m
DIN 276-18: 359
Leistungsbereiche: 027

**027.02.06.0020 Geländer, gerade, Eiche, Rundhandlauf**
Menge: 0,000 m
DIN 276-18: 359
Leistungsbereiche: 027

**027.02.06.0030 Geländer ,gerade ,Eiche, profilierter Handlauf**
Menge: 0,000 m
DIN 276-18: 359
Leistungsbereiche: 027

**027.02.06.0040 Geländer, gerade, Kiefer, Rechteckhandlauf**
Menge: 0,000 m
DIN 276-18: 359
Leistungsbereiche: 027

**027.02.06.0050 Geländer, gerade, Kiefer, Rundhandlauf**
Menge: 0,000 m
DIN 276-18: 359
Leistungsbereiche: 027

**027.02.06.0060 Geländer ,gerade, Kiefer, profilierter Handlauf**
Menge: 0,000 m
DIN 276-18: 359
Leistungsbereiche: 027

**027.02.06.0070 Geländer, gerade, Rüster, Rechteckhandlauf**
Menge: 0,000 m
DIN 276-18: 359
Leistungsbereiche: 027

**027.02.06.0080 Geländer, gerade, Rüster, Rundhandlauf**
Menge: 0,000 m
DIN 276-18: 359
Leistungsbereiche: 027

**027.02.06.0090 Geländer, gerade, Rüster, profilierter Handlauf**
Menge: 0,000 m
DIN 276-18: 359
Leistungsbereiche: 027

**027.02.06.0100 Geländer, geschwungen, Eiche, Rechteckhandlauf**
Menge: 0,000 m
DIN 276-18: 359
Leistungsbereiche: 027

**027.02.06.0110 Geländer, geschwungen, Eiche, Rundhandlauf**
Menge: 0,000 m
DIN 276-18: 359
Leistungsbereiche: 027

**027.02.06.0120 Geländer, geschwungen, Eiche, profilierter Handlauf**
Menge: 0,000 m
DIN 276-18: 359
Leistungsbereiche: 027

**027.02.06.0130 Geländer, geschwungen, Kiefer, Rechteckhandlauf**
Menge: 0,000 m
DIN 276-18: 359
Leistungsbereiche: 027

**027.02.06.0140 Geländer, geschwungen, Kiefer, Rundhandlauf**
Menge: 0,000 m
DIN 276-18: 359
Leistungsbereiche: 027

**027.02.06.0150 Geländer, geschwungen, Kiefer, profilierter Handlauf**
Menge: 0,000 m
DIN 276-18: 359
Leistungsbereiche: 027

**027.02.06.0160 Geländer, geschwungen, Rüster, Rechteckhandlauf**
Menge: 0,000 m
DIN 276-18: 359
Leistungsbereiche: 027

**027.02.06.0170 Geländer, geschwungen, Rüster, Rundhandlauf**
Menge: 0,000 m
DIN 276-18: 359
Leistungsbereiche: 027

**027.02.06.0180 Geländer, geschwungen, Rüster, profilierter Handlauf**
Menge: 0,000 m
DIN 276-18: 359
Leistungsbereiche: 027

#### Titel 027.03 Wandbekleidungen

**027.03.0010 Wandbekleidung, MDF, Furnier, Holz-UK, H=<1,20m**
Menge: 0,000 m2
DIN 276-18: 345
Leistungsbereiche: 027

**027.03.0020 Wandbekleidung, MDF, Furnier, Holz-UK, H=<2,50m**
Menge: 0,000 m2
DIN 276-18: 345
Leistungsbereiche: 027

**027.03.0030 Wandbekleidung, CPL, Holz-UK, H=<1,20m**
Menge: 0,000 m2
DIN 276-18: 345
Leistungsbereiche: 027

**027.03.0040 Wandbekleidung, CPL, Holz-UK, H=<3,00m**
Menge: 0,000 m2
DIN 276-18: 345
Leistungsbereiche: 027

**027.03.0050 Akustikwandbekleidung, MDF, lackiert, Holz-UK, H=<4,00m**
Menge: 0,000 m2
DIN 276-18: 345
Leistungsbereiche: 027

**027.03.0060 Laibung Wandbekleidung, <30cm**
Menge: 0,000 m
DIN 276-18: 345
Leistungsbereiche: 027

**027.03.0070 Wandbekleidung, Glas, ESG, matt foliert, d=4mm**
Menge: 0,000 m2
DIN 276-18: 345
Leistungsbereiche: 027

**027.03.0080 Wandbekleidung, Glaspaneel, bedruckt**
Menge: 0,000 m2
DIN 276-18: 345
Leistungsbereiche: 027

**027.03.0090 Wandbekleidung, V2A-Blechpaneel, MDF, Holz-UK**
Menge: 0,000 m2
DIN 276-18: 345
Leistungsbereiche: 027

**027.03.0100 Bohrung in Glasbekleidung**
Menge: 0,000 St
DIN 276-18: 345
Leistungsbereiche: 027

**027.03.0110 Bohrung in V2A-Blechbekleidung**
Menge: 0,000 St
DIN 276-18: 345
Leistungsbereiche: 027

#### Titel 027.04 Umkleideeinrichtungen

*Hinweis: GARDEROBENSCHRANK*

**027.04.0010 Garderobenschrank, Stahl, 300x2000mm**
Menge: 0,000 St
DIN 276-18: 381
Leistungsbereiche: 027

**027.04.0020 Garderobenschrank, Stahl, 400x2000mm**
Menge: 0,000 St
DIN 276-18: 381
Leistungsbereiche: 027

**027.04.0030 Garderobenschrank, Z-Form, Stahl, 400x2000mm**
Menge: 0,000 St
DIN 276-18: 381
Leistungsbereiche: 027

**027.04.0040 Garderobenschrank, MDF/HPL, 300x2000mm**
Menge: 0,000 St
DIN 276-18: 381
Leistungsbereiche: 027

**027.04.0050 Garderobenschrank, MDF/HPL, 400x2000mm**
Menge: 0,000 St
DIN 276-18: 381
Leistungsbereiche: 027

**027.04.0060 Garderobenschrank, Z-Form, MDF/HPL, 400x2000mm**
Menge: 0,000 St
DIN 276-18: 381
Leistungsbereiche: 027

**027.04.0070 Garderobenschrank, Stahl/MDF, 300x2000mm**
Menge: 0,000 St
DIN 276-18: 381
Leistungsbereiche: 027

**027.04.0080 Garderobenschrank, Stahl/MDF, 400x2000mm**
Menge: 0,000 St
DIN 276-18: 381
Leistungsbereiche: 027

**027.04.0090 Garderobenschrank, Z-Form, Stahl/MDF, 400x2000mm**
Menge: 0,000 St
DIN 276-18: 381
Leistungsbereiche: 027

*Hinweis: SITZBÄNKE*

**027.04.0100 Garderobensitzbank, B=350mm, L=1,00m**
Menge: 0,000 St
DIN 276-18: 381
Leistungsbereiche: 027

**027.04.0110 Umkleidebänke, doppelseitig, Stahl, L=1,60m**
Menge: 0,000 St
DIN 276-18: 381
Leistungsbereiche: 027

#### Titel 027.05 Wickeltische

**027.05.0010 Wickeltisch, 125x75x105cm, MDF/HPL**
Menge: 0,000 St
DIN 276-18: 381
Leistungsbereiche: 027

#### Titel 027.06 Teeküchen

**027.06.0010 Teeküche, MDF/CPL, Standard, ca. 240cm**
Menge: 0,000 St
DIN 276-18: 381
Leistungsbereiche: 027

**027.06.0020 Teeküche, MDF/CPL, Standard, ca. 300cm**
Menge: 0,000 St
DIN 276-18: 381
Leistungsbereiche: 027

**027.06.0030 Teeküche, MDF/Furnier, hochwertig, ca. 240cm**
Menge: 0,000 St
DIN 276-18: 381
Leistungsbereiche: 027

**027.06.0040 Teeküche, MDF/Furnier, hochwertig, ca. 300cm**
Menge: 0,000 St
DIN 276-18: 381
Leistungsbereiche: 027

*Hinweis: SONSTIGES*

**027.06.0050 Spritzschutz, HPL-Laminat, 2mm, 50x60cm**
Menge: 0,000 St
DIN 276-18: 381
Leistungsbereiche: 027

**027.06.0060 Spritzschutz, Glas, 4mm, 50x60cm**
Menge: 0,000 St
DIN 276-18: 381
Leistungsbereiche: 027

**027.06.0070 Aussparung Spritzschutz HPL**
Menge: 0,000 St
DIN 276-18: 381
Leistungsbereiche: 027

**027.06.0080 Aussparung Spritzschutz Glas**
Menge: 0,000 St
DIN 276-18: 381
Leistungsbereiche: 027

#### Titel 027.07 Einbauschränke

*Hinweis: BÜROSCHRÄNKE*

**027.07.0010 Schrank, MDF lackiert, 100x240x60cm, Fachböden, ohne Tür**
Menge: 0,000 St
DIN 276-18: 381
Leistungsbereiche: 027

**027.07.0020 Schrank, MDF lackiert, 120x240x60cm, Fachböden, Schubkästen, Tür**
Menge: 0,000 St
DIN 276-18: 381
Leistungsbereiche: 027

**027.07.0030 Schrank, MDF lackiert, 180x240x60cm, Fachböden, Tür**
Menge: 0,000 St
DIN 276-18: 381
Leistungsbereiche: 027

**027.07.0040 Schrank, MDF/HPL, 100x240x60cm, Fachböden, ohne Tür**
Menge: 0,000 St
DIN 276-18: 381
Leistungsbereiche: 027

**027.07.0050 Schrank, MDF/HPL, 120x240x60cm, Fachböden, Schubkästen, Tür**
Menge: 0,000 St
DIN 276-18: 381
Leistungsbereiche: 027

**027.07.0060 Schrank, MDF/HPL, 180x240x60cm, Fachböden, Tür**
Menge: 0,000 St
DIN 276-18: 381
Leistungsbereiche: 027

**027.07.0070 Schrank, Furnier, 100x240x60cm, Fachböden, ohne Tür**
Menge: 0,000 St
DIN 276-18: 381
Leistungsbereiche: 027

**027.07.0080 Schrank, Furnier, 120x240x60cm, Fachböden, Schubkästen, Tür**
Menge: 0,000 St
DIN 276-18: 381
Leistungsbereiche: 027

**027.07.0090 Schrank, Furnier, 180x240x60cm, Fachböden, Tür**
Menge: 0,000 St
DIN 276-18: 381
Leistungsbereiche: 027

*Hinweis: AKTENREGAL/AKTENSCHRANK*

**027.07.0100 Schrank, MDF lackiert, 100x240x40cm, Fachböden, ohne Tür**
Menge: 0,000 St
DIN 276-18: 381
Leistungsbereiche: 027

**027.07.0110 Schrank, MDF lackiert, 120x240x40cm, Fachböden, Schubkästen, Tür**
Menge: 0,000 St
DIN 276-18: 381
Leistungsbereiche: 027

**027.07.0120 Schrank, MDF lackiert, 180x240x40cm, Fachböden, Tür**
Menge: 0,000 St
DIN 276-18: 381
Leistungsbereiche: 027

**027.07.0130 Schrank, MDF/HPL, 100x240x40cm, Fachböden, ohne Tür**
Menge: 0,000 St
DIN 276-18: 381
Leistungsbereiche: 027

**027.07.0140 Schrank, MDF/HPL, 120x240x40cm, Fachböden, Schubkästen, Tür**
Menge: 0,000 St
DIN 276-18: 381
Leistungsbereiche: 027

**027.07.0150 Schrank, MDF/HPL, 180x240x40cm, Fachböden, Tür**
Menge: 0,000 St
DIN 276-18: 381
Leistungsbereiche: 027

**027.07.0160 Schrank, Furnier, 100x240x40cm, Fachböden, ohne Tür**
Menge: 0,000 St
DIN 276-18: 381
Leistungsbereiche: 027

**027.07.0170 Schrank, Furnier, 120x240x40cm, Fachböden, Schubkästen, Tür**
Menge: 0,000 St
DIN 276-18: 381
Leistungsbereiche: 027

**027.07.0180 Schrank, Furnier, 180x240x40cm, Fachböden, Tür**
Menge: 0,000 St
DIN 276-18: 381
Leistungsbereiche: 027

*Hinweis: KLEIDERSCHRÄNKE*

**027.07.0190 Schrank, MDF lackiert, 100x240x60cm, Fachböden, Schubkästen, Drehtür**
Menge: 0,000 St
DIN 276-18: 381
Leistungsbereiche: 027

**027.07.0200 Schrank, MDF lackiert, 120x240x60cm, Fachböden, Schubkästen, Drehtür**
Menge: 0,000 St
DIN 276-18: 381
Leistungsbereiche: 027

**027.07.0210 Schrank, MDF lackiert, 180x240x60cm, Fachböden, Schubkästen, Drehtür**
Menge: 0,000 St
DIN 276-18: 381
Leistungsbereiche: 027

**027.07.0220 Schrank, MDF lackiert, 200x240x60cm, Fachböden, Schiebetür**
Menge: 0,000 St
DIN 276-18: 381
Leistungsbereiche: 027

**027.07.0230 Schrank, MDF lackiert, 240x240x60cm, Fachböden, Schubkästen, Schiebetür**
Menge: 0,000 St
DIN 276-18: 381
Leistungsbereiche: 027

**027.07.0240 Schrank, MDF lackiert, 300x240x60cm, Fachböden, Schubkästen, Schiebetür**
Menge: 0,000 St
DIN 276-18: 381
Leistungsbereiche: 027

**027.07.0250 Schrank, MDF/HPL, 100x240x60cm, Fachböden, Schubkästen, Drehtür**
Menge: 0,000 St
DIN 276-18: 381
Leistungsbereiche: 027

**027.07.0260 Schrank, MDF/HPL, 120x240x60cm, Fachböden, Schubkästen, Drehtür**
Menge: 0,000 St
DIN 276-18: 381
Leistungsbereiche: 027

**027.07.0270 Schrank, MDF/HPL, 180x240x60cm, Fachböden, Schubkästen, Drehtür**
Menge: 0,000 St
DIN 276-18: 381
Leistungsbereiche: 027

**027.07.0280 Schrank, MDF/HPL, 200x240x60cm, Fachböden, Schiebetür**
Menge: 0,000 St
DIN 276-18: 381
Leistungsbereiche: 027

**027.07.0290 Schrank, MDF/HPL, 240x240x60cm, Fachböden, Schubkästen, Schiebetür**
Menge: 0,000 St
DIN 276-18: 381
Leistungsbereiche: 027

**027.07.0300 Schrank, MDF/HPL, 300x240x60cm, Fachböden, Schubkästen, Schiebetür**
Menge: 0,000 St
DIN 276-18: 381
Leistungsbereiche: 027

**027.07.0310 Schrank, Furnier, 100x240x60cm, Fachböden, Schubkästen, Drehtür**
Menge: 0,000 St
DIN 276-18: 381
Leistungsbereiche: 027

**027.07.0320 Schrank, Furnier, 120x240x60cm, Fachböden, Schubkästen, Drehtür**
Menge: 0,000 St
DIN 276-18: 381
Leistungsbereiche: 027

**027.07.0330 Schrank, Furnier, 180x240x60cm, Fachböden, Schubkästen, Drehtür**
Menge: 0,000 St
DIN 276-18: 381
Leistungsbereiche: 027

**027.07.0340 Schrank, Furnier, 200x240x60cm, Fachböden, Schiebetür**
Menge: 0,000 St
DIN 276-18: 381
Leistungsbereiche: 027

**027.07.0350 Schrank, Furnier, 240x240x60cm, Fachböden, Schubkästen, Schiebetür**
Menge: 0,000 St
DIN 276-18: 381
Leistungsbereiche: 027

**027.07.0360 Schrank, Furnier, 300x240x60cm, Fachböden, Schubkästen, Schiebetür**
Menge: 0,000 St
DIN 276-18: 381
Leistungsbereiche: 027

*Hinweis: SCHUHSCHRÄNKE*

**027.07.0370 Schrank, MDF lackiert, 100x130x40cm, Fachböden, Drehtür**
Menge: 0,000 St
DIN 276-18: 381
Leistungsbereiche: 027

**027.07.0380 Schrank, MDF lackiert, 140x130x40cm, Fachböden, Drehtür**
Menge: 0,000 St
DIN 276-18: 381
Leistungsbereiche: 027

**027.07.0390 Schrank, MDF lackiert, 140x180x40cm, Fachböden, Schubkästen, Drehtür**
Menge: 0,000 St
DIN 276-18: 381
Leistungsbereiche: 027

**027.07.0400 Schrank, MDF lackiert, 180x180x40cm, Fachböden, Drehtür**
Menge: 0,000 St
DIN 276-18: 381
Leistungsbereiche: 027

**027.07.0410 Schrank, MDF/HPL, 100x130x40cm, Fachböden, Drehtür**
Menge: 0,000 St
DIN 276-18: 381
Leistungsbereiche: 027

**027.07.0420 Schrank, MDF/HPL, 140x130x40cm, Fachböden, Drehtür**
Menge: 0,000 St
DIN 276-18: 381
Leistungsbereiche: 027

**027.07.0430 Schrank, MDF/HPL, 140x180x40cm, Fachböden, Schubkästen, Drehtür**
Menge: 0,000 St
DIN 276-18: 381
Leistungsbereiche: 027

**027.07.0440 Schrank, MDF/HPL, 180x180x40cm, Fachböden, Drehtür**
Menge: 0,000 St
DIN 276-18: 381
Leistungsbereiche: 027

**027.07.0450 Schrank, Furnier, 100x130x40cm, Fachböden, Drehtür**
Menge: 0,000 St
DIN 276-18: 381
Leistungsbereiche: 027

**027.07.0460 Schrank, Furnier, 140x130x40cm, Fachböden, Drehtür**
Menge: 0,000 St
DIN 276-18: 381
Leistungsbereiche: 027

**027.07.0470 Schrank, Furnier, 140x180x40cm, Fachböden, Schubkästen, Drehtür**
Menge: 0,000 St
DIN 276-18: 381
Leistungsbereiche: 027

**027.07.0480 Schrank, Furnier, 180x180x40cm, Fachböden, Drehtür**
Menge: 0,000 St
DIN 276-18: 381
Leistungsbereiche: 027

*Hinweis: VORRATSSCHRÄNKE*

**027.07.0490 Schrank, MDF lackiert, 30x240x60cm, Fachböden, Drehtür**
Menge: 0,000 St
DIN 276-18: 381
Leistungsbereiche: 027

**027.07.0500 Schrank, MDF lackiert, 60x240x60cm, Fachböden, Drehtür**
Menge: 0,000 St
DIN 276-18: 381
Leistungsbereiche: 027

**027.07.0510 Schrank, MDF lackiert, 30x240x60cm, Fachböden, Auszug, Drehtür**
Menge: 0,000 St
DIN 276-18: 381
Leistungsbereiche: 027

**027.07.0520 Schrank, MDF lackiert, 60x240x60cm, Fachböden, Auszug, Drehtür**
Menge: 0,000 St
DIN 276-18: 381
Leistungsbereiche: 027

**027.07.0530 Schrank, MDF/HPL, 30x240x60cm, Fachböden, Drehtür**
Menge: 0,000 m3
DIN 276-18: 381
Leistungsbereiche: 027

**027.07.0540 Schrank, MDF/HPL, 60x240x60cm, Fachböden, Drehtür**
Menge: 0,000 St
DIN 276-18: 381
Leistungsbereiche: 027

**027.07.0550 Schrank, MDF/HPL, 30x240x60cm, Fachböden, Auszug, Drehtür**
Menge: 0,000 St
DIN 276-18: 381
Leistungsbereiche: 027

**027.07.0560 Schrank, MDF/HPL, 60x240x60cm, Fachböden, Auszug, Drehtür**
Menge: 0,000 St
DIN 276-18: 381
Leistungsbereiche: 027

**027.07.0570 Schrank, Furnier, 30x240x60cm, Fachböden, Drehtür**
Menge: 0,000 St
DIN 276-18: 381
Leistungsbereiche: 027

**027.07.0580 Schrank, Furnier, 60x240x60cm, Fachböden, Drehtür**
Menge: 0,000 St
DIN 276-18: 381
Leistungsbereiche: 027

**027.07.0590 Schrank, Furnier, 30x240x60cm, Fachböden, Auszug, Drehtür**
Menge: 0,000 St
DIN 276-18: 381
Leistungsbereiche: 027

**027.07.0600 Schrank, Furnier, 60x240x60cm, Fachböden, Auszug, Drehtür**
Menge: 0,000 St
DIN 276-18: 381
Leistungsbereiche: 027

#### Titel 027.08 Sonstige Tischlerarbeiten

*Hinweis: RAMMSCHUTZ, WAND*

**027.08.0010 Bohlen auf Wand, Nadelholz, 240x28mm**
Menge: 0,000 m
DIN 276-18: 349
Leistungsbereiche: 027

**027.08.0020 Bohlen auf Wand, PE, 240x28mm**
Menge: 0,000 m
DIN 276-18: 349
Leistungsbereiche: 027

**027.08.0030 Bohlen auf Wand, Vollkunststoff, 240x28mm**
Menge: 0,000 m
DIN 276-18: 349
Leistungsbereiche: 027

**027.08.0040 Bohlen auf Wand, Holz, 140x18mm**
Menge: 0,000 m2
DIN 276-18: 349
Leistungsbereiche: 027

*Hinweis: RAMMSCHUTZ, SOCKEL*

**027.08.0050 Bohlen, Sockel, Nadelholz, 240x40mm, geölt**
Menge: 0,000 m
DIN 276-18: 349
Leistungsbereiche: 027

**027.08.0060 Bohlen, Sockel, Nadelholz, 240x40mm, lackiert**
Menge: 0,000 m
DIN 276-18: 349
Leistungsbereiche: 027

**027.08.0070 Bohlen, Sockel, PE, 240x40mm**
Menge: 0,000 m
DIN 276-18: 349
Leistungsbereiche: 027

*Hinweis: RAMMSCHUTZ, BODEN*

**027.08.0080 Bohlen Boden, Nadelholz, 120x160mm, geölt**
Menge: 0,000 m
DIN 276-18: 349
Leistungsbereiche: 027

**027.08.0090 Bohlen Boden, Nadelholz, 120x160mm, lackiert**
Menge: 0,000 m
DIN 276-18: 349
Leistungsbereiche: 027

*Hinweis: ZULAGEN RAMM-/WANDSCHUTZ*

**027.08.0100 Zulage Innen-/Außenecke**
Menge: 0,000 St
DIN 276-18: 349
Leistungsbereiche: 027

**027.08.0110 Zulage Kantenausbildung, freie Enden**
Menge: 0,000 St
DIN 276-18: 349
Leistungsbereiche: 027

*Hinweis: WANDSCHUTZ, FLÄCHIG*

**027.08.0120 Wandschutz, flächig, Acryl-Vinyl, 2mm**
Menge: 0,000 m2
DIN 276-18: 349
Leistungsbereiche: 027

**027.08.0130 Wandschutz, flächig, HPL-Laminat, 9mm**
Menge: 0,000 m2
DIN 276-18: 349
Leistungsbereiche: 027

*Hinweis: TÜRSCHWELLE*

**027.08.0140 Türschwelle, innen, MDF, d=32mm, B=200mm**
Menge: 0,000 m
DIN 276-18: 344
Leistungsbereiche: 027

*Hinweis: TRESEN*

**027.08.0150 Empfangstresen, 2,60x0,80m**
Menge: 0,000 m
DIN 276-18: 381
Leistungsbereiche: 027

*Hinweis: SITZBANKKONSTRUKTION*

**027.08.0160 Sitzbankkonstruktion, Eiche**
Menge: 0,000 m
DIN 276-18: 381
Leistungsbereiche: 027

#### Titel 027.09 Instandsetzungen/Abbruch

##### Untertitel 027.09.01 Fensterbänke, innen

*Hinweis: HOLZ*

**027.09.01.0010 Fensterbank erneuern, d=28mm, T=<100mm**
Menge: 0,000 m
DIN 276-18: 395
Leistungsbereiche: 027

**027.09.01.0020 Fensterbank erneuern, d=28mm, T=<100mm, Kondensatrinne**
Menge: 0,000 m
DIN 276-18: 395
Leistungsbereiche: 027

**027.09.01.0030 Fensterbank erneuern, d=28mm, T=<200mm**
Menge: 0,000 m
DIN 276-18: 395
Leistungsbereiche: 027

**027.09.01.0040 Fensterbank erneuern, d=28mm, T=<200mm, Kondensatrinne**
Menge: 0,000 m
DIN 276-18: 395
Leistungsbereiche: 027

**027.09.01.0050 Fensterbank erneuern, d=28mm, T=<300mm**
Menge: 0,000 m
DIN 276-18: 395
Leistungsbereiche: 027

**027.09.01.0060 Fensterbank erneuern, d=28mm, T=<300mm, Kondensatrinne**
Menge: 0,000 m
DIN 276-18: 395
Leistungsbereiche: 027

##### Untertitel 027.09.02 Treppen

**027.09.02.0010 Treppenstufen, Holz, überarbeiten**
Menge: 0,000 m
DIN 276-18: 395
Leistungsbereiche: 027

**027.09.02.0020 Treppenpodest, Holz, überarbeiten**
Menge: 0,000 m2
DIN 276-18: 395
Leistungsbereiche: 027

**027.09.02.0030 Treppenhandlauf, Holz, überarbeiten**
Menge: 0,000 m
DIN 276-18: 395
Leistungsbereiche: 027

**027.09.02.0040 Holzflächen beizen, lackieren**
Menge: 0,000 m2
DIN 276-18: 395
Leistungsbereiche: 027

#### Titel 027.90 Stundenlohnarbeiten

*Hinweis: ABRECHNUNGSHINWEIS Stundenlohnarbeiten*

**027.90.0010 Stundensatz: Fachwerker**
*** Bedarfsposition ohne GB
Menge: 0,000 h
DIN 276-18: 399
Leistungsbereiche: 027

**027.90.0020 Stundensatz: Bauhelfer**
*** Bedarfsposition ohne GB
Menge: 0,000 h
DIN 276-18: 399
Leistungsbereiche: 027

#### Titel 027.99 Kostenberechnungspauschale

**027.99.0010 Kostenberechnungspauschale: Tischlerarbeiten**
Menge: 0,000 psch
DIN 276-18: 399
Leistungsbereiche: 027

### Gewerk 028 Parkett-/Holzpflasterarbeiten

#### Titel 028.01 Vorbereitende Arbeiten

*Hinweis: VERLEGUNG GEKLEBT*

**028.01.0010 Messung, Estrichfeuchte**
Menge: 0,000 psch
DIN 276-18: 353
Leistungsbereiche: 028

**028.01.0020 Rissaufweitung und -verdübelung**
Menge: 0,000 m
DIN 276-18: 353
Leistungsbereiche: 028

**028.01.0030 Haftgrund, nicht saugende Untergründe**
Menge: 0,000 m2
DIN 276-18: 353
Leistungsbereiche: 028

**028.01.0040 Tiefgrund, saugende Untergründe**
Menge: 0,000 m2
DIN 276-18: 353
Leistungsbereiche: 028

**028.01.0050 Nivellierausgleich, bis 3mm**
Menge: 0,000 m2
DIN 276-18: 353
Leistungsbereiche: 028

**028.01.0060 Nivellierausgleich, bis 8mm**
Menge: 0,000 m2
DIN 276-18: 353
Leistungsbereiche: 028

**028.01.0070 Nivellierausgleich, bis 12mm**
Menge: 0,000 m2
DIN 276-18: 353
Leistungsbereiche: 028

*Hinweis: VERLEGUNG AUF UNTERKONSTRUKTION*

**028.01.0080 Entkopplungsmatte**
Menge: 0,000 m2
DIN 276-18: 353
Leistungsbereiche: 028

**028.01.0090 Feuchtigkeitsbremse Epoxybeschichtung**
Menge: 0,000 m2
DIN 276-18: 353
Leistungsbereiche: 028

**028.01.0100 Bodenabdichtung, 1lg, V60S4, mäßige Beanspruchung**
Menge: 0,000 m2
DIN 276-18: 353
Leistungsbereiche: 028

**028.01.0110 Unterkonstruktion als Querkonstruktion**
Menge: 0,000 m2
DIN 276-18: 353
Leistungsbereiche: 028

**028.01.0120 Unterkonstruktion, OSB, d=22mm**
Menge: 0,000 m2
DIN 276-18: 353
Leistungsbereiche: 028

**028.01.0130 Unterkonstruktion, Rauspund, d=22mm**
Menge: 0,000 m2
DIN 276-18: 353
Leistungsbereiche: 028

#### Titel 028.02 Massivholzdielen

*Hinweis: MASSIVHOLZDIELEN - EICHE*

**028.02.0010 Massivholzdiele, Eiche, astfrei, 18x120x2400mm**
Menge: 0,000 m2
DIN 276-18: 353
Leistungsbereiche: 028

**028.02.0020 Massivholzdiele, Eiche, astfrei, 18x150x2400mm**
Menge: 0,000 m2
DIN 276-18: 353
Leistungsbereiche: 028

**028.02.0030 Massivholzdiele, Eiche, astfrei, 20x180x2400mm**
Menge: 0,000 m2
DIN 276-18: 353
Leistungsbereiche: 028

**028.02.0040 Massivholzdiele, Eiche, astfrei, 20x220x2400mm**
Menge: 0,000 m2
DIN 276-18: 353
Leistungsbereiche: 028

**028.02.0050 Massivholzdiele, Eiche, mit Ast, 18x120x2400mm**
Menge: 0,000 m2
DIN 276-18: 353
Leistungsbereiche: 028

**028.02.0060 Massivholzdiele, Eiche, mit Ast, 18x150x2400mm**
Menge: 0,000 m2
DIN 276-18: 353
Leistungsbereiche: 028

**028.02.0070 Massivholzdiele, Eiche, mit Ast, 20x180x2400mm**
Menge: 0,000 m2
DIN 276-18: 353
Leistungsbereiche: 028

**028.02.0080 Massivholzdiele, Eiche, mit Ast, 20x220x2400mm**
Menge: 0,000 m2
DIN 276-18: 353
Leistungsbereiche: 028

**028.02.0090 Massivholzdiele, Eiche, Risse, 18x120x2400mm**
Menge: 0,000 m2
DIN 276-18: 353
Leistungsbereiche: 028

**028.02.0100 Massivholzdiele, Eiche, Risse, 18x150x2400mm**
Menge: 0,000 m2
DIN 276-18: 353
Leistungsbereiche: 028

**028.02.0110 Massivholzdiele, Eiche, Risse, 20x180x2400mm**
Menge: 0,000 m2
DIN 276-18: 353
Leistungsbereiche: 028

**028.02.0120 Massivholzdiele, Eiche, Risse, 20x220x2400mm**
Menge: 0,000 m2
DIN 276-18: 353
Leistungsbereiche: 028

*Hinweis: MASSIVHOLZDIELEN - LÄRCHE*

**028.02.0130 Massivholzdiele, Lärche, astfrei, 18x120x2400mm**
Menge: 0,000 m2
DIN 276-18: 353
Leistungsbereiche: 028

**028.02.0140 Massivholzdiele, Lärche, astfrei, 18x150x2400mm**
Menge: 0,000 m2
DIN 276-18: 353
Leistungsbereiche: 028

**028.02.0150 Massivholzdiele, Lärche, astfrei, 20x180x2400mm**
Menge: 0,000 m2
DIN 276-18: 353
Leistungsbereiche: 028

**028.02.0160 Massivholzdiele, Lärche, astfrei, 20x220x2400mm**
Menge: 0,000 m2
DIN 276-18: 353
Leistungsbereiche: 028

**028.02.0170 Massivholzdiele, Lärche, mit Ast, 18x120x2400mm**
Menge: 0,000 m2
DIN 276-18: 353
Leistungsbereiche: 028

**028.02.0180 Massivholzdiele, Lärche, mit Ast, 18x150x2400mm**
Menge: 0,000 m2
DIN 276-18: 353
Leistungsbereiche: 028

**028.02.0190 Massivholzdiele, Lärche, mit Ast, 20x180x2400mm**
Menge: 0,000 m2
DIN 276-18: 353
Leistungsbereiche: 028

**028.02.0200 Massivholzdiele, Lärche, mit Ast, 20x220x2400mm**
Menge: 0,000 m2
DIN 276-18: 353
Leistungsbereiche: 028

*Hinweis: MASSIVHOLZDIELEN - AHORN*

**028.02.0210 Massivholzdiele, Ahorn, astfrei, 20x240x4000mm**
Menge: 0,000 m2
DIN 276-18: 353
Leistungsbereiche: 028

**028.02.0220 Massivholzdiele, Ahorn, astfrei, 20x300x4000mm**
Menge: 0,000 m2
DIN 276-18: 353
Leistungsbereiche: 028

*Hinweis: OBERFLÄCHENVERGÜTUNG*

**028.02.0230 Erstpflege Massivholzdielen**
Menge: 0,000 m2
DIN 276-18: 353
Leistungsbereiche: 028

#### Titel 028.03 Parkett

*Hinweis: MOSAIK-/STÄBCHENPARKETT*

**028.03.0010 Mosaikparkett, Eiche, geräuchert, 8x18x180mm**
Menge: 0,000 m2
DIN 276-18: 353
Leistungsbereiche: 028

**028.03.0020 Mosaikparkett, Eiche, geräuchert, 10x25x180mm**
Menge: 0,000 m2
DIN 276-18: 353
Leistungsbereiche: 028

*Hinweis: STABPARKETT*

**028.03.0030 Stabparkett, Eiche, astfrei, 15x70x400mm**
Menge: 0,000 m2
DIN 276-18: 353
Leistungsbereiche: 028

**028.03.0040 Stabparkett, Eiche, rustikal, 15x70x400mm**
Menge: 0,000 m2
DIN 276-18: 353
Leistungsbereiche: 028

**028.03.0050 Stabparkett, Ahorn, 15x70x400mm**
Menge: 0,000 m2
DIN 276-18: 353
Leistungsbereiche: 028

**028.03.0060 Stabparkett, Nussbaum, 15x70x400mm**
Menge: 0,000 m2
DIN 276-18: 353
Leistungsbereiche: 028

*Hinweis: HOCHKANTLAMELLENPARKETT (INDUSTRIEPARKETT)*

**028.03.0070 Hochkantlamellenparkett, Eiche, geräuchert, 20x6x115mm**
Menge: 0,000 m2
DIN 276-18: 353
Leistungsbereiche: 028

**028.03.0080 Hochkantlamellenparkett, Eiche, geräuchert, 35x8,5x165mm**
Menge: 0,000 m2
DIN 276-18: 353
Leistungsbereiche: 028

*Hinweis: STIRNHOLZPARKETT (HOLZPFLASTER)*

**028.03.0090 Stirnholzparkett, Kiefer, 40x40x40-120mm, RE/WE**
Menge: 0,000 m2
DIN 276-18: 353
Leistungsbereiche: 028

**028.03.0100 Stirnholzparkett, Kiefer, 60x60x60-120mm, WE**
Menge: 0,000 m2
DIN 276-18: 353
Leistungsbereiche: 028

**028.03.0110 Stirnholzparkett, Kiefer, 80x80x80-140mm, GE**
Menge: 0,000 m2
DIN 276-18: 353
Leistungsbereiche: 028

*Hinweis: FERTIGPARKETT*

**028.03.0120 Fertigparkett, Eiche, 2schichtig, d=10mm, verklebt**
Menge: 0,000 m2
DIN 276-18: 353
Leistungsbereiche: 028

**028.03.0130 Fertigparkett, Eiche, 3schichtig, d=15mm, schwimmend**
Menge: 0,000 m2
DIN 276-18: 353
Leistungsbereiche: 028

**028.03.0140 Fertigparkett, Ahorn, 2schichtig, d=10mm, verklebt**
Menge: 0,000 m2
DIN 276-18: 353
Leistungsbereiche: 028

**028.03.0150 Fertigparkett, Ahorn, 3schichtig, d=15mm, schwimmend**
Menge: 0,000 m2
DIN 276-18: 353
Leistungsbereiche: 028

**028.03.0160 Fertigparkett, Lärche, 2schichtig, d=10mm, verklebt**
Menge: 0,000 m2
DIN 276-18: 353
Leistungsbereiche: 028

**028.03.0170 Fertigparkett, Lärche, 3schichtig, d=15mm, schwimmend**
Menge: 0,000 m2
DIN 276-18: 353
Leistungsbereiche: 028

*Hinweis: KORKPARKETT*

**028.03.0180 Korkparkett, 300x300mm, d=6mm**
Menge: 0,000 m2
DIN 276-18: 353
Leistungsbereiche: 028

*Hinweis: SONSTIGES*

**028.03.0190 Zulage Oberfläche lackiert anstelle geölt**
Menge: 0,000 m2
DIN 276-18: 353
Leistungsbereiche: 028

**028.03.0200 Zulage Fischgrät, anstelle Würfel**
Menge: 0,000 m
DIN 276-18: 353
Leistungsbereiche: 028

**028.03.0210 Zulage Fischgrät, anstelle Schiffboden**
Menge: 0,000 m2
DIN 276-18: 353
Leistungsbereiche: 028

**028.03.0220 Zulage Randfries Fischgrät, B=30cm**
Menge: 0,000 m
DIN 276-18: 353
Leistungsbereiche: 028

*Hinweis: OBERFLÄCHENVERGÜTUNG*

**028.03.0230 Erstpflege Parkettboden**
Menge: 0,000 m2
DIN 276-18: 353
Leistungsbereiche: 028

#### Titel 028.04 Anarbeitung, An-/Abschlüsse

*Hinweis: EINBAUTEILE*

**028.04.0010 Revisionsdeckel belegen, 600x600mm**
Menge: 0,000 St
DIN 276-18: 353
Leistungsbereiche: 028

**028.04.0020 Bodentank belegen, eckig, 300x300mm**
Menge: 0,000 St
DIN 276-18: 353
Leistungsbereiche: 028

**028.04.0030 Bodentank belegen, rund, bis 300mm**
Menge: 0,000 St
DIN 276-18: 353
Leistungsbereiche: 028

*Hinweis: ANARBEITUNGEN/AUSSPARUNGEN*

**028.04.0040 Korkstreifen, B=10mm**
Menge: 0,000 m
DIN 276-18: 353
Leistungsbereiche: 028

**028.04.0050 Anpassung an Rundstütze, Ø40cm**
Menge: 0,000 St
DIN 276-18: 353
Leistungsbereiche: 028

**028.04.0060 Anpassung an Stütze, 35x35cm**
Menge: 0,000 St
DIN 276-18: 353
Leistungsbereiche: 028

**028.04.0070 Anpassung an Rundung, R=>2,00m**
Menge: 0,000 m
DIN 276-18: 353
Leistungsbereiche: 028

#### Titel 028.05 Sockel-/Abdeckleisten

**028.05.0010 Sockelleiste, Eiche, 10x60mm**
Menge: 0,000 m
DIN 276-18: 353
Leistungsbereiche: 028

**028.05.0020 Sockelleiste, Eiche, 15x120mm**
Menge: 0,000 m
DIN 276-18: 353
Leistungsbereiche: 028

**028.05.0030 Sockelleiste, Eiche, 22x200mm**
Menge: 0,000 m
DIN 276-18: 353
Leistungsbereiche: 028

**028.05.0040 Sockelleiste, Lärche, 10x60mm**
Menge: 0,000 m
DIN 276-18: 353
Leistungsbereiche: 028

**028.05.0050 Sockelleiste, Lärche, 15x120mm**
Menge: 0,000 m
DIN 276-18: 353
Leistungsbereiche: 028

**028.05.0060 Sockelleiste, Lärche, 22x200mm**
Menge: 0,000 m
DIN 276-18: 353
Leistungsbereiche: 028

**028.05.0070 Sockelleiste, Rüster, 10x60mm**
Menge: 0,000 m
DIN 276-18: 353
Leistungsbereiche: 028

**028.05.0080 Sockelleiste, Rüster, 15x120mm**
Menge: 0,000 m
DIN 276-18: 353
Leistungsbereiche: 028

**028.05.0090 Sockelleiste, Rüster, 22x200mm**
Menge: 0,000 m
DIN 276-18: 353
Leistungsbereiche: 028

**028.05.0100 Sockelleiste, Ahorn, 10x60mm**
Menge: 0,000 m
DIN 276-18: 353
Leistungsbereiche: 028

**028.05.0110 Sockelleiste, Ahorn, 15x120mm**
Menge: 0,000 m
DIN 276-18: 353
Leistungsbereiche: 028

**028.05.0120 Sockelleiste, Ahorn, 22x200mm**
Menge: 0,000 m
DIN 276-18: 353
Leistungsbereiche: 028

**028.05.0130 Sockelleiste, Nussbaum, 10x60mm**
Menge: 0,000 m
DIN 276-18: 353
Leistungsbereiche: 028

**028.05.0140 Sockelleiste, Nussbaum, 15x120mm**
Menge: 0,000 m
DIN 276-18: 353
Leistungsbereiche: 028

**028.05.0150 Sockelleiste, Nussbaum, 22x200mm**
Menge: 0,000 m
DIN 276-18: 353
Leistungsbereiche: 028

**028.05.0160 Sockelleiste, Kiefer, 10x60mm**
Menge: 0,000 m
DIN 276-18: 353
Leistungsbereiche: 028

**028.05.0170 Sockelleiste, Kiefer, 15x120mm**
Menge: 0,000 m
DIN 276-18: 353
Leistungsbereiche: 028

**028.05.0180 Sockelleiste, Kiefer, 22x200mm**
Menge: 0,000 m
DIN 276-18: 353
Leistungsbereiche: 028

*Hinweis: ZULAGEN*

**028.05.0190 Zulage Oberfläche lackiert**
Menge: 0,000 m
DIN 276-18: 353
Leistungsbereiche: 028

**028.05.0200 Zulage Sockel, Edelstahl, Stütze, Ø<400mm, H=6cm**
Menge: 0,000 St
DIN 276-18: 353
Leistungsbereiche: 028

#### Titel 028.06 Einbauteile

*Hinweis: SAUBERLAUFZONE*

**028.06.0010 Sauberlaufzone, Edelstahl, 40x60cm, Ripsprofil**
Menge: 0,000 St
DIN 276-18: 353
Leistungsbereiche: 028

**028.06.0020 Sauberlaufzone, Edelstahl, 60x80cm, Ripsprofil**
Menge: 0,000 St
DIN 276-18: 353
Leistungsbereiche: 028

**028.06.0030 Sauberlaufzone, Edelstahl, 100x150cm, Ripsprofil**
Menge: 0,000 St
DIN 276-18: 353
Leistungsbereiche: 028

**028.06.0040 Sauberlaufzone, Edelstahl, 150x200cm, Ripsprofil**
Menge: 0,000 St
DIN 276-18: 353
Leistungsbereiche: 028

**028.06.0050 Sauberlaufzone, Edelstahl, 200x300cm, Ripsprofil**
Menge: 0,000 St
DIN 276-18: 353
Leistungsbereiche: 028

**028.06.0060 Sauberlaufzone, Edelstahl, 40x60cm, Gummiprofil**
Menge: 0,000 St
DIN 276-18: 353
Leistungsbereiche: 028

**028.06.0070 Sauberlaufzone, Edelstahl, 60x80cm, Gummiprofil**
Menge: 0,000 St
DIN 276-18: 353
Leistungsbereiche: 028

**028.06.0080 Sauberlaufzone, Edelstahl, 100x150cm, Gummiprofil**
Menge: 0,000 km
DIN 276-18: 353
Leistungsbereiche: 028

**028.06.0090 Sauberlaufzone, Edelstahl, 150x200cm, Gummiprofil**
Menge: 0,000 St
DIN 276-18: 353
Leistungsbereiche: 028

**028.06.0100 Sauberlaufzone, Edelstahl, 200x300cm, Gummiprofil**
Menge: 0,000 St
DIN 276-18: 353
Leistungsbereiche: 028

**028.06.0110 Sauberlaufzone, Edelstahl, 40x60cm, Bürstenprofil**
Menge: 0,000 St
DIN 276-18: 353
Leistungsbereiche: 028

**028.06.0120 Sauberlaufzone, Edelstahl, 60x80cm, Bürstenprofil**
Menge: 0,000 St
DIN 276-18: 353
Leistungsbereiche: 028

**028.06.0130 Sauberlaufzone, Edelstahl, 100x150cm, Bürstenprofil**
Menge: 0,000 St
DIN 276-18: 353
Leistungsbereiche: 028

**028.06.0140 Sauberlaufzone, Edelstahl, 150x200cm, Bürstenprofil**
Menge: 0,000 St
DIN 276-18: 353
Leistungsbereiche: 028

**028.06.0150 Sauberlaufzone, Edelstahl, 200x300cm, Bürstenprofil**
Menge: 0,000 St
DIN 276-18: 353
Leistungsbereiche: 028

*Hinweis: TÜRSTOPPER*

**028.06.0160 Bodentürstopper, Alu, Ø45mm**
Menge: 0,000 St
DIN 276-18: 353
Leistungsbereiche: 028

**028.06.0170 Bodentürstopper, Alu, Ø100mm**
Menge: 0,000 St
DIN 276-18: 353
Leistungsbereiche: 028

**028.06.0180 Bodentürstopper, Edelstahl, Ø45mm**
Menge: 0,000 St
DIN 276-18: 353
Leistungsbereiche: 028

**028.06.0190 Bodentürstopper, Edelstahl, Ø100mm**
Menge: 0,000 St
DIN 276-18: 353
Leistungsbereiche: 028

**028.06.0200 Bodentürstopper, Messing, Ø45mm**
Menge: 0,000 St
DIN 276-18: 353
Leistungsbereiche: 028

**028.06.0210 Bodentürstopper, Messing, Ø100mm**
Menge: 0,000 St
DIN 276-18: 353
Leistungsbereiche: 028

#### Titel 028.07 Instandsetzungsarbeiten

*Hinweis: INSTANDSETZUNGSARBEITEN*

**028.07.0010 Bestandparkettboden schleifen**
Menge: 0,000 m2
DIN 276-18: 395
Leistungsbereiche: 028

*Hinweis: OBERFLÄCHENVERGÜTUNG*

**028.07.0020 Endbehandlung, Parkett, Hartöl**
Menge: 0,000 m2
DIN 276-18: 353
Leistungsbereiche: 028

**028.07.0030 Endbehandlung, Parkett wachsen**
Menge: 0,000 m2
DIN 276-18: 353
Leistungsbereiche: 028

**028.07.0040 Parkett schleifen/versiegeln, Wasserlack**
Menge: 0,000 m2
DIN 276-18: 353
Leistungsbereiche: 028

**028.07.0050 Parkett schleifen/versiegeln, PUR-Basis**
Menge: 0,000 m2
DIN 276-18: 353
Leistungsbereiche: 028

**028.07.0060 Endbehandlung Dielen, Hart-Öl-Wachs**
Menge: 0,000 m2
DIN 276-18: 353
Leistungsbereiche: 028

#### Titel 028.08 Schutzabdeckung

**028.08.0010 Schutzabdeckung, Boden, Vlies+OSB**
Menge: 0,000 m2
DIN 276-18: 393
Leistungsbereiche: 028

**028.08.0020 Schutzabdeckung, Boden, Alukarton**
Menge: 0,000 m2
DIN 276-18: 393
Leistungsbereiche: 028

#### Titel 028.90 Stundenlohnarbeiten

*Hinweis: ABRECHNUNGSHINWEIS Stundenlohnarbeiten*

**028.90.0010 Stundensatz: Fachwerker**
*** Bedarfsposition ohne GB
Menge: 0,000 h
DIN 276-18: 359
Leistungsbereiche: 028

**028.90.0020 Stundensatz: Bauhelfer**
*** Bedarfsposition ohne GB
Menge: 0,000 h
DIN 276-18: 359
Leistungsbereiche: 028

#### Titel 028.99 Kostenberechnungspauschale

**028.99.0010 Kostenberechnungspauschale: Parkett-/Holzpflasterarbeiten**
Menge: 0,000 psch
DIN 276-18: 399
Leistungsbereiche: 028

### Gewerk 029 Beschlagarbeiten

#### Titel 029.01 Z-Zentralschließanlage (mech.)

*Hinweis: DOPPELSCHLIESSZYLINDER*

**029.01.0010 Z-Zylinder, 135mm, Außentür**
Menge: 0,000 St
DIN 276-18: 344
Leistungsbereiche: 029

**029.01.0020 Z-Zylinder, 95mm, RR-Innentür**
Menge: 0,000 St
DIN 276-18: 344
Leistungsbereiche: 029

**029.01.0030 Z-Zylinder, 85mm, RR-Tür, innen**
Menge: 0,000 St
DIN 276-18: 344
Leistungsbereiche: 029

**029.01.0040 Z-Zylinder, 65mm, BS/SS-Tür, innen**
Menge: 0,000 St
DIN 276-18: 344
Leistungsbereiche: 029

**029.01.0050 Z-Zylinder, 55mm, Zimmertür**
Menge: 0,000 St
DIN 276-18: 344
Leistungsbereiche: 029

**029.01.0060 Mehr-/Minderlänge Z-Zylinder 5mm**
Menge: 0,000 St
DIN 276-18: 344
Leistungsbereiche: 029

*Hinweis: HALBZYLINDER*

**029.01.0070 Z-Zylinder, 35mm**
Menge: 0,000 St
DIN 276-18: 344
Leistungsbereiche: 029

**029.01.0080 Z-Zylinder, 25mm, Briefkasten**
Menge: 0,000 St
DIN 276-18: 344
Leistungsbereiche: 029

**029.01.0090 Mehr-/Minderlänge Z-Halbzylinder 5mm**
Menge: 0,000 St
DIN 276-18: 344
Leistungsbereiche: 029

*Hinweis: VORHÄNGESCHLÖSSER*

**029.01.0100 Vorhängeschloss, 50mm**
Menge: 0,000 St
DIN 276-18: 344
Leistungsbereiche: 029

**029.01.0110 Vorhängeschloss, 70mm**
Menge: 0,000 St
DIN 276-18: 344
Leistungsbereiche: 029

*Hinweis: ZULAGEN, SONSTIGES*

**029.01.0120 Zulage Not-/Gefahrfunktion**
Menge: 0,000 St
DIN 276-18: 344
Leistungsbereiche: 029

**029.01.0130 Zulage Knauf für Profilzylinder**
Menge: 0,000 St
DIN 276-18: 344
Leistungsbereiche: 029

**029.01.0140 Knaufzylinder mit Fluchttüreignung**
Menge: 0,000 St
DIN 276-18: 344
Leistungsbereiche: 029

**029.01.0150 Zulage Angriffswiderstandsklasse 2 für RC2**
Menge: 0,000 St
DIN 276-18: 344
Leistungsbereiche: 029

**029.01.0160 Zusatz-Schlüssel bei Erstbestellung**
Menge: 0,000 St
DIN 276-18: 344
Leistungsbereiche: 029

**029.01.0170 Zusatz-Schlüssel als Nachlieferung**
Menge: 0,000 St
DIN 276-18: 344
Leistungsbereiche: 029

*Hinweis: BLINDZYLINDER*

**029.01.0180 Blindzylinder, L=<135mm**
Menge: 0,000 St
DIN 276-18: 344
Leistungsbereiche: 029

**029.01.0190 Blindzylinder, L=<65mm**
Menge: 0,000 St
DIN 276-18: 344
Leistungsbereiche: 029

#### Titel 029.02 HS-Hauptschließanlage (mech.)

*Hinweis: DOPPELSCHLIESSZYLINDER*

**029.02.0010 HS-Zylinder, 135mm, Außentür**
Menge: 0,000 St
DIN 276-18: 344
Leistungsbereiche: 029

**029.02.0020 HS-Zylinder, 95mm, RR-Innentür**
Menge: 0,000 St
DIN 276-18: 344
Leistungsbereiche: 029

**029.02.0030 HS-Zylinder, 85mm, RR-Tür, innen**
Menge: 0,000 St
DIN 276-18: 344
Leistungsbereiche: 029

**029.02.0040 HS-Zylinder, 65mm, BS/SS-Tür, innen**
Menge: 0,000 St
DIN 276-18: 344
Leistungsbereiche: 029

**029.02.0050 HS-Zylinder, 55mm, Zimmertür**
Menge: 0,000 St
DIN 276-18: 344
Leistungsbereiche: 029

**029.02.0060 Mehr-/Minderlänge HS-Zylinder 5mm**
Menge: 0,000 St
DIN 276-18: 344
Leistungsbereiche: 029

*Hinweis: HALBZYLINDER*

**029.02.0070 HS-Zylinder, 35mm**
Menge: 0,000 St
DIN 276-18: 344
Leistungsbereiche: 029

**029.02.0080 HS-Zylinder, 25mm, Briefkasten**
Menge: 0,000 St
DIN 276-18: 344
Leistungsbereiche: 029

**029.02.0090 Mehr-/Minderlänge HS-Halbzylinder 5mm**
Menge: 0,000 St
DIN 276-18: 344
Leistungsbereiche: 029

*Hinweis: VORHÄNGESCHLÖSSER*

**029.02.0100 Vorhängeschloss, 50mm**
Menge: 0,000 St
DIN 276-18: 344
Leistungsbereiche: 029

**029.02.0110 Vorhängeschloss, 70mm**
Menge: 0,000 St
DIN 276-18: 344
Leistungsbereiche: 029

*Hinweis: ZULAGEN, SONSTIGES*

**029.02.0120 Zulage Not-/Gefahrfunktion**
Menge: 0,000 St
DIN 276-18: 344
Leistungsbereiche: 029

**029.02.0130 Zulage Knauf für Profilzylinder**
Menge: 0,000 St
DIN 276-18: 344
Leistungsbereiche: 029

**029.02.0140 Knaufzylinder mit Fluchttüreignung**
Menge: 0,000 St
DIN 276-18: 344
Leistungsbereiche: 029

**029.02.0150 Zulage Angriffswiderstandsklasse 2 für RC2**
Menge: 0,000 St
DIN 276-18: 344
Leistungsbereiche: 029

**029.02.0160 Zusatz-Schlüssel bei Erstbestellung**
Menge: 0,000 St
DIN 276-18: 344
Leistungsbereiche: 029

**029.02.0170 Zusatz-Schlüssel als Nachlieferung**
Menge: 0,000 St
DIN 276-18: 344
Leistungsbereiche: 029

*Hinweis: BLINDZYLINDER*

**029.02.0180 Blindzylinder, L=<135mm**
Menge: 0,000 St
DIN 276-18: 344
Leistungsbereiche: 029

**029.02.0190 Blindzylinder, L=<65mm**
Menge: 0,000 St
DIN 276-18: 344
Leistungsbereiche: 029

#### Titel 029.03 GHS-General-Hauptschließanlage (mech.)

*Hinweis: DOPPELSCHLIESSZYLINDER*

**029.03.0010 GHS-Zylinder, 135mm, Außentür**
Menge: 0,000 St
DIN 276-18: 344
Leistungsbereiche: 029

**029.03.0020 GHS-Zylinder, 95mm, RR-Innentür**
Menge: 0,000 St
DIN 276-18: 344
Leistungsbereiche: 029

**029.03.0030 GHS-Zylinder, 85mm, RR-Tür, innen**
Menge: 0,000 St
DIN 276-18: 344
Leistungsbereiche: 029

**029.03.0040 GHS-Zylinder, 65mm, BS/SS-Tür, innen**
Menge: 0,000 St
DIN 276-18: 344
Leistungsbereiche: 029

**029.03.0050 GHS-Zylinder, 55mm, Zimmertür**
Menge: 0,000 St
DIN 276-18: 344
Leistungsbereiche: 029

**029.03.0060 Mehr-/Minderlänge GHS-Zylinder 5mm**
Menge: 0,000 St
DIN 276-18: 344
Leistungsbereiche: 029

*Hinweis: HALBZYLINDER*

**029.03.0070 GHS-Zylinder, 35mm**
Menge: 0,000 St
DIN 276-18: 344
Leistungsbereiche: 029

**029.03.0080 GHS-Zylinder, 25mm, Briefkasten**
Menge: 0,000 St
DIN 276-18: 344
Leistungsbereiche: 029

**029.03.0090 Mehr-/Minderlänge GHS-Halbzylinder 5mm**
Menge: 0,000 St
DIN 276-18: 344
Leistungsbereiche: 029

*Hinweis: VORHÄNGESCHLÖSSER*

**029.03.0100 Vorhängeschloss, 50mm**
Menge: 0,000 St
DIN 276-18: 344
Leistungsbereiche: 029

**029.03.0110 Vorhängeschloss, 70mm**
Menge: 0,000 St
DIN 276-18: 344
Leistungsbereiche: 029

*Hinweis: ZULAGEN, SONSTIGES*

**029.03.0120 Zulage Not-/Gefahrfunktion**
Menge: 0,000 St
DIN 276-18: 344
Leistungsbereiche: 029

**029.03.0130 Zulage Knauf für Profilzylinder**
Menge: 0,000 St
DIN 276-18: 344
Leistungsbereiche: 029

**029.03.0140 Knaufzylinder mit Fluchttüreignung**
Menge: 0,000 St
DIN 276-18: 344
Leistungsbereiche: 029

**029.03.0150 Zulage Angriffswiderstandsklasse 2 für RC2**
Menge: 0,000 St
DIN 276-18: 344
Leistungsbereiche: 029

**029.03.0160 Zusatz-Schlüssel bei Erstbestellung**
Menge: 0,000 St
DIN 276-18: 344
Leistungsbereiche: 029

**029.03.0170 Zusatz-Schlüssel als Nachlieferung**
Menge: 0,000 St
DIN 276-18: 344
Leistungsbereiche: 029

*Hinweis: BLINDZYLINDER*

**029.03.0180 Blindzylinder, L=<135mm**
Menge: 0,000 St
DIN 276-18: 344
Leistungsbereiche: 029

**029.03.0190 Blindzylinder, L=<65mm**
Menge: 0,000 St
DIN 276-18: 344
Leistungsbereiche: 029

#### Titel 029.04 Mechatronische Schließanlage

*Hinweis: VERWALTUNGSPROGRAMM*

**029.04.0010 Programmier-, Verwaltungsprogramm**
Menge: 0,000 St
DIN 276-18: 344
Leistungsbereiche: 029

**029.04.0020 Programmiersystem/-medien**
Menge: 0,000 St
DIN 276-18: 344
Leistungsbereiche: 029

**029.04.0030 Notbestromung**
Menge: 0,000 St
DIN 276-18: 344
Leistungsbereiche: 029

*Hinweis: ZYLINDER MIT ELEKTRONISCHER FREIGABEEBENE*

**029.04.0040 Profildoppelzylinder, beidseitig mechatronisch, 30x30mm**
Menge: 0,000 St
DIN 276-18: 344
Leistungsbereiche: 029

**029.04.0050 Profildoppelzylinder, einseitig mechatronisch, 30x30mm**
Menge: 0,000 St
DIN 276-18: 344
Leistungsbereiche: 029

**029.04.0060 Profilhalbzylinder, mechatronisch, 30mm**
Menge: 0,000 St
DIN 276-18: 344
Leistungsbereiche: 029

**029.04.0070 mechatronischer Knaufzylinder mit Fluchttüreignung**
Menge: 0,000 St
DIN 276-18: 344
Leistungsbereiche: 029

*Hinweis: ZYLINDER OHNE ELEKTRONISCHE FREIGABEEBENE*

**029.04.0080 Profildoppelzylinder, mechatronisch, 60mm**
Menge: 0,000 St
DIN 276-18: 344
Leistungsbereiche: 029

**029.04.0090 Profilhalbzylinder, mechatronisch, 30mm**
Menge: 0,000 St
DIN 276-18: 344
Leistungsbereiche: 029

*Hinweis: ZULAGEN, SONSTIGES*

**029.04.0100 Zulage Mehrlänge je 10mm**
Menge: 0,000 St
DIN 276-18: 344
Leistungsbereiche: 029

**029.04.0110 Schlüssel, mechatronisch, mit elektronischer Freigabeebene**
Menge: 0,000 St
DIN 276-18: 344
Leistungsbereiche: 029

**029.04.0120 Schlüssel, mechatronisch, ohne elektronischer Freigabeebene**
Menge: 0,000 St
DIN 276-18: 344
Leistungsbereiche: 029

**029.04.0130 Gastschlüssel, umprogrammierbar**
Menge: 0,000 St
DIN 276-18: 344
Leistungsbereiche: 029

**029.04.0140 Feuerwehrschlüssel, nicht umprogrammierbar**
Menge: 0,000 St
DIN 276-18: 344
Leistungsbereiche: 029

#### Titel 029.05 Elektronische Schließanlage

*Hinweis: VERWALTUNGSPROGRAMM*

**029.05.0010 Programmier-, Verwaltungsprogramm**
Menge: 0,000 St
DIN 276-18: 344
Leistungsbereiche: 029

**029.05.0020 Programmiersystem/-medien**
Menge: 0,000 St
DIN 276-18: 344
Leistungsbereiche: 029

**029.05.0030 Notbestromung**
Menge: 0,000 St
DIN 276-18: 344
Leistungsbereiche: 029

*Hinweis: ELEKTRONISCHE ZYLINDER*

**029.05.0040 elektronischer Doppelknaufzylinder, 40x40mm**
Menge: 0,000 St
DIN 276-18: 344
Leistungsbereiche: 029

**029.05.0050 elektronischer Knaufzylinder, 40x40mm**
Menge: 0,000 St
DIN 276-18: 344
Leistungsbereiche: 029

**029.05.0060 elektronischer Halbzylinder**
Menge: 0,000 St
DIN 276-18: 344
Leistungsbereiche: 029

*Hinweis: SCHLIESSMEDIEN*

**029.05.0070 Aktivtransponder, Schlüsselanhänger**
Menge: 0,000 St
DIN 276-18: 344
Leistungsbereiche: 029

**029.05.0080 Passivtransponder, Schlüsselanhänger**
Menge: 0,000 St
DIN 276-18: 344
Leistungsbereiche: 029

**029.05.0090 Passivtransponder, Scheckkarte**
Menge: 0,000 St
DIN 276-18: 344
Leistungsbereiche: 029

*Hinweis: ZULAGEN, SONSTIGES*

**029.05.0100 Zulage Mehrlänge je 10mm**
Menge: 0,000 St
DIN 276-18: 344
Leistungsbereiche: 029

**029.05.0110 Zulage Eignung Außenbereich**
Menge: 0,000 St
DIN 276-18: 344
Leistungsbereiche: 029

**029.05.0120 Zulage Einbau in Panikschlösser**
Menge: 0,000 St
DIN 276-18: 344
Leistungsbereiche: 029

#### Titel 029.06 Sonstiges (schließanlagenübergreifend)

**029.06.0010 Schließplan, mechanische Schließanlage, 100St**
Menge: 0,000 psch
DIN 276-18: 344
Leistungsbereiche: 029

**029.06.0020 Schließplan, mechanische Schließanlage, 500St**
Menge: 0,000 psch
DIN 276-18: 344
Leistungsbereiche: 029

**029.06.0030 Schließplan, digitale Schließanlage, 100St**
Menge: 0,000 psch
DIN 276-18: 344
Leistungsbereiche: 029

**029.06.0040 Schließplan, digitale Schließanlage, 500St**
Menge: 0,000 psch
DIN 276-18: 344
Leistungsbereiche: 029

**029.06.0050 Schlüsselanhänger**
Menge: 0,000 St
DIN 276-18: 344
Leistungsbereiche: 029

**029.06.0060 Schlüsselschrank, 70 Haken**
Menge: 0,000 St
DIN 276-18: 344
Leistungsbereiche: 029

**029.06.0070 Schlüsselschrank, 140 Haken**
Menge: 0,000 St
DIN 276-18: 344
Leistungsbereiche: 029

**029.06.0080 Notschlüsselkasten, verglast, 120x160x50mm**
Menge: 0,000 St
DIN 276-18: 344
Leistungsbereiche: 029

#### Titel 029.07 Briefkastenanlage

**029.07.0010 Briefkastenanlage, freistehend, Alu, 6 Kästen, stehend**
Menge: 0,000 St
DIN 276-18: 381
Leistungsbereiche: 029

**029.07.0020 Briefkastenanlage, freistehend, V4A, 6 Kästen, stehend**
Menge: 0,000 St
DIN 276-18: 381
Leistungsbereiche: 029

**029.07.0030 Briefkastenanlage, freistehend, Alu, 6 Kästen, liegend**
Menge: 0,000 St
DIN 276-18: 381
Leistungsbereiche: 029

**029.07.0040 Briefkastenanlage, freistehend, V4A, 6 Kästen, liegend**
Menge: 0,000 St
DIN 276-18: 381
Leistungsbereiche: 029

**029.07.0050 Briefkastenanlage, wandhängend, Alu, 6 Kästen, stehend**
Menge: 0,000 St
DIN 276-18: 381
Leistungsbereiche: 029

**029.07.0060 Briefkastenanlage, wandhängend, V4A, 6 Kästen, stehend**
Menge: 0,000 St
DIN 276-18: 381
Leistungsbereiche: 029

**029.07.0070 Briefkastenanlage, Durchwurf, Alu, 6 Kästen, liegend**
Menge: 0,000 St
DIN 276-18: 381
Leistungsbereiche: 029

**029.07.0080 Briefkastenanlage, Durchwurf, V4A, 6 Kästen, liegend**
Menge: 0,000 St
DIN 276-18: 381
Leistungsbereiche: 029

**029.07.0090 Briefkastenanlage, Haustür, Alu, 6 Kästen, stehend**
Menge: 0,000 St
DIN 276-18: 381
Leistungsbereiche: 029

**029.07.0100 Briefkastenanlage, Haustür, V4A, 6 Kästen, stehend**
Menge: 0,000 St
DIN 276-18: 381
Leistungsbereiche: 029

**029.07.0110 Zulage Kommunikationsmodul**
Menge: 0,000 St
DIN 276-18: 381
Leistungsbereiche: 029

#### Titel 029.08 Drücker, Türschließer etc.

*Hinweis: INNENTÜRSCHLÖSSER*

**029.08.0010 Austausch BB-Schloss**
Menge: 0,000 St
DIN 276-18: 344
Leistungsbereiche: 029

**029.08.0020 Austausch BB-Schloss mit Garnitur + Rosetten**
Menge: 0,000 St
DIN 276-18: 344
Leistungsbereiche: 029

**029.08.0030 Austausch Bad-Schloss**
Menge: 0,000 St
DIN 276-18: 344
Leistungsbereiche: 029

**029.08.0040 Austausch Badschloss mit Garnitur + Kurzschild**
Menge: 0,000 St
DIN 276-18: 344
Leistungsbereiche: 029

**029.08.0050 Austausch Badschloss mit Garnitur + Rosetten**
Menge: 0,000 St
DIN 276-18: 344
Leistungsbereiche: 029

**029.08.0060 Austausch PZ-Schloss**
Menge: 0,000 St
DIN 276-18: 344
Leistungsbereiche: 029

**029.08.0070 Austausch PZ-Schloss mit Garnitur + Kurzschild**
Menge: 0,000 St
DIN 276-18: 344
Leistungsbereiche: 029

**029.08.0080 Austausch PZ-Schloss mit Garnitur + Rosetten**
Menge: 0,000 St
DIN 276-18: 344
Leistungsbereiche: 029

**029.08.0090 Austausch Sicherheitsschloss**
Menge: 0,000 St
DIN 276-18: 344
Leistungsbereiche: 029

**029.08.0100 Austausch Sicherheitsschloss mit Garnitur + Langschild**
Menge: 0,000 St
DIN 276-18: 344
Leistungsbereiche: 029

**029.08.0110 Austausch Glastürschloss**
Menge: 0,000 St
DIN 276-18: 344
Leistungsbereiche: 029

**029.08.0120 Austausch RR-Schloss Flachstulp**
Menge: 0,000 St
DIN 276-18: 344
Leistungsbereiche: 029

**029.08.0130 Austausch RR-Schloss U-Stulp**
Menge: 0,000 St
DIN 276-18: 344
Leistungsbereiche: 029

**029.08.0140 Austausch Anti-Panik-Schloss**
Menge: 0,000 St
DIN 276-18: 344
Leistungsbereiche: 029

**029.08.0150 Austausch BB-Möbel-Schloss**
Menge: 0,000 St
DIN 276-18: 344
Leistungsbereiche: 029

*Hinweis: MÖBELSCHLÖSSER*

**029.08.0160 Austausch BB-Möbel-Stangenschloss**
Menge: 0,000 St
DIN 276-18: 344
Leistungsbereiche: 029

**029.08.0170 Austausch PZ-Möbel-Schloss**
Menge: 0,000 St
DIN 276-18: 344
Leistungsbereiche: 029

**029.08.0180 Austausch PZ-Möbel-Stangenschloss**
Menge: 0,000 St
DIN 276-18: 344
Leistungsbereiche: 029

**029.08.0190 Vorhängeschloss, klein**
Menge: 0,000 St
DIN 276-18: 344
Leistungsbereiche: 029

**029.08.0200 Vorhängeschloss, mittel**
Menge: 0,000 St
DIN 276-18: 344
Leistungsbereiche: 029

**029.08.0210 Vorhängeschloss, PZ-Schließsystem-passend**
Menge: 0,000 St
DIN 276-18: 344
Leistungsbereiche: 029

**029.08.0220 Überwurf Kellertür**
Menge: 0,000 St
DIN 276-18: 344
Leistungsbereiche: 029

*Hinweis: TÜRDRÜCKER UND -GARNITUREN*

**029.08.0230 Drückergarnitur DD, Alu, Rosette**
Menge: 0,000 St
DIN 276-18: 344
Leistungsbereiche: 029

**029.08.0240 Drückergarnitur DD, Alu, Kurzschild**
Menge: 0,000 St
DIN 276-18: 344
Leistungsbereiche: 029

**029.08.0250 Drückergarnitur DD, Alu, Langschild**
Menge: 0,000 St
DIN 276-18: 344
Leistungsbereiche: 029

**029.08.0260 Drückergarnitur DK, Alu, Rosette**
Menge: 0,000 St
DIN 276-18: 344
Leistungsbereiche: 029

**029.08.0270 Drückergarnitur DK, Alu, Kurzschild**
Menge: 0,000 St
DIN 276-18: 344
Leistungsbereiche: 029

**029.08.0280 Drückergarnitur DK, Alu, Langschild**
Menge: 0,000 St
DIN 276-18: 344
Leistungsbereiche: 029

**029.08.0290 Drückergarnitur Bad, Alu, Rosette**
Menge: 0,000 St
DIN 276-18: 344
Leistungsbereiche: 029

**029.08.0300 Drückergarnitur Bad, Alu, Kurzschild**
Menge: 0,000 St
DIN 276-18: 344
Leistungsbereiche: 029

**029.08.0310 Sicherheitsgarnitur DK, Alu, Langschild**
Menge: 0,000 St
DIN 276-18: 344
Leistungsbereiche: 029

**029.08.0320 Drückergarnitur DD, V2A, Rosette**
Menge: 0,000 St
DIN 276-18: 344
Leistungsbereiche: 029

**029.08.0330 Drückergarnitur DD, V2A, Kurzschild**
Menge: 0,000 St
DIN 276-18: 344
Leistungsbereiche: 029

**029.08.0340 Drückergarnitur DD, V2A, Langschild**
Menge: 0,000 St
DIN 276-18: 344
Leistungsbereiche: 029

**029.08.0350 Drückergarnitur DK, V2A, Rosette**
Menge: 0,000 St
DIN 276-18: 344
Leistungsbereiche: 029

**029.08.0360 Drückergarnitur DK, V2A, Kurzschild**
Menge: 0,000 St
DIN 276-18: 344
Leistungsbereiche: 029

**029.08.0370 Drückergarnitur DK, V2A, Langschild**
Menge: 0,000 St
DIN 276-18: 344
Leistungsbereiche: 029

**029.08.0380 Drückergarnitur Bad, V2A, Rosette**
Menge: 0,000 St
DIN 276-18: 344
Leistungsbereiche: 029

**029.08.0390 Drückergarnitur Bad, V2A, Kurzschild**
Menge: 0,000 St
DIN 276-18: 344
Leistungsbereiche: 029

**029.08.0400 Sicherheitsgarnitur DK, V2A, Langschild**
Menge: 0,000 St
DIN 276-18: 344
Leistungsbereiche: 029

*Hinweis: TÜRÖFFNER, -SCHLIESSER, -PUFFER und -FESTSTELLER*

**029.08.0410 Zulage OTS, Gleitschiene, Gr. 4, 1flg**
Menge: 0,000 St
DIN 276-18: 344
Leistungsbereiche: 029

**029.08.0420 Zulage OTS, Gleitschiene, Gr. 4, 2flg**
Menge: 0,000 St
DIN 276-18: 344
Leistungsbereiche: 029

**029.08.0430 Zulage OTS, Gleitschiene, Gr. 5, 1flg**
Menge: 0,000 St
DIN 276-18: 344
Leistungsbereiche: 029

**029.08.0440 Zulage OTS, Gleitschiene, Gr. 5, 2flg**
Menge: 0,000 St
DIN 276-18: 344
Leistungsbereiche: 029

**029.08.0450 Zulage Bodentürschließer, Gr. 4, 1flg**
Menge: 0,000 St
DIN 276-18: 344
Leistungsbereiche: 029

**029.08.0460 Zulage Bodentürschließer, Gr. 5, 1flg**
Menge: 0,000 St
DIN 276-18: 344
Leistungsbereiche: 029

**029.08.0470 Drehflügeltürantrieb, 1flg**
Menge: 0,000 St
DIN 276-18: 344
Leistungsbereiche: 029

**029.08.0480 Drehflügeltürantrieb, 2flg**
Menge: 0,000 St
DIN 276-18: 344
Leistungsbereiche: 029

**029.08.0490 Zulage Motorschloss, 3-Punktverriegelung**
Menge: 0,000 St
DIN 276-18: 344
Leistungsbereiche: 029

**029.08.0500 Zulage Drücker EN1125, 1flg**
Menge: 0,000 St
DIN 276-18: 344
Leistungsbereiche: 029

**029.08.0510 Zulage Drücker EN1125, 2flg**
Menge: 0,000 St
DIN 276-18: 344
Leistungsbereiche: 029

**029.08.0520 Zulage Vorrüstung elektrischer Türöffner**
Menge: 0,000 St
DIN 276-18: 344
Leistungsbereiche: 029

**029.08.0530 Fingerklemmschutz, Nebenschließkante**
Menge: 0,000 St
DIN 276-18: 344
Leistungsbereiche: 029

*Hinweis: ZULAGEN, SONSTIGES*

**029.08.0540 Zulage Arretierungsmöglichkeit für GLS**
Menge: 0,000 St
DIN 276-18: 344
Leistungsbereiche: 029

**029.08.0550 Türschließer einstellen**
Menge: 0,000 St
DIN 276-18: 344
Leistungsbereiche: 029

**029.08.0560 Türschließerarm oder Gleitschiene erneuern**
Menge: 0,000 St
DIN 276-18: 344
Leistungsbereiche: 029

**029.08.0570 Türschließer Schließfeder erneuern**
Menge: 0,000 St
DIN 276-18: 344
Leistungsbereiche: 029

**029.08.0580 Reparatur elektrischer Türöffner**
Menge: 0,000 St
DIN 276-18: 344
Leistungsbereiche: 029

**029.08.0590 Austausch elektrischer Türöffner**
Menge: 0,000 St
DIN 276-18: 344
Leistungsbereiche: 029

**029.08.0600 Türbodenfeststeller**
Menge: 0,000 St
DIN 276-18: 344
Leistungsbereiche: 029

#### Titel 029.09 Aufkleber, Piktogramme

**029.09.0010 Fluchtwegschild, Folie, selbstklebend**
Menge: 0,000 St
DIN 276-18: 386
Leistungsbereiche: 029

**029.09.0020 Sicherheitssymbol, Folie, selbstklebend**
Menge: 0,000 St
DIN 276-18: 386
Leistungsbereiche: 029

**029.09.0030 Sicherheitssymbol, Kunststoff, gedübelt**
Menge: 0,000 St
DIN 276-18: 386
Leistungsbereiche: 029

**029.09.0040 Aufkleber Freitext**
Menge: 0,000 St
DIN 276-18: 386
Leistungsbereiche: 029

#### Titel 029.10 Flucht-/Rettungswegepläne

**029.10.0010 Datenaufbereitung digital + Gebäudebegehung**
Menge: 0,000 psch
DIN 276-18: 386
Leistungsbereiche: 029

**029.10.0020 Datenaufbereitung analog + Gebäudebegehung**
Menge: 0,000 psch
DIN 276-18: 386
Leistungsbereiche: 029

**029.10.0030 Fluchtwegplan, Rahmen, DINA2**
Menge: 0,000 St
DIN 276-18: 386
Leistungsbereiche: 029

**029.10.0040 Fluchtwegplan, Rahmen, DINA3**
Menge: 0,000 St
DIN 276-18: 386
Leistungsbereiche: 029

**029.10.0050 Fluchtwegplan, Rahmen, DINA4**
Menge: 0,000 St
DIN 276-18: 386
Leistungsbereiche: 029

**029.10.0060 Fluchtwegplan nachleuchtend, DINA2, Rahmen**
Menge: 0,000 St
DIN 276-18: 386
Leistungsbereiche: 029

**029.10.0070 Fluchtwegplan nachleuchtend, DINA3, Rahmen**
Menge: 0,000 St
DIN 276-18: 386
Leistungsbereiche: 029

**029.10.0080 Fluchtwegplan nachleuchtend, DINA4, Rahmen**
Menge: 0,000 St
DIN 276-18: 386
Leistungsbereiche: 029

**029.10.0090 Brandschutzordnung Rahmen, DINA4**
Menge: 0,000 St
DIN 276-18: 386
Leistungsbereiche: 029

#### Titel 029.11 Gebäudeleitsystem

**029.11.0010 Deckenschild, abgehängt, 420x150mm**
Menge: 0,000 St
DIN 276-18: 386
Leistungsbereiche: 029

**029.11.0020 Deckenschild, abgehängt, 595x150mm**
Menge: 0,000 St
DIN 276-18: 386
Leistungsbereiche: 029

#### Titel 029.12 Türbeschilderung

*Hinweis: PIKTOGRAMME*

**029.12.0010 Plexiglasschild, Piktogramm, 150x150mm**
Menge: 0,000 St
DIN 276-18: 386
Leistungsbereiche: 029

**029.12.0020 Edelstahlschild, Piktogramm, 100x100mm**
Menge: 0,000 St
DIN 276-18: 386
Leistungsbereiche: 029

*Hinweis: WECHSELSYSTEME*

**029.12.0030 Türschild, rahmenlos, Acrylglas, 150x150mm**
Menge: 0,000 St
DIN 276-18: 386
Leistungsbereiche: 029

**029.12.0040 Türschild, Stecksystem, Acryglas, 150x150mm**
Menge: 0,000 St
DIN 276-18: 386
Leistungsbereiche: 029

**029.12.0050 Beschriftungsinlett, Türschildstecksystem**
Menge: 0,000 St
DIN 276-18: 386
Leistungsbereiche: 029

**029.12.0060 Türschild mit Wechseleinlage, 175x110mm**
Menge: 0,000 St
DIN 276-18: 386
Leistungsbereiche: 029

**029.12.0070 Beschriftung Türschildwechseleinlage**
Menge: 0,000 St
DIN 276-18: 386
Leistungsbereiche: 029

*Hinweis: KLEMMLEISTENSYSTEM - GLAS*

**029.12.0080 Türschild, Glas, 1x Alu-Klemmschiene, 100x150mm**
Menge: 0,000 St
DIN 276-18: 386
Leistungsbereiche: 029

**029.12.0090 Türschild, Glas, 1x Alu-Klemmschiene, 130x160mm**
Menge: 0,000 St
DIN 276-18: 386
Leistungsbereiche: 029

**029.12.0100 Türschild, Glas, 1x Alu-Klemmschiene, 150x150mm**
Menge: 0,000 St
DIN 276-18: 386
Leistungsbereiche: 029

**029.12.0110 Türschild, Glas, 2x Alu-Klemmschiene, 130x200mm**
Menge: 0,000 St
DIN 276-18: 386
Leistungsbereiche: 029

**029.12.0120 Türschild, Glas, 2x Alu-Klemmschiene, 210x210mm**
Menge: 0,000 St
DIN 276-18: 386
Leistungsbereiche: 029

**029.12.0130 Beschriftung Türschild Klemmeinlage**
Menge: 0,000 St
DIN 276-18: 386
Leistungsbereiche: 029

#### Titel 029.90 Stundenlohnarbeiten

*Hinweis: ABRECHNUNGSHINWEIS Stundenlohnarbeiten*

**029.90.0010 Stundensatz: Fachwerker**
*** Bedarfsposition ohne GB
Menge: 0,000 h
DIN 276-18: 399
Leistungsbereiche: 029

**029.90.0020 Stundensatz: Bauhelfer**
*** Bedarfsposition ohne GB
Menge: 0,000 h
DIN 276-18: 399
Leistungsbereiche: 029

#### Titel 029.99 Kostenberechnungspauschale

**029.99.0010 Kostenberechnungspauschale: Schließanlage**
Menge: 0,000 psch
DIN 276-18: 399
Leistungsbereiche: 029

**029.99.0020 Kostenberechnungspauschale: Beschilderung**
Menge: 0,000 psch
DIN 276-18: 399
Leistungsbereiche: 029

### Gewerk 030 Rollladenarbeiten

#### Titel 030.01 Außenliegender Sonnenschutz

*Hinweis: RAFFSTORE, ELEKTRISCH*

**030.01.0010 Raffstore, elektrisch, Aufsatz-Raffstore, 1,00x1,50m**
Menge: 0,000 St
DIN 276-18: 338
Leistungsbereiche: 030

**030.01.0020 Raffstore, elektrisch, Aufsatz-Raffstore, 1,00x2,50m**
Menge: 0,000 St
DIN 276-18: 338
Leistungsbereiche: 030

**030.01.0030 Raffstore, elektrisch, Aufsatz-Raffstore, 1,00x3,50m**
Menge: 0,000 St
DIN 276-18: 338
Leistungsbereiche: 030

**030.01.0040 Raffstore, elektrisch, Aufsatz-Raffstore, 1,35x1,50m**
Menge: 0,000 St
DIN 276-18: 338
Leistungsbereiche: 030

**030.01.0050 Raffstore, elektrisch, Aufsatz-Raffstore, 1,35x2,50m**
Menge: 0,000 St
DIN 276-18: 338
Leistungsbereiche: 030

**030.01.0060 Raffstore, elektrisch, Aufsatz-Raffstore, 1,35x3,50m**
Menge: 0,000 St
DIN 276-18: 338
Leistungsbereiche: 030

**030.01.0070 Raffstore, elektrisch, Aufsatz-Raffstore, 1,75x1,50m**
Menge: 0,000 St
DIN 276-18: 338
Leistungsbereiche: 030

**030.01.0080 Raffstore, elektrisch, Aufsatz-Raffstore, 1,75x2,50m**
Menge: 0,000 St
DIN 276-18: 338
Leistungsbereiche: 030

**030.01.0090 Raffstore, elektrisch, Vorbau-Raffstore, 1,00x1,50m**
Menge: 0,000 St
DIN 276-18: 338
Leistungsbereiche: 030

**030.01.0100 Raffstore, elektrisch, Vorbau-Raffstore, 1,00x2,50m**
Menge: 0,000 St
DIN 276-18: 338
Leistungsbereiche: 030

**030.01.0110 Raffstore, elektrisch, Vorbau-Raffstore, 1,00x3,50m**
Menge: 0,000 St
DIN 276-18: 338
Leistungsbereiche: 030

**030.01.0120 Raffstore, elektrisch, Vorbau-Raffstore, 1,35x1,50m**
Menge: 0,000 St
DIN 276-18: 338
Leistungsbereiche: 030

**030.01.0130 Raffstore, elektrisch, Vorbau-Raffstore, 1,35x2,50m**
Menge: 0,000 St
DIN 276-18: 338
Leistungsbereiche: 030

**030.01.0140 Raffstore, elektrisch, Vorbau-Raffstore, 1,35x3,50m**
Menge: 0,000 St
DIN 276-18: 338
Leistungsbereiche: 030

**030.01.0150 Raffstore, elektrisch, Vorbau-Raffstore, 1,75x1,50m**
Menge: 0,000 St
DIN 276-18: 338
Leistungsbereiche: 030

**030.01.0160 Raffstore, elektrisch, Vorbau-Raffstore, 1,75x2,50m**
Menge: 0,000 St
DIN 276-18: 338
Leistungsbereiche: 030

*Hinweis: RAFFSTORE, MANUELL*

**030.01.0170 Raffstore, manuell, Aufsatz-Raffstore, 1,00x1,50m**
Menge: 0,000 St
DIN 276-18: 338
Leistungsbereiche: 030

**030.01.0180 Raffstore, manuell, Aufsatz-Raffstore, 1,00x2,50m**
Menge: 0,000 St
DIN 276-18: 338
Leistungsbereiche: 030

**030.01.0190 Raffstore, manuell, Aufsatz-Raffstore, 1,35x1,50m**
Menge: 0,000 St
DIN 276-18: 338
Leistungsbereiche: 030

**030.01.0200 Raffstore, manuell, Aufsatz-Raffstore, 1,35x2,50m**
Menge: 0,000 St
DIN 276-18: 338
Leistungsbereiche: 030

**030.01.0210 Raffstore, manuell, Aufsatz-Raffstore, 1,75x1,50m**
Menge: 0,000 St
DIN 276-18: 338
Leistungsbereiche: 030

**030.01.0220 Raffstore, manuell, Vorbau-Raffstore, 1,00x1,50m**
Menge: 0,000 St
DIN 276-18: 338
Leistungsbereiche: 030

**030.01.0230 Raffstore, manuell, Vorbau-Raffstore, 1,00x2,50m**
Menge: 0,000 St
DIN 276-18: 338
Leistungsbereiche: 030

**030.01.0240 Raffstore, manuell, Vorbau-Raffstore, 1,35x1,50m**
Menge: 0,000 St
DIN 276-18: 338
Leistungsbereiche: 030

**030.01.0250 Raffstore, manuell, Vorbau-Raffstore, 1,35x2,50m**
Menge: 0,000 St
DIN 276-18: 338
Leistungsbereiche: 030

**030.01.0260 Raffstore, manuell, Vorbau-Raffstore, 1,75x1,50m**
Menge: 0,000 St
DIN 276-18: 338
Leistungsbereiche: 030

*Hinweis: FALLARMMARKISE, ELEKTRISCH*

**030.01.0270 Fallarmmarkise, elektrisch, 1,00x1,50m**
Menge: 0,000 St
DIN 276-18: 338
Leistungsbereiche: 030

**030.01.0280 Fallarmmarkise, elektrisch, 1,00x2,50m**
Menge: 0,000 St
DIN 276-18: 338
Leistungsbereiche: 030

**030.01.0290 Fallarmmarkise, elektrisch, 1,00x3,50m**
Menge: 0,000 St
DIN 276-18: 338
Leistungsbereiche: 030

**030.01.0300 Fallarmmarkise, elektrisch, 1,35x1,50m**
Menge: 0,000 St
DIN 276-18: 338
Leistungsbereiche: 030

**030.01.0310 Fallarmmarkise, elektrisch, 1,35x2,50m**
Menge: 0,000 St
DIN 276-18: 338
Leistungsbereiche: 030

**030.01.0320 Fallarmmarkise, elektrisch, 1,35x3,50m**
Menge: 0,000 St
DIN 276-18: 338
Leistungsbereiche: 030

**030.01.0330 Fallarmmarkise, elektrisch, 1,75x1,50m**
Menge: 0,000 St
DIN 276-18: 338
Leistungsbereiche: 030

**030.01.0340 Fallarmmarkise, elektrisch, 1,75x2,50m**
Menge: 0,000 St
DIN 276-18: 338
Leistungsbereiche: 030

*Hinweis: EINBAUROLLLADEN, ELEKTRISCH*

**030.01.0350 Einbaurollladen, elektrisch, 1,00x1,50m**
Menge: 0,000 St
DIN 276-18: 338
Leistungsbereiche: 030

**030.01.0360 Einbaurollladen, elektrisch, 1,00x2,50m**
Menge: 0,000 St
DIN 276-18: 338
Leistungsbereiche: 030

**030.01.0370 Einbaurollladen, elektrisch, 1,35x1,50m**
Menge: 0,000 St
DIN 276-18: 338
Leistungsbereiche: 030

**030.01.0380 Einbaurollladen, elektrisch, 1,35x2,50m**
Menge: 0,000 St
DIN 276-18: 338
Leistungsbereiche: 030

**030.01.0390 Einbaurollladen, elektrisch, 1,75x1,50m**
Menge: 0,000 St
DIN 276-18: 338
Leistungsbereiche: 030

**030.01.0400 Einbaurollladen, elektrisch, 1,75x2,50m**
Menge: 0,000 St
DIN 276-18: 338
Leistungsbereiche: 030

*Hinweis: VORBAUROLLLADEN, ELEKTRISCH*

**030.01.0410 Vorbaurollladen, elektrisch, 1,00x1,50m**
Menge: 0,000 St
DIN 276-18: 338
Leistungsbereiche: 030

**030.01.0420 Vorbaurollladen, elektrisch, 1,00x2,50m**
Menge: 0,000 St
DIN 276-18: 338
Leistungsbereiche: 030

**030.01.0430 Vorbaurollladen, elektrisch, 1,35x1,50m**
Menge: 0,000 St
DIN 276-18: 338
Leistungsbereiche: 030

**030.01.0440 Vorbaurollladen, elektrisch, 1,35x2,50m**
Menge: 0,000 St
DIN 276-18: 338
Leistungsbereiche: 030

*Hinweis: SENKRECHTMARKISE, ELEKTRISCH*

**030.01.0450 Senkrechtmarkise, elektrisch, Vorbau, 1,00x1,50m**
Menge: 0,000 St
DIN 276-18: 338
Leistungsbereiche: 030

**030.01.0460 Senkrechtmarkise, elektrisch, Vorbau, 1,00x2,50m**
Menge: 0,000 St
DIN 276-18: 338
Leistungsbereiche: 030

**030.01.0470 Senkrechtmarkise, elektrisch, Vorbau, 1,00x3,50m**
Menge: 0,000 St
DIN 276-18: 338
Leistungsbereiche: 030

**030.01.0480 Senkrechtmarkise, elektrisch, Vorbau, 1,35x1,50m**
Menge: 0,000 St
DIN 276-18: 338
Leistungsbereiche: 030

**030.01.0490 Senkrechtmarkise, elektrisch, Vorbau, 1,35x2,50m**
Menge: 0,000 St
DIN 276-18: 338
Leistungsbereiche: 030

**030.01.0500 Senkrechtmarkise, elektrisch, Vorbau, 1,35x3,50m**
Menge: 0,000 St
DIN 276-18: 338
Leistungsbereiche: 030

**030.01.0510 Senkrechtmarkise, elektrisch, Vorbau, 1,75x1,50m**
Menge: 0,000 St
DIN 276-18: 338
Leistungsbereiche: 030

**030.01.0520 Senkrechtmarkise, elektrisch, Vorbau, 1,75x2,50m**
Menge: 0,000 St
DIN 276-18: 338
Leistungsbereiche: 030

*Hinweis: STEUERUNGEN, SONSTIGES*

**030.01.0530 Verkleidungskasten, Vorbau**
Menge: 0,000 m
DIN 276-18: 338
Leistungsbereiche: 030

**030.01.0540 Fluchtwegsicherung, Motorsteuereinheit**
Menge: 0,000 St
DIN 276-18: 338
Leistungsbereiche: 030

**030.01.0550 Steuerungszentrale (Sonnenschutz)**
Menge: 0,000 St
DIN 276-18: 338
Leistungsbereiche: 030

**030.01.0560 Messwertgeber (Wetterstation)**
Menge: 0,000 St
DIN 276-18: 338
Leistungsbereiche: 030

**030.01.0570 Motorsteuereinheit, 1 Antriebsmotor**
Menge: 0,000 St
DIN 276-18: 338
Leistungsbereiche: 030

**030.01.0580 Motorsteuereinheit, 4 Antriebsmotoren**
Menge: 0,000 St
DIN 276-18: 338
Leistungsbereiche: 030

**030.01.0590 Motorsteuereinheit, 6 Antriebsmotoren**
Menge: 0,000 St
DIN 276-18: 338
Leistungsbereiche: 030

#### Titel 030.02 Innenliegender Blendschutz

*Hinweis: BLENDSCHUTZ VERTIKALLAMELLEN*

**030.02.0010 1lfg-Schiene für Vertikallamellen, weiß**
Menge: 0,000 m
DIN 276-18: 338
Leistungsbereiche: 030

**030.02.0020 1lfg-Schiene für Vertikallamellen, eloxiert**
Menge: 0,000 m
DIN 276-18: 338
Leistungsbereiche: 030

**030.02.0030 Zulage Wandbefestigung Vertikallamellen Schiene**
Menge: 0,000 m
DIN 276-18: 338
Leistungsbereiche: 030

**030.02.0040 Vertikallamellen, 2,00x2,00m, 1tlg**
Menge: 0,000 St
DIN 276-18: 338
Leistungsbereiche: 030

**030.02.0050 Vertikallamellen, 2,00x3,50m, 1tlg**
Menge: 0,000 St
DIN 276-18: 338
Leistungsbereiche: 030

**030.02.0060 Vertikallamellen, 5,00x2,00m, 2tlg**
Menge: 0,000 St
DIN 276-18: 338
Leistungsbereiche: 030

**030.02.0070 Vertikallamellen, 2,00x3,50m, 2tlg**
Menge: 0,000 St
DIN 276-18: 338
Leistungsbereiche: 030

**030.02.0080 Vertikallamellen, 3,50x3,50m, 2tlg**
Menge: 0,000 St
DIN 276-18: 338
Leistungsbereiche: 030

**030.02.0090 Vertikallamellen, 5,00x3,50m, 2tlg**
Menge: 0,000 St
DIN 276-18: 338
Leistungsbereiche: 030

*Hinweis: BLENDSCHUTZ SENKRECHTE FALTEN (GARDINEN)*

**030.02.0100 1lfg-Schiene für Faltenvorhang, weiß**
Menge: 0,000 m
DIN 276-18: 338
Leistungsbereiche: 030

**030.02.0110 2lfg-Schiene für Faltenvorhang, weiß**
Menge: 0,000 m
DIN 276-18: 338
Leistungsbereiche: 030

**030.02.0120 4lfg-Schiene für Faltenvorhang, weiß**
Menge: 0,000 m
DIN 276-18: 338
Leistungsbereiche: 030

**030.02.0130 1lfg-Schiene für Faltenvorhang, eloxiert**
Menge: 0,000 m
DIN 276-18: 338
Leistungsbereiche: 030

**030.02.0140 2lfg-Schiene für Faltenvorhang, eloxiert**
Menge: 0,000 m
DIN 276-18: 338
Leistungsbereiche: 030

**030.02.0150 4lfg-Schiene für Faltenvorhang, eloxiert**
Menge: 0,000 m
DIN 276-18: 338
Leistungsbereiche: 030

**030.02.0160 Zulage Wandbefestigung für 1lfg Schiene Faltenvorhang**
Menge: 0,000 m
DIN 276-18: 338
Leistungsbereiche: 030

**030.02.0170 Zulage Wandbefestigung für 2lfg Schiene Faltenvorhang**
Menge: 0,000 m
DIN 276-18: 338
Leistungsbereiche: 030

**030.02.0180 Zulage Wandbefestigung für 4lfg Schiene Faltenvorhang**
Menge: 0,000 m
DIN 276-18: 338
Leistungsbereiche: 030

**030.02.0190 Blendschutzvorhang, senkrechte Falten, 2tlg, 2,00x2,00m**
Menge: 0,000 St
DIN 276-18: 338
Leistungsbereiche: 030

**030.02.0200 Blendschutzvorhang, senkrechte Falten, 2tlg, 3,50x2,00m**
Menge: 0,000 St
DIN 276-18: 338
Leistungsbereiche: 030

**030.02.0210 Blendschutzvorhang, senkrechte Falten, 2tlg, 5,00x2,00m**
Menge: 0,000 St
DIN 276-18: 338
Leistungsbereiche: 030

**030.02.0220 Blendschutzvorhang, senkrechte Falten, 2tlg, 2,00x3,50m**
Menge: 0,000 St
DIN 276-18: 338
Leistungsbereiche: 030

**030.02.0230 Blendschutzvorhang, senkrechte Falten, 2tlg, 3,50x3,50m**
Menge: 0,000 St
DIN 276-18: 338
Leistungsbereiche: 030

**030.02.0240 Blendschutzvorhang, senkrechte Falten, 2tlg, 5,00x3,50m**
Menge: 0,000 St
DIN 276-18: 338
Leistungsbereiche: 030

*Hinweis: BLENDSCHUTZROLLOS*

**030.02.0250 Blendschutz-Trägerrollo, 1,00x1,70m**
Menge: 0,000 St
DIN 276-18: 338
Leistungsbereiche: 030

**030.02.0260 Blendschutz-Trägerrollo, 2,00x1,70m**
Menge: 0,000 St
DIN 276-18: 338
Leistungsbereiche: 030

**030.02.0270 Blendschutz-Trägerrollo, 1,00x2,30m**
Menge: 0,000 St
DIN 276-18: 338
Leistungsbereiche: 030

**030.02.0280 Blendschutz-Trägerrollo, 2,00x2,30m**
Menge: 0,000 St
DIN 276-18: 338
Leistungsbereiche: 030

**030.02.0290 Blendschutz-Trägerrollo, 1,00x3,50m**
Menge: 0,000 St
DIN 276-18: 338
Leistungsbereiche: 030

**030.02.0300 Blendschutz-Trägerrollo, 2,00x3,50m**
Menge: 0,000 St
DIN 276-18: 338
Leistungsbereiche: 030

**030.02.0310 Blendschutz-Kassettenrollo, 1,00x1,70m**
Menge: 0,000 St
DIN 276-18: 338
Leistungsbereiche: 030

**030.02.0320 Blendschutz-Kassettenrollo, 2,00x1,70m**
Menge: 0,000 St
DIN 276-18: 338
Leistungsbereiche: 030

**030.02.0330 Blendschutz-Kassettenrollo, 1,00x2,30m**
Menge: 0,000 St
DIN 276-18: 338
Leistungsbereiche: 030

**030.02.0340 Blendschutz-Kassettenrollo, 2,00x2,30m**
Menge: 0,000 St
DIN 276-18: 338
Leistungsbereiche: 030

**030.02.0350 Blendschutz-Kassettenrollo, 1,00x3,50m**
Menge: 0,000 St
DIN 276-18: 338
Leistungsbereiche: 030

**030.02.0360 Blendschutz-Kassettenrollo, 2,00x3,50m**
Menge: 0,000 St
DIN 276-18: 338
Leistungsbereiche: 030

*Hinweis: BLENDSCHUTZ-FLÄCHENVORHÄNGE*

**030.02.0370 1lfg-Schiene für Flächenvorhang, weiß**
Menge: 0,000 m
DIN 276-18: 338
Leistungsbereiche: 030

**030.02.0380 2lfg-Schiene für Flächenvorhang, weiß**
Menge: 0,000 m
DIN 276-18: 338
Leistungsbereiche: 030

**030.02.0390 1lfg-Schiene für Flächenvorhang, eloxiert**
Menge: 0,000 m
DIN 276-18: 338
Leistungsbereiche: 030

**030.02.0400 2lfg-Schiene für Flächenvorhang, eloxiert**
Menge: 0,000 m
DIN 276-18: 338
Leistungsbereiche: 030

**030.02.0410 Zulage Wandbefestigung Flächenvorhang**
Menge: 0,000 m
DIN 276-18: 338
Leistungsbereiche: 030

**030.02.0420 Flächenvorhang 1tlg, 1,00x1,70m**
Menge: 0,000 St
DIN 276-18: 338
Leistungsbereiche: 030
Zeitansatz: 0,80

**030.02.0430 Flächenvorhang 2tlg, 2,00x1,70m**
Menge: 0,000 St
DIN 276-18: 338
Leistungsbereiche: 030
Zeitansatz: 0,80

**030.02.0440 Flächenvorhang 1tlg, 1,00x2,30m**
Menge: 0,000 St
DIN 276-18: 338
Leistungsbereiche: 030
Zeitansatz: 0,80

**030.02.0450 Flächenvorhang 2tlg, 2,00x2,30m**
Menge: 0,000 St
DIN 276-18: 338
Leistungsbereiche: 030
Zeitansatz: 0,80

**030.02.0460 Flächenvorhang 1tlg, 1,00x3,50m**
Menge: 0,000 St
DIN 276-18: 338
Leistungsbereiche: 030
Zeitansatz: 0,80

**030.02.0470 Flächenvorhang 2tlg, 2,00x3,50m**
Menge: 0,000 St
DIN 276-18: 338
Leistungsbereiche: 030
Zeitansatz: 0,80

**030.02.0480 Flächenvorhang 4tlg, 3,50x3,50m**
Menge: 0,000 St
DIN 276-18: 338
Leistungsbereiche: 030
Zeitansatz: 0,80

**030.02.0490 Flächenvorhang 5tlg, 3,50x4,50m**
Menge: 0,000 St
DIN 276-18: 338
Leistungsbereiche: 030
Zeitansatz: 0,80

*Hinweis: ZULAGEN/SONSTIGES*

**030.02.0500 Zulage außenliegendes Beschwerungsprofil, 600-1250mm**
Menge: 0,000 m
DIN 276-18: 338
Leistungsbereiche: 030

**030.02.0510 Zulage Vorhangschiene oberflächenbündig in GK-Decke**
Menge: 0,000 m
DIN 276-18: 338
Leistungsbereiche: 030

**030.02.0520 Zulage Flächenvorhang schalldämmend, aw=0.45-0.60**
Menge: 0,000 m2
DIN 276-18: 338
Leistungsbereiche: 030

**030.02.0530 Zulage Montage Stb-Decke**
Menge: 0,000 m
DIN 276-18: 338
Leistungsbereiche: 030

#### Titel 030.03 Innenliegende Verdunklung

*Hinweis: VERDUNKLUNGSROLLOS MANUELL INNENLIEGEND*

**030.03.0010 Verdunklungs-Kassettenrollo, 1,00x1,70m, manuell**
Menge: 0,000 St
DIN 276-18: 338
Leistungsbereiche: 030

**030.03.0020 Verdunklungs-Kassettenrollo, 2,00x1,70m, manuell**
Menge: 0,000 St
DIN 276-18: 338
Leistungsbereiche: 030

**030.03.0030 Verdunklungs-Kassettenrollo, 1,00x2,30m, manuell**
Menge: 0,000 St
DIN 276-18: 338
Leistungsbereiche: 030

**030.03.0040 Verdunklungs-Kassettenrollo, 2,00x2,30m, manuell**
Menge: 0,000 St
DIN 276-18: 338
Leistungsbereiche: 030

**030.03.0050 Verdunklungs-Kassettenrollo, 1,00x3,50m, manuell**
Menge: 0,000 St
DIN 276-18: 338
Leistungsbereiche: 030

**030.03.0060 Verdunklungs-Kassettenrollo, 2,00x3,50m, manuell**
Menge: 0,000 St
DIN 276-18: 338
Leistungsbereiche: 030

*Hinweis: VERDUNKLUNGSROLLOS ELEKTRISCH INNENLIEGEND*

**030.03.0070 elektrisches Verdunklungs-Kassettenrollo, 1,00x1,70m**
Menge: 0,000 St
DIN 276-18: 338
Leistungsbereiche: 030

**030.03.0080 elektrisches Verdunklungs-Kassettenrollo, 2,00x1,70m**
Menge: 0,000 St
DIN 276-18: 338
Leistungsbereiche: 030

**030.03.0090 elektrisches Verdunklungs-Kassettenrollo, 1,00x2,30m**
Menge: 0,000 St
DIN 276-18: 338
Leistungsbereiche: 030

**030.03.0100 elektrisches Verdunklungs-Kassettenrollo, 2,00x2,30m**
Menge: 0,000 St
DIN 276-18: 338
Leistungsbereiche: 030

**030.03.0110 elektrisches Verdunklungs-Kassettenrollo, 1,00x3,50m**
Menge: 0,000 St
DIN 276-18: 338
Leistungsbereiche: 030

**030.03.0120 elektrisches Verdunklungs-Kassettenrollo, 2,00x3,50m**
Menge: 0,000 St
DIN 276-18: 338
Leistungsbereiche: 030

#### Titel 030.04 Inbetriebnahme, Wartung

**030.04.0010 Erstinbetriebnahme Sonnenschutz**
Menge: 0,000 psch
DIN 276-18: 338
Leistungsbereiche: 030

*Hinweis: HINWEIS zu Wartungsposition*

**030.04.0020 Wartung Sonnenschutz**
Menge: 0,000 St
DIN 276-18: 338
Leistungsbereiche: 030

#### Titel 030.90 Stundenlohnarbeiten

*Hinweis: ABRECHNUNGSHINWEIS Stundenlohnarbeiten*

**030.90.0010 Stundensatz: Fachwerker**
*** Bedarfsposition ohne GB
Menge: 0,000 h
DIN 276-18: 339
Leistungsbereiche: 030

**030.90.0020 Stundensatz: Bauhelfer**
*** Bedarfsposition ohne GB
Menge: 0,000 h
DIN 276-18: 339
Leistungsbereiche: 030

#### Titel 030.99 Kostenberechnungspauschale

**030.99.0010 Kostenberechnungspauschale: Rollladen-/Sonnenschutzarbeiten**
Menge: 0,000 psch
DIN 276-18: 399
Leistungsbereiche: 030

### Gewerk 031 Metallbauarbeiten

#### Titel 031.01 Stahlgeländer

*Hinweis: SENKRECHTE FÜLLSTÄBE, OHNE HANDLAUF*

**031.01.0010 Geländer, Füllstäbe, grundiert, H=1,10m**
Menge: 0,000 m
DIN 276-18: 359
Leistungsbereiche: 031

**031.01.0020 Geländer, Füllstäbe, verzinkt, H=1,10m**
Menge: 0,000 m
DIN 276-18: 359
Leistungsbereiche: 031

**031.01.0025 Geländer, Füllstäbe, verzinkt+gepulvert, H=1,10m**
Menge: 0,000 m
DIN 276-18: 359
Leistungsbereiche: 031

**031.01.0030 Eckausbildung/Verkröpfung**
Menge: 0,000 St
DIN 276-18: 359
Leistungsbereiche: 031

**031.01.0040 Zulage Stahlgeländer, gerundet**
Menge: 0,000 m
DIN 276-18: 359
Leistungsbereiche: 031

*Hinweis: WAAGERECHTE FÜLLSTÄBE, OHNE HANDLAUF*

**031.01.0050 Geländer, Füllstäbe, grundiert, H=1,10m**
Menge: 0,000 m
DIN 276-18: 359
Leistungsbereiche: 031

**031.01.0060 Geländer, Füllstäbe, verzinkt, H=1,10m**
Menge: 0,000 m
DIN 276-18: 359
Leistungsbereiche: 031

**031.01.0065 Geländer, Füllstäbe, verzinkt+gepulvert, H=1,10m**
Menge: 0,000 m
DIN 276-18: 359
Leistungsbereiche: 031

**031.01.0070 Eckausbildung/Verkröpfung**
Menge: 0,000 St
DIN 276-18: 359
Leistungsbereiche: 031

**031.01.0080 Zulage Stahlgeländer, gerundet**
Menge: 0,000 m
DIN 276-18: 359
Leistungsbereiche: 031

*Hinweis: SENKRECHTE FÜLLSTÄBE, STAHLHANDLAUF*

**031.01.0090 Geländer, Füllstäbe, Handlauf, grundiert, H=1,10m**
Menge: 0,000 m
DIN 276-18: 359
Leistungsbereiche: 031

**031.01.0100 Geländer, Füllstäbe, Handlauf, verzinkt, H=1,10m**
Menge: 0,000 m
DIN 276-18: 359
Leistungsbereiche: 031

**031.01.0105 Geländer, Füllstäbe, Handlauf, verzinkt+gepulvert, H=1,10m**
Menge: 0,000 m
DIN 276-18: 359
Leistungsbereiche: 031

**031.01.0110 Eckausbildung/Verkröpfung**
Menge: 0,000 St
DIN 276-18: 359
Leistungsbereiche: 031

**031.01.0120 Zulage Stahlgeländer, gerundet**
Menge: 0,000 m
DIN 276-18: 359
Leistungsbereiche: 031

*Hinweis: SENKRECHTE FÜLLSTÄBE, EDELSTAHLHANDLAUF*

**031.01.0130 Geländer, Füllstäbe, VA-Handlauf, grundiert, H=1,10m**
Menge: 0,000 m
DIN 276-18: 359
Leistungsbereiche: 031

**031.01.0140 Geländer, Füllstäbe, VA-Handlauf, verzinkt, H=1,10m**
Menge: 0,000 m
DIN 276-18: 359
Leistungsbereiche: 031

**031.01.0145 Geländer, Füllstäbe, VA-Handlauf, verzinkt+gepulvert, H=1,10m**
Menge: 0,000 m
DIN 276-18: 359
Leistungsbereiche: 031

**031.01.0150 Eckausbildung/Verkröpfung**
Menge: 0,000 St
DIN 276-18: 359
Leistungsbereiche: 031

**031.01.0160 Zulage Stahlgeländer, gerundet**
Menge: 0,000 m
DIN 276-18: 359
Leistungsbereiche: 031

*Hinweis: WAAGERECHTE FÜLLSTÄBE, STAHLHANDLAUF*

**031.01.0170 Geländer, Füllstäbe, Handlauf, grundiert, H=1,10m**
Menge: 0,000 m
DIN 276-18: 359
Leistungsbereiche: 031

**031.01.0180 Geländer, Füllstäbe, Handlauf, verzinkt, H=1,10m**
Menge: 0,000 m
DIN 276-18: 359
Leistungsbereiche: 031

**031.01.0185 Geländer, Füllstäbe, Handlauf, verzinkt+gepulvert, H=1,10m**
Menge: 0,000 m
DIN 276-18: 359
Leistungsbereiche: 031

**031.01.0190 Eckausbildung/Verkröpfung**
Menge: 0,000 St
DIN 276-18: 359
Leistungsbereiche: 031

**031.01.0200 Zulage Stahlgeländer, gerundet**
Menge: 0,000 m
DIN 276-18: 359
Leistungsbereiche: 031

*Hinweis: WAAGERECHTE FÜLLSTÄBE, EDELSTAHLHANDLAUF*

**031.01.0210 Geländer, Füllstäbe, VA-Handlauf, grundiert, H=1,10m**
Menge: 0,000 m
DIN 276-18: 359
Leistungsbereiche: 031

**031.01.0220 Geländer, Füllstäbe, VA-Handlauf, verzinkt, H=1,10m**
Menge: 0,000 m
DIN 276-18: 359
Leistungsbereiche: 031

**031.01.0225 Geländer, Füllstäbe, VA-Handlauf, verzinkt+gepulvert, H=1,10m**
Menge: 0,000 m
DIN 276-18: 359
Leistungsbereiche: 031

**031.01.0230 Eckausbildung/Verkröpfung**
Menge: 0,000 St
DIN 276-18: 359
Leistungsbereiche: 031

**031.01.0240 Zulage Stahlgeländer, gerundet**
Menge: 0,000 m
DIN 276-18: 359
Leistungsbereiche: 031

*Hinweis: ZULAGEN, ALLGEMEIN*

**031.01.0250 Zulage 2. Handlauf, grundiert**
Menge: 0,000 m
DIN 276-18: 359
Leistungsbereiche: 031

**031.01.0260 Zulage 2. Handlauf, verzinkt**
Menge: 0,000 m
DIN 276-18: 359
Leistungsbereiche: 031

**031.01.0265 Zulage 2. Handlauf, verzinkt + pulverbeschichtet**
Menge: 0,000 m
DIN 276-18: 359
Leistungsbereiche: 031

**031.01.0270 Zulage 2. Handlauf, VA**
Menge: 0,000 m
DIN 276-18: 359
Leistungsbereiche: 031

**031.01.0280 Umlaufender Handlauf, grundiert**
Menge: 0,000 m
DIN 276-18: 359
Leistungsbereiche: 031

**031.01.0290 Umlaufender Handlauf, verzinkt**
Menge: 0,000 m
DIN 276-18: 359
Leistungsbereiche: 031

**031.01.0295 Umlaufender Handlauf, verzinkt+pulerbeschichtet**
Menge: 0,000 m
DIN 276-18: 359
Leistungsbereiche: 031

**031.01.0300 Umlaufender Handlauf, VA**
Menge: 0,000 m
DIN 276-18: 359
Leistungsbereiche: 031

**031.01.0310 Zulage Stahl-Handlaufenden abgerundet**
Menge: 0,000 St
DIN 276-18: 359
Leistungsbereiche: 031

**031.01.0320 Zulage VA-Handlaufenden abgerundet**
Menge: 0,000 St
DIN 276-18: 359
Leistungsbereiche: 031

#### Titel 031.02 Ganzglasgeländer

*Hinweis: MIT EDELSTAHLHANDLAUF*

**031.02.0010 Ganzglasgeländer, eingespannt, VA-Handlauf, H=1,10m**
Menge: 0,000 m
DIN 276-18: 359
Leistungsbereiche: 031

**031.02.0020 Eckausbildung/Verkröpfung**
Menge: 0,000 St
DIN 276-18: 359
Leistungsbereiche: 031

**031.02.0030 Zulage Ganzglasgeländer, gerundet**
Menge: 0,000 m
DIN 276-18: 359
Leistungsbereiche: 031

*Hinweis: MIT HOLZHANDLAUF*

**031.02.0040 Ganzglasgeländer, eingespannt, Holz-Handlauf, H=1,10m**
Menge: 0,000 m
DIN 276-18: 359
Leistungsbereiche: 031

**031.02.0050 Eckausbildung/Verkröpfung**
Menge: 0,000 St
DIN 276-18: 359
Leistungsbereiche: 031

**031.02.0060 Zulage Ganzglasgeländer, gerundet**
Menge: 0,000 m
DIN 276-18: 359
Leistungsbereiche: 031

*Hinweis: ZULAGEN, ALLGEMEIN*

**031.02.0070 Zulage 2. Handlauf, VA**
Menge: 0,000 m
DIN 276-18: 359
Leistungsbereiche: 031

**031.02.0080 Umlaufender Handlauf, VA**
Menge: 0,000 m
DIN 276-18: 359
Leistungsbereiche: 031

**031.02.0090 Zulage VA-Handlaufenden abgerundet**
Menge: 0,000 St
DIN 276-18: 359
Leistungsbereiche: 031

#### Titel 031.03 Industriegeländer

*Hinweis: KNIESTABGELÄNDER*

**031.03.0010 Geländer, Kniestab, Handlauf, verzinkt, H=1,10m**
Menge: 0,000 m
DIN 276-18: 359
Leistungsbereiche: 031

**031.03.0020 Tor, 1flg, B=1,00m**
Menge: 0,000 St
DIN 276-18: 359
Leistungsbereiche: 031

**031.03.0030 Eckausbildung/Verkröpfung**
Menge: 0,000 St
DIN 276-18: 359
Leistungsbereiche: 031

**031.03.0040 Zulage Stahlgeländer, gerundet**
Menge: 0,000 m
DIN 276-18: 359
Leistungsbereiche: 031

*Hinweis: STECKGELÄNDER*

**031.03.0050 Steckgeländer, Kniestab, Handlauf, verzinkt, H=1,10m**
Menge: 0,000 m
DIN 276-18: 359
Leistungsbereiche: 031

**031.03.0060 Verkröpfung/Verzüge**
Menge: 0,000 St
DIN 276-18: 359
Leistungsbereiche: 031

**031.03.0070 Zulage Steckgeländer, gerundet**
Menge: 0,000 m
DIN 276-18: 359
Leistungsbereiche: 031

#### Titel 031.04 Sichtschutzwände

**031.04.0010 Sichtschutzwand, Alu, eloxiert, VSG, 1,50x2,00m**
Menge: 0,000 St
DIN 276-18: 359
Leistungsbereiche: 031

**031.04.0020 Sichtschutzwand, Alu, pulverbeschichtet, VSG, 1,50x2,00m**
Menge: 0,000 St
DIN 276-18: 359
Leistungsbereiche: 031

**031.04.0030 Sichtschutzwand, Stahl, verzinkt, VSG, 1,50x2,00m**
Menge: 0,000 St
DIN 276-18: 359
Leistungsbereiche: 031

#### Titel 031.05 Absturzsicherungen, Fenstergitter

*Hinweis: ABSTURZSICHERUNGEN*

**031.05.0010 Absturzsicherung, Rundstahl, verzinkt**
Menge: 0,000 m
DIN 276-18: 334
Leistungsbereiche: 031

**031.05.0020 Absturzsicherung, Rundstahl, VA**
Menge: 0,000 m
DIN 276-18: 334
Leistungsbereiche: 031

*Hinweis: FENSTERGELÄNDER*

**031.05.0030 Fenstergeländer, verzinkter Stahl, 1,00x1,00m**
Menge: 0,000 St
DIN 276-18: 334
Leistungsbereiche: 031

**031.05.0040 Fenstergeländer, VA, Seilnetz, 1,00x1,00m**
Menge: 0,000 St
DIN 276-18: 334
Leistungsbereiche: 031

**031.05.0050 Fenstergeländer, verzinkter Stahl, Lochblech, 1,00x1,00m**
Menge: 0,000 St
DIN 276-18: 334
Leistungsbereiche: 031

**031.05.0060 Fenstergeländer, VA, Ganzglas, 1,00x1,00m**
Menge: 0,000 St
DIN 276-18: 334
Leistungsbereiche: 031

*Hinweis: FENSTERGITTER*

**031.05.0070 Fenstergitter, verzinkter Stahl, 1,385x1,385m**
Menge: 0,000 St
DIN 276-18: 334
Leistungsbereiche: 031

**031.05.0080 Fenstergitter, verzinkter Stahl, 1,20x0,50m**
Menge: 0,000 St
DIN 276-18: 334
Leistungsbereiche: 031

**031.05.0090 Gittertür, verzinkter Stahl, 1,00x2,20m**
Menge: 0,000 St
DIN 276-18: 334
Leistungsbereiche: 031

#### Titel 031.06 Handläufe

*Hinweis: STAHLHANDLÄUFE*

**031.06.0010 Handlauf, Rundstahl, grundiert, d=42,4mm**
Menge: 0,000 m
DIN 276-18: 359
Leistungsbereiche: 031

**031.06.0020 Handlauf, Rundstahl, verzinkt, d=42,4mm**
Menge: 0,000 m
DIN 276-18: 359
Leistungsbereiche: 031

**031.06.0030 Eckausbildung/Verkröpfung**
Menge: 0,000 St
DIN 276-18: 359
Leistungsbereiche: 031

**031.06.0040 Zulage Handlauf, gerundet**
Menge: 0,000 m
DIN 276-18: 359
Leistungsbereiche: 031

**031.06.0050 Zulage Handlaufenden abgerundet**
Menge: 0,000 St
DIN 276-18: 359
Leistungsbereiche: 031

*Hinweis: EDELSTAHLHANDLÄUFE*

**031.06.0060 Stahlhandlauf, Rundstahl, V2A, d=42,4mm**
Menge: 0,000 m
DIN 276-18: 359
Leistungsbereiche: 031

**031.06.0070 Stahlhandlauf, Rundstahl, V4A, d=42,4mm**
Menge: 0,000 m
DIN 276-18: 359
Leistungsbereiche: 031

**031.06.0080 Eckausbildung/Verkröpfung**
Menge: 0,000 St
DIN 276-18: 359
Leistungsbereiche: 031

**031.06.0090 Zulage Handlauf, gerundet**
Menge: 0,000 m
DIN 276-18: 359
Leistungsbereiche: 031

**031.06.0100 Zulage Handlaufenden abgerundet**
Menge: 0,000 St
DIN 276-18: 359
Leistungsbereiche: 031

*Hinweis: HOLZHANDLÄUFE*

**031.06.0110 Holzhandlauf, rund, Eiche, d=45mm**
Menge: 0,000 m
DIN 276-18: 359
Leistungsbereiche: 031

**031.06.0120 Eckausbildung/Verkröpfung**
Menge: 0,000 St
DIN 276-18: 359
Leistungsbereiche: 031

**031.06.0130 Zulage Handlauf, gerundet**
Menge: 0,000 m
DIN 276-18: 359
Leistungsbereiche: 031

**031.06.0140 Zulage Handlaufenden abgerundet**
Menge: 0,000 St
DIN 276-18: 359
Leistungsbereiche: 031

#### Titel 031.07 Treppen

*Hinweis: GERADE TREPPEN - GITTERROSTBELAG*

**031.07.0010 Treppe, 3 Stg, Gitterrost, Geländer, B=1,00m**
Menge: 0,000 St
DIN 276-18: 359
Leistungsbereiche: 031

**031.07.0020 Treppe, 5 Stg, Gitterrost, Geländer, B=1,00m**
Menge: 0,000 St
DIN 276-18: 359
Leistungsbereiche: 031

**031.07.0030 Treppe, 5 Stg, Gitterrost, Podest, Geländer, B=1,00m**
Menge: 0,000 St
DIN 276-18: 359
Leistungsbereiche: 031

**031.07.0040 Treppe, 14 Stg, Gitterrost, Podest, Geländer, B=1,00m**
Menge: 0,000 St
DIN 276-18: 359
Leistungsbereiche: 031

**031.07.0050 Treppe, 24 Stg, Gitterrost, Podest, Geländer, B=1,00m**
Menge: 0,000 St
DIN 276-18: 359
Leistungsbereiche: 031

*Hinweis: WENDELTREPPEN - GITTERROSTBELAG*

**031.07.0060 Treppe, gewendelt, 14 Stg, Gitterrost, Podest, Geländer, B=1,00m**
Menge: 0,000 St
DIN 276-18: 359
Leistungsbereiche: 031

*Hinweis: SPINDELTREPPEN - GITTERROSTBELAG*

**031.07.0070 Spindeltreppe, Gitterrost Geländer, Ø2,20m**
Menge: 0,000 Stg
DIN 276-18: 359
Leistungsbereiche: 031

**031.07.0080 Zulage Podest, Gitterrost, <45°**
Menge: 0,000 St
DIN 276-18: 359
Leistungsbereiche: 031

**031.07.0090 Zulage Podest, Gitterrost, <90°**
Menge: 0,000 St
DIN 276-18: 359
Leistungsbereiche: 031

**031.07.0100 Zulage Podest, Gitterrost, <135°**
Menge: 0,000 St
DIN 276-18: 359
Leistungsbereiche: 031

**031.07.0110 Zulage Podestanbindung, Gitterrost, <2,50m2**
Menge: 0,000 m2
DIN 276-18: 359
Leistungsbereiche: 031

**031.07.0120 Zulage Gittereinhausung, Spindeltreppe**
Menge: 0,000 St
DIN 276-18: 359
Leistungsbereiche: 031

*Hinweis: GERADE TREPPEN - BAUSEITIGER BELAG*

**031.07.0130 Zweiholmtreppe, gerade, Stahl, MSH 100x60mm**
Menge: 0,000 Stg
DIN 276-18: 359
Leistungsbereiche: 031

**031.07.0140 Zweiholmtreppe, gerade, Stahl, IPE120**
Menge: 0,000 Stg
DIN 276-18: 359
Leistungsbereiche: 031

**031.07.0150 Wangentreppe, gerade, Flachstahl, 240x15mm**
Menge: 0,000 Stg
DIN 276-18: 359
Leistungsbereiche: 031

**031.07.0160 Wangentreppe, gerade, Stahl, U200**
Menge: 0,000 Stg
DIN 276-18: 359
Leistungsbereiche: 031

*Hinweis: GEWENDELTE TREPPEN - BAUSEITIGER BELAG*

**031.07.0170 Zweiholmtreppe, gewendelt, Stahl, MSH 100x60mm**
Menge: 0,000 Stg
DIN 276-18: 359
Leistungsbereiche: 031

**031.07.0180 Zweiholmtreppe, gewendelt, Stahl, IPE 120**
Menge: 0,000 Stg
DIN 276-18: 359
Leistungsbereiche: 031

**031.07.0190 Wangentreppe, gerade, Flachstahl, 240x15mm**
Menge: 0,000 Stg
DIN 276-18: 359
Leistungsbereiche: 031

**031.07.0200 Wangentreppe, gerade, Stahl, U200**
Menge: 0,000 Stg
DIN 276-18: 359
Leistungsbereiche: 031

*Hinweis: PODESTE - BAUSEITIGER BELAG*

**031.07.0210 Treppenpodest, MSH 100x60mm**
Menge: 0,000 m
DIN 276-18: 359
Leistungsbereiche: 031

**031.07.0220 Treppenpodest, IPE 120**
Menge: 0,000 m
DIN 276-18: 359
Leistungsbereiche: 031

**031.07.0230 Treppenpodest, Flachstahl, 240x15mm**
Menge: 0,000 m
DIN 276-18: 359
Leistungsbereiche: 031

**031.07.0240 Treppenpodest, Stahl, U200**
Menge: 0,000 m
DIN 276-18: 359
Leistungsbereiche: 031

#### Titel 031.08 Gitterroste, Blechabdeckungen

*Hinweis: GITTERROSTE*

**031.08.0010 Gitterrost, begehbar, MW 30x10mm**
Menge: 0,000 m2
DIN 276-18: 359
Leistungsbereiche: 031

**031.08.0020 Gitterrost, Pkw befahrbar, MW 30x10mm**
Menge: 0,000 m2
DIN 276-18: 359
Leistungsbereiche: 031

**031.08.0030 Gitterrost, Lkw befahrbar, MW 30x10mm**
Menge: 0,000 m2
DIN 276-18: 359
Leistungsbereiche: 031

**031.08.0040 begehbare Installationsschachtebene, Gitterrost**
Menge: 0,000 m2
DIN 276-18: 359
Leistungsbereiche: 031

*Hinweis: LICHTSCHACHTABDECKUNGEN*

**031.08.0050 Lichtschachtgitterrost, begehbar, 90x120cm**
Menge: 0,000 St
DIN 276-18: 359
Leistungsbereiche: 031

**031.08.0060 Lichtschachtgitterrost, Pkw befahrbar, 90x120cm**
Menge: 0,000 St
DIN 276-18: 359
Leistungsbereiche: 031

**031.08.0070 Lichtschachtgitterrost, Lkw befahrbar, 90x120cm**
Menge: 0,000 St
DIN 276-18: 359
Leistungsbereiche: 031

**031.08.0080 Sicherungsvorrichtung Gitterrost**
Menge: 0,000 St
DIN 276-18: 359
Leistungsbereiche: 031

**031.08.0090 Klappeinrichtung Gitterroste**
Menge: 0,000 St
DIN 276-18: 359
Leistungsbereiche: 031

*Hinweis: BLECHABDECKUNGEN*

**031.08.0100 Riffelblechabdeckung, begehbar, 60x60cm**
Menge: 0,000 St
DIN 276-18: 359
Leistungsbereiche: 031

**031.08.0110 Riffelblechabdeckung, begehbar, 80x80cm**
Menge: 0,000 St
DIN 276-18: 359
Leistungsbereiche: 031

**031.08.0120 Riffelblechabdeckung, begehbar, 100x100cm**
Menge: 0,000 St
DIN 276-18: 359
Leistungsbereiche: 031

#### Titel 031.09 Lüftungsgitter

*Hinweis: LÜFTUNGSGITTER - STAHLLAMELLEN*

**031.09.0010 Lüftungsgitter, Lamellen, <0,50m2**
Menge: 0,000 m2
DIN 276-18: 339
Leistungsbereiche: 031

**031.09.0020 Lüftungsgitter, Lamellen, <1,00m2**
Menge: 0,000 m2
DIN 276-18: 339
Leistungsbereiche: 031

**031.09.0030 Lüftungsgitter, Lamellen, >1,00m2**
Menge: 0,000 m2
DIN 276-18: 339
Leistungsbereiche: 031

*Hinweis: LÜFTUNGSGITTER - ALULAMELLEN*

**031.09.0040 Lüftungsgitter, Alu-Lamellen, <0,50m2**
Menge: 0,000 m2
DIN 276-18: 339
Leistungsbereiche: 031

**031.09.0050 Lüftungsgitter, Alu-Lamellen, <1,00m2**
Menge: 0,000 m2
DIN 276-18: 339
Leistungsbereiche: 031

**031.09.0060 Lüftungsgitter, Alu-Lamellen, >1,00m2**
Menge: 0,000 m2
DIN 276-18: 339
Leistungsbereiche: 031

#### Titel 031.10 Sichtschutzwände, Geräte und Leitungen

*Hinweis: SICHTSCHUTZ - ALU-LAMELLEN*

**031.10.0010 Sichtschutz, Alu-Lamelle, Tragkonstruktion**
Menge: 0,000 m2
DIN 276-18: 337
Leistungsbereiche: 031

**031.10.0020 Tür, 1flg, 1,00x2,15m**
Menge: 0,000 St
DIN 276-18: 337
Leistungsbereiche: 031

**031.10.0030 Anarbeitung Geräte/Leitungen**
Menge: 0,000 St
DIN 276-18: 337
Leistungsbereiche: 031

*Hinweis: SICHTSCHUTZ - GITTERROST*

**031.10.0040 Sichtschutz, Gitterrost, MW 30x30mm**
Menge: 0,000 m2
DIN 276-18: 337
Leistungsbereiche: 031

**031.10.0050 Tür, 1flg, 1,00x2,15m**
Menge: 0,000 St
DIN 276-18: 337
Leistungsbereiche: 031

**031.10.0060 Anarbeitung Geräte/Leitungen**
Menge: 0,000 St
DIN 276-18: 337
Leistungsbereiche: 031

*Hinweis: SICHTSCHUTZ - ALU-WELLBLECH*

**031.10.0070 Sichtschutz, Alu-Wellblech, Tragkonstruktion**
Menge: 0,000 m2
DIN 276-18: 337
Leistungsbereiche: 031

**031.10.0080 Tür, 1flg, 1,00x2,15m**
Menge: 0,000 St
DIN 276-18: 337
Leistungsbereiche: 031

**031.10.0090 Anarbeitung Geräte/Leitungen**
Menge: 0,000 St
DIN 276-18: 337
Leistungsbereiche: 031

*Hinweis: SICHTSCHUTZ - TRAPEZBLECH*

**031.10.0100 Sichtschutz, Trapezblech, Tragkonstruktion**
Menge: 0,000 m2
DIN 276-18: 337
Leistungsbereiche: 031

**031.10.0110 Tür, 1flg, 1,00x2,15m**
Menge: 0,000 St
DIN 276-18: 337
Leistungsbereiche: 031

**031.10.0120 Anarbeitung Geräte/Leitungen**
Menge: 0,000 St
DIN 276-18: 337
Leistungsbereiche: 031

*Hinweis: FUßPUNKTAUSBILDUNG*

**031.10.0130 Fußpunktausbildung, Unterkonstruktion**
Menge: 0,000 St
DIN 276-18: 337
Leistungsbereiche: 031

#### Titel 031.11 Vordächer

**031.11.0010 Glasvordach, rahmenlos, Edelstahl, t=1,50m**
Menge: 0,000 m
DIN 276-18: 361
Leistungsbereiche: 031

**031.11.0020 Glasvordach, Stahl, pulverbeschichtet, t=1,50m**
Menge: 0,000 m
DIN 276-18: 361
Leistungsbereiche: 031

**031.11.0030 Glasvordach, Stahl, pulverbeschichtet, t=2,50m**
Menge: 0,000 m
DIN 276-18: 361
Leistungsbereiche: 031

#### Titel 031.12 Stoßabweiser und Eckschutz

**031.12.0010 Stahlpoller, H=60cm**
Menge: 0,000 St
DIN 276-18: 339
Leistungsbereiche: 031

**031.12.0020 Stahlpoller, H=100cm**
Menge: 0,000 St
DIN 276-18: 339
Leistungsbereiche: 031

**031.12.0030 Stahlpoller, ausbetoniert, Fundament, H=120cm**
Menge: 0,000 St
DIN 276-18: 339
Leistungsbereiche: 031

**031.12.0040 Einfahrhilfen, beidseitig, Stahlrundrohr**
Menge: 0,000 St
DIN 276-18: 399
Leistungsbereiche: 031

**031.12.0050 Anfahrschutz, Quadratrohr, H=100cm, lackiert**
Menge: 0,000 St
DIN 276-18: 339
Leistungsbereiche: 031

**031.12.0060 Stahlschutzbügel, BxH=135x80cm**
Menge: 0,000 St
DIN 276-18: 339
Leistungsbereiche: 031

**031.12.0070 Stahlschutzbügel, BxH=100x100cm**
Menge: 0,000 St
DIN 276-18: 339
Leistungsbereiche: 031

**031.12.0080 Eckschutzschienen, Edelstahl, 50x50x4mm**
Menge: 0,000 m
DIN 276-18: 339
Leistungsbereiche: 031

**031.12.0090 Eckschutzschienen, Stahl, verzinkt, 50x50x4mm**
Menge: 0,000 m
DIN 276-18: 339
Leistungsbereiche: 031

#### Titel 031.13 Randwinkel und Kleineisenteile

**031.13.0010 Kleineisenteile, grundiert, <10kg**
Menge: 0,000 kg
DIN 276-18: 399
Leistungsbereiche: 031

**031.13.0020 Kleineisenteile, feuerverzinkt, <10kg**
Menge: 0,000 kg
DIN 276-18: 399
Leistungsbereiche: 031

**031.13.0030 Walzprofilstahl, grundiert**
Menge: 0,000 kg
DIN 276-18: 399
Leistungsbereiche: 031

**031.13.0040 Walzprofilstahl, feuerverzinkt**
Menge: 0,000 kg
DIN 276-18: 399
Leistungsbereiche: 031

**031.13.0050 Hohl-/Schweißprofile, Stahl, grundiert**
Menge: 0,000 kg
DIN 276-18: 399
Leistungsbereiche: 031

**031.13.0060 Hohl-/Schweißprofile, Stahl, feuerverzinkt**
Menge: 0,000 kg
DIN 276-18: 399
Leistungsbereiche: 031

**031.13.0070 Hohlprofile, Edelstahl, V2A**
Menge: 0,000 kg
DIN 276-18: 399
Leistungsbereiche: 031

**031.13.0080 Hohlprofile, Edelstahl, V4A**
Menge: 0,000 kg
DIN 276-18: 399
Leistungsbereiche: 031

**031.13.0090 Winkelstahl, feuerverzinkt, 50x50x4mm**
Menge: 0,000 m
DIN 276-18: 399
Leistungsbereiche: 031

**031.13.0100 Winkelstahl, feuerverzinkt, 80x80x8mm**
Menge: 0,000 m
DIN 276-18: 399
Leistungsbereiche: 031

**031.13.0110 Winkelstahl, feuerverzinkt, 100x100x5mm**
Menge: 0,000 m
DIN 276-18: 399
Leistungsbereiche: 031

**031.13.0120 Winkelstahl, feuerverzinkt, 100x50x6mm**
Menge: 0,000 m
DIN 276-18: 399
Leistungsbereiche: 031

#### Titel 031.14 Leitern

*Hinweis: STEIGLEITERN*

**031.14.0010 Steigleiter mit Rückenschutz, Ø=700mm**
Menge: 0,000 m
DIN 276-18: 359
Leistungsbereiche: 031

**031.14.0020 Ausstiegsgeländer und -sicherung**
Menge: 0,000 St
DIN 276-18: 359
Leistungsbereiche: 031

**031.14.0030 Ausstiegstritt**
Menge: 0,000 St
DIN 276-18: 359
Leistungsbereiche: 031

**031.14.0040 Umsteigebühne**
Menge: 0,000 St
DIN 276-18: 359
Leistungsbereiche: 031

**031.14.0050 Umsteige-/Austrittspodest, 1,00x1,00m**
Menge: 0,000 St
DIN 276-18: 359
Leistungsbereiche: 031

**031.14.0060 Aufstiegsschutz, Sicherungstür**
Menge: 0,000 St
DIN 276-18: 359
Leistungsbereiche: 031

*Hinweis: ALULEITERN*

**031.14.0070 Leiter, Alu, H=6,00m**
Menge: 0,000 St
DIN 276-18: 359
Leistungsbereiche: 031

**031.14.0080 Leiter, Alu, H=3,50m**
Menge: 0,000 St
DIN 276-18: 359
Leistungsbereiche: 031

*Hinweis: STEIGEISEN*

**031.14.0090 Steigeisen, Stahl, feuerverzinkt**
Menge: 0,000 St
DIN 276-18: 359
Leistungsbereiche: 031

#### Titel 031.15 Schiebetore

**031.15.0010 Schiebetor, Laufschiene, elektrisch, 3,00x2,00m**
Menge: 0,000 St
DIN 276-18: 334
Leistungsbereiche: 031

**031.15.0020 Schiebetor, Laufschiene, elektrisch, 4,00x2,00m**
Menge: 0,000 St
DIN 276-18: 334
Leistungsbereiche: 031

**031.15.0030 Schiebetor, Laufschiene, elektrisch, 5,00x2,00m**
Menge: 0,000 St
DIN 276-18: 334
Leistungsbereiche: 031

**031.15.0040 Induktionsschleife zur Fahrzeugerkennung**
Menge: 0,000 St
DIN 276-18: 334
Leistungsbereiche: 031

**031.15.0050 Stele mit Schlüsselschalter**
Menge: 0,000 St
DIN 276-18: 334
Leistungsbereiche: 031

#### Titel 031.16 Technikaufbauten/Wartungsstege

**031.16.0010 Tragkonstruktion Profilstahl, verzinkt**
Menge: 0,000 t
DIN 276-18: 399
Leistungsbereiche: 031

**031.16.0020 Gitterroste Wartungsstege, MW 30x30mm**
Menge: 0,000 m2
DIN 276-18: 399
Leistungsbereiche: 031

**031.16.0030 Stützenfuß Aufständerung, Rohrprofil 150x8mm, H=50cm**
Menge: 0,000 St
DIN 276-18: 399
Leistungsbereiche: 031

#### Titel 031.17 Einbauteile, Anschlagpunkte

**031.17.0010 Fensteranschlagpunkt, Personensicherung**
Menge: 0,000 St
DIN 276-18: 334
Leistungsbereiche: 031

**031.17.0020 Fensteranschlagpunkt, abnehmbar, AHD**
Menge: 0,000 St
DIN 276-18: 334
Leistungsbereiche: 031

**031.17.0030 Unterkonstruktion Waschtischanlagen**
Menge: 0,000 St
DIN 276-18: 399
Leistungsbereiche: 031

**031.17.0040 Blechwanne, Sauberlauf, VA, 400x350x6cm**
Menge: 0,000 St
DIN 276-18: 353
Leistungsbereiche: 031

#### Titel 031.18 Kellertrennwände

**031.18.0010 Kellertrennwand, Stahlblechlamellen**
Menge: 0,000 m
DIN 276-18: 346
Leistungsbereiche: 031

**031.18.0020 Anpassen Stahlblech, Lamellenwand**
Menge: 0,000 St
DIN 276-18: 346
Leistungsbereiche: 031

**031.18.0030 Stahlblech, Tür, 1flg, 0,80x2,20m**
Menge: 0,000 St
DIN 276-18: 346
Leistungsbereiche: 031

**031.18.0040 Kellertrennwand, Holzlatten, Stahl-UK**
Menge: 0,000 m
DIN 276-18: 346
Leistungsbereiche: 031

**031.18.0050 Anpassen Holz**
Menge: 0,000 St
DIN 276-18: 346
Leistungsbereiche: 031

**031.18.0060 Holz, Tür, 1flg, 0,80x2,20m**
Menge: 0,000 St
DIN 276-18: 346
Leistungsbereiche: 031

**031.18.0070 Kellertrennwand, Maschendrahtelemente**
Menge: 0,000 m
DIN 276-18: 346
Leistungsbereiche: 031

**031.18.0080 Anpassen Maschendraht, Kellertrennwand**
Menge: 0,000 St
DIN 276-18: 346
Leistungsbereiche: 031

**031.18.0090 Maschendraht, Tür, 1flg, 0,90x2,00m**
Menge: 0,000 St
DIN 276-18: 346
Leistungsbereiche: 031

**031.18.0100 Kellertrennwand, Stahlgittermatten**
Menge: 0,000 m
DIN 276-18: 346
Leistungsbereiche: 031

**031.18.0110 Anpassen Stahlgitter**
Menge: 0,000 St
DIN 276-18: 346
Leistungsbereiche: 031

**031.18.0120 Stahlgitter, Tür, 1flg, 0,80x2,20m**
Menge: 0,000 St
DIN 276-18: 346
Leistungsbereiche: 031

**031.18.0130 Installationskonsole, HPL-Spanplatte**
Menge: 0,000 St
DIN 276-18: 346
Leistungsbereiche: 031

**031.18.0140 Systemtür in Massivwand, 1flg, Stahlblechlamelle, 0,80x1,95m**
Menge: 0,000 St
DIN 276-18: 346
Leistungsbereiche: 031

#### Titel 031.90 Stundenlohnarbeiten

*Hinweis: ABRECHNUNGSHINWEIS Stundenlohnarbeiten*

**031.90.0010 Stundensatz: Fachwerker**
*** Bedarfsposition ohne GB
Menge: 0,000 h
DIN 276-18: 399
Leistungsbereiche: 031

**031.90.0020 Stundensatz: Helfer**
*** Bedarfsposition ohne GB
Menge: 0,000 h
DIN 276-18: 399
Leistungsbereiche: 031

#### Titel 031.99 Kostenberechnungspauschale

**031.99.0010 Kostenberechnungspauschale: Metallbauarbeiten**
Menge: 0,000 psch
DIN 276-18: 399
Leistungsbereiche: 031

### Gewerk 032 Verglasungsarbeiten

#### Titel 032.01 Profilbauglasfassade

**032.01.0010 technische Bearbeitung, W+M**
Menge: 0,000 psch
DIN 276-18: 335
Leistungsbereiche: 032

**032.01.0020 PBG-Fassade, einschalig**
Menge: 0,000 m2
DIN 276-18: 335
Leistungsbereiche: 032

**032.01.0030 Zulage PBG-Fassade, einschalig gerundet**
Menge: 0,000 m2
DIN 276-18: 335
Leistungsbereiche: 032

**032.01.0040 PBG-Fassade, zweischalig**
Menge: 0,000 m2
DIN 276-18: 335
Leistungsbereiche: 032

**032.01.0050 Zulage PBG-Fassade, zweischalig, gerundet**
Menge: 0,000 m2
DIN 276-18: 335
Leistungsbereiche: 032

**032.01.0060 An-/Abschlussprofile, Alu**
Menge: 0,000 m
DIN 276-18: 335
Leistungsbereiche: 032

**032.01.0070 Transluzente Wärmedämmung**
Menge: 0,000 m2
DIN 276-18: 335
Leistungsbereiche: 032

**032.01.0080 Zulage Sicherheitsverglasung, einschalig**
Menge: 0,000 m2
DIN 276-18: 335
Leistungsbereiche: 032

**032.01.0090 Zulage Sicherheitsverglasung, zweischalig**
Menge: 0,000 m2
DIN 276-18: 335
Leistungsbereiche: 032

**032.01.0100 Zulage Wärmeschutzverglasung, einschalig**
Menge: 0,000 m2
DIN 276-18: 335
Leistungsbereiche: 032

**032.01.0110 Zulage Wärmeschutzverglasung, zweischalig**
Menge: 0,000 m2
DIN 276-18: 335
Leistungsbereiche: 032

**032.01.0120 Zulage Sonnenschutzverglasung, einschalig**
Menge: 0,000 m2
DIN 276-18: 335
Leistungsbereiche: 032

**032.01.0130 Zulage Sonnenschutzverglasung, zweischalig**
Menge: 0,000 m2
DIN 276-18: 335
Leistungsbereiche: 032

**032.01.0140 Zulage schräger An-/Abschluss**
Menge: 0,000 m
DIN 276-18: 335
Leistungsbereiche: 032

#### Titel 032.02 Verglasungen

##### Untertitel 032.02.01 Einfachverglasungen

**032.02.01.0010 Einfachverglasung, Floatglas, klar, 4mm**
Menge: 0,000 m2
DIN 276-18: 344
Leistungsbereiche: 032

**032.02.01.0020 Einfachverglasung, Floatglas, klar, 6mm**
Menge: 0,000 m2
DIN 276-18: 344
Leistungsbereiche: 032

**032.02.01.0030 Einfachverglasung, Floatglas, klar, 8mm**
Menge: 0,000 m2
DIN 276-18: 344
Leistungsbereiche: 032

**032.02.01.0040 ESG-H Verglasung, klar, 8mm**
Menge: 0,000 m2
DIN 276-18: 344
Leistungsbereiche: 032

**032.02.01.0050 VSG-Verglasung, klar, 2x4mm**
Menge: 0,000 m2
DIN 276-18: 344
Leistungsbereiche: 032

##### Untertitel 032.02.02 Wärmeschutzverglasungen

**032.02.02.0010 Isolierverglasung, 2fach, Ug=1,1**
Menge: 0,000 m2
DIN 276-18: 334
Leistungsbereiche: 032

**032.02.02.0020 Isolierverglasung, 2fach, Ug=0,9**
Menge: 0,000 m2
DIN 276-18: 334
Leistungsbereiche: 032

**032.02.02.0030 Isolierverglasung, 3fach, Ug=0,7**
Menge: 0,000 m2
DIN 276-18: 334
Leistungsbereiche: 032

**032.02.02.0040 Zulage Sonnenschutzverglasung**
Menge: 0,000 m2
DIN 276-18: 334
Leistungsbereiche: 032

**032.02.02.0050 Zulage ESG-H, 4mm**
Menge: 0,000 m2
DIN 276-18: 334
Leistungsbereiche: 032

**032.02.02.0060 Zulage 2-fach ISO aus VSG+ESG**
Menge: 0,000 m2
DIN 276-18: 334
Leistungsbereiche: 032

**032.02.02.0070 Zulage 2-fach ISO aus 2xVSG**
Menge: 0,000 m2
DIN 276-18: 334
Leistungsbereiche: 032

**032.02.02.0080 Zulage 3-fach ISO aus VSG+ESG**
Menge: 0,000 m2
DIN 276-18: 334
Leistungsbereiche: 032

**032.02.02.0090 Zulage 3-fach ISO aus 2xVSG**
Menge: 0,000 m2
DIN 276-18: 334
Leistungsbereiche: 032

**032.02.02.0100 Zulage VSG aus 2x4mm ESG-H**
Menge: 0,000 m2
DIN 276-18: 334
Leistungsbereiche: 032

**032.02.02.0110 Zulage durchwurfhemmende Verglasung, P4A/RC2**
Menge: 0,000 m2
DIN 276-18: 334
Leistungsbereiche: 032

**032.02.02.0120 Zulage durchwurfhemmende Verglasung, P5A/RC3**
Menge: 0,000 m2
DIN 276-18: 334
Leistungsbereiche: 032

**032.02.02.0130 Zulage durchbruchhemmende Verglasung, P6B/RC4**
Menge: 0,000 m2
DIN 276-18: 334
Leistungsbereiche: 032

**032.02.02.0140 Zulage Türen PC-Verglasung, RC2 o.BS**
Menge: 0,000 m2
DIN 276-18: 334
Leistungsbereiche: 032

**032.02.02.0150 Zulage Türen PC-Verglasung, RC2, EI30**
Menge: 0,000 m2
DIN 276-18: 334
Leistungsbereiche: 032

**032.02.02.0160 Zulage Türen PC-Verglasung, RC2, EI90**
Menge: 0,000 m2
DIN 276-18: 334
Leistungsbereiche: 032

##### Untertitel 032.02.03 Brandschutzverglasungen

**032.02.03.0010 Brandschutzverglasung, F30/EI30**
Menge: 0,000 m2
DIN 276-18: 344
Leistungsbereiche: 032

**032.02.03.0020 Brandschutz-Isolierverglasung, F30/EI30**
Menge: 0,000 m2
DIN 276-18: 344
Leistungsbereiche: 032

**032.02.03.0030 Brandschutzverglasung, G30**
Menge: 0,000 m2
DIN 276-18: 344
Leistungsbereiche: 032

**032.02.03.0040 Brandschutzverglasung, F90/EI90**
Menge: 0,000 m2
DIN 276-18: 344
Leistungsbereiche: 032

**032.02.03.0050 Brandschutzisolierglas, F90/EI90**
Menge: 0,000 m2
DIN 276-18: 344
Leistungsbereiche: 032

##### Untertitel 032.02.04 Duschabtrennungen

**032.02.04.0010 Duschabtrennung, 1tlg, ESG-H, 90x200cm**
Menge: 0,000 St
DIN 276-18: 349
Leistungsbereiche: 032

**032.02.04.0020 Duschabtrennung Badewannenaufsatz, 1tlg, ESG-H, 90x150cm**
Menge: 0,000 St
DIN 276-18: 349
Leistungsbereiche: 032

**032.02.04.0030 Duschtür, 1flg, ESG-H, 90x200cm**
Menge: 0,000 St
DIN 276-18: 349
Leistungsbereiche: 032

**032.02.04.0040 Duschabtrennung, 2tlg, ESG-H, 90/90x200cm**
Menge: 0,000 St
DIN 276-18: 349
Leistungsbereiche: 032

**032.02.04.0050 Duschabtrennung, 2tlg, ESG-H, 90x150/75x150cm**
Menge: 0,000 St
DIN 276-18: 349
Leistungsbereiche: 032

**032.02.04.0060 Duschabtrennung, 3tlg, ESG-H, 80/90/80x200cm**
Menge: 0,000 St
DIN 276-18: 349
Leistungsbereiche: 032

**032.02.04.0070 Duschtür, 2flg, ESG-H, klar, 120x200cm**
Menge: 0,000 St
DIN 276-18: 349
Leistungsbereiche: 032

**032.02.04.0080 Duschabtrennung, 2tlg, ESG-H, 120/90x200cm**
Menge: 0,000 St
DIN 276-18: 349
Leistungsbereiche: 032

**032.02.04.0090 Duschabtrennung, 4tlg, ESG-H, 75/170/75x150cm**
Menge: 0,000 St
DIN 276-18: 349
Leistungsbereiche: 032

**032.02.04.0100 Zulage Türbänder 1seitig eingelassen**
Menge: 0,000 St
DIN 276-18: 349
Leistungsbereiche: 032

##### Untertitel 032.02.05 Spiegel

**032.02.05.0010 Kristallspiegel, 40x60cm**
Menge: 0,000 St
DIN 276-18: 349
Leistungsbereiche: 032

**032.02.05.0020 Kristallspiegel, 60x80cm**
Menge: 0,000 St
DIN 276-18: 349
Leistungsbereiche: 032

**032.02.05.0030 Kristallspiegel, 80x120cm**
Menge: 0,000 St
DIN 276-18: 349
Leistungsbereiche: 032

**032.02.05.0040 Kristallspiegelverglasung, flächig, >1,00m2**
Menge: 0,000 m2
DIN 276-18: 349
Leistungsbereiche: 032

##### Untertitel 032.02.06 Zulagen, Allgemein

*Hinweis: HINWEIS*

**032.02.06.0010 Zulage Floatglas, satiniert**
Menge: 0,000 m2
DIN 276-18: 334
Leistungsbereiche: 032

**032.02.06.0020 Zulage Floatglas, foliert**
Menge: 0,000 m2
DIN 276-18: 334
Leistungsbereiche: 032

**032.02.06.0030 Zulage Floatglas, bedruckt/emalliert**
Menge: 0,000 m2
DIN 276-18: 334
Leistungsbereiche: 032

**032.02.06.0040 Zulage Floatglas strukturiert, Masterglas**
Menge: 0,000 m2
DIN 276-18: 334
Leistungsbereiche: 032

**032.02.06.0050 Zulage Floatglas strukturiert, Ornament**
Menge: 0,000 m2
DIN 276-18: 334
Leistungsbereiche: 032

**032.02.06.0060 Zulage Bohrung, Floatglas, Ø<20mm**
Menge: 0,000 St
DIN 276-18: 334
Leistungsbereiche: 032

**032.02.06.0070 Zulage Bohrung, Floatglas, Ø>20mm**
Menge: 0,000 St
DIN 276-18: 334
Leistungsbereiche: 032

**032.02.06.0080 Ausschnitte, Floatglas**
Menge: 0,000 St
DIN 276-18: 334
Leistungsbereiche: 032

#### Titel 032.90 Stundenlohnarbeiten

*Hinweis: ABRECHNUNGSHINWEIS Stundenlohnarbeiten*

**032.90.0010 Stundensatz: Fachwerker**
*** Bedarfsposition ohne GB
Menge: 0,000 h
DIN 276-18: 399
Leistungsbereiche: 032

**032.90.0020 Stundensatz: Helfer**
*** Bedarfsposition ohne GB
Menge: 0,000 h
DIN 276-18: 399
Leistungsbereiche: 032

#### Titel 032.99 Kostenberechnungspauschale

**032.99.0010 Kostenberechnungspauschale: Verglasungsarbeiten**
Menge: 0,000 psch
DIN 276-18: 399
Leistungsbereiche: 032

### Gewerk 033 Baureinigungsarbeiten

#### Titel 033.01 Grobreinigung Komplettleistung

**033.01.0010 Grobreinigung, innen**
Menge: 0,000 m2
DIN 276-18: 397
Leistungsbereiche: 033

**033.01.0020 Grobreinigung, außen**
Menge: 0,000 m2
DIN 276-18: 397
Leistungsbereiche: 033

#### Titel 033.02 Baufeinreinigung Komplettleistung

**033.02.0010 Feinreinigung (kompl. m. Fassadenelemente und Sanitärber.)**
Menge: 0,000 m2
DIN 276-18: 397
Leistungsbereiche: 033

**033.02.0020 Feinreinigung unterirdische Flächen**
Menge: 0,000 m2
DIN 276-18: 397
Leistungsbereiche: 033

**033.02.0030 Feinreinigung Außenflächen**
Menge: 0,000 m2
DIN 276-18: 397
Leistungsbereiche: 033

**033.02.0040 Nachreinigungsgang, NF OG komplett**
Menge: 0,000 m2
DIN 276-18: 397
Leistungsbereiche: 033

**033.02.0050 Zwischenreinigung, innen, während Bauzeit**
Menge: 0,000 m2
DIN 276-18: 397
Leistungsbereiche: 033

#### Titel 033.03 Baufeinreinigung Bereiche (Einheiten)

**033.03.0010 Baufeinreinigung Sanitäreinheiten**
Menge: 0,000 m2
DIN 276-18: 397
Leistungsbereiche: 033

**033.03.0020 Baufeinreinigung Büroeinheiten**
Menge: 0,000 m2
DIN 276-18: 397
Leistungsbereiche: 033

**033.03.0030 Baufeinreinigung Wohneinheiten**
Menge: 0,000 m2
DIN 276-18: 397
Leistungsbereiche: 033

**033.03.0040 Baufeinreinigung Verkehrsflächen**
Menge: 0,000 m2
DIN 276-18: 397
Leistungsbereiche: 033

**033.03.0050 Baufeinreinigung Technikflächen**
Menge: 0,000 m2
DIN 276-18: 397
Leistungsbereiche: 033

**033.03.0060 Baufeinreinigung Aufzugskabine, 1,10x2,10x2,20m**
Menge: 0,000 St
DIN 276-18: 397
Leistungsbereiche: 033

**033.03.0070 Baufeinreinigung verglaste Fassaden**
Menge: 0,000 m2
DIN 276-18: 397
Leistungsbereiche: 033

**033.03.0080 Baufeinreinigung Dach**
Menge: 0,000 m2
DIN 276-18: 397
Leistungsbereiche: 033

**033.03.0090 Baufeinreinigung Garagen**
Menge: 0,000 m2
DIN 276-18: 397
Leistungsbereiche: 033

#### Titel 033.04 Sonstige besondere Leistungen

*Hinweis: DOKUMENTATION/KONZEPTE*

**033.04.0010 Reinigungsbuch**
Menge: 0,000 psch
DIN 276-18: 339
Leistungsbereiche: 033

**033.04.0020 Reinigungskonzept**
Menge: 0,000 psch
DIN 276-18: 339
Leistungsbereiche: 033

*Hinweis: GERÜSTE/HILFSMITTEL*

**033.04.0030 Sky-Lift, 15,00m**
Menge: 0,000 St
DIN 276-18: 397
Leistungsbereiche: 033

**033.04.0040 Gebrauchsüberlassung, Sky-Lift je Tag**
Menge: 0,000 StD
DIN 276-18: 397
Leistungsbereiche: 033

**033.04.0050 fahrbare Arbeitsbühne, Gr. 2**
Menge: 0,000 St
DIN 276-18: 397
Leistungsbereiche: 033

**033.04.0060 Gebrauchsüberlassung fahrbare Arbeitsbühne, Gr. 2**
Menge: 0,000 StD
DIN 276-18: 397
Leistungsbereiche: 033

**033.04.0070 Steh-/Anlegeleitern, H=>4,00m**
Menge: 0,000 St
DIN 276-18: 397
Leistungsbereiche: 033

**033.04.0080 Gebrauchsüberlassung Leiter je Tag**
Menge: 0,000 StD
DIN 276-18: 397
Leistungsbereiche: 033

*Hinweis: CONTAINER/ENTSORGUNG*

**033.04.0090 Absetzcontainer, 7,00m3**
Menge: 0,000 St
DIN 276-18: 396
Leistungsbereiche: 033

**033.04.0100 Absetzcontainer, Deckel, 7,00m3**
Menge: 0,000 St
DIN 276-18: 396
Leistungsbereiche: 033

**033.04.0110 Abrollcontainer, 10,00m3, An- und Abfuhr, Grundstandzeit**
Menge: 0,000 St
DIN 276-18: 396
Leistungsbereiche: 033

**033.04.0120 Abrollcontainer, 30,00m3, An- und Abfuhr, Grundstandzeit**
Menge: 0,000 St
DIN 276-18: 396
Leistungsbereiche: 033

**033.04.0130 Sortierung/Entsorgung, Baumisch, mineralisch, AVV 170107**
Menge: 0,000 t
DIN 276-18: 396
Leistungsbereiche: 033

**033.04.0140 Sortierung/Entsorgung, Kunststoff, AVV 170203**
Menge: 0,000 t
DIN 276-18: 396
Leistungsbereiche: 033

**033.04.0150 Sortierung/Entsorgung, Bitumen, AVV 170302**
Menge: 0,000 t
DIN 276-18: 396
Leistungsbereiche: 033

**033.04.0160 Sortierung/Entsorgung, Gips, AVV 170802**
Menge: 0,000 t
DIN 276-18: 396
Leistungsbereiche: 033

**033.04.0170 Sortierung/Entsorgung, Baumisch, AVV 170904**
Menge: 0,000 t
DIN 276-18: 396
Leistungsbereiche: 033

**033.04.0180 Sortierung/Entsorgung, Holz, AVV 170201**
Menge: 0,000 t
DIN 276-18: 396
Leistungsbereiche: 033

**033.04.0190 Sortierung/Entsorgung, Dämmung (neu), AVV 170604**
Menge: 0,000 t
DIN 276-18: 396
Leistungsbereiche: 033

**033.04.0200 Sortierung/Entsorgung, Eisen + Stahl, AVV 170405**
Menge: 0,000 t
DIN 276-18: 396
Leistungsbereiche: 033

#### Titel 033.90 Stundenlohnarbeiten

*Hinweis: ABRECHNUNGSHINWEIS Stundenlohnarbeiten*

**033.90.0010 Stundensatz: Reinigungskraft**
*** Bedarfsposition ohne GB
Menge: 0,000 h
DIN 276-18: 399
Leistungsbereiche: 033

#### Titel 033.99 Kostenberechnungspauschale

**033.99.0010 Kostenberechnungspauschale: Bauendreinigung**
Menge: 0,000 psch
DIN 276-18: 399
Leistungsbereiche: 033

### Gewerk 034 Maler-/Lackierarbeiten, Beschichtungen

#### Titel 034.01 Vorbereitende Arbeiten

*Hinweis: EINDICHTEN/VORBEREITEN*

**034.01.0010 Bodenschutz, PE-Folie**
Menge: 0,000 m2
DIN 276-18: 345
Leistungsbereiche: 034

**034.01.0020 Bodenschutz, Filzvlies**
Menge: 0,000 m2
DIN 276-18: 345
Leistungsbereiche: 034

**034.01.0030 Bodenschutz, Filzvlies + Hartfaserplatte**
Menge: 0,000 m2
DIN 276-18: 345
Leistungsbereiche: 034

**034.01.0040 Schutz durch Abkleben**
Menge: 0,000 m2
DIN 276-18: 344
Leistungsbereiche: 034

**034.01.0050 Schutz Einrichtungsgegenstände, PE-Folie**
Menge: 0,000 m2
DIN 276-18: 345
Leistungsbereiche: 034

**034.01.0060 Demontage Sockelleisten**
Menge: 0,000 m
DIN 276-18: 394
Leistungsbereiche: 034

*Hinweis: REINIGEN*

**034.01.0070 Tapeten ablösen**
Menge: 0,000 m2
DIN 276-18: 345
Leistungsbereiche: 034

**034.01.0080 Druckwasserstrahlen, Reinigung**
Menge: 0,000 m2
DIN 276-18: 395
Leistungsbereiche: 034

**034.01.0090 Trockenstrahlen, Reinigung**
Menge: 0,000 m2
DIN 276-18: 395
Leistungsbereiche: 034

**034.01.0100 Oberflächen entlacken, abbeizen**
Menge: 0,000 m2
DIN 276-18: 395
Leistungsbereiche: 034

**034.01.0110 Oberflächen entlacken, Heißluft**
Menge: 0,000 m2
DIN 276-18: 395
Leistungsbereiche: 034

*Hinweis: UNTERGRUNDVORBEREITUNG*

**034.01.0120 Grundierung, Tiefgrund**
Menge: 0,000 m2
DIN 276-18: 345
Leistungsbereiche: 034

**034.01.0130 Grundierung, Sperr-/Isoliergrund**
Menge: 0,000 m2
DIN 276-18: 345
Leistungsbereiche: 034

**034.01.0140 Grundierung, Haftgrund**
Menge: 0,000 m2
DIN 276-18: 345
Leistungsbereiche: 034

**034.01.0150 Grundierung, Flüssig-Makulatur**
Menge: 0,000 m2
DIN 276-18: 345
Leistungsbereiche: 034

**034.01.0160 Risse in Putzfläche schließen, vollflächig**
Menge: 0,000 m2
DIN 276-18: 395
Leistungsbereiche: 034

**034.01.0170 Risse in Putzfläche schließen, teilflächig**
Menge: 0,000 m2
DIN 276-18: 395
Leistungsbereiche: 034

**034.01.0180 Putzschlitze schließen, bis 15cm2**
Menge: 0,000 m
DIN 276-18: 395
Leistungsbereiche: 034

**034.01.0190 größere Löcher und Fehlstellen schließen**
Menge: 0,000 m2
DIN 276-18: 395
Leistungsbereiche: 034

**034.01.0200 Glas-/Malervlies, vollflächig**
Menge: 0,000 m2
DIN 276-18: 345
Leistungsbereiche: 034

*Hinweis: AUSGLEICHEN*

**034.01.0210 Wandspachtelung, vollflächig, PIV, Q2**
Menge: 0,000 m2
DIN 276-18: 345
Leistungsbereiche: 034

**034.01.0220 Wandspachtelung, vollflächig, PIV, Q3**
Menge: 0,000 m2
DIN 276-18: 345
Leistungsbereiche: 034

**034.01.0230 Wandspachtelung, vollflächig, PIV, Q4**
Menge: 0,000 m2
DIN 276-18: 345
Leistungsbereiche: 034

**034.01.0240 Wandspachtelung, teilflächig, PIV, Q2**
Menge: 0,000 m2
DIN 276-18: 345
Leistungsbereiche: 034

**034.01.0250 Wandspachtelung, teilflächig, PIV, Q3**
Menge: 0,000 m2
DIN 276-18: 345
Leistungsbereiche: 034

**034.01.0260 Zulage Untergrundausgleich, >5-15mm**
Menge: 0,000 m2
DIN 276-18: 345
Leistungsbereiche: 034

**034.01.0270 Laibungsspachtelung, vollflächig, PIV, Q2**
Menge: 0,000 m
DIN 276-18: 345
Leistungsbereiche: 034

**034.01.0280 Laibungsspachtelung, vollflächig, PIV, Q3**
Menge: 0,000 m
DIN 276-18: 345
Leistungsbereiche: 034

**034.01.0290 Laibungsspachtelung, vollflächig, PIV, Q4**
Menge: 0,000 m
DIN 276-18: 345
Leistungsbereiche: 034

**034.01.0300 Stützenspachtelung, eckig, vollflächig, PIV, Q2**
Menge: 0,000 m2
DIN 276-18: 345
Leistungsbereiche: 034

**034.01.0310 Stützenspachtelung, eckig, vollflächig, PIV, Q3**
Menge: 0,000 m2
DIN 276-18: 345
Leistungsbereiche: 034

**034.01.0320 Stützenspachtelung, eckig, vollflächig, PIV, Q4**
Menge: 0,000 m2
DIN 276-18: 345
Leistungsbereiche: 034

**034.01.0330 Stützenspachtelung, rund, vollflächig, PIV, Q2**
Menge: 0,000 m2
DIN 276-18: 345
Leistungsbereiche: 034

**034.01.0340 Stützenspachtelung, rund, vollflächig, PIV, Q3**
Menge: 0,000 m2
DIN 276-18: 345
Leistungsbereiche: 034

**034.01.0350 Stützenspachtelung, rund, vollflächig, PIV, Q4**
Menge: 0,000 m2
DIN 276-18: 345
Leistungsbereiche: 034

**034.01.0360 Deckenspachtelung, vollflächig, PIV, Q2**
Menge: 0,000 m2
DIN 276-18: 354
Leistungsbereiche: 034

**034.01.0370 Deckenspachtelung, vollflächig, PIV, Q3**
Menge: 0,000 m2
DIN 276-18: 354
Leistungsbereiche: 034

**034.01.0380 Deckenspachtelung, vollflächig, PIV, Q4**
Menge: 0,000 m2
DIN 276-18: 354
Leistungsbereiche: 034

**034.01.0390 Deckenspachtelung, teilflächig, PIV, Q2**
Menge: 0,000 m2
DIN 276-18: 354
Leistungsbereiche: 034

**034.01.0400 Deckenspachtelung, teilflächig, PIV, Q3**
Menge: 0,000 m2
DIN 276-18: 354
Leistungsbereiche: 034

**034.01.0410 Fugenspachtelung, Filigrandecke**
Menge: 0,000 m2
DIN 276-18: 354
Leistungsbereiche: 034

**034.01.0420 Treppenspachtelung, vollflächig, PIV, Q3**
Menge: 0,000 m2
DIN 276-18: 354
Leistungsbereiche: 034

**034.01.0430 Treppenspachtelung, teilflächig, PIV, Q2**
Menge: 0,000 m2
DIN 276-18: 354
Leistungsbereiche: 034

**034.01.0440 Treppenwangen, Spachtelung, vollflächig, PIV, Q3**
Menge: 0,000 m
DIN 276-18: 354
Leistungsbereiche: 034

**034.01.0450 Stb-FT, Spachtelung, teilflächig, PIV, Q2**
Menge: 0,000 m2
DIN 276-18: 354
Leistungsbereiche: 034

**034.01.0460 Stb-FT, Spachtelung, teilflächig, zementgebunden, Q2**
Menge: 0,000 m2
DIN 276-18: 354
Leistungsbereiche: 034

**034.01.0470 Wandputz, PIV, Q2**
Menge: 0,000 m2
DIN 276-18: 345
Leistungsbereiche: 034

**034.01.0480 Wandputz, PIV, Q3**
Menge: 0,000 m2
DIN 276-18: 345
Leistungsbereiche: 034

**034.01.0490 Wandputz, PIV, Q4**
Menge: 0,000 m2
DIN 276-18: 345
Leistungsbereiche: 034

**034.01.0500 Laibungsputz, PIV, Q2**
Menge: 0,000 m
DIN 276-18: 345
Leistungsbereiche: 034

**034.01.0510 Laibungsputz, PIV, Q3**
Menge: 0,000 m
DIN 276-18: 345
Leistungsbereiche: 034

**034.01.0520 Laibungsputz, PIV, Q4**
Menge: 0,000 m
DIN 276-18: 345
Leistungsbereiche: 034

**034.01.0530 Putz, Stb-Stützen, eckig, PIV, Q2**
Menge: 0,000 m2
DIN 276-18: 345
Leistungsbereiche: 034

**034.01.0540 Putz, Stb-Stützen, eckig, PIV, Q3**
Menge: 0,000 m2
DIN 276-18: 345
Leistungsbereiche: 034

**034.01.0550 Putz, Stb-Stützen, eckig, PIV, Q4**
Menge: 0,000 m2
DIN 276-18: 345
Leistungsbereiche: 034

**034.01.0560 Putz, Stb-Stützen, rund, PIV, Q2**
Menge: 0,000 m2
DIN 276-18: 345
Leistungsbereiche: 034

**034.01.0570 Putz, Stb-Stützen, rund, PIV, Q3**
Menge: 0,000 m2
DIN 276-18: 345
Leistungsbereiche: 034

**034.01.0580 Putz, Stb-Stützen, rund, PIV, Q4**
Menge: 0,000 m2
DIN 276-18: 345
Leistungsbereiche: 034

**034.01.0590 Deckenputz, PIV, Q2**
Menge: 0,000 m2
DIN 276-18: 354
Leistungsbereiche: 034

**034.01.0600 Deckenputz, PIV, Q3**
Menge: 0,000 m2
DIN 276-18: 354
Leistungsbereiche: 034

**034.01.0610 Deckenputz, PIV, Q4**
Menge: 0,000 m2
DIN 276-18: 354
Leistungsbereiche: 034

**034.01.0620 Deckenputz Unterzüge, PIV, Q2**
Menge: 0,000 m2
DIN 276-18: 354
Leistungsbereiche: 034

**034.01.0630 Deckenputz Unterzüge, PIV, Q3**
Menge: 0,000 m2
DIN 276-18: 354
Leistungsbereiche: 034

**034.01.0640 Deckenputz Unterzüge, PIV, Q4**
Menge: 0,000 m2
DIN 276-18: 354
Leistungsbereiche: 034

**034.01.0650 Überspannung Putz, Glasfasergewebe**
Menge: 0,000 m2
DIN 276-18: 345
Leistungsbereiche: 034

#### Titel 034.02 Beschichtungen, Innenbereich

*Hinweis: WÄNDE*

**034.02.0010 Dispersionsbeschichtung, Wand, NAK3**
Menge: 0,000 m2
DIN 276-18: 345
Leistungsbereiche: 034

**034.02.0020 Dispersionsbeschichtung, Wand, NAK2**
Menge: 0,000 m2
DIN 276-18: 345
Leistungsbereiche: 034

**034.02.0030 Dispersionsbeschichtung, Wand, NAK1**
Menge: 0,000 m2
DIN 276-18: 345
Leistungsbereiche: 034

**034.02.0040 2K-Silikat-Beschichtung, Wand**
Menge: 0,000 m2
DIN 276-18: 345
Leistungsbereiche: 034

**034.02.0050 Silikat-Dispersionsbeschichtung, Wand, NAK3**
Menge: 0,000 m2
DIN 276-18: 345
Leistungsbereiche: 034

**034.02.0060 Silikat-Dispersionsbeschichtung, Wand, NAK2**
Menge: 0,000 m2
DIN 276-18: 345
Leistungsbereiche: 034

**034.02.0070 2K-Polyacrylatbeschichtung, Wand, NAK1**
Menge: 0,000 m2
DIN 276-18: 345
Leistungsbereiche: 034

*Hinweis: LAIBUNGEN*

**034.02.0080 Laibungsbeschichtung, Dispersion, NAK3**
Menge: 0,000 m
DIN 276-18: 345
Leistungsbereiche: 034

**034.02.0090 Laibungsbeschichtung, Dispersion, NAK2**
Menge: 0,000 m
DIN 276-18: 345
Leistungsbereiche: 034

**034.02.0100 Laibungsbeschichtung, Dispersion, NAK1**
Menge: 0,000 m
DIN 276-18: 345
Leistungsbereiche: 034

**034.02.0110 Laibungsbeschichtung, 2K-Silikat, NAK3**
Menge: 0,000 m
DIN 276-18: 345
Leistungsbereiche: 034

**034.02.0120 Laibungsbeschichtung, Silikat-Dispersion, NAK3**
Menge: 0,000 m
DIN 276-18: 345
Leistungsbereiche: 034

**034.02.0130 Laibungsbeschichtung, Silikat-Dispersion, NAK2**
Menge: 0,000 m
DIN 276-18: 345
Leistungsbereiche: 034

**034.02.0140 Laibungsbeschichtung, 2K-Polyacrylat, NAK1**
Menge: 0,000 m
DIN 276-18: 345
Leistungsbereiche: 034

*Hinweis: STÜTZEN*

**034.02.0150 Dispersionsbeschichtung, Stützen, NAK3**
Menge: 0,000 m2
DIN 276-18: 345
Leistungsbereiche: 034

**034.02.0160 Dispersionsbeschichtung, Stützen, NAK2**
Menge: 0,000 m2
DIN 276-18: 345
Leistungsbereiche: 034

**034.02.0170 Dispersionsbeschichtung, Stützen, NAK1**
Menge: 0,000 m2
DIN 276-18: 345
Leistungsbereiche: 034

**034.02.0180 2K-Silikat-Beschichtung, Stützen**
Menge: 0,000 m2
DIN 276-18: 345
Leistungsbereiche: 034

**034.02.0190 Silikat-Dispersionsbeschichtung, Stützen, NAK3**
Menge: 0,000 m2
DIN 276-18: 345
Leistungsbereiche: 034

**034.02.0200 Silikat-Dispersionsbeschichtung, Stützen, NAK2**
Menge: 0,000 m2
DIN 276-18: 345
Leistungsbereiche: 034

**034.02.0210 2K-Polyacrylatbeschichtung, Stützen, NAK1**
Menge: 0,000 m2
DIN 276-18: 345
Leistungsbereiche: 034

*Hinweis: DECKEN/UNTERZÜGE*

**034.02.0220 Dispersionsbeschichtung, Decken/UZ, NAK3**
Menge: 0,000 m2
DIN 276-18: 354
Leistungsbereiche: 034

**034.02.0230 Dispersionsbeschichtung, Decken/UZ, NAK2**
Menge: 0,000 m2
DIN 276-18: 354
Leistungsbereiche: 034

**034.02.0240 Dispersionsbeschichtung, Decken/UZ, NAK1**
Menge: 0,000 m2
DIN 276-18: 354
Leistungsbereiche: 034

**034.02.0250 2K-Silikat-Beschichtung, Decken/UZ**
Menge: 0,000 m2
DIN 276-18: 354
Leistungsbereiche: 034

**034.02.0260 Silikat-Dispersionsbeschichtung, Decken/UZ, NAK3**
Menge: 0,000 m2
DIN 276-18: 354
Leistungsbereiche: 034

**034.02.0270 Silikat-Dispersionsbeschichtung, Decken/UZ, NAK2**
Menge: 0,000 m2
DIN 276-18: 354
Leistungsbereiche: 034

*Hinweis: TREPPENLÄUFE*

**034.02.0280 Dispersionsbeschichtung, Treppen, NAK3**
Menge: 0,000 m2
DIN 276-18: 354
Leistungsbereiche: 034

**034.02.0290 Dispersionsbeschichtung, Treppen, NAK2**
Menge: 0,000 m2
DIN 276-18: 354
Leistungsbereiche: 034

**034.02.0300 Dispersionsbeschichtung, Treppen, NAK1**
Menge: 0,000 m2
DIN 276-18: 354
Leistungsbereiche: 034

**034.02.0310 2K-Silikat-Beschichtung, Treppen**
Menge: 0,000 m2
DIN 276-18: 354
Leistungsbereiche: 034

**034.02.0320 Silikat-Dispersionsbeschichtung, Treppen, NAK3**
Menge: 0,000 m2
DIN 276-18: 354
Leistungsbereiche: 034

**034.02.0330 Silikat-Dispersionsbeschichtung, Treppen, NAK2**
Menge: 0,000 m2
DIN 276-18: 354
Leistungsbereiche: 034

#### Titel 034.03 Beschichtungen, Außenbereich

*Hinweis: WÄNDE, STÜTZEN*

**034.03.0010 Außenbeschichtung, Acrylat-Dispersion**
Menge: 0,000 m2
DIN 276-18: 335
Leistungsbereiche: 034

**034.03.0020 Außenbeschichtung, Siliconharzfarbe**
Menge: 0,000 m2
DIN 276-18: 335
Leistungsbereiche: 034

**034.03.0030 Außenbeschichtung, Silikat-Dispersion**
Menge: 0,000 m2
DIN 276-18: 335
Leistungsbereiche: 034

*Hinweis: LAIBUNGEN*

**034.03.0040 Laibungsbeschichtung, Acrylat-Dispersion**
Menge: 0,000 m
DIN 276-18: 335
Leistungsbereiche: 034

**034.03.0050 Laibungsbeschichtung, Siliconharzfarbe**
Menge: 0,000 m
DIN 276-18: 335
Leistungsbereiche: 034

**034.03.0060 Laibungsbeschichtung, Silikat-Dispersion**
Menge: 0,000 m
DIN 276-18: 335
Leistungsbereiche: 034

#### Titel 034.04 Zulagen, Beschichtungen

**034.04.0010 Zulage stark getönt, Hellbezugswert <20**
Menge: 0,000 m2
DIN 276-18: 345
Leistungsbereiche: 034

**034.04.0020 Höhenzulage Wandbeschichtungen**
Menge: 0,000 m2
DIN 276-18: 345
Leistungsbereiche: 034

**034.04.0030 Höhenzulage Deckenbeschichtungen**
Menge: 0,000 m2
DIN 276-18: 354
Leistungsbereiche: 034

#### Titel 034.05 Beschichtungen, komplett

*Hinweis: HINWEIS*

**034.05.0010 Wandbeschichtung, Dispersion, Putz, NAK3**
Menge: 0,000 m2
DIN 276-18: 345
Leistungsbereiche: 034

**034.05.0020 Deckenbeschichtung, Dispersion, Putz, NAK3**
Menge: 0,000 m2
DIN 276-18: 354
Leistungsbereiche: 034

**034.05.0030 Laibungsbeschichtung, Dispersion, Putz, NAK3**
Menge: 0,000 m
DIN 276-18: 345
Leistungsbereiche: 034

**034.05.0040 Wandbeschichtung, Dispersion, MW/Beton, NAK2**
Menge: 0,000 m2
DIN 276-18: 345
Leistungsbereiche: 034

**034.05.0050 Deckenbeschichtung, Dispersion, Beton, NAK2**
Menge: 0,000 m2
DIN 276-18: 354
Leistungsbereiche: 034

**034.05.0060 Laibungsbeschichtung, Dispersion, Beton, NAK2**
Menge: 0,000 m
DIN 276-18: 345
Leistungsbereiche: 034

**034.05.0070 Wandbeschichtung, Vlies, Dispersion, GK, NAK3**
Menge: 0,000 m2
DIN 276-18: 345
Leistungsbereiche: 034

**034.05.0080 Deckenbeschichtung, Vlies, Dispersion, GK, NAK3**
Menge: 0,000 m2
DIN 276-18: 354
Leistungsbereiche: 034

**034.05.0090 Laibungsbeschichtung, Vlies, Dispersion, GK, NAK3**
Menge: 0,000 m
DIN 276-18: 345
Leistungsbereiche: 034

**034.05.0100 Wandbeschichtung, Glasfaser Dispersion, NAK1**
Menge: 0,000 m2
DIN 276-18: 345
Leistungsbereiche: 034

**034.05.0110 Laibungsbeschichtung, Glasfaser, Dispersion, NAK1**
Menge: 0,000 m
DIN 276-18: 345
Leistungsbereiche: 034

**034.05.0120 Wandbeschichtung, Vlies, Dispersion, NAK1**
Menge: 0,000 m2
DIN 276-18: 345
Leistungsbereiche: 034

**034.05.0130 Deckenbeschichtung, Vlies, Dispersion, NAK1**
Menge: 0,000 m2
DIN 276-18: 354
Leistungsbereiche: 034

**034.05.0140 Laibungsbeschichtung, Vlies, Dispersion, NAK1**
Menge: 0,000 m
DIN 276-18: 345
Leistungsbereiche: 034

**034.05.0150 Beschichtung, Wand, Dispersion, Putz, NAK1**
Menge: 0,000 m2
DIN 276-18: 345
Leistungsbereiche: 034

**034.05.0160 Deckenbeschichtung, Dispersion, Putz, NAK1**
Menge: 0,000 m2
DIN 276-18: 354
Leistungsbereiche: 034

**034.05.0170 Laibungsbeschichtung, Dispersion, Putz, NAK1**
Menge: 0,000 m
DIN 276-18: 345
Leistungsbereiche: 034

**034.05.0180 Wandbeschichtung, 2K-Polyacrylat, Putz, NAK1**
Menge: 0,000 m2
DIN 276-18: 345
Leistungsbereiche: 034

**034.05.0190 Laibungsbeschichtung, 2K-Polyacrylat, Putz, NAK1**
Menge: 0,000 m
DIN 276-18: 345
Leistungsbereiche: 034

#### Titel 034.06 Dekorative Wandgestaltung

**034.06.0010 Stucco Lustro, Wand**
Menge: 0,000 m2
DIN 276-18: 345
Leistungsbereiche: 034

**034.06.0020 Sichtbetonkosmetik, Betonspachtel**
Menge: 0,000 m2
DIN 276-18: 345
Leistungsbereiche: 034

#### Titel 034.07 Lackierarbeiten

*Hinweis: TÜREN UND ZARGEN*

**034.07.0010 Vorbereitung Lack Holz-Bestandstür**
Menge: 0,000 St
DIN 276-18: 344
Leistungsbereiche: 034

**034.07.0020 Vorbereitung Lack Stahl-Bestandstür**
Menge: 0,000 St
DIN 276-18: 344
Leistungsbereiche: 034

**034.07.0030 Vorbereitung Lack Bestandszargen, OL**
Menge: 0,000 St
DIN 276-18: 344
Leistungsbereiche: 034

**034.07.0040 Vorbereitung Lack Bestandszargen, SL**
Menge: 0,000 St
DIN 276-18: 344
Leistungsbereiche: 034

**034.07.0050 Lackierung, Innentürblatt, <1,01x2,135m**
Menge: 0,000 St
DIN 276-18: 344
Leistungsbereiche: 034

**034.07.0060 Lackierung, Umfassungszarge, <0,175m**
Menge: 0,000 St
DIN 276-18: 344
Leistungsbereiche: 034

**034.07.0070 Lackierung, Umfassungszarge + OL, <0,175m**
Menge: 0,000 St
DIN 276-18: 344
Leistungsbereiche: 034

**034.07.0080 Lackierung, Umfassungszarge + SL, <0,175m**
Menge: 0,000 St
DIN 276-18: 344
Leistungsbereiche: 034

**034.07.0090 Lackierung, Umfassungszarge + OL + SL, <0,175m**
Menge: 0,000 St
DIN 276-18: 344
Leistungsbereiche: 034

**034.07.0100 Lackierung, Umfassungszarge, >0,175m**
Menge: 0,000 St
DIN 276-18: 344
Leistungsbereiche: 034

**034.07.0110 Lackierung, Umfassungszarge + OL, >0,175m**
Menge: 0,000 St
DIN 276-18: 344
Leistungsbereiche: 034

**034.07.0120 Lackierung, Umfassungszarge, 2flg + OL, >0,175m**
Menge: 0,000 St
DIN 276-18: 344
Leistungsbereiche: 034

**034.07.0130 Lackierung, Eckzarge, Standard**
Menge: 0,000 St
DIN 276-18: 344
Leistungsbereiche: 034

**034.07.0140 Lackierung, Rohrrahmentür, <2,50m2**
Menge: 0,000 St
DIN 276-18: 344
Leistungsbereiche: 034

**034.07.0150 Lackierung, Rohrrahmentür, <4,00m2**
Menge: 0,000 St
DIN 276-18: 344
Leistungsbereiche: 034

**034.07.0160 Lackierung, Rohrrahmentür, <7,50m2**
Menge: 0,000 St
DIN 276-18: 344
Leistungsbereiche: 034

*Hinweis: GELÄNDER UND HANDLÄUFE*

**034.07.0170 Lackierung, Stahlgeländer, Handlauf, Füllstab, grundiert**
Menge: 0,000 m
DIN 276-18: 359
Leistungsbereiche: 034

**034.07.0180 Lackierung, Stahlgeländer, ohne Handlauf, Füllstab, grundiert**
Menge: 0,000 m
DIN 276-18: 359
Leistungsbereiche: 034

**034.07.0190 Lackierung, Stahlgeländer, Handlauf, flächig, grundiert**
Menge: 0,000 m
DIN 276-18: 359
Leistungsbereiche: 034

**034.07.0200 Lackierung, Stahlgeländer, ohne Handlauf, flächig, grundiert**
Menge: 0,000 m
DIN 276-18: 359
Leistungsbereiche: 034

**034.07.0210 Lackierung, Stahlgeländer, Handlauf, Füllstab, verzinkt**
Menge: 0,000 m
DIN 276-18: 359
Leistungsbereiche: 034

**034.07.0220 Lackierung, Stahlgeländer, ohne Handlauf, Füllstab, verzinkt**
Menge: 0,000 m
DIN 276-18: 359
Leistungsbereiche: 034

**034.07.0230 Lackierung, Stahlgeländer, Handlauf, flächig, verzinkt**
Menge: 0,000 m
DIN 276-18: 359
Leistungsbereiche: 034

**034.07.0240 Lackierung, Stahlgeländer, ohne Handlauf, flächig, verzinkt**
Menge: 0,000 m
DIN 276-18: 359
Leistungsbereiche: 034

**034.07.0250 Lackierung, Stahlhandlauf, grundiert, <Ø50mm**
Menge: 0,000 m
DIN 276-18: 359
Leistungsbereiche: 034

**034.07.0260 Lackierung, Stahlhandlauf, verzinkt, <Ø50mm**
Menge: 0,000 m
DIN 276-18: 359
Leistungsbereiche: 034

*Hinweis: STAHLTREPPEN*

**034.07.0270 Lackierung, Stahltreppe, ohne Podest, <7Stg, grundiert**
Menge: 0,000 St
DIN 276-18: 359
Leistungsbereiche: 034

**034.07.0280 Lackierung, Stahltreppe,ohne Podest, <7Stg, verzinkt**
Menge: 0,000 St
DIN 276-18: 359
Leistungsbereiche: 034

**034.07.0290 Lackierung, Stahltreppe, mit Podest, <18Stg, grundiert**
Menge: 0,000 St
DIN 276-18: 359
Leistungsbereiche: 034

**034.07.0300 Lackierung, Stahltreppe, mit Podest, <18Stg, verzinkt**
Menge: 0,000 St
DIN 276-18: 359
Leistungsbereiche: 034

*Hinweis: PROFILSTAHL, ROHRE, EINBAUTEILE*

**034.07.0310 Lackierung, Profilstahl, Abwicklung, <75cm**
Menge: 0,000 m2
DIN 276-18: 349
Leistungsbereiche: 034

**034.07.0320 Lackierung, Profilstahl, Abwicklung, <125cm**
Menge: 0,000 m2
DIN 276-18: 349
Leistungsbereiche: 034

**034.07.0330 Lackierung, Profilstahl, Abwicklung, <175cm**
Menge: 0,000 m2
DIN 276-18: 349
Leistungsbereiche: 034

**034.07.0340 Lackierung, Profilstahl, Abwicklung, >175cm**
Menge: 0,000 m2
DIN 276-18: 349
Leistungsbereiche: 034

**034.07.0350 Lackierung, Stahlrohre, <DN40**
Lackierung, Stahlrohre,
Menge: 0,000 m
DIN 276-18: 422
Leistungsbereiche: 034

**034.07.0360 Lackierung, Stahlrohre, <DN80**
Lackierung, Stahlrohre,
Menge: 0,000 m
DIN 276-18: 422
Leistungsbereiche: 034

**034.07.0370 Lackierung, Stahlrohre, <DN125**
Lackierung, Stahlrohre,
Menge: 0,000 m
DIN 276-18: 422
Leistungsbereiche: 034

**034.07.0380 Lackierung, Stahlrohre, <DN200**
Lackierung, Stahlrohre,
Menge: 0,000 m
DIN 276-18: 422
Leistungsbereiche: 034

**034.07.0390 Lackierung, Stahlrohre, >DN200**
Menge: 0,000 m2
DIN 276-18: 422
Leistungsbereiche: 034

**034.07.0400 Lackierung, HK-Anbindung, 2x <DN40, L=<1,00m**
Lackierung, HK-Anbindung, 2x
Menge: 0,000 St
DIN 276-18: 422
Leistungsbereiche: 034

**034.07.0410 Lackierung, Stahleinbauteile, <1,00m2**
Menge: 0,000 m2
DIN 276-18: 349
Leistungsbereiche: 034

**034.07.0420 Lackierung, Stahleinbauteile, >1,00m2**
Menge: 0,000 m2
DIN 276-18: 349
Leistungsbereiche: 034

#### Titel 034.08 Instandsetzung, Renovierung

*Hinweis: HOLZTÜREN*

**034.08.0010 Renovierungsanstrich, Holzplattentür, 1flg, <2,50m2**
Menge: 0,000 St
DIN 276-18: 395
Leistungsbereiche: 034

**034.08.0020 Renovierungsanstrich, Holzplattentür, 2flg, <5,00m2**
Menge: 0,000 St
DIN 276-18: 395
Leistungsbereiche: 034

**034.08.0030 Renovierungsanstrich, Holzrahmentür, 1flg, <3,50m2**
Menge: 0,000 St
DIN 276-18: 395
Leistungsbereiche: 034

**034.08.0040 Renovierungsanstrich, Holzrahmentür, 2flg, <7,50m2**
Menge: 0,000 St
DIN 276-18: 395
Leistungsbereiche: 034

*Hinweis: HOLZBAUTEILE, SONSTIGES*

**034.08.0050 Renovierungsanstrich, Holztreppe, <15Stg**
Menge: 0,000 St
DIN 276-18: 395
Leistungsbereiche: 034

**034.08.0060 Renovierungsanstrich, Holzfensterbänke, B=<25cm**
Menge: 0,000 m
DIN 276-18: 395
Leistungsbereiche: 034

**034.08.0070 Renovierungsanstrich, Holzsockelleisten, H=<20cm**
Menge: 0,000 m
DIN 276-18: 395
Leistungsbereiche: 034

**034.08.0080 Renovierungsanstrich, Holzflächen, innen**
Menge: 0,000 m2
DIN 276-18: 395
Leistungsbereiche: 034

#### Titel 034.09 Brandschutzanstriche

**034.09.0010 Brandschutzbeschichtung, Stahl, F30/R30**
Menge: 0,000 m2
DIN 276-18: 361
Leistungsbereiche: 034

**034.09.0020 Brandschutzbeschichtung, Stahl, F60/R60**
Menge: 0,000 m2
DIN 276-18: 361
Leistungsbereiche: 034

**034.09.0030 Brandschutzbeschichtung, Stahl, F90/R90**
Menge: 0,000 m2
DIN 276-18: 361
Leistungsbereiche: 034

#### Titel 034.10 Zusätzliche Leistungen, Sonstiges

**034.10.0010 Fugenverschluss, innen, Acryl**
Menge: 0,000 m
DIN 276-18: 354
Leistungsbereiche: 034

**034.10.0020 Treppenanschlussfuge**
Menge: 0,000 m
DIN 276-18: 354
Leistungsbereiche: 034

**034.10.0030 Warnstreifen, Gefahrenstellen, gelb-schwarz**
Menge: 0,000 m
DIN 276-18: 354
Leistungsbereiche: 034

#### Titel 034.11 Parkhäuser, Tiefgaragen

*Hinweis: VORBEREITENDE ARBEITEN*

**034.11.0010 Instandhaltungskonzept vor Ausführungsbeginn**
Menge: 0,000 St
DIN 276-18: 324
Leistungsbereiche: 034

**034.11.0020 Untergrundprüfung und Dokumentation**
Menge: 0,000 psch
DIN 276-18: 324
Leistungsbereiche: 034

**034.11.0030 Rissbehandlung Untergrund, ohne Bandage**
Menge: 0,000 m
DIN 276-18: 324
Leistungsbereiche: 034

**034.11.0040 Rissbehandlung Untergrund, mit Bandage**
Menge: 0,000 m
DIN 276-18: 324
Leistungsbereiche: 034

*Hinweis: OBERFLÄCHENSCHUTZSYSTEME*

**034.11.0050 Beschichtung OS 8.6 für erdberührte, trockene Bauteile**
Menge: 0,000 m2
DIN 276-18: 324
Leistungsbereiche: 034

**034.11.0060 Beschichtung OS 8.8, erdberührte Bauteile Wasserwechselzonen**
Menge: 0,000 m2
DIN 276-18: 324
Leistungsbereiche: 034

**034.11.0070 Beschichtung OS 8.5, erdberührte Bauteile, feucht**
Menge: 0,000 m2
DIN 276-18: 324
Leistungsbereiche: 034

**034.11.0080 Beschichtung OS 8.15, Bodenplatte/Rampe, feucht/Wasserwechsel**
Menge: 0,000 m2
DIN 276-18: 324
Leistungsbereiche: 034

**034.11.0090 Beschichtung OS 11b.20, Bodenplatte/Zwischendeck**
Menge: 0,000 m2
DIN 276-18: 353
Leistungsbereiche: 034

**034.11.0100 Beschichtung OS 10.4, Freideck/Rampe (jede Feuchtesituation)**
Menge: 0,000 m2
DIN 276-18: 353
Leistungsbereiche: 034

**034.11.0110 Beschichtung OS 11b.5, Freideck/Rampe**
Menge: 0,000 m2
DIN 276-18: 353
Leistungsbereiche: 034

**034.11.0120 Beschichtung OS 11a.5, Freideck**
Menge: 0,000 m2
DIN 276-18: 353
Leistungsbereiche: 034

**034.11.0130 Beschichtung OS 5b, Sockel, H=15cm, dichtend**
Menge: 0,000 m
DIN 276-18: 353
Leistungsbereiche: 034

**034.11.0140 Beschichtung OS 5b, Sockel, H=50cm, dichtend**
Menge: 0,000 m
DIN 276-18: 353
Leistungsbereiche: 034

**034.11.0150 Beschichtung OS 8.5, Sockel, H=15cm, rollbar**
Menge: 0,000 m
DIN 276-18: 353
Leistungsbereiche: 034

**034.11.0160 Beschichtung OS 8.5, Sockel, H=50cm, rollbar**
Menge: 0,000 m
DIN 276-18: 353
Leistungsbereiche: 034

**034.11.0170 Beschichtung OS 10, Sockel, H=15cm, Rampe**
Menge: 0,000 m
DIN 276-18: 353
Leistungsbereiche: 034

**034.11.0180 Zulage Dreieckskehlsockel**
Menge: 0,000 m
DIN 276-18: 324
Leistungsbereiche: 034

**034.11.0190 Zulage Dreieckskehlsockel, abgestellt**
Menge: 0,000 m
DIN 276-18: 324
Leistungsbereiche: 034

**034.11.0200 Zulage Rautiefenausgleich**
Menge: 0,000 m2
DIN 276-18: 324
Leistungsbereiche: 034

**034.11.0210 Stellplatzlinierung, 2K-Epoxidharzlack**
Menge: 0,000 m
DIN 276-18: 324
Leistungsbereiche: 034

**034.11.0220 Flächenmarkierung, 2K-Epoxidharzlack**
Menge: 0,000 m2
DIN 276-18: 324
Leistungsbereiche: 034

**034.11.0230 Symbolmarkierung, 2K-Epoxidharzlack**
Menge: 0,000 St
DIN 276-18: 324
Leistungsbereiche: 034

**034.11.0240 Stellplatzflächenmarkierung, 2K-Epoxidharzlack**
Menge: 0,000 St
DIN 276-18: 324
Leistungsbereiche: 034

**034.11.0250 Fahrtrichtungspfeile, 2K-Epoxidharzlack**
Menge: 0,000 St
DIN 276-18: 324
Leistungsbereiche: 034

**034.11.0260 Stellplatznummerierung, 2K-Epoxidharzlack**
Menge: 0,000 St
DIN 276-18: 324
Leistungsbereiche: 034

*Hinweis: BESCHICHTUNGSREPARATUR UND -SANIERUNG*

**034.11.0270 nachrägliche Ausbesserung TG, <400cm2**
Menge: 0,000 St
DIN 276-18: 324
Leistungsbereiche: 034

**034.11.0280 nachrägliche Ausbesserung TG; <1,0m2**
Menge: 0,000 St
DIN 276-18: 324
Leistungsbereiche: 034

**034.11.0290 Durchdringung Parkhausbeschichtung**
Menge: 0,000 St
DIN 276-18: 324
Leistungsbereiche: 034

*Hinweis: WARTUNGSARBEITEN*

**034.11.0300 Rissbehandlung Bestandsfläche**
Menge: 0,000 m
DIN 276-18: 324
Leistungsbereiche: 034

**034.11.0310 Wartung OS-Beschichtungssystem**
Menge: 0,000 m2
DIN 276-18: 324
Leistungsbereiche: 034

#### Titel 034.12 Keller, Unterfahrten

**034.12.0010 Kellerbodenbeschichtung, R10**
Menge: 0,000 m2
DIN 276-18: 324
Leistungsbereiche: 034

**034.12.0020 Sockel, 2K-Epoxidharzbeschichtung, H=15cm**
Menge: 0,000 m
DIN 276-18: 324
Leistungsbereiche: 034

**034.12.0030 Bodenbeschichtung, ölbeständig, Acrylatdispersion**
Menge: 0,000 m2
DIN 276-18: 324
Leistungsbereiche: 034

**034.12.0040 Sockel, ölbeständig, H=15cm**
Menge: 0,000 m
DIN 276-18: 324
Leistungsbereiche: 034

**034.12.0050 nachrägliche Ausbesserung Keller, <400cm2**
Menge: 0,000 St
DIN 276-18: 324
Leistungsbereiche: 034

**034.12.0060 nachrägliche Ausbesserung Keller; <1,0m2**
Menge: 0,000 St
DIN 276-18: 324
Leistungsbereiche: 034

**034.12.0070 Durchdringung Kellerbeschichtung**
Menge: 0,000 St
DIN 276-18: 324
Leistungsbereiche: 034

#### Titel 034.13 Industrieböden

*Hinweis: Beanspruchungsangabe für Beschichtungen*

**034.13.0010 Industriebodenbeschichtung, Standard, 2K-Epoxidharz**
Menge: 0,000 m2
DIN 276-18: 324
Leistungsbereiche: 034

**034.13.0020 Industriebodenbeschichtung, hohe Belastung, 2K-Epoxidharz**
Menge: 0,000 m2
DIN 276-18: 324
Leistungsbereiche: 034

**034.13.0030 Nachträgl. Ausbesserung Industriebod. <400cm2**
Menge: 0,000 St
DIN 276-18: 324
Leistungsbereiche: 034

**034.13.0040 Nachträgl. Ausbesserung Industriebod. <1,00m2**
Menge: 0,000 St
DIN 276-18: 324
Leistungsbereiche: 034

**034.13.0050 Durchdringung Kellerbeschichtung**
Menge: 0,000 St
DIN 276-18: 324
Leistungsbereiche: 034

#### Titel 034.14 Dekorative Böden

**034.14.0010 Bodenbeschichtung, optisch hochwertig, PUR**
Menge: 0,000 m2
DIN 276-18: 353
Leistungsbereiche: 034

**034.14.0020 nachrägliche Ausbesserung dekorativ <400cm2**
Menge: 0,000 St
DIN 276-18: 353
Leistungsbereiche: 034

**034.14.0030 nachrägliche Ausbesserung dekorativ <1,00m2**
Menge: 0,000 St
DIN 276-18: 353
Leistungsbereiche: 034

**034.14.0050 Durchdringung dekorative Beschichtung**
Menge: 0,000 St
DIN 276-18: 324
Leistungsbereiche: 034

#### Titel 034.15 Balkonbodenbeschichtung

**034.15.0010 Balkonbeschichtung, Acrylatdispersion**
Menge: 0,000 m2
DIN 276-18: 353
Leistungsbereiche: 034

**034.15.0020 Balkonbeschichtung, 2K-Epoxidharz**
Menge: 0,000 m2
DIN 276-18: 353
Leistungsbereiche: 034

**034.15.0030 Balkonbodenbeschichtung, 2K-PUR**
Menge: 0,000 m2
DIN 276-18: 353
Leistungsbereiche: 034

**034.15.0040 Balkonabdichtung/-beschichtung, PMMA**
Menge: 0,000 m2
DIN 276-18: 353
Leistungsbereiche: 034

**034.15.0050 Hohlkehle, kunststoffmodifizierter Zementmörtel**
Menge: 0,000 m
DIN 276-18: 353
Leistungsbereiche: 034

**034.15.0060 nachrägliche Ausbesserung Balkon <400cm2**
Menge: 0,000 St
DIN 276-18: 353
Leistungsbereiche: 034

**034.15.0070 nachrägliche Ausbesserung Balkon <1,00m2**
Menge: 0,000 St
DIN 276-18: 353
Leistungsbereiche: 034

**034.15.0080 Durchdringung Balkonbeschichtung**
Menge: 0,000 St
DIN 276-18: 324
Leistungsbereiche: 034

#### Titel 034.16 Schutzabdeckungen

**034.16.0010 Schutzabdeckung, Boden, Vlies + OSB**
Menge: 0,000 m2
DIN 276-18: 393
Leistungsbereiche: 034

**034.16.0020 Schutzabdeckung, Boden, Alukarton**
Menge: 0,000 m2
DIN 276-18: 393
Leistungsbereiche: 034

#### Titel 034.90 Stundenlohnarbeiten

*Hinweis: ABRECHNUNGSHINWEIS Stundenlohnarbeiten*

**034.90.0010 Stundensatz: Fachwerker**
*** Bedarfsposition ohne GB
Menge: 0,000 h
DIN 276-18: 399
Leistungsbereiche: 034

**034.90.0020 Stundensatz: Helfer**
*** Bedarfsposition ohne GB
Menge: 0,000 h
DIN 276-18: 399
Leistungsbereiche: 034

#### Titel 034.99 Kostenberechnungspauschale

**034.99.0010 Kostenberechnungspauschale: Maler-/Lackierarbeiten**
Menge: 0,000 psch
DIN 276-18: 399
Leistungsbereiche: 034

**034.99.0020 Kostenberechnungspauschale: Bodenbeschichtungsarbeiten**
Menge: 0,000 psch
DIN 276-18: 399
Leistungsbereiche: 034

### Gewerk 036 Bodenbelagarbeiten

#### Titel 036.01 Vorbereitende Arbeiten

*Hinweis: UNTERGRUNDVORBEREITUNG*

**036.01.0010 Messung, Estrichfeuchte**
Menge: 0,000 psch
DIN 276-18: 353
Leistungsbereiche: 036

**036.01.0020 Aufwendige Reinigung des Untergrundes**
Menge: 0,000 m2
DIN 276-18: 353
Leistungsbereiche: 036

**036.01.0030 Risse im Estrich schließen**
Menge: 0,000 m
DIN 276-18: 353
Leistungsbereiche: 036

**036.01.0040 Calciumsulfatestrich anschleifen**
Menge: 0,000 m2
DIN 276-18: 353
Leistungsbereiche: 036

**036.01.0050 Untergrundvorbereitung, Grundierung, Spachtel 3mm**
Menge: 0,000 m2
DIN 276-18: 353
Leistungsbereiche: 036

**036.01.0060 Zulage Untergrundvorbereitung, Spachtel 6mm**
Menge: 0,000 m2
DIN 276-18: 353
Leistungsbereiche: 036

**036.01.0070 Zulage Untergrundvorbereitung, Spachtel 10mm**
Menge: 0,000 m2
DIN 276-18: 353
Leistungsbereiche: 036

**036.01.0080 Dampfbremse, 2K-Epoxidharz**
Menge: 0,000 m2
DIN 276-18: 353
Leistungsbereiche: 036

**036.01.0090 Dampfbremse, 1K-Polyurethan**
Menge: 0,000 m2
DIN 276-18: 353
Leistungsbereiche: 036

**036.01.0100 Dampfbremse, PE-Folie 0,2mm**
Menge: 0,000 m2
DIN 276-18: 353
Leistungsbereiche: 036

**036.01.0110 Untergrundvorbereitung, Kugelstrahlen**
Menge: 0,000 m2
DIN 276-18: 353
Leistungsbereiche: 036

**036.01.0120 Untergrundvorbereitung, Fräsen**
Menge: 0,000 m2
DIN 276-18: 353
Leistungsbereiche: 036

**036.01.0130 Haftgrund, nicht saugende Untergründe**
Menge: 0,000 m2
DIN 276-18: 353
Leistungsbereiche: 036

**036.01.0140 Tiefgrund, saugende Untergründe**
Menge: 0,000 m2
DIN 276-18: 353
Leistungsbereiche: 036

*Hinweis: UNTERGRUNDAUSGLEICH*

**036.01.0150 Nivellierausgleich, bis 5mm**
Menge: 0,000 m2
DIN 276-18: 353
Leistungsbereiche: 036

**036.01.0160 Nivellierausgleich, 6-10mm**
Menge: 0,000 m2
DIN 276-18: 353
Leistungsbereiche: 036

**036.01.0170 Nivellierausgleich, 11-20mm**
Menge: 0,000 m2
DIN 276-18: 353
Leistungsbereiche: 036

**036.01.0180 Verbundestrich, 5kN, 50mm**
Menge: 0,000 m2
DIN 276-18: 353
Leistungsbereiche: 036

**036.01.0190 Estrich auf Trennschicht, 5kN, 60mm, F5**
Menge: 0,000 m2
DIN 276-18: 353
Leistungsbereiche: 036

**036.01.0200 Gefällespachtel, außen, >1,5%, geschliffen**
Menge: 0,000 m2
DIN 276-18: 353
Leistungsbereiche: 036

**036.01.0210 Gefällespachtel, außen, >2-3%, rau**
Menge: 0,000 m2
DIN 276-18: 353
Leistungsbereiche: 036

**036.01.0220 Entkopplungsmatte**
Menge: 0,000 m2
DIN 276-18: 353
Leistungsbereiche: 036

#### Titel 036.02 Linoleum

*Hinweis: BODENBELAG BAHNENWARE*

**036.02.0010 Lino, Bahn, 2,5mm, Klasse 34, 4dB, R9, Rücken Jute**
Menge: 0,000 m2
DIN 276-18: 353
Leistungsbereiche: 036

**036.02.0020 Lino, Bahn, 4mm, Klasse 33, 18dB, R9, Rücken Schaum**
Menge: 0,000 m2
DIN 276-18: 353
Leistungsbereiche: 036

**036.02.0030 Lino, Bahn, 4mm, Klasse 33, 14dB, R9, Rücken Kork**
Menge: 0,000 m2
DIN 276-18: 353
Leistungsbereiche: 036

*Hinweis: BODENBELAG FLIESEN*

**036.02.0040 Lino, Fliese, 2,5mm, Klasse 34, 4dB, R9, Rücken Jute**
Menge: 0,000 m2
DIN 276-18: 353
Leistungsbereiche: 036

**036.02.0050 Lino, Fliese, 4mm, Klasse 33, 14dB, R9, Rücken Kork**
Menge: 0,000 m2
DIN 276-18: 353
Leistungsbereiche: 036

**036.02.0060 Reserve Lino, Rücken Jute, Fliese**
Menge: 0,000 St
DIN 276-18: 353
Leistungsbereiche: 036

**036.02.0070 Reserve Lino, Rücken Kork, Fliese**
Menge: 0,000 St
DIN 276-18: 353
Leistungsbereiche: 036

*Hinweis: BODENBELAG TREPPEN/PODESTE*

**036.02.0080 Lino, Stufen R9, Rücken Jute/Schaum/Kork, Alu-Trägerprofil**
Menge: 0,000 m
DIN 276-18: 353
Leistungsbereiche: 036

**036.02.0090 Lino, Stufen R9, Rücken Jute/Schaum/Kork, Aluprofil eloxiert**
Menge: 0,000 m
DIN 276-18: 353
Leistungsbereiche: 036

**036.02.0100 Lino, Stufen R9, Rücken Jute/Schaum/Kork, Edelstahl-Trägerprofil**
Menge: 0,000 m
DIN 276-18: 353
Leistungsbereiche: 036

**036.02.0110 Lino, Stufen R9, Rücken Jute/Schaum/Kork, Edelstahlprofil R10**
Menge: 0,000 m
DIN 276-18: 353
Leistungsbereiche: 036

**036.02.0120 Lino, Stufen R9, Rücken Jute/Schaum/Kork, Edelstahlprofil gebürstet R10**
Menge: 0,000 m
DIN 276-18: 353
Leistungsbereiche: 036

**036.02.0130 Lino, Stufensockel, H=8cm**
Menge: 0,000 m
DIN 276-18: 353
Leistungsbereiche: 036

**036.02.0140 Lino, Podest, 4mm, R9**
Menge: 0,000 m2
DIN 276-18: 353
Leistungsbereiche: 036

*Hinweis: ZULAGEN*

**036.02.0150 Zulage ableitfähiger Boden, EDV**
Menge: 0,000 m2
DIN 276-18: 353
Leistungsbereiche: 036

**036.02.0160 Zulage ableitfähiger Boden, Medizin**
Menge: 0,000 m2
DIN 276-18: 353
Leistungsbereiche: 036

**036.02.0170 Zulage chemikalienbeständig**
Menge: 0,000 m2
DIN 276-18: 353
Leistungsbereiche: 036

**036.02.0180 Zulage Versiegelung R10**
Menge: 0,000 m2
DIN 276-18: 353
Leistungsbereiche: 036

#### Titel 036.03 Vinyl (PVC)

*Hinweis: BODENBELAG BAHNENWARE*

**036.03.0010 Vinyl, Bahn, 2mm, Klasse 34, 3dB, R9, glatt**
Menge: 0,000 m2
DIN 276-18: 353
Leistungsbereiche: 036

**036.03.0020 Vinyl, Bahn, 2mm, Klasse 34, 3dB, R9, strukturiert**
Menge: 0,000 m2
DIN 276-18: 353
Leistungsbereiche: 036

*Hinweis: BODENBELAG PLATTEN*

**036.03.0030 Vinyl (LVT), Platte, 2,5mm, Klasse 34, 2dB, R9, strukturiert**
Menge: 0,000 m2
DIN 276-18: 353
Leistungsbereiche: 036

**036.03.0040 Reserve Vinyl (LVT), Platte**
Menge: 0,000 St
DIN 276-18: 353
Leistungsbereiche: 036

*Hinweis: BODNEBELAG TREPPEN/PODESTE*

**036.03.0050 Vinyl, Stufen, R9, Alu-Trägerprofil**
Menge: 0,000 m
DIN 276-18: 353
Leistungsbereiche: 036

**036.03.0060 Vinyl, Stufen, R9, Aluprofil eloxiert**
Menge: 0,000 m
DIN 276-18: 353
Leistungsbereiche: 036

**036.03.0070 Vinyl, Stufen, R9, Edelstahl-Trägerprofil**
Menge: 0,000 m
DIN 276-18: 353
Leistungsbereiche: 036

**036.03.0080 Vinyl, Stufen, R9, Edelstahlprofil R10**
Menge: 0,000 m
DIN 276-18: 353
Leistungsbereiche: 036

**036.03.0090 Vinyl, Stufen, R9, Edelstahlprofil gebürstet R10**
Menge: 0,000 m
DIN 276-18: 353
Leistungsbereiche: 036

**036.03.0100 Vinyl, Stufensockel, H=8cm**
Menge: 0,000 m
DIN 276-18: 353
Leistungsbereiche: 036

**036.03.0110 Vinyl, Podest, 2mm, R9**
Menge: 0,000 m2
DIN 276-18: 353
Leistungsbereiche: 036

*Hinweis: ZULAGEN*

**036.03.0120 Zulage ableitfähiger Boden, EDV**
Menge: 0,000 m2
DIN 276-18: 353
Leistungsbereiche: 036

**036.03.0130 Zulage Vinyl ableitfähig**
Menge: 0,000 m2
DIN 276-18: 353
Leistungsbereiche: 036

**036.03.0140 Zulage chemikalienbeständig**
Menge: 0,000 m2
DIN 276-18: 353
Leistungsbereiche: 036

**036.03.0150 Zulage Versiegelung, R10**
Menge: 0,000 m2
DIN 276-18: 353
Leistungsbereiche: 036

#### Titel 036.04 Kautschuk

*Hinweis: BODENBELAG BAHNENWARE*

**036.04.0010 Kautschuk, Bahn, 2mm, Klasse 34, 6dB, glatt**
Menge: 0,000 m2
DIN 276-18: 353
Leistungsbereiche: 036

**036.04.0020 Kautschuk, Bahn, 2,2mm, Klasse 34, 6dB, glatt, Rücken Schaum**
Menge: 0,000 m2
DIN 276-18: 353
Leistungsbereiche: 036

**036.04.0030 Kautschuk, Bahn, 3,2mm, Klasse 32, 9dB, Noppen**
Menge: 0,000 m2
DIN 276-18: 353
Leistungsbereiche: 036

*Hinweis: BODENBELAG FLIESEN*

**036.04.0040 Kautschuk, Fliese, 2mm, Klasse 34, 6dB, glatt**
Menge: 0,000 m2
DIN 276-18: 353
Leistungsbereiche: 036

**036.04.0050 Reserve Kautschuk, Fliese**
Menge: 0,000 St
DIN 276-18: 353
Leistungsbereiche: 036

*Hinweis: BODENBELAG TREPPEN/PODESTE*

**036.04.0060 Kautschuk, Stufen, R9, Noppen, Alu-Trägerprofil**
Menge: 0,000 m
DIN 276-18: 353
Leistungsbereiche: 036

**036.04.0070 Kautschuk, Stufen, R9, Noppen, Aluprofil eloxiert**
Menge: 0,000 m
DIN 276-18: 353
Leistungsbereiche: 036

**036.04.0080 Kautschuk, Stufen, R9, Noppen, Edelstahl-Trägerprofil**
Menge: 0,000 m
DIN 276-18: 353
Leistungsbereiche: 036

**036.04.0090 Kautschuk, Stufen, R9, Noppen, Edelstahlprofil R10**
Menge: 0,000 m
DIN 276-18: 353
Leistungsbereiche: 036

**036.04.0100 Kautschuk, Stufen, R9, Noppen, Edelstahlprofil gebürstet R10**
Menge: 0,000 m
DIN 276-18: 353
Leistungsbereiche: 036

**036.04.0110 Kautschuk, Stufensockel, H=8cm**
Menge: 0,000 m
DIN 276-18: 353
Leistungsbereiche: 036

**036.04.0120 Kautschuk, Podest, 3,2mm, R9**
Menge: 0,000 m2
DIN 276-18: 353
Leistungsbereiche: 036

*Hinweis: ZULAGEN*

**036.04.0130 Zulage ableitfähiger Boden, EDV**
Menge: 0,000 m2
DIN 276-18: 353
Leistungsbereiche: 036

**036.04.0140 Zulage Kautschuk ableitfähig**
Menge: 0,000 m2
DIN 276-18: 353
Leistungsbereiche: 036

**036.04.0150 Zulage chemikalienbeständig**
Menge: 0,000 m2
DIN 276-18: 353
Leistungsbereiche: 036

**036.04.0160 Zulage Versiegelung, R10**
Menge: 0,000 m2
DIN 276-18: 353
Leistungsbereiche: 036

#### Titel 036.05 Vlies/Kugelgarn

*Hinweis: BODENBELAG BAHNENWARE*

**036.05.0010 Nadelvlies, Bahn, 6,5mm, Klasse 33, 22dB, R9**
Menge: 0,000 m2
DIN 276-18: 353
Leistungsbereiche: 036

**036.05.0020 Pollvlies, Faser, Bahn, 4,5mm, Klasse 33, 20dB**
Menge: 0,000 m2
DIN 276-18: 353
Leistungsbereiche: 036

**036.05.0030 Polvlies, Faserkugeln, Bahn, 4,5mm, Klasse 33, 20dB**
Menge: 0,000 m2
DIN 276-18: 353
Leistungsbereiche: 036

*Hinweis: BODENBELAG FLIESEN*

**036.05.0040 Nadelvlies, Fliese, 6,5mm, Klasse 33, 22dB, R9**
Menge: 0,000 m2
DIN 276-18: 353
Leistungsbereiche: 036

**036.05.0050 Polvlies, Faser, Fliese, 4,5mm, Klasse 33, 20dB**
Menge: 0,000 m2
DIN 276-18: 353
Leistungsbereiche: 036

**036.05.0060 Polvlies, Faserkugeln, Fliese, 4,5mm, Klasse 33, 20dB**
Menge: 0,000 m2
DIN 276-18: 353
Leistungsbereiche: 036

**036.05.0070 Reserve Nadelvlies, Fliese**
Menge: 0,000 St
DIN 276-18: 353
Leistungsbereiche: 036

**036.05.0080 Reserve Polvlies, Faser, Fliese**
Menge: 0,000 St
DIN 276-18: 353
Leistungsbereiche: 036

**036.05.0090 Reserve Polvlies, Faserkugeln, Fliese**
Menge: 0,000 St
DIN 276-18: 353
Leistungsbereiche: 036

*Hinweis: ZULAGEN*

**036.05.0100 Zulage ableitfähiger Boden, EDV**
Menge: 0,000 m2
DIN 276-18: 353
Leistungsbereiche: 036

**036.05.0110 Zulage textiler Belag, ableitfähig**
Menge: 0,000 m2
DIN 276-18: 353
Leistungsbereiche: 036

#### Titel 036.06 Schlingpol

*Hinweis: BODENBELAG BAHNENWARE*

**036.06.0010 Schlinge, getuftet, Bahn, 5,5mm, Klasse 33, 23dB**
Menge: 0,000 m2
DIN 276-18: 353
Leistungsbereiche: 036

*Hinweis: BODENBELAG FLIESEN*

**036.06.0020 Schlinge, getuftet, Fliese, 5,5mm, Klasse 33, 23dB**
Menge: 0,000 m2
DIN 276-18: 353
Leistungsbereiche: 036

**036.06.0030 Schlinge, gewebt, Fliese, 5,5mm, Klasse 33, 20dB**
Menge: 0,000 m2
DIN 276-18: 353
Leistungsbereiche: 036

**036.06.0040 Reserve Schlinge, getuftet, Fliese**
Menge: 0,000 St
DIN 276-18: 353
Leistungsbereiche: 036

**036.06.0050 Reserve Schlinge, gewebt, Fliese**
Menge: 0,000 St
DIN 276-18: 353
Leistungsbereiche: 036

*Hinweis: ZULAGEN*

**036.06.0060 Zulage ableitfähiger Boden, EDV**
Menge: 0,000 m2
DIN 276-18: 353
Leistungsbereiche: 036

**036.06.0070 Zulage textiler Belag, ableitfähig**
Menge: 0,000 m2
DIN 276-18: 353
Leistungsbereiche: 036

#### Titel 036.07 Velours

*Hinweis: BODENBELAG BAHNENWARE*

**036.07.0010 Velours, getuftet, Bahn, 5,5mm, Klasse 33, 26dB**
Menge: 0,000 m2
DIN 276-18: 353
Leistungsbereiche: 036

*Hinweis: BODENBELAG FLIESEN*

**036.07.0020 Velours, getuftet, Fliese, 5,5mm, Klasse 33, 26dB**
Menge: 0,000 m2
DIN 276-18: 353
Leistungsbereiche: 036

**036.07.0030 Velours, gewebt, Fliese, 6,8mm, Klasse 33, 25dB**
Menge: 0,000 m2
DIN 276-18: 353
Leistungsbereiche: 036

**036.07.0040 Reserve Velours Schlinge, getuftet, Fliese**
Menge: 0,000 St
DIN 276-18: 353
Leistungsbereiche: 036

**036.07.0050 Reserve Velours Schlinge, gewebt, Fliese**
Menge: 0,000 St
DIN 276-18: 353
Leistungsbereiche: 036

*Hinweis: ZULAGEN*

**036.07.0060 Zulage ableitfähiger Boden, EDV**
Menge: 0,000 m2
DIN 276-18: 353
Leistungsbereiche: 036

**036.07.0070 Zulage textiler Belag, ableitfähig**
Menge: 0,000 m2
DIN 276-18: 353
Leistungsbereiche: 036

#### Titel 036.08 Laminat

**036.08.0010 Laminat, d=10mm, Wohnen, TSD**
Menge: 0,000 m2
DIN 276-18: 353
Leistungsbereiche: 036

**036.08.0020 Laminat, d=10mm, Gewerbe, TSD**
Menge: 0,000 m2
DIN 276-18: 353
Leistungsbereiche: 036

#### Titel 036.09 Anpassung, An-/Abschlüsse

**036.09.0010 Revisionsdeckel belegen, 600x600mm**
Menge: 0,000 St
DIN 276-18: 353
Leistungsbereiche: 036

**036.09.0020 Bodentank belegen, eckig, 600x600mm**
Menge: 0,000 St
DIN 276-18: 353
Leistungsbereiche: 036

**036.09.0030 Bodentank belegen, rund, bis 300mm**
Menge: 0,000 St
DIN 276-18: 353
Leistungsbereiche: 036

**036.09.0040 Anpassung an Rundstütze, Ø40cm**
Menge: 0,000 St
DIN 276-18: 353
Leistungsbereiche: 036

**036.09.0050 Anpassung an Stütze, 25x25cm**
Menge: 0,000 St
DIN 276-18: 353
Leistungsbereiche: 036

**036.09.0060 Anpassen an Schrägen**
Menge: 0,000 m
DIN 276-18: 353
Leistungsbereiche: 036

**036.09.0070 Anpassung Rundung, R=>2,00m**
Menge: 0,000 m
DIN 276-18: 353
Leistungsbereiche: 036

**036.09.0080 Aussparung, eckig, >0,10m2, 35x35cm**
Menge: 0,000 St
DIN 276-18: 353
Leistungsbereiche: 036

**036.09.0090 Aussparung, rund, >0,10m2, Ø35cm**
Menge: 0,000 St
DIN 276-18: 353
Leistungsbereiche: 036

**036.09.0100 Öffnung nachträglich, Ø bis 12cm**
Menge: 0,000 St
DIN 276-18: 353
Leistungsbereiche: 036

#### Titel 036.10 Sockelleisten

**036.10.0010 Kettelleiste, textiler Belag, H=5cm**
Menge: 0,000 m
DIN 276-18: 353
Leistungsbereiche: 036

**036.10.0020 Kettelleiste, textiler Belag, H=5cm, Alu-Einlegeprofil**
Menge: 0,000 m
DIN 276-18: 353
Leistungsbereiche: 036

**036.10.0030 Sockelleiste, PVC, mit Einschub, H=5cm**
Menge: 0,000 m
DIN 276-18: 353
Leistungsbereiche: 036

**036.10.0040 Sockelleiste, profiliert, Holzwerkstoff, 5cm**
Menge: 0,000 m
DIN 276-18: 353
Leistungsbereiche: 036

**036.10.0050 Sockelleiste, profiliert, Holzwerkstoff, 5cm, Dichtlippe**
Menge: 0,000 m
DIN 276-18: 353
Leistungsbereiche: 036

**036.10.0060 Sockelleiste, Eiche, 10x60mm**
Menge: 0,000 m
DIN 276-18: 353
Leistungsbereiche: 036

**036.10.0070 Sockelleiste, Eiche, 15x120mm**
Menge: 0,000 m
DIN 276-18: 353
Leistungsbereiche: 036

**036.10.0080 Sockelleiste, Eiche, 22x200mm**
Menge: 0,000 m
DIN 276-18: 353
Leistungsbereiche: 036

**036.10.0090 Hohlkehlsockelleiste, Lino, 10x6cm**
Menge: 0,000 m
DIN 276-18: 353
Leistungsbereiche: 036

**036.10.0100 Hohlkehlsockelleiste, Vinyl, 10x6cm**
Menge: 0,000 m
DIN 276-18: 353
Leistungsbereiche: 036

**036.10.0110 Hohlkehlsockelleiste, Kautschuk, 10x6cm**
Menge: 0,000 m
DIN 276-18: 353
Leistungsbereiche: 036

**036.10.0120 Hohlkehlprofil**
Menge: 0,000 m
DIN 276-18: 353
Leistungsbereiche: 036

#### Titel 036.11 Einbauteile

*Hinweis: PROFILE*

**036.11.0010 Abschlussprofil, V2A, H=2-7mm**
Menge: 0,000 m
DIN 276-18: 353
Leistungsbereiche: 036

**036.11.0020 Abschlussprofil, Alu, H=2-7mm**
Menge: 0,000 m
DIN 276-18: 353
Leistungsbereiche: 036

**036.11.0030 Dehnungsfugenprofil, Alu, H=<8mm**
Menge: 0,000 m
DIN 276-18: 353
Leistungsbereiche: 036

*Hinweis: EINBAUTEILE*

**036.11.0040 Sockel, Edelstahl, Stütze, <400mm, H=10cm**
Menge: 0,000 St
DIN 276-18: 353
Leistungsbereiche: 036

**036.11.0050 Sockel, Edelstahl, Stütze, <650mm, H=10cm**
Menge: 0,000 St
DIN 276-18: 353
Leistungsbereiche: 036

*Hinweis: SAUBERLAUFZONE*

**036.11.0060 Sauberlaufzone, Edelstahl, 40x60cm, Rauhaar-Ripsstreifen, H=9mm**
Menge: 0,000 St
DIN 276-18: 353
Leistungsbereiche: 036

**036.11.0070 Sauberlaufzone, Edelstahl, 60x80cm, Rauhaar-Ripsstreifen, H=9mm**
Menge: 0,000 St
DIN 276-18: 353
Leistungsbereiche: 036

**036.11.0080 Sauberlaufzone, Edelstahl, 100x150cm, Rauhaar-Ripsstreifen, H=9mm**
Menge: 0,000 St
DIN 276-18: 353
Leistungsbereiche: 036

**036.11.0090 Sauberlaufzone, Edelstahl, 150x200cm, Rauhaar-Ripsstreifen, H=9mm**
Menge: 0,000 St
DIN 276-18: 353
Leistungsbereiche: 036

**036.11.0100 Sauberlaufzone, Edelstahl, 40x60cm, Kokos, H=15mm**
Menge: 0,000 St
DIN 276-18: 353
Leistungsbereiche: 036

**036.11.0110 Sauberlaufzone, Edelstahl, 60x80cm, Kokos, H=15mm**
Menge: 0,000 St
DIN 276-18: 353
Leistungsbereiche: 036

**036.11.0120 Sauberlaufzone, Edelstahl, 100x150cm, Kokos, H=15mm**
Menge: 0,000 St
DIN 276-18: 353
Leistungsbereiche: 036

**036.11.0130 Sauberlaufzone, Edelstahl, 150x200cm, Kokos, H=15mm**
Menge: 0,000 St
DIN 276-18: 353
Leistungsbereiche: 036

#### Titel 036.12 Instandsetzungsarbeiten

*Hinweis: ABBRUCH BESTAND*

**036.12.0010 Abbruch elastischer Bodenbelag, lose, PVC**
Menge: 0,000 m2
DIN 276-18: 394
Leistungsbereiche: 036

**036.12.0020 Abbruch elastischer Bodenbelag, verklebt, PVC/Lino/Kautschuk**
Menge: 0,000 m2
DIN 276-18: 394
Leistungsbereiche: 036

**036.12.0030 Abbruch elastischer Bodenbelag, schwimmend, modular**
Menge: 0,000 m2
DIN 276-18: 394
Leistungsbereiche: 036

**036.12.0040 Abbruch textiler Bodenbelag, lose**
Menge: 0,000 m2
DIN 276-18: 394
Leistungsbereiche: 036

**036.12.0050 Abbruch textiler Bodenbelag, verklebt**
Menge: 0,000 m2
DIN 276-18: 394
Leistungsbereiche: 036

**036.12.0060 Abbruch Sockelleisten, entsorgen**
Menge: 0,000 m
DIN 276-18: 394
Leistungsbereiche: 036

**036.12.0070 Abbruch Sockelleisten, lagern**
Menge: 0,000 m
DIN 276-18: 394
Leistungsbereiche: 036

**036.12.0080 Abbruch Kleinflächen, bis 1,00m2**
Menge: 0,000 m2
DIN 276-18: 394
Leistungsbereiche: 036

**036.12.0090 Abbruch Treppenbelag,18x27cm, B=150cm**
Menge: 0,000 St
DIN 276-18: 394
Leistungsbereiche: 036

**036.12.0100 Abbruch Sauberlaufzone, 2,00x1,50m**
Menge: 0,000 m2
DIN 276-18: 394
Leistungsbereiche: 036

*Hinweis: UNTERGRUNDVORBEREITUNG*

**036.12.0110 schleifen, großflächig**
Menge: 0,000 m2
DIN 276-18: 353
Leistungsbereiche: 036

**036.12.0120 schleifen, Tritt-/Setzstufe, 18x27cm, B=150cm**
Menge: 0,000 m2
DIN 276-18: 353
Leistungsbereiche: 036

**036.12.0130 schließen Risse, B=5mm, Abstand Klammern 30cm**
Menge: 0,000 m
DIN 276-18: 353
Leistungsbereiche: 036

**036.12.0140 schließen Bodenschlitze, Verbundestrich, B=150-300mm**
Menge: 0,000 m
DIN 276-18: 353
Leistungsbereiche: 036

**036.12.0150 schließen Bodenschlitze, Estrich auf Trennlage, B=150-300mm**
Menge: 0,000 m
DIN 276-18: 353
Leistungsbereiche: 036

**036.12.0160 Ausgleichmasse unter Fußbodenbelag, bis 10mm**
Menge: 0,000 m2
DIN 276-18: 353
Leistungsbereiche: 036

**036.12.0170 Zulage Ausgleichmasse je 5mm**
Menge: 0,000 m2
DIN 276-18: 353
Leistungsbereiche: 036

**036.12.0180 Ausgleichmasse, Tritt-/Setzstufe, bis 10mm**
Menge: 0,000 m2
DIN 276-18: 353
Leistungsbereiche: 036

**036.12.0190 Nivellierausgleich, bis 5mm**
Menge: 0,000 m2
DIN 276-18: 353
Leistungsbereiche: 036

**036.12.0200 Nivellierausgleich, 6-10mm**
Menge: 0,000 m2
DIN 276-18: 353
Leistungsbereiche: 036

**036.12.0210 Nivellierausgleich, 11-20mm**
Menge: 0,000 m2
DIN 276-18: 353
Leistungsbereiche: 036

*Hinweis: INSTANDSETZUNG - BODENBELAG*

**036.12.0220 Linoleumbodenbelag erneuern, Kleinflächen**
Menge: 0,000 m2
DIN 276-18: 353
Leistungsbereiche: 036

**036.12.0230 PVC-Bodenbelag erneuern, Kleinflächen**
Menge: 0,000 m2
DIN 276-18: 353
Leistungsbereiche: 036

*Hinweis: INSTANDSETZUNG - SOCKELLEISTEN ALLG. BODENBELÄGE*

**036.12.0240 Sockelleiste, Eiche, seitlich lagernd, einbauen**
Menge: 0,000 m
DIN 276-18: 353
Leistungsbereiche: 036

#### Titel 036.13 Schutzabdeckung

**036.13.0010 Schutzabdeckung, Boden, Vlies + OSB**
Menge: 0,000 m2
DIN 276-18: 393
Leistungsbereiche: 036

**036.13.0020 Schutzabdeckung, Boden, Alukarton**
Menge: 0,000 m2
DIN 276-18: 393
Leistungsbereiche: 036

#### Titel 036.90 Stundenlohnarbeiten

*Hinweis: ABRECHNUNGSHINWEIS Stundenlohnarbeiten*

**036.90.0010 Stundensatz: Fachwerker**
*** Bedarfsposition ohne GB
Menge: 0,000 h
DIN 276-18: 359
Leistungsbereiche: 036

**036.90.0020 Stundensatz: Bauhelfer**
*** Bedarfsposition ohne GB
Menge: 0,000 h
DIN 276-18: 359
Leistungsbereiche: 036

#### Titel 036.99 Kostenberechnungspauschale

**036.99.0010 Kostenberechnungspauschale: Bodenbelagsarbeiten**
Menge: 0,000 psch
DIN 276-18: 399
Leistungsbereiche: 036

### Gewerk 037 Tapezierarbeiten

#### Titel 037.01 Vorbereitende Arbeiten

*Hinweis: EINDICHTEN/VORBEREITEN*

**037.01.0010 Bodenschutz, PE-Folie**
Menge: 0,000 m2
DIN 276-18: 345
Leistungsbereiche: 037

**037.01.0020 Bodenschutz, Filzvlies**
Menge: 0,000 m2
DIN 276-18: 345
Leistungsbereiche: 037

**037.01.0030 Bodenschutz, Filzvlies + Hartfaserplatte**
Menge: 0,000 m2
DIN 276-18: 345
Leistungsbereiche: 037

**037.01.0040 Schutz durch Abkleben**
Menge: 0,000 m2
DIN 276-18: 344
Leistungsbereiche: 037

**037.01.0050 Schutz Einrichtungsgegenstände, PE-Folie**
Menge: 0,000 m2
DIN 276-18: 345
Leistungsbereiche: 037

**037.01.0060 Demontage Sockelleisten**
Menge: 0,000 m
DIN 276-18: 394
Leistungsbereiche: 037

*Hinweis: REINIGEN*

**037.01.0100 Tapeten ablösen**
Menge: 0,000 m2
DIN 276-18: 345
Leistungsbereiche: 037

**037.01.0110 Druckwasserstrahlen, Reinigung**
Menge: 0,000 m2
DIN 276-18: 395
Leistungsbereiche: 037

**037.01.0120 Trockenstrahlen, Reinigung**
Menge: 0,000 m2
DIN 276-18: 395
Leistungsbereiche: 037

**037.01.0130 Oberflächen entlacken, abbeizen**
Menge: 0,000 m2
DIN 276-18: 395
Leistungsbereiche: 037

**037.01.0140 Oberflächen entlacken, Heißluft**
Menge: 0,000 m2
DIN 276-18: 395
Leistungsbereiche: 037

*Hinweis: UNTERGRUNDVORBEREITUNG*

**037.01.0200 Grundierung, Tiefgrund**
Menge: 0,000 m2
DIN 276-18: 345
Leistungsbereiche: 037

**037.01.0210 Grundierung, Sperr-/Isoliergrund**
Menge: 0,000 m2
DIN 276-18: 345
Leistungsbereiche: 037

**037.01.0220 Grundierung, Haftgrund**
Menge: 0,000 m2
DIN 276-18: 345
Leistungsbereiche: 037

**037.01.0230 Grundierung, Flüssig-Makulatur**
Menge: 0,000 m2
DIN 276-18: 345
Leistungsbereiche: 037

**037.01.0240 Risse in Putzfläche schließen, vollflächig**
Menge: 0,000 m2
DIN 276-18: 395
Leistungsbereiche: 037

**037.01.0250 Risse in Putzfläche schließen, teilflächig**
Menge: 0,000 m2
DIN 276-18: 395
Leistungsbereiche: 037

**037.01.0260 Putzschlitze schließen, bis 15cm2**
Menge: 0,000 m
DIN 276-18: 395
Leistungsbereiche: 037

**037.01.0270 größere Löcher und Fehlstellen schließen**
Menge: 0,000 m2
DIN 276-18: 395
Leistungsbereiche: 037

**037.01.0280 Glas-/Malervlies, vollflächig**
Menge: 0,000 m2
DIN 276-18: 345
Leistungsbereiche: 037

**037.01.0290 Fluatierung, mineralischer Untergrund**
Menge: 0,000 m2
DIN 276-18: 345
Leistungsbereiche: 037

*Hinweis: AUSGLEICHEN*

**037.01.0300 Wandspachtelung, vollflächig, PIV, Q2**
Menge: 0,000 m2
DIN 276-18: 345
Leistungsbereiche: 037

**037.01.0310 Wandspachtelung, vollflächig, PIV, Q3**
Menge: 0,000 m2
DIN 276-18: 345
Leistungsbereiche: 037

**037.01.0320 Wandspachtelung, vollflächig, PIV, Q4**
Menge: 0,000 m2
DIN 276-18: 345
Leistungsbereiche: 037

**037.01.0330 Zulage Untergrundausgleich, >5<15mm**
Menge: 0,000 m2
DIN 276-18: 345
Leistungsbereiche: 037

**037.01.0400 Laibungsspachtelung, vollflächig, PIV, Q2**
Menge: 0,000 m
DIN 276-18: 345
Leistungsbereiche: 037

**037.01.0410 Laibungsspachtelung, vollflächig, PIV, Q3**
Menge: 0,000 m
DIN 276-18: 345
Leistungsbereiche: 037

**037.01.0420 Laibungsspachtelung, vollflächig, PIV, Q4**
Menge: 0,000 m
DIN 276-18: 345
Leistungsbereiche: 037

**037.01.0500 Stützenspachtelung, eckig, vollflächig, PIV, Q2**
Menge: 0,000 m2
DIN 276-18: 345
Leistungsbereiche: 037

**037.01.0510 Stützenspachtelung, eckig, vollflächig, PIV, Q3**
Menge: 0,000 m2
DIN 276-18: 345
Leistungsbereiche: 037

**037.01.0520 Stützenspachtelung, eckig, vollflächig, PIV, Q4**
Menge: 0,000 m2
DIN 276-18: 345
Leistungsbereiche: 037

**037.01.0600 Stützenspachtelung, rund, vollflächig, PIV, Q2**
Menge: 0,000 m2
DIN 276-18: 345
Leistungsbereiche: 037

**037.01.0610 Stützenspachtelung, rund, vollflächig, PIV, Q3**
Menge: 0,000 m2
DIN 276-18: 345
Leistungsbereiche: 037

**037.01.0620 Stützenspachtelung, rund, vollflächig, PIV, Q4**
Menge: 0,000 m2
DIN 276-18: 345
Leistungsbereiche: 037

**037.01.0700 Deckenspachtelung, vollflächig, PIV, Q2**
Menge: 0,000 m2
DIN 276-18: 354
Leistungsbereiche: 037

**037.01.0710 Deckenspachtelung, vollflächig, PIV, Q3**
Menge: 0,000 m2
DIN 276-18: 354
Leistungsbereiche: 037

**037.01.0720 Deckenspachtelung, vollflächig, PIV, Q4**
Menge: 0,000 m2
DIN 276-18: 354
Leistungsbereiche: 037

#### Titel 037.02 Tapezierarbeiten

**037.02.0010 Vliestapete, Wand, Holzfaser**
Menge: 0,000 m2
DIN 276-18: 345
Leistungsbereiche: 037

**037.02.0020 Vliestapete, Wand, Mineralfaser**
Menge: 0,000 m2
DIN 276-18: 345
Leistungsbereiche: 037

**037.02.0030 Vliestapete, Wand, Textilfaser**
Menge: 0,000 m2
DIN 276-18: 345
Leistungsbereiche: 037

**037.02.0040 Vliestapete, Wand, Kunststofffaser**
Menge: 0,000 m2
DIN 276-18: 345
Leistungsbereiche: 037

**037.02.0050 Raufasertapete, Wand, feine Körnung**
Menge: 0,000 m2
DIN 276-18: 345
Leistungsbereiche: 037

**037.02.0060 Raufasertapete, Wand, grobe Körnung**
Menge: 0,000 m2
DIN 276-18: 345
Leistungsbereiche: 037

**037.02.0070 Glasfasertapete, Wand, Struktur**
Menge: 0,000 m2
DIN 276-18: 345
Leistungsbereiche: 037

**037.02.0080 Vinyltapete, Wand, Struktur**
Menge: 0,000 m2
DIN 276-18: 345
Leistungsbereiche: 037

**037.02.0090 Fototapete, Wand, glatt, <5,00m2**
Menge: 0,000 St
DIN 276-18: 345
Leistungsbereiche: 037

**037.02.0100 Fototapete, Wand, glatt, <10,00m2**
Menge: 0,000 St
DIN 276-18: 345
Leistungsbereiche: 037

**037.02.0110 Fototapete, Wand, glatt, <20,00m2**
Menge: 0,000 St
DIN 276-18: 345
Leistungsbereiche: 037

**037.02.0120 Vliestapete, Laibung, Holzfaser, <25cm**
Menge: 0,000 m
DIN 276-18: 345
Leistungsbereiche: 037

**037.02.0130 Raufasertapete, Laibung, <25cm**
Menge: 0,000 m
DIN 276-18: 345
Leistungsbereiche: 037

**037.02.0140 Glasfaservlies, Laibungen**
Menge: 0,000 m
DIN 276-18: 345
Leistungsbereiche: 037

**037.02.0150 Glasfasertapete, Laibung, <25cm**
Menge: 0,000 m
DIN 276-18: 345
Leistungsbereiche: 037

**037.02.0160 Vinyltapete, Laibung, <25cm**
Menge: 0,000 m
DIN 276-18: 345
Leistungsbereiche: 037

**037.02.0170 Zulage Dachschrägen**
Menge: 0,000 m2
DIN 276-18: 345
Leistungsbereiche: 037

**037.02.0180 Zulage Treppenhauswände**
Menge: 0,000 m2
DIN 276-18: 345
Leistungsbereiche: 037

**037.02.0190 Eckausbildung, Profil, PVC, weiß, 22mm**
Menge: 0,000 m
DIN 276-18: 345
Leistungsbereiche: 037

**037.02.0200 Zierprofil, Decke-Wand, PU, <6cm**
Menge: 0,000 m
DIN 276-18: 345
Leistungsbereiche: 037

**037.02.0210 Zierprofil, Decke-Wand, PU, <12cm**
Menge: 0,000 m
DIN 276-18: 345
Leistungsbereiche: 037

**037.02.0220 Zierprofil, Decke-Wand, PU, <20cm**
Menge: 0,000 m
DIN 276-18: 345
Leistungsbereiche: 037

#### Titel 037.90 Stundenlohnarbeiten

*Hinweis: ABRECHNUNGSHINWEIS Stundenlohnarbeiten*

**037.90.0010 Stundensatz: Fachwerker**
*** Bedarfsposition ohne GB
Menge: 0,000 h
DIN 276-18: 349
Leistungsbereiche: 037

**037.90.0020 Stundensatz: Helfer**
*** Bedarfsposition ohne GB
Menge: 0,000 h
DIN 276-18: 349
Leistungsbereiche: 037

#### Titel 037.99 Kostenberechnungspauschale

**037.99.0010 Kostenberechnungspauschale: Tapezierarbeiten**
Menge: 0,000 psch
DIN 276-18: 399
Leistungsbereiche: 037

### Gewerk 038 Vorgehängte hinterlüftete Fassaden

#### Titel 038.01 Vorbereitende Arbeiten

**038.01.0010 technische Bearbeitung, Montageplanung**
Menge: 0,000 psch
DIN 276-18: 335
Leistungsbereiche: 038

**038.01.0020 Zulage Aufmaß mit Hubsteiger**
Menge: 0,000 psch
DIN 276-18: 335
Leistungsbereiche: 038

**038.01.0030 Musterfläche VHF**
Menge: 0,000 St
DIN 276-18: 335
Leistungsbereiche: 038

#### Titel 038.02 Faserzementbekleidung

**038.02.0010 VHF, Faserzementplatte, sichtbare Befestigung**
Menge: 0,000 m2
DIN 276-18: 335
Leistungsbereiche: 038

**038.02.0020 Balkonbrüstungsbekleidung, Faserzementplatte, sichtbare Befestigung**
Menge: 0,000 m2
DIN 276-18: 335
Leistungsbereiche: 038

**038.02.0030 Laibungsbekleidung, Faserzement, sichtbare Befestigung, <300mm**
Menge: 0,000 m
DIN 276-18: 335
Leistungsbereiche: 038

**038.02.0040 VHF, Faserzementplatte, unsichtbare Befestigung**
Menge: 0,000 m2
DIN 276-18: 335
Leistungsbereiche: 038

**038.02.0050 Laibungsbekleidung, Faserzement, unsichtbare Befestigung, <300mm**
Menge: 0,000 m
DIN 276-18: 334
Leistungsbereiche: 038

**038.02.0060 Zulage Außenecke, stumpf**
Menge: 0,000 m
DIN 276-18: 335
Leistungsbereiche: 038

**038.02.0070 Zulage Außenecke Eckfugenprofil**
Menge: 0,000 m
DIN 276-18: 335
Leistungsbereiche: 038

**038.02.0080 Zulage Fassadendurchdringungen, rund**
Menge: 0,000 St
DIN 276-18: 335
Leistungsbereiche: 038

**038.02.0090 Zulage Fassadendurchdringungen, eckig**
Menge: 0,000 St
DIN 276-18: 335
Leistungsbereiche: 038

**038.02.0100 Dauergerüstanker, Edelstahl, Faserzement**
Menge: 0,000 St
DIN 276-18: 335
Leistungsbereiche: 038

**038.02.0110 Insektenschutzband, Alu**
Menge: 0,000 m
DIN 276-18: 335
Leistungsbereiche: 038

#### Titel 038.03 HPL-Plattenbekleidung

**038.03.0010 VHF, HPL-Platte, sichtbare Befestigung**
Menge: 0,000 m2
DIN 276-18: 335
Leistungsbereiche: 038

**038.03.0020 Balkonbrüstungsbekleidung, HPL, sichtbare Befestigung**
Menge: 0,000 m2
DIN 276-18: 335
Leistungsbereiche: 038

**038.03.0030 Laibungsbekleidung, HPL A2/A2-s1, d0, sichtbare Befestigung, <300mm**
Menge: 0,000 m
DIN 276-18: 335
Leistungsbereiche: 038

**038.03.0040 VHF, HPL-Platte, unsichtbare Befestigung**
Menge: 0,000 m2
DIN 276-18: 335
Leistungsbereiche: 038

**038.03.0050 Laibungsbekleidung, HPL, unsichtbare Befestigung, <300mm**
Menge: 0,000 m
DIN 276-18: 334
Leistungsbereiche: 038

**038.03.0060 Zulage Außenecke Gehrungsschnitt**
Menge: 0,000 m
DIN 276-18: 335
Leistungsbereiche: 038

**038.03.0070 Zulage Außenecke Eckfugenprofil**
Menge: 0,000 m
DIN 276-18: 335
Leistungsbereiche: 038

**038.03.0080 Zulage Außen-/Innenecke Formteil**
Menge: 0,000 m
DIN 276-18: 335
Leistungsbereiche: 038

**038.03.0090 Zulage Fassadendurchdringungen, rund**
Menge: 0,000 St
DIN 276-18: 335
Leistungsbereiche: 038

**038.03.0100 Zulage Fassadendurchdringungen, eckig**
Menge: 0,000 St
DIN 276-18: 335
Leistungsbereiche: 038

**038.03.0110 Dauergerüstanker (wiederverwendbar)**
Menge: 0,000 St
DIN 276-18: 335
Leistungsbereiche: 038

**038.03.0120 Insektenschutzband, Alu**
Menge: 0,000 m
DIN 276-18: 335
Leistungsbereiche: 038

#### Titel 038.04 Alublechbekleidung

**038.04.0010 VHF, Alu-Kassette, sichtbare Befestigung**
Menge: 0,000 m2
DIN 276-18: 335
Leistungsbereiche: 038

**038.04.0020 Laibungsbekleidung, Alu-Kassette, sichtbare Befestigung, <300mm**
Menge: 0,000 m
DIN 276-18: 335
Leistungsbereiche: 038

**038.04.0030 Zulage Außen-/Innenecke, Eckformteil**
Menge: 0,000 m
DIN 276-18: 335
Leistungsbereiche: 038

**038.04.0040 Fassadendurchdringungen, rund**
Menge: 0,000 St
DIN 276-18: 335
Leistungsbereiche: 038

**038.04.0050 Fassadendurchdringungen, eckig**
Menge: 0,000 St
DIN 276-18: 335
Leistungsbereiche: 038

**038.04.0060 VHF, Alu-Wellblech, sichtbare Befestigung**
Menge: 0,000 m2
DIN 276-18: 335
Leistungsbereiche: 038

**038.04.0070 Laibungsbekleidung, Alu-Glattblech, sichtbare Befestigung, <300mm**
Menge: 0,000 m
DIN 276-18: 334
Leistungsbereiche: 038

**038.04.0080 Zulage Außen-/Innenecke, Alu-Kantprofil**
Menge: 0,000 m
DIN 276-18: 335
Leistungsbereiche: 038

**038.04.0090 Zulage Fassadendurchdringungen, rund**
Menge: 0,000 St
DIN 276-18: 335
Leistungsbereiche: 038

**038.04.0100 Zulage Fassadendurchdringungen, eckig**
Menge: 0,000 St
DIN 276-18: 335
Leistungsbereiche: 038

**038.04.0110 Dauergerüstanker, Edelstahl, Alu**
Menge: 0,000 St
DIN 276-18: 335
Leistungsbereiche: 038

**038.04.0120 Insektenschutzband, Alu**
Menge: 0,000 m
DIN 276-18: 335
Leistungsbereiche: 038

#### Titel 038.05 Keramikbekleidung

**038.05.0010 VHF, Tonziegel, unsichtbare Befestigung**
Menge: 0,000 m2
DIN 276-18: 335
Leistungsbereiche: 038

**038.05.0020 Laibungsbekleidung, Tonziegel, <300mm**
Menge: 0,000 m
DIN 276-18: 334
Leistungsbereiche: 038

**038.05.0030 Außenecke Gehrungsschnitt**
Menge: 0,000 m
DIN 276-18: 335
Leistungsbereiche: 038

**038.05.0040 Zulage Außenecke mit Alu-Eckprofil**
Menge: 0,000 m
DIN 276-18: 335
Leistungsbereiche: 038

**038.05.0050 Zulage gebogene Ziegel**
Menge: 0,000 m
DIN 276-18: 335
Leistungsbereiche: 038

**038.05.0060 Fassadendurchdringungen, rund**
Menge: 0,000 St
DIN 276-18: 335
Leistungsbereiche: 038

**038.05.0070 Fassadendurchdringungen, eckig**
Menge: 0,000 St
DIN 276-18: 335
Leistungsbereiche: 038

**038.05.0080 VHF, Tonziegelplatten, unsichtbare Befestigung**
Menge: 0,000 m2
DIN 276-18: 335
Leistungsbereiche: 038

**038.05.0090 Laibungsbekleidung, Tonziegelplatte, <300mm**
Menge: 0,000 m
DIN 276-18: 334
Leistungsbereiche: 038

**038.05.0100 Außenecke Gehrungsschnitt**
Menge: 0,000 m
DIN 276-18: 335
Leistungsbereiche: 038

**038.05.0110 Außenecke mit Alu-Eckprofil**
Menge: 0,000 m
DIN 276-18: 335
Leistungsbereiche: 038

**038.05.0120 Fassadendurchdringungen, rund**
Menge: 0,000 St
DIN 276-18: 335
Leistungsbereiche: 038

**038.05.0130 Fassadendurchdringungen, eckig**
Menge: 0,000 St
DIN 276-18: 335
Leistungsbereiche: 038

**038.05.0140 Dauergerüstanker, Edelstahl, Keramik**
Menge: 0,000 St
DIN 276-18: 335
Leistungsbereiche: 038

**038.05.0150 Insektenschutzgitter, Alu**
Menge: 0,000 m
DIN 276-18: 335
Leistungsbereiche: 038

#### Titel 038.06 Naturwerkstein

*Hinweis: GRANIT, SCHWARZ*

**038.06.0010 VHF, Granit, d=30mm, MW 160mm**
Menge: 0,000 m2
DIN 276-18: 335
Leistungsbereiche: 038

**038.06.0020 Fußpunkt VHF, mind. H=30cm**
Menge: 0,000 m
DIN 276-18: 335
Leistungsbereiche: 038

**038.06.0030 Oberflächenbearbeitung Plattenkanten**
Menge: 0,000 m
DIN 276-18: 335
Leistungsbereiche: 038

**038.06.0040 Gesimsabdeckung, Granit, d=5-7cm, B=43cm**
Menge: 0,000 m
DIN 276-18: 335
Leistungsbereiche: 038

**038.06.0050 Sockel, VHF, Granit, XPS 140mm**
Menge: 0,000 m2
DIN 276-18: 335
Leistungsbereiche: 038

**038.06.0060 Fensterbank, Granit, außen, d=40mm**
Menge: 0,000 m
DIN 276-18: 334
Leistungsbereiche: 038

**038.06.0070 Laibungen, Granit, außen, d=30mm**
Menge: 0,000 m
DIN 276-18: 334
Leistungsbereiche: 038

*Hinweis: SANDSTEIN*

**038.06.0080 VHF, Sandstein, d=40mm, MW 160mm**
Menge: 0,000 m2
DIN 276-18: 335
Leistungsbereiche: 038

**038.06.0090 Fußpunkt VHF, mind. H=30cm**
Menge: 0,000 m
DIN 276-18: 335
Leistungsbereiche: 038

**038.06.0100 Oberflächenbearbeitung Plattenkanten**
Menge: 0,000 m
DIN 276-18: 335
Leistungsbereiche: 038

**038.06.0110 Gesimsabdeckung, Sandstein, d=5-7cm, B=43cm**
Menge: 0,000 m
DIN 276-18: 335
Leistungsbereiche: 038

**038.06.0120 Sockel, VHF, Sandstein, XPS 140mm**
Menge: 0,000 m2
DIN 276-18: 335
Leistungsbereiche: 038

**038.06.0130 Fensterbank, Sandstein, außen, d=40mm**
Menge: 0,000 m
DIN 276-18: 334
Leistungsbereiche: 038

**038.06.0140 Laibungen, Sandstein, außen, d=30mm**
Menge: 0,000 m
DIN 276-18: 334
Leistungsbereiche: 038

*Hinweis: KALKSTEIN*

**038.06.0150 VHF, Kalkstein, d=40mm, MW 160mm**
Menge: 0,000 m2
DIN 276-18: 335
Leistungsbereiche: 038

**038.06.0160 Fußpunkt VHF, mind. H=30cm**
Menge: 0,000 m
DIN 276-18: 335
Leistungsbereiche: 038

**038.06.0170 Oberflächenbearbeitung Plattenkanten**
Menge: 0,000 m
DIN 276-18: 335
Leistungsbereiche: 038

**038.06.0180 Gesimsabdeckung, Kalkstein, d=5-7cm, B=43cm**
Menge: 0,000 m
DIN 276-18: 335
Leistungsbereiche: 038

**038.06.0190 Sockel, VHF, Kalkstein, XPS 120mm**
Menge: 0,000 m2
DIN 276-18: 335
Leistungsbereiche: 038

**038.06.0200 Fensterbank, Kalkstein, außen, d=40mm**
Menge: 0,000 m
DIN 276-18: 334
Leistungsbereiche: 038

**038.06.0210 Laibungen, Kalkstein, außen, d=30mm**
Menge: 0,000 m
DIN 276-18: 334
Leistungsbereiche: 038

*Hinweis: SONSTIGES - ZULAGEN, FUGEN, EINBAUTEILE*

**038.06.0220 Anarbeitung schräger Geländeverlauf**
Menge: 0,000 m
DIN 276-18: 335
Leistungsbereiche: 038

**038.06.0230 Nutkante einfräsen**
Menge: 0,000 m
DIN 276-18: 335
Leistungsbereiche: 038

**038.06.0240 VHF, Außen-/Innenecke, 90°**
Menge: 0,000 m
DIN 276-18: 335
Leistungsbereiche: 038

**038.06.0250 VHF, Eckausbildung, stumpf-/spitzwinklig**
Menge: 0,000 m
DIN 276-18: 335
Leistungsbereiche: 038

**038.06.0260 Aussparungen, eckig, 200x200mm**
Menge: 0,000 St
DIN 276-18: 335
Leistungsbereiche: 038

**038.06.0270 Aussparungen, rund, 150mm**
Menge: 0,000 St
DIN 276-18: 335
Leistungsbereiche: 038

**038.06.0280 Aussparungen, eckig, 1,01x2,13m**
Menge: 0,000 St
DIN 276-18: 335
Leistungsbereiche: 038

**038.06.0290 Bewegungsfuge, dauerelastisch**
Menge: 0,000 m
DIN 276-18: 335
Leistungsbereiche: 038

**038.06.0300 Dauergerüstanker, Edelstahl, Naturwerkstein**
Menge: 0,000 St
DIN 276-18: 335
Leistungsbereiche: 038

**038.06.0310 Insektenschutzgitter, Alu**
Menge: 0,000 m
DIN 276-18: 335
Leistungsbereiche: 038

#### Titel 038.07 Betonwerkstein

**038.07.0010 VHF, Betonwerkstein, d=40mm, MW 160mm**
Menge: 0,000 m2
DIN 276-18: 335
Leistungsbereiche: 038

**038.07.0020 Fußpunkt VHF, mind. H=30cm**
Menge: 0,000 m
DIN 276-18: 335
Leistungsbereiche: 038

**038.07.0030 Oberflächenbearbeitung Plattenkanten**
Menge: 0,000 m
DIN 276-18: 335
Leistungsbereiche: 038

**038.07.0040 Gesimsabdeckung, Betonwerkstein, d=5-7cm, B=43cm**
Menge: 0,000 m
DIN 276-18: 335
Leistungsbereiche: 038

**038.07.0050 Sockel, VHF, Betonwerkstein, XPS 120mm**
Menge: 0,000 m2
DIN 276-18: 335
Leistungsbereiche: 038

**038.07.0060 Fensterbank, Betonwerkstein, außen, d=40mm**
Menge: 0,000 m
DIN 276-18: 335
Leistungsbereiche: 038

**038.07.0070 Laibungen, Betonwerkstein, außen, d=30mm**
Menge: 0,000 m
DIN 276-18: 334
Leistungsbereiche: 038

**038.07.0080 Zulage Anarbeitung schräges Geländes**
Menge: 0,000 m
DIN 276-18: 335
Leistungsbereiche: 038

**038.07.0090 Zulage Nutkante einfräsen**
Menge: 0,000 m
DIN 276-18: 335
Leistungsbereiche: 038

**038.07.0100 VHF, Außen-/Innenecke, 90°**
Menge: 0,000 m
DIN 276-18: 335
Leistungsbereiche: 038

**038.07.0110 VHF, Eckausbildung, stumpf-/spitzwinklig**
Menge: 0,000 m
DIN 276-18: 335
Leistungsbereiche: 038

**038.07.0120 Aussparungen, eckig, 200x200mm**
Menge: 0,000 St
DIN 276-18: 335
Leistungsbereiche: 038

**038.07.0130 Aussparungen, rund, 150mm**
Menge: 0,000 St
DIN 276-18: 335
Leistungsbereiche: 038

**038.07.0140 Aussparungen, eckig, 1,01x2,13m**
Menge: 0,000 St
DIN 276-18: 335
Leistungsbereiche: 038

**038.07.0150 Bewegungsfuge, dauerelastisch**
Menge: 0,000 m
DIN 276-18: 335
Leistungsbereiche: 038

**038.07.0160 Dauergerüstanker, Edelstahl, Betonwerkstein**
Menge: 0,000 St
DIN 276-18: 335
Leistungsbereiche: 038

**038.07.0170 Insektenschutzgitter, Alu**
Menge: 0,000 m
DIN 276-18: 335
Leistungsbereiche: 038

#### Titel 038.08 Einbauten, An-/Abschlüsse, Fensterbänke, etc.

*Hinweis: LAIBUNGEN*

**038.08.0010 Laibungsbekleidung, Edelstahlblech, <300mm**
Menge: 0,000 m
DIN 276-18: 334
Leistungsbereiche: 038

**038.08.0020 Laibungsbekleidung, Alublech, pulverbeschichtet, <300mm**
Menge: 0,000 m
DIN 276-18: 334
Leistungsbereiche: 038

**038.08.0030 Sturzausbildung, Anarbeitung an Sonnenschutz, bis 200mm**
Menge: 0,000 m
DIN 276-18: 334
Leistungsbereiche: 038

*Hinweis: FENSTERBÄNKE, ATTIKEN*

**038.08.0040 Außenfensterbank, Alu, T=<300mm**
Menge: 0,000 m
DIN 276-18: 334
Leistungsbereiche: 038

**038.08.0050 Außenfensterbank, Edelstahl, T=<300mm**
Menge: 0,000 m
DIN 276-18: 334
Leistungsbereiche: 038

**038.08.0060 Attikaabdeckung, Alu, pulverbeschichtet, Z=666mm**
Menge: 0,000 m
DIN 276-18: 335
Leistungsbereiche: 038

**038.08.0070 Zulage Eckausbildung, Attikaabdeckung, Alu, pulverbeschichtet**
Menge: 0,000 St
DIN 276-18: 335
Leistungsbereiche: 038

**038.08.0080 Attikaabdeckung, Edelstahl, Z=666mm**
Menge: 0,000 m
DIN 276-18: 335
Leistungsbereiche: 038

**038.08.0090 Zulage Eckausbildung, Attikaabdeckung, Edelstahlblech**
Menge: 0,000 St
DIN 276-18: 335
Leistungsbereiche: 038

*Hinweis: AN-/ABSCHLÜSSE*

**038.08.0100 seitlicher An-/Abschluss**
Menge: 0,000 m
DIN 276-18: 335
Leistungsbereiche: 038

**038.08.0110 unterer Abschluss, Sockelausbildung**
Menge: 0,000 m
DIN 276-18: 335
Leistungsbereiche: 038

**038.08.0120 oberer Abschluss, Lüftungsstreifen**
Menge: 0,000 m
DIN 276-18: 335
Leistungsbereiche: 038

**038.08.0130 Brandsperre horizontal**
Menge: 0,000 m
DIN 276-18: 335
Leistungsbereiche: 038

**038.08.0140 Formteil horiz. Brandsperre Außenwandbekleidung**
Menge: 0,000 St
DIN 276-18: 335
Leistungsbereiche: 038

**038.08.0150 Brandsperre vertikal, MW + Stahlblech**
Menge: 0,000 m
DIN 276-18: 335
Leistungsbereiche: 038

**038.08.0160 Anarbeitung schräges Gelände**
Menge: 0,000 m
DIN 276-18: 335
Leistungsbereiche: 038

*Hinweis: ÖFFNUNGEN, DURCHDRINGUNGEN*

**038.08.0170 Fassadendurchdringungen, rund, bis 100mm**
Menge: 0,000 St
DIN 276-18: 335
Leistungsbereiche: 038

**038.08.0180 Fassadendurchdringungen, eckig, bis 500cm2**
Menge: 0,000 St
DIN 276-18: 335
Leistungsbereiche: 038

**038.08.0190 Anarbeitung Fassadenbekleidung, Einbauten**
Menge: 0,000 m
DIN 276-18: 335
Leistungsbereiche: 038

**038.08.0200 Revisionstür, Fassadenmaterial, bis 40x40cm**
Menge: 0,000 St
DIN 276-18: 335
Leistungsbereiche: 038

**038.08.0210 Revisionstür, Fassadenmaterial, bis 60x60cm**
Menge: 0,000 St
DIN 276-18: 335
Leistungsbereiche: 038

**038.08.0220 Revisionstür, Edelstahlblech, bis 40x40cm**
Menge: 0,000 St
DIN 276-18: 335
Leistungsbereiche: 038

**038.08.0230 Revisionstür, Edelstahlblech, bis 60x60cm**
Menge: 0,000 St
DIN 276-18: 335
Leistungsbereiche: 038

*Hinweis:  AUSSENLUFTDURCHLÄSSE*
**** AUSSENLUFTDURCHLÄSSE

**038.08.0240 ALD in VHF mit baus. Formteil**
Menge: 0,000 St
DIN 276-18: 335
Leistungsbereiche: 038

**038.08.0250 ALD in VHF ohne baus. Formteil**
Menge: 0,000 St
DIN 276-18: 335
Leistungsbereiche: 038

#### Titel 038.90 Stundenlohnarbeiten

*Hinweis: ABRECHNUNGSHINWEIS Stundenlohnarbeiten*

**038.90.0010 Stundensatz: Fachwerker**
*** Bedarfsposition ohne GB
Menge: 0,000 h
DIN 276-18: 339
Leistungsbereiche: 038

**038.90.0020 Stundensatz: Bauhelfer**
*** Bedarfsposition ohne GB
Menge: 0,000 h
DIN 276-18: 339
Leistungsbereiche: 038

#### Titel 038.99 Kostenberechnungspauschale

**038.99.0010 Kostenberechnungspauschale: Vorgehängte hinterlüftete Fassaden**
Menge: 0,000 psch
DIN 276-18: 399
Leistungsbereiche: 038

### Gewerk 039 Trockenbauarbeiten

#### Titel 039.01 Trockenbauwände

*Hinweis: WÄNDE - STANDARD*

*Hinweis: Einfachständerwände*

**039.01.0010 W111, GKB, 100mm, 47dB, F0**
Menge: 0,000 m2
DIN 276-18: 342
Leistungsbereiche: 039

**039.01.0020 W111, GKB, 125mm, 50dB, F0**
Menge: 0,000 m2
DIN 276-18: 342
Leistungsbereiche: 039

**039.01.0030 W112, GKB, 125mm, 55dB, EI30**
Menge: 0,000 m2
DIN 276-18: 342
Leistungsbereiche: 039

**039.01.0040 W112, GKB, 150mm, 58dB, EI30**
Menge: 0,000 m2
DIN 276-18: 342
Leistungsbereiche: 039

**039.01.0050 W112, GKF, 150mm, 59dB, EI90**
Menge: 0,000 m2
DIN 276-18: 342
Leistungsbereiche: 039

**039.01.0060 W113, GKB, 150mm, 58dB, EI30**
Menge: 0,000 m2
DIN 276-18: 342
Leistungsbereiche: 039

**039.01.0070 W113, GKB, 175mm, 63,9dB, EI30**
Menge: 0,000 m2
DIN 276-18: 342
Leistungsbereiche: 039

**039.01.0080 W113, GKF, 175mm, 64,5dB, EI90**
Menge: 0,000 m2
DIN 276-18: 342
Leistungsbereiche: 039

**039.01.0090 W112, GKB halbhohe Brüstung mit Stahl-UK**
Menge: 0,000 m2
DIN 276-18: 342
Leistungsbereiche: 039

*Hinweis: Einfachständerwände - gebogen*

**039.01.0100 Wand, 1fach GK, 63mm, R=>300mm, nass**
Menge: 0,000 m2
DIN 276-18: 342
Leistungsbereiche: 039

**039.01.0110 Wand, 1fach GK, 63mm, R=>900mm, trocken**
Menge: 0,000 m2
DIN 276-18: 342
Leistungsbereiche: 039

**039.01.0120 Wand, 2fach GK, 76mm, R=>300mm, nass**
Menge: 0,000 m2
DIN 276-18: 342
Leistungsbereiche: 039

**039.01.0130 Wand, 2fach GK, 76mm, R=>900mm, trocken**
Menge: 0,000 m2
DIN 276-18: 342
Leistungsbereiche: 039

**039.01.0140 Wand, 3fach GK, 89mm, R=>300mm, nass**
Menge: 0,000 m2
DIN 276-18: 342
Leistungsbereiche: 039

**039.01.0150 Wand, 3fach GK, 89mm, R=>900mm, trocken**
Menge: 0,000 m2
DIN 276-18: 342
Leistungsbereiche: 039

*Hinweis: Doppelständerwände*

**039.01.0160 W115, GKF, 155mm, 67dB, EI90**
Menge: 0,000 m2
DIN 276-18: 342
Leistungsbereiche: 039

**039.01.0170 W115, GKF, 255mm, 71dB, EI90**
Menge: 0,000 m2
DIN 276-18: 342
Leistungsbereiche: 039

*Hinweis: Installationswände*

**039.01.0180 W116, GKB, >155mm, 54dB, EI30**
Menge: 0,000 m2
DIN 276-18: 342
Leistungsbereiche: 039

**039.01.0190 W116, GKF, >155mm, 54dB, EI90**
Menge: 0,000 m2
DIN 276-18: 342
Leistungsbereiche: 039

*Hinweis: Sicherheitswand*

**039.01.0200 W118, GKF + Stahlblech, 177mm, 69dB, EI90**
Menge: 0,000 m2
DIN 276-18: 342
Leistungsbereiche: 039

*Hinweis: WÄNDE - BESONDERE ANFORDERUNGEN*

*Hinweis: Brandwände*

**039.01.0210 W131, GKF + Stahlblech, 116mm, 57dB, EI90-M**
Menge: 0,000 m2
DIN 276-18: 342
Leistungsbereiche: 039

**039.01.0220 W131, GKF + Stahlblech, 141mm, 57dB, EI90-M**
Menge: 0,000 m2
DIN 276-18: 342
Leistungsbereiche: 039

**039.01.0230 W131, GKF + Stahlblech, 151mm, >61dB, EI90-M**
Menge: 0,000 m2
DIN 276-18: 342
Leistungsbereiche: 039

**039.01.0240 W131, GM-F, Stahlblech, 161mm, 57dB, EI90-M**
Menge: 0,000 m2
DIN 276-18: 342
Leistungsbereiche: 039

**039.01.0250 W131, GKF + Stahlblech, 176mm, >64dB, EI90-M**
Menge: 0,000 m2
DIN 276-18: 342
Leistungsbereiche: 039

*Hinweis: Erhöhte Strahlenschutzanforderungen*

**039.01.0260 K132, GKF-Strahlenschutz, 100mm, 66dB, EI90**
Menge: 0,000 m2
DIN 276-18: 342
Leistungsbereiche: 039

**039.01.0270 K132, GKF-Strahlenschutz, 125mm, 67dB, EI90**
Menge: 0,000 m2
DIN 276-18: 342
Leistungsbereiche: 039

**039.01.0280 K133, GKF-Strahlenschutz, 150mm, 71dB, EI90**
Menge: 0,000 m2
DIN 276-18: 342
Leistungsbereiche: 039

**039.01.0290 K133, GKF-Strahlenschutz, 175mm, 71dB, EI90**
Menge: 0,000 m2
DIN 276-18: 342
Leistungsbereiche: 039

*Hinweis: Schallschutzwände, MW-Profile*

**039.01.0300 W145, GKF-Schallschutzplatte, 450mm, 77dB, EI90**
Menge: 0,000 m2
DIN 276-18: 342
Leistungsbereiche: 039

**039.01.0310 W145, GKF-Schallschutzplatte, 475mm, 79dB, EI90**
Menge: 0,000 m2
DIN 276-18: 342
Leistungsbereiche: 039

**039.01.0320 W145, GKF-Schall/Massivbauplatte, 500mm, 81dB, EI90**
Menge: 0,000 m2
DIN 276-18: 342
Leistungsbereiche: 039

*Hinweis: SCHACHTWÄNDE, VORSATZSCHALEN*

*Hinweis: Freispannende Schachtwand*

**039.01.0330 W628A, GKF-Massivbauplatte, 50mm, 42dB, EI90**
Menge: 0,000 m2
DIN 276-18: 342
Leistungsbereiche: 039

*Hinweis: Schachtwände mit Einfachständer (CW-Profile)*

**039.01.0340 W628B, GKF, 125mm, 36dB, EI30**
Menge: 0,000 m2
DIN 276-18: 342
Leistungsbereiche: 039

**039.01.0350 W628B, GM-F, 140mm, 42dB, EI90**
Menge: 0,000 m2
DIN 276-18: 342
Leistungsbereiche: 039

**039.01.0360 W628B, GKF-Massivbauplatte, 150mm, 42dB, EI90**
Menge: 0,000 m2
DIN 276-18: 342
Leistungsbereiche: 039

*Hinweis: Schachtwände mit Einfachständer (Doppelprofile)*

**039.01.0370 W629, GKF, 125mm, 36dB, EI30**
Menge: 0,000 m2
DIN 276-18: 342
Leistungsbereiche: 039

**039.01.0380 W629, GKF-Massivbauplatte, 140mm, 42dB, EI90**
Menge: 0,000 m2
DIN 276-18: 342
Leistungsbereiche: 039

**039.01.0390 W629, GKF-Massivbauplatte, 150mm, 42dB, EI90**
Menge: 0,000 m2
DIN 276-18: 342
Leistungsbereiche: 039

*Hinweis: Schachtwände mit Riegelwerk*

**039.01.0400 W630, GKF, 125mm, 36dB, EI30**
Menge: 0,000 m2
DIN 276-18: 342
Leistungsbereiche: 039

**039.01.0410 W630, GKF-Massivbauplatte, 125mm, 42dB, EI90**
Menge: 0,000 m2
DIN 276-18: 342
Leistungsbereiche: 039

*Hinweis: Vorsatzschale*

**039.01.0420 W623, GKB, 52,5mm, F0, direkt**
Menge: 0,000 m2
DIN 276-18: 342
Leistungsbereiche: 039

**039.01.0430 W626, GKBI, 85mm, F0, freistehend**
Menge: 0,000 m2
DIN 276-18: 342
Leistungsbereiche: 039

**039.01.0440 W626, GKBI, 100mm, F0, freistehend**
Menge: 0,000 m2
DIN 276-18: 342
Leistungsbereiche: 039

**039.01.0450 W626, GKBI, 125mm, F0, freistehend**
Menge: 0,000 m2
DIN 276-18: 342
Leistungsbereiche: 039

**039.01.0460 W626, GKBI, 75mm, F0, Vorwandelement**
Menge: 0,000 m2
DIN 276-18: 342
Leistungsbereiche: 039

**039.01.0470 K152, GKF-Strahlenschutz, 135mm**
Menge: 0,000 m2
DIN 276-18: 342
Leistungsbereiche: 039

**039.01.0480 W626, zementgebunden, 85mm, F0, freistehend**
Menge: 0,000 m2
DIN 276-18: 342
Leistungsbereiche: 039

**039.01.0490 W626, zementgebunden, 100mm, F0, freistehend**
Menge: 0,000 m2
DIN 276-18: 342
Leistungsbereiche: 039

**039.01.0500 W626, zementgebunden, 75mm, F0, Vorwandelement**
Menge: 0,000 m2
DIN 276-18: 342
Leistungsbereiche: 039

*Hinweis: ANSCHLÜSSE, ZULAGEN*

**039.01.0510 gleitender Deckenanschluss, ohne opt. Anforderung, F0**
Menge: 0,000 m
DIN 276-18: 342
Leistungsbereiche: 039

**039.01.0520 gleitender Deckenanschluss, ohne opt. Anforderung, BS + Schall**
Menge: 0,000 m
DIN 276-18: 342
Leistungsbereiche: 039

**039.01.0530 gleitender Deckenanschluss, mit opt. Anforderung, F0**
Menge: 0,000 m
DIN 276-18: 342
Leistungsbereiche: 039

**039.01.0540 gleitender Deckenanschluss, mit opt. Anforderung, BS + Schall**
Menge: 0,000 m
DIN 276-18: 342
Leistungsbereiche: 039

**039.01.0550 gleitender Deckenanschluss, Trapezblech, F0**
Menge: 0,000 m
DIN 276-18: 342
Leistungsbereiche: 039

**039.01.0560 gleitender Deckenanschluss, Trapezblech, EI90**
Menge: 0,000 m
DIN 276-18: 342
Leistungsbereiche: 039

**039.01.0570 Auswechselung, gleitender Deckenanschluss, UZ <100cm**
Menge: 0,000 St
DIN 276-18: 342
Leistungsbereiche: 039

**039.01.0580 gleitender Deckenanschluss, ohne opt. Anforderung, F0, Doppelständer**
Menge: 0,000 m
DIN 276-18: 342
Leistungsbereiche: 039

**039.01.0590 gleitender Deckenanschluss, ohne opt. Anforderung, BS + Schall, Doppelständer**
Menge: 0,000 m
DIN 276-18: 342
Leistungsbereiche: 039

**039.01.0600 gleitender Deckenanschluss, mit opt. Anforderung, F0, Doppelständer**
Menge: 0,000 m
DIN 276-18: 342
Leistungsbereiche: 039

**039.01.0610 gleitender Deckenanschluss, mit opt. Anforderung, BS + Schall, Doppelständer**
Menge: 0,000 m
DIN 276-18: 342
Leistungsbereiche: 039

**039.01.0620 gleitender Deckenanschluss, Brandwand**
Menge: 0,000 m
DIN 276-18: 342
Leistungsbereiche: 039

**039.01.0630 Zulage Anarbeitung TT-Decken, mit opt. Anforderung, F0**
Menge: 0,000 m
DIN 276-18: 342
Leistungsbereiche: 039

**039.01.0640 freies Wandende, d= bis 150mm**
Menge: 0,000 m
DIN 276-18: 342
Leistungsbereiche: 039

**039.01.0650 freies Wandende, d= bis 300mm**
Menge: 0,000 m
DIN 276-18: 342
Leistungsbereiche: 039

**039.01.0660 Zulage gebogene Wand, GKB 12,5mm, R=>1,00m, nass**
Menge: 0,000 m2
DIN 276-18: 342
Leistungsbereiche: 039

**039.01.0670 Zulage gebogene Wand, GKB, R=>2,75m, trocken**
Menge: 0,000 m2
DIN 276-18: 342
Leistungsbereiche: 039

**039.01.0680 Zulage gebogene Wand geschlitzt, GKB 12,5mm, R=<1,00m**
Menge: 0,000 m2
DIN 276-18: 342
Leistungsbereiche: 039

**039.01.0690 Außenecke, rechtwinklig**
Menge: 0,000 m
DIN 276-18: 342
Leistungsbereiche: 039

**039.01.0700 Außenecke, schiefwinklig**
Menge: 0,000 m
DIN 276-18: 342
Leistungsbereiche: 039

**039.01.0710 Außenecke, V-Fräsung TB-Platten**
Menge: 0,000 m
DIN 276-18: 342
Leistungsbereiche: 039

**039.01.0720 Zulage Anpassung an Dachschräge**
Menge: 0,000 m
DIN 276-18: 342
Leistungsbereiche: 039

**039.01.0730 Einbindung Massivstütze, Einfachständerwerk, halbseitig**
Menge: 0,000 m
DIN 276-18: 342
Leistungsbereiche: 039

**039.01.0740 Einbindung Massivstütze, Doppelständerwerk, halbseitig**
Menge: 0,000 m
DIN 276-18: 342
Leistungsbereiche: 039

**039.01.0750 Zulage größere Wandhöhe, Ständerabstand 31,25cm**
Menge: 0,000 m2
DIN 276-18: 342
Leistungsbereiche: 039

**039.01.0760 Sockelausbildung für oberflächengl. Abdichtung, bis 40cm**
Menge: 0,000 m
DIN 276-18: 342
Leistungsbereiche: 039

**039.01.0770 Zulage Sockelausbildung für oberflächengl. Abdichtung, bis 40cm**
Menge: 0,000 m2
DIN 276-18: 342
Leistungsbereiche: 039

**039.01.0780 vorgezogene Erstellung + Beplankung, H=60cm**
Menge: 0,000 m
DIN 276-18: 342
Leistungsbereiche: 039

**039.01.0790 Zulage Korrosion C3 für Metall-UK, Wand**
Menge: 0,000 m2
DIN 276-18: 342
Leistungsbereiche: 039

**039.01.0800 Zulage Korrosion C5 für Metall-UK, Wand**
Menge: 0,000 m2
DIN 276-18: 342
Leistungsbereiche: 039

**039.01.0810 Zulage schallabsorbierende GK-Beplankung, 8/18R, Q3**
Menge: 0,000 m2
DIN 276-18: 342
Leistungsbereiche: 039

**039.01.0820 Zulage Beplankung Alu-Sandwichplatten, perforiert**
Menge: 0,000 m2
DIN 276-18: 342
Leistungsbereiche: 039

**039.01.0830 Zulage Beplankung MDF-Akustikplatten**
Menge: 0,000 m2
DIN 276-18: 342
Leistungsbereiche: 039

*Hinweis: ÖFFNUNGEN, AUSSPARUNGEN*

**039.01.0840 Türöffnung anlegen, 1flg**
Menge: 0,000 St
DIN 276-18: 344
Leistungsbereiche: 039

**039.01.0850 Türöffnung anlegen, 2flg**
Menge: 0,000 St
DIN 276-18: 344
Leistungsbereiche: 039

**039.01.0860 Fensteröffnung anlegen, bis 1,50m2**
Menge: 0,000 St
DIN 276-18: 344
Leistungsbereiche: 039

**039.01.0870 Fensteröffnung anlegen, bis 2,50m2**
Menge: 0,000 St
DIN 276-18: 344
Leistungsbereiche: 039

**039.01.0880 Laibungsbeplankungen, bis15cm, mit Kantenschutz**
Menge: 0,000 m
DIN 276-18: 344
Leistungsbereiche: 039

**039.01.0890 Laibungsbeplankungen, bis 30cm, mit Kantenschutz**
Menge: 0,000 m
DIN 276-18: 344
Leistungsbereiche: 039

**039.01.0900 Aussparung, bis 0,50m2**
Menge: 0,000 St
DIN 276-18: 344
Leistungsbereiche: 039

**039.01.0910 Aussparung, bis 1,00m2**
Menge: 0,000 St
DIN 276-18: 344
Leistungsbereiche: 039

**039.01.0920 Aussparung, bis 2,50m2**
Menge: 0,000 St
DIN 276-18: 344
Leistungsbereiche: 039

**039.01.0930 Aussparung, Laibungsbeplankungen, bis 0,50m2**
Menge: 0,000 St
DIN 276-18: 344
Leistungsbereiche: 039

**039.01.0940 Aussparung, Laibungsbeplankungen, bis 1,00m2**
Menge: 0,000 St
DIN 276-18: 344
Leistungsbereiche: 039

**039.01.0950 Aussparung, Laibungsbeplankungen, bis 2,00m2**
Menge: 0,000 St
DIN 276-18: 344
Leistungsbereiche: 039

**039.01.0960 Öffnungen schließen, GKB-Wände, <1,50m2**
Menge: 0,000 St
DIN 276-18: 344
Leistungsbereiche: 039

**039.01.0970 Öffnungen schließen, GKB-Wände, <2,50m2**
Menge: 0,000 St
DIN 276-18: 344
Leistungsbereiche: 039

**039.01.0980 Öffnungen schließen, GKB-Wände, <4,50m2**
Menge: 0,000 St
DIN 276-18: 344
Leistungsbereiche: 039

*Hinweis: DETAILS*

**039.01.0990 Bewegungsfuge Wand, F0**
Menge: 0,000 m
DIN 276-18: 342
Leistungsbereiche: 039

**039.01.1000 Bewegungsfuge Wand, EI30/EI90**
Menge: 0,000 m
DIN 276-18: 342
Leistungsbereiche: 039

**039.01.1010 Sockelunterschnitt, H=15cm, hinterlegen**
Menge: 0,000 m
DIN 276-18: 342
Leistungsbereiche: 039

**039.01.1020 Wandanschluss, Übergang TB-Massiv**
Menge: 0,000 m
DIN 276-18: 342
Leistungsbereiche: 039

**039.01.1030 Wandanschluss, 2x Kantenprofil, versiegelt**
Menge: 0,000 m
DIN 276-18: 342
Leistungsbereiche: 039

**039.01.1040 Nische für Einbauten, <1,00m2**
Menge: 0,000 St
DIN 276-18: 342
Leistungsbereiche: 039

**039.01.1050 Nische für Einbauten, <2,50m2**
Menge: 0,000 St
DIN 276-18: 342
Leistungsbereiche: 039

*Hinweis: EINBAUTEILE*

**039.01.1060 Holztraversen zur Lasteinleitung**
Menge: 0,000 m
DIN 276-18: 342
Leistungsbereiche: 039

**039.01.1070 Blechtraversen zur Lasteinleitung**
Menge: 0,000 m
DIN 276-18: 342
Leistungsbereiche: 039

**039.01.1080 Traverse als UK für Klappbügelgriffe Beh.WC**
Menge: 0,000 St
DIN 276-18: 342
Leistungsbereiche: 039

**039.01.1090 verstärkte Ständerprofile, 50mm**
Menge: 0,000 m
DIN 276-18: 342
Leistungsbereiche: 039

**039.01.1100 verstärkte Ständerprofile, 75mm**
Menge: 0,000 m
DIN 276-18: 342
Leistungsbereiche: 039

**039.01.1110 verstärkte Ständerprofile, 100mm**
Menge: 0,000 m
DIN 276-18: 342
Leistungsbereiche: 039

**039.01.1120 Türsturz verstärkte Ständerprofile, B=<1010mm**
Menge: 0,000 m
DIN 276-18: 342
Leistungsbereiche: 039

**039.01.1130 Türsturz verstärkte Ständerprofile, B=<2010mm**
Menge: 0,000 m
DIN 276-18: 342
Leistungsbereiche: 039

**039.01.1140 Stahl-RR, Profile 75x50mm, Türöffnung**
Menge: 0,000 m
DIN 276-18: 342
Leistungsbereiche: 039

**039.01.1150 Stahl-RR, Profile 100x60mm, Türöffnung**
Menge: 0,000 m
DIN 276-18: 342
Leistungsbereiche: 039

**039.01.1160 Schiebetürunterkonstruktion**
Menge: 0,000 St
DIN 276-18: 344
Leistungsbereiche: 039

*Hinweis: KABELDURCHFÜHRUNGEN/BRANDSCHUTZKLAPPEN*

**039.01.1170 Aussparung für BSK, <1,00m2, El90, rechteckig**
Menge: 0,000 St
DIN 276-18: 344
Leistungsbereiche: 039

**039.01.1180 Aussparung für BSK, <2,00m2, EI90, rechteckig**
Menge: 0,000 St
DIN 276-18: 344
Leistungsbereiche: 039

**039.01.1190 Aussparung für ELT, <0,50m2, El0, rechteckig**
Menge: 0,000 St
DIN 276-18: 344
Leistungsbereiche: 039

**039.01.1200 Aussparung für ELT, <0,50m2, El0, gleitender Deckenanschluss**
Menge: 0,000 St
DIN 276-18: 344
Leistungsbereiche: 039

**039.01.1210 Aussparung für ELT, <0,50m2, El0, Aufdopplung**
Menge: 0,000 St
DIN 276-18: 344
Leistungsbereiche: 039

**039.01.1220 Aussparung für ELT, <0,50m2, EI30, rechteckig**
Menge: 0,000 St
DIN 276-18: 344
Leistungsbereiche: 039

**039.01.1230 Aussparung für ELT, <0,50m2, EI30, Aufdopplung**
Menge: 0,000 St
DIN 276-18: 344
Leistungsbereiche: 039

**039.01.1240 Aussparung für ELT, <0,50m2, EI30, gleitender Deckenanschluss**
Menge: 0,000 St
DIN 276-18: 344
Leistungsbereiche: 039

**039.01.1250 Aussparung für ELT, <0,50m2, EI90, rechteckig**
Menge: 0,000 St
DIN 276-18: 344
Leistungsbereiche: 039

**039.01.1260 Aussparung für ELT, <0,50m2, EI90, gleitender Deckenanschluss**
Menge: 0,000 St
DIN 276-18: 344
Leistungsbereiche: 039

**039.01.1270 Aussparung für ELT, <0,50m2, EI90, Aufdopplung**
Menge: 0,000 St
DIN 276-18: 344
Leistungsbereiche: 039

*Hinweis: DECKENSCHOTTS, FASSADENSCHWERTER*

*Hinweis: Deckenschotts Einfachständerwände*

**039.01.1280 W111, GKB, Schall + RS, <150mm, H=<50cm, 42dB**
Menge: 0,000 m
DIN 276-18: 342
Leistungsbereiche: 039

**039.01.1290 W111, GKF, Schall + RS + BS, 200mm, H=50cm, 50dB, EI30**
Menge: 0,000 m
DIN 276-18: 342
Leistungsbereiche: 039

**039.01.1300 W112, GKF, Schall + RS + BS, 200mm, H=50cm, 50dB, EI90**
Menge: 0,000 m
DIN 276-18: 342
Leistungsbereiche: 039

*Hinweis: Deckenschotts Schallschutzwände*

**039.01.1310 W142, Schott, Schall, 2x GKB, 125mm, 53dB, <50cm**
Menge: 0,000 m
DIN 276-18: 342
Leistungsbereiche: 039

*Hinweis: Fassadenschwerter*

**039.01.1320 Fassadenschwert 250x48mm, 37dB, El0**
Menge: 0,000 m
DIN 276-18: 342
Leistungsbereiche: 039

**039.01.1330 Fassadenschwert 625x48mm, 37dB, El0**
Menge: 0,000 m
DIN 276-18: 342
Leistungsbereiche: 039

**039.01.1340 Fassadenschwert 250x48mm, 50dB, EI90**
Menge: 0,000 m
DIN 276-18: 342
Leistungsbereiche: 039

**039.01.1350 Fassadenschwert 625x48mm, 50dB, EI90**
Menge: 0,000 m
DIN 276-18: 342
Leistungsbereiche: 039

*Hinweis: ROHRKASTEN*

**039.01.1360 Rohrkasten 2seitig, 1lg GKB, Abwicklung 80cm**
Menge: 0,000 m
DIN 276-18: 342
Leistungsbereiche: 039

**039.01.1370 Rohrkasten 2seitig, 2lg GKBI, Abwicklung 50cm**
Menge: 0,000 m
DIN 276-18: 342
Leistungsbereiche: 039

**039.01.1380 Rohrkasten 2seitig, 2lg GKBI, Abwicklung 90cm**
Menge: 0,000 m
DIN 276-18: 342
Leistungsbereiche: 039

**039.01.1390 Rohrkasten 3seitig, 2lg GKBI, Abwicklung 75cm**
Menge: 0,000 m
DIN 276-18: 342
Leistungsbereiche: 039

**039.01.1400 Rohrkasten 3seitig, 2lg GKBI, Abwicklung 100cm**
Menge: 0,000 m
DIN 276-18: 342
Leistungsbereiche: 039

*Hinweis: TROCKENBAUZARGEN*

*Hinweis: Türzargen - Stahl*

**039.01.1410 Türzarge, Stahl-UZ, 15cm, 1tlg, <1,01x2,135m**
Menge: 0,000 St
DIN 276-18: 344
Leistungsbereiche: 039

**039.01.1420 Türzarge, Stahl-UZ, 15cm, 1tlg, <1,01x2,51m**
Menge: 0,000 St
DIN 276-18: 344
Leistungsbereiche: 039

**039.01.1430 Türzarge, OL, Stahl-UZ, 15cm, 1tlg, <1,01x2,51m**
Menge: 0,000 St
DIN 276-18: 344
Leistungsbereiche: 039

**039.01.1440 Türzarge, Stahl-UZ, 17,6cm, 1tlg, <1,01x2,135m**
Menge: 0,000 St
DIN 276-18: 344
Leistungsbereiche: 039

**039.01.1450 Türzarge, Stahl-UZ, 17,6cm, 1tlg, <1,01x2,51m**
Menge: 0,000 St
DIN 276-18: 344
Leistungsbereiche: 039

**039.01.1460 Türzarge, OL, Stahl-UZ, 17,6cm, 1tlg, <1,01x2,51m**
Menge: 0,000 St
DIN 276-18: 344
Leistungsbereiche: 039

**039.01.1470 Türzarge, Stahl-UZ, 15cm, 2tlg, <1,01x2,135m**
Menge: 0,000 St
DIN 276-18: 344
Leistungsbereiche: 039

**039.01.1480 Türzarge, Stahl-UZ, 15cm, 2tlg, <1,01x2,51m**
Menge: 0,000 St
DIN 276-18: 344
Leistungsbereiche: 039

**039.01.1490 Türzarge, OL, Stahl-UZ, 15cm, 2tlg, <1,01x2,51m**
Menge: 0,000 St
DIN 276-18: 344
Leistungsbereiche: 039

**039.01.1500 Türzarge, Stahl-UZ, 17,6cm, 2tlg, <1,01x2,135m**
Menge: 0,000 St
DIN 276-18: 344
Leistungsbereiche: 039

**039.01.1510 Türzarge, Stahl-UZ, 17,6cm, 2tlg, <1,01x2,51m**
Menge: 0,000 St
DIN 276-18: 344
Leistungsbereiche: 039

**039.01.1520 Türzarge, OL, Stahl-UZ, 17,6cm, 2tlg, <1,01x2,51m**
Menge: 0,000 St
DIN 276-18: 344
Leistungsbereiche: 039

**039.01.1530 Türzarge, Stahl-UZ, 15cm, 1tlg, <2,01x2,135m**
Menge: 0,000 St
DIN 276-18: 344
Leistungsbereiche: 039

**039.01.1540 Türzarge, Stahl-UZ, 15cm, 1tlg, <2,01x2,385m**
Menge: 0,000 St
DIN 276-18: 344
Leistungsbereiche: 039

**039.01.1550 Türzarge, Stahl-UZ, 17,6cm, 1tlg, <2,01x2,135m**
Menge: 0,000 St
DIN 276-18: 344
Leistungsbereiche: 039

**039.01.1560 Türzarge, Stahl-UZ, 17,6cm, 1tlg, <2,01x2,385m**
Menge: 0,000 St
DIN 276-18: 344
Leistungsbereiche: 039

**039.01.1570 Türzarge, Stahl-UZ, 15cm, 2tlg, <2,01x2,135m**
Menge: 0,000 St
DIN 276-18: 344
Leistungsbereiche: 039

**039.01.1580 Türzarge, Stahl-UZ, 15cm, 2tlg, <2,01x2,385m**
Menge: 0,000 St
DIN 276-18: 344
Leistungsbereiche: 039

**039.01.1590 Türzarge, Stahl-UZ, 17,6cm, 2tlg, <2,01x2,135m**
Menge: 0,000 St
DIN 276-18: 344
Leistungsbereiche: 039

**039.01.1600 Türzarge, Stahl-UZ, 17,6cm, 2tlg, <2,01x2,385m**
Menge: 0,000 St
DIN 276-18: 344
Leistungsbereiche: 039

#### Titel 039.02 Trockenbaudecken

*Hinweis: GK-ABHANGDECKEN - STANDARD*

**039.02.0010 D111, Abhangdecke, 1x GKB**
Menge: 0,000 m2
DIN 276-18: 354
Leistungsbereiche: 039

**039.02.0020 D112, Abhangdecke, 1x GKB**
Menge: 0,000 m2
DIN 276-18: 354
Leistungsbereiche: 039

**039.02.0030 D112, Abhangdecke, 1x GKB, MW**
Menge: 0,000 m2
DIN 276-18: 354
Leistungsbereiche: 039

**039.02.0040 D112, Abhangdecke, 1x GKBI**
Menge: 0,000 m2
DIN 276-18: 354
Leistungsbereiche: 039

**039.02.0050 D112, Abhangdecke, 1x GKBI, MW**
Menge: 0,000 m2
DIN 276-18: 354
Leistungsbereiche: 039

**039.02.0060 D112, Abhangdecke, 2x GKB**
Menge: 0,000 m2
DIN 276-18: 354
Leistungsbereiche: 039

**039.02.0070 D112, Abhangdecke, 1x Zementbauplatte, C4**
Menge: 0,000 m2
DIN 276-18: 354
Leistungsbereiche: 039

**039.02.0080 D112, Abhangdecke, 1x Zementbauplatte, MW, C4**
Menge: 0,000 m2
DIN 276-18: 354
Leistungsbereiche: 039

**039.02.0090 D112, Abhangdecke, 2x Zementbauplatte, C4**
Menge: 0,000 m2
DIN 276-18: 354
Leistungsbereiche: 039

*Hinweis: GK-ABHANGDECKEN - AKUSTIK*

**039.02.0100 D127, Akustikdecke, 1x GKB, 8/18R**
Menge: 0,000 m2
DIN 276-18: 354
Leistungsbereiche: 039

**039.02.0110 D127, Akustikdecke, 1x GKB, 8/18R, MW**
Menge: 0,000 m2
DIN 276-18: 354
Leistungsbereiche: 039

**039.02.0120 D127, Akustikdecke, 1x GKB, 8/18Q**
Menge: 0,000 m2
DIN 276-18: 354
Leistungsbereiche: 039

**039.02.0130 D127, Akustikdecke, 1x GKB, 8/18Q, MW**
Menge: 0,000 m2
DIN 276-18: 354
Leistungsbereiche: 039

**039.02.0140 Deckenrandfries, GKB, B=20cm**
Menge: 0,000 m
DIN 276-18: 354
Leistungsbereiche: 039

**039.02.0150 Randfries, Einbauten, GKB, B=6cm, <2500cm2**
Menge: 0,000 St
DIN 276-18: 354
Leistungsbereiche: 039

**039.02.0160 Randfries, Einbauten, GKB, B=6cm, <10000cm2**
Menge: 0,000 St
DIN 276-18: 354
Leistungsbereiche: 039

*Hinweis: GK-ABHANGDECKEN MIT BRANDSCHUTZ*

**039.02.0170 D112, Abhangdecke, 2x GKF, EI30, a<-b**
Menge: 0,000 m2
DIN 276-18: 354
Leistungsbereiche: 039

**039.02.0180 D112, Abhangdecke, 2x GKF, EI30, MW, a<->b**
Menge: 0,000 m2
DIN 276-18: 354
Leistungsbereiche: 039

**039.02.0190 D112, Abhangdecke, 2x GKF, EI90, a<-b**
Menge: 0,000 m2
DIN 276-18: 354
Leistungsbereiche: 039

**039.02.0200 D112, Abhangdecke, 2x GKF, EI90, MW, a<->b**
Menge: 0,000 m2
DIN 276-18: 354
Leistungsbereiche: 039

**039.02.0210 D113, Abhangdecke, 2x GKF, EI30, a<-b**
Menge: 0,000 m2
DIN 276-18: 354
Leistungsbereiche: 039

**039.02.0220 D113, Abhangdecke, 2x GKF, EI30, MW, a<->b**
Menge: 0,000 m2
DIN 276-18: 354
Leistungsbereiche: 039

*Hinweis: GK-ABHANGDECKEN - AKUSTIK + BRANDSCHUTZ*

**039.02.0230 D124, Akustikdecke, EI30, a<->b**
Menge: 0,000 m2
DIN 276-18: 354
Leistungsbereiche: 039

**039.02.0240 D124, Akustikdecke, EI90, a<->b**
Menge: 0,000 m2
DIN 276-18: 354
Leistungsbereiche: 039

*Hinweis: GK-BEKLEIDUNG - TRAPEZBLECH*

**039.02.0250 Trapezblechbekleidung, A1, direkt, EI30**
Menge: 0,000 m2
DIN 276-18: 354
Leistungsbereiche: 039

**039.02.0260 Trapezblechbekleidung, A1, direkt, EI90**
Menge: 0,000 m2
DIN 276-18: 354
Leistungsbereiche: 039

*Hinweis: DECKENSCHOTTS*

**039.02.0270 W111, Schott, 1x GKB, 44dB, H=<50cm**
Menge: 0,000 m
DIN 276-18: 354
Leistungsbereiche: 039

**039.02.0280 W111, Schott, 1x GKB, 44dB, H=<100cm**
Menge: 0,000 m
DIN 276-18: 354
Leistungsbereiche: 039

**039.02.0290 W111, Schott, 1x GKF, 50dB, EI30, H=<50cm**
Menge: 0,000 m
DIN 276-18: 354
Leistungsbereiche: 039

**039.02.0300 W111, Schott, 1x GKF, 50dB, EI30, H=<100cm**
Menge: 0,000 m
DIN 276-18: 354
Leistungsbereiche: 039

**039.02.0310 W112, Schott, 2x GKF, 50dB, EI90, H=<50cm**
Menge: 0,000 m
DIN 276-18: 354
Leistungsbereiche: 039

**039.02.0320 W112, Schott, 2x GKF, 50dB, EI90, H=<100cm**
Menge: 0,000 m
DIN 276-18: 354
Leistungsbereiche: 039

*Hinweis: SONSTIGE LEISTUNGEN, DETAILS*

**039.02.0330 Zulage freitragende Abhangdecke**
Menge: 0,000 m2
DIN 276-18: 354
Leistungsbereiche: 039

**039.02.0340 Zulage Dämmauflage, 40mm, MW**
Menge: 0,000 m2
DIN 276-18: 354
Leistungsbereiche: 039

**039.02.0350 Wandanschluss, Schattenfuge, hinterlegt**
Menge: 0,000 m
DIN 276-18: 354
Leistungsbereiche: 039

**039.02.0360 Wandanschluss, Schattenfuge, Stufenwinkel**
Menge: 0,000 m
DIN 276-18: 354
Leistungsbereiche: 039

**039.02.0370 Schattenfuge, Stufenwinkel, gerundet**
Menge: 0,000 m
DIN 276-18: 354
Leistungsbereiche: 039

**039.02.0380 Wandanschluss, Schattenfuge, offen**
Menge: 0,000 m
DIN 276-18: 354
Leistungsbereiche: 039

**039.02.0390 Schattenfuge, offen, gerundet**
Menge: 0,000 m
DIN 276-18: 354
Leistungsbereiche: 039

**039.02.0400 gleitender Wandanschluss**
Menge: 0,000 m
DIN 276-18: 354
Leistungsbereiche: 039

**039.02.0410 gleitender Wandanschluss, Schattenfuge, EI30, a<-b**
Menge: 0,000 m
DIN 276-18: 354
Leistungsbereiche: 039

**039.02.0420 gleitender Wandanschluss, Schattenfuge, EI90, (a<-b)**
Menge: 0,000 m
DIN 276-18: 354
Leistungsbereiche: 039

**039.02.0430 Dehn-/Bewegungsfuge Decke**
Menge: 0,000 m
DIN 276-18: 354
Leistungsbereiche: 039

**039.02.0440 Anarbeiten, GK-Akustikdecke, Stütze, eckig**
Menge: 0,000 St
DIN 276-18: 354
Leistungsbereiche: 039

**039.02.0450 Anarbeiten, GK-Akustikdecke, Stütze, rund**
Menge: 0,000 St
DIN 276-18: 354
Leistungsbereiche: 039

**039.02.0460 vertikaler Deckenversatz, 1x GKB/I, <50cm**
Menge: 0,000 m
DIN 276-18: 354
Leistungsbereiche: 039

**039.02.0470 vertikaler Deckenversatz, 1x GKB/I, <100cm**
Menge: 0,000 m
DIN 276-18: 354
Leistungsbereiche: 039

**039.02.0480 vertikaler Deckenversatz, 2x GKB/I, <50cm**
Menge: 0,000 m
DIN 276-18: 354
Leistungsbereiche: 039

**039.02.0490 vertikaler Deckenversatz, 2x GKB/I, <100cm**
Menge: 0,000 m
DIN 276-18: 354
Leistungsbereiche: 039

**039.02.0500 vertikaler Deckenversatz, 2x GKB, EI30, <50cm, a<-b**
Menge: 0,000 m
DIN 276-18: 354
Leistungsbereiche: 039

**039.02.0510 vertikaler Deckenversatz, 2x GKB, EI30, <100cm, a<-b**
Menge: 0,000 m
DIN 276-18: 354
Leistungsbereiche: 039

**039.02.0520 vertikaler Deckenversatz, 2x GKB, EI30, <50cm, a<->b**
Menge: 0,000 m
DIN 276-18: 354
Leistungsbereiche: 039

**039.02.0530 vertikaler Deckenversatz, 2x GKB, EI30, <100cm, a<->b**
Menge: 0,000 m
DIN 276-18: 354
Leistungsbereiche: 039

**039.02.0540 vertikaler Deckenversatz, 2x GKF, EI90, <50cm, a<-b**
Menge: 0,000 m
DIN 276-18: 354
Leistungsbereiche: 039

**039.02.0550 vertikaler Deckenversatz, 2x GKF, EI90, <100cm, a<-b**
Menge: 0,000 m
DIN 276-18: 354
Leistungsbereiche: 039

**039.02.0560 vertikaler Deckenversatz, 2x GKF, EI90, <50cm, a<->b**
Menge: 0,000 m
DIN 276-18: 354
Leistungsbereiche: 039

**039.02.0570 vertikaler Deckenversatz, 2x GKF, EI90, <100cm, a<->b**
Menge: 0,000 m
DIN 276-18: 354
Leistungsbereiche: 039

**039.02.0580 vertikale Deckenschürze, 1x GKB/I, <50cm**
Menge: 0,000 m
DIN 276-18: 354
Leistungsbereiche: 039

**039.02.0590 vertikale Deckenschürze, 1x GKB/I, <100cm**
Menge: 0,000 m
DIN 276-18: 354
Leistungsbereiche: 039

**039.02.0600 vertikale Deckenschürze, 2x GKB/I, <50cm**
Menge: 0,000 m
DIN 276-18: 354
Leistungsbereiche: 039

**039.02.0610 vertikale Deckenschürze, 2x GKB/I, <100cm**
Menge: 0,000 m
DIN 276-18: 354
Leistungsbereiche: 039

**039.02.0620 vertikale Deckenschürze, 2x GKB/GKBI, EI30, <50cm, a<-b**
Menge: 0,000 m
DIN 276-18: 354
Leistungsbereiche: 039

**039.02.0630 vertikale Deckenschürze, 2x GKB/GKBI, EI30, <100cm, a<-b**
Menge: 0,000 m
DIN 276-18: 354
Leistungsbereiche: 039

**039.02.0640 vertikale Deckenschürze, 2x GKB/GKBI, EI30, <50cm, a<->b**
Menge: 0,000 m
DIN 276-18: 354
Leistungsbereiche: 039

**039.02.0650 vertikale Deckenschürze, 2x GKB/GKBI, EI30, <100cm, a<->b**
Menge: 0,000 m
DIN 276-18: 354
Leistungsbereiche: 039

**039.02.0660 vertikale Deckenschürze, 2x GKF, EI90, <50cm, a<-b**
Menge: 0,000 m
DIN 276-18: 354
Leistungsbereiche: 039

**039.02.0670 vertikale Deckenschürze, 2x GKF, EI90, <100cm, a<-b**
Menge: 0,000 m
DIN 276-18: 354
Leistungsbereiche: 039

**039.02.0680 vertikale Deckenschürze, 2x GKF, EI90, <50cm, a<->b**
Menge: 0,000 m
DIN 276-18: 354
Leistungsbereiche: 039

**039.02.0690 vertikale Deckenschürze, 2x GKF, EI90, <100cm, a<->b**
Menge: 0,000 m
DIN 276-18: 354
Leistungsbereiche: 039

**039.02.0700 Lichtvoute, B=<20cm, Blende=<20cm, H=<50cm**
Menge: 0,000 m
DIN 276-18: 354
Leistungsbereiche: 039

**039.02.0710 Zulage Lichtvoute gerundet, verschiedene Radien**
Menge: 0,000 m
DIN 276-18: 354
Leistungsbereiche: 039

**039.02.0720 Laibungen Lichtkuppel, <1,25x1,25m**
Menge: 0,000 St
DIN 276-18: 354
Leistungsbereiche: 039

**039.02.0730 Laibungen Lichtkuppel, <2,00x2,50m**
Menge: 0,000 St
DIN 276-18: 354
Leistungsbereiche: 039

**039.02.0740 Laibungen Lichtkuppel, Ø<1,25m**
Menge: 0,000 St
DIN 276-18: 354
Leistungsbereiche: 039

**039.02.0750 Laibungen Lichtkuppel, EI30, <1,25x1,25m, a<->b**
Menge: 0,000 St
DIN 276-18: 354
Leistungsbereiche: 039

**039.02.0760 Laibungen Lichtkuppel, EI30, <2,00x2,50m, a<->b**
Menge: 0,000 St
DIN 276-18: 354
Leistungsbereiche: 039

**039.02.0770 Laibungen Lichtkuppel, EI90, <1,25x1,25m, a<->b**
Menge: 0,000 St
DIN 276-18: 354
Leistungsbereiche: 039

**039.02.0780 Laibungen Lichtkuppel, EI90, <2,00x2,50m, a<->b**
Menge: 0,000 St
DIN 276-18: 354
Leistungsbereiche: 039

**039.02.0790 Bekleidung Deckenlifter + Alu-Randprofil**
Menge: 0,000 St
DIN 276-18: 354
Leistungsbereiche: 039

**039.02.0800 Aufnahme, Einzellast, <10kg**
Menge: 0,000 St
DIN 276-18: 354
Leistungsbereiche: 039

**039.02.0810 Verstärkung Abhangdeckenkonstruktionen**
Menge: 0,000 St
DIN 276-18: 354
Leistungsbereiche: 039

**039.02.0820 Aufnahme, Einzellast, <50kg**
Menge: 0,000 St
DIN 276-18: 354
Leistungsbereiche: 039

**039.02.0830 Aufnahme, Linienlast, <10kg/m**
Menge: 0,000 m
DIN 276-18: 354
Leistungsbereiche: 039

**039.02.0840 Traversen/Weitspannträger**
Menge: 0,000 m
DIN 276-18: 354
Leistungsbereiche: 039

**039.02.0850 Zulage Korrosion C3 für Metall-UK, Decke**
Menge: 0,000 m2
DIN 276-18: 342
Leistungsbereiche: 039

**039.02.0860 Zulage Korrosion C5 für Metall-UK, Decke**
Menge: 0,000 m2
DIN 276-18: 342
Leistungsbereiche: 039

**039.02.0870 Sonderelement, 3D-modelliert, <2500cm2**
Menge: 0,000 St
DIN 276-18: 354
Leistungsbereiche: 039

**039.02.0880 Sonderelement, 3D-modelliert, <10000cm2**
Menge: 0,000 St
DIN 276-18: 354
Leistungsbereiche: 039

**039.02.0890 Sonderelement, 3D-modelliert, <25000cm2**
Menge: 0,000 St
DIN 276-18: 354
Leistungsbereiche: 039

*Hinweis: AUSSCHNITTE*

**039.02.0900 Ausschnitt GK-Decke, rund, Ø<25cm**
Menge: 0,000 St
DIN 276-18: 354
Leistungsbereiche: 039

**039.02.0910 Ausschnitt GK-Decke, rund, Ø<50cm**
Menge: 0,000 St
DIN 276-18: 354
Leistungsbereiche: 039

**039.02.0920 Ausschnitt GK-Decke, rechteckig, <2500cm2**
Menge: 0,000 St
DIN 276-18: 354
Leistungsbereiche: 039

**039.02.0930 Ausschnitt GK-Decke, rechteckig, <5000cm2**
Menge: 0,000 St
DIN 276-18: 354
Leistungsbereiche: 039

**039.02.0940 Ausschnitt GK-Decke, rechteckig, <10000cm2**
Menge: 0,000 St
DIN 276-18: 354
Leistungsbereiche: 039

**039.02.0950 Linienausschnitt GK-Decke, B=<20cm**
Menge: 0,000 m
DIN 276-18: 354
Leistungsbereiche: 039

**039.02.0960 Ausschnitt GK-Decke, Sprinklerköpfe**
Menge: 0,000 St
DIN 276-18: 354
Leistungsbereiche: 039

**039.02.0970 Brandschutzkasten, Einbauten, EI30, a<-b**
Menge: 0,000 St
DIN 276-18: 354
Leistungsbereiche: 039

**039.02.0980 Brandschutzkasten, Einbauten, EI90**
Menge: 0,000 St
DIN 276-18: 354
Leistungsbereiche: 039

**039.02.0990 Fasche an Ausschnitt GK-Lochdecke, rund, Ø<25cm**
Menge: 0,000 St
DIN 276-18: 354
Leistungsbereiche: 039

**039.02.1000 Fasche an Ausschnitt GK-Lochdecke, rund, Ø<50cm**
Menge: 0,000 St
DIN 276-18: 354
Leistungsbereiche: 039

**039.02.1010 Fasche an Ausschnitt GK-Lochdecke, <2500cm2**
Menge: 0,000 St
DIN 276-18: 354
Leistungsbereiche: 039

**039.02.1020 Fasche an Ausschnitt GK-Lochdecke, <5000cm2**
Menge: 0,000 St
DIN 276-18: 354
Leistungsbereiche: 039

**039.02.1030 Fasche an Ausschnitt GK-Lochdecke, <10000cm2**
Menge: 0,000 St
DIN 276-18: 354
Leistungsbereiche: 039

#### Titel 039.03 DG-Ausbau, Holzbalkendeckenbekleidung

*Hinweis: DACHGESCHOSSAUSBAU*

**039.03.0010 D610, DG-Bekleidung, GKF, 1x 20mm**
Menge: 0,000 m2
DIN 276-18: 364
Leistungsbereiche: 039

**039.03.0020 D610, DG-Bekleidung, GKF, 1x 25mm**
Menge: 0,000 m2
DIN 276-18: 364
Leistungsbereiche: 039

**039.03.0030 D611, DG-Bekleidung, GKB, 1x 12,5mm**
Menge: 0,000 m2
DIN 276-18: 364
Leistungsbereiche: 039

**039.03.0040 D611, DG-Bekleidung, GKF, 1x 12,5mm, EI30, a<-b**
Menge: 0,000 m2
DIN 276-18: 364
Leistungsbereiche: 039

**039.03.0050 D611, DG-Bekleidung, GKF, 2x 12,5mm, EI30, a<-b**
Menge: 0,000 m2
DIN 276-18: 364
Leistungsbereiche: 039

**039.03.0060 D611, DG-Bekleidung, GKF, 1x 25mm, EI90, a<-b**
Menge: 0,000 m2
DIN 276-18: 364
Leistungsbereiche: 039

**039.03.0070 D612, DG-Bekleidung, GKB, 1x 12,5mm**
Menge: 0,000 m2
DIN 276-18: 364
Leistungsbereiche: 039

**039.03.0080 D612, DG-Bekleidung, GKF, 1x 12,5mm, EI30, a<-b**
Menge: 0,000 m2
DIN 276-18: 364
Leistungsbereiche: 039

**039.03.0090 D612, DG-Bekleidung, GKF, 2x 12,5mm, EI30, a<-b**
Menge: 0,000 m2
DIN 276-18: 364
Leistungsbereiche: 039

**039.03.0100 D612, DG-Bekleidung, GKF, 1x 25mm, EI90**
Menge: 0,000 m2
DIN 276-18: 364
Leistungsbereiche: 039

**039.03.0110 D612, DG-Bekleidung, GKB, 1x 12,5mm, WD 60mm**
Menge: 0,000 m2
DIN 276-18: 364
Leistungsbereiche: 039

**039.03.0120 D612, DG-Bekleidung, GKB, 1x 12,5mm, WD 80mm**
Menge: 0,000 m2
DIN 276-18: 364
Leistungsbereiche: 039

**039.03.0130 D612, DG-Bekleidung, GKB, 1x 12,5mm, WD 100mm**
Menge: 0,000 m2
DIN 276-18: 364
Leistungsbereiche: 039

**039.03.0140 W626, Abseitenwand, GKB, 2x 12,5mm**
Menge: 0,000 m2
DIN 276-18: 342
Leistungsbereiche: 039

**039.03.0150 W628B, Abseitenwand, GKF, 2x 12,5mm, EI30**
Menge: 0,000 m2
DIN 276-18: 342
Leistungsbereiche: 039

**039.03.0160 W628B, Abseitenwand, GKF, 2x 12,5mm, EI30, WD 100mm**
Menge: 0,000 m2
DIN 276-18: 342
Leistungsbereiche: 039

**039.03.0170 W628B, Abseitenwand, GKF, 2x 25mm, EI90**
Menge: 0,000 m2
DIN 276-18: 342
Leistungsbereiche: 039

**039.03.0180 W628B, Abseitenwand, GKF, 2x 25mm, EI90, WD 100mm**
Menge: 0,000 m2
DIN 276-18: 342
Leistungsbereiche: 039

**039.03.0190 Laibung, GKB, 1x 12,5mm, <1,00m2**
Menge: 0,000 St
DIN 276-18: 364
Leistungsbereiche: 039

**039.03.0200 Laibung, GKF, 2x 12,5mm, EI30, <1,00m2**
Menge: 0,000 St
DIN 276-18: 364
Leistungsbereiche: 039

**039.03.0210 Laibung, GKB, 1x 12,5mm, <2,50m2**
Menge: 0,000 St
DIN 276-18: 364
Leistungsbereiche: 039

**039.03.0220 Laibung, GKF, 2x 12,5mm, EI30, <2,50m2**
Menge: 0,000 St
DIN 276-18: 364
Leistungsbereiche: 039

**039.03.0230 Gaubenbekleidung, GKB, 1x 12,5mm, <8,00m3**
Menge: 0,000 St
DIN 276-18: 364
Leistungsbereiche: 039

**039.03.0240 Gaubenbekleidung, GKF, 2x 12,5mm, EI30, <8,00m3**
Menge: 0,000 St
DIN 276-18: 364
Leistungsbereiche: 039

**039.03.0250 Gaubenbekleidung, GKB, 1x 12,5mm, WD, <8,00m3**
Menge: 0,000 St
DIN 276-18: 364
Leistungsbereiche: 039

**039.03.0260 Gaubenbekleidung, GKF, 2x 12,5mm, WD, EI30, <8,00m3**
Menge: 0,000 St
DIN 276-18: 364
Leistungsbereiche: 039

**039.03.0270 Zwischensparrendämmung, Glaswolle, d=180mm**
Menge: 0,000 m2
DIN 276-18: 364
Leistungsbereiche: 039

**039.03.0280 Zwischensparrendämmung, Glaswolle, d=200mm**
Menge: 0,000 m2
DIN 276-18: 364
Leistungsbereiche: 039

**039.03.0290 Zwischensparrendämmung, Glaswolle, d=220mm**
Menge: 0,000 m2
DIN 276-18: 364
Leistungsbereiche: 039

**039.03.0300 Zwischensparrendämmung, Glaswolle, d=240mm**
Menge: 0,000 m2
DIN 276-18: 364
Leistungsbereiche: 039

**039.03.0310 Zulage Mehrstärke 2cm, Glaswolledämmung**
Menge: 0,000 m2
DIN 276-18: 364
Leistungsbereiche: 039

**039.03.0320 Zwischensparrendämmung, Steinwolle, d=180mm**
Menge: 0,000 m2
DIN 276-18: 361
Leistungsbereiche: 039

**039.03.0330 Zwischensparrendämmung, Steinwolle, d=200mm**
Menge: 0,000 m2
DIN 276-18: 361
Leistungsbereiche: 039

**039.03.0340 Zwischensparrendämmung, Steinwolle, d=220mm**
Menge: 0,000 m2
DIN 276-18: 361
Leistungsbereiche: 039

**039.03.0350 Zwischensparrendämmung, Steinwolle, d=240mm**
Menge: 0,000 m2
DIN 276-18: 361
Leistungsbereiche: 039

**039.03.0360 Zulage Mehrstärke 2cm, Steinwolledämmung**
Menge: 0,000 m2
DIN 276-18: 364
Leistungsbereiche: 039

**039.03.0370 Dampfbremse, variabel, sd 0,20-5,00m**
Menge: 0,000 m2
DIN 276-18: 364
Leistungsbereiche: 039

**039.03.0380 Dampfbremse, PE-Folie, 0,2mm, sd >=100,00m**
Menge: 0,000 m2
DIN 276-18: 364
Leistungsbereiche: 039

#### Titel 039.04 Beplankungen, Dämmungen, Oberflächen

*Hinweis: BEPLANKUNGEN*

**039.04.0010 Zulage GKBI-Platten statt GKB, 1lg**
Menge: 0,000 m2
DIN 276-18: 345
Leistungsbereiche: 039

**039.04.0020 Zulage GKFI-Platten statt GKF, 1lg**
Menge: 0,000 m2
DIN 276-18: 345
Leistungsbereiche: 039

**039.04.0030 Zulage Hartgipsplatten statt GKB, 1lg**
Menge: 0,000 m2
DIN 276-18: 345
Leistungsbereiche: 039

**039.04.0040 Zulage Zementbauplatte statt GKB, 1lg**
Menge: 0,000 m2
DIN 276-18: 345
Leistungsbereiche: 039

**039.04.0050 Zulage GKBI-Platten statt GKB, 2lg**
Menge: 0,000 m2
DIN 276-18: 345
Leistungsbereiche: 039

*Hinweis: OBERFLÄCHEN*

**039.04.0060 Zulage Q3**
Menge: 0,000 m2
DIN 276-18: 345
Leistungsbereiche: 039

**039.04.0070 Zulage Q4**
Menge: 0,000 m2
DIN 276-18: 345
Leistungsbereiche: 039

**039.04.0080 Minderpreis Q1 anstelle Q2**
Menge: 0,000 m2
DIN 276-18: 345
Leistungsbereiche: 039

**039.04.0090 Minderpreis BS-Platten Q1 anstelle Q2**
Menge: 0,000 m2
DIN 276-18: 345
Leistungsbereiche: 039

**039.04.0100 Zulage BS-Platten Q2 anstelle Q1**
Menge: 0,000 m2
DIN 276-18: 345
Leistungsbereiche: 039

**039.04.0110 Zulage BS-Platten Q3 anstelle Q1**
Menge: 0,000 m2
DIN 276-18: 345
Leistungsbereiche: 039

**039.04.0120 Zulage BS-Platten Q4 anstelle Q1**
Menge: 0,000 m2
DIN 276-18: 345
Leistungsbereiche: 039

**039.04.0130 Gebäudedichtheitstest (Blower-Door-Test)**
Menge: 0,000 St
DIN 276-18: 354
Leistungsbereiche: 039

#### Titel 039.05 Akustikdecken

*Hinweis: AKUSTIKABHANGDECKEN/-BEKLEIDUNGEN (BESCHICHTET)*

**039.05.0010 Akustikabhangdecke, Blähglasgranulat**
Menge: 0,000 m2
DIN 276-18: 354
Leistungsbereiche: 039

**039.05.0020 Deckenbekleidung, Holzwolle-Akustikplatten**
Menge: 0,000 m2
DIN 276-18: 354
Leistungsbereiche: 039

**039.05.0030 Wandanschluss, Schattenfuge**
Menge: 0,000 m
DIN 276-18: 354
Leistungsbereiche: 039

**039.05.0040 Wandanschluss, Schattenfuge, offen**
Menge: 0,000 m
DIN 276-18: 354
Leistungsbereiche: 039

**039.05.0050 Zulage Aufnahme, Einzellast, <10kg**
Menge: 0,000 St
DIN 276-18: 354
Leistungsbereiche: 039

**039.05.0060 Zulage Aufnahme, Einzellast, <20kg**
Menge: 0,000 St
DIN 276-18: 354
Leistungsbereiche: 039

**039.05.0070 Zulage Aufnahme, Einzellast, <50kg**
Menge: 0,000 St
DIN 276-18: 354
Leistungsbereiche: 039

*Hinweis: AUSSCHNITTE*

**039.05.0080 Ausschnitt Akustikdecke, rund, Ø<25cm**
Menge: 0,000 St
DIN 276-18: 354
Leistungsbereiche: 039

**039.05.0090 Ausschnitt Akustikdecke, rund, Ø<50cm**
Menge: 0,000 St
DIN 276-18: 354
Leistungsbereiche: 039

**039.05.0100 Ausschnitt Akustikdecke, rechteckig, <2500cm2**
Menge: 0,000 St
DIN 276-18: 354
Leistungsbereiche: 039

**039.05.0110 Ausschnitt Akustikdecke, rechteckig, <5000cm2**
Menge: 0,000 St
DIN 276-18: 354
Leistungsbereiche: 039

**039.05.0120 Ausschnitt Akustikdecke, rechteckig, <10000cm2**
Menge: 0,000 St
DIN 276-18: 354
Leistungsbereiche: 039

**039.05.0130 Linienausschnitt Akustikdecke, B=<20cm**
Menge: 0,000 St
DIN 276-18: 354
Leistungsbereiche: 039

**039.05.0140 Ausschnitt Akustikdecke, Sprinklerköpfe**
Menge: 0,000 St
DIN 276-18: 354
Leistungsbereiche: 039

**039.05.0150 Fasche, rund, Ø<25cm**
Menge: 0,000 St
DIN 276-18: 354
Leistungsbereiche: 039

**039.05.0160 Fasche, rechteckig, <40x40cm**
Menge: 0,000 St
DIN 276-18: 354
Leistungsbereiche: 039

*Hinweis: REVISIONSKLAPPEN*

**039.05.0170 Reviklappe, Standard, 1lg, 20x20cm**
Menge: 0,000 St
DIN 276-18: 354
Leistungsbereiche: 039

**039.05.0180 Reviklappe, Standard, 1lg, 30x30cm**
Menge: 0,000 St
DIN 276-18: 354
Leistungsbereiche: 039

**039.05.0190 Reviklappe, Standard, 1lg, 40x40cm**
Menge: 0,000 St
DIN 276-18: 354
Leistungsbereiche: 039

**039.05.0200 Reviklappe, Standard, 1lg, 50x50cm**
Menge: 0,000 St
DIN 276-18: 354
Leistungsbereiche: 039

**039.05.0210 Reviklappe, Standard, 1lg, 60x60cm**
Menge: 0,000 St
DIN 276-18: 354
Leistungsbereiche: 039

#### Titel 039.06 MF-Abhangdecken

*Hinweis: MF-RASTERDECKEN*

**039.06.0010 abgehängte MF-Decke, sichtbare UK, stumpfe Kante**
Menge: 0,000 m2
DIN 276-18: 354
Leistungsbereiche: 039

**039.06.0020 abgehängte MF-Decke, sichtbare UK, gefalzte Kante**
Menge: 0,000 m2
DIN 276-18: 354
Leistungsbereiche: 039

**039.06.0030 freigespannte MF-Rasterdecke, verdeckte UK**
Menge: 0,000 m2
DIN 276-18: 354
Leistungsbereiche: 039

**039.06.0040 abgehängte MF-Hygienedecke, sichtbare UK**
Menge: 0,000 m2
DIN 276-18: 354
Leistungsbereiche: 039

**039.06.0050 abgehängte MF-Feuchtraumdecke, sichtbare UK**
Menge: 0,000 m2
DIN 276-18: 354
Leistungsbereiche: 039

**039.06.0060 Wandanschluss, Schattenfuge, Stufenwinkel**
Menge: 0,000 m
DIN 276-18: 354
Leistungsbereiche: 039

**039.06.0070 Anarbeitung an Stützen, Pfeiler, eckig <150cm2**
Menge: 0,000 St
DIN 276-18: 354
Leistungsbereiche: 039

**039.06.0080 Anarbeitung an Stützen/Wände, rund <150cm2**
Menge: 0,000 St
DIN 276-18: 354
Leistungsbereiche: 039

**039.06.0090 Zulage GK-Fries, GKB, 1x 12,5 mm, B=<30cm**
Menge: 0,000 m
DIN 276-18: 354
Leistungsbereiche: 039

**039.06.0100 vertikale Deckenschürze, 1x GKB/I, <50cm**
Menge: 0,000 m
DIN 276-18: 354
Leistungsbereiche: 039

**039.06.0110 vertikale Deckenschürze, 1x GKB/I, <100cm**
Menge: 0,000 m
DIN 276-18: 354
Leistungsbereiche: 039

*Hinweis: MF-ELEMENTDECKEN - El30*

**039.06.0120 abgehängte MF-Bandrasterdecke, EI30, a<->b**
Menge: 0,000 m2
DIN 276-18: 354
Leistungsbereiche: 039

**039.06.0130 freitragende MF-Bandrasterdecke, EI30, a<->b**
Menge: 0,000 m2
DIN 276-18: 354
Leistungsbereiche: 039

**039.06.0140 Wandanschluss (MF-AHD), Wandwinkelprofil, EI30, a<->b**
Menge: 0,000 m
DIN 276-18: 354
Leistungsbereiche: 039

**039.06.0150 Wandanschluss (MF-AHD), Stufenwinkelprofil, EI30, a<->b**
Menge: 0,000 m
DIN 276-18: 354
Leistungsbereiche: 039

**039.06.0160 Rand-/Mittelfries (MF-AHD) GKF, 2x 12,5mm, EI30, <50cm, a<->b**
Menge: 0,000 m
DIN 276-18: 354
Leistungsbereiche: 039

*Hinweis: MF-ELEMENTDECKEN - F90*

**039.06.0170 freitragende MF-Bandrasterdecke, EI90, a<->b**
Menge: 0,000 m2
DIN 276-18: 354
Leistungsbereiche: 039

**039.06.0180 Wandanschluss (MF-AHD), Standard-Randwinkelprofil, EI90, a<->b**
Menge: 0,000 m
DIN 276-18: 354
Leistungsbereiche: 039

**039.06.0190 Wandanschluss (MF-AHD), Stufenwinkel, EI90, a<->b**
Menge: 0,000 m
DIN 276-18: 354
Leistungsbereiche: 039

*Hinweis: AUSSCHNITTE, EINBAUTEN*

**039.06.0200 Ausschnitt MF-Decke, rund, Ø<25cm**
Menge: 0,000 St
DIN 276-18: 354
Leistungsbereiche: 039

**039.06.0210 Ausschnitt MF-Decke, rechteckig, <30x30cm**
Menge: 0,000 St
DIN 276-18: 354
Leistungsbereiche: 039

**039.06.0220 Linienausschnitt MF-Decke, B=<30cm**
Menge: 0,000 m
DIN 276-18: 354
Leistungsbereiche: 039

**039.06.0230 Ausschnitt MF-Decke, Sprinklerköpfe**
Menge: 0,000 St
DIN 276-18: 354
Leistungsbereiche: 039

#### Titel 039.07 Metalldecken

*Hinweis: ALU-KASSETTENDECKEN*

**039.07.0010 Alu-Kassettendecke, 625x625mm**
Menge: 0,000 m2
DIN 276-18: 354
Leistungsbereiche: 039

**039.07.0020 Alu-Kassettendecke, gelocht, 625x625mm**
Menge: 0,000 m2
DIN 276-18: 354
Leistungsbereiche: 039

**039.07.0030 Alu-Kassettendecke, gelocht, MW, 625x625mm**
Menge: 0,000 m2
DIN 276-18: 354
Leistungsbereiche: 039

*Hinweis: ALU-LANGFELD-KASSETTENDECKEN*

**039.07.0040 Alu-Langfeld-Kassettendecke**
Menge: 0,000 m2
DIN 276-18: 354
Leistungsbereiche: 039

**039.07.0050 Alu-Langfeld-Kassettendecke, gelocht**
Menge: 0,000 m2
DIN 276-18: 354
Leistungsbereiche: 039

**039.07.0060 Alu-Langfeld-Kassettendecke, gelocht, MW**
Menge: 0,000 m2
DIN 276-18: 354
Leistungsbereiche: 039

**039.07.0070 Alu-Langfeld-Bandrasterdecke**
Menge: 0,000 m2
DIN 276-18: 354
Leistungsbereiche: 039

*Hinweis: ALUPANEELDECKEN*

**039.07.0080 Alu-Paneeldecke, 184mm**
Menge: 0,000 m2
DIN 276-18: 354
Leistungsbereiche: 039

**039.07.0090 Alu-Paneeldecke, gelocht, 184mm**
Menge: 0,000 m2
DIN 276-18: 354
Leistungsbereiche: 039

**039.07.0100 Alu-Paneeldecke, gelocht, MW, 184mm**
Menge: 0,000 m2
DIN 276-18: 354
Leistungsbereiche: 039

**039.07.0110 Revisionsklappe, Alu-Paneeldecke, 300x300mm**
Menge: 0,000 St
DIN 276-18: 354
Leistungsbereiche: 039

*Hinweis: ANSCHLÜSSE*

**039.07.0120 Wandanschluss, Stufenwinkel**
Menge: 0,000 m
DIN 276-18: 354
Leistungsbereiche: 039

**039.07.0130 Wandanschluss, offene Schattenfuge**
Menge: 0,000 m
DIN 276-18: 354
Leistungsbereiche: 039

**039.07.0140 Anpassen an Durchdringung, rechteckig <150cm2**
Menge: 0,000 St
DIN 276-18: 354
Leistungsbereiche: 039

**039.07.0150 Zulage Anarbeiten, Rundungen <150cm2**
Menge: 0,000 St
DIN 276-18: 354
Leistungsbereiche: 039

**039.07.0160 vertikale Deckenschürze, Alu, H=<50cm**
Menge: 0,000 m
DIN 276-18: 354
Leistungsbereiche: 039

**039.07.0170 vertikale Deckenschürze, Alu, H=<100cm**
Menge: 0,000 m
DIN 276-18: 354
Leistungsbereiche: 039

*Hinweis: AUSSCHNITTE, EINBAUTEN*

**039.07.0180 Ausschnitt Metalldecke, werkseitig, rund, Ø<5cm**
Menge: 0,000 St
DIN 276-18: 354
Leistungsbereiche: 039

**039.07.0190 Ausschnitt Metalldecke, werkseitig, rund, Ø<25cm**
Menge: 0,000 St
DIN 276-18: 354
Leistungsbereiche: 039

**039.07.0200 Ausschnitt Metalldecke, werkseitig, eckig, <500cm2**
Menge: 0,000 St
DIN 276-18: 354
Leistungsbereiche: 039

**039.07.0210 Ausschnitt Metalldecke, werkseitig, eckig, <1000cm2**
Menge: 0,000 St
DIN 276-18: 354
Leistungsbereiche: 039

#### Titel 039.08 Brandschutzverkleidungen Stahlträger/-stützen

*Hinweis: TRÄGER*

**039.08.0010 BS-Verkleidung, Träger, 3seitig, Abwicklung <0,83m, R30**
Menge: 0,000 m2
DIN 276-18: 354
Leistungsbereiche: 039

**039.08.0020 BS-Verkleidung, Träger, 3seitig, Abwicklung 0,83-1,33m, R30**
Menge: 0,000 m2
DIN 276-18: 354
Leistungsbereiche: 039

**039.08.0030 BS-Verkleidung, Träger, 3seitig, Abwicklung 1,33-2,50m, R30**
Menge: 0,000 m2
DIN 276-18: 354
Leistungsbereiche: 039

**039.08.0040 BS-Verkleidung, Träger, 3seitig, Abwicklung <0,83m, R90**
Menge: 0,000 m2
DIN 276-18: 354
Leistungsbereiche: 039

**039.08.0050 BS-Verkleidung, Träger, 3seitig, Abwicklung 0,83-1,33m, R90**
Menge: 0,000 m2
DIN 276-18: 354
Leistungsbereiche: 039

**039.08.0060 BS-Verkleidung, Träger, 3seitig, Abwicklung 1,33-2,50m, R90**
Menge: 0,000 m2
DIN 276-18: 354
Leistungsbereiche: 039

*Hinweis: STÜTZEN*

**039.08.0070 BS-Verkleidung, Stütze, 4seitig, Abwicklung <0,83m, R30**
Menge: 0,000 m2
DIN 276-18: 345
Leistungsbereiche: 039

**039.08.0080 BS-Verkleidung, Stütze, 4seitig, Abwicklung 0,83-1,33m, R30**
Menge: 0,000 m2
DIN 276-18: 345
Leistungsbereiche: 039

**039.08.0090 BS-Verkleidung, Stütze, 4seitig, Abwicklung 1,33-2,50m, R30**
Menge: 0,000 m2
DIN 276-18: 345
Leistungsbereiche: 039

**039.08.0100 BS-Verkleidung, Stütze, 4seitig, Abwicklung <0,83m, R90**
Menge: 0,000 m2
DIN 276-18: 345
Leistungsbereiche: 039

**039.08.0110 BS-Verkleidung, Stütze, 4seitig, Abwicklung 0,83-1,33m, R90**
Menge: 0,000 m2
DIN 276-18: 345
Leistungsbereiche: 039

**039.08.0120 BS-Verkleidung, Stütze, 4seitig, Abwicklung 1,33-2,50m, R90**
Menge: 0,000 m2
DIN 276-18: 345
Leistungsbereiche: 039

*Hinweis: EINBAUTEN*

**039.08.0130 BS-Verkleidung, Lüftungskanal, 4seitig, 2x20mm**
Menge: 0,000 m2
DIN 276-18: 354
Leistungsbereiche: 039

**039.08.0140 BS-Verkleidung, Fahrtreppen, 2x20mm, GKF**
Menge: 0,000 m2
DIN 276-18: 354
Leistungsbereiche: 039

*Hinweis: MASSIVDECKEN*

**039.08.0150 BS-Bekleidung Trägerflansche, F90, 80mm**
Menge: 0,000 m
DIN 276-18: 354
Leistungsbereiche: 039

**039.08.0160 BS-Bekleidung Trägerflansche, F90, 120mm, 2seitig**
Menge: 0,000 m
DIN 276-18: 354
Leistungsbereiche: 039

**039.08.0170 BS-Stahlflanschbekl., F90, 80mm, Holzhybriddecke, 1seitig**
Menge: 0,000 m
DIN 276-18: 354
Leistungsbereiche: 039

**039.08.0180 BS-Stahlflanschbekl., F90, 120mm, Holzhybriddecke, 2seitig**
Menge: 0,000 m
DIN 276-18: 354
Leistungsbereiche: 039

#### Titel 039.09 Revisionsklappen Decken/Wände/Vorwände

*Hinweis: REVISIONSKLAPPE WAND/DECKE/VORWAND, F0*

**039.09.0010 Reviklappe, Standard, 1lg, 20x20cm**
Menge: 0,000 St
DIN 276-18: 344
Leistungsbereiche: 039

**039.09.0020 Reviklappe, Standard, 2lg, 20x20cm**
Menge: 0,000 St
DIN 276-18: 344
Leistungsbereiche: 039

**039.09.0030 Reviklappe, Standard, 1lg, 30x30cm**
Menge: 0,000 St
DIN 276-18: 344
Leistungsbereiche: 039

**039.09.0040 Reviklappe, Standard, 2lg, 30x30cm**
Menge: 0,000 St
DIN 276-18: 344
Leistungsbereiche: 039

**039.09.0050 Reviklappe, Standard, 1lg, 40x40cm**
Menge: 0,000 St
DIN 276-18: 344
Leistungsbereiche: 039

**039.09.0060 Reviklappe, Standard, 2lg, 40x40cm**
Menge: 0,000 St
DIN 276-18: 344
Leistungsbereiche: 039

**039.09.0070 Reviklappe, Standard, 1lg, 50x50cm**
Menge: 0,000 St
DIN 276-18: 344
Leistungsbereiche: 039

**039.09.0080 Reviklappe, Standard, 2lg, 50x50cm**
Menge: 0,000 St
DIN 276-18: 344
Leistungsbereiche: 039

*Hinweis: REVISIONSKLAPPE WAND/DECKE/VORWAND, EI30, VON VORNE*

**039.09.0090 Reviklappe, BS, 1lg, 20x20cm, EI30, i<-o**
Menge: 0,000 St
DIN 276-18: 344
Leistungsbereiche: 039

**039.09.0100 Reviklappe, BS, 2lg, 20x20cm, EI30, i<-o**
Menge: 0,000 St
DIN 276-18: 344
Leistungsbereiche: 039

**039.09.0110 Reviklappe, BS, 1lg, 30x30cm, EI30, i<-o**
Menge: 0,000 St
DIN 276-18: 344
Leistungsbereiche: 039

**039.09.0120 Reviklappe, BS, 2lg, 30x30cm, EI30, i<-o**
Menge: 0,000 St
DIN 276-18: 344
Leistungsbereiche: 039

**039.09.0130 Reviklappe, BS, 1lg, 40x40cm, EI30, i<-o**
Menge: 0,000 St
DIN 276-18: 344
Leistungsbereiche: 039

**039.09.0140 Reviklappe, BS, 2lg, 40x40cm, EI30, i<-o**
Menge: 0,000 St
DIN 276-18: 344
Leistungsbereiche: 039

**039.09.0150 Reviklappe, BS, 1lg, 50x50cm, EI30, i<-o**
Menge: 0,000 St
DIN 276-18: 344
Leistungsbereiche: 039

**039.09.0160 Reviklappe, BS, 2lg, 50x50cm, EI30, i<-o**
Menge: 0,000 St
DIN 276-18: 344
Leistungsbereiche: 039

*Hinweis: REVISIONSKLAPPE WAND/DECKE/VORWAND, EI30, VORNE + HINTEN*

**039.09.0170 Reviklappe, BS, 1lg, 20x20cm, EI30, i<->o**
Menge: 0,000 St
DIN 276-18: 344
Leistungsbereiche: 039

**039.09.0180 Reviklappe, BS, 2lg, 20x20cm, EI30, i<->o**
Menge: 0,000 St
DIN 276-18: 344
Leistungsbereiche: 039

**039.09.0190 Reviklappe, BS, 1lg, 30x30cm, EI30, i<->o**
Menge: 0,000 St
DIN 276-18: 344
Leistungsbereiche: 039

**039.09.0200 Reviklappe, BS, 2lg, 30x30cm, EI30, i<->o**
Menge: 0,000 St
DIN 276-18: 344
Leistungsbereiche: 039

**039.09.0210 Reviklappe, BS, 1lg, 40x40cm, EI30, i<->o**
Menge: 0,000 St
DIN 276-18: 344
Leistungsbereiche: 039

**039.09.0220 Reviklappe, BS, 2lg, 40x40cm, EI30, i<->o**
Menge: 0,000 St
DIN 276-18: 344
Leistungsbereiche: 039

**039.09.0230 Reviklappe, BS, 1lg, 50x50cm, EI30, i<->o**
Menge: 0,000 St
DIN 276-18: 344
Leistungsbereiche: 039

**039.09.0240 Reviklappe, BS, 2lg, 50x50cm, EI30, i<->o**
Menge: 0,000 St
DIN 276-18: 344
Leistungsbereiche: 039

*Hinweis: REVISIONSKLAPPE WAND/DECKE/VORWAND, EI90, VON VORNE*

**039.09.0250 Reviklappe, BS, 1lg, 20x20cm, EI90, i<-o**
Menge: 0,000 St
DIN 276-18: 344
Leistungsbereiche: 039

**039.09.0260 Reviklappe, BS, 2lg, 20x20cm, EI90, i<-o**
Menge: 0,000 St
DIN 276-18: 344
Leistungsbereiche: 039

**039.09.0270 Reviklappe, BS, 1lg, 30x30cm, EI90, i<-o**
Menge: 0,000 St
DIN 276-18: 344
Leistungsbereiche: 039

**039.09.0280 Reviklappe, BS, 2lg, 30x30cm, EI90, i<-o**
Menge: 0,000 St
DIN 276-18: 344
Leistungsbereiche: 039

**039.09.0290 Reviklappe, BS, 1lg, 40x40cm, EI90, i<-o**
Menge: 0,000 St
DIN 276-18: 344
Leistungsbereiche: 039

**039.09.0300 Reviklappe, BS, 2lg, 40x40cm, EI90, i<-o**
Menge: 0,000 St
DIN 276-18: 344
Leistungsbereiche: 039

**039.09.0310 Reviklappe, BS, 1lg, 50x50cm, EI90, i<-o**
Menge: 0,000 St
DIN 276-18: 344
Leistungsbereiche: 039

**039.09.0320 Reviklappe, BS, 2lg, 50x50cm, EI90, i<-o**
Menge: 0,000 St
DIN 276-18: 344
Leistungsbereiche: 039

*Hinweis: REVISIONSKLAPPE WAND/DECKE/VORWAND, EI90, VORNE + HINTEN*

**039.09.0330 Reviklappe, BS, 1lg, 20x20cm, EI90, i<->o**
Menge: 0,000 St
DIN 276-18: 344
Leistungsbereiche: 039

**039.09.0340 Reviklappe, BS, 2lg, 20x20cm, EI90, i<->o**
Menge: 0,000 St
DIN 276-18: 344
Leistungsbereiche: 039

**039.09.0350 Reviklappe, BS, 1lg, 30x30cm, EI90, i<->o**
Menge: 0,000 St
DIN 276-18: 344
Leistungsbereiche: 039

**039.09.0360 Reviklappe, BS, 2lg, 30x30cm, EI90, i<->o**
Menge: 0,000 St
DIN 276-18: 344
Leistungsbereiche: 039

**039.09.0370 Reviklappe, BS, 1lg, 40x40cm, EI90, i<->o**
Menge: 0,000 St
DIN 276-18: 344
Leistungsbereiche: 039

**039.09.0380 Reviklappe, BS, 2lg, 40x40cm, EI90, i<->o**
Menge: 0,000 St
DIN 276-18: 344
Leistungsbereiche: 039

**039.09.0390 Reviklappe, BS, 1lg, 50x50cm, EI90, i<->o**
Menge: 0,000 St
DIN 276-18: 344
Leistungsbereiche: 039

**039.09.0400 Reviklappe, BS, 2lg, 50x50cm, EI90, i<->o**
Menge: 0,000 St
DIN 276-18: 344
Leistungsbereiche: 039

*Hinweis: ZULAGEN*

**039.09.0410 Zulage Reviklappe, Akustikdecke, glatt**
Menge: 0,000 St
DIN 276-18: 354
Leistungsbereiche: 039

**039.09.0420 Zulage Reviklappe, Akustikdecke, gelocht**
Menge: 0,000 St
DIN 276-18: 354
Leistungsbereiche: 039

#### Titel 039.10 Abbruch/Instandsetzung

*Hinweis: TROCKENPUTZ*

**039.10.0010 W611, GKB, 12,5mm, Batzen**
Menge: 0,000 m2
DIN 276-18: 345
Leistungsbereiche: 039

**039.10.0020 W611, GKB, 12,5mm, raue Oberfläche**
Menge: 0,000 m2
DIN 276-18: 345
Leistungsbereiche: 039

**039.10.0030 W631, EPS, GKB, 12,5mm**
Menge: 0,000 m2
DIN 276-18: 345
Leistungsbereiche: 039

**039.10.0040 Außenecke rechtwinklig**
Menge: 0,000 m
DIN 276-18: 345
Leistungsbereiche: 039

**039.10.0050 Wandanschluss, Abschlussschiene, versiegelt**
Menge: 0,000 m
DIN 276-18: 345
Leistungsbereiche: 039

**039.10.0060 Laibungen, GKB, 12,5mm, Batzen, T=10-25cm**
Menge: 0,000 m
DIN 276-18: 345
Leistungsbereiche: 039

**039.10.0070 Türanschluss, GKB, 12,5mm, Plattenstreifen, Schattenfuge hinterlegt**
Menge: 0,000 m
DIN 276-18: 345
Leistungsbereiche: 039

*Hinweis: INNENWANDDÄMMUNG*

**039.10.0080 Untergrundausgleich, Klebemörtel, i.M. <20mm**
Menge: 0,000 m2
DIN 276-18: 345
Leistungsbereiche: 039

**039.10.0090 Untergrundausgleich, Klebemörtel, i. M. <30mm**
Menge: 0,000 m2
DIN 276-18: 345
Leistungsbereiche: 039

**039.10.0100 Untergrundausgleich, Klebemörtel, i. M. <40mm**
Menge: 0,000 m2
DIN 276-18: 345
Leistungsbereiche: 039

**039.10.0110 Innenwanddämmung, CaSi, 30mm, Q2**
Menge: 0,000 m2
DIN 276-18: 345
Leistungsbereiche: 039

**039.10.0120 Innenwanddämmung, CaSi, 40mm, Q2**
Menge: 0,000 m2
DIN 276-18: 345
Leistungsbereiche: 039

**039.10.0130 Innenwanddämmung, CaSi, 50mm, Q2**
Menge: 0,000 m2
DIN 276-18: 345
Leistungsbereiche: 039

**039.10.0140 Heizkörpernische, HK, CaSi, 30mm, Q2, <1,20m2**
Menge: 0,000 St
DIN 276-18: 345
Leistungsbereiche: 039

**039.10.0150 Heizkörpernische, HK, CaSi, 40mm, Q2, <1,20m2**
Menge: 0,000 St
DIN 276-18: 345
Leistungsbereiche: 039

**039.10.0160 Heizkörpernische, HK, CaSi, 50mm, Q2, <1,20m2**
Menge: 0,000 St
DIN 276-18: 345
Leistungsbereiche: 039

**039.10.0170 Zulage Q3 anstelle Q2**
Menge: 0,000 m2
DIN 276-18: 345
Leistungsbereiche: 039

**039.10.0180 Zulage Q4 anstelle Q3**
Menge: 0,000 m2
DIN 276-18: 345
Leistungsbereiche: 039

**039.10.0190 Laibungsdämmung <30cm, innen, CaSi, d=30mm, Q2**
Menge: 0,000 m2
DIN 276-18: 345
Leistungsbereiche: 039

**039.10.0200 Laibungsdämmung <30cm, innen, CaSi, d=30mm, Q3**
Menge: 0,000 m2
DIN 276-18: 345
Leistungsbereiche: 039

**039.10.0210 Laibungsdämmung <50cm, innen, CaSi, d=30mm, Q2**
Menge: 0,000 m2
DIN 276-18: 345
Leistungsbereiche: 039

**039.10.0220 Laibungsdämmung <50cm, innen, CaSi, d=30mm, Q3**
Menge: 0,000 m2
DIN 276-18: 345
Leistungsbereiche: 039

*Hinweis: KABELDURCHFÜHRUNGEN/ BRANDSCHUTZKLAPPEN*

**039.10.0230 Aussparung nachträglich, F0, rechteckig, <0,50m2**
Menge: 0,000 St
DIN 276-18: 342
Leistungsbereiche: 039

**039.10.0240 Aussparung nachträglich, EI30, rechteckig, <0,50m2**
Menge: 0,000 St
DIN 276-18: 342
Leistungsbereiche: 039

**039.10.0250 Aussparung nachträglich, EI90, rechteckig, <0,50m2**
Menge: 0,000 St
DIN 276-18: 342
Leistungsbereiche: 039

**039.10.0260 Anarbeitung BSK, EI90, rechteckig,<1,00m2**
Menge: 0,000 St
DIN 276-18: 342
Leistungsbereiche: 039

#### Titel 039.50 Vorbereitende Arbeiten HoBo/DoBo

*Hinweis: UNTERGRUNDVORBEREITUNG*

**039.50.0010 Untergrundvorbereit. Anstrich**
Menge: 0,000 m2
DIN 276-18: 353
Leistungsbereiche: 039

**039.50.0020 Untergrundvorbereit. mechanisch, Anstrich**
Menge: 0,000 m2
DIN 276-18: 353
Leistungsbereiche: 039

#### Titel 039.51 Hohlraumboden

*Hinweis: HOHLRAUMBODEN, CALCIUMSULFATESTRICH*

**039.51.0010 Hobo, CAF, H=135mm, F30, LK2**
Menge: 0,000 m2
DIN 276-18: 353
Leistungsbereiche: 039

**039.51.0020 Hobo, CAF, H=165mm, F30, LK2**
Menge: 0,000 m2
DIN 276-18: 353
Leistungsbereiche: 039

**039.51.0030 Hobo, CAF, H=200mm, F30, LK2**
Menge: 0,000 m2
DIN 276-18: 353
Leistungsbereiche: 039

**039.51.0040 Hobo, CAF, H=400mm ,F30, LK2**
Menge: 0,000 m2
DIN 276-18: 353
Leistungsbereiche: 039

**039.51.0050 Hobo, CAF, H=135mm, F30, LK5**
Menge: 0,000 m2
DIN 276-18: 353
Leistungsbereiche: 039

**039.51.0060 Hobo, CAF, H=165mm, F30, LK5**
Menge: 0,000 m2
DIN 276-18: 353
Leistungsbereiche: 039

**039.51.0070 Hobo, CAF, H=200mm, F30, LK5**
Menge: 0,000 m2
DIN 276-18: 353
Leistungsbereiche: 039

**039.51.0080 Hobo, CAF, H=400mm, F30, LK5**
Menge: 0,000 m2
DIN 276-18: 353
Leistungsbereiche: 039

*Hinweis: HOHLRAUMBODEN, TROCKENBAUWEISE*

**039.51.0090 Hobo, Trockenbauweise, H=90mm, F30, LK2**
Menge: 0,000 m2
DIN 276-18: 353
Leistungsbereiche: 039

**039.51.0100 Hobo, Trockenbauweise, H=165mm, F30, LK2**
Menge: 0,000 m2
DIN 276-18: 353
Leistungsbereiche: 039

**039.51.0110 Hobo, Trockenbauweise, H=200mm, F30, LK2**
Menge: 0,000 m2
DIN 276-18: 353
Leistungsbereiche: 039

**039.51.0120 Hobo, Trockenbauweise, H=400mm, F30, LK2**
Menge: 0,000 m2
DIN 276-18: 353
Leistungsbereiche: 039

**039.51.0130 Hobo, Trockenbauweise, H=600mm, F30, LK2**
Menge: 0,000 m2
DIN 276-18: 353
Leistungsbereiche: 039

**039.51.0140 Hobo, Rampe, Trockenbauwand, H=140-600mm, F30, LK2**
Menge: 0,000 m2
DIN 276-18: 353
Leistungsbereiche: 039

**039.51.0150 Hobo, Trockenbauweise, H=90mm, F30, LK5**
Menge: 0,000 m2
DIN 276-18: 353
Leistungsbereiche: 039

**039.51.0160 Hobo, Trockenbauweise, H=165mm, F30, LK5**
Menge: 0,000 m2
DIN 276-18: 353
Leistungsbereiche: 039

**039.51.0170 Hobo, Trockenbauweise, H=200mm, F30, LK5**
Menge: 0,000 m2
DIN 276-18: 353
Leistungsbereiche: 039

**039.51.0180 Hobo, Trockenbauweise, H=400mm, F30, LK5**
Menge: 0,000 m2
DIN 276-18: 353
Leistungsbereiche: 039

**039.51.0190 Hobo, Trockenbauweise, H=600mm, F30, LK5**
Menge: 0,000 m2
DIN 276-18: 353
Leistungsbereiche: 039

**039.51.0200 Hobo, Rampe, 6%, F30, LK2**
Menge: 0,000 m2
DIN 276-18: 353
Leistungsbereiche: 039

**039.51.0210 Hobo, Rampe, 6%, F30, LK5**
Menge: 0,000 m2
DIN 276-18: 353
Leistungsbereiche: 039

*Hinweis: TREPPEN, TRITT-/SETZSTUFEN*

**039.51.0220 Tritt-/Setzstufe, Hobo, L=1,20m, 200/230**
Menge: 0,000 St
DIN 276-18: 353
Leistungsbereiche: 039

*Hinweis: ANARBEITUNG/ANSCHLÜSSE*

**039.51.0230 Wandanschluss, Stahlwinkel**
Menge: 0,000 m
DIN 276-18: 353
Leistungsbereiche: 039

**039.51.0240 Anarbeitung/Anpassung an Rundstütze, Ø40cm**
Menge: 0,000 St
DIN 276-18: 353
Leistungsbereiche: 039

**039.51.0250 Anarbeitung/Anpassung an Stütze, 25x25cm**
Menge: 0,000 St
DIN 276-18: 353
Leistungsbereiche: 039

**039.51.0260 Anarbeitung/Anpassung Schrägen**
Menge: 0,000 m
DIN 276-18: 353
Leistungsbereiche: 039

**039.51.0270 Anarbeitung/Anpassung Rundung, R=>2,00m**
Menge: 0,000 m
DIN 276-18: 353
Leistungsbereiche: 039

*Hinweis: AUSSPARUNGEN*

**039.51.0280 Rohrdurchführung, Ø bis 50mm**
Menge: 0,000 St
DIN 276-18: 353
Leistungsbereiche: 039

**039.51.0290 Aussparung, rund, Ø bis 100mm**
Menge: 0,000 St
DIN 276-18: 353
Leistungsbereiche: 039

**039.51.0300 Aussparung, rund, Ø bis 215mm**
Menge: 0,000 St
DIN 276-18: 353
Leistungsbereiche: 039

**039.51.0310 Aussparung, rund, Ø bis 350mm**
Menge: 0,000 St
DIN 276-18: 353
Leistungsbereiche: 039

**039.51.0320 Aussparung, 500cm2**
Menge: 0,000 St
DIN 276-18: 353
Leistungsbereiche: 039

**039.51.0330 Aussparung,<1000mm2**
Menge: 0,000 St
DIN 276-18: 353
Leistungsbereiche: 039

**039.51.0340 Überbrückungskonstruktion, DD=<1,00m2**
Menge: 0,000 St
DIN 276-18: 353
Leistungsbereiche: 039

**039.51.0350 Überbrückungskonstruktion, DD=<2,00m2**
Menge: 0,000 St
DIN 276-18: 353
Leistungsbereiche: 039

**039.51.0360 Aussparung, nachträglich, 250x250mm**
Menge: 0,000 St
DIN 276-18: 353
Leistungsbereiche: 039

**039.51.0370 Aussparung, nachträglich, Ø215mm**
Menge: 0,000 St
DIN 276-18: 353
Leistungsbereiche: 039

**039.51.0380 Aussparung, nachträglich, Ø bis 350mm**
Menge: 0,000 St
DIN 276-18: 353
Leistungsbereiche: 039

*Hinweis: ABSTELLUNGEN, SCHOTTUNGEN*

**039.51.0390 Abstellungen, H= bis 135mm**
Menge: 0,000 m
DIN 276-18: 353
Leistungsbereiche: 039

**039.51.0400 Abstellungen, H= bis 200mm**
Menge: 0,000 m
DIN 276-18: 353
Leistungsbereiche: 039

**039.51.0410 Abschottung, F30, H= bis 135mm**
Menge: 0,000 m
DIN 276-18: 353
Leistungsbereiche: 039

**039.51.0420 Abschottung, F30, H= bis 200mm**
Menge: 0,000 m
DIN 276-18: 353
Leistungsbereiche: 039

**039.51.0430 Abschottung, 53dB, H= bis 135mm**
Menge: 0,000 m
DIN 276-18: 353
Leistungsbereiche: 039

**039.51.0440 Abschottung, 53dB, H= bis 200mm**
Menge: 0,000 m
DIN 276-18: 353
Leistungsbereiche: 039

**039.51.0450 Luftabschottung, H= bis 150mm**
Menge: 0,000 m
DIN 276-18: 353
Leistungsbereiche: 039

**039.51.0460 Ausschnitt Luftabschottung, Ø100mm**
Menge: 0,000 St
DIN 276-18: 353
Leistungsbereiche: 039

*Hinweis: REVISIONSÖFFNUNGEN*

**039.51.0470 Revisionsöffnung, Alu-Rahmen, 600x600mm**
Menge: 0,000 St
DIN 276-18: 353
Leistungsbereiche: 039

**039.51.0480 Revisionsöffnung, V2A-Rahmen, 600x600mm**
Menge: 0,000 St
DIN 276-18: 353
Leistungsbereiche: 039

*Hinweis: KABELKANAL*

**039.51.0490 Kabelkanal, B=600mm**
Menge: 0,000 m
DIN 276-18: 353
Leistungsbereiche: 039

*Hinweis: FUGEN*

**039.51.0500 Bewegungsfuge, B=5-10mm**
Menge: 0,000 m
DIN 276-18: 353
Leistungsbereiche: 039

**039.51.0510 Gebäudedehnfuge, Aluprofil**
Menge: 0,000 m
DIN 276-18: 353
Leistungsbereiche: 039

**039.51.0520 Trennfugen, nachträglich**
Menge: 0,000 m
DIN 276-18: 353
Leistungsbereiche: 039

*Hinweis: SONSTIGES*

**039.51.0530 Wärmedämmung MW, 80mm, WLS040**
Menge: 0,000 m2
DIN 276-18: 353
Leistungsbereiche: 039

**039.51.0540 Auffüllung, mineralisch**
Menge: 0,000 m3
DIN 276-18: 353
Leistungsbereiche: 039

**039.51.0550 Bodenplattensaugheber**
Menge: 0,000 St
DIN 276-18: 353
Leistungsbereiche: 039

#### Titel 039.52 Doppelboden

*Hinweis: DOPPELBODEN OHNE BELAG*

**039.52.0010 Dobo, Calciumsulfat, H=200mm, F30, LK2**
Menge: 0,000 m
DIN 276-18: 353
Leistungsbereiche: 039

**039.52.0020 Dobo, Calciumsulfat, H=260mm, F30, LK2**
Menge: 0,000 m2
DIN 276-18: 353
Leistungsbereiche: 039

**039.52.0030 Dobo, Calciumsulfat, H=400mm, F30, LK2**
Menge: 0,000 m2
DIN 276-18: 353
Leistungsbereiche: 039

**039.52.0040 Dobo, Calciumsulfat, H=600mm, F30, LK2**
Menge: 0,000 m2
DIN 276-18: 353
Leistungsbereiche: 039

**039.52.0050 Dobo, mineralisch, H=200mm, F30, LK2**
Menge: 0,000 m
DIN 276-18: 353
Leistungsbereiche: 039

**039.52.0060 Dobo, mineralisch, H=260mm, F30, LK2**
Menge: 0,000 m2
DIN 276-18: 353
Leistungsbereiche: 039

**039.52.0070 Dobo, mineralisch, H=400mm, F30, LK2**
Menge: 0,000 m2
DIN 276-18: 353
Leistungsbereiche: 039

**039.52.0080 Dobo, mineralisch, H=600mm, F30, LK2**
Menge: 0,000 m2
DIN 276-18: 353
Leistungsbereiche: 039

**039.52.0090 Dobo, Holzwerkstoff, H=200mm, F30, LK2**
Menge: 0,000 m2
DIN 276-18: 353
Leistungsbereiche: 039

**039.52.0100 Dobo, Holzwerkstoff, H=260mm, F30, LK2**
Menge: 0,000 m2
DIN 276-18: 353
Leistungsbereiche: 039

**039.52.0110 Dobo, Holzwerkstoff, H=400mm, F30, LK2**
Menge: 0,000 m
DIN 276-18: 353
Leistungsbereiche: 039

**039.52.0120 Dobo, Holzwerkstoff, H=600mm, F30, LK2**
Menge: 0,000 m
DIN 276-18: 353
Leistungsbereiche: 039

**039.52.0130 Dobo, Calciumsulfat, H=200mm, F30, LK5**
Menge: 0,000 m2
DIN 276-18: 353
Leistungsbereiche: 039

**039.52.0140 Dobo, Calciumsulfat, H=260mm, F30, LK5**
Menge: 0,000 m2
DIN 276-18: 353
Leistungsbereiche: 039

**039.52.0150 Dobo, Calciumsulfat, H=400mm, F30, LK5**
Menge: 0,000 m2
DIN 276-18: 353
Leistungsbereiche: 039

**039.52.0160 Dobo, Calciumsulfat, H=600mm, F30, LK5**
Menge: 0,000 m2
DIN 276-18: 353
Leistungsbereiche: 039

**039.52.0170 Dobo, mineralisch, H=200mm, F30, LK5**
Menge: 0,000 m2
DIN 276-18: 353
Leistungsbereiche: 039

**039.52.0180 Dobo, mineralisch, H=260mm, F30, LK5**
Menge: 0,000 m2
DIN 276-18: 353
Leistungsbereiche: 039

**039.52.0190 Dobo, mineralisch, H=400mm, F30, LK5**
Menge: 0,000 m2
DIN 276-18: 353
Leistungsbereiche: 039

**039.52.0200 Dobo, mineralisch, H=600mm, F30, LK5**
Menge: 0,000 m2
DIN 276-18: 353
Leistungsbereiche: 039

**039.52.0210 Dobo, Holzwerkstoff, H=200mm, F30, B, LK5**
Menge: 0,000 m2
DIN 276-18: 353
Leistungsbereiche: 039

**039.52.0220 Dobo, Holzwerkstoff, H=260mm, F30, B, LK5**
Menge: 0,000 m2
DIN 276-18: 353
Leistungsbereiche: 039

**039.52.0230 Dobo, Holzwerkstoff, H=400mm, F30, B, LK5**
Menge: 0,000 m2
DIN 276-18: 353
Leistungsbereiche: 039

**039.52.0240 Dobo, Holzwerkstoff, H=600mm, F30, B, LK5**
Menge: 0,000 m2
DIN 276-18: 353
Leistungsbereiche: 039

*Hinweis: DOPPELBODEN MIT BELAG*

**039.52.0250 Dobo, Calciumsulfat, H=200mm, F30, LK2, Lino**
Menge: 0,000 m2
DIN 276-18: 353
Leistungsbereiche: 039

**039.52.0260 Dobo, Calciumsulfat, H=260mm, F30, LK2, Lino**
Menge: 0,000 m2
DIN 276-18: 353
Leistungsbereiche: 039

**039.52.0270 Dobo, Calciumsulfat, H=400mm, F30, LK2, Lino**
Menge: 0,000 m2
DIN 276-18: 353
Leistungsbereiche: 039

**039.52.0280 Dobo, Calciumsulfat, H=600mm, F30, LK2, Lino**
Menge: 0,000 m2
DIN 276-18: 353
Leistungsbereiche: 039

**039.52.0290 Dobo, mineralisch, H=200mm, F30, LK2, Lino**
Menge: 0,000 m2
DIN 276-18: 353
Leistungsbereiche: 039

**039.52.0300 Dobo, mineralisch, H=260mm, F30, LK2, Lino**
Menge: 0,000 m2
DIN 276-18: 353
Leistungsbereiche: 039

**039.52.0310 Dobo, mineralisch, H=400mm, F30, LK2, Lino**
Menge: 0,000 m2
DIN 276-18: 353
Leistungsbereiche: 039

**039.52.0320 Dobo, mineralisch, H=600mm, F30, LK2, Lino**
Menge: 0,000 m2
DIN 276-18: 353
Leistungsbereiche: 039

**039.52.0330 Dobo, Holzwerkstoff, H=200mm, F30, LK2, Lino**
Menge: 0,000 m2
DIN 276-18: 353
Leistungsbereiche: 039

**039.52.0340 Dobo, Holzwerkstoff, H=260mm, F30, LK2, Lino**
Menge: 0,000 m
DIN 276-18: 353
Leistungsbereiche: 039

**039.52.0350 Dobo, Holzwerkstoff, H=400mm, F30, LK2, Lino**
Menge: 0,000 m2
DIN 276-18: 353
Leistungsbereiche: 039

**039.52.0360 Dobo, Holzwerkstoff, H=600mm, F30, LK2, Lino**
Menge: 0,000 m2
DIN 276-18: 353
Leistungsbereiche: 039

**039.52.0370 Dobo, Calciumsulfat, H=200mm, F30, LK5, Lino**
Menge: 0,000 m
DIN 276-18: 353
Leistungsbereiche: 039

**039.52.0380 Dobo, Calciumsulfat, H=260mm, F30, LK5, Lino**
Menge: 0,000 m2
DIN 276-18: 353
Leistungsbereiche: 039

**039.52.0390 Dobo, Calciumsulfat, H=400mm, F30, LK5, Lino**
Menge: 0,000 m2
DIN 276-18: 353
Leistungsbereiche: 039

**039.52.0400 Dobo, Calciumsulfat, H=600mm, F30, LK5, Lino**
Menge: 0,000 m2
DIN 276-18: 353
Leistungsbereiche: 039

**039.52.0410 Dobo, mineralisch, H=200mm, F30, LK5, Lino**
Menge: 0,000 m2
DIN 276-18: 353
Leistungsbereiche: 039

**039.52.0420 Dobo, mineralisch, H=260mm, F30, LK5, Lino**
Menge: 0,000 m2
DIN 276-18: 353
Leistungsbereiche: 039

**039.52.0430 Dobo, mineralisch, H=400mm, F30, LK5, Lino**
Menge: 0,000 m2
DIN 276-18: 353
Leistungsbereiche: 039

**039.52.0440 Dobo, mineralisch, H=600mm, F30, LK5, Lino**
Menge: 0,000 m2
DIN 276-18: 353
Leistungsbereiche: 039

**039.52.0450 Dobo, Holzwerkstoff, H=200mm, F30, LK5, Lino**
Menge: 0,000 m2
DIN 276-18: 353
Leistungsbereiche: 039

**039.52.0460 Dobo, Holzwerkstoff, H=260mm, F30, LK5, Lino**
Menge: 0,000 m2
DIN 276-18: 353
Leistungsbereiche: 039

**039.52.0470 Dobo, Holzwerkstoff, H=400mm, F30, LK5, Lino**
Menge: 0,000 m2
DIN 276-18: 353
Leistungsbereiche: 039

**039.52.0480 Dobo, Holzwerkstoff, H=600mm, F30, LK5, Lino**
Menge: 0,000 m2
DIN 276-18: 353
Leistungsbereiche: 039

*Hinweis: SCHALTWARTENBODEN*

**039.52.0490 Schaltwartenboden, H=200mm, F30, LK5, PVC**
Menge: 0,000 m2
DIN 276-18: 353
Leistungsbereiche: 039

**039.52.0500 Schaltwartenboden, H=260mm, F30, LK5, PVC**
Menge: 0,000 m2
DIN 276-18: 353
Leistungsbereiche: 039

**039.52.0510 Schaltwartenboden, H=400mm, F30, LK5, PVC**
Menge: 0,000 m2
DIN 276-18: 353
Leistungsbereiche: 039

**039.52.0520 Schaltwartenboden, H=600mm, F30, LK5, PVC**
Menge: 0,000 m2
DIN 276-18: 353
Leistungsbereiche: 039

*Hinweis: DOPPELBODEN ALS TRASSE*

**039.52.0530 Dobo-Trasse, F30, B=0,60m, H=90mm, LK2**
Menge: 0,000 m
DIN 276-18: 353
Leistungsbereiche: 039

**039.52.0540 Dobo-Trasse, F30, B=1,20m, H=90mm, LK2**
Menge: 0,000 m
DIN 276-18: 353
Leistungsbereiche: 039

**039.52.0550 Dobo-Trasse, F30, B=0,60m, H=200mm, LK2**
Menge: 0,000 m
DIN 276-18: 353
Leistungsbereiche: 039

**039.52.0560 Dobo-Trasse, F30, B=1,20m, H=200mm, LK5**
Menge: 0,000 m
DIN 276-18: 353
Leistungsbereiche: 039

**039.52.0570 Dobo-Trasse, F30, B=1,20m, H=300mm, LK5**
Menge: 0,000 m
DIN 276-18: 353
Leistungsbereiche: 039

*Hinweis: DOPPELBODEN MIT BELAG, F90*

**039.52.0580 Dobo, mineralisch, H=200mm, F90, LK2, Lino**
Menge: 0,000 m2
DIN 276-18: 353
Leistungsbereiche: 039

**039.52.0590 Dobo, mineralisch, H=200mm, F90, LK5, Lino**
Menge: 0,000 m2
DIN 276-18: 353
Leistungsbereiche: 039

*Hinweis: ANARBEITUNGEN/ANSCHLÜSSE*

**039.52.0600 Wandanschluss, Stahlwinkel**
Menge: 0,000 m
DIN 276-18: 353
Leistungsbereiche: 039

**039.52.0610 Anarbeitung an Rundstütze, Ø40cm**
Menge: 0,000 St
DIN 276-18: 353
Leistungsbereiche: 039

**039.52.0620 Anarbeitung an Stütze, 25x25cm**
Menge: 0,000 St
DIN 276-18: 353
Leistungsbereiche: 039

**039.52.0630 Anarbeitung Schrägen**
Menge: 0,000 m
DIN 276-18: 353
Leistungsbereiche: 039

**039.52.0640 Anarbeitung Rundung, R= ab 2,00m**
Menge: 0,000 m
DIN 276-18: 353
Leistungsbereiche: 039

*Hinweis: TREPPEN, TRITT-/SETZSTUFEN*

**039.52.0650 Tritt-/Setzstufe,Dobo, L=1,20m, 200/230**
Menge: 0,000 St
DIN 276-18: 353
Leistungsbereiche: 039

**039.52.0660 Treppe, DoBo, 3Stg, L= bis 1,20m, 200/230**
Menge: 0,000 St
DIN 276-18: 353
Leistungsbereiche: 039

*Hinweis: AUSSPARUNGEN*

**039.52.0670 Aussparung, rund, Ø bis 100mm**
Menge: 0,000 St
DIN 276-18: 353
Leistungsbereiche: 039

**039.52.0680 Aussparung, rund, Ø bis 215mm**
Menge: 0,000 St
DIN 276-18: 353
Leistungsbereiche: 039

**039.52.0690 Aussparung, rund, Ø bis 350mm**
Menge: 0,000 St
DIN 276-18: 353
Leistungsbereiche: 039

**039.52.0700 Rohrdurchführung, bis DN50**
Menge: 0,000 St
DIN 276-18: 353
Leistungsbereiche: 039

**039.52.0710 Aussparung, 250x250mm**
Menge: 0,000 St
DIN 276-18: 353
Leistungsbereiche: 039

**039.52.0720 Aussparung, 600x600mm**
Menge: 0,000 St
DIN 276-18: 353
Leistungsbereiche: 039

**039.52.0730 Aussparung, nachträglich, 250x250mm**
Menge: 0,000 St
DIN 276-18: 353
Leistungsbereiche: 039

**039.52.0740 Aussparung, nachträglich, Ø215mm**
Menge: 0,000 St
DIN 276-18: 353
Leistungsbereiche: 039

**039.52.0750 Aussparung, nachträglich, Ø bis 350mm**
Menge: 0,000 St
DIN 276-18: 353
Leistungsbereiche: 039

*Hinweis: ABSTELLUNGEN, SCHOTTUNGEN*

**039.52.0760 Abstellungen, H=200mm**
Menge: 0,000 m
DIN 276-18: 353
Leistungsbereiche: 039

**039.52.0770 Abschottung, F30, H= bis 135mm**
Menge: 0,000 m
DIN 276-18: 353
Leistungsbereiche: 039

**039.52.0780 Abschottung, F30, H= bis 200mm**
Menge: 0,000 m
DIN 276-18: 353
Leistungsbereiche: 039

**039.52.0790 Luftabschottung, H= bis 150mm**
Menge: 0,000 m
DIN 276-18: 353
Leistungsbereiche: 039

**039.52.0800 Ausschnitt Luftabschottung, Ø100mm**
Menge: 0,000 St
DIN 276-18: 353
Leistungsbereiche: 039

*Hinweis: GERÄTERAHMEN*

**039.52.0810 Geräterahmen, bis 60x120mm**
Menge: 0,000 St
DIN 276-18: 353
Leistungsbereiche: 039

**039.52.0820 Geräterahmen, bis 100x180mm**
Menge: 0,000 St
DIN 276-18: 353
Leistungsbereiche: 039

*Hinweis: SONSTIGES*

**039.52.0830 Verdübelung Stützenfuß**
Menge: 0,000 m2
DIN 276-18: 353
Leistungsbereiche: 039

**039.52.0840 Bodentrasse, mit Schutzkante**
Menge: 0,000 m
DIN 276-18: 353
Leistungsbereiche: 039

**039.52.0850 Saugheber Dobo Linoleumbelag**
Menge: 0,000 St
DIN 276-18: 353
Leistungsbereiche: 039

**039.52.0860 Krallenheber Dobo**
Menge: 0,000 St
DIN 276-18: 353
Leistungsbereiche: 039

#### Titel 039.60 System-/Sanitärtrennwände

##### Untertitel 039.60.10 WC-Trennwände

*Hinweis: MELAMINHARZ, VOLLSPAN*

**039.60.10.0010 WC-Frontwand, Melaminharz, Vollspan, H=2,00m**
Menge: 0,000 St
DIN 276-18: 346
Leistungsbereiche: 039

**039.60.10.0020 WC-Frontwand, Melaminharz, Vollspan, H=2,135m**
Menge: 0,000 St
DIN 276-18: 346
Leistungsbereiche: 039

**039.60.10.0030 Zulage Tür mit Beschlag, Alu**
Menge: 0,000 St
DIN 276-18: 346
Leistungsbereiche: 039

**039.60.10.0040 WC-Seitenwand, Melaminharz, Vollspan, H=2,00m**
Menge: 0,000 St
DIN 276-18: 346
Leistungsbereiche: 039

**039.60.10.0050 WC-Seitenwand, Melaminharz, Vollspan, H=2,135m**
Menge: 0,000 St
DIN 276-18: 346
Leistungsbereiche: 039

**039.60.10.0060 Schamwand, Melaminharz, Vollspan, 40x80cm**
Menge: 0,000 St
DIN 276-18: 346
Leistungsbereiche: 039

**039.60.10.0070 Schamwand, Melaminharz, Vollspan, 50x120cm**
Menge: 0,000 St
DIN 276-18: 346
Leistungsbereiche: 039

**039.60.10.0080 Anpassen an Schrägen/Rundungen**
Menge: 0,000 St
DIN 276-18: 346
Leistungsbereiche: 039

*Hinweis: HPL VOLLKERN*

**039.60.10.0090 WC-Frontwand, HPL Vollkern, H=2,00m**
Menge: 0,000 St
DIN 276-18: 346
Leistungsbereiche: 039

**039.60.10.0100 WC-Frontwand, HPL Vollkern, H=2,135m**
Menge: 0,000 St
DIN 276-18: 346
Leistungsbereiche: 039

**039.60.10.0110 Zulage Tür mit Beschlag, Alu**
Menge: 0,000 St
DIN 276-18: 346
Leistungsbereiche: 039

**039.60.10.0120 WC-Seitenwand, HPL Vollkern, H=2,00m**
Menge: 0,000 St
DIN 276-18: 346
Leistungsbereiche: 039

**039.60.10.0130 WC-Seitenwand, HPL Vollkern, H=2,135m**
Menge: 0,000 St
DIN 276-18: 346
Leistungsbereiche: 039

**039.60.10.0140 Schamwand, HPL Vollkern, 40x80cm**
Menge: 0,000 St
DIN 276-18: 346
Leistungsbereiche: 039

**039.60.10.0150 Schamwand, HPL Vollkern, 50x120cm**
Menge: 0,000 St
DIN 276-18: 346
Leistungsbereiche: 039

**039.60.10.0160 Anpassen an Schrägen/Rundungen**
Menge: 0,000 St
DIN 276-18: 346
Leistungsbereiche: 039

*Hinweis: HPL,PUR*

**039.60.10.0170 WC-Frontwand, HPL, PUR, H=2,00m**
Menge: 0,000 St
DIN 276-18: 346
Leistungsbereiche: 039

**039.60.10.0180 WC-Frontwand, HPL, PUR, H=2,135m**
Menge: 0,000 St
DIN 276-18: 346
Leistungsbereiche: 039

**039.60.10.0190 Zulage Tür mit Beschlag, Alu**
Menge: 0,000 St
DIN 276-18: 346
Leistungsbereiche: 039

**039.60.10.0200 WC-Seitenwand, HPL, PUR, H=2,00m**
Menge: 0,000 St
DIN 276-18: 346
Leistungsbereiche: 039

**039.60.10.0210 WC-Seitenwand, HPL, PUR, H=2,135m**
Menge: 0,000 St
DIN 276-18: 346
Leistungsbereiche: 039

**039.60.10.0220 Schamwand, HPL, PUR, 40x80cm**
Menge: 0,000 St
DIN 276-18: 346
Leistungsbereiche: 039

**039.60.10.0230 Schamwand, HPL, PUR, 50x120cm**
Menge: 0,000 St
DIN 276-18: 346
Leistungsbereiche: 039

**039.60.10.0240 Anpassen an Schrägen/Rundungen**
Menge: 0,000 St
DIN 276-18: 346
Leistungsbereiche: 039

*Hinweis: ALU, PUR*

**039.60.10.0250 WC-Frontwand, Alu, PUR, H=2,00m**
Menge: 0,000 St
DIN 276-18: 346
Leistungsbereiche: 039

**039.60.10.0260 WC-Frontwand, Alu, PUR, H=2,135m**
Menge: 0,000 St
DIN 276-18: 346
Leistungsbereiche: 039

**039.60.10.0270 Zulage Tür mit Beschlag, Alu**
Menge: 0,000 St
DIN 276-18: 346
Leistungsbereiche: 039

**039.60.10.0280 WC-Seitenwand, Alu, PUR, H=2,00m**
Menge: 0,000 St
DIN 276-18: 346
Leistungsbereiche: 039

**039.60.10.0290 WC-Seitenwand, Alu, PUR, H=2,135m**
Menge: 0,000 St
DIN 276-18: 346
Leistungsbereiche: 039

**039.60.10.0300 Schamwand, Alu, PUR, 40x80cm**
Menge: 0,000 St
DIN 276-18: 346
Leistungsbereiche: 039

**039.60.10.0310 Schamwand, Alu, PUR, 50x120cm**
Menge: 0,000 St
DIN 276-18: 346
Leistungsbereiche: 039

**039.60.10.0320 Anpassen an Schrägen/Rundungen**
Menge: 0,000 St
DIN 276-18: 346
Leistungsbereiche: 039

*Hinweis: EDELSTAHL, PUR*

**039.60.10.0330 WC-Frontwand, V2A, PUR, geschliffen, H=2,00m**
Menge: 0,000 St
DIN 276-18: 346
Leistungsbereiche: 039

**039.60.10.0340 WC-Frontwand, V2A, PUR, geschliffen, H=2,135m**
Menge: 0,000 St
DIN 276-18: 346
Leistungsbereiche: 039

**039.60.10.0350 Zulage Tür mit Beschlag, V2A**
Menge: 0,000 St
DIN 276-18: 346
Leistungsbereiche: 039

**039.60.10.0360 WC-Seitenwand, V2A, PUR, geschliffen, H=2,00m**
Menge: 0,000 St
DIN 276-18: 346
Leistungsbereiche: 039

**039.60.10.0370 WC-Seitenwand, V2A, PUR, geschliffen, H=2,135m**
Menge: 0,000 St
DIN 276-18: 346
Leistungsbereiche: 039

**039.60.10.0380 Schamwand, V2A, PUR, geschliffen, 40x80cm**
Menge: 0,000 St
DIN 276-18: 346
Leistungsbereiche: 039

**039.60.10.0390 Schamwand, V2A, PUR, geschliffen, 50x120cm**
Menge: 0,000 St
DIN 276-18: 346
Leistungsbereiche: 039

**039.60.10.0400 Anpassen an Schrägen/Rundungen**
Menge: 0,000 St
DIN 276-18: 346
Leistungsbereiche: 039

*Hinweis: GLAS*

**039.60.10.0410 WC-Frontwand, Glas, emailliert, H=2,00m**
Menge: 0,000 St
DIN 276-18: 346
Leistungsbereiche: 039

**039.60.10.0420 WC-Frontwand, Glas, emailliert, H=2,135m**
Menge: 0,000 St
DIN 276-18: 346
Leistungsbereiche: 039

**039.60.10.0430 Zulage Tür mit Beschlag, Alu**
Menge: 0,000 St
DIN 276-18: 346
Leistungsbereiche: 039

**039.60.10.0440 WC-Seitenwand, Glas, emailliert, H=2,00m**
Menge: 0,000 St
DIN 276-18: 346
Leistungsbereiche: 039

**039.60.10.0450 WC-Seitenwand, Glas, emailliert, H=2,135m**
Menge: 0,000 St
DIN 276-18: 346
Leistungsbereiche: 039

**039.60.10.0460 Schamwand, Glas, emailliert, 40x80cm**
Menge: 0,000 St
DIN 276-18: 346
Leistungsbereiche: 039

**039.60.10.0470 Schamwand, Glas, emailliert, 50x120cm**
Menge: 0,000 St
DIN 276-18: 346
Leistungsbereiche: 039

**039.60.10.0480 Anpassen an Schrägen/Rundungen**
Menge: 0,000 St
DIN 276-18: 346
Leistungsbereiche: 039

*Hinweis: ZUBEHÖR/ZULAGEN*

**039.60.10.0490 Ausstattungszubehör WC-Kabinen, Nylon**
Menge: 0,000 St
DIN 276-18: 346
Leistungsbereiche: 039

**039.60.10.0500 Ausstattungszubehör WC-Kabinen, Alu**
Menge: 0,000 St
DIN 276-18: 346
Leistungsbereiche: 039

**039.60.10.0510 Ausstattungszubehör WC-Kabinen, V2A**
Menge: 0,000 St
DIN 276-18: 346
Leistungsbereiche: 039

**039.60.10.0520 Fingerklemmschutz**
Menge: 0,000 St
DIN 276-18: 346
Leistungsbereiche: 039

**039.60.10.0530 Zulage Beschläge/Füße, V4A**
Menge: 0,000 St
DIN 276-18: 346
Leistungsbereiche: 039

**039.60.10.0540 Zulage Tür mit Beschlag, Nylon**
Menge: 0,000 St
DIN 276-18: 346
Leistungsbereiche: 039

**039.60.10.0550 Zulage Tür mit Beschlag, Edelstahl**
Menge: 0,000 St
DIN 276-18: 346
Leistungsbereiche: 039

**039.60.10.0560 Zulage Alukanten**
Menge: 0,000 m
DIN 276-18: 346
Leistungsbereiche: 039

##### Untertitel 039.60.20 Starre Trennwände (Vollwand)

**039.60.20.0010 Systemtrennwand, Voll, t=100 mm, F0, 37dB**
Menge: 0,000 m2
DIN 276-18: 346
Leistungsbereiche: 039

**039.60.20.0020 Systemtrennwand, Voll, t=100mm, F0, 42dB**
Menge: 0,000 m2
DIN 276-18: 346
Leistungsbereiche: 039

**039.60.20.0030 Systemtrennwand, Voll, t=100mm, EI30, 42dB**
Menge: 0,000 m2
DIN 276-18: 346
Leistungsbereiche: 039

**039.60.20.0040 Zulage Tür, Voll, 38dB, 1,01x2,26m**
Menge: 0,000 St
DIN 276-18: 346
Leistungsbereiche: 039

**039.60.20.0050 Zulage Tür, Glas, 32dB, 1,01x2,26m**
Menge: 0,000 St
DIN 276-18: 346
Leistungsbereiche: 039

**039.60.20.0060 Zulage Tür, Alu-Glas, 37dB, 1,01x2,26m**
Menge: 0,000 St
DIN 276-18: 346
Leistungsbereiche: 039

**039.60.20.0070 Zulage Tür, Voll, Schallschutz, Blende, 42dB, 1,16x2,75m**
Menge: 0,000 St
DIN 276-18: 346
Leistungsbereiche: 039

**039.60.20.0080 Zulage Tür, Glas, EI30, 44dB, 1,01x2,26m**
Menge: 0,000 St
DIN 276-18: 346
Leistungsbereiche: 039

##### Untertitel 039.60.21 Starre Trennwände (Mittelverglasung)

**039.60.21.0010 Systemtrennwand, Mittelverglasung, 100mm, F0, 32dB**
Menge: 0,000 m2
DIN 276-18: 346
Leistungsbereiche: 039

**039.60.21.0020 Systemtrennwand, Mittelverglasung, 100mm, F0, 41dB**
Menge: 0,000 m2
DIN 276-18: 346
Leistungsbereiche: 039

**039.60.21.0030 Systemtrennwand, Mittelverglasung, 100mm, EI30/E30, 43dB**
Menge: 0,000 m2
DIN 276-18: 346
Leistungsbereiche: 039

**039.60.21.0040 Zulage Tür, Voll, 32dB, 1,01x2,26m**
Menge: 0,000 St
DIN 276-18: 346
Leistungsbereiche: 039

**039.60.21.0050 Zulage Tür, Glas, 32dB, 1,01x2,26m**
Menge: 0,000 St
DIN 276-18: 346
Leistungsbereiche: 039

**039.60.21.0060 Zulage Tür, Alu-Glas, 37dB, 1,01x2,26m**
Menge: 0,000 St
DIN 276-18: 346
Leistungsbereiche: 039

**039.60.21.0070 Zulage Tür, Voll, Schallschutz, Blende, 42dB, 1,16x2,75m**
Menge: 0,000 St
DIN 276-18: 346
Leistungsbereiche: 039

**039.60.21.0080 Zulage Tür, Glas, EI30, 43dB,1,01x2,26m**
Menge: 0,000 St
DIN 276-18: 346
Leistungsbereiche: 039

##### Untertitel 039.60.22 Starre Trennwände (Rahmenverglasung, frontbündig)

**039.60.22.0010 Systemtrennwand, Rahmenverglasung, 100mm, F0, 47dB**
Menge: 0,000 m2
DIN 276-18: 346
Leistungsbereiche: 039

**039.60.22.0020 Systemtrennwand, Rahmenverglasung, 100mm, F0, 51dB**
Menge: 0,000 m2
DIN 276-18: 346
Leistungsbereiche: 039

**039.60.22.0030 Systemtrennwand, Rahmenverglasung, 100mm, EI30, 50dB**
Menge: 0,000 m2
DIN 276-18: 346
Leistungsbereiche: 039

**039.60.22.0040 Zulage Tür, Voll, 38dB, 1,01x2,26m**
Menge: 0,000 St
DIN 276-18: 346
Leistungsbereiche: 039

**039.60.22.0050 Zulage Tür, Glas, 32dB, 1,01x2,26m**
Menge: 0,000 St
DIN 276-18: 346
Leistungsbereiche: 039

**039.60.22.0060 Zulage Tür, Alu-Glas, 37dB, 1,01x2,26m**
Menge: 0,000 St
DIN 276-18: 346
Leistungsbereiche: 039

**039.60.22.0070 Zulage Tür, Voll, Schallschutz, Blende, 47dB, 1,16x2,75m**
Menge: 0,000 St
DIN 276-18: 346
Leistungsbereiche: 039

**039.60.22.0080 Zulage Tür, Glas, EI30, 50dB, 1,01x2,26m**
Menge: 0,000 St
DIN 276-18: 346
Leistungsbereiche: 039

##### Untertitel 039.60.23 Starre Trennwände (Structural Glazing, Profile nicht sichtbar)

**039.60.23.0010 Systemtrennwand, Structural Glazing, 100mm, F0, 41dB**
Menge: 0,000 m2
DIN 276-18: 346
Leistungsbereiche: 039

**039.60.23.0020 Systemtrennwand, Structural Glazing, 100mm, F0, 50dB**
Menge: 0,000 m2
DIN 276-18: 346
Leistungsbereiche: 039

**039.60.23.0030 Systemtrennwand, Structural Glazing, 100mm, EI30, 50dB**
Menge: 0,000 m2
DIN 276-18: 346
Leistungsbereiche: 039

**039.60.23.0040 Zulage Tür, Voll, 38dB, 1,01x2,26m**
Menge: 0,000 St
DIN 276-18: 346
Leistungsbereiche: 039

**039.60.23.0050 Zulage Tür, Glas, 33dB, 1,01x2,26m**
Menge: 0,000 St
DIN 276-18: 346
Leistungsbereiche: 039

**039.60.23.0060 Zulage Tür, Alu-Glas, 37dB, 1,01x2,26m**
Menge: 0,000 St
DIN 276-18: 346
Leistungsbereiche: 039

**039.60.23.0070 Zulage Tür, Voll, Schallschutz, Blende, 47dB, 1,16x2,75m**
Menge: 0,000 St
DIN 276-18: 346
Leistungsbereiche: 039

##### Untertitel 039.60.24 Starre Trennwände: Sonstiges

**039.60.24.0010 Installationspaneel, 0,20x2,75m**
Menge: 0,000 St
DIN 276-18: 346
Leistungsbereiche: 039

**039.60.24.0020 Installationspaneel, 1,35x2,75m**
Menge: 0,000 St
DIN 276-18: 346
Leistungsbereiche: 039

**039.60.24.0030 Zulage Sichtschutz, starr**
Menge: 0,000 m2
DIN 276-18: 346
Leistungsbereiche: 039

**039.60.24.0040 Zulage Sichtschutz, elektrisch**
Menge: 0,000 m2
DIN 276-18: 346
Leistungsbereiche: 039

**039.60.24.0050 Fassadenschwert**
Menge: 0,000 m
DIN 276-18: 346
Leistungsbereiche: 039

**039.60.24.0060 Wandanschluss**
Menge: 0,000 m
DIN 276-18: 346
Leistungsbereiche: 039

**039.60.24.0070 Eckausbildung, 90°**
Menge: 0,000 St
DIN 276-18: 346
Leistungsbereiche: 039

**039.60.24.0080 Freie Ecke, 90-180°**
Menge: 0,000 St
DIN 276-18: 346
Leistungsbereiche: 039

**039.60.24.0090 T-Anschluss, 90°**
Menge: 0,000 St
DIN 276-18: 346
Leistungsbereiche: 039

##### Untertitel 039.60.30 Mobile Trennwand (manuelle Feststellung)

**039.60.30.0010 Mob. Trennw., 5,00x2,75m, man., HPL, farbig, 42dB**
Menge: 0,000 St
DIN 276-18: 346
Leistungsbereiche: 039

**039.60.30.0020 Mob. Trennw., 7,00x2,75m, man., HPL, farbig, 42dB**
Menge: 0,000 St
DIN 276-18: 346
Leistungsbereiche: 039

**039.60.30.0030 Zulage Schlupftür, 1flg, H=2,10m, HPL, farbig**
Menge: 0,000 St
DIN 276-18: 346
Leistungsbereiche: 039

**039.60.30.0040 Zulage Tapetentür, Parkhafen, HPL, farbig**
Menge: 0,000 St
DIN 276-18: 346
Leistungsbereiche: 039

**039.60.30.0050 Mob. Trennw., 5,00x2,75m, man., HPL, Holz, 42dB**
Menge: 0,000 St
DIN 276-18: 346
Leistungsbereiche: 039

**039.60.30.0060 Mob. Trennw., 7,00x2,75m, man., HPL, Holz, 42dB**
Menge: 0,000 St
DIN 276-18: 346
Leistungsbereiche: 039

**039.60.30.0070 Zulage Schlupftür, 1flg, H=2,10m, HPL, Holz**
Menge: 0,000 St
DIN 276-18: 346
Leistungsbereiche: 039

**039.60.30.0080 Zulage Tapetentür, Parkhafen, HPL, Holz**
Menge: 0,000 St
DIN 276-18: 346
Leistungsbereiche: 039

**039.60.30.0090 Mob. Trennw., 5,00x2,75m, man., Furnier, 42dB**
Menge: 0,000 St
DIN 276-18: 346
Leistungsbereiche: 039

**039.60.30.0100 Mob. Trennw., 7,00x2,75m, man., Furnier, 42dB**
Menge: 0,000 St
DIN 276-18: 346
Leistungsbereiche: 039

**039.60.30.0110 Mob. Trennw., 5,00x2,75m, man., Furnier, 52dB**
Menge: 0,000 St
DIN 276-18: 346
Leistungsbereiche: 039

**039.60.30.0120 Mob. Trennw., 7,00x2,75m, man., Furnier, 52dB**
Menge: 0,000 St
DIN 276-18: 346
Leistungsbereiche: 039

**039.60.30.0130 Zulage Schlupftür, 1flg, H=2,10m, Furnier**
Menge: 0,000 St
DIN 276-18: 346
Leistungsbereiche: 039

**039.60.30.0140 Zulage Tapetentür, Parkhafen, Furnier**
Menge: 0,000 St
DIN 276-18: 346
Leistungsbereiche: 039

**039.60.30.0150 Mob. Trennw., 5,00x2,75m, man., Furnier, Akustik, 42dB**
Menge: 0,000 St
DIN 276-18: 346
Leistungsbereiche: 039

**039.60.30.0160 Mob. Trennw., 7,00x2,75m, man., Furnier, Akustik, 42dB**
Menge: 0,000 St
DIN 276-18: 346
Leistungsbereiche: 039

**039.60.30.0170 Mob. Trennw., 5,00x2,75m, man., Furnier, Akustik, 52dB**
Menge: 0,000 St
DIN 276-18: 346
Leistungsbereiche: 039

**039.60.30.0180 Mob. Trennw., 7,00x2,75m, man., Furnier, Akustik, 52dB**
Menge: 0,000 St
DIN 276-18: 346
Leistungsbereiche: 039

**039.60.30.0190 Zulage Schlupftür, 1flg, H=2,10m, Furnier, Akustik**
Menge: 0,000 St
DIN 276-18: 346
Leistungsbereiche: 039

**039.60.30.0200 Zulage Tapetentür, Parkhafen, Furnier, Akustik**
Menge: 0,000 St
DIN 276-18: 346
Leistungsbereiche: 039

##### Untertitel 039.60.31 Mobile Trennwand (elektromotorische Bedienung)

**039.60.31.0010 Mobile Trennwand, 5,00x3,00m, elektromotorisch, Furnier**
Menge: 0,000 St
DIN 276-18: 346
Leistungsbereiche: 039

**039.60.31.0020 Zulage Schlupftür, 1flg, H=2,10m, Furnier**
Menge: 0,000 St
DIN 276-18: 346
Leistungsbereiche: 039

**039.60.31.0030 Zulage Tapetentür, Parkhafen, Furnier**
Menge: 0,000 St
DIN 276-18: 346
Leistungsbereiche: 039

**039.60.31.0040 Mobile Trennwand, 5,00x3,00m, elektromotorisch, Furnier, Akustik**
Menge: 0,000 St
DIN 276-18: 346
Leistungsbereiche: 039

**039.60.31.0050 Zulage Schlupftür, 1flg, H=2,10m, Furnier, Akustik**
Menge: 0,000 St
DIN 276-18: 346
Leistungsbereiche: 039

**039.60.31.0060 Zulage Tapetentür, Parkhafen, Furnier, Akustik**
Menge: 0,000 St
DIN 276-18: 346
Leistungsbereiche: 039

**039.60.31.0070 Zulage Parkhafen, beidseitig**
Menge: 0,000 St
DIN 276-18: 346
Leistungsbereiche: 039

**039.60.31.0080 Zulage Abhangkonstrukion, Gewindestangen**
Menge: 0,000 m
DIN 276-18: 346
Leistungsbereiche: 039

**039.60.31.0090 Trennfuge, ≥38dB**
Trennfuge, =38dB
Menge: 0,000 m
DIN 276-18: 346
Leistungsbereiche: 039

##### Untertitel 039.60.40 Horizontale Schiebewände (HSW)

**039.60.40.0010 Decken-UK, H≤0,50m, für HSW-Anlage**
Decken-UK, H=0,50m, für HSW-Anlage
Menge: 0,000 m
DIN 276-18: 346
Leistungsbereiche: 039

**039.60.40.0020 Decken-UK, H≤1,00m, für HSW-Anlage**
Decken-UK, H=1,00m, für HSW-Anlage
Menge: 0,000 m
DIN 276-18: 346
Leistungsbereiche: 039

**039.60.40.0030 Decken-UK, H≤1,50m, für HSW-Anlage**
Decken-UK, H=1,50m, für HSW-Anlage
Menge: 0,000 m
DIN 276-18: 346
Leistungsbereiche: 039

**039.60.40.0040 Decken-UK seitlicher Parkhafen**
Menge: 0,000 m
DIN 276-18: 346
Leistungsbereiche: 039

**039.60.40.0050 Decken-UK Sonderparkhafen**
Menge: 0,000 m
DIN 276-18: 346
Leistungsbereiche: 039

**039.60.40.0060 HSW-Trennwand, 3,00x3,00m, ESG 10mm**
Menge: 0,000 St
DIN 276-18: 346
Leistungsbereiche: 039

**039.60.40.0070 HSW-Trennwand, 5,00x3,00m, ESG 10mm**
Menge: 0,000 St
DIN 276-18: 346
Leistungsbereiche: 039

**039.60.40.0080 HSW-Trennwand, 7,00x3,00m, ESG 10mm**
Menge: 0,000 St
DIN 276-18: 346
Leistungsbereiche: 039

**039.60.40.0090 HSW-Trennwand, 3,00x3,00m, VSG 10mm**
Menge: 0,000 St
DIN 276-18: 346
Leistungsbereiche: 039

**039.60.40.0100 HSW-Trennwand, 5,00x3,00m, VSG 10mm**
Menge: 0,000 St
DIN 276-18: 346
Leistungsbereiche: 039

**039.60.40.0110 HSW-Trennwand, 7,00x3,00m, VSG 10mm**
Menge: 0,000 St
DIN 276-18: 346
Leistungsbereiche: 039

**039.60.40.0120 Zulage Drehtür, abfahrbar, 1flg, H=3,00m, Mittelschloss**
Menge: 0,000 St
DIN 276-18: 346
Leistungsbereiche: 039

**039.60.40.0130 Zulage Drehtür, abfahrbar, 1flg, H=3,00m, Bodenschloss**
Menge: 0,000 St
DIN 276-18: 346
Leistungsbereiche: 039

**039.60.40.0140 Zulage Standardfolierung**
Menge: 0,000 m2
DIN 276-18: 346
Leistungsbereiche: 039

**039.60.40.0150 Zulage individuelle Folierung**
Menge: 0,000 m2
DIN 276-18: 346
Leistungsbereiche: 039

**039.60.40.0160 Zulage Parkhafen als Parknische**
Menge: 0,000 St
DIN 276-18: 346
Leistungsbereiche: 039

**039.60.40.0170 Zulage Parkhafen als Sondersituation**
Menge: 0,000 St
DIN 276-18: 346
Leistungsbereiche: 039

##### Untertitel 039.60.50 Sandwichpaneelelemente

*Hinweis: WÄNDE*

**039.60.50.0010 Sandwichelementwand, PUR, d=200mm**
Menge: 0,000 m2
DIN 276-18: 346
Leistungsbereiche: 039

**039.60.50.0020 Sandwichelementwand, MW, d=200mm**
Menge: 0,000 m2
DIN 276-18: 346
Leistungsbereiche: 039

*Hinweis: DECKE*

**039.60.50.0030 Sandwichelementdecke, PUR, d=200mm**
Menge: 0,000 m2
DIN 276-18: 346
Leistungsbereiche: 039

*Hinweis: AN-/ABSCHLÜSSE*

**039.60.50.0040 Außenecke, Eckprofil**
Menge: 0,000 m
DIN 276-18: 346
Leistungsbereiche: 039

**039.60.50.0050 Innenecke, Eckprofil**
Menge: 0,000 m
DIN 276-18: 346
Leistungsbereiche: 039

**039.60.50.0060 Stirnanschluss, Wand/Wand**
Menge: 0,000 m
DIN 276-18: 346
Leistungsbereiche: 039

**039.60.50.0070 Sockelausbildung, Außenwand**
Menge: 0,000 m
DIN 276-18: 346
Leistungsbereiche: 039

**039.60.50.0080 Sockelausbildung, Innenwand**
Menge: 0,000 m
DIN 276-18: 346
Leistungsbereiche: 039

**039.60.50.0090 Anschluss Wand/Trapezblechdach, quer**
Menge: 0,000 m
DIN 276-18: 346
Leistungsbereiche: 039

**039.60.50.0100 Anschluss Wand/Trapezblechdach, quer, gleitend**
Menge: 0,000 m
DIN 276-18: 346
Leistungsbereiche: 039

**039.60.50.0110 Anschluss Wand/Trapezblechdach, längs**
Menge: 0,000 m
DIN 276-18: 346
Leistungsbereiche: 039

**039.60.50.0120 Anschluss Wand/Trapezblechdach, längs, gleitend**
Menge: 0,000 m
DIN 276-18: 346
Leistungsbereiche: 039

**039.60.50.0130 Anschluss Wand/Decke**
Menge: 0,000 m
DIN 276-18: 346
Leistungsbereiche: 039

**039.60.50.0140 Anschluss Wand/Decke, gleitend**
Menge: 0,000 m
DIN 276-18: 346
Leistungsbereiche: 039

*Hinweis: ÖFFNUNGEN*

**039.60.50.0150 Türöffnung in Paneel, ca. 1,26x2,26m**
Menge: 0,000 St
DIN 276-18: 346
Leistungsbereiche: 039

**039.60.50.0160 Fensteröffnung in Paneel, bis 24,00x1,50m**
Menge: 0,000 St
DIN 276-18: 346
Leistungsbereiche: 039

**039.60.50.0170 Öffnung in Paneel, ca. 2,25x2,75m**
Menge: 0,000 St
DIN 276-18: 346
Leistungsbereiche: 039

**039.60.50.0180 Durchdringungen, rund**
Menge: 0,000 St
DIN 276-18: 346
Leistungsbereiche: 039

**039.60.50.0190 Durchdringungen, eckig**
Menge: 0,000 St
DIN 276-18: 346
Leistungsbereiche: 039

*Hinweis: ZULAGEN/SONSTIGES*

**039.60.50.0200 Zulage lebensmittelverträglich**
Menge: 0,000 m2
DIN 276-18: 346
Leistungsbereiche: 039

**039.60.50.0210 Vertikalfuge Sandwichpaneel**
Menge: 0,000 m
DIN 276-18: 346
Leistungsbereiche: 039

**039.60.50.0220 Laibungs-/Sturzbekleidung**
Menge: 0,000 m
DIN 276-18: 346
Leistungsbereiche: 039

**039.60.50.0230 UK für Laibungsbekleidung**
Menge: 0,000 m
DIN 276-18: 346
Leistungsbereiche: 039

**039.60.50.0240 Kantenschutz, Laibungsbekleidung**
Menge: 0,000 m
DIN 276-18: 346
Leistungsbereiche: 039

**039.60.50.0250 Stützenbekleidung, 4seitig**
Menge: 0,000 St
DIN 276-18: 346
Leistungsbereiche: 039

**039.60.50.0260 Stützenbekleidung, 3seitig**
Menge: 0,000 St
DIN 276-18: 346
Leistungsbereiche: 039

**039.60.50.0270 Stützenbekleidung, 2seitig**
Menge: 0,000 St
DIN 276-18: 346
Leistungsbereiche: 039

**039.60.50.0280 Stahl-UK, Hohlprofil, Sandwichelement**
Menge: 0,000 t
DIN 276-18: 346
Leistungsbereiche: 039

**039.60.50.0290 Stahl-UK, Walzstahl, Sandwichelement**
Menge: 0,000 t
DIN 276-18: 346
Leistungsbereiche: 039

**039.60.50.0300 Anpassen an Rohre/Kanäle**
Menge: 0,000 St
DIN 276-18: 346
Leistungsbereiche: 039

*Hinweis: TÜREN/TORE*

**039.60.50.0310 Gefrierraumtür, 1,26x2,26m**
Menge: 0,000 St
DIN 276-18: 346
Leistungsbereiche: 039

**039.60.50.0320 Gefrierraumschiebetor, 1flg, 2,30x2,50m**
Menge: 0,000 St
DIN 276-18: 346
Leistungsbereiche: 039

**039.60.50.0330 Gefrierrauminnentür, 1,26x2,26m**
Menge: 0,000 St
DIN 276-18: 346
Leistungsbereiche: 039

#### Titel 039.90 Stundenlohnarbeiten

*Hinweis: ABRECHNUNGSHINWEIS Stundenlohnarbeiten*

**039.90.0010 Stundensatz: Fachwerker**
*** Bedarfsposition ohne GB
Menge: 0,000 h
DIN 276-18: 399
Leistungsbereiche: 039

**039.90.0020 Stundensatz: Bauhelfer**
*** Bedarfsposition ohne GB
Menge: 0,000 h
DIN 276-18: 399
Leistungsbereiche: 039

#### Titel 039.99 Kostenberechnungspauschale

**039.99.0010 Kostenberechnungspauschale: Trockenbauarbeiten**
Menge: 0,000 psch
DIN 276-18: 399
Leistungsbereiche: 039

**039.99.0020 Kostenberechnungspauschale: Hohlraum-/Doppelboden**
Menge: 0,000 psch
DIN 276-18: 399
Leistungsbereiche: 039

**039.99.0030 Kostenberechnungspauschale: System-/Sanitärtrennwände**
Menge: 0,000 psch
DIN 276-18: 399
Leistungsbereiche: 039

### Gewerk 044 Grundleitungen

#### Titel 044.01 Planung und Dokumentation

**044.01.0010 Werkstatt- und Montageplanung**
Menge: 0,000 psch
DIN 276-18: 411
Leistungsbereiche: 044

**044.01.0020 Dichtheitsprüfung**
Menge: 0,000 psch
DIN 276-18: 411
Leistungsbereiche: 044

**044.01.0030 Video-Kanalbefahrung**
Menge: 0,000 m
DIN 276-18: 411
Leistungsbereiche: 044

**044.01.0040 Dokumentation/Revisionsunterlagen**
Menge: 0,000 psch
DIN 276-18: 411
Leistungsbereiche: 044

#### Titel 044.02 Erdarbeiten und Verbau

**044.02.0010 Rohrgrabenaushub, 0,00<1,25m**
Menge: 0,000 m
DIN 276-18: 311
Leistungsbereiche: 044

**044.02.0020 Rohrgrabenaushub, 1,25<1,75m, Verbau**
Menge: 0,000 m
DIN 276-18: 311
Leistungsbereiche: 044

**044.02.0030 Rohrgrabenaushub, 1,75<2,50m, Verbau**
Menge: 0,000 m
DIN 276-18: 311
Leistungsbereiche: 044

**044.02.0040 Rohrgrabenaushub, Handschachtung**
Menge: 0,000 m3
DIN 276-18: 311
Leistungsbereiche: 044

**044.02.0050 Verfüllung Rohrgräben Liefermaterial**
Menge: 0,000 m3
DIN 276-18: 311
Leistungsbereiche: 044

**044.02.0060 Rohrbettung, Sand**
Menge: 0,000 m
DIN 276-18: 311
Leistungsbereiche: 044

#### Titel 044.03 KG-Rohrsystem

*Hinweis: ROHRE*

**044.03.0010 KG-Rohr, DN100, Bettung**
Menge: 0,000 m
DIN 276-18: 411
Leistungsbereiche: 044

**044.03.0020 KG-Rohr, DN125, Bettung**
Menge: 0,000 m
DIN 276-18: 411
Leistungsbereiche: 044

**044.03.0030 KG-Rohr, DN150, Bettung**
Menge: 0,000 m
DIN 276-18: 411
Leistungsbereiche: 044

**044.03.0040 KG-Rohr, DN200, Bettung**
Menge: 0,000 m
DIN 276-18: 411
Leistungsbereiche: 044

**044.03.0050 KG-Rohr, DN250, Bettung**
Menge: 0,000 m
DIN 276-18: 411
Leistungsbereiche: 044

*Hinweis: FORMTEILE*

*Hinweis: Bögen*

**044.03.0060 Bogen, 15-45°, DN100**
Menge: 0,000 St
DIN 276-18: 411
Leistungsbereiche: 044

**044.03.0070 Bogen, 15-45°, DN125**
Menge: 0,000 St
DIN 276-18: 411
Leistungsbereiche: 044

**044.03.0080 Bogen, 15-45°, DN150**
Menge: 0,000 St
DIN 276-18: 411
Leistungsbereiche: 044

**044.03.0090 Bogen, 15-45°, DN200**
Menge: 0,000 St
DIN 276-18: 411
Leistungsbereiche: 044

**044.03.0100 Bogen, 15-45°, DN250**
Menge: 0,000 St
DIN 276-18: 411
Leistungsbereiche: 044

*Hinweis: Abzweige*

**044.03.0110 Abzweig, 45°, DN100/100**
Menge: 0,000 St
DIN 276-18: 411
Leistungsbereiche: 044

**044.03.0120 Abzweig, 45°, DN125/100**
Menge: 0,000 St
DIN 276-18: 411
Leistungsbereiche: 044

**044.03.0130 Abzweig, 45°, DN125/125**
Menge: 0,000 St
DIN 276-18: 411
Leistungsbereiche: 044

**044.03.0140 Abzweig, 45°, DN150/100**
Menge: 0,000 St
DIN 276-18: 411
Leistungsbereiche: 044

**044.03.0150 Abzweig, 45°, DN150/125**
Menge: 0,000 St
DIN 276-18: 411
Leistungsbereiche: 044

**044.03.0160 Abzweig, 45°, DN150/150**
Menge: 0,000 St
DIN 276-18: 411
Leistungsbereiche: 044

**044.03.0170 Abzweig, 45°, DN200/100**
Menge: 0,000 St
DIN 276-18: 411
Leistungsbereiche: 044

**044.03.0180 Abzweig, 45°, DN200/150**
Menge: 0,000 St
DIN 276-18: 411
Leistungsbereiche: 044

**044.03.0190 Abzweig, 45°, DN200/200**
Menge: 0,000 St
DIN 276-18: 411
Leistungsbereiche: 044

**044.03.0200 Abzweig, 45°, DN250/150**
Menge: 0,000 St
DIN 276-18: 411
Leistungsbereiche: 044

**044.03.0210 Abzweig, 45°, DN250/200**
Menge: 0,000 St
DIN 276-18: 411
Leistungsbereiche: 044

**044.03.0220 Abzweig, 45°, DN250/250**
Menge: 0,000 St
DIN 276-18: 411
Leistungsbereiche: 044

*Hinweis: Reduzierstücke*

**044.03.0230 Reduzierstück, DN125/100**
Menge: 0,000 St
DIN 276-18: 411
Leistungsbereiche: 044

**044.03.0240 Reduzierstück, DN150/100**
Menge: 0,000 St
DIN 276-18: 411
Leistungsbereiche: 044

**044.03.0250 Reduzierstück, DN150/125**
Menge: 0,000 St
DIN 276-18: 411
Leistungsbereiche: 044

**044.03.0260 Reduzierstück, DN200/150**
Menge: 0,000 St
DIN 276-18: 411
Leistungsbereiche: 044

**044.03.0270 Reduzierstück, DN250/150**
Menge: 0,000 St
DIN 276-18: 411
Leistungsbereiche: 044

*Hinweis: Überschiebmuffe*

**044.03.0280 Überschiebmuffe, DN100**
Menge: 0,000 St
DIN 276-18: 411
Leistungsbereiche: 044

**044.03.0290 Überschiebmuffe, DN125**
Menge: 0,000 St
DIN 276-18: 411
Leistungsbereiche: 044

**044.03.0300 Überschiebmuffe, DN150**
Menge: 0,000 St
DIN 276-18: 411
Leistungsbereiche: 044

**044.03.0310 Überschiebmuffe, DN200**
Menge: 0,000 St
DIN 276-18: 411
Leistungsbereiche: 044

**044.03.0320 Überschiebmuffe, DN250**
Menge: 0,000 St
DIN 276-18: 411
Leistungsbereiche: 044

*Hinweis: Doppelsteckmuffe*

**044.03.0330 Doppelsteckmuffe, DN100**
Menge: 0,000 St
DIN 276-18: 411
Leistungsbereiche: 044

**044.03.0340 Doppelsteckmuffe, DN125**
Menge: 0,000 St
DIN 276-18: 411
Leistungsbereiche: 044

**044.03.0350 Doppelsteckmuffe, DN150**
Menge: 0,000 St
DIN 276-18: 411
Leistungsbereiche: 044

**044.03.0360 Doppelsteckmuffe, DN200**
Menge: 0,000 St
DIN 276-18: 411
Leistungsbereiche: 044

**044.03.0370 Doppelsteckmuffe, DN250**
Menge: 0,000 St
DIN 276-18: 411
Leistungsbereiche: 044

*Hinweis: Reinigungsrohr*

**044.03.0380 Reinigungsrohr, DN100, rund**
Menge: 0,000 St
DIN 276-18: 411
Leistungsbereiche: 044

**044.03.0390 Reinigungsrohr, DN125, rund**
Menge: 0,000 St
DIN 276-18: 411
Leistungsbereiche: 044

**044.03.0400 Reinigungsrohr, DN150, rund**
Menge: 0,000 St
DIN 276-18: 411
Leistungsbereiche: 044

**044.03.0410 Reinigungsrohr, DN200, rund**
Menge: 0,000 St
DIN 276-18: 411
Leistungsbereiche: 044

**044.03.0420 Reinigungsrohr, DN100, eckig**
Menge: 0,000 St
DIN 276-18: 411
Leistungsbereiche: 044

**044.03.0430 Reinigungsrohr, DN125, eckig**
Menge: 0,000 St
DIN 276-18: 411
Leistungsbereiche: 044

**044.03.0440 Reinigungsrohr, DN150, eckig**
Menge: 0,000 St
DIN 276-18: 411
Leistungsbereiche: 044

**044.03.0450 Reinigungsrohr, DN200, eckig**
Menge: 0,000 St
DIN 276-18: 411
Leistungsbereiche: 044

**044.03.0460 Reinigungsrohr, DN250, eckig**
Menge: 0,000 St
DIN 276-18: 411
Leistungsbereiche: 044

*Hinweis: Rückstauverschlüsse*

**044.03.0470 Rückstauverschluss, DN100**
Menge: 0,000 St
DIN 276-18: 411
Leistungsbereiche: 044

**044.03.0480 Rückstauverschluss, DN125**
Menge: 0,000 St
DIN 276-18: 411
Leistungsbereiche: 044

**044.03.0490 Rückstauverschluss, DN150**
Menge: 0,000 St
DIN 276-18: 411
Leistungsbereiche: 044

**044.03.0500 Rückstauverschluss, DN200**
Menge: 0,000 St
DIN 276-18: 411
Leistungsbereiche: 044

*Hinweis: WU-Dichtungskragen*

**044.03.0510 WU-Dichtungskragen, DN100**
Menge: 0,000 St
DIN 276-18: 411
Leistungsbereiche: 044

**044.03.0520 WU-Dichtungskragen, DN125**
Menge: 0,000 St
DIN 276-18: 411
Leistungsbereiche: 044

**044.03.0530 WU-Dichtungskragen, DN150**
Menge: 0,000 St
DIN 276-18: 411
Leistungsbereiche: 044

**044.03.0540 WU-Dichtungskragen, DN200**
Menge: 0,000 St
DIN 276-18: 411
Leistungsbereiche: 044

**044.03.0550 WU-Dichtungskragen, DN250**
Menge: 0,000 St
DIN 276-18: 411
Leistungsbereiche: 044

*Hinweis: Futterrohre*

**044.03.0560 Faserzement-Futterrohr, DN100**
Menge: 0,000 St
DIN 276-18: 411
Leistungsbereiche: 044

**044.03.0570 Faserzement-Futterrohr, DN125**
Menge: 0,000 St
DIN 276-18: 411
Leistungsbereiche: 044

**044.03.0580 Faserzement-Futterrohr, DN150**
Menge: 0,000 St
DIN 276-18: 411
Leistungsbereiche: 044

**044.03.0590 Faserzement-Futterrohr, DN200**
Menge: 0,000 St
DIN 276-18: 411
Leistungsbereiche: 044

**044.03.0600 Faserzement-Futterrohr, DN250**
Menge: 0,000 St
DIN 276-18: 411
Leistungsbereiche: 044

#### Titel 044.04 KG-2000-Rohrsystem

*Hinweis: ROHRE*

**044.04.0010 KG-2000-Rohr, DN100, Bettung**
Menge: 0,000 m
DIN 276-18: 411
Leistungsbereiche: 044

**044.04.0020 KG-2000-Rohr, DN125, Bettung**
Menge: 0,000 m
DIN 276-18: 411
Leistungsbereiche: 044

**044.04.0030 KG-2000-Rohr, DN150, Bettung**
Menge: 0,000 m
DIN 276-18: 411
Leistungsbereiche: 044

**044.04.0040 KG-2000-Rohr, DN200, Bettung**
Menge: 0,000 m
DIN 276-18: 411
Leistungsbereiche: 044

**044.04.0050 KG-2000-Rohr, DN250, Bettung**
Menge: 0,000 m
DIN 276-18: 411
Leistungsbereiche: 044

*Hinweis: FORMTEILE*

*Hinweis: Bögen*

**044.04.0060 Bogen, 15-45°, DN100**
Menge: 0,000 St
DIN 276-18: 411
Leistungsbereiche: 044

**044.04.0070 Bogen, 15-45°, DN125**
Menge: 0,000 St
DIN 276-18: 411
Leistungsbereiche: 044

**044.04.0080 Bogen, 15-45°, DN150**
Menge: 0,000 St
DIN 276-18: 411
Leistungsbereiche: 044

**044.04.0090 Bogen, 15-45°, DN200**
Menge: 0,000 St
DIN 276-18: 411
Leistungsbereiche: 044

**044.04.0100 Bogen, 15-45°, DN250**
Menge: 0,000 St
DIN 276-18: 411
Leistungsbereiche: 044

*Hinweis: Abzweige*

**044.04.0110 Abzweig, 45°, DN100/100**
Menge: 0,000 St
DIN 276-18: 411
Leistungsbereiche: 044

**044.04.0120 Abzweig, 45°, DN125/100**
Menge: 0,000 St
DIN 276-18: 411
Leistungsbereiche: 044

**044.04.0130 Abzweig, 45°, DN125/125**
Menge: 0,000 St
DIN 276-18: 411
Leistungsbereiche: 044

**044.04.0140 Abzweig, 45°, DN150/100**
Menge: 0,000 St
DIN 276-18: 411
Leistungsbereiche: 044

**044.04.0150 Abzweig, 45°, DN150/125**
Menge: 0,000 St
DIN 276-18: 411
Leistungsbereiche: 044

**044.04.0160 Abzweig, 45°, DN150/150**
Menge: 0,000 St
DIN 276-18: 411
Leistungsbereiche: 044

**044.04.0170 Abzweig, 45°, DN200/100**
Menge: 0,000 St
DIN 276-18: 411
Leistungsbereiche: 044

**044.04.0180 Abzweig, 45°, DN200/150**
Menge: 0,000 St
DIN 276-18: 411
Leistungsbereiche: 044

**044.04.0190 Abzweig, 45°, DN200/200**
Menge: 0,000 St
DIN 276-18: 411
Leistungsbereiche: 044

**044.04.0200 Abzweig, 45°, DN250/150**
Menge: 0,000 St
DIN 276-18: 411
Leistungsbereiche: 044

**044.04.0210 Abzweig, 45°, DN250/200**
Menge: 0,000 St
DIN 276-18: 411
Leistungsbereiche: 044

**044.04.0220 Abzweig, 45°, DN250/250**
Menge: 0,000 St
DIN 276-18: 411
Leistungsbereiche: 044

*Hinweis: Reduzierstücke*

**044.04.0230 Reduzierstück, DN125/100**
Menge: 0,000 St
DIN 276-18: 411
Leistungsbereiche: 044

**044.04.0240 Reduzierstück, DN150/100**
Menge: 0,000 St
DIN 276-18: 411
Leistungsbereiche: 044

**044.04.0250 Reduzierstück, DN150/125**
Menge: 0,000 St
DIN 276-18: 411
Leistungsbereiche: 044

**044.04.0260 Reduzierstück, DN200/150**
Menge: 0,000 St
DIN 276-18: 411
Leistungsbereiche: 044

**044.04.0270 Reduzierstück, DN250/200**
Menge: 0,000 St
DIN 276-18: 411
Leistungsbereiche: 044

*Hinweis: Überschiebmuffe*

**044.04.0280 Überschiebmuffe, DN100**
Menge: 0,000 St
DIN 276-18: 411
Leistungsbereiche: 044

**044.04.0290 Überschiebmuffe, DN125**
Menge: 0,000 St
DIN 276-18: 411
Leistungsbereiche: 044

**044.04.0300 Überschiebmuffe, DN150**
Menge: 0,000 St
DIN 276-18: 411
Leistungsbereiche: 044

**044.04.0310 Überschiebmuffe, DN200**
Menge: 0,000 St
DIN 276-18: 411
Leistungsbereiche: 044

**044.04.0320 Überschiebmuffe, DN250**
Menge: 0,000 St
DIN 276-18: 411
Leistungsbereiche: 044

*Hinweis: Doppelsteckmuffe*

**044.04.0330 Doppelsteckmuffe, DN100**
Menge: 0,000 St
DIN 276-18: 411
Leistungsbereiche: 044

**044.04.0340 Doppelsteckmuffe, DN125**
Menge: 0,000 St
DIN 276-18: 411
Leistungsbereiche: 044

**044.04.0350 Doppelsteckmuffe, DN150**
Menge: 0,000 St
DIN 276-18: 411
Leistungsbereiche: 044

**044.04.0360 Doppelsteckmuffe, DN200**
Menge: 0,000 St
DIN 276-18: 411
Leistungsbereiche: 044

**044.04.0370 Doppelsteckmuffe, DN250**
Menge: 0,000 St
DIN 276-18: 411
Leistungsbereiche: 044

*Hinweis: Reinigungsrohr*

**044.04.0380 Reinigungsrohr, DN100, eckig**
Menge: 0,000 St
DIN 276-18: 411
Leistungsbereiche: 044

**044.04.0390 Reinigungsrohr, DN125, eckig**
Menge: 0,000 St
DIN 276-18: 411
Leistungsbereiche: 044

**044.04.0400 Reinigungsrohr, DN150, eckig**
Menge: 0,000 St
DIN 276-18: 411
Leistungsbereiche: 044

**044.04.0410 Reinigungsrohr, DN200, eckig**
Menge: 0,000 St
DIN 276-18: 411
Leistungsbereiche: 044

*Hinweis: Rückstauverschlüsse*

**044.04.0420 Rückstauverschluss, DN100**
Menge: 0,000 St
DIN 276-18: 411
Leistungsbereiche: 044

**044.04.0430 Rückstauverschluss, DN125**
Menge: 0,000 St
DIN 276-18: 411
Leistungsbereiche: 044

**044.04.0440 Rückstauverschluss, DN150**
Menge: 0,000 St
DIN 276-18: 411
Leistungsbereiche: 044

**044.04.0450 Rückstauverschluss, DN200**
Menge: 0,000 St
DIN 276-18: 411
Leistungsbereiche: 044

*Hinweis: WU-Dichtungskragen*

**044.04.0460 WU-Dichtungskragen, DN100**
Menge: 0,000 St
DIN 276-18: 411
Leistungsbereiche: 044

**044.04.0470 WU-Dichtungskragen, DN125**
Menge: 0,000 St
DIN 276-18: 411
Leistungsbereiche: 044

**044.04.0480 WU-Dichtungskragen, DN150**
Menge: 0,000 St
DIN 276-18: 411
Leistungsbereiche: 044

**044.04.0490 WU-Dichtungskragen, DN200**
Menge: 0,000 St
DIN 276-18: 411
Leistungsbereiche: 044

**044.04.0500 WU-Dichtungskragen, DN250**
Menge: 0,000 St
DIN 276-18: 411
Leistungsbereiche: 044

*Hinweis: Futterrohre*

**044.04.0510 Faserzement-Futterrohr, DN100**
Menge: 0,000 St
DIN 276-18: 411
Leistungsbereiche: 044

**044.04.0520 Faserzement-Futterrohr, DN125**
Menge: 0,000 St
DIN 276-18: 411
Leistungsbereiche: 044

**044.04.0530 Faserzement-Futterrohr, DN150**
Menge: 0,000 St
DIN 276-18: 411
Leistungsbereiche: 044

**044.04.0540 Faserzement-Futterrohr, DN200**
Menge: 0,000 St
DIN 276-18: 411
Leistungsbereiche: 044

**044.04.0550 Faserzement-Futterrohr, DN250**
Menge: 0,000 St
DIN 276-18: 411
Leistungsbereiche: 044

#### Titel 044.05 SML-Rohrsystem

*Hinweis: ROHRE*

**044.05.0010 SML-Rohr, DN100, Bettung**
Menge: 0,000 m
DIN 276-18: 411
Leistungsbereiche: 044

**044.05.0020 SML-Rohr, DN125, Bettung**
Menge: 0,000 m
DIN 276-18: 411
Leistungsbereiche: 044

**044.05.0030 SML-Rohr, DN150, Bettung**
Menge: 0,000 m
DIN 276-18: 411
Leistungsbereiche: 044

**044.05.0040 SML-Rohr, DN200, Bettung**
Menge: 0,000 m
DIN 276-18: 411
Leistungsbereiche: 044

**044.05.0050 SML-Rohr, DN250, Bettung**
Menge: 0,000 m
DIN 276-18: 411
Leistungsbereiche: 044

*Hinweis: FORMTEILE*

*Hinweis: Bögen*

**044.05.0060 Bogen, 15-45°, DN100**
Menge: 0,000 St
DIN 276-18: 411
Leistungsbereiche: 044

**044.05.0070 Bogen, 15-45°, DN125**
Menge: 0,000 St
DIN 276-18: 411
Leistungsbereiche: 044

**044.05.0080 Bogen, 15-45°, DN150**
Menge: 0,000 St
DIN 276-18: 411
Leistungsbereiche: 044

**044.05.0090 Bogen, 15-45°, DN200**
Menge: 0,000 St
DIN 276-18: 411
Leistungsbereiche: 044

**044.05.0100 Bogen, 15-45°, DN250**
Menge: 0,000 St
DIN 276-18: 411
Leistungsbereiche: 044

*Hinweis: Abzweige*

**044.05.0110 Abzweig, 45°, DN100/100**
Menge: 0,000 St
DIN 276-18: 411
Leistungsbereiche: 044

**044.05.0120 Abzweig, 45°, DN125/100**
Menge: 0,000 St
DIN 276-18: 411
Leistungsbereiche: 044

**044.05.0130 Abzweig, 45°, DN125/125**
Menge: 0,000 St
DIN 276-18: 411
Leistungsbereiche: 044

**044.05.0140 Abzweig, 45°, DN150/100**
Menge: 0,000 St
DIN 276-18: 411
Leistungsbereiche: 044

**044.05.0150 Abzweig, 45°, DN150/125**
Menge: 0,000 St
DIN 276-18: 411
Leistungsbereiche: 044

**044.05.0160 Abzweig, 45°, DN150/150**
Menge: 0,000 St
DIN 276-18: 411
Leistungsbereiche: 044

**044.05.0170 Abzweig, 45°, DN200/100**
Menge: 0,000 St
DIN 276-18: 411
Leistungsbereiche: 044

**044.05.0180 Abzweig, 45°, DN200/150**
Menge: 0,000 St
DIN 276-18: 411
Leistungsbereiche: 044

**044.05.0190 Abzweig, 45°, DN200/200**
Menge: 0,000 St
DIN 276-18: 411
Leistungsbereiche: 044

**044.05.0200 Abzweig, 45°, DN250/150**
Menge: 0,000 St
DIN 276-18: 411
Leistungsbereiche: 044

**044.05.0210 Abzweig, 45°, DN250/200**
Menge: 0,000 St
DIN 276-18: 411
Leistungsbereiche: 044

**044.05.0220 Abzweig, 45°, DN250/250**
Menge: 0,000 St
DIN 276-18: 411
Leistungsbereiche: 044

*Hinweis: Reduzierstücke*

**044.05.0230 Reduzierstück, DN200/150**
Menge: 0,000 St
DIN 276-18: 411
Leistungsbereiche: 044

**044.05.0240 Reduzierstück, DN125/100**
Menge: 0,000 St
DIN 276-18: 411
Leistungsbereiche: 044

**044.05.0250 Reduzierstück, DN150/100**
Menge: 0,000 St
DIN 276-18: 411
Leistungsbereiche: 044

**044.05.0260 Reduzierstück, DN150/125**
Menge: 0,000 St
DIN 276-18: 411
Leistungsbereiche: 044

**044.05.0270 Reduzierstück, DN200/125**
Menge: 0,000 St
DIN 276-18: 411
Leistungsbereiche: 044

*Hinweis: Reinigungsrohr*

**044.05.0280 Reinigungsrohr, DN100, rund**
Menge: 0,000 St
DIN 276-18: 411
Leistungsbereiche: 044

**044.05.0290 Reinigungsrohr, DN100, eckig**
Menge: 0,000 St
DIN 276-18: 411
Leistungsbereiche: 044

**044.05.0300 Reinigungsrohr, DN125, eckig**
Menge: 0,000 St
DIN 276-18: 411
Leistungsbereiche: 044

**044.05.0310 Reinigungsrohr, DN150, eckig**
Menge: 0,000 St
DIN 276-18: 411
Leistungsbereiche: 044

**044.05.0320 Reinigungsrohr, DN200, eckig**
Menge: 0,000 St
DIN 276-18: 411
Leistungsbereiche: 044

**044.05.0330 Reinigungsrohr, DN250-300, eckig**
Menge: 0,000 St
DIN 276-18: 411
Leistungsbereiche: 044

*Hinweis: VERBINDER*

**044.05.0340 CV-Verbinder, DN50-125**
Menge: 0,000 St
DIN 276-18: 411
Leistungsbereiche: 044

**044.05.0350 CV-Verbinder, DN150-200**
Menge: 0,000 St
DIN 276-18: 411
Leistungsbereiche: 044

**044.05.0360 Rapid-Verbinder, DN50-125**
Menge: 0,000 St
DIN 276-18: 411
Leistungsbereiche: 044

**044.05.0370 Rapid-Verbinder, DN150-200**
Menge: 0,000 St
DIN 276-18: 411
Leistungsbereiche: 044

**044.05.0380 Zulage Verbinder, Innendruckbelastung, DN50-100**
Menge: 0,000 St
DIN 276-18: 411
Leistungsbereiche: 044

**044.05.0390 Zulage Verbinder, Innendruckbelastung, DN125-150**
Menge: 0,000 St
DIN 276-18: 411
Leistungsbereiche: 044

**044.05.0400 Zulage Verbinder, Innendruckbelastung, DN200**
Menge: 0,000 St
DIN 276-18: 411
Leistungsbereiche: 044

*Hinweis: SONSTIGES*

*Hinweis: Dichtungseinsatz*

**044.05.0410 Dichtungseinsatz, WU-Beton, DN100**
Menge: 0,000 St
DIN 276-18: 411
Leistungsbereiche: 044

**044.05.0420 Dichtungseinsatz, WU-Beton, DN125**
Menge: 0,000 St
DIN 276-18: 411
Leistungsbereiche: 044

**044.05.0430 Dichtungseinsatz, WU-Beton, DN150**
Menge: 0,000 St
DIN 276-18: 411
Leistungsbereiche: 044

**044.05.0440 Dichtungseinsatz, WU-Beton, DN100, drückendes Wasser**
Menge: 0,000 St
DIN 276-18: 411
Leistungsbereiche: 044

**044.05.0450 Dichtungseinsatz, WU-Beton, DN125, drückendes Wasser**
Menge: 0,000 St
DIN 276-18: 411
Leistungsbereiche: 044

**044.05.0460 Dichtungseinsatz, WU-Beton, DN150, drückendes Wasser**
Menge: 0,000 St
DIN 276-18: 411
Leistungsbereiche: 044

*Hinweis: Futterrohre*

**044.05.0470 Faserzement-Futterrohr, DN100**
Menge: 0,000 St
DIN 276-18: 411
Leistungsbereiche: 044

**044.05.0480 Faserzement-Futterrohr, DN125**
Menge: 0,000 St
DIN 276-18: 411
Leistungsbereiche: 044

**044.05.0490 Faserzement-Futterrohr, DN150**
Menge: 0,000 St
DIN 276-18: 411
Leistungsbereiche: 044

**044.05.0500 Faserzement-Futterrohr, DN200**
Menge: 0,000 St
DIN 276-18: 411
Leistungsbereiche: 044

**044.05.0510 Faserzement-Futterrohr, DN250**
Menge: 0,000 St
DIN 276-18: 411
Leistungsbereiche: 044

#### Titel 044.06 Edelstahl-Rohrsystem

*Hinweis: ROHRE*

**044.06.0010 Edelstahl-Rohr, DN100, Bettung**
Menge: 0,000 m
DIN 276-18: 411
Leistungsbereiche: 044

**044.06.0020 Edelstahl-Rohr, DN125, Bettung**
Menge: 0,000 m
DIN 276-18: 411
Leistungsbereiche: 044

**044.06.0030 Edelstahl-Rohr, DN150, Bettung**
Menge: 0,000 m
DIN 276-18: 411
Leistungsbereiche: 044

**044.06.0040 Edelstahl-Rohr, DN200, Bettung**
Menge: 0,000 m
DIN 276-18: 411
Leistungsbereiche: 044

**044.06.0050 Edelstahl-Rohr, DN250, Bettung**
Menge: 0,000 m
DIN 276-18: 411
Leistungsbereiche: 044

*Hinweis: FORMTEILE*

*Hinweis: Bögen*

**044.06.0060 Bogen, 15-45°, DN100**
Menge: 0,000 St
DIN 276-18: 411
Leistungsbereiche: 044

**044.06.0070 Bogen, 15-45°, DN125**
Menge: 0,000 St
DIN 276-18: 411
Leistungsbereiche: 044

**044.06.0080 Bogen, 15-45°, DN150**
Menge: 0,000 St
DIN 276-18: 411
Leistungsbereiche: 044

**044.06.0090 Bogen, 15-45°, DN200**
Menge: 0,000 St
DIN 276-18: 411
Leistungsbereiche: 044

**044.06.0100 Bogen, 15-45°, DN250**
Menge: 0,000 St
DIN 276-18: 411
Leistungsbereiche: 044

*Hinweis: Abzweige*

**044.06.0110 Abzweig, 45°, DN100/100**
Menge: 0,000 St
DIN 276-18: 411
Leistungsbereiche: 044

**044.06.0120 Abzweig, 45°, DN125/100**
Menge: 0,000 St
DIN 276-18: 411
Leistungsbereiche: 044

**044.06.0130 Abzweig, 45°, DN125/125**
Menge: 0,000 St
DIN 276-18: 411
Leistungsbereiche: 044

**044.06.0140 Abzweig, 45°, DN150/100**
Menge: 0,000 St
DIN 276-18: 411
Leistungsbereiche: 044

**044.06.0150 Abzweig, 45°, DN150/125**
Menge: 0,000 St
DIN 276-18: 411
Leistungsbereiche: 044

**044.06.0160 Abzweig, 45°, DN150/150**
Menge: 0,000 St
DIN 276-18: 411
Leistungsbereiche: 044

**044.06.0170 Abzweig, 45°, DN200/100**
Menge: 0,000 St
DIN 276-18: 411
Leistungsbereiche: 044

**044.06.0180 Abzweig, 45°, DN200/150**
Menge: 0,000 St
DIN 276-18: 411
Leistungsbereiche: 044

**044.06.0190 Abzweig, 45°, DN200/200**
Menge: 0,000 St
DIN 276-18: 411
Leistungsbereiche: 044

**044.06.0200 Abzweig, 45°, DN250/100**
Menge: 0,000 St
DIN 276-18: 411
Leistungsbereiche: 044

**044.06.0210 Abzweig, 45°, DN250/150**
Menge: 0,000 St
DIN 276-18: 411
Leistungsbereiche: 044

**044.06.0220 Abzweig, 45°, DN250/250**
Menge: 0,000 St
DIN 276-18: 411
Leistungsbereiche: 044

*Hinweis: Reduzierstücke*

**044.06.0230 Reduzierstück, DN125/100**
Menge: 0,000 St
DIN 276-18: 411
Leistungsbereiche: 044

**044.06.0240 Reduzierstück, DN150/100**
Menge: 0,000 St
DIN 276-18: 411
Leistungsbereiche: 044

**044.06.0250 Reduzierstück, DN150/125**
Menge: 0,000 St
DIN 276-18: 411
Leistungsbereiche: 044

**044.06.0260 Reduzierstück, DN200/150**
Menge: 0,000 St
DIN 276-18: 411
Leistungsbereiche: 044

**044.06.0270 Reduzierstück, DN250/200**
Menge: 0,000 St
DIN 276-18: 411
Leistungsbereiche: 044

*Hinweis: Überschiebmuffe*

**044.06.0280 Überschiebmuffe, DN100**
Menge: 0,000 St
DIN 276-18: 411
Leistungsbereiche: 044

**044.06.0290 Überschiebmuffe, DN125**
Menge: 0,000 St
DIN 276-18: 411
Leistungsbereiche: 044

**044.06.0300 Überschiebmuffe, DN150**
Menge: 0,000 St
DIN 276-18: 411
Leistungsbereiche: 044

**044.06.0310 Überschiebmuffe, DN200**
Menge: 0,000 St
DIN 276-18: 411
Leistungsbereiche: 044

**044.06.0320 Überschiebmuffe, DN250**
Menge: 0,000 St
DIN 276-18: 411
Leistungsbereiche: 044

*Hinweis: Doppelsteckmuffe*

**044.06.0330 Doppelsteckmuffe, DN100**
Menge: 0,000 St
DIN 276-18: 411
Leistungsbereiche: 044

**044.06.0340 Doppelsteckmuffe, DN125**
Menge: 0,000 St
DIN 276-18: 411
Leistungsbereiche: 044

**044.06.0350 Doppelsteckmuffe, DN150**
Menge: 0,000 St
DIN 276-18: 411
Leistungsbereiche: 044

**044.06.0360 Doppelsteckmuffe, DN200**
Menge: 0,000 St
DIN 276-18: 411
Leistungsbereiche: 044

**044.06.0370 Doppelsteckmuffe, DN250**
Menge: 0,000 St
DIN 276-18: 411
Leistungsbereiche: 044

*Hinweis: Reinigungsrohr*

**044.06.0380 Reinigungsrohr, DN100, rund**
Menge: 0,000 St
DIN 276-18: 411
Leistungsbereiche: 044

**044.06.0390 Reinigungsrohr, DN125, rund**
Menge: 0,000 St
DIN 276-18: 411
Leistungsbereiche: 044

**044.06.0400 Reinigungsrohr, DN150, rund**
Menge: 0,000 St
DIN 276-18: 411
Leistungsbereiche: 044

**044.06.0410 Reinigungsrohr, DN200, rund**
Menge: 0,000 St
DIN 276-18: 411
Leistungsbereiche: 044

**044.06.0420 Reinigungsrohr, DN250, rund**
Menge: 0,000 St
DIN 276-18: 411
Leistungsbereiche: 044

*Hinweis: SONSTIGES*

**044.06.0430 Steckmuffensicherung, 2tlg, DN100**
Menge: 0,000 St
DIN 276-18: 411
Leistungsbereiche: 044

**044.06.0440 Steckmuffensicherung, 2tlg, DN150**
Menge: 0,000 St
DIN 276-18: 411
Leistungsbereiche: 044

**044.06.0450 Steckmuffensicherung, 2tlg, DN125**
Menge: 0,000 St
DIN 276-18: 411
Leistungsbereiche: 044

**044.06.0460 Steckmuffensicherung, 2tlg, DN200**
Menge: 0,000 St
DIN 276-18: 411
Leistungsbereiche: 044

**044.06.0470 Steckmuffensicherung, 2tlg, DN250**
Menge: 0,000 St
DIN 276-18: 411
Leistungsbereiche: 044

*Hinweis: Futterrohre*

**044.06.0480 Faserzement-Futterrohr, DN100**
Menge: 0,000 St
DIN 276-18: 411
Leistungsbereiche: 044

**044.06.0490 Faserzement-Futterrohr, DN125**
Menge: 0,000 St
DIN 276-18: 411
Leistungsbereiche: 044

**044.06.0500 Faserzement-Futterrohr, DN150**
Menge: 0,000 St
DIN 276-18: 411
Leistungsbereiche: 044

**044.06.0510 Faserzement-Futterrohr, DN200**
Menge: 0,000 St
DIN 276-18: 411
Leistungsbereiche: 044

**044.06.0520 Faserzement-Futterrohr, DN250**
Menge: 0,000 St
DIN 276-18: 411
Leistungsbereiche: 044

#### Titel 044.07 Betonschächte

**044.07.0010 Schachtunterteile, DN1000, rund**
Menge: 0,000 St
DIN 276-18: 411
Leistungsbereiche: 044

**044.07.0020 Schachtring, DN1000, H=25cm**
Menge: 0,000 St
DIN 276-18: 411
Leistungsbereiche: 044

**044.07.0030 Schachtring, DN1000, H=50cm**
Menge: 0,000 St
DIN 276-18: 411
Leistungsbereiche: 044

**044.07.0040 Schachtring, DN1000, H=75cm**
Menge: 0,000 St
DIN 276-18: 411
Leistungsbereiche: 044

**044.07.0050 Schachtring, DN1000, H=100cm**
Menge: 0,000 St
DIN 276-18: 411
Leistungsbereiche: 044

**044.07.0060 Schachtkonus, DN1000**
Menge: 0,000 St
DIN 276-18: 411
Leistungsbereiche: 044

**044.07.0070 Steigeisen, nachträglich**
Menge: 0,000 St
DIN 276-18: 411
Leistungsbereiche: 044

**044.07.0080 Zulage Steigbügel**
Menge: 0,000 St
DIN 276-18: 411
Leistungsbereiche: 044

**044.07.0090 Zulage Edelstahlsteigbügel**
Menge: 0,000 St
DIN 276-18: 411
Leistungsbereiche: 044

**044.07.0100 Auflagerringe/Ausgleichsringe, DN800**
Menge: 0,000 St
DIN 276-18: 411
Leistungsbereiche: 044

**044.07.0110 Auflagerringe/Ausgleichsringe, DN800, glatt**
Menge: 0,000 St
DIN 276-18: 411
Leistungsbereiche: 044

**044.07.0120 Auflagerringe/Ausgleichsringe, DN800**
Menge: 0,000 St
DIN 276-18: 411
Leistungsbereiche: 044

**044.07.0130 Übergangsplatte, DN1000**
Menge: 0,000 St
DIN 276-18: 411
Leistungsbereiche: 044

**044.07.0140 Abdeckplatten, DN625**
Menge: 0,000 St
DIN 276-18: 411
Leistungsbereiche: 044

**044.07.0150 Abdeckplatten, DN800**
Menge: 0,000 St
DIN 276-18: 411
Leistungsbereiche: 044

**044.07.0160 Schachtabdeckung, rund, Beton**
Menge: 0,000 St
DIN 276-18: 411
Leistungsbereiche: 044

**044.07.0170 Schachtabdeckung, rund, Beton-Gusseisen**
Menge: 0,000 St
DIN 276-18: 411
Leistungsbereiche: 044

**044.07.0180 Schachtabdeckung, rund, Gusseisen**
Menge: 0,000 St
DIN 276-18: 411
Leistungsbereiche: 044

#### Titel 044.08 Hofeinlauf/Einlaufrinnen

*Hinweis: HOF-/PUNKTEINLÄUFE*

**044.08.0010 Hofeinlauf, Gussrost, 300x300mm**
Menge: 0,000 St
DIN 276-18: 411
Leistungsbereiche: 044

**044.08.0020 Hofeinlauf, Maschenrost, 300x300mm**
Menge: 0,000 St
DIN 276-18: 411
Leistungsbereiche: 044

**044.08.0030 Punktablauf, Polymerbeton, 540x355mm, Kurzform**
Menge: 0,000 St
DIN 276-18: 411
Leistungsbereiche: 044

**044.08.0040 Punktablauf, Polymerbeton, 540x355mm, Langform**
Menge: 0,000 St
DIN 276-18: 411
Leistungsbereiche: 044

*Hinweis: EINLAUFRINNEN*

*Hinweis: Nennweite 100mm*

**044.08.0050 Entwässerungsrinne, Stahlabdeckung, NW100mm**
Menge: 0,000 m
DIN 276-18: 411
Leistungsbereiche: 044

**044.08.0060 Entwässerungsrinne, Edelstahlabdeckung, NW100mm**
Menge: 0,000 m
DIN 276-18: 411
Leistungsbereiche: 044

**044.08.0070 Entwässerungsrinne, Gusseisenabdeckung, NW100mm, B125**
Menge: 0,000 m
DIN 276-18: 411
Leistungsbereiche: 044

**044.08.0080 Entwässerungsrinne, Gusseisenabdeckung, NW100mm, C250**
Menge: 0,000 m
DIN 276-18: 411
Leistungsbereiche: 044

**044.08.0090 Einlaufkasten, DN100, Stahl verzinkt**
Menge: 0,000 St
DIN 276-18: 411
Leistungsbereiche: 044

**044.08.0100 Einlaufkasten, DN100, Edelstahl**
Menge: 0,000 St
DIN 276-18: 411
Leistungsbereiche: 044

*Hinweis: Nennweite 150mm*

**044.08.0110 Entwässerungsrinne, Stahlabdeckung, NW150mm, B125**
Menge: 0,000 m
DIN 276-18: 411
Leistungsbereiche: 044

**044.08.0120 Entwässerungsrinne, Edelstahlabdeckung, NW150mm, B125**
Menge: 0,000 m
DIN 276-18: 411
Leistungsbereiche: 044

**044.08.0130 Entwässerungsrinne, Gusseisenabdeckung, NW100mm, C250**
Menge: 0,000 m
DIN 276-18: 411
Leistungsbereiche: 044

**044.08.0140 Einlaufkasten, DN150, Stahl verzinkt**
Menge: 0,000 St
DIN 276-18: 411
Leistungsbereiche: 044

**044.08.0150 Einlaufkasten, DN150, Edelstahl**
Menge: 0,000 St
DIN 276-18: 411
Leistungsbereiche: 044

### Gewerk 049 Mobile Feuerlöscheinrichtungen

#### Titel 049.01 Pulverlöscher

*Hinweis: DAUERDRUCKLÖSCHER*

**049.01.0010 Feuerlöscher, Pulver, 2kg, LE2, ABC, Dauer**
Menge: 0,000 St
DIN 276-18: 474
Leistungsbereiche: 049

**049.01.0020 Feuerlöscher, Pulver, 6kg, LE10, ABC, Dauer**
Menge: 0,000 St
DIN 276-18: 474
Leistungsbereiche: 049

**049.01.0030 Feuerlöscher, Pulver, 9kg, LE12, ABC, Dauer**
Menge: 0,000 St
DIN 276-18: 474
Leistungsbereiche: 049

**049.01.0040 Feuerlöscher, Pulver, 12kg, LE15, ABC, Dauer**
Menge: 0,000 St
DIN 276-18: 474
Leistungsbereiche: 049

*Hinweis: AUFLADELÖSCHER*

**049.01.0050 Feuerlöscher, Pulver, 6kg, LE10, ABC, Auflade**
Menge: 0,000 St
DIN 276-18: 474
Leistungsbereiche: 049

**049.01.0060 Feuerlöscher, Pulver, 9kg, LE15, ABC, Auflade**
Menge: 0,000 St
DIN 276-18: 474
Leistungsbereiche: 049

**049.01.0070 Feuerlöscher, Pulver, 12kg, LE15, ABC, Auflade**
Menge: 0,000 St
DIN 276-18: 474
Leistungsbereiche: 049

**049.01.0080 Feuerlöscher, Pulver, 12kg, D, Auflade**
Menge: 0,000 St
DIN 276-18: 474
Leistungsbereiche: 049

#### Titel 049.02 Wasserlöscher

*Hinweis: DAUERDRUCKLÖSCHER*

**049.02.0010 Feuerlöscher, Wasser, 6L, LE6, A, Dauer**
Menge: 0,000 St
DIN 276-18: 474
Leistungsbereiche: 049

**049.02.0020 Feuerlöscher, Wasser, 9L, LE9, A, Dauer**
Menge: 0,000 St
DIN 276-18: 474
Leistungsbereiche: 049

*Hinweis: AUFLADELÖSCHER*

**049.02.0030 Feuerlöscher, Wasser, 6L, LE10, A, Auflade**
Menge: 0,000 St
DIN 276-18: 474
Leistungsbereiche: 049

**049.02.0040 Feuerlöscher, Wasser, 9L, LE12, A, Auflade**
Menge: 0,000 St
DIN 276-18: 474
Leistungsbereiche: 049

#### Titel 049.03 Schaumlöscher

*Hinweis: DAUERDRUCKLÖSCHER*

**049.03.0010 Feuerlöscher, Schaum, 6L, LE6, AB, Dauer**
Menge: 0,000 St
DIN 276-18: 474
Leistungsbereiche: 049

**049.03.0020 Feuerlöscher, Schaum, 6L, LE9, AB, Dauer**
Menge: 0,000 St
DIN 276-18: 474
Leistungsbereiche: 049

**049.03.0030 Feuerlöscher, Schaum, 9L, LE9, AB, Dauer**
Menge: 0,000 St
DIN 276-18: 474
Leistungsbereiche: 049

*Hinweis: AUFLADELÖSCHER*

**049.03.0040 Feuerlöscher, Schaum, 6L, LE6, AB, Auflade**
Menge: 0,000 St
DIN 276-18: 474
Leistungsbereiche: 049

**049.03.0050 Feuerlöscher, Schaum, 6L, LE9, AB, Auflade**
Menge: 0,000 St
DIN 276-18: 474
Leistungsbereiche: 049

**049.03.0060 Feuerlöscher, Schaum, 9L, LE9, AB, Auflade**
Menge: 0,000 St
DIN 276-18: 474
Leistungsbereiche: 049

**049.03.0070 Feuerlöscher, Schaum, 9L, LE12, AB, Auflade**
Menge: 0,000 St
DIN 276-18: 474
Leistungsbereiche: 049

#### Titel 049.04 CO2- Löscher

*Hinweis: DAUERDRUCKLÖSCHER*

**049.04.0010 Feuerlöscher, Kohlendioxid, 2L, LE2, B, Dauer**
Menge: 0,000 St
DIN 276-18: 474
Leistungsbereiche: 049

**049.04.0020 Feuerlöscher, Kohlendioxid, 5L, LE5, B, Dauer**
Menge: 0,000 St
DIN 276-18: 474
Leistungsbereiche: 049

#### Titel 049.05 Fettbrandlöscher

*Hinweis: DAUERDRUCKLÖSCHER*

**049.05.0010 Feuerlöscher, Schaum, 2L, LE4, ABF, Dauer**
Menge: 0,000 St
DIN 276-18: 474
Leistungsbereiche: 049

**049.05.0020 Feuerlöscher, Schaum, 6L, LE9, ABF, Dauer**
Menge: 0,000 St
DIN 276-18: 474
Leistungsbereiche: 049

**049.05.0030 Feuerlöscher, Schaum, 9L, LE12, ABF, Dauer**
Menge: 0,000 St
DIN 276-18: 474
Leistungsbereiche: 049

*Hinweis: AUFLADELÖSCHER*

**049.05.0040 Feuerlöscher, Wasser, 6L, LE6, AF, Auflade**
Menge: 0,000 St
DIN 276-18: 474
Leistungsbereiche: 049

**049.05.0050 Feuerlöscher, Wasser, 9L, LE9, AF, Auflade**
Menge: 0,000 St
DIN 276-18: 474
Leistungsbereiche: 049

**049.05.0060 Feuerlöscher, Schaum, 6L, LE6, AF, Auflade**
Menge: 0,000 St
DIN 276-18: 474
Leistungsbereiche: 049

**049.05.0070 Feuerlöscher, Schaum, 6L, LE6, ABF, Auflade**
Menge: 0,000 St
DIN 276-18: 474
Leistungsbereiche: 049

**049.05.0080 Feuerlöscher, Schaum, 6L, LE9, ABF, Auflade**
Menge: 0,000 St
DIN 276-18: 474
Leistungsbereiche: 049

**049.05.0090 Feuerlöscher, Schaum, 9L, LE12, ABF, Auflade**
Menge: 0,000 St
DIN 276-18: 474
Leistungsbereiche: 049

#### Titel 049.06 Löschdecken

**049.06.0010 Löschdecke, 120x120cm**
Menge: 0,000 St
DIN 276-18: 474
Leistungsbereiche: 049

**049.06.0020 Löschdecke, 180x120cm**
Menge: 0,000 St
DIN 276-18: 474
Leistungsbereiche: 049

#### Titel 049.07 Sonstiges

**049.07.0010 Hinweisschild Feuerlöscher, 15x15cm**
Menge: 0,000 St
DIN 276-18: 474
Leistungsbereiche: 049

**049.07.0020 Wandhalter, verzinkt**
Menge: 0,000 St
DIN 276-18: 474
Leistungsbereiche: 049

**049.07.0030 Wandhalter, lackiert**
Menge: 0,000 St
DIN 276-18: 474
Leistungsbereiche: 049

**049.07.0040 Gitternetzhaube, bis 2kg Löscher**
Menge: 0,000 St
DIN 276-18: 474
Leistungsbereiche: 049

**049.07.0050 Gitternetzhaube, bis 6kg Löscher**
Menge: 0,000 St
DIN 276-18: 474
Leistungsbereiche: 049

**049.07.0060 Gitternetzhaube, bis 12kg Löscher**
Menge: 0,000 St
DIN 276-18: 474
Leistungsbereiche: 049

**049.07.0070 Schutzhaube, Kunststoff, bis 2kg Löscher**
Menge: 0,000 St
DIN 276-18: 474
Leistungsbereiche: 049

**049.07.0080 Schutzhaube, Kunststoff, bis 6kg Löscher**
Menge: 0,000 St
DIN 276-18: 474
Leistungsbereiche: 049

**049.07.0090 Schutzhaube, Kunststoff, bis 12kg Löscher**
Menge: 0,000 St
DIN 276-18: 474
Leistungsbereiche: 049

### Gewerk 050 Erdungsanlagen

#### Titel 050.01 Fundamenterder

*Hinweis: ERDUNG UNTER BODENPLATTE*

**050.01.0010 Erdung Runddraht, V4A, 10mm, RD**
Menge: 0,000 m
DIN 276-18: 446
Leistungsbereiche: 050

**050.01.0020 Erdung Flachstahl, V4A, 200mm2, FL**
Menge: 0,000 m
DIN 276-18: 446
Leistungsbereiche: 050

**050.01.0030 Kreuzverbinder V4A, RD/FL**
Menge: 0,000 St
DIN 276-18: 446
Leistungsbereiche: 050

**050.01.0040 Anschlussfahne V4A, RD 10**
Menge: 0,000 St
DIN 276-18: 446
Leistungsbereiche: 050

**050.01.0050 Anschlussklemme/ Erdungsfestpunkt V4A**
Menge: 0,000 St
DIN 276-18: 446
Leistungsbereiche: 050

*Hinweis: POTENZIALAUSGLEICH (IN BODENPLATTE/FUNDAMENT)*

**050.01.0060 Erdung Runddraht, Zn, 10mm, RD**
Menge: 0,000 m
DIN 276-18: 446
Leistungsbereiche: 050

**050.01.0070 Erdung Flachstahl, Zn, 200mm2, FL**
Menge: 0,000 m
DIN 276-18: 446
Leistungsbereiche: 050

**050.01.0080 Kreuzverbinder Zn, RD/FL**
Menge: 0,000 St
DIN 276-18: 446
Leistungsbereiche: 050

**050.01.0090 Anschlussklemme/Erdungsfestpunkt Zn mit Wassersperre**
Menge: 0,000 St
DIN 276-18: 446
Leistungsbereiche: 050

**050.01.0100 Anschlussklemme/Erdungsfestpunkt Zn**
Menge: 0,000 St
DIN 276-18: 446
Leistungsbereiche: 050

*Hinweis: DOKUMENTATION*

**050.01.0110 Messung Erdungsanlage**
Menge: 0,000 psch
DIN 276-18: 446
Leistungsbereiche: 050

**050.01.0120 Abnahmeprüfung Erdungsanlage**
Menge: 0,000 psch
DIN 276-18: 446
Leistungsbereiche: 050

**050.01.0130 Dokumentation Erdungsanlage**
Menge: 0,000 psch
DIN 276-18: 446
Leistungsbereiche: 050

### Gewerk 069 Aufzüge

#### Titel 069.01 Schnittstellenliste

*Hinweis: Schnittstellen AG-AN für Aufzüge*

#### Titel 069.02 Standardaufzüge

**069.02.0010 Personenaufzug, 630kg, 1m/s, 5 Haltestellen**
Menge: 0,000 St
DIN 276-18: 461
Leistungsbereiche: 069

**069.02.0020 Personenaufzug, 800kg, 1m/s, 5 Haltestellen**
Menge: 0,000 St
DIN 276-18: 461
Leistungsbereiche: 069

**069.02.0030 Personenaufzug, 1000kg, 1m/s, 5 Haltestellen**
Menge: 0,000 St
DIN 276-18: 461
Leistungsbereiche: 069

*Hinweis: SCHACHT UND KABINENOPTIONEN FÜR STANDARDAUFZÜGE*

**069.02.0040 zusätzliche Haltestelle für Standardaufzug**
Menge: 0,000 St
DIN 276-18: 461
Leistungsbereiche: 069

**069.02.0050 Zulage Schachtzugangstür Edelstahl**
Menge: 0,000 St
DIN 276-18: 461
Leistungsbereiche: 069

**069.02.0060 Zulage Kabinentür Edelstahl**
Menge: 0,000 St
DIN 276-18: 461
Leistungsbereiche: 069

**069.02.0070 Zulage Durchlader grundiert**
Menge: 0,000 St
DIN 276-18: 461
Leistungsbereiche: 069

**069.02.0080 Zulage Durchlader Edelstahl**
Menge: 0,000 St
DIN 276-18: 461
Leistungsbereiche: 069

**069.02.0090 Zulage verringerte Schachtgrubentiefe**
Menge: 0,000 St
DIN 276-18: 461
Leistungsbereiche: 069

**069.02.0100 Zulage verringerte Schachtkopfhöhe**
Menge: 0,000 St
DIN 276-18: 461
Leistungsbereiche: 069

**069.02.0110 Handlauf VA Kabinenseitenwand**
Menge: 0,000 St
DIN 276-18: 461
Leistungsbereiche: 069

**069.02.0120 Schachtentrauchungssystem für Aufzgsfahrschacht**
Menge: 0,000 St
DIN 276-18: 461
Leistungsbereiche: 069

**069.02.0130 Schallschutzlagerung, Motor EL3**
Menge: 0,000 St
DIN 276-18: 461
Leistungsbereiche: 069

**069.02.0140 Schallschutzlagerung, Fahrschienen EL3**
Menge: 0,000 St
DIN 276-18: 461
Leistungsbereiche: 069

**069.02.0150 Kabinen-Umzugsauskleidung**
Menge: 0,000 St
DIN 276-18: 461
Leistungsbereiche: 069

*Hinweis: STEUERUNGSOPTIONEN FÜR STANDARDAUFZÜGE*

**069.02.0160 externer Kabinenstandanzeiger**
Menge: 0,000 St
DIN 276-18: 461
Leistungsbereiche: 069

**069.02.0170 barrierefreies Bedientableau**
Menge: 0,000 St
DIN 276-18: 461
Leistungsbereiche: 069

**069.02.0180 Vorrangsteuerung über Schlüsselschalter**
Menge: 0,000 St
DIN 276-18: 461
Leistungsbereiche: 069

**069.02.0190 Zulage Steuerung über RFID/Magnetkarte**
Menge: 0,000 St
DIN 276-18: 461
Leistungsbereiche: 069

**069.02.0200 Entleerungsfahrt mit Akku**
Menge: 0,000 St
DIN 276-18: 461
Leistungsbereiche: 069

**069.02.0210 GLT-Aufschaltung Aufzugssteuerung**
Menge: 0,000 St
DIN 276-18: 461
Leistungsbereiche: 069

#### Titel 069.03 Komfortaufzüge

**069.03.0010 Personenaufzug, 630kg, 1m/s, 5 Haltestellen**
Menge: 0,000 St
DIN 276-18: 461
Leistungsbereiche: 069

**069.03.0020 Personenaufzug, 800kg, 1m/s, 5 Haltestellen**
Menge: 0,000 St
DIN 276-18: 461
Leistungsbereiche: 069

**069.03.0030 Personenaufzug, 1000kg, 1m/s, 5 Haltestellen**
Menge: 0,000 St
DIN 276-18: 461
Leistungsbereiche: 069

**069.03.0040 Personenaufzug, 1125kg, 1m/s, 5 Haltestellen**
Menge: 0,000 St
DIN 276-18: 461
Leistungsbereiche: 069

*Hinweis: SCHACHTOPTIONEN FÜR KOMFORTAUFZÜGE*

**069.03.0050 zusätzliche Haltestelle für Komfortaufzug**
Menge: 0,000 St
DIN 276-18: 461
Leistungsbereiche: 069

**069.03.0060 Zulage Durchlader Edelstahl**
Menge: 0,000 St
DIN 276-18: 461
Leistungsbereiche: 069

**069.03.0070 Zulage Sichtkabine für Verglasung**
Menge: 0,000 St
DIN 276-18: 461
Leistungsbereiche: 069

**069.03.0080 Zulage verringerte Schachtgrubentiefe**
Menge: 0,000 St
DIN 276-18: 461
Leistungsbereiche: 069

**069.03.0090 Zulage verringerte Schachtkopfhöhe**
Menge: 0,000 St
DIN 276-18: 461
Leistungsbereiche: 069

**069.03.0100 Schachtentrauchungssystem für Aufzugsfahrschacht**
Menge: 0,000 St
DIN 276-18: 461
Leistungsbereiche: 069

**069.03.0110 Schallschutz Antrieb EL3**
Menge: 0,000 St
DIN 276-18: 461
Leistungsbereiche: 069

**069.03.0120 Schallschutz Fahrschienen EL3**
Menge: 0,000 St
DIN 276-18: 461
Leistungsbereiche: 069

*Hinweis: KABINENOPTIONEN FÜR KOMFORTAUFZÜGE*

**069.03.0130 Zulage zentral öffnende Kabinentür**
Menge: 0,000 St
DIN 276-18: 461
Leistungsbereiche: 069

**069.03.0140 Zulage Kabinentür Sichtfenster**
Menge: 0,000 St
DIN 276-18: 461
Leistungsbereiche: 069

**069.03.0150 Zulage Fahrschachttür Sichtfenster**
Menge: 0,000 St
DIN 276-18: 461
Leistungsbereiche: 069

**069.03.0160 Zulage Kabinentür >85% verglast**
Menge: 0,000 St
DIN 276-18: 461
Leistungsbereiche: 069

**069.03.0170 Zulage Fahrschachttür 85% verglast**
Menge: 0,000 St
DIN 276-18: 461
Leistungsbereiche: 069

**069.03.0180 Zulage Kabinenfront verglast**
Menge: 0,000 St
DIN 276-18: 461
Leistungsbereiche: 069

**069.03.0190 Zulage Kabinenseite verglast**
Menge: 0,000 St
DIN 276-18: 461
Leistungsbereiche: 069

**069.03.0200 2. Handlauf VA-Kabinenseitenwand**
Menge: 0,000 St
DIN 276-18: 461
Leistungsbereiche: 069

**069.03.0210 Zulage VA-Kabinenfußboden**
Menge: 0,000 St
DIN 276-18: 461
Leistungsbereiche: 069

**069.03.0220 Rammschutzausstattung**
Menge: 0,000 St
DIN 276-18: 461
Leistungsbereiche: 069

**069.03.0230 Umzugsauskleidung**
Menge: 0,000 St
DIN 276-18: 461
Leistungsbereiche: 069

**069.03.0240 Bauauskleidung**
Menge: 0,000 St
DIN 276-18: 461
Leistungsbereiche: 069

**069.03.0250 LCD-Display 13", externe Einspeisung**
Menge: 0,000 St
DIN 276-18: 461
Leistungsbereiche: 069

*Hinweis: STEUERUNGSOPTIONEN FÜR STANDARDAUFZÜGE*

**069.03.0260 Zulage 1,6m/s Fördergeschwindigkeit**
Menge: 0,000 psch
DIN 276-18: 461
Leistungsbereiche: 069

**069.03.0270 Zulage Gruppensteuerung für 3er Gruppe**
Menge: 0,000 St
DIN 276-18: 461
Leistungsbereiche: 069

**069.03.0280 Zulage Gruppensteuerung für 6er Gruppe**
Menge: 0,000 St
DIN 276-18: 461
Leistungsbereiche: 069

**069.03.0290 Zulage für Fahrtzielsteuerung**
Menge: 0,000 St
DIN 276-18: 461
Leistungsbereiche: 069

**069.03.0300 Zulage Tableau Fahrtzielsteuerung**
Menge: 0,000 St
DIN 276-18: 461
Leistungsbereiche: 069

**069.03.0310 externer Kabinenstandanzeiger**
Menge: 0,000 St
DIN 276-18: 461
Leistungsbereiche: 069

**069.03.0320 barrierefreies Bedientableau**
Menge: 0,000 St
DIN 276-18: 461
Leistungsbereiche: 069

**069.03.0330 Vorrangsteuerung über Schlüsselschalter**
Menge: 0,000 St
DIN 276-18: 461
Leistungsbereiche: 069

**069.03.0340 Zulage Steuerung über RFID/Magnetkarte**
Menge: 0,000 St
DIN 276-18: 461
Leistungsbereiche: 069

**069.03.0350 Entleerungsfahrt mit Akku**
Menge: 0,000 St
DIN 276-18: 461
Leistungsbereiche: 069

**069.03.0360 dynamische Brandfallsteuerung**
Menge: 0,000 St
DIN 276-18: 461
Leistungsbereiche: 069

**069.03.0370 GLT-Aufschaltung Aufzugssteuerung**
Menge: 0,000 St
DIN 276-18: 461
Leistungsbereiche: 069

#### Titel 069.04 Kleingüteraufzüge

**069.04.0010 Kleingüteraufzug, 1seitig, 300kg, 0,30m/s, 3 Haltestellen**
Menge: 0,000 St
DIN 276-18: 461
Leistungsbereiche: 069

**069.04.0020 Speisenaufzug, 1seitig, 50kg, 0,30m/s, 3 Haltestellen**
Menge: 0,000 St
DIN 276-18: 461
Leistungsbereiche: 069

**069.04.0030 zusätzliche Halte-Kleinaufzug, Aufzug, 300kg, 1seitig**
Menge: 0,000 St
DIN 276-18: 461
Leistungsbereiche: 069

**069.04.0040 Zulage, 2seitig, Aufzug, 300kg**
Menge: 0,000 St
DIN 276-18: 461
Leistungsbereiche: 069

#### Titel 069.05 Feuerwehraufzüge

**069.05.0010 Feuerwehraufzug, 1000kg, 1,6m/s, 7 Haltestellen**
Menge: 0,000 St
DIN 276-18: 461
Leistungsbereiche: 069

**069.05.0020 Feuerwehrbettenaufzug, 2500kg, 1,6m/s, 7 Haltestellen**
Menge: 0,000 St
DIN 276-18: 461
Leistungsbereiche: 069

**069.05.0030 zusätzliche Haltestelle, 1seitig**
Menge: 0,000 St
DIN 276-18: 461
Leistungsbereiche: 069

**069.05.0040 Feuerwehraufzug, VA, 1000kg, 1,6m/s, 7 Haltestellen**
Menge: 0,000 St
DIN 276-18: 461
Leistungsbereiche: 069

**069.05.0050 Feuerwehrbettenaufzug, VA, 2500kg, 1,6m/s, 7 Haltestellen**
Menge: 0,000 St
DIN 276-18: 461
Leistungsbereiche: 069

**069.05.0060 zusätzliche Haltestelle VA, 1seitig**
Menge: 0,000 St
DIN 276-18: 461
Leistungsbereiche: 069

*Hinweis: OPTIONEN FÜR FEUERWEHRAUFZÜGE*

**069.05.0070 Schallschutz Antrieb EL3**
Menge: 0,000 St
DIN 276-18: 461
Leistungsbereiche: 069

**069.05.0080 Schallschutz Fahrschienen EL3**
Menge: 0,000 St
DIN 276-18: 461
Leistungsbereiche: 069

*Hinweis: STEUERUNGSOPTIONEN FÜR STANDARDAUFZÜGE*

**069.05.0090 externer Kabinenstandanzeiger**
Menge: 0,000 St
DIN 276-18: 461
Leistungsbereiche: 069

**069.05.0100 barrierefreies Bedientableau**
Menge: 0,000 St
DIN 276-18: 461
Leistungsbereiche: 069

*Hinweis: KABINENOPTIONEN FÜR FEUERWEHRAUFZÜGE*

**069.05.0110 2. Handlauf VA-Kabinenseitenwand**
Menge: 0,000 St
DIN 276-18: 461
Leistungsbereiche: 069

**069.05.0120 Zulage VA-Kabinenfußboden**
Menge: 0,000 St
DIN 276-18: 461
Leistungsbereiche: 069

**069.05.0130 Rammschutzausstattung**
Menge: 0,000 St
DIN 276-18: 461
Leistungsbereiche: 069

#### Titel 069.06 Fahrtreppen

**069.06.0010 Fahrtreppe, 30°, HxB=4,00x1,00m, Glasbalustrade**
Menge: 0,000 St
DIN 276-18: 462
Leistungsbereiche: 069

**069.06.0020 Zulage, Fahrtreppe, Edelstahlverkleidung**
Menge: 0,000 St
DIN 276-18: 462
Leistungsbereiche: 069

**069.06.0030 Zulage, Fahrtreppe für bauseitige Sprinkler**
Menge: 0,000 St
DIN 276-18: 462
Leistungsbereiche: 069

#### Titel 069.07 Fahrsteige

**069.07.0010 Fahrsteig, 11°, HxB=4,00x1,00m, Glasbalustrade**
Menge: 0,000 St
DIN 276-18: 462
Leistungsbereiche: 069

**069.07.0020 Zulage, Fahrsteig, Edelstahlverkleidung**
Menge: 0,000 St
DIN 276-18: 462
Leistungsbereiche: 069

**069.07.0030 Zulage, Fahrsteig für bauseitige Sprinkler**
Menge: 0,000 St
DIN 276-18: 462
Leistungsbereiche: 069

#### Titel 069.08 Schachtgerüste und Montagegerüste

**069.08.0010 Stahl-Glas-Schachtgerüst innen (5 Haltestellen)**
Menge: 0,000 St
DIN 276-18: 469
Leistungsbereiche: 069

**069.08.0020 zusätzliches Geschoss Stahl-Glas-Schachtgerüst innen**
Menge: 0,000 St
DIN 276-18: 469
Leistungsbereiche: 069

**069.08.0030 Stahl-Glas-Schachtgerüst außen (5 Haltestellen)**
Menge: 0,000 St
DIN 276-18: 469
Leistungsbereiche: 069

**069.08.0040 zusätzliches Geschoss Stahl-Glas-Schachtgerüst außen**
Menge: 0,000 St
DIN 276-18: 469
Leistungsbereiche: 069

**069.08.0050 Zulage Kabinenverkleidung seitlich, VA**
Menge: 0,000 St
DIN 276-18: 469
Leistungsbereiche: 069

**069.08.0060 Zulage Kabinenuntersicht, VA**
Menge: 0,000 St
DIN 276-18: 469
Leistungsbereiche: 069

**069.08.0070 Zulage Kabinendach aufgeräumt**
Menge: 0,000 St
DIN 276-18: 469
Leistungsbereiche: 069

**069.08.0080 Zulage Gegengewichte VA-umkleidet**
Menge: 0,000 St
DIN 276-18: 469
Leistungsbereiche: 069

**069.08.0090 Zulage Schachttürrahmen, VA-umkleidet**
Menge: 0,000 St
DIN 276-18: 469
Leistungsbereiche: 069

#### Titel 069.09 Montageplattformen

**069.09.0010 Montageplattform, 1,60x1,80m, Ein- und Ausbau**
Menge: 0,000 St
DIN 276-18: 461
Leistungsbereiche: 069

**069.09.0020 Montageplattform, 1,60x2,50m, Ein- und Ausbau**
Menge: 0,000 St
DIN 276-18: 461
Leistungsbereiche: 069

**069.09.0030 Montageplattform, 1,70x1,90m, Ein- und Ausbau**
Menge: 0,000 St
DIN 276-18: 461
Leistungsbereiche: 069

**069.09.0040 Montageplattform, 1,70x2,50m, Ein- und Ausbau**
Menge: 0,000 St
DIN 276-18: 461
Leistungsbereiche: 069

**069.09.0050 Montageplattform, 1,60x1,80m, Ausbau + Entsorgung**
Menge: 0,000 St
DIN 276-18: 461
Leistungsbereiche: 069

**069.09.0060 Montageplattform, 1,60x2,50m, Ausbau + Entsorgung**
Menge: 0,000 St
DIN 276-18: 461
Leistungsbereiche: 069

**069.09.0070 Montageplattform, 1,70x1,90m, Ausbau + Entsorgung**
Menge: 0,000 St
DIN 276-18: 461
Leistungsbereiche: 069

**069.09.0080 Montageplattform, 1,70x2,50m, Ausbau + Entsorgung**
Menge: 0,000 St
DIN 276-18: 461
Leistungsbereiche: 069

### Gewerk 084 Abbruch-/Rückbauarbeiten

#### Titel 084.01 Vorbereitende Arbeiten/Entrümpelungen

**084.01.0010 Medienfreischaltung**
Menge: 0,000 psch
DIN 276-18: 394
Leistungsbereiche: 084

**084.01.0020 Entrümpelung Gebäude**
Menge: 0,000 m2
DIN 276-18: 394
Leistungsbereiche: 084

**084.01.0030 Gebäudeentkernung**
Menge: 0,000 m2
DIN 276-18: 394
Leistungsbereiche: 084

#### Titel 084.02 Komplettabbruch

**084.02.0010 Komplettabbruch freistehendes Gebäude**
Menge: 0,000 m3
DIN 276-18: 394
Leistungsbereiche: 084

#### Titel 084.03 Teilabbruch

*Hinweis: FUNDAMENTE/BODENPLATTEN*

**084.03.0010 Abbruch Bodenplatte, Stb, d=30cm**
Menge: 0,000 m3
DIN 276-18: 394
Leistungsbereiche: 084

**084.03.0020 Abbruch Kellersohle, MW**
Menge: 0,000 m3
DIN 276-18: 394
Leistungsbereiche: 084

**084.03.0030 Abbruch Fundamente, Stb**
Menge: 0,000 m3
DIN 276-18: 394
Leistungsbereiche: 084

**084.03.0040 Abbruch Fundamente, Naturstein**
Menge: 0,000 m3
DIN 276-18: 394
Leistungsbereiche: 084

**084.03.0050 Abbruch Fundamente, Mauerwerk**
Menge: 0,000 m3
DIN 276-18: 394
Leistungsbereiche: 084

*Hinweis: WÄNDE*

**084.03.0060 Abbruch tragende Wände, Stb**
Menge: 0,000 m3
DIN 276-18: 394
Leistungsbereiche: 084

**084.03.0070 Abbruch tragende Wände, MW, t=>15cm**
Menge: 0,000 m3
DIN 276-18: 394
Leistungsbereiche: 084

**084.03.0080 Abbruch nicht tragende Wände, MW, t=<15cm**
Menge: 0,000 m2
DIN 276-18: 394
Leistungsbereiche: 084

**084.03.0090 Abbruch nicht tragende Wände, GK, t=<20cm**
Menge: 0,000 m2
DIN 276-18: 394
Leistungsbereiche: 084

**084.03.0100 Abbruch tragende Wände, MW, t=>15cm, von Hand**
Menge: 0,000 m3
DIN 276-18: 394
Leistungsbereiche: 084

*Hinweis: STÜTZEN/PFEILER*

**084.03.0110 Abbruch Stützen, Stb**
Menge: 0,000 m3
DIN 276-18: 394
Leistungsbereiche: 084

**084.03.0120 Abbruch Pfeiler, MW**
Menge: 0,000 m3
DIN 276-18: 394
Leistungsbereiche: 084

*Hinweis: DECKEN/UNTERZÜGE/TREPPEN*

**084.03.0130 Abbruch Decke/Unterzüge, Stb**
Menge: 0,000 m3
DIN 276-18: 394
Leistungsbereiche: 084

**084.03.0140 Abbruch Stahlstein-/Ziegelelementdecke**
Menge: 0,000 m3
DIN 276-18: 394
Leistungsbereiche: 084

**084.03.0150 Abbruch Holzbalkendecke**
Menge: 0,000 m3
DIN 276-18: 394
Leistungsbereiche: 084

**084.03.0160 Abbruch Treppe/Rampe, Stb**
Menge: 0,000 m3
DIN 276-18: 394
Leistungsbereiche: 084

**084.03.0170 Abbruch Holztreppe, 2lfg, Podest, 15 Stg**
Menge: 0,000 St
DIN 276-18: 394
Leistungsbereiche: 084

**084.03.0180 Abbruch Stahltreppe, 2lfg, Podest, 15 Stg**
Menge: 0,000 St
DIN 276-18: 394
Leistungsbereiche: 084

*Hinweis: DÄCHER*

**084.03.0190 Abbruch Flachdach, Stb, WD, Abdichtung**
Menge: 0,000 m2
DIN 276-18: 394
Leistungsbereiche: 084

**084.03.0200 Abbruch Flachdach, Trapezblech, WD, Abdichtung**
Menge: 0,000 m2
DIN 276-18: 394
Leistungsbereiche: 084

**084.03.0210 Abbruch Holzbalkendach, WD, Abdichtung**
Menge: 0,000 m2
DIN 276-18: 394
Leistungsbereiche: 084

**084.03.0220 Abbruch Holzdachstuhlkonstruktion**
Menge: 0,000 m3
DIN 276-18: 394
Leistungsbereiche: 084

**084.03.0230 Abbruch Dachdeckung, Steildach**
Menge: 0,000 m2
DIN 276-18: 394
Leistungsbereiche: 084

*Hinweis: ABFANGUNG DÄCHER*

**084.03.0240 Stahlverbände für temporäre Abfangungen**
Menge: 0,000 t
DIN 276-18: 394
Leistungsbereiche: 084

#### Titel 084.04 Abbruch Wand-/Boden-/Deckenbeläge

*Hinweis: WANDBEKLEIDUNGEN*

**084.04.0010 Abbruch Wandfliesen im Dickbett**
Menge: 0,000 m2
DIN 276-18: 394
Leistungsbereiche: 084

**084.04.0020 Abbruch Wandfliesen im Dünnbett**
Menge: 0,000 m2
DIN 276-18: 394
Leistungsbereiche: 084

**084.04.0030 Abbruch Wandbekleidung Holzwerkstoff**
Menge: 0,000 m2
DIN 276-18: 394
Leistungsbereiche: 084

**084.04.0040 Abbruch Wandbekleidung Blechpaneel**
Menge: 0,000 m2
DIN 276-18: 394
Leistungsbereiche: 084

**084.04.0050 Abbruch Innenwandputz**
Menge: 0,000 m2
DIN 276-18: 394
Leistungsbereiche: 084

*Hinweis: BODENBELÄGE*

**084.04.0060 Abbruch Estrich, t= bis 7cm**
Menge: 0,000 m2
DIN 276-18: 394
Leistungsbereiche: 084

**084.04.0070 Abbruch schwimmender Estrich/Dämmung, t= bis 14cm**
Menge: 0,000 m2
DIN 276-18: 394
Leistungsbereiche: 084

**084.04.0080 Abbruch Bodenbelag, Linoleum/PVC**
Menge: 0,000 m2
DIN 276-18: 394
Leistungsbereiche: 084

**084.04.0090 Abbruch Bodenbelag, Teppich**
Menge: 0,000 m2
DIN 276-18: 394
Leistungsbereiche: 084

**084.04.0100 Abbruch Bodenfliesen im Dickbett**
Menge: 0,000 m2
DIN 276-18: 394
Leistungsbereiche: 084

**084.04.0110 Abbruch Bodenfliesen im Dünnbett**
Menge: 0,000 m2
DIN 276-18: 394
Leistungsbereiche: 084

**084.04.0120 Abbruch Bodenbelag, Werkstein**
Menge: 0,000 m2
DIN 276-18: 394
Leistungsbereiche: 084

**084.04.0130 Abbruch Winkelstufen, Werkstein**
Menge: 0,000 St
DIN 276-18: 394
Leistungsbereiche: 084

**084.04.0140 Abbruch Bodenbelag, Parkett/Dielen**
Menge: 0,000 m2
DIN 276-18: 394
Leistungsbereiche: 084

**084.04.0150 Abbruch Sockelleisten, Holz/Kunststoff**
Menge: 0,000 m
DIN 276-18: 394
Leistungsbereiche: 084

**084.04.0160 Abbruch Hohlraumboden**
Menge: 0,000 m2
DIN 276-18: 394
Leistungsbereiche: 084

*Hinweis: DECKENBEKLEIDUNGEN*

**084.04.0170 Abbruch Deckenputz**
Menge: 0,000 m2
DIN 276-18: 394
Leistungsbereiche: 084

**084.04.0180 Abbruch GK-Abhangdecken**
Menge: 0,000 m2
DIN 276-18: 394
Leistungsbereiche: 084

**084.04.0190 Abbruch MF-Abhangdecken**
Menge: 0,000 m2
DIN 276-18: 394
Leistungsbereiche: 084

**084.04.0200 Abbruch Metall-Abhangdecken**
Menge: 0,000 m2
DIN 276-18: 394
Leistungsbereiche: 084

#### Titel 084.05 Abbruch Einbauten

*Hinweis: TÜREN, FENSTER*

**084.05.0010 Abbruch Innentüren, 1flg**
Menge: 0,000 St
DIN 276-18: 394
Leistungsbereiche: 084

**084.05.0020 Abbruch Innentüren, 2flg**
Menge: 0,000 St
DIN 276-18: 394
Leistungsbereiche: 084

**084.05.0030 Abbruch Stahl-/Alu-Glas-Rahmentür, 1flg**
Menge: 0,000 St
DIN 276-18: 394
Leistungsbereiche: 084

**084.05.0040 Abbruch Stahl-/Alu-Glas-Rahmentür, 2flg**
Menge: 0,000 St
DIN 276-18: 394
Leistungsbereiche: 084

**084.05.0050 Abbruch Fenster, <2,50m2**
Menge: 0,000 St
DIN 276-18: 394
Leistungsbereiche: 084

**084.05.0060 Abbruch Fenster, >2,50m2**
Menge: 0,000 m2
DIN 276-18: 394
Leistungsbereiche: 084

**084.05.0070 Abbruch Innenfassadenkonstruktion**
Menge: 0,000 m2
DIN 276-18: 394
Leistungsbereiche: 084

*Hinweis: EINBAUTEN, TGA*

**084.05.0080 Demontage Heizkörper**
Menge: 0,000 St
DIN 276-18: 394
Leistungsbereiche: 084

**084.05.0090 Demontage Abwasser-, Fall-/Sammelleitung**
Menge: 0,000 m
DIN 276-18: 394
Leistungsbereiche: 084

**084.05.0100 Demontage TW-Leitungen, Steigestränge**
Menge: 0,000 m
DIN 276-18: 394
Leistungsbereiche: 084

**084.05.0110 Demontage Waschtisch**
Menge: 0,000 St
DIN 276-18: 394
Leistungsbereiche: 084

**084.05.0120 Demontage WC-Anlage**
Menge: 0,000 St
DIN 276-18: 394
Leistungsbereiche: 084

**084.05.0130 Demontage Urinalanlage**
Menge: 0,000 St
DIN 276-18: 394
Leistungsbereiche: 084

**084.05.0140 Demontage Fußbodenentwässerung**
Menge: 0,000 St
DIN 276-18: 394
Leistungsbereiche: 084

*Hinweis: EINBAUTEN, SONSTIGES*

**084.05.0150 Abbruch Metallgitterabtrennung**
Menge: 0,000 m2
DIN 276-18: 394
Leistungsbereiche: 084

**084.05.0160 Abbruch WC-Trennwände**
Menge: 0,000 m2
DIN 276-18: 394
Leistungsbereiche: 084

#### Titel 084.06 Decken-/Wanddurchbrüche

*Hinweis: DURCHBRÜCHE BETON/STB.*

**084.06.0010 Durchbrüche, Stb, bis 900cm2, t=<25cm**
Menge: 0,000 St
DIN 276-18: 394
Leistungsbereiche: 084

**084.06.0020 Durchbrüche, Stb, bis 1600cm2, t=<25cm**
Menge: 0,000 St
DIN 276-18: 394
Leistungsbereiche: 084

**084.06.0030 Durchbrüche, Stb, bis 2500cm2, t=<25cm**
Menge: 0,000 St
DIN 276-18: 394
Leistungsbereiche: 084

**084.06.0040 Durchbrüche, Stb, bis 6000cm2, t=<25cm**
Menge: 0,000 St
DIN 276-18: 394
Leistungsbereiche: 084

*Hinweis: DURCHBRÜCHE MW*

**084.06.0050 Wanddurchbruch, MW, <400cm2, t=<17, 5cm**
Menge: 0,000 St
DIN 276-18: 394
Leistungsbereiche: 084

**084.06.0060 Wanddurchbruch, MW, <400cm2, t=<24cm**
Menge: 0,000 St
DIN 276-18: 394
Leistungsbereiche: 084

**084.06.0070 Wanddurchbruch, MW, <400cm2, t=<36,5cm**
Menge: 0,000 St
DIN 276-18: 394
Leistungsbereiche: 084

**084.06.0080 Wanddurchbruch, MW, <400cm2, t=<49cm**
Menge: 0,000 St
DIN 276-18: 394
Leistungsbereiche: 084

**084.06.0090 Wanddurchbruch, MW, <1600cm2, t=<17, 5cm**
Menge: 0,000 St
DIN 276-18: 394
Leistungsbereiche: 084

**084.06.0100 Wanddurchbruch, MW, <1600cm2, t=<24cm**
Menge: 0,000 St
DIN 276-18: 394
Leistungsbereiche: 084

**084.06.0110 Wanddurchbruch, MW, <1600cm2, t=<36, 5cm**
Menge: 0,000 St
DIN 276-18: 394
Leistungsbereiche: 084

**084.06.0120 Wanddurchbruch, MW, <1600cm2, t=<49cm**
Menge: 0,000 St
DIN 276-18: 394
Leistungsbereiche: 084

**084.06.0130 Wanddurchbruch, MW, <3000cm2, t=<17, 5cm**
Menge: 0,000 St
DIN 276-18: 394
Leistungsbereiche: 084

**084.06.0140 Wanddurchbruch, MW, <3000cm2, t=<24cm**
Menge: 0,000 St
DIN 276-18: 394
Leistungsbereiche: 084

**084.06.0150 Wanddurchbruch, MW, <3000cm2, t=<36, 5cm**
Menge: 0,000 St
DIN 276-18: 394
Leistungsbereiche: 084

**084.06.0160 Wanddurchbruch, MW, <3000cm2, t=<49cm**
Menge: 0,000 St
DIN 276-18: 394
Leistungsbereiche: 084

**084.06.0170 Wanddurchbruch, MW, >3000cm2, t=<17, 5cm**
Menge: 0,000 m2
DIN 276-18: 394
Leistungsbereiche: 084

**084.06.0180 Wanddurchbruch, MW, >3000cm2, t=<24cm**
Menge: 0,000 m2
DIN 276-18: 394
Leistungsbereiche: 084

**084.06.0190 Wanddurchbruch, MW, >3000cm2, t=<36, 5cm**
Menge: 0,000 m2
DIN 276-18: 394
Leistungsbereiche: 084

**084.06.0200 Wanddurchbruch, MW, >3000cm2, t=<49cm**
Menge: 0,000 m2
DIN 276-18: 394
Leistungsbereiche: 084

#### Titel 084.07 Diamant-Bohr-/Sägearbeiten

*Hinweis: KERNBOHRUNGEN*

**084.07.0010 Anfahrtpauschale Kernbohrung**
Menge: 0,000 St
DIN 276-18: 394
Leistungsbereiche: 084

**084.07.0020 Kernbohrung in Stb, Ø70mm**
Menge: 0,000 cm
DIN 276-18: 394
Leistungsbereiche: 084

**084.07.0030 Kernbohrung in Stb, Ø100mm**
Menge: 0,000 cm
DIN 276-18: 394
Leistungsbereiche: 084

**084.07.0040 Kernbohrung in Stb, Ø125mm**
Menge: 0,000 cm
DIN 276-18: 394
Leistungsbereiche: 084

**084.07.0050 Kernbohrung in Stb, Ø150mm**
Menge: 0,000 cm
DIN 276-18: 394
Leistungsbereiche: 084

**084.07.0060 Kernbohrung in Stb, Ø200mm**
Menge: 0,000 cm
DIN 276-18: 394
Leistungsbereiche: 084

**084.07.0070 Kernbohrung in Stb, Ø250mm**
Menge: 0,000 cm
DIN 276-18: 394
Leistungsbereiche: 084

**084.07.0080 Kernbohrung in Stb, Ø300mm**
Menge: 0,000 cm
DIN 276-18: 394
Leistungsbereiche: 084

**084.07.0090 Zulage Stahlschnitte bei Kernbohrungen**
Menge: 0,000 cm2
DIN 276-18: 394
Leistungsbereiche: 084

**084.07.0100 Kernbohrung in Mauerwerk, Ø70mm**
Menge: 0,000 cm
DIN 276-18: 394
Leistungsbereiche: 084

**084.07.0110 Kernbohrung in Mauerwerk, Ø100mm**
Menge: 0,000 cm
DIN 276-18: 394
Leistungsbereiche: 084

**084.07.0120 Kernbohrung in Mauerwerk, Ø125mm**
Menge: 0,000 cm
DIN 276-18: 394
Leistungsbereiche: 084

**084.07.0130 Kernbohrung in Mauerwerk, Ø150mm**
Menge: 0,000 cm
DIN 276-18: 394
Leistungsbereiche: 084

**084.07.0140 Kernbohrung in Mauerwerk, Ø200mm**
Menge: 0,000 cm
DIN 276-18: 394
Leistungsbereiche: 084

**084.07.0150 Kernbohrung in Mauerwerk, Ø250mm**
Menge: 0,000 cm
DIN 276-18: 394
Leistungsbereiche: 084

*Hinweis: BETONSÄGEN*

**084.07.0160 Betonsägearbeiten, Wände**
Menge: 0,000 m2
DIN 276-18: 394
Leistungsbereiche: 084

**084.07.0170 Betonsägearbeiten, Decken**
Menge: 0,000 m2
DIN 276-18: 394
Leistungsbereiche: 084

**084.07.0180 Zulage Stahlschnitte bei Betonschnitten**
Menge: 0,000 cm2
DIN 276-18: 394
Leistungsbereiche: 084

#### Titel 084.08 Bauschuttbeseitigung

**084.08.0010 Absetzcontainer, 7,00m3**
Menge: 0,000 St
DIN 276-18: 396
Leistungsbereiche: 084

**084.08.0020 Absetzcontainer, Deckel, 7,00m3**
Menge: 0,000 St
DIN 276-18: 396
Leistungsbereiche: 084

**084.08.0030 Abrollcontainer, 10,00m3, An- und Abfuhr, Grundstandzeit**
Menge: 0,000 St
DIN 276-18: 396
Leistungsbereiche: 084

**084.08.0040 Abrollcontainer, 30,00m3, An- und Abfuhr, Grundstandzeit**
Menge: 0,000 St
DIN 276-18: 396
Leistungsbereiche: 084

**084.08.0050 Sortierung/Entsorgung, Baumisch, mineralisch, AVV 170107**
Menge: 0,000 t
DIN 276-18: 396
Leistungsbereiche: 084

**084.08.0060 Sortierung/Entsorgung, Kunststoff, AVV 170203**
Menge: 0,000 t
DIN 276-18: 396
Leistungsbereiche: 084

**084.08.0070 Sortierung/Entsorgung, Bitumen, AVV 170302**
Menge: 0,000 t
DIN 276-18: 396
Leistungsbereiche: 084

**084.08.0080 Sortierung/Entsorgung, Gips, AVV 170802**
Menge: 0,000 t
DIN 276-18: 396
Leistungsbereiche: 084

**084.08.0090 Sortierung/Entsorgung, Baumisch, AVV 170904**
Menge: 0,000 t
DIN 276-18: 396
Leistungsbereiche: 084

**084.08.0100 Sortierung/Entsorgung, Holz, AVV 170201**
Menge: 0,000 t
DIN 276-18: 396
Leistungsbereiche: 084

**084.08.0110 Sortierung/Entsorgung, Dämmung (neu), AVV 170604**
Menge: 0,000 t
DIN 276-18: 396
Leistungsbereiche: 084

**084.08.0120 Sortierung/Entsorgung, Eisen + Stahl, AVV 170405**
Menge: 0,000 t
DIN 276-18: 396
Leistungsbereiche: 084

#### Titel 084.90 Stundenlohnarbeiten

*Hinweis: ABRECHNUNGSHINWEIS Stundenlohnarbeiten*

**084.90.0010 Stundensatz: Fachwerker**
*** Bedarfsposition ohne GB
Menge: 0,000 h
DIN 276-18: 399
Leistungsbereiche: 084

**084.90.0020 Stundensatz: Bauhelfer**
*** Bedarfsposition ohne GB
Menge: 0,000 h
DIN 276-18: 399
Leistungsbereiche: 084

### Gewerk 271 Innentüren

#### Titel 271.01 Innentürblätter Holz

**271.01.0010 Holztürblatt, Röhrenspan, CPL, gefälzt, 885x2135mm**
Menge: 0,000 St
DIN 276-18: 344
Leistungsbereiche: 027

**271.01.0020 Holztürblatt, Röhrenspan, HPL, gefälzt, 885x2135mm**
Menge: 0,000 St
DIN 276-18: 344
Leistungsbereiche: 027

**271.01.0030 Holztürblatt, Röhrenspan, Furnier, gefälzt, 885x2135mm**
Menge: 0,000 St
DIN 276-18: 344
Leistungsbereiche: 027

**271.01.0040 Holztürblatt, Röhrenspan, Furnier, stumpf, 885x2135mm**
Menge: 0,000 St
DIN 276-18: 344
Leistungsbereiche: 027

**271.01.0050 Holztürblatt, Vollspan, HPL, gefälzt, 885x2135mm**
Menge: 0,000 St
DIN 276-18: 344
Leistungsbereiche: 027

**271.01.0060 Holztürblatt, Vollspan, HPL, stumpf, 885x2135mm**
Menge: 0,000 St
DIN 276-18: 344
Leistungsbereiche: 027

**271.01.0070 Holztürblatt, Vollspan, Furnier, gefälzt, 885x2135mm**
Menge: 0,000 St
DIN 276-18: 344
Leistungsbereiche: 027

**271.01.0080 Holztürblatt, Vollspan, Furnier, stumpf, 885x2135mm**
Menge: 0,000 St
DIN 276-18: 344
Leistungsbereiche: 027

#### Titel 271.02 Innentürblätter Glas

**271.02.0010 Ganzglastürblatt, VSG, 8mm, 885x2135mm**
Menge: 0,000 St
DIN 276-18: 344
Leistungsbereiche: 027

#### Titel 271.03 Holztürelemente ohne Anforderung

*Hinweis: 1flg*

**271.03.0010 Holztürelement, Röhrenspan, CPL, gefälzt, SUZ, 885x2135mm**
Menge: 0,000 St
DIN 276-18: 344
Leistungsbereiche: 027

**271.03.0020 Holztürelement, Röhrenspan, CPL, gefälzt, HUZ, 885x2135mm**
Menge: 0,000 St
DIN 276-18: 344
Leistungsbereiche: 027

**271.03.0030 Holztürelement, Vollspan, HPL, gefälzt, SUZ, 885x2135mm**
Menge: 0,000 St
DIN 276-18: 344
Leistungsbereiche: 027

**271.03.0040 Holztürelement, Vollspan, Furnier, gefälzt, SUZ, 885x2135mm**
Menge: 0,000 St
DIN 276-18: 344
Leistungsbereiche: 027

**271.03.0050 Holztürelement, Vollspan, HPL, gefälzt, HUZ, 885x2135mm**
Menge: 0,000 St
DIN 276-18: 344
Leistungsbereiche: 027

**271.03.0060 Holztürelement, Vollspan, Furnier, gefälzt, HUZ, 885x2135mm**
Menge: 0,000 St
DIN 276-18: 344
Leistungsbereiche: 027

**271.03.0070 Holzschiebetür, Röhrenspan, HPL, SUZ, 885x2135mm**
Menge: 0,000 St
DIN 276-18: 344
Leistungsbereiche: 027

**271.03.0080 Holzschiebetür, Röhrenspan, Furnier, SUZ, 885x2135mm**
Menge: 0,000 St
DIN 276-18: 344
Leistungsbereiche: 027

**271.03.0090 Holzschiebetür, Röhrenspan, HPL, HUZ, 885x2135mm**
Menge: 0,000 St
DIN 276-18: 344
Leistungsbereiche: 027

**271.03.0100 Holzschiebetür, Röhrenspan, Furnier, HUZ, 885x2135mm**
Menge: 0,000 St
DIN 276-18: 344
Leistungsbereiche: 027

*Hinweis: 2flg*

**271.03.0110 Holztürelement, Röhrenspan, CPL, gefälzt, SUZ, 2010x2135mm**
Menge: 0,000 St
DIN 276-18: 344
Leistungsbereiche: 027

**271.03.0120 Holztürelement, Röhrenspan, CPL, gefälzt, HUZ, 2010x2135mm**
Menge: 0,000 St
DIN 276-18: 344
Leistungsbereiche: 027

**271.03.0130 Holztürelement, Vollspan, HPL, gefälzt, SUZ, 2010x2135mm**
Menge: 0,000 St
DIN 276-18: 344
Leistungsbereiche: 027

**271.03.0140 Holztürelement, Vollspan, Furnier, gefälzt, SUZ, 2010x2135mm**
Menge: 0,000 St
DIN 276-18: 344
Leistungsbereiche: 027

**271.03.0150 Holztürelement, Vollspan, HPL, gefälzt, HUZ, 2010x2135mm**
Menge: 0,000 St
DIN 276-18: 344
Leistungsbereiche: 027

**271.03.0160 Holztürelement, Vollspan, Furnier, gefälzt, HUZ, 2010x2135mm**
Menge: 0,000 St
DIN 276-18: 344
Leistungsbereiche: 027

**271.03.0170 Holzschiebetür, Röhrenspan, HPL, SUZ, 2010x2135mm**
Menge: 0,000 St
DIN 276-18: 344
Leistungsbereiche: 027

**271.03.0180 Holzschiebetür, Röhrenspan, Furnier, SUZ, 2010x2135mm**
Menge: 0,000 St
DIN 276-18: 344
Leistungsbereiche: 027

**271.03.0190 Holzschiebetür, Röhrenspan, HPL, HUZ, 2010x2135mm**
Menge: 0,000 St
DIN 276-18: 344
Leistungsbereiche: 027

**271.03.0200 Holzschiebetür, Röhrenspan, Furnier, HUZ, 2010x2135mm**
Menge: 0,000 St
DIN 276-18: 344
Leistungsbereiche: 027

*Hinweis: ZULAGE EINBAU*

**271.03.0210 Zulage SUZ in Massivwand gefalzt ohne Anforderung**
Menge: 0,000 St
DIN 276-18: 344
Leistungsbereiche: 027

**271.03.0220 Zulage SUZ in Massivwand stumpf ohne Anforderung**
Menge: 0,000 St
DIN 276-18: 344
Leistungsbereiche: 027

*Hinweis: ZULAGEN TÜRBLÄTTER/-ELEMENTE*

**271.03.0230 Zulage Feuchtraumtür**
Menge: 0,000 St
DIN 276-18: 344
Leistungsbereiche: 027

**271.03.0240 Zulage Nassraumtür**
Menge: 0,000 St
DIN 276-18: 344
Leistungsbereiche: 027

**271.03.0250 Zulage Glasausschnitt**
Menge: 0,000 St
DIN 276-18: 344
Leistungsbereiche: 027

**271.03.0260 Zulage RC2, Standard-Innentür**
Menge: 0,000 St
DIN 276-18: 344
Leistungsbereiche: 027

**271.03.0270 Zulage RC3, Standard-Innentür**
Menge: 0,000 St
DIN 276-18: 344
Leistungsbereiche: 027

#### Titel 271.04 Holztürelemente mit Strahlenschutzanforderung

**271.04.0010 Holztürelement, Strahlenschutz, BGL1,0, HPL, gefälzt, SUZ, 885x2135mm**
Menge: 0,000 St
DIN 276-18: 344
Leistungsbereiche: 027

**271.04.0020 Holztürelement, Strahlenschutz, BGL1,5, HPL, gefälzt, SUZ, 885x2135mm**
Menge: 0,000 St
DIN 276-18: 344
Leistungsbereiche: 027

**271.04.0030 Holztürelement, Strahlenschutz, BGL2,0, HPL, gefälzt, SUZ, 885x2135mm**
Menge: 0,000 St
DIN 276-18: 344
Leistungsbereiche: 027

**271.04.0040 Holztürelement, Strahlenschutz, BGL3,0, HPL, gefälzt, SUZ, 885x2135mm**
Menge: 0,000 St
DIN 276-18: 344
Leistungsbereiche: 027

#### Titel 271.05 Holztürelemente Schallschutz

*Hinweis: SSK 1, 1flg*

**271.05.0010 Holztür, 27dB, VS, HPL, gefälzt, SUZ, 885x2135mm**
Menge: 0,000 St
DIN 276-18: 344
Leistungsbereiche: 027

**271.05.0020 Holztür, 27dB, VS, Furnier, gefälzt, SUZ, 885x2135mm**
Menge: 0,000 St
DIN 276-18: 344
Leistungsbereiche: 027

**271.05.0030 Holztür, 27dB, VS, HPL, gefälzt, HUZ, 885x2135mm**
Menge: 0,000 St
DIN 276-18: 344
Leistungsbereiche: 027

**271.05.0040 Holztür, 27dB, VS, Furnier, gefälzt, HUZ, 885x2135mm**
Menge: 0,000 St
DIN 276-18: 344
Leistungsbereiche: 027

*Hinweis: SSK 2, 1flg*

**271.05.0050 Holztür, 32dB, VS, HPL, gefälzt, SUZ, 885x2135mm**
Menge: 0,000 St
DIN 276-18: 344
Leistungsbereiche: 027

**271.05.0060 Holztür, 32dB, VS, Furnier, gefälzt, SUZ, 885x2135mm**
Menge: 0,000 St
DIN 276-18: 344
Leistungsbereiche: 027

**271.05.0070 Holztür, 32dB, VS, HPL, gefälzt, HUZ, 885x2135mm**
Menge: 0,000 St
DIN 276-18: 344
Leistungsbereiche: 027

**271.05.0080 Holztür, 32dB, VS, Furnier, gefälzt, HUZ, 885x2135mm**
Menge: 0,000 St
DIN 276-18: 344
Leistungsbereiche: 027

*Hinweis: SSK 3, 1flg*

**271.05.0090 Holztür, 37dB, VS, HPL, gefälzt, SUZ, 885x2135mm**
Menge: 0,000 St
DIN 276-18: 344
Leistungsbereiche: 027

**271.05.0100 Holztür, 37dB, VS, Furnier, gefälzt, SUZ, 885x2135mm**
Menge: 0,000 St
DIN 276-18: 344
Leistungsbereiche: 027

**271.05.0110 Holztür, 37dB, VS, HPL, gefälzt, HUZ, 885x2135mm**
Menge: 0,000 St
DIN 276-18: 344
Leistungsbereiche: 027

**271.05.0120 Holztür, 37dB, VS, Furnier, gefälzt, HUZ, 885x2135mm**
Menge: 0,000 St
DIN 276-18: 344
Leistungsbereiche: 027

*Hinweis: SSK1, 2flg*

**271.05.0130 Holztür, 27dB, VS, HPL, gefälzt, SUZ, 2010x2135mm**
Menge: 0,000 St
DIN 276-18: 344
Leistungsbereiche: 027

**271.05.0140 Holztür, 27dB, VS, Furnier, gefälzt, SUZ, 2010x2135mm**
Menge: 0,000 St
DIN 276-18: 344
Leistungsbereiche: 027

**271.05.0150 Holztür, 27dB, VS, HPL, gefälzt, HUZ, 2010x2135mm**
Menge: 0,000 St
DIN 276-18: 344
Leistungsbereiche: 027

**271.05.0160 Holztür, 27dB, VS, Furnier, gefälzt, HUZ, 2010x2135mm**
Menge: 0,000 St
DIN 276-18: 344
Leistungsbereiche: 027

*Hinweis: SSK 2, 2flg*

**271.05.0170 Holztür, 32dB, VS, HPL, gefälzt, SUZ, 2010x2135mm**
Menge: 0,000 St
DIN 276-18: 344
Leistungsbereiche: 027

**271.05.0180 Holztür, 32dB, VS, Furnier, gefälzt, SUZ, 2010x2135mm**
Menge: 0,000 St
DIN 276-18: 344
Leistungsbereiche: 027

**271.05.0190 Holztür, 32dB, VS, HPL, gefälzt, HUZ, 2010x2135mm**
Menge: 0,000 St
DIN 276-18: 344
Leistungsbereiche: 027

**271.05.0200 Holztür, 32dB, VS, Furnier, gefälzt, HUZ, 2010x2135mm**
Menge: 0,000 St
DIN 276-18: 344
Leistungsbereiche: 027

*Hinweis: SSK 3, 2flg*

**271.05.0210 Holztür, 37dB, VS, HPL, gefälzt, SUZ, 2010x2135mm**
Menge: 0,000 St
DIN 276-18: 344
Leistungsbereiche: 027

**271.05.0220 Holztür, 37dB, VS, Furnier, gefälzt, SUZ, 2010x2135mm**
Menge: 0,000 St
DIN 276-18: 344
Leistungsbereiche: 027

**271.05.0230 Holztür, 37dB, VS, HPL, gefälzt, HUZ, 2010x2135mm**
Menge: 0,000 St
DIN 276-18: 344
Leistungsbereiche: 027

**271.05.0240 Holztür, 37dB, VS, Furnier, gefälzt, HUZ, 2010x2135mm**
Menge: 0,000 St
DIN 276-18: 344
Leistungsbereiche: 027

*Hinweis: ZULAGEN EINBAU SCHALLSCHUTZTÜREN*

**271.05.0250 Zulage Massivwand**
Menge: 0,000 St
DIN 276-18: 344
Leistungsbereiche: 027

*Hinweis: ZULAGEN TÜRBLÄTTER/-ELEMENTE*

**271.05.0260 Zulage stumpf, SSK1, SSK2**
Menge: 0,000 St
DIN 276-18: 344
Leistungsbereiche: 027

#### Titel 271.06 Holztürelemente Rauch-/Brandschutz

*Hinweis: RS-TÜREN, 1flg*

**271.06.0010 Holztür, RS, Vollspan, HPL, gefälzt, SUZ, 885x2135mm**
Menge: 0,000 St
DIN 276-18: 344
Leistungsbereiche: 027

**271.06.0020 Holztür, RS, Vollspan, Furnier, gefälzt, SUZ, 885x2135mm**
Menge: 0,000 St
DIN 276-18: 344
Leistungsbereiche: 027

**271.06.0030 Holztür, RS, Vollspan, HPL, gefälzt, HUZ, 885x2135mm**
Menge: 0,000 St
DIN 276-18: 344
Leistungsbereiche: 027

**271.06.0040 Holztür, RS, Vollspan, Furnier, gefälzt, HUZ, 885x2135mm**
Menge: 0,000 St
DIN 276-18: 344
Leistungsbereiche: 027

*Hinweis: RS-TÜREN, 2flg*

**271.06.0050 Holztür, RS, Vollspan, HPL, gefälzt, SUZ, 2010x2135mm**
Menge: 0,000 St
DIN 276-18: 344
Leistungsbereiche: 027

**271.06.0060 Holztür, RS, Vollspan, Furnier, gefälzt, SUZ, 2010x2135mm**
Menge: 0,000 St
DIN 276-18: 344
Leistungsbereiche: 027

**271.06.0070 Holztür, RS, Vollspan, HPL, gefälzt, HUZ, 2010x2135mm**
Menge: 0,000 St
DIN 276-18: 344
Leistungsbereiche: 027

**271.06.0080 Holztür, RS, Vollspan, Furnier, gefälzt, HUZ, 2010x2135mm**
Menge: 0,000 St
DIN 276-18: 344
Leistungsbereiche: 027

*Hinweis: T30-TÜREN, 1flg*

**271.06.0090 Holztür, T30, Vollspan, HPL, gefälzt, SUZ, 885x2135mm**
Menge: 0,000 St
DIN 276-18: 344
Leistungsbereiche: 027

**271.06.0100 Holztür, T30, Vollspan, Furnier, gefälzt, SUZ, 885x2135mm**
Menge: 0,000 St
DIN 276-18: 344
Leistungsbereiche: 027

**271.06.0110 Holztür, T30, Vollspan, HPL, gefälzt, HUZ, 885x2135mm**
Menge: 0,000 St
DIN 276-18: 344
Leistungsbereiche: 027

**271.06.0120 Holztür, T30, Vollspan, Furnier, gefälzt, HUZ, 885x2135mm**
Menge: 0,000 St
DIN 276-18: 344
Leistungsbereiche: 027

*Hinweis: T30-TÜREN, 2flg*

**271.06.0130 Holztür, T30, Vollspan, HPL, gefälzt, SUZ, 2010x2135mm**
Menge: 0,000 St
DIN 276-18: 344
Leistungsbereiche: 027

**271.06.0140 Holztür, T30, Vollspan, HPL, gefälzt, HUZ, 2010x2135mm**
Menge: 0,000 St
DIN 276-18: 344
Leistungsbereiche: 027

**271.06.0150 Holztür, T30, Vollspan, Furnier, gefälzt, SUZ, 2010x2135mm**
Menge: 0,000 St
DIN 276-18: 344
Leistungsbereiche: 027

**271.06.0160 Holztür, T30, Vollspan, Furnier, gefälzt, HUZ, 2010x2135mm**
Menge: 0,000 St
DIN 276-18: 344
Leistungsbereiche: 027

*Hinweis: T30RS-TÜREN, 1flg*

**271.06.0170 Holztür, T30RS, Vollspan, HPL, gefälzt, SUZ, 885x2135mm**
Menge: 0,000 St
DIN 276-18: 344
Leistungsbereiche: 027

**271.06.0180 Holztür, T30RS, Vollspan, Furnier, gefälzt, SUZ, 885x2135mm**
Menge: 0,000 St
DIN 276-18: 344
Leistungsbereiche: 027

**271.06.0190 Holztür, T30RS, Vollspan, HPL, gefälzt., HUZ, 885x2135mm**
Menge: 0,000 St
DIN 276-18: 344
Leistungsbereiche: 027

**271.06.0200 Holztür, T30RS, Vollspan, Furnier, gefälzt, HUZ, 885x2135mm**
Menge: 0,000 St
DIN 276-18: 344
Leistungsbereiche: 027

*Hinweis: T30RS-TÜREN, 2flg*

**271.06.0210 Holztür, T30RS, Vollspan, HPL, gefälzt, SUZ, 2010x2135mm**
Menge: 0,000 St
DIN 276-18: 344
Leistungsbereiche: 027

**271.06.0220 Holztür, T30RS, Vollspan, Furnier, gefälzt, SUZ, 2010x2135mm**
Menge: 0,000 St
DIN 276-18: 344
Leistungsbereiche: 027

**271.06.0230 Holztür, T30RS, Vollspan, HPL, gefälzt., HUZ, 2010x2135mm**
Menge: 0,000 St
DIN 276-18: 344
Leistungsbereiche: 027

**271.06.0240 Holztür, T30RS, Vollspan, Furnier, gefälzt, HUZ, 2010x2135mm**
Menge: 0,000 St
DIN 276-18: 344
Leistungsbereiche: 027

*Hinweis: T90-TÜREN, 1flg*

**271.06.0250 Holztür, T90, Vollspan, HPL, gefälzt, SUZ, 885x2135mm**
Menge: 0,000 St
DIN 276-18: 344
Leistungsbereiche: 027

**271.06.0260 Holztür, T90, Vollspan, Furnier, gefälzt, SUZ, 885x2135mm**
Menge: 0,000 St
DIN 276-18: 344
Leistungsbereiche: 027

**271.06.0270 Holztür, T90, Vollspan, HPL, gefälzt, HUZ, 885x2135mm**
Menge: 0,000 St
DIN 276-18: 344
Leistungsbereiche: 027

**271.06.0280 Holztür, T90, Vollspan, Furnier, gefälzt, HUZ, 885x2135mm**
Menge: 0,000 St
DIN 276-18: 344
Leistungsbereiche: 027

*Hinweis: T90-TÜREN, 2flg*

**271.06.0290 Holztür, T90, Vollspan, Furnier, gefälzt, SUZ, 2010x2135mm**
Menge: 0,000 St
DIN 276-18: 344
Leistungsbereiche: 027

**271.06.0300 Holztür, T90, Vollspan, HPL, gefälzt, SUZ, 2010x2135mm**
Menge: 0,000 St
DIN 276-18: 344
Leistungsbereiche: 027

**271.06.0310 Holztür, T90, Vollspan, HPL, gefälzt, HUZ, 2010x2135mm**
Menge: 0,000 St
DIN 276-18: 344
Leistungsbereiche: 027

**271.06.0320 Holztür, T90, Vollspan, Furnier, gefälzt, HUZ, 2010x2135mm**
Menge: 0,000 St
DIN 276-18: 344
Leistungsbereiche: 027

*Hinweis: T90RS-TÜREN, 1flg*

**271.06.0330 Holztür, T90RS, Vollspan, HPL, gefälzt, SUZ, 885x2135mm**
Menge: 0,000 St
DIN 276-18: 344
Leistungsbereiche: 027

**271.06.0340 Holztür, T90RS, Vollspan, Furnier, gefälzt, SUZ, 885x2135mm**
Menge: 0,000 St
DIN 276-18: 344
Leistungsbereiche: 027

**271.06.0350 Holztür, T90RS, Vollspan, HPL, gefälzt, HUZ, 885x2135mm**
Menge: 0,000 St
DIN 276-18: 344
Leistungsbereiche: 027

**271.06.0360 Holztür, T90RS, Vollspan, Furnier, gefälzt, HUZ, 885x2135mm**
Menge: 0,000 St
DIN 276-18: 344
Leistungsbereiche: 027

*Hinweis: T90RS-TÜREN, 2flg*

**271.06.0370 Holztür, T90RS, Vollspan, HPL, gefälzt, SUZ, 2010x2135mm**
Menge: 0,000 St
DIN 276-18: 344
Leistungsbereiche: 027

**271.06.0380 Holztür, T90RS, Vollspan, Furnier, gefälzt, SUZ, 2010x2135mm**
Menge: 0,000 St
DIN 276-18: 344
Leistungsbereiche: 027

**271.06.0390 Holztür, T90RS, Vollspan, HPL, gefälzt, HUZ, 2010x2135mm**
Menge: 0,000 St
DIN 276-18: 344
Leistungsbereiche: 027

**271.06.0400 Holztür, T90RS, Vollspan, Furnier, gefälzt, HUZ, 2010x2135mm**
Menge: 0,000 St
DIN 276-18: 344
Leistungsbereiche: 027

*Hinweis: ZULAGEN FUNKTIONSTÜREN*

**271.06.0410 Zulage stumpf/RS**
Menge: 0,000 St
DIN 276-18: 344
Leistungsbereiche: 027

**271.06.0420 Zulage stumpf/EI30**
Menge: 0,000 St
DIN 276-18: 344
Leistungsbereiche: 027

**271.06.0430 Zulage stumpf/EI90**
Menge: 0,000 St
DIN 276-18: 344
Leistungsbereiche: 027

**271.06.0440 Zulage Glasausschnitt, F30/EI30**
Menge: 0,000 St
DIN 276-18: 344
Leistungsbereiche: 027

**271.06.0450 Zulage Glasausschnitt, F90/EI90**
Menge: 0,000 St
DIN 276-18: 344
Leistungsbereiche: 027

**271.06.0460 Zulage RC2, Funktionsinnentür**
Menge: 0,000 St
DIN 276-18: 344
Leistungsbereiche: 027

*Hinweis: ZULAGEN BESCHLÄGE FÜR FUNKTIONSTÜREN*

**271.06.0470 Zulage Klimaklasse c, Funktionsinnentür**
Menge: 0,000 St
DIN 276-18: 344
Leistungsbereiche: 027

**271.06.0480 Zulage Klimaklasse d, Funktionsinnentür**
Menge: 0,000 St
DIN 276-18: 344
Leistungsbereiche: 027

**271.06.0490 Zulage Vorrüstung Kartenleser**
Menge: 0,000 St
DIN 276-18: 344
Leistungsbereiche: 027

**271.06.0500 Zulage Vorrüstung Verschlussüberwachungskontakt**
Menge: 0,000 St
DIN 276-18: 344
Leistungsbereiche: 027

**271.06.0510 Zulage ITS, Funktionsinnentür**
Menge: 0,000 St
DIN 276-18: 344
Leistungsbereiche: 027

**271.06.0520 Zulage verdeckte Kabelführung**
Menge: 0,000 St
DIN 276-18: 344
Leistungsbereiche: 027

**271.06.0530 Zulage E-Öffner RS-Tür**
Menge: 0,000 St
DIN 276-18: 344
Leistungsbereiche: 027

**271.06.0540 Zulage E-Öffner BS-Tür**
Menge: 0,000 St
DIN 276-18: 344
Leistungsbereiche: 027

#### Titel 271.07 Wohnungseingangstürelemente

*Hinweis: OHNE BS-ANFORDERUNG, 1flg*

**271.07.0010 WE-Tür, VS, HPL, 27dB, SUZ, RC2, 1010x2135mm**
Menge: 0,000 St
DIN 276-18: 344
Leistungsbereiche: 027

**271.07.0020 WE-Tür, VS, Furnier, 27dB, SUZ, RC2, 1010x2135mm**
Menge: 0,000 St
DIN 276-18: 344
Leistungsbereiche: 027

**271.07.0030 WE-Tür, VS, HPL, 27dB, HUZ, RC2, 1010x2135mm**
Menge: 0,000 St
DIN 276-18: 344
Leistungsbereiche: 027

**271.07.0040 WE-Tür, VS, Furnier, 27dB, HUZ, RC2, 1010x2135mm**
Menge: 0,000 St
DIN 276-18: 344
Leistungsbereiche: 027

*Hinweis: OHNE BS-ANFORDERUNG, 2flg*

**271.07.0050 WE-Tür, VS, HPL, 27dB, SUZ, RC2, 2010x2135mm**
Menge: 0,000 St
DIN 276-18: 344
Leistungsbereiche: 027

**271.07.0060 WE-Tür, VS, Furnier, 27dB, SUZ, RC2, 2010x2135mm**
Menge: 0,000 St
DIN 276-18: 344
Leistungsbereiche: 027

**271.07.0070 WE-Tür, VS, HPL, 27dB, HUZ, RC2, 2010x2135mm**
Menge: 0,000 St
DIN 276-18: 344
Leistungsbereiche: 027

**271.07.0080 WE-Tür, VS, Furnier, 27dB, HUZ, RC2, 2010x2135mm**
Menge: 0,000 St
DIN 276-18: 344
Leistungsbereiche: 027

*Hinweis: RS-TÜREN, 1flg*

**271.07.0090 WE-Tür, RS, VS, HPL, gefälzt, SUZ, RC2, 1010x2135mm**
Menge: 0,000 St
DIN 276-18: 344
Leistungsbereiche: 027

**271.07.0100 WE-Tür, RS, VS, Furnier, gefälzt, RC2, SUZ, 1010x2135mm**
Menge: 0,000 St
DIN 276-18: 344
Leistungsbereiche: 027

**271.07.0110 WE-Tür, RS, VS, HPL, gefälzt, HUZ, RC2, 1010x2135mm**
Menge: 0,000 St
DIN 276-18: 344
Leistungsbereiche: 027

**271.07.0120 WE-Tür, RS, VS, Furnier, gefälzt, HUZ, RC2, 1010x2135mm**
Menge: 0,000 St
DIN 276-18: 344
Leistungsbereiche: 027

*Hinweis: RS-TÜREN, 2flg*

**271.07.0130 WE-Tür, RS, VS, HPL, gefälzt, SUZ, RC2, 2010x2135mm**
Menge: 0,000 St
DIN 276-18: 344
Leistungsbereiche: 027

**271.07.0140 WE-Tür, RS, VS, Furnier, gefälzt, RC2, SUZ, 2010x2135mm**
Menge: 0,000 St
DIN 276-18: 344
Leistungsbereiche: 027

**271.07.0150 WE-Tür, RS, VS, HPL, gefälzt, HUZ, RC2, 2010x2135mm**
Menge: 0,000 St
DIN 276-18: 344
Leistungsbereiche: 027

**271.07.0160 WE-Tür, RS, VS, Furnier, gefälzt, HUZ, RC2, 2010x2135mm**
Menge: 0,000 St
DIN 276-18: 344
Leistungsbereiche: 027

*Hinweis: T30RS-WE-TÜREN, 1flg*

**271.07.0170 WE-Tür, T30RS, VS, HPL, gefälzt, SUZ, RC2, 1010x2135mm**
Menge: 0,000 St
DIN 276-18: 344
Leistungsbereiche: 027

**271.07.0180 WE-Tür, T30RS, VS, Furnier, gefälzt, SUZ, RC2, 1010x2135mm**
Menge: 0,000 St
DIN 276-18: 344
Leistungsbereiche: 027

**271.07.0190 WE-Tür, T30RS, VS, HPL, gefälzt, HUZ, RC2, 1010x2135mm**
Menge: 0,000 St
DIN 276-18: 344
Leistungsbereiche: 027

**271.07.0200 WE-Tür, T30RS, VS, Furnier, gefälzt, HUZ, RC2, 1010x2135mm**
Menge: 0,000 St
DIN 276-18: 344
Leistungsbereiche: 027

*Hinweis: T30RS-WE-TÜREN, 2flg*

**271.07.0210 WE-Tür, T30RS, VS, HPL, gefälzt, SUZ, RC2, 2010x2135mm**
Menge: 0,000 St
DIN 276-18: 344
Leistungsbereiche: 027

**271.07.0220 WE-Tür, T30RS, VS, Furnier, gefälzt, SUZ, RC2, 2010x2135mm**
Menge: 0,000 St
DIN 276-18: 344
Leistungsbereiche: 027

**271.07.0230 WE-Tür, T30RS, VS, HPL, gefälzt, HUZ, RC2, 2010x2135mm**
Menge: 0,000 St
DIN 276-18: 344
Leistungsbereiche: 027

**271.07.0240 WE-Tür, T30RS, VS, Furnier, gefälzt, HUZ, RC2, 2010x2135mm**
Menge: 0,000 St
DIN 276-18: 344
Leistungsbereiche: 027

*Hinweis: ZULAGEN WE-TÜREN*

**271.07.0250 Zulage Klimaklasse d, WE-Tür**
Menge: 0,000 St
DIN 276-18: 344
Leistungsbereiche: 027

**271.07.0260 Minderpreis Entfall RC2, WE-Tür**
Menge: 0,000 St
DIN 276-18: 344
Leistungsbereiche: 027

**271.07.0270 Zulage Türspion**
Menge: 0,000 St
DIN 276-18: 344
Leistungsbereiche: 027

**271.07.0280 Zulage Obentürschließer/selbstschließend**
Menge: 0,000 St
DIN 276-18: 344
Leistungsbereiche: 027

**271.07.0290 Zulage RC3, WE-Tür**
Menge: 0,000 St
DIN 276-18: 344
Leistungsbereiche: 027

#### Titel 271.08 Holztürelemente Zulagen Zargen/Einbau

*Hinweis: ZULAGEN ZARGEN*

**271.08.0010 Zulage SUZ, GK 2tlg**
Menge: 0,000 St
DIN 276-18: 344
Leistungsbereiche: 027

**271.08.0020 Zulage SUZ, Massiv, 2tlg**
Menge: 0,000 St
DIN 276-18: 344
Leistungsbereiche: 027

**271.08.0030 Zulage SUZ, Massivwand, <270mm**
Menge: 0,000 St
DIN 276-18: 344
Leistungsbereiche: 027

**271.08.0040 Zulage SUZ, Massivwand, <390mm**
Menge: 0,000 St
DIN 276-18: 344
Leistungsbereiche: 027

**271.08.0050 Zulage SUZ, erhöhte mechanische Beständigkeit**
Menge: 0,000 St
DIN 276-18: 344
Leistungsbereiche: 027

**271.08.0060 Zulage SUZ, höchste mechanische Beständigkeit**
Menge: 0,000 St
DIN 276-18: 344
Leistungsbereiche: 027

**271.08.0070 Zulage Holz-Blockzarge**
Menge: 0,000 St
DIN 276-18: 344
Leistungsbereiche: 027

**271.08.0080 Zulage SUZ, Edelstahl**
Menge: 0,000 St
DIN 276-18: 344
Leistungsbereiche: 027

**271.08.0090 Zulage SUZ, Edelstahl**
Menge: 0,000 St
DIN 276-18: 344
Leistungsbereiche: 027

**271.08.0100 Zulage SUZ, Schattenut**
Menge: 0,000 St
DIN 276-18: 344
Leistungsbereiche: 027

**271.08.0110 Zulage Oberlicht, 885x375mm**
Menge: 0,000 St
DIN 276-18: 344
Leistungsbereiche: 027

**271.08.0120 Zulage 1seitig Seitenlicht, 375x2135mm**
Menge: 0,000 St
DIN 276-18: 344
Leistungsbereiche: 027

**271.08.0130 Zulage 2seitig Seitenlicht, 375x2135mm**
Menge: 0,000 St
DIN 276-18: 344
Leistungsbereiche: 027

**271.08.0140 Zulage Schließblech/Vorrüstung elektrischer Türöffner**
Menge: 0,000 St
DIN 276-18: 344
Leistungsbereiche: 027

**271.08.0150 Zulage Vorrüstung OTS**
Menge: 0,000 St
DIN 276-18: 344
Leistungsbereiche: 027

#### Titel 271.09 Stahlblechtürelemente ohne Anforderung

**271.09.0010 Stahlblech-Innentür, SEZ, 1flg, 885x2135mm**
Menge: 0,000 St
DIN 276-18: 344
Leistungsbereiche: 031

**271.09.0020 Stahlblech-Innentür, SEZ, 2flg, 2010x2135mm**
Menge: 0,000 St
DIN 276-18: 344
Leistungsbereiche: 031

#### Titel 271.10 Stahlblechtürelemente mit Strahlenschutzanforderung

**271.10.0010 Stahlblech-Strahlenschutztür, SEZ, BGL1,0, 1flg, 885x2135mm**
Menge: 0,000 St
DIN 276-18: 344
Leistungsbereiche: 031

**271.10.0020 Stahlblech-Strahlenschutztür, SEZ, BGL1,5, 1flg, 885x2135mm**
Menge: 0,000 St
DIN 276-18: 344
Leistungsbereiche: 031

**271.10.0030 Stahlblech-Strahlenschutztür, SEZ, BGL2,0, 1flg, 885x2135mm**
Menge: 0,000 St
DIN 276-18: 344
Leistungsbereiche: 031

**271.10.0040 Stahlblech-Strahlenschutztür, SEZ, BGL3,0, 1flg, 885x2135mm**
Menge: 0,000 St
DIN 276-18: 344
Leistungsbereiche: 031

#### Titel 271.11 Stahlblechtürelemente Rauch-/Brandschutz

*Hinweis: RS-TÜREN*

**271.11.0010 Stahlblech-Innentür, RS, SEZ, 1flg, 885x2135mm**
Menge: 0,000 St
DIN 276-18: 344
Leistungsbereiche: 031

**271.11.0020 Stahlblech-Innentür, RS, SEZ, 2flg, 2010x2135mm**
Menge: 0,000 St
DIN 276-18: 344
Leistungsbereiche: 031

*Hinweis: T30-TÜREN*

**271.11.0030 Stahlblech-Innentür, T30, SEZ, 1flg, 885x2135mm**
Menge: 0,000 St
DIN 276-18: 344
Leistungsbereiche: 031

**271.11.0040 Stahlblech-Innentür, T30, SEZ, 2flg, 2010x2135mm**
Menge: 0,000 St
DIN 276-18: 344
Leistungsbereiche: 031

*Hinweis: T30RS-TÜREN*

**271.11.0050 Stahlblech-Innentür, T30RS, SEZ, 1flg, 885x2135mm**
Menge: 0,000 St
DIN 276-18: 344
Leistungsbereiche: 031

**271.11.0060 Stahlblech-Innentür, T30RS, SEZ, 2flg, 2010x2135mm**
Menge: 0,000 St
DIN 276-18: 344
Leistungsbereiche: 031

*Hinweis: T90-TÜREN*

**271.11.0070 Stahlblech-Innentür, T90, SEZ, 1flg, 885x2135mm**
Menge: 0,000 St
DIN 276-18: 344
Leistungsbereiche: 031

**271.11.0080 Stahlblech-Innentür, T90, SEZ, 2flg, 2010x2135mm**
Menge: 0,000 St
DIN 276-18: 344
Leistungsbereiche: 031

*Hinweis: T90RS-TÜREN*

**271.11.0090 Stahlblech-Innentür, T90RS, SEZ, 1flg, 885x2135mm**
Menge: 0,000 St
DIN 276-18: 344
Leistungsbereiche: 031

**271.11.0100 Stahlblech-Innentür, T90RS, SEZ, 2flg, 2010x2135mm**
Menge: 0,000 St
DIN 276-18: 344
Leistungsbereiche: 031

#### Titel 271.12 Zulagen Stahlblechtüren

*Hinweis: ZULAGEN TÜRBLÄTTER/-ELEMENTE*

**271.12.0010 Zulage Glasausschnitt**
Menge: 0,000 St
DIN 276-18: 344
Leistungsbereiche: 031

**271.12.0020 Zulage Glasausschnitt, F30**
Menge: 0,000 St
DIN 276-18: 344
Leistungsbereiche: 031

**271.12.0030 Zulage Glasausschnitt, F90**
Menge: 0,000 St
DIN 276-18: 344
Leistungsbereiche: 031

**271.12.0040 Zulage Vorrüstung Verschlussüberwachungskontakt**
Menge: 0,000 St
DIN 276-18: 344
Leistungsbereiche: 031

**271.12.0050 Zulage Vorrüstung Kartenleser**
Menge: 0,000 St
DIN 276-18: 344
Leistungsbereiche: 031

*Hinweis: ZULAGEN ZARGEN*

**271.12.0060 Zulage SUZ, 1flg, 2tlg, <175mm**
Menge: 0,000 St
DIN 276-18: 344
Leistungsbereiche: 031

**271.12.0070 Zulage SUZ, 1flg, 2tlg, <270mm**
Menge: 0,000 St
DIN 276-18: 344
Leistungsbereiche: 031

**271.12.0080 Zulage SUZ, 1flg, 2tlg, verschraubt <270mm**
Menge: 0,000 St
DIN 276-18: 344
Leistungsbereiche: 031

**271.12.0090 Zulage SUZ, 1flg, 2tlg, verschraubt <175mm**
Menge: 0,000 St
DIN 276-18: 344
Leistungsbereiche: 031

**271.12.0100 Zulage Vorrüstung elektrischer Türöffner**
Menge: 0,000 St
DIN 276-18: 344
Leistungsbereiche: 031

**271.12.0110 Zulage Vorrüstung OTS**
Menge: 0,000 St
DIN 276-18: 344
Leistungsbereiche: 031

#### Titel 271.13 RR-Alu-Türelemente ohne Anforderung

*Hinweis: 1flg*

**271.13.0010 Alu-Glas-Tür, 1flg, 1135x2260mm**
Menge: 0,000 St
DIN 276-18: 344
Leistungsbereiche: 031

**271.13.0020 Alu-Glas-Tür, 1flg, OL, 1135x2510mm**
Menge: 0,000 St
DIN 276-18: 344
Leistungsbereiche: 031

**271.13.0030 Alu-Glas-Tür, 1flg, OL + SL, 1510x2510mm**
Menge: 0,000 St
DIN 276-18: 344
Leistungsbereiche: 031

*Hinweis: 2flg*

**271.13.0040 Alu-Glas-Tür, 2flg, 2260x2260mm**
Menge: 0,000 St
DIN 276-18: 344
Leistungsbereiche: 031

**271.13.0050 Alu-Glas-Tür, 2flg, OL, 2260x2510mm**
Menge: 0,000 St
DIN 276-18: 344
Leistungsbereiche: 031

**271.13.0060 Alu-Glas-Tür, 2flg, SL, 3510x2260mm**
Menge: 0,000 St
DIN 276-18: 344
Leistungsbereiche: 031

**271.13.0070 Alu-Glas-Tür, 2flg, OL + SL, 3510x2510mm**
Menge: 0,000 St
DIN 276-18: 344
Leistungsbereiche: 031

*Hinweis: ZULAGEN*

**271.13.0080 Zulage, Monatge in TB**
Menge: 0,000 St
DIN 276-18: 344
Leistungsbereiche: 031

#### Titel 271.14 RR-Alu-Türelemente Rauch-/Brandschutz

*Hinweis: RS-TÜREN, 1flg*

**271.14.0010 Alu-Glas-Tür, RS, 1flg, 1135x2260mm**
Menge: 0,000 St
DIN 276-18: 344
Leistungsbereiche: 031

**271.14.0020 Alu-Glas-Tür, RS, 1flg, OL, 1135x2510mm**
Menge: 0,000 St
DIN 276-18: 344
Leistungsbereiche: 031

**271.14.0030 Alu-Glas-Tür, 1flg, RS, OL + SL, 1510x2510mm**
Menge: 0,000 St
DIN 276-18: 344
Leistungsbereiche: 031

*Hinweis: RS-TÜREN, 2flg*

**271.14.0040 Alu-Glas-Tür, RS, 2flg, 2260x2260mm**
Menge: 0,000 St
DIN 276-18: 344
Leistungsbereiche: 031

**271.14.0050 Alu-Glas-Tür, RS, 2flg, OL, 2260x2510mm**
Menge: 0,000 St
DIN 276-18: 344
Leistungsbereiche: 031

**271.14.0060 Alu-Glas-Tür, RS, 2flg, SL, 3510x2260mm**
Menge: 0,000 St
DIN 276-18: 344
Leistungsbereiche: 031

**271.14.0070 Alu-Glas-Tür, RS, 2flg, OL + SL, 3510x2510mm**
Menge: 0,000 St
DIN 276-18: 344
Leistungsbereiche: 031

*Hinweis: T30-TÜREN, 1flg*

**271.14.0080 Alu-Glas-Tür, T30, 1flg, 1135x2260mm**
Menge: 0,000 St
DIN 276-18: 344
Leistungsbereiche: 031

**271.14.0090 Alu-Glas-Tür, T30, 1flg, OL, 1135x2510mm**
Menge: 0,000 St
DIN 276-18: 344
Leistungsbereiche: 031

**271.14.0100 Alu-Glas-Tür, 1flg, T30, OL + SL, 1510x2510mm**
Menge: 0,000 St
DIN 276-18: 344
Leistungsbereiche: 031

*Hinweis: T30-TÜREN, 2flg*

**271.14.0110 Alu-Glas-Tür, T30, 2flg, 2260x2260mm**
Menge: 0,000 St
DIN 276-18: 344
Leistungsbereiche: 031

**271.14.0120 Alu-Glas-Tür, T30, 2flg, OL, 2260x2510mm**
Menge: 0,000 St
DIN 276-18: 344
Leistungsbereiche: 031

**271.14.0130 Alu-Glas-Tür, T30, 2flg, SL, 3510x2260mm**
Menge: 0,000 St
DIN 276-18: 344
Leistungsbereiche: 031

**271.14.0140 Alu-Glas-Tür, T30, 2flg, OL + SL, 3510x2510mm**
Menge: 0,000 St
DIN 276-18: 344
Leistungsbereiche: 031

*Hinweis: T30RS-TÜREN, 1flg*

**271.14.0150 Alu-Glas-Tür, T30RS, 1flg, 1135x2260mm**
Menge: 0,000 St
DIN 276-18: 344
Leistungsbereiche: 031

**271.14.0160 Alu-Glas-Tür, T30RS, 1flg, OL, 1135x2510mm**
Menge: 0,000 St
DIN 276-18: 344
Leistungsbereiche: 031

**271.14.0170 Alu-Glas-Tür, T30RS, 1flg, OL + SL, 1510x2510mm**
Menge: 0,000 St
DIN 276-18: 344
Leistungsbereiche: 031

*Hinweis: T30RS-TÜREN, 2flg*

**271.14.0180 Alu-Glas-Tür, T30RS, 2flg, 2260x2260mm**
Menge: 0,000 St
DIN 276-18: 344
Leistungsbereiche: 031

**271.14.0190 Alu-Glas-Tür, T30RS, 2flg, OL, 2260x2510mm**
Menge: 0,000 St
DIN 276-18: 344
Leistungsbereiche: 031

**271.14.0200 Alu-Glas-Tür, T30RS, 2flg, SL, 3510x2260mm**
Menge: 0,000 St
DIN 276-18: 344
Leistungsbereiche: 031

**271.14.0210 Alu-Glas-Tür, T30RS, 2flg, OL + SL, 3510x2510mm**
Menge: 0,000 St
DIN 276-18: 344
Leistungsbereiche: 031

*Hinweis: T90-TÜREN, 1flg*

**271.14.0220 Alu-Glas-Tür, T90, 1flg, 1135x2260mm**
Menge: 0,000 St
DIN 276-18: 344
Leistungsbereiche: 031

**271.14.0230 Alu-Glas-Tür, T90, 1flg, OL, 1135x2510mm**
Menge: 0,000 St
DIN 276-18: 344
Leistungsbereiche: 031

*Hinweis: T90-TÜREN, 2flg*

**271.14.0240 Alu-Glas-Tür, T90, 2flg, 2260x2260mm**
Menge: 0,000 St
DIN 276-18: 344
Leistungsbereiche: 031

**271.14.0250 Alu-Glas-Tür, T90, 2flg, OL, 2260x2510mm**
Menge: 0,000 St
DIN 276-18: 344
Leistungsbereiche: 031

*Hinweis: T90RS-TÜREN, 1flg*

**271.14.0260 Alu-Glas-Tür, T90RS, 1flg, OL, 1135x2510mm**
Menge: 0,000 St
DIN 276-18: 344
Leistungsbereiche: 031

**271.14.0270 Alu-Glas-Tür, T90RS, 1flg, 1135x2260mm**
Menge: 0,000 St
DIN 276-18: 344
Leistungsbereiche: 031

*Hinweis: T90RS-TÜREN, 2flg*

**271.14.0280 Alu-Glas-Tür, T90RS, 2flg, OL, 2260x2510mm**
Menge: 0,000 St
DIN 276-18: 344
Leistungsbereiche: 031

**271.14.0290 Alu-Glas-Tür, T90RS, 2flg, 2260x2260mm**
Menge: 0,000 St
DIN 276-18: 344
Leistungsbereiche: 031

*Hinweis: EINBAUTEILE*

**271.14.0300 Stahl-RR, Profile 75x50mm, Türöffnung**
Menge: 0,000 m
DIN 276-18: 342
Leistungsbereiche: 039

**271.14.0310 Stahl-RR, Profile 100x60mm, Türöffnung**
Menge: 0,000 m
DIN 276-18: 342
Leistungsbereiche: 039

*Hinweis: ZULAGEN*

**271.14.0320 Zulage, Montage in TB**
Menge: 0,000 St
DIN 276-18: 344
Leistungsbereiche: 031

#### Titel 271.15 RR-Stahl-Türelemente ohne Anforderung

*Hinweis: 1flg*

**271.15.0010 Stahl-Glas-Tür, 1flg, 1135x2260mm**
Menge: 0,000 St
DIN 276-18: 344
Leistungsbereiche: 031

**271.15.0020 Stahl-Glas-Tür, 1flg, OL, 1135x2510mm**
Menge: 0,000 St
DIN 276-18: 344
Leistungsbereiche: 031

**271.15.0030 Stahl-Glas-Tür, 1flg, OL + SL, 1510x2510mm**
Menge: 0,000 St
DIN 276-18: 344
Leistungsbereiche: 031

*Hinweis: 2flg*

**271.15.0040 Stahl-Glas-Tür, 2flg, 2260x2260mm**
Menge: 0,000 St
DIN 276-18: 344
Leistungsbereiche: 031

**271.15.0050 Stahl-Glas-Tür, 2flg, OL, 2260x2510mm**
Menge: 0,000 St
DIN 276-18: 344
Leistungsbereiche: 031

**271.15.0060 Stahl-Glas-Tür, 2flg, SL, 3510x2260mm**
Menge: 0,000 St
DIN 276-18: 344
Leistungsbereiche: 031

**271.15.0070 Stahl-Glas-Tür, 2flg, OL+SL, 3510x2510mm**
Menge: 0,000 St
DIN 276-18: 344
Leistungsbereiche: 031

#### Titel 271.16 RR-Stahl-Türelemente Rauch-/Brandschutz

*Hinweis: RS-TÜREN, 1flg*

**271.16.0010 Stahl-Glas-Tür, RS, 1flg, 1135x2260mm**
Menge: 0,000 St
DIN 276-18: 344
Leistungsbereiche: 031

**271.16.0020 Stahl-Glas-Tür, RS, 1flg, OL, 1135x2510mm**
Menge: 0,000 St
DIN 276-18: 344
Leistungsbereiche: 031

**271.16.0030 Stahl-Glas-Tür, 1flg, RS, OL + SL, 1510x2510mm**
Menge: 0,000 St
DIN 276-18: 344
Leistungsbereiche: 031

*Hinweis: RS-TÜREN, 2flg*

**271.16.0040 Stahl-Glas-Tür, RS, 2flg, 2260x2260mm**
Menge: 0,000 St
DIN 276-18: 344
Leistungsbereiche: 031

**271.16.0050 Stahl-Glas-Tür, RS, 2flg, OL, 2260x2510mm**
Menge: 0,000 St
DIN 276-18: 344
Leistungsbereiche: 031

**271.16.0060 Stahl-Glas-Tür, RS, 2flg, SL, 3510x2260mm**
Menge: 0,000 St
DIN 276-18: 344
Leistungsbereiche: 031

**271.16.0070 Stahl-Glas-Tür, RS, 2flg, OL + SL, 3510x2510mm**
Menge: 0,000 St
DIN 276-18: 344
Leistungsbereiche: 031

*Hinweis: T30-TÜREN, 1flg*

**271.16.0080 Stahl-Glas-Tür, T30, 1flg, 1135x2260mm**
Menge: 0,000 St
DIN 276-18: 344
Leistungsbereiche: 031

**271.16.0090 Stahl-Glas-Tür, T30, 1flg, OL, 1135x2510mm**
Menge: 0,000 St
DIN 276-18: 344
Leistungsbereiche: 031

**271.16.0100 Stahl-Glas-Tür, 1flg, T30, OL + SL, 1510x2510mm**
Menge: 0,000 St
DIN 276-18: 344
Leistungsbereiche: 031

*Hinweis: T30-TÜREN, 2flg*

**271.16.0110 Stahl-Glas-Tür, T30, 2flg, 2260x2260mm**
Menge: 0,000 St
DIN 276-18: 344
Leistungsbereiche: 031

**271.16.0120 Stahl-Glas-Tür, T30, 2flg, OL, 2260x2510mm**
Menge: 0,000 St
DIN 276-18: 344
Leistungsbereiche: 031

**271.16.0130 Stahl-Glas-Tür, T30, 2flg, SL, 3510x2260mm**
Menge: 0,000 St
DIN 276-18: 344
Leistungsbereiche: 031

**271.16.0140 Stahl-Glas-Tür, T30, 2flg, OL + SL, 3510x2510mm**
Menge: 0,000 St
DIN 276-18: 344
Leistungsbereiche: 031

*Hinweis: T30RS-TÜREN, 1flg*

**271.16.0150 Stahl-Glas-Tür, T30RS, 1flg, 1135x2260mm**
Menge: 0,000 St
DIN 276-18: 344
Leistungsbereiche: 031

**271.16.0160 Stahl-Glas-Tür, T30RS, 1flg, OL, 1135x2510mm**
Menge: 0,000 St
DIN 276-18: 344
Leistungsbereiche: 031

**271.16.0170 Stahl-Glas-Tür, T30RS, 1flg, OL + SL, 1510x2510mm**
Menge: 0,000 St
DIN 276-18: 344
Leistungsbereiche: 031

*Hinweis: T30RS-TÜREN, 2flg*

**271.16.0180 Stahl-Glas-Tür, T30RS, 2flg, 2260x2260mm**
Menge: 0,000 St
DIN 276-18: 344
Leistungsbereiche: 031

**271.16.0190 Stahl-Glas-Tür, T30RS, 2flg, OL, 2260x2510mm**
Menge: 0,000 St
DIN 276-18: 344
Leistungsbereiche: 031

**271.16.0200 Stahl-Glas-Tür, T30RS, 2flg, SL, 3510x2260mm**
Menge: 0,000 St
DIN 276-18: 344
Leistungsbereiche: 031

**271.16.0210 Stahl-Glas-Tür, T30RS, 2flg, OL + SL, 3510x2510mm**
Menge: 0,000 St
DIN 276-18: 344
Leistungsbereiche: 031

*Hinweis: T90-TÜREN, 1flg*

**271.16.0220 Stahl-Glas-Tür, T90, 1flg, 1135x2260mm**
Menge: 0,000 St
DIN 276-18: 344
Leistungsbereiche: 031

**271.16.0230 Stahl-Glas-Tür, T90, 1flg, OL, 1135x2510mm**
Menge: 0,000 St
DIN 276-18: 344
Leistungsbereiche: 031

*Hinweis: T90-TÜREN, 2flg*

**271.16.0240 Stahl-Glas-Tür, T90, 2flg, 2260x2260mm**
Menge: 0,000 St
DIN 276-18: 344
Leistungsbereiche: 031

**271.16.0250 Stahl-Glas-Tür, T90, 2flg, OL, 2260x2510mm**
Menge: 0,000 St
DIN 276-18: 344
Leistungsbereiche: 031

*Hinweis: T90RS-TÜREN, 1flg*

**271.16.0260 Stahl-Glas-Tür, T90RS, 1flg, 1135x2260mm**
Menge: 0,000 St
DIN 276-18: 344
Leistungsbereiche: 031

**271.16.0270 Stahl-Glas-Tür, T90RS, 1flg, OL, 1135x2510mm**
Menge: 0,000 St
DIN 276-18: 344
Leistungsbereiche: 031

*Hinweis: T90RS-TÜREN, 2flg*

**271.16.0280 Stahl-Glas-Tür, T90RS, 2flg, OL, 2260x2510mm**
Menge: 0,000 St
DIN 276-18: 344
Leistungsbereiche: 031

**271.16.0290 Stahl-Glas-Tür, T90RS, 2flg, 2260x2260mm**
Menge: 0,000 St
DIN 276-18: 344
Leistungsbereiche: 031

#### Titel 271.17 Zulagen Türbeschläge

*Hinweis: TÜRSCHLIESSER, FESTSTELLANLAGEN*

**271.17.0010 Zulage Vorrüstung OTS**
Menge: 0,000 St
DIN 276-18: 344
Leistungsbereiche: 027

**271.17.0020 Zulage OTS, Gleitschiene, 1flg**
Menge: 0,000 St
DIN 276-18: 344
Leistungsbereiche: 027

**271.17.0030 Zulage OTS, Gleitschiene, 2flg**
Menge: 0,000 St
DIN 276-18: 344
Leistungsbereiche: 027

**271.17.0040 Zulage ITS, Gleitschiene, 1flg**
Menge: 0,000 St
DIN 276-18: 344
Leistungsbereiche: 027

**271.17.0050 Zulage ITS, Gleitschiene, 2flg**
Menge: 0,000 St
DIN 276-18: 344
Leistungsbereiche: 027

**271.17.0060 Zulage Bodentürschließer, 1flg**
Menge: 0,000 St
DIN 276-18: 344
Leistungsbereiche: 027

**271.17.0070 Zulage Bodentürschließer, 2flg**
Menge: 0,000 St
DIN 276-18: 344
Leistungsbereiche: 027

**271.17.0080 Zulage OTS mit FSA, RMZ, 1flg**
Menge: 0,000 St
DIN 276-18: 344
Leistungsbereiche: 027

**271.17.0090 Zulage OTS mit FSA, RMZ, 2flg**
Menge: 0,000 St
DIN 276-18: 344
Leistungsbereiche: 027

**271.17.0100 Zulage OTS mit Freilauf, RMZ, 1flg**
Menge: 0,000 St
DIN 276-18: 344
Leistungsbereiche: 027

**271.17.0110 Zulage OTS mit Freilauf, RMZ, 2flg**
Menge: 0,000 St
DIN 276-18: 344
Leistungsbereiche: 027

**271.17.0120 Zulage Deckenrauchmelder**
Menge: 0,000 St
DIN 276-18: 344
Leistungsbereiche: 027

*Hinweis: SCHLÖSSER, DRÜCKER, ÖFFNER*

**271.17.0130 Zulage frei/besetzt-Beschlag**
Menge: 0,000 St
DIN 276-18: 344
Leistungsbereiche: 027

**271.17.0140 Zulage Türdrücker, H=85cm**
Menge: 0,000 St
DIN 276-18: 344
Leistungsbereiche: 027

**271.17.0150 Zulage E-Öffner Standardtür**
Menge: 0,000 St
DIN 276-18: 344
Leistungsbereiche: 027

**271.17.0160 Zulage E-Öffner RS-Tür**
Menge: 0,000 St
DIN 276-18: 344
Leistungsbereiche: 027

**271.17.0170 Zulage E-Öffner BS-Tür**
Menge: 0,000 St
DIN 276-18: 344
Leistungsbereiche: 027

**271.17.0180 Zulage elektrisches Motorschloss**
Menge: 0,000 St
DIN 276-18: 344
Leistungsbereiche: 027

**271.17.0190 Zulage 3fach-Verriegelung**
Menge: 0,000 St
DIN 276-18: 344
Leistungsbereiche: 027

**271.17.0200 Zulage Vorrüstung Kartenleser**
Menge: 0,000 St
DIN 276-18: 344
Leistungsbereiche: 027

**271.17.0210 Zulage Vorrüstung Verschlussüberwachungskontakt**
Menge: 0,000 St
DIN 276-18: 344
Leistungsbereiche: 027

**271.17.0220 Zulage verdeckte Kabelführung**
Menge: 0,000 St
DIN 276-18: 344
Leistungsbereiche: 027

**271.17.0230 Zulage Schließbartkontakt + verdeckte Kabelführung**
Menge: 0,000 St
DIN 276-18: 344
Leistungsbereiche: 027

*Hinweis: NOTAUSGANGSTÜRVERSCHLÜSSE*

**271.17.0240 Zulage Notausgangsschloss, 1flg, Vollblatt**
Menge: 0,000 St
DIN 276-18: 344
Leistungsbereiche: 027

**271.17.0250 Zulage Notausgangsschloss, 1flg, RR**
Menge: 0,000 St
DIN 276-18: 344
Leistungsbereiche: 027

**271.17.0260 Zulage Notausgangsentriegelung, 2flg**
Menge: 0,000 St
DIN 276-18: 344
Leistungsbereiche: 027

**271.17.0270 Zulage Drücker EN179, 1flg**
Menge: 0,000 St
DIN 276-18: 344
Leistungsbereiche: 027

**271.17.0280 Zulage Druckstange EN1125, 1flg**
Menge: 0,000 St
DIN 276-18: 344
Leistungsbereiche: 027

**271.17.0290 Zulage Druckstange EN1125, 2flg**
Menge: 0,000 St
DIN 276-18: 344
Leistungsbereiche: 027

**271.17.0300 Zulage Vorrüstung elektrischer Türöffner**
Menge: 0,000 St
DIN 276-18: 344
Leistungsbereiche: 027

**271.17.0310 Einzeltürwächter**
Menge: 0,000 St
DIN 276-18: 344
Leistungsbereiche: 027

**271.17.0320 elektrische Fluchttürsteuerung**
Menge: 0,000 St
DIN 276-18: 344
Leistungsbereiche: 027

*Hinweis: TÜRANTRIEBE*

**271.17.0330 elektrischer Türhilfsantrieb, 1flg**
Menge: 0,000 St
DIN 276-18: 344
Leistungsbereiche: 027

**271.17.0340 elektrischer Türantrieb, 1flg**
Menge: 0,000 St
DIN 276-18: 344
Leistungsbereiche: 027

**271.17.0350 elektrischer Türantrieb, 2flg**
Menge: 0,000 St
DIN 276-18: 344
Leistungsbereiche: 027

**271.17.0360 Zulage RR-Profilverbreiterung für E-Antrieb**
Menge: 0,000 m
DIN 276-18: 344
Leistungsbereiche: 031

*Hinweis: TÜRSTOPPER*

**271.17.0370 Türstopper Alu, Wand-/Boden**
Menge: 0,000 St
DIN 276-18: 344
Leistungsbereiche: 027

**271.17.0380 Türstopper VA, Wand-/Boden**
Menge: 0,000 St
DIN 276-18: 344
Leistungsbereiche: 027

**271.17.0390 Wandtürstopper/Kleiderhaken, VA**
Menge: 0,000 St
DIN 276-18: 344
Leistungsbereiche: 027

#### Titel 271.18 Wartung

**271.18.0010 Wartung Türtechnik**
Menge: 0,000 St
DIN 276-18: 344
Leistungsbereiche: 027

### Gewerk 272 Tore

#### Titel 272.01 Industrie-Sektionaltore

*Hinweis: BAUTIEFE 40mm*

**272.01.0010 Sektionaltor, Stahl, 3,50x3,50m, Paneele, 40mm**
Menge: 0,000 St
DIN 276-18: 334
Leistungsbereiche: 031

**272.01.0020 Sektionaltor, Stahl, 4,00x3,50m, Paneele, 40mm**
Menge: 0,000 St
DIN 276-18: 334
Leistungsbereiche: 031

**272.01.0030 Sektionaltor, Stahl, 4,50x3,50m, Paneele, 40mm**
Menge: 0,000 St
DIN 276-18: 334
Leistungsbereiche: 031

**272.01.0040 Sektionaltor, Stahl, 4,50x4,50m, Paneele, 40mm**
Menge: 0,000 St
DIN 276-18: 334
Leistungsbereiche: 031

**272.01.0050 Sektionaltor, Stahl, 5,00x4,50m, Paneele, 40mm**
Menge: 0,000 St
DIN 276-18: 334
Leistungsbereiche: 031

**272.01.0060 Sektionaltor, Stahl, 6,50x4,50m, Paneele, 40mm**
Menge: 0,000 St
DIN 276-18: 334
Leistungsbereiche: 031

**272.01.0070 Ansichtsgleiche Nebentür**
Menge: 0,000 St
DIN 276-18: 334
Leistungsbereiche: 031

*Hinweis: BAUTIEFE ca. 65mm (THERMISCH GETRENNT)*

**272.01.0080 Sektionaltor, Stahl, 3,50x3,50m, Paneele, 65mm**
Menge: 0,000 St
DIN 276-18: 334
Leistungsbereiche: 031

**272.01.0090 Sektionaltor, Stahl, 4,00x3,50m, Paneele, 65mm**
Menge: 0,000 St
DIN 276-18: 334
Leistungsbereiche: 031

**272.01.0100 Sektionaltor, Stahl, 4,50x3,50m, Paneele, 65mm**
Menge: 0,000 St
DIN 276-18: 334
Leistungsbereiche: 031

**272.01.0110 Sektionaltor, Stahl, 4,50x4,50m, Paneele, 65mm**
Menge: 0,000 St
DIN 276-18: 334
Leistungsbereiche: 031

**272.01.0120 Sektionaltor, Stahl, 5,00x4,50m, Paneele, 65mm**
Menge: 0,000 St
DIN 276-18: 334
Leistungsbereiche: 031

**272.01.0130 Sektionaltor, Stahl, 6,50x4,50m, Paneele, 65mm**
Menge: 0,000 St
DIN 276-18: 334
Leistungsbereiche: 031

**272.01.0140 Ansichtsgleiche Nebentür, thermisch getrennt**
Menge: 0,000 St
DIN 276-18: 334
Leistungsbereiche: 031

*Hinweis: STEUERUNG/BEDIENELEMENTE*

**272.01.0150 Handbedienung Haspelkette**
Menge: 0,000 St
DIN 276-18: 334
Leistungsbereiche: 031

**272.01.0160 Antrieb Torbedienung elektrisch, Totmannsteuerung**
Menge: 0,000 St
DIN 276-18: 334
Leistungsbereiche: 031

**272.01.0170 Antrieb Torbedienung elektrisch, Impulssteuerung**
Menge: 0,000 St
DIN 276-18: 334
Leistungsbereiche: 031

**272.01.0180 Schlüsselschalter**
Menge: 0,000 St
DIN 276-18: 334
Leistungsbereiche: 031

**272.01.0190 Tastenfeld mind. 10 Zahlencodes**
Menge: 0,000 St
DIN 276-18: 334
Leistungsbereiche: 031

**272.01.0200 Deckenzugschalterbetätigung**
Menge: 0,000 St
DIN 276-18: 334
Leistungsbereiche: 031

**272.01.0210 Transponderlesegerät**
Menge: 0,000 St
DIN 276-18: 334
Leistungsbereiche: 031

**272.01.0220 Transponder-Schließelement Karte**
Menge: 0,000 St
DIN 276-18: 334
Leistungsbereiche: 031

**272.01.0230 Transponder-Schließelement Münze**
Menge: 0,000 St
DIN 276-18: 334
Leistungsbereiche: 031

**272.01.0240 Blinkwarnleuchte Sektionaltor**
Menge: 0,000 St
DIN 276-18: 334
Leistungsbereiche: 031

**272.01.0250 Verschluss Schubriegel**
Menge: 0,000 St
DIN 276-18: 334
Leistungsbereiche: 031

**272.01.0260 Torverschluss innen und außen**
Menge: 0,000 St
DIN 276-18: 334
Leistungsbereiche: 031

*Hinweis: ZULAGEN BELICHTUNG BAUTIEFE 40mm*

**272.01.0270 Zulage Einzelverglasung, Bautiefe 40mm, <0,25m2**
Menge: 0,000 St
DIN 276-18: 334
Leistungsbereiche: 031

**272.01.0280 Zulage Fenstersektion, Bautiefe 40mm, B=<3,00m**
Menge: 0,000 St
DIN 276-18: 334
Leistungsbereiche: 031

**272.01.0290 Zulage Fenstersektion, Bautiefe 40mm, B=<4,00m**
Menge: 0,000 St
DIN 276-18: 334
Leistungsbereiche: 031

**272.01.0300 Zulage Fenstersektion, Bautiefe 40mm, B=<5,00m**
Menge: 0,000 St
DIN 276-18: 334
Leistungsbereiche: 031

**272.01.0310 Zulage Fenstersektion, Bautiefe 40mm, B=<6,50m**
Menge: 0,000 St
DIN 276-18: 334
Leistungsbereiche: 031

*Hinweis: ZULAGEN BELICHTUNG BAUTIEFE 65mm*

**272.01.0320 Zulage Einzelverglasung, Bautiefe 65mm, <0,25m2**
Menge: 0,000 St
DIN 276-18: 334
Leistungsbereiche: 031

**272.01.0330 Zulage Fenstersektion, Bautiefe 65mm, B=<3,00m**
Menge: 0,000 St
DIN 276-18: 334
Leistungsbereiche: 031

**272.01.0340 Zulage Fenstersektion, Bautiefe 65mm, B=<4,00m**
Menge: 0,000 St
DIN 276-18: 334
Leistungsbereiche: 031

**272.01.0350 Zulage Fenstersektion, Bautiefe 65mm, B=<5,00m**
Menge: 0,000 St
DIN 276-18: 334
Leistungsbereiche: 031

**272.01.0360 Zulage Fenstersektion, Bautiefe 65mm, B=<6,50m**
Menge: 0,000 St
DIN 276-18: 334
Leistungsbereiche: 031

*Hinweis: ZULAGEN BESCHLÄGE*

**272.01.0370 Zulage Höherführung Laufschienenbeschlag, bis 1500mm**
Menge: 0,000 St
DIN 276-18: 334
Leistungsbereiche: 031

**272.01.0380 Zulage Höherführung Laufschienenbeschlag, bis 3000mm**
Menge: 0,000 St
DIN 276-18: 334
Leistungsbereiche: 031

**272.01.0390 Zulage Höherführung Laufschienenbeschlag, bis 4500mm**
Menge: 0,000 St
DIN 276-18: 334
Leistungsbereiche: 031

**272.01.0400 Zulage Niedrigsturzbeschlag**
Menge: 0,000 St
DIN 276-18: 334
Leistungsbereiche: 031

**272.01.0410 Zulage Normalbeschlag mit Dachfolge**
Menge: 0,000 St
DIN 276-18: 334
Leistungsbereiche: 031

**272.01.0420 Zulage Niedrigsturzbeschlag mit Dachfolge**
Menge: 0,000 St
DIN 276-18: 334
Leistungsbereiche: 031

**272.01.0430 Zulage Tor Einbruchhemmung RC2**
Menge: 0,000 St
DIN 276-18: 334
Leistungsbereiche: 031

*Hinweis: ZULAGEN TÜREN*

**272.01.0440 Zulage Schlupftür,Sektionaltor 40mm**
Menge: 0,000 St
DIN 276-18: 334
Leistungsbereiche: 031

**272.01.0450 Zulage Schlupftür Sektionaltor 65mm**
Menge: 0,000 St
DIN 276-18: 334
Leistungsbereiche: 031

**272.01.0460 Zulage Fluchttür Sektionaltor 65mm**
Menge: 0,000 St
DIN 276-18: 334
Leistungsbereiche: 031

**272.01.0470 Zulage elektrischer Türöffner**
Menge: 0,000 St
DIN 276-18: 344
Leistungsbereiche: 029

#### Titel 272.02 Industrie-Verglaste Aluminium-Rahmentore

*Hinweis: BAUTIEFE 40mm, GERING GEDÄMMT, KUNSTSTOFFGLAS*

**272.02.0010 Alu-Rahmentor, Kunststoffglas, 3,50x3,50m, 40mm**
Menge: 0,000 St
DIN 276-18: 334
Leistungsbereiche: 031

**272.02.0020 Alu-Rahmentor, Kunststoffglas, 4,00x3,50m, 40mm**
Menge: 0,000 St
DIN 276-18: 334
Leistungsbereiche: 031

**272.02.0030 Alu-Rahmentor, Kunststoffglas, 4,50x3,50m, 40mm**
Menge: 0,000 St
DIN 276-18: 334
Leistungsbereiche: 031

**272.02.0040 Alu-Rahmentor, Kunststoffglas, 3,50x4,50m, 40mm**
Menge: 0,000 St
DIN 276-18: 334
Leistungsbereiche: 031

**272.02.0050 Alu-Rahmentor, Kunststoffglas, 4,00x4,50m, 40mm**
Menge: 0,000 St
DIN 276-18: 334
Leistungsbereiche: 031

**272.02.0060 Alu-Rahmentor, Kunststoffglas, 4,50x4,50m, 40mm**
Menge: 0,000 St
DIN 276-18: 334
Leistungsbereiche: 031

**272.02.0070 Zulage Schlupftür für Alu-Rahmentor, Kunststoffglas**
Menge: 0,000 St
DIN 276-18: 334
Leistungsbereiche: 031

**272.02.0080 Zulage Fluchttür für Alu-Rahmentor, Kunststoffglas**
Menge: 0,000 St
DIN 276-18: 334
Leistungsbereiche: 031

*Hinweis: BAUTIEFE 40mm, GEDÄMMT, ESG-ISOGLAS*

**272.02.0090 Alu-Rahmentor, ESG-Isoglas, 3,50x3,50m, 40mm**
Menge: 0,000 St
DIN 276-18: 334
Leistungsbereiche: 031

**272.02.0100 Alu-Rahmentor, ESG-Isoglas, 4,00x3,50m, 40mm**
Menge: 0,000 St
DIN 276-18: 334
Leistungsbereiche: 031

**272.02.0110 Alu-Rahmentor, ESG-Isoglas, 4,50x3,50m, 40mm**
Menge: 0,000 St
DIN 276-18: 334
Leistungsbereiche: 031

**272.02.0120 Alu-Rahmentor, ESG-Isoglas, 3,50x4,50m, 40mm**
Menge: 0,000 St
DIN 276-18: 334
Leistungsbereiche: 031

**272.02.0130 Alu-Rahmentor, ESG-Isoglas, 4,00x4,50m, 40mm**
Menge: 0,000 St
DIN 276-18: 334
Leistungsbereiche: 031

**272.02.0140 Alu-Rahmentor, ESG-Isoglas, 4,50x4,50m, 40mm**
Menge: 0,000 St
DIN 276-18: 334
Leistungsbereiche: 031

**272.02.0150 Zulage Schlupftür für 40mm Alu-Rahmentor, ESG-Isoglas**
Menge: 0,000 St
DIN 276-18: 334
Leistungsbereiche: 031

**272.02.0160 Zulage Fluchttür für 40mm Alu-Rahmentor, ESG-Isoglas**
Menge: 0,000 St
DIN 276-18: 334
Leistungsbereiche: 031

*Hinweis: BAUTIEFE 65mm, HOCH GEDÄMMT, ESG-ISOGLAS*

**272.02.0170 Alu-Rahmentor, hochdämmend, Isoglas, 3,50x3,50m, 65mm**
Menge: 0,000 St
DIN 276-18: 334
Leistungsbereiche: 031

**272.02.0180 Alu-Rahmentor, hochdämmend, Isoglas, 4,00x3,50m, 40mm**
Menge: 0,000 St
DIN 276-18: 334
Leistungsbereiche: 031

**272.02.0190 Alu-Rahmentor, hochdämmend, Isoglas, 4,50x3,50m, 40mm**
Menge: 0,000 St
DIN 276-18: 334
Leistungsbereiche: 031

**272.02.0200 Alu-Rahmentor, hochdämmend, Isoglas, 3,50x4,50m, 40mm**
Menge: 0,000 St
DIN 276-18: 334
Leistungsbereiche: 031

**272.02.0210 Alu-Rahmentor, hochdämmend, Isoglas, 4,00x4,50m, 40mm**
Menge: 0,000 St
DIN 276-18: 334
Leistungsbereiche: 031

**272.02.0220 Alu-Rahmentor, hochdämmend, Isoglas, 4,50x4,50m, 40mm**
Menge: 0,000 St
DIN 276-18: 334
Leistungsbereiche: 031

**272.02.0230 Zulage Schlupftür für 65mm Alu-Rahmentor, ESG-Isoglas**
Menge: 0,000 St
DIN 276-18: 334
Leistungsbereiche: 031

**272.02.0240 Zulage Fluchttür für 65mm Alu-Rahmentor, ESG-Isoglas**
Menge: 0,000 St
DIN 276-18: 334
Leistungsbereiche: 031

*Hinweis: STEUERUNG/BEDIENELEMENTE*

**272.02.0250 Handbedienung Haspelkette**
Menge: 0,000 St
DIN 276-18: 334
Leistungsbereiche: 031

**272.02.0260 Antrieb Torbedienung elektrisch, Totmannsteuerung**
Menge: 0,000 St
DIN 276-18: 334
Leistungsbereiche: 031

**272.02.0270 Antrieb Torbedienung elektrisch, Impulssteuerung**
Menge: 0,000 St
DIN 276-18: 334
Leistungsbereiche: 031

**272.02.0280 Schlüsselschalter**
Menge: 0,000 St
DIN 276-18: 334
Leistungsbereiche: 031

**272.02.0290 Tastenfeld min. 10 Zahlencodes**
Menge: 0,000 St
DIN 276-18: 334
Leistungsbereiche: 031

**272.02.0300 Deckenzugschalterbetätigung**
Menge: 0,000 St
DIN 276-18: 334
Leistungsbereiche: 031

**272.02.0310 Transponderlesegerät**
Menge: 0,000 St
DIN 276-18: 334
Leistungsbereiche: 031

**272.02.0320 Transponder-Schließelement Karte**
Menge: 0,000 St
DIN 276-18: 334
Leistungsbereiche: 031

**272.02.0330 Transponder-Schließelement Münze**
Menge: 0,000 St
DIN 276-18: 334
Leistungsbereiche: 031

**272.02.0340 Blinkwarnleuchte Alurahmentor**
Menge: 0,000 St
DIN 276-18: 334
Leistungsbereiche: 031

**272.02.0350 Verschluss Schubriegel**
Menge: 0,000 St
DIN 276-18: 334
Leistungsbereiche: 031

**272.02.0360 Torverschluss innen und außen**
Menge: 0,000 St
DIN 276-18: 334
Leistungsbereiche: 031

*Hinweis: ZULAGEN BESCHLÄGE*

**272.02.0370 Zulage Höherführung Laufschienenbeschlag, bis 1500mm**
Menge: 0,000 St
DIN 276-18: 334
Leistungsbereiche: 031

**272.02.0380 Zulage Höherführung Laufschienenbeschlag, bis 3000mm**
Menge: 0,000 St
DIN 276-18: 334
Leistungsbereiche: 031

**272.02.0390 Zulage Höherführung Laufschienenbeschlag, bis 4500mm**
Menge: 0,000 St
DIN 276-18: 334
Leistungsbereiche: 031

**272.02.0400 Zulage Niedrigsturzbeschlag**
Menge: 0,000 St
DIN 276-18: 334
Leistungsbereiche: 031

**272.02.0410 Zulage Normalbeschlag mit Dachfolge**
Menge: 0,000 St
DIN 276-18: 334
Leistungsbereiche: 031

**272.02.0420 Zulage Niedrigsturzbeschlag mit Dachfolge**
Menge: 0,000 St
DIN 276-18: 334
Leistungsbereiche: 031

**272.02.0430 Zulage Tor Einbruchhemmung RC2**
Menge: 0,000 St
DIN 276-18: 334
Leistungsbereiche: 031

#### Titel 272.03 Industrie-Rolltore und Rollgittertore

*Hinweis: ROLLTOR STAHL, UNGEDÄMMT*

**272.03.0010 Rolltor, Stahl, 3,50x3,50m**
Menge: 0,000 St
DIN 276-18: 334
Leistungsbereiche: 031

**272.03.0020 Rolltor, Stahl, 4,00x3,50m**
Menge: 0,000 St
DIN 276-18: 334
Leistungsbereiche: 031

**272.03.0030 Rolltor, Stahl, 3,50x4,00m**
Menge: 0,000 St
DIN 276-18: 334
Leistungsbereiche: 031

**272.03.0040 Rolltor, Stahl, 4,00x4,00m**
Menge: 0,000 St
DIN 276-18: 334
Leistungsbereiche: 031

*Hinweis: ROLLTOR STAHL, GEDÄMMT*

**272.03.0050 Rolltor, Stahl, gedämmt 3,50x3,50m**
Menge: 0,000 St
DIN 276-18: 334
Leistungsbereiche: 031

**272.03.0060 Rolltor, Stahl, gedämmt 4,00x3,50m**
Menge: 0,000 St
DIN 276-18: 334
Leistungsbereiche: 031

**272.03.0070 Rolltor, Stahl, gedämmt 4,50x3,50m**
Menge: 0,000 St
DIN 276-18: 334
Leistungsbereiche: 031

**272.03.0080 Rolltor, Stahl, gedämmt 3,50x4,,50m**
Menge: 0,000 St
DIN 276-18: 334
Leistungsbereiche: 031

**272.03.0090 Rolltor, Stahl, gedämmt 4,00x4,50m**
Menge: 0,000 St
DIN 276-18: 334
Leistungsbereiche: 031

**272.03.0100 Rolltor, Stahl, gedämmt 4,50x4,50m**
Menge: 0,000 St
DIN 276-18: 334
Leistungsbereiche: 031

*Hinweis: ROLLGITTER ALUMINIUM*

**272.03.0110 Rollgitter, Aluminium, 2,50x3,00m**
Menge: 0,000 St
DIN 276-18: 334
Leistungsbereiche: 031

**272.03.0120 Rollgitter, Aluminium, 3,00x3,00m**
Menge: 0,000 St
DIN 276-18: 334
Leistungsbereiche: 031

**272.03.0130 Rollgitter, Aluminium, 3,50x3,50m**
Menge: 0,000 St
DIN 276-18: 334
Leistungsbereiche: 031

**272.03.0140 Rollgitter, Aluminium, 3,50x4,50m**
Menge: 0,000 St
DIN 276-18: 334
Leistungsbereiche: 031

**272.03.0150 Rollgitter, Aluminium, 4,00x3,50m**
Menge: 0,000 St
DIN 276-18: 334
Leistungsbereiche: 031

**272.03.0160 Rollgitter, Aluminium, 4,00x4,00m**
Menge: 0,000 St
DIN 276-18: 334
Leistungsbereiche: 031

**272.03.0170 Rollgitter, Aluminium, 4,00x4,50m**
Menge: 0,000 St
DIN 276-18: 334
Leistungsbereiche: 031

**272.03.0180 Rollgitter, Aluminium, 4,50x3,50m**
Menge: 0,000 St
DIN 276-18: 334
Leistungsbereiche: 031

**272.03.0190 Rollgitter, Aluminium, 4,50x4,00m**
Menge: 0,000 St
DIN 276-18: 334
Leistungsbereiche: 031

**272.03.0200 Rollgitter, Aluminium, 4,50x4,50m**
Menge: 0,000 St
DIN 276-18: 334
Leistungsbereiche: 031

**272.03.0210 Rollgitter, Aluminium, 5,00x3,00m**
Menge: 0,000 St
DIN 276-18: 334
Leistungsbereiche: 031

**272.03.0220 Rollgitter, Aluminium, 5,00x3,50m**
Menge: 0,000 St
DIN 276-18: 334
Leistungsbereiche: 031

*Hinweis: ROLLGITTER STAHL, VERZINKT*

**272.03.0230 Rollgitter, Stahl, 2,50x3,00m**
Menge: 0,000 St
DIN 276-18: 334
Leistungsbereiche: 031

**272.03.0240 Rollgitter, Stahl, 3,00x3,00m**
Menge: 0,000 St
DIN 276-18: 334
Leistungsbereiche: 031

**272.03.0250 Rollgitter, Stahl, 3,50x3,50m**
Menge: 0,000 St
DIN 276-18: 334
Leistungsbereiche: 031

**272.03.0260 Rollgitter, Stahl, 3,50x4,50m**
Menge: 0,000 St
DIN 276-18: 334
Leistungsbereiche: 031

**272.03.0270 Rollgitter, Stahl, 4,00x3,50m**
Menge: 0,000 St
DIN 276-18: 334
Leistungsbereiche: 031

**272.03.0280 Rollgitter, Stahl, 4,00x4,00m**
Menge: 0,000 St
DIN 276-18: 334
Leistungsbereiche: 031

**272.03.0290 Rollgitter, Stahl, 4,00x4,50m**
Menge: 0,000 St
DIN 276-18: 334
Leistungsbereiche: 031

**272.03.0300 Rollgitter, Stahl, 4,50x3,50m**
Menge: 0,000 St
DIN 276-18: 334
Leistungsbereiche: 031

*Hinweis: STEUERUNG/BEDIENELEMENTE*

**272.03.0310 Kurbel für Notbetrieb**
Menge: 0,000 St
DIN 276-18: 334
Leistungsbereiche: 031

**272.03.0320 Zulage Impulssteuerung für Antrieb**
Menge: 0,000 St
DIN 276-18: 334
Leistungsbereiche: 031

**272.03.0330 Schlüsselschalter**
Menge: 0,000 St
DIN 276-18: 334
Leistungsbereiche: 031

**272.03.0340 Tastenfeld mind. 10 Zahlencodes**
Menge: 0,000 St
DIN 276-18: 334
Leistungsbereiche: 031

**272.03.0350 Deckenzugschalterbetätigung**
Menge: 0,000 St
DIN 276-18: 334
Leistungsbereiche: 031

**272.03.0360 Transponderlesegerät**
Menge: 0,000 St
DIN 276-18: 334
Leistungsbereiche: 031

**272.03.0370 Transponder-Schließelement Karte**
Menge: 0,000 St
DIN 276-18: 334
Leistungsbereiche: 031

**272.03.0380 Transponder-Schließelement Münze**
Menge: 0,000 St
DIN 276-18: 334
Leistungsbereiche: 031

**272.03.0390 Torverschluss innen und außen**
Menge: 0,000 St
DIN 276-18: 334
Leistungsbereiche: 031

*Hinweis: PANZERVERKLEIDUNG*

**272.03.0400 Panzerverkleidung für Rolltor, verzinkt, B=<3,00m**
Menge: 0,000 St
DIN 276-18: 334
Leistungsbereiche: 031

**272.03.0410 Panzerverkleidung für Rolltor, Aluminium eloxiert, B=<3,00m**
Menge: 0,000 St
DIN 276-18: 334
Leistungsbereiche: 031

**272.03.0420 Panzerverkleidung für Rolltor, Aluminium gepulvert, B=<3,00m**
Menge: 0,000 St
DIN 276-18: 334
Leistungsbereiche: 031

**272.03.0430 Panzerverkleidung für Rolltor, verzinkt, B=<5,00m**
Menge: 0,000 St
DIN 276-18: 334
Leistungsbereiche: 031

**272.03.0440 Panzerverkleidung für Rolltor, Aluminium eloxiert, B=<5,00m**
Menge: 0,000 St
DIN 276-18: 334
Leistungsbereiche: 031

**272.03.0450 Panzerverkleidung für Rolltor, Aluminium gepulvert, B=<5,00m**
Menge: 0,000 St
DIN 276-18: 334
Leistungsbereiche: 031

#### Titel 272.04 Industrie-Schnelllauftore

*Hinweis: FOLIEN-SCHNELLLAUFTORE*

**272.04.0010 Folienschnelllauftor, innen, 2,50x2,50m**
Menge: 0,000 St
DIN 276-18: 344
Leistungsbereiche: 031

**272.04.0020 Folienschnelllauftor, innen, 2,50x3,25m**
Menge: 0,000 St
DIN 276-18: 344
Leistungsbereiche: 031

**272.04.0030 Folienschnelllauftor, innen, 3,50x3,00m**
Menge: 0,000 St
DIN 276-18: 344
Leistungsbereiche: 031

**272.04.0040 Folienschnelllauftor, innen, 3,50x4,25m**
Menge: 0,000 St
DIN 276-18: 344
Leistungsbereiche: 031

**272.04.0050 Folienschnelllauftor, innen, 4,25x3,25m**
Menge: 0,000 St
DIN 276-18: 344
Leistungsbereiche: 031

**272.04.0060 Folienschnelllauftor, innen, 4,25x4,25m**
Menge: 0,000 St
DIN 276-18: 344
Leistungsbereiche: 031

**272.04.0070 Folienschnelllauftor, innen, 4,25x4,50m**
Menge: 0,000 St
DIN 276-18: 344
Leistungsbereiche: 031

*Hinweis: STEUERUNG/BEDIENELEMENTE*

**272.04.0080 Deckenzugschalterbetätigung**
Menge: 0,000 St
DIN 276-18: 344
Leistungsbereiche: 031

**272.04.0090 Bewegungsmelderbetätigung Schnellauftor**
Menge: 0,000 St
DIN 276-18: 344
Leistungsbereiche: 031

**272.04.0100 Blitzwarnleuchten beidseitig Schnellauftor**
Menge: 0,000 St
DIN 276-18: 344
Leistungsbereiche: 031

*Hinweis: PANZERVERKLEIDUNG*

**272.04.0110 Spiralverkleidung für Schnellauftor, VA, B=<3,00m**
Menge: 0,000 St
DIN 276-18: 344
Leistungsbereiche: 031

**272.04.0120 Spiralverkleidung für Schnellauftor, ALU, B=<3,00m**
Menge: 0,000 St
DIN 276-18: 344
Leistungsbereiche: 031

**272.04.0130 Spiralverkleidung für Schnellauftor, ALU Lack B=<3,00m**
Menge: 0,000 St
DIN 276-18: 344
Leistungsbereiche: 031

**272.04.0140 Spiralverkleidung für Schnellauftor, VA, B=<4,25m**
Menge: 0,000 St
DIN 276-18: 344
Leistungsbereiche: 031

**272.04.0150 Spiralverkleidung für Schnellauftor, ALU, B=<4,25m**
Menge: 0,000 St
DIN 276-18: 344
Leistungsbereiche: 031

**272.04.0160 Spiralverkleidung für Schnellauftor, ALU Lack B=<4,25m**
Menge: 0,000 St
DIN 276-18: 344
Leistungsbereiche: 031

#### Titel 272.05 Garagen-Sektionaltore

*Hinweis: MANUELLE SEKTIONAL-GARAGENTORE*

**272.05.0010 Sektional-Garagentor, manuell, 2,25x2,00m, M-Sicke**
Menge: 0,000 St
DIN 276-18: 334
Leistungsbereiche: 031

**272.05.0020 Sektional-Garagentor, manuell, 2,50x2,00m, M-Sicke2,25x2,00m, M-Sicke**
Menge: 0,000 St
DIN 276-18: 334
Leistungsbereiche: 031

*Hinweis: STANDARD-OBERFLÄCHEN SEKTIONAL-GARAGENTORE*

**272.05.0030 Sektional-Garagentor, elektr. 2,25x2,00m, M-Sicke**
Menge: 0,000 St
DIN 276-18: 334
Leistungsbereiche: 031

**272.05.0040 Sektional-Garagentor, elektr. 2,50x2,00m, M-Sicke**
Menge: 0,000 St
DIN 276-18: 334
Leistungsbereiche: 031

**272.05.0050 Sektional-Garagentor, elektr. 4,00x2,00m, M-Sicke**
Menge: 0,000 St
DIN 276-18: 334
Leistungsbereiche: 031

**272.05.0060 Sektional-Garagentor, elektr. 4,50x2,00m, M-Sicke**
Menge: 0,000 St
DIN 276-18: 334
Leistungsbereiche: 031

*Hinweis: SEKTIONAL-GARAGENTORE KASSETTIERT*

**272.05.0070 Sektional-Garagentor, elektr. 2,25x2,00m, kassettiert**
Menge: 0,000 St
DIN 276-18: 334
Leistungsbereiche: 031

**272.05.0080 Sektional-Garagentor, elektr. 2,50x2,00m, kassettiert**
Menge: 0,000 St
DIN 276-18: 334
Leistungsbereiche: 031

**272.05.0090 Sektional-Garagentor, elektr. 4,00x2,00m, kassettiert**
Menge: 0,000 St
DIN 276-18: 334
Leistungsbereiche: 031

**272.05.0100 Sektional-Garagentor, elektr. 4,50x2,00m, kassettiert**
Menge: 0,000 St
DIN 276-18: 334
Leistungsbereiche: 031

*Hinweis: BESCHLÄGE UND BETÄTIGUNG*

**272.05.0110 Schlüsseltaster**
Menge: 0,000 St
DIN 276-18: 334
Leistungsbereiche: 031

**272.05.0120 Aufputz-Taster**
Menge: 0,000 St
DIN 276-18: 334
Leistungsbereiche: 031

**272.05.0130 Tastenfeld mind. 10 Zahlencodes**
Menge: 0,000 St
DIN 276-18: 334
Leistungsbereiche: 031

**272.05.0140 Deckenzugschalterbetätigung**
Menge: 0,000 St
DIN 276-18: 334
Leistungsbereiche: 031

**272.05.0150 Bluetooth-App-Anbindung**
Menge: 0,000 St
DIN 276-18: 334
Leistungsbereiche: 031

**272.05.0160 Blinkwarnleuchte Sektionaltor**
Menge: 0,000 St
DIN 276-18: 334
Leistungsbereiche: 031

**272.05.0170 Garagenbeleuchtung Bewegungsmelder**
Menge: 0,000 St
DIN 276-18: 334
Leistungsbereiche: 031

**272.05.0180 Verschluss Schubriegel**
Menge: 0,000 St
DIN 276-18: 334
Leistungsbereiche: 031

**272.05.0190 Zulage Schlupftür,Sektional-Garagentor**
Menge: 0,000 St
DIN 276-18: 334
Leistungsbereiche: 031

#### Titel 272.06 Garagen-Schwingtore

*Hinweis: MANUELLE SEKTIONAL-GARAGENTORE*

**272.06.0010 Garagen-Schwingtor, Stahl, Sicke, man., 2,25x2,00m, M-Sicke**
Menge: 0,000 St
DIN 276-18: 334
Leistungsbereiche: 031

**272.06.0020 Garagen-Schwingtor, Stahl, Sicke, man., 2,50x2,125m, M-Sicke**
Menge: 0,000 St
DIN 276-18: 334
Leistungsbereiche: 031

*Hinweis: ELEKTR. SEKTIONAL-GARAGENTORE*

**272.06.0030 Garagen-Schwingtor, Stahl, Sicke, elektr., 2,25x2,00m, M-Sicke**
Menge: 0,000 St
DIN 276-18: 334
Leistungsbereiche: 031

**272.06.0040 Garagen-Schwingtor, Stahl, Sicke, elektr., 2,50x2,125m, M-Sicke**
Menge: 0,000 St
DIN 276-18: 334
Leistungsbereiche: 031

#### Titel 272.07 Brandschutz-Schiebetore

*Hinweis: BRANDSCHUTZ T30/EI30*

**272.07.0010 Schiebetor T30/ EI30, 2,50x2,50m**
Menge: 0,000 St
DIN 276-18: 344
Leistungsbereiche: 031

**272.07.0020 Schiebetor T30/ EI30, 3,00x3,00m**
Menge: 0,000 St
DIN 276-18: 344
Leistungsbereiche: 031

**272.07.0030 Schiebetor T30/ EI30, 3,50x3,50m**
Menge: 0,000 St
DIN 276-18: 344
Leistungsbereiche: 031

**272.07.0040 Schiebetor T30/ EI30, 4,00x4,25m**
Menge: 0,000 St
DIN 276-18: 344
Leistungsbereiche: 031

**272.07.0050 Zulage Schlupftür in Schiebetor EI30**
Menge: 0,000 St
DIN 276-18: 344
Leistungsbereiche: 031

*Hinweis: BRAND-/RAUCHSCHUTZTORE T30RS /EI30 S200*

**272.07.0060 Schiebetor T30RS/ EI30 S200, 2,50x2,50m**
Menge: 0,000 St
DIN 276-18: 344
Leistungsbereiche: 031

**272.07.0070 Schiebetor T30RS/ EI30 S200, 3,00x3,00m**
Menge: 0,000 St
DIN 276-18: 344
Leistungsbereiche: 031

**272.07.0080 Schiebetor T30RS/ EI30 S200, 3,50x3,50m**
Menge: 0,000 St
DIN 276-18: 344
Leistungsbereiche: 031

**272.07.0090 Schiebetor T30RS/ EI30 S200, 4,00x4,25m**
Menge: 0,000 St
DIN 276-18: 344
Leistungsbereiche: 031

**272.07.0100 Zulage Schlupftür in Schiebetor EI30 S200**
Menge: 0,000 St
DIN 276-18: 344
Leistungsbereiche: 031

*Hinweis: BRANDSCHUTZ T90/EI90*

**272.07.0110 Schiebetor T90/ EI90, 2,50x2,50m**
Menge: 0,000 St
DIN 276-18: 344
Leistungsbereiche: 031

**272.07.0120 Schiebetor T90/ EI90, 3,00x3,00m**
Menge: 0,000 St
DIN 276-18: 344
Leistungsbereiche: 031

**272.07.0130 Schiebetor T90/EI90, 3,50x3,50m**
Menge: 0,000 St
DIN 276-18: 344
Leistungsbereiche: 031

**272.07.0140 Schiebetor T90/EI90, 4,00x4,25m**
Menge: 0,000 St
DIN 276-18: 344
Leistungsbereiche: 031

**272.07.0150 Zulage Schlupftür in Schiebetor EI90**
Menge: 0,000 St
DIN 276-18: 344
Leistungsbereiche: 031

*Hinweis: BRAND-/RAUCHSCHUTZTORE T90RS/EI90 S200*

**272.07.0160 Schiebetor T90RS/ EI90 S200, 2,50x2,50m**
Menge: 0,000 St
DIN 276-18: 344
Leistungsbereiche: 031

**272.07.0170 Schiebetor T90RS/ EI90 S200, 3,00x3,00m**
Menge: 0,000 St
DIN 276-18: 344
Leistungsbereiche: 031

**272.07.0180 Schiebetor T90RS/EI90 S200, 3,50x3,50m**
Menge: 0,000 St
DIN 276-18: 344
Leistungsbereiche: 031

**272.07.0190 Schiebetor T90RS/EI90 S200, 4,00x4,25m**
Menge: 0,000 St
DIN 276-18: 344
Leistungsbereiche: 031

**272.07.0200 Zulage Schlupftür in Schiebetor EI90 S200**
Menge: 0,000 St
DIN 276-18: 344
Leistungsbereiche: 031

*Hinweis: BETÄTIGUNG/ BESCHLÄGE/ AUSSTATTUNG*

**272.07.0210 Zulage Schiebetorantrieb elektrisch, Impulssteuerung**
Menge: 0,000 St
DIN 276-18: 344
Leistungsbereiche: 031

**272.07.0220 Schlüsselschalter**
Menge: 0,000 St
DIN 276-18: 344
Leistungsbereiche: 031

**272.07.0230 Tastenfeld mind. 10 Zahlencodes**
Menge: 0,000 St
DIN 276-18: 344
Leistungsbereiche: 031

**272.07.0240 Deckenzugschalterbetätigung**
Menge: 0,000 St
DIN 276-18: 344
Leistungsbereiche: 031

**272.07.0250 Blinkwarnleuchte Schiebetor**
Menge: 0,000 St
DIN 276-18: 344
Leistungsbereiche: 031

**272.07.0260 Zulage Fluchttür zu Schlupftür in Schiebetor**
Menge: 0,000 St
DIN 276-18: 344
Leistungsbereiche: 031

#### Titel 272.08 Feuerschutzvorhänge, Rauchschutz

**272.08.0010 Rauchschutzvorhang geradlinig, 2,50x2,50m**
Menge: 0,000 St
DIN 276-18: 344
Leistungsbereiche: 031

**272.08.0020 Rauchschutzvorhang geradlinig, 4,00x2,50m**
Menge: 0,000 St
DIN 276-18: 344
Leistungsbereiche: 031

**272.08.0030 Rauchschutzvorhang geradlinig, 6,00x2,50m**
Menge: 0,000 St
DIN 276-18: 344
Leistungsbereiche: 031

### Gewerk 299 Werkplanung + Dokumentation + ZiE

#### Titel 299.01 Werkstatt-/Montageplanung

**299.01.0010 technische Bearbeitung**
Menge: 0,000 psch
DIN 276-18: 399
Leistungsbereiche: 299

#### Titel 299.02 Dokumentation

**299.02.0010 Dokumentation/Revisionsunterlagen**
Menge: 0,000 psch
DIN 276-18: 399
Leistungsbereiche: 299

#### Titel 299.03 Zustimmung im Einzelfall

**299.03.0010 Zustimmung im Einzelfall/ vbG**
Menge: 0,000 psch
DIN 276-18: 399
Leistungsbereiche: 299

USt %: 19,00
